# Fase II Palacio de Congresos Santa Eulalia del Río

- Propiedad del archivo: SOFT S.A.
- Formato: FIEBDC-3/2002
- Programa: Presto 8.8
- Fecha de los precios: 18/10/2022
- Divisa: EUR
- Costes indirectos: 3 %
- Código: SEUF2 (17/04/2007)
Importe: 23463498.76

## 01 ACTUACIONES PREVIAS Y DEMOLICIONES (20/06/2022)
Importe: 31441.36

**01.01** m3 DEMOLICIÓN COMPLETA EDIFICIO A MÁQUINA TRANSPORTE 20km Y CANON (20/06/2022)
120.12 m3 × 28.8 (29.66 con costes indirectos) = 3562.76
Demolición completa de edificio, de hasta 5 m de altura, desde la rasante, por empuje de máquina retroexcavadora grande, incluso limpieza, humedecido de los elementos para evitar el polvo y retirada de escombros a pie de carga, con transporte al vertedero a menos de 20 km de distancia y con parte proporcional de medios auxiliares, sin medidas de protección colectivas. Según RD 105/2008 y NTE-ADD. Medición de volumen realmente ejecutado.

| Código | Ud | Descripción | Rendimiento | Precio | Importe |
|---|---|---|---|---|---|
| O01OA070 | h | Peón ordinario (mano de obra; 20/06/2022) | 0.1 | 19.71 | 1.97 |
| M05EN040 | h | Retroexcavadora hidráulica neumáticos 144 CV (maquinaria; 30/08/2022) | 0.12 | 53.93 | 6.47 |
| M07CB020 | h | Camión basculante 4x4 de 14 t (maquinaria; 30/08/2022) | 0.07 | 34.92 | 2.44 |
| M07N200 | t | Canon escombro sucio a planta RCD (maquinaria; 30/08/2022) | 0.5 | 35.82 | 17.91 |
| P01DW050 | m3 | Agua (material; 30/08/2022) | 0.01 | 1.34 | 0.01 |
|  |  | Total |  |  | 28.8 |

| Medición | Uds. | Largo | Ancho | Alto | Parcial |
|---|---|---|---|---|---|
| Almacén | 1 | 5.2 | 6 | 3.85 | 120.12 |
| Total |  |  |  |  | 120.12 |

**01.02** m2 DESBROCE CON MOTOSIERRA ZONA ARBUSTOS h<1,5 m (20/06/2022)
612.5 m2 × 13.51 (13.92 con costes indirectos) = 8526.00
Desbroce de zona de arbustos de menos de 1,5 m de altura, con motosierra a nivel de suelo, sin carga ni transporte al vertedero, incluida parte proporcional de medios auxiliares. Según NTE-ADE.

| Código | Ud | Descripción | Rendimiento | Precio | Importe |
|---|---|---|---|---|---|
| O01OB286 | h | Peón especializado agroforestal (mano de obra; 30/08/2022) | 0.4 | 20.91 | 8.36 |
| O01OA070 | h | Peón ordinario | 0.25 | 19.71 | 4.93 |
| M11MM030 | h | Motosierra gasolina L=40 cm 1,32 cv (maquinaria; 30/06/2022) | 0.1 | 2.19 | 0.22 |
|  |  | Total |  |  | 13.51 |

| Medición | Uds. | Largo | Ancho | Parcial |
|---|---|---|---|---|
| Perímetro parcela | 1 | 245 | 2.5 | 612.50 |
| Total |  |  |  | 612.5 |

**01.03** u CORTE Y RETIRADA DE ÁRBOL DIMENSIÓN GRANDE CMÁQUINA ITRANSPORTE (30/06/2022)
5 u × 980.34 (1009.75 con costes indirectos) = 5048.75
Corte de árbol de tamaño grande con motosierra, sujeción con grúa, carga con máquina, canon y transporte al vertedero sobre camión, incluida parte proporcional de medios auxiliares.

| Código | Ud | Descripción | Rendimiento | Precio | Importe |
|---|---|---|---|---|---|
| O01OB280 | h | Peón jardinería (mano de obra; 30/06/2022) | 12 | 19.71 | 236.52 |
| M11MM030 | h | Motosierra gasolina L=40 cm 1,32 cv | 4 | 2.19 | 8.76 |
| M05PN020 | h | Pala cargadora neumáticos 155 CV - 2,5 m3 (maquinaria; 30/06/2022) | 8 | 35.78 | 286.24 |
| M07CB030 | h | Camión basculante 6x4 de 20 t (maquinaria; 30/06/2022) | 2 | 39.01 | 78.02 |
| M02GC120 | h | Grúa celosía s/camión 45 t (maquinaria; 30/08/2022) | 2 | 139.2 | 278.40 |
| M07N060 | m3 | Canon de tratamiento de material de desbroce a vertedero (maquinaria; 30/06/2022) | 15 | 6.16 | 92.40 |
|  |  | Total |  |  | 980.34 |

| Medición | Uds. | Parcial |
|---|---|---|
| Árboles | 5 | 5.00 |
| Total |  | 5 |

**01.04** u RETIRADA DE ENSERES DESPACHO / RECEPCIÓN-GUARDARROPA (14/10/2022)
1 u × 600 (618 con costes indirectos) = 618.00
Partida alzada para la retirada de enseres de despacho y recepción-guardarropa, hasta el lugar habilitado por la Propiedad para su almacenamiento.

**01.05** m2 LEVANTADO CARPINTERÍA EN MUROS A MANO (20/06/2022)
129.92 m2 × 16.81 (17.31 con costes indirectos) = 2248.92
Levantado de carpintería de cualquier tipo en muros, incluidos cercos, hojas y accesorios, por medios manuales, incluso limpieza y retirada de escombros a pie de carga, sin transporte a vertedero o planta de reciclaje y con parte proporcional de medios auxiliares, sin medidas de protección colectivas. Según RD 105/2008 y NTE-ADD.

| Código | Ud | Descripción | Rendimiento | Precio | Importe |
|---|---|---|---|---|---|
| O01OA050 | h | Ayudante (mano de obra; 20/06/2022) | 0.42 | 20.32 | 8.53 |
| O01OA070 | h | Peón ordinario | 0.42 | 19.71 | 8.28 |
|  |  | Total |  |  | 16.81 |

| Medición | Uds. | Largo | Alto | Parcial |
|---|---|---|---|---|
| Planta baja F1: |  |  |  |  |
| Levantado puerta S/C Bajo escalera | 1 | 1.7 | 2.05 | 3.49 |
| Levantado puerta RF8 Almacén | 1 | 2.04 | 2.05 | 4.18 |
| Planta acceso F1: |  |  |  |  |
| Levantado 2 puertas RF1 Despacho/Guardarropa | 1 | 2.25 | 2.05 | 4.61 |
| Levantado V5 Sala 3 | 1 | 3.55 | 3.2 | 11.36 |
| Levantado V6 Despacho | 1 | 3.4 | 3.2 | 10.88 |
| Levantado P2 Oficio | 1 | 1 | 2.2 | 2.20 |
| Levantado PV7 Aseos | 1 | 1 | 2.2 | 2.20 |
| Levantado PV7' Aseos | 2 | 1 | 2.2 | 4.40 |
| Levantado P4 Aseos | 4 | 0.8 | 2.2 | 7.04 |
| Levantado carpintería T6 Acceso | 1 | 19.2 | 3.2 | 61.44 |
| Levantado carpintería P0 Acceso | 1.18 | 4.8 | 3.2 | 18.12 |
| Total |  |  |  | 129.92 |

**01.06** m3 CORTE DE HORMIGÓN CON DISCO DE DIAMANTE (20/06/2022)
8.64 m3 × 61.6 (63.45 con costes indirectos) = 548.21
Corte mecanizado de hormigón armado (sin percusión ni vibración), mediante corte con disco diamantado refrigerado por agua y sin límite de espesor. Incluso anclaje de la máquina de corte en suelo y o muros sirviendo de guía para una correcta ejecución del corte, impidiendo la propia desviación del disco.
Incluye replanteo del corte, preparación del lugar de trabajo, implantación de equipo, ejecución del corte y limpieza del tajo.

| Código | Ud | Descripción | Rendimiento | Precio | Importe |
|---|---|---|---|---|---|
| O01OC125 | h | Especialista en cortes mecanizados (mano de obra; 14/10/2022) | 2 | 22 | 44.00 |
| O01OA070 | h | Peón ordinario | 0.5 | 19.71 | 9.86 |
| M11HC100 | h | Equipo de corte con hilo de diamante (maquinaria; 14/10/2022) | 1 | 7.71 | 7.71 |
| P01DW050 | m3 | Agua | 0.02 | 1.34 | 0.03 |
|  |  | Total |  |  | 61.6 |

| Medición | Uds. | Largo | Ancho | Alto | Parcial |
|---|---|---|---|---|---|
| Planta baja F1: |  |  |  |  |  |
| Apertura paso hombre almacenes | 1 | 4.65 | 0.25 | 0.6 | 0.70 |
| Planta acceso F1: |  |  |  |  |  |
| Demolición embocadura HA Sala 3/Despacho | 2 | 0.55 | 0.15 | 3.2 | 0.53 |
|  | 1 | 18.83 | 0.55 | 0.15 | 1.55 |
| Demolición tacón rampa acceso | 1 | 0.55 | 0.15 | 3.2 | 0.26 |
| Demolición brise soleil | 1 | 9.45 | 1.1 | 0.15 | 1.56 |
| Apertura huecos nuevos aseos PM-02 | 1 | 0.95 |  | 2.2 | 2.09 |
| Apertura huecos nuevos aseos PM-06 | 1 | 0.95 |  | 2.05 | 1.95 |
| Total |  |  |  |  | 8.64 |

**01.07** m2 DEMOLICIÓN FALSO TECHO LAMAS DE MADERA S/RECUPERACIÓN (13/07/2022)
100.75 m2 × 9.63 (9.92 con costes indirectos) = 999.44
Demolición de falsos techos de lamas de madera, por medios manuales, incluso limpieza y retirada de escombros a pie de carga, sin transporte al vertedero y con parte proporcional de medios auxiliares. Según RD 105/2008 y NTE-ADD.

| Código | Ud | Descripción | Rendimiento | Precio | Importe |
|---|---|---|---|---|---|
| O01OA060 | h | Peón especializado (mano de obra; 13/07/2022) | 0.48 | 20.06 | 9.63 |
|  |  | Total |  |  | 9.63 |

| Medición | Uds. | Largo | Parcial |
|---|---|---|---|
| Planta acceso F1: |  |  |  |
| Despacho | 1 | 46.83 | 46.83 |
| Recepción | 1 | 53.92 | 53.92 |
| Total |  |  | 100.75 |

**01.08** m2 DEMOLICIÓN FALSO TECHO CONTINUO YESO LAMINADO (20/06/2022)
30.55 m2 × 10.25 (10.56 con costes indirectos) = 322.61
Demolición de falsos techos continuos de placas de yeso laminado con estructura portante metálica descolgada, por medios manuales, incluso limpieza y retirada de escombros a pie de carga, sin transporte al vertedero y con parte proporcional de medios auxiliares. Según RD 105/2008 y NTE-ADD.

| Código | Ud | Descripción | Rendimiento | Precio | Importe |
|---|---|---|---|---|---|
| O01OA070 | h | Peón ordinario | 0.52 | 19.71 | 10.25 |
|  |  | Total |  |  | 10.25 |

| Medición | Uds. | Largo | Parcial |
|---|---|---|---|
| Planta acceso Fase 1: |  |  |  |
| Aseos | 1 | 30.55 | 30.55 |
| Total |  |  | 30.55 |

**01.09** u DESMONTADO INSTALACIÓN VENTILACIÓN FASE 1 (20/06/2022)
1 u × 167.64 (172.67 con costes indirectos) = 172.67
Desmontado de instalación de ventilación en de las zonas afectadas en Fase 1 por medios manuales, incluye desmontaje de extractor, bocas de extracción, tubos de ventilación y aireadores, incluso limpieza y retirada de escombros a pie de carga, sin transporte a vertedero o planta de reciclaje y con parte proporcional de medios auxiliares. Según RD 105/2008.

| Código | Ud | Descripción | Rendimiento | Precio | Importe |
|---|---|---|---|---|---|
| O01OB170 | h | Oficial 1ª fontanero calefactor (mano de obra; 14/10/2022) | 4 | 22.2 | 88.80 |
| O01OA070 | h | Peón ordinario | 4 | 19.71 | 78.84 |
|  |  | Total |  |  | 167.64 |

| Medición | Uds. | Parcial |
|---|---|---|
| Planta acceso Fase 1: |  |  |
| Aseos / Despacho / Recepción | 1 | 1.00 |
| Total |  | 1 |

**01.10** u DESMONTADO INSTALACIÓN ELÉCTRICA FASE 1 (20/06/2022)
1 u × 201.76 (207.81 con costes indirectos) = 207.81
Desmontado de canalizaciones eléctricas y de telefonía de las zonas afectadas en Fase 1, por medios manuales, incluso desmontaje previo de líneas y mecanismos, limpieza y retirada de escombros a pie de carga, sin transporte a vertedero o planta de reciclaje y con parte proporcional de medios auxiliares. Según RD 105/2008.

| Código | Ud | Descripción | Rendimiento | Precio | Importe |
|---|---|---|---|---|---|
| O01OB210 | h | Oficial 2ª electricista (mano de obra; 14/10/2022) | 0.7 | 20.96 | 14.67 |
| O01OA040 | h | Oficial segunda (mano de obra; 30/06/2022) | 4.6 | 20.96 | 96.42 |
| O01OA070 | h | Peón ordinario | 4.6 | 19.71 | 90.67 |
|  |  | Total |  |  | 201.76 |

| Medición | Uds. | Parcial |
|---|---|---|
| Planta acceso Fase 1: |  |  |
| Aseos / Despacho / Recepción | 1 | 1.00 |
| Total |  | 1 |

**01.11** u DESMONTADO INSTALACIÓN FONTANERÍA Y DESAGÜES FASE 1 (20/06/2022)
1 u × 190.18 (195.89 con costes indirectos) = 195.89
Desmontado de tuberías de fontanería y desagües de las zonas afectadas en Fase 1, con cocina y baño, por medios manuales, incluso limpieza y retirada de escombros a pie de carga, sin transporte a vertedero o planta de reciclaje y con parte proporcional de medios auxiliares, sin medidas de protección colectivas. Según RD 105/2008.

| Código | Ud | Descripción | Rendimiento | Precio | Importe |
|---|---|---|---|---|---|
| O01OB180 | h | Oficial 2ª fontanero calefactor (mano de obra; 14/10/2022) | 1.7 | 20.96 | 35.63 |
| O01OA040 | h | Oficial segunda | 3.8 | 20.96 | 79.65 |
| O01OA070 | h | Peón ordinario | 3.8 | 19.71 | 74.90 |
|  |  | Total |  |  | 190.18 |

| Medición | Uds. | Parcial |
|---|---|---|
| Planta acceso Fase 1: |  |  |
| Aseos / Despacho / Recepción | 1 | 1.00 |
| Total |  | 1 |

**01.12** u DESMONTAJE APARATOS SANITARIOS (20/06/2022)
11 u × 25.22 (25.98 con costes indirectos) = 285.78
Desmontaje de aparatos sanitarios y accesorios por medios manuales, excepto bañeras y duchas, incluso limpieza y retirada de escombros a pie de carga, sin transporte a vertedero o planta de reciclaje y con parte proporcional de medios auxiliares. Según RD 105/2008.

| Código | Ud | Descripción | Rendimiento | Precio | Importe |
|---|---|---|---|---|---|
| O01OB180 | h | Oficial 2ª fontanero calefactor | 0.62 | 20.96 | 13.00 |
| O01OA070 | h | Peón ordinario | 0.62 | 19.71 | 12.22 |
|  |  | Total |  |  | 25.22 |

| Medición | Uds. | Parcial |
|---|---|---|
| Planta acceso F1: |  |  |
| Aseos lavabos | 5 | 5.00 |
| Aseos inodoros | 4 | 4.00 |
| Aseos urinarios | 2 | 2.00 |
| Total |  | 11 |

**01.13** m3 DEMOLICIÓN FÁBRICA LADRILLO HUECO DOBLE ALICATADO 2 CARAS CCOMPR (20/06/2022)
7.51 m3 × 153.82 (158.43 con costes indirectos) = 1189.81
Demolición de muros de fábrica de ladrillo hueco doble alicatado a dos caras, a partir de pie y medio de espesor, con compresor, incluso limpieza y retirada de escombros a pie de carga, sin transporte al vertedero y con parte proporcional de medios auxiliares, sin medidas de protección colectivas. Según RD 105/2008 y NTE-ADD.

| Código | Ud | Descripción | Rendimiento | Precio | Importe |
|---|---|---|---|---|---|
| O01OA060 | h | Peón especializado | 3.6 | 20.06 | 72.22 |
| O01OA070 | h | Peón ordinario | 3.6 | 19.71 | 70.96 |
| M06CM030 | h | Compresor portátil diésel media presión 5 m3/min 7 bar (maquinaria; 14/10/2022) | 1.35 | 5.89 | 7.95 |
| M06MR110 | h | Martillo manual rompedor neumático 22 kg (maquinaria; 14/10/2022) | 1.35 | 1.99 | 2.69 |
|  |  | Total |  |  | 153.82 |

| Medición | Uds. | Largo | Ancho | Alto | Parcial |
|---|---|---|---|---|---|
| Planta acceso F1: |  |  |  |  |  |
| Aseos | 1 | 7.05 | 0.13 | 3.5 | 3.21 |
|  | 4 | 1.7 | 0.13 | 3.5 | 3.09 |
|  | 1 | 2.65 | 0.13 | 3.5 | 1.21 |
| Total |  |  |  |  | 7.51 |

**01.14** m2 DEMOLICIÓN TABIQUE YESO LAMINADO MÚLTIPLE e=98 mm A MANO (20/06/2022)
24.68 m2 × 13.99 (14.41 con costes indirectos) = 355.64
Demolición de tabique de yeso laminado de 98 mm de espesor, por medios manuales, formado por dos placas por cara, con desmontaje de perfilería de chapa de acero galvanizada, incluso limpieza y retirada de escombros a pie de carga, sin transporte al vertedero y con parte proporcional de medios auxiliares. Según RD 105/2008 y NTE-ADD.

| Código | Ud | Descripción | Rendimiento | Precio | Importe |
|---|---|---|---|---|---|
| O01OA070 | h | Peón ordinario | 0.71 | 19.71 | 13.99 |
|  |  | Total |  |  | 13.99 |

| Medición | Uds. | Largo | Alto | Parcial |
|---|---|---|---|---|
| Planta acceso F1: |  |  |  |  |
| División despachos / guardarropa | 1 | 7.05 | 3.5 | 24.68 |
| Total |  |  |  | 24.68 |

**01.15** m2 DEMOLICIÓN ALICATADOS C/MARTILLO ELÉCTRICO (13/07/2022)
69 m2 × 13.71 (14.12 con costes indirectos) = 974.28
Demolición de alicatados de plaquetas recibidos con mortero de cemento, con martillo eléctrico, incluso limpieza y retirada de escombros a pie de carga, sin transporte a vertedero o planta de reciclaje y con parte proporcional de medios auxiliares. Según RD 105/2008.

| Código | Ud | Descripción | Rendimiento | Precio | Importe |
|---|---|---|---|---|---|
| O01OA060 | h | Peón especializado | 0.65 | 20.06 | 13.04 |
| M06MI010 | h | Martillo manual picador neumático 9 kg (maquinaria; 14/10/2022) | 0.25 | 2.68 | 0.67 |
|  |  | Total |  |  | 13.71 |

| Medición | Uds. | Largo | Alto | Parcial |
|---|---|---|---|---|
| Planta acceso F1: |  |  |  |  |
| Aseos | 1 | 23 | 3 | 69.00 |
| Total |  |  |  | 69 |

**01.16** m2 DEMOLICIÓN SOLADO BALDOSAS C/MARTILLO (20/06/2022)
30.55 m2 × 6.82 (7.02 con costes indirectos) = 214.46
Demolición de pavimentos de baldosas hidráulicas, terrazo, cerámicas o de gres, por medios mecánicos, incluso limpieza y retirada de escombros a pie de carga, sin transporte a vertedero o planta de reciclaje y con parte proporcional de medios auxiliares, sin medidas de protección colectivas. Según RD 105/2008 y NTE-ADD.

| Código | Ud | Descripción | Rendimiento | Precio | Importe |
|---|---|---|---|---|---|
| O01OA070 | h | Peón ordinario | 0.33 | 19.71 | 6.50 |
| M06MI010 | h | Martillo manual picador neumático 9 kg | 0.12 | 2.68 | 0.32 |
|  |  | Total |  |  | 6.82 |

| Medición | Uds. | Largo | Parcial |
|---|---|---|---|
| Planta acceso F1: |  |  |  |
| Aseos | 1 | 30.55 | 30.55 |
| Total |  |  | 30.55 |

**01.17** m2 LEVANTADO PAVIMENTOS PEGADOS MADERA A MANO (20/06/2022)
100.75 m2 × 14.01 (14.43 con costes indirectos) = 1453.82
Levantado de pavimentos pegados de madera, corcho, moqueta, PVC o goma, por medios manuales sin incluir la base soporte, incluso limpieza y retirada de escombros a pie de carga, sin transporte a vertedero o planta de reciclaje y con parte proporcional de medios auxiliares, sin medidas de protección colectivas. Según RD 105/2008 y NTE-ADD.

| Código | Ud | Descripción | Rendimiento | Precio | Importe |
|---|---|---|---|---|---|
| O01OA050 | h | Ayudante | 0.35 | 20.32 | 7.11 |
| O01OA070 | h | Peón ordinario | 0.35 | 19.71 | 6.90 |
|  |  | Total |  |  | 14.01 |

| Medición | Uds. | Largo | Parcial |
|---|---|---|---|
| Planta acceso F1: |  |  |  |
| Despacho | 1 | 46.83 | 46.83 |
| Recepción | 1 | 53.92 | 53.92 |
| Total |  |  | 100.75 |

**01.18** m2 LEVANTADO PAVIMENTOS FELPUDO ALUMINIO A MANO (20/06/2022)
96 m2 × 14.01 (14.43 con costes indirectos) = 1385.28
Levantado de pavimentos pegados de madera, corcho, moqueta, PVC o goma, por medios manuales sin incluir la base soporte, incluso limpieza y retirada de escombros a pie de carga, sin transporte a vertedero o planta de reciclaje y con parte proporcional de medios auxiliares, sin medidas de protección colectivas. Según RD 105/2008 y NTE-ADD.

| Código | Ud | Descripción | Rendimiento | Precio | Importe |
|---|---|---|---|---|---|
| O01OA050 | h | Ayudante | 0.35 | 20.32 | 7.11 |
| O01OA070 | h | Peón ordinario | 0.35 | 19.71 | 6.90 |
|  |  | Total |  |  | 14.01 |

| Medición | Uds. | Largo | Parcial |
|---|---|---|---|
| Planta acceso F1: |  |  |  |
| Acceso centro cultural | 1 | 96 | 96.00 |
| Total |  |  | 96 |

**01.19** m2 DEMOLICIÓN SOLERAS H.A. <15 cm C/COMPRESOR (20/06/2022)
140.54 m2 × 21.63 (22.28 con costes indirectos) = 3131.23
Demolición de soleras de hormigón ligeramente armado con mallazo, hasta 15 cm de espesor, con compresor, incluso limpieza y retirada de escombros a pie de carga, sin transporte a vertedero o planta de reciclaje y con parte proporcional de medios auxiliares, sin medidas de protección colectivas. Según RD 105/2008 y NTE-ADD.

| Código | Ud | Descripción | Rendimiento | Precio | Importe |
|---|---|---|---|---|---|
| O01OA060 | h | Peón especializado | 0.5 | 20.06 | 10.03 |
| O01OA070 | h | Peón ordinario | 0.5 | 19.71 | 9.86 |
| M06CM030 | h | Compresor portátil diésel media presión 5 m3/min 7 bar | 0.22 | 5.89 | 1.30 |
| M06MR110 | h | Martillo manual rompedor neumático 22 kg | 0.22 | 1.99 | 0.44 |
|  |  | Total |  |  | 21.63 |

| Medición | Uds. | Largo | Parcial |
|---|---|---|---|
| Planta baja F1: |  |  |  |
| Losas aparcamiento exterior | 1 | 125.54 | 125.54 |
| Rampa aparcamiento exterior | 1 | 15 | 15.00 |
| Total |  |  | 140.54 |

## 02 MOVIMIENTO DE TIERRAS (20/06/2022)
Importe: 1219507.83

**02.01** m2 DESBROCE Y LIMPIEZA DE TERRENO A MÁQUINA (20/06/2022)
7431 m2 × 0.66 (0.68 con costes indirectos) = 5053.08
Desbroce y limpieza superficial del terreno por medios mecánicos de hasta 10 cm de profundidad media, sin carga ni transporte al vertedero, incluida parte proporcional de medios auxiliares. Según NTE-ADE.

| Código | Ud | Descripción | Rendimiento | Precio | Importe |
|---|---|---|---|---|---|
| O01OA070 | h | Peón ordinario | 0.006 | 19.71 | 0.12 |
| M11MM030 | h | Motosierra gasolina L=40 cm 1,32 cv | 0.1 | 2.19 | 0.22 |
| M05PN010 | h | Pala cargadora neumáticos 85 CV - 1,2 m3 (maquinaria; 30/06/2022) | 0.01 | 31.86 | 0.32 |
|  |  | Total |  |  | 0.66 |

| Medición | Uds. | Largo | Parcial |
|---|---|---|---|
| Superficie parcela s/ topográfico | 1 | 7431 | 7431.00 |
| Total |  |  | 7431 |

**02.02** m3 EXCAVACIÓN VACIADO A MÁQUINA TERRENOS COMPACTOS >2 m C/AGOTAMIEN (20/06/2022)
28999.22 m3 × 9.87 (10.17 con costes indirectos) = 294922.07
Excavación a cielo abierto en vaciado de más de 2 m de profundidad en terrenos compactos con nivel freático, por medios mecánicos, con extracción de tierras sobre camión y acopio en el interior de la obra a una distancia menor de 150 m, ida y vuelta del vaciado, achique de agua con bomba autoaspirante eléctrica de 5,5 CV. Incluida parte proporcional de medios auxiliares. Según CTE DB-SE-C y NTE-ADV.

| Código | Ud | Descripción | Rendimiento | Precio | Importe |
|---|---|---|---|---|---|
| O01OA040 | h | Oficial segunda | 0.17 | 20.96 | 3.56 |
| O01OA070 | h | Peón ordinario | 0.03 | 19.71 | 0.59 |
| M05EC010 | h | Retroexcavadora hidráulica cadenas 90 CV (maquinaria; 30/06/2022) | 0.04 | 45.76 | 1.83 |
| M07CB030 | h | Camión basculante 6x4 de 20 t | 0.055 | 39.01 | 2.15 |
| M01DA030 | h | Bomba autoaspirante gasolina 5,5 cv (maquinaria; 30/06/2022) | 0.5 | 3.47 | 1.74 |
|  |  | Total |  |  | 9.87 |

| Medición | Uds. | Largo | Alto | Parcial |
|---|---|---|---|---|
| Vaciado parcela existente a explanación -8,18 | 1 | 28201 |  | 28201.00 |
| Vaciado -8,18 a - 9,38 | 1 | 4588 |  | 4588.00 |
| a deducir: menor excavación en foso | -1 | 218 |  | -218.00 |
|  | -1 | 37 |  | -37.00 |
|  | -1 | 386 |  | -386.00 |
| ___ |  |  |  |  |
| Talud perimetral -8,18 a parcela existente | 1 | 521 |  | 521.00 |
|  | 1 | 556 |  | 556.00 |
| a deducir: desbroce sobre vaciado | -1 | 7341 | 0.1 | -734.10 |
| a deducir: excavación bataches | -1 | 3491.68 |  | -3491.68 |
| Total |  |  |  | 28999.22 |

**02.03** m3 EXCAVACIÓN BATACHES A MÁQUINA TERRENOS COMPACTOS ACOPIO OBRA (20/06/2022)
3491.68 m3 × 22.87 (23.56 con costes indirectos) = 82263.98
Excavación en bataches para recalce de cimentaciones en terrenos compactos, por medios mecánicos, con extracción de tierras sobre dumper convencional y vertido en el interior de obra a una distancia menor de 150 m, ida y vuelta del tajo. Incluida parte proporcional de medios auxiliares. Según CTE DB-SE-C y NTE-ADZ.

| Código | Ud | Descripción | Rendimiento | Precio | Importe |
|---|---|---|---|---|---|
| O01OA070 | h | Peón ordinario | 0.18 | 19.71 | 3.55 |
| M05RN020 | h | Retrocargadora neumáticos 75 CV (maquinaria; 31/08/2022) | 0.55 | 25.87 | 14.23 |
| M07AF030 | h | Dumper rígido descarga frontal 2000 kg 4x4 (maquinaria; 06/07/2022) | 0.56 | 5.98 | 3.35 |
| M01DA030 | h | Bomba autoaspirante gasolina 5,5 cv | 0.5 | 3.47 | 1.74 |
|  |  | Total |  |  | 22.87 |

| Medición | Uds. | Largo | Ancho | Alto | Parcial |
|---|---|---|---|---|---|
| Vaciado -8,18: |  |  |  |  |  |
| Frente escalera | 1.5 | 5.55 | 4.65 | 4.65 | 180.01 |
| Frente muro Fase 1 | 1.5 | 54.35 | 4.2 | 4.2 | 1438.10 |
| Vaciado -9,38: |  |  |  |  |  |
| Frente muro Fase 1 | 1.5 | 53.1 | 4.85 | 4.85 | 1873.57 |
| Total |  |  |  |  | 3491.68 |

**02.04** m3 RELLENO ZANJA CON PRODUCTO RECICLADO 20/40 TRANSPORTE C/DUMPER (20/06/2022)
533.34 m3 × 26.48 (27.27 con costes indirectos) = 14544.18
Relleno y extendido con áridos reciclados 20/40 en zanjas por medios manuales, con aporte de tierras, incluida carga y transporte con dumper a pie de tajo, y con parte proporcional de medios auxiliares. Según CTE DB-SE-C y NTE-ADZ.

| Código | Ud | Descripción | Rendimiento | Precio | Importe |
|---|---|---|---|---|---|
| O01OA070 | h | Peón ordinario | 0.82 | 19.71 | 16.16 |
| M07AA030 | h | Dumper rígido autocargable 2000 kg 4x4 (maquinaria; 01/09/2022) | 0.1 | 7.03 | 0.70 |
| P01ARH040 | t | Grava 20-40 reciclada (material; 01/09/2022) | 1.7 | 5.66 | 9.62 |
|  |  | Total |  |  | 26.48 |

| Medición | Uds. | Largo | Ancho | Alto | Parcial |
|---|---|---|---|---|---|
| 30% Talud perimetral -8,18 a parcela existente | 0.3 | 521 |  |  | 156.30 |
|  | 0.3 | 556 |  |  | 166.80 |
| 30% Perímetro excavación | 0.3 | 219 | 0.8 | 4 | 210.24 |
| Total |  |  |  |  | 533.34 |

**02.05** m3 RELLENO/COMPACTADO ZANJA MANO C/PLANCHA VIBRATORIA S/APORTE (20/06/2022)
1244.46 m3 × 18.25 (18.8 con costes indirectos) = 23395.85
Relleno, extendido y compactado de tierras propias en zanjas, por medios manuales, con plancha vibrante, en tongadas de 30 cm de espesor, sin aporte de tierras, incluido regado de las mismas y con parte proporcional de medios auxiliares. Según CTE DB-SE-C.

| Código | Ud | Descripción | Rendimiento | Precio | Importe |
|---|---|---|---|---|---|
| O01OA070 | h | Peón ordinario | 0.82 | 19.71 | 16.16 |
| M08RB020 | h | Bandeja vibrante 300 kg (maquinaria; 01/09/2022) | 0.15 | 5 | 0.75 |
| P01DW050 | m3 | Agua | 1 | 1.34 | 1.34 |
|  |  | Total |  |  | 18.25 |

| Medición | Uds. | Largo | Ancho | Alto | Parcial |
|---|---|---|---|---|---|
| 70% Talud perimetral -8,18 a parcela existente | 0.7 | 521 |  |  | 364.70 |
|  | 0.7 | 556 |  |  | 389.20 |
| 70% Perímetro excavación | 0.7 | 219 | 0.8 | 4 | 490.56 |
| Total |  |  |  |  | 1244.46 |

**02.06** m3 CARGA TIERRAS CRETROEXCAVADORA SCAMIÓN (30/06/2022)
41959.74 m3 × 4.47 (4.6 con costes indirectos) = 193014.80

| Código | Ud | Descripción | Rendimiento | Precio | Importe |
|---|---|---|---|---|---|
| M05EN030 | h | Retroexcavadora hidráulica neumáticos 100 CV (maquinaria; 01/09/2022) | 0.05 | 50.31 | 2.52 |
| M07CB030 | h | Camión basculante 6x4 de 20 t | 0.05 | 39.01 | 1.95 |
|  |  | Total |  |  | 4.47 |

| Medición | Uds. | Largo | Alto | Parcial |
|---|---|---|---|---|
| Desbroce | 1.3 | 7431 | 0.1 | 966.03 |
| Vaciado | 1.3 | 28999.22 |  | 37698.99 |
| Bataches | 1.3 | 3491.68 |  | 4539.18 |
| a deducir: relleno trasdós con tierras propias | -1 | 1244.46 |  | -1244.46 |
| Total |  |  |  | 41959.74 |

**02.07** m3 TRANSPORTE TIERRA VERTEDERO d<20 km (30/06/2022)
41959.74 m3 × 11.93 (12.29 con costes indirectos) = 515685.20
Transporte de tierras al vertedero a una distancia menor de 20 km, considerando ida y vuelta, con camión bañera basculante y canon de vertedero, incluida parte proporcional de medios auxiliares, sin incluir la carga.

| Código | Ud | Descripción | Rendimiento | Precio | Importe |
|---|---|---|---|---|---|
| M07CB030 | h | Camión basculante 6x4 de 20 t | 0.15 | 39.01 | 5.85 |
| M07N080 | h | Canon de tierra a vertedero (maquinaria; 01/09/2022) | 1 | 6.08 | 6.08 |
|  |  | Total |  |  | 11.93 |

| Medición | Uds. | Largo | Alto | Parcial |
|---|---|---|---|---|
| Desbroce | 1.3 | 7431 | 0.1 | 966.03 |
| Vaciado | 1.3 | 28999.22 |  | 37698.99 |
| Bataches | 1.3 | 3491.68 |  | 4539.18 |
| a deducir: relleno trasdós con tierras propias | -1 | 1244.46 |  | -1244.46 |
| Total |  |  |  | 41959.74 |

**02.08** día ALQUILER BOMBA SUMERGIBLE 4 CV (01/09/2022)
1080 día × 29.2 (30.08 con costes indirectos) = 32486.40
Alquiler diario de bomba sumergible, de 4 CV de potencia, para trabajos de agotamiento de agua en el fondo de la excavación. Incluso tubería de impulsión hasta su conexión con el colector perimetral o el punto de vertido, válvula de regulación de caudal, válvula antirretorno, cuadro de protección, sondas de nivel, accesorios, uniones y piezas especiales para la instalación de la bomba y su conexión a la red eléctrica.

| Código | Ud | Descripción | Rendimiento | Precio | Importe |
|---|---|---|---|---|---|
| M01DS040 | h | Bomba sumergible eléctrica agua 4 cv (maquinaria; 01/09/2022) | 8 | 2.89 | 23.12 |
| M01DM020 | h | Manguera de agua/lodo 25 m de 3" (maquinaria; 01/09/2022) | 8 | 0.76 | 6.08 |
|  |  | Total |  |  | 29.2 |

| Medición | Uds. | Largo | Parcial |
|---|---|---|---|
| Bombas | 12 | 90 | 1080.00 |
| Total |  |  | 1080 |

**02.09** m3 SUMINISTRO GRAVA 20-40 RECICLADA CRETRO-PALA EXCAVADORA (20/06/2022)
1644.46 m3 × 17.09 (17.6 con costes indirectos) = 28942.50
Relleno, extendido y apisonado de producto reciclado a cielo abierto, por medios mecánicos, en tongadas de 30 cm de espesor, hasta conseguir un grado de compactación del 95% del proctor normal, incluido regado de las mismas, refino de taludes, y con parte proporcional de medios auxiliares, considerando el producto reciclado 20/40 a pie de tajo. Según CTE DB-SE-C Y UNE 103500:1994.

| Código | Ud | Descripción | Rendimiento | Precio | Importe |
|---|---|---|---|---|---|
| O01OA070 | h | Peón ordinario | 0.085 | 19.71 | 1.68 |
| P01ARH040 | t | Grava 20-40 reciclada | 1.7 | 5.66 | 9.62 |
| M08NM020 | h | Motoniveladora de 200 CV (maquinaria; 05/09/2022) | 0.015 | 72 | 1.08 |
| M08RN050 | h | Rodillo compactador mixto 18 t a=222 cm (maquinaria; 05/09/2022) | 0.085 | 47.88 | 4.07 |
| M08CA110 | h | Cisterna agua s/camión 10.000 l (maquinaria; 05/09/2022) | 0.02 | 32 | 0.64 |
|  |  | Total |  |  | 17.09 |

| Medición | Uds. | Largo | Ancho | Alto | Parcial |
|---|---|---|---|---|---|
| Bajo solera -8,38 | 1 | 3824 |  | 0.3 | 1147.20 |
| Bajo solera -7,48 | 1 | 3067 |  | 0.3 | 920.10 |
| A deducir zapatas: |  |  |  |  |  |
|  | -2 | 1.4 | 1.4 | 0.3 | -1.18 |
|  | -8 | 1.6 | 1.5 | 0.3 | -5.76 |
|  | -3 | 1.8 | 1.7 | 0.3 | -2.75 |
|  | -2 | 2 | 1.9 | 0.3 | -2.28 |
|  | -12 | 2.2 | 2.1 | 0.3 | -16.63 |
|  | -5 | 2.3 | 2.1 | 0.3 | -7.25 |
|  | -12 | 2.4 | 2.3 | 0.3 | -19.87 |
|  | -12 | 2.6 | 2.5 | 0.3 | -23.40 |
|  | -5 | 2.9 | 2.5 | 0.3 | -10.88 |
|  | -2 | 2.5 | 1.9 | 0.3 | -2.85 |
|  | -1 | 2.6 | 2.2 | 0.3 | -1.72 |
|  | -1 | 8.15 | 6.15 | 0.3 | -15.04 |
|  | -1 | 9.1 | 5.8 | 0.3 | -15.83 |
|  | -2 | 8.9 | 5.7 | 0.3 | -30.44 |
|  | -1 | 8 | 5.1 | 0.3 | -12.24 |
|  | -2 | 8.6 | 5.5 | 0.3 | -28.38 |
|  | -1 | 8.25 | 6.15 | 0.3 | -15.22 |
|  | -2 | 3.2 | 2.8 | 0.3 | -5.38 |
|  | -3 | 3.3 | 2.9 | 0.3 | -8.61 |
|  | -2 | 3.5 | 3.1 | 0.3 | -6.51 |
|  | -5 | 3 | 2.6 | 0.3 | -11.70 |
|  | -2 | 3.1 | 2.7 | 0.3 | -5.02 |
|  | -4 | 4.1 | 3.5 | 0.3 | -17.22 |
|  | -4 | 4.4 | 3.7 | 0.3 | -19.54 |
|  | -4 | 4.6 | 3.9 | 0.3 | -21.53 |
|  | -1 | 4.6 | 3.9 | 0.3 | -5.38 |
|  | -1 | 5 | 4.1 | 0.3 | -6.15 |
|  | -1 | 7.75 | 6 | 0.3 | -13.95 |
|  | -2 | 7.8 | 5 | 0.3 | -23.40 |
|  | -1 | 8 | 5.1 | 0.3 | -12.24 |
|  | -1 | 8.1 | 5.2 | 0.3 | -12.64 |
|  | -1 | 8.3 | 5.3 | 0.3 | -13.20 |
|  | -1 | 8.4 | 5.4 | 0.3 | -13.61 |
|  | -1 | 8.15 | 6.15 | 0.3 | -15.04 |
| Total |  |  |  |  | 1644.46 |

**02.10** m2 REFINADO MANUAL VACIADOS TERRENOS DUROS (20/06/2022)
511.62 m2 × 6.5 (6.7 con costes indirectos) = 3427.85
Refinado de paredes y fondos de vaciados, en terrenos de consistencia dura, por medios manuales, en excavaciones realizadas por máquinas, con extracción y extendido de las tierras en los bordes. Incluida parte proporcional de medios auxiliares. Según CTE DB-SE-C y NTE-ADV.

| Código | Ud | Descripción | Rendimiento | Precio | Importe |
|---|---|---|---|---|---|
| O01OA070 | h | Peón ordinario | 0.33 | 19.71 | 6.50 |
|  |  | Total |  |  | 6.5 |

| Medición | Uds. | Largo | Alto | Parcial |
|---|---|---|---|---|
| Bataches: |  |  |  |  |
| Vaciado -8,18 |  |  |  |  |
| Frente escalera | 1 | 5.55 | 4.65 | 25.81 |
| Frente muro Fase 1 | 1 | 54.35 | 4.2 | 228.27 |
| Vaciado -9,38 |  |  |  |  |
| Frente muro Fase 1 | 1 | 53.1 | 4.85 | 257.54 |
| Total |  |  |  | 511.62 |

**02.11** m3 EXCAVACIÓN ZANJA A MÁQUINA TERRENOS COMPACTOS C/TRANSPORTE <10 k (20/06/2022)
1.36 m3 × 23.65 (24.36 con costes indirectos) = 33.13
Excavación en zanjas, en terrenos compactos por medios mecánicos con carga directa sobre camión basculante, incluso transporte de tierras al vertedero a una distancia menor de 10 km, considerando ida y vuelta, canon de vertido y parte proporcional de medios auxiliares. Según CTE DB-SE-C y NTE-ADZ.

| Código | Ud | Descripción | Rendimiento | Precio | Importe |
|---|---|---|---|---|---|
| O01OA070 | h | Peón ordinario | 0.14 | 19.71 | 2.76 |
| M05EN030 | h | Retroexcavadora hidráulica neumáticos 100 CV | 0.28 | 50.31 | 14.09 |
| M07CB030 | h | Camión basculante 6x4 de 20 t | 0.15 | 39.01 | 5.85 |
| M07N601 | t | Canon de vertido tierras limpias para reposición de canteras (maquinaria; 09/08/2022) | 1 | 0.95 | 0.95 |
|  |  | Total |  |  | 23.65 |

| Medición | Uds. | Largo | Ancho | Alto | Parcial |
|---|---|---|---|---|---|
| Rampa de acceso |  |  |  |  |  |
|  | 1 | 18.6 | 0.3 | 0.1 | 0.558 |
|  | 2 | 2.7 | 0.3 | 0.1 | 0.162 |
|  | 2 | 3.1 | 0.3 | 0.1 | 0.186 |
|  | 1 | 3.2 | 0.3 | 0.1 | 0.096 |
| Solera | 1 | 9 | 0.3 | 0.1 | 0.270 |
|  | 1 | 3 | 0.3 | 0.1 | 0.090 |
| Total |  |  |  |  | 1.36 |

**02.12** m3 EXCAVACIÓN ZANJA A MÁQ. TERRENO COMPACTO C/AGOTAMIENTO C/TRANSPO (20/06/2022)
169.51 m3 × 29.13 (30 con costes indirectos) = 5085.30
Excavación en zanjas, en terrenos compactos con nivel freático por medios mecánicos, con carga directa sobre camión basculante, incluso transporte de tierras al vertedero a una distancia menor de 10 km, achique de agua con bomba autoaspirante eléctrica de 5,5 CV. Incluida parte proporcional de medios auxiliares. Según CTE DB-SE-C y NTE-ADZ.

| Código | Ud | Descripción | Rendimiento | Precio | Importe |
|---|---|---|---|---|---|
| O01OA040 | h | Oficial segunda | 0.16 | 20.96 | 3.35 |
| O01OA070 | h | Peón ordinario | 0.14 | 19.71 | 2.76 |
| M05EN030 | h | Retroexcavadora hidráulica neumáticos 100 CV | 0.28 | 50.31 | 14.09 |
| M01DA030 | h | Bomba autoaspirante gasolina 5,5 cv | 0.5 | 3.47 | 1.74 |
| M07CB030 | h | Camión basculante 6x4 de 20 t | 0.16 | 39.01 | 6.24 |
| M07N601 | t | Canon de vertido tierras limpias para reposición de canteras | 1 | 0.95 | 0.95 |
|  |  | Total |  |  | 29.13 |

| Medición | Uds. | Largo | Ancho | Alto | Parcial |
|---|---|---|---|---|---|
| Muro alineación A |  |  |  |  |  |
|  | 1 | 47.8 | 1.6 |  | 76.480 |
|  | 1 | 4.65 | 1.6 | 0.1 | 0.744 |
|  | 1 | 54.4 | 1.6 | 0.1 | 8.704 |
| Alineación 1 | 1 | 49.5 | 0.4 | 0.1 | 1.980 |
| Alineación C | 1 | 5 | 0.4 | 0.1 | 0.200 |
| Alineación 2 | 1 | 12.2 | 0.4 | 0.1 | 0.488 |
| Alineación L | 1 | 15.6 | 0.25 | 0.1 | 0.390 |
|  | 1 | 19.4 | 0.55 | 0.1 | 1.067 |
|  | 1 | 4.65 | 0.55 | 0.1 | 0.256 |
|  | 1 | 27 | 0.55 | 0.1 | 1.485 |
|  | 1 | 45 | 0.35 | 0.1 | 1.575 |
| Alineación 20 | 1 | 61.4 | 0.35 | 0.1 | 2.149 |
| Cambio de nivel | 1 | 14.65 | 0.25 | 0.1 | 0.366 |
|  | 1 | 3.5 | 0.25 | 0.1 | 0.088 |
|  | 1 | 23 | 0.25 | 0.1 | 0.575 |
|  | 1 | 10 | 0.25 | 0.1 | 0.250 |
|  | 1 | 19.5 | 0.25 | 0.1 | 0.488 |
| Patio butacas |  |  |  |  |  |
|  | 2 | 22.1 | 0.25 | 1 | 11.050 |
|  | 2 | 17.5 | 0.25 | 1 | 8.750 |
|  | 2 | 9.9 | 0.25 | 1 | 4.950 |
|  | 2 | 22.2 | 0.25 | 0.7 | 7.770 |
|  | 2 | 5.3 | 0.25 | 0.3 | 0.795 |
| Foso ascensor | 2 | 4.8 | 0.25 | 1.2 | 2.880 |
|  | 2 | 3.15 | 0.25 | 1.2 | 1.890 |
|  | 2 | 2.5 | 0.25 | 1.2 | 1.500 |
|  | 2 | 2.5 | 0.25 | 1.2 | 1.500 |
| Muros planta sótano aljibe | 1 | 5.3 | 0.25 | 2.75 | 3.644 |
|  | 2 | 5.3 | 0.25 | 3.6 | 9.540 |
|  | 1 | 3.5 | 0.25 | 2.75 | 2.406 |
|  | 1 | 16 | 0.25 | 3.6 | 14.400 |
| Muro garaje | 2 | 23 | 0.25 | 0.1 | 1.150 |
| Total |  |  |  |  | 169.51 |

**02.13** m3 EXCAVACIÓN POZOS A MÁQUINA TERRENOS COMPACTOS C/TRANSPORTE <10 k (20/06/2022)
19.55 m3 × 26.82 (27.62 con costes indirectos) = 539.97
Excavación en pozos, en terrenos compactos por medios mecánicos, con carga directa sobre camión basculante, incluso transporte de tierras al vertedero a una distancia menor de 10 km, considerando ida y vuelta, canon de vertido y parte proporcional de medios auxiliares. Según CTE DB-SE-C y NTE-ADZ.

| Código | Ud | Descripción | Rendimiento | Precio | Importe |
|---|---|---|---|---|---|
| O01OA070 | h | Peón ordinario | 0.25 | 19.71 | 4.93 |
| M05EN030 | h | Retroexcavadora hidráulica neumáticos 100 CV | 0.3 | 50.31 | 15.09 |
| M07CB030 | h | Camión basculante 6x4 de 20 t | 0.15 | 39.01 | 5.85 |
| M07N601 | t | Canon de vertido tierras limpias para reposición de canteras | 1 | 0.95 | 0.95 |
|  |  | Total |  |  | 26.82 |

| Medición | Uds. | Largo | Ancho | Alto | Parcial |
|---|---|---|---|---|---|
| Rampa acceso |  |  |  |  |  |
|  | 1 | 18.8 | 2.6 | 0.4 | 19.55 |
| Total |  |  |  |  | 19.55 |

**02.14** m3 EXCAVACIÓN POZOS A MÁQUINA TERRENO COMPACTO C/AGOTAMIENTO C/TRAN (20/06/2022)
665.79 m3 × 29.33 (30.21 con costes indirectos) = 20113.52
Excavación en pozos, en terrenos compactos con nivel freático por medios mecánicos, con carga directa sobre camión basculante, incluso transporte de tierras al vertedero a una distancia menor de 10 km, achique de agua con bomba autoaspirante eléctrica de 5,5 CV. Incluida parte proporcional de medios auxiliares. Según CTE DB-SE-C y NTE-ADZ.

| Código | Ud | Descripción | Rendimiento | Precio | Importe |
|---|---|---|---|---|---|
| O01OA040 | h | Oficial segunda | 0.16 | 20.96 | 3.35 |
| O01OA070 | h | Peón ordinario | 0.15 | 19.71 | 2.96 |
| M05EN030 | h | Retroexcavadora hidráulica neumáticos 100 CV | 0.28 | 50.31 | 14.09 |
| M01DA030 | h | Bomba autoaspirante gasolina 5,5 cv | 0.5 | 3.47 | 1.74 |
| M07CB030 | h | Camión basculante 6x4 de 20 t | 0.16 | 39.01 | 6.24 |
| M07N601 | t | Canon de vertido tierras limpias para reposición de canteras | 1 | 0.95 | 0.95 |
|  |  | Total |  |  | 29.33 |

| Medición | Uds. | Largo | Ancho | Alto | Parcial |
|---|---|---|---|---|---|
| Zapatas |  |  |  |  |  |
|  | 2 | 1.4 | 1.4 | 0.4 | 1.568 |
|  | 8 | 1.6 | 1.5 | 0.4 | 7.680 |
|  | 3 | 1.8 | 1.7 | 0.45 | 4.131 |
|  | 2 | 2 | 1.9 | 0.5 | 3.800 |
|  | 12 | 2.2 | 2.1 | 0.55 | 30.492 |
|  | 5 | 2.3 | 2.1 | 0.6 | 14.490 |
|  | 12 | 2.4 | 2.3 | 0.65 | 43.056 |
|  | 12 | 2.6 | 2.5 | 0.7 | 54.600 |
|  | 5 | 2.9 | 2.5 | 0.7 | 25.375 |
|  | 2 | 2.5 | 1.9 | 0.55 | 5.225 |
|  | 1 | 2.6 | 2.2 | 0.6 | 3.432 |
|  | 1 | 8.15 | 6.15 | 0.85 | 42.604 |
|  | 1 | 9.1 | 5.8 | 1.1 | 58.058 |
|  | 2 | 8.9 | 5.7 | 1.05 | 106.533 |
|  | 1 | 8 | 5.1 | 0.9 | 36.720 |
|  | 2 | 8.6 | 5.5 | 0.95 | 89.870 |
|  | 1 | 8.25 | 6.15 | 0.9 | 45.664 |
|  | 2 | 3.2 | 2.8 | 0.7 | 12.544 |
|  | 3 | 3.3 | 2.9 | 0.75 | 21.533 |
|  | 2 | 3.5 | 3.1 | 0.8 | 17.360 |
|  | 5 | 3 | 2.6 | 0.7 | 27.300 |
|  | 2 | 3.1 | 2.7 | 0.7 | 11.718 |
|  | 4 | 4.1 | 3.5 | 0.9 | 51.660 |
|  | 4 | 4.4 | 3.7 | 0.95 | 61.864 |
|  | 4 | 4.6 | 3.9 | 1 | 71.760 |
|  | 1 | 4.6 | 3.9 | 1.6 | 28.704 |
|  | 1 | 5 | 4.1 | 1.05 | 21.525 |
|  | 1 | 7.75 | 6 | 0.8 | 37.200 |
|  | 2 | 7.8 | 5 | 0.8 | 62.400 |
|  | 1 | 8 | 5.1 | 1.6 | 65.280 |
|  | 1 | 8.1 | 5.2 | 0.9 | 37.908 |
|  | 1 | 8.3 | 5.3 | 0.95 | 41.791 |
|  | 1 | 8.4 | 5.4 | 0.95 | 43.092 |
|  | 1 | 8.15 | 6.15 | 0.85 | 42.604 |
| a deducir 40 cm excavados: |  |  |  |  |  |
|  | -2 | 1.4 | 1.4 | 0.4 | -1.568 |
|  | -8 | 1.6 | 1.5 | 0.4 | -7.680 |
|  | -3 | 1.8 | 1.7 | 0.4 | -3.672 |
|  | -2 | 2 | 1.9 | 0.4 | -3.040 |
|  | -12 | 2.2 | 2.1 | 0.4 | -22.176 |
|  | -5 | 2.3 | 2.1 | 0.4 | -9.660 |
|  | -12 | 2.4 | 2.3 | 0.4 | -26.496 |
|  | -12 | 2.6 | 2.5 | 0.4 | -31.200 |
|  | -5 | 2.9 | 2.5 | 0.4 | -14.500 |
|  | -2 | 2.5 | 1.9 | 0.4 | -3.800 |
|  | -1 | 2.6 | 2.2 | 0.4 | -2.288 |
|  | -1 | 8.15 | 6.15 | 0.4 | -20.049 |
|  | -1 | 9.1 | 5.8 | 0.4 | -21.112 |
|  | -2 | 8.9 | 5.7 | 0.4 | -40.584 |
|  | -1 | 8 | 5.1 | 0.4 | -16.320 |
|  | -2 | 8.6 | 5.5 | 0.4 | -37.840 |
|  | -1 | 8.25 | 6.15 | 0.4 | -20.295 |
|  | -2 | 3.2 | 2.8 | 0.4 | -7.168 |
|  | -3 | 3.3 | 2.9 | 0.4 | -11.484 |
|  | -2 | 3.5 | 3.1 | 0.4 | -8.680 |
|  | -5 | 3 | 2.6 | 0.4 | -15.600 |
|  | -2 | 3.1 | 2.7 | 0.4 | -6.696 |
|  | -4 | 4.1 | 3.5 | 0.4 | -22.960 |
|  | -4 | 4.4 | 3.7 | 0.4 | -26.048 |
|  | -4 | 4.6 | 3.9 | 0.4 | -28.704 |
|  | -1 | 4.6 | 3.9 | 0.4 | -7.176 |
|  | -1 | 5 | 4.1 | 0.4 | -8.200 |
|  | -1 | 7.75 | 6 | 0.4 | -18.600 |
|  | -2 | 7.8 | 5 | 0.4 | -31.200 |
|  | -1 | 8 | 5.1 | 0.4 | -16.320 |
|  | -1 | 8.1 | 5.2 | 0.4 | -16.848 |
|  | -1 | 8.3 | 5.3 | 0.4 | -17.596 |
|  | -1 | 8.4 | 5.4 | 0.4 | -18.144 |
|  | -1 | 8.15 | 6.15 | 0.4 | -20.049 |
| Total |  |  |  |  | 665.79 |

## 03 CIMENTACIÓN (20/06/2022)
Importe: 1724384.49

**03.01** m2 ENCOFRADO MADERA ZAPATAS, VIGAS RIOSTRAS Y ENCEPADOS (14/08/2022)
1332.43 m2 × 25.64 (26.41 con costes indirectos) = 35189.48
Encofrado y desencofrado con madera suelta en zapatas, zanjas, vigas riostras y encepados, considerando 4 posturas. Según Código Estructural y NTE-EME. Materiales con marcado CE y DdP (Declaración de prestaciones) según Reglamento Europeo (UE) 305/2011.

| Código | Ud | Descripción | Rendimiento | Precio | Importe |
|---|---|---|---|---|---|
| O01OB010 | h | Oficial 1ª encofrador (mano de obra; 14/08/2022) | 0.35 | 22 | 7.70 |
| O01OB020 | h | Ayudante encofrador (mano de obra; 14/08/2022) | 0.35 | 20.99 | 7.35 |
| P01EM290 | m3 | Madera pino encofrar 26 mm (material; 14/08/2022) | 0.026 | 398.08 | 10.35 |
| P03AAA020 | kg | Alambre atar 1,30 mm (material; 27/09/2022) | 0.1 | 1.33 | 0.13 |
| P01UC030 | kg | Puntas de acero 20x100 mm cabeza plana (material; 14/08/2022) | 0.05 | 2.22 | 0.11 |
|  |  | Total |  |  | 25.64 |

| Medición | Uds. | Largo | Alto | Parcial |
|---|---|---|---|---|
| Cambio de nivel | 1 | 14.65 | 0.9 | 13.185 |
|  | 1 | 3.5 | 0.9 | 3.150 |
|  | 1 | 23 | 0.9 | 20.700 |
|  | 1 | 10 | 0.9 | 9.000 |
|  | 1 | 19.5 | 0.9 | 17.550 |
| Patio butacas |  |  |  |  |
|  | 2 | 22.1 | 1 | 44.200 |
|  | 2 | 17.5 | 1 | 35.000 |
|  | 2 | 9.9 | 1 | 19.800 |
|  | 2 | 22.2 | 0.7 | 31.080 |
|  | 2 | 5.3 | 0.3 | 3.180 |
| Foso ascensor | 2 | 4.8 | 1.2 | 11.520 |
|  | 2 | 3.15 | 1.2 | 7.560 |
|  | 2 | 2.5 | 1.2 | 6.000 |
|  | 2 | 2.5 | 1.2 | 6.000 |
| Zapatas |  |  |  |  |
|  | 8 | 6.4 | 0.45 | 23.040 |
|  | 3 | 7 | 0.45 | 9.450 |
|  | 2 | 7.8 | 0.45 | 7.020 |
|  | 12 | 8.6 | 0.45 | 46.440 |
|  | 4 | 8.8 | 0.45 | 15.840 |
|  | 13 | 9.7 | 0.45 | 56.745 |
|  | 12 | 10.2 | 0.45 | 55.080 |
|  | 5 | 10.8 | 0.45 | 24.300 |
|  | 2 | 8.8 | 0.45 | 7.920 |
|  | 1 | 9.6 | 0.45 | 4.320 |
|  | 2 | 28.6 | 0.45 | 25.740 |
|  | 3 | 28.8 | 0.45 | 38.880 |
|  | 1 | 30 | 0.45 | 13.500 |
|  | 3 | 28 | 0.45 | 37.800 |
| Foso ascensor | 1 | 28 | 1.2 | 33.600 |
|  | 5 | 12.4 | 0.45 | 27.900 |
|  | 2 | 13.2 | 0.45 | 11.880 |
|  | 3 | 11.2 | 0.45 | 15.120 |
|  | 5 | 11.6 | 0.45 | 26.100 |
|  | 4 | 15.2 | 0.45 | 27.360 |
|  | 4 | 16.2 | 0.45 | 29.160 |
|  | 5 | 17 | 0.45 | 38.250 |
| Foso de ascensor | 1 | 3.8 | 1.4 | 5.320 |
|  | 1 | 18.2 | 0.45 | 8.190 |
|  | 2 | 27.2 | 0.45 | 24.480 |
|  | 2 | 25.2 | 0.45 | 22.680 |
|  | 1 | 27.6 | 0.45 | 12.420 |
|  | 1 | 26.2 | 0.45 | 11.790 |
|  | 1 | 27.2 | 0.45 | 12.240 |
| Recrecido cambio de nivel solera |  |  |  |  |
| Z2625 | 1 | 5.2 | 0.9 | 4.680 |
| Z8261 | 1 | 10.1 | 0.9 | 9.090 |
| Z2221 | 1 | 4.4 | 0.9 | 3.960 |
| Z7853 | 1 | 8 | 0.9 | 7.200 |
| Muros del perímetro |  |  |  |  |
| Alineación 1 | 2 | 49.5 | 0.3 | 29.700 |
| Alineación C | 2 | 5 | 0.3 | 3.000 |
| Alineación 2 | 2 | 12.2 | 0.3 | 7.320 |
| Alineación L | 2 | 15.6 | 0.3 | 9.360 |
|  | 2 | 19.4 | 0.3 | 11.640 |
|  | 2 | 4.65 | 0.3 | 2.790 |
|  | 2 | 24 | 0.3 | 14.400 |
|  | 2 | 47.8 | 0.3 | 28.680 |
| Alineación 20 | 2 | 61.4 | 0.3 | 36.840 |
| Cambio de nivel | 2 | 14.65 | 0.3 | 8.790 |
|  | 2 | 3.5 | 0.3 | 2.100 |
|  | 2 | 23 | 0.3 | 13.800 |
|  | 2 | 10 | 0.3 | 6.000 |
|  | 2 | 19.5 | 0.3 | 11.700 |
| Patio butacas |  |  |  |  |
|  | 4 | 22.1 | 0.3 | 26.520 |
|  | 4 | 17.5 | 0.3 | 21.000 |
|  | 4 | 9.9 | 0.3 | 11.880 |
|  | 4 | 22.2 | 0.3 | 26.640 |
|  | 4 | 5.3 | 0.3 | 6.360 |
| Foso ascensor | 4 | 4.8 | 0.3 | 5.760 |
|  | 4 | 3.15 | 0.3 | 3.780 |
|  | 4 | 2.5 | 0.3 | 3.000 |
|  | 4 | 2.5 | 0.3 | 3.000 |
| Muro alineación A |  |  |  |  |
|  | 2 | 47.8 | 0.3 | 28.680 |
|  | 2 | 4.65 | 0.3 | 2.790 |
|  | 2 | 54.4 | 0.3 | 32.640 |
| Muros planta sótano aljibe | 2 | 5.3 | 0.3 | 3.180 |
|  | 4 | 5.3 | 0.3 | 6.360 |
|  | 2 | 3.5 | 0.3 | 2.100 |
|  | 2 | 16 | 0.3 | 9.600 |
| Muro rampa | 4 | 23 | 0.3 | 27.600 |
| Total |  |  |  | 1332.43 |

**03.02** m2 ENCOFRADO TABLERO AGLOMERADO MUROS 1 CARA 3,00 m (14/08/2022)
227.93 m2 × 30.22 (31.13 con costes indirectos) = 7095.46
Encofrado y desencofrado en muros a una cara vistas de 3,00 m de altura, con tableros de madera hidrofugada aglomerada de 22 mm, hasta 1,90 m² de superficie, considerando 2 posturas. Según Código Estructural y NTE-EME. Materiales con marcado CE y DdP (Declaración de prestaciones) según Reglamento Europeo (UE) 305/2011.

| Código | Ud | Descripción | Rendimiento | Precio | Importe |
|---|---|---|---|---|---|
| O01OB010 | h | Oficial 1ª encofrador | 0.3 | 22 | 6.60 |
| O01OB020 | h | Ayudante encofrador | 0.3 | 20.99 | 6.30 |
| P01EM040 | m2 | Tablero aglomerado hidrófugo 3660x1830x22 mm (material; 18/08/2022) | 0.55 | 25.95 | 14.27 |
| P01EM290 | m3 | Madera pino encofrar 26 mm | 0.007 | 398.08 | 2.79 |
| P01DC010 | l | Desencofrante univ. mat. porosos-madera (material; 18/08/2022) | 0.082 | 2.02 | 0.17 |
| P01UC030 | kg | Puntas de acero 20x100 mm cabeza plana | 0.04 | 2.22 | 0.09 |
|  |  | Total |  |  | 30.22 |

| Medición | Uds. | Largo | Alto | Parcial |
|---|---|---|---|---|
| Cambio de nivel | 1 | 14.65 | 0.9 | 13.19 |
|  | 1 | 3.5 | 0.9 | 3.15 |
|  | 1 | 23 | 0.9 | 20.70 |
|  | 1 | 10 | 0.9 | 9.00 |
|  | 1 | 19.5 | 0.9 | 17.55 |
| Patio butacas |  |  |  |  |
|  | 2 | 22.1 | 1 | 44.20 |
|  | 2 | 17.5 | 1 | 35.00 |
|  | 2 | 9.9 | 1 | 19.80 |
|  | 2 | 22.2 | 0.7 | 31.08 |
|  | 2 | 5.3 | 0.3 | 3.18 |
| Foso ascensor | 2 | 4.8 | 1.2 | 11.52 |
|  | 2 | 3.15 | 1.2 | 7.56 |
|  | 2 | 2.5 | 1.2 | 6.00 |
|  | 2 | 2.5 | 1.2 | 6.00 |
| Total |  |  |  | 227.93 |

**03.03** m2 ENCOFRADO MADERA MUROS 2 CARAS CON 1 CARA VISTA 2,5m<h<=6 m (14/08/2022)
1310.92 m2 × 74.68 (76.92 con costes indirectos) = 100835.97
Encofrado y desencofrado en muros a dos caras con una cara vista de 3,00 a 6,00 m de altura, con madera machihembrada y cepillada de 22 mm, considerando 3 posturas. Según Código Estructural y NTE-EME. Materiales con marcado CE y DdP (Declaración de prestaciones) según Reglamento Europeo (UE) 305/2011. Incluso retirada de tapones de barras dywidag y reparación de los agujeros con mortero estructural de baja retracción.

| Código | Ud | Descripción | Rendimiento | Precio | Importe |
|---|---|---|---|---|---|
| O01OB010 | h | Oficial 1ª encofrador | 1.1 | 22 | 24.20 |
| O01OB020 | h | Ayudante encofrador | 1.1 | 20.99 | 23.09 |
| P01EM040 | m2 | Tablero aglomerado hidrófugo 3660x1830x22 mm | 0.25 | 25.95 | 6.49 |
| P01EM260 | m2 | Tabla machihembrada 2,5x9/16 de 22 mm (material; 18/08/2022) | 0.55 | 28.8 | 15.84 |
| P01EM290 | m3 | Madera pino encofrar 26 mm | 0.012 | 398.08 | 4.78 |
| P01DC010 | l | Desencofrante univ. mat. porosos-madera | 0.082 | 2.02 | 0.17 |
| P01UC030 | kg | Puntas de acero 20x100 mm cabeza plana | 0.05 | 2.22 | 0.11 |
|  |  | Total |  |  | 74.68 |

| Medición | Uds. | Largo | Alto | Parcial |
|---|---|---|---|---|
| Muros del perímetro |  |  |  |  |
| Alineación 1 | 1 | 49.5 | 3.65 | 180.675 |
| Alineación C | 1 | 5 | 3.65 | 18.250 |
| Alineación 2 | 1 | 12.2 | 3.65 | 44.530 |
| Alineación L | 1 | 15.6 | 3.65 | 56.940 |
|  | 1 | 19.4 | 4.4 | 85.360 |
|  | 1 | 4.65 | 2.71 | 12.602 |
|  | 1 | 24 | 3.6 | 86.400 |
|  | 1 | 47.8 | 3.45 | 164.910 |
| Alineación 20 | 1 | 61.4 | 2.65 | 162.710 |
| Muros interiores |  |  |  |  |
| Eje 9' | 1 | 19.8 | 4.6 | 91.080 |
|  | 2 | 2.8 | 4.6 | 25.760 |
| Ejes 10-11 | 2 | 23.5 | 3.65 | 171.550 |
| Eje 12 | 1 | 23.5 | 3.65 | 85.775 |
| Eje K | 1 | 19.5 | 3.65 | 71.175 |
|  | 1 | 9 | 0.9 | 8.100 |
|  | 2 | 5.5 | 3.65 | 40.150 |
|  | 1 | 5.5 | 0.9 | 4.950 |
| Total |  |  |  | 1310.92 |

**03.04** m2 ENCOFRADO MADERA VISTA MUROS BATACHES 1 CARA 3 m<h<=6 m (14/08/2022)
385.11 m2 × 120.99 (124.62 con costes indirectos) = 47992.41
Encofrado y desencofrado en muros realizados por bataches a una cara vista de 3,00 a 6,00 m de altura, con madera machihembrada y cepillada de 22 mm, considerando 3 posturas. Según Código Estructural y NTE-EME. Materiales con marcado CE y DdP (Declaración de prestaciones) según Reglamento Europeo (UE) 305/2011.

| Código | Ud | Descripción | Rendimiento | Precio | Importe |
|---|---|---|---|---|---|
| O01OB010 | h | Oficial 1ª encofrador | 2.2 | 22 | 48.40 |
| O01OB020 | h | Ayudante encofrador | 2.2 | 20.99 | 46.18 |
| P01EM260 | m2 | Tabla machihembrada 2,5x9/16 de 22 mm | 0.7 | 28.8 | 20.16 |
| P01EM290 | m3 | Madera pino encofrar 26 mm | 0.015 | 398.08 | 5.97 |
| P01DC010 | l | Desencofrante univ. mat. porosos-madera | 0.082 | 2.02 | 0.17 |
| P01UC030 | kg | Puntas de acero 20x100 mm cabeza plana | 0.05 | 2.22 | 0.11 |
|  |  | Total |  |  | 120.99 |

| Medición | Uds. | Largo | Alto | Parcial |
|---|---|---|---|---|
| Muro alineación A |  |  |  |  |
|  | 1 | 47.8 | 3.46 | 165.39 |
|  | 1 | 4.65 | 4.55 | 21.16 |
|  | 1 | 54.4 | 3.65 | 198.56 |
| Total |  |  |  | 385.11 |

**03.05** kg ACERO CORRUGADO ELABORADO / ARMADO B 500 S/SD (27/09/2022)
237990.6 kg × 2.84 (2.93 con costes indirectos) = 697312.46
Acero corrugado B 500 S o B 500 SD conforme a UNE 36068:2011, UNE 36065:2011 y UNE-EN 10080:2006, suministrado de manera elaborada o armada (preformada) de taller, y colocado en obra. Totalmente montado; i/p.p. de despuntes y alambre de atado. Conforme a Código Estructural y CTE DB-SE-A. Barras de acero con marcado CE y DdP (Declaración de prestaciones) según Reglamento Europeo (UE) 305/2011.

| Código | Ud | Descripción | Rendimiento | Precio | Importe |
|---|---|---|---|---|---|
| O01OB030 | h | Oficial 1ª ferralla (mano de obra; 27/09/2022) | 0.014 | 22 | 0.31 |
| O01OB040 | h | Ayudante ferralla (mano de obra; 27/09/2022) | 0.014 | 20.99 | 0.29 |
| P03ACD010 | kg | Acero corrugado elab. B 500 SD (material; 12/10/2022) | 1.05 | 2.12 | 2.23 |
| P03AAA020 | kg | Alambre atar 1,30 mm | 0.006 | 1.33 | 0.01 |
|  |  | Total |  |  | 2.84 |

| Medición | Uds. | Largo | Ancho | Alto | Parcial |
|---|---|---|---|---|---|
| Zapatas |  |  |  |  |  |
| Z1615 | 8 |  |  | 32 |  |
| Z1817 | 3 |  |  | 35 |  |
| Z2019 | 2 |  |  | 52 |  |
| Z2221 | 12 |  |  | 64 |  |
| Z2321 | 4 |  |  | 73 |  |
| Z2423 | 13 |  |  | 85 |  |
| Z2625 | 12 |  |  | 109 |  |
| Z2925 | 5 |  |  | 138 |  |
| Z2519 | 2 |  |  | 73 |  |
| Z2622 | 1 |  |  | 87 |  |
| Z3329 | 5 |  |  | 165 |  |
| Z3531 | 2 |  |  | 200 |  |
| Z3026 | 3 |  |  | 135 |  |
| Z3127 | 5 |  |  | 147 |  |
| Z4135 | 4 |  |  | 296 |  |
| Z4437 | 4 |  |  | 361 |  |
| Z4639 | 5 |  |  | 416 |  |
| Z5041 | 1 |  |  | 500 |  |
| Z7254 | 2 |  |  | 1168 |  |
| Z7656 | 2 |  |  | 1174 |  |
| Z7760 | 1 |  |  | 1191 |  |
| Z7853 | 1 |  |  | 1204 |  |
| Z7858 | 1 |  |  | 1280 |  |
| Z8060 | 3 |  |  | 1298 |  |
| Z8161 | 2 |  |  | 1296 |  |
| Z8261 | 3 |  |  | 1484 |  |
| Z8565 | 1 |  |  | 1570 |  |
| Losa de cimiento |  |  |  |  |  |
|  | 1 | 3070 |  | 16 |  |
|  | 1 | 3720 |  | 26 |  |
| Losa de acceso | 1 | 60 |  | 16 |  |
|  | 1 | 31 |  | 16 |  |
| Muros de cimientos |  |  |  |  |  |
| Cambio de nivel | 1 | 14.65 |  | 10 |  |
|  | 1 | 3.5 |  | 10 |  |
|  | 1 | 23 |  | 10 |  |
|  | 1 | 10 |  | 10 |  |
|  | 1 | 19.5 |  | 10 |  |
| Patio butacas |  |  |  | 10 |  |
|  | 2 | 22.1 |  | 10 |  |
|  | 2 | 17.5 |  | 10 |  |
|  | 2 | 9.9 |  | 10 |  |
|  | 2 | 22.2 |  | 10 |  |
|  | 2 | 5.3 |  | 10 |  |
| Foso ascensor | 2 | 4.8 |  | 10 |  |
|  | 2 | 3.15 |  | 10 |  |
|  | 2 | 2.5 |  | 10 |  |
|  | 2 | 2.5 |  | 10 |  |
| Muro alineación A |  |  |  |  |  |
|  | 1 | 47.8 | 55 | 3.65 |  |
|  | 1 | 4.65 | 55 | 4.55 |  |
|  | 1 | 54.4 | 55 | 3.46 |  |
| Muros del perímetro |  |  |  |  |  |
| Alineación 1 | 1 | 49.5 | 21 | 3.65 |  |
| Alineación C | 1 | 5 | 21 | 3.65 |  |
| Alineación 2 | 1 | 12.2 | 21 | 3.65 |  |
| Alineación L | 1 | 15.6 | 21 | 3.65 |  |
|  | 1 | 19.4 | 32 | 4.4 |  |
|  | 1 | 4.65 | 32 | 2.71 |  |
|  | 1 | 24 | 32 | 3.6 |  |
|  | 1 | 47.8 | 21 | 3.45 |  |
| Alineación 20 | 1 | 61.4 | 21 | 2.65 |  |
| Muros interiores |  |  |  |  |  |
| Eje 9' | 1 | 19.8 | 22 | 4.6 |  |
|  | 2 | 2.8 | 22 | 4.6 |  |
| Ejes 10-11 | 2 | 23.5 | 32 | 3.65 |  |
| Eje 12 | 1 | 23.5 | 22 | 3.65 |  |
| Eje K | 1 | 19.5 | 22 | 3.65 |  |
|  | 1 | 9 | 22 | 0.9 |  |
|  | 2 | 5.5 | 22 | 3.65 |  |
|  | 1 | 5.5 | 22 | 0.9 |  |
| esperas pilares |  |  |  |  |  |
| P2 | 1 | 40 |  |  |  |
| P3 | 1 | 50 |  |  |  |
| P4 | 1 | 255 |  |  |  |
| P5 | 1 | 110 |  |  |  |
| P6 | 1 | 75 |  |  |  |
| P7 | 1 | 180 |  |  |  |
| P9 | 1 | 25 |  |  |  |
| P10 | 1 | 125 |  |  |  |
| P15 | 1 | 55 |  |  |  |
| P16 | 1 | 280 |  |  |  |
| P17 | 1 | 390 |  |  |  |
| P20 | 1 | 315 |  |  |  |
| P21 | 1 | 35 |  |  |  |
| PZ1 | 1 | 70 |  |  |  |
| Total |  |  |  |  | 237990.6 |

**03.06** m3 HORMIGÓN LIMPIEZA Y NIVELACIÓN HM-20/B/40/XC1, XC2 o XC3 VERT. B (20/06/2022)
740.39 m3 × 135.63 (139.7 con costes indirectos) = 103432.48
Hormigón en masa para limpieza y nivelación de fondos de cimentación HM-20/B/40/XC1, XC2 o XC3 de resistencia característica a compresión 20 MPa (N/mm2), de consistencia blanda, tamaño máximo del árido 40 mm, en elementos enterrados, o interiores sometidos a humedades relativas medias-altas (>65%) o a condensaciones, o elementos exteriores con alta precipitación, elaborado en central. Totalmente realizado; i/p.p. de vertido por medio de camión-bomba, vibrado y colocado. Según normas Código Estructural y CTE DB-SE-C. Componentes del hormigón con marcado CE y DdP (Declaración de prestaciones) según Reglamento (UE) 305/2011.

| Código | Ud | Descripción | Rendimiento | Precio | Importe |
|---|---|---|---|---|---|
| A03VB020 | m3 | VERTIDO HORMIGÓN CON BOMBA EN ZAPATAS / ZANJAS (20/06/2022) | 1 | 30.89 | 30.89 |
| P01HMV150 | m3 | Hormigón HM-20/B/40/XC1, XC2 o XC3 central (material; 09/08/2022) | 1.05 | 99.75 | 104.74 |
|  |  | Total |  |  | 135.63 |

| Medición | Uds. | Largo | Ancho | Alto | Parcial |
|---|---|---|---|---|---|
| Explanación -8,18 | 1 | 3067 |  | 0.1 | 306.700 |
| Explanación -9,38 | 1 | 3824 |  | 0.1 | 382.400 |
| Muro alineación A |  |  |  |  |  |
|  | 1 | 47.8 | 1.6 | 0.3 | 22.944 |
|  | 1 | 4.65 | 1.6 | 0.3 | 2.232 |
|  | 1 | 54.4 | 1.6 | 0.3 | 26.112 |
| Total |  |  |  |  | 740.39 |

**03.07** m3 HORMIGÓN CIMENTACIÓN ZAPATAS HA-30/F/20/XA1+XS1 SR VERT. BOMBA (20/06/2022)
1268.85 m3 × 129.17 (133.05 con costes indirectos) = 168820.49
Hormigón para armar en zapatas, riostras, vigas o zanjas de cimentación HA-30/F/20/XA1+XS1, SR, elaborado en central, de resistencia característica a compresión 30 MPa (N/mm2), de consistencia fluida, tamaño máximo del árido de 20 mm, en elementos enterrados situados en ambientes con contenidos de sustancias químicas capaces de provocar la alteración del hormigón con velocidad lenta (ataque químico débil), elaborado con cemento resistente al agua marina y sulforresistente, con un contenido mínimo de cemento de 325 kg por m3 y con una relación agua cemento mínima de 0,5. Totalmente realizado; i/p.p. de vertido por medio de camión-bomba, vibrado y colocado. Según normas Código Estructural, NTE-CSZ y CTE DB-SE-C. Componentes del hormigón con marcado CE y DdP (Declaración de prestaciones) según Reglamento (UE) 305/2011.

| Código | Ud | Descripción | Rendimiento | Precio | Importe |
|---|---|---|---|---|---|
| A03VB020 | m3 | VERTIDO HORMIGÓN CON BOMBA EN ZAPATAS / ZANJAS | 1 | 30.89 | 30.89 |
| PN.P01HAT270X | m3 | Hormigón HA-30/F/20/XA1+XS1 SR central (material; 13/09/2022) | 1.08 | 91 | 98.28 |
|  |  | Total |  |  | 129.17 |

| Medición | Uds. | Largo | Ancho | Alto | Parcial |
|---|---|---|---|---|---|
| Zapatas |  |  |  |  |  |
|  | 8 | 1.6 | 1.5 | 0.35 |  |
|  | 3 | 1.8 | 1.7 | 0.35 |  |
|  | 2 | 2 | 1.9 | 0.4 |  |
|  | 12 | 2.2 | 2.1 | 0.45 |  |
|  | 4 | 2.3 | 2.1 | 0.5 |  |
|  | 13 | 2.4 | 2.3 | 0.55 |  |
|  | 12 | 2.6 | 2.5 | 0.6 |  |
|  | 5 | 2.9 | 2.5 | 0.6 |  |
|  | 2 | 2.5 | 1.9 | 0.45 |  |
|  | 1 | 2.6 | 2.2 | 0.5 |  |
|  | 2 | 8.15 | 6.15 | 0.8 |  |
|  | 3 | 8.25 | 6.15 | 0.9 |  |
|  | 1 | 8.5 | 6.5 | 0.9 |  |
|  | 3 | 8 | 6 | 0.85 |  |
| Foso ascensor | 1 | 8 | 6 | 0.5 |  |
|  | 5 | 3.3 | 2.9 | 0.65 |  |
|  | 2 | 3.5 | 3.1 | 0.7 |  |
|  | 3 | 3 | 2.6 | 0.6 |  |
|  | 5 | 3.1 | 2.7 | 0.6 |  |
|  | 4 | 4.1 | 3.5 | 0.8 |  |
|  | 4 | 4.4 | 3.7 | 0.85 |  |
|  | 5 | 4.6 | 3.9 | 0.9 |  |
| Foso de ascensor | 1 | 3.8 | 2.1 | 1.4 |  |
|  | 1 | 5 | 4.1 | 0.95 |  |
|  | 2 | 7.2 | 5.4 | 0.6 |  |
|  | 2 | 7.6 | 5.6 | 0.7 |  |
|  | 1 | 7.75 | 6 | 0.7 |  |
|  | 1 | 7.8 | 5.3 | 0.75 |  |
|  | 1 | 7.8 | 5.8 | 0.75 |  |
| Recrecido cambio de nivel solera |  |  |  |  |  |
| Z2625 | 1 | 1.3 | 2.5 | 0.9 |  |
| Z8261 | 1 | 2 | 6.1 | 0.9 |  |
| Z2221 | 1 | 1.1 | 2.2 | 0.9 |  |
| Z7853 | 1 | 1 | 5.3 | 0.9 |  |
| Muros del perímetro |  |  |  |  |  |
| Alineación 1 | 1 | 49.5 | 0.4 | 0.5 |  |
| Alineación C | 1 | 5 | 0.4 | 0.5 |  |
| Alineación 2 | 1 | 12.2 | 0.4 | 0.5 |  |
| Alineación L | 1 | 15.6 | 0.25 | 0.5 |  |
|  | 1 | 19.4 | 0.55 | 0.5 |  |
|  | 1 | 4.65 | 0.55 | 0.5 |  |
|  | 1 | 24 | 0.55 | 0.5 |  |
|  | 1 | 47.8 | 0.35 | 0.5 |  |
| Alineación 20 | 1 | 61.4 | 0.35 | 0.5 |  |
| Cambio de nivel | 1 | 14.65 | 0.25 | 0.5 |  |
|  | 1 | 3.5 | 0.25 | 0.5 |  |
|  | 1 | 23 | 0.25 | 0.5 |  |
|  | 1 | 10 | 0.25 | 0.5 |  |
|  | 1 | 19.5 | 0.25 | 0.5 |  |
| Patio butacas |  |  |  | 0.5 |  |
|  | 2 | 22.1 | 0.25 | 0.5 |  |
|  | 2 | 17.5 | 0.25 | 0.5 |  |
|  | 2 | 9.9 | 0.25 | 0.5 |  |
|  | 2 | 22.2 | 0.25 | 0.5 |  |
|  | 2 | 5.3 | 0.25 | 0.5 |  |
| Foso ascensor | 2 | 4.8 | 0.25 | 0.5 |  |
|  | 2 | 3.15 | 0.25 | 0.5 |  |
|  | 2 | 2.5 | 0.25 | 0.5 |  |
|  | 2 | 2.5 | 0.25 | 0.5 |  |
| Muro alineación A |  |  |  |  |  |
|  | 1 | 47.8 | 1.5 | 0.5 |  |
|  | 1 | 4.65 | 1.5 | 0.5 |  |
|  | 1 | 54.4 | 1.5 | 0.5 |  |
| Muros planta sótano aljibe | 1 | 5.3 | 0.3 | 0.5 |  |
|  | 2 | 5.3 | 0.3 | 0.5 |  |
|  | 1 | 3.5 | 0.3 | 0.5 |  |
|  | 1 | 16 | 0.3 | 0.5 |  |
| Muro rampa | 2 | 23 | 0.25 | 0.5 |  |
| Total |  |  |  |  | 1268.85 |

**03.08** m3 HORMIGÓN MUROS SÓTANO HA-30/F/20/XA1+XS1 SR VERT. BOMBA (29/06/2022)
398.24 m3 × 160.31 (165.12 con costes indirectos) = 65757.39
Hormigón para armar en muros HA-30/F/20/XA1+XS1, SR, elaborado en central, de resistencia característica a compresión 30 MPa (N/mm2), de consistencia fluida, tamaño máximo del árido de 20 mm, en elementos enterrados situados en ambientes con contenidos de sustancias químicas capaces de provocar la alteración del hormigón con velocidad lenta (ataque químico débil), elaborado con cemento resistente al agua marina y sulforresistente, con un contenido mínimo de cemento de 325 kg por m3 y con una relación agua cemento mínima de 0,5. Totalmente realizado; i/p.p. de vertido por medio de camión-bomba, vibrado y colocado. Según normas Código Estructural, NTE-CSZ y CTE DB-SE-C. Componentes del hormigón con marcado CE y DdP (Declaración de prestaciones) según Reglamento (UE) 305/2011

| Código | Ud | Descripción | Rendimiento | Precio | Importe |
|---|---|---|---|---|---|
| A03VB060 | m3 | VERTIDO HORMIGÓN CON BOMBA EN MUROS (29/06/2022) | 1 | 56.03 | 56.03 |
| PN.P01HAT270X | m3 | Hormigón HA-30/F/20/XA1+XS1 SR central | 1.08 | 91 | 98.28 |
| PN.P06SR240 | ml | Junta hidroexpansiva de bentonita de sodio natural (material; 13/10/2022) | 1 | 6 | 6.00 |
|  |  | Total |  |  | 160.31 |

| Medición | Uds. | Largo | Ancho | Alto | Parcial |
|---|---|---|---|---|---|
| Muros del perímetro |  |  |  |  |  |
| Alineación 1 | 1 | 49.5 | 0.25 | 3.65 | 45.169 |
| Alineación C | 1 | 5 | 0.25 | 3.65 | 4.563 |
| Alineación 2 | 1 | 12.2 | 0.25 | 3.65 | 11.133 |
| Alineación L | 1 | 15.6 | 0.25 | 3.65 | 14.235 |
|  | 1 | 19.4 | 0.25 | 4.4 | 21.340 |
|  | 1 | 4.65 | 0.3 | 2.71 | 3.780 |
|  | 1 | 24 | 0.3 | 3.6 | 25.920 |
|  | 1 | 47.8 | 0.25 | 3.45 | 41.228 |
| Alineación 20 | 1 | 61.4 | 0.25 | 2.65 | 40.678 |
| Cambio de nivel | 1 | 14.65 | 0.25 | 0.9 | 3.296 |
|  | 1 | 3.5 | 0.25 | 0.9 | 0.788 |
|  | 1 | 23 | 0.25 | 0.9 | 5.175 |
|  | 1 | 10 | 0.25 | 0.9 | 2.250 |
|  | 1 | 19.5 | 0.25 | 0.9 | 4.388 |
| Patio butacas |  |  |  |  |  |
|  | 2 | 22.1 | 0.25 | 1 | 11.050 |
|  | 2 | 17.5 | 0.25 | 1 | 8.750 |
|  | 2 | 9.9 | 0.25 | 1 | 4.950 |
|  | 2 | 22.2 | 0.25 | 0.7 | 7.770 |
|  | 2 | 5.3 | 0.25 | 0.3 | 0.795 |
| Foso ascensor | 2 | 4.8 | 0.25 | 1.2 | 2.880 |
|  | 2 | 3.15 | 0.25 | 1.2 | 1.890 |
|  | 2 | 2.5 | 0.25 | 1.2 | 1.500 |
|  | 2 | 2.5 | 0.25 | 1.2 | 1.500 |
| Muros interiores |  |  |  |  |  |
| Eje 9' | 1 | 19.8 | 0.25 | 4.6 | 22.770 |
|  | 2 | 2.8 | 0.25 | 4.6 | 6.440 |
| Ejes 10-11 | 2 | 23.5 | 0.3 | 3.65 | 51.465 |
| Eje 12 | 1 | 23.5 | 0.25 | 3.65 | 21.444 |
| Eje K | 1 | 19.5 | 0.25 | 3.65 | 17.794 |
|  | 1 | 9 | 0.25 | 0.9 | 2.025 |
|  | 2 | 5.5 | 0.25 | 3.65 | 10.038 |
|  | 1 | 5.5 | 0.25 | 0.9 | 1.238 |
| Total |  |  |  |  | 398.24 |

**03.09** m3 HORMIGÓN MUROS SÓTANO BATACHES HA-30/F/20/XAXS1 SR VERT. BOMBA (29/06/2022)
96.28 m3 × 181.08 (186.51 con costes indirectos) = 17957.18
Hormigón para armar en muros realizados por bataches, HA-30/F/20/XA1+XS1, SR, elaborado en central, de resistencia característica a compresión 30 MPa (N/mm2), de consistencia fluida, tamaño máximo del árido de 20 mm, en elementos enterrados situados en ambientes con contenidos de sustancias químicas capaces de provocar la alteración del hormigón con velocidad lenta (ataque químico débil), elaborado con cemento resistente al agua marina y sulforresistente, con un contenido mínimo de cemento de 325 kg por m3 y con una relación agua cemento mínima de 0,5,. Totalmente realizado; i/p.p. de vertido por medio de camión-bomba, vibrado y colocado, así como suministro y colocación de cordón hidroexpansivo de bentonita de sodio natural tipo WATERSTOP en todas las juntas de hormigonado. Según normas Código Estructural, NTE-CSZ y CTE DB-SE-C. Componentes del hormigón con marcado CE y DdP (Declaración de prestaciones) según Reglamento (UE) 305/2011.

| Código | Ud | Descripción | Rendimiento | Precio | Importe |
|---|---|---|---|---|---|
| A03VB060 | m3 | VERTIDO HORMIGÓN CON BOMBA EN MUROS | 1.15 | 56.03 | 64.43 |
| PN.P01HAT270X | m3 | Hormigón HA-30/F/20/XA1+XS1 SR central | 1.15 | 91 | 104.65 |
| PN.P06SR240 | ml | Junta hidroexpansiva de bentonita de sodio natural | 2 | 6 | 12.00 |
|  |  | Total |  |  | 181.08 |

| Medición | Uds. | Largo | Ancho | Alto | Parcial |
|---|---|---|---|---|---|
| Muro alineación A |  |  |  |  |  |
|  | 1 | 47.8 | 0.25 | 3.46 | 41.35 |
|  | 1 | 4.65 | 0.25 | 4.55 | 5.29 |
|  | 1 | 54.4 | 0.25 | 3.65 | 49.64 |
| Total |  |  |  |  | 96.28 |

**03.10** m3 HORMIGÓN EN LOSA HORMIGÓN ARMADO HA-30/F/20/XA1+XS1 SR (20/06/2022)
3178.96 m3 × 146.59 (150.99 con costes indirectos) = 479991.17
Hormigón para armar en LOSA, HA-30/F/20/XA1+XS1, SR, elaborado en central, de resistencia característica a compresión 30 MPa (N/mm2), de consistencia fluida, tamaño máximo del árido de 20 mm, en elementos enterrados situados en ambientes con contenidos de sustancias químicas capaces de provocar la alteración del hormigón con velocidad lenta (ataque químico débil), elaborado con cemento resistente al agua marina y sulforresistente, con un contenido mínimo de cemento de 325 kg por m3 y con una relación agua cemento mínima de 0,5, con espesor indicado en planos; sin incluir armadura. Totalmente realizada; i/p.p. de vertido por medio de camión-bomba, extendido, vibrado y regleado, así como suministro y colocación de cordón hidroexpansivo de bentonita de sodio natural tipo WATERSTOP en todas las juntas de hormigonado. Según normas Código Estructural y NTE-RSS. Componentes del hormigón con marcado CE y DdP (Declaración de prestaciones) según Reglamento (UE) 305/2011.

| Código | Ud | Descripción | Rendimiento | Precio | Importe |
|---|---|---|---|---|---|
| A03VB050 | m3 | VERTIDO HORMIGÓN CON BOMBA EN SOLERAS (20/06/2022) | 1 | 36.31 | 36.31 |
| PN.P01HAT270X | m3 | Hormigón HA-30/F/20/XA1+XS1 SR central | 1.08 | 91 | 98.28 |
| PN.P06SR240 | ml | Junta hidroexpansiva de bentonita de sodio natural | 2 | 6 | 12.00 |
|  |  | Total |  |  | 146.59 |

| Medición | Uds. | Largo | Ancho | Alto | Parcial |
|---|---|---|---|---|---|
| Losa de cimiento |  |  |  |  |  |
|  | 1 | 3070 |  | 0.3 | 921.00 |
|  | 1 | 3720 |  | 0.6 | 2232.00 |
| Losa de acceso |  |  |  |  |  |
| Eje 1 entre A y C | 1 | 4.7 | 11.9 | 0.3 | 16.78 |
| Eje 0 entre L y H | 1 | 2.55 | 12 | 0.3 | 9.18 |
| Total |  |  |  |  | 3178.96 |

## 04 SANEAMIENTO (20/06/2022)
Importe: 235027.04

### 0411 SANEAMIENTO PLUVIAL GRAVITATORIO COLGADO (14/10/2022)
Importe: 60569.07

**EJDA10ea** ud Sumidero sifónico PVC, registrable, superficie circular, salida (14/10/2022)
20 ud × 21.31 (21.95 con costes indirectos) = 439.00
Sumidero sifónico de PVC, registrable, instalado en cubierta/canalón de superficie circular, con salida de evacuación de 110 mm de diámetro, conectado a red de desagüe. Completamente instalado. Marca/modelo : JIMTEN o equivalente

| Código | Ud | Descripción | Rendimiento | Precio | Importe |
|---|---|---|---|---|---|
| BJDA1e | ud | Sumidero sifónico de PVC con salida de 110 mm. (material; 19/10/2022) | 1 | 9.22 | 9.22 |
| O01OB170 | h | Oficial 1ª fontanero calefactor | 0.28 | 22.2 | 6.22 |
| O01OB180 | h | Oficial 2ª fontanero calefactor | 0.28 | 20.96 | 5.87 |
|  |  | Total |  |  | 21.31 |

| Medición | Uds. | Parcial |
|---|---|---|
| ENTREPLANTA CUBIERTA | 18 | 18.00 |
| CUBIERTA | 2 | 2.00 |
| Subtotal |  | 20.00 |
| Total |  | 20 |

**EJDE10a** ud Sumidero sifónico a.inoxidable, tapa rejilla cuadrado , sifón re (14/10/2022)
51 ud × 57.59 (59.32 con costes indirectos) = 3025.32
Sumidero sifónico de acero inoxidable, instalado en acceso público , con tapa rejilla cuadrado , sifón registrable y desagüe de 100 mm de diámetro conectado a red de evacuación. Completamente instalado. Marca/modelo: ACO o equivalente

| Código | Ud | Descripción | Rendimiento | Precio | Importe |
|---|---|---|---|---|---|
| BJDE1a | ud | Sumidero sifónico de acero inoxidable con desagüe de 100 mm de d (material; 19/10/2022) | 1 | 42.91 | 42.91 |
| O01OB170 | h | Oficial 1ª fontanero calefactor | 0.34 | 22.2 | 7.55 |
| O01OB180 | h | Oficial 2ª fontanero calefactor | 0.34 | 20.96 | 7.13 |
|  |  | Total |  |  | 57.59 |

| Medición | Uds. | Parcial |
|---|---|---|
| ACCESO | 51 | 51.00 |
| Total |  | 51 |

**EJHA22da** m Canal en hormigón polímero 100 mm, pendiente incorporada, profun (14/10/2022)
133 m × 61.55 (63.4 con costes indirectos) = 8432.20
Canal prefabricado en hormigón polímero de 100 mm de ancho útil, con pendiente incorporada y profundidad variable, con rejilla de acero inoxidable para tráfico rodado, incluso bastidor, tapas, marquitos y demás accesorios necesarios. Completamente instalado. Marca/modelo: ACO o equivalente

| Código | Ud | Descripción | Rendimiento | Precio | Importe |
|---|---|---|---|---|---|
| BJHAM | m | Canal, prefabricado hormigón polímero con pendiente incorporada (material; 19/10/2022) | 1 | 17.19 | 17.19 |
| BJHANd | m | Rejilla 100 mm, de acero inoxidable . (material; 19/10/2022) | 1 | 27.1 | 27.10 |
| O01OB170 | h | Oficial 1ª fontanero calefactor | 0.4 | 22.2 | 8.88 |
| O01OB180 | h | Oficial 2ª fontanero calefactor | 0.4 | 20.96 | 8.38 |
|  |  | Total |  |  | 61.55 |

| Medición | Uds. | Parcial |
|---|---|---|
| PLANTA BAJA | 23 | 23.00 |
| ACCESO | 104 | 104.00 |
| ENTREPLANTA CUBIERTA | 2 | 2.00 |
| CUBIERTA | 4 | 4.00 |
| Subtotal |  | 133.00 |
| Total |  | 133 |

**EJHA22BRICK** m Canal en hormigón polímero, pendiente incorporada, profundidad v (14/10/2022)
85 m × 61.55 (63.4 con costes indirectos) = 5389.00
Canal prefabricado en hormigón polímerol, con pendiente incorporada y profundidad variable, con rejilla de acero galvanizado para tráfico clase C250, incluso bastidor, tapas, marquitos y demás accesorios necesarios. Completamente instalado. Marca/modelo: ACO BRICKSLOT o equivalente

| Código | Ud | Descripción | Rendimiento | Precio | Importe |
|---|---|---|---|---|---|
| BJHAMa | m | Canal, prefabricado hormigón polímero con pendiente incorporada (material; 19/10/2022) | 1 | 17.19 | 17.19 |
| BJHANda | m | Rejilla 100 mm, de acero inoxidable . (material; 19/10/2022) | 1 | 27.1 | 27.10 |
| O01OB170 | h | Oficial 1ª fontanero calefactor | 0.4 | 22.2 | 8.88 |
| O01OB180 | h | Oficial 2ª fontanero calefactor | 0.4 | 20.96 | 8.38 |
|  |  | Total |  |  | 61.55 |

| Medición | Uds. | Parcial |
|---|---|---|
| PLANTA BAJA | 31 | 31.00 |
| ACCESO | 54 | 54.00 |
| Subtotal |  | 85.00 |
| Total |  | 85 |

**EDEA30da** m Tubería de PVC insonorizada, de 110 mm con uniones encoladas (14/10/2022)
703 m × 31.07 (32 con costes indirectos) = 22496.00
Tubería de PVC isonorizada, de 110 mm de diámetro nominal con uniones mediante juntas de estanqueidad, con p.p. de accesorios y elementos de sujección con abrazaderas isofónicas. Completamente instalada. Marca/modelo: ADEQUA AR

| Código | Ud | Descripción | Rendimiento | Precio | Importe |
|---|---|---|---|---|---|
| BDEA5d | m | Tubo de PVC sanitario insonorizado de 110 mm. (material; 19/10/2022) | 1 | 7.44 | 7.44 |
| BDEA6d | pp | Accesorios y soportes con abrazaderas isofónicas para tubo de PV (material; 19/10/2022) | 1 | 2.37 | 2.37 |
| O01OB170 | h | Oficial 1ª fontanero calefactor | 0.5 | 22.2 | 11.10 |
| O01OB224 | h | Ayudante instalador telecomunicación (mano de obra; 14/10/2022) | 0.5 | 20.32 | 10.16 |
|  |  | Total |  |  | 31.07 |

| Medición | Uds. | Parcial |
|---|---|---|
| SÓTANO | 193 | 193.00 |
| PLANTA BAJA | 315 | 315.00 |
| ACCESO | 110 | 110.00 |
| ENTREPLANTA CUBIERTA | 40 | 40.00 |
| GENERALES | 45 | 45.00 |
| Subtotal |  | 703.00 |
| Total |  | 703 |

**EDEA30ea** m Tubería de PVC insonorizada, de 125 mm con uniones encoladas (14/10/2022)
75 m × 34.78 (35.82 con costes indirectos) = 2686.50
Tubería de PVC isonorizada, de 125 mm de diámetro nominal con uniones mediante juntas de estanqueidad, con p.p. de accesorios y elementos de sujección con abrazaderas isofónicas. Completamente instalada. Marca/modelo: ADEQUA AR

| Código | Ud | Descripción | Rendimiento | Precio | Importe |
|---|---|---|---|---|---|
| BDEA5e | m | Tubo de PVC sanitario insonorizado de 125 mm. (material; 19/10/2022) | 1 | 8.54 | 8.54 |
| BDEA6e | pp | Accesorios y soportes con abrazaderas isofónicas para tubo de PV (material; 19/10/2022) | 1 | 2.85 | 2.85 |
| O01OB170 | h | Oficial 1ª fontanero calefactor | 0.55 | 22.2 | 12.21 |
| O01OB224 | h | Ayudante instalador telecomunicación | 0.55 | 20.32 | 11.18 |
|  |  | Total |  |  | 34.78 |

| Medición | Uds. | Parcial |
|---|---|---|
| PLANTA BAJA | 65 | 65.00 |
| GENERALES | 10 | 10.00 |
| Subtotal |  | 75.00 |
| Total |  | 75 |

**EDEA30fa** m Tubería de PVC insonorizada, de 160 mm con uniones encoladas (14/10/2022)
195 m × 41.55 (42.8 con costes indirectos) = 8346.00
Tubería de PVC isonorizada, de 160 mm de diámetro nominal con uniones mediante juntas de estanqueidad, con p.p. de accesorios y elementos de sujección con abrazaderas isofónicas. Completamente instalada. Marca/modelo: ADEQUA AR

| Código | Ud | Descripción | Rendimiento | Precio | Importe |
|---|---|---|---|---|---|
| BDEA5f | m | Tubo de PVC sanitario insonorizado de 160 mm. (material; 19/10/2022) | 1 | 13.9 | 13.90 |
| BDEA6f | pp | Accesorios y soportes con abrazaderas isofónicas para tubo de PV (material; 19/10/2022) | 1 | 3.91 | 3.91 |
| O01OB170 | h | Oficial 1ª fontanero calefactor | 0.55 | 22.2 | 12.21 |
| O01OB180 | h | Oficial 2ª fontanero calefactor | 0.55 | 20.96 | 11.53 |
|  |  | Total |  |  | 41.55 |

| Medición | Uds. | Parcial |
|---|---|---|
| SÓTANO | 110 | 110.00 |
| PLANTA BAJA | 70 | 70.00 |
| ACCESO | 5 | 5.00 |
| GENERALES | 10 | 10.00 |
| Subtotal |  | 195.00 |
| Total |  | 195 |

**EDEA30gb** m Tubería de PVC insonorizada, de 200 mm con uniones encoladas (14/10/2022)
85 m × 56.96 (58.67 con costes indirectos) = 4986.95
Tubería de PVC isonorizada, de 200 mm de diámetro nominal con uniones mediante juntas de estanqueidad, con p.p. de accesorios y elementos de sujección con abrazaderas isofónicas. Completamente instalada. Marca/modelo: ADEQUA AR o equivalente

| Código | Ud | Descripción | Rendimiento | Precio | Importe |
|---|---|---|---|---|---|
| BDEA5g | m | Tubo de PVC sanitario insonorizado de 200 mm. (material; 19/10/2022) | 1 | 25.48 | 25.48 |
| BDEA6g | pp | Accesorios y soportes con abrazaderas isofónicas para tubo de PV (material; 19/10/2022) | 1 | 7.74 | 7.74 |
| O01OB170 | h | Oficial 1ª fontanero calefactor | 0.55 | 22.2 | 12.21 |
| O01OB180 | h | Oficial 2ª fontanero calefactor | 0.55 | 20.96 | 11.53 |
|  |  | Total |  |  | 56.96 |

| Medición | Uds. | Parcial |
|---|---|---|
| SÓTANO | 65 | 65.00 |
| ACCESO | 10 | 10.00 |
| GENERALES | 10 | 10.00 |
| Subtotal |  | 85.00 |
| Total |  | 85 |

**EDEA20ea** m Tubería de PVC-U tipo BD, según UNE-EN 1329-1, de 250 mm (14/10/2022)
20 m × 38.32 (39.47 con costes indirectos) = 789.40
Tubería de PVC-U tipo BD, según UNE-EN 1329-1, de 250 mm de diámetro nominal, con uniones mediante junta elástica o encoladas, con p.p. de accesorios y elementos de sujeción con abrazaderas isofónicas. Completamente instalada. Marca/modelo: NUEVA TERRAIN o equivalente

| Código | Ud | Descripción | Rendimiento | Precio | Importe |
|---|---|---|---|---|---|
| BDEA3e | m | Tubo de PVC-U tipo BD, UNE-EN 1329-1 de 250 mm (material; 19/10/2022) | 1 | 9.13 | 9.13 |
| BDEA4e | pp | Accesosrios y elementos de sujección para tubo de PVC-U tipo BD, (material; 19/10/2022) | 1 | 3.29 | 3.29 |
| O01OB170 | h | Oficial 1ª fontanero calefactor | 0.6 | 22.2 | 13.32 |
| O01OB180 | h | Oficial 2ª fontanero calefactor | 0.6 | 20.96 | 12.58 |
|  |  | Total |  |  | 38.32 |

| Medición | Uds. | Parcial |
|---|---|---|
| SÓTANO | 10 | 10.00 |
| PLANTA BAJA | 10 | 10.00 |
| Subtotal |  | 20.00 |
| Total |  | 20 |

**EDEB10aafa1** m Tubo PVC saneam. enterrado UNE-EN 1401, SN 4, de 315 mm (14/10/2022)
110 m × 35.12 (36.17 con costes indirectos) = 3978.70
Tubería de PVC para saneamiento enterrado tipo UD, según norma UNE-EN 1401-1 de rigidez anular nominal SN 4 (SDR 41), de 315 mm de diámetro nominal, con uniones mediante junta elástica o encoladas, con p.p. de accesorios y elementos de sujección. Completamente instalada. Marca/modelo: NUEVA TERRAIN

| Código | Ud | Descripción | Rendimiento | Precio | Importe |
|---|---|---|---|---|---|
| BDEB1afa | m | Tubo PVC saneam. enterrado, UNE-EN 1401, unión con junta elástic (material; 19/10/2022) | 1 | 9.32 | 9.32 |
| BDEB2fa | pp | Accesorios y elementos de sujección para tubo de PVC, segons UNE (material; 19/10/2022) | 1 | 5.48 | 5.48 |
| O01OB224 | h | Ayudante instalador telecomunicación | 1 | 20.32 | 20.32 |
|  |  | Total |  |  | 35.12 |

| Medición | Uds. | Parcial |
|---|---|---|
| SÓTANO | 110 | 110.00 |
| Total |  | 110 |

### 0412 SANEAMIENTO PLUVIAL SIFÓNICO COLGADO (14/10/2022)
Importe: 41140.68

**EDFG1040** m Tubería enrailada de polietileno de alta densidad (SDR 26/33) de (14/10/2022)
5.5 m × 40.03 (41.23 con costes indirectos) = 226.77
Tubería enrailada de polietileno de alta densidad (SDR 26/33) para sistema sifónico de evacuación de aguas pluviales, según norma UNE-EN 1519 y DIT 613/15, de 40 mm de diámetro exterior, con parte proporcional codos, ramales, accesorios, registros, elementos de unión y pequeño material. Completamente instalada. Marca/modelo: ITALSAN RAINPLUS

| Código | Ud | Descripción | Rendimiento | Precio | Importe |
|---|---|---|---|---|---|
| 8 | m | Tubería de polietileno tipo PE-100 (alta densidad), según norma (material; 19/10/2022) | 1 | 22.33 | 22.33 |
| BDFG4aaa | pp | Accesorios y elementos de unión para tubo de polietileno PE-100 (material; 19/10/2022) | 1 | 0.44 | 0.44 |
| O01OB170 | h | Oficial 1ª fontanero calefactor | 0.4 | 22.2 | 8.88 |
| O01OB180 | h | Oficial 2ª fontanero calefactor | 0.4 | 20.96 | 8.38 |
|  |  | Total |  |  | 40.03 |

| Medición | Uds. | Parcial |
|---|---|---|
| GENERALES | 5.5 | 5.50 |
| Total |  | 5.5 |

**EDFG1050** m Tubería enrailada de polietileno de alta densidad (SDR 26/33) de (14/10/2022)
27 m × 40.81 (42.03 con costes indirectos) = 1134.81
Tubería enrailada de polietileno de alta densidad (SDR 26/33) para sistema sifónico de evacuación de aguas pluviales, según norma UNE-EN 1519 y DIT 613/15, de 50 mm de diámetro exterior, con parte proporcional codos, ramales, accesorios, registros, elementos de unión y pequeño material. Completamente instalada. Marca/modelo: ITALSAN RAINPLUS

| Código | Ud | Descripción | Rendimiento | Precio | Importe |
|---|---|---|---|---|---|
| BDFG150 | m | Tubería de polietileno tipo PE-100 (alta densidad), según norma (material; 19/10/2022) | 1 | 23.11 | 23.11 |
| BDFG4aab | pp | Accesorios y elementos de unión para tubo de polietileno PE-100 (material; 19/10/2022) | 1 | 0.44 | 0.44 |
| O01OB170 | h | Oficial 1ª fontanero calefactor | 0.4 | 22.2 | 8.88 |
| O01OB180 | h | Oficial 2ª fontanero calefactor | 0.4 | 20.96 | 8.38 |
|  |  | Total |  |  | 40.81 |

| Medición | Uds. | Parcial |
|---|---|---|
| GENERALES | 27 | 27.00 |
| Total |  | 27 |

**EDFG1056** m Tubería enrailada de polietileno de alta densidad (SDR 26/33) de (14/10/2022)
79 m × 42.18 (43.45 con costes indirectos) = 3432.55
Tubería enrailada de polietileno de alta densidad (SDR 26/33) para sistema sifónico de evacuación de aguas pluviales, según norma UNE-EN 1519 y DIT 613/15, de 56 mm de diámetro exterior, con parte proporcional codos, ramales, accesorios, registros, elementos de unión y pequeño material. Completamente instalada. Marca/modelo: ITALSAN RAINPLUS

| Código | Ud | Descripción | Rendimiento | Precio | Importe |
|---|---|---|---|---|---|
| BDFG1aac | m | Tubería de polietileno tipo PE-100 (alta densidad), según norma (material; 19/10/2022) | 1 | 24.48 | 24.48 |
| BDFG4aac | pp | Accesorios y elementos de unión para tubo de polietileno PE-100 (material; 19/10/2022) | 1 | 0.44 | 0.44 |
| O01OB170 | h | Oficial 1ª fontanero calefactor | 0.4 | 22.2 | 8.88 |
| O01OB180 | h | Oficial 2ª fontanero calefactor | 0.4 | 20.96 | 8.38 |
|  |  | Total |  |  | 42.18 |

| Medición | Uds. | Parcial |
|---|---|---|
| GENERALES | 79 | 79.00 |
| Total |  | 79 |

**EDFG1063** m Tubería enrailada de polietileno de alta densidad (SDR 26/33) de (14/10/2022)
54.5 m × 44.51 (45.85 con costes indirectos) = 2498.83
Tubería enrailada de polietileno de alta densidad (SDR 26/33) para sistema sifónico de evacuación de aguas pluviales, según norma UNE-EN 1519 y DIT 613/15, de 63 mm de diámetro exterior, con parte proporcional codos, ramales, accesorios, registros, elementos de unión y pequeño material. Completamente instalada. Marca/modelo: ITALSAN RAINPLUS

| Código | Ud | Descripción | Rendimiento | Precio | Importe |
|---|---|---|---|---|---|
| BDFG1baa | m | Tubería de polietileno tipo PE-100 (alta densidad), según norma (material; 19/10/2022) | 1 | 22.37 | 22.37 |
| BDFG4baa | pp | Accesorios y elementos de unión para tubo de polietileno PE-100 (material; 19/10/2022) | 1 | 0.56 | 0.56 |
| O01OB170 | h | Oficial 1ª fontanero calefactor | 0.5 | 22.2 | 11.10 |
| O01OB180 | h | Oficial 2ª fontanero calefactor | 0.5 | 20.96 | 10.48 |
|  |  | Total |  |  | 44.51 |

| Medición | Uds. | Parcial |
|---|---|---|
| GENERALES | 54.5 | 54.50 |
| Total |  | 54.5 |

**EDFG1075** m Tubería enrailada de polietileno de alta densidad (SDR 26/33) de (14/10/2022)
96 m × 47.49 (48.91 con costes indirectos) = 4695.36
Tubería enrailada de polietileno de alta densidad (SDR 26/33) para sistema sifónico de evacuación de aguas pluviales, según norma UNE-EN 1519 y DIT 613/15, de 75 mm de diámetro exterior, con parte proporcional codos, ramales, accesorios, registros, elementos de unión y pequeño material. Completamente instalada. Marca/modelo: ITALSAN RAINPLUS

| Código | Ud | Descripción | Rendimiento | Precio | Importe |
|---|---|---|---|---|---|
| BDFG1caa | m | Tubería de polietileno tipo PE-100 (alta densidad), según norma (material; 19/10/2022) | 1 | 20.86 | 20.86 |
| BDFG4caa | pp | Accesorios y elementos de unión para tubo de polietileno PE-100 (material; 19/10/2022) | 1 | 0.73 | 0.73 |
| O01OB170 | h | Oficial 1ª fontanero calefactor | 0.6 | 22.2 | 13.32 |
| O01OB180 | h | Oficial 2ª fontanero calefactor | 0.6 | 20.96 | 12.58 |
|  |  | Total |  |  | 47.49 |

| Medición | Uds. | Parcial |
|---|---|---|
| GENERALES | 96 | 96.00 |
| Total |  | 96 |

**EDFG1090** m Tubería enrailada de polietileno de alta densidad (SDR 26/33) de (14/10/2022)
180 m × 50.13 (51.63 con costes indirectos) = 9293.40
Tubería enrailada de polietileno de alta densidad (SDR 26/33) para sistema sifónico de evacuación de aguas pluviales, según norma UNE-EN 1519 y DIT 613/15, de 90 mm de diámetro exterior, con parte proporcional codos, ramales, accesorios, registros, elementos de unión y pequeño material. Completamente instalada. Marca/modelo: ITALSAN RAINPLUS

| Código | Ud | Descripción | Rendimiento | Precio | Importe |
|---|---|---|---|---|---|
| BDFG1daa | m | Tubería de polietileno tipo PE-100 (alta densidad), según norma (material; 19/10/2022) | 1 | 20.13 | 20.13 |
| BDFG4daa | pp | Accesorios y elementos de unión para tubo de polietileno PE-100 (material; 19/10/2022) | 1 | 1.95 | 1.95 |
| O01OB170 | h | Oficial 1ª fontanero calefactor | 0.65 | 22.2 | 14.43 |
| O01OB180 | h | Oficial 2ª fontanero calefactor | 0.65 | 20.96 | 13.62 |
|  |  | Total |  |  | 50.13 |

| Medición | Uds. | Parcial |
|---|---|---|
| GENERALES | 180 | 180.00 |
| Total |  | 180 |

**EDFG10110** m Tubería enrailada de polietileno de alta densidad (SDR 26/33) de (14/10/2022)
120 m × 53.57 (55.18 con costes indirectos) = 6621.60
Tubería enrailada de polietileno de alta densidad (SDR 26/33) para sistema sifónico de evacuación de aguas pluviales, según norma UNE-EN 1519 y DIT 613/15, de 110 mm de diámetro exterior, con parte proporcional codos, ramales, accesorios, registros, elementos de unión y pequeño material. Completamente instalada. Marca/modelo: ITALSAN RAINPLUS

| Código | Ud | Descripción | Rendimiento | Precio | Importe |
|---|---|---|---|---|---|
| BDFG1eaa | m | Tubería de polietileno tipo PE-100 (alta densidad), según norma (material; 19/10/2022) | 1 | 22.35 | 22.35 |
| BDFG4eaa | pp | Accesorios y elementos de unión para tubo de polietileno PE-100 (material; 19/10/2022) | 1 | 1.01 | 1.01 |
| O01OB170 | h | Oficial 1ª fontanero calefactor | 0.7 | 22.2 | 15.54 |
| O01OB180 | h | Oficial 2ª fontanero calefactor | 0.7 | 20.96 | 14.67 |
|  |  | Total |  |  | 53.57 |

| Medición | Uds. | Parcial |
|---|---|---|
| GENERALES | 120 | 120.00 |
| Total |  | 120 |

**EDFG10125** m Tubería enrailada de polietileno de alta densidad (SDR 26/33) de (14/10/2022)
34.5 m × 58.75 (60.51 con costes indirectos) = 2087.60
Tubería enrailada de polietileno de alta densidad (SDR 26/33) para sistema sifónico de evacuación de aguas pluviales, según norma UNE-EN 1519 y DIT 613/15, de 125 mm de diámetro exterior, con parte proporcional codos, ramales, accesorios, registros, elementos de unión y pequeño material. Completamente instalada. Marca/modelo: ITALSAN RAINPLUS

| Código | Ud | Descripción | Rendimiento | Precio | Importe |
|---|---|---|---|---|---|
| BDFG1faa | m | Tubería de polietileno tipo PE-100 (alta densidad), según norma (material; 19/10/2022) | 1 | 23.1 | 23.10 |
| BDFG4faa | pp | Accesorios y elementos de unión para tubo de polietileno PE-100 (material; 19/10/2022) | 1 | 1.12 | 1.12 |
| O01OB170 | h | Oficial 1ª fontanero calefactor | 0.8 | 22.2 | 17.76 |
| O01OB180 | h | Oficial 2ª fontanero calefactor | 0.8 | 20.96 | 16.77 |
|  |  | Total |  |  | 58.75 |

| Medición | Uds. | Parcial |
|---|---|---|
| GENERALES | 34.5 | 34.50 |
| Total |  | 34.5 |

**EDFG10160** m Tubería enrailada de polietileno de alta densidad (SDR 26/33) de (14/10/2022)
78 m × 74.39 (76.62 con costes indirectos) = 5976.36
Tubería enrailada de polietileno de alta densidad (SDR 26/33) para sistema sifónico de evacuación de aguas pluviales, según norma UNE-EN 1519 y DIT 613/15, de 160 mm de diámetro exterior, con parte proporcional codos, ramales, accesorios, registros, elementos de unión y pequeño material. Completamente instalada. Marca/modelo: ITALSAN RAINPLUS

| Código | Ud | Descripción | Rendimiento | Precio | Importe |
|---|---|---|---|---|---|
| BDFG1gaa | m | Tubería de polietileno tipo PE-100 (alta densidad), según norma (material; 19/10/2022) | 1 | 31.91 | 31.91 |
| BDFG4gaa | pp | Accesorios y elementos de unión para tubo de polietileno PE-100 (material; 19/10/2022) | 1 | 1.48 | 1.48 |
| O01OB170 | h | Oficial 1ª fontanero calefactor | 0.95 | 22.2 | 21.09 |
| O01OB180 | h | Oficial 2ª fontanero calefactor | 0.95 | 20.96 | 19.91 |
|  |  | Total |  |  | 74.39 |

| Medición | Uds. | Parcial |
|---|---|---|
| GENERALES | 78 | 78.00 |
| Total |  | 78 |

**EDFG10200** m Tubería enrailada de polietileno de alta densidad (SDR 26/33) de (14/10/2022)
23 m × 96.74 (99.64 con costes indirectos) = 2291.72
Tubería enrailada de polietileno de alta densidad (SDR 26/33) para sistema sifónico de evacuación de aguas pluviales, según norma UNE-EN 1519 y DIT 613/15, de 200 mm de diámetro exterior, con parte proporcional codos, ramales, accesorios, registros, elementos de unión y pequeño material. Completamente instalada. Marca/modelo: ITALSAN RAINPLUS

| Código | Ud | Descripción | Rendimiento | Precio | Importe |
|---|---|---|---|---|---|
| BDFG1haa | m | Tubería de polietileno tipo PE-100 (alta densidad), según norma (material; 19/10/2022) | 1 | 46.98 | 46.98 |
| BDFG4haa | pp | Accesorios y elementos de unión para tubo de polietileno PE-100 (material; 19/10/2022) | 1 | 2.28 | 2.28 |
| O01OB170 | h | Oficial 1ª fontanero calefactor | 1.1 | 22.2 | 24.42 |
| O01OB180 | h | Oficial 2ª fontanero calefactor | 1.1 | 20.96 | 23.06 |
|  |  | Total |  |  | 96.74 |

| Medición | Uds. | Parcial |
|---|---|---|
| GENERALES | 23 | 23.00 |
| Total |  | 23 |

**EJDB1110** ud Sumidero especial para el sistema sifónico de drenaje de 110mm d (14/10/2022)
24 ud × 116.57 (120.07 con costes indirectos) = 2881.68
Sumidero especial para el sistema sifónico de drenaje, incluyendo los elementos de conexión y sujeción en cubiertas planas y canalones (elemento base, aislamiento base, soporte de montaje, babero inoxidable y elementos complementarios necesarios). Completamente instalado. Marca/modelo: RAINPLUS

| Código | Ud | Descripción | Rendimiento | Precio | Importe |
|---|---|---|---|---|---|
| BJDB01110 | ud | Sumidero especial sistema de drenaje sifónico (material; 19/10/2022) | 1 | 82.55 | 82.55 |
| O01OB170 | h | Oficial 1ª fontanero calefactor | 0.8 | 22.2 | 17.76 |
| O01OB224 | h | Ayudante instalador telecomunicación | 0.8 | 20.32 | 16.26 |
|  |  | Total |  |  | 116.57 |

| Medición | Uds. | Parcial |
|---|---|---|
| GENERALES | 24 | 24.00 |
| Total |  | 24 |

### 0413 SANEAMIENTO HIDROCARBUROS COLGADO (14/10/2022)
Importe: 7794.43

**EDEA20aa11** m Tubería de PVC-U tipo BD, según UNE-EN 1329-1, de 110 mm (14/10/2022)
155 m × 19.83 (20.42 con costes indirectos) = 3165.10
Tubería de PVC-U tipo BD, según UNE-EN 1329-1, de 110 mm de diámetro nominal, con uniones mediante junta elástica o encoladas, con p.p. de accesorios y elementos de sujeción con abrazaderas isofónicas. Completamente instalada. Marca/modelo: NUEVA TERRAIN

| Código | Ud | Descripción | Rendimiento | Precio | Importe |
|---|---|---|---|---|---|
| BDEA3a | m | Tubo de PVC-U tipo BD, UNE-EN 1329-1 de 110 mm (material; 19/10/2022) | 1 | 2.79 | 2.79 |
| BDEA4a | pp | Accesosrios y elementos de sujección para tubo de PVC-U tipo BD, (material; 19/10/2022) | 1 | 0.88 | 0.88 |
| O01OB170 | h | Oficial 1ª fontanero calefactor | 0.38 | 22.2 | 8.44 |
| O01OB224 | h | Ayudante instalador telecomunicación | 0.38 | 20.32 | 7.72 |
|  |  | Total |  |  | 19.83 |

| Medición | Uds. | Parcial |
|---|---|---|
| SÓTANO | 155 | 155.00 |
| Total |  | 155 |

**EJDD10dc1** ud Sumidero sifónico fundición, instalado en aparcamiento y cuartos (14/10/2022)
3 ud × 31.66 (32.61 con costes indirectos) = 97.83
Sumidero sifónico de fundición, instalado en aparcamiento y cuartos técnicos con salida de 110 mm de diámetro, con rejilla y sifón, registrable, conectado a red de evacuación. Completamente instalado.

| Código | Ud | Descripción | Rendimiento | Precio | Importe |
|---|---|---|---|---|---|
| BJDD4dc | ud | Sumidero sifónico de fundición, instalado en aparcamiento y cuar (material; 19/10/2022) | 1 | 15.5 | 15.50 |
| O01OB170 | h | Oficial 1ª fontanero calefactor | 0.38 | 22.2 | 8.44 |
| O01OB224 | h | Ayudante instalador telecomunicación | 0.38 | 20.32 | 7.72 |
|  |  | Total |  |  | 31.66 |

| Medición | Uds. | Parcial |
|---|---|---|
| PLANTA BAJA | 3 | 3.00 |
| Total |  | 3 |

**EJHA22ba** m Canal en hormigón polímero 100 mm, pendiente incorporada, profun (14/10/2022)
95 m × 46.31 (47.7 con costes indirectos) = 4531.50
Canal prefabricado en hormigón polímero de 100 mm de ancho útil, con pendiente incorporada y profundidad variable, con rejilla de hierro fundido para tráfico rodado, incluso bastidor, tapas, marquitos y demás accesorios necesarios. Completamente instalado. Marca/modelo: ACO

| Código | Ud | Descripción | Rendimiento | Precio | Importe |
|---|---|---|---|---|---|
| BJHAM | m | Canal, prefabricado hormigón polímero con pendiente incorporada | 1 | 17.19 | 17.19 |
| BJHANb | m | Rejilla 100 mm, de hierro fundido . (material; 19/10/2022) | 1 | 12.11 | 12.11 |
| O01OB170 | h | Oficial 1ª fontanero calefactor | 0.4 | 22.2 | 8.88 |
| O01OB224 | h | Ayudante instalador telecomunicación | 0.4 | 20.32 | 8.13 |
|  |  | Total |  |  | 46.31 |

| Medición | Uds. | Parcial |
|---|---|---|
| PLANTA BAJA | 95 | 95.00 |
| Total |  | 95 |

### 0414 SANEAMIENTO GRASAS (14/10/2022)
Importe: 4291.6

**EDEA30ba** m Tubería de PVC insonorizada, de 50 mm con uniones encoladas (14/10/2022)
5 m × 16.89 (17.4 con costes indirectos) = 87.00
Tubería de PVC isonorizada, de 50 mm de diámetro nominal con uniones mediante juntas de estanqueidad, con p.p. de accesorios y elementos de sujección con abrazaderas isofónicas. Completamente instalada. Marca/modelo: ADEQUA AR

| Código | Ud | Descripción | Rendimiento | Precio | Importe |
|---|---|---|---|---|---|
| BDEA5b | m | Tubo de PVC sanitario insonorizado de 50 mm. (material; 19/10/2022) | 1 | 3.16 | 3.16 |
| BDEA6b | pp | Accesorios y soportes con abrazaderas isofónicas para tubo de PV (material; 19/10/2022) | 1 | 0.78 | 0.78 |
| O01OB170 | h | Oficial 1ª fontanero calefactor | 0.3 | 22.2 | 6.66 |
| O01OB180 | h | Oficial 2ª fontanero calefactor | 0.3 | 20.96 | 6.29 |
|  |  | Total |  |  | 16.89 |

| Medición | Uds. | Parcial |
|---|---|---|
| PLANTA BAJA | 5 | 5.00 |
| Total |  | 5 |

**EDEA30da** m Tubería de PVC insonorizada, de 110 mm con uniones encoladas
20 m × 31.07 (32 con costes indirectos) = 640.00

| Medición | Uds. | Parcial |
|---|---|---|
| PLANTA BAJA | 20 | 20.00 |
| Total |  | 20 |

**EDEA10ha** m Tubería de PVC-U tipo B, según UNE-EN 1329-1, de 110 mm con unio (14/10/2022)
45 m × 19.83 (20.42 con costes indirectos) = 918.90
Tubería de PVC-U tipo B, según UNE-EN 1329-1, de 110 mm de diámetro nominal con uniones encoladas o mediante juntas de estanqueidad, con p.p. de accesorios y elementos de sujeción con abrazaderas isofónicas. Completamente instalada. Marca/modelo: NUEVA TERRAIN

| Código | Ud | Descripción | Rendimiento | Precio | Importe |
|---|---|---|---|---|---|
| BDEA1h | m | Tubo de PVC-U tipo B , UNE-EN 1329-1 de 110 mm (material; 19/10/2022) | 1 | 2.79 | 2.79 |
| BDEA2h | pp | Accesorios y soportes para tubo de PVC tipo B de 110 mm (material; 19/10/2022) | 1 | 0.88 | 0.88 |
| O01OB170 | h | Oficial 1ª fontanero calefactor | 0.38 | 22.2 | 8.44 |
| O01OB224 | h | Ayudante instalador telecomunicación | 0.38 | 20.32 | 7.72 |
|  |  | Total |  |  | 19.83 |

| Medición | Uds. | Parcial |
|---|---|---|
| PLANTA BAJA | 30 | 30.00 |
| GENERALES | 15 | 15.00 |
| Subtotal |  | 45.00 |
| Total |  | 45 |

**EJKC10aa** ud Arqueta separadora de grasas del tipo prefabricado en HDPE para (14/10/2022)
1 ud × 2568.64 (2645.7 con costes indirectos) = 2645.70
Arqueta separadora de grasas del tipo prefabricado en HDPE según norma UNE-EN 1825 para un caudal de 2 l/s, de 100 litros de capacidad de retención de grasas, con 210 litros de decatnador de lodos y voluman total de 440 litros. De 1500mm de altura, , 700mm de anchura y 1200mm de longitud. Con tubuladuras de entrada y salida para conexión de colector de evacuación, tapas de registro y limpieza, ventana de inspección, elementos de apoyo y soportación necesarios. Instalado según detalles y especificaciones del fabricante. Incluso alarma de llenado. Completamente instalada. Marca/modelo: ACO LIPUJET P-OD NS2/210 DN100 o equivalente

| Código | Ud | Descripción | Rendimiento | Precio | Importe |
|---|---|---|---|---|---|
| BJKC1aa | ud | Arqueta separadora de grasas del tipo prefabricado en HDPE para (material; 19/10/2022) | 1 | 2223.36 | 2223.36 |
| O01OB170 | h | Oficial 1ª fontanero calefactor | 8 | 22.2 | 177.60 |
| O01OB180 | h | Oficial 2ª fontanero calefactor | 8 | 20.96 | 167.68 |
|  |  | Total |  |  | 2568.64 |

| Medición | Uds. | Parcial |
|---|---|---|
| SÓTANO | 1 | 1.00 |
| Total |  | 1 |

### 0415 SANEAMIENTO FECAL COLGADO (14/10/2022)
Importe: 13538.98

**EDEA30aa** m Tubería de PVC insonorizada, de 40 mm con uniones encoladas (14/10/2022)
50 m × 13.75 (14.16 con costes indirectos) = 708.00
Tubería de PVC isonorizada, de 40 mm de diámetro nominal con uniones mediante juntas de estanqueidad, con p.p. de accesorios y elementos de sujección con abrazaderas isofónicas. Completamente instalada. Marca/modelo: ADEQUA AR o equivalente

| Código | Ud | Descripción | Rendimiento | Precio | Importe |
|---|---|---|---|---|---|
| BDEA5a | m | Tubo de PVC sanitario insonorizado de 40 mm. (material; 19/10/2022) | 1 | 2.54 | 2.54 |
| BDEA6a | pp | Accesorios y soportes con abrazaderas isofónicas para tubo de PV (material; 19/10/2022) | 1 | 0.58 | 0.58 |
| O01OB170 | h | Oficial 1ª fontanero calefactor | 0.25 | 22.2 | 5.55 |
| O01OB224 | h | Ayudante instalador telecomunicación | 0.25 | 20.32 | 5.08 |
|  |  | Total |  |  | 13.75 |

| Medición | Uds. | Parcial |
|---|---|---|
| SÓTANO | 30 | 30.00 |
| PLANTA BAJA | 20 | 20.00 |
| Subtotal |  | 50.00 |
| Total |  | 50 |

**EDEA30ba1** m Tubería de PVC insonorizada, de 50 mm con uniones encoladas (14/10/2022)
30 m × 16.89 (17.4 con costes indirectos) = 522.00
Tubería de PVC isonorizada, de 50 mm de diámetro nominal con uniones mediante juntas de estanqueidad, con p.p. de accesorios y elementos de sujección con abrazaderas isofónicas. Completamente instalada. Marca/modelo: ADEQUA AR o equivalente.

| Código | Ud | Descripción | Rendimiento | Precio | Importe |
|---|---|---|---|---|---|
| BDEA5ba | m | Tubo de PVC sanitario insonorizado de 50 mm. (material; 19/10/2022) | 1 | 3.16 | 3.16 |
| BDEA6ba | pp | Accesorios y soportes con abrazaderas isofónicas para tubo de PV (material; 19/10/2022) | 1 | 0.78 | 0.78 |
| O01OB170 | h | Oficial 1ª fontanero calefactor | 0.3 | 22.2 | 6.66 |
| O01OB180 | h | Oficial 2ª fontanero calefactor | 0.3 | 20.96 | 6.29 |
|  |  | Total |  |  | 16.89 |

| Medición | Uds. | Parcial |
|---|---|---|
| SÓTANO | 30 | 30.00 |
| Total |  | 30 |

**EDEA30da1** m Tubería de PVC insonorizada, de 110 mm con uniones encoladas (14/10/2022)
145 m × 31.07 (32 con costes indirectos) = 4640.00
Tubería de PVC isonorizada, de 110 mm de diámetro nominal con uniones mediante juntas de estanqueidad, con p.p. de accesorios y elementos de sujección con abrazaderas isofónicas. Completamente instalada. Marca/modelo: ADEQUA AR o equivalente.

| Código | Ud | Descripción | Rendimiento | Precio | Importe |
|---|---|---|---|---|---|
| BDEA5da | m | Tubo de PVC sanitario insonorizado de 110 mm. (material; 19/10/2022) | 1 | 7.44 | 7.44 |
| BDEA6da | pp | Accesorios y soportes con abrazaderas isofónicas para tubo de PV (material; 19/10/2022) | 1 | 2.37 | 2.37 |
| O01OB170 | h | Oficial 1ª fontanero calefactor | 0.5 | 22.2 | 11.10 |
| O01OB224 | h | Ayudante instalador telecomunicación | 0.5 | 20.32 | 10.16 |
|  |  | Total |  |  | 31.07 |

| Medición | Uds. | Parcial |
|---|---|---|
| SÓTANO | 80 | 80.00 |
| PLANTA BAJA | 45 | 45.00 |
| GENERALES | 20 | 20.00 |
| Subtotal |  | 145.00 |
| Total |  | 145 |

**EDEA30ea1** m Tubería de PVC insonorizada, de 125 mm con uniones encoladas (14/10/2022)
15 m × 34.78 (35.82 con costes indirectos) = 537.30
Tubería de PVC isonorizada, de 125 mm de diámetro nominal con uniones mediante juntas de estanqueidad, con p.p. de accesorios y elementos de sujección con abrazaderas isofónicas. Completamente instalada. Marca/modelo: ADEQUA AR o equivalente.

| Código | Ud | Descripción | Rendimiento | Precio | Importe |
|---|---|---|---|---|---|
| BDEA5ea | m | Tubo de PVC sanitario insonorizado de 125 mm. (material; 19/10/2022) | 1 | 8.54 | 8.54 |
| BDEA6ea | pp | Accesorios y soportes con abrazaderas isofónicas para tubo de PV (material; 19/10/2022) | 1 | 2.85 | 2.85 |
| O01OB170 | h | Oficial 1ª fontanero calefactor | 0.55 | 22.2 | 12.21 |
| O01OB224 | h | Ayudante instalador telecomunicación | 0.55 | 20.32 | 11.18 |
|  |  | Total |  |  | 34.78 |

| Medición | Uds. | Parcial |
|---|---|---|
| SÓTANO | 15 | 15.00 |
| Total |  | 15 |

**EDEA10ha** m Tubería de PVC-U tipo B, según UNE-EN 1329-1, de 110 mm con unio
60 m × 19.83 (20.42 con costes indirectos) = 1225.20

| Medición | Uds. | Parcial |
|---|---|---|
| SÓTANO | 40 | 40.00 |
| GENERALES | 20 | 20.00 |
| Subtotal |  | 60.00 |
| Total |  | 60 |

**EDEC10ci** m Tubería de PVC presión, UNE-EN ISO 1452-2, para 10 kg/cm², de 11 (14/10/2022)
25 m × 21 (21.63 con costes indirectos) = 540.75
Tubería de PVC presión, según UNE-EN ISO 1452-2, para 10 kg/cm², de 110 mm de diámetro, con uniones mediante soldadura, con p.p. de accesorios y elementos de sujeción. Completamente instalada. Incluye certificado de Declaración Ambiental de Producto.

| Código | Ud | Descripción | Rendimiento | Precio | Importe |
|---|---|---|---|---|---|
| BDEC3cia | m | Tubería PVC presión, UNE-EN ISO 1452-2 para 10 kg/cm2 de 110 mm, (material; 19/10/2022) | 1 | 4.15 | 4.15 |
| BDEC4cia | pp | Accesorios para tubería PVC presión para 10 kg/cm2, de 110 mm, c (material; 19/10/2022) | 1 | 1.37 | 1.37 |
| O01OB224 | h | Ayudante instalador telecomunicación | 0.375 | 20.32 | 7.62 |
| O01OB180 | h | Oficial 2ª fontanero calefactor | 0.375 | 20.96 | 7.86 |
|  |  | Total |  |  | 21 |

| Medición | Uds. | Parcial |
|---|---|---|
| GENERALES | 25 | 25.00 |
| Total |  | 25 |

**EJLA20da** ud Instalación de saneamiento para conexionado y desagüe de lavabo (14/10/2022)
42 ud × 23.27 (23.97 con costes indirectos) = 1006.74
Instalación de saneamiento para conexionado y desagüe de lavabo , compuesto por parte proporcional de tubería de PVC insonorizado , accesorios y soportes desde el aparato sanitario hasta bajante, colector o arqueta prevista en proyecto. Completamente instalado según planos, memoria, bases de cálculo y especificaciones técnicas del proyecto.

| Código | Ud | Descripción | Rendimiento | Precio | Importe |
|---|---|---|---|---|---|
| BJLA3da | pp | Tubería de PVC insonorizado para desagüe de lavabo . (material; 19/10/2022) | 1 | 3.18 | 3.18 |
| BJLA4da | pp | Accesorios y soportes para desagües de lavabo . (material; 19/10/2022) | 1 | 0.96 | 0.96 |
| O01OB170 | h | Oficial 1ª fontanero calefactor | 0.45 | 22.2 | 9.99 |
| O01OB224 | h | Ayudante instalador telecomunicación | 0.45 | 20.32 | 9.14 |
|  |  | Total |  |  | 23.27 |

| Medición | Uds. | Parcial |
|---|---|---|
| PLANTA BAJA | 20 | 20.00 |
| ACCESO | 22 | 22.00 |
| Subtotal |  | 42.00 |
| Total |  | 42 |

**EJLA20ca** ud Instalación de saneamiento para conexionado y desagüe de ducha , (14/10/2022)
27 ud × 30.64 (31.56 con costes indirectos) = 852.12
Instalación de saneamiento para conexionado y desagüe de ducha , compuesto por parte proporcional de tubería de PVC insonorizado , accesorios y soportes desde el aparato sanitario hasta bajante, colector o arqueta prevista en proyecto. Completamente instalado según planos, memoria, bases de cálculo y especificaciones técnicas del proyecto.

| Código | Ud | Descripción | Rendimiento | Precio | Importe |
|---|---|---|---|---|---|
| BJLA3ca | pp | Tubería de PVC insonorizado para desagüe de ducha . (material; 19/10/2022) | 1 | 3.61 | 3.61 |
| BJLA4ca | pp | Accesorios y soportes para desagües de ducha . (material; 19/10/2022) | 1 | 1.52 | 1.52 |
| O01OB170 | h | Oficial 1ª fontanero calefactor | 0.6 | 22.2 | 13.32 |
| O01OB224 | h | Ayudante instalador telecomunicación | 0.6 | 20.32 | 12.19 |
|  |  | Total |  |  | 30.64 |

| Medición | Uds. | Parcial |
|---|---|---|
| PLANTA BAJA | 27 | 27.00 |
| Total |  | 27 |

**EJLA20cb** ud Instalación de saneamiento para conexionado y desagüe de fregade (14/10/2022)
6 ud × 30.64 (31.56 con costes indirectos) = 189.36
Instalación de saneamiento para conexionado y desagüe de fregadero , compuesto por parte proporcional de tubería de PVC insonorizado , accesorios y soportes desde el aparato sanitario hasta bajante, colector o arqueta prevista en proyecto. Completamente instalado según planos, memoria, bases de cálculo y especificaciones técnicas del proyecto.

| Código | Ud | Descripción | Rendimiento | Precio | Importe |
|---|---|---|---|---|---|
| BJLA3cb | pp | Tubería de PVC insonorizado para desagüe de fregadero . (material; 19/10/2022) | 1 | 3.61 | 3.61 |
| BJLA4cb | pp | Accesorios y soportes para desagües de fregadero . (material; 19/10/2022) | 1 | 1.52 | 1.52 |
| O01OB170 | h | Oficial 1ª fontanero calefactor | 0.6 | 22.2 | 13.32 |
| O01OB224 | h | Ayudante instalador telecomunicación | 0.6 | 20.32 | 12.19 |
|  |  | Total |  |  | 30.64 |

| Medición | Uds. | Parcial |
|---|---|---|
| PLANTA BAJA | 1 | 1.00 |
| ACCESO | 5 | 5.00 |
| Subtotal |  | 6.00 |
| Total |  | 6 |

**EJLA20cc** ud Instalación de saneamiento para conexionado y desagüe de urinari (14/10/2022)
13 ud × 30.64 (31.56 con costes indirectos) = 410.28
Instalación de saneamiento para conexionado y desagüe de urinario , compuesto por parte proporcional de tubería de PVC insonorizado , accesorios y soportes desde el aparato sanitario hasta bajante, colector o arqueta prevista en proyecto. Completamente instalado según planos, memoria, bases de cálculo y especificaciones técnicas del proyecto.

| Código | Ud | Descripción | Rendimiento | Precio | Importe |
|---|---|---|---|---|---|
| BJLA3cc | pp | Tubería de PVC insonorizado para desagüe de urinario . (material; 19/10/2022) | 1 | 3.61 | 3.61 |
| BJLA4cc | pp | Accesorios y soportes para desagües de urinario . (material; 19/10/2022) | 1 | 1.52 | 1.52 |
| O01OB170 | h | Oficial 1ª fontanero calefactor | 0.6 | 22.2 | 13.32 |
| O01OB224 | h | Ayudante instalador telecomunicación | 0.6 | 20.32 | 12.19 |
|  |  | Total |  |  | 30.64 |

| Medición | Uds. | Parcial |
|---|---|---|
| ACCESO | 13 | 13.00 |
| Total |  | 13 |

**EJLA20aa** ud Instalación de saneamiento para conexionado y desagüe de inodoro (14/10/2022)
43 ud × 65.64 (67.61 con costes indirectos) = 2907.23
Instalación de saneamiento para conexionado y desagüe de inodoro , compuesto por parte proporcional de tubería de PVC insonorizado , accesorios y soportes desde el aparato sanitario hasta bajante, colector o arqueta prevista en proyecto. Completamente instalado según planos, memoria, bases de cálculo y especificaciones técnicas del proyecto.

| Código | Ud | Descripción | Rendimiento | Precio | Importe |
|---|---|---|---|---|---|
| BJLA3aa | pp | Tubería de PVC insonorizado para desagüe de inodoro . (material; 19/10/2022) | 1 | 9.93 | 9.93 |
| BJLA4aa | pp | Accesorios y soportes para desagües de inodoro . (material; 19/10/2022) | 1 | 4.69 | 4.69 |
| O01OB170 | h | Oficial 1ª fontanero calefactor | 1.2 | 22.2 | 26.64 |
| O01OB224 | h | Ayudante instalador telecomunicación | 1.2 | 20.32 | 24.38 |
|  |  | Total |  |  | 65.64 |

| Medición | Uds. | Parcial |
|---|---|---|
| PLANTA BAJA | 23 | 23.00 |
| ACCESO | 20 | 20.00 |
| Subtotal |  | 43.00 |
| Total |  | 43 |

### 0416 SANEAMIENTO PLUVIAL ENTERRADO (20/06/2022)
Importe: 25822.9

**EDEB10aaca** m Tubo PVC saneam. enterrado UNE-EN 1401, SN 4, de 160 mm (14/10/2022)
20 m × 30.34 (31.25 con costes indirectos) = 625.00
Tubería de PVC para saneamiento enterrado tipo UD, según norma UNE-EN 1401-1 de rigidez anular nominal SN 4 (SDR 41), de 160 mm de diámetro nominal, con uniones mediante junta elástica o encoladas, con p.p. de accesorios y elementos de sujección. Completamente instalada. Marca/modelo: NUEVA TERRAIN o equivalente

| Código | Ud | Descripción | Rendimiento | Precio | Importe |
|---|---|---|---|---|---|
| BDEB1ac | m | Tubo PVC saneam. enterrado, UNE-EN 1401, unión con junta elástic (material; 19/10/2022) | 1 | 2.54 | 2.54 |
| BDEB2c | pp | Accesorios y elementos de sujección para tubo de PVC, segons UNE (material; 19/10/2022) | 1 | 1.9 | 1.90 |
| O01OB170 | h | Oficial 1ª fontanero calefactor | 0.6 | 22.2 | 13.32 |
| O01OB180 | h | Oficial 2ª fontanero calefactor | 0.6 | 20.96 | 12.58 |
|  |  | Total |  |  | 30.34 |

| Medición | Uds. | Parcial |
|---|---|---|
| SÓTANO | 20 | 20.00 |
| Total |  | 20 |

**EDEB10aadc** m Tubo PVC saneam. enterrado UNE-EN 1401, SN 4, de 200 mm (14/10/2022)
10 m × 37.09 (38.2 con costes indirectos) = 382.00
Tubería de PVC para saneamiento enterrado tipo UD, según norma UNE-EN 1401-1 de rigidez anular nominal SN 4 (SDR 41), de 200 mm de diámetro nominal, con uniones mediante junta elástica o encoladas, con p.p. de accesorios y elementos de sujección. Completamente instalada. Marca/modelo: NUEVA TERRAIN o equivalente

| Código | Ud | Descripción | Rendimiento | Precio | Importe |
|---|---|---|---|---|---|
| BDEB1ad | m | Tubo PVC saneam. enterrado, UNE-EN 1401, unión con junta elástic (material; 19/10/2022) | 1 | 3.88 | 3.88 |
| BDEB2d | pp | Accesorios y elementos de sujección para tubo de PVC, segons UNE (material; 19/10/2022) | 1 | 3 | 3.00 |
| O01OB170 | h | Oficial 1ª fontanero calefactor | 0.7 | 22.2 | 15.54 |
| O01OB180 | h | Oficial 2ª fontanero calefactor | 0.7 | 20.96 | 14.67 |
|  |  | Total |  |  | 37.09 |

| Medición | Uds. | Parcial |
|---|---|---|
| PLANTA BAJA | 10 | 10.00 |
| Total |  | 10 |

**EDEB10aaea** m Tubo PVC saneam. enterrado UNE-EN 1401, SN 4, de 250 mm (14/10/2022)
15 m × 44.55 (45.89 con costes indirectos) = 688.35
Tubería de PVC para saneamiento enterrado tipo UD, según norma UNE-EN 1401-1 de rigidez anular nominal SN 4 (SDR 41), de 250 mm de diámetro nominal, con uniones mediante junta elástica o encoladas, con p.p. de accesorios y elementos de sujección. Completamente instalada. Marca/modelo: NUEVA TERRAIN o equivalente

| Código | Ud | Descripción | Rendimiento | Precio | Importe |
|---|---|---|---|---|---|
| BDEB1ae | m | Tubo PVC saneam. enterrado, UNE-EN 1401, unión con junta elástic (material; 19/10/2022) | 1 | 5.91 | 5.91 |
| BDEB2e | pp | Accesorios y elementos de sujección para tubo de PVC, segons UNE (material; 19/10/2022) | 1 | 4.11 | 4.11 |
| O01OB170 | h | Oficial 1ª fontanero calefactor | 0.8 | 22.2 | 17.76 |
| O01OB180 | h | Oficial 2ª fontanero calefactor | 0.8 | 20.96 | 16.77 |
|  |  | Total |  |  | 44.55 |

| Medición | Uds. | Parcial |
|---|---|---|
| PLANTA BAJA | 15 | 15.00 |
| Total |  | 15 |

**EDEB10aafa** m Tubo PVC saneam. enterrado UNE-EN 1401, SN 4, de 315 mm (14/10/2022)
10 m × 35.12 (36.17 con costes indirectos) = 361.70
Tubería de PVC para saneamiento enterrado tipo UD, según norma UNE-EN 1401-1 de rigidez anular nominal SN 4 (SDR 41), de 315 mm de diámetro nominal, con uniones mediante junta elástica o encoladas, con p.p. de accesorios y elementos de sujección. Completamente instalada. Marca/modelo: NUEVA TERRAIN

| Código | Ud | Descripción | Rendimiento | Precio | Importe |
|---|---|---|---|---|---|
| BDEB1af | m | Tubo PVC saneam. enterrado, UNE-EN 1401, unión con junta elástic (material; 19/10/2022) | 1 | 9.32 | 9.32 |
| BDEB2f | pp | Accesorios y elementos de sujección para tubo de PVC, segons UNE (material; 19/10/2022) | 1 | 5.48 | 5.48 |
| O01OB224 | h | Ayudante instalador telecomunicación | 1 | 20.32 | 20.32 |
|  |  | Total |  |  | 35.12 |

| Medición | Uds. | Parcial |
|---|---|---|
| PLANTA BAJA | 10 | 10.00 |
| Total |  | 10 |

**EDEB10aaga** m Tubo PVC saneam. enterrado UNE-EN 1401, SN 4, de 400 mm (19/10/2022)
5 m × 22.76 (23.44 con costes indirectos) = 117.20
Tubería de PVC para saneamiento enterrado tipo UD, según norma UNE-EN 1401-1 de rigidez anular nominal SN 4 (SDR 41), de 400 mm de diámetro nominal, con uniones mediante junta elástica o encoladas, con p.p. de accesorios y elementos de sujección. Completamente instalada. Marca/modelo: NUEVA TERRAIN o equivalente

| Código | Ud | Descripción | Rendimiento | Precio | Importe |
|---|---|---|---|---|---|
| BDEB1ag | m | Tubo PVC saneam. enterrado, UNE-EN 1401, unión con junta elástic (material; 19/10/2022) | 1 | 15 | 15.00 |
| BDEB2g | pp | Accesorios y elementos de sujección para tubo de PVC, segons UNE (material; 19/10/2022) | 1 | 7.76 | 7.76 |
|  |  | Total |  |  | 22.76 |

| Medición | Uds. | Parcial |
|---|---|---|
| PLANTA BAJA | 5 | 5.00 |
| Total |  | 5 |

**E1BA11a** m3 Excavación de zanjas para red de saneamiento , solera de lecho d (20/06/2022)
20 m3 × 18.07 (18.61 con costes indirectos) = 372.20
Excavación de zanjas para red de saneamiento mediante movimiento de tierras a base de excavación en cualquier tipo de terreno por medios mecánicos o manuales, incluyendo formación de solera de lecho de arena, relleno y compactado, trabajos y material necesario para contención de tierras, reposición y traslado de tierras sobrantes a vertedero autorizado, sin limitación de distancia, trabajos auxiliares y mano de obra y material necesario.

| Código | Ud | Descripción | Rendimiento | Precio | Importe |
|---|---|---|---|---|---|
| B1BA1 | m3 | Material necesario para formación de solera de lecho de arena, e (material; 19/10/2022) | 1 | 2.54 | 2.54 |
| O01OA070 | h | Peón ordinario | 0.08 | 19.71 | 1.58 |
| C1507 | h | Transporte por medios mecánicos con carga de vehículos por medio (maquinaria; 14/10/2022) | 0.115 | 31.38 | 3.61 |
| C1331 | h | Maquinaria para excavación, reposición y compactado en cualquier (maquinaria; 14/10/2022) | 0.22 | 46.98 | 10.34 |
|  |  | Total |  |  | 18.07 |

| Medición | Uds. | Parcial |
|---|---|---|
| SÓTANO | 5 | 5.00 |
| PLANTA BAJA | 15 | 15.00 |
| Subtotal |  | 20.00 |
| Total |  | 20 |

**E1CA91b** ud Pozo de registro prefabricado en PE de 800mm de diámetro y altur (14/10/2022)
4 ud × 827.51 (852.34 con costes indirectos) = 3409.36
Pozo de registro prefabricado en PE de 800mm de diámetro y altura máxima de 2,60 m, fondo semiesférico, entradas y salidas con manguito de unión con junta elástica. Incluso tapa de registro estanca de fundición dúctil con junta de goma, cuadrada de 600x600mm, apta para clase C-250, totalmente nivelada e instalada. Incluyendo anillo regularizador, losa de reparto y todas las actuaciones, materiales y procedimientos especificados en la ficha del fabricante para su completa ejecución y acabado estanco contra la losa de hormigón. Marca/modelo: Rasan, con tapa DICONA código 0765610225

| Código | Ud | Descripción | Rendimiento | Precio | Importe |
|---|---|---|---|---|---|
| B1CA90b | us | Pozo de paso prefabricado en PE de 800 mm (material; 19/10/2022) | 1 | 757.5 | 757.50 |
| B1TAPA | ud | Tapa de registro de fundición dúctil C-250 (material; 19/10/2022) | 1 | 48.75 | 48.75 |
| O01OB170 | h | Oficial 1ª fontanero calefactor | 0.5 | 22.2 | 11.10 |
| O01OB224 | h | Ayudante instalador telecomunicación | 0.5 | 20.32 | 10.16 |
|  |  | Total |  |  | 827.51 |

| Medición | Uds. | Parcial |
|---|---|---|
| PLANTA BAJA | 4 | 4.00 |
| Total |  | 4 |

**E1CA92a** ud Pozo, con sumidero, prefabricado en PE de 600mm de diámetro y al (14/10/2022)
1 ud × 337.18 (347.3 con costes indirectos) = 347.30
Pozo prefabricado en PE de 600mm de diámetro y altura máxima de 1,00 m, fondo semiesférico, entradas y salidas con manguito de unión con junta elástica. Incluso rejilla cuadrada de fundición dúctil con junta de goma, de 600x600mm y apta para carga C-250, totalmente nivelada e instalada. Incluyendo anillo regularizador, losa de reparto y todas las actuaciones, materiales y procedimientos especificados en la ficha del fabricante para su completa ejecución y acabado estanco contra la losa de hormigón. Marca/modelo: Rasan, con reja CEMAT modelo RP60FRP.

| Código | Ud | Descripción | Rendimiento | Precio | Importe |
|---|---|---|---|---|---|
| B1CA90a | ud | Pozo de paso prefabricado en PE de 600 mm (material; 19/10/2022) | 1 | 210.7 | 210.70 |
| B1SUM | ud | Sumidero/reja fundición de 600mm x 600mm clase C250 (material; 19/10/2022) | 1 | 105.22 | 105.22 |
| O01OB170 | h | Oficial 1ª fontanero calefactor | 0.5 | 22.2 | 11.10 |
| O01OB224 | h | Ayudante instalador telecomunicación | 0.5 | 20.32 | 10.16 |
|  |  | Total |  |  | 337.18 |

| Medición | Uds. | Parcial |
|---|---|---|
| SÓTANO | 1 | 1.00 |
| Total |  | 1 |

**EDLC20ka** ud Válvula de retención clapeta , montaje entre bridas, 150 mm de d (14/10/2022)
1 ud × 302.09 (311.15 con costes indirectos) = 311.15
Válvula de retención clapeta , con montaje entre bridas, de 150 mm de diámetro, PN - 16 , con juego de accesorios. Completamente instalada. Marca/modelo: JIMTEN o equivalente

| Código | Ud | Descripción | Rendimiento | Precio | Importe |
|---|---|---|---|---|---|
| BDLC1ka | ud | Válvula de retención clapeta de 150 mm, PN - 16 (material; 19/10/2022) | 1 | 212.55 | 212.55 |
| BDLC3ka | ud | Juego de bridas PN-16 de 150 mm con tornillos y juntas, para vál (material; 19/10/2022) | 2 | 31.4 | 62.80 |
| BDLA4 | ud | Disco indicador de circuitos para válvulas. (material; 19/10/2022) | 1 | 0.84 | 0.84 |
| O01OB170 | h | Oficial 1ª fontanero calefactor | 0.6 | 22.2 | 13.32 |
| O01OB180 | h | Oficial 2ª fontanero calefactor | 0.6 | 20.96 | 12.58 |
|  |  | Total |  |  | 302.09 |

| Medición | Uds. | Parcial |
|---|---|---|
| GENERALES | 1 | 1.00 |
| Total |  | 1 |

**EDLC20ma** ud Válvula de retención clapeta , montaje entre bridas, 250 mm de d (14/10/2022)
1 ud × 493.9 (508.72 con costes indirectos) = 508.72
Válvula de retención clapeta , con montaje entre bridas, de 250 mm de diámetro, PN - 16 , con juego de accesorios. Completamente instalada. Marca/modelo: JIMTEN o equivalente

| Código | Ud | Descripción | Rendimiento | Precio | Importe |
|---|---|---|---|---|---|
| BDLC1ma | ud | Válvula de retención clapeta de 250 mm, PN - 16 (material; 19/10/2022) | 1 | 339.3 | 339.30 |
| BDLC3ma | ud | Juego de bridas PN-16 de 250 mm con tornillos y juntas, para vál (material; 19/10/2022) | 2 | 57.46 | 114.92 |
| BDLA4 | ud | Disco indicador de circuitos para válvulas. | 1 | 0.84 | 0.84 |
| O01OB170 | h | Oficial 1ª fontanero calefactor | 0.9 | 22.2 | 19.98 |
| O01OB180 | h | Oficial 2ª fontanero calefactor | 0.9 | 20.96 | 18.86 |
|  |  | Total |  |  | 493.9 |

| Medición | Uds. | Parcial |
|---|---|---|
| GENERALES | 1 | 1.00 |
| Total |  | 1 |

**EDLC20nb** ud Válvula de retención clapeta , montaje entre bridas, 300 mm de d (14/10/2022)
1 ud × 715.63 (737.1 con costes indirectos) = 737.10
Válvula de retención clapeta , con montaje entre bridas, de 300 mm de diámetro, PN - 16 , con juego de accesorios. Completamente instalada. Marca/modelo: JIMTEN o equivalente

| Código | Ud | Descripción | Rendimiento | Precio | Importe |
|---|---|---|---|---|---|
| BDLC1na | ud | Válvula de retención clapeta de 300 mm, PN - 16 (material; 19/10/2022) | 1 | 512.2 | 512.20 |
| BDLC3na | ud | Juego de bridas PN-16 de 300 mm con tornillos y juntas, para vál (material; 19/10/2022) | 2 | 75.4 | 150.80 |
| BDLA4 | ud | Disco indicador de circuitos para válvulas. | 1 | 0.84 | 0.84 |
| O01OB170 | h | Oficial 1ª fontanero calefactor | 1.2 | 22.2 | 26.64 |
| O01OB180 | h | Oficial 2ª fontanero calefactor | 1.2 | 20.96 | 25.15 |
|  |  | Total |  |  | 715.63 |

| Medición | Uds. | Parcial |
|---|---|---|
| GENERALES | 1 | 1.00 |
| Total |  | 1 |

**EDLC20pa** ud Válvula de retención clapeta , montaje entre bridas, 400 mm de d (14/10/2022)
1 ud × 2363.98 (2434.9 con costes indirectos) = 2434.90
Válvula de retención clapeta , con montaje entre bridas, de 400 mm de diámetro, PN - 16 , con juego de accesorios. Completamente instalada. Marca/modelo: JIMTEN o equivalente

| Código | Ud | Descripción | Rendimiento | Precio | Importe |
|---|---|---|---|---|---|
| BDLC1pa | ud | Válvula de retención clapeta de 400 mm, PN - 16 (material; 19/10/2022) | 1 | 2055.3 | 2055.30 |
| BDLC3pa | ud | Juego de bridas PN-16 de 400 mm con tornillos y juntas, para vál (material; 19/10/2022) | 2 | 121.55 | 243.10 |
| BDLA4 | ud | Disco indicador de circuitos para válvulas. | 1 | 0.84 | 0.84 |
| O01OB170 | h | Oficial 1ª fontanero calefactor | 1.5 | 22.2 | 33.30 |
| O01OB180 | h | Oficial 2ª fontanero calefactor | 1.5 | 20.96 | 31.44 |
|  |  | Total |  |  | 2363.98 |

| Medición | Uds. | Parcial |
|---|---|---|
| GENERALES | 1 | 1.00 |
| Total |  | 1 |

**EJHA22da** m Canal en hormigón polímero 100 mm, pendiente incorporada, profun
171 m × 61.55 (63.4 con costes indirectos) = 10841.40

| Medición | Uds. | Parcial |
|---|---|---|
| PLANTA BAJA | 171 | 171.00 |
| Total |  | 171 |

**E1KB12** ud Acometida a la red de alcantarillado exterior, incluyendo los tr (19/10/2022)
4 ud × 1137.5 (1171.63 con costes indirectos) = 4686.52
Acometida a la red de alcantarillado exterior, incluyendo los trabajos de mano de obra y material necesario para realizar estas tareas como son: permisos y derechos de acometida, excavación de zanjas e instalación de materiales (tuberías, pozo de conexión, de unión, etc), según normas, ordenanzas municipales y criterios de la propiedad de la alcantarilla receptora.

| Código | Ud | Descripción | Rendimiento | Precio | Importe |
|---|---|---|---|---|---|
| ACOM | ud | Material y gestiones de acometida (material; 19/10/2022) | 1 | 1137.5 | 1137.50 |
|  |  | Total |  |  | 1137.5 |

| Medición | Uds. | Parcial |
|---|---|---|
| GENERALES | 4 | 4.00 |
| Total |  | 4 |

### 0417 SANEAMIENTO HIDROCARBUROS ENTERRADO (20/06/2022)
Importe: 53472.54

**MEDEB10aaca1** m Tubo PVC saneam. enterrado UNE-EN 1401, SN 4, de 160 mm (14/10/2022)
525 m × 29.95 (30.85 con costes indirectos) = 16196.25
Tubería de PVC para saneamiento enterrado tipo UD, según norma UNE-EN 1401-1 de rigidez anular nominal SN 4 (SDR 41), de 160 mm de diámetro nominal, con uniones mediante junta elástica o encoladas, con p.p. de accesorios y elementos de sujección. Completamente instalada. Marca/modelo: NUEVA TERRAIN

| Código | Ud | Descripción | Rendimiento | Precio | Importe |
|---|---|---|---|---|---|
| BDEB1aca | m | Tubo PVC saneam. enterrado, UNE-EN 1401, unión con junta elástic (material; 19/10/2022) | 1 | 2.54 | 2.54 |
| BDEB2ca | pp | Accesorios y elementos de sujección para tubo de PVC, segons UNE (material; 19/10/2022) | 1 | 1.9 | 1.90 |
| O01OB170 | h | Oficial 1ª fontanero calefactor | 0.6 | 22.2 | 13.32 |
| O01OB224 | h | Ayudante instalador telecomunicación | 0.6 | 20.32 | 12.19 |
|  |  | Total |  |  | 29.95 |

| Medición | Uds. | Parcial |
|---|---|---|
| SÓTANO | 525 | 525.00 |
| Total |  | 525 |

**E1BA11a** m3 Excavación de zanjas para red de saneamiento , solera de lecho d
455 m3 × 18.07 (18.61 con costes indirectos) = 8467.55

| Medición | Uds. | Parcial |
|---|---|---|
| SÓTANO | 455 | 455.00 |
| Total |  | 455 |

**ME1CA91A** ud Pozo de registro prefabricado en PE de 600mm de diámetro y altur (14/10/2022)
44 ud × 280.71 (289.13 con costes indirectos) = 12721.72
Pozo de registro prefabricado en PE de 600mm de diámetro y altura máxima de 1,00 m, fondo semiesférico, entradas y salidas con manguito de unión con junta elástica. Incluso tapa de registro estanca de fundición dúctil con junta de goma, cuadrada de 600x600mm, apta para clase C-250, totalmente nivelada e instalada. Incluyendo anillo regularizador, losa de reparto y todas las actuaciones, materiales y procedimientos especificados en la ficha del fabricante para su completa ejecución y acabado estanco contra la losa de hormigón. Marca/modelo: Rasan, con tapa DICONA código 0765610225.

| Código | Ud | Descripción | Rendimiento | Precio | Importe |
|---|---|---|---|---|---|
| B1CA90a | ud | Pozo de paso prefabricado en PE de 600 mm | 1 | 210.7 | 210.70 |
| B1TAPA | ud | Tapa de registro de fundición dúctil C-250 | 1 | 48.75 | 48.75 |
| O01OB170 | h | Oficial 1ª fontanero calefactor | 0.5 | 22.2 | 11.10 |
| O01OB224 | h | Ayudante instalador telecomunicación | 0.5 | 20.32 | 10.16 |
|  |  | Total |  |  | 280.71 |

| Medición | Uds. | Parcial |
|---|---|---|
| SÓTANO | 44 | 44.00 |
| Total |  | 44 |

**E1CA91b** ud Pozo de registro prefabricado en PE de 800mm de diámetro y altur
14 ud × 827.51 (852.34 con costes indirectos) = 11932.76

| Medición | Uds. | Parcial |
|---|---|---|
| SÓTANO | 14 | 14.00 |
| Total |  | 14 |

**EJKD30a** ud Arqueta separadora de hidrocarburos prefabricada de hormigón (14/10/2022)
1 ud × 4033.26 (4154.26 con costes indirectos) = 4154.26
Arqueta separadora de hidrocarburos para instalación enterrada, de Clase I (5 ppm), prefabricada según norma UNE-EN 858, de hormigón armado monolítico, antiflotabilidad con recubrimiento interior, con cierre hidráulico y suplemento de nivelación, de talla nominal 10 l/s, con conexiones de DN150, de 1320 mm de diámetro y 2129 mm de altura, con decantador de lodos integrado de 2000 l, capacidad total para hidrocarburos de 576 l y un volumen total de 2700 l. Incluso filtro coalescente extraíble y salida con boya tarada a 0,90gr/cm³ para cierre automático en caso de exceso de hidrocarburos. Conexionado a la red de saneamiento. Instalada en solera de hormigón y con material de relleno (según detalles y especificaciones del fabricante) y prolongación telescópica para registro desde cota de suelo terminado. Incluso alarma de llenado. Completamente instalada. Marca/modelo: ACO modelo OLEOPATOR C NS10 ST2000 (parte superior realizado en hormigón armado con tapa D400 tipo A2 en fundición con realces de altura de hormigón) o equivalente.

| Código | Ud | Descripción | Rendimiento | Precio | Importe |
|---|---|---|---|---|---|
| BJKD3aa | ud | Arqueta separadora de hidrocarburos prefabricada de hormigón, pa (material; 19/10/2022) | 1 | 3693.1 | 3693.10 |
| O01OB170 | h | Oficial 1ª fontanero calefactor | 8 | 22.2 | 177.60 |
| O01OB224 | h | Ayudante instalador telecomunicación | 8 | 20.32 | 162.56 |
|  |  | Total |  |  | 4033.26 |

| Medición | Uds. | Parcial |
|---|---|---|
| SÓTANO | 1 | 1.00 |
| Total |  | 1 |

### 0418 SANEAMIENTO FECAL ENTERRADO (20/06/2022)
Importe: 10701.46

**EDEB10aacc** m Tubo PVC saneam. enterrado UNE-EN 1401, SN 4, de 160 mm (14/10/2022)
20 m × 30.34 (31.25 con costes indirectos) = 625.00
Tubería de PVC para saneamiento enterrado tipo UD, según norma UNE-EN 1401-1 de rigidez anular nominal SN 4 (SDR 41), de 160 mm de diámetro nominal, con uniones mediante junta elástica o encoladas, con p.p. de accesorios y elementos de sujección. Completamente instalada. Marca/modelo: NUEVA TERRAIN o equivalente

| Código | Ud | Descripción | Rendimiento | Precio | Importe |
|---|---|---|---|---|---|
| BDEB1ac | m | Tubo PVC saneam. enterrado, UNE-EN 1401, unión con junta elástic | 1 | 2.54 | 2.54 |
| BDEB2c | pp | Accesorios y elementos de sujección para tubo de PVC, segons UNE | 1 | 1.9 | 1.90 |
| O01OB170 | h | Oficial 1ª fontanero calefactor | 0.6 | 22.2 | 13.32 |
| O01OB180 | h | Oficial 2ª fontanero calefactor | 0.6 | 20.96 | 12.58 |
|  |  | Total |  |  | 30.34 |

| Medición | Uds. | Parcial |
|---|---|---|
| PLANTA BAJA | 20 | 20.00 |
| Total |  | 20 |

**E1BA11a** m3 Excavación de zanjas para red de saneamiento , solera de lecho d
15 m3 × 18.07 (18.61 con costes indirectos) = 279.15

| Medición | Uds. | Parcial |
|---|---|---|
| PLANTA BAJA | 15 | 15.00 |
| Total |  | 15 |

**ECGA20a** ud Estación de bombeo estacionaria sumergida , bombas 1+1 , caudal (14/10/2022)
1 ud × 4977.74 (5127.07 con costes indirectos) = 5127.07
Estación de bombeo del tipo estacionaria compuesta por los siguientes elementos:
Definición del equipo:
- Tipo instalación: sumergida
- Número de bombas: 1+1
Prestaciones:
- Caudal total: 10,50 l/s
- Presión máxima de trabajo: 80 kPa.
- Potencia eléctrica: 3,25 kW
- Sección mínima de paso: 65 mm
Depósito:
- Tipo: construido en obra
- Dimensiones: según detalle en anxe de cálculos
Con las siguientes características constructivas y compuesto de los siguientes elementos:
- Bombas centrífugas con zócalos de descarga y acoplamiento, espárragos de anclaje y soporte superior de tubos guía, con cable eléctrico y conectores.
- Trampa doble de acceso al alojamiento de las bombas, con marco angular y tapa de chapa de acero estirado galvanizado y cierre hidráulico estanco a los olores.
- Cuadro eléctrico para el funcionamiento automático y alternado de las bombas, con posibilidad de funcionamiento en paralelo, compuesto por armario metálico conteniendo en su interior: interruptor general, indicadores de señalización, fusibles generales y para el circuito de maniobra, contactores con relé térmico, interruptor de tres posiciones (0: paro, 1: automático, 2: manual), transformador y alternador.
- Reguladores de nivel y avisador sonoro / luminoso de alarma.
- Cableado, bornas de conexión y prensaestopas de entrada y salida de cables.
Completamente instalado, incluyendo conexionado hidráulico y eléctrico de los elementos y componentes.
Marca/modelo: WILO Rexa FIT V06DA-628/EAD1-4-T0025-540-O
Según ficha técnica de proyecto.
Referencia: POZO BOMBEO

| Código | Ud | Descripción | Rendimiento | Precio | Importe |
|---|---|---|---|---|---|
| BCGA8ba | ud | Bomba sumergible de 4 kW, tipo transportable para estación de bo (material; 19/10/2022) | 2 | 1723.22 | 3446.44 |
| BCGA5aa | ud | Zócalos de descarga y tubos guía de la bomba de 4 kW (material; 19/10/2022) | 2 | 214.89 | 429.78 |
| BCGA9ba | ud | Trampa doble de acceso al alojamiento de las bombas de motor 4 k (material; 19/10/2022) | 1 | 206.7 | 206.70 |
| BCGAAba | ud | Cuadro eléctrico para el funcionamiento de las dos bombas de 4 k (material; 19/10/2022) | 1 | 214.5 | 214.50 |
| O01OB170 | h | Oficial 1ª fontanero calefactor | 16 | 22.2 | 355.20 |
| O01OB224 | h | Ayudante instalador telecomunicación | 16 | 20.32 | 325.12 |
|  |  | Total |  |  | 4977.74 |

| Medición | Uds. | Parcial |
|---|---|---|
| SÓTANO | 1 | 1.00 |
| Total |  | 1 |

**E1CA91b** ud Pozo de registro prefabricado en PE de 800mm de diámetro y altur
2 ud × 827.51 (852.34 con costes indirectos) = 1704.68

| Medición | Uds. | Parcial |
|---|---|---|
| PLANTA BAJA | 2 | 2.00 |
| Total |  | 2 |

**EDLC20ka** ud Válvula de retención clapeta , montaje entre bridas, 150 mm de d
2 ud × 302.09 (311.15 con costes indirectos) = 622.30

| Medición | Uds. | Parcial |
|---|---|---|
| GENERALES | 2 | 2.00 |
| Total |  | 2 |

**E1KB12** ud Acometida a la red de alcantarillado exterior, incluyendo los tr
2 ud × 1137.5 (1171.63 con costes indirectos) = 2343.26

| Medición | Uds. | Parcial |
|---|---|---|
| GENERALES | 2 | 2.00 |
| Total |  | 2 |

### 0419 VARIOS (20/06/2022)
Importe: 17695.38

**E1KA10a** ud Conjunto de ayudas de obra civil para dejar la instalación de sa (20/06/2022)
1 ud × 6449.86 (6643.36 con costes indirectos) = 6643.36
Conjunto de ayudas de obra civil para dejar la instalación de saneamiento completamente terminada, incluyendo:
Apertura y tapado de rozas.
Apertura de agujeros en paramentos tanto en horizontales como verticales.
Colocación de pasamuros.
Fijación de soportes.
Construcción de bancadas y hornacinas.
Colocación y recibido de cajas para elementos empotrados.
Apertura de agujeros en falsos techos de todo tipo y materiales.
Descarga y elevación de materiales (si no precisan transportes especiales).
Sellado de agujeros y huecos de paso de instalaciones.
Soporte de placas solares y fotovoltaicas.
Tapas para registro en montantes y falsos techos de todo tipo y material para instalaciones.
Tapas de arquetas en todo tipo de suelos.
En general, todo aquello necesario (material y mano de obra) para el montaje de la instalación i coordinación con obra civil y arquitectura, de acuerdo con las instrucciones de la dirección facultativa de obra.

| Código | Ud | Descripción | Rendimiento | Precio | Importe |
|---|---|---|---|---|---|
| B1KA1a | ud | Material ayudas de albañileria de la instalación de saneamiento. (material; 19/10/2022) | 1 | 1478.61 | 1478.61 |
| O01OA060 | h | Peón especializado | 125 | 20.06 | 2507.50 |
| O01OA070 | h | Peón ordinario | 125 | 19.71 | 2463.75 |
|  |  | Total |  |  | 6449.86 |

| Medición | Uds. | Parcial |
|---|---|---|
| GENERALES | 1 | 1.00 |
| Total |  | 1 |

**E1KA20a** ud Relleno y sellado de huecos abiertos para paso de inst. de sanea (20/06/2022)
1 ud × 3722.05 (3833.71 con costes indirectos) = 3833.71
Relleno y sellado de todos los huecos abiertos para paso de instalaciones de saneamiento entre sectores de incendios, a base de productos adecuados para conseguir el grado de resistencia al fuego exigido al elemento compartimentador; según las instalaciones se usarán los siguientes productos:
Bandejas y cables: pasamuros con estanqueidad al fuego (EI 240) homologado según norma UNE-EN 1366-3, formados por módulos compuestos por tubos de acero galvanizado que disponen de material intumescente en su interior y fijados medianter placas sellantes de acero con material ignífugo.
Tuberías y conductos: mortero para sellado ignífugo de alta densidad, resinas termoplásticas y/o masillas a base de siliconas intumescentes.
Tuberías y tubos combustibles, mediante collarines de material intumescente según norma UNE-EN 1366-3 con la resistencia al fuego requerida en cada sector.
Para huecos de grandes dimensiones se emplearán como relleno bolsas de fibras minerales de alta estabilidad térmica con materiales intumescentes para el sellado de penetraciones.
Incluyendo todo aquello necesario para el montaje e instalación, completamente realizado según Especificaciones Técnicas del fabricante del producto y aplicado en cada caso según coordinación de la Dirección Facultativa.

| Código | Ud | Descripción | Rendimiento | Precio | Importe |
|---|---|---|---|---|---|
| B1KA2a | ud | Material para el relleno y sellado de huecos abiertos para insta (material; 19/10/2022) | 1 | 739.3 | 739.30 |
| O01OA060 | h | Peón especializado | 75 | 20.06 | 1504.50 |
| O01OA070 | h | Peón ordinario | 75 | 19.71 | 1478.25 |
|  |  | Total |  |  | 3722.05 |

| Medición | Uds. | Parcial |
|---|---|---|
| GENERALES | 1 | 1.00 |
| Total |  | 1 |

**E2AA01a** ud Preparación de toda la documentación de obra de la instalación d (19/10/2022)
1 ud × 295.72 (304.59 con costes indirectos) = 304.59
Preparación de toda la documentación de obra de la instalación de saneamiento según pliego de condiciones generales e instrucciones de la D.F., comprendiendo:
- Planos de detalle y de montaje en soporte informático (AUTOCAD) según indicaciones de la D.F.
- Planos final de obra de la instalación realmente ejecutada (3 copias aprobadas por la D.F.).
- Memorias, bases de cálculo y cálculos, especificaciones técnicas, estado de mediciones finales y presupuesto final actualizados según lo realmente ejecutado (3 copias aprobadas por la D.F.).
- Documentación final de obra: pruebas realizadas, instrucciones de operación y mantenimiento, relación de suministradores, etc. (3 copias aprobadas por la D.F.)
Esta partida deberá respetarse con el importe indicado, no pudiendo estar repartida en el conjunto de las partidas del ppto. ni verse disminuïda por la baja que en su caso pueda afectar al presupuesto.

| Código | Ud | Descripción | Rendimiento | Precio | Importe |
|---|---|---|---|---|---|
| B2AA1a | ud | Documentación de ejecución y final de obra de saneamiento . (material; 19/10/2022) | 1 | 295.72 | 295.72 |
|  |  | Total |  |  | 295.72 |

| Medición | Uds. | Parcial |
|---|---|---|
| GENERALES | 1 | 1.00 |
| Total |  | 1 |

**E2AA02a** ud Legalización de todas las instalaciones de saneamiento que se ve (19/10/2022)
1 ud × 1035.03 (1066.08 con costes indirectos) = 1066.08
Legalización de todas las instalaciones de saneamiento que se vean afectadas en este capítulo de los presupuestos, incluyendo la preparación y visados de proyectos en el Colegio Profesional correspondiente y la presentación y seguimiento hasta buen fin de los expedientes ante los Servicios Territoriales de Industria y Entidades Colaboradoras, incluso el abono de las tasas correspondientes. Se incluyen todos los trámites administrativos habitulales que haya que realizar con los organismos oficiales para llevar a buen término las instalaciones de este capítulo, así como el contrato de mantenimiento preceptivo y obligatorio que marque el Servicio de Industria ante la presentación del expediente.

| Código | Ud | Descripción | Rendimiento | Precio | Importe |
|---|---|---|---|---|---|
| B2AA2a | ud | Legalización instalaciones de saneamiento . (material; 19/10/2022) | 1 | 1035.03 | 1035.03 |
|  |  | Total |  |  | 1035.03 |

| Medición | Uds. | Parcial |
|---|---|---|
| GENERALES | 1 | 1.00 |
| Total |  | 1 |

**E2AB02a** ud Control Calidad y Pruebas según especificaciones del PCC de las (19/10/2022)
1 ud × 2217.92 (2284.46 con costes indirectos) = 2284.46
Control de Calidad y Pruebas según especificaciones del Protocolo del Control de Calidad de las instalaciones de saneamiento
Se dedicará un importe de al menos el PEC < 1.000.000€ 1,5% % del precio ejecución contrata (PEC) que la dirección de ejecución de la obra, que forma parte de la DF, se encargará de gestionar ordenando la realización de ensayos y pruebas precisas, según la Ley de Ordenación de la edificación de 5 de noviembre de 1999 y el pliego de cláusulas administrativas (según CTE).

| Código | Ud | Descripción | Rendimiento | Precio | Importe |
|---|---|---|---|---|---|
| B2AB2a | ud | Protocolo de Control de Calidad de las instalaciones de saneamie (material; 19/10/2022) | 1 | 2217.92 | 2217.92 |
|  |  | Total |  |  | 2217.92 |

| Medición | Uds. | Parcial |
|---|---|---|
| GENERALES | 1 | 1.00 |
| Total |  | 1 |

**E99110** ud Pintado de las tuberías que discurren por zonas con techos de la (19/10/2022)
1 ud × 3459.4 (3563.18 con costes indirectos) = 3563.18
Pintado de las tuberías que discurren por zonas con techos de lamas de acuerdo con el acabado definido por la D.F.

| Código | Ud | Descripción | Rendimiento | Precio | Importe |
|---|---|---|---|---|---|
| B99110 | ud | Pintado de las tuberías que discurren por zonas con techos de la (material; 19/10/2022) | 1 | 3459.4 | 3459.40 |
|  |  | Total |  |  | 3459.4 |

| Medición | Uds. | Parcial |
|---|---|---|
| GENERALES | 1 | 1.00 |
| Total |  | 1 |

## 05 ESTRUCTURAS (27/06/2014)
Importe: 7142799.07

**05.01** kg ACERO LAMINADO S275JR CERCHAS (20/06/2022)
161302.38 kg × 3.24 (3.34 con costes indirectos) = 538749.95
Acero laminado S275JR, en perfil laminado en caliente para cerchas y estructuras trianguladas, mediante uniones soldadas en taller para su montaje en obra mediante uniones atornilladas utilizando tornillos de alta resistencia A10.9; incluso pernos de unión a la estructura de hormigón del forjado soldados a los perfiles, corte, elaboración, montaje y p.p. de soldaduras, cartelas, placas de apoyo, rigidizadores y piezas especiales; despuntes, limpieza adecuada para su protección mediante galvanizado en caliente ; montado, según UNE-EN 10025-1:2006, UNE-EN 1090-2:2019, UNE-EN ISO 1461, UNE-EN 14713-2, NTE-EAS, NTE-EAV, NTE-EAF, CTE DB-SE-A y Código Estructural. Acero con marcado CE y DdP (Declaración de prestaciones) según Reglamento (UE) 305/2011.

| Código | Ud | Descripción | Rendimiento | Precio | Importe |
|---|---|---|---|---|---|
| O01OB130 | h | Oficial 1ª cerrajero (mano de obra; 15/07/2022) | 0.025 | 22 | 0.55 |
| O01OB140 | h | Ayudante cerrajero (mano de obra; 15/07/2022) | 0.025 | 20.49 | 0.51 |
| P03ALP010 | kg | Acero laminado S275JR (material; 12/10/2022) | 1.05 | 1.61 | 1.69 |
| P25OU080 | l | Minio electrolítico (material; 12/10/2022) | 0.01 | 8 | 0.08 |
| A08TA010 | h | GRÚA TORRE 30 m FLECHA 750 kg (20/06/2022) | 0.01 | 20.06 | 0.20 |
| P01DW090 | u | Pequeño material (material; 30/09/2022) | 0.15 | 1.43 | 0.21 |
|  |  | Total |  |  | 3.24 |

| Medición | Uds. | Largo | Ancho | Parcial |
|---|---|---|---|---|
| Celosías ejes 5 a 14 |  |  |  |  |
| Cordón inferior | 38013.625 |  |  | 38013.625 |
| Cordón superior | 38013.625 |  |  | 38013.625 |
| Montantes | 1961.872 |  |  | 1961.872 |
|  | 3825.6504 |  |  | 3825.650 |
|  | 3739.8185 |  |  | 3739.819 |
|  | 3678.51 |  |  | 3678.510 |
|  | 3617.2015 |  |  | 3617.202 |
|  | 3580.4164 |  |  | 3580.416 |
|  | 1357.422 |  |  | 1357.422 |
| Diagonales | 5640.382 |  |  | 5640.382 |
|  | 5579.0735 |  |  | 5579.074 |
|  | 5530.0267 |  |  | 5530.027 |
|  | 4659.446 |  |  | 4659.446 |
|  | 4659.446 |  |  | 4659.446 |
|  | 858.319 |  |  | 858.319 |
| Celosías ejes 15 y 16 |  |  |  |  |
| Cordón inferior | 5871.643 |  |  | 5871.643 |
|  | 2555.96 |  |  | 2555.960 |
| Cordón superior | 4210.74 |  |  | 4210.740 |
|  | 5008.3 |  |  | 5008.300 |
| Montantes | 196.1872 |  |  | 196.187 |
|  | 382.56504 |  |  | 382.565 |
|  | 373.98185 |  |  | 373.982 |
|  | 367.851 |  |  | 367.851 |
|  | 606.7265 |  |  | 606.727 |
|  | 358.04164 |  |  | 358.042 |
| Diagonales | 564.0382 |  |  | 564.038 |
|  | 557.90735 |  |  | 557.907 |
|  | 553.00267 |  |  | 553.003 |
|  | 781.546 |  |  | 781.546 |
|  | 781.546 |  |  | 781.546 |
| Cordon superior | 6386.76 |  |  | 6386.760 |
| Chapas | 1 | 5500 |  | 5500.000 |
| fórmula: 0.785 | 1 | 32.5 | 60 | 1530.750 |
| Total |  |  |  | 161302.38 |

**05.02** kg GALVANIZACIÓN en kg de PERFIL ESTR. (18/08/2022)
404239.02 kg × 0.32 (0.33 con costes indirectos) = 133398.88
Tratamiento de galvanización en caliente obtenido por inmersión en baño de zinc fundido con recubrimiento de 85 micras en perfil estructural. Se mide por kg de perfil de estructura, incluso p.p. de repasos de galvanizado en zonas de soldadura. Conforme a UNE-EN ISO 1461:2010 y UNE-EN ISO 14713-2:2020.

| Código | Ud | Descripción | Rendimiento | Precio | Importe |
|---|---|---|---|---|---|
| PN.P03Z040X | kg | Galvanización en caliente en kg de perfil estr. (material; 18/08/2022) | 1 | 0.32 | 0.32 |
|  |  | Total |  |  | 0.32 |

| Medición | Uds. | Largo | Parcial |
|---|---|---|---|
| Acero en cerchas | 1 | 161302.38 | 161302.38 |
| Acero en estructura atornillada | 1 | 242936.64 | 242936.64 |
| Total |  |  | 404239.02 |

**05.03** kg ACERO S275JR EN ESTRUCTURA ATORNILLADA (20/06/2022)
242936.64 kg × 3.45 (3.55 con costes indirectos) = 862425.07
Acero laminado S275JR, en perfiles laminados en caliente para vigas, pilares, zunchos y correas mediante uniones atornilladas; i/p.p. de tornillos TR 10.9, cortes, piezas especiales, despuntes y dos manos de imprimación con pintura de minio de plomo limpieza adecuada para su protección mediante galvanizado en caliente ; montado y colocado, según UNE-EN 10025-1:2006, NTE-EAS, NTE-EAV, CTE DB-SE-A y Código Estructural. Acero con marcado CE y DdP (Declaración de prestaciones) según Reglamento (UE) 305/2011.

| Código | Ud | Descripción | Rendimiento | Precio | Importe |
|---|---|---|---|---|---|
| O01OB130 | h | Oficial 1ª cerrajero | 0.03 | 22 | 0.66 |
| O01OB140 | h | Ayudante cerrajero | 0.03 | 20.49 | 0.61 |
| P03ALP010 | kg | Acero laminado S275JR | 1.05 | 1.61 | 1.69 |
| P25OU080 | l | Minio electrolítico | 0.01 | 8 | 0.08 |
| A08TA010 | h | GRÚA TORRE 30 m FLECHA 750 kg | 0.01 | 20.06 | 0.20 |
| P01DW090 | u | Pequeño material | 0.15 | 1.43 | 0.21 |
|  |  | Total |  |  | 3.45 |

| Medición | Uds. | Largo | Alto | Parcial |
|---|---|---|---|---|
| Soporte de tabiques móviles |  |  |  |  |
| Longitudinal | 1157.247 |  |  | 1157.247 |
|  | 9286.55 |  |  | 9286.550 |
|  | 12322.5375 |  |  | 12322.538 |
|  | 3314.584 |  |  | 3314.584 |
| Transversal | 357.175 |  |  | 357.175 |
|  | 9257.976 |  |  | 9257.976 |
|  | 2228.772 |  |  | 2228.772 |
|  | 1028.664 |  |  | 1028.664 |
| Refuerzo en vano largo | 21638.525 |  |  | 21638.525 |
| Apoyo de soportes de carriles | 5279.125 |  |  | 5279.125 |
| Apoyo lucernarios | 9375.726 |  |  | 9375.726 |
| Soporte maquinaria escénica | 5976.9115 |  |  | 5976.912 |
|  | 3848.1485 |  |  | 3848.149 |
|  | 2658.952 |  |  | 2658.952 |
|  | 1711.928 |  |  | 1711.928 |
| Brochal | 1456.96 |  |  | 1456.960 |
| Apoyo paneles en almacén | 11801.9726 |  |  | 11801.973 |
| Ariostramiento cerchas | 4228.952 |  |  | 4228.952 |
|  | 4114.656 |  |  | 4114.656 |
| Diagonales | 1371.552 |  |  | 1371.552 |
| celosía horizontal | 9643.725 |  |  | 9643.725 |
| diagonales | 40 | 8.5 | 40 | 13600.000 |
| correas | 15133.23 |  |  | 15133.230 |
|  | 6918.048 |  |  | 6918.048 |
| Apoyo pasarelas |  |  |  |  |
|  | 9000.81 |  |  | 9000.810 |
|  | 5286.19 |  |  | 5286.190 |
|  | 1714.44 |  |  | 1714.440 |
| Apoyo paneles solares | 4790.12495 |  |  | 4790.125 |
|  | 4921.36125 |  |  | 4921.361 |
|  | 27559.623 |  |  | 27559.623 |
| Arriostramiento lateral ejes D e I | 1802.4699 |  |  | 1802.470 |
|  | 557.90735 |  |  | 557.907 |
|  | 2758.8825 |  |  | 2758.883 |
|  | 1115.8147 |  |  | 1115.815 |
|  | 1839.255 |  |  | 1839.255 |
|  | 1655.3295 |  |  | 1655.330 |
| Cruces de San Andrés en cubierta | 803.055 |  |  | 803.055 |
|  | 777.15 |  |  | 777.150 |
|  | 2642.31 |  |  | 2642.310 |
| Placas de unión | 1 |  | 18000 | 18000.000 |
| Total |  |  |  | 242936.64 |

**05.04** kg ACERO PERFIL TUBULAR ESTRUCTURA (20/06/2022)
73618.6 kg × 3.68 (3.79 con costes indirectos) = 279014.49
Acero laminado S275 JR en perfiles para vigas, pilares y correas, con una tensión de rotura de 410 N/mm2, unidas entre sí mediante uniones soldadas con electrodo básico, i/p.p. despuntes y dos manos de imprimación con pintura de minio de plomo totalmente montado, según UNE-EN 10025-1:2006, NTE-EAS, NTE-EAV, CTE DB-SE-A y Código Estructural. Los trabajos serán realizados por soldador cualificado. Inclusoo parte proporcional de placas de unión. Acero con marcado CE y DdP (Declaración de prestaciones) según Reglamento (UE) 305/2011.

| Código | Ud | Descripción | Rendimiento | Precio | Importe |
|---|---|---|---|---|---|
| O01OB130 | h | Oficial 1ª cerrajero | 0.02 | 22 | 0.44 |
| O01OB140 | h | Ayudante cerrajero | 0.015 | 20.49 | 0.31 |
| P03ALT030 | kg | Acero en tubo cuadrado (material; 11/08/2022) | 1.1 | 2.5 | 2.75 |
| A08TA010 | h | GRÚA TORRE 30 m FLECHA 750 kg | 0.005 | 20.06 | 0.10 |
| P25OU080 | l | Minio electrolítico | 0.01 | 8 | 0.08 |
|  |  | Total |  |  | 3.68 |

| Medición | Uds. | Largo | Alto | Parcial |
|---|---|---|---|---|
| montantes guías plataformas | 24 | 7.25 | 36.2 | 6298.80 |
| Lucernarios | 240 | 3.65 | 8.6 | 7533.60 |
|  | 120 | 3.5 | 8.6 | 3612.00 |
|  | 120 | 2.8 | 8.6 | 2889.60 |
|  | 120 | 2.1 | 8.6 | 2167.20 |
|  | 360 | 1.5 | 8.6 | 4644.00 |
|  | 120 | 1.5 | 8.6 | 1548.00 |
| Cubierta terraza | 21 | 10.5 | 34 | 7497.00 |
|  | 1 | 21 | 97 | 2037.00 |
|  | 5 | 3.2 | 22 | 352.00 |
|  | 1 | 21 | 34 | 714.00 |
| Arriostramientos de cubierta 175.12 | 18 | 7 | 57 | 7182.00 |
|  | 45 | 3.8 | 57 | 9747.00 |
|  | 27 | 6.7 | 57 | 10311.30 |
|  | 18 | 6.7 | 57 | 6874.20 |
|  | 1 | 3.7 | 57 | 210.90 |
| Total |  |  |  | 73618.6 |

**05.05** m2 ENCOF. / DESENCOF. PANTALLA ESTRUCT. 2 CARAS h=3-6 m (20/06/2022)
10253.74 m2 × 48.58 (50.04 con costes indirectos) = 513097.15
Encofrado y desencofrado de muro o pantalla estructural a 2 caras vistas, para una altura de muro/pantalla de 3 a 6 m, realizado con sistema de encofrado GT24 VARIO de PERI SAU o trepante con sistema CB mediante consolas de PERI SAU, con juntas de hormigonado y despiece de paneles fenólicos nuevos (una única puesta) a aprobar por la dirección facultativa, con correas VSRZ/SRZ/SRU y accesorios de unión (mordazas, correas, tuercas, pasadores de barras roscadas tipo dywidag o equivalentes) formando un conjunto estable y perfectamente aplomado, incluso parte proporcional de agente desmoldante PERI CLEAN o similar, a base de aceites especiales para tablero fenólico, apeos y tapes de madera. Totalmente realizado; i/p.p. de desencofrante, limpieza y medios auxiliares, retirada de tapones de barras dywidag y reparación de los agujeros con mortero estructural de baja retracción. Ejecutado conforme a Código Estructural y NTE-EME. Materiales con marcado CE y DdP (Declaración de prestaciones) según Reglamento (UE) 305/2011.

| Código | Ud | Descripción | Rendimiento | Precio | Importe |
|---|---|---|---|---|---|
| O01OB010 | h | Oficial 1ª encofrador | 0.3 | 22 | 6.60 |
| O01OB020 | h | Ayudante encofrador | 0.3 | 20.99 | 6.30 |
| A08TA050 | h | GRÚA TORRE 40 m FLECHA 1000 kg (20/06/2022) | 0.3 | 24.83 | 7.45 |
| A07MP020 | m2 | ALQ. DIARIO SIST. ENCOFR. MURO PANTALLA ESTRUC. 2 CARAS h=3-6 m (18/08/2022) | 1 | 10.85 | 10.85 |
| M13EAV430 | m | Tubo PVC encofrado D=22/26 (maquinaria; 18/08/2022) | 0.375 | 0.5 | 0.19 |
| M13EAV440 | u | Cono terminal tubo encof. 26x22 mm (maquinaria; 18/08/2022) | 2.5 | 0.03 | 0.08 |
| M13EAV450 | u | Tapón ciego tubo encof. 26x22 mm (maquinaria; 18/08/2022) | 2.5 | 0.02 | 0.05 |
| P01DC030 | l | Desencofrante alta calidad mat. no porosos-metal (material; 18/08/2022) | 0.067 | 2.92 | 0.20 |
| M13MPA010 | u | Alquiler diario puntal metálico telescópico hasta 3 m altura (maquinaria; 18/08/2022) | 10.5 | 0.04 | 0.42 |
| M13MPA020 | u | Alquiler diario puntal metálico telescópico hasta 5 m altura (maquinaria; 18/08/2022) | 3.5 | 0.07 | 0.25 |
| M13EAA210 | u | Alquiler diario ménsula de trabajo a=800 mm (maquinaria; 18/08/2022) | 1.555 | 1.55 | 2.41 |
| M13AOV200 | u | Plataforma fija andamio modular galvaniz. 3000 mm (maquinaria; 18/08/2022) | 0.002 | 56.36 | 0.11 |
| PN.M13EM030 | m2 | Panel fenólico nuevo 1 postura (material; 21/11/2023) | 2.1 | 6.24 | 13.10 |
| P01UC030 | kg | Puntas de acero 20x100 mm cabeza plana | 0.04 | 2.22 | 0.09 |
| %PM0100 | % | Pequeño material (27/06/2022) | 1 % | 48.10 | 0.48 |
|  |  | Total |  |  | 48.58 |

| Medición | Uds. | Largo | Alto | Parcial |
|---|---|---|---|---|
| Muros planta sótano aljibe | 1 | 5.3 | 2.75 | 14.575 |
|  | 2 | 5.3 | 3.6 | 38.160 |
|  | 1 | 3.5 | 2.75 | 9.625 |
|  | 1 | 16 | 3.6 | 57.600 |
| Muros de fachada exterior e interior por encima de cota 0 |  |  |  |  |
| Eje J | 1 |  | 1245 | 1245.000 |
|  | -4 | 7.15 | 2.8 | -80.080 |
|  | -3 | 7.1 | 2.8 | -59.640 |
|  | -1 | 1.05 | 2.2 | -2.310 |
|  | -3 | 1.9 | 1.9 | -10.830 |
| Eje I | 1 |  | 1000 | 1000.000 |
|  | -4 | 7.15 | 2.8 | -80.080 |
|  | -3 | 7.1 | 2.8 | -59.640 |
|  | -3 | 1.9 | 1.9 | -10.830 |
|  | -2 | 1.14 | 2.8 | -6.384 |
|  | -12 | 0.82 | 2.65 | -26.076 |
|  | -1 | 1.05 | 2.2 | -2.310 |
|  | -1 | 0.95 | 2.1 | -1.995 |
| Eje D | 1 |  | 1008 | 1008.000 |
|  | -3 | 1.05 | 2.18 | -6.867 |
|  | -2 | 1.05 | 2.75 | -5.775 |
|  | -12 | 0.85 | 2.8 | -28.560 |
|  | -1 | 0.95 | 2.1 | -1.995 |
|  | -3 | 1.9 | 1.9 | -10.830 |
|  | -4 | 7.15 | 2.8 | -80.080 |
|  | -3 | 7.1 | 2.8 | -59.640 |
| Eje C | 1 |  | 1305 | 1305.000 |
|  | -4 | 7.15 | 2.8 | -80.080 |
|  | -3 | 7.1 | 2.8 | -59.640 |
|  | -3 | 1.9 | 1.9 | -10.830 |
|  | -2 | 1.05 | 2.1 | -4.410 |
|  | -3 | 1.26 | 2.2 | -8.316 |
| Eje 3 | 1 |  | 530 | 530.000 |
| Entre 3 y 4 | 1 |  | 66 | 66.000 |
| Eje 4 | 1 |  | 464 | 464.000 |
| Eje 17 | 1 |  | 506 | 506.000 |
| Entre 17 y 18 | 1 |  | 92 | 92.000 |
| Eje 18 | 1 |  | 535 | 535.000 |
|  | -2 | 1.9 | 1.9 | -7.220 |
| Muros transversales en núcleos |  |  |  |  |
|  | 12 |  | 84 | 1008.000 |
|  | 6 |  | 28 | 168.000 |
|  | 2 |  | 12 | 24.000 |
| Muros alzados exteriores |  |  |  |  |
| Eje A | 1 | 59.1 | 3.55 | 209.805 |
|  | 1 | 4.5 | 7.7 | 34.650 |
|  | 1 | 12.4 | 4.64 | 57.536 |
|  | 1 | 24.3 | 4.5 | 109.350 |
|  | 1 | 105.9 | 5.65 | 598.335 |
|  | -1 | 12.1 | 2.8 | -33.880 |
|  | -1 | 19.2 | 3.1 | -59.520 |
|  | -1 | 7.2 | 3.1 | -22.320 |
|  | -1 | 6.2 | 3.1 | -19.220 |
| Ménsulas | 1 | 8.5 | 0.35 | 2.975 |
|  | 1 | 10 | 0.35 | 3.500 |
|  | 1 | 6.5 | 0.35 | 2.275 |
|  | 1 | 26.3 | 0.35 | 9.205 |
|  | 4 | 7.3 | 0.35 | 10.220 |
|  | 1 | 15.6 | 0.35 | 5.460 |
|  | 2 | 26.8 | 0.35 | 18.760 |
| Eje L | 1 | 49 | 3.7 | 181.300 |
| Ménsulas | 1 | 29.2 | 0.35 | 10.220 |
|  | 1 | 36.7 | 0.35 | 12.845 |
|  | 1 | 26.3 | 0.35 | 9.205 |
|  | 1 | 16 | 0.35 | 5.600 |
| Eje 2 | 1 | 56.7 | 2.7 | 153.090 |
|  | -1 | 4.8 | 2.55 | -12.240 |
|  | -1 | 3.7 | 2.55 | -9.435 |
|  | 1 | 33 | 4.14 | 136.620 |
|  | 1 | 19.5 | 0.8 | 15.600 |
| Ménsulas | 3 | 31.7 | 0.35 | 33.285 |
|  | 3 | 10.2 | 0.35 | 10.710 |
| Eje 19 | 1 | 57.1 | 8.6 | 491.060 |
|  | -1 | 5.93 | 4.8 | -28.464 |
|  | -1 | 2.75 | 4.21 | -11.578 |
|  | -1 | 31.75 | 2.82 | -89.535 |
| Ménsulas | 3 | 7 | 0.35 | 7.350 |
|  | 2 | 46.4 | 0.35 | 32.480 |
|  | 3 | 7.3 | 0.35 | 7.665 |
|  | 3 | 57.1 | 0.35 | 59.955 |
| Eje K | 1 | 103.8 | 7.35 | 762.930 |
|  | -1 | 43.15 | 2 | -86.300 |
|  | -1 | 4.9 | 4 | -19.600 |
|  | -1 | 16 | 2.7 | -43.200 |
|  | -1 | 11.6 | 2.7 | -31.320 |
| Ménsulas | 1 | 10.2 | 0.35 | 3.570 |
|  | 1 | 20.5 | 0.35 | 7.175 |
|  | 1 | 43 | 0.35 | 15.050 |
|  | 3 | 53.6 | 0.35 | 56.280 |
|  | 3 | 26.7 | 0.35 | 28.035 |
|  | 5 | 43.1 | 0.35 | 75.425 |
| Terraza |  |  |  |  |
|  | 1 | 22.3 | 3.3 | 73.590 |
|  | 1 | 8 | 3.3 | 26.400 |
|  | 1 | 7.5 | 3.3 | 24.750 |
| Muro 0 | 1 | 6.35 | 3 | 19.050 |
|  | 1 | 32.5 |  | 32.500 |
| Total |  |  |  | 10253.74 |

**05.06** m3 HORMIGÓN MUROS HA-30/B/16/XS1 VERT. BOMBA (29/06/2022)
35.99 m3 × 147.45 (151.87 con costes indirectos) = 5465.80
Hormigón para armar en muros HA-30/B/16/XS1, elaborado en central, de resistencia característica a compresión 30 MPa (N/mm2), de consistencia blanda, tamaño máximo del árido de 16 mm, con un contenido de cemento mínimo de 300 kg por metro cúbico y una realación agua cementos máxima de 0,5 en estructuras de edificaciones próximas a la línea de costa (d<5 km), totalmente realizado; i/p.p. de vertido por medio de camión-bomba, vibrado y colocado. Según normas Código Estructural, NTE-CSZ y CTE DB-SE-C. Componentes del hormigón con marcado CE y DdP (Declaración de prestaciones) según Reglamento (UE) 305/2011

| Código | Ud | Descripción | Rendimiento | Precio | Importe |
|---|---|---|---|---|---|
| A03VB060 | m3 | VERTIDO HORMIGÓN CON BOMBA EN MUROS | 1 | 56.03 | 56.03 |
| PN.P01HAT100W | m3 | Hormigón HA-30/B/16/XS1 central (material; 13/09/2022) | 1.08 | 84.65 | 91.42 |
|  |  | Total |  |  | 147.45 |

| Medición | Uds. | Largo | Ancho | Alto | Parcial |
|---|---|---|---|---|---|
| Muros planta sótano aljibe | 1 | 5.3 | 0.3 | 2.75 | 4.37 |
|  | 2 | 5.3 | 0.3 | 3.6 | 11.45 |
|  | 1 | 3.5 | 0.3 | 2.75 | 2.89 |
|  | 1 | 16 | 0.3 | 3.6 | 17.28 |
| Total |  |  |  |  | 35.99 |

**05.07** m3 HORMIGÓN BLANCO MUROS / PANTALLAS HA-30/B/16/XS1 BL BOMBA (29/06/2022)
3629.03 m3 × 172.1 (177.26 con costes indirectos) = 643281.86
Hormigón para armar en color blanco en muros o pantallas estructurales de hormigón armado, HA-30/B/16/XS1 BL, elaborado en central, de resistencia característica a compresión 30 MPa (N/mm2), de consistencia blanda, tamaño máximo del árido de 16 mm, con un contenido de cemento mínimo de 300 kg por metro cúbico y una realación agua cementos máxima de 0,5 en estructuras de edificaciones próximas a la línea de costa (d<5 km), totalmente realizado; i/p.p. de vertido por medio de camión-bomba, vibrado y colocado. Según normas Código Estructural y CTE DB-SE. Componentes del hormigón con marcado CE y DdP (Declaración de prestaciones) según Reglamento (UE) 305/2011.

| Código | Ud | Descripción | Rendimiento | Precio | Importe |
|---|---|---|---|---|---|
| A03VB060 | m3 | VERTIDO HORMIGÓN CON BOMBA EN MUROS | 1 | 56.03 | 56.03 |
| PN.P01HAV520W | m3 | Hormigón blanco HA-30/B/16/XS1 BL central (material; 18/08/2022) | 1.08 | 107.47 | 116.07 |
|  |  | Total |  |  | 172.1 |

| Medición | Uds. | Largo | Ancho | Alto | Parcial |
|---|---|---|---|---|---|
| Muros de fachada exterior e interior por encima de cota 0 |  |  |  |  |  |
| Eje J | 1 |  | 0.25 | 1245 |  |
|  | -4 | 7.15 | 0.25 | 2.8 |  |
|  | -3 | 7.1 | 0.25 | 2.8 |  |
|  | -1 | 1.05 | 0.25 | 2.2 |  |
|  | -3 | 1.9 | 0.25 | 1.9 |  |
| Eje I | 1 |  | 0.25 | 1000 |  |
|  | -4 | 7.15 | 0.25 | 2.8 |  |
|  | -3 | 7.1 | 0.25 | 2.8 |  |
|  | -3 | 1.9 | 0.25 | 1.9 |  |
|  | -2 | 1.14 | 0.25 | 2.8 |  |
|  | -12 | 0.82 | 0.25 | 2.65 |  |
|  | -1 | 1.05 | 0.25 | 2.2 |  |
|  | -1 | 0.95 | 0.25 | 2.1 |  |
| Eje D | 1 |  | 0.25 | 1008 |  |
|  | -3 | 1.05 | 0.25 | 2.18 |  |
|  | -2 | 1.05 | 0.25 | 2.75 |  |
|  | -12 | 0.85 | 0.25 | 2.8 |  |
|  | -1 | 0.95 | 0.25 | 2.1 |  |
|  | -3 | 1.9 | 0.25 | 1.9 |  |
|  | -4 | 7.15 | 0.25 | 2.8 |  |
|  | -3 | 7.1 | 0.25 | 2.8 |  |
| Eje C | 1 |  | 0.25 | 1305 |  |
|  | -4 | 7.15 | 0.25 | 2.8 |  |
|  | -3 | 7.1 | 0.25 | 2.8 |  |
|  | -3 | 1.9 | 0.25 | 1.9 |  |
|  | -2 | 1.05 | 0.25 | 2.1 |  |
|  | -3 | 1.26 | 0.25 | 2.2 |  |
| Eje 3 | 1 |  | 0.25 | 530 |  |
| Entre 3 y 4 | 1 |  | 0.25 | 66 |  |
| Eje 4 | 1 |  | 0.25 | 464 |  |
| Eje 17 | 1 |  | 0.25 | 506 |  |
| Entre 17 y 18 | 1 |  | 0.25 | 92 |  |
| Eje 18 | 1 |  | 0.25 | 535 |  |
|  | -2 | 1.9 | 0.25 | 1.9 |  |
| Muros transversales en núcleos |  |  | 0.25 |  |  |
|  | 12 |  | 0.25 | 84 |  |
|  | 6 |  | 0.25 | 28 |  |
|  | 2 |  | 0.25 | 12 |  |
| Muros alzados exteriores |  |  |  |  |  |
| Eje A | 1 | 59.1 | 0.25 | 3.55 |  |
|  | 1 | 4.5 | 0.25 | 7.7 |  |
|  | 1 | 12.4 | 0.25 | 4.64 |  |
|  | 1 | 24.3 | 0.25 | 4.5 |  |
|  | 1 | 105.9 | 0.25 | 5.65 |  |
|  | -1 | 12.1 | 0.25 | 2.8 |  |
|  | -1 | 19.2 | 0.25 | 3.1 |  |
|  | -1 | 7.2 | 0.25 | 3.1 |  |
|  | -1 | 6.2 | 0.25 | 3.1 |  |
| Ménsulas | 1 | 8.5 | 0.2 | 0.15 |  |
|  | 1 | 10 | 0.2 | 0.15 |  |
|  | 1 | 6.5 | 0.2 | 0.15 |  |
|  | 1 | 26.3 | 0.2 | 0.15 |  |
|  | 4 | 7.3 | 0.2 | 0.15 |  |
|  | 1 | 15.6 | 0.2 | 0.15 |  |
|  | 2 | 26.8 | 0.2 | 0.15 |  |
| Eje L | 1 | 49 |  | 3.7 |  |
| Ménsulas | 1 | 29.2 | 0.2 | 0.15 |  |
|  | 1 | 36.7 | 0.2 | 0.15 |  |
|  | 1 | 26.3 | 0.2 | 0.15 |  |
|  | 1 | 16 | 0.2 | 0.15 |  |
| Eje 2 | 1 | 56.7 |  | 2.7 |  |
|  | -1 | 4.8 |  | 2.55 |  |
|  | -1 | 3.7 |  | 2.55 |  |
|  | 1 | 33 |  | 4.14 |  |
|  | 1 | 19.5 |  | 0.8 |  |
| Ménsulas | 3 | 31.7 | 0.2 | 0.15 |  |
|  | 3 | 10.2 | 0.2 | 0.15 |  |
| Espesor 45 cm | 1 | 32 |  | 0.2 |  |
|  | 1 | 10.7 |  | 0.2 |  |
|  | 1 | 2.3 |  | 0.2 |  |
| Eje 19 | 1 | 57.1 |  | 8.6 |  |
|  | -1 | 5.93 |  | 4.8 |  |
|  | -1 | 2.75 |  | 4.21 |  |
|  | -1 | 31.75 |  | 2.82 |  |
| Ménsulas | 3 | 7 | 0.2 | 0.15 |  |
|  | 2 | 46.4 | 0.2 | 0.15 |  |
|  | 3 | 7.3 | 0.2 | 0.15 |  |
|  | 3 | 57.1 | 0.2 | 0.15 |  |
| Espesor 45 cm | 1 | 6.15 |  | 0.2 |  |
|  | 1 | 49.4 |  | 1.2 |  |
| Eje K | 1 | 103.8 |  | 7.35 |  |
|  | -1 | 43.15 |  | 2 |  |
|  | -1 | 4.9 |  | 4 |  |
|  | -1 | 16 |  | 2.7 |  |
|  | -1 | 11.6 |  | 2.7 |  |
| Espesor 45 cm | 1 | 6.1 |  | 0.2 |  |
|  | 1 | 6.7 |  | 0.2 |  |
|  | 1 | 7.1 |  | 0.2 |  |
|  | 1 | 7.5 |  | 0.2 |  |
|  | 1 | 1.9 | 2.9 | 0.2 |  |
| Ménsulas | 1 | 10.2 | 0.2 | 0.15 |  |
|  | 1 | 20.5 | 0.2 | 0.15 |  |
|  | 1 | 43 | 0.2 | 0.15 |  |
|  | 3 | 53.6 | 0.2 | 0.15 |  |
|  | 3 | 26.7 | 0.2 | 0.15 |  |
|  | 5 | 43.1 | 0.2 | 0.15 |  |
| Terraza |  |  |  |  |  |
|  | 1 | 22.3 | 0.25 | 3.3 |  |
|  | 1 | 8 | 0.25 | 3.3 |  |
|  | 1 | 7.5 | 0.25 | 3.3 |  |
|  | 1 | 22.3 | 0.8 | 0.75 |  |
|  | 1 | 8 | 0.8 | 0.75 |  |
|  | 1 | 7.5 | 0.8 | 0.75 |  |
| Muro 0 y vuelta | 1 | 6.35 | 0.45 | 3 |  |
|  | 32.5 | 0.45 |  |  |  |
| Total |  |  |  |  | 3629.03 |

**05.08** m2 ENCOFRADO MADERA M-H PILARES VISTO (14/08/2022)
1215.63 m2 × 54.75 (56.39 con costes indirectos) = 68549.38
Encofrado y desencofrado de pilares de alturas y secciones indicadas en planos, realizado con sistema de encofrado GT24 VARIO de PERI SAU, con despiece de paneles fenólicos nuevos (una única puesta) a aprobar por la dirección facultativa, con correas VSRZ/SRZ/SRU y accesorios de unión (mordazas, correas, tuercas, pasadores de barras roscadas tipo dywidag o equivalentes) formando un conjunto estable y perfectamente aplomado, incluso parte proporcional de agente desmoldante PERI CLEAN o similar, a base de aceites especiales para tablero fenólico, apeos y tapes de madera, retirada de tapones de barras dywidag y reparación de los agujeros con mortero estructural de baja retracción. Conforme a Código Estructural y NTE-EME. Materiales con marcado CE y DdP (Declaración de prestaciones) según Reglamento Europeo (UE) 305/2011.

| Código | Ud | Descripción | Rendimiento | Precio | Importe |
|---|---|---|---|---|---|
| O01OB010 | h | Oficial 1ª encofrador | 0.28 | 22 | 6.16 |
| O01OB020 | h | Ayudante encofrador | 0.28 | 20.99 | 5.88 |
| P01EM260 | m2 | Tabla machihembrada 2,5x9/16 de 22 mm | 1 | 28.8 | 28.80 |
| P01EM290 | m3 | Madera pino encofrar 26 mm | 0.03 | 398.08 | 11.94 |
| P01UC030 | kg | Puntas de acero 20x100 mm cabeza plana | 0.075 | 2.22 | 0.17 |
| P03AAA020 | kg | Alambre atar 1,30 mm | 1.35 | 1.33 | 1.80 |
|  |  | Total |  |  | 54.75 |

| Medición | Uds. | Largo | Ancho | Parcial |
|---|---|---|---|---|
| 02-P5 | 1 | 2.95 | 1.8 | 5.310 |
| P6 | 1 | 2.95 | 1.8 | 5.310 |
| P7 | 4 | 2.95 | 1.8 | 21.240 |
| 03-P16 | 2 | 2.95 | 2.3 | 13.570 |
| P17 | 2 | 2.95 | 2.3 | 13.570 |
| S11 | 4 | 2.9 | 2.3 | 26.680 |
| P4 | 1 | 2.95 | 1.3 | 3.835 |
| S1 | 1 | 2.9 | 1.3 | 3.770 |
| P5 | 1 | 2.95 | 1.8 | 5.310 |
| 04-P5 | 1 | 2.95 | 1.8 | 5.310 |
| P16 | 2 | 2.95 | 2.3 | 13.570 |
| P17 | 2 | 2.95 | 2.3 | 13.570 |
| P2 | 1 | 2.95 | 1.3 | 3.835 |
| S11 | 4 | 2.9 | 2.3 | 26.680 |
| 05-P5 | 1 | 3.4 | 1.8 | 6.120 |
| P9 | 1 | 2.95 | 2 | 5.900 |
| P15 | 3 | 2.95 | 2.3 | 20.355 |
| P4 | 4 | 2.95 | 1.3 | 15.340 |
| P2 | 1 | 2.95 | 1.3 | 3.835 |
| S5 | 1 | 2.9 | 2 | 5.800 |
| S10 | 3 | 2.9 | 2.3 | 20.010 |
| S1 | 4 | 2.9 | 1.3 | 15.080 |
| 06-P5 | 1 | 3.4 | 1.8 | 6.120 |
| P9 | 1 | 2.95 | 2 | 5.900 |
| P15 | 3 | 2.95 | 2.3 | 20.355 |
| P4 | 4 | 2.95 | 1.3 | 15.340 |
| P2 | 1 | 2.95 | 1.3 | 3.835 |
| S5 | 1 | 2.9 | 2 | 5.800 |
| S10 | 3 | 2.9 | 2.3 | 20.010 |
| S1 | 4 | 2.9 | 1.3 | 15.080 |
| 07-P9 | 1 | 2.95 | 2 | 5.900 |
| P15 | 3 | 2.95 | 2.3 | 20.355 |
| P4 | 4 | 2.95 | 1.3 | 15.340 |
| P2 | 1 | 2.95 | 1.3 | 3.835 |
| S5 | 1 | 2.9 | 2 | 5.800 |
| S10 | 3 | 2.9 | 2.3 | 20.010 |
| S1 | 4 | 2.9 | 1.3 | 15.080 |
| 08-P9 | 1 | 2.95 | 2 | 5.900 |
| P15 | 3 | 2.95 | 2.3 | 20.355 |
| P4 | 5 | 2.95 | 1.3 | 19.175 |
| S5 | 1 | 2.9 | 2 | 5.800 |
| S10 | 3 | 2.9 | 2.3 | 20.010 |
| S1 | 5 | 2.9 | 1.3 | 18.850 |
| 09-P10 | 1 | 3.7 | 2 | 7.400 |
| P15 | 1 | 3.25 | 2.3 | 7.475 |
| P3 | 1 | 2 | 1.3 | 2.600 |
| P3 | 3 | 2.95 | 1.3 | 11.505 |
| P4 | 1 | 2.95 | 1.3 | 3.835 |
| S3 | 1 | 3.1 | 1.26 | 3.906 |
| S10 | 1 | 3.1 | 2.3 | 7.130 |
| S1 | 1 | 3.8 | 1.3 | 4.940 |
| S1 | 4 | 2.9 | 1.3 | 15.080 |
| 09P-P1 | 2 | 4.35 | 1 | 8.700 |
| S2 | 2 | 2.9 | 1 | 5.800 |
| 10-P2 | 1 | 2.9 | 1.3 | 3.770 |
| P20 | 1 | 2.9 | 2.5 | 7.250 |
| P4 | 1 | 2.95 | 1.3 | 3.835 |
| S20 | 1 | 3.37 | 2.5 | 8.425 |
| S1 | 2 | 4.15 | 1.3 | 10.790 |
| S1 | 1 | 2.9 | 1.3 | 3.770 |
| 11-P5 | 1 | 3.1 | 1.8 | 5.580 |
| P9 | 1 | 2.9 | 2 | 5.800 |
| P16 | 1 | 2.9 | 2.3 | 6.670 |
| P16 | 2 | 3.4 | 2.3 | 15.640 |
| P4 | 1 | 3.4 | 1.3 | 4.420 |
| S1 | 4 | 3.82 | 1.3 | 19.864 |
| S1 | 1 | 2.9 | 1.3 | 3.770 |
| 12-P5 | 1 | 3.05 | 1.8 | 5.490 |
| P9 | 1 | 2.9 | 2 | 5.800 |
| P16 | 1 | 2.9 | 2.3 | 6.670 |
| P8 | 2 | 0.8 | 2.14 | 3.424 |
| P2 | 2 | 0.8 | 1.3 | 2.080 |
| P16 | 1 | 2.9 | 2.3 | 6.670 |
| P17 | 1 | 2.9 | 2.3 | 6.670 |
| P3 | 1 | 2.9 | 1.3 | 3.770 |
| S7 | 2 | 3.82 | 2.14 | 16.350 |
| S1 | 2 | 3.82 | 1.3 | 9.932 |
| 13-P5 | 1 | 3.05 | 1.8 | 5.490 |
| P10 | 1 | 2.9 | 2 | 5.800 |
| P16 | 3 | 2.9 | 2.3 | 20.010 |
| P2 | 2 | 2.9 | 1.3 | 7.540 |
| P3 | 1 | 2.9 | 1.3 | 3.770 |
| S6 | 1 | 3.82 | 2 | 7.640 |
| S12 | 3 | 3.82 | 2.3 | 26.358 |
| S1 | 2 | 3.82 | 1.3 | 9.932 |
| 14-P6 | 1 | 3.05 | 1.8 | 5.490 |
| P10 | 1 | 2.9 | 2 | 5.800 |
| P16 | 3 | 2.9 | 2.3 | 20.010 |
| P2 | 2 | 2.3 | 1.3 | 5.980 |
| P3 | 1 | 2.9 | 1.3 | 3.770 |
| S6 | 1 | 3.82 | 2 | 7.640 |
| S12 | 3 | 3.82 | 2.3 | 26.358 |
| S1 | 2 | 3.82 | 1.3 | 9.932 |
| 15-P5 | 1 | 3.05 | 1.8 | 5.490 |
| P10 | 1 | 2.9 | 2 | 5.800 |
| P17 | 2 | 2.9 | 2.3 | 13.340 |
| P2 | 2 | 2.3 | 1.3 | 5.980 |
| P16 | 1 | 2.9 | 2.3 | 6.670 |
| P3 | 1 | 2.9 | 1.3 | 3.770 |
| S6 | 1 | 3.82 | 2 | 7.640 |
| S14 | 2 | 3.82 | 2.3 | 17.572 |
| S1 | 2 | 3.82 | 1.3 | 9.932 |
| S12 | 1 | 3.82 | 2.3 | 8.786 |
| 16-P6 | 1 | 2.75 | 1.8 | 4.950 |
| P10 | 1 | 2.7 | 2 | 5.400 |
| P17 | 2 | 2.9 | 2.3 | 13.340 |
| P2 | 2 | 2.9 | 1.3 | 7.540 |
| P16 | 1 | 2.9 | 2.3 | 6.670 |
| P3 | 1 | 2.9 | 1.3 | 3.770 |
| S6 | 1 | 3.82 | 2 | 7.640 |
| S14 | 2 | 3.82 | 2.3 | 17.572 |
| S1 | 2 | 3.82 | 1.3 | 9.932 |
| S12 | 1 | 3.82 | 2.3 | 8.786 |
| 17-P5 | 1 | 2.75 | 1.8 | 4.950 |
| P2 | 2 | 2.9 | 1.3 | 7.540 |
| P3 | 1 | 2.9 | 1.3 | 3.770 |
| 18-P5 | 1 | 2.75 | 1.8 | 4.950 |
| P20 | 2 | 2.9 | 2.5 | 14.500 |
| P2 | 2 | 2.9 | 1.3 | 7.540 |
| P4 | 1 | 2.9 | 1.3 | 3.770 |
| S20 | 2 | 3.82 | 2.5 | 19.100 |
| S1 | 1 | 3.82 | 1.3 | 4.966 |
| 19-P5 | 2 | 2.35 | 1.8 | 8.460 |
| P4 | 3 | 2.35 | 1.3 | 9.165 |
| PZ1 | 2 | 2.35 | 3 | 14.100 |
| P3 | 1 | 2.35 | 1.3 | 3.055 |
| Total |  |  |  | 1215.63 |

**05.09** m3 HORMIGÓN PILARES / SOPORTES HA-30/B/16/XS1 VERT. BOMBA (20/06/2022)
109.69 m3 × 154.02 (158.64 con costes indirectos) = 17401.22
Hormigón para armar en pilares o soportes estructurales de hormigón armado, HA-30/B/16/XS1, elaborado en central, de resistencia característica a compresión 30 MPa (N/mm2), de consistencia blanda, tamaño máximo del árido de 16 mm, con un contenido de cemento mínimo de 300 kg por metro cúbico y una realación agua cementos máxima de 0,5 en estructuras de edificaciones próximas a la línea de costa (d<5 km), totalmente realizado; i/p.p. de vertido por medio de camión-bomba, vibrado y colocado. Según normas Código Estructural, CTE DB-SE y NTE-EHS. Componentes del hormigón con marcado CE y DdP (Declaración de prestaciones) según Reglamento (UE) 305/2011.

| Código | Ud | Descripción | Rendimiento | Precio | Importe |
|---|---|---|---|---|---|
| A03VB080 | m3 | VERTIDO HORMIGÓN CON BOMBA EN PILARES (20/06/2022) | 1 | 62.6 | 62.60 |
| PN.P01HAT100W | m3 | Hormigón HA-30/B/16/XS1 central | 1.08 | 84.65 | 91.42 |
|  |  | Total |  |  | 154.02 |

| Medición | Uds. | Largo | Ancho | Parcial |
|---|---|---|---|---|
| 02-P5 | 1 | 2.95 | 0.163 | 0.481 |
| P6 | 1 | 2.95 | 0.163 | 0.481 |
| P7 | 4 | 2.95 | 0.163 | 1.923 |
| 03-P16 | 2 | 2.95 | 0.225 | 1.328 |
| P17 | 2 | 2.95 | 0.225 | 1.328 |
| S11 | 4 | 2.9 | 0.225 | 2.610 |
| P4 | 1 | 2.95 | 0.1 | 0.295 |
| S1 | 1 | 2.9 | 0.1 | 0.290 |
| P5 | 1 | 2.95 | 0.163 | 0.481 |
| 04-P5 | 1 | 2.95 | 0.163 | 0.481 |
| P16 | 2 | 2.95 | 0.225 | 1.328 |
| P17 | 2 | 2.95 | 0.225 | 1.328 |
| P2 | 1 | 2.95 | 0.1 | 0.295 |
| S11 | 4 | 2.9 | 0.225 | 2.610 |
| 05-P5 | 1 | 3.4 | 0.163 | 0.554 |
| P9 | 1 | 2.95 | 0.188 | 0.555 |
| P15 | 3 | 2.95 | 0.225 | 1.991 |
| P4 | 4 | 2.95 | 0.1 | 1.180 |
| P2 | 1 | 2.95 | 0.1 | 0.295 |
| S5 | 1 | 2.9 | 0.188 | 0.545 |
| S10 | 3 | 2.9 | 0.225 | 1.958 |
| S1 | 4 | 2.9 | 0.1 | 1.160 |
| 06-P5 | 1 | 3.4 | 0.163 | 0.554 |
| P9 | 1 | 2.95 | 0.188 | 0.555 |
| P15 | 3 | 2.95 | 0.225 | 1.991 |
| P4 | 4 | 2.95 | 0.1 | 1.180 |
| P2 | 1 | 2.95 | 0.1 | 0.295 |
| S5 | 1 | 2.9 | 0.188 | 0.545 |
| S10 | 3 | 2.9 | 0.225 | 1.958 |
| S1 | 4 | 2.9 | 0.1 | 1.160 |
| 07-P9 | 1 | 2.95 | 0.188 | 0.555 |
| P15 | 3 | 2.95 | 0.225 | 1.991 |
| P4 | 4 | 2.95 | 0.1 | 1.180 |
| P2 | 1 | 2.95 | 0.1 | 0.295 |
| S5 | 1 | 2.9 | 0.188 | 0.545 |
| S10 | 3 | 2.9 | 0.225 | 1.958 |
| S1 | 4 | 2.9 | 0.1 | 1.160 |
| 08-P9 | 1 | 2.95 | 0.188 | 0.555 |
| P15 | 3 | 2.95 | 0.225 | 1.991 |
| P4 | 5 | 2.95 | 0.1 | 1.475 |
| S5 | 1 | 2.9 | 0.188 | 0.545 |
| S10 | 3 | 2.9 | 0.225 | 1.958 |
| S1 | 5 | 2.9 | 0.1 | 1.450 |
| 09-P10 | 1 | 3.7 | 0.188 | 0.696 |
| P15 | 1 | 3.25 | 0.225 | 0.731 |
| P3 | 1 | 2 | 0.1 | 0.200 |
| P3 | 3 | 2.95 | 0.1 | 0.885 |
| P4 | 1 | 2.95 | 0.1 | 0.295 |
| S3 | 1 | 3.1 | 0.126 | 0.391 |
| S10 | 1 | 3.1 | 0.225 | 0.698 |
| S1 | 1 | 3.8 | 0.1 | 0.380 |
| S1 | 4 | 2.9 | 0.1 | 1.160 |
| 09P-P1 | 2 | 4.35 | 0.063 | 0.548 |
| S2 | 2 | 2.9 | 0.063 | 0.365 |
| 10-P2 | 1 | 2.9 | 0.1 | 0.290 |
| P20 | 1 | 2.9 | 0.25 | 0.725 |
| P4 | 1 | 2.95 | 0.1 | 0.295 |
| S20 | 1 | 3.37 | 0.25 | 0.843 |
| S1 | 2 | 4.15 | 0.1 | 0.830 |
| S1 | 1 | 2.9 | 0.1 | 0.290 |
| 11-P5 | 1 | 3.1 | 0.163 | 0.505 |
| P9 | 1 | 2.9 | 0.188 | 0.545 |
| P16 | 1 | 2.9 | 0.225 | 0.653 |
| P16 | 2 | 3.4 | 0.225 | 1.530 |
| P4 | 1 | 3.4 | 0.1 | 0.340 |
| S1 | 4 | 3.82 | 0.1 | 1.528 |
| S1 | 1 | 2.9 | 0.1 | 0.290 |
| 12-P5 | 1 | 3.05 | 0.163 | 0.497 |
| P9 | 1 | 2.9 | 0.188 | 0.545 |
| P16 | 1 | 2.9 | 0.225 | 0.653 |
| P8 | 2 | 0.8 | 0.205 | 0.328 |
| P2 | 2 | 0.8 | 0.1 | 0.160 |
| P16 | 1 | 2.9 | 0.225 | 0.653 |
| P17 | 1 | 2.9 | 0.225 | 0.653 |
| P3 | 1 | 2.9 | 0.1 | 0.290 |
| S7 | 2 | 3.82 | 0.205 | 1.566 |
| S1 | 2 | 3.82 | 0.1 | 0.764 |
| 13-P5 | 1 | 3.05 | 0.163 | 0.497 |
| P10 | 1 | 2.9 | 0.188 | 0.545 |
| P16 | 3 | 2.9 | 0.225 | 1.958 |
| P2 | 2 | 2.9 | 0.1 | 0.580 |
| P3 | 1 | 2.9 | 0.1 | 0.290 |
| S6 | 1 | 3.82 | 0.188 | 0.718 |
| S12 | 3 | 3.82 | 0.225 | 2.579 |
| S1 | 2 | 3.82 | 0.1 | 0.764 |
| 14-P6 | 1 | 3.05 | 0.163 | 0.497 |
| P10 | 1 | 2.9 | 0.188 | 0.545 |
| P16 | 3 | 2.9 | 0.225 | 1.958 |
| P2 | 2 | 2.3 | 0.1 | 0.460 |
| P3 | 1 | 2.9 | 0.1 | 0.290 |
| S6 | 1 | 3.82 | 0.188 | 0.718 |
| S12 | 3 | 3.82 | 0.225 | 2.579 |
| S1 | 2 | 3.82 | 0.1 | 0.764 |
| 15-P5 | 1 | 3.05 | 0.163 | 0.497 |
| P10 | 1 | 2.9 | 0.188 | 0.545 |
| P17 | 2 | 2.9 | 0.225 | 1.305 |
| P2 | 2 | 2.3 | 0.1 | 0.460 |
| P16 | 1 | 2.9 | 0.225 | 0.653 |
| P3 | 1 | 2.9 | 0.1 | 0.290 |
| S6 | 1 | 3.82 | 0.188 | 0.718 |
| S14 | 2 | 3.82 | 0.225 | 1.719 |
| S1 | 2 | 3.82 | 0.1 | 0.764 |
| S12 | 1 | 3.82 | 0.225 | 0.860 |
| 16-P6 | 1 | 2.75 | 0.163 | 0.448 |
| P10 | 1 | 2.7 | 0.188 | 0.508 |
| P17 | 2 | 2.9 | 0.225 | 1.305 |
| P2 | 2 | 2.9 | 0.1 | 0.580 |
| P16 | 1 | 2.9 | 0.225 | 0.653 |
| P3 | 1 | 2.9 | 0.1 | 0.290 |
| S6 | 1 | 3.82 | 0.188 | 0.718 |
| S14 | 2 | 3.82 | 0.225 | 1.719 |
| S1 | 2 | 3.82 | 0.1 | 0.764 |
| S12 | 1 | 3.82 | 0.225 | 0.860 |
| 17-P5 | 1 | 2.75 | 0.163 | 0.448 |
| P2 | 2 | 2.9 | 0.1 | 0.580 |
| P3 | 1 | 2.9 | 0.1 | 0.290 |
| 18-P5 | 1 | 2.75 | 0.163 | 0.448 |
| P20 | 2 | 2.9 | 0.25 | 1.450 |
| P2 | 2 | 2.9 | 0.1 | 0.580 |
| P4 | 1 | 2.9 | 0.1 | 0.290 |
| S20 | 2 | 3.82 | 0.25 | 1.910 |
| S1 | 1 | 3.82 | 0.1 | 0.382 |
| 19-P5 | 2 | 2.35 | 0.163 | 0.766 |
| P4 | 3 | 2.35 | 0.1 | 0.705 |
| PZ1 | 2 | 2.35 | 0.36 | 1.692 |
| P3 | 1 | 2.35 | 0.1 | 0.235 |
| Total |  |  |  | 109.69 |

**05.10** m2 ENCOFRADO MADERA VIGAS / JÁCENAS DE CUELGUE VISTO (20/06/2022)
4952.91 m2 × 72.51 (74.69 con costes indirectos) = 369932.85
Encofrado y desencofrado de vigas, jácenas o zunchos con cuelgue bajo elemento horizontal (losa, forjado o similar), realizado con realizado con sistema de encofrado GT24 VARIO de PERI SAU, con juntas de hormigonado y despiece de paneles fenólicos nuevos (una única puesta) a aprobar por la dirección facultativa, con correas VSRZ/SRZ/SRU y accesorios de unión (mordazas, correas, tuercas, pasadores de barras roscadas tipo dywidag o equivalentes) formando un conjunto estable y perfectamente aplomado, incluso parte proporcional de agente desmoldante PERI CLEAN o similar, a base de aceites especiales para tablero fenólico, apeos y tapes de madera, retirada de tapones de barras dywidag y reparación de los agujeros con mortero estructural de baja retracción.. Preparado para un acabado visto en el hormigón. Conforme Código Estructural y NTE-EME. Materiales con marcado CE y DdP (Declaración de prestaciones) según Reglamento Europeo (UE) 305/2011.

| Código | Ud | Descripción | Rendimiento | Precio | Importe |
|---|---|---|---|---|---|
| O01OB010 | h | Oficial 1ª encofrador | 0.6 | 22 | 13.20 |
| O01OB020 | h | Ayudante encofrador | 0.6 | 20.99 | 12.59 |
| A08TA050 | h | GRÚA TORRE 40 m FLECHA 1000 kg | 0.05 | 24.83 | 1.24 |
| M13MPA010 | u | Alquiler diario puntal metálico telescópico hasta 3 m altura | 6 | 0.04 | 0.24 |
| M13EM070 | m2 | Tablero contrachapado fenólico 18 mm 1 postura (maquinaria; 18/08/2022) | 1 | 6.24 | 6.24 |
| P01EM260 | m2 | Tabla machihembrada 2,5x9/16 de 22 mm | 1 | 28.8 | 28.80 |
| P01EM290 | m3 | Madera pino encofrar 26 mm | 0.025 | 398.08 | 9.95 |
| P01UC030 | kg | Puntas de acero 20x100 mm cabeza plana | 0.07 | 2.22 | 0.16 |
| P03AAA020 | kg | Alambre atar 1,30 mm | 0.07 | 1.33 | 0.09 |
|  |  | Total |  |  | 72.51 |

| Medición | Uds. | Largo | Alto | Parcial |
|---|---|---|---|---|
| Cubierta de acceso, encofrado perímetro |  |  |  |  |
|  | 1 | 67 | 0.2 | 13.400 |
| Jácenas de acceso |  |  |  |  |
|  | 4 | 12 | 2.5 | 120.000 |
| Jácena eje A |  |  |  |  |
|  | 1 | 21.6 | 3.85 | 83.160 |
| Cubierta de salas en planta de acceso |  |  |  |  |
|  | 1 |  | 276 | 276.000 |
| Cara vertical | 102 | 6.75 | 0.4 | 275.400 |
|  | 2 | 41 | 0.4 | 32.800 |
|  | 1 | 41 | 0.45 | 18.450 |
|  | 2 | 7 | 0.45 | 6.300 |
|  | 1 | 11.8 | 0.45 | 5.310 |
|  | 1 |  | 243 | 243.000 |
| Cara vertical | 90 | 6.75 | 0.4 | 243.000 |
|  | 2 | 36 | 0.4 | 28.800 |
|  | 1 | 36 | 0.45 | 16.200 |
|  | 1 | 6.85 | 0.45 | 3.083 |
|  | 2 | 7 | 0.45 | 6.300 |
| Extremos | 4 | 7 | 1.05 | 29.400 |
| V-CA-3 | 1 | 12 | 1.05 | 12.600 |
| V-CA-8 | 1 | 6.9 | 1.05 | 7.245 |
| Escaleras |  |  |  |  |
|  | 1 |  |  | 1.000 |
|  | 1 |  |  | 1.000 |
| Forjado de cubierta +12,90 |  |  |  |  |
| Perímetro | 1 | 264 | 0.2 | 52.800 |
|  | 12 | 15 | 0.2 | 36.000 |
|  | 24 | 9.5 | 0.2 | 45.600 |
|  | 12 | 3.2 | 0.2 | 7.680 |
|  | 30 | 4.9 | 0.2 | 29.400 |
|  | 14 | 7.8 | 0.2 | 21.840 |
| Apoyo de paneles |  |  |  |  |
|  | 18 | 15.6 | 0.52 | 146.016 |
|  | 2 | 15.6 | 0.31 | 9.672 |
| vigas VA zona alcorques | 20 | 11.68 | 2.1 | 490.560 |
| vigas VT1 id. | 1 | 23.8 | 2.65 | 63.070 |
|  | 1 | 31.15 | 2.6 | 80.990 |
| jardineras, vertical | 1 | 4.75 | 2.8 | 13.300 |
|  | 1 | 15.45 | 2.8 | 43.260 |
|  | 1 | 27.35 | 2.8 | 76.580 |
| descuelgue vigas acceso |  |  |  |  |
| 03-V1 | 1 | 7 | 1.2 | 8.400 |
| V1 | 1 | 4.65 | 1.2 | 5.580 |
| V1P | 1 | 21.4 | 1.2 | 25.680 |
| V1 | 1 | 4.9 | 1.2 | 5.880 |
| V2 | 1 | 11.67 | 1.45 | 16.922 |
| AM1 | 2 | 3.15 | 0.5 | 3.150 |
| 04-V1 | 1 | 7 | 1.2 | 8.400 |
| AM1 | 1 | 3.15 | 0.5 | 1.575 |
| V1 | 1 | 4.65 | 1.2 | 5.580 |
| V1P | 1 | 21.4 | 1.2 | 25.680 |
| V1 | 1 | 4.9 | 1.2 | 5.880 |
| AM1 | 1 | 3.15 | 0.5 | 1.575 |
| 05-06-07-V1 | 3 | 7 | 1.2 | 25.200 |
| V1P' | 3 | 2.65 | 1.45 | 11.528 |
| V1 | 3 | 31.7 | 1.2 | 114.120 |
| V1P' | 3 | 2.65 | 1.45 | 11.528 |
| 08-V1 | 1 | 7 | 1.2 | 8.400 |
| V1P' | 1 | 2.65 | 1.45 | 3.843 |
| V1 | 1 | 31.7 | 1.2 | 38.040 |
| V1P' | 1 | 2.65 | 1.45 | 3.843 |
| V2 | 1 | 11.92 | 1.45 | 17.284 |
| 09-V1 | 1 | 7 | 1.2 | 8.400 |
| V1P' | 1 | 2.65 | 1.45 | 3.843 |
| V1 | 1 | 31.45 | 1.2 | 37.740 |
| AM1 | 1 | 3.15 | 0.5 | 1.575 |
| V1 | 1 | 11.67 | 1.2 | 14.004 |
| 09P-V20 | 1 | 22.25 | 1.5 | 33.375 |
| 10-V5 | 1 | 14.45 | 2.1 | 30.345 |
| V2 | 1 | 22.1 | 1.45 | 32.045 |
| V1 | 1 | 4.55 | 1.2 | 5.460 |
| AM1 | 1 | 3.15 | 0.5 | 1.575 |
| V1 | 1 | 11.67 | 1.2 | 14.004 |
| 11-V1 | 1 | 6.75 | 1.2 | 8.100 |
| AM1 | 1 | 3.15 | 0.5 | 1.575 |
| V1 | 1 | 31.2 | 1.2 | 37.440 |
| AM1 | 1 | 3.15 | 0.5 | 1.575 |
| V2 | 1 | 11.67 | 1.45 | 16.922 |
| 12-V1 | 1 | 6.75 | 1.2 | 8.100 |
| AM1 | 1 | 3.15 | 0.5 | 1.575 |
| V1 | 1 | 4.8 | 1.2 | 5.760 |
| V12 | 1 | 21.6 | 1.2 | 25.920 |
| V1 | 1 | 4.8 | 1.2 | 5.760 |
| AM1 | 1 | 2.9 | 0.5 | 1.450 |
| 13-14-V1 | 2 | 7 | 1.2 | 16.800 |
| V1P' | 2 | 2.65 | 1.45 | 7.685 |
| V1 | 4 | 5 | 1.2 | 24.000 |
| V1P' | 2 | 2.65 | 1.45 | 7.685 |
| 15-V2 | 1 | 6.75 | 1.45 | 9.788 |
| V1P' | 1 | 2.65 | 1.45 | 3.843 |
| V1 | 2 | 5 | 1.2 | 12.000 |
| V1P' | 1 | 2.65 | 1.45 | 3.843 |
| 16-V1P' | 1 | 2.65 | 1.45 | 3.843 |
| V1 | 2 | 5 | 1.2 | 12.000 |
| V1P' | 1 | 2.65 | 1.45 | 3.843 |
| 17-AM1 | 1 | 3.15 | 0.5 | 1.575 |
| V1 | 1 | 4.55 | 1.2 | 5.460 |
| V9 | 1 | 19.57 | 2.3 | 45.011 |
| V1 | 1 | 4.8 | 1.2 | 5.760 |
| AM1 | 1 | 3.15 | 0.5 | 1.575 |
| 18-AM1 | 1 | 2.85 | 0.5 | 1.425 |
| V1-V1P | 1 | 31.2 | 1.2 | 37.440 |
| AM1 | 1 | 3.15 | 0.5 | 1.575 |
| V2 | 1 | 10.97 | 1.45 | 15.907 |
| transversales-v2 | 1 | 4.8 | 1.45 | 6.960 |
| id | 1 | 7.2 | 1.45 | 10.440 |
| id | 1 | 6.75 | 1.45 | 9.788 |
| descuelgue vigas baja |  |  |  |  |
| 02-V7 | 1 | 4.75 | 0.9 | 4.275 |
| V1P | 1 | 44.25 | 1.2 | 53.100 |
| 03-04-05-V7 | 3 | 4.87 | 0.9 | 13.149 |
| V1 | 3 | 6.85 | 1.2 | 24.660 |
| AM1 | 3 | 3.4 | 0.5 | 5.100 |
| V1 | 3 | 30.95 | 1.2 | 111.420 |
| AM1 | 3 | 3.15 | 0.5 | 4.725 |
| V1 | 3 | 11.67 | 1.2 | 42.012 |
| 05-06-07-08-V1 | 4 | 55.9 | 1.2 | 268.320 |
| 09-VR1 | 1 | 9.3 | 1.2 | 11.160 |
| V4 | 1 | 5.07 | 3.1 | 15.717 |
| V1 | 1 | 26.77 | 1.2 | 32.124 |
| AM1 | 1 | 2.65 | 0.5 | 1.325 |
| V1 | 1 | 11.67 | 1.2 | 14.004 |
| 09P-V20 | 1 | 22.25 | 1.5 | 33.375 |
| 10-V1 | 1 | 14.42 | 1.2 | 17.304 |
| V11 | 1 | 7.7 | 2.1 | 16.170 |
| V1 | 1 | 11.67 | 1.2 | 14.004 |
| 11-V1 | 1 | 6.9 | 1.2 | 8.280 |
| V1P' | 1 | 2.65 | 1.45 | 3.843 |
| V1 | 1 | 4.8 | 1.2 | 5.760 |
| V3 | 1 | 4.55 | 2.2 | 10.010 |
| V1P' | 1 | 2.9 | 1.45 | 4.205 |
| VR1 | 1 | 2.25 | 1.2 | 2.700 |
| V5 | 1 | 5.32 | 2.1 | 11.172 |
| V1 | 1 | 4.35 | 1.2 | 5.220 |
| 12-V1 | 1 | 6.9 | 1.2 | 8.280 |
| V1P' | 1 | 2.65 | 1.45 | 3.843 |
| V1 | 1 | 5.05 | 1.2 | 6.060 |
| V14 | 1 | 21.6 | 1.5 | 32.400 |
| V1 | 1 | 5.05 | 1.2 | 6.060 |
| V1P' | 1 | 2.65 | 1.45 | 3.843 |
| V1 | 1 | 2.25 | 1.2 | 2.700 |
| V4 | 1 | 9.67 | 3.1 | 29.977 |
| 13-V1 | 1 | 14.55 | 1.2 | 17.460 |
| V1 | 1 | 9.97 | 1.2 | 11.964 |
| V6 | 1 | 9.6 | 1.2 | 11.520 |
| 14-V1 | 1 | 9.55 | 1.2 | 11.460 |
| V8 | 1 | 5 | 2.4 | 12.000 |
| V8 | 1 | 5.17 | 2.4 | 12.408 |
| V1 | 1 | 4.8 | 1.2 | 5.760 |
| V6 | 1 | 9.6 | 1.2 | 11.520 |
| 15-V1 | 1 | 9.55 | 1.2 | 11.460 |
| V8 | 1 | 5.65 | 2.4 | 13.560 |
| V8 | 1 | 5.65 | 2.4 | 13.560 |
| V1 | 1 | 9.17 | 1.2 | 11.004 |
| V6 | 1 | 4.75 | 1.2 | 5.700 |
| 16-V18 | 1 | 6.73 | 1.6 | 10.768 |
| V1 | 1 | 7.5 | 1.2 | 9.000 |
| V1 | 1 | 19.57 | 1.2 | 23.484 |
| 17-AM1 | 1 | 2.65 | 0.5 | 1.325 |
| V1 | 1 | 4.55 | 1.2 | 5.460 |
| AM1 | 1 | 2.65 | 0.5 | 1.325 |
| V2 | 1 | 16.95 | 1.45 | 24.578 |
| V1 | 1 | 4.8 | 1.2 | 5.760 |
| AM1 | 1 | 2.65 | 0.5 | 1.325 |
| V1 | 1 | 11.67 | 1.2 | 14.004 |
| 18-AM1 | 1 | 2.65 | 0.5 | 1.325 |
| V1 | 1 | 31.7 | 1.2 | 38.040 |
| AM1 | 1 | 2.65 | 0.5 | 1.325 |
| V1 | 1 | 11.67 | 1.2 | 14.004 |
| 19-V17 | 1 | 5.25 | 1.7 | 8.925 |
| V16 | 1 | 6.73 | 0.9 | 6.057 |
| V15 | 1 | 49.42 | 2.35 | 116.137 |
| TRANS. J VML2 | 1 | 7.15 | 2.3 | 16.445 |
| VML2 | 1 | 6.65 | 2.3 | 15.295 |
| AM1 | 1 | 5.15 | 0.5 | 2.575 |
| K-V1 | 1 | 8.3 | 1.2 | 9.960 |
| V6 | 1 | 23.75 | 1.2 | 28.500 |
| VML1 | 1 | 19.2 | 2 | 38.400 |
| Vigas de escaleras | 65 | 4.65 | 0.5 | 151.125 |
| Total |  |  |  | 4952.91 |

**05.11** m3 HORMIGÓN VIGA/JÁCENA HA-30/B/16/XS1 VERT. BOMBA (20/06/2022)
1426.66 m3 × 140.06 (144.26 con costes indirectos) = 205809.97
Hormigón para armar en vigas, jácenas o zunchos y losas planas e inclinadas HA-30/B/16/XS1, elaborado en central, de resistencia característica a compresión 30 MPa (N/mm2), de consistencia blanda, tamaño máximo del árido de 16 mm, , con un contenido de cemento mínimo de 300 kg por metro cúbico y una realación agua cementos máxima de 0,5 en estructuras de edificaciones próximas a la línea de costa (d<5 km), totalmente realizado; i/p.p. de vertido por medio de camión-bomba, vibrado y colocado. Según normas Código Estructural, CTE DB-SE y NTE-EHV. Componentes del hormigón con marcado CE y DdP (Declaración de prestaciones) según Reglamento (UE) 305/2011.

| Código | Ud | Descripción | Rendimiento | Precio | Importe |
|---|---|---|---|---|---|
| A03VB090 | m3 | VERTIDO HORMIGÓN CON BOMBA EN VIGAS / JÁCENAS (20/06/2022) | 1 | 56.31 | 56.31 |
| P01HAV240 | m3 | Hormigón HA-25/B/20/XS1 central (material; 18/08/2022) | 1.08 | 77.55 | 83.75 |
|  |  | Total |  |  | 140.06 |

| Medición | Uds. | Largo | Ancho | Alto | Parcial |
|---|---|---|---|---|---|
| PLANTA ACCESO |  |  |  |  |  |
| forj.dentro perímetro | 1 | 5018 |  | 0.31 | 1555.580 |
| descontar pl. alv. | -1 | 3405 |  | 0.31 | -1055.550 |
| descontar huecos | -1 | 12.3 |  | 0.31 | -3.813 |
|  | -1 | 11.7 |  | 0.31 | -3.627 |
|  | -1 | 11.7 |  | 0.31 | -3.627 |
|  | -1 | 11.4 |  | 0.31 | -3.534 |
|  | -1 | 11.7 |  | 0.31 | -3.627 |
|  | -1 | 11.7 |  | 0.31 | -3.627 |
|  | -1 | 11.7 |  | 0.31 | -3.627 |
|  | -1 | 12.3 |  | 0.31 | -3.813 |
|  | -1 | 4.3 |  | 0.31 | -1.333 |
|  | -1 | 32.4 |  | 0.31 | -10.044 |
|  | -1 | 666.3 |  | 0.31 | -206.553 |
|  | -1 | 11.6 |  | 0.31 | -3.596 |
|  | -1 | 4.3 |  | 0.31 | -1.333 |
|  | -1 | 12.3 |  | 0.31 | -3.813 |
|  | -1 | 11.7 |  | 0.31 | -3.627 |
|  | -1 | 11.7 |  | 0.31 | -3.627 |
|  | -1 | 11.4 |  | 0.31 | -3.534 |
|  | -1 | 11.7 |  | 0.31 | -3.627 |
|  | -1 | 11.7 |  | 0.31 | -3.627 |
|  | -1 | 11.7 |  | 0.31 | -3.627 |
|  | -1 | 12.3 |  | 0.31 | -3.813 |
| tram.vert.jardineras | 1 | 8.4 | 0.25 | 1 | 2.100 |
|  | 1 | 9.75 | 0.25 | 1 | 2.438 |
|  | 1 | 54.5 | 0.25 | 1 | 13.625 |
|  | 1 | 42.85 | 0.25 | 1 | 10.713 |
|  | 1 | 14 | 0.25 | 1 | 3.500 |
|  | 1 | 6 | 0.25 | 1 | 1.500 |
| voladizo | 1 | 47.8 |  | 0.2 | 9.560 |
|  | 1 | 21.7 |  | 0.052 | 1.128 |
| losas zona alcorques,losa sup | 1 | 349.3 |  | 0.15 | 52.395 |
|  | 1 | 495.3 |  | 0.15 | 74.295 |
| descontar alcorques | -10 | 7.4 |  | 0.15 | -11.100 |
| jardineras, vertical | 1 | 4.75 | 0.2 | 0.9 | 0.855 |
|  | 1 | 15.45 | 0.2 | 0.9 | 2.781 |
|  | 1 | 27.35 | 0.2 | 0.9 | 4.923 |
| losa inferior | 1 | 268.3 |  | 0.23 | 61.709 |
|  | 1 | 414.4 |  | 0.23 | 95.312 |
| descontar zonas sin losa | -8 | 22.8 |  | 0.23 | -41.952 |
| vigas VA zona alcorques | 20 | 11.68 | 0.25 | 0.9 | 52.560 |
| vigas VT1 id. | 1 | 23.8 | 0.25 | 0.9 | 5.355 |
|  | 1 | 31.15 | 0.25 | 0.9 | 7.009 |
| losas en núcleos | 1 | 12.3 |  | 0.22 | 2.706 |
|  | 1 | 11.7 |  | 0.22 | 2.574 |
|  | 1 | 11.7 |  | 0.22 | 2.574 |
|  | 1 | 11.7 |  | 0.22 | 2.574 |
|  | 1 | 11.7 |  | 0.22 | 2.574 |
|  | 1 | 12.3 |  | 0.22 | 2.706 |
|  | 1 | 11.7 |  | 0.22 | 2.574 |
|  | 1 | 11.7 |  | 0.22 | 2.574 |
|  | 1 | 11.4 |  | 0.22 | 2.508 |
|  | 1 | 11.7 |  | 0.22 | 2.574 |
|  | 1 | 11.7 |  | 0.22 | 2.574 |
|  | 1 | 12.3 |  | 0.22 | 2.706 |
| Desvíos de pantallas | 16 | 3.2 | 0.6 | 0.66 | 20.275 |
| Techos de acceso | 14 | 7.2 | 3.15 | 0.15 | 47.628 |
|  | 14 | 7.2 | 0.25 | 0.15 | 3.780 |
|  | 4 | 4.9 | 5.3 | 0.15 | 15.582 |
|  | 4 | 4.9 | 0.25 | 0.15 | 0.735 |
| Losa sobre CT | 1 | 5 | 5 | 0.25 | 6.250 |
| descuelgue vigas |  |  |  |  |  |
| 03-V1 | 1 | 7 | 0.181 |  | 1.267 |
| V1 | 1 | 4.65 | 0.181 |  | 0.842 |
| V1P | 1 | 21.4 | 0.181 |  | 3.873 |
| V1 | 1 | 4.9 | 0.181 |  | 0.887 |
| V2 | 1 | 11.67 | 0.139 |  | 1.622 |
| AM1 | 2 | 3.15 | 0.03 |  | 0.189 |
| 04-V1 | 1 | 7 | 0.181 |  | 1.267 |
| AM1 | 1 | 3.15 | 0.03 |  | 0.095 |
| V1 | 1 | 4.65 | 0.181 |  | 0.842 |
| V1P | 1 | 21.4 | 0.181 |  | 3.873 |
| V1 | 1 | 4.9 | 0.181 |  | 0.887 |
| AM1 | 1 | 3.15 | 0.03 |  | 0.095 |
| 05-06-07-V1 | 3 | 7 | 0.181 |  | 3.801 |
| V1P' | 3 | 2.65 | 0.245 |  | 1.948 |
| V1 | 3 | 31.7 | 0.181 |  | 17.213 |
| V1P' | 3 | 2.65 | 0.245 |  | 1.948 |
| 08-V1 | 1 | 7 | 0.181 |  | 1.267 |
| V1P' | 1 | 2.65 | 0.245 |  | 0.649 |
| V1 | 1 | 31.7 | 0.181 |  | 5.738 |
| V1P' | 1 | 2.65 | 0.245 |  | 0.649 |
| V2 | 1 | 11.92 | 0.139 |  | 1.657 |
| 09-V1 | 1 | 7 | 0.181 |  | 1.267 |
| V1P' | 1 | 2.65 | 0.245 |  | 0.649 |
| V1 | 1 | 31.45 | 0.181 |  | 5.692 |
| AM1 | 1 | 3.15 | 0.03 |  | 0.095 |
| V1 | 1 | 11.67 | 0.181 |  | 2.112 |
| 09P-V20 | 1 | 22.25 | 0.139 |  | 3.093 |
| 10-V5 | 1 | 14.45 | 0.365 |  | 5.274 |
| V2 | 1 | 22.1 | 0.139 |  | 3.072 |
| V1 | 1 | 4.55 | 0.181 |  | 0.824 |
| AM1 | 1 | 3.15 | 0.03 |  | 0.095 |
| V1 | 1 | 11.67 | 0.181 |  | 2.112 |
| 11-V1 | 1 | 6.75 | 0.181 |  | 1.222 |
| AM1 | 1 | 3.15 | 0.03 |  | 0.095 |
| V1 | 1 | 31.2 | 0.181 |  | 5.647 |
| AM1 | 1 | 3.15 | 0.03 |  | 0.095 |
| V2 | 1 | 11.67 | 0.139 |  | 1.622 |
| 12-V1 | 1 | 6.75 | 0.181 |  | 1.222 |
| AM1 | 1 | 3.15 | 0.03 |  | 0.095 |
| V1 | 1 | 4.8 | 0.181 |  | 0.869 |
| V12 | 1 | 21.6 | 0.168 |  | 3.629 |
| V1 | 1 | 4.8 | 0.181 |  | 0.869 |
| AM1 | 1 | 2.9 | 0.03 |  | 0.087 |
| 13-14-V1 | 2 | 7 | 0.181 |  | 2.534 |
| V1P' | 2 | 2.65 | 0.245 |  | 1.299 |
| V1 | 4 | 5 | 0.181 |  | 3.620 |
| V1P' | 2 | 2.65 | 0.245 |  | 1.299 |
| 15-V2 | 1 | 6.75 | 0.139 |  | 0.938 |
| V1P' | 1 | 2.65 | 0.245 |  | 0.649 |
| V1 | 2 | 5 | 0.181 |  | 1.810 |
| V1P' | 1 | 2.65 | 0.245 |  | 0.649 |
| 16-V1P' | 1 | 2.65 | 0.245 |  | 0.649 |
| V1 | 2 | 5 | 0.181 |  | 1.810 |
| V1P' | 1 | 2.65 | 0.245 |  | 0.649 |
| 17-AM1 | 1 | 3.15 | 0.03 |  | 0.095 |
| V1 | 1 | 4.55 | 0.181 |  | 0.824 |
| V9 | 1 | 19.57 | 0.289 |  | 5.656 |
| V1 | 1 | 4.8 | 0.181 |  | 0.869 |
| AM1 | 1 | 3.15 | 0.03 |  | 0.095 |
| 18-AM1 | 1 | 2.85 | 0.03 |  | 0.086 |
| V1-V1P | 1 | 31.2 | 0.181 |  | 5.647 |
| AM1 | 1 | 3.15 | 0.03 |  | 0.095 |
| V2 | 1 | 10.97 | 0.139 |  | 1.525 |
| transversales-v2 | 1 | 4.8 | 0.139 |  | 0.667 |
| id | 1 | 7.2 | 0.139 |  | 1.001 |
| id | 1 | 6.75 | 0.139 |  | 0.938 |
| --- |  |  |  |  |  |
| Viga sección ZB | 2 | 29 | 0.05 |  | 2.900 |
| LOSA RAMPA PEATONAL | 1 | 145.1 | 1.04 | 0.2 | 30.181 |
| PLANTA BAJA |  |  |  |  |  |
| forj.perim (no inluye losa 19-20) | 1 | 6420 |  | 0.31 | 1990.200 |
| descontar pl. alveolar | -1 | 4870 |  | 0.31 | -1509.700 |
| id. 30+10 | -1 | 129 |  | 0.31 | -39.990 |
| descontar huecos | -2 | 12.3 |  | 0.31 | -7.626 |
|  | -1 | 9 |  | 0.31 | -2.790 |
|  | -1 | 45.6 |  | 0.31 | -14.136 |
|  | -1 | 157 |  | 0.31 | -48.670 |
|  | -1 | 666.3 |  | 0.31 | -206.553 |
|  | -2 | 12.3 |  | 0.31 | -7.626 |
|  | -1 | 4.1 |  | 0.31 | -1.271 |
|  | -2 | 11.7 |  | 0.31 | -7.254 |
| LOSA 19-20 | 1 | 268.3 |  | 0.27 | 72.441 |
|  | 1 | 31.9 |  | 0.18 | 5.742 |
| losas núcleos | 2 | 11.7 |  | 0.22 | 5.148 |
| descuelgue vigas |  |  |  |  |  |
| 02-V7 | 1 | 4.75 | 0.121 |  | 0.575 |
| V1P | 1 | 44.25 | 0.181 |  | 8.009 |
| 03-04-05-V7 | 3 | 4.87 | 0.121 |  | 1.768 |
| V1 | 3 | 6.85 | 0.181 |  | 3.720 |
| AM1 | 3 | 3.4 | 0.03 |  | 0.306 |
| V1 | 3 | 30.95 | 0.181 |  | 16.806 |
| AM1 | 3 | 3.15 | 0.03 |  | 0.284 |
| V1 | 3 | 11.67 | 0.181 |  | 6.337 |
| 05-06-07-08-V1 | 4 | 55.9 | 0.181 |  | 40.472 |
| 09-VR1 | 1 | 9.3 | 0.156 |  | 1.451 |
| V4 | 1 | 5.07 | 0.479 |  | 2.429 |
| V1 | 1 | 26.77 | 0.181 |  | 4.845 |
| AM1 | 1 | 2.65 | 0.03 |  | 0.080 |
| V1 | 1 | 11.67 | 0.181 |  | 2.112 |
| 09P-V20 | 1 | 22.25 | 0.139 |  | 3.093 |
| 10-V1 | 1 | 14.42 | 0.181 |  | 2.610 |
| V11 | 1 | 7.7 | 0.32 |  | 2.464 |
| V1 | 1 | 11.67 | 0.181 |  | 2.112 |
| 11-V1 | 1 | 6.9 | 0.181 |  | 1.249 |
| V1P' | 1 | 2.65 | 0.245 |  | 0.649 |
| V1 | 1 | 4.8 | 0.181 |  | 0.869 |
| V3 | 1 | 4.55 | 0.333 |  | 1.515 |
| V1P' | 1 | 2.9 | 0.245 |  | 0.711 |
| VR1 | 1 | 2.25 | 0.156 |  | 0.351 |
| V5 | 1 | 5.32 | 0.361 |  | 1.921 |
| V1 | 1 | 4.35 | 0.181 |  | 0.787 |
| 12-V1 | 1 | 6.9 | 0.181 |  | 1.249 |
| V1P' | 1 | 2.65 | 0.245 |  | 0.649 |
| V1 | 1 | 5.05 | 0.181 |  | 0.914 |
| V14 | 1 | 21.6 | 0.168 |  | 3.629 |
| V1 | 1 | 5.05 | 0.181 |  | 0.914 |
| V1P' | 1 | 2.65 | 0.181 |  | 0.480 |
| V1 | 1 | 2.25 | 0.181 |  | 0.407 |
| V4 | 1 | 9.67 | 0.479 |  | 4.632 |
| 13-V1 | 1 | 14.55 | 0.181 |  | 2.634 |
| V1 | 1 | 9.97 | 0.181 |  | 1.805 |
| V6 | 1 | 9.6 | 0.166 |  | 1.594 |
| 14-V1 | 1 | 9.55 | 0.181 |  | 1.729 |
| V8 | 1 | 5 | 0.358 |  | 1.790 |
| V8 | 1 | 5.17 | 0.358 |  | 1.851 |
| V1 | 1 | 4.8 | 0.181 |  | 0.869 |
| V6 | 1 | 9.6 | 0.166 |  | 1.594 |
| 15-V1 | 1 | 9.55 | 0.181 |  | 1.729 |
| V8 | 1 | 5.65 | 0.358 |  | 2.023 |
| V8 | 1 | 5.65 | 0.358 |  | 2.023 |
| V1 | 1 | 9.17 | 0.181 |  | 1.660 |
| V6 | 1 | 4.75 | 0.166 |  | 0.789 |
| 16-V18 | 1 | 6.73 | 0.233 |  | 1.568 |
| V1 | 1 | 7.5 | 0.181 |  | 1.358 |
| V1 | 1 | 19.57 | 0.181 |  | 3.542 |
| 17-AM1 | 1 | 2.65 | 0.03 |  | 0.080 |
| V1 | 1 | 4.55 | 0.181 |  | 0.824 |
| AM1 | 1 | 2.65 | 0.03 |  | 0.080 |
| V2 | 1 | 16.95 | 0.139 |  | 2.356 |
| V1 | 1 | 4.8 | 0.181 |  | 0.869 |
| AM1 | 1 | 2.65 | 0.03 |  | 0.080 |
| V1 | 1 | 11.67 | 0.181 |  | 2.112 |
| 18-AM1 | 1 | 2.65 | 0.03 |  | 0.080 |
| V1 | 1 | 31.7 | 0.181 |  | 5.738 |
| AM1 | 1 | 2.65 | 0.03 |  | 0.080 |
| V1 | 1 | 11.67 | 0.181 |  | 2.112 |
| 19-V17 | 1 | 5.25 | 0.363 |  | 1.906 |
| V16 | 1 | 6.73 | 0.224 |  | 1.508 |
| V15 | 1 | 49.42 | 0.328 |  | 16.210 |
| TRANS. J VML2 | 1 | 7.15 | 0.51 |  | 3.647 |
| VML2 | 1 | 6.65 | 0.51 |  | 3.392 |
| AM1 | 1 | 5.15 | 0.03 |  | 0.155 |
| K-V1 | 1 | 8.3 | 0.181 |  | 1.502 |
| V6 | 1 | 23.75 | 0.166 |  | 3.943 |
| VML1 | 1 | 19.2 | 0.305 |  | 5.856 |
| VM1 | 1 |  | 0.3 | 21 | 6.300 |
| Celosías |  |  |  |  |  |
| Eje 19 | 3 | 57.1 | 1 | 0.15 | 25.695 |
| Eje 2 | 3 | 57.1 | 1 | 0.15 | 25.695 |
| Eje A | 3 | 46.5 | 1 | 0.15 | 20.925 |
| Eje K | 3 | 103.9 | 1 | 0.15 | 46.755 |
| Montante en celosía | 196 | 0.6 | 0.15 | 0.75 | 13.230 |
| Vigas de escaleras | 65 | 4.65 | 0.2 | 0.15 | 9.068 |
| Total |  |  |  |  | 1426.66 |

**05.12** m2 ENCOF. / DESENCOF. LOSA HORM. HORIZONTAL VISTO (20/06/2022)
3101.99 m2 × 35.85 (36.93 con costes indirectos) = 114556.49
Encofrado y desencofrado de losa de hormigón horizontal (plana) con sistema metálico recuperable mediante entablado continuo; formado por elementos de apeo, elementos de encofrado recuperables, tableros de madera de encofrar rechapados con tablero fenólico de 18 mm y puntales realizado con sistema de encofrado SKYDECK de PERI SAU, despiece de paneles fenólicos nuevos (una única puesta) a aprobar por la dirección facultativa, formando un conjunto estable y perfectamente aplomado, incluso parte proporcional de agente desmoldante PERI CLEAN o similar, a base de aceites especiales para tablero fenólico, apeos y tapes de madera. Conforme Código Estructural y NTE-EME. Materiales con marcado CE y DdP (Declaración de prestaciones) según Reglamento Europeo (UE) 305/2011.

| Código | Ud | Descripción | Rendimiento | Precio | Importe |
|---|---|---|---|---|---|
| O01OB010 | h | Oficial 1ª encofrador | 0.3 | 22 | 6.60 |
| O01OB020 | h | Ayudante encofrador | 0.3 | 20.99 | 6.30 |
| A08TA050 | h | GRÚA TORRE 40 m FLECHA 1000 kg | 0.2 | 24.83 | 4.97 |
| A07PF020 | m2 | ALQUILER DIARIO SIST. ENCOFRADO PLANO RECUP. LOSA (18/08/2022) | 1 | 4.53 | 4.53 |
| S02I025 | m2 | RED SEGURIDAD BAJO ENCOFRADO FORJADO (20/06/2022) | 1 | 4.18 | 4.18 |
| M13EQA230 | u | Alq. mensual tabica de canto metálica 1000x300 mm (maquinaria; 18/08/2022) | 0.4 | 2.22 | 0.89 |
| M13EM070 | m2 | Tablero contrachapado fenólico 18 mm 1 postura | 1 | 6.24 | 6.24 |
| P01EM205 | m3 | Tabloncillo pino 2,50/5500x205x55 (material; 18/08/2022) | 0.002 | 359.17 | 0.72 |
| P01EM225 | m3 | Tabla pino 2,00/2,50 m de 26 mm (material; 18/08/2022) | 0.002 | 356.08 | 0.71 |
| P01UC030 | kg | Puntas de acero 20x100 mm cabeza plana | 0.2 | 2.22 | 0.44 |
| P03AAA020 | kg | Alambre atar 1,30 mm | 0.2 | 1.33 | 0.27 |
|  |  | Total |  |  | 35.85 |

| Medición | Uds. | Largo | Ancho | Alto | Parcial |
|---|---|---|---|---|---|
| PLANTA ACCESO |  |  |  |  |  |
| losas quebradas | 1 | 57 |  |  | 57.00 |
|  | 1 | 100 |  |  | 100.00 |
|  | 1 | 70 |  |  | 70.00 |
|  | 1 | 160 |  |  | 160.00 |
| losa superior alcorques | 1 | 335 |  |  | 335.00 |
|  | 1 | 475 |  |  | 475.00 |
| descontar alcorques | -10 | 5 |  |  | -50.00 |
| losas núcleos | 12 | 15 |  |  | 180.00 |
| voladizo | 1 | 50 |  |  | 50.00 |
| losa inferior alcorques | 1 | 250 |  |  | 250.00 |
|  | 1 | 392 |  |  | 392.00 |
| rampa peatonal | 1 | 145 |  | 1.04 | 150.80 |
| PLANTA BAJA |  |  |  |  |  |
| núcleos | 2 | 15 |  |  | 30.00 |
| rampas interiores | 1 | 24 |  | 1.04 | 24.96 |
|  | 1 | 112 |  | 1.02 | 114.24 |
| losa 19-20 | 1 | 250 |  |  | 250.00 |
| Cubierta de acceso, encofrado perímetro |  |  |  |  |  |
|  | 1 | 67 |  | 0.2 | 13.40 |
| Losas de cubierta de acceso |  |  |  |  |  |
|  | 8 | 7.15 | 2.65 |  | 151.58 |
|  | 6 | 7.1 | 2.65 |  | 112.89 |
|  | 10 | 4.4 | 2.65 |  | 116.60 |
|  | 2 | 4.3 | 2.65 |  | 22.79 |
|  | 4 | 2.7 | 4.8 |  | 51.84 |
| Laterales | 10 | 4.4 | 0.15 |  | 6.60 |
|  | 2 | 4.3 | 0.15 |  | 1.29 |
|  | 8 | 2.7 | 0.15 |  | 3.24 |
|  | 8 | 4.8 | 0.15 |  | 5.76 |
| Losa sobre CT | 1 | 5 | 5 |  | 25.00 |
|  | 2 | 5 |  | 0.2 | 2.00 |
| Total |  |  |  |  | 3101.99 |

**05.13** m2 FORJ. PLACA ALVEOLAR PRET. 25+6 cm HA-30/B/16/XS1 (27/06/2014)
8640.67 m2 × 71 (73.13 con costes indirectos) = 631892.20
Forjado formado por placa alveolar de hormigón pretensado de 25 cm de canto, para luces y cargas indicadas en planos, con relleno de juntas entre placas y con capa de compresión de hormigón HA-30/B/16/XS1 de 6 cm de espesor, (sin incluir armado de mallazo). Montado sobre estructura o muros portantes (no incluida) incluso banda elastomérica de apoyo sobre estructura. Totalmente terminado; i/p.p. de conectores, apeos (hasta un 30% de la superficie de forjado), perchas para formación de huecos, montaje de placas con grúa telescópica, vertido, vibrado y curado de hormigón, con una resistencia a fuego R120. Conforme a EFHE, Código Estructural y CTE DB-SE.
Medición según superficie real ocupada en planta por las placas alveolares. No incluye p.p. de vigas ni de pilares. Placa alveolar de hormigón pretensado, componentes del hormigón y acero con marcado CE y DdP (Declaración de prestaciones) según Reglamento (UE) 305/2011.

| Código | Ud | Descripción | Rendimiento | Precio | Importe |
|---|---|---|---|---|---|
| O01OA090 | h | Cuadrilla A (mano de obra; 12/10/2022) | 0.25 | 52.18 | 13.05 |
| A08AH050 | h | GRÚA TELESCÓPICA AUTOPROPULSADA 50 t (12/08/2022) | 0.04 | 106 | 4.24 |
| E05FEP010 | m2 | ENCOFRADO FORJADO PLACA PREFABRICADA (12/08/2022) | 0.3 | 9.55 | 2.87 |
| PN.P03ELI060X | m2 | Placa alveolar hormig. pret. 25 Q=1600 kg/m2 (material; 12/08/2022) | 1.02 | 38.03 | 38.79 |
| A03VG070 | m3 | VERTIDO HORMIGÓN CON GRÚA EN FORJADOS (20/06/2022) | 0.1 | 20.89 | 2.09 |
| PN.P01HAT100W | m3 | Hormigón HA-30/B/16/XS1 central | 0.11 | 84.65 | 9.31 |
| PN.P01FJ400X | m. | junta elástica 1000x50x5 (material; 27/06/2014) | 0.35 | 1.85 | 0.65 |
|  |  | Total |  |  | 71 |

| Medición | Uds. | Largo | Ancho | Parcial |
|---|---|---|---|---|
| PLANTA ACCESO | 1 | 24.7 |  | 24.70 |
|  | 1 | 230.3 |  | 230.30 |
|  | 1 | 56.4 |  | 56.40 |
|  | 1 | 84.6 |  | 84.60 |
|  | 1 | 28.2 |  | 28.20 |
|  | 1 | 311 |  | 311.00 |
|  | 1 | 136.8 |  | 136.80 |
|  | 1 | 26.7 |  | 26.70 |
|  | 1 | 308.9 |  | 308.90 |
|  | 1 | 136.8 |  | 136.80 |
|  | 1 | 26.7 |  | 26.70 |
|  | 1 | 397.4 |  | 397.40 |
|  | 1 | 50.9 |  | 50.90 |
|  | 1 | 17.6 |  | 17.60 |
|  | 1 | 46.7 |  | 46.70 |
|  | 1 | 15.7 |  | 15.70 |
|  | 1 | 26.1 |  | 26.10 |
|  | 1 | 397.4 |  | 397.40 |
|  | 1 | 21.4 |  | 21.40 |
|  | 1 | 102 |  | 102.00 |
|  | 1 | 21.4 |  | 21.40 |
|  | 1 | 29.4 |  | 29.40 |
|  | 1 | 41.6 |  | 41.60 |
|  | 1 | 51.5 |  | 51.50 |
|  | 1 | 98.7 |  | 98.70 |
|  | 1 | 18.7 |  | 18.70 |
|  | 1 | 20 |  | 20.00 |
|  | 1 | 26.7 |  | 26.70 |
|  | 1 | 51.5 |  | 51.50 |
|  | 1 | 98.7 |  | 98.70 |
|  | 1 | 18.7 |  | 18.70 |
|  | 1 | 20 |  | 20.00 |
|  | 1 | 51.8 |  | 51.80 |
|  | 1 | 51.8 |  | 51.80 |
|  | 1 | 19.7 |  | 19.70 |
|  | 1 | 108.6 |  | 108.60 |
|  | 1 | 230.3 |  | 230.30 |
| RAMPA BAJA-ACC | 1 | 192.4 | 1.05 | 202.02 |
| PLANTA BAJA | 1 | 168.5 |  | 168.50 |
|  | 1 | 68.1 |  | 68.10 |
|  | 1 | 331.5 |  | 331.50 |
|  | 1 | 55 |  | 55.00 |
|  | 1 | 144.5 |  | 144.50 |
|  | 1 | 55 |  | 55.00 |
|  | 1 | 401.8 |  | 401.80 |
|  | 1 | 248.3 |  | 248.30 |
|  | 1 | 399 |  | 399.00 |
|  | 1 | 248.3 |  | 248.30 |
|  | 1 | 138.2 |  | 138.20 |
|  | 1 | 334.8 |  | 334.80 |
|  | 1 | 50.9 |  | 50.90 |
|  | 1 | 18.9 |  | 18.90 |
|  | 1 | 45.8 |  | 45.80 |
|  | 1 | 19.6 |  | 19.60 |
|  | 1 | 69.1 |  | 69.10 |
|  | 1 | 51.8 |  | 51.80 |
|  | 1 | 103.7 |  | 103.70 |
|  | 1 | 42.7 |  | 42.70 |
|  | 1 | 19.4 |  | 19.40 |
|  | 1 | 107.8 |  | 107.80 |
|  | 1 | 20 |  | 20.00 |
|  | 1 | 30 |  | 30.00 |
|  | 1 | 137.3 |  | 137.30 |
|  | 1 | 103 |  | 103.00 |
|  | 1 | 85.4 |  | 85.40 |
|  | 1 | 64.1 |  | 64.10 |
|  | 1 | 34.3 |  | 34.30 |
|  | 1 | 100.8 |  | 100.80 |
|  | 1 | 103 |  | 103.00 |
|  | 1 | 85.4 |  | 85.40 |
|  | 1 | 64.1 |  | 64.10 |
|  | 1 | 138.2 |  | 138.20 |
|  | 1 | 51.8 |  | 51.80 |
|  | 1 | 55 |  | 55.00 |
|  | 1 | 20.4 |  | 20.40 |
|  | 1 | 4 |  | 4.00 |
|  | 1 | 111.4 |  | 111.40 |
|  | 1 | 330.5 |  | 330.50 |
|  | 1 | 209.1 |  | 209.10 |
| RAMPA SOT-BAJ | 1 | 155 | 1.05 | 162.75 |
| Total |  |  |  | 8640.67 |

**05.14** m2 FORJ. PLACA ALVEOLAR PRET. 15+5 cm HA-30/B/16/XS1 (27/06/2014)
3884.2 m2 × 61.49 (63.33 con costes indirectos) = 245986.39
Forjado formado por placa alveolar de hormigón pretensado de 15 cm de canto, para luces y cargas indicadas en planos, con relleno de juntas entre placas y con capa de compresión de hormigón HA-30/B/16/XS1 de 5 cm de espesor, (sin incluir armado de mallazo). Montado sobre estructura o muros portantes (no incluida) incluso banda elastomérica de apoyo sobre estructura. Totalmente terminado; i/p.p. de conectores, apeos (hasta un 30% de la superficie de forjado), perchas para formación de huecos, montaje de placas con grúa telescópica, vertido, vibrado y curado de hormigón, con una resistencia a fuego R90. Conforme a EFHE, Código Estructural y CTE DB-SE. Medición según superficie real ocupada en planta por las placas alveolares. No incluye p.p. de vigas ni de pilares. Placa alveolar de hormigón pretensado, componentes del hormigón y acero con marcado CE y DdP (Declaración de prestaciones) según Reglamento (UE) 305/2011.

| Código | Ud | Descripción | Rendimiento | Precio | Importe |
|---|---|---|---|---|---|
| O01OA090 | h | Cuadrilla A | 0.25 | 52.18 | 13.05 |
| A08AH050 | h | GRÚA TELESCÓPICA AUTOPROPULSADA 50 t | 0.04 | 106 | 4.24 |
| E05FEP010 | m2 | ENCOFRADO FORJADO PLACA PREFABRICADA | 0.3 | 9.55 | 2.87 |
| PN.P03ELC040X | m2 | Placa alveolar hormig. pret. 15+5 cm (material; 18/08/2022) | 1.02 | 31.81 | 32.45 |
| A03VG070 | m3 | VERTIDO HORMIGÓN CON GRÚA EN FORJADOS | 0.07 | 20.89 | 1.46 |
| PN.P01HAT100W | m3 | Hormigón HA-30/B/16/XS1 central | 0.08 | 84.65 | 6.77 |
| PN.P01FJ400X | m. | junta elástica 1000x50x5 | 0.35 | 1.85 | 0.65 |
|  |  | Total |  |  | 61.49 |

| Medición | Uds. | Alto | Parcial |
|---|---|---|---|
| Planta cubierta acceso |  |  |  |
|  | 1 | 49 | 49.00 |
|  | 2 | 92.8 | 185.60 |
| Planta cota +9,50 |  |  |  |
|  | 19 | 6.7 | 127.30 |
|  | 1 | 8.1 | 8.10 |
|  | 2 | 6 | 12.00 |
|  | 1 | 13 | 13.00 |
|  | 4 | 22.8 | 91.20 |
|  | 14 | 35 | 490.00 |
|  | 14 | 17.9 | 250.60 |
|  | 12 | 21 | 252.00 |
|  | 12 | 5.5 | 66.00 |
| Forjado de cubierta |  |  |  |
|  | 2 | 36.1 | 72.20 |
|  | 2 | 52.5 | 105.00 |
|  | 2 | 6.1 | 12.20 |
|  | 1 | 115.7 | 115.70 |
|  | 4 | 125.3 | 501.20 |
|  | 1 | 122.4 | 122.40 |
|  | 10 | 17.6 | 176.00 |
|  | 20 | 3.9 | 78.00 |
|  | 10 | 26.5 | 265.00 |
|  | 10 | 2.5 | 25.00 |
|  | 10 | 14.3 | 143.00 |
|  | 36 | 3.6 | 129.60 |
|  | 12 | 17.6 | 211.20 |
|  | 5 | 5.3 | 26.50 |
|  | 2 | 12.2 | 24.40 |
|  | 1 | 8.7 | 8.70 |
|  | 1 | 3 | 3.00 |
|  | 2 | 7.5 | 15.00 |
|  | 1 | 11.2 | 11.20 |
|  | 1 | 262.1 | 262.10 |
|  | 2 | 16 | 32.00 |
| Total |  |  | 3884.2 |

**05.15** m2 FORJ. PLACA ALVEOLAR PRET. 30+10 cm HA-30/B/16/XS1 (27/06/2014)
129 m2 × 87.64 (90.27 con costes indirectos) = 11644.83
Forjado formado por placa alveolar de hormigón pretensado de 30 cm de canto, para luces y cargas indicadas en planos, con relleno de juntas entre placas y con capa de compresión de hormigón HA-30/B/16/XS1 de 10 cm de espesor, (sin incluir armado de mallazo). Montado sobre estructura o muros portantes (no incluida) incluso banda elastomérica de apoyo sobre estructura. Totalmente terminado; i/p.p. de conectores, apeos (hasta un 30% de la superficie de forjado), perchas para formación de huecos, montaje de placas con grúa telescópica, vertido, vibrado y curado de hormigón, con una resistencia a fuego R120. Conforme a EFHE, Código Estructural y CTE DB-SE. Medición según superficie real ocupada en planta por las placas alveolares. No incluye p.p. de vigas ni de pilares. Placa alveolar de hormigón pretensado, componentes del hormigón y acero con marcado CE y DdP (Declaración de prestaciones) según Reglamento (UE) 305/2011.

| Código | Ud | Descripción | Rendimiento | Precio | Importe |
|---|---|---|---|---|---|
| O01OA090 | h | Cuadrilla A | 0.26 | 52.18 | 13.57 |
| A08AH050 | h | GRÚA TELESCÓPICA AUTOPROPULSADA 50 t | 0.04 | 106 | 4.24 |
| E05FEP010 | m2 | ENCOFRADO FORJADO PLACA PREFABRICADA | 0.3 | 9.55 | 2.87 |
| PN.P03ELO040X | m2 | Placa alveolar hormig. pret. 30+10 cm (material; 18/08/2022) | 1.02 | 49.34 | 50.33 |
| A03VB070 | m3 | VERTIDO HORMIGÓN CON BOMBA EN FORJADOS (20/06/2022) | 0.12 | 39.31 | 4.72 |
| PN.P01HAT100W | m3 | Hormigón HA-30/B/16/XS1 central | 0.133 | 84.65 | 11.26 |
| PN.P01FJ400X | m. | junta elástica 1000x50x5 | 0.35 | 1.85 | 0.65 |
|  |  | Total |  |  | 87.64 |

| Medición | Uds. | Largo | Parcial |
|---|---|---|---|
| MUELLE | 1 | 129 | 129.00 |
| Total |  |  | 129 |

**05.16** m2 MALLA ELECTROSOLDADA B 500 SD/T #200x200x6 mm (12/07/2022)
14397.84 m2 × 3.27 (3.37 con costes indirectos) = 48520.72
Malla electrosoldada de barras de acero corrugado B 500 SD/T de D=6 mm, formando trama en cuadrícula de #200x200 mm, fabricada conforme a UNE 36092:2014, UNE 36061:2014, UNE 36060:2014, UNE-EN 10080:2006 y UNE 36099:1996, suministrada en paneles de dimensiones aprox. 6,00x2,20 m de medidas totales con bandas laterales de solape (malla simple ahorro); colocada en obra, i/p.p. de alambre de atar. Conforme a Código Estructural y CTE DB-SE-A. Barras de acero con marcado CE y DdP (Declaración de prestaciones) según Reglamento Europeo (UE) 305/2011.

| Código | Ud | Descripción | Rendimiento | Precio | Importe |
|---|---|---|---|---|---|
| O01OB030 | h | Oficial 1ª ferralla | 0.01 | 22 | 0.22 |
| O01OB040 | h | Ayudante ferralla | 0.01 | 20.99 | 0.21 |
| PN.P03AMV020 | m2 | Malla electrosoldada B500 SD/T #200x200x6 mm - 2,200 kg/m2 (material; 18/08/2022) | 1.267 | 2.22 | 2.81 |
| P03AAA020 | kg | Alambre atar 1,30 mm | 0.01 | 1.33 | 0.01 |
| %PM0050 | % | Pequeño Material (12/07/2022) | 0.5 % | 3.25 | 0.02 |
|  |  | Total |  |  | 3.27 |

| Medición | Uds. | Largo | Ancho | Parcial |
|---|---|---|---|---|
| PLANTA ACCESO |  |  |  |  |
| forj.dentro perímetro | 1 | 5018 |  | 5018.00 |
| descontar huecos | -1 | 12.3 |  | -12.30 |
|  | -1 | 11.7 |  | -11.70 |
|  | -1 | 11.7 |  | -11.70 |
|  | -1 | 11.4 |  | -11.40 |
|  | -1 | 11.7 |  | -11.70 |
|  | -1 | 11.7 |  | -11.70 |
|  | -1 | 11.7 |  | -11.70 |
|  | -1 | 12.3 |  | -12.30 |
|  | -1 | 4.3 |  | -4.30 |
|  | -1 | 32.4 |  | -32.40 |
|  | -1 | 666.3 |  | -666.30 |
|  | -1 | 11.6 |  | -11.60 |
|  | -1 | 4.3 |  | -4.30 |
|  | -1 | 12.3 |  | -12.30 |
|  | -1 | 11.7 |  | -11.70 |
|  | -1 | 11.7 |  | -11.70 |
|  | -1 | 11.4 |  | -11.40 |
|  | -1 | 11.7 |  | -11.70 |
|  | -1 | 11.7 |  | -11.70 |
|  | -1 | 11.7 |  | -11.70 |
|  | -1 | 12.3 |  | -12.30 |
| descontar losas quebradas | -1 | 60 |  | -60.00 |
|  | -1 | 110 |  | -110.00 |
|  | -1 | 170 |  | -170.00 |
|  | -1 | 73 |  | -73.00 |
| PLANTA BAJA |  |  |  |  |
| rampa baja-acceso | 1 | 192 | 1.05 | 201.60 |
| forj. dentro perímetro | 1 | 6420 |  | 6420.00 |
| descontar huecos | -1 | 12 |  | -12.00 |
|  | -1 | 9 |  | -9.00 |
|  | -1 | 12 |  | -12.00 |
|  | -1 | 12 |  | -12.00 |
|  | -1 | 12 |  | -12.00 |
| descontar losas núcleos | -2 | 11.5 |  | -23.00 |
| descontar huecos | -1 | 666.3 |  | -666.30 |
|  | -1 | 157 |  | -157.00 |
|  | -1 | 45 |  | -45.00 |
| descontar losas interiores | -1 | 24 |  | -24.00 |
|  | -1 | 112 |  | -112.00 |
| rampa sótano-baja | 1 | 157 | 1.05 | 164.85 |
| Cubierta acceso |  |  |  |  |
| Placa alveolar | 1 | 257 |  | 257.00 |
| Forjado nervado | 1 | 289 |  | 289.00 |
|  | 1 | 262 |  | 262.00 |
| Planta cota +9,50 |  |  |  |  |
|  | 1 | 3357 |  | 3357.00 |
|  | -1 | 1690 |  | -1690.00 |
|  | -4 | 12.32 |  | -49.28 |
|  | -1 | 13.95 |  | -13.95 |
|  | -2 | 4.33 |  | -8.66 |
|  | -12 | 5.16 |  | -61.92 |
| Planta de cubierta |  |  |  |  |
|  | 1 | 3080 |  | 3080.00 |
|  | -12 | 15.4 |  | -184.80 |
|  | -24 | 5.7 |  | -136.80 |
|  | -12 | 0.7 |  | -8.40 |
|  | -30 | 1.5 |  | -45.00 |
|  | -14 | 3.4 |  | -47.60 |
| Total |  |  |  | 14397.84 |

**05.17** kg ACERO CORRUGADO ELABORADO / ARMADO B 500 S/SD (27/09/2022)
371070.67 kg × 2.84 (2.93 con costes indirectos) = 1087237.06
Acero corrugado B 500 S o B 500 SD conforme a UNE 36068:2011, UNE 36065:2011 y UNE-EN 10080:2006, suministrado de manera elaborada o armada (preformada) de taller, y colocado en obra. Totalmente montado; i/p.p. de despuntes y alambre de atado. Medido según dimensiones indicadas en planos. Conforme a Código Estructural y CTE DB-SE-A. Barras de acero con marcado CE y DdP (Declaración de prestaciones) según Reglamento Europeo (UE) 305/2011.

| Código | Ud | Descripción | Rendimiento | Precio | Importe |
|---|---|---|---|---|---|
| O01OB030 | h | Oficial 1ª ferralla | 0.014 | 22 | 0.31 |
| O01OB040 | h | Ayudante ferralla | 0.014 | 20.99 | 0.29 |
| P03ACD010 | kg | Acero corrugado elab. B 500 SD | 1.05 | 2.12 | 2.23 |
| P03AAA020 | kg | Alambre atar 1,30 mm | 0.006 | 1.33 | 0.01 |
|  |  | Total |  |  | 2.84 |

| Medición | Uds. | Largo | Ancho | Alto | Parcial |
|---|---|---|---|---|---|
| PILARES |  |  |  |  |  |
| 02-P5 | 1 | 4.25 | 22.325 | 0.785 |  |
| P6 | 1 | 4.25 | 29.642 | 0.785 |  |
| P7 | 4 | 4.25 | 34.885 | 0.785 |  |
| 03-P16 | 2 | 4.25 | 49.8 | 0.785 |  |
| P17 | 2 | 4.55 | 75.118 | 0.785 |  |
| S11 | 4 | 4 | 39.313 | 0.785 |  |
| P4 | 1 | 4.25 | 21.383 | 0.785 |  |
| S1 | 1 | 3.9 | 6.5 | 0.785 |  |
| P5 | 1 | 4.25 | 22.325 | 0.785 |  |
| 04-P5 | 1 | 4.25 | 22.325 | 0.785 |  |
| P16 | 2 | 4.25 | 49.8 | 0.785 |  |
| P17 | 2 | 4.55 | 75.118 | 0.785 |  |
| P2 | 1 | 3.95 | 6.5 | 0.785 |  |
| S11 | 4 | 4 | 39.313 | 0.785 |  |
| 05-P5 | 1 | 4.7 | 22.325 | 0.785 |  |
| P9 | 1 | 3.95 | 14.036 | 0.785 |  |
| P15 | 3 | 3.95 | 21.289 | 0.785 |  |
| P4 | 4 | 4.25 | 21.383 | 0.785 |  |
| P2 | 1 | 3.95 | 6.5 | 0.785 |  |
| S5 | 1 | 3.9 | 14.036 | 0.785 |  |
| S10 | 3 | 3.9 | 14.789 | 0.785 |  |
| S1 | 4 | 3.9 | 6.5 | 0.785 |  |
| 06-P5 | 1 | 4.7 | 22.325 | 0.785 |  |
| P9 | 1 | 3.95 | 14.036 | 0.785 |  |
| P15 | 3 | 3.95 | 21.289 | 0.785 |  |
| P4 | 4 | 4.25 | 21.383 | 0.785 |  |
| P2 | 1 | 3.95 | 6.5 | 0.785 |  |
| S5 | 1 | 3.9 | 14.036 | 0.785 |  |
| S10 | 3 | 3.9 | 14.789 | 0.785 |  |
| S1 | 4 | 3.9 | 6.5 | 0.785 |  |
| 07-P9 | 1 | 3.95 | 14.036 | 0.785 |  |
| P15 | 3 | 3.95 | 21.289 | 0.785 |  |
| P4 | 4 | 4.25 | 21.383 | 0.785 |  |
| P2 | 1 | 3.95 | 6.5 | 0.785 |  |
| S5 | 1 | 3.9 | 14.036 | 0.785 |  |
| S10 | 3 | 3.9 | 14.789 | 0.785 |  |
| S1 | 4 | 3.9 | 6.5 | 0.785 |  |
| 08-P9 | 1 | 3.95 | 14.036 | 0.785 |  |
| P15 | 3 | 3.95 | 21.289 | 0.785 |  |
| P4 | 5 | 4.25 | 21.383 | 0.785 |  |
| S5 | 1 | 3.9 | 14.036 | 0.785 |  |
| S10 | 3 | 3.9 | 14.789 | 0.785 |  |
| S1 | 5 | 3.9 | 6.5 | 0.785 |  |
| 09-P10 | 1 | 5 | 30.113 | 0.785 |  |
| P15 | 1 | 4.85 | 21.289 | 0.785 |  |
| P3 | 1 | 4.1 | 10.017 | 0.785 |  |
| P3 | 3 | 4.05 | 10.017 | 0.785 |  |
| P4 | 1 | 4.25 | 21.383 | 0.785 |  |
| S3 | 1 | 4.2 | 14.13 | 0.785 |  |
| S10 | 1 | 4.1 | 14.789 | 0.785 |  |
| S1 | 1 | 4.8 | 6.5 | 0.785 |  |
| S1 | 4 | 3.9 | 6.5 | 0.785 |  |
| 09P-P1 | 2 | 5.65 | 13.973 | 0.785 |  |
| S2 | 2 | 3.9 | 5.935 | 0.785 |  |
| 10-P2 | 1 | 3.9 | 6.5 | 0.785 |  |
| P20 | 1 | 4.5 | 87.021 | 0.785 |  |
| P4 | 1 | 4.25 | 21.383 | 0.785 |  |
| S20 | 1 | 5.42 | 87.021 | 0.785 |  |
| S1 | 2 | 5.15 | 6.5 | 0.785 |  |
| S1 | 1 | 3.9 | 6.5 | 0.785 |  |
| 11-P5 | 1 | 4.4 | 22.325 | 0.785 |  |
| P9 | 1 | 3.9 | 14.036 | 0.785 |  |
| P16 | 1 | 4.2 | 49.8 | 0.785 |  |
| P16 | 2 | 4.7 | 49.8 | 0.785 |  |
| P4 | 1 | 4.7 | 21.383 | 0.785 |  |
| S1 | 4 | 4.82 | 6.5 | 0.785 |  |
| S1 | 1 | 3.9 | 6.5 | 0.785 |  |
| 12-P5 | 1 | 4.35 | 22.325 | 0.785 |  |
| P9 | 1 | 3.9 | 14.036 | 0.785 |  |
| P16 | 1 | 4.2 | 49.8 | 0.785 |  |
| P8 | 2 | 1.8 | 14.413 | 0.785 |  |
| P2 | 2 | 1.8 | 6.5 | 0.785 |  |
| P16 | 1 | 4.2 | 49.8 | 0.785 |  |
| P17 | 1 | 4.5 | 75.118 | 0.785 |  |
| P3 | 1 | 4 | 10.017 | 0.785 |  |
| S7 | 2 | 4.82 | 14.356 | 0.785 |  |
| S1 | 2 | 4.82 | 6.5 | 0.785 |  |
| 13-P5 | 1 | 4.35 | 22.325 | 0.785 |  |
| P10 | 1 | 4.2 | 30.113 | 0.785 |  |
| P16 | 3 | 4.2 | 49.8 | 0.785 |  |
| P2 | 2 | 3.9 | 6.5 | 0.785 |  |
| P3 | 1 | 4 | 10.017 | 0.785 |  |
| S6 | 1 | 5.12 | 28.229 | 0.785 |  |
| S12 | 3 | 5.12 | 49.8 | 0.785 |  |
| S1 | 2 | 4.82 | 6.5 | 0.785 |  |
| 14-P6 | 1 | 4.35 | 29.642 | 0.785 |  |
| P10 | 1 | 4.2 | 30.113 | 0.785 |  |
| P16 | 3 | 4.2 | 49.8 | 0.785 |  |
| P2 | 2 | 3.9 | 6.5 | 0.785 |  |
| P3 | 1 | 4 | 10.017 | 0.785 |  |
| S6 | 1 | 5.12 | 28.229 | 0.785 |  |
| S12 | 3 | 5.12 | 49.8 | 0.785 |  |
| S1 | 2 | 4.82 | 6.5 | 0.785 |  |
| 15-P5 | 1 | 4.35 | 22.325 | 0.785 |  |
| P10 | 1 | 4.2 | 30.113 | 0.785 |  |
| P17 | 2 | 4.5 | 75.118 | 0.785 |  |
| P2 | 2 | 3.9 | 6.5 | 0.785 |  |
| P16 | 1 | 4.2 | 49.8 | 0.785 |  |
| P3 | 1 | 4 | 10.017 | 0.785 |  |
| S6 | 1 | 5.12 | 28.229 | 0.785 |  |
| S14 | 2 | 5.42 | 75.922 | 0.785 |  |
| S1 | 2 | 4.82 | 6.5 | 0.785 |  |
| S12 | 1 | 5.12 | 49.8 | 0.785 |  |
| 16-P7 | 1 | 4.05 | 34.885 | 0.785 |  |
| P10 | 1 | 4 | 30.113 | 0.785 |  |
| P17 | 2 | 4.5 | 75.118 | 0.785 |  |
| P4 | 2 | 3.9 | 21.383 | 0.785 |  |
| P16 | 1 | 4.2 | 49.8 | 0.785 |  |
| P3 | 1 | 4 | 10.017 | 0.785 |  |
| S6 | 1 | 5.12 | 28.229 | 0.785 |  |
| S14 | 2 | 5.42 | 75.922 | 0.785 |  |
| S1 | 2 | 4.82 | 6.5 | 0.785 |  |
| S12 | 1 | 5.12 | 49.8 | 0.785 |  |
| 17-P7 | 1 | 4.05 | 34.885 | 0.785 |  |
| P2 | 2 | 3.9 | 6.5 | 0.785 |  |
| P3 | 1 | 4 | 10.017 | 0.785 |  |
| 18-P7 | 1 | 4.05 | 34.885 | 0.785 |  |
| P20 | 2 | 4.5 | 87.021 | 0.785 |  |
| P2 | 2 | 3.9 | 6.5 | 0.785 |  |
| P4 | 1 | 4.2 | 21.383 | 0.785 |  |
| S20 | 2 | 5.42 | 87.021 | 0.785 |  |
| S1 | 1 | 4.82 | 6.5 | 0.785 |  |
| 19-P7 | 2 | 4.25 | 34.885 | 0.785 |  |
| P4 | 3 | 4.25 | 21.383 | 0.785 |  |
| PZ1 | 2 | 4.05 | 29.045 | 0.785 |  |
| P3 | 1 | 4.05 | 10.017 | 0.785 |  |
| FORJADO ACCESO |  |  |  |  |  |
| 2 | 1 | 57 |  |  |  |
| 3 | 1 | 85 |  |  |  |
| 4 | 1 | 85 |  |  |  |
| 5 | 1 | 75 |  |  |  |
| 6 | 1 | 75 |  |  |  |
| 7 | 1 | 75 |  |  |  |
| 8 | 1 | 97 |  |  |  |
| 9 | 1 | 97 |  |  |  |
| 9P | 1 | 22 |  |  |  |
| 10 | 1 | 90 |  |  |  |
| 11 | 1 | 97 |  |  |  |
| 12 | 1 | 310 |  |  |  |
| vuelo | 1 | 900 |  |  |  |
| 13 | 1 | 37 |  |  |  |
| 14 | 1 | 37 |  |  |  |
| 15 | 1 | 37 |  |  |  |
| 16 | 1 | 25 |  |  |  |
| 17 | 1 | 55 |  |  |  |
| 18 | 1 | 57 |  |  |  |
| 19 | 1 | 52 |  |  |  |
| losas núcleos | 12 | 11.7 | 18.5 |  |  |
| losas quebradas | 1 | 8.4 | 150 |  |  |
|  | 1 | 15.1 | 150 |  |  |
|  | 1 | 10.3 | 150 |  |  |
|  | 1 | 23.7 | 150 |  |  |
| jardineras | 1 | 48.5 | 22.5 |  |  |
|  | 1 | 19.6 | 22.5 |  |  |
| losa rampa peatonal | 1 | 145 | 9 |  |  |
| losas alcorques superior |  |  |  |  |  |
| izda. longitud. | 1 | 1890 |  |  |  |
| izda.transv | 1 | 1260 |  |  |  |
| izda.longitud. | 1 | 2605 |  |  |  |
| izda. transv. | 1 | 1775 |  |  |  |
| losas alcorques inferioes | 10 | 800 |  |  |  |
| RAMPA BAJA-ACCESO | 1 | 215 |  |  |  |
| FORJADO BAJA |  |  |  |  |  |
| 1 | 1 | 75 |  |  |  |
| 2 | 1 | 87 |  |  |  |
| 3 | 1 | 110 |  |  |  |
| 4 | 1 | 110 |  |  |  |
| 5 | 1 | 100 |  |  |  |
| 6 | 1 | 100 |  |  |  |
| 7 | 1 | 100 |  |  |  |
| 8 | 1 | 142 |  |  |  |
| 9 | 1 | 88 |  |  |  |
| 9p | 1 | 22 |  |  |  |
| 10 (i/ramopa sót.) | 1 | 282 |  |  |  |
| 11 (i/rampa sót.) | 1 | 292 |  |  |  |
| 12 | 1 | 238 |  |  |  |
| 13 | 1 | 205 |  |  |  |
| 14 | 1 | 210 |  |  |  |
| 15 | 1 | 210 |  |  |  |
| 16 | 1 | 187 |  |  |  |
| 17 | 1 | 197 |  |  |  |
| 18 | 1 | 312 |  |  |  |
| 19 | 1 | 192 |  |  |  |
| J | 1 | 167 |  |  |  |
| K | 1 | 327 |  |  |  |
| L | 1 | 160 |  |  |  |
| losa rampa estrecha | 1 | 475 |  |  |  |
| losa rampa ancha | 1 | 1960 |  |  |  |
| LOSA 19-20 | 1 | 6600 |  |  |  |
| VIGAS |  |  |  |  |  |
| Pl. acceso |  |  |  |  |  |
| 3 | 1 | 890 |  |  |  |
| 4 | 1 | 615 |  |  |  |
| 5 | 1 | 990 |  |  |  |
| 6 | 1 | 990 |  |  |  |
| 7 | 1 | 990 |  |  |  |
| 8 | 1 | 1260 |  |  |  |
| 9 | 1 | 1250 |  |  |  |
| 9' | 1 | 320 |  |  |  |
| 10 | 1 | 1815 |  |  |  |
| 11 | 1 | 1180 |  |  |  |
| 12 | 1 | 790 |  |  |  |
| 13 | 1 | 450 |  |  |  |
| 14 | 1 | 450 |  |  |  |
| 15 | 1 | 390 |  |  |  |
| 16 | 1 | 260 |  |  |  |
| 17 | 1 | 200 |  |  |  |
| 18 | 1 | 660 |  |  |  |
| v2 transversal eje J | 1 | 400 |  |  |  |
| Pl. baja | 1 |  |  |  |  |
| 2 | 1 | 790 |  |  |  |
| 3 | 1 | 1150 |  |  |  |
| 4 | 1 | 1150 |  |  |  |
| 5 | 1 | 1260 |  |  |  |
| 6 | 1 | 1260 |  |  |  |
| 7 | 1 | 1260 |  |  |  |
| 8 | 1 | 1290 |  |  |  |
| 9 | 1 | 1400 |  |  |  |
| 9' | 1 | 320 |  |  |  |
| 10 | 1 | 810 |  |  |  |
| 11 | 1 | 890 |  |  |  |
| 12 | 1 | 890 |  |  |  |
| 13 | 1 | 890 |  |  |  |
| 14 | 1 | 1080 |  |  |  |
| 15 | 1 | 1000 |  |  |  |
| 16 | 1 | 850 |  |  |  |
| 17 | 1 | 920 |  |  |  |
| 18 | 1 | 1400 |  |  |  |
| 19 | 1 | 2100 |  |  |  |
| transversales eje J | 1 | 800 |  |  |  |
| Eje K | 1 | 1720 |  |  |  |
| vigas alcorques |  |  |  |  |  |
| VA | 20 | 590 |  |  |  |
| VT1 | 1 | 1045 |  |  |  |
|  | 1 | 805 |  |  |  |
| FORJADO INSTALACIONES |  |  |  |  |  |
|  | 14 | 48 | 1.58 |  |  |
|  | 2 | 18 | 0.89 |  |  |
|  | 28 | 7.4 | 0.62 |  |  |
|  | 24 | 4.5 | 0.62 |  |  |
| FORJADO DE CUBIERTA |  |  |  |  |  |
|  | 14 | 60 | 0.62 |  |  |
| 4 | 1 | 40 | 0.4 |  |  |
| Muros de hormigon |  |  |  |  |  |
| Muros planta sótano aljibe | 1 | 5 | 2.75 | 20 |  |
|  | 2 | 5 | 2.75 | 20 |  |
|  | 1 | 8.6 | 0.9 | 20 |  |
|  | 1 | 19.3 | 2.75 | 20 |  |
| Muros de fachada exterior e interior por encima de cota 0 |  |  |  |  |  |
| Eje J | 1 |  | 20 | 1245 |  |
|  | -4 | 7.15 | 20 | 2.8 |  |
|  | -3 | 7.1 | 20 | 2.8 |  |
|  | -1 | 1.05 | 20 | 2.2 |  |
|  | -3 | 1.9 | 20 | 1.9 |  |
| Eje I | 1 |  | 20 | 1000 |  |
|  | -4 | 7.15 | 20 | 2.8 |  |
|  | -3 | 7.1 | 20 | 2.8 |  |
|  | -3 | 1.9 | 20 | 1.9 |  |
|  | -2 | 1.14 | 20 | 2.8 |  |
|  | -12 | 0.82 | 20 | 2.65 |  |
|  | -1 | 1.05 | 20 | 2.2 |  |
|  | -1 | 0.95 | 20 | 2.1 |  |
| Eje D | 1 |  | 20 | 1008 |  |
|  | -3 | 1.05 | 20 | 2.18 |  |
|  | -2 | 1.05 | 20 | 2.75 |  |
|  | -12 | 0.85 | 20 | 2.8 |  |
|  | -1 | 0.95 | 20 | 2.1 |  |
|  | -3 | 1.9 | 20 | 1.9 |  |
|  | -4 | 7.15 | 20 | 2.8 |  |
|  | -3 | 7.1 | 20 | 2.8 |  |
| Eje C | 1 |  | 20 | 1305 |  |
|  | -4 | 7.15 | 20 | 2.8 |  |
|  | -3 | 7.1 | 20 | 2.8 |  |
|  | -3 | 1.9 | 20 | 1.9 |  |
|  | -2 | 1.05 | 20 | 2.1 |  |
|  | -3 | 1.26 | 20 | 2.2 |  |
| Eje 3 | 1 |  | 20 | 530 |  |
| Entre 3 y 4 | 1 |  | 20 | 66 |  |
| Eje 4 | 1 |  | 20 | 464 |  |
| Eje 17 | 1 |  | 20 | 506 |  |
| Entre 17 y 18 | 1 |  | 20 | 92 |  |
| Eje 18 | 1 |  | 20 | 535 |  |
|  | -2 | 1.9 | 20 | 1.9 |  |
| Muros transversales en núcleos |  |  | 20 |  |  |
|  | 12 |  | 20 | 84 |  |
|  | 6 |  | 20 | 28 |  |
|  | 2 |  | 20 | 12 |  |
| Muros alzados exteriores |  |  |  |  |  |
| Eje A | 1 | 59.1 | 33 | 3.55 |  |
|  | 1 | 4.5 | 33 | 7.7 |  |
|  | 1 | 12.4 | 33 | 4.64 |  |
|  | 1 | 24.3 | 33 | 4.5 |  |
|  | 1 | 105.9 | 33 | 5.65 |  |
|  | -1 | 12.1 | 33 | 2.8 |  |
|  | -1 | 19.2 | 33 | 3.1 |  |
|  | -1 | 7.2 | 33 | 3.1 |  |
|  | -1 | 6.2 | 33 | 3.1 |  |
| Ménsulas | 1 | 8.5 |  | 14 |  |
|  | 1 | 10 |  | 14 |  |
|  | 1 | 6.5 |  | 14 |  |
|  | 1 | 26.3 |  | 14 |  |
|  | 4 | 7.3 |  | 14 |  |
|  | 1 | 15.6 |  | 14 |  |
|  | 2 | 26.8 |  | 14 |  |
| Eje L | 1 | 49 | 33 | 3.7 |  |
| Ménsulas | 1 | 29.2 |  | 14 |  |
|  | 1 | 36.7 |  | 14 |  |
|  | 1 | 26.3 |  | 14 |  |
|  | 1 | 16 |  | 14 |  |
| Eje 2 | 1 | 56.7 | 33 | 2.7 |  |
|  | -1 | 4.8 | 33 | 2.55 |  |
|  | -1 | 3.7 | 33 | 2.55 |  |
|  | 1 | 33 | 33 | 4.14 |  |
|  | 1 | 19.5 | 33 | 0.8 |  |
| Ménsulas | 3 | 31.7 |  | 14 |  |
|  | 3 | 10.2 |  | 14 |  |
| Eje 19 | 1 | 57.1 | 33 | 8.6 |  |
|  | -1 | 5.93 | 33 | 4.8 |  |
|  | -1 | 2.75 | 33 | 4.21 |  |
|  | -1 | 31.75 | 33 | 2.82 |  |
| Ménsulas | 3 | 7 |  | 14 |  |
|  | 2 | 46.4 |  | 14 |  |
|  | 3 | 7.3 |  | 14 |  |
|  | 3 | 57.1 |  | 14 |  |
| Eje K | 1 | 103.8 | 33 | 7.35 |  |
|  | -1 | 43.15 | 33 | 2 |  |
|  | -1 | 4.9 | 33 | 4 |  |
|  | -1 | 16 | 33 | 2.7 |  |
|  | -1 | 11.6 | 33 | 2.7 |  |
| Ménsulas | 1 | 10.2 |  | 14 |  |
|  | 1 | 20.5 |  | 14 |  |
|  | 1 | 43 |  | 14 |  |
|  | 3 | 53.6 |  | 14 |  |
|  | 3 | 26.7 |  | 14 |  |
|  | 5 | 43.1 |  | 14 |  |
| Celosías |  |  |  |  |  |
| Eje 19 | 1 | 57.1 | 0.15 | 82 |  |
|  | 1 | 57.1 | 0.15 | 92 |  |
|  | 1 | 57.1 | 0.15 | 130 |  |
| Eje 2 | 1 | 57.1 | 0.15 | 82 |  |
|  | 1 | 57.1 | 0.15 | 92 |  |
|  | 1 | 57.1 | 0.15 | 130 |  |
| Eje A | 1 | 46.5 | 0.15 | 85 |  |
|  | 1 | 46.5 | 0.15 | 95 |  |
|  | 1 | 46.5 | 0.15 | 135 |  |
| Eje K | 1 | 103.9 | 0.15 | 85 |  |
|  | 1 | 103.9 | 0.15 | 95 |  |
|  | 1 | 103.9 | 0.15 | 135 |  |
| Vertical | 196 | 0.5 | 0.15 | 40 |  |
| Eje 0 | 1 | 6.35 | 3 | 20 |  |
|  | 1 | 32.5 |  | 20 |  |
| Total |  |  |  |  | 371070.67 |

**05.18** m2 ENCOFRADO MADERA VERT/HOR VISTO CELOSÍAS, ESCALERAS (20/06/2022)
2298.85 m2 × 73.43 (75.63 con costes indirectos) = 173862.03
Encofrado y desencofrado de elementos horizontales y verticales en losas quebradas de escaleras, celosías de hormigón en fachadas y salientes para recibir fábrica de piedra en muros de fachadas, realizado con tableros de madera de encofrar y tabicas de madera rechapadas con tablero de encofrar fenólico de 18 mm, confeccionadas previamente, para un acabado del hormigón visto, considerando 4 posturas. Incluye replanteos, nivelación y medios auxiliares, retirada de tapones de barras dywidag y reparación de los agujeros con mortero estructural de baja retracción.. Conforme Código Estructural y NTE-EME. Materiales con marcado CE y DdP (Declaración de prestaciones) según Reglamento Europeo (UE) 305/2011.

| Código | Ud | Descripción | Rendimiento | Precio | Importe |
|---|---|---|---|---|---|
| O01OB010 | h | Oficial 1ª encofrador | 0.3 | 22 | 6.60 |
| O01OB020 | h | Ayudante encofrador | 0.3 | 20.99 | 6.30 |
| A08TA050 | h | GRÚA TORRE 40 m FLECHA 1000 kg | 0.15 | 24.83 | 3.72 |
| M13MPA010 | u | Alquiler diario puntal metálico telescópico hasta 3 m altura | 6 | 0.04 | 0.24 |
| M13EM070 | m2 | Tablero contrachapado fenólico 18 mm 1 postura | 1.15 | 6.24 | 7.18 |
| P01EM260 | m2 | Tabla machihembrada 2,5x9/16 de 22 mm | 1.15 | 28.8 | 33.12 |
| P01EM290 | m3 | Madera pino encofrar 26 mm | 0.04 | 398.08 | 15.92 |
| P01UC030 | kg | Puntas de acero 20x100 mm cabeza plana | 0.1 | 2.22 | 0.22 |
| P03AAA020 | kg | Alambre atar 1,30 mm | 0.1 | 1.33 | 0.13 |
|  |  | Total |  |  | 73.43 |

| Medición | Uds. | Largo | Ancho | Alto | Parcial |
|---|---|---|---|---|---|
| Celosías |  |  |  |  |  |
| Eje 19 | 3 | 57.1 | 1 |  |  |
|  | 6 | 57.1 |  | 0.15 |  |
| Eje 2 | 3 | 57.1 | 1 |  |  |
|  | 6 | 57.1 |  | 0.15 |  |
| Eje A | 3 | 46.5 | 1 |  |  |
|  |  | 46.5 | 1 | 0.15 |  |
| Eje K | 3 | 103.9 | 1 |  |  |
|  |  | 103.9 | 1 | 0.15 |  |
| Vertical | 196 | 1.5 |  | 0.75 |  |
| Escaleras |  |  |  |  |  |
| Núcleos 1,2,5 y 6 | 20 | 4.65 | 2.53 |  |  |
|  | 420 | 1 | 0.5 |  |  |
|  | 420 | 0.45 | 0.15 |  |  |
|  | 420 | 0.18 | 0.15 |  |  |
| Núcleos 3 y 4 | 5 | 4.3 | 2.53 |  |  |
|  | 83 | 1 | 0.5 |  |  |
|  | 83 | 0.45 | 0.15 |  |  |
|  | 83 | 0.18 | 0.15 |  |  |
| Núcleo 7 | 7 | 4.3 | 2.53 |  |  |
|  | 110 | 1 | 0.5 |  |  |
|  | 110 | 0.45 | 0.15 |  |  |
|  | 110 | 0.18 | 0.15 |  |  |
| Techos de acceso | 14 | 7.2 | 3.15 |  |  |
|  | 14 | 7.2 | 0.25 |  |  |
|  | 4 | 4.9 | 5.3 |  |  |
|  | 4 | 4.9 | 0.25 |  |  |
| Total |  |  |  |  | 2298.85 |

**05.19** u PRUEBA CARGA ESTÁTICA PUENTES (18/08/2022)
1 u × 554.63 (571.27 con costes indirectos) = 571.27
Prueba de carga estática en puentes/viaductos, por cada vano instrumentado hasta 5 puntos (incluso medios auxiliares, instrumentación, medios de carga e informe de los resultados), s/IAP-11.

| Código | Ud | Descripción | Rendimiento | Precio | Importe |
|---|---|---|---|---|---|
| P32SE020 | u | Prueba carga estática puentes y viaductos (material; 18/08/2022) | 1 | 554.63 | 554.63 |
|  |  | Total |  |  | 554.63 |

**05.20** m2 PROTECC. INCENDIO ESTRUCT. METÁLICA MORTERO IGNÍFUGO R-90 (20/06/2022)
7573.59 m2 × 127.03 (130.84 con costes indirectos) = 990928.52
Protección contra incendio de estructura metálica, para una resistencia al fuego de 90 minutos (R-90), mediante la proyección de mortero ignífugo a base de ligantes hidráulicos, cargas minerales de perlita y vermiculita con aditivos, con clasificación de reacción al fuego A1, según RD 842/2013. Espesor medio aplicado de aprox. 29 mm, a tener en consideración para perfiles, pilares y vigas según norma UNE-EN 13381-4:2014. Densidad de mortero aplicado de aprox. 780-800 kg/m3. Conductividad térmica de 0,15 W/m·K. Rendimiento aprox. 8 kg/m2 por cm de espesor. Totalmente aplicado; i/p.p. de equipos de proyección, limpieza de tajo y medios auxiliares (excepto elevación y/o transporte). No incluye tratamiento previo del soporte si fuera necesario.

| Código | Ud | Descripción | Rendimiento | Precio | Importe |
|---|---|---|---|---|---|
| O01OA030 | h | Oficial primera (mano de obra; 20/06/2022) | 0.135 | 22 | 2.97 |
| O01OA050 | h | Ayudante | 0.135 | 20.32 | 2.74 |
| O01OA070 | h | Peón ordinario | 0.06 | 19.71 | 1.18 |
| PN.PLF01 | h | Placa de yeso laminado con resistencia al fuego (maquinaria; 13/10/2022) | 0.135 | 26 | 3.51 |
| PN.PRF | m | Perfiles de acero galvanizado (material; 13/10/2022) | 23.2 | 5 | 116.00 |
| %PM0050 | % | Pequeño Material | 0.5 % | 126.40 | 0.63 |
|  |  | Total |  |  | 127.03 |

| Medición | Uds. | Largo | Alto | Parcial |
|---|---|---|---|---|
| Celosías ejes 5 a 14 |  |  |  |  |
| Cordón inferior | 10 | 32.5 | 1.732 | 562.900 |
| Cordón superior | 10 | 32.5 | 1.732 | 562.900 |
| Montantes | 10 | 3.2 | 1.151 | 36.832 |
|  | 20 | 3.12 | 1.151 | 71.822 |
|  | 20 | 3.05 | 1.151 | 70.211 |
|  | 20 | 3 | 1.151 | 69.060 |
|  | 20 | 2.95 | 1.151 | 67.909 |
|  | 20 | 2.92 | 1.151 | 67.218 |
| Diagonales | 20 | 4.6 | 1.151 | 105.892 |
|  | 20 | 4.55 | 1.151 | 104.741 |
|  | 20 | 4.51 | 1.151 | 103.820 |
|  | 20 | 3.8 | 1.151 | 87.476 |
|  | 20 | 3.8 | 1.151 | 87.476 |
| Celosías ejes 15 y 16 |  |  |  |  |
| Cordón inferior | 2 | 25.1 | 1.732 | 86.946 |
|  | 2 | 7.4 | 1.575 | 23.310 |
| Cordón superior | 2 | 18 | 1.732 | 62.352 |
|  | 2 | 14.5 | 1.575 | 45.675 |
| Montantes | 1 | 3.2 | 1.151 | 3.683 |
|  | 2 | 3.12 | 1.151 | 7.182 |
|  | 2 | 3.05 | 1.151 | 7.021 |
|  | 2 | 3 | 1.151 | 6.906 |
|  | 2 | 2.95 | 1.575 | 9.293 |
|  | 2 | 2.92 | 1.151 | 6.722 |
| Diagonales | 2 | 4.6 | 1.151 | 10.589 |
|  | 2 | 4.55 | 1.151 | 10.474 |
|  | 2 | 4.51 | 1.151 | 10.382 |
|  | 2 | 3.8 | 1.203 | 9.143 |
|  | 2 | 3.8 | 1.203 | 9.143 |
| Soporte de tabiques móviles |  |  |  |  |
| Longitudinal | 2 | 8.1 | 1.27 | 20.574 |
|  | 25 | 5.2 | 1.27 | 165.100 |
|  | 25 | 6.9 | 1.27 | 219.075 |
|  | 8 | 5.8 | 1.27 | 58.928 |
| Transversal | 2 | 2.5 | 1.27 | 6.350 |
|  | 12 | 10.8 | 1.27 | 164.592 |
|  | 12 | 2.6 | 1.27 | 39.624 |
|  | 6 | 2.4 | 1.27 | 18.288 |
| Refuerzo en vano largo | 25 | 7.4 | 1.732 | 320.420 |
| Apoyo de soportes de carriles | 25 | 5 | 1.16 | 145.000 |
| Apoyo lucernarios | 30 | 7.4 | 1.16 | 257.520 |
| Soporte maquinaria escénica | 7 | 7.3 | 1.732 | 88.505 |
|  | 7 | 4.7 | 1.732 | 56.983 |
|  | 4 | 7.3 | 1.75 | 51.100 |
|  | 4 | 4.7 | 1.75 | 32.900 |
| Brochal | 4 | 4 | 1.75 | 28.000 |
| Apoyo paneles en almacén | 44 | 4.7 | 1.353 | 279.800 |
| Ariostramiento cerchas | 8 | 7.4 | 1.27 | 75.184 |
|  | 12 | 4.8 | 1.27 | 73.152 |
| Diagonales | 4 | 4.8 | 1.27 | 24.384 |
| celosía horizontal | 18 | 7.5 | 1.27 | 171.450 |
| diagonales | 40 | 8.5 | 1.27 | 431.800 |
| correas | 126 | 7.5 | 0.6 | 567.000 |
|  | 108 | 4.8 | 0.5 | 259.200 |
| Apoyo paneles solares | 13 | 7.3 | 1.26 | 119.574 |
|  | 13 | 7.5 | 1.26 | 122.850 |
|  | 52 | 10.5 | 1.26 | 687.960 |
| Lucernarios | 240 | 3.65 | 0.3 | 262.800 |
|  | 120 | 3.5 | 0.3 | 126.000 |
|  | 120 | 2.8 | 0.3 | 100.800 |
|  | 120 | 2.1 | 0.3 | 75.600 |
|  | 360 | 1.5 | 0.3 | 162.000 |
|  | 120 | 1.5 | 0.3 | 54.000 |
| Total |  |  |  | 7573.59 |

**05.21** m2 PROTECC. INCENDIO FORJADO PLACAS CON PANELES DE YESO LAM R-180 (20/06/2022)
1366.48 m2 × 110.41 (113.72 con costes indirectos) = 155396.11
Protección contra incendio de forjado de placas alveolares, para una resistencia al fuego de 180 minutos (R-180), mediante placas de 4,50 m de longitud máxima y 75 mm de espesor total, con nivel de calidad del acabado Q2, formado por una estructura simple, de perfiles de chapa de acero galvanizado de 90 mm de anchura, a base de piezas de diferentes secciones, separados 600 mm entre sí, a la que se atornillan tres placas placas en total para una resistencia al fuego de 180 minutos, con baja absorción superficial de agua, de alta resistencia al
impacto y de alta densidad CH (DFH1I) en una cara. Incluso banda estanca autoadhesiva, fijaciones para el anclaje de canales y montantes metálicos; tornillería para la fijación de las placas; cinta microperforada de papel con refuerzo metálico y pasta de secado en polvo, cinta microperforada de papel. Medido según superficie terórica en planta. El precio incluye la resolución de encuentros y puntos singulares. Totalmente instalado; i/p.p. de equipos de proyección, limpieza de tajo y medios auxiliares (excepto elevación y/o transporte). No incluye tratamiento previo del soporte si fuera necesario.

| Código | Ud | Descripción | Rendimiento | Precio | Importe |
|---|---|---|---|---|---|
| O01OA030 | h | Oficial primera | 0.6 | 22 | 13.20 |
| O01OA050 | h | Ayudante | 0.6 | 20.32 | 12.19 |
| O01OA070 | h | Peón ordinario | 0.1 | 19.71 | 1.97 |
| PN.PLF01 | h | Placa de yeso laminado con resistencia al fuego | 3 | 26 | 78.00 |
| PN.PRF | m | Perfiles de acero galvanizado | 0.9 | 5 | 4.50 |
| %PM0050 | % | Pequeño Material | 0.5 % | 109.86 | 0.55 |
|  |  | Total |  |  | 110.41 |

| Medición | Uds. | Largo | Ancho | Parcial |
|---|---|---|---|---|
| Zona almacén en baja |  |  |  |  |
|  | 1 | 975 |  | 975.00 |
|  | 1 | 15 | 7 | 105.00 |
|  | 1 | 26 | 6.8 | 176.80 |
|  | 1 | 13.6 | 7.8 | 106.08 |
|  | 0.1 | 6.8 | 5.3 | 3.60 |
| Total |  |  |  | 1366.48 |

**05.22** m2 FORJADO VIGA METÁLICA + TRAMEX 30x30 cm L>5 m (15/07/2022)
99 m2 × 145.27 (149.63 con costes indirectos) = 14813.37
Forjado formado por viguetas metálicas IPN-120, para luces mayores de 5 m, separadas 60 cm entre ejes y tablero formado por tramex con cuadrícula de 30x30 cm y de 30 mm de espesor en galvanizado, fijación sobre las viguetas mediante tornillo de presión, terminado. Según CTE DB-SE-A. Acero con marcado CE y DdP (Declaración de prestaciones) según Reglamento (UE) 305/2011.

| Código | Ud | Descripción | Rendimiento | Precio | Importe |
|---|---|---|---|---|---|
| O01OB130 | h | Oficial 1ª cerrajero | 0.015 | 22 | 0.33 |
| O01OB140 | h | Ayudante cerrajero | 0.015 | 20.49 | 0.31 |
| E05AAL006 | kg | ACERO S275JR EN VIGUETAS DE FORJADOS (15/07/2022) | 17 | 2.62 | 44.54 |
| PN.P03ALV065 | m2 | Tramex 80x80 cm galvanizado (material; 16/10/2022) | 1.05 | 95.32 | 100.09 |
|  |  | Total |  |  | 145.27 |

| Medición | Uds. | Largo | Ancho | Parcial |
|---|---|---|---|---|
| Pasarelas | 3 | 22 | 1.5 | 99.00 |
| Total |  |  |  | 99 |

**05.23** m2 FORJADO VIGA METÁLICA + TRAMEX 80x80 cm L>5 m (15/07/2022)
107.5 m2 × 192.43 (198.2 con costes indirectos) = 21306.50
Forjado formado por tablero formado por tramex con cuadrícula de 80x80 cm y de 50 mm de espesor en galvanizado, fijación sobre las viguetas mediante tornillo de presión, terminado. Según CTE DB-SE-A. Acero con marcado CE y DdP (Declaración de prestaciones) según Reglamento (UE) 305/2011.

| Código | Ud | Descripción | Rendimiento | Precio | Importe |
|---|---|---|---|---|---|
| O01OB130 | h | Oficial 1ª cerrajero | 0.015 | 22 | 0.33 |
| O01OB140 | h | Ayudante cerrajero | 0.015 | 20.49 | 0.31 |
| E05AAL006 | kg | ACERO S275JR EN VIGUETAS DE FORJADOS | 35 | 2.62 | 91.70 |
| PN.P03ALV065 | m2 | Tramex 80x80 cm galvanizado | 1.05 | 95.32 | 100.09 |
|  |  | Total |  |  | 192.43 |

| Medición | Uds. | Largo | Ancho | Parcial |
|---|---|---|---|---|
| Pasarela | 1 | 21.5 | 5 | 107.50 |
| Total |  |  |  | 107.5 |

**05.24** m2 FORJ. LOSA CHAPA COLABORANTE HA-25/B/20/XC1, XC2 o XC3 CANTO 100 (20/06/2022)
93.8 m2 × 92.71 (95.49 con costes indirectos) = 8956.96
Forjado mixto de 100 mm de canto total, formado por losa de hormigón HA-25/B/20/XC1, XC2 o XC3, elaborado en central, de resistencia característica a compresión 25 MPa (N/mm2), de consistencia blanda, tamaño máximo del árido de 20 mm, en elementos enterrados, o interiores sometidos a humedades relativas medias-altas (>65%) o a condensaciones, o elementos exteriores con alta precipitación; sobre soporte-encofrado de paneles de chapa colaborante galvanizado de 0,8 mm de espesor; y armada con barras de acero corrugado B-500-S/SD (2 kg/m2) y mallazo de reparto #150x150x6 mm (2,87 kg/m2) de acero B 500 SD/T electrosoldado, y vertido por medio de camión-bomba. Montado sobre estructura existente metálica, de madera, hormigón o cerámica (no incluida); i/p.p. de replanteos, apeos en zonas donde requiera (hasta 50% de superficie total), medios auxiliares (excepto elevación y/o transporte); armados; y conectores estructurales metálicos sobre viguetas según cálculo de Proyecto y especificaciones del fabricante. Conforme a Código Estructural y CTE DB-SE-A. Medida la superficie ejecutada. No incluye conexión de losa a muros perimetrales en el caso que proceda. Hormigón, mallazo y conectores con marcado CE y DdP (Declaración de prestaciones) según Reglamento europeo (UE) 305/2011.

| Código | Ud | Descripción | Rendimiento | Precio | Importe |
|---|---|---|---|---|---|
| O01OA030 | h | Oficial primera | 0.09 | 22 | 1.98 |
| O01OA050 | h | Ayudante | 0.09 | 20.32 | 1.83 |
| O01OA070 | h | Peón ordinario | 0.09 | 19.71 | 1.77 |
| M12W100 | h | Clavadora de explosión (maquinaria; 27/09/2022) | 0.09 | 2.35 | 0.21 |
| A05SF010 | m2 | APEO METÁLICO DE FORJADO - 7 kN/m2 (27/09/2022) | 0.5 | 28.03 | 14.02 |
| P03NC010 | m2 | Panel chapa colaborante galvaniz. e=0,8 mm 70/210/840 mm (material; 27/09/2022) | 1.05 | 22.67 | 23.80 |
| P03OC010 | u | Conector forjado chapa colab. h=100-125 mm (material; 27/09/2022) | 5 | 6.13 | 30.65 |
| E04AB040 | kg | ACERO CORRUGADO ELABORADO / ARMADO B 500 S/SD (27/09/2022) | 2 | 2.84 | 5.68 |
| E04AMQ030 | m2 | MALLA ELECTROSOLDADA B 500 SD/T #150x150x6 mm (12/07/2022) | 1 | 4.72 | 4.72 |
| A03VB070 | m3 | VERTIDO HORMIGÓN CON BOMBA EN FORJADOS | 0.065 | 39.31 | 2.56 |
| P01HAV190 | m3 | Hormigón HA-25/B/20/XC1, XC2 o XC3 central (material; 27/09/2022) | 0.072 | 69.91 | 5.03 |
| %PM0050 | % | Pequeño Material | 0.5 % | 92.25 | 0.46 |
|  |  | Total |  |  | 92.71 |

| Medición | Uds. | Largo | Ancho | Parcial |
|---|---|---|---|---|
|  | 1 | 10 | 3.3 | 33.00 |
|  | 1 | 16 | 3.8 | 60.80 |
| Total |  |  |  | 93.8 |

## 06 ALBAÑILERÍA (20/06/2022)
Importe: 782947.74

**06.01** m2 FÁBRICA BLOQUE HORMIGÓN LISO BLANCO 2 CARAS VISTAS 40x20x20 cm (20/06/2022)
2366.1 m2 × 63.3 (65.2 con costes indirectos) = 154269.72
Fábrica de bloques huecos de hormigón de árido calizo o volcánico, liso y blanco, de 40x20x20 cm colocado a dos caras vistas, recibidos con mortero de cemento blanco BL-II/A-L 42,5 R y arena de río M-10/BL, rellenos de hormigón de 330 kg de cemento/m3 de dosificación y armaduras según normativa, i/p.p. de formación de dinteles, zunchos, jambas, ejecución de encuentros y piezas especiales, llagueado, roturas, replanteo, nivelación aplomado, limpieza y medios auxiliares, medida deduciendo huecos superiores a 2 m2. Conforme CTE DB-SE-F y NTE-FFB. Marcado CE obligatorio según Anexo ZA de la Norma Europea UNE-EN 771-3:2011+A1:2016. Materiales con marcado CE y DdP (Declaración de prestaciones) según Reglamento (UE) 305/2011.

| Código | Ud | Descripción | Rendimiento | Precio | Importe |
|---|---|---|---|---|---|
| O01OA160 | h | Cuadrilla H (mano de obra; 06/07/2022) | 0.91 | 42.32 | 38.51 |
| P01BLB060 | u | Bloque hormigón estándar liso blanco 40x20x20 cm (material; 06/07/2022) | 13 | 1.46 | 18.98 |
| P01MC050 | m3 | Mortero cemento blanco BL-II 42,5R M-10 (material; 06/07/2022) | 0.024 | 66.31 | 1.59 |
| A03H090 | m3 | HORMIGÓN HA-30 /B/20/XS2 DOSIFICACIÓN 330 kg/m3 CEMENTO Tmáx.20 (20/06/2022) | 0.02 | 94.93 | 1.90 |
| P03ACA010 | kg | Acero corrugado B 400 S/SD 6 mm (material; 06/07/2022) | 2.3 | 1.01 | 2.32 |
|  |  | Total |  |  | 63.3 |

| Medición | Uds. | Largo | Ancho | Alto | Parcial |
|---|---|---|---|---|---|
| Planta sótano: |  |  |  |  |  |
| Almacén 01 | 1 | 5 |  | 3.34 | 16.70 |
|  | 1 | 4.65 |  | 3.34 | 15.53 |
|  | 1 | 7.35 |  | 3.3 | 24.26 |
|  | 1 | 10.2 |  | 3.3 | 33.66 |
|  | 1 | 2.2 |  | 3.3 | 7.26 |
| a deducir: puertas | -2 |  | 1.85 | 2.03 | -7.51 |
| Cuarto inst. + SAI | 1 | 7.95 |  | 3.3 | 26.24 |
|  | 1 | 0.25 |  | 3.3 | 0.83 |
|  | 2 | 4.15 |  | 2.29 | 19.01 |
|  | 1 | 4.85 |  | 3.3 | 16.01 |
| a deducir: puertas | -3 |  | 1.62 | 2.03 | -9.87 |
| NCV 01. Zona de refugio | 1 | 9.55 |  | 3.34 | 31.90 |
| a deducir: puerta | -1 |  | 0.93 | 2.03 | -1.89 |
| NCV 07. Ascensores | 1 | 6.4 |  | 3.34 | 21.38 |
|  | 1 | 4.45 |  | 3.34 | 14.86 |
|  | 1 | 4.25 |  | 3.34 | 14.20 |
| a deducir: puertas | -2 |  | 1.85 | 2.03 | -7.51 |
| Almacén 03 | 1 | 7.65 |  | 2.89 | 22.11 |
|  | 1 | 4.65 |  | 3.79 | 17.62 |
|  | 1 | 12.3 |  | 3.3 | 40.59 |
|  | 1 | 3.95 |  | 3.3 | 13.04 |
|  | 1 | 14.3 |  | 4.3 | 61.49 |
| a deducir: puerta | -1 |  | 1.85 | 2.03 | -3.76 |
| Almacén 04 | 2 | 9.9 |  | 3.3 | 65.34 |
|  | 1 | 17.5 |  | 2.5 | 43.75 |
|  | 2 | 7.1 |  | 3.3 | 46.86 |
| a deducir: puertas | -2 |  | 1.85 | 2.03 | -7.51 |
| Almacén 03-04 V.I. | 1 | 6.45 |  | 3.3 | 21.29 |
| a deducir: puerta | -1 |  | 1.85 | 2.03 | -3.76 |
| Salida foso y NCV 07 | 1 | 12.85 |  | 3.3 | 42.41 |
|  | 1 | 4.1 |  | 3.3 | 13.53 |
|  | 1 | 0.95 |  | 3.3 | 3.14 |
|  | 1 | 8.85 |  | 3.3 | 29.21 |
|  | 1 | 7.7 |  | 3.3 | 25.41 |
|  | 1 | 1.65 |  | 3.3 | 5.45 |
| a deducir: puertas | -3 |  | 1.85 | 2.03 | -11.27 |
|  | -1 |  | 1.59 | 2.03 | -3.23 |
|  | -1 |  | 0.93 | 2.03 | -1.89 |
| NCV 02 Zona de refugio | 1 | 9.55 |  | 3.34 | 31.90 |
| a deducir: puerta | -1 |  | 0.93 | 2.03 | -1.89 |
| Almacén graderío | 1 | 22.35 |  | 3.34 | 74.65 |
| Almacén 05 | 1 | 7.15 |  | 3.34 | 23.88 |
| Almacén 06 | 1 | 12 |  | 3.34 | 40.08 |
|  | 1 | 5.65 |  | 4.24 | 23.96 |
|  | 1 | 16.45 |  | 3.3 | 54.29 |
| a deducir: puerta | 1 |  | 1.85 | 2.03 | 3.76 |
| Almacén 07 | 1 | 16.65 |  | 3.3 | 54.95 |
|  | 1 | 11.55 |  | 3.3 | 38.12 |
|  | 2 | 7.1 |  | 2.5 | 35.50 |
|  | 1 | 17.25 |  | 3.3 | 56.93 |
| a deducir: puerta | -1 |  | 1.85 | 2.03 | -3.76 |
| Almacén 05-06-07 V.I. | 1 | 11.25 |  | 3.3 | 37.13 |
| a deducir: puertas | -3 |  | 1.85 | 2.03 | -11.27 |
| Salida foso y NCV 08 | 1 | 11 |  | 3.3 | 36.30 |
|  | 1 | 5.65 |  | 3.3 | 18.65 |
|  | 1 | 8.1 |  | 3.3 | 26.73 |
| a deducir: puertas | -1 |  | 1.59 | 2.03 | -3.23 |
|  | -2 |  | 1.85 | 2.03 | -7.51 |
| Cuarto de instalaciones | 1 | 12.05 |  | 3.34 | 40.25 |
| a deducir: puerta | -1 |  | 1.62 | 2.03 | -3.29 |
| Almacén 09 | 1 | 9.7 |  | 3.3 | 32.01 |
|  | 2 | 2 |  | 3.3 | 13.20 |
| a deducir: puertas | -2 |  | 1.85 | 2.03 | -7.51 |
| Cuarto de instalaciones | 1 | 6.95 |  | 3.15 | 21.89 |
|  | 1 | 4.15 |  | 2.47 | 10.25 |
| a deducir: puerta | -1 |  | 1.62 | 2.03 | -3.29 |
| Cuarto máquina pulidora | 1 | 2.6 |  | 2.71 | 7.05 |
|  | 1 | 4.15 |  | 2.47 | 10.25 |
| a deducir: puerta | -1 |  | 1.62 | 2.03 | -3.29 |
| Subtotal: Subtotal parcial |  |  |  |  | 1281.57 |
| ___ |  |  |  |  |  |
| Planta baja: |  |  |  |  |  |
| NCV 01 V.I. | 1 | 6.1 |  | 3.27 | 19.95 |
| a deducir: puerta | -1 |  | 0.93 | 2.03 | -1.89 |
| Paso instalaciones | 1 | 10.6 |  | 3.27 | 34.66 |
| NCV 02 V.I. | 1 | 5.85 |  | 3.27 | 19.13 |
| a deducir: puerta | -1 |  | 0.93 | 2.03 | -1.89 |
| Paso instalaciones | 1 | 10.6 |  | 3.27 | 34.66 |
| Conexión Fase 1 | 1 | 5.4 |  | 3.27 | 17.66 |
| a deducir: puerta | -1 |  | 2.3 | 2.03 | -4.67 |
| Almacén 02 V.I. | 2 | 1.92 |  | 3.27 | 12.56 |
| a deducir: puertas | -2 |  | 1.85 | 2.03 | -7.51 |
| Vestíbulo NCV 02 | 1 | 4.45 |  | 3.27 | 14.55 |
| Almacén 03 | 1 | 34.95 |  | 2.28 | 79.69 |
|  | 1 | 2.2 |  | 2.28 | 5.02 |
| a deducir: puertas | -2 | 1.85 |  | 2.02 | -7.47 |
|  | -1 | 0.9 |  | 2.02 | -1.82 |
| Almacén 04 V.I. | 1 | 5.1 |  | 4.52 | 23.05 |
| Máquinas de tickets y V.I. | 1 | 5.4 |  | 3.27 | 17.66 |
|  | 1 | 2.55 |  | 3.27 | 8.34 |
|  | 1 | 3.95 |  | 3.27 | 12.92 |
|  | 1 | 2.6 |  | 3.27 | 8.50 |
| a deducir: puertas | -2 |  | 1.85 | 2.03 | -7.51 |
| Almacén 05 | 1 | 9.58 |  | 3.27 | 31.33 |
| a deducir: puertas | -1 |  | 0.9 | 2.03 | -1.83 |
| Almacén 07 | 1 | 9.2 |  | 3.27 | 30.08 |
|  | 1 | 10.05 |  | 4.21 | 42.31 |
| a deducir: puerta | -1 |  | 1.85 | 2.03 | -3.76 |
| Almacén 05-Rampa | 1 | 7.15 |  | 3.72 | 26.60 |
| Almacén 06 | 1 | 27.15 |  | 4.21 | 114.30 |
|  | 2 | 2 |  | 4.21 | 16.84 |
| a deducir: puertas | -2 |  | 1.85 | 2.03 | -7.51 |
| NCV 06 V.I. | 1 | 6.5 |  | 4.21 | 27.37 |
| a deducir: puerta | -1 |  | 0.93 | 2.03 | -1.89 |
| Almacén 06-08 V.I. | 1 | 2 |  | 4.21 | 8.42 |
| a deducir: puertas | -2 |  | 1.85 | 2.03 | -7.51 |
| Almacén 08 | 1 | 6.05 |  | 4.21 | 25.47 |
|  | 1 | 5 |  | 4.21 | 21.05 |
|  | 1 | 17.65 |  | 4.21 | 74.31 |
|  | 1 | 4.55 |  | 5.01 | 22.80 |
|  | 1 | 4.5 |  | 4.21 | 18.95 |
| a deducir: puerta | -3 |  | 1.85 | 2.03 | -11.27 |
|  | -1 |  | 0.9 | 2.03 | -1.83 |
| Almacén 10 | 2 | 6.75 |  | 4.21 | 56.84 |
|  | 1 | 3.6 |  | 4.21 | 15.16 |
| a deducir: puerta | -1 |  | 1.85 | 2.03 | -3.76 |
| Paso instalaciones | 1 | 10.9 |  | 4.21 | 45.89 |
| Carga y descarga | 1 | 12.2 |  | 4.21 | 51.36 |
| a deducir: puertas | -1 |  | 1.75 | 2.03 | -3.55 |
|  | -1 |  | 2.84 | 2.13 | -6.05 |
| Hombro escénico | 1 | 4.25 |  | 4.21 | 17.89 |
|  | 1 | 3 |  | 4.21 | 12.63 |
|  | 1 | 5.1 |  | 4.21 | 21.47 |
| a deducir: puertas | -1 |  | 2.2 | 2.13 | -4.69 |
| Almacén 09 V.I. | 1 | 3.95 |  | 4.21 | 16.63 |
| a deducir: puertas | -1 |  | 1.85 | 2.03 | -3.76 |
| Vestíbulo NCV 08 | 1 | 6.75 |  | 4.21 | 28.42 |
|  | 1 | 6.9 |  | 4.21 | 29.05 |
|  | 1 | 5.8 |  | 4.21 | 24.42 |
| Cuartos elect.-Seccionamiento | 1 | 4.7 |  | 3.39 | 15.93 |
|  | 1 | 1.55 |  | 4.09 | 6.34 |
|  | 1 | 3.2 |  | 3.97 | 12.70 |
|  | 1 | 4.35 |  | 4.21 | 18.31 |
|  | 1 | 11 |  | 3.74 | 41.14 |
| a deducir: puertas | -2 |  | 1.42 | 2.03 | -5.77 |
|  | -1 |  | 0.93 | 2.03 | -1.89 |
| Subtotal: Subtotal parcial |  |  |  |  | 1084.53 |
| Total |  |  |  |  | 2366.1 |

**06.02** m2 FÁBRICA BLOQUE HORMIGÓN LISO BLANCO CARA VISTA 40x10x20 cm (20/06/2022)
406.82 m2 × 46.18 (47.57 con costes indirectos) = 19352.43
Fábrica de bloques huecos de hormigón de árido calizo o volcánico, liso y blanco, de 40x10x20 cm colocado a una cara vista, recibidos con mortero de cemento blanco BL-II/A-L 42,5 R y arena de río M-10/BL, rellenos de hormigón de 330 kg de cemento/m3 de dosificación y armaduras según normativa, i/p.p. de formación de dinteles, zunchos, jambas, ejecución de encuentros y piezas especiales, llagueado, roturas, replanteo, nivelación, aplomado, limpieza y medios auxiliares, medida deduciendo huecos superiores a 2 m2. Conforme CTE DB-SE-F y NTE-FFB. Marcado CE obligatorio según Anexo ZA de la Norma Europea UNE-EN 771-3:2011+A1:2016. Materiales con marcado CE y DdP (Declaración de prestaciones) según Reglamento (UE) 305/2011.

| Código | Ud | Descripción | Rendimiento | Precio | Importe |
|---|---|---|---|---|---|
| O01OA160 | h | Cuadrilla H | 0.73 | 42.32 | 30.89 |
| P01BLB010 | u | Bloque hormigón estándar liso blanco 40x10x20 cm (material; 11/07/2022) | 13 | 0.91 | 11.83 |
| P01MC050 | m3 | Mortero cemento blanco BL-II 42,5R M-10 | 0.015 | 66.31 | 0.99 |
| A03H090 | m3 | HORMIGÓN HA-30 /B/20/XS2 DOSIFICACIÓN 330 kg/m3 CEMENTO Tmáx.20 | 0.01 | 94.93 | 0.95 |
| P03ACA010 | kg | Acero corrugado B 400 S/SD 6 mm | 1.5 | 1.01 | 1.52 |
|  |  | Total |  |  | 46.18 |

| Medición | Uds. | Largo | Alto | Parcial |
|---|---|---|---|---|
| Planta sótano: |  |  |  |  |
| Cámara bufa eje A, | 1 | 53.85 | 3.34 | 179.86 |
|  | 1 | 4.65 | 4.24 | 19.72 |
|  | 1 | 7.35 | 3.3 | 24.26 |
|  | 1 | 11.8 | 3.15 | 37.17 |
|  | 1 | 24.2 | 3.3 | 79.86 |
|  | 1 | 4.15 | 2.29 | 9.50 |
| Cámara bufa ejes C y 02 | 1 | 16.9 | 3.34 | 56.45 |
| Total |  |  |  | 406.82 |

**06.03** m2 FÁBRICA BLOQUE HORMIGÓN LISO BLANCO CARA VISTA 40x20x20 cm (20/06/2022)
2785.95 m2 × 57.8 (59.53 con costes indirectos) = 165847.60
Fábrica de bloques huecos de hormigón de árido calizo o volcánico, liso y blanco, de 40x20x20 cm colocado a una cara vista, recibidos con mortero de cemento blanco BL-II/A-L 42,5 R y arena de río M-10/BL, relleno de hormigón de 330 kg de cemento/m3 de dosificación y armaduras según normativa, i/p.p. de formación de dinteles, zunchos, jambas, ejecución de encuentros y piezas especiales, llagueado, roturas, replanteo, nivelación, aplomado, limpieza y medios auxiliares, medida deduciendo huecos superiores a 2 m2. Conforme CTE DB-SE-F y NTE-FFB. Marcado CE obligatorio según Anexo ZA de la Norma Europea UNE-EN 771-3:2011+A1:2016. Materiales con marcado CE y DdP (Declaración de prestaciones) según Reglamento (UE) 305/2011.

| Código | Ud | Descripción | Rendimiento | Precio | Importe |
|---|---|---|---|---|---|
| O01OA160 | h | Cuadrilla H | 0.78 | 42.32 | 33.01 |
| P01BLB060 | u | Bloque hormigón estándar liso blanco 40x20x20 cm | 13 | 1.46 | 18.98 |
| P01MC050 | m3 | Mortero cemento blanco BL-II 42,5R M-10 | 0.024 | 66.31 | 1.59 |
| A03H090 | m3 | HORMIGÓN HA-30 /B/20/XS2 DOSIFICACIÓN 330 kg/m3 CEMENTO Tmáx.20 | 0.02 | 94.93 | 1.90 |
| P03ACA010 | kg | Acero corrugado B 400 S/SD 6 mm | 2.3 | 1.01 | 2.32 |
|  |  | Total |  |  | 57.8 |

| Medición | Uds. | Largo | Ancho | Alto | Parcial |
|---|---|---|---|---|---|
| Planta sótano: |  |  |  |  |  |
| NCV Ascensores | 1 | 2.85 |  | 3.34 | 9.52 |
| a deducir: ascensores | -2 |  | 0.8 | 2 | -3.20 |
| ___ |  |  |  |  |  |
| Planta baja: |  |  |  |  |  |
| Almacén 02 | 1 | 16.3 |  | 3.27 | 53.30 |
| a deducir: puerta | -2 |  | 1.85 | 2.03 | -7.51 |
| Vestíbulo NCV 02 | 1 | 6.2 |  | 3.27 | 20.27 |
|  | 2 | 2 |  | 3.27 | 13.08 |
| a deducir: puertas | -3 |  | 1.85 | 2.03 | -11.27 |
| Almacén 03y04-Pasillo | 1 | 15.25 |  | 4.21 | 64.20 |
| Vestuarios accesibles | 1 | 9.15 |  | 3.22 | 29.46 |
|  | 1 | 2.55 |  | 4.52 | 11.53 |
|  | 1 | 6.8 |  | 4.52 | 30.74 |
| a deducir: puertas | -2 |  | 0.93 | 2.03 | -3.78 |
|  | -1 |  | 1.85 | 2.03 | -3.76 |
| Vestuarios y camerinos de figuras | 1 | 9.7 |  | 3.37 | 32.69 |
|  | 1 | 10.7 |  | 4.37 | 46.76 |
|  | 1 | 4.75 |  | 4.37 | 20.76 |
|  | 1 | 1.5 |  | 4.37 | 6.56 |
| a deducir: puertas | -4 |  | 0.93 | 2.03 | -7.55 |
|  | -1 |  | 1.27 | 2.03 | -2.58 |
| Aseos y office | 1 | 4.75 |  | 3.22 | 15.30 |
|  | 1 | 7.7 |  | 4.37 | 33.65 |
|  | 1 | 3 |  | 3.22 | 9.66 |
| a deducir: puertas | -2 |  | 0.83 | 2.03 | -3.37 |
| Oficina-Pasillo | 1 | 4.9 |  | 4.37 | 21.41 |
|  | 1 | 2.8 |  | 4.37 | 12.24 |
| a deducir: puertas | -2 |  | 1.65 | 2.03 | -6.70 |
| Ascensores NVC 02 | 1 | 4.3 |  | 3.27 | 14.06 |
| a deducir: hueco puerta ascensor | -1 |  | 0.9 | 2 | -1.80 |
| Almacén 05 | 1 | 4.8 |  | 3.72 | 17.86 |
|  | 1 | 1.55 |  | 3.72 | 5.77 |
| a deducir: puertas | -1 |  | 0.93 | 2.03 | -1.89 |
|  | -1 |  | 1.55 | 2.03 | -3.15 |
| Vestuarios | 1 | 21.7 |  | 4.21 | 91.36 |
|  | 1 | 4.95 |  | 5.01 | 24.80 |
|  | 1 | 7.25 |  | 4.21 | 30.52 |
|  | 2 | 2 |  | 4.21 | 16.84 |
| a deducir: puertas | -2 |  | 1.85 | 2.03 | -7.51 |
| a deducir: huecos | -2 |  | 2 | 2.03 | -8.12 |
| Hombro escénico | 1 | 6.5 |  | 4.21 | 27.37 |
|  | 1 | 10.4 |  | 5.01 | 52.10 |
|  | 2 | 1.9 |  | 4.21 | 16.00 |
|  | 1 | 1.9 |  | 5.01 | 9.52 |
|  | 1 | 37.3 |  | 4.21 | 157.03 |
|  | 1 | 1.9 |  | 5.01 | 9.52 |
|  | 1 | 4.65 |  | 4.21 | 19.58 |
| a deducir: puertas | -1 |  | 1.75 | 2.03 | -3.55 |
| a deducir: huecos | -1 |  | 1.75 | 2.03 | -3.55 |
| Foso sala | 1 | 35.05 |  | 4.21 | 147.56 |
|  | 1 | 6.5 |  | 5.01 | 32.57 |
|  | 1 | 11.8 |  | 4.21 | 49.68 |
|  | 1 | 21.6 |  | 4.47 | 96.55 |
|  | 1 | 1.7 |  | 5.21 | 8.86 |
|  | 1 | 1.9 |  | 5.21 | 9.90 |
|  | 1 | 4.65 |  | 4.21 | 19.58 |
| a deducir: puerta | -1 |  | 1.57 | 2.03 | -3.19 |
| Hombro escénico y almacén 09 | 1 | 7.15 |  | 4.21 | 30.10 |
|  | 1 | 15.15 |  | 4.21 | 63.78 |
|  | 1 | 2 |  | 4.21 | 8.42 |
|  | 1 | 19.95 |  | 4.21 | 83.99 |
|  | 1 | 2.55 |  | 4.21 | 10.74 |
| a deducir: puerta | -1 |  | 1.85 | 2.03 | -3.76 |
| CT Galandaje puerta corredera | 1 | 7.45 |  | 4.21 | 31.36 |
| Subtotal: Subtotal parcial |  |  |  |  | 1430.31 |
| ___ |  |  |  |  |  |
| Planta acceso: |  |  |  |  |  |
| NCV 01 | 1 | 6.7 |  | 2.8 | 18.76 |
| a deducir: puerta | -1 |  | 1.08 | 2.55 | -2.75 |
| Almacén-Paso inst. | 4 | 4.3 |  | 2.8 | 48.16 |
| a deducir: puertas | -2 |  | 1.08 | 2.55 | -5.51 |
|  | -2 |  | 1.14 | 2.55 | -5.81 |
| NCV ascensor | 1 | 4.3 |  | 2.8 | 12.04 |
| NCV 03 | 1 | 4.3 |  | 2.8 | 12.04 |
| a deducir: puerta | -1 |  | 1.14 | 2.55 | -2.91 |
| NCV 05 | 1 | 4.65 |  | 2.8 | 13.02 |
| a deducir: puerta | -1 |  | 1.08 | 2.55 | -2.75 |
| Almacén paneles móviles 1 | 1 | 27 |  | 9.31 | 251.37 |
| Almacén paneles móviles 2 | 1 | 25.2 |  | 9.31 | 234.61 |
| NCV 02 | 1 | 4.65 |  | 2.8 | 13.02 |
| a deducir: puerta | -1 |  | 1.08 | 2.55 | -2.75 |
| Almacén-Paso inst. | 5 | 4.3 |  | 2.8 | 60.20 |
|  | 2 | 2.35 |  | 2.8 | 13.16 |
| a deducir: puertas | -2 |  | 1.08 | 2.55 | -5.51 |
|  | -3 |  | 1.08 | 2.55 | -8.26 |
| NCV 04 | 1 | 4.3 |  | 2.8 | 12.04 |
| a deducir: puerta | -1 |  | 1.14 | 2.55 | -2.91 |
| NCV 06 | 1 | 6.7 |  | 2.8 | 18.76 |
| a deducir: puerta | -1 |  | 1.08 | 2.55 | -2.75 |
| Subtotal: Subtotal parcial |  |  |  |  | 665.27 |
| ___ |  |  |  |  |  |
| Entreplanta: |  |  |  |  |  |
| NCV 01 | 1 | 4.65 |  | 9.86 | 45.85 |
|  | 1 | 2.33 |  | 1.25 | 2.91 |
| NCV 03 | 1 | 4.3 |  | 9.86 | 42.40 |
| NCV 05 | 1 | 4.65 |  | 9.86 | 45.85 |
| NCV 02 | 1 | 4.65 |  | 9.86 | 45.85 |
| NCV 04 | 1 | 4.3 |  | 9.86 | 42.40 |
| NCV 06 | 1 | 4.65 |  | 9.86 | 45.85 |
|  | 1 | 2.35 |  | 1.25 | 2.94 |
| Subtotal: Subtotal parcial |  |  |  |  | 274.05 |
| ___ |  |  |  |  |  |
| Planta técnica: |  |  |  |  |  |
| Patio instalaciones | 5 | 12.55 |  | 3 | 188.25 |
|  | 5 | 3.95 |  | 0.4 | 7.90 |
| a deducir: puertas | -5 |  | 0.93 | 2.03 | -9.44 |
| Paso instalaciones | 1 | 7.15 |  | 3 | 21.45 |
| Patio instalaciones | 5 | 12.55 |  | 3 | 188.25 |
|  | 5 | 3.95 |  | 0.4 | 7.90 |
| a deducir: puertas | -5 |  | 0.93 | 2.03 | -9.44 |
| Paso instalaciones | 1 | 7.15 |  | 3 | 21.45 |
| Total |  |  |  |  | 2785.95 |

**06.04** m2 FÁBRICA BLOQUE HORMIGÓN GRIS 40x20x20 cm (20/06/2022)
1354.68 m2 × 49.24 (50.72 con costes indirectos) = 68709.37
Fábrica de bloques huecos de hormigón de árido calizo o volcánico, gris estándar, de 40x20x20 cm para revestir, recibidos con mortero de cemento CEM II/B-M 32,5 N y arena de río M-5, rellenos de hormigón de 330 kg de cemento/m3 de dosificación y armadura según normativa, i/p.p. de formación de dinteles, zunchos, jambas, ejecución de encuentros, piezas especiales, roturas, replanteo, nivelación, aplomado, rejuntado, limpieza y medios auxiliares, medida deduciendo huecos superiores a 1 m2. Conforme CTE DB-SE-F y NTE-FFB. Marcado CE obligatorio según Anexo ZA de la Norma Europea UNE-EN 771-3:2011+A1:2016. Materiales con marcado CE y DdP (Declaración de prestaciones) según Reglamento (UE) 305/2011.

| Código | Ud | Descripción | Rendimiento | Precio | Importe |
|---|---|---|---|---|---|
| O01OA160 | h | Cuadrilla H | 0.78 | 42.32 | 33.01 |
| P01BO090 | u | Bloque de hormigón para revestir 40x20x20 cm (material; 08/09/2022) | 13 | 0.85 | 11.05 |
| P01MC040 | m3 | Mortero cemento gris CEM-II/B-M 32,5 M-5 (material; 12/07/2022) | 0.02 | 48.13 | 0.96 |
| A03H090 | m3 | HORMIGÓN HA-30 /B/20/XS2 DOSIFICACIÓN 330 kg/m3 CEMENTO Tmáx.20 | 0.02 | 94.93 | 1.90 |
| P03ACA010 | kg | Acero corrugado B 400 S/SD 6 mm | 2.3 | 1.01 | 2.32 |
|  |  | Total |  |  | 49.24 |

| Medición | Uds. | Largo | Ancho | Alto | Parcial |
|---|---|---|---|---|---|
| Planta baja: |  |  |  |  |  |
| Camerinos de figuras-Vestuarios | 1 | 7.55 |  | 4.52 | 34.13 |
|  | 1 | 3.15 |  | 4.37 | 13.77 |
| Sala de reuniones-vestuarios | 1 | 4.95 |  | 3.22 | 15.94 |
| Sala de reuniones-Office | 1 | 7.7 |  | 4.21 | 32.42 |
| Bajo mostrador oficina | 1 | 5.95 |  | 1.12 | 6.66 |
| Cierre patinillo oficina | 1 | 3.25 |  | 4.21 | 13.68 |
| Graderío-Vestuarios | 1 | 11.55 |  | 4.21 | 48.63 |
|  | 1 | 3 |  | 5.01 | 15.03 |
| Baño accesible | 1 | 8.6 |  | 4.21 | 36.21 |
| a deducir: puerta | -1 |  | 0.93 | 2.5 | -2.33 |
| Hombro-Vestíbulo | 1 | 1.6 |  | 4.21 | 6.74 |
| Aseos | 1 | 16.35 |  | 4.21 | 68.83 |
| a deducir: puertas | -2 |  | 0.93 | 2.5 | -4.65 |
| Subtotal: Subtotal parcial |  |  |  |  | 285.06 |
| ___ |  |  |  |  |  |
| Planta acceso: |  |  |  |  |  |
| Baños F1 - Guardarropa | 1 | 5 |  | 3 | 15.00 |
| a deducir: puerta | -1 |  | 0.9 | 2 | -1.80 |
| Subtotal: Subtotal parcial |  |  |  |  | 13.20 |
| ___ |  |  |  |  |  |
| Planta técnica: |  |  |  |  |  |
| Paso instalaciones ejes 03-04 | 2 | 4.65 |  | 3.11 | 28.92 |
|  | 1 | 5.75 |  | 3.11 | 17.88 |
|  | 1 | 2.65 |  | 3.11 | 8.24 |
|  | 1 | 5.55 |  | 3.11 | 17.26 |
| a deducir: puerta | -2 |  | 0.93 | 2.03 | -3.78 |
| Cierre sala eje E | 1 | 79.2 |  | 3.11 | 246.31 |
| a deducir: puertas | -3 |  | 0.93 | 2.03 | -5.66 |
| Cierre sala eje H | 1 | 79.2 |  | 3.11 | 246.31 |
| a deducir: puertas | -3 |  | 0.93 | 2.03 | -5.66 |
| Sala instalaciones - Salida terraza | 1 | 4.2 |  | 3.11 | 13.06 |
|  | 1 | 4.65 |  | 3.11 | 14.46 |
| a deducir: puerta | -1 |  | 0.93 | 2.03 | -1.89 |
| Vestíbulo ascensor | 1 | 4.8 |  | 3.11 | 14.93 |
|  | 1 | 3.45 |  | 3.11 | 10.73 |
| a deducir: puerta | -1 |  | 1.9 | 2 | -3.80 |
| Subtotal: Subtotal parcial |  |  |  |  | 597.31 |
| ___ |  |  |  |  |  |
| Planta cubierta: |  |  |  |  |  |
| Exutorios | 24 | 10.65 |  | 0.8 | 204.48 |
| Lucernarios | 10 | 15.6 |  | 0.8 | 124.80 |
|  | 60 | 1.95 |  | 0.7 | 81.90 |
| Petos patios | 20 | 4.1 |  | 0.25 | 20.50 |
|  | 10 | 4.35 |  | 0.25 | 10.88 |
| Pasos instalaciones | 2 | 6.6 |  | 0.25 | 3.30 |
| Ceniceros | 10 | 5.3 |  | 0.25 | 13.25 |
| Subtotal: Subtotal parcial |  |  |  |  | 459.11 |
| Total |  |  |  |  | 1354.68 |

**06.05** m2 FÁBRICA BLOQUE HORMIGÓN GRIS 40x20x15 cm (20/06/2022)
159.17 m2 × 32.3 (33.27 con costes indirectos) = 5295.59
Fábrica de bloques huecos de hormigón de árido calizo o volcánico, gris estándar, 40x20x15 cm para revestir, recibidos con mortero de cemento CEM II/B-M 32,5 N y arena de río M-5, rellenos de hormigón de 330 kg de cemento/m3 de dosificación y armadura según normativa, i/p.p. de formación de dinteles, zunchos, jambas, ejecución de encuentros, piezas especiales, roturas, replanteo, nivelación, aplomado, rejuntado, limpieza y medios auxiliares, medida deduciendo huecos superiores a 1 m2. Conforme CTE DB-SE-F y NTE-FFB. Marcado CE obligatorio según Anexo ZA de la Norma Europea UNE-EN 771-3:2011+A1:2016. Materiales con marcado CE y DdP (Declaración de prestaciones) según Reglamento (UE) 305/2011.

| Código | Ud | Descripción | Rendimiento | Precio | Importe |
|---|---|---|---|---|---|
| O01OA160 | h | Cuadrilla H | 0.45 | 42.32 | 19.04 |
| P01BO070 | u | Bloque hormigón para revestir 40x20x15 cm (material; 12/09/2022) | 13 | 0.76 | 9.88 |
| P01MC040 | m3 | Mortero cemento gris CEM-II/B-M 32,5 M-5 | 0.019 | 48.13 | 0.91 |
| A03H090 | m3 | HORMIGÓN HA-30 /B/20/XS2 DOSIFICACIÓN 330 kg/m3 CEMENTO Tmáx.20 | 0.01 | 94.93 | 0.95 |
| P03ACA010 | kg | Acero corrugado B 400 S/SD 6 mm | 1.5 | 1.01 | 1.52 |
|  |  | Total |  |  | 32.3 |

| Medición | Uds. | Largo | Alto | Parcial |
|---|---|---|---|---|
| Planta de cubierta: |  |  |  |  |
| Peto cubierta plana-inclinada eje E | 1 | 89.75 | 0.9 | 80.78 |
| Peto cubierta plana-inclinada eje H | 1 | 87.1 | 0.9 | 78.39 |
| Total |  |  |  | 159.17 |

**06.06** m2 FÁBRICA BLOQUE HORMIGÓN GRIS 40x20x10 cm (20/06/2022)
99.12 m2 × 31.24 (32.18 con costes indirectos) = 3189.68
Fábrica de bloques huecos de hormigón de árido calizo o volcánico, gris estándar, de 40x20x10 cm para revestir, recibidos con mortero de cemento CEM II/B-M 32,5 N y arena de río M-5, rellenos de hormigón de 330 kg de cemento/m3 de dosificación y armadura según normativa, i/p.p. de formación de dinteles, zunchos, jambas, ejecución de encuentros, piezas especiales, roturas, replanteo, nivelación, aplomado, rejuntado, limpieza y medios auxiliares, medida deduciendo huecos superiores a 1 m2. Conforme CTE DB-SE-F y NTE-FFB. Marcado CE obligatorio según Anexo ZA de la Norma Europea UNE-EN 771-3:2011+A1:2016. Materiales con marcado CE y DdP (Declaración de prestaciones) según Reglamento (UE) 305/2011.

| Código | Ud | Descripción | Rendimiento | Precio | Importe |
|---|---|---|---|---|---|
| O01OA160 | h | Cuadrilla H | 0.45 | 42.32 | 19.04 |
| P01BO050 | u | Bloque hormigón para revestir 40x20x10 cm (material; 12/09/2022) | 13 | 0.7 | 9.10 |
| P01MC040 | m3 | Mortero cemento gris CEM-II/B-M 32,5 M-5 | 0.013 | 48.13 | 0.63 |
| A03H090 | m3 | HORMIGÓN HA-30 /B/20/XS2 DOSIFICACIÓN 330 kg/m3 CEMENTO Tmáx.20 | 0.01 | 94.93 | 0.95 |
| P03ACA010 | kg | Acero corrugado B 400 S/SD 6 mm | 1.5 | 1.01 | 1.52 |
|  |  | Total |  |  | 31.24 |

| Medición | Uds. | Largo | Alto | Parcial |
|---|---|---|---|---|
| Planta de cubierta: |  |  |  |  |
| Exutorios peine escénico | 14 | 8.85 | 0.8 | 99.12 |
| Total |  |  |  | 99.12 |

**06.07** m2 FÁBRICA LADRILLO PERFORADO CATALÁN 5cm 12P INTERIOR MORTERO M-5 (20/06/2022)
430.04 m2 × 21.34 (21.98 con costes indirectos) = 9452.28
Fábrica de ladrillo perforado tosco de 28x13x5 cm de 1/2 pie de espesor en interior, recibido con mortero de cemento CEM II/B-P 32,5 N y arena de río tipo M-5, preparado en central y suministrado a pie de obra, para revestir, i/replanteo, nivelación y aplomado, p.p. de enjarjes, mermas, roturas, humedecido de las piezas, rejuntado, cargaderos, mochetas, plaquetas, esquinas, limpieza y medios auxiliares. Según UNE-EN 998-2:2018, RC-16, NTE-FFL y CTE DB-SE-F. Medida deduciendo huecos superiores a 1 m2. Materiales con marcado CE y DdP (Declaración de prestaciones) según Reglamento (UE) 305/2011.

| Código | Ud | Descripción | Rendimiento | Precio | Importe |
|---|---|---|---|---|---|
| O01OA030 | h | Oficial primera | 0.41 | 22 | 9.02 |
| O01OA070 | h | Peón ordinario | 0.41 | 19.71 | 8.08 |
| P01LT070 | mu | Ladrillo perforado tosco catalán 28x13x5 cm (material; 12/07/2022) | 0.038 | 81.52 | 3.10 |
| P01MC045 | m3 | Mortero cemento gris CEM-II/B-P 32,5 N M-5 (material; 12/07/2022) | 0.026 | 43.7 | 1.14 |
|  |  | Total |  |  | 21.34 |

| Medición | Uds. | Largo | Ancho | Alto | Parcial |
|---|---|---|---|---|---|
| Planta acceso: |  |  |  |  |  |
| Aseos F1 | 1 | 2.46 |  | 3 | 7.38 |
|  | 1 | 11.09 |  | 3 | 33.27 |
|  | 1 | 9.61 |  | 3 | 28.83 |
| Chillout ejes 2-3 | 1 | 27.25 |  | 2.45 | 66.76 |
|  | 1 | 3.5 |  | 2.45 | 8.58 |
| a deducir: puertas | -3 |  | 0.93 | 2.2 | -6.14 |
| Chillout ejes 18-19 | 1 | 39.4 |  | 2.45 | 96.53 |
|  | 1 | 12.3 |  | 2.45 | 30.14 |
|  | 1 | 3.05 |  | 2.45 | 7.47 |
|  | 1 | 3.75 |  | 2.45 | 9.19 |
|  | 1 | 2.75 |  | 2.45 | 6.74 |
| a deducir: puertas | -3 |  | 0.93 | 2.2 | -6.14 |
|  | -1 |  | 2.32 | 2.2 | -5.10 |
| Jardineras eje A | 1 | 4.75 |  | 0.25 | 1.19 |
|  | 1 | 15.45 |  | 0.25 | 3.86 |
|  | 1 | 27.3 |  | 0.25 | 6.83 |
| Jardineras eje A-19 | 1 | 20.1 |  | 0.25 | 5.03 |
| Jardineras eje 2-K | 1 | 63.3 |  | 0.25 | 15.83 |
| Jardineras eje K | 1 | 42.8 |  | 0.25 | 10.70 |
| Alcorques | 10 | 14.8 |  | 0.25 | 37.00 |
| Subtotal: Subtotal parcial |  |  |  |  | 357.95 |
| ___ |  |  |  |  |  |
| Planta cubierta: |  |  |  |  |  |
| Banco terraza | 2 | 55.45 |  | 0.65 | 72.09 |
| Subtotal: Subtotal parcial |  |  |  |  | 72.09 |
| Total |  |  |  |  | 430.04 |

**06.08** m2 TABICÓN LADRILLO HUECO DOBLE 24x11,5x7 cm MORTERO M-5 (20/06/2022)
46.37 m2 × 17.06 (17.57 con costes indirectos) = 814.72
Tabicón de ladrillo cerámico hueco doble 24x11,5x7 cm, recibido con mortero de cemento CEM II/B-M 32,5 N y arena de río, tipo M-5, preparado en central y suministrado a pie de obra, para revestir, i/replanteo, nivelación y aplomado, rejuntado, limpieza y medios auxiliares. Según UNE-EN 998-2:2018, RC-16, NTE-PTL y CTE DB-SE-F, medido a cinta corrida. Materiales con marcado CE y DdP (Declaración de prestaciones) según Reglamento (UE) 305/2011.

| Código | Ud | Descripción | Rendimiento | Precio | Importe |
|---|---|---|---|---|---|
| O01OA030 | h | Oficial primera | 0.35 | 22 | 7.70 |
| O01OA070 | h | Peón ordinario | 0.35 | 19.71 | 6.90 |
| P01LH130 | mu | Ladrillo hueco doble 24x11,5x7 cm (material; 12/07/2022) | 0.036 | 45.46 | 1.64 |
| P01MC040 | m3 | Mortero cemento gris CEM-II/B-M 32,5 M-5 | 0.017 | 48.13 | 0.82 |
|  |  | Total |  |  | 17.06 |

| Medición | Uds. | Largo | Alto | Parcial |
|---|---|---|---|---|
| Planta baja: |  |  |  |  |
| Aseos | 4 | 1.7 | 2.32 | 15.78 |
| Planta acceso: |  |  |  |  |
| Aseos F1 | 7 | 1.9 | 2.3 | 30.59 |
| Total |  |  |  | 46.37 |

**06.09** m2 TABIQUE PYL PLACA DOBLE ESTÁNDAR AISL. MW (2x13A)+70+(2x13A) 40 (20/06/2022)
145.26 m2 × 53.93 (55.55 con costes indirectos) = 8069.19
Tabique de sistema de paneles de yeso laminado (PYL) de placa múltiple, formado por 2 placas estándar (Tipo A según UNE-EN 520:2005+A1:2010) de 13 mm de espesor atornillada a cada lado de una estructura de acero galvanizado, de canales horizontales de 70 mm de ancho y montantes verticales (según UNE-EN 14195:2015), con una modulación de 400 mm de separación a ejes entre montantes, con aislamiento térmico-acústico en el interior del tabique formado por panel de lana mineral (MW). Totalmente terminado para acabado mínimo Nivel Q1 o Q2, listo para imprimar, revestir, pintar o decorar; i/p.p. de tratamientos de juntas, esquinas y huecos, pasos de instalaciones, pastas, cintas, guardavivos, tornillería, bandas de estanqueidad, limpieza y medios auxiliares. Conforme a CTE DB-HE, CTE DB-HR, UNE 102043:2013 y ATEDY. Superficie medida según documentación gráfica de proyecto, siguiendo los criterios de medición expuestos en la norma UNE 92305. Materiales con marcado CE y DdP (Declaración de Prestaciones) según Reglamento Europeo (UE) 305/2011.

| Código | Ud | Descripción | Rendimiento | Precio | Importe |
|---|---|---|---|---|---|
| O01OA030 | h | Oficial primera | 0.5 | 22 | 11.00 |
| O01OA050 | h | Ayudante | 0.5 | 20.32 | 10.16 |
| P04PS030 | m2 | Placa yeso laminado estándar 13 mm (Tipo A) (material; 12/07/2022) | 4.2 | 4.73 | 19.87 |
| P07TL995 | m2 | Panel lana mineral (MW) 65 mm (0,036 W/mK) (material; 12/07/2022) | 1.05 | 4.3 | 4.52 |
| P04PNB020 | m | Banda estanqueidad perimetral PYL 70 mm (material; 12/07/2022) | 1.75 | 0.54 | 0.95 |
| P04PPC030 | m | Canal tabiquería PYL 73 mm (material; 12/07/2022) | 0.9 | 1.07 | 0.96 |
| P04PPM030 | m | Montante tabique PYL 70 mm (material; 12/07/2022) | 3.33 | 1.14 | 3.80 |
| P04POP010 | u | Tornillo fijación PYL a perfil metálico e<0,75 mm (PM) 3,5x25 mm (material; 27/06/2022) | 20 | 0.01 | 0.20 |
| P04POP020 | u | Tornillo fijación PYL a perfil metálico e<0,75 mm (PM) 3,5x35 mm (material; 12/07/2022) | 40 | 0.01 | 0.40 |
| P04POC020 | u | Tornillo fijación entre perfiles metálicos (MM) 3,5x9,5 mm (material; 12/07/2022) | 4 | 0.01 | 0.04 |
| P04PNA010 | kg | Pasta de agarre PYL estándar (material; 27/06/2022) | 0.12 | 0.52 | 0.06 |
| P04PNJ010 | kg | Pasta para juntas PYL estándar (material; 12/07/2022) | 1.25 | 1.05 | 1.31 |
| P04PNC010 | m | Cinta de juntas PYL (rollo 150 m) (material; 27/06/2022) | 6.3 | 0.04 | 0.25 |
| P04PNC020 | m | Cinta guardavivos PYL (rollo 30 m) (material; 12/07/2022) | 0.25 | 0.56 | 0.14 |
| %PM0050 | % | Pequeño Material | 0.5 % | 53.66 | 0.27 |
|  |  | Total |  |  | 53.93 |

| Medición | Uds. | Largo | Ancho | Alto | Parcial |
|---|---|---|---|---|---|
| Planta baja: |  |  |  |  |  |
| Sala de reuniones | 1 | 6.6 |  | 3.3 | 21.78 |
| Despachos | 1 | 4.8 |  | 4.4 | 21.12 |
|  | 2 | 4.8 |  | 4.3 | 41.28 |
|  | 1 | 11.1 |  | 4.4 | 48.84 |
| a deducir: mamparas | -1.5 |  | 2.74 | 2.7 | -11.10 |
|  | -0.5 |  | 2.16 | 2.7 | -2.92 |
| Oficinas | 1 | 6 |  | 4.3 | 25.80 |
| a deducir: hueco ventanilla | -1 |  | 5.88 | 2.7 | -15.88 |
| Vestuarios | 1 | 3.8 |  | 4.3 | 16.34 |
| Total |  |  |  |  | 145.26 |

**06.10** m2 TABIQUE PYL PLACA DOBLE HIDRÓF. 1 CARA AISL. MW (13H1+13A)+70+ (20/06/2022)
94.35 m2 × 57.6 (59.33 con costes indirectos) = 5597.79
Tabique de sistema de paneles de yeso laminado (PYL) de placa múltiple, formado por 1 una placa hidrófuga de baja absorción (Tipo H1 según UNE-EN 520:2005+A1:2010) de 13 mm de espesor y 1 placa estándar (Tipo A según UNE-EN 520:2005+A1:2010) de 13 mm de espesor atornillada a una cara; y 2 placas estándar (Tipo A según UNE-EN 520:2005+A1:2010) de 13 mm de espesor al otro lado de una estructura de acero galvanizado, de canales horizontales de 70 mm de ancho y montantes verticales (según UNE-EN 14195:2015), con una modulación de 400 mm de separación a ejes entre montantes, con aislamiento térmico-acústico en el interior del tabique formado por panel de lana mineral (MW). Totalmente terminado para acabado mínimo Nivel Q1 o Q2, listo para imprimar, revestir, pintar o decorar; i/p.p. de tratamientos de juntas, esquinas y huecos, pasos de instalaciones, pastas, cintas, guardavivos, tornillería, bandas de estanqueidad, limpieza y medios auxiliares. Conforme a CTE DB-SI, CTE DB-HE, CTE DB-HR, UNE 102043:2013 y ATEDY. Superficie medida según documentación gráfica de proyecto, siguiendo los criterios de medición expuestos en la norma UNE 92305. Materiales con marcado CE y DdP (Declaración de Prestaciones) según Reglamento Europeo (UE) 305/2011.

| Código | Ud | Descripción | Rendimiento | Precio | Importe |
|---|---|---|---|---|---|
| O01OA030 | h | Oficial primera | 0.5 | 22 | 11.00 |
| O01OA050 | h | Ayudante | 0.5 | 20.32 | 10.16 |
| P04PHH010 | m2 | Placa yeso laminado hidrófuga baja absorción (Tipo H1) 13 mm (material; 12/07/2022) | 1.05 | 8.04 | 8.44 |
| P04PS030 | m2 | Placa yeso laminado estándar 13 mm (Tipo A) | 3.15 | 4.73 | 14.90 |
| P07TL995 | m2 | Panel lana mineral (MW) 65 mm (0,036 W/mK) | 1.05 | 4.3 | 4.52 |
| P04PNB020 | m | Banda estanqueidad perimetral PYL 70 mm | 1.75 | 0.54 | 0.95 |
| P04PPC030 | m | Canal tabiquería PYL 73 mm | 0.9 | 1.07 | 0.96 |
| P04PPM030 | m | Montante tabique PYL 70 mm | 3.33 | 1.14 | 3.80 |
| P04POP010 | u | Tornillo fijación PYL a perfil metálico e<0,75 mm (PM) 3,5x25 mm | 20 | 0.01 | 0.20 |
| P04POP020 | u | Tornillo fijación PYL a perfil metálico e<0,75 mm (PM) 3,5x35 mm | 40 | 0.01 | 0.40 |
| P04POC020 | u | Tornillo fijación entre perfiles metálicos (MM) 3,5x9,5 mm | 4 | 0.01 | 0.04 |
| P04PNA010 | kg | Pasta de agarre PYL estándar | 0.12 | 0.52 | 0.06 |
| P04PNJ010 | kg | Pasta para juntas PYL estándar | 0.875 | 1.05 | 0.92 |
| P04PNJ020 | kg | Pasta para juntas PYL ambiente húmedo (material; 27/06/2022) | 0.375 | 1.51 | 0.57 |
| P04PNC010 | m | Cinta de juntas PYL (rollo 150 m) | 6.3 | 0.04 | 0.25 |
| P04PNC020 | m | Cinta guardavivos PYL (rollo 30 m) | 0.25 | 0.56 | 0.14 |
| %PM0050 | % | Pequeño Material | 0.5 % | 57.31 | 0.29 |
|  |  | Total |  |  | 57.6 |

| Medición | Uds. | Largo | Alto | Parcial |
|---|---|---|---|---|
| Planta baja: |  |  |  |  |
| Camerinos figuras | 2 | 3.4 | 4.4 | 29.92 |
|  | 1 | 3.5 | 4.4 | 15.40 |
| Vestuarios. Duchas | 1 | 3.6 | 4.3 | 15.48 |
| Vestuarios. Aseos | 1 | 4.6 | 4.3 | 19.78 |
| Vestuarios. Duchas | 1 | 2.7 | 5.1 | 13.77 |
| Total |  |  |  | 94.35 |

**06.11** m2 TABIQUE PYL PLACA DOBLE HIDRÓF. AISL. MW (13H1+13A)+70+(13A+13H (20/06/2022)
156.87 m2 × 61.19 (63.03 con costes indirectos) = 9887.52
Tabique de sistema de paneles de yeso laminado (PYL) de placa múltiple, formado por 1 una placa hidrófuga de baja absorción (Tipo H1 según UNE-EN 520:2005+A1:2010) de 13 mm de espesor y 1 placa estándar (Tipo A según UNE-EN 520:2005+A1:2010) de 13 mm de espesor atornilladas a cada lado de una estructura de acero galvanizado, de canales horizontales de 70 mm de ancho y montantes verticales (según UNE-EN 14195:2015), con una modulación de 400 mm de separación a ejes entre montantes, con aislamiento térmico-acústico en el interior del tabique formado por panel de lana mineral (MW). Totalmente terminado para acabado mínimo Nivel Q1 o Q2, listo para imprimar, revestir, pintar o decorar; i/p.p. de tratamientos de juntas, esquinas y huecos, pasos de instalaciones, pastas, cintas, guardavivos, tornillería, bandas de estanqueidad, limpieza y medios auxiliares. Conforme a CTE DB-SI, CTE DB-HE, CTE DB-HR, UNE 102043:2013 y ATEDY. Superficie medida según documentación gráfica de proyecto, siguiendo los criterios de medición expuestos en la norma UNE 92305. Materiales con marcado CE y DdP (Declaración de Prestaciones) según Reglamento Europeo (UE) 305/2011.

| Código | Ud | Descripción | Rendimiento | Precio | Importe |
|---|---|---|---|---|---|
| O01OA030 | h | Oficial primera | 0.5 | 22 | 11.00 |
| O01OA050 | h | Ayudante | 0.5 | 20.32 | 10.16 |
| P04PHH010 | m2 | Placa yeso laminado hidrófuga baja absorción (Tipo H1) 13 mm | 2.1 | 8.04 | 16.88 |
| P04PS030 | m2 | Placa yeso laminado estándar 13 mm (Tipo A) | 2.1 | 4.73 | 9.93 |
| P07TL995 | m2 | Panel lana mineral (MW) 65 mm (0,036 W/mK) | 1.05 | 4.3 | 4.52 |
| P04PNB020 | m | Banda estanqueidad perimetral PYL 70 mm | 1.75 | 0.54 | 0.95 |
| P04PPC030 | m | Canal tabiquería PYL 73 mm | 0.9 | 1.07 | 0.96 |
| P04PPM030 | m | Montante tabique PYL 70 mm | 3.33 | 1.14 | 3.80 |
| P04POP010 | u | Tornillo fijación PYL a perfil metálico e<0,75 mm (PM) 3,5x25 mm | 20 | 0.01 | 0.20 |
| P04POP020 | u | Tornillo fijación PYL a perfil metálico e<0,75 mm (PM) 3,5x35 mm | 40 | 0.01 | 0.40 |
| P04POC020 | u | Tornillo fijación entre perfiles metálicos (MM) 3,5x9,5 mm | 4 | 0.01 | 0.04 |
| P04PNA010 | kg | Pasta de agarre PYL estándar | 0.12 | 0.52 | 0.06 |
| P04PNJ010 | kg | Pasta para juntas PYL estándar | 0.625 | 1.05 | 0.66 |
| P04PNJ020 | kg | Pasta para juntas PYL ambiente húmedo | 0.625 | 1.51 | 0.94 |
| P04PNC010 | m | Cinta de juntas PYL (rollo 150 m) | 6.3 | 0.04 | 0.25 |
| P04PNC020 | m | Cinta guardavivos PYL (rollo 30 m) | 0.25 | 0.56 | 0.14 |
| %PM0050 | % | Pequeño Material | 0.5 % | 60.89 | 0.30 |
|  |  | Total |  |  | 61.19 |

| Medición | Uds. | Largo | Alto | Parcial |
|---|---|---|---|---|
| Planta baja: |  |  |  |  |
| Vestuarios personal | 1 | 2.8 | 3.4 | 9.52 |
|  | 1 | 1.1 | 4.6 | 5.06 |
|  | 1 | 3 | 4.6 | 13.80 |
|  | 1 | 3 | 3.4 | 10.20 |
|  | 1 | 1.1 | 3.3 | 3.63 |
|  | 1 | 2.8 | 4.4 | 12.32 |
| Camerinos figuras | 1 | 1.9 | 4.4 | 8.36 |
|  | 1 | 1.9 | 3.3 | 6.27 |
| Aseos oficina-Office | 1 | 2.7 | 4.3 | 11.61 |
| Aseos | 1 | 4.4 | 4.3 | 18.92 |
| Subtotal: Subtotal parcial |  |  |  | 99.69 |
| ___ |  |  |  |  |
| Planta acceso: |  |  |  |  |
| Aseos F1 | 1 | 3.1 | 3 | 9.30 |
| Aseos chillout | 9 | 1.9 | 2.8 | 47.88 |
| Subtotal: Subtotal parcial |  |  |  | 57.18 |
| Total |  |  |  | 156.87 |

**06.12** m2 TABIQUE DOBLE EST. S/ARR. PYL PLACA HIDRÓF. AISL. MW (13H1+13A) (20/06/2022)
71.72 m2 × 73.73 (75.94 con costes indirectos) = 5446.42
Tabique de sistema de paneles de yeso laminado (PYL) de doble estructura y placa múltiple, formado por 1 una placa hidrófuga de baja absorción (Tipo H1 según UNE-EN 520:2005+A1:2010) de 13 mm de espesor y 1 placa estándar (Tipo A según UNE-EN 520:2005+A1:2010) de 13 mm de espesor atornilladas a cada lado externo de una estructura doble de acero galvanizado sin arriostrar, de canales horizontales de 70 mm de ancho y montantes verticales (según UNE-EN 14195:2015), con una modulación de 400 mm de separación a ejes entre montantes, con aislamiento térmico-acústico en el interior del tabique (en cada estructura) formado por paneles de lana mineral (MW), y cámara intermedia entre estructuras (d) de 5-10 mm de espesor. Totalmente terminado para acabado mínimo Nivel Q1 o Q2, listo para imprimar, revestir, pintar o decorar; i/p.p. de tratamientos de juntas, esquinas y huecos, pasos de instalaciones, pastas, cintas, guardavivos, tornillería, bandas de estanqueidad, limpieza y medios auxiliares. Conforme a CTE DB-SI, CTE DB-HE, CTE DB-HR, UNE 102043:2013 y ATEDY. Superficie medida según documentación gráfica de proyecto, siguiendo los criterios de medición expuestos en la norma UNE 92305. Materiales con marcado CE y DdP (Declaración de Prestaciones) según Reglamento Europeo (UE) 305/2011.

| Código | Ud | Descripción | Rendimiento | Precio | Importe |
|---|---|---|---|---|---|
| O01OA030 | h | Oficial primera | 0.55 | 22 | 12.10 |
| O01OA050 | h | Ayudante | 0.55 | 20.32 | 11.18 |
| P04PHH010 | m2 | Placa yeso laminado hidrófuga baja absorción (Tipo H1) 13 mm | 2.1 | 8.04 | 16.88 |
| P04PS030 | m2 | Placa yeso laminado estándar 13 mm (Tipo A) | 2.1 | 4.73 | 9.93 |
| P07TL995 | m2 | Panel lana mineral (MW) 65 mm (0,036 W/mK) | 2.1 | 4.3 | 9.03 |
| P04PNB020 | m | Banda estanqueidad perimetral PYL 70 mm | 3.5 | 0.54 | 1.89 |
| P04PPC030 | m | Canal tabiquería PYL 73 mm | 1.8 | 1.07 | 1.93 |
| P04PPM030 | m | Montante tabique PYL 70 mm | 6.66 | 1.14 | 7.59 |
| P04POP010 | u | Tornillo fijación PYL a perfil metálico e<0,75 mm (PM) 3,5x25 mm | 20 | 0.01 | 0.20 |
| P04POP030 | u | Tornillo fijación PYL a perfil metálico e<0,75 mm (PM) 3,5x45 mm (material; 13/07/2022) | 40 | 0.01 | 0.40 |
| P04POC020 | u | Tornillo fijación entre perfiles metálicos (MM) 3,5x9,5 mm | 12 | 0.01 | 0.12 |
| P04PNA010 | kg | Pasta de agarre PYL estándar | 0.12 | 0.52 | 0.06 |
| P04PNJ010 | kg | Pasta para juntas PYL estándar | 0.5 | 1.05 | 0.53 |
| P04PNJ020 | kg | Pasta para juntas PYL ambiente húmedo | 0.75 | 1.51 | 1.13 |
| P04PNC010 | m | Cinta de juntas PYL (rollo 150 m) | 6.3 | 0.04 | 0.25 |
| P04PNC020 | m | Cinta guardavivos PYL (rollo 30 m) | 0.25 | 0.56 | 0.14 |
| %PM0050 | % | Pequeño Material | 0.5 % | 73.36 | 0.37 |
|  |  | Total |  |  | 73.73 |

| Medición | Uds. | Largo | Alto | Parcial |
|---|---|---|---|---|
| Planta baja: |  |  |  |  |
| Vestuarios personal | 1 | 5 | 4.3 | 21.50 |
| Camerinos figuras | 1 | 4.4 | 4.4 | 19.36 |
|  | 1 | 4.4 | 3.3 | 14.52 |
| Vestuarios. Aseos | 1 | 3.8 | 4.3 | 16.34 |
| Total |  |  |  | 71.72 |

**06.13** m2 TABIQUE DOBLE EST. S/ARR. PYL PLACA HIDRÓF. 1C. AISL. MW (13H1+ (20/06/2022)
48.16 m2 × 70.07 (72.17 con costes indirectos) = 3475.71
Tabique de sistema de paneles de yeso laminado (PYL) de doble estructura y placa múltiple, formado por 1 una placa hidrófuga de baja absorción (Tipo H1 según UNE-EN 520:2005+A1:2010) de 13 mm de espesor y 1 placa estándar (Tipo A según UNE-EN 520:2005+A1:2010) de 13 mm de espesor atornilladas en un lado; y 2 placas estándar (Tipo A según UNE-EN 520:2005+A1:2010) de 13 mm de espesor atornilladas al otro lado de una estructura doble de acero galvanizado sin arriostrar, de canales horizontales de 70 mm de ancho y montantes verticales (según UNE-EN 14195:2015), con una modulación de 400 mm de separación a ejes entre montantes, con aislamiento térmico-acústico en el interior del tabique (en cada estructura) formado por paneles de lana mineral (MW), y cámara intermedia entre estructuras (d) de 5-10 mm de espesor. Totalmente terminado para acabado mínimo Nivel Q1 o Q2, listo para imprimar, revestir, pintar o decorar; i/p.p. de tratamientos de juntas, esquinas y huecos, pasos de instalaciones, pastas, cintas, guardavivos, tornillería, bandas de estanqueidad, limpieza y medios auxiliares. Conforme a CTE DB-SI, CTE DB-HE, CTE DB-HR, UNE 102043:2013 y ATEDY. Superficie medida según documentación gráfica de proyecto, siguiendo los criterios de medición expuestos en la norma UNE 92305. Materiales con marcado CE y DdP (Declaración de Prestaciones) según Reglamento Europeo (UE) 305/2011.

| Código | Ud | Descripción | Rendimiento | Precio | Importe |
|---|---|---|---|---|---|
| O01OA030 | h | Oficial primera | 0.55 | 22 | 12.10 |
| O01OA050 | h | Ayudante | 0.55 | 20.32 | 11.18 |
| P04PHH010 | m2 | Placa yeso laminado hidrófuga baja absorción (Tipo H1) 13 mm | 1.05 | 8.04 | 8.44 |
| P04PS030 | m2 | Placa yeso laminado estándar 13 mm (Tipo A) | 3.15 | 4.73 | 14.90 |
| P07TL995 | m2 | Panel lana mineral (MW) 65 mm (0,036 W/mK) | 2.1 | 4.3 | 9.03 |
| P04PNB020 | m | Banda estanqueidad perimetral PYL 70 mm | 3.5 | 0.54 | 1.89 |
| P04PPC030 | m | Canal tabiquería PYL 73 mm | 1.8 | 1.07 | 1.93 |
| P04PPM030 | m | Montante tabique PYL 70 mm | 6.66 | 1.14 | 7.59 |
| P04POP010 | u | Tornillo fijación PYL a perfil metálico e<0,75 mm (PM) 3,5x25 mm | 20 | 0.01 | 0.20 |
| P04POP030 | u | Tornillo fijación PYL a perfil metálico e<0,75 mm (PM) 3,5x45 mm | 40 | 0.01 | 0.40 |
| P04POC020 | u | Tornillo fijación entre perfiles metálicos (MM) 3,5x9,5 mm | 12 | 0.01 | 0.12 |
| P04PNA010 | kg | Pasta de agarre PYL estándar | 0.12 | 0.52 | 0.06 |
| P04PNJ010 | kg | Pasta para juntas PYL estándar | 0.875 | 1.05 | 0.92 |
| P04PNJ020 | kg | Pasta para juntas PYL ambiente húmedo | 0.375 | 1.51 | 0.57 |
| P04PNC010 | m | Cinta de juntas PYL (rollo 150 m) | 6.3 | 0.04 | 0.25 |
| P04PNC020 | m | Cinta guardavivos PYL (rollo 30 m) | 0.25 | 0.56 | 0.14 |
| %PM0050 | % | Pequeño Material | 0.5 % | 69.72 | 0.35 |
|  |  | Total |  |  | 70.07 |

| Medición | Uds. | Largo | Alto | Parcial |
|---|---|---|---|---|
| Planta baja: |  |  |  |  |
| Vestuarios. Duchas | 1 | 2.8 | 4.3 | 12.04 |
| Vestuarios. Aseos | 2 | 2.8 | 4.3 | 24.08 |
| Vestuarios. Duchas | 1 | 2.8 | 4.3 | 12.04 |
| Total |  |  |  | 48.16 |

**06.14** m2 TRASDOSADO AUTOPORTANTE PYL PLACA ESTÁNDAR (2x13A)+70 c400 mm (20/06/2022)
724.78 m2 × 34.47 (35.5 con costes indirectos) = 25729.69
Trasdosado autoportante de sistema de paneles de yeso laminado (PYL), formado por una estructura de acero galvanizado, de canales horizontales de 70 mm de ancho y montantes verticales (según UNE-EN 14195:2015), con una modulación de 400 mm de separación a ejes entre montantes; y sobre la cual se atornillan 2 placas estándar (Tipo A según UNE-EN 520:2005+A1:2010) de 13 mm de espesor, con aislamiento térmico-acústico en el interior del tabique formado por panel de lana mineral (MW). Totalmente terminado para acabado mínimo Nivel Q1 o Q2, listo para imprimar, revestir, pintar o decorar; i/p.p. de tratamientos de juntas, esquinas y huecos, pasos de instalaciones, pastas, cintas, guardavivos, tornillería, bandas de estanqueidad, limpieza y medios auxiliares. Conforme a UNE 102043:2013 y ATEDY. Superficie medida según documentación gráfica de proyecto, siguiendo los criterios de medición expuestos en la norma UNE 92305. Materiales con marcado CE y DdP (Declaración de prestaciones) según Reglamento (UE) 305/2011.

| Código | Ud | Descripción | Rendimiento | Precio | Importe |
|---|---|---|---|---|---|
| O01OA030 | h | Oficial primera | 0.3 | 22 | 6.60 |
| O01OA050 | h | Ayudante | 0.3 | 20.32 | 6.10 |
| P04PS030 | m2 | Placa yeso laminado estándar 13 mm (Tipo A) | 2.1 | 4.73 | 9.93 |
| P07TL995 | m2 | Panel lana mineral (MW) 65 mm (0,036 W/mK) | 1.05 | 4.3 | 4.52 |
| P04PNB020 | m | Banda estanqueidad perimetral PYL 70 mm | 1.75 | 0.54 | 0.95 |
| P04PPC030 | m | Canal tabiquería PYL 73 mm | 0.9 | 1.07 | 0.96 |
| P04PPM030 | m | Montante tabique PYL 70 mm | 3.33 | 1.14 | 3.80 |
| P04POP010 | u | Tornillo fijación PYL a perfil metálico e<0,75 mm (PM) 3,5x25 mm | 10 | 0.01 | 0.10 |
| P04POP020 | u | Tornillo fijación PYL a perfil metálico e<0,75 mm (PM) 3,5x35 mm | 20 | 0.01 | 0.20 |
| P04POC020 | u | Tornillo fijación entre perfiles metálicos (MM) 3,5x9,5 mm | 4 | 0.01 | 0.04 |
| P04PNA010 | kg | Pasta de agarre PYL estándar | 0.12 | 0.52 | 0.06 |
| P04PNJ010 | kg | Pasta para juntas PYL estándar | 0.75 | 1.05 | 0.79 |
| P04PNC010 | m | Cinta de juntas PYL (rollo 150 m) | 2.75 | 0.04 | 0.11 |
| P04PNC020 | m | Cinta guardavivos PYL (rollo 30 m) | 0.25 | 0.56 | 0.14 |
| %PM0050 | % | Pequeño Material | 0.5 % | 34.30 | 0.17 |
|  |  | Total |  |  | 34.47 |

| Medición | Uds. | Largo | Ancho | Alto | Parcial |
|---|---|---|---|---|---|
| Planta baja: |  |  |  |  |  |
| Sala de reuniones | 1 | 21 |  | 4.4 | 92.40 |
| Despachos | 1 | 3 |  | 4.4 | 13.20 |
|  | 2 | 2.9 |  | 4.4 | 25.52 |
|  | 1 | 8 |  | 4.4 | 35.20 |
| Oficina | 1 | 8 |  | 4.3 | 34.40 |
|  | 1 | 5 |  | 4.3 | 21.50 |
| Vestuarios | 1 | 18.1 |  | 4.3 | 77.83 |
|  | 1 | 7.1 |  | 4.3 | 30.53 |
|  | 1 | 6.4 |  | 5.1 | 32.64 |
|  | 1 | 0.7 |  | 5.1 | 3.57 |
|  | 2 | 2 |  | 4.3 | 17.20 |
| Vestíbulo acceso | 1 | 15.9 |  | 4.3 | 68.37 |
| a deducir: puertas | -1 |  | 7.35 | 2.7 | -19.85 |
| Vestíbulo | 1 | 27.7 |  | 4.3 | 119.11 |
| a deducir: puertas | -1 |  | 4.44 | 2.7 | -11.99 |
| Local | 1 | 38.5 |  | 4.3 | 165.55 |
| a deducir: puertas | -1 |  | 16.8 | 2.7 | -45.36 |
| Subtotal parcial |  |  |  |  |  |
| ___ |  |  |  |  |  |
| Planta de acceso: |  |  |  |  |  |
| Guardarropa F1 | 1 | 22.4 |  | 2.9 | 64.96 |
| Total |  |  |  |  | 724.78 |

**06.15** m2 TRASDOSADO AUTOPORTANTE PYL PLACA HIDRÓFUGA (13H1+13A)+70 c400 (20/06/2022)
1030.38 m2 × 38.15 (39.29 con costes indirectos) = 40483.63
Trasdosado autoportante de sistema de paneles de yeso laminado (PYL), formado por una estructura de acero galvanizado, de canales horizontales de 70 mm de ancho y montantes verticales (según UNE-EN 14195:2015), con una modulación de 400 mm de separación a ejes entre montantes; y sobre la cual se atornillan 1 placa hidrófuga de baja absorción (Tipo H1 según UNE-EN 520:2005+A1:2010) de 13 mm de espesor y 1 placa estándar (Tipo A según UNE-EN 520:2005+A1:2010) de 13 mm de espesor, con aislamiento térmico-acústico en el interior del tabique formado por panel de lana mineral (MW). Totalmente terminado para acabado mínimo Nivel Q1 o Q2, listo para imprimar, revestir, pintar o decorar; i/p.p. de tratamientos de juntas, esquinas y huecos, pasos de instalaciones, pastas, cintas, guardavivos, tornillería, bandas de estanqueidad, limpieza y medios auxiliares. Conforme a UNE 102043:2013 y ATEDY. Superficie medida según documentación gráfica de proyecto, siguiendo los criterios de medición expuestos en la norma UNE 92305. Materiales con marcado CE y DdP (Declaración de prestaciones) según Reglamento (UE) 305/2011.

| Código | Ud | Descripción | Rendimiento | Precio | Importe |
|---|---|---|---|---|---|
| O01OA030 | h | Oficial primera | 0.3 | 22 | 6.60 |
| O01OA050 | h | Ayudante | 0.3 | 20.32 | 6.10 |
| P04PHH010 | m2 | Placa yeso laminado hidrófuga baja absorción (Tipo H1) 13 mm | 1.05 | 8.04 | 8.44 |
| P04PS030 | m2 | Placa yeso laminado estándar 13 mm (Tipo A) | 1.05 | 4.73 | 4.97 |
| P07TL995 | m2 | Panel lana mineral (MW) 65 mm (0,036 W/mK) | 1.05 | 4.3 | 4.52 |
| P04PNB020 | m | Banda estanqueidad perimetral PYL 70 mm | 1.75 | 0.54 | 0.95 |
| P04PPC030 | m | Canal tabiquería PYL 73 mm | 0.9 | 1.07 | 0.96 |
| P04PPM030 | m | Montante tabique PYL 70 mm | 3.33 | 1.14 | 3.80 |
| P04POP010 | u | Tornillo fijación PYL a perfil metálico e<0,75 mm (PM) 3,5x25 mm | 10 | 0.01 | 0.10 |
| P04POP020 | u | Tornillo fijación PYL a perfil metálico e<0,75 mm (PM) 3,5x35 mm | 20 | 0.01 | 0.20 |
| P04POC020 | u | Tornillo fijación entre perfiles metálicos (MM) 3,5x9,5 mm | 4 | 0.01 | 0.04 |
| P04PNA010 | kg | Pasta de agarre PYL estándar | 0.12 | 0.52 | 0.06 |
| P04PNJ020 | kg | Pasta para juntas PYL ambiente húmedo | 0.4 | 1.51 | 0.60 |
| P04PNJ010 | kg | Pasta para juntas PYL estándar | 0.35 | 1.05 | 0.37 |
| P04PNC010 | m | Cinta de juntas PYL (rollo 150 m) | 2.75 | 0.04 | 0.11 |
| P04PNC020 | m | Cinta guardavivos PYL (rollo 30 m) | 0.25 | 0.56 | 0.14 |
| %PM0050 | % | Pequeño Material | 0.5 % | 37.96 | 0.19 |
|  |  | Total |  |  | 38.15 |

| Medición | Uds. | Largo | Ancho | Alto | Parcial |
|---|---|---|---|---|---|
| Planta baja: |  |  |  |  |  |
| Vestuarios accesibles | 2 | 4.7 |  | 3.4 | 31.96 |
|  | 2 | 4.8 |  | 4.6 | 44.16 |
| Vestuarios personal | 1 | 16.45 |  | 4.6 | 75.67 |
|  | 2 | 1.4 |  | 3.4 | 9.52 |
|  | 1 | 13.8 |  | 4.4 | 60.72 |
| Camerinos de figuras | 1 | 10.8 |  | 4.4 | 47.52 |
|  | 2 | 3.5 |  | 4.4 | 30.80 |
|  | 1 | 10.8 |  | 4.4 | 47.52 |
| Oficina. Aseos | 1 | 9.9 |  | 4.4 | 43.56 |
| Oficina. Office | 1 | 8.9 |  | 4.4 | 39.16 |
| Vestuarios. Duchas | 1 | 5.8 |  | 4.3 | 24.94 |
| Vestuarios. Aseos | 1 | 2.5 |  | 4.3 | 10.75 |
| Vestuarios. Duchas | 1 | 5.9 |  | 4.3 | 25.37 |
|  | 1 | 0.8 |  | 5.1 | 4.08 |
| Vestíbulo. Baño accesible | 1 | 9.1 |  | 4.3 | 39.13 |
| Vestíbulo. Aseos | 1 | 10.4 |  | 4.3 | 44.72 |
|  | 1 | 10.7 |  | 4.4 | 47.08 |
| Subtotal: Subtotal parcial |  |  |  |  | 626.66 |
| ___ |  |  |  |  |  |
| Planta acceso: |  |  |  |  |  |
| Aseos F1 | 1 | 37 |  | 3 | 111.00 |
|  | 1 | 7.9 |  | 3 | 23.70 |
| Chillout ejes 2-3. Almacén | 1 | 12 |  | 2.8 | 33.60 |
| Chillout ejes 2-3. Office | 1 | 18.9 |  | 2.8 | 52.92 |
| Chilloit ejes 18-19. Aseos | 1 | 21 |  | 2.8 | 58.80 |
|  | 1 | 18.1 |  | 2.8 | 50.68 |
| Chilloit ejes 18-19. Aseo accesible | 1 | 9.1 |  | 2.8 | 25.48 |
| Chilloit ejes 18-19. Almacenes | 1 | 12 |  | 2.8 | 33.60 |
|  | 1 | 6.8 |  | 2.8 | 19.04 |
| a deducir: puertas | -1 |  | 2.32 | 2.2 | -5.10 |
| Subtotal: Subtotal parcial |  |  |  |  | 403.72 |
| Total |  |  |  |  | 1030.38 |

**06.16** m2 TRASDOSADO AUTOPORTANTE PYL PLACA ESTÁNDAR (2x15A)+70 c400 mm (20/06/2022)
1614.72 m2 × 47.02 (48.43 con costes indirectos) = 78200.89
Trasdosado autoportante de sistema de paneles de yeso laminado (PYL), formado por una estructura de acero galvanizado, de canales horizontales de 70 mm de ancho y montantes verticales (según UNE-EN 14195:2015), con una modulación de 400 mm de separación a ejes entre montantes; y sobre la cual se atornillan 2 placas estándar (Tipo A según UNE-EN 520:2005+A1:2010) de 15 mm de espesor. Totalmente terminado para acabado mínimo Nivel Q1 o Q2, listo para imprimar, revestir, pintar o decorar; i/p.p. de tratamientos de juntas, esquinas y huecos, pasos de instalaciones, pastas, cintas, guardavivos, tornillería, bandas de estanqueidad, limpieza y medios auxiliares. Conforme a UNE 102043:2013 y ATEDY. Superficie medida según documentación gráfica de proyecto, siguiendo los criterios de medición expuestos en la norma UNE 92305. Materiales con marcado CE y DdP (Declaración de prestaciones) según Reglamento (UE) 305/2011. Incluso parte proporcional de medios auxiliares y montaje en altura con plataforma de tijera eléctrica.

| Código | Ud | Descripción | Rendimiento | Precio | Importe |
|---|---|---|---|---|---|
| M02PTE040 | h | Plataforma elevadora de tijera eléctrica 12 m (maquinaria; 16/09/2022) | 0.45 | 10.2 | 4.59 |
| O01OA030 | h | Oficial primera | 0.45 | 22 | 9.90 |
| O01OA050 | h | Ayudante | 0.45 | 20.32 | 9.14 |
| P04PS040 | m2 | Placa yeso laminado estándar 15 mm (Tipo A) (material; 13/07/2022) | 2.1 | 5.47 | 11.49 |
| P07TL995 | m2 | Panel lana mineral (MW) 65 mm (0,036 W/mK) | 1.05 | 4.3 | 4.52 |
| P04PNB020 | m | Banda estanqueidad perimetral PYL 70 mm | 1.75 | 0.54 | 0.95 |
| P04PPC030 | m | Canal tabiquería PYL 73 mm | 0.9 | 1.07 | 0.96 |
| P04PPM030 | m | Montante tabique PYL 70 mm | 3.33 | 1.14 | 3.80 |
| P04POP010 | u | Tornillo fijación PYL a perfil metálico e<0,75 mm (PM) 3,5x25 mm | 10 | 0.01 | 0.10 |
| P04POP020 | u | Tornillo fijación PYL a perfil metálico e<0,75 mm (PM) 3,5x35 mm | 20 | 0.01 | 0.20 |
| P04POC020 | u | Tornillo fijación entre perfiles metálicos (MM) 3,5x9,5 mm | 4 | 0.01 | 0.04 |
| P04PNA010 | kg | Pasta de agarre PYL estándar | 0.12 | 0.52 | 0.06 |
| P04PNJ010 | kg | Pasta para juntas PYL estándar | 0.75 | 1.05 | 0.79 |
| P04PNC010 | m | Cinta de juntas PYL (rollo 150 m) | 2.75 | 0.04 | 0.11 |
| P04PNC020 | m | Cinta guardavivos PYL (rollo 30 m) | 0.25 | 0.56 | 0.14 |
| %PM0050 | % | Pequeño Material | 0.5 % | 46.79 | 0.23 |
|  |  | Total |  |  | 47.02 |

| Medición | Uds. | Largo | Alto | Parcial |
|---|---|---|---|---|
| Entreplanta cubierta: |  |  |  |  |
| Tabique acústico Ejes F-G | 10 | 12 | 4.3 | 516.00 |
| Tabique acústico Ejes 05-06 | 4 | 10.9 | 4.2 | 183.12 |
| Tabique acústico Ejes 07-08 | 4 | 10.9 | 4.2 | 183.12 |
| Tabique acústico Ejes 09-10 | 4 | 10.9 | 4.2 | 183.12 |
| Tabique acústico Ejes 11-12 | 4 | 10.9 | 4.2 | 183.12 |
| Tabique acústico Ejes 13-14 | 4 | 10.9 | 4.2 | 183.12 |
| Tabique acústico Ejes 15-16 | 4 | 10.9 | 4.2 | 183.12 |
| Total |  |  |  | 1614.72 |

**06.17** m2 TABIQUE PALOMERO LHD s=50 cm h=50 cm (20/06/2022)
79.06 m2 × 17.39 (17.91 con costes indirectos) = 1415.96
Formación de pendientes en cubierta o formación de cámara bajo pavimento con tabicón aligerado de ladrillo hueco doble de 24x11,5x8 cm recibido con mortero de cemento CEM II/B-P 32,5 N y arena de río de tipo M-5, separados entre sí 50 cm y de una altura media de hasta 50 cm, con maestra de remate superior del mismo mortero, incluso ejecución de limas con tabicón de ladrillo hueco doble, incluso replanteo y parte proporcional de roturas, humedecido de las piezas, limpieza y medios auxiliares. Según CTE DB-SE-F, UNE-EN 998-2:2018, CTE DB-HS-1 y NTE-QTT-28. Medido en proyección horizontal. Materiales con marcado CE y DdP (Declaración de prestaciones) según Reglamento (UE) 305/2011.

| Código | Ud | Descripción | Rendimiento | Precio | Importe |
|---|---|---|---|---|---|
| O01OA030 | h | Oficial primera | 0.32 | 22 | 7.04 |
| O01OA070 | h | Peón ordinario | 0.32 | 19.71 | 6.31 |
| P01LH150 | mu | Ladrillo hueco doble 24x11,5x8 cm (material; 13/07/2022) | 0.04 | 58.99 | 2.36 |
| A02A080 | m3 | MORTERO CEMENTO M-5 C/HORMIGONERA (20/06/2022) | 0.02 | 83.98 | 1.68 |
|  |  | Total |  |  | 17.39 |

| Medición | Uds. | Largo | Parcial |
|---|---|---|---|
| Planta de cubierta: |  |  |  |
| Cubierta tras rampa terraza | 1 | 37.56 | 37.56 |
| Banco | 1 | 41.5 | 41.50 |
| Total |  |  | 79.06 |

**06.18** m2 TABIQUE PALOMERO LHD s=50 cm h=100 cm (20/06/2022)
406.18 m2 × 33.94 (34.96 con costes indirectos) = 14200.05
Formación de pendientes en cubierta con tabicón aligerado de ladrillo hueco doble de 24x11,5x8 cm recibido con mortero de cemento CEM II/B-P 32,5 N y arena de río de tipo M-5, separados entre sÍ 100 cm y de una altura media de hasta 100 cm, con maestra de remate superior del mismo mortero, incluso ejecución de limas con tabicón de ladrillo hueco doble, incluso replanteo y parte proporcional de roturas, humedecido de las piezas, limpieza y medios auxiliares. Según CTE DB-SE-F, UNE-EN 998-2:2018, CTE DB-HS-1 y NTE-QTT-28. Medido en proyección horizontal. Materiales con marcado CE y DdP (Declaración de prestaciones) según Reglamento (UE) 305/2011.

| Código | Ud | Descripción | Rendimiento | Precio | Importe |
|---|---|---|---|---|---|
| O01OA030 | h | Oficial primera | 0.62 | 22 | 13.64 |
| O01OA070 | h | Peón ordinario | 0.62 | 19.71 | 12.22 |
| P01LH150 | mu | Ladrillo hueco doble 24x11,5x8 cm | 0.08 | 58.99 | 4.72 |
| A02A080 | m3 | MORTERO CEMENTO M-5 C/HORMIGONERA | 0.04 | 83.98 | 3.36 |
|  |  | Total |  |  | 33.94 |

| Medición | Uds. | Largo | Parcial |
|---|---|---|---|
| Planta sótano: |  |  |  |
| Rampa -8,38 a -7,48 | 1.004 | 67.82 | 68.09 |
|  | 1.004 | 50.44 | 50.64 |
| Salidas desde foso -7,30 | 1 | 4.38 | 4.38 |
|  | 1.17 | 2.41 | 2.82 |
|  | 1 | 4.25 | 4.25 |
|  | 1.17 | 2.34 | 2.74 |
| Subtotal: Subtotal parcial |  |  | 132.92 |
| ___ |  |  |  |
| Planta baja: |  |  |  |
| Losa ejes A-C 13-16. Vestuarios (-4,92) | 1 | 6.81 | 6.81 |
| Losa ejes A-C 13-16. Almacén 04 V.I. (-4,92) | 1 | 5.74 | 5.74 |
| Losa ejes A-C 13-16. Rampa -4,80 a -4,65 (-4,92) | 1 | 6.3 | 6.30 |
| Losa ejes D-E 14-15. Vestuarios | 1 | 14.86 | 14.86 |
| Losa ejes D-E 14-15. Salida foso (escalera) | 1.17 | 2.75 | 3.22 |
| Losa ejes D-E 14-15. Hombro escena | 1 | 9.02 | 9.02 |
| Losa ejes H-I 14-15. Almacén 08 | 1 | 12.8 | 12.80 |
| Losa ejes H-I 14-15. Salida foso (escalera) | 1.17 | 2.47 | 2.89 |
| Losa ejes H-I 14-15. Hombro escena | 1 | 8.6 | 8.60 |
| Subtotal: Subtotal parcial |  |  | 70.24 |
| ___ |  |  |  |
| Planta de cubierta: |  |  |  |
| Espacio entre lucernarios | 10 | 2.12 | 21.20 |
|  | 20 | 3.79 | 75.80 |
|  | 5 | 4.3 | 21.50 |
| Espacio entre exutorios | 2 | 5.96 | 11.92 |
| Espacio entre exutorios (peine escénico) | 2 | 2.14 | 4.28 |
|  | 4 | 3.52 | 14.08 |
|  | 1 | 5.62 | 5.62 |
|  | 6 | 1.8 | 10.80 |
|  | 2 | 1.97 | 3.94 |
| Acceso terraza +9,80 | 1 | 3.44 | 3.44 |
| Arranque escalera | 1 | 3.18 | 3.18 |
| Rampa | 1 | 16.5 | 16.50 |
| Acceso terraza +9,80 | 1 | 10.76 | 10.76 |
| Subtotal: Subtotal parcial |  |  | 203.02 |
| Total |  |  | 406.18 |

**06.19** m2 TABLERO CERÁMICO M-H 100x25x4 cm (20/06/2022)
240.58 m2 × 16.33 (16.82 con costes indirectos) = 4046.56
Tablero de cubierta formado por rasillón cerámico machihembrado de 100x25x4 cm para formación de pendientes en cubiertas, apoyado sobre cualquier elemento estructural de cubierta (no incluido), recibido con mortero de cemento CEM II/B-P 32,5 N y arena de río de tipo M-5, incluso replanteo, roturas, humedecido de las piezas, limpieza y medios auxiliares, según UNE-EN 998-2:2018, CTE DB-HS-1 y NTE-QTT-29. Medido en verdadera magnitud. Materiales con marcado CE y DdP (Declaración de prestaciones) según Reglamento (UE) 305/2011.

| Código | Ud | Descripción | Rendimiento | Precio | Importe |
|---|---|---|---|---|---|
| O01OA030 | h | Oficial primera | 0.31 | 22 | 6.82 |
| O01OA070 | h | Peón ordinario | 0.31 | 19.71 | 6.11 |
| P01LG910 | u | Rasillón cerámico machihembrado 100x25x4 cm (material; 13/07/2022) | 4.2 | 0.71 | 2.98 |
| A02A080 | m3 | MORTERO CEMENTO M-5 C/HORMIGONERA | 0.005 | 83.98 | 0.42 |
|  |  | Total |  |  | 16.33 |

| Medición | Uds. | Largo | Parcial |
|---|---|---|---|
| PALOMEROS h = 100 cm |  |  |  |
| Planta de cubierta: |  |  |  |
| Espacio entre lucernarios | 10 | 2.12 | 21.20 |
|  | 20 | 3.79 | 75.80 |
|  | 5 | 4.3 | 21.50 |
| Espacio entre exutorios | 2 | 5.96 | 11.92 |
| Espacio entre exutorios (peine escénico) | 2 | 2.14 | 4.28 |
|  | 4 | 3.52 | 14.08 |
|  | 1 | 5.62 | 5.62 |
|  | 6 | 1.8 | 10.80 |
|  | 2 | 1.97 | 3.94 |
| Acceso terraza +9,80 | 1 | 3.44 | 3.44 |
| Arranque escalera | 1 | 3.18 | 3.18 |
| Rampa | 1 | 16.5 | 16.50 |
| Acceso terraza +9,80 | 1 | 10.76 | 10.76 |
| Subtotal parcial |  |  |  |
| ___ |  |  |  |
| PALOMEROS h = 50 cm |  |  |  |
| Planta de cubierta: |  |  |  |
| Cubierta tras rampa terraza | 1 | 37.56 | 37.56 |
| Total |  |  | 240.58 |

**06.20** m2 FORJADO TABLERO CERÁMICO HA-25/B/20/XC1, XC2 o XC3 e=5 cm #200x2 (20/06/2022)
1265.61 m2 × 32.37 (33.34 con costes indirectos) = 42195.44
Forjado formado por rasillón machihembrado de 100x25x4 cm. y capa de compresión de 5 cm, de hormigón HA-25/B/20/XC1, XC2 o XC3, armado con mallazo de reparto de acero corrugado B 500 SD/T #200x200x6 mm (2,161 kg/m2); montado sobre estructura o muros portantes (no incluida). Totalmente terminado, vertido del hormigón mediante camión-bomba equipado con tubería, vibrado y curado de hormigón. Conforme a EFHE, Código Estructural y CTE. No incluye p.p. de vigas ni de pilares. Rasillón machihembrado, componentes del hormigón y acero con marcado CE y DdP (Declaración de prestaciones) según Reglamento (UE) 305/2011.

| Código | Ud | Descripción | Rendimiento | Precio | Importe |
|---|---|---|---|---|---|
| O01OA030 | h | Oficial primera | 0.3 | 22 | 6.60 |
| O01OA050 | h | Ayudante | 0.3 | 20.32 | 6.10 |
| O01OA070 | h | Peón ordinario | 0.3 | 19.71 | 5.91 |
| M12R010 | h | Radial Disco 230 mm 1900 W (maquinaria; 27/09/2022) | 0.3 | 0.95 | 0.29 |
| P01LG910 | u | Rasillón cerámico machihembrado 100x25x4 cm | 4.2 | 0.71 | 2.98 |
| E04AMV030 | m2 | MALLA ELECTROSOLDADA B 500 SD/T #200x200x6 mm (12/07/2022) | 1 | 3.98 | 3.98 |
| A03VT070 | m3 | VERTIDO HORMIGÓN CON TUBERÍA EN FORJADOS (20/06/2022) | 0.05 | 40.61 | 2.03 |
| P01HAV190 | m3 | Hormigón HA-25/B/20/XC1, XC2 o XC3 central | 0.055 | 69.91 | 3.85 |
| %PM0200 | % | Pequeño Material (29/06/2022) | 2 % | 31.74 | 0.63 |
|  |  | Total |  |  | 32.37 |

| Medición | Uds. | Largo | Parcial |
|---|---|---|---|
| PALOMEROS h = 100 cm |  |  |  |
| Planta sótano: |  |  |  |
| Rampa -8,38 a -7,48 | 1.004 | 67.82 | 68.09 |
|  | 1.004 | 50.44 | 50.64 |
| Salidas desde foso -7,30 | 1 | 4.38 | 4.38 |
|  | 1.17 | 2.41 | 2.82 |
|  | 1 | 4.25 | 4.25 |
|  | 1.17 | 2.34 | 2.74 |
| Subtotal: Subtotal parcial |  |  | 132.92 |
| ___ |  |  |  |
| Planta baja: |  |  |  |
| Losa ejes A-C 13-16. Vestuarios (-4,92) | 1 | 6.81 | 6.81 |
| Losa ejes A-C 13-16. Almacén 04 V.I. (-4,92) | 1 | 5.74 | 5.74 |
| Losa ejes A-C 13-16. Rampa -4,80 a -4,65 (-4,92) | 1 | 6.3 | 6.30 |
| Losa ejes D-E 14-15. Vestuarios | 1 | 14.86 | 14.86 |
| Losa ejes D-E 14-15. Salida foso (escalera) | 1.17 | 2.75 | 3.22 |
| Losa ejes D-E 14-15. Hombro escena | 1 | 9.02 | 9.02 |
| Losa ejes H-I 14-15. Almacén 08 | 1 | 12.8 | 12.80 |
| Losa ejes H-I 14-15. Salida foso (escalera) | 1.17 | 2.47 | 2.89 |
| Losa ejes H-I 14-15. Hombro escena | 1 | 8.6 | 8.60 |
| Subtotal: Subtotal parcial |  |  | 70.24 |
| ___ |  |  |  |
| Planta de cubierta: |  |  |  |
| Acceso terraza +9,80 | 1 | 3.44 | 3.44 |
| Arranque escalera | 1 | 4.1 | 4.10 |
| Rampa | 1 | 16.5 | 16.50 |
| Acceso terraza +9,80 | 1 | 10.76 | 10.76 |
| ___ |  |  |  |
| ___ |  |  |  |
| PALOMEROS h = 50 cm |  |  |  |
| Banco | 1 | 41.5 | 41.50 |
| Subtotal: Subtotal parcial |  |  | 76.30 |
| ___ |  |  |  |
| ___ |  |  |  |
| PALOMEROS h = 25 cm |  |  |  |
| Planta acceso: |  |  |  |
| Control | 1 | 229.82 | 229.82 |
| Chillout Ejes 2-3 | 1 | 181.13 | 181.13 |
| Chillout Ejes 18-19 | 1 | 182.95 | 182.95 |
| Pasos Ejes C-D | 5 | 4.32 | 21.60 |
| Accesos sala polivalente | 2 | 22.32 | 44.64 |
| Almacenes/Pasos insta. Ejes C-D | 1 | 4.65 | 4.65 |
|  | 1 | 3.95 | 3.95 |
|  | 1 | 8.15 | 8.15 |
|  | 1 | 5.5 | 5.50 |
| Pasos Ejes 3-4 | 1 | 24.72 | 24.72 |
|  | 1 | 12.61 | 12.61 |
| Almacén paneles Ejes 3-4 | 1 | 84.23 | 84.23 |
| Pasos Ejes 17-18 | 1 | 12.61 | 12.61 |
|  | 1 | 24.72 | 24.72 |
| Almacén paneles Ejes 17-18 | 1 | 77 | 77.00 |
| Pasos Ejes I-J | 7 | 4.32 | 30.24 |
| Almacenes/Pasos insta. Ejes I-J | 1 | 4.65 | 4.65 |
|  | 1 | 6.18 | 6.18 |
|  | 2 | 10.49 | 20.98 |
|  | 1 | 5.82 | 5.82 |
| Subtotal: Subtotal parcial |  |  | 986.15 |
| Total |  |  | 1265.61 |

**06.21** m FORMACIÓN PELDAÑO LHD 9 cm MORTERO (20/06/2022)
64.14 m × 18.67 (19.23 con costes indirectos) = 1233.41
Formación de peldañeado de escalera con ladrillo cerámico hueco doble 24x11,5x9 cm, recibido con mortero de cemento CEM II/B-P 32,5 N y arena de río tipo M-5, i/replanteo y limpieza, medido en su longitud. Materiales con marcado CE y DdP (Declaración de prestaciones) según Reglamento (UE) 305/2011.

| Código | Ud | Descripción | Rendimiento | Precio | Importe |
|---|---|---|---|---|---|
| O01OA030 | h | Oficial primera | 0.385 | 22 | 8.47 |
| O01OA060 | h | Peón especializado | 0.385 | 20.06 | 7.72 |
| P01LH160 | mu | Ladrillo hueco doble 24x11,5x9 cm (material; 13/07/2022) | 0.019 | 64.4 | 1.22 |
| A02A080 | m3 | MORTERO CEMENTO M-5 C/HORMIGONERA | 0.015 | 83.98 | 1.26 |
|  |  | Total |  |  | 18.67 |

| Medición | Uds. | Largo | Parcial |
|---|---|---|---|
| Planta sótano: |  |  |  |
| Salida foso -8,30 a -7,30 | 6 | 1.72 | 10.32 |
| Salida foso -8,30 a -7,30 | 6 | 1.67 | 10.02 |
| Subtotal: Subtotal parcial |  |  | 20.34 |
| ___ |  |  |  |
| Planta baja: |  |  |  |
| Salida foso -5,49 a -4,65 | 5 | 1.7 | 8.50 |
| Salida foso -5,49 a -4,65 | 5 | 1.7 | 8.50 |
| Salida emergencia carga/descarga | 4 | 1.3 | 5.20 |
| Carga y descarga | 4 | 1.5 | 6.00 |
| Subtotal: Subtotal parcial |  |  | 28.20 |
| ___ |  |  |  |
| Planta cubierta: |  |  |  |
| Escalera +9,80 a meseta | 6 | 1.2 | 7.20 |
|  | 7 | 1.2 | 8.40 |
| Subtotal: Subtotal parcial |  |  | 15.60 |
| Total |  |  | 64.14 |

**06.22** m3 MURO MAMPOSTERÍA CONCERTADA DE CALIZA CON MORTERO 1 CARA VISTA (20/06/2022)
193.97 m3 × 536.92 (553.03 con costes indirectos) = 107271.23
Mampostería concertada de piedra caliza a una cara vista, colocada con mortero de cemento CEM II/B-P 32,5 N y arena de río M-5, y rellenando las juntas con el mismo mortero, en muros hasta 50 cm de espesor. Incluso preparación de piedras, asiento, juntas de fábrica, y medios auxiliares. Superficie medida según documentación gráfica de proyecto, deduciendo huecos superiores a 2 m2. Según NTE-EFP. Piezas de mampostería y componentes del mortero con marcado CE y DdP (Declaración de prestaciones) según Reglamento (UE) 305/2011. Incluso parte proporcional de medios auxiliares y montaje en altura con plataforma de tijera eléctrica.

| Código | Ud | Descripción | Rendimiento | Precio | Importe |
|---|---|---|---|---|---|
| M02PTE010 | h | Plataforma elevadora de tijera eléctrica 6 m (maquinaria; 16/09/2022) | 6 | 6.7 | 40.20 |
| O01OB070 | h | Oficial cantero (mano de obra; 18/07/2022) | 6 | 22 | 132.00 |
| O01OB080 | h | Ayudante cantero (mano de obra; 18/07/2022) | 6 | 20.71 | 124.26 |
| P01SM040 | m3 | Piedra caliza mampostería concertada/careada (material; 18/07/2022) | 1.15 | 171.85 | 197.63 |
| A02A080 | m3 | MORTERO CEMENTO M-5 C/HORMIGONERA | 0.51 | 83.98 | 42.83 |
|  |  | Total |  |  | 536.92 |

| Medición | Uds. | Largo | Ancho | Alto | Parcial |
|---|---|---|---|---|---|
| Alzado SE | 3 | 7.28 | 0.2 | 0.75 | 3.28 |
|  | 2 | 26.75 | 0.2 | 0.75 | 8.03 |
|  | 1 | 15.57 | 0.2 | 0.75 | 2.34 |
|  | 1 | 26.32 | 0.2 | 0.75 | 3.95 |
|  | 1 | 6.45 | 0.2 | 0.75 | 0.97 |
|  | 1 | 8.44 | 0.2 | 0.75 | 1.27 |
| Alzado NO | 3 | 53.55 | 0.2 | 0.75 | 24.10 |
|  | 1 | 43.19 | 0.2 | 0.75 | 6.48 |
|  | 1 | 20.5 | 0.2 | 0.75 | 3.08 |
|  | 1 | 10.14 | 0.2 | 0.75 | 1.52 |
|  | 3 | 43.08 | 0.2 | 0.75 | 19.39 |
|  | 2 | 42.63 | 0.2 | 0.75 | 12.79 |
|  | 3 | 26.19 | 0.2 | 0.75 | 11.79 |
| Alzado NO. Rampa | 1 | 15.91 | 0.2 | 0.75 | 2.39 |
|  | 3 | 15.91 | 0.2 | 0.75 | 7.16 |
|  | 2 | 10.22 | 0.2 | 0.75 | 3.07 |
| ___ |  |  |  |  |  |
| Alzado NE | 3 | 7.67 | 0.2 | 0.75 | 3.45 |
|  | 3 | 20.66 | 0.2 | 0.75 | 9.30 |
|  | 3 | 10.18 | 0.2 | 0.75 | 4.58 |
|  | 1 | 34.25 | 0.2 | 0.75 | 5.14 |
| Alzado NE. Rampa | 1 | 14.48 | 0.2 | 0.75 | 2.17 |
|  | 1 | 32.35 | 0.2 | 0.75 | 4.85 |
|  | 1 | 39.8 | 0.2 | 0.75 | 5.97 |
| Alzado SO | 3 | 12.34 | 0.2 | 0.75 | 5.55 |
|  | 3 | 21.3 | 0.2 | 0.75 | 9.59 |
|  | 3 | 15.39 | 0.2 | 0.75 | 6.93 |
|  | 1 | 46.84 | 0.2 | 0.75 | 7.03 |
|  | 1 | 46.39 | 0.2 | 0.75 | 6.96 |
|  | 3 | 7.1 | 0.2 | 0.75 | 3.20 |
|  | 3 | 7.34 | 0.2 | 0.75 | 3.30 |
|  | 3 | 4.64 | 0.2 | 0.75 | 2.09 |
| Alzado SO. Rampa | 3 | 5 | 0.2 | 0.75 | 2.25 |
| Total |  |  |  |  | 193.97 |

**06.23** m2 TABIQUE PALOMERO LHD s=50 cm h=25 cm (20/06/2022)
979.09 m2 × 8.69 (8.95 con costes indirectos) = 8762.86
Formación de pendientes en cubierta o formación de cámara bajo pavimento con tabicón aligerado de ladrillo hueco doble de 24x11,5x8 cm recibido con mortero de cemento CEM II/B-P 32,5 N y arena de río de tipo M-5, separados entre sí 50 cm y de una altura media de hasta 25 cm, con maestra de remate superior del mismo mortero, incluso ejecución de limas con tabicón de ladrillo hueco doble, incluso replanteo y parte proporcional de roturas, humedecido de las piezas, limpieza y medios auxiliares. Según CTE DB-SE-F, UNE-EN 998-2:2018, CTE DB-HS-1 y NTE-QTT-28. Medido en proyección horizontal. Materiales con marcado CE y DdP (Declaración de prestaciones) según Reglamento (UE) 305/2011.

| Código | Ud | Descripción | Rendimiento | Precio | Importe |
|---|---|---|---|---|---|
| O01OA030 | h | Oficial primera | 0.16 | 22 | 3.52 |
| O01OA070 | h | Peón ordinario | 0.16 | 19.71 | 3.15 |
| P01LH150 | mu | Ladrillo hueco doble 24x11,5x8 cm | 0.02 | 58.99 | 1.18 |
| A02A080 | m3 | MORTERO CEMENTO M-5 C/HORMIGONERA | 0.01 | 83.98 | 0.84 |
|  |  | Total |  |  | 8.69 |

| Medición | Uds. | Largo | Parcial |
|---|---|---|---|
| Planta acceso: |  |  |  |
| Control | 1 | 229.82 | 229.82 |
| Chillout Ejes 2-3 | 1 | 181.13 | 181.13 |
| Chillout Ejes 18-19 | 1 | 182.95 | 182.95 |
| Pasos Ejes C-D | 5 | 4.32 | 21.60 |
| Accesos sala polivalente | 2 | 22.32 | 44.64 |
| Almacenes/Pasos insta. Ejes C-D | 1 | 4.65 | 4.65 |
|  | 1 | 3.95 | 3.95 |
|  | 1 | 8.15 | 8.15 |
|  | 1 | 5.5 | 5.50 |
| Pasos Ejes 3-4 | 1 | 24.72 | 24.72 |
|  | 1 | 12.61 | 12.61 |
| Almacén paneles Ejes 3-4 | 1 | 82.06 | 82.06 |
| Pasos Ejes 17-18 | 1 | 12.61 | 12.61 |
|  | 1 | 24.72 | 24.72 |
| Almacén paneles Ejes 17-18 | 1 | 72.11 | 72.11 |
| Pasos Ejes I-J | 7 | 4.32 | 30.24 |
| Almacenes/Pasos insta. Ejes I-J | 1 | 4.65 | 4.65 |
|  | 1 | 6.18 | 6.18 |
|  | 2 | 10.49 | 20.98 |
|  | 1 | 5.82 | 5.82 |
| Total |  |  | 979.09 |

## 07 AISLAMIENTOS E IMPERMEABILIZACIONES (20/06/2022)
Importe: 617822.62

### 07.01 AISLAMIENTOS (20/06/2022)
Importe: 361380.22

**07.01.01** m2 INCREM. ADIC. AISLAM. TRASDOS. AUTOPORT. PANEL LANA MINERAL e=65 (20/06/2022)
1614.72 m2 × 4.98 (5.13 con costes indirectos) = 8283.51
Incremento por adición de aislamiento térmico-acústico en el interior de un trasdosado autoportante, formado por paneles de lana mineral (MW) de 65 mm de espesor. Totalmente incorporado al sistema durante su ejecución, colocación previa a montaje de paneles de yeso laminado; i/p.p. de cortes, montaje y medios auxiliares.

| Código | Ud | Descripción | Rendimiento | Precio | Importe |
|---|---|---|---|---|---|
| O01OA050 | h | Ayudante | 0.02 | 20.32 | 0.41 |
| P07TL995 | m2 | Panel lana mineral (MW) 65 mm (0,036 W/mK) | 1.05 | 4.3 | 4.52 |
| %PM0100 | % | Pequeño material | 1 % | 4.93 | 0.05 |
|  |  | Total |  |  | 4.98 |

| Medición | Uds. | Largo | Alto | Parcial |
|---|---|---|---|---|
| Entreplanta cubierta: |  |  |  |  |
| Tabique acústico Ejes F-G | 10 | 12 | 4.3 | 516.00 |
| Tabique acústico Ejes 05-06 | 4 | 10.9 | 4.2 | 183.12 |
| Tabique acústico Ejes 07-08 | 4 | 10.9 | 4.2 | 183.12 |
| Tabique acústico Ejes 09-10 | 4 | 10.9 | 4.2 | 183.12 |
| Tabique acústico Ejes 11-12 | 4 | 10.9 | 4.2 | 183.12 |
| Tabique acústico Ejes 13-14 | 4 | 10.9 | 4.2 | 183.12 |
| Tabique acústico Ejes 15-16 | 4 | 10.9 | 4.2 | 183.12 |
| Total |  |  |  | 1614.72 |

**07.01.02** m2 INCREM. ADIC. AISLAM. TRASDOS. AUTOPORT. PANEL LANA MINERAL e=45 (20/06/2022)
807.36 m2 × 3.85 (3.97 con costes indirectos) = 3205.22
Incremento por adición de aislamiento térmico-acústico en el interior de un trasdosado autoportante, formado por paneles de lana mineral (MW) de 45 mm de espesor. Totalmente incorporado al sistema durante su ejecución, colocación previa a montaje de paneles de yeso laminado; i/p.p. de cortes, montaje y medios auxiliares.

| Código | Ud | Descripción | Rendimiento | Precio | Importe |
|---|---|---|---|---|---|
| O01OA050 | h | Ayudante | 0.02 | 20.32 | 0.41 |
| P07TL990 | m2 | Panel lana mineral (MW) 45 mm (0,036 W/mK) (material; 13/07/2022) | 1.05 | 3.24 | 3.40 |
| %PM0100 | % | Pequeño material | 1 % | 3.81 | 0.04 |
|  |  | Total |  |  | 3.85 |

| Medición | Uds. | Largo | Alto | Parcial |
|---|---|---|---|---|
| Entreplanta cubierta: |  |  |  |  |
| Tabique acústico Ejes F-G | 5 | 12 | 4.3 | 258.00 |
| Tabique acústico Ejes 05-06 | 2 | 10.9 | 4.2 | 91.56 |
| Tabique acústico Ejes 07-08 | 2 | 10.9 | 4.2 | 91.56 |
| Tabique acústico Ejes 09-10 | 2 | 10.9 | 4.2 | 91.56 |
| Tabique acústico Ejes 11-12 | 2 | 10.9 | 4.2 | 91.56 |
| Tabique acústico Ejes 13-14 | 2 | 10.9 | 4.2 | 91.56 |
| Tabique acústico Ejes 15-16 | 2 | 10.9 | 4.2 | 91.56 |
| Total |  |  |  | 807.36 |

**07.01.03** m2 AISLAMIENTO FALSO TECHO MW 100 mm VELO NEGRO GRAN ALTURA (20/06/2022)
6018.02 m2 × 17.17 (17.69 con costes indirectos) = 106458.77
Suministro y colocación de aislamiento térmico y acústico de lana mineral con velo negro sobre falsos techos, en rollos, de 100 mm de espesor. Resistencia térmica 2,85 m²K/W, conductividad térmica 0,035 W/(mK), según UNE-EN 13162:2013+A1:2015. Absorción acústica 0,90 según UNE-EN ISO 354:2004. Reacción al fuego A1 según UNE-EN 13501-1:2007+A1:2010. Incluso p.p. de cortes. Según CTE DB-HR. Medida toda la superficie a ejecutar. Lana mineral (MW) con marcado CE y DdP (Declaración de prestaciones) según Reglamento (UE) 305/2011.

| Código | Ud | Descripción | Rendimiento | Precio | Importe |
|---|---|---|---|---|---|
| M02PTE040 | h | Plataforma elevadora de tijera eléctrica 12 m | 0.08 | 10.2 | 0.82 |
| O01OA030 | h | Oficial primera | 0.08 | 22 | 1.76 |
| O01OA050 | h | Ayudante | 0.04 | 20.32 | 0.81 |
| P07TL950 | m2 | Panel acústico MW rollo 100 mm (material; 14/07/2022) | 1.05 | 7.12 | 7.48 |
| P04TNE005 | m2 | Increm. velo negro acústico placa techo melamina perforada (material; 14/07/2022) | 1.05 | 6 | 6.30 |
|  |  | Total |  |  | 17.17 |

| Medición | Uds. | Largo | Ancho | Alto | Parcial |
|---|---|---|---|---|---|
| Entreplanta cubierta: |  |  |  |  |  |
| Techo sala polivalente | 1 | 2471.06 |  |  | 2471.06 |
|  | 4 | 12.48 |  |  | 49.92 |
| Embocaduras lucernarios | 30 | 4 | 2.22 | 3.81 | 1014.98 |
| a deducir: lucernarios | -30 | 4 | 4 |  | -480.00 |
| Embocaduras exutorios | 24 | 10.65 |  | 0.9 | 230.04 |
|  | 14 | 8.85 |  | 0.9 | 111.51 |
| Tabique acústico Eje E | 2 | 79.2 |  | 0.6 | 95.04 |
| Tabique acústico Ejes F-G | 10 | 12 |  | 4.3 | 516.00 |
| Tabique acústico Eje H | 2 | 79.2 |  | 0.6 | 95.04 |
| Tabique acústico Ejes 05-06 | 4 | 10.9 |  | 4.2 | 183.12 |
| Tabique acústico Ejes 07-08 | 4 | 10.9 |  | 4.2 | 183.12 |
| Tabique acústico Ejes 09-10 | 4 | 10.9 |  | 4.2 | 183.12 |
| Tabique acústico Ejes 11-12 | 4 | 10.9 |  | 4.2 | 183.12 |
| Tabique acústico Ejes 13-14 | 4 | 10.9 |  | 4.2 | 183.12 |
| Tabique acústico Ejes 15-16 | 4 | 10.9 |  | 4.2 | 183.12 |
| Perímetro exterior sala | 1 | 220.8 |  | 0.6 | 132.48 |
| Perímetro interior sala | 1 | 200.95 |  | 3.4 | 683.23 |
| Total |  |  |  |  | 6018.02 |

**07.01.04** m2 AISLAMIENTO DIVISIONES MW 100 mm (20/06/2022)
834.75 m2 × 22.68 (23.36 con costes indirectos) = 19499.76
Suministro y colocación de aislamiento de paneles semirrígidos de lana de roca no revestido en divisiones verticales, de 100 mm de espesor. Resistencia térmica 2,90 m2K/W, conductividad térmica 0,034 W/(m.K), según UNE-EN 13162:2013+A1:2015. Absorción acústica 1,00 según UNE-EN ISO 354:2004. Reacción al fuego A1 según UNE-EN 13501-1:2007+A1:2010. Incluso p.p. de cortes en los paneles. Medida toda la superficie a ejecutar. Según CTE DB-HR. Lana mineral (MW) con marcado CE y DdP (Declaración de prestaciones) según Reglamento (UE) 305/2011.

| Código | Ud | Descripción | Rendimiento | Precio | Importe |
|---|---|---|---|---|---|
| O01OA030 | h | Oficial primera | 0.06 | 22 | 1.32 |
| O01OA050 | h | Ayudante | 0.03 | 20.32 | 0.61 |
| P07TR465 | m2 | Panel semirrígido lana de roca 50 kg/m3 e=100 mm (material; 19/07/2022) | 1.05 | 19.76 | 20.75 |
|  |  | Total |  |  | 22.68 |

| Medición | Uds. | Largo | Alto | Parcial |
|---|---|---|---|---|
| Planta sótano a Planta acceso: |  |  |  |  |
| Foso plataformas | 1 | 105 | 7.95 | 834.75 |
| Total |  |  |  | 834.75 |

**07.01.05** m2 AISLAMIENTO HORIZONTAL ISOVER ARENA ABSORCIÓN 40 mm 1200x600 mm (20/06/2022)
0 m2 × 13.81 (14.22 con costes indirectos) = 0.00
Aislamiento absorbente acústico en techos perforados, mediante una capa de lana mineral Isover Arena Absorción constituido por un panel semirrígido de lana mineral Arena, revestido por una cara con un velo de vidrio de color negro de 40 mm de espesor cumpliendo la norma UNE-EN 13162 Productos Aislantes térmicos para aplicaciones en la edificación con una conductividad térmica de 0,035 W/(m·K), clase de reacción al fuego A1 y código de designación MW-EN 13162:2013.

| Código | Ud | Descripción | Rendimiento | Precio | Importe |
|---|---|---|---|---|---|
| O01OA030 | h | Oficial primera | 0.08 | 22 | 1.76 |
| O01OA050 | h | Ayudante | 0.04 | 20.32 | 0.81 |
| P07TL350 | m2 | Panel lana mineral Arena Absorción 40 mm 1200x600 mm (material; 14/07/2022) | 1.05 | 10.7 | 11.24 |
|  |  | Total |  |  | 13.81 |

**07.01.06** m2 AISLAMIENTO XPS 120 mm SUELO RC500 (20/06/2022)
1296.21 m2 × 32.63 (33.61 con costes indirectos) = 43565.62
Aislamiento de suelos con planchas de poliestireno extruido de 120 mm de espesor con superficie lisa y film de polietileno de 0,2 mm de espesor. Resistencia a compresión = 500 kPa según UNE-EN 826:2013. Resistencia térmica 3,35 m2K/W, conductividad térmica 0,036 W/(m.K), según UNE-EN 13164:2013+A1:2015. Reacción al fuego E según UNE-EN 13501-1:2007+A1:2010. Medida toda la superficie a ejecutar. Poliestireno extruido (XPS) según norma UNE-EN 13164:2013+A1:2015 con marcado CE y DdP (Declaración de prestaciones) según Reglamento (UE) 305/2011. Ejecutado según CTE DB-HE.

| Código | Ud | Descripción | Rendimiento | Precio | Importe |
|---|---|---|---|---|---|
| O01OA030 | h | Oficial primera | 0.05 | 22 | 1.10 |
| O01OA050 | h | Ayudante | 0.05 | 20.32 | 1.02 |
| P07TX810 | m2 | Panel XPS liso 120 mm resistencia compresión >500 kPa (material; 18/07/2022) | 1.05 | 28.86 | 30.30 |
| P07W330 | m | Film protector polietileno (material; 18/07/2022) | 1.05 | 0.2 | 0.21 |
|  |  | Total |  |  | 32.63 |

| Medición | Uds. | Largo | Parcial |
|---|---|---|---|
| Planta de acceso: |  |  |  |
| Accesos Ejes 03-04 | 2 | 12.12 | 24.24 |
| Almacén tabiques móviles Ejes 03-04 | 1 | 82.07 | 82.07 |
| Accesos Ejes 17-18 | 2 | 12.12 | 24.24 |
| Almacén tabiques móviles Ejes 17-18 | 1 | 72.11 | 72.11 |
| ___ |  |  |  |
| Entreplanta de cubierta: |  |  |  |
| Espacios de instalaciones Ejes C-E | 1 | 30.86 | 30.86 |
|  | 1 | 510.95 | 510.95 |
| Salida ascensor | 1 | 12.57 | 12.57 |
| Espacios de instalaciones Ejes H-J | 1 | 26.02 | 26.02 |
|  | 1 | 513.15 | 513.15 |
| Total |  |  | 1296.21 |

**07.01.07** m2 AISLAMIENTO XPS 50 mm SUELO RC500 (20/06/2022)
3025.13 m2 × 13.49 (13.89 con costes indirectos) = 42019.06
Aislamiento de suelos con planchas de poliestireno extruido de 50 mm de espesor con superficie lisa y film de polietileno de 0,2 mm de espesor. Resistencia a compresión = 500 kPa según UNE-EN 826:2013. Resistencia térmica 1,50 m2K/W, conductividad térmica 0,034 W/(m.K), según UNE-EN 13164:2013+A1:2015. Reacción al fuego E según UNE-EN 13501-1:2007+A1:2010. Medida toda la superficie a ejecutar. Poliestireno extruido (XPS) según norma UNE-EN 13164:2013+A1:2015 con marcado CE y DdP (Declaración de prestaciones) según Reglamento (UE) 305/2011. Ejecutado según CTE DB-HE.

| Código | Ud | Descripción | Rendimiento | Precio | Importe |
|---|---|---|---|---|---|
| O01OA030 | h | Oficial primera | 0.05 | 22 | 1.10 |
| O01OA050 | h | Ayudante | 0.05 | 20.32 | 1.02 |
| P07TX760 | m2 | Panel XPS liso 50 mm resistencia compresión >500 kPa (material; 19/07/2022) | 1.05 | 10.63 | 11.16 |
| P07W330 | m | Film protector polietileno | 1.05 | 0.2 | 0.21 |
|  |  | Total |  |  | 13.49 |

| Medición | Uds. | Largo | Parcial |
|---|---|---|---|
| Planta baja: |  |  |  |
| Pasillo | 1 | 96.3 | 96.30 |
| Vestuarios accesibles | 2 | 5.58 | 11.16 |
| Vestuarios personal | 1 | 26.09 | 26.09 |
|  | 1 | 25.77 | 25.77 |
| Camerinos de figuras | 1 | 13.11 | 13.11 |
|  | 2 | 12.91 | 25.82 |
| Vestíbulo Vestuarios-Sala de reuniones | 1 | 7.23 | 7.23 |
| Oficina. Sala de reuniones | 1 | 46.76 | 46.76 |
| Oficina. Aseos | 1 | 8.92 | 8.92 |
| Oficina. Office | 1 | 8.11 | 8.11 |
| Oficina. Despachos | 3 | 12.56 | 37.68 |
|  | 1 | 12.53 | 12.53 |
| Oficina | 1 | 49.66 | 49.66 |
| Vestíbulo de acceso | 1 | 29.64 | 29.64 |
| Vestuarios | 1 | 43.5 | 43.50 |
| Vestuarios. Duchas | 1 | 7.87 | 7.87 |
| Vestuarios. Aseos | 2 | 6.1 | 12.20 |
| Vestuarios | 1 | 42.14 | 42.14 |
| Vestuarios. Duchas | 1 | 8.66 | 8.66 |
| Salida foso | 1 | 12.41 | 12.41 |
| Hombro escénico. V.I. | 1 | 4.21 | 4.21 |
| Hombro escénico | 1 | 87.42 | 87.42 |
| Baño accesible | 1 | 5.53 | 5.53 |
| Vestíbulo | 1 | 36.94 | 36.94 |
| Aseos | 2 | 12.7 | 25.40 |
| Foso plataformas | 1 | 664.42 | 664.42 |
| Hombro escénico. V.I. | 1 | 8.82 | 8.82 |
| Hombro escénico | 1 | 72.19 | 72.19 |
| Almacén paneles local | 1 | 3.99 | 3.99 |
| ___ |  |  |  |
| Planta acceso: |  |  |  |
| Deambulatorio Ejes J-K 2-18 | 1.5 | 591.3 | 886.95 |
| Chill Out Ejes 2-3 | 1 | 249.8 | 249.80 |
| Control | 1 | 234.63 | 234.63 |
| Chill Out Ejes 18-19 | 1 | 219.27 | 219.27 |
| Total |  |  | 3025.13 |

**07.01.08** m2 AISLAMIENTO TÉRMICO MW 120 mm (20/06/2022)
1455.94 m2 × 11.79 (12.14 con costes indirectos) = 17675.11
Aislamiento térmico con paneles de lana mineral no hidrófila y sin recubrimiento de 120 mm de espesor, según UNE-EN 13162:2013+A1:2015, con una conductividad térmica de 0,035 W/(mK) y euroclase de reacción al fuego A1 según UNE-EN 13501-1:2007+A1:2010. Ejecutado conforme CTE DB-HE. Lana mineral (MW) con marcado CE y DdP (Declaración de prestaciones) según Reglamento (UE) 305/2011.

| Código | Ud | Descripción | Rendimiento | Precio | Importe |
|---|---|---|---|---|---|
| O01OA030 | h | Oficial primera | 0.08 | 22 | 1.76 |
| O01OA050 | h | Ayudante | 0.04 | 20.32 | 0.81 |
| P07TL717 | m2 | Panel MW 120 C=0,035 W/mK (material; 19/07/2022) | 1.05 | 8.78 | 9.22 |
|  |  | Total |  |  | 11.79 |

| Medición | Uds. | Largo | Alto | Parcial |
|---|---|---|---|---|
| Planta baja: |  |  |  |  |
| Almacén 04 | 1 | 16.57 | 4.17 | 69.10 |
| Acceso pasillo desde garaje | 1 | 8.06 | 4.17 | 33.61 |
| Vestuarios - Foso - Hombro escena - Almacén 09 | 1 | 92.1 | 4.17 | 384.06 |
| Vestuarios - Foso | 1 | 24.4 | 4.17 | 101.75 |
| Hombro escénico | 1 | 24.7 | 4.17 | 103.00 |
| Vestíbulo - Aseos | 1 | 33.56 | 4.17 | 139.95 |
| Trasdosado oficinas | 1 | 43.3 | 4.17 | 180.56 |
| Sobre Entrada | 1 | 7.65 | 2 | 15.30 |
| Sobre Entrada local | 1 | 16.65 | 2 | 33.30 |
| Subtotal: Subtotal parcial |  |  |  | 1060.63 |
| ___ |  |  |  |  |
| Planta acceso a Entreplanta cubierta: |  |  |  |  |
| Almacén-Paso instalaciones Ejes C-D | 4 | 4.3 | 2.8 | 48.16 |
| NVC Ascensores Ejes C-D | 1 | 4.3 | 3 | 12.90 |
| Almacén-Paso instalaciones Ejes I-J | 5 | 4.3 | 2.8 | 60.20 |
| Núcleos de cominitación vertical: |  |  |  |  |
| NCV 01 | 1 | 4.65 | 9.86 | 45.85 |
|  | 1 | 2.33 | 1.25 | 2.91 |
| NCV 03 | 1 | 4.3 | 9.86 | 42.40 |
| NCV 05 | 1 | 4.65 | 9.86 | 45.85 |
| NCV 02 | 1 | 4.65 | 9.86 | 45.85 |
| NCV 04 | 1 | 4.3 | 9.86 | 42.40 |
| NCV 06 | 1 | 4.65 | 9.86 | 45.85 |
|  | 1 | 2.35 | 1.25 | 2.94 |
| Subtotal: Subtotal parcial |  |  |  | 395.31 |
| Total |  |  |  | 1455.94 |

**07.01.09** m2 AISLAMIENTO ESTRUCTURA/INSTALACIONES MW 40 mm VELO NEGRO (20/06/2022)
1866.81 m2 × 9.46 (9.74 con costes indirectos) = 18182.73
Suministro y colocación de aislamiento térmico y acústico de lana mineral con velo negro sobre estructura/instalaciones alojadas en falsos techos, en rollos, de 40 mm de espesor. Resistencia térmica 1,25 m²K/W, conductividad térmica 0,035 W/(mK), según UNE-EN 13162:2013+A1:2015. Absorción acústica 0,75 según UNE-EN ISO 354:2004. Reacción al fuego A1 según UNE-EN 13501-1:2007+A1:2010. Incluso p.p. de cortes. Según CTE DB-HR. Medida toda la superficie a ejecutar. Lana mineral (MW) con marcado CE y DdP (Declaración de prestaciones) según Reglamento (UE) 305/2011.

| Código | Ud | Descripción | Rendimiento | Precio | Importe |
|---|---|---|---|---|---|
| M02PTE040 | h | Plataforma elevadora de tijera eléctrica 12 m | 0.08 | 10.2 | 0.82 |
| O01OA030 | h | Oficial primera | 0.08 | 22 | 1.76 |
| O01OA050 | h | Ayudante | 0.04 | 20.32 | 0.81 |
| P07AL780 | m2 | Panel lana mineral natural con velo negro e=40 mm (material; 08/12/2022) | 1.05 | 5.78 | 6.07 |
|  |  | Total |  |  | 9.46 |

| Medición | Uds. | Largo | Ancho | Parcial |
|---|---|---|---|---|
| Techo sala polivalente: |  |  |  |  |
| Cerchas - Cordón Inferior HEB 300 | 12 | 21.46 | 1.2 | 309.02 |
| Cerchas - Cordón Superior HEB 300 | 12 | 21.46 | 0.9 | 231.77 |
| Cerchas - Montantes HEB 200 | 24 | 3.06 | 0.8 | 58.75 |
|  | 24 | 3.12 | 0.8 | 59.90 |
|  | 12 | 3.17 | 0.8 | 30.43 |
| Cerchas - Diagonales HEB 200 | 24 | 4.44 | 0.8 | 85.25 |
|  | 24 | 4.48 | 0.8 | 86.02 |
|  | 24 | 4.52 | 0.8 | 86.78 |
| Conductos climatización: |  |  |  |  |
| CL17-CL11 500x250 | 2 | 0.5 | 0.25 | 0.25 |
|  | 2 | 2.05 | 1.5 | 6.15 |
| CL17-CL11 700x350 | 2 | 2.75 | 2.1 | 11.55 |
| CL17-CL11 800x450 | 2 | 3.25 | 2.5 | 16.25 |
| CL17-CL11 DN500 | 2 | 0.2 |  | 0.40 |
|  | 2 | 13.3 | 1.57 | 41.76 |
| CL17-CL11 DN700 | 2 | 5.3 | 2.2 | 23.32 |
| CL1 a CL10 600x250 | 10 | 0.6 | 0.25 | 1.50 |
|  | 10 | 2 | 1.7 | 34.00 |
| CL1 a CL10 850x350 | 10 | 2.85 | 2.4 | 68.40 |
| CL1 a CL10 950x450 | 10 | 3.65 | 2.8 | 102.20 |
| CL1 a CL10 DN450 | 30 | 0.16 |  | 4.80 |
|  | 10 | 10 | 1.45 | 145.00 |
|  | 10 | 5.55 | 1.45 | 80.48 |
|  | 10 | 6.05 | 1.45 | 87.73 |
| CL1 a CL10 DN630 | 10 | 2.3 | 2 | 46.00 |
| CL1 a CL10 DN800 | 10 | 6 | 2.55 | 153.00 |
| CL16-CL22 DN450 | 4 | 0.16 |  | 0.64 |
|  | 2 | 13.05 | 1.45 | 37.85 |
|  | 2 | 6.65 | 1.45 | 19.29 |
| CL16-CL22 500x250 | 2 | 0.5 | 0.25 | 0.25 |
|  | 2 | 2.25 | 1.5 | 6.75 |
| CL16-CL22 700x350 | 2 | 2.7 | 2.1 | 11.34 |
| CL16-CL22 900x450 | 2 | 3.7 | 2.7 | 19.98 |
| Total |  |  |  | 1866.81 |

**07.01.10** m2 AISLAMIENTO MW 120 mm ENTRE TABIQUILLOS BV (20/06/2022)
1062.29 m2 × 7.69 (7.92 con costes indirectos) = 8413.34
Aislamiento de cubierta inclinada con manta de lana mineral de 120 mm de espesor, revestida por una de sus caras con papel kraft que actúa como barrera de vapor, colocada en suelo de bajo cubierta entre tabiquillos. Resistencia térmica 2,85 m2K/W, conductividad térmica 0,042 W/(m.K), según UNE-EN 13162:2013+A1:2015. Reacción al fuego F según UNE-EN 13501-1:2007+A1:2010. Conforme a CTE DB-HE. Medida toda la superficie a ejecutar. Lana mineral (MW) con marcado CE y DdP (Declaración de prestaciones) según Reglamento (UE) 305/2011.

| Código | Ud | Descripción | Rendimiento | Precio | Importe |
|---|---|---|---|---|---|
| O01OA030 | h | Oficial primera | 0.05 | 22 | 1.10 |
| O01OA050 | h | Ayudante | 0.05 | 20.32 | 1.02 |
| P07TL965 | m2 | Manta papel Kfraft MW rollo 120 (material; 09/12/2022) | 1.05 | 5.3 | 5.57 |
|  |  | Total |  |  | 7.69 |

| Medición | Uds. | Largo | Alto | Parcial |
|---|---|---|---|---|
| Planta acceso: |  |  |  |  |
| Chill Out Ejes 2-3 | 1 | 180.82 |  | 180.82 |
| Chill Out Ejes 18-19 | 1 | 184.5 |  | 184.50 |
| Subtotal: Subtotal parcial |  |  |  | 365.32 |
| ___ |  |  |  |  |
| Planta de cubierta: |  |  |  |  |
| Exutorios ejes 4-5 | 2 | 22.19 |  | 44.38 |
| Exutorios/Lucernarios ejes 6-7 | 1 | 71.86 |  | 71.86 |
| Exutorios/Lucernarios ejes 8-9 | 1 | 71.86 |  | 71.86 |
| Exutorios/Lucernarios ejes 10-11 | 1 | 71.86 |  | 71.86 |
| Exutorios/Lucernarios ejes 12-13 | 1 | 71.86 |  | 71.86 |
| Exutorios/Lucernarios ejes 14-16 | 1 | 213.97 |  | 213.97 |
| a deducir: exutorios | -24 | 5.51 |  | -132.24 |
|  | -14 | 3.29 |  | -46.06 |
| a deducir: lucernarios | -30 | 2.25 |  | -67.50 |
| Perímetro lucernarios | 30 | 6.68 | 0.75 | 150.30 |
| Perímetro exutorios | 24 | 10.65 | 0.65 | 166.14 |
|  | 14 | 8.85 | 0.65 | 80.54 |
| Subtotal: Subtotal parcial |  |  |  | 696.97 |
| Total |  |  |  | 1062.29 |

**07.01.11** m2 AISLAMIENTO FALSO TECHO MW 100 mm VELO NEGRO (20/06/2022)
1288.8 m2 × 16.35 (16.84 con costes indirectos) = 21703.39
Suministro y colocación de aislamiento térmico y acústico de lana mineral con velo negro sobre falsos techos, en rollos, de 100 mm de espesor. Resistencia térmica 2,85 m²K/W, conductividad térmica 0,035 W/(mK), según UNE-EN 13162:2013+A1:2015. Absorción acústica 0,90 según UNE-EN ISO 354:2004. Reacción al fuego A1 según UNE-EN 13501-1:2007+A1:2010. Incluso p.p. de cortes. Según CTE DB-HR. Medida toda la superficie a ejecutar. Lana mineral (MW) con marcado CE y DdP (Declaración de prestaciones) según Reglamento (UE) 305/2011.

| Código | Ud | Descripción | Rendimiento | Precio | Importe |
|---|---|---|---|---|---|
| O01OA030 | h | Oficial primera | 0.08 | 22 | 1.76 |
| O01OA050 | h | Ayudante | 0.04 | 20.32 | 0.81 |
| P07TL950 | m2 | Panel acústico MW rollo 100 mm | 1.05 | 7.12 | 7.48 |
| P04TNE005 | m2 | Increm. velo negro acústico placa techo melamina perforada | 1.05 | 6 | 6.30 |
|  |  | Total |  |  | 16.35 |

| Medición | Uds. | Largo | Parcial |
|---|---|---|---|
| Planta baja: |  |  |  |
| Pasillo | 1 | 96.3 | 96.30 |
| Vestuarios accesibles | 2 | 5.58 | 11.16 |
| Vestuarios personal | 1 | 26.09 | 26.09 |
|  | 1 | 25.77 | 25.77 |
| Camerinos de figuras | 1 | 13.11 | 13.11 |
|  | 2 | 12.91 | 25.82 |
| Vestíbulo Vestuarios-Sala de reuniones | 1 | 7.23 | 7.23 |
| Oficina. Sala de reuniones | 1 | 46.76 | 46.76 |
| Oficina. Aseos | 1 | 8.92 | 8.92 |
| Oficina. Office | 1 | 8.11 | 8.11 |
| Oficina. Despachos | 3 | 12.56 | 37.68 |
|  | 1 | 12.53 | 12.53 |
| Oficina | 1 | 49.66 | 49.66 |
| Vestíbulo de acceso | 1 | 29.64 | 29.64 |
| Vestuarios | 1 | 43.5 | 43.50 |
| Vestuarios. Duchas | 1 | 7.87 | 7.87 |
| Vestuarios. Aseos | 2 | 6.1 | 12.20 |
| Vestuarios | 1 | 42.14 | 42.14 |
| Vestuarios. Duchas | 1 | 8.66 | 8.66 |
| Salida foso | 1 | 12.41 | 12.41 |
| Baño accesible | 1 | 5.53 | 5.53 |
| Vestíbulo | 1 | 36.94 | 36.94 |
| Aseos | 2 | 12.7 | 25.40 |
| ___ |  |  |  |
| Planta acceso: |  |  |  |
| Acceso Palacio de Congresos | 1 | 330.05 | 330.05 |
| Chill Out Ejes 2-3 | 1 | 180.82 | 180.82 |
| Chill Out Ejes 18-19 | 1 | 184.5 | 184.50 |
| Total |  |  | 1288.8 |

**07.01.12** m2 AISLAMIENTO TÉRMICO MW 120 mm EXTERIOR (20/06/2022)
2424.58 m2 × 28.98 (29.85 con costes indirectos) = 72373.71
Aislamiento térmico por el exterior de cerramientos con paneles de lana mineral hidrofugada con velo de 120 mm de espesor. Fijados directamente al soporte mediante anclajes mecánicos. Resistencia térmica 3,40 m2K/W, conductividad térmica 0,035 W/(m.K), según UNE-EN 13162:2013+A1:2015. Reacción al fuego A1 según UNE-EN 13501-1:2007+A1:2010. Conforme a CTE DB-HE. Medida toda la superficie a ejecutar. Lana mineral (MW) con marcado CE y DdP (Declaración de prestaciones) según Reglamento (UE) 305/2011.

| Código | Ud | Descripción | Rendimiento | Precio | Importe |
|---|---|---|---|---|---|
| O01OA030 | h | Oficial primera | 0.3 | 22 | 6.60 |
| O01OA050 | h | Ayudante | 0.3 | 20.32 | 6.10 |
| P07TL800 | m2 | Panel lana mineral 120 mm con tejido de vidrio (material; 09/12/2022) | 1.05 | 14.73 | 15.47 |
| P07W440 | u | Fijación mecánica aislamiento (material; 09/12/2022) | 3 | 0.27 | 0.81 |
|  |  | Total |  |  | 28.98 |

| Medición | Uds. | Largo | Ancho | Alto | Parcial |
|---|---|---|---|---|---|
| Planta acceso a Entreplanta cubierta: |  |  |  |  |  |
| Perímetro de sala | 2 | 43.2 |  | 6.55 | 565.92 |
|  | 2 | 31.2 |  | 6.55 | 408.72 |
|  | 4 | 4.8 |  | 6.55 | 125.76 |
| Perímetro sobre NCV interrumpidos | 2 | 4.8 |  | 6.55 | 62.88 |
| Huecos | 6 | 9.6 | 2.65 |  | 152.64 |
| Almacén tabiques móviles | 1 | 26.9 |  | 9.55 | 256.90 |
|  | 1 | 26.4 |  | 9.55 | 252.12 |
| Subtotal: Subtotal parcial |  |  |  |  | 1824.94 |
| ___ |  |  |  |  |  |
| Entreplanta instalaciones: |  |  |  |  |  |
| Perímetro sala Eje E | 1 | 79.2 |  | 3 | 237.60 |
| Perímetro sala Eje H | 1 | 79.2 |  | 3 | 237.60 |
| Perímetro sala Eje 04 | 1 | 22.26 |  | 3 | 66.78 |
| Perímetro sala Eje 17 | 1 | 19.22 |  | 3 | 57.66 |
| Subtotal: Subtotal parcial |  |  |  |  | 599.64 |
| Total |  |  |  |  | 2424.58 |

### 07.02 IMPERMEABILIZACIONES (20/06/2022)
Importe: 256442.4

**07.02.01** m2 IMPERMEABILIZACIÓN SOLERA LÁMINA ASFÁLTICA C/PRESIÓN HIDROSTÁTI (20/06/2022)
7965.59 m2 × 23.28 (23.98 con costes indirectos) = 191014.85
Impermeabilización de solera constituida por lámina drenante colocada sobre el terreno, capa de mortero de regularización (no incluido), imprimación asfáltica de betún elastómero LBM-48 FP-180R, totalmente adherida al soporte con soplete, lámina geotextil de 200 g/m2. Lista para verter capa de hormigón. Según UNE-EN 13707:2014, UNE-EN 13252:2017 y CTE DB-HS. Materiales con marcado CE y DdP (Declaración de prestaciones) según Reglamento (UE) 305/2011.

| Código | Ud | Descripción | Rendimiento | Precio | Importe |
|---|---|---|---|---|---|
| O01OA030 | h | Oficial primera | 0.12 | 22 | 2.64 |
| O01OA050 | h | Ayudante | 0.12 | 20.32 | 2.44 |
| P06D010 | m2 | Lámina nodular drenante polietileno (HDPE) 4,8 l/s·m - 180 kN/mm (material; 05/09/2022) | 1.1 | 2.47 | 2.72 |
| P06BI010 | kg | Imprimación asfáltica para láminas bituminosas (material; 05/09/2022) | 0.3 | 2.26 | 0.68 |
| P06BSN060 | m2 | Lámina betún modific. elastómero LBM-48 FP-180R (SBS -20ºC) (material; 05/09/2022) | 1.1 | 11.19 | 12.31 |
| P06GL030 | m2 | Geotextil poliéster no tejido 200 gr/m2 (material; 28/06/2022) | 1.1 | 1.05 | 1.16 |
| %PS0500 | % | Puntos singulares (28/06/2022) | 5 % | 21.95 | 1.10 |
| %MA0100 | % | Medios auxiliares (28/06/2022) | 1 % | 23.05 | 0.23 |
|  |  | Total |  |  | 23.28 |

| Medición | Uds. | Largo | Ancho | Alto | Parcial |
|---|---|---|---|---|---|
| Impermeabilización bajo solera -8,38 | 1 | 3729.64 |  |  | 3729.64 |
| Impermeabilización bajo solera -7,48 | 1 | 3053.7 |  |  | 3053.70 |
| Salto entre soleras | 1 | 81.55 |  | 1.2 | 97.86 |
| Foso | 1 | 41.8 |  | 1 | 41.80 |
|  | 1 | 57 |  | 1 | 57.00 |
|  | 2 | 4.8 |  | 0.35 | 3.36 |
|  | 2 | 22.1 |  | 0.65 | 28.73 |
| ___ |  |  |  |  |  |
| Zapatas |  |  |  |  |  |
|  | 16 | 1.6 |  | 0.35 | 8.96 |
|  | 16 |  | 1.5 | 0.35 | 8.40 |
|  | 6 | 1.8 |  | 0.35 | 3.78 |
|  | 6 |  | 1.7 | 0.35 | 3.57 |
|  | 4 | 2 |  | 0.4 | 3.20 |
|  | 4 |  | 1.9 | 0.4 | 3.04 |
|  | 24 | 2.2 |  | 0.45 | 23.76 |
|  | 24 |  | 2.1 | 0.45 | 22.68 |
|  | 10 | 2.3 |  | 0.5 | 11.50 |
|  | 10 |  | 2.1 | 0.5 | 10.50 |
|  | 24 | 2.4 |  | 0.55 | 31.68 |
|  | 24 |  | 2.3 | 0.55 | 30.36 |
|  | 24 | 2.6 |  | 0.6 | 37.44 |
|  | 24 |  | 2.5 | 0.6 | 36.00 |
|  | 12 | 2.9 |  | 0.6 | 20.88 |
|  | 12 |  | 2.5 | 0.6 | 18.00 |
|  | 4 | 2.5 |  | 0.45 | 4.50 |
|  | 4 |  | 1.9 | 0.45 | 3.42 |
|  | 2 | 2.6 |  | 0.5 | 2.60 |
|  | 2 |  | 2.2 | 0.5 | 2.20 |
|  | 4 | 8.15 |  | 0.8 | 26.08 |
|  | 4 |  | 6.15 | 0.8 | 19.68 |
|  | 6 | 8.25 |  | 0.9 | 44.55 |
|  | 6 |  | 6.15 | 0.9 | 33.21 |
|  | 2 | 8.5 |  | 0.9 | 15.30 |
|  | 2 |  | 6.5 | 0.9 | 11.70 |
|  | 6 | 8 |  | 0.85 | 40.80 |
|  | 6 |  | 6 | 0.85 | 30.60 |
|  | 4 | 3.2 |  | 0.6 | 7.68 |
|  | 4 |  | 2.8 | 0.6 | 6.72 |
|  | 6 | 3.3 |  | 0.65 | 12.87 |
|  | 6 |  | 2.9 | 0.65 | 11.31 |
|  | 4 | 3.5 |  | 0.7 | 9.80 |
|  | 4 |  | 3.1 | 0.7 | 8.68 |
|  | 10 | 3 |  | 0.6 | 18.00 |
|  | 10 |  | 2.6 | 0.6 | 15.60 |
|  | 4 | 3.1 |  | 0.6 | 7.44 |
|  | 4 |  | 2.7 | 0.6 | 6.48 |
|  | 8 | 4.1 |  | 0.8 | 26.24 |
|  | 8 |  | 3.5 | 0.8 | 22.40 |
|  | 8 | 4.4 |  | 0.85 | 29.92 |
|  | 8 |  | 3.7 | 0.85 | 25.16 |
|  | 10 | 4.6 |  | 0.9 | 41.40 |
|  | 10 |  | 3.9 | 0.9 | 35.10 |
| Foso de ascensor |  |  |  |  |  |
|  | 2 | 3.8 |  | 1.4 | 10.64 |
|  | 2 |  | 2.1 | 1.4 | 5.88 |
|  | 2 | 5 |  | 0.95 | 9.50 |
|  | 2 |  | 4.1 | 0.95 | 7.79 |
|  | 4 | 7.2 |  | 0.6 | 17.28 |
|  | 4 |  | 5.4 | 0.6 | 12.96 |
|  | 4 | 7.6 |  | 0.7 | 21.28 |
|  | 4 |  | 5.6 | 0.7 | 15.68 |
|  | 2 | 7.75 |  | 0.7 | 10.85 |
|  | 2 |  | 6 | 0.7 | 8.40 |
|  | 2 | 7.8 |  | 0.75 | 11.70 |
|  | 2 |  | 5.3 | 0.75 | 7.95 |
|  | 2 | 7.8 |  | 0.75 | 11.70 |
|  | 2 |  | 5.8 | 0.75 | 8.70 |
| Total |  |  |  |  | 7965.59 |

**07.02.02** m2 IMPERMEABILIZACIÓN MUROS LÁMINA ASFÁLTICA+LÁMINA DRENANTE (20/06/2022)
1565.57 m2 × 29.89 (30.79 con costes indirectos) = 48203.90
Impermeabilización de muros de cimentación por su cara externa, constituida por imprimación asfáltica, lámina asfáltica de betún elastómero LBM-30 FP, con armadura de fieltro de poliéster, totalmente adherida al muro con soplete, lámina drenante fijada mecánicamente al soporte y geotextil para drenaje. Lista para verter las tierras. Según UNE-EN 13707:2014, UNE-EN 13252:2017 y CTE DB-HS. Materiales con marcado CE y DdP (Declaración de prestaciones) según Reglamento (UE) 305/2011.

| Código | Ud | Descripción | Rendimiento | Precio | Importe |
|---|---|---|---|---|---|
| O01OA030 | h | Oficial primera | 0.35 | 22 | 7.70 |
| O01OA050 | h | Ayudante | 0.35 | 20.32 | 7.11 |
| P06BI010 | kg | Imprimación asfáltica para láminas bituminosas | 0.5 | 2.26 | 1.13 |
| P06BSN030 | m2 | Lámina betún modific. elastómero LBM-30 FP (SBS -20ºC) (material; 05/09/2022) | 1.1 | 8.22 | 9.04 |
| P06D020 | m2 | Lámina nodular drenante polietileno (HDPE) 4,8 l/s·m - 300 kN/mm (material; 05/09/2022) | 1.1 | 3.41 | 3.75 |
| P06GL030 | m2 | Geotextil poliéster no tejido 200 gr/m2 | 1.1 | 1.05 | 1.16 |
|  |  | Total |  |  | 29.89 |

| Medición | Uds. | Largo | Alto | Parcial |
|---|---|---|---|---|
| Muro eje 01 (solera -7,48) | 1 | 49.48 | 4.53 | 224.14 |
| Muro eje L (solera -7,48) | 1 | 39.5 | 4.53 | 178.94 |
| Muro eje L (solera -8,38) | 1 | 71.9 | 4.53 | 325.71 |
| Muro eje 20 (solera -8,38) | 1 | 61.4 | 4.53 | 278.14 |
| Muro eje A (solera -8,38). Bataches | 1 | 52.55 | 4.53 | 238.05 |
| Muro eje A (solera -7,48). Bataches | 1 | 54.1 | 4.53 | 245.07 |
| Muro eje 02 (solera -7,48). Bataches escalera | 1 | 11.92 | 4.53 | 54.00 |
| Muro eje C (solera -7,48). Bataches escalera | 1 | 4.75 | 4.53 | 21.52 |
| Total |  |  |  | 1565.57 |

**07.02.03** m2 IMPERMEABILIZACIÓN CONTINUA DEPÓSITOS AGUA (20/06/2022)
263.18 m2 × 39.57 (40.76 con costes indirectos) = 10727.22
Impermeabilización de depósito de agua potable, realizada mediante revestimiento continuo elástico e impermeabilizante de poliurea fabricada "in situ", formada por la aplicación sucesiva de una imprimación como puente de unión y la proyección de elastómero, con un espesor medio de 2 mm, con certificado de potabilidad/registro.

| Código | Ud | Descripción | Rendimiento | Precio | Importe |
|---|---|---|---|---|---|
| O01OA030 | h | Oficial primera | 0.06 | 22 | 1.32 |
| O01OA040 | h | Oficial segunda | 0.06 | 20.96 | 1.26 |
| P25OW010 | kg | Imprimación metal/obra/madera exterior/interior (material; 19/10/2022) | 1.36 | 11.91 | 16.20 |
| P07TO020 | kg | Isocianato elastomérico (material; 19/10/2022) | 1.8 | 5.5 | 9.90 |
| P07TO040 | kg | Poliol elastomérico (material; 19/10/2022) | 1.8 | 5.5 | 9.90 |
| P07W290 | u | P.p. maquinaria proyección (material; 19/10/2022) | 3 | 0.33 | 0.99 |
|  |  | Total |  |  | 39.57 |

| Medición | Uds. | Largo | Alto | Parcial |
|---|---|---|---|---|
| Planta baja: |  |  |  |  |
| Aljibe Fase 1 | 1 | 79.32 |  | 79.32 |
|  | 1 | 41.32 | 2.32 | 95.86 |
| Alibe | 1 | 33.25 |  | 33.25 |
|  | 1 | 23.6 | 2.32 | 54.75 |
| Total |  |  |  | 263.18 |

**07.02.04** m2 IMP.INT.REVEST.LOCAL HÚMEDO SCHLÜTER® KERDI 200 + CANALETA SCHLÜ (14/10/2022)
55.84 m2 × 112.95 (116.34 con costes indirectos) = 6496.43
Suministro y puesta en obra de lámina de impermeabilización bajo revestimiento del solado o alicatado cerámico en paramentos verticales y horizontales, en zonas y locales húmedos mediante lámina impermeabilizante flexible de polietileno Schlüter® Kerdi 200, por ambas caras revestidas de geotextil no tejido para facilitar el anclaje, con un espesor total de 0,2 mm, fijada al soporte con adhesivo cemento cola del tipo C1 y preparada para recibir directamente el revestimiento. Incluyendo parte proporcional de sumidero lineal de acero inoxidable V4A, rejilla con marco tipo A Schlüter® Kerdi-Line y en las uniones de la impermeabilización encintados con lámina de polietileno Kerdi Keba 150, adherida con bicomponente impermeable Schlüter® Kerdi Coll.

| Código | Ud | Descripción | Rendimiento | Precio | Importe |
|---|---|---|---|---|---|
| O01OB170 | h | Oficial 1ª fontanero calefactor | 0.8 | 22.2 | 17.76 |
| O01OB190 | h | Ayudante fontanero (mano de obra; 15/10/2022) | 0.8 | 20.71 | 16.57 |
| P01UA060 | kg | Adhesivo cemento cola tipo C1 (material; 19/10/2022) | 4 | 1.32 | 5.28 |
| P06P110 | m2 | Lámina Impermeabilizante Polietileno Bobinas 30 mx1 m Schlüter® (material; 19/10/2022) | 1.05 | 17.84 | 18.73 |
| P17SW250 | u | Rejilla con marco tipo A de acero inoxidable Kerdi Line (material; 19/10/2022) | 0.1 | 212.01 | 21.20 |
| P17KA460 | u | Set de canal lineal inoxidable V4A Schlüter® Kerdi Line (material; 19/10/2022) | 0.1 | 259.27 | 25.93 |
| P06P130 | m | Lámina Impermeabilizante Polietileno Bobinas Kerdi-Keba 100/150 (material; 19/10/2022) | 1.05 | 3.86 | 4.05 |
| P01UA070 | kg | Adhesivo impermeabilizante bicomponente Kerdi Coll (material; 19/10/2022) | 0.35 | 9.81 | 3.43 |
|  |  | Total |  |  | 112.95 |

| Medición | Uds. | Largo | Parcial |
|---|---|---|---|
| Planta baja: |  |  |  |
| Vestuarios accesibles | 2 | 5.26 | 10.52 |
| Vestuarios. Duchas | 2 | 4.34 | 8.68 |
| Camerinos figuras. Duchas | 2 | 2.11 | 4.22 |
| Camerino figura accesible. Ducha | 1 | 9.31 | 9.31 |
| Vestuarios. Duchas | 1 | 11.41 | 11.41 |
|  | 1 | 11.7 | 11.70 |
| Total |  |  | 55.84 |

## 08 REVESTIMIENTOS Y ALICATADOS (20/06/2022)
Importe: 92278.32

**08.01** m2 MALLA FIBRA DE VIDRIO PARA ARMADO DE MORTERO 10x10 mm 90 g/m2 (20/06/2022)
987.56 m2 × 3.62 (3.73 con costes indirectos) = 3683.60
Malla de fibra de vidrio de 10x10 mm y 90 g/m2 para refuerzo de mortero que cubra la discontinuidad, incluso fijado y tensado con un solape mínimo de 10 cm a cada lado, colocado con pasta de cemento CEM II/A-P 42,5 R punteado. Malla con marcado CE y DdP (Declaración de prestaciones) según Reglamento (UE) 305/2011.

| Código | Ud | Descripción | Rendimiento | Precio | Importe |
|---|---|---|---|---|---|
| O01OA030 | h | Oficial primera | 0.13 | 22 | 2.86 |
| P04RW010 | m2 | Malla fibra vidrio 10x10 mm 90 g/m2 (material; 05/09/2022) | 1.1 | 0.51 | 0.56 |
| A01A061 | m3 | PASTA CEMENTO CEM II/A-P 42,5 R (20/06/2022) | 0.001 | 197.06 | 0.20 |
|  |  | Total |  |  | 3.62 |

| Medición | Uds. | Largo | Ancho | Alto | Parcial |
|---|---|---|---|---|---|
| Muro eje A (solera -8,38). Bataches | 1 | 52.55 |  | 4.53 | 238.05 |
| Muro eje A (solera -7,48). Bataches | 1 | 54.1 |  | 4.53 | 245.07 |
| Muro eje 02 (solera -7,48). Bataches escalera | 1 | 11.92 |  | 4.53 | 54.00 |
| Muro eje C (solera -7,48). Bataches escalera | 1 | 4.75 |  | 4.53 | 21.52 |
| Zapatas longitud pozo |  |  |  |  |  |
|  | 24 | 2.2 |  | 0.05 | 2.64 |
|  | 10 | 2.3 |  | 0.1 | 2.30 |
|  | 24 | 2.4 |  | 0.15 | 8.64 |
|  | 24 | 2.6 |  | 0.2 | 12.48 |
|  | 10 | 2.9 |  | 0.2 | 5.80 |
|  | 4 | 2.5 |  | 0.05 | 0.50 |
|  | 2 | 2.6 |  | 0.1 | 0.52 |
|  | 2 | 8.15 |  | 0.35 | 5.71 |
|  | 2 | 9.1 |  | 0.6 | 10.92 |
|  | 4 | 8.9 |  | 0.55 | 19.58 |
|  | 2 | 8 |  | 0.4 | 6.40 |
|  | 4 | 8.6 |  | 0.45 | 15.48 |
|  | 2 | 8.25 |  | 0.4 | 6.60 |
|  | 4 | 3.2 |  | 0.3 | 3.84 |
|  | 6 | 3.3 |  | 0.35 | 6.93 |
|  | 4 | 3.5 |  | 0.3 | 4.20 |
|  | 10 | 3 |  | 0.2 | 6.00 |
|  | 4 | 3.1 |  | 0.2 | 2.48 |
|  | 8 | 4.1 |  | 0.4 | 13.12 |
|  | 8 | 4.4 |  | 0.45 | 15.84 |
|  | 8 | 4.6 |  | 0.5 | 18.40 |
|  | 2 | 4.6 |  | 1.1 | 10.12 |
|  | 2 | 5 |  | 0.55 | 5.50 |
|  | 2 | 7.75 |  | 0.3 | 4.65 |
|  | 4 | 7.8 |  | 0.3 | 9.36 |
|  | 2 | 8 |  | 1.1 | 17.60 |
|  | 2 | 8.1 |  | 0.4 | 6.48 |
|  | 2 | 8.3 |  | 0.45 | 7.47 |
|  | 2 | 8.4 |  | 0.45 | 7.56 |
|  | 2 | 8.15 |  | 0.35 | 5.71 |
| Zapatas anchura pozo |  |  |  |  |  |
|  | 24 |  | 2.1 | 0.05 | 2.52 |
|  | 10 |  | 2.1 | 0.1 | 2.10 |
|  | 24 |  | 2.3 | 0.15 | 8.28 |
|  | 24 |  | 2.5 | 0.2 | 12.00 |
|  | 10 |  | 2.5 | 0.2 | 5.00 |
|  | 4 |  | 1.9 | 0.05 | 0.38 |
|  | 2 |  | 2.2 | 0.1 | 0.44 |
|  | 2 |  | 6.15 | 0.35 | 4.31 |
|  | 2 |  | 5.8 | 0.6 | 6.96 |
|  | 4 |  | 5.7 | 0.55 | 12.54 |
|  | 2 |  | 5.1 | 0.4 | 4.08 |
|  | 4 |  | 5.5 | 0.45 | 9.90 |
|  | 2 |  | 6.15 | 0.4 | 4.92 |
|  | 4 |  | 2.8 | 0.3 | 3.36 |
|  | 6 |  | 2.9 | 0.35 | 6.09 |
|  | 4 |  | 3.1 | 0.3 | 3.72 |
|  | 10 |  | 2.6 | 0.2 | 5.20 |
|  | 4 |  | 2.7 | 0.2 | 2.16 |
|  | 8 |  | 3.5 | 0.4 | 11.20 |
|  | 8 |  | 3.7 | 0.45 | 13.32 |
|  | 8 |  | 3.9 | 0.5 | 15.60 |
|  | 2 |  | 3.9 | 1.1 | 8.58 |
|  | 2 |  | 4.1 | 0.55 | 4.51 |
|  | 2 |  | 6 | 0.3 | 3.60 |
|  | 4 |  | 5 | 0.3 | 6.00 |
|  | 2 |  | 5.1 | 1.1 | 11.22 |
|  | 2 |  | 5.2 | 0.4 | 4.16 |
|  | 2 |  | 5.3 | 0.45 | 4.77 |
|  | 2 |  | 5.4 | 0.45 | 4.86 |
|  | 2 |  | 6.15 | 0.35 | 4.31 |
| Total |  |  |  |  | 987.56 |

**08.02** m2 ENFOSCADO PROYECTADO CSIV-W1 VERTICAL/HORIZONTAL (20/06/2022)
1740.89 m2 × 17.45 (17.97 con costes indirectos) = 31283.79
Enfoscado proyectado a máquina sin maestrear con mortero CSIV-W1 de cemento CEM II/B-P 32,5 N y arena de río M-10, en paramentos verticales y horizontales de 20 mm de espesor, i/regleado, sacado de rincones, aristas, i/p.p. de medios auxiliares, según NTE-RPE-05 y 06, y UNE-EN 998-1:2018, medido deduciendo huecos. Mortero con marcado CE y DdP (Declaración de prestaciones) según Reglamento (UE) 305/2011.

| Código | Ud | Descripción | Rendimiento | Precio | Importe |
|---|---|---|---|---|---|
| O01OA030 | h | Oficial primera | 0.31 | 22 | 6.82 |
| O01OA050 | h | Ayudante | 0.31 | 20.32 | 6.30 |
| M11HM020 | m2 | Equipo de proyección mortero (maquinaria; 05/09/2022) | 0.31 | 7.76 | 2.41 |
| P04RR050 | kg | Mortero revoco CSIV-W1 (material; 05/09/2022) | 1.5 | 1.28 | 1.92 |
|  |  | Total |  |  | 17.45 |

| Medición | Uds. | Largo | Ancho | Alto | Parcial |
|---|---|---|---|---|---|
| Muro eje A (solera -8,38). Bataches | 1 | 52.55 |  | 4.53 | 238.05 |
| Muro eje A (solera -7,48). Bataches | 1 | 54.1 |  | 4.53 | 245.07 |
| Muro eje 02 (solera -7,48). Bataches escalera | 1 | 11.92 |  | 4.53 | 54.00 |
| Muro eje C (solera -7,48). Bataches escalera | 1 | 4.75 |  | 4.53 | 21.52 |
| Salto entre soleras | 1 | 81.55 |  | 1.2 | 97.86 |
| Foso | 1 | 41.8 |  | 1 | 41.80 |
|  | 1 | 57 |  | 1 | 57.00 |
|  | 2 | 4.8 |  | 0.35 | 3.36 |
|  | 2 | 22.1 |  | 0.65 | 28.73 |
| ___ |  |  |  |  |  |
| Zapatas |  |  |  |  |  |
|  | 16 | 1.6 |  | 0.35 | 8.96 |
|  | 16 |  | 1.5 | 0.35 | 8.40 |
|  | 6 | 1.8 |  | 0.35 | 3.78 |
|  | 6 |  | 1.7 | 0.35 | 3.57 |
|  | 4 | 2 |  | 0.4 | 3.20 |
|  | 4 |  | 1.9 | 0.4 | 3.04 |
|  | 24 | 2.2 |  | 0.45 | 23.76 |
|  | 24 |  | 2.1 | 0.45 | 22.68 |
|  | 10 | 2.3 |  | 0.5 | 11.50 |
|  | 10 |  | 2.1 | 0.5 | 10.50 |
|  | 24 | 2.4 |  | 0.55 | 31.68 |
|  | 24 |  | 2.3 | 0.55 | 30.36 |
|  | 24 | 2.6 |  | 0.6 | 37.44 |
|  | 24 |  | 2.5 | 0.6 | 36.00 |
|  | 12 | 2.9 |  | 0.6 | 20.88 |
|  | 12 |  | 2.5 | 0.6 | 18.00 |
|  | 4 | 2.5 |  | 0.45 | 4.50 |
|  | 4 |  | 1.9 | 0.45 | 3.42 |
|  | 2 | 2.6 |  | 0.5 | 2.60 |
|  | 2 |  | 2.2 | 0.5 | 2.20 |
|  | 4 | 8.15 |  | 0.8 | 26.08 |
|  | 4 |  | 6.15 | 0.8 | 19.68 |
|  | 6 | 8.25 |  | 0.9 | 44.55 |
|  | 6 |  | 6.15 | 0.9 | 33.21 |
|  | 2 | 8.5 |  | 0.9 | 15.30 |
|  | 2 |  | 6.5 | 0.9 | 11.70 |
|  | 6 | 8 |  | 0.85 | 40.80 |
|  | 6 |  | 6 | 0.85 | 30.60 |
|  | 4 | 3.2 |  | 0.6 | 7.68 |
|  | 4 |  | 2.8 | 0.6 | 6.72 |
|  | 6 | 3.3 |  | 0.65 | 12.87 |
|  | 6 |  | 2.9 | 0.65 | 11.31 |
|  | 4 | 3.5 |  | 0.7 | 9.80 |
|  | 4 |  | 3.1 | 0.7 | 8.68 |
|  | 10 | 3 |  | 0.6 | 18.00 |
|  | 10 |  | 2.6 | 0.6 | 15.60 |
|  | 4 | 3.1 |  | 0.6 | 7.44 |
|  | 4 |  | 2.7 | 0.6 | 6.48 |
|  | 8 | 4.1 |  | 0.8 | 26.24 |
|  | 8 |  | 3.5 | 0.8 | 22.40 |
|  | 8 | 4.4 |  | 0.85 | 29.92 |
|  | 8 |  | 3.7 | 0.85 | 25.16 |
|  | 10 | 4.6 |  | 0.9 | 41.40 |
|  | 10 |  | 3.9 | 0.9 | 35.10 |
| Foso de ascensor |  |  |  |  |  |
|  | 2 | 3.8 |  | 1.4 | 10.64 |
|  | 2 |  | 2.1 | 1.4 | 5.88 |
|  | 2 | 5 |  | 0.95 | 9.50 |
|  | 2 |  | 4.1 | 0.95 | 7.79 |
|  | 4 | 7.2 |  | 0.6 | 17.28 |
|  | 4 |  | 5.4 | 0.6 | 12.96 |
|  | 4 | 7.6 |  | 0.7 | 21.28 |
|  | 4 |  | 5.6 | 0.7 | 15.68 |
|  | 2 | 7.75 |  | 0.7 | 10.85 |
|  | 2 |  | 6 | 0.7 | 8.40 |
|  | 2 | 7.8 |  | 0.75 | 11.70 |
|  | 2 |  | 5.3 | 0.75 | 7.95 |
|  | 2 | 7.8 |  | 0.75 | 11.70 |
|  | 2 |  | 5.8 | 0.75 | 8.70 |
| Total |  |  |  |  | 1740.89 |

**08.03** m2 ALICATADO MOSAICO VITRIFICADO 4,0x4,0 cm C/MALLA EN 30x30 cm (20/06/2022)
906.58 m2 × 45.2 (46.56 con costes indirectos) = 42210.36
Alicatado con mosaico vitrificado marca Cinca o equivalente, en formato 4,0x4,0 cm o similar y coloor a determinar por la Dirección Facultativa, con malla en formato de 32x32 cm (BIa-AI según UNE-EN 14411:2016), recibido con adhesivo especial piezas grandes y pesadas C2 TE1 según UNE-EN 12004-1:2017, flexible, sobre enfoscado de mortero sin incluir este, i/p.p. de cortes, ingletes, piezas especiales, incluso rejuntado con mortero tapajuntas CG2 según UNE-EN 13888:2009, junta color y limpieza. Según NTE-RPA-4. Medido en superficie realmente ejecutada. Materiales con marcado CE y DdP (Declaración de prestaciones) según Reglamento (UE) 305/2011.

| Código | Ud | Descripción | Rendimiento | Precio | Importe |
|---|---|---|---|---|---|
| O01OB090 | h | Oficial solador alicatador (mano de obra; 20/06/2022) | 0.35 | 22 | 7.70 |
| O01OB100 | h | Ayudante solador alicatador (mano de obra; 20/06/2022) | 0.35 | 20.49 | 7.17 |
| P09AM260 | m2 | Azulejo porcelánico 32x32 cm mosaico 4,0x4,0 cm (material; 20/06/2022) | 1.1 | 24.48 | 26.93 |
| P01FA405 | kg | Adhesivo cementoso porcelánico s/varios C1TE (material; 20/06/2022) | 4 | 0.61 | 2.44 |
| P01FJ006 | kg | Mortero cementoso rejuntado mejorado CG2 2-15 mm color (material; 20/06/2022) | 0.35 | 2.75 | 0.96 |
|  |  | Total |  |  | 45.2 |

| Medición | Uds. | Largo | Ancho | Alto | Parcial |
|---|---|---|---|---|---|
| Planta baja: |  |  |  |  |  |
| Vestuarios accesibles | 2 | 9.45 |  | 2.5 | 47.25 |
| a deducir: puerta | -2 |  | 0.92 | 2.03 | -3.74 |
| Vestuarios | 1 | 33.74 |  | 2.5 | 84.35 |
|  | 1 | 33.14 |  | 2.5 | 82.85 |
| a deducir: puertas | -1 |  | 0.92 | 2.03 | -1.87 |
|  | -1 |  | 1.27 | 2.03 | -2.58 |
| Camerinos figuras accesible. Aseos | 1 | 9.31 |  | 2.5 | 23.28 |
| Camerinos figuras. Aseos | 2 | 6.68 |  | 2.5 | 33.40 |
|  | 2 | 5.85 |  | 2.5 | 29.25 |
| a deducir: puertas | -1 |  | 0.82 | 2.03 | -1.66 |
|  | -2 |  | 0.72 | 2.03 | -2.92 |
|  | -2 |  | 0.62 | 2.03 | -2.52 |
| Administración. Aseos | 1 | 12.14 |  | 2.5 | 30.35 |
| a deducir: puerta | 1 |  | 0.95 | 2.5 | 2.38 |
| Baño accesible | 1 | 9.06 |  | 2.5 | 22.65 |
| a deducir: puerta | -1 |  | 0.92 | 2.5 | -2.30 |
| Aseos | 2 | 21.38 |  | 2.5 | 106.90 |
| a deducir: puertas | -2 |  | 0.92 | 2.5 | -4.60 |
| Subtotal: Subtotal parcial |  |  |  |  | 440.47 |
| ___ |  |  |  |  |  |
| Planta acceso: |  |  |  |  |  |
| Chillout ejes 17-18. Aseos | 1 | 40 |  | 2.2 | 88.00 |
|  | 1 | 27.58 |  | 2.2 | 60.68 |
| a deducir: puertas | -2 |  | 0.92 | 2.2 | -4.05 |
| Chillout ejes 17-18. Aseo accesible | 1 | 9.56 |  | 2.2 | 21.03 |
|  | -1 |  | 0.92 | 2.2 | -2.02 |
| Chillout ejes 17-18. Lavabos | 1 | 11.62 |  | 2.2 | 25.56 |
| Aseos Fase 1 | 1 | 43.08 |  | 2.55 | 109.85 |
|  | 1 | 64.32 |  | 2.55 | 164.02 |
| a deducir: puerta | -1 |  | 3.4 | 2.55 | -8.67 |
|  | -1 |  | 0.95 | 2.55 | -2.42 |
|  | -1 |  | 1.88 | 2.55 | -4.79 |
| Aseo accesible Fase 1 | 1 | 8.45 |  | 2.5 | 21.13 |
| a deducir: puerta | -1 |  | 0.92 | 2.4 | -2.21 |
| Subtotal: Subtotal parcial |  |  |  |  | 466.11 |
| Total |  |  |  |  | 906.58 |

**08.04** m2 REVESTIMIENTO MORTERO MONOCAPA RASPADO FINO (20/06/2022)
336.04 m2 × 26.24 (27.03 con costes indirectos) = 9083.16
Revestimiento de fachadas con mortero monocapa, espesor aproximado entre 10 y 15 mm, impermeable al agua de lluvia, compuesto por cemento, aditivos y cargas minerales. Aplicado sobre soportes de fábrica de ladrillo, bloques de hormigón o termoarcilla. Con acabado textura superficial raspado fino similar a la piedra abujardada, en color a elegir, incluyendo parte proporcional de colocación de malla de fibra de vidrio 10x10 mm y 110 gr/m2 en los encuentros de soportes de distinta naturaleza, i/p.p. de medios auxiliares, según NTE-RPR y UNE-EN 998-1:2018, se descontarán huecos mayores de 3 m2 y se medirán mochetas. Mortero con marcado CE y DdP (Declaración de prestaciones) según Reglamento (UE) 305/2011.

| Código | Ud | Descripción | Rendimiento | Precio | Importe |
|---|---|---|---|---|---|
| O01OA030 | h | Oficial primera | 0.18 | 22 | 3.96 |
| O01OA050 | h | Ayudante | 0.18 | 20.32 | 3.66 |
| O01OA070 | h | Peón ordinario | 0.18 | 19.71 | 3.55 |
| P04RM040 | kg | Mortero monocapa raspado fino (material; 16/10/2022) | 19.5 | 0.7 | 13.65 |
| P04RW020 | m2 | Malla fibra vidrio 10x10 mm 110 g/m2 (material; 16/10/2022) | 0.25 | 0.64 | 0.16 |
| P01DW050 | m3 | Agua | 0.01 | 1.34 | 0.01 |
| M11HM010 | h | Proyector de mortero 3 m3/h (maquinaria; 16/10/2022) | 0.1 | 12.48 | 1.25 |
|  |  | Total |  |  | 26.24 |

| Medición | Uds. | Largo | Ancho | Alto | Parcial |
|---|---|---|---|---|---|
| Planta de cubierta: |  |  |  |  |  |
| Patios instalaciones | 10 | 11.63 |  | 3.05 | 354.72 |
| a deducir: puertas | -10 |  | 0.92 | 2.03 | -18.68 |
| Total |  |  |  |  | 336.04 |

**08.05** m2 ENFOSCADO MAESTREADO HIDRÓFUGO M-10 VERTICAL (20/06/2022)
162.41 m2 × 16.19 (16.68 con costes indirectos) = 2709.00
Enfoscado maestreado y fratasado con mortero hidrófugo y arena de río M-10, en paramentos verticales, i/regleado, sacado de aristas y rincones con maestras cada 3 m, i/p.p. de medios auxiliares, según NTE-RPE-07, medido deduciendo huecos. Mortero con marcado CE y DdP (Declaración de prestaciones) según Reglamento (UE) 305/2011.

| Código | Ud | Descripción | Rendimiento | Precio | Importe |
|---|---|---|---|---|---|
| O01OA030 | h | Oficial primera | 0.33 | 22 | 7.26 |
| O01OA050 | h | Ayudante | 0.33 | 20.32 | 6.71 |
| A02S020 | m3 | MORTERO CEMENTO HIDRÓFUGO M-10 (20/06/2022) | 0.02 | 111.16 | 2.22 |
|  |  | Total |  |  | 16.19 |

| Medición | Uds. | Largo | Alto | Parcial |
|---|---|---|---|---|
| Planta baja: |  |  |  |  |
| Cuarto contenedores | 1 | 22.05 | 3.16 | 69.68 |
| Aseos | 8 | 1.7 | 2.32 | 31.55 |
| Planta acceso: |  |  |  |  |
| Aseos F1 | 14 | 1.9 | 2.3 | 61.18 |
| Total |  |  |  | 162.41 |

**08.06** m2 REVESTIMIENTO CONTINUO EPOXI ANTIDESLIZANTE (20/06/2022)
69.68 m2 × 46.1 (47.48 con costes indirectos) = 3308.41
Revestimiento multicapa epoxi antideslizante con un espesor de 2,0 mm, clase 2 de Rd (s/n UNE-ENV 12633:2003), consistente en formación de capa base epoxi sin disolventes coloreada (rendimiento 1,7 kg/m2); espolvoreo en fresco de árido de cuarzo con una granulometría 0,3-0,8 mm (rendimiento 3,0 kg/m2); sellado con el revestimiento epoxi sin disolventes coloreado (rendimiento 0,6 kg/m2), sobre superficies de hormigón o mortero sin incluirlas ni la preparación del soporte. Color a elegir por la Dirección de obra, según CTE DB-SUA-1, UNE 41901:2017 Ex y NTE-RSC, con marcado CE y DdP (declaración de prestaciones) según Reglamento (UE) 305/2011, medido en superficie realmente ejecutada.

| Código | Ud | Descripción | Rendimiento | Precio | Importe |
|---|---|---|---|---|---|
| O01OA030 | h | Oficial primera | 0.135 | 22 | 2.97 |
| O01OA050 | h | Ayudante | 0.135 | 20.32 | 2.74 |
| O01OA070 | h | Peón ordinario | 0.135 | 19.71 | 2.66 |
| P08FR120 | kg | Capa base resina epoxi coloreada (material; 20/06/2022) | 1.7 | 13.62 | 23.15 |
| P01AA910 | kg | Arena cuarzo seleccionada (material; 20/06/2022) | 3 | 0.75 | 2.25 |
| P08FR130 | kg | Revestimiento epoxi coloreado (material; 20/06/2022) | 0.6 | 20.55 | 12.33 |
|  |  | Total |  |  | 46.1 |

| Medición | Uds. | Largo | Alto | Parcial |
|---|---|---|---|---|
| Planta baja: |  |  |  |  |
| Cuarto contenedores | 1 | 22.05 | 3.16 | 69.68 |
| Total |  |  |  | 69.68 |

## 09 FALSOS TECHOS (20/06/2022)
Importe: 1070975.48

**09.01** m2 FALSO TECHO CONTINUO PYL PLACA HIDRÓFUGA 15 mm (20/06/2022)
299.8 m2 × 31.12 (32.05 con costes indirectos) = 9608.59
Falso techo continuo de placas de yeso laminado (PYL) formado por una placa de yeso laminado hidrófuga de baja absorción (Tipo H1 según UNE-EN 520:2005+A1:2010) de 15 mm de espesor, atornillada una estructura de perfiles de chapa de acero galvanizado (según UNE-EN 14195:2015) a base de maestras primarias en C de 60x27 mm, separadas entre ejes entre 500-1200 mm, y suspendidas del forjado o elemento portante mediante cuelgues colocados entre 700-1200 mm, y maestras secundarias fijadas perpendicularmente a las primarias y a distinto nivel mediante piezas de caballete modulados a ejes entre 400-500 mm. Totalmente terminado para acabado mínimo Nivel Q1 o Q2, listo para imprimar, revestir, pintar o decorar; i/p.p. de tratamiento de juntas, anclajes, suspensiones, cuelgues, tornillería, juntas de estanqueidad y medios auxiliares (excepto elevación y transporte). Conforme a UNE 102043:2013 y ATEDY. Materiales con marcado CE y DdP (Declaración de prestaciones) según Reglamento (UE) 305/2011.

| Código | Ud | Descripción | Rendimiento | Precio | Importe |
|---|---|---|---|---|---|
| O01OA030 | h | Oficial primera | 0.25 | 22 | 5.50 |
| O01OA050 | h | Ayudante | 0.25 | 20.32 | 5.08 |
| P04PHH020 | m2 | Placa yeso laminado hidrófuga baja absorción (Tipo H1) 15 mm (material; 27/06/2022) | 1.05 | 9.31 | 9.78 |
| P04PNB005 | m | Banda estanqueidad perimetral PYL 30 mm (material; 27/06/2022) | 0.4 | 0.21 | 0.08 |
| P04PPW010 | m | Perfil acero galvanizado en U PYL 30x30 mm (material; 27/06/2022) | 0.4 | 1.23 | 0.49 |
| P04PPO030 | m | Maestra acero galvanizado en C PYL 60x27 mm (material; 27/06/2022) | 3.2 | 1.73 | 5.54 |
| P04TO010 | u | Cuelgue regulable combinado falso techo continuo PYL (material; 27/06/2022) | 1.5 | 0.94 | 1.41 |
| P04TO040 | u | Varilla de cuelgue 1000 mm falso techo (material; 27/06/2022) | 1.5 | 0.54 | 0.81 |
| P04TO020 | u | Conector maestra 60x27 mm falso techo continuo PYL (material; 27/06/2022) | 0.6 | 0.26 | 0.16 |
| P04TO030 | u | Caballete maestra 60x27 mm falso techo continuo PYL (material; 27/06/2022) | 2.3 | 0.47 | 1.08 |
| P04POP010 | u | Tornillo fijación PYL a perfil metálico e<0,75 mm (PM) 3,5x25 mm | 17 | 0.01 | 0.17 |
| P04PNA010 | kg | Pasta de agarre PYL estándar | 0.1 | 0.52 | 0.05 |
| P04PNJ020 | kg | Pasta para juntas PYL ambiente húmedo | 0.4 | 1.51 | 0.60 |
| P04PNC010 | m | Cinta de juntas PYL (rollo 150 m) | 1.5 | 0.04 | 0.06 |
| PM0100 | % | Pequeño Material (27/06/2022) | 0.01 | 30.81 | 0.31 |
|  |  | Total |  |  | 31.12 |

| Medición | Uds. | Largo | Parcial |
|---|---|---|---|
| Planta baja: |  |  |  |
| Almacén tabiques local | 1 | 4.37 | 4.37 |
| Almacén 09 | 1 | 68.35 | 68.35 |
| Vestíbulo NCV 06 | 1 | 14.44 | 14.44 |
|  | 1 | 5.06 | 5.06 |
| Subtotal: Subtotal parcial |  |  | 92.22 |
| ___ |  |  |  |
| Planta acceso: |  |  |  |
| Guardarropa F1 | 1 | 29.65 | 29.65 |
| Aseos F1 | 1 | 82.35 | 82.35 |
|  | 1 | 2.41 | 2.41 |
| Recepción F1 | 1 | 16.86 | 16.86 |
| Chill Out Eje 2-3. Almacén | 1 | 8.97 | 8.97 |
| Chill Out Eje 2-3. Oficio | 1 | 19.4 | 19.40 |
| Chill Out Eje 18-19. Aseos | 1 | 19.27 | 19.27 |
|  | 1 | 15.47 | 15.47 |
| Chill Out Eje 18-19. Aseo accesible | 1 | 5.1 | 5.10 |
| Chill Out Eje 18-19. Lavabos | 1 | 5.79 | 5.79 |
| Chill Out Eje 18-19. Almacén | 1 | 2.31 | 2.31 |
| Subtotal: Subtotal parcial |  |  | 207.58 |
| Total |  |  | 299.8 |

**09.02** m TABICA FIBRAS MADERA 1200x600x35 h=35 cm (20/06/2022)
4 m × 33.6 (34.61 con costes indirectos) = 138.44
Tabica / faja perimetral realizada con placas acústicas de fibra de madera tipo Heraklith o equivalente, para falsos techos desmontables o continuos, de hasta 35 cm de ancho, colocado sobre perfilería oculta de aluminio de primarios y secundarios lacada en blanco. Totalmente acabado; i/p.p. de elementos de remate, accesorios de fijación y medios auxiliares (excepto elevación y/o transporte). Placas de yeso laminado, pasta de juntas, accesorios de fijación y perfilería con marcado CE y DdP (Declaración de prestaciones) según Reglamento Europeo (UE) 305/2011.

| Código | Ud | Descripción | Rendimiento | Precio | Importe |
|---|---|---|---|---|---|
| O01OA030 | h | Oficial primera | 0.3 | 22 | 6.60 |
| O01OA050 | h | Ayudante | 0.3 | 20.32 | 6.10 |
| P04TMO020 | m2 | Placa falso techo fibra madera 1200x600x35 mm perfil oculto (material; 27/06/2022) | 0.365 | 39.28 | 14.34 |
| P04TJ010 | m | Perfil angular aluminio 20-24x20-24 mm blanco (material; 27/06/2022) | 2.1 | 1.05 | 2.21 |
| P04TO090 | m | Perfil maestra techo yeso laminado TC-47 (material; 16/09/2022) | 2.1 | 1.56 | 3.28 |
| P04TO120 | u | Pieza empalme maestra techo yeso laminado T-47 (material; 16/09/2022) | 0.533 | 0.56 | 0.30 |
| P04TO110 | u | Horquilla techo yeso laminado T-47 (material; 16/09/2022) | 0.533 | 0.67 | 0.36 |
| P04POP010 | u | Tornillo fijación PYL a perfil metálico e<0,75 mm (PM) 3,5x25 mm | 10 | 0.01 | 0.10 |
| P04POC020 | u | Tornillo fijación entre perfiles metálicos (MM) 3,5x9,5 mm | 5 | 0.01 | 0.05 |
| P04PNA010 | kg | Pasta de agarre PYL estándar | 0.178 | 0.52 | 0.09 |
| %PM0050 | % | Pequeño Material | 0.5 % | 33.43 | 0.17 |
|  |  | Total |  |  | 33.6 |

| Medición | Uds. | Largo | Parcial |
|---|---|---|---|
| Planta baja: |  |  |  |
| Vestuarios | 2 | 2 | 4.00 |
| Total |  |  | 4 |

**09.03** m2 FALSO TECHO REGIST. FIBRA MADERA 1200x600x35 mm PERFIL OCULTO (20/06/2022)
448.86 m2 × 56.03 (57.71 con costes indirectos) = 25903.71
Falso techo de placas acústicas de fibra de madera tipo Heraklith o equivalente, de dimensiones de cuadrícula de 1200x600 mm y 35 mm de espesor de la placa de borde recto, instaladas sobre perfilería oculta de aluminio de primarios y secundarios lacada en blanco, suspendida del forjado o elemento portante mediante varillas roscadas y cuelgues tipo twist de suspensión rápida para su nivelación. Placas de lana de madera estándar, a base de fibras finas de lana de madera mineralizada y cubierta con argamasa de cemento blanco y cal blanca. Totalmente acabado; i/p.p. de elementos de remate, accesorios de fijación y medios auxiliares. Conforme a Normas ATEDY. Placas, accesorios de fijación y perfilería con marcado CE y DdP (Declaración de prestaciones) según Reglamento (UE) 305/2011.

| Código | Ud | Descripción | Rendimiento | Precio | Importe |
|---|---|---|---|---|---|
| O01OA030 | h | Oficial primera | 0.23 | 22 | 5.060 |
| O01OA050 | h | Ayudante | 0.23 | 20.32 | 4.674 |
| P04TMO020 | m2 | Placa falso techo fibra madera 1200x600x35 mm perfil oculto | 1.05 | 39.28 | 41.244 |
| P04TJ010 | m | Perfil angular aluminio 20-24x20-24 mm blanco | 0.4 | 1.05 | 0.420 |
| P04TJ020 | m | Perfil aluminio primario 24x38-40 mm blanco (material; 27/06/2022) | 0.84 | 1.26 | 1.058 |
| P04TJ030 | m | Perfil aluminio secundario 24x38-32x1200 mm blanco (material; 27/06/2022) | 1.67 | 1.26 | 2.104 |
| P04TO040 | u | Varilla de cuelgue 1000 mm falso techo | 0.7 | 0.54 | 0.378 |
| P04TJ050 | u | Cuelgue twist suspensión rápida (material; 27/06/2022) | 0.7 | 0.77 | 0.539 |
| %PM0100 | % | Pequeño material | 1 % | 55.477 | 0.555 |
|  |  | Total |  |  | 56.03 |

| Medición | Uds. | Largo | Parcial |
|---|---|---|---|
| Planta sótano: |  |  |  |
| Planta baja: |  |  |  |
| Vestíbulo -3,75 | 1 | 18.92 | 18.92 |
| Pasillo | 1 | 129.94 | 129.94 |
| Sala de reuniones-Vestuarios V.I. | 1 | 5.99 | 5.99 |
| Vestuarios | 1 | 41.99 | 41.99 |
|  | 1 | 40.49 | 40.49 |
| Vestíbulo | 1 | 36.95 | 36.95 |
| Vestuarios accesibles | 2 | 5.26 | 10.52 |
| Vestuarios | 2 | 25.77 | 51.54 |
| Camerino figuras 1 | 1 | 12.34 | 12.34 |
| Camerinos figuras 2-3 | 2 | 12.58 | 25.16 |
| Aseos oficina | 1 | 8.79 | 8.79 |
| Office oficina | 1 | 7.57 | 7.57 |
| Vestuarios - Duchas | 1 | 8.04 | 8.04 |
| Vestuarios - Aseos | 2 | 5.81 | 11.62 |
| Vestuarios - Duchas | 1 | 8.54 | 8.54 |
| Baño accesible | 1 | 5.1 | 5.10 |
| Aseos | 2 | 12.68 | 25.36 |
| Total |  |  | 448.86 |

**09.04** m2 LAMAS 03 FT LISTONES CHAPADOS ROBLE 30x80 mm SEPAR. 100 mm (20/06/2022)
1053.48 m2 × 238.13 (245.27 con costes indirectos) = 258387.04
Falso techo tipo DM LEDSC4 NATUR VERTICAL 30x80 o equivalente, formado por listones macizos de MDF ignífugo de dimensiones nominales 80x30x2400 mm rechapados en madera natural de roble americano aceitado (igual al empleado en la Fase 1), perforados en sus caras verticales, colocados paralelos entre sí y separados 100 mm entre listones. Listones unidos entre sí mediante varillas de madera de 13 mm de diámetro. Montaje de techo suspendido del forjado o elemento portante mediante varillas roscadas M6 con tuerca, contratuerca y taco fijado al soporte, y piezas de cuelgue para su nivelación sobre perfilería de aluminio extrusionado de 2 mm de espesor y cremallera de plástico ignífugo de 3000 mm de longitud situadas cada 800 mm, empalmes mediante piezas de unión y aleación de perfil de aluminio, y unión mediante grapas de fijación de tipo clip. Totalmente acabado; i/p.p. de elementos de remate, accesorios de fijación y medios auxiliares; modulación según planos. Madera, accesorios de fijación y perfilería con marcado CE y DdP (Declaración de prestaciones) según Reglamento (UE) 305/2011. Clasificación reacción al fuego Clase B s2 d0.

| Código | Ud | Descripción | Rendimiento | Precio | Importe |
|---|---|---|---|---|---|
| O01OA030 | h | Oficial primera | 0.5 | 22 | 11.00 |
| O01OA050 | h | Ayudante | 0.5 | 20.32 | 10.16 |
| PN.LAMAM1 | m2 | Techo lamas listones chapados roble amer. 30x80 mm separ. 100 mm (material) | 1.05 | 195.7 | 205.49 |
| P04TO310 | u | Pieza clip fijación a perfil T-15 techos listones madera (material; 27/06/2022) | 12 | 0.34 | 4.08 |
| P04TJ080 | m | Perfil aluminio primario 15x43-40 mm blanco (material; 27/06/2022) | 1.25 | 1.52 | 1.90 |
| P04TO060 | u | Cuelgue para maestra techo pesado (>30kg/m2) (material; 27/06/2022) | 1 | 1.02 | 1.02 |
| P04TO070 | u | Parte superior cuelgue maestra techo pesado (material; 27/06/2022) | 1 | 0.67 | 0.67 |
| P04TO080 | u | Seguro cuelgue techo pesado (material; 27/06/2022) | 1 | 0.17 | 0.17 |
| P04TJ070 | m | Varilla roscada cuelgue falso techo (material; 27/06/2022) | 1 | 1.28 | 1.28 |
| %PM0100 | % | Pequeño material | 1 % | 235.77 | 2.36 |
|  |  | Total |  |  | 238.13 |

| Medición | Uds. | Largo | Parcial |
|---|---|---|---|
| Planta baja: |  |  |  |
| Sala de reuniones | 1 | 46.24 | 46.24 |
| Despachos | 3 | 12.42 | 37.26 |
|  | 1 | 12.05 | 12.05 |
| Oficina | 1 | 49.33 | 49.33 |
| Vestíbulo de acceso | 1 | 28.57 | 28.57 |
| Local | 1 | 184.66 | 184.66 |
| Subtotal: Subtotal parcial |  |  | 358.11 |
| ___ |  |  |  |
| Planta acceso: |  |  |  |
| Acceso Palacio de Congresos | 1 | 330.05 | 330.05 |
| Chill Out Ejes 2-3 | 1 | 180.82 | 180.82 |
| Chill Out Ejes 18-19 | 1 | 184.5 | 184.50 |
| Subtotal: Subtotal parcial |  |  | 695.37 |
| Total |  |  | 1053.48 |

**09.05** m2 LAMAS 01 FT LISTONES CHAPADOS ROBLE 50x150 mm SEPAR. 275 mm (20/06/2022)
2165.29 m2 × 342.87 (353.16 con costes indirectos) = 764693.82
Falso techo tipo DM LEDSC4 NATUR VERTICAL 50x150 o equivalente, formado por listones huecos perforados de MDF ignífugo de dimensiones nominales 150x50x2400 mm rechapados en madera natural de roble americano banizado (igual al empleado en la Fase 1), perforados en sus caras verticales, rellenos en su interior con 10 mm de aislamiento acústico a base de fibras minerales con velo negro colocados en cada cara del listón, colocados paralelos entre sí y separados 275 mm entre listones. Listones unidos entre sí mediante varillas de madera de 13 mm de diámetro. Montaje de techo suspendido del forjado o elemento portante mediante varillas roscadas M6 con tuerca, contratuerca y taco fijado al soporte, y piezas de cuelgue para su nivelación sobre perfilería de aluminio extrusionado de 2 mm de espesor y cremallera de plástico ignífugo de 3000 mm de longitud situadas cada 600 mm, empalmes mediante piezas de unión y aleación de perfil de aluminio, y unión mediante grapas de fijación de tipo clip. Totalmente acabado; i/p.p. de elementos de remate, accesorios de fijación y medios auxiliares (colocación a gran altura mediante plataforma elevadora de tijera eléctrica de 12 m de altura), modulación según planos. Madera, accesorios de fijación y perfilería con marcado CE y DdP (Declaración de prestaciones) según Reglamento (UE) 305/2011. Clasificación reacción al fuego Clase B s2 d0.

| Código | Ud | Descripción | Rendimiento | Precio | Importe |
|---|---|---|---|---|---|
| M02PTE040 | h | Plataforma elevadora de tijera eléctrica 12 m | 0.5 | 10.2 | 5.10 |
| O01OA030 | h | Oficial primera | 0.5 | 22 | 11.00 |
| O01OA050 | h | Ayudante | 0.5 | 20.32 | 10.16 |
| PN.LAMAM2 | m2 | Techo lamas listones chapados roble amer. 50x150 mm separ.275 mm (material) | 1.05 | 289 | 303.45 |
| P04TO310 | u | Pieza clip fijación a perfil T-15 techos listones madera | 12 | 0.34 | 4.08 |
| P04TJ080 | m | Perfil aluminio primario 15x43-40 mm blanco | 1.67 | 1.52 | 2.54 |
| P04TO060 | u | Cuelgue para maestra techo pesado (>30kg/m2) | 1 | 1.02 | 1.02 |
| P04TO070 | u | Parte superior cuelgue maestra techo pesado | 1 | 0.67 | 0.67 |
| P04TO080 | u | Seguro cuelgue techo pesado | 1 | 0.17 | 0.17 |
| P04TJ070 | m | Varilla roscada cuelgue falso techo | 1 | 1.28 | 1.28 |
| %PM0100 | % | Pequeño material | 1 % | 339.47 | 3.39 |
|  |  | Total |  |  | 342.87 |

| Medición | Uds. | Largo | Parcial |
|---|---|---|---|
| Planta acceso: |  |  |  |
| Sala polivalente | 1 | 2471.04 | 2471.04 |
|  | 4 | 9.6 | 38.40 |
| a deducir: lucernarios | -5 | 68.83 | -344.15 |
| Total |  |  | 2165.29 |

**09.06** m2 LAMAS 02 FT LISTONES METÁLICOS 50x150 mm SEPAR. 100 mm (20/06/2022)
49.92 m2 × 238.13 (245.27 con costes indirectos) = 12243.88
Falso techo tipo LEDSC4 VERTICAL 50x150 o equivalente, formado por listones metálicos huecos perforados de dimensiones nominales 150x50x2400 mm lacados en color a definir por la Dirección de obra, perforados en sus caras verticales, rellenos en su interior con 10 mm de aislamiento acústico a base de fibras minerales con velo negro colocados en cada cara del listón, colocados paralelos entre sí y separados 275 mm entre listones. Listones unidos entre sí mediante varillas de aluminio de 13 mm de diámetro. Montaje de techo suspendido del forjado o elemento portante mediante varillas roscadas M6 con tuerca, contratuerca y taco fijado al soporte, y piezas de cuelgue para su nivelación sobre perfilería de aluminio extrusionado de 2 mm de espesor y cremallera de plástico ignífugo de 3000 mm de longitud situadas cada 600 mm, empalmes mediante piezas de unión y aleación de perfil de aluminio, y unión mediante grapas de fijación de tipo clip. Totalmente acabado; i/p.p. de elementos de remate, accesorios de fijación y medios auxiliares (colocación a gran altura mediante plataforma elevadora de tijera eléctrica de 12 m de altura), modulación según planos.

| Código | Ud | Descripción | Rendimiento | Precio | Importe |
|---|---|---|---|---|---|
| O01OA030 | h | Oficial primera | 0.5 | 22 | 11.00 |
| O01OA050 | h | Ayudante | 0.5 | 20.32 | 10.16 |
| PN.LAMAM3 | m2 | Techo lamas listones metálicos lacados 30x80 mm separ. 100 mm (material; 08/12/2022) | 1.05 | 195.7 | 205.49 |
| P04TO310 | u | Pieza clip fijación a perfil T-15 techos listones madera | 12 | 0.34 | 4.08 |
| P04TJ080 | m | Perfil aluminio primario 15x43-40 mm blanco | 1.25 | 1.52 | 1.90 |
| P04TO060 | u | Cuelgue para maestra techo pesado (>30kg/m2) | 1 | 1.02 | 1.02 |
| P04TO070 | u | Parte superior cuelgue maestra techo pesado | 1 | 0.67 | 0.67 |
| P04TO080 | u | Seguro cuelgue techo pesado | 1 | 0.17 | 0.17 |
| P04TJ070 | m | Varilla roscada cuelgue falso techo | 1 | 1.28 | 1.28 |
| %PM0100 | % | Pequeño material | 1 % | 235.77 | 2.36 |
|  |  | Total |  |  | 238.13 |

| Medición | Uds. | Largo | Parcial |
|---|---|---|---|
| Planta acceso: |  |  |  |
| Accesos sala | 4 | 12.48 | 49.92 |
| Total |  |  | 49.92 |

## 10 PAVIMENTOS (20/06/2022)
Importe: 1809408.25

**10.01** m2 PAVIMENTO CONTINUO EPOXI ANTIDESLIZANTE (20/06/2022)
1325.16 m2 × 46.1 (47.48 con costes indirectos) = 62918.60
Pavimento multicapa epoxi antideslizante con un espesor de 2,0 mm, clase 2 de Rd (s/n UNE-ENV 12633:2003), consistente en formación de capa base epoxi sin disolventes coloreada (rendimiento 1,7 kg/m2); espolvoreo en fresco de árido de cuarzo con una granulometría 0,3-0,8 mm (rendimiento 3,0 kg/m2); sellado con el revestimiento epoxi sin disolventes coloreado (rendimiento 0,6 kg/m2), sobre superficies de hormigón o mortero sin incluirlas ni la preparación del soporte. Color a elegir por la Dirección de obra, según CTE DB-SUA-1, UNE 41901:2017 Ex y NTE-RSC, con marcado CE y DdP (declaración de prestaciones) según Reglamento (UE) 305/2011, medido en superficie realmente ejecutada.

| Código | Ud | Descripción | Rendimiento | Precio | Importe |
|---|---|---|---|---|---|
| O01OA030 | h | Oficial primera | 0.135 | 22 | 2.97 |
| O01OA050 | h | Ayudante | 0.135 | 20.32 | 2.74 |
| O01OA070 | h | Peón ordinario | 0.135 | 19.71 | 2.66 |
| P08FR120 | kg | Capa base resina epoxi coloreada | 1.7 | 13.62 | 23.15 |
| P01AA910 | kg | Arena cuarzo seleccionada | 3 | 0.75 | 2.25 |
| P08FR130 | kg | Revestimiento epoxi coloreado | 0.6 | 20.55 | 12.33 |
|  |  | Total |  |  | 46.1 |

| Medición | Uds. | Largo | Parcial |
|---|---|---|---|
| Planta baja: |  |  |  |
| Almacén 02 (contenedores) | 1 | 29.55 | 29.55 |
| Vestuarios | 1 | 41.99 | 41.99 |
| Vestuarios | 1 | 40.49 | 40.49 |
| Subtotal: Subtotal parcial |  |  | 112.03 |
| ___ |  |  |  |
| Entreplanta técnica: |  |  |  |
| Climatizador 18 | 1 | 20.27 | 20.27 |
| Climatizador 19-25-20-21-22 | 5 | 20.88 | 104.40 |
| Climatizador 17 | 1 | 17.96 | 17.96 |
| Climatizador 1-3-5-7-9 | 5 | 18.5 | 92.50 |
| Instalaciones | 1 | 72.33 | 72.33 |
|  | 1 | 78.36 | 78.36 |
| Climatizador 11 | 1 | 17.96 | 17.96 |
| Climatizador 2-4-6-8-10 | 5 | 18.5 | 92.50 |
| Climatizador 23 | 1 | 19.19 | 19.19 |
| Climatizador 12-13-14-15-16 | 5 | 20.88 | 104.40 |
| Bajo trámex | 1 | 33.72 | 33.72 |
|  | 1 | 265.49 | 265.49 |
|  | 1 | 25.58 | 25.58 |
|  | 1 | 268.47 | 268.47 |
| Subtotal: Subtotal parcial |  |  | 1213.13 |
| Total |  |  | 1325.16 |

**10.02** m2 PAVIMENTO HORMIGÓN PULIDO e=8 cm GRIS NATURAL (20/06/2022)
8510.5 m2 × 18.37 (18.92 con costes indirectos) = 161018.66
Suministro y puesta en obra de pavimento monolítico de cuarzo de hormigón pulido HA-25/P/20 XC1, XC2 o XC3, de 8 cm de espesor, color gris natural, sobre encachado, solera o forjado de hormigón (no incluidos). Incluye replanteo de solera, encofrado y desencofrado, extendido del hormigón; reglado y nivelado de solera; incorporación de capa de rodadura en base de árido de cuarzo mediante espolvoreo (rendimiento aprox. 5,0 kg/m2); fratasado mecánico, alisado y pulimentado; curado del hormigón con aditivo incoloro (rendimiento 1 litro/8-10 m2); i/p.p. de lámina de polietileno de barrera de vapor, mallazo de acero electrosoldado #200x200x5 mm, corte de juntas de retracción con disco de diamante, y sellado con masilla de poliuretano o similar. Medida la superficie ejecutada; i/p.p. de replanteo, limpieza y medios auxiliares. Según Código Estructural, UNE-EN 10080:2006, UNE-EN 13984:2013, CTE DB-SUA-1 y NTE-RSC. Materiales con marcado CE y DdP (Declaración de prestaciones) según Reglamento (UE) 305/2011.

| Código | Ud | Descripción | Rendimiento | Precio | Importe |
|---|---|---|---|---|---|
| O01OA030 | h | Oficial primera | 0.05 | 22 | 1.10 |
| O01OA050 | h | Ayudante | 0.05 | 20.32 | 1.02 |
| O01OA070 | h | Peón ordinario | 0.02 | 19.71 | 0.39 |
| P06P020 | m2 | Lám. Polietileno Galga 600 (Transparente) (material; 07/07/2022) | 1.05 | 0.69 | 0.72 |
| P03AMV020 | m2 | Malla electrosoldada B500 SD/T #200x200x5 mm - 1,400 kg/m2 (material; 07/07/2022) | 1.15 | 2.22 | 2.55 |
| P01HAV370 | m3 | Hormigón HA-25/P/20/XC1, XC2 o XC3 central (material; 07/07/2022) | 0.084 | 73.19 | 6.15 |
| P08H010 | kg | Endurec. superf. pavim. hormigón árido cuarzo color natural (material; 20/06/2022) | 5 | 0.82 | 4.10 |
| P08H040 | l | Aditivo curado pavim. hormigón / mortero incoloro (material; 20/06/2022) | 0.111 | 4.56 | 0.51 |
| P08H050 | m | Sellado de juntas 4 mm masilla poliuretano (material; 07/07/2022) | 0.4 | 4.57 | 1.83 |
|  |  | Total |  |  | 18.37 |

| Medición | Uds. | Largo | Parcial |
|---|---|---|---|
| Planta sótano: |  |  |  |
| Estacionamiento cota -7,40 | 1 | 2848.8 | 2848.80 |
| Rampa -7,40 a -8,30 8,97% | 1.004 | 69.55 | 69.83 |
| Rampa -7,40 a -8,30 9,6% | 1.005 | 50.44 | 50.69 |
| Estacionamiento cota -8,30 | 1 | 1797.52 | 1797.52 |
| Almacén 01 V.I | 1 | 8.81 | 8.81 |
| Almacén 01 | 1 | 40.38 | 40.38 |
| SAI V.I. | 1 | 4.64 | 4.64 |
| SAI | 1 | 19.12 | 19.12 |
| Cuarto de instalaciones | 1 | 10.86 | 10.86 |
| Almacén 03-04 V.I. | 1 | 9.51 | 9.51 |
| Almacén 03 | 1 | 112.6 | 112.60 |
| Almacén 04 | 1 | 92.01 | 92.01 |
| Salida foso -7,30 | 1 | 5.07 | 5.07 |
| Salida foso -8,30 | 1 | 8.54 | 8.54 |
| Salida foso V.I. | 1 | 13.93 | 13.93 |
| Cuarto de instalaciones | 1 | 33.15 | 33.15 |
| Grupo de presión | 1 | 20.78 | 20.78 |
| Almacén 09 | 1 | 34.64 | 34.64 |
| Almacén 09 V.I. | 1 | 5 | 5.00 |
| Almacén 05-06-07 V.I. | 1 | 12.38 | 12.38 |
| Almacén 06 | 1 | 76.19 | 76.19 |
| Almacén 05 | 1 | 65.4 | 65.40 |
| Almacén 07 | 1 | 155.59 | 155.59 |
| Salida foso -7,30 | 1 | 4.95 | 4.95 |
| Salida foso -8,30 | 1 | 14.07 | 14.07 |
| Salida foso V.I. | 1 | 15.08 | 15.08 |
| Almacén máquina pulidora | 1 | 9.32 | 9.32 |
| Sala de instalaciones | 1 | 28.1 | 28.10 |
| Subtotal: Subtotal parcial |  |  | 5566.96 |
| ___ |  |  |  |
| Planta baja: |  |  |  |
| Estacionamiento cota -3,75 | 1 | 2382.48 | 2382.48 |
| V.I. | 1 | 10.53 | 10.53 |
| Vestíbulo NCV2 | 1 | 19.23 | 19.23 |
| Almacén 03 V.I. | 1 | 4.55 | 4.55 |
| Almacén 03 | 1 | 106.36 | 106.36 |
| Rampa -3,75 a -4,20 8% | 1.003 | 11.25 | 11.28 |
| N.C.V. 5 Vestíbulo -4,20 | 1 | 7.02 | 7.02 |
| Almacén 05 | 1 | 48.21 | 48.21 |
| Rampa -4,20 a -4,65 8% | 1.003 | 11.25 | 11.28 |
| Rampa -3,75 a -4,65 16% | 1.013 | 52.2 | 52.88 |
| Rampa -4,65 a -7,40 9,44% | 1.004 | 160.88 | 161.52 |
| Acceso Carga y descarga cota -5,28 | 1 | 128.2 | 128.20 |
| Subtotal: Subtotal parcial |  |  | 2943.54 |
| Total |  |  | 8510.5 |

**10.03** m2 PAVIMENTO HORMIGÓN PULIDO e=12 cm GRIS NATURAL (20/06/2022)
1086.47 m2 × 21.44 (22.08 con costes indirectos) = 23989.26
Suministro y puesta en obra de pavimento monolítico de cuarzo de hormigón pulido HA-25/P/20 XC1, XC2 o XC3, de 12 cm de espesor, color gris natural, sobre encachado, solera o forjado de hormigón (no incluidos). Incluye replanteo de solera, encofrado y desencofrado, extendido del hormigón; reglado y nivelado de solera; incorporación de capa de rodadura en base de árido de cuarzo mediante espolvoreo (rendimiento aprox. 5,0 kg/m2); fratasado mecánico, alisado y pulimentado; curado del hormigón con aditivo incoloro (rendimiento 1 litro/8-10 m2); i/p.p. de lámina de polietileno de barrera de vapor, mallazo de acero electrosoldado #200x200x5 mm, corte de juntas de retracción con disco de diamante, y sellado con masilla de poliuretano o similar. Medida la superficie ejecutada; i/p.p. de replanteo, limpieza y medios auxiliares. Según Código Estructural, UNE-EN 10080:2006, UNE-EN 13984:2013, CTE DB-SUA-1 y NTE-RSC. Materiales con marcado CE y DdP (Declaración de prestaciones) según Reglamento (UE) 305/2011.

| Código | Ud | Descripción | Rendimiento | Precio | Importe |
|---|---|---|---|---|---|
| O01OA030 | h | Oficial primera | 0.05 | 22 | 1.10 |
| O01OA050 | h | Ayudante | 0.05 | 20.32 | 1.02 |
| O01OA070 | h | Peón ordinario | 0.02 | 19.71 | 0.39 |
| P06P020 | m2 | Lám. Polietileno Galga 600 (Transparente) | 1.05 | 0.69 | 0.72 |
| P03AMV020 | m2 | Malla electrosoldada B500 SD/T #200x200x5 mm - 1,400 kg/m2 | 1.15 | 2.22 | 2.55 |
| P01HAV370 | m3 | Hormigón HA-25/P/20/XC1, XC2 o XC3 central | 0.126 | 73.19 | 9.22 |
| P08H010 | kg | Endurec. superf. pavim. hormigón árido cuarzo color natural | 5 | 0.82 | 4.10 |
| P08H040 | l | Aditivo curado pavim. hormigón / mortero incoloro | 0.111 | 4.56 | 0.51 |
| P08H050 | m | Sellado de juntas 4 mm masilla poliuretano | 0.4 | 4.57 | 1.83 |
|  |  | Total |  |  | 21.44 |

| Medición | Uds. | Largo | Parcial |
|---|---|---|---|
| Planta baja: |  |  |  |
| Pasillo -4,65 | 1 | 82.15 | 82.15 |
| Almacén 04 | 1 | 65.24 | 65.24 |
| Almacén 04 V.I. | 1 | 5.23 | 5.23 |
| Rampa -4,65 a -4,80 6% | 1.002 | 5 | 5.01 |
| Pasillo -4,80 | 1 | 13.4 | 13.40 |
| Acceso vestuarios-sala reuniones | 1 | 6 | 6.00 |
| Hombro de escena V.I. | 1 | 4.21 | 4.21 |
| Hombro de escena | 1 | 86.26 | 86.26 |
| Acceso Estacionamiento cota -4,65 | 1 | 219.88 | 219.88 |
| Almacén 07 | 1 | 21.91 | 21.91 |
| Almacén 06 | 1 | 97.97 | 97.97 |
| Almacén 08 | 1 | 92.58 | 92.58 |
| NCV 06 V.I. | 1 | 3.89 | 3.89 |
| Vestíbulo NCV06-Almacén 06-08 | 1 | 9.27 | 9.27 |
| Almacén 06 V.I. | 1 | 3.96 | 3.96 |
| Almacén 08 V.I. | 1 | 3.96 | 3.96 |
| Almacén 08-10 V.I. | 1 | 6.13 | 6.13 |
|  | 1 | 5.27 | 5.27 |
| Almacén 10 | 1 | 14.91 | 14.91 |
| Muelle de carga -4,65 | 1 | 47.85 | 47.85 |
| Hombro de escena V.I. | 1 | 6.07 | 6.07 |
|  | 1 | 8.82 | 8.82 |
| Hombro de escena | 1 | 73.22 | 73.22 |
| Almacén 09 | 1 | 68.7 | 68.70 |
| Almacén 09 V.I. | 1 | 4.14 | 4.14 |
| Grupo electrógeno | 1 | 51.96 | 51.96 |
| CGBT | 1 | 27.39 | 27.39 |
| Centro de transformación | 1 | 22.07 | 22.07 |
| Instalaciones eléctricas V.I. | 1 | 16.78 | 16.78 |
| Centro de seccionamiento | 1 | 12.24 | 12.24 |
| Subtotal: Subtotal parcial |  |  | 1086.47 |
| Total |  |  | 1086.47 |

**10.04** m2 PAVIMENTO LINÓLEO LISO ROLLO 3,2 mm (20/06/2022)
245.85 m2 × 35.47 (36.53 con costes indirectos) = 8980.90
Pavimento de linóleo de 3,2 mm de espesor homogéneo, marca Forbo o equivalente, modelo a aprobar por la Dirección de obra, antiestático, calandrado y compactado, en color liso teñido en masa, compuesto exclusivamente por aceite de linaza, harina de madera, partículas de corcho en elevado porcentaje que mejoren su aislamiento térmico y absorción acústica, resinas y pigmentos colorantes naturales y yute natural con acabado en Poliuretano Reforzado para facilitar el mantenimiento, limpieza y resistencia a grasas y químicos. Peso total de 3800 gr/m2. Coeficiente dinámico de fricción según UNE-EN 13893:2003 Clase DS. Suministrado en rollos de 200 cm de ancho. Antibacteriano y fungicida. Resistente a las quemaduras por colillas de cigarrillo según normativa PR EN 1399/DIN 51961. Instalado sobre una base sólida (sin incluir), plana, limpia, perfectamente seca (3% máximo de humedad) y sin grietas, i/alisado y limpieza; fijado con el adhesivo recomendado por el fabricante. Resistencia al fuego (Cfl-s1), según UNE-EN 13501-1:2019 y con grado de resbaladicidad 1 según norma UNE 41901:2017 Ex. Conforme a CTE DB-SUA-1 y NTE-RSF-05. Con certificado de pavimento ecológico y biodegradable, con marcado CE y DdP (declaración de prestaciones) según Reglamento UE 305/2011. Medida la superficie ejecutada.

| Código | Ud | Descripción | Rendimiento | Precio | Importe |
|---|---|---|---|---|---|
| O01OA030 | h | Oficial primera | 0.17 | 22 | 3.74 |
| O01OA070 | h | Peón ordinario | 0.17 | 19.71 | 3.35 |
| P08SL110 | m2 | Pavimento linóleo liso rollo 3,2 mm (material; 20/06/2022) | 1.1 | 22.19 | 24.41 |
| P08MA020 | kg | Adhesivo contacto (material; 20/06/2022) | 0.35 | 5.16 | 1.81 |
| P08MA040 | kg | Pasta niveladora (material; 20/06/2022) | 2 | 1.08 | 2.16 |
|  |  | Total |  |  | 35.47 |

| Medición | Uds. | Largo | Parcial |
|---|---|---|---|
| Planta baja: |  |  |  |
| Camerino de figuras | 1 | 7.76 | 7.76 |
| Camerino de figuras | 1 | 7.76 | 7.76 |
| Camerino de figuras | 1 | 7.76 | 7.76 |
| Sala de reuniones | 1 | 46.76 | 46.76 |
| Despacho | 1 | 12.56 | 12.56 |
| Despacho | 1 | 12.56 | 12.56 |
| Despacho | 1 | 12.56 | 12.56 |
| Despacho | 1 | 12.15 | 12.15 |
| Office | 1 | 7.86 | 7.86 |
| Oficina | 1 | 49.62 | 49.62 |
| Vestíbulo | 1 | 37.11 | 37.11 |
| Subtotal: Subtotal parcial |  |  | 214.46 |
| ___ |  |  |  |
| Planta acceso: |  |  |  |
| Guardarropa | 1 | 31.39 | 31.39 |
| Subtotal: Subtotal parcial |  |  | 31.39 |
| Total |  |  | 245.85 |

**10.05** m2 ALICATADO MOSAICO VITRIFICADO 4,0x4,0 cm C/MALLA EN 30x30 cm (20/06/2022)
286.78 m2 × 45.2 (46.56 con costes indirectos) = 13352.48
Alicatado con mosaico vitrificado marca Cinca o equivalente, en formato 4,0x4,0 cm o similar y coloor a determinar por la Dirección Facultativa, con malla en formato de 32x32 cm (BIa-AI según UNE-EN 14411:2016), recibido con adhesivo especial piezas grandes y pesadas C2 TE1 según UNE-EN 12004-1:2017, flexible, sobre enfoscado de mortero sin incluir este, i/p.p. de cortes, ingletes, piezas especiales, incluso rejuntado con mortero tapajuntas CG2 según UNE-EN 13888:2009, junta color y limpieza. Según NTE-RPA-4. Medido en superficie realmente ejecutada. Materiales con marcado CE y DdP (Declaración de prestaciones) según Reglamento (UE) 305/2011.

| Código | Ud | Descripción | Rendimiento | Precio | Importe |
|---|---|---|---|---|---|
| O01OB090 | h | Oficial solador alicatador | 0.35 | 22 | 7.70 |
| O01OB100 | h | Ayudante solador alicatador | 0.35 | 20.49 | 7.17 |
| P09AM260 | m2 | Azulejo porcelánico 32x32 cm mosaico 4,0x4,0 cm | 1.1 | 24.48 | 26.93 |
| P01FA405 | kg | Adhesivo cementoso porcelánico s/varios C1TE | 4 | 0.61 | 2.44 |
| P01FJ006 | kg | Mortero cementoso rejuntado mejorado CG2 2-15 mm color | 0.35 | 2.75 | 0.96 |
|  |  | Total |  |  | 45.2 |

| Medición | Uds. | Largo | Parcial |
|---|---|---|---|
| Planta baja: |  |  |  |
| Camerinos accesibles | 2 | 5.58 | 11.16 |
| Vestuarios | 1 | 21.63 | 21.63 |
| Vestuarios. Duchas | 2 | 4.45 | 8.90 |
| Vestuarios | 1 | 21.31 | 21.31 |
| Camerino de figuras. Accesible | 1 | 4.87 | 4.87 |
| Camerino de figuras | 1 | 2.89 | 2.89 |
|  | 1 | 2.21 | 2.21 |
| Camerino de figuras | 1 | 2.89 | 2.89 |
|  | 1 | 2.21 | 2.21 |
| Vestuarios. Duchas | 1 | 8.16 | 8.16 |
| Vestuarios. Aseos | 1 | 6.52 | 6.52 |
| Vestuarios. Duchas | 1 | 8.73 | 8.73 |
| Aseos oficinas | 1 | 8.92 | 8.92 |
| Aseo accesible | 1 | 5.53 | 5.53 |
| Aseos | 2 | 13.09 | 26.18 |
| Subtotal: Subtotal parcial |  |  | 142.11 |
| ___ |  |  |  |
| Planta acceso: |  |  |  |
| Chillout ejes 02-03. Almacén | 1 | 9.25 | 9.25 |
| Chillout ejes 02-03. Office | 1 | 19.96 | 19.96 |
| Chillout ejes 18-19. Aseos | 1 | 19.27 | 19.27 |
| Chillout ejes 18-19. Aseos | 1 | 15.47 | 15.47 |
| Chillout ejes 18-19. Aseo accesible | 1 | 5.37 | 5.37 |
| Fase 1. Aseos | 1 | 75.35 | 75.35 |
| Subtotal: Subtotal parcial |  |  | 144.67 |
| Total |  |  | 286.78 |

**10.06** m2 FELPUDO ALUMINIO CEPILLO GOMA 22 mm (20/06/2022)
73.93 m2 × 256.03 (263.71 con costes indirectos) = 19496.08
Felpudo de entrada siliar al existente en la F1, compuesto por: perfiles de aluminio de 22 mm de alto, intercalando perfiles de aluminio de 27 mm de ancho, unidos por cable de acero inoxidable y separados por anillos intermedios de caucho que permiten enrollar el felpudo para facilitar su limpieza y transporte. Zona de uso exterior o interior. Acabado de goma de 22 mm de altura y 11 kg/m2 con una resistencia de 2,5 t, especialmente recomendado para zonas de alto tránsito instalado en cajeado de 22 mm de altura.

| Código | Ud | Descripción | Rendimiento | Precio | Importe |
|---|---|---|---|---|---|
| O01OB090 | h | Oficial solador alicatador | 0.5 | 22 | 11.00 |
| O01OB100 | h | Ayudante solador alicatador | 0.5 | 20.49 | 10.25 |
| P34IF200 | m2 | Felpudo aluminio cepillo goma 22 mm (material; 20/06/2022) | 1 | 234.78 | 234.78 |
|  |  | Total |  |  | 256.03 |

| Medición | Uds. | Largo | Parcial |
|---|---|---|---|
| Planta baja: |  |  |  |
| Vestíbulo de acceso | 1 | 28.57 | 28.57 |
| Planta acceso: |  |  |  |
| Cortavientos Sala polivalente | 1 | 22.68 | 22.68 |
|  | 1 | 22.68 | 22.68 |
| Total |  |  | 73.93 |

**10.07** m2 ADOQUÍN DE MADERA (20/06/2022)
2660.08 m2 × 203.67 (209.78 con costes indirectos) = 558031.58
Parquet hidráulico formado por adoquín macizo de roble natural de dimensiones 120x120x50 mm colocado a testa, recibido con mortero de cemento con junta abierta de 5 mm, relleno de juntas entre piezas con mortero cementoso mejorado en color del adoquín (a elegir por la Dirección Facultativa), incluido acuchillado, imprimación, lijado y dos manos de barniz de poliuretano, incluso parte proporcional de recortes. Materiales con marcado CE y DdP (Declaración de prestaciones) según Reglamento (UE) 305/2011, medida la superficie ejecutada. Según CTE DB-SUA-1, NTE-RSR-12 y NTE-RSR-27.

| Código | Ud | Descripción | Rendimiento | Precio | Importe |
|---|---|---|---|---|---|
| O01OB150 | h | Oficial 1ª carpintero (mano de obra; 23/06/2022) | 1.1 | 22.07 | 24.28 |
| O01OA070 | h | Peón ordinario | 1.1 | 19.71 | 21.68 |
| PN10.06.03 | m2 | Parquet adoquín roble testa (material) | 1.05 | 112.5 | 118.13 |
| P01FJ006 | kg | Mortero cementoso rejuntado mejorado CG2 2-15 mm color | 8 | 2.75 | 22.00 |
| A02A080 | m3 | MORTERO CEMENTO M-5 C/HORMIGONERA | 0.02 | 83.98 | 1.68 |
| E11XM010 | m2 | ACUCHILLADO Y BARNIZADO (20/06/2022) | 1 | 15.9 | 15.90 |
|  |  | Total |  |  | 203.67 |

| Medición | Uds. | Largo | Parcial |
|---|---|---|---|
| Planta baja: |  |  |  |
| Local | 1 | 189.04 | 189.04 |
| Planta acceso: |  |  |  |
| Sala polivalente | 1 | 2471.04 | 2471.04 |
| Total |  |  | 2660.08 |

**10.08** m PELDAÑO DE HORMIGÓN BLANCO HUELLA TABICA 34x17 cm (20/06/2022)
520.64 m × 45.87 (47.25 con costes indirectos) = 24600.24
Peldaño prefabricado de hormigón blanco de dimensiones 34x17 cm formado por huella y tabica en una única pieza de 4 cm de espesor, a aprobar por la Dirección de obra, recibido con mortero de cemento CEM II/B-P 32,5 N y arena mezcla de miga y río (M-5), i/rejuntado con lechada de cemento blanco BL 22,5 X y limpieza. Según CTE DB-SUA-1, NTE-RSR-21, UNE-EN 13748-1:2005. Materiales con marcado CE y DdP (declaración de prestaciones) según Reglamento (UE) 305/2011.

| Código | Ud | Descripción | Rendimiento | Precio | Importe |
|---|---|---|---|---|---|
| O01OA030 | h | Oficial primera | 0.45 | 22 | 9.90 |
| O01OB100 | h | Ayudante solador alicatador | 0.45 | 20.49 | 9.22 |
| O01OA070 | h | Peón ordinario | 0.25 | 19.71 | 4.93 |
| P08TP020 | m | Peldaño hormigón blanco huella/tabica 34x17 cm (material; 23/06/2022) | 1 | 20.16 | 20.16 |
| A02A160 | m3 | MORTERO CEMENTO M-5 C/MEZCLA RIO-MIGA (20/06/2022) | 0.02 | 76.43 | 1.53 |
| A01L090 | m3 | LECHADA CEMENTO BLANCO BL 22,5 X (20/06/2022) | 0.001 | 128.91 | 0.13 |
|  |  | Total |  |  | 45.87 |

| Medición | Uds. | Largo | Parcial |
|---|---|---|---|
| Planta sótano: |  |  |  |
| Salida foso -8,30 a -7,30 | 6 | 1.72 | 10.32 |
| Salida foso -8,30 a -7,30 | 6 | 1.67 | 10.02 |
| Subtotal: Subtotal parcial |  |  | 20.34 |
| ___ |  |  |  |
| Planta baja: |  |  |  |
| Salida foso -5,49 a -4,65 | 5 | 1.7 | 8.50 |
| Salida foso -5,49 a -4,65 | 5 | 1.7 | 8.50 |
| Muelle de carga | 4 | 1.5 | 6.00 |
| Evacuación carga/descarga | 4 | 1.3 | 5.20 |
| Subtotal: Subtotal parcial |  |  | 28.20 |
| ___ |  |  |  |
| Núcleos de comunicación vertical: |  |  |  |
| NCV 01 Peldaños 1 a 21 | 21 | 1.3 | 27.30 |
| NCV 01' Peldaños 1 a 63 | 63 | 1 | 63.00 |
| NCV 02 Peldaños 1 a 21 | 21 | 1.3 | 27.30 |
| NCV 02' Peldaños 1 a 63 | 63 | 1 | 63.00 |
| NCV 03 Peldaños 1 a 40 | 40 | 1 | 40.00 |
| NCV 04 Peldaños 1 a 43 | 43 | 1 | 43.00 |
| NCV 05 Peldaños 1 a 21 | 21 | 1.3 | 27.30 |
| NCV 05 Peldaños 22 a 39 | 18 | 1 | 18.00 |
| NCV 05 Peldaños 40 a 48 | 9 | 1.1 | 9.90 |
| NCV 05 Peldaños 49 a 111 | 63 | 1 | 63.00 |
| NCV 06 Peldaños 1 a 21 | 21 | 1.3 | 27.30 |
| NCV 06' Peldaños 1 a 63 | 63 | 1 | 63.00 |
| Total |  |  | 520.64 |

**10.09** m2 SOLADO LOSAS DE CONTINUACIÓN HORMIGÓN BLANCO 34x4 cm (20/06/2022)
818.29 m2 × 55.18 (56.84 con costes indirectos) = 46511.60
Solado con losas prefabricadas de continuación de hormigón blanco de dimensiones 34x4 cm, recibidas con mortero de cemento CEM II/B-P 32,5 N y arena mezcla de miga y río (M-5), i/rejuntado con lechada de cemento blanco BL 22,5 X y limpieza. Medido en su longitud. Según CTE DB-SUA-1, NTE-RSR-21, UNE-EN 13748-1:2005. Materiales con marcado CE y DdP (declaración de prestaciones) según Reglamento (UE) 305/2011, medido en longitud realmente ejecutada.

| Código | Ud | Descripción | Rendimiento | Precio | Importe |
|---|---|---|---|---|---|
| O01OA030 | h | Oficial primera | 0.45 | 22 | 9.90 |
| O01OB100 | h | Ayudante solador alicatador | 0.45 | 20.49 | 9.22 |
| O01OA070 | h | Peón ordinario | 0.25 | 19.71 | 4.93 |
| PN.LOSACONTH | m2 | Losa de continuación hormigón blanco huella 34x4 cm (material; 20/09/2022) | 1.05 | 28.07 | 29.47 |
| A02A160 | m3 | MORTERO CEMENTO M-5 C/MEZCLA RIO-MIGA | 0.02 | 76.43 | 1.53 |
| A01L090 | m3 | LECHADA CEMENTO BLANCO BL 22,5 X | 0.001 | 128.91 | 0.13 |
|  |  | Total |  |  | 55.18 |

| Medición | Uds. | Largo | Parcial |
|---|---|---|---|
| Núcleos de comunicación vertical: |  |  |  |
| NCV 01. Meseta 01 | 1 | 12.32 | 12.32 |
| NCV 01. Meseta 02 | 1 | 3.93 | 3.93 |
| NCV 01. Meseta 03 | 1 | 3.57 | 3.57 |
| NCV 01. Meseta 04 | 1 | 4.23 | 4.23 |
| NCV 01'. Meseta 01 | 1 | 10.33 | 10.33 |
| NCV 01'. Meseta 02 | 1 | 2.76 | 2.76 |
| NCV 01'. Meseta 03 | 1 | 2.75 | 2.75 |
| NCV 01'. Meseta 04 | 1 | 2.76 | 2.76 |
| NCV 01'. Meseta 05 | 1 | 2.75 | 2.75 |
| NCV 01'. Meseta 06 | 1 | 2.76 | 2.76 |
| NCV 01'. Meseta 07 | 1 | 2.75 | 2.75 |
| NCV 01'. Meseta 08 | 1 | 3 | 3.00 |
| NCV 02. Meseta 01 | 1 | 12.32 | 12.32 |
| NCV 02. Meseta 02 | 1 | 3.93 | 3.93 |
| NCV 02. Meseta 03 | 1 | 3.56 | 3.56 |
| NCV 02. Meseta 04 | 1 | 4.23 | 4.23 |
| NCV 02'. Meseta 01 | 1 | 11.07 | 11.07 |
| NCV 02'. Meseta 02 | 1 | 2.76 | 2.76 |
| NCV 02'. Meseta 03 | 1 | 2.75 | 2.75 |
| NCV 02'. Meseta 04 | 1 | 2.76 | 2.76 |
| NCV 02'. Meseta 05 | 1 | 2.75 | 2.75 |
| NCV 02'. Meseta 06 | 1 | 2.75 | 2.75 |
| NCV 02'. Meseta 07 | 1 | 2.75 | 2.75 |
| NCV 02'. Meseta 08 | 1 | 3.01 | 3.01 |
| NCV 03. Meseta 01 | 1 | 10.25 | 10.25 |
| NCV 03. Meseta 02 | 1 | 2.79 | 2.79 |
| NCV 03. Meseta 03 | 1 | 2.51 | 2.51 |
| NCV 03. Meseta 04 | 1 | 3.28 | 3.28 |
| NCV 03. Meseta 05 | 1 | 2.67 | 2.67 |
| NCV 03. Meseta 06 | 1 | 2.33 | 2.33 |
| NCV 04. Meseta 01 | 1 | 10.8 | 10.80 |
| NCV 04. Meseta 02 | 1 | 2.51 | 2.51 |
| NCV 04. Meseta 03 | 1 | 2.51 | 2.51 |
| NCV 04. Meseta 04 | 1 | 2.91 | 2.91 |
| NCV 04. Meseta 05 | 1 | 2.67 | 2.67 |
| NCV 04. Meseta 06 | 1 | 2.33 | 2.33 |
| NCV 05. Meseta 01 | 1 | 12.56 | 12.56 |
| NCV 05. Meseta 02 | 1 | 3.93 | 3.93 |
| NCV 05. Meseta 03 | 1 | 3.93 | 3.93 |
| NCV 05. Meseta 04 | 1 | 2.31 | 2.31 |
|  | 1 | 1.64 | 1.64 |
| NCV 05. Meseta 05 | 1 | 3.08 | 3.08 |
| NCV 05. Meseta 06 | 1 | 3.12 | 3.12 |
| NCV 05. Meseta 07 | 1 | 2.99 | 2.99 |
| NCV 05. Meseta 08 | 1 | 2.75 | 2.75 |
| NCV 05. Meseta 09 | 1 | 2.75 | 2.75 |
| NCV 05. Meseta 10 | 1 | 2.75 | 2.75 |
| NCV 05. Meseta 11 | 1 | 2.75 | 2.75 |
| NCV 05. Meseta 12 | 1 | 2.75 | 2.75 |
| NCV 05. Meseta 13 | 1 | 2.75 | 2.75 |
| NCV 05. Meseta 14 | 1 | 2.99 | 2.99 |
| NCV 06. Meseta 01 | 1 | 12.59 | 12.59 |
| NCV 06. Meseta 02 | 1 | 3.92 | 3.92 |
| NCV 06. Meseta 03 | 1 | 3.93 | 3.93 |
| NCV 06. Meseta 04 | 1 | 3.48 | 3.48 |
| NCV 06'. Meseta 01 | 1 | 10.84 | 10.84 |
| NCV 06'. Meseta 02 | 1 | 2.75 | 2.75 |
| NCV 06'. Meseta 03 | 1 | 2.75 | 2.75 |
| NCV 06'. Meseta 04 | 1 | 2.75 | 2.75 |
| NCV 06'. Meseta 05 | 1 | 2.75 | 2.75 |
| NCV 06'. Meseta 06 | 1 | 2.75 | 2.75 |
| NCV 06'. Meseta 07 | 1 | 2.75 | 2.75 |
| NCV 06'. Meseta 08 | 1 | 2.97 | 2.97 |
| Subtotal: Subtotal parcial |  |  | 263.39 |
| ___ |  |  |  |
| Planta sótano: |  |  |  |
| NCV 01. Zona de refugio | 1 | 9.71 | 9.71 |
| NCV 02. Zona de refugio | 1 | 9.71 | 9.71 |
| NCV 07. V.I. | 1 | 8.28 | 8.28 |
| NCV 07. Vestíbulo ascensor | 1 | 10.74 | 10.74 |
| Cabinas ascensores | 2 | 2.24 | 4.48 |
| NCV 07-08. Vestíbulo ascensor | 1 | 22.71 | 22.71 |
| Cabina ascensor | 1 | 2.24 | 2.24 |
| Subtotal: Subtotal parcial |  |  | 67.87 |
| ___ |  |  |  |
| Planta baja: |  |  |  |
| NCV 01. V.I. | 1 | 3.76 | 3.76 |
| NCV 02. V.I. | 1 | 3.75 | 3.75 |
| NCV 02. V.I.- Máquina tickets | 1 | 8.29 | 8.29 |
| NCV 02. Vestíbulo ascensor | 1 | 10.71 | 10.71 |
| NCV 08. Salida | 1 | 14.65 | 14.65 |
| NCV 08. Evacuación carga/descarga | 1 | 2.16 | 2.16 |
|  | 1 | 1.95 | 1.95 |
| Salida foso -4,65 | 1 | 4.16 | 4.16 |
| Salida foso -5,49 | 1 | 6.38 | 6.38 |
| Salida foso -5,49 | 1 | 6.38 | 6.38 |
| Salida foso -4,65 | 1 | 26.21 | 26.21 |
| Subtotal: Subtotal parcial |  |  | 88.40 |
| ___ |  |  |  |
| Planta acceso: |  |  |  |
| Almacenes/Pasos instalaciones. Eje C-D | 1 | 4.65 | 4.65 |
|  | 1 | 3.95 | 3.95 |
|  | 1 | 8.15 | 8.15 |
|  | 1 | 5.5 | 5.50 |
| Almacenes/Pasos instalaciones. Eje I-J | 1 | 4.65 | 4.65 |
|  | 1 | 6.18 | 6.18 |
|  | 2 | 10.49 | 20.98 |
|  | 1 | 5.82 | 5.82 |
| Almacén paneles móviles Eje 3-4 | 1 | 82.07 | 82.07 |
| Almacén paneles móviles Eje 17-18 | 1 | 71.91 | 71.91 |
| Subtotal: Subtotal parcial |  |  | 213.86 |
| ___ |  |  |  |
| Rampa Carrer Pare Vicent Costa (izda) |  |  |  |
| Rampa tramo 6% | 1 | 22.5 | 22.50 |
| Meseta | 1 | 13.62 | 13.62 |
| Rampa tramo 6% | 4 | 22.5 | 90.00 |
|  | 1 | 18.63 | 18.63 |
| Mesetas | 4 | 3.75 | 15.00 |
|  | 1 | 25.02 | 25.02 |
| Subtotal: Subtotal parcial |  |  | 184.77 |
| Total |  |  | 818.29 |

**10.10** m2 SOLADO DE CALIZA ABUJARDADA 120xVARIABLEx4 cm REC. MORTERO (20/06/2022)
1433.15 m2 × 121.96 (125.62 con costes indirectos) = 180032.30
Solado de baldosas de caliza abujardada similar a la empleada en la Fase 1, de dimensiones 120xVARIABLEx4 cm (siendo "VARIABLE" entre 20 y 120 cm), colocadas mediante flejes y recibidas con mortero de cemento M-5 confeccionado en obra. Rejuntado con mortero de juntas cementoso CG1, para junta mínima 0,15-0,3 cm, con la misma tonalidad de las piezas. Sin incluir el tratamiento hidrofugado de la caliza en obra. Incluso formación de juntas en los límites de las paredes, pilares aislados, cambios de nivel, juntas estructurales, acabado y limpieza del paramento terminado. Superficie medida según documentación gráfica de proyecto. Según CTE DB-SUA (UNE 41901:2017 Ex), NTE-RSR, NTE-RSP y UNE-EN 12058:2005. Piezas de caliza y componentes del mortero con marcado CE y DdP (Declaración de prestaciones) según Reglamento (UE) 305/2011.

| Código | Ud | Descripción | Rendimiento | Precio | Importe |
|---|---|---|---|---|---|
| O01OB090 | h | Oficial solador alicatador | 0.7 | 22 | 15.40 |
| O01OB100 | h | Ayudante solador alicatador | 0.7 | 20.49 | 14.34 |
| PN.CALIZA120X | m2 | Piedra caliza abujardada 120xVARIABEx4 cm (material; 21/09/2022) | 1.05 | 80 | 84.00 |
| P01SX060 | kg | Mortero juntas cementoso CG1 junta mínima 0,15-0,3 cm (material; 27/06/2022) | 0.15 | 33.9 | 5.09 |
| A02A080 | m3 | MORTERO CEMENTO M-5 C/HORMIGONERA | 0.03 | 83.98 | 2.52 |
| %PM0050 | % | Pequeño Material | 0.5 % | 121.35 | 0.61 |
|  |  | Total |  |  | 121.96 |

| Medición | Uds. | Largo | Alto | Parcial |
|---|---|---|---|---|
| Planta acceso: |  |  |  |  |
| Recepción | 1 | 16.86 |  | 16.86 |
| Control Eje A-C | 1 | 330.05 |  | 330.05 |
| Embocaduras F1 | 1 | 5.07 |  | 5.07 |
|  | 1 | 5.9 |  | 5.90 |
| Embocadura Mirador | 1 | 10.89 |  | 10.89 |
| Eje J-K | 1 | 632.89 |  | 632.89 |
| Chill Out Eje 2-3 | 1 | 195.08 |  | 195.08 |
| a deducir: Almacén+Office | -1 | 36.32 |  | -36.32 |
| Chill Out Eje 18-19 | 1 | 197.06 |  | 197.06 |
| a deducir: Aseos | -1 | 52.9 |  | -52.90 |
| Subtotal: Subtotal parcial |  |  |  | 1304.58 |
| ___ |  |  |  |  |
| Entreplanta instalaciones: |  |  |  |  |
| Desembarco ascensor | 1 | 12.76 |  | 12.76 |
| Subtotal: Subtotal parcial |  |  |  | 12.76 |
| ___ |  |  |  |  |
| Planta de cubierta: |  |  |  |  |
| Meseta cota +9,80 | 1 | 3.44 |  | 3.44 |
| Meseta escalera | 1 | 1.84 |  | 1.84 |
| Meseta ascensor cota +12,44 | 1 | 6.89 |  | 6.89 |
| Rampa | 2 | 7.2 |  | 14.40 |
| Meseta rampa | 1 | 2.1 |  | 2.10 |
| Meseta escalera | 1 | 2.51 |  | 2.51 |
| Meseta cota +9,80 | 1 | 10.76 |  | 10.76 |
| Banco | 1 | 41.26 |  | 41.26 |
| Frente banco | 1 | 52.7 | 0.5 | 26.35 |
| Banco rampa | 0.5 | 15.45 | 0.81 | 6.26 |
| Total |  |  |  | 1433.15 |

**10.11** m2 SOLADO DE CALIZA ABUJARDADA 120xVARIABLEx4 cm S/PLOTS (20/06/2022)
1076.06 m2 × 213.76 (220.17 con costes indirectos) = 236916.13
Solado de baldosas de caliza abujardada similar a la empleada en la Fase 1, de dimensiones 120xVARIABLEx4 cm (siendo "VARIABLE" entre 20 y 120 cm), colocadas sobre bastidor rígido de tubo de acero galvanizado 50x50x5 mm amorterado sobre plots regulables en altura, para una altura de cámara de entre 220 y 310 mm. Incluso formación de juntas en los límites de las paredes, pilares aislados, cambios de nivel, juntas estructurales, acabado y limpieza del paramento terminado. Superficie medida según documentación gráfica de proyecto. Según CTE DB-SUA (UNE 41901:2017 Ex), NTE-RSR, NTE-RSP y UNE-EN 12058:2005. Piezas de caliza y componentes del mortero con marcado CE y DdP (Declaración de prestaciones) según Reglamento (UE) 305/2011.

| Código | Ud | Descripción | Rendimiento | Precio | Importe |
|---|---|---|---|---|---|
| O01OB090 | h | Oficial solador alicatador | 0.875 | 22 | 19.25 |
| O01OB100 | h | Ayudante solador alicatador | 0.875 | 20.49 | 17.93 |
| PN.CALIZA120X | m2 | Piedra caliza abujardada 120xVARIABEx4 cm | 1.05 | 80 | 84.00 |
| P08DP070 | u | Plot suelo elevado regulable 220-310 mm (material; 21/09/2022) | 6.5 | 3.82 | 24.83 |
| P13TT110 | m | Tubo cuadrado 50x50x5 mm galvanizado (material; 21/09/2022) | 5.1 | 12.79 | 65.23 |
| A02A080 | m3 | MORTERO CEMENTO M-5 C/HORMIGONERA | 0.03 | 83.98 | 2.52 |
|  |  | Total |  |  | 213.76 |

| Medición | Uds. | Largo | Parcial |
|---|---|---|---|
| Planta acceso: |  |  |  |
| Eje A-C | 1 | 392.87 | 392.87 |
|  | 1 | 526.31 | 526.31 |
| a deducir: alcorques | -10 | 7.43 | -74.30 |
| Eje 2-3 | 1 | 50.33 | 50.33 |
| Eje 18-19 | 1 | 50.33 | 50.33 |
| Subtotal: Subtotal parcial |  |  | 945.54 |
| ___ |  |  |  |
| Planta de cubierta: |  |  |  |
| Terraza | 1 | 130.52 | 130.52 |
| Subtotal: Subtotal parcial |  |  | 130.52 |
| Total |  |  | 1076.06 |

**10.12** m2 LIMPIEZA Y APLICACIÓN HIDRO ÓLEORREPELENTE (13/07/2022)
2517.19 m2 × 10.66 (10.98 con costes indirectos) = 27638.75
Hidrolavado de la superficie desprendiendo todo tipo de suciedad, barrido y retirada de residuos mediante chorro de agua a presión con máquina hidrolimpiadora, evitando el uso de productos corrosivos o que puedan alterar la composición o el aspecto del soporte.
Limpieza específica de restos de suciedad de con limpiador Cleaner Pro aplicado por personal especializado.
Protectocción hidro oleorrepelente incoloro MP90 Eco Fob Xtreme de FILA SOLUTIONS o equivalente, después de completo secado de la superficiesegún la absorción del soporte, por personal especializado con máquina rotativa, rodillo suave y aspirador de líquidos.
Protector hidro oleorepelente ecológico en base acuosa con efecto natural:
• Evita la penetración en profundidad de sustancias orgánicas (grasa, aceite, bebidas...) facilitando su eliminación.
• Evita la aparición del verdín y resiste a los rayos UV manteniendo sus prestaciones en el tiempo.
• No crea película y no altera el aspecto del material.
• Protege y semplifica la limpieza.
• Ideal también para juntas, cerámicas craquelé, terrazos mármol-resina y piedra artificial.
• Propiedades anti-grafitis: protege la superficie y facilita la eliminación de grafitis en spray (acrílicos, alquídicos, nitrosinteticos).
• Hidro y oleorepelente: evita la penetración de sustancias acuosas y aceitosas
Producto con marcado CE y DdP (Declaración de prestaciones) según Reglamento (UE) 305/2011.

| Código | Ud | Descripción | Rendimiento | Precio | Importe |
|---|---|---|---|---|---|
| O01OA060 | h | Peón especializado | 0.05 | 20.06 | 1.00 |
| M14FE030 | h | Hidrolimpiadora eléctr. superior 150 bar - 540 l/h - 2700W-230V (maquinaria; 16/10/2022) | 0.016 | 3.13 | 0.05 |
| P01DW050 | m3 | Agua | 0.01 | 1.34 | 0.01 |
| O01OB101 | h | Oficial marmolista (mano de obra; 21/09/2022) | 0.17 | 22.63 | 3.85 |
| M11HP010 | h | Pulidora mecánica (maquinaria; 21/09/2022) | 0.12 | 13.1 | 1.57 |
| PN.CLEANERFIL | l | Limpiador Cleaner Pro Fila (material; 16/10/2022) | 0.03 | 6 | 0.18 |
| PN.MP90FILA | l | Hidro-oleorrepelente MP90 Eco Fob Xtreme Fila (material; 16/10/2022) | 0.1 | 40 | 4.00 |
|  |  | Total |  |  | 10.66 |

| Medición | Uds. | Largo | Ancho | Parcial |
|---|---|---|---|---|
| Igual med. Solado caliza sobre mortero | 1 | 1420.39 |  | 1420.39 |
| Igual med. Solado caliza sobre plots | 1 | 1076.06 |  | 1076.06 |
| Igual med. Peldaños caliza | 16 | 1.2 | 0.48 | 9.22 |
|  | 20 | 1.2 | 0.48 | 11.52 |
| Total |  |  |  | 2517.19 |

**10.13** m2 SOLERA TÉCNICA MATRICS#1 ANHIDRO e=21,6 cm 180x180 cm XPS + ANH (19/10/2022)
1812 m2 × 118.76 (122.32 con costes indirectos) = 221643.84
Solera tecnificada con sistema técnico de canalizaciones para cableado, de tipo Extra, dispuestos con modulacion de densidad BAJA, de 180x180cm (3'25m2 por Nodo Equivalente*), dispuesto en solución singular aflorando solo el 50% de Nodos tresbolillo y con alimentaciones desde forjado inferior; supuesto forjado sensiblemente liso y horizontal; embebido en un doble relleno: base de doble plancha XPS-HD de 8cm, y final de mortero autonivelante de anhidrita ligera tipo Classic-Leger (5'6cm) con armado de refuerzo de Nodo, colocado sobre lamina de PVC; de 216mm de espesor nominal total (+pavimento), con p.p. de banda de dilatacion con paredes y soportes, listo para recibir el pavimento o solado (no incluido), cerrados los registros (Nodo) con tapa de obra, listo para abrir en el pavimento final los huecos de los Nodos y recibir los complementos de Nodo: de tapa o de tecnificación (medidos aparte), para cablear y para conexionar (no incluido); tipo Matrics de Sistemas Subway o equivalente; compuesta, de abajo a arriba, por:
A) P.P. Sistema de canalizaciones y cajas técnicas para el tendido y registro de cableado y el alojamiento de tomas eléctricas, de datos, alumbrado, etc.; formando retícula con modulación equivalente* señalada y según distribución en planos, formado por:
1) Canal (galería) para el tendido y registro de cableado eléctrico y de telecomunicaciones, construido en plástico PVC especial para material electrico, de tipo EXTRA, de sección rectangular de 160x109mm (140cm2 de capacidad), para su ensamble mediante cajas situadas en lo cruces,
2) Caja técnica y de unión de galerías (Nodo) para el registro del cableado y la instalación de las tomas y accesorios técnicos, construido en plástico ABS-PC especial para material electrico, de base cuadrada de dimensiones exteriores de 35x35x11cms, con esquinas interiores redondeadas y con radio de curvatura >7cm para el deslizamiento de los cables de tipo CPR, y dotada de boca superior cilíndirica con rosca interior M/135 para el anclaje de las tapas y accesorios del sistema; nivelada mediante 4 tornillos de acero, incluso fijación al forjado una vez replanteado. Con posible sustitución de la Caja por un Codo o una Brida según plano asociado. (descripción en Partida específica, aparte)
3) Tapa provisional de Nodo, de poliestireno o madera, de 150mm de diametro exterior y rosca inferior roscada M135 para fijación a boca de Nodo, a retirar en fase final de obra por la tapa definitiva.
B) Relleno base aligerado XPS-HD de doble plancha de 80mm nominales, colmatando el espacio entre canales del sistema técnico, formado por panel de poliestireno extruido conforme a norma UNE EN-13164, XPS, de alta densidad (35kg/m3) y baja fluencia tipo URSA-VII, de densidad de 150 kg/m3, resistencia a compresión según EN 826 de 700kPa, deformación bajo compresión según EN-1605 inferior al 5%, fluencia ante compresión de 250kPa del 2% a 50 años, reacción al fuego E según UNE EN-13501.1, conductividad térmica según EN 12667 / EN 12939 de 0'034W/mk; encajado rellenando los huecos entre canales; completamente colocado.
B1) Elementos auxiliares de relleno: Banda desolidarizante perimetral, consistente en la colocación de banda de foam de 5mm de espesor y de la altura de la solera, fijada a todo paramento y soporte estructural. En caso de limites en puertas o en su ausencia, la banda se colocará contra encofrado colocado por el contratista.
B3) Elementos auxiliares de Relleno, de lámina impermeable de pvc de 100micras colocado entre rellenos, con solape y encintado, con p.p. de recortes para paso de Nodos y encintado; completamente colocado.
C) Relleno capa de compresion de Ecomortero autonivelante de Mortero de Anhidrita tipo Classic-Leger de Anhydritec, o Agilia-A de Lafarge-Holcim o equivalente -sujeto a existencia de plantas de anhidrita en la zona, alternativa mortero de cemento- (norma UNE-EN 13813 equivalente) con caracteristicas mínimas C-24 F4, de 55mm de espesor nominal estimado, y reforzado sobre Nodos con armado de mallazo 10x10x5 en parrillas de 80x80cms (opcionalmente se podrá añadir armado general de reparto en cara inferior de capa de compresión); colocado con ayuda de testigos de nivel colocados cada 6m2 y nivelados mediante láser; incluido su suministro, vertido, aplicacio?n con regleado/alisado superficial por batido, previo pinchado desaireante de la masa, así como los medios auxiliares de bombeo y alisado.
Formando en conjunto una solera tecnificada terminada y con sus tapas de registro de Nodo de obra, lista para recibir el pavimento e instalar el cableado, las tapas finales y los accesorios técnicos especiales del sistema técnico (medidos aparte) según proyecto. En régimen de suministro y montaje en obra, medido por m2 de recinto completo según planos adjuntos al Estudio, sin descontar pilares, muros ni mochetas interiores o molduras y pilastras.
* "Nodo equivalente" es la suma correspondiente al total de "conectores", que comprende: cajas técnicas, codos y bridas; más la p.p. de canal que lleva asociado.

| Código | Ud | Descripción | Rendimiento | Precio | Importe |
|---|---|---|---|---|---|
| PN10.12.01 | m2 | Solera técnica Matrics#1.Anhidro e=25 cm 180x180 cm (19/10/2022) | 1 | 106.75 | 106.75 |
| PN10.12.02 | m2 | Armado de capa de compresión (19/10/2022) | 1 | 12.01 | 12.01 |
|  |  | Total |  |  | 118.76 |

| Medición | Uds. | Largo | Parcial |
|---|---|---|---|
| Planta acceso. Sala principal | 1 | 1812 | 1812.00 |
| Total |  |  | 1812 |

**10.14** m2 SOLERA TÉCNICA MATRICS#1 ANHIDRO e=8,5 cm 180x180 cm XPS + ANH (19/10/2022)
182 m2 × 110.28 (113.59 con costes indirectos) = 20673.38
Solera tecnificada con sistema técnico de canalizaciones para cableado, de tipo Ultraplano, dispuestos con modulacion 180x180cm (3'25m2 por Nodo Equivalente*), sobre capa nivelacion de forjado (incluida en partida aparte), embebido en un doble relleno: base de plancha XPS de alta densidad tipo URSA III), final de mortero autonivelante de anhidrita tipo Classic-Leger (5'5cm) armado de refuerzo de Nodo, colocado sobre lamina de PVC; de 85mm de espesor nominal total (+pavimento), con p.p. de banda de dilatacion con paredes y soportes, listo para recibir el pavimento o solado (no incluido), cerrados los registros (Nodo) con tapa de obra, listo para abrir en el pavimento final los huecos de los Nodos y recibir los complementos de Nodo: de tapa o de tecnificación (medidos aparte), para cablear y para conexionar (no incluido); tipo Matrics de Sistemas Subway o equivalente; compuesta, de abajo a arriba, por:
A) P.P. Sistema de canalizaciones y cajas técnicas para el tendido y registro de cableado y el alojamiento de tomas eléctricas, de datos, alumbrado, etc.; formando retícula con modulación equivalente* señalada y según distribución en planos, formado por:
1) Canal (galería) para el tendido y registro de cableado eléctrico y de telecomunicaciones, construido en plástico PVC especial para material electrico, Ultraplano, de sección rectangular de 160x25mm (39'5cm2 de capacidad) y doble tabique separador para la creación de 3 cámaras para el tendido segregado del cableado de electricidad y voz/datos (con posibilidad de reservar el tercero para futuras adiciones de cableado), para su ensamble mediante cajas situadas en lo cruces,
2) Caja técnica y de unión de galerías (Nodo) para el registro del cableado y la instalación de las tomas y accesorios técnicos, construido en plástico ABS-PC especial para material electrico, de base cuadrada de dimensiones exteriores de 35x35x3cms, con esquinas interiores redondeadas y con radio de curvatura >7cm para el deslizamiento de los cables de tipo CPR, y dotada de boca superior cilíndirica con rosca interior M/135 para el anclaje de las tapas y accesorios del sistema; nivelada mediante 4 tornillos de acero, incluso fijación al forjado una vez replanteado. Con posible sustitución de la Caja por un Codo o una Brida según plano asociado. (descripción en Partida específica, aparte)
3) Tapa provisional de Nodo, de poliestireno o madera, de 150mm de diametro exterior y rosca inferior roscada M135 para fijación a boca de Nodo, a retirar en fase final de obra por la tapa definitiva.
B) Relleno base aligerado XPS de 30mm nominales, colmatando el espacio entre canales del sistema técnico, formado por panel de poliestireno extruido tipo URSA-NIIIconforme a norma UNE EN-13164, XPS, de alta densidad (35kg/m3) y baja fluencia, densidad de 150 kg/m3, resistencia a compresión según EN 826 de 500kPa, deformación bajo compresión según EN-1605 inferior al 5%, fluencia ante compresión de 175kPa del 2% a 50 años, reacción al fuego E según UNE EN-13501.1, conductividad térmica según EN 12667 / EN 12939 de 0'034W/mk; encajado rellenando los huecos entre canales; completamente colocado.
B2) Elementos auxiliares de relleno: Banda desolidarizante perimetral, consistente en la colocación de banda de foam de 5mm de espesor y de la altura de la solera, fijada a todo paramento y soporte estructural. En caso de limites en puertas o en su ausencia, la banda se colocará contra encofrado colocado por el contratista.
C) Relleno capa de compresion de Ecomortero autonivelante de Mortero de Anhidrita tipo Classic-Leger de Anhydritec, o Agilia-A de Lafarge-Holcim o equivalente -sujeto a existencia de plantas de anhidrita en la zona, alternativa mortero de cemento- (norma UNE-EN 13813 equivalente) con caracteristicas mínimas C-24 F4, de 55mm de espesor nominal estimado, y reforzado, sobre Nodos con armado de mallazo 10x10x5 en parrillas de 80x80cms; colocado con ayuda de testigos de nivel colocados cada 6m2 y nivelados mediante láser; incluido su suministro, vertido, aplicacio?n con regleado/alisado superficial por batido, previo pinchado desaireante de la masa, así como los medios auxiliares de bombeo y alisado.
Formando en conjunto una solera tecnificada terminada y con sus tapas de registro de Nodo de obra, lista para recibir el pavimento e instalar el cableado, las tapas finales y los accesorios técnicos especiales del sistema técnico (medidos aparte) según proyecto. En régimen de suministro y montaje en obra, medido por m2 de recinto completo según planos adjuntos al Estudio, sin descontar pilares, muros ni mochetas interiores o molduras y pilastras
* "Nodo equivalente" es la suma correspondiente al total de "conectores", que comprende: cajas técnicas, codos y bridas; más la p.p. de canal que lleva asociado.

| Código | Ud | Descripción | Rendimiento | Precio | Importe |
|---|---|---|---|---|---|
| 10.13.01 | m2 | Solera técnica Matrics#1.Anhidro e=9,5 cm 180x180 cm (19/10/2022) | 1 | 78.06 | 78.06 |
| 10.13.02 | m2 | Relleno de nivelación de forjado tipo Excelio (19/10/2022) | 1.05 | 19.25 | 20.21 |
| PN10.12.02 | m2 | Armado de capa de compresión | 1 | 12.01 | 12.01 |
|  |  | Total |  |  | 110.28 |

| Medición | Uds. | Largo | Parcial |
|---|---|---|---|
| Planta baja. Local | 1 | 182 | 182.00 |
| Total |  |  | 182 |

**10.15** m2 SOLERA TÉCNICA MATRICS#1 ESPECIAL SUSPENDIDA PLATAFORMA ELEVABLE (19/10/2022)
659 m2 × 59.63 (61.42 con costes indirectos) = 40475.78
Formación de solera tecnificada de plataformas elevables con sistema técnico de canalizaciones para cableado, de tipo Matrics Special o equivalente, dispuestos con modulacion 180x180cm (3'25m2 por Nodo Equivalente*), colocado suspendido de la plataforma, directamente fijado a esta en su cara inferior (supuesta fijación a tablero de madera) y encajados en taladros de 140mm de diametro abiertos en dicho forjado de madera, perfectamente replanteados, listo para recibir el pavimento o solado (no incluido), cerrados los registros (Nodo) con tapa de obra, listo para abrir en el pavimento final los huecos de los Nodos y recibir los complementos de Nodo: de tapa o de tecnificación, para cablear y para conexionar (no incluido); tipo Matrics de Sistemas Subway o equivalente; compuesta, de abajo a arriba, por:
A) P.P. Sistema de canalizaciones y cajas técnicas para el tendido y registro de cableado y el alojamiento de tomas eléctricas, de datos, alumbrado, etc.; formando retícula con modulación equivalente* señalada y según distribución en planos, formado por:
A1) Canal (galería) para el tendido y registro de cableado eléctrico y de telecomunicaciones, construido en plástico PVC especial para material electrico, de tipo EXTRA, de sección rectangular de 160x109mm (140cm2 de capacidad), para su ensamble mediante cajas situadas en lo cruces,
A2) Caja técnica y de unión de galerías (Nodo) para el registro del cableado y la instalación de las tomas y accesorios técnicos, construido en plástico ABS-PC especial para material electrico, de base cuadrada de dimensiones exteriores de 35x35x11cms, con esquinas interiores redondeadas y con radio de curvatura >7cm para el deslizamiento de los cables de tipo CPR, y dotada de boca superior cilíndirica con rosca interior M/135 para el anclaje de las tapas y accesorios del sistema; nivelada mediante 4 tornillos de acero, incluso fijación al forjado una vez replanteado. Con posible sustitución de la Caja por un Codo o una Brida según plano asociado. (descripción en Partida específica, aparte)
A3) Tapa provisional de Nodo, de poliestireno o madera, de 150mm de diametro exterior y rosca inferior roscada M135 para fijación a boca de Nodo, a retirar en fase final de obra por la tapa definitiva.
Formando en conjunto (con la plataforma) una solera tecnificada terminada y con sus tapas de registro de Nodo de obra, lista para recibir el pavimento e instalar el cableado, las tapas finales y los accesorios técnicos especiales del sistema técnico según proyecto. En régimen de suministro y montaje en obra, medido por m2 de recinto completo según planos adjuntos al Estudio, sin descontar pilares, muros ni mochetas interiores o molduras y pilastras.
* "Nodo equivalente" es la suma correspondiente al total de "conectores", que comprende: cajas técnicas, codos y bridas; más la p.p. de canal que lleva asociado.

| Código | Ud | Descripción | Rendimiento | Precio | Importe |
|---|---|---|---|---|---|
| 10.14.01 | m2 | Solera técnica Matrics#1.Especial (suspendida) plataforma elevab (19/10/2022) | 1 | 59.63 | 59.63 |
|  |  | Total |  |  | 59.63 |

| Medición | Uds. | Largo | Parcial |
|---|---|---|---|
| Planta acceso. Plataforma | 1 | 659 | 659.00 |
| Total |  |  | 659 |

**10.16** u MECANIZADO DE PAVIMENTO ADOQUÍN ROBLE PARA TAPA SISTEMA MATRICS (19/10/2022)
216 u × 31.22 (32.16 con costes indirectos) = 6946.56
Mecanizado de pavimento para apertura-formación de hueco para tapa de caja técnica (nodo) de sistema de tecnificación STnE-Matrics, consistente en boca de 135mm y formación de rebaje circular de 11mm de profundidad y 150mm de diámetro; ejecutado in situ sobre la solera terminada y pavimentada supuesto material: blando; terminado, limpiado y listo para colocar tapas o para su entrega al contratista para su colocación en el pavimento.

| Código | Ud | Descripción | Rendimiento | Precio | Importe |
|---|---|---|---|---|---|
| PN10.15.01 | u | Apertura hueco circular in situ para tapa Nodo Matrics (19/10/2022) | 1 | 31.22 | 31.22 |
|  |  | Total |  |  | 31.22 |

| Medición | Uds. | Parcial |
|---|---|---|
| Planta acceso. Sala + Plataformas | 201 | 201.00 |
| Planta baja. Local | 15 | 15.00 |
| Total |  | 216 |

**10.17** u TAPA DE REGISTRO METÁLICA ACABADO ADOQUÍN ROBLE (19/10/2022)
160 u × 96.82 (99.72 con costes indirectos) = 15955.20
Tapa final de Nodo encajada sobre base contenedora dotada de junta de estanqueidad y de colocación roscada sobre la boca del Nodo; formada por base metalica de aluminio natural, dotada de rosca inferior de 135mm; con junta anular de goma-neopreno EPDM de 1mm de espesor; y acabado superior de disco del mismo material del pavimento, de Placa de madera entarugado, de 146mm de diámetro (material, en placas de 18x18cm de 8mm de espesor, rectificadas, a suministrar por el contratista); colocada en la boca de nodo, en régimen de suministro y colocación, de Matrics de Sistemas Subway o equivalente.

| Código | Ud | Descripción | Rendimiento | Precio | Importe |
|---|---|---|---|---|---|
| PN10.16.01 | u | Tapa de registro metálica Matrics para recibir solado (material; 19/10/2022) | 1 | 96.82 | 96.82 |
|  |  | Total |  |  | 96.82 |

**10.18** u TAPA TÉCNICA DE NODO SALIDA DE CABLES ABATIBLE (19/10/2022)
136 u × 65.84 (67.82 con costes indirectos) = 9223.52
Tapa de Nodo de salida de cables de ranura, con membrana de goma como cierre antipolvo, montada sobre aro de borde contenedor construido en polietileno PC-ABS negro de fijacion roscada M135 sobre borde de Nodo; consistente en tapa tipo sandwich con base de disco de acero inoxidable de 2mm de espesor, membrana de goma EPDM troquelada de 1mm de espesor, y acabado superior de disco de acabado ídem pavimento de 148mm de diametro y 7mm de espesor -discos base y final con recorte de ranura o de pasos de tubo corrugado (material de pavimento, en placas de 20x20cm y 7mm de espesor, a suministrar por el contratista)-; colocado por mero encaje roscado en la boca de nodo formada, con sellado de goma, en régimen de suministro y colocación, de Matrics de Sistemas Subway o equivalente.

| Código | Ud | Descripción | Rendimiento | Precio | Importe |
|---|---|---|---|---|---|
| PN10.17.01 | u | Tapa técnica salida cables abatible Matrics para recibir solado (material; 19/10/2022) | 1 | 65.84 | 65.84 |
|  |  | Total |  |  | 65.84 |

| Medición | Uds. | Parcial |
|---|---|---|
| Tapas para salidas inferiores | 79 | 79.00 |
| Planta acceso. Sala principal + Plataformas | 48 | 48.00 |
| Planta baja. Local | 9 | 9.00 |
| Total |  | 136 |

**10.19** u TECNIFICACIÓN NODO BAJO SUELO MIDRACK 2e (19/10/2022)
214 u × 77.8 (80.13 con costes indirectos) = 17147.82
Accesorio de Tecnificación de Nodo bajosuelo (para caja técnica tipo STEn), de tipo Portamecanismos MIDrack®, con el equipamiento señalado incluido, listo para conectar el cableado de fuerza y de datos -no incluido, a realizar por instalador. Conjunto compuesto por:
A) Nivelador soporte de aluminio roscado M135, dotado de tornillo prisionero M3 y tornillo+fasten de puesta a tierra.
B) Disco portamecanismos de acero pintado al horno, de 4mm de espesor, dotado de 4 huecos para mecanismos tipo Schuko doble de 45x45mm, para su fijación atornillada sobre el nivelador
C) Mecanismos que equipa: 2 bases de enchufe eléctrico con t.t. de 16A de Effapel, Legrand o equivalente, en módulo doble tipo Schuko 45x45mm; 2 de color blanco (para suministro normal) y 0 de color rojo (para suminiostro Red-Grupo)
Tipo Matrics de Subway o equivalente, en régimen de suministro, para montar en el Nodo. Conexionado no incluido.

| Código | Ud | Descripción | Rendimiento | Precio | Importe |
|---|---|---|---|---|---|
| PN10.18.01 | u | Tecnificación nodo bajo suelo tipo Midrack 2e 3 T.C. (material; 19/10/2022) | 1 | 77.8 | 77.80 |
|  |  | Total |  |  | 77.8 |

| Medición | Uds. | Parcial |
|---|---|---|
| Planta acceso. Sala + Plataformas | 199 | 199.00 |
| Planta baja. Local | 15 | 15.00 |
| Total |  | 214 |

**10.20** m2 PAVIMENTO ELEVADO DRENANTE EN DUCHAS (16/10/2022)
25.79 m2 × 30 (30.9 con costes indirectos) = 796.91
Suminiestro e instalación de pavimento elevado tipo celosía drenante para duchas, marca/modelo a aprobar por la Dirección de obra.

| Medición | Uds. | Largo | Parcial |
|---|---|---|---|
| Planta acceso: |  |  |  |
| Vestuarios. Duchas | 2 | 4.45 | 8.90 |
| Vestuarios. Duchas | 1 | 8.16 | 8.16 |
| Vestuarios. Duchas | 1 | 8.73 | 8.73 |
| Total |  |  | 25.79 |

**10.21** m ZÓCALO TUBO DE ALUMINIO 100x10 (20/06/2022)
228.83 m × 11.92 (12.28 con costes indirectos) = 2810.03
Zócalo de aluminio de líneas rectas de fácil instalación de tubo 100x10 mm con acabado en aluminio plata mate, recibido sobre soportes, i/alisado y limpieza. Accesorios de montaje de aluminio (esquinas y terminales). Materiales con marcado CE y DdP (Declaración de prestaciones) según Reglamento (UE) 305/2011.

| Código | Ud | Descripción | Rendimiento | Precio | Importe |
|---|---|---|---|---|---|
| O01OA030 | h | Oficial primera | 0.1 | 22 | 2.20 |
| O01OA070 | h | Peón ordinario | 0.01 | 19.71 | 0.20 |
| P08WB025 | m | Zócalo de aluminio 100x10 mm (material; 22/09/2022) | 1.05 | 8.57 | 9.00 |
| P08MA020 | kg | Adhesivo contacto | 0.1 | 5.16 | 0.52 |
|  |  | Total |  |  | 11.92 |

| Medición | Uds. | Largo | Ancho | Parcial |
|---|---|---|---|---|
| Planta baja: |  |  |  |  |
| Sala de reuniones | 1 | 28.12 |  | 28.12 |
| A deducir: puertas | -1 |  | 0.83 | -0.83 |
|  | -1 |  | 1.65 | -1.65 |
| Despachos | 4 | 14.64 |  | 58.56 |
| A deducir: mamparas | -3 |  | 2.74 | -8.22 |
|  | -1 |  | 2.16 | -2.16 |
| Office | 1 | 11.72 |  | 11.72 |
| A deducir: puertas | -2 |  | 0.83 | -1.66 |
| Oficina | 1 | 31.3 |  | 31.30 |
| A deducir: puertas | -2 |  | 1.65 | -3.30 |
|  | -1 |  | 0.83 | -0.83 |
| A deducir: mamparas | -3 |  | 2.74 | -8.22 |
|  | -1 |  | 2.16 | -2.16 |
| Camerinos de figuras | 3 | 11.65 |  | 34.95 |
| A deducir: puertas | -3 |  | 0.93 | -2.79 |
|  | -1 |  | 0.82 | -0.82 |
|  | -2 |  | 0.72 | -1.44 |
|  | -2 |  | 0.62 | -1.24 |
| Vestuarios | 1 | 32.68 |  | 32.68 |
|  | 1 | 32.07 |  | 32.07 |
| A deducir: puertas | -4 |  | 0.83 | -3.32 |
|  | -2 |  | 1.85 | -3.70 |
| Vestíbulo entrada | 1 | 29.56 |  | 29.56 |
| A deducir: puertas | -1 |  | 1.98 | -1.98 |
|  | -2 |  | 0.92 | -1.84 |
|  | -1 |  | 4.44 | -4.44 |
|  | -1 |  | 0.9 | -0.90 |
| A deducir: ascensor | -1 |  | 0.9 | -0.90 |
| ___ |  |  |  |  |
| Planta acceso: |  |  |  |  |
| Guardarrpa | 1 | 23.91 |  | 23.91 |
| A deducir: puertas | -2 |  | 0.82 | -1.64 |
| Total |  |  |  | 228.83 |

**10.22** m ENCINTADO ADOQUIN PLETINA ALUMINIO 10 mm (20/06/2022)
1146.03 m × 9.64 (9.93 con costes indirectos) = 11380.08
Instalación de encintado de pletina de aluminio maciza de 70x10 mm, con acabado anodizado lijado inox mate, con soporte a base de angulares de aluminio para unir a paramento. Incluso parte proporcional de pequeño material para el recibido.

| Código | Ud | Descripción | Rendimiento | Precio | Importe |
|---|---|---|---|---|---|
| O01OA030 | h | Oficial primera | 0.05 | 22 | 1.10 |
| O01OA070 | h | Peón ordinario | 0.05 | 19.71 | 0.99 |
| PN.AL7010 | m | Perfil aluminio anodizado natural 10x70 mm c/ soportes (material; 26/09/2022) | 1.05 | 7.14 | 7.50 |
| %PM0050 | % | Pequeño Material | 0.5 % | 9.59 | 0.05 |
|  |  | Total |  |  | 9.64 |

| Medición | Uds. | Largo | Parcial |
|---|---|---|---|
| Planta baja: |  |  |  |
| Local. Perímetro | 1 | 55.32 | 55.32 |
|  | 1 | 8.77 | 8.77 |
| Subtotal: Subtotal parcial |  |  | 64.09 |
| ___ |  |  |  |
| Planta accceso: |  |  |  |
| Sala polivalente. Plataformas foso | 6 | 52.26 | 313.56 |
| Sala polivalente. Plataforma graderío alto | 1 | 46.56 | 46.56 |
| Sala polivalente. Perímetro sala | 1 | 220.8 | 220.80 |
| Sala polivalente. Perímetro foso | 1 | 100.26 | 100.26 |
| Sala polivalente. Perímetro graderío alto | 1 | 46.56 | 46.56 |
| Sala polivalente. Particiones | 6 | 31.2 | 187.20 |
|  | 2 | 4.66 | 9.32 |
|  | 2 | 2.4 | 4.80 |
|  | 3 | 31.2 | 93.60 |
|  | 12 | 4.94 | 59.28 |
| Subtotal: Subtotal parcial |  |  | 1081.94 |
| Total |  |  | 1146.03 |

**10.23** m2 SOLADO BALDOSA HORMIGÓN BLANCO 60x60 cm REC. MORTERO (20/06/2022)
254.76 m2 × 69.92 (72.02 con costes indirectos) = 18347.82
Solado con baldosas prefabricadas de hormigón blanco de dimensiones 60x60x4 cm, recibidas con mortero de cemento CEM II/B-P 32,5 N y arena mezcla de miga y río (M-5), i/rejuntado con lechada de cemento blanco BL 22,5 X y limpieza. Medida la superficie realmente ejecutada. Según CTE DB-SUA-1, NTE-RSR-21, UNE-EN 13748-1:2005. Materiales con marcado CE y DdP (declaración de prestaciones) según Reglamento (UE) 305/2011.

| Código | Ud | Descripción | Rendimiento | Precio | Importe |
|---|---|---|---|---|---|
| O01OA030 | h | Oficial primera | 0.45 | 22 | 9.90 |
| O01OB100 | h | Ayudante solador alicatador | 0.45 | 20.49 | 9.22 |
| O01OA070 | h | Peón ordinario | 0.25 | 19.71 | 4.93 |
| PN.BALDHB6060 | m2 | Baldosa hormigón blanco 60x60 cm (material; 26/09/2022) | 1.05 | 42.1 | 44.21 |
| A02A160 | m3 | MORTERO CEMENTO M-5 C/MEZCLA RIO-MIGA | 0.02 | 76.43 | 1.53 |
| A01L090 | m3 | LECHADA CEMENTO BLANCO BL 22,5 X | 0.001 | 128.91 | 0.13 |
|  |  | Total |  |  | 69.92 |

| Medición | Uds. | Largo | Parcial |
|---|---|---|---|
| Planta acceso: |  |  |  |
| Pasos. Eje C-D | 5 | 4.32 | 21.60 |
| Pasos. Eje I-J | 7 | 22.68 | 158.76 |
| Pasos. Eje 3-4 | 1 | 24.72 | 24.72 |
|  | 1 | 12.48 | 12.48 |
| Pasos. Eje 17-18 | 1 | 12.48 | 12.48 |
|  | 1 | 24.72 | 24.72 |
| Total |  |  | 254.76 |

**10.24** m2 SOLADO BALDOSA HORMIGÓN BLANCO 60x60 cm s/ PLOTS (20/06/2022)
116.08 m2 × 136.36 (140.45 con costes indirectos) = 16303.44
Solado con baldosas prefabricadas de hormigón blanco de dimensiones 60x60x4 cm, colocadas sobre bastidor rígido de tubo de acero galvanizado 50x50x5 mm amorterado sobre plots regulables en altura, para una altura de cámara de entre 220 y 310 mm. Incluso formación de juntas en los límites de las paredes, pilares aislados, cambios de nivel, juntas estructurales, acabado y limpieza del paramento terminado. Superficie medida según documentación gráfica de proyecto. Según CTE DB-SUA (UNE 41901:2017 Ex), NTE-RSR, NTE-RSP y UNE-EN 12058:2005. Piezas de caliza y componentes del mortero con marcado CE y DdP (Declaración de prestaciones) según Reglamento (UE) 305/2011.

| Código | Ud | Descripción | Rendimiento | Precio | Importe |
|---|---|---|---|---|---|
| O01OB090 | h | Oficial solador alicatador | 0.875 | 22 | 19.25 |
| O01OB100 | h | Ayudante solador alicatador | 0.875 | 20.49 | 17.93 |
| PN.BALDHB6060 | m2 | Baldosa hormigón blanco 60x60 cm | 1.05 | 42.1 | 44.21 |
| P08DP070 | u | Plot suelo elevado regulable 220-310 mm | 2.8 | 3.82 | 10.70 |
| P13TT110 | m | Tubo cuadrado 50x50x5 mm galvanizado | 3.33 | 12.79 | 42.59 |
| A02A080 | m3 | MORTERO CEMENTO M-5 C/HORMIGONERA | 0.02 | 83.98 | 1.68 |
|  |  | Total |  |  | 136.36 |

| Medición | Uds. | Largo | Parcial |
|---|---|---|---|
| Planta acceso: |  |  |  |
| Pasos. Eje C-D | 5 | 18.32 | 91.60 |
| Pasos. Eje 3-4 | 1 | 12.24 | 12.24 |
| Pasos. Eje 17-18 | 1 | 12.24 | 12.24 |
| Total |  |  | 116.08 |

**10.25** m2 MORTERO AUTONIVELANTE ENDURECIMIENTO ULTRARRÁPIDO e=1-10 mm (20/06/2022)
1931.72 m2 × 15.65 (16.12 con costes indirectos) = 31139.33
Mortero autonivelante de endurecimiento ultrarrápido sobre forjados, soleras o pavimentos cerámicos para posterior colocación de tarimas o baldosas porcelánicas. Previa limpieza manual o mecánica de todo resto de material perjudicial, hasta obtener un soporte perfectamente limpio seco y sin restos de polvo, grasas o desencofrantes. Aplicación para corrección de desniveles entre 1 y 10 mm con llana metálica. Para un espesor medio de 10 mm y un rendimiento de 8 kg/m2. Producto con marcado CE y DdP (Declaración de prestaciones) según Reglamento (UE) 305/2011.

| Código | Ud | Descripción | Rendimiento | Precio | Importe |
|---|---|---|---|---|---|
| O01OA030 | h | Oficial primera | 0.1 | 22 | 2.20 |
| O01OA060 | h | Peón especializado | 0.1 | 20.06 | 2.01 |
| P01MEN090 | kg | Mortero cementoso autoniv. ultrarrápido C25-F7 A2fl (material; 26/09/2022) | 8 | 1.43 | 11.44 |
|  |  | Total |  |  | 15.65 |

| Medición | Uds. | Largo | Parcial |
|---|---|---|---|
| Igual med. Resina epoxi | 1 | 1325.16 | 1325.16 |
| Igual med. Linóleo | 1 | 245.85 | 245.85 |
| Igual med. Mosaico | 1 | 286.78 | 286.78 |
| Igual med. Felpudo | 1 | 73.93 | 73.93 |
| Total |  |  | 1931.72 |

**10.26** m2 RECRECIDO 3 cm MORTERO CT-C2,5 (20/06/2022)
163.76 m2 × 10.73 (11.05 con costes indirectos) = 1809.55
Recrecido en capa de limpieza y nivelación con mortero CT-C2,5 F-2 de cemento CEM II/B-P 32,5 N y arena de río (M-2,5) de 3 cm de espesor, maestreado, con marcado CE y DdP (Declaración de prestaciones) según Reglamento (UE) 305/2011, medido en superficie realmente ejecutada, conforme a la norma UNE-EN 13813:2014.

| Código | Ud | Descripción | Rendimiento | Precio | Importe |
|---|---|---|---|---|---|
| O01OA030 | h | Oficial primera | 0.16 | 22 | 3.52 |
| O01OA050 | h | Ayudante | 0.16 | 20.32 | 3.25 |
| P01MEN020 | t | Mortero recrecido CT-C2,5-F2 (material; 26/09/2022) | 0.018 | 219.74 | 3.96 |
|  |  | Total |  |  | 10.73 |

| Medición | Uds. | Largo | Parcial |
|---|---|---|---|
| Planta sótano: |  |  |  |
| Solado losas continuación |  |  |  |
| NCV 01. Meseta 01 | 1 | 10.33 | 10.33 |
| NCV 02. Meseta 01 | 1 | 11.07 | 11.07 |
| NCV 05. Meseta 01 | 1 | 12.56 | 12.56 |
| NCV 06. Meseta 01 | 1 | 12.59 | 12.59 |
| NCV 01. Zona de refugio | 1 | 9.71 | 9.71 |
| NCV 02. Zona de refugio | 1 | 9.71 | 9.71 |
| NCV Ascensores. V.I. | 1 | 8.28 | 8.28 |
| NCV Ascensores. Vestíbulo | 1 | 10.74 | 10.74 |
| NCV 05. Zona de refugio | 1 | 22.71 | 22.71 |
| Subtotal: Subtotal parcial |  |  | 107.70 |
| ___ |  |  |  |
| Planta baja: |  |  |  |
| Resina epoxi |  |  |  |
| Almacén 02 (contenedores) | 1 | 29.55 | 29.55 |
| Subtotal: Subtotal parcial |  |  | 29.55 |
| Solado losas continuación |  |  |  |
| NCV 01. V.I. | 1 | 3.76 | 3.76 |
| NCV 02. V.I. | 1 | 3.75 | 3.75 |
| NCV Ascensores. V.I. | 1 | 8.29 | 8.29 |
| NCV Ascensores. Vestíbulo | 1 | 10.71 | 10.71 |
| Subtotal: Subtotal parcial |  |  | 26.51 |
| Total |  |  | 163.76 |

**10.27** m2 RECRECIDO 5 cm MORTERO CT-C5 (20/06/2022)
1710.3 m2 × 15.6 (16.07 con costes indirectos) = 27484.52
Recrecido del soporte de pavimentos con mortero CT-C5 F-2 de cemento CEM II/B-P 32,5 N y arena de río (M-5) de 5 cm de espesor, con marcado CE y DdP (Declaración de prestaciones) según Reglamento (UE) 305/2011, maestreado, medido en superficie realmente ejecutada, conforme a la norma UNE-EN 13813:2014.

| Código | Ud | Descripción | Rendimiento | Precio | Importe |
|---|---|---|---|---|---|
| O01OA030 | h | Oficial primera | 0.17 | 22 | 3.74 |
| O01OA050 | h | Ayudante | 0.17 | 20.32 | 3.45 |
| P01MEN010 | t | Mortero recrecido (CT-C5-F2) (material; 26/09/2022) | 0.036 | 233.6 | 8.41 |
|  |  | Total |  |  | 15.6 |

| Medición | Uds. | Largo | Parcial |
|---|---|---|---|
| Planta baja: |  |  |  |
| Resina epoxi |  |  |  |
| Almacén 02 (contenedores) | 1 | 29.55 | 29.55 |
| Vestuarios | 1 | 41.99 | 41.99 |
| Vestuarios | 1 | 40.49 | 40.49 |
| Subtotal: Subtotal parcial |  |  | 112.03 |
| Linóleo |  |  |  |
| Camerino de figuras | 1 | 7.76 | 7.76 |
| Camerino de figuras | 1 | 7.76 | 7.76 |
| Camerino de figuras | 1 | 7.76 | 7.76 |
| Sala de reuniones | 1 | 46.76 | 46.76 |
| Despacho | 1 | 12.56 | 12.56 |
| Despacho | 1 | 12.56 | 12.56 |
| Despacho | 1 | 12.56 | 12.56 |
| Despacho | 1 | 12.15 | 12.15 |
| Office | 1 | 7.86 | 7.86 |
| Oficina | 1 | 49.62 | 49.62 |
| Vestíbulo | 1 | 37.11 | 37.11 |
| Subtotal: Subtotal parcial |  |  | 214.46 |
| Mosaico |  |  |  |
| Camerinos accesibles | 2 | 5.58 | 11.16 |
| Vestuarios | 1 | 21.63 | 21.63 |
| Vestuarios. Duchas | 2 | 4.45 | 8.90 |
| Vestuarios | 1 | 21.31 | 21.31 |
| Camerino de figuras. Accesible | 1 | 4.87 | 4.87 |
| Camerino de figuras | 1 | 2.89 | 2.89 |
|  | 1 | 2.21 | 2.21 |
| Camerino de figuras | 1 | 2.89 | 2.89 |
|  | 1 | 2.21 | 2.21 |
| Vestuarios. Duchas | 1 | 8.16 | 8.16 |
| Vestuarios. Aseos | 1 | 6.52 | 6.52 |
| Vestuarios. Duchas | 1 | 8.73 | 8.73 |
| Aseos oficinas | 1 | 8.92 | 8.92 |
| Aseo accesible | 1 | 5.53 | 5.53 |
| Aseos | 2 | 13.09 | 26.18 |
| Subtotal: Subtotal parcial |  |  | 142.11 |
| Felpudo |  |  |  |
| Vestíbulo de acceso | 1 | 28.57 | 28.57 |
| Subtotal: Subtotal parcial |  |  | 28.57 |
| ___ |  |  |  |
| Entreplanta instalaciones: |  |  |  |
| Resina epoxi |  |  |  |
| Climatizador 18 | 1 | 20.27 | 20.27 |
| Climatizador 19-25-20-21-22 | 5 | 20.88 | 104.40 |
| Climatizador 17 | 1 | 17.96 | 17.96 |
| Climatizador 1-3-5-7-9 | 5 | 18.5 | 92.50 |
| Instalaciones | 1 | 72.33 | 72.33 |
|  | 1 | 78.36 | 78.36 |
| Climatizador 11 | 1 | 17.96 | 17.96 |
| Climatizador 2-4-6-8-10 | 5 | 18.5 | 92.50 |
| Climatizador 23 | 1 | 19.19 | 19.19 |
| Climatizador 12-13-14-15-16 | 5 | 20.88 | 104.40 |
| Bajo trámex | 1 | 33.72 | 33.72 |
|  | 1 | 265.49 | 265.49 |
|  | 1 | 25.58 | 25.58 |
|  | 1 | 268.47 | 268.47 |
| Subtotal: Subtotal parcial |  |  | 1213.13 |
| Total |  |  | 1710.3 |

**10.28** m CHAPADO PELDAÑO PIEDRA CALIZA HUELLA 100x32x3 TABICA 100x17x2 cm (21/09/2022)
43.2 m × 85.04 (87.59 con costes indirectos) = 3783.89
Peldaño formado por huella de dimensiones 100x32x3 cm y tabica de 100x15x2 cm de piedra caliza; recibido con adhesivo especial para piezas de piedra natural MasterTile NTS 440 de Master Builders (clasificación C2TE según UNE-EN 12004-1:2017) mezclado con aditivo líquido MasterTile A 200 de Master Builders; incluso p.p. de repaso, rejuntando con mortero MasterTile CR 730 TIX de Master Builders (clasificación CE2 según UNE-EN 13888:2009) y limpieza; construido según NTE-RSR-19. Medido según la longitud de la arista de intersección entre huella y tabica. Conforme a CTE DB-SUA.

| Código | Ud | Descripción | Rendimiento | Precio | Importe |
|---|---|---|---|---|---|
| O01OB101 | h | Oficial marmolista | 0.35 | 22.63 | 7.92 |
| O01OB102 | h | Ayudante marmolista (mano de obra; 16/10/2022) | 0.35 | 21.81 | 7.63 |
| PN.PELDAÑOCAL | m | Chapado peldaño piedra caliza huella 100x32x3 tabica 100x15x2 (material; 16/10/2022) | 1 | 55 | 55.00 |
| A10B010 | m2 | ADHESIVO P/MÁRMOL-PIEDRA MASTERTILE NTS 440 + ADITIVO MASTERTILE (16/10/2022) | 0.7 | 9.65 | 6.76 |
| P01FJ110 | kg | Mortero epoxi juntas MasterTile CR 730 TIX (material; 16/10/2022) | 0.6 | 12.89 | 7.73 |
|  |  | Total |  |  | 85.04 |

| Medición | Uds. | Largo | Parcial |
|---|---|---|---|
| Planta de cubierta: |  |  |  |
| Acceso a terraza | 16 | 1.2 | 19.20 |
|  | 20 | 1.2 | 24.00 |
| Total |  |  | 43.2 |

## 11 CUBIERTAS (20/06/2022)
Importe: 802599.33

**11.01** m2 CUB. PLANA INV. TRANSIT. BICAPA + XPS 40 mm PARA PAVIMENTO ELEV (20/06/2022)
1079.94 m2 × 87.6 (90.23 con costes indirectos) = 97442.99
Cubierta plana invertida transitable, preparada para solar, constituida por: formación de pendientes mediante recrecido con mortero de cemento de 5-7 cm de espesor medio; lámina separadora de fieltro geotextil no tejido de fibra de poliéster de 150 gr/m2; lámina asfáltica a base de mástico de betún modificado (SBS) armado con fieltro de fibra de vidrio, de tipo LBM-30 FV, no adherida (flotante) salvo en puntos singulares y perímetros; y lámina asfáltica a base de mástico de betún modificado (SBS) armado con fieltro de poliéster reforzado, de tipo LBM-40-FP, adherida a la anterior lámina; capa separadora de fieltro geotextil no tejido de fibra de poliéster de 150 gr/m2; paneles de aislamiento térmico de poliestireno extruido (XPS) de 40 mm de espesor (Cond. Térmica: 0,036 W/m·K); capa separadora de fieltro geotextil no tejido de fibra de poliéster de 200 gr/m2; para disponer bases de tipo plot regulables en altura autonivelantes y montar pavimento elevado (no incluidos los plots ni el solado en el presente precio); i/p.p. de solapes y juntas. Según CTE DB-SI, CTE DB-HS-1 y NTE-QAT. Materiales con marcado CE y DdP (Declaración de prestaciones) según Reglamento (UE) 305/2011.

| Código | Ud | Descripción | Rendimiento | Precio | Importe |
|---|---|---|---|---|---|
| O01OA030 | h | Oficial primera | 0.167 | 22 | 3.67 |
| O01OA050 | h | Ayudante | 0.167 | 20.32 | 3.39 |
| O01OA070 | h | Peón ordinario | 0.167 | 19.71 | 3.29 |
| E09OP010 | m2 | MAESTRAS/TABICAS LADRILLO PARA FORMACIÓN DE PENDIENTES e=5-7 cm (28/06/2022) | 1 | 1.31 | 1.31 |
| E09OP020 | m2 | RECRECIDO FORMACIÓN PENDIENTES MORTERO CEMENTO e=5-7 cm (20/06/2022) | 1 | 11.23 | 11.23 |
| P06GL020 | m2 | Geotextil poliéster no tejido 150 gr/m2 (material; 28/06/2022) | 2.2 | 0.88 | 1.94 |
| P06BSN010 | m2 | Lámina betún modific. elastómero LBM-30 FV (SBS -20ºC) (material; 28/06/2022) | 1.1 | 6.27 | 6.90 |
| P06BSN040 | m2 | Lámina betún modific. elastómero LBM-40 FP (SBS -20ºC) (material; 28/06/2022) | 1.1 | 9.52 | 10.47 |
| P07TX600 | m2 | Panel XPS liso 40 mm resistencia compresión >300 kPa (material; 27/09/2022) | 1.05 | 13.42 | 14.09 |
| P06GL030 | m2 | Geotextil poliéster no tejido 200 gr/m2 | 1.1 | 1.05 | 1.16 |
| P06WA500 | u | Base soporte plot regulable altura autonivelante pavimento eleva (material; 28/06/2022) | 5 | 6.03 | 30.15 |
|  |  | Total |  |  | 87.6 |

| Medición | Uds. | Largo | Parcial |
|---|---|---|---|
| Planta acceso: |  |  |  |
| Deambulatorio Ejes A-C 3-8 | 1 | 324.15 | 324.15 |
| Deambulatorio Ejes A-C 11-19 | 1 | 526.31 | 526.31 |
| a deducir Alcorques | -10 | 7.44 | -74.40 |
| Pasos Eje C-D | 5 | 18.36 | 91.80 |
| Deambulatorio Ejes 2-3. Porche Chill Out | 1 | 75.49 | 75.49 |
| Deambulatorio Ejes 2-3 H-J | 1 | 56.55 | 56.55 |
| Paso Eje 3-4 H-I | 1 | 12.24 | 12.24 |
| Deambulatorio Ejes 18-19 C-E | 1 | 55.56 | 55.56 |
| Paso Eje 17-18 D-E | 1 | 12.24 | 12.24 |
| Subtotal: Subtotal parcial |  |  | 1079.94 |
| Total |  |  | 1079.94 |

**11.02** m2 CUBIERTA PLANA PARA VEHÍCULOS DANOSA TVH1 (20/06/2022)
992.77 m2 × 25.6 (26.37 con costes indirectos) = 26179.34
Cubierta plana transitable constituida por: CURIDAN®, lámina bituminosa de betún modificado con elastómeros SBS, con terminación en film plástico, con armadura de fieltro de fibra de vidrio, de 3 kg/m2, GLASDAN® 30 P ELAST adherida al soporte con soplete y lámina bituminosa de betún modificado con elastómeros SBS, de superficie no protegida acabada con geotextil, con armadura de fieltro de poliéster de gran gramaje, de 4,8 kg/m2, POLYDAN® 48 P PARKING adherida a la anterior con soplete; capa separadora formada por geotextil de poliéster DANOFELT® PY 200; listo para ejecutar capa de mortero u hormigón y superficie de rodadura. Incluye parte proporcional de: encuentros con paramentos elevando la impermeabilización 20 cm en la vertical sobre acabado de cubierta, formada por: imprimación bituminosa de base acuosa, 0,3 kg/m2, CURIDAN®; banda de refuerzo en peto con BANDA DE REFUERZO E 30 P ELAST y banda de terminación con lámina bituminosa, de superficie no protegida acabada con geotextil, con armadura de fieltro de poliéster de gran gramaje, de 4,8 kg/m2, POLYDAN® 48 P PARKING, ambas adheridas al soporte y entre sí con soplete acabado con zócalo de protección. Encuentros con sumideros formado por: imprimación bituminosa de base acuosa, 0,3 kg/m2, CURIDAN®; lámina bituminosa de adherencia, con terminación en film plástico, con armadura de fieltro de poliéster, de 4 kg/m2, ESTERDAN® 40 P ELAST; CAZOLETA DANOSA® prefabricada de EPDM del diámetro necesario soldada a la banda de adherencia. Junta de dilatación consistente en: imprimación bituminosa de base acuosa, 0,3 kg/ m2, CURIDAN®; fuelle inferior mediante lámina bituminosa de betún modificado con elastómeros SBS, con terminación en film plástico, con armadura de fieltro de poliéster, de 4 kg/m2, ESTERDAN® 40 P ELAST; relleno con cordón asfáltico JUNTODAN®; fuelle superior mediante lámina bituminosa de betún modificado con elastómeros SBS, de superficie no protegida acabada en geotextil, con armadura de fieltro de poliéster, de 4,8 kg/m2, POLYDAN® 48 P PARKING. Productos provistos de marcado CE europeo y sistema de impermeabilización certificado mediante Documento de Idoneidad Técnica (DIT) POLYDAN® TRÁFICO RODADO nº 569R/16. Puesta en obra conforme a DIT nº 569R/16 y norma UNE 104401. Medida la superficie realmente ejecutada. Acabado no incluido.

| Código | Ud | Descripción | Rendimiento | Precio | Importe |
|---|---|---|---|---|---|
| O01OA030 | h | Oficial primera | 0.17 | 22 | 3.74 |
| O01OA050 | h | Ayudante | 0.17 | 20.32 | 3.45 |
| P06BI011 | kg | Imprimación bituminosa CURIDAN® (material; 28/06/2022) | 0.3 | 2.02 | 0.61 |
| P06BSN011 | m2 | Lámina bituminosa GLASDAN® 30 P ELAST (material; 28/06/2022) | 1.1 | 4.39 | 4.83 |
| P06BSN061 | m2 | Lámina bituminosa POLYDAN® 48 P PARKING (material; 28/06/2022) | 1.1 | 9.87 | 10.86 |
| P06GL031 | m2 | Fieltro geotextil poliéster DANOFELT® PY 200 (material; 28/06/2022) | 1.1 | 0.59 | 0.65 |
| %PS0500 | % | Puntos singulares | 5 % | 24.14 | 1.21 |
| %MA0100 | % | Medios auxiliares | 1 % | 25.35 | 0.25 |
|  |  | Total |  |  | 25.6 |

| Medición | Uds. | Largo | Parcial |
|---|---|---|---|
| Planta acceso: |  |  |  |
| Pasos Ejes I-J | 7 | 18.36 | 128.52 |
| Deambulatorio Ejes J-K 2-18 | 1 | 591.3 | 591.30 |
| Deambulatorio Ejes 18-19. Porche Chill Out | 1 | 48.02 | 48.02 |
| Rampa | 1.003 | 196.56 | 197.15 |
|  | 1 | 27.78 | 27.78 |
| Total |  |  | 992.77 |

**11.03** m2 CUBIERTA PLANA AJARDINADA INTENSIVA DANOSA PRO7 (20/06/2022)
1806.11 m2 × 46.06 (47.44 con costes indirectos) = 85681.86
Cubierta plana ajardinada intensiva constituida por: imprimación bituminosa de base acuosa, 0,3 kg/m2, CURIDAN®, lámina bituminosa con mástico de formulación avanzada SBS de alta durabilidad, con terminación en film plástico, con armadura de fieltro de fibra de vidrio, de 3 kg/m², GLASDAN® PRO 30 P adherida al soporte con soplete lámina bituminosa con mástico de formulación avanzada SBS de alta durabilidad con tratamiento anti-raíz, de superficie autoprotegida por gránulo de pizarra, con armadura de fieltro de poliéster reforzado, de 5 kg/m², POLYDAN PRO 50/GP GREEN GARDEN, adherida a la anterior con soplete; capa separadora formada por geotextil de poliéster DANOFELT® PY 200; aislamiento térmico a base de paneles de poliestireno extruido DANOPREN® TR, de 40 mm de espesor total, con juntas perimetrales a media madera; capa separadora formada por geotextil de poliéster DANOFELT® PY 200; capa drenante y filtrante formada por lámina de polietileno con geotextil de polipropileno incorporado DANODREN® JARDÍN; listo para cubrir con sustrato vegetal y plantación intensiva. Incluye parte proporcional de: encuentros con paramentos elevando la impermeabilización 20 cm en la vertical sobre acabado de cubierta, formada por: imprimación bituminosa de base acuosa, 0,3 kg/m2, CURIDAN®; banda de refuerzo en peto con ESTERDAN 30 P ELAST y banda de terminación con lámina bituminosa con mástico de formulación avanzada SBS de alta durabilidad con tratamiento anti-raíz, de superficie autoprotegida por gránulo de pizarra, con armadura de fieltro de poliéster reforzado, de 5 kg/m², POLYDAN PRO 50/GP GREEN GARDEN, ambas adheridas al soporte y entre sí con soplete; perfil metálico DANOSA® fijado mecánicamente al paramento y cordón de sellado ELASTYDAN® PU 40 GRIS entre el paramento y el perfil metálico. Encuentros con sumideros formado por: imprimación bituminosa de base acuosa, 0,3 kg/m2, CURIDAN®; lámina bituminosa de adherencia, con terminación en film plástico, con armadura de fieltro de poliéster, de 4 kg/ m2, ESTERDAN® 40 P ELAST adherida al soporte; CAZOLETA DANOSA® prefabricada de EPDM del diámetro necesario soldada a la banda de adherencia y arqueta de registro de jardinería. Junta de dilatación consistente en: imprimación bituminosa de base acuosa, 0,3 kg/m2, CURIDAN®; fuelle inferior mediante lámina bituminosa de betún modificado con elastómeros SBS, con terminación en film plástico, con armadura de fieltro de poliéster, de 4 kg/m2, ESTERDAN® 40 P ELAST adherida al soporte; relleno con cordón asfáltico JUNTODAN®; fuelle superior mediante lámina bituminosa con mástico de formulación avanzada SBS de alta durabilidad con tratamiento anti-raíz, de superficie autoprotegida por gránulo de pizarra, con armadura de fieltro de poliéster reforzado, de 5 kg/m², POLYDAN PRO 50/GP GREEN GARDEN. Productos provistos de marcado CE europeo y sistema de impermeabilización certificado mediante Documento de Idoneidad Técnica (DIT) ESTERDAN® PENDIENTE CERO nº 550R/21. Puesta en obra conforme a DIT nº 550R/21 y norma UNE 104401. Medida la superficie realmente ejecutada. Acabado no incluido.

| Código | Ud | Descripción | Rendimiento | Precio | Importe |
|---|---|---|---|---|---|
| O01OA030 | h | Oficial primera | 0.17 | 22 | 3.74 |
| O01OA050 | h | Ayudante | 0.17 | 20.32 | 3.45 |
| P06BI011 | kg | Imprimación bituminosa CURIDAN® | 0.3 | 2.02 | 0.61 |
| P06BSN015 | m2 | Lámina bituminosa GLASDAN® PRO 30 P (material; 28/06/2022) | 1.1 | 5.74 | 6.31 |
| P06BSA121 | m2 | Lámina bituminosa POLYDAN® PRO 50/GP GREEN GARDEN (material; 28/06/2022) | 1.1 | 11.33 | 12.46 |
| P06GL031 | m2 | Fieltro geotextil poliéster DANOFELT® PY 200 | 2.2 | 0.59 | 1.30 |
| P07TX021 | m2 | Panel de poliestireno extruido DANOPREN TR 40 (material; 27/09/2022) | 1.02 | 9.31 | 9.50 |
| P06D051 | m2 | Lámina drenante DANODREN® JARDÍN (material; 28/06/2022) | 1.1 | 5.51 | 6.06 |
| %PS0500 | % | Puntos singulares | 5 % | 43.43 | 2.17 |
| %MA0100 | % | Medios auxiliares | 1 % | 45.60 | 0.46 |
|  |  | Total |  |  | 46.06 |

| Medición | Uds. | Largo | Ancho | Alto | Parcial |
|---|---|---|---|---|---|
| Techo planta sótano: |  |  |  |  |  |
| Techo aparcamiento ejes 1-4 | 1 | 74.1 |  |  | 74.10 |
| Techo aparcamiento ejes 12-20 | 1 | 464.41 |  |  | 464.41 |
| ___ |  |  |  |  |  |
| Planta acceso: |  |  |  |  |  |
| Alcorques. Fondo vaso | 10 | 11.1 | 3.55 |  | 394.05 |
| Alcorques. Laterales vaso | 20 | 11.1 |  | 0.92 | 204.24 |
|  | 20 |  | 3.55 | 0.92 | 65.32 |
| Alcorques. Cota superior vaso | 10 | 11.1 | 3.55 |  | 394.05 |
| a deducir alcorques | -10 | 6.2 | 1.2 |  | -74.40 |
| Alcorques. Perímetro | 10 | 14.8 |  | 0.43 | 63.64 |
| ___ |  |  |  |  |  |
| Jardineras eje A | 1 | 10.6 |  | 1.3 | 13.78 |
|  | 1 | 2.61 |  |  | 2.61 |
|  | 1 | 32 |  | 1.3 | 41.60 |
|  | 1 | 8.5 |  |  | 8.50 |
|  | 1 | 55.8 |  | 1.3 | 72.54 |
|  | 1 | 15.04 |  |  | 15.04 |
| Jardinera eje A-19 | 1 | 42.5 |  | 1.3 | 55.25 |
|  | 1 | 11.38 |  |  | 11.38 |
| Total |  |  |  |  | 1806.11 |

**11.04** m2 CUBIERTA PLANA AJARDINADA EXTENSIVA DANOSA PRO8 (XPS 120) (20/06/2022)
703.7 m2 × 71.31 (73.45 con costes indirectos) = 51686.77
Cubierta plana ajardinada intensiva constituida por: imprimación bituminosa de base acuosa, 0,3 kg/m2, CURIDAN®, lámina bituminosa con mástico de formulación avanzada SBS de alta durabilidad, con terminación en film plástico, con armadura de fieltro de fibra de vidrio, de 3 kg/m², GLASDAN® PRO 30 P adherida al soporte con soplete lámina bituminosa con mástico de formulación avanzada SBS de alta durabilidad con tratamiento anti-raíz, de superficie autoprotegida por gránulo de pizarra, con armadura de fieltro de poliéster reforzado, de 5 kg/m², POLYDAN PRO 50/GP GREEN GARDEN, adherida a la anterior con soplete; capa separadora formada por geotextil de poliéster DANOFELT® PY 200; aislamiento térmico a base de paneles de poliestireno extruido DANOPREN® TR, de 120 mm de espesor total, con juntas perimetrales a media madera; capa separadora formada por geotextil de poliéster DANOFELT® PY 200; capa drenante y filtrante formada por lámina de polietileno con geotextil de polipropileno incorporado DANODREN® R-20; listo para cubrir con sustrato vegetal y plantación extensiva (no incluidas en el presente precio). Incluye parte proporcional de: encuentros con paramentos elevando la impermeabilización 20 cm en la vertical sobre acabado de cubierta, formada por: imprimación bituminosa de base acuosa, 0,3 kg/m2, CURIDAN®; banda de refuerzo en peto con ESTERDAN 30 P ELAST y banda de terminación con lámina bituminosa con mástico de formulación avanzada SBS de alta durabilidad con tratamiento anti-raíz, de superficie autoprotegida por gránulo de pizarra, con armadura de fieltro de poliéster reforzado, de 5 kg/m², POLYDAN PRO 50/GP GREEN GARDEN, ambas adheridas al soporte y entre sí con soplete; perfil metálico DANOSA® fijado mecánicamente al paramento y cordón de sellado ELASTYDAN® PU 40 GRIS entre el paramento y el perfil metálico. Encuentros con sumideros formado por: imprimación bituminosa de base acuosa, 0,3 kg/m2, CURIDAN®; lámina bituminosa de adherencia, con terminación en film plástico, con armadura de fieltro de poliéster, de 4 kg/ m2, ESTERDAN® 40 P ELAST adherida al soporte; CAZOLETA DANOSA® prefabricada de EPDM del diámetro necesario soldada a la banda de adherencia y arqueta de registro de jardinería. Junta de dilatación consistente en: imprimación bituminosa de base acuosa, 0,3 kg/m2, CURIDAN®; fuelle inferior mediante lámina bituminosa de betún modificado con elastómeros SBS, con terminación en film plástico, con armadura de fieltro de poliéster, de 4 kg/m2, ESTERDAN® 40 P ELAST adherida al soporte; relleno con cordón asfáltico JUNTODAN®; fuelle superior mediante lámina bituminosa con mástico de formulación avanzada SBS de alta durabilidad con tratamiento anti-raíz, de superficie autoprotegida por gránulo de pizarra, con armadura de fieltro de poliéster reforzado, de 5 kg/m², POLYDAN PRO 50/GP GREEN GARDEN. Productos provistos de marcado CE europeo y sistema de impermeabilización certificado mediante Documento de Idoneidad Técnica (DIT) ESTERDAN® PENDIENTE CERO nº 550R/21. Puesta en obra conforme a DIT nº 550R/21 y norma UNE 104401. Medida la superficie realmente ejecutada. Acabado no incluido.

| Código | Ud | Descripción | Rendimiento | Precio | Importe |
|---|---|---|---|---|---|
| O01OA030 | h | Oficial primera | 0.17 | 22 | 3.74 |
| O01OA050 | h | Ayudante | 0.17 | 20.32 | 3.45 |
| P06BI011 | kg | Imprimación bituminosa CURIDAN® | 0.3 | 2.02 | 0.61 |
| P06BSN015 | m2 | Lámina bituminosa GLASDAN® PRO 30 P | 1.1 | 5.74 | 6.31 |
| P06BSA121 | m2 | Lámina bituminosa POLYDAN® PRO 50/GP GREEN GARDEN | 1.1 | 11.33 | 12.46 |
| P06GL031 | m2 | Fieltro geotextil poliéster DANOFELT® PY 200 | 3.3 | 0.59 | 1.95 |
| P07TX810 | m2 | Panel XPS liso 120 mm resistencia compresión >500 kPa | 1.02 | 28.86 | 29.44 |
| P06D031 | m2 | Lámina drenante DANODREN® R-20 (material; 28/06/2022) | 1.1 | 8.44 | 9.28 |
| %PS0500 | % | Puntos singulares | 5 % | 67.24 | 3.36 |
| %MA0100 | % | Medios auxiliares | 1 % | 70.60 | 0.71 |
|  |  | Total |  |  | 71.31 |

| Medición | Uds. | Largo | Parcial |
|---|---|---|---|
| Planta cubierta: |  |  |  |
| Chill Out Ejes 2-3 | 1 | 249.8 | 249.80 |
| Control | 1 | 234.63 | 234.63 |
| Chill Out Ejes 18-19 | 1 | 219.27 | 219.27 |
| Total |  |  | 703.7 |

**11.05** m2 CUBIERTA INV. CULT. EXT. C/MEMB. LIQUIDA CALIENTE e=2,2 mm SIKA (20/06/2022)
338.89 m2 × 68.82 (70.88 con costes indirectos) = 24020.52
Solución para cubierta ajardinada transitable para cultivo extensivo (hierbas, musgo, etc) en posición invertida con membrana líquida de proyección en caliente mediante la aplicación de una imprimación a base de poliurea de dos componentes Sika® Concrete Primer, aplicado con brocha o rodillo con un consumo de 0.3 a 0.5 kg/m2. El soporte para recibir esta imprimación debe tener unas resistencias mínimas de 25 N/mm2 a compresión y de 1.5 N/mm2 a tracción, posteriormente una capa impermeabilizante a base de poliuretano bicomponente líquido sin disolventes, de rápida polimerización, mediante proyección mecánica a alta presión, Sikalastic® 851 R color gris oscuro con un consumo aprox. de 2,2 kg/m2, suministro y colocación de una capa separadora a base de fieltro sintético geotextil de filamentos de polipropileno punzonado y ligado por termo presión, con una dotación de 300 gr/m2, Sarnafelt® A 300, colocación de capa de aislamiento a base de XPS 40 mm, suministro y colocación de manto filtrante Sarnavent Aquadrain 550 y capa de protección a base de sustrato universal para plantación de al menos 80 mm de espesor medio y plantación, no incluido en el precio. Soporte de hormigón (no incluido en el precio). Siguiendo las indicaciones de la Hoja Técnica del producto, incluyendo suministro de materiales, aplicación, medios auxiliares y eliminación de residuos al vertedero. Cumple los requisitos CTE.

| Código | Ud | Descripción | Rendimiento | Precio | Importe |
|---|---|---|---|---|---|
| O01OA030 | h | Oficial primera | 0.22 | 22 | 4.84 |
| O01OA050 | h | Ayudante | 0.15 | 20.32 | 3.05 |
| P06SI0fa | kg | Membrana líquida imperm. bicomponente de poliuretano híbrido Sik (material; 28/06/2022) | 2.2 | 14.42 | 31.72 |
| P07TX0a | m2 | Placa de aislamiento térmico XPS, e=40 mm RC200 de Sika (material; 28/06/2022) | 1.25 | 4.63 | 5.79 |
| P06GP091 | m2 | Geotextil poliéster no tejido SarnaFelt A 300 de 300 gr/m2 (material; 28/06/2022) | 1.15 | 1.91 | 2.20 |
| P06D065 | m2 | Manto drenante para cubiertas ajardinadas Sarnavent Aquadrain 55 (material; 28/06/2022) | 1.15 | 7.23 | 8.31 |
| P06SI303 | kg | Imprimación bicomponente Sikalastic Concrete Primer para mejor a (material; 28/06/2022) | 0.4 | 32.27 | 12.91 |
|  |  | Total |  |  | 68.82 |

| Medición | Uds. | Largo | Alto | Parcial |
|---|---|---|---|---|
| Planta acceso: |  |  |  |  |
| Jardineras Eje J-K. Fondo | 1 | 35.15 |  | 35.15 |
|  | 1 | 23.48 |  | 23.48 |
| Jardineras Eje J-K. Alzado | 1 | 128.92 | 1.3 | 167.60 |
|  | 1 | 86.66 | 1.3 | 112.66 |
| Total |  |  |  | 338.89 |

**11.06** m2 MAESTRAS/TABICAS LADRILLO PARA FORMACIÓN DE PENDIENTES e=5-7 cm (20/06/2022)
3018.74 m2 × 1.31 (1.35 con costes indirectos) = 4075.30
Formación de maestras/tabicas para formación de pendientes en cubiertas planas o similares, con una altura media de 5-7 cm. Realizadas con fábrica de ladrillo perforado de 1/2 pie recibidos con mortero de cemento M-5 elaborado en obra; con repercusión de las mismas por m2 de cubierta ejecutada. Totalmente terminadas; i/p.p. de replanteo, nivelado, aplomado, roturas, mermas y enjarjes. Según UNE-EN 771-1:2011+A1:2016, UNE-EN 998-2:2018, CTE DB-HS-1 y NTE-QTT. Materiales con marcado CE y DdP (Declaración de prestaciones) según Reglamento (UE) 305/2011.

| Código | Ud | Descripción | Rendimiento | Precio | Importe |
|---|---|---|---|---|---|
| O01OA030 | h | Oficial primera | 0.026 | 22 | 0.57 |
| O01OA050 | h | Ayudante | 0.026 | 20.32 | 0.53 |
| P01LT040 | mu | Ladrillo perforado tosco 24x11,5x7 cm (material; 29/06/2022) | 0.001 | 87.82 | 0.09 |
| A02A020 | m3 | MORTERO CEMENTO M-5 AMASADO A MANO (20/06/2022) | 0.001 | 108.77 | 0.11 |
| %PM0100 | % | Pequeño material | 1 % | 1.30 | 0.01 |
|  |  | Total |  |  | 1.31 |

| Medición | Uds. | Largo | Ancho | Parcial |
|---|---|---|---|---|
| CUBIERTA PLANA PARA VEHÍCULOS DANOSA TVH1 |  |  |  |  |
| Planta acceso: |  |  |  |  |
| Pasos Ejes I-J | 7 | 18.36 |  | 128.52 |
| Deambulatorio Ejes J-K 2-18 | 1 | 591.3 |  | 591.30 |
| Deambulatorio Ejes 18-19. Porche Chill Out | 1 | 48.02 |  | 48.02 |
| Rampa | 1 | 27.78 |  | 27.78 |
| Subtotal: Subtotal parcial |  |  |  | 795.62 |
| ___ |  |  |  |  |
| CUBIERTA PLANA AJARDINADA INTENSIVA DANOSA PRO7 |  |  |  |  |
| Planta acceso: |  |  |  |  |
| Techo aparcamiento ejes 1-4 | 1 | 74.1 |  | 74.10 |
| Techo aparcamiento ejes 12-20 | 1 | 464.41 |  | 464.41 |
| Alcorques. Fondo vaso | 10 | 11.7 | 3.55 | 415.35 |
| Subtotal: Subtotal parcial |  |  |  | 953.86 |
| ___ |  |  |  |  |
| CUBIERTA PLANA AJARDINADA EXTENSIVA |  |  |  |  |
| Planta cubierta: |  |  |  |  |
| Chill Out Ejes 2-3 | 1 | 249.8 |  | 249.80 |
| Control | 1 | 234.63 |  | 234.63 |
| Chill Out Ejes 18-19 | 1 | 219.27 |  | 219.27 |
| Subtotal: Subtotal parcial |  |  |  | 703.70 |
| ___ |  |  |  |  |
| JARDINERAS PODIUM: |  |  |  |  |
| Planta acceso: |  |  |  |  |
| Jardineras eje A | 1 | 2.61 |  | 2.61 |
|  | 1 | 8.5 |  | 8.50 |
|  | 1 | 15.04 |  | 15.04 |
| Jardinera eje A-19 | 1 | 11.38 |  | 11.38 |
| Jardineras Eje J-K. Fondo | 1 | 35.15 |  | 35.15 |
|  | 1 | 20.76 |  | 20.76 |
| Subtotal: Subtotal parcial |  |  |  | 93.44 |
| ___ |  |  |  |  |
| CUBIERTA PLANA INVERTIDA TRANSITABLE USO PÚBLICO/PRIVADO DANOSA |  |  |  |  |
| Planta cubierta: |  |  |  |  |
| Cubierta ejes 03-04 | 1 | 74.29 |  | 74.29 |
| Patios de instalaciones ejes 05-06 | 2 | 9.41 |  | 18.82 |
| Patios de instalaciones ejes 07-08 | 2 | 9.41 |  | 18.82 |
| Patios de instalaciones ejes 09-10 | 2 | 9.41 |  | 18.82 |
| Patios de instalaciones ejes 11-12 | 2 | 9.41 |  | 18.82 |
| Patios de instalaciones ejes 13-14 | 2 | 9.41 |  | 18.82 |
| Subtotal: Subtotal parcial |  |  |  | 168.39 |
| ___ |  |  |  |  |
| CUBIERTA PLANA TRANSITABLE USO PRIVADO DANOSA TPC2 |  |  |  |  |
| Rampa accesible: |  |  |  |  |
| Rampa accesible + mesetas | 1 | 206.88 |  | 206.88 |
| Terraza: |  |  |  |  |
| Meseta +9,80 | 1 | 3.44 |  | 3.44 |
| Meseta +12,44 | 1 | 6.89 |  | 6.89 |
| Meseta +9,80 | 1 | 10.85 |  | 10.85 |
| Peto rampa: paramento horizontal | 1 | 14.12 |  | 14.12 |
| Cubierta sobre climatizadoras | 1 | 42.02 |  | 42.02 |
| Casetón ascensor | 1 | 6.89 |  | 6.89 |
| Acceso desde ascensor | 1 | 12.64 |  | 12.64 |
| Subtotal: Subtotal parcial |  |  |  | 303.73 |
| Total |  |  |  | 3018.74 |

**11.07** m2 RECRECIDO FORMACIÓN PENDIENTES MORTERO CEMENTO e=5-7 cm (20/06/2022)
3018.74 m2 × 11.23 (11.57 con costes indirectos) = 34926.82
Recrecido para formación de pendientes en cubiertas planas o similares, realizado con mortero de cemento y arena de río con dosificación 1:6 (M-5), con un espesor medio de 5-7 cm. Totalmente terminado, medido sobre superficie de cubierta en horizontal; incluyendo p.p. de ejecución de escocia perimetral, vertido, nivelado y medios auxiliares (excepto elevación y transporte). Según UNE-EN 998-2:2018, CTE DB-HS-1 y NTE-QTT. Materiales con marcado CE y DdP (Declaración de prestaciones) según Reglamento (UE) 305/2011.

| Código | Ud | Descripción | Rendimiento | Precio | Importe |
|---|---|---|---|---|---|
| O01OA030 | h | Oficial primera | 0.095 | 22 | 2.09 |
| O01OA050 | h | Ayudante | 0.095 | 20.32 | 1.93 |
| A02A120 | m3 | MORTERO CEMENTO M-5 C/HORMIGONERA BOMBEADO (20/06/2022) | 0.07 | 99.86 | 6.99 |
| %PM0200 | % | Pequeño Material | 2 % | 11.01 | 0.22 |
|  |  | Total |  |  | 11.23 |

| Medición | Uds. | Largo | Ancho | Parcial |
|---|---|---|---|---|
| CUBIERTA PLANA PARA VEHÍCULOS DANOSA TVH1 |  |  |  |  |
| Planta acceso: |  |  |  |  |
| Pasos Ejes I-J | 7 | 18.36 |  | 128.52 |
| Deambulatorio Ejes J-K 2-18 | 1 | 591.3 |  | 591.30 |
| Deambulatorio Ejes 18-19. Porche Chill Out | 1 | 48.02 |  | 48.02 |
| Rampa | 1 | 27.78 |  | 27.78 |
| Subtotal: Subtotal parcial |  |  |  | 795.62 |
| ___ |  |  |  |  |
| CUBIERTA PLANA AJARDINADA INTENSIVA DANOSA PRO7 |  |  |  |  |
| Planta acceso: |  |  |  |  |
| Techo aparcamiento ejes 1-4 | 1 | 74.1 |  | 74.10 |
| Techo aparcamiento ejes 12-20 | 1 | 464.41 |  | 464.41 |
| Alcorques. Fondo vaso | 10 | 11.7 | 3.55 | 415.35 |
| Subtotal: Subtotal parcial |  |  |  | 953.86 |
| ___ |  |  |  |  |
| CUBIERTA PLANA AJARDINADA EXTENSIVA |  |  |  |  |
| Planta cubierta: |  |  |  |  |
| Chill Out Ejes 2-3 | 1 | 249.8 |  | 249.80 |
| Control | 1 | 234.63 |  | 234.63 |
| Chill Out Ejes 18-19 | 1 | 219.27 |  | 219.27 |
| Subtotal: Subtotal parcial |  |  |  | 703.70 |
| ___ |  |  |  |  |
| JARDINERAS PODIUM: |  |  |  |  |
| Planta acceso: |  |  |  |  |
| Jardineras eje A | 1 | 2.61 |  | 2.61 |
|  | 1 | 8.5 |  | 8.50 |
|  | 1 | 15.04 |  | 15.04 |
| Jardinera eje A-19 | 1 | 11.38 |  | 11.38 |
| Jardineras Eje J-K. Fondo | 1 | 35.15 |  | 35.15 |
|  | 1 | 20.76 |  | 20.76 |
| Subtotal: Subtotal parcial |  |  |  | 93.44 |
| ___ |  |  |  |  |
| CUBIERTA PLANA INVERTIDA TRANSITABLE USO PÚBLICO/PRIVADO DANOSA |  |  |  |  |
| Planta cubierta: |  |  |  |  |
| Cubierta ejes 03-04 | 1 | 74.29 |  | 74.29 |
| Patios de instalaciones ejes 05-06 | 2 | 9.41 |  | 18.82 |
| Patios de instalaciones ejes 07-08 | 2 | 9.41 |  | 18.82 |
| Patios de instalaciones ejes 09-10 | 2 | 9.41 |  | 18.82 |
| Patios de instalaciones ejes 11-12 | 2 | 9.41 |  | 18.82 |
| Patios de instalaciones ejes 13-14 | 2 | 9.41 |  | 18.82 |
| Subtotal: Subtotal parcial |  |  |  | 168.39 |
| ___ |  |  |  |  |
| CUBIERTA PLANA TRANSITABLE USO PRIVADO DANOSA TPC2 |  |  |  |  |
| Rampa accesible: |  |  |  |  |
| Rampa accesible + mesetas | 1 | 206.88 |  | 206.88 |
| Terraza: |  |  |  |  |
| Meseta +9,80 | 1 | 3.44 |  | 3.44 |
| Meseta +12,44 | 1 | 6.89 |  | 6.89 |
| Meseta +9,80 | 1 | 10.85 |  | 10.85 |
| Peto rampa: paramento horizontal | 1 | 14.12 |  | 14.12 |
| Cubierta sobre climatizadoras | 1 | 42.02 |  | 42.02 |
| Casetón ascensor | 1 | 6.89 |  | 6.89 |
| Acceso desde ascensor | 1 | 12.64 |  | 12.64 |
| Subtotal: Subtotal parcial |  |  |  | 303.73 |
| Total |  |  |  | 3018.74 |

**11.08** m2 CUBIERTA PLANA INVERTIDA TRANSITABLE USO PÚBLICO/PRIVADO DANOSA (20/06/2022)
1192.23 m2 × 48.64 (50.1 con costes indirectos) = 59730.72
Cubierta plana invertida transitable constituida por: imprimación bituminosa de base acuosa, 0,3 kg/m2, CURIDAN®, lámina bituminosa con mástico de formulación avanzada SBS de alta durabilidad, con terminación en film plástico, con armadura de fieltro de fibra de vidrio, de 3 kg/m², GLASDAN® PRO 30 P adherida al soporte con soplete y lámina bituminosa con mástico de formulación avanzada SBS de alta durabilidad, con terminación en film plástico, con armadura de fieltro de poliéster reforzado de gran gramaje, de 4,8 kg/m², POLYDAN® PRO 48 P adherida a la anterior con soplete; capa separadora formada por geotextil de poliéster DANOFELT® PY 200; aislamiento térmico a base de paneles de poliestireno extruido DANOPREN® TR, de 80 mm de espesor total, con juntas perimetrales a media madera; capa separadora formada por geotextil de poliéster DANOFELT® PY 300; listo para ejecutar el pavimento.
Incluye parte proporcional de: encuentros con paramentos elevando la impermeabilización 20 cm en la vertical sobre acabado de cubierta, formada por: imprimación bituminosa de base acuosa, 0,3 kg/m², CURIDAN®; banda de refuerzo en peto con BANDA DE REFUERZO E 30 P ELAST y banda de terminación con lámina bituminosa, autoprotegida con gránulo de pizarra, con armadura de fieltro de poliéster reforzado, de 5 kg/m², POLYDAN PRO 50/GP, ambas adheridas al soporte y entre sí con soplete acabado con zócalo de protección. Encuentros con sumideros formado por imprimación bituminosa de base acuosa, 0,3 kg/m², CURIDAN®; Encuentros con sumideros formado por: lámina bituminosa de adherencia, con terminación en film plástico, con armadura de fieltro de poliéster, de 4 kg/m2, ESTERDAN® 40 P ELAST adherida al soporte; CAZOLETA DANOSA® prefabricada de EPDM del diámetro necesario soldada a la banda de adherencia. Junta de dilatación consistente en: fuelle inferior mediante lámina bituminosa de betún modificado con elastómeros SBS, de superficie no protegida, con armadura de fieltro de poliéster, de 4 kg/m2, ESTERDAN® 40 P ELAST adherida al soporte; relleno con cordón asfáltico JUNTODAN®; fuelle superior mediante lámina bituminosa con mástico de formulación avanzada SBS de alta durabilidad, con terminación en film plástico, con armadura de fieltro de poliéster de gran gramaje, de 4,8 kg/m², POLYDAN® PRO 48 P. Productos provistos de marcado CE europeo y sistema de impermeabilización certificado mediante Documento de Idoneidad Técnica (DIT) ESTERDAN® PENDIENTE CERO nº 550R/21. Puesta en obra conforme a DIT nº 550R/21 y norma UNE 104401. Acabado no incluido.

| Código | Ud | Descripción | Rendimiento | Precio | Importe |
|---|---|---|---|---|---|
| O01OA030 | h | Oficial primera | 0.17 | 22 | 3.740 |
| O01OA050 | h | Ayudante | 0.17 | 20.32 | 3.454 |
| P06BI011 | kg | Imprimación bituminosa CURIDAN® | 0.3 | 2.02 | 0.606 |
| P06BSN015 | m2 | Lámina bituminosa GLASDAN® PRO 30 P | 1.1 | 5.74 | 6.314 |
| P06BSA091 | m2 | Lámina bituminosa POLYDAN® PRO 48 P (material; 18/07/2022) | 1.1 | 10.11 | 11.121 |
| P06GL031 | m2 | Fieltro geotextil poliéster DANOFELT® PY 200 | 1.1 | 0.59 | 0.649 |
| P07TX051 | m2 | Panel de poliestireno extruido DANOPREN TR 80 (material; 29/09/2022) | 1.02 | 18.62 | 18.992 |
| P06GL032 | m2 | Fieltro geotextil poliéster DANOFELT® PY 300 (material; 18/07/2022) | 1.1 | 0.9 | 0.990 |
| %PS0500 | % | Puntos singulares | 5 % | 45.866 | 2.293 |
| %MA0100 | % | Medios auxiliares | 1 % | 48.159 | 0.482 |
|  |  | Total |  |  | 48.64 |

| Medición | Uds. | Largo | Parcial |
|---|---|---|---|
| Planta de cubierta: |  |  |  |
| Cubierta ejes 03-04 | 1 | 74.29 | 74.29 |
| Cubierta ejes 04-06 | 1 | 263.52 | 263.52 |
| Cubierta ejes 07-08 | 1 | 190.28 | 190.28 |
| Cubierta ejes 09-10 | 1 | 190.28 | 190.28 |
| Cubierta ejes 11-12 | 1 | 190.28 | 190.28 |
| Cubierta ejes 13-14 | 1 | 189.48 | 189.48 |
| Patios de instalaciones ejes 05-06 | 2 | 9.41 | 18.82 |
| Patios de instalaciones ejes 07-08 | 2 | 9.41 | 18.82 |
| Patios de instalaciones ejes 09-10 | 2 | 9.41 | 18.82 |
| Patios de instalaciones ejes 11-12 | 2 | 9.41 | 18.82 |
| Patios de instalaciones ejes 13-14 | 2 | 9.41 | 18.82 |
| Total |  |  | 1192.23 |

**11.09** m2 LOSA FILTRANTE XPS 40 mm BLANCA (20/06/2022)
1192.23 m2 × 35.74 (36.81 con costes indirectos) = 43885.99
Suministro y colocación de baldosa filtrante aislante de 50x50 cm con espesor total aprox. de 75 mm, formada por capa de hormigón poroso en superficie de 35 mm de espesor con acabado en blanco y capa de panel de poliestireno extruido (XPS) de 40 mm de espesor. Totalmente terminada; i/p.p. de cortes. Materiales con marcado CE y DdP (Declaración de prestaciones) según Reglamento (UE) 305/2011.

| Código | Ud | Descripción | Rendimiento | Precio | Importe |
|---|---|---|---|---|---|
| O01OA030 | h | Oficial primera | 0.05 | 22 | 1.10 |
| O01OA070 | h | Peón ordinario | 0.05 | 19.71 | 0.99 |
| P06F040 | m2 | Losa filtrante aislante 50x50 cm + XPS 40 mm blanco (e=75 mm) (material; 18/07/2022) | 1.08 | 31.16 | 33.65 |
|  |  | Total |  |  | 35.74 |

| Medición | Uds. | Largo | Parcial |
|---|---|---|---|
| Planta de cubierta: |  |  |  |
| ACABADO LOSA FILTRÓN |  |  |  |
| Cubierta ejes 03-04 | 1 | 74.29 | 74.29 |
| Cubierta ejes 04-06 | 1 | 263.52 | 263.52 |
| Cubierta ejes 07-08 | 1 | 190.28 | 190.28 |
| Cubierta ejes 09-10 | 1 | 190.28 | 190.28 |
| Cubierta ejes 11-12 | 1 | 190.28 | 190.28 |
| Cubierta ejes 13-14 | 1 | 189.48 | 189.48 |
| Patios de instalaciones ejes 05-06 | 2 | 9.41 | 18.82 |
| Patios de instalaciones ejes 07-08 | 2 | 9.41 | 18.82 |
| Patios de instalaciones ejes 09-10 | 2 | 9.41 | 18.82 |
| Patios de instalaciones ejes 11-12 | 2 | 9.41 | 18.82 |
| Patios de instalaciones ejes 13-14 | 2 | 9.41 | 18.82 |
| Total |  |  | 1192.23 |

**11.10** m2 CUBIERTA PLANA TRANSITABLE USO PRIVADO DANOSA TPC2 (20/06/2022)
1982.37 m2 × 34.88 (35.93 con costes indirectos) = 71226.55
Cubierta plana transitable constituida por: imprimación bituminosa de base acuosa, 0,3 kg/m2, CURIDAN®, lámina bituminosa de betún modificado con elastómeros SBS, con terminación en film plástico, con armadura de fieltro de fibra de vidrio, de 3 kg/m2, GLASDAN® 30 P ELAST adherida al soporte con soplete y lámina bituminosa de betún modificado con elastómeros SBS, de superficie no protegida acabada con geotextil, con armadura de fieltro de poliéster de gran gramaje, de 4,8 kg/m2, POLYDAN® 48 P PARKING adherida a la anterior con soplete; capa separadora formada por geotextil de poliéster DANOFELT® PY 300 y soporte de impermeabilización en formación de pendientes, ARGOSEC® M 25 élite (o equivalente) de espesor medio 20 mm, listo para ejecutar capa de mortero o solera y pavimento.
Incluye parte proporcional de: encuentros con paramentos elevando la impermeabilización 20 cm en la vertical sobre acabado de cubierta, formada por: imprimación bituminosa de base acuosa, 0,3 kg/m2, CURIDAN®; banda de refuerzo en peto con BANDA DE REFUERZO E 30 P ELAST y banda de terminación con lámina bituminosa, de superficie no protegida acabada con geotextil, con armadura de fieltro de poliéster de gran gramaje, de 4,8 kg/m2, POLYDAN® 48 P PARKING, ambas adheridas al soporte y entre sí con soplete acabado con zócalo de protección. Encuentros con sumideros formado por: imprimación bituminosa de base acuosa, 0,3 kg/m2, CURIDAN®; lámina bituminosa de adherencia, con terminación en film plástico, con armadura de fieltro de poliéster, de 4 kg/m2, ESTERDAN® 40 P ELAST adherida al soporte; CAZOLETA DANOSA® prefabricada de EPDM del diámetro necesario soldada a la banda de adherencia. Junta de dilatación consistente en: imprimación bituminosa de base acuosa, 0,3 kg/m2, CURIDAN®; fuelle inferior mediante lámina bituminosa de betún modificado con elastómeros SBS, con terminación en film plástico, con armadura de fieltro de poliéster, de 4 kg/m2, ESTERDAN® 40 P ELAST adherida al soporte; relleno con cordón asfáltico JUNTODAN®; fuelle superior mediante lámina bituminosa de betún modificado con elastómeros SBS, de superficie no protegida acabada con geotextil, con armadura de fieltro de poliéster de gran gramaje, de 4,8 kg/m2, POLYDAN® 48 P PARKING. Productos provistos de marcado CE europeo y sistema de impermeabilización certificado mediante Documento de Idoneidad Técnica (DIT) POLYDAN® TRÁFICO RODADO nº 569R/16. Puesta en obra conforme a DIT nº 569R/16 y UNE 104401. Medida la superficie realmente ejecutada. Acabado no incluido.

| Código | Ud | Descripción | Rendimiento | Precio | Importe |
|---|---|---|---|---|---|
| O01OA030 | h | Oficial primera | 0.17 | 22 | 3.74 |
| O01OA050 | h | Ayudante | 0.17 | 20.32 | 3.45 |
| P06BI011 | kg | Imprimación bituminosa CURIDAN® | 0.3 | 2.02 | 0.61 |
| P06BSN011 | m2 | Lámina bituminosa GLASDAN® 30 P ELAST | 1.1 | 4.39 | 4.83 |
| P06BSN061 | m2 | Lámina bituminosa POLYDAN® 48 P PARKING | 1.1 | 9.87 | 10.86 |
| P06GL032 | m2 | Fieltro geotextil poliéster DANOFELT® PY 300 | 1.1 | 0.9 | 0.99 |
| P01MEY315 | kg | Mortero ARGOSEC® M25 ÉLITE Danosa (material; 29/09/2022) | 40 | 0.21 | 8.40 |
| %PS0500 | % | Puntos singulares | 5 % | 32.88 | 1.64 |
| %MA0100 | % | Medios auxiliares | 1 % | 34.52 | 0.35 |
|  |  | Total |  |  | 34.88 |

| Medición | Uds. | Largo | Ancho | Alto | Parcial |
|---|---|---|---|---|---|
| Rampa accesible: |  |  |  |  |  |
| Rampa accesible + mesetas | 1 | 206.88 |  |  | 206.88 |
| ___ |  |  |  |  |  |
| Planta de cubierta: |  |  |  |  |  |
| Cubierta ejes C-E | 1 | 650.45 |  |  | 650.45 |
| a deducir: patios | -5 | 8.2 |  |  | -41.00 |
| a deducir: ceniceros | -6 | 1.74 |  |  | -10.44 |
| Cubierta ejes H-J | 1 | 637.86 |  |  | 637.86 |
| a deducir: patios | -5 | 8.2 |  |  | -41.00 |
| a deducir: ceniceros | -6 | 1.74 |  |  | -10.44 |
| Exutorios ejes 4-5 | 2 | 22.19 |  |  | 44.38 |
| Exutorios/Lucernarios ejes 6-7 | 1 | 71.86 |  |  | 71.86 |
| Exutorios/Lucernarios ejes 8-9 | 1 | 71.86 |  |  | 71.86 |
| Exutorios/Lucernarios ejes 10-11 | 1 | 71.86 |  |  | 71.86 |
| Exutorios/Lucernarios ejes 12-13 | 1 | 71.86 |  |  | 71.86 |
| Exutorios/Lucernarios ejes 14-16 | 1 | 213.97 |  |  | 213.97 |
| a deducir: exutorios | -24 | 5.51 |  |  | -132.24 |
|  | -14 | 3.29 |  |  | -46.06 |
| a deducir: lucernarios | -30 | 2.25 |  |  | -67.50 |
| ___ |  |  |  |  |  |
| Terraza: |  |  |  |  |  |
| Banco perimetral: paramento horizontal | 1 | 41.27 |  |  | 41.27 |
| Banco perimetral: paramentos verticales | 1 | 52.7 |  | 0.75 | 39.53 |
| Banco perimetral: paramentos verticales (rampa) | 0.5 | 13.75 |  | 1.31 | 9.01 |
|  | 1 | 1.7 |  | 1.31 | 2.23 |
| Meseta +9,80 | 1 | 3.44 |  |  | 3.44 |
| Escalera +9,80 a +12,44 | 1 | 6.54 |  |  | 6.54 |
|  | 16 | 1.2 |  | 0.17 | 3.26 |
| Meseta +12,44 | 1 | 6.89 |  |  | 6.89 |
| Rampa primer tramo | 1.002 | 7.2 |  |  | 7.21 |
| Rampa meseta | 1 | 2.1 |  |  | 2.10 |
| Rampa segundo tramo | 1.002 | 7.2 |  |  | 7.21 |
| Escalera +9,80 a +12,44 | 1 | 9.77 |  |  | 9.77 |
|  | 20 | 1.2 |  | 0.17 | 4.08 |
| Meseta +9,80 | 1 | 10.85 |  |  | 10.85 |
| Peto rampa: paramento horizontal | 1 | 14.12 |  |  | 14.12 |
| Peto rampa: paramentos verticales | 1 | 17.65 |  | 1 | 17.65 |
|  | 0.5 | 13.75 |  | 1.31 | 9.01 |
|  | 1 | 3.9 |  | 0.5 | 1.95 |
| Cubierta sobre climatizadoras | 1 | 42.02 |  |  | 42.02 |
| Casetón ascensor | 1 | 6.89 |  |  | 6.89 |
| Acceso desde ascensor | 1 | 12.64 |  |  | 12.64 |
| ___ |  |  |  |  |  |
| Huecos luz fachada sala polivalente | 11 | 1.55 | 1.9 |  | 32.40 |
| Total |  |  |  |  | 1982.37 |

**11.11** m2 SOLADO DE LOSETAS DE HORMIGÓN BLANCO GRAN FORMATO (20/06/2022)
1185.43 m2 × 142.39 (146.66 con costes indirectos) = 173855.16
Solado de baldosas prefabricadas de hormigón blanco gran formato, de dimensiones 100x100x4 cm, recibidas con mortero de cemento M-5 confeccionado en obra. Rejuntado con mortero de juntas cementoso CG1, para junta mínima 0,15-0,3 cm, con la misma tonalidad de las piezas.
Incluso formación de juntas en los límites de las paredes,
cambios de nivel, juntas estructurales, acabado y limpieza del paramento terminado. Superficie medida según documentación gráfica de proyecto. Piezas de hormigón y componentes del mortero con marcado CE y DdP (Declaración de prestaciones) según Reglamento (UE) 305/2011.

| Código | Ud | Descripción | Rendimiento | Precio | Importe |
|---|---|---|---|---|---|
| O01OB090 | h | Oficial solador alicatador | 0.35 | 22 | 7.70 |
| O01OB100 | h | Ayudante solador alicatador | 0.35 | 20.49 | 7.17 |
| PN.LOSAHBGF | m2 | Baldosa hormigón blanco 100x100x4 (material; 29/09/2022) | 1.05 | 115 | 120.75 |
| P01SX060 | kg | Mortero juntas cementoso CG1 junta mínima 0,15-0,3 cm | 0.15 | 33.9 | 5.09 |
| A02A080 | m3 | MORTERO CEMENTO M-5 C/HORMIGONERA | 0.02 | 83.98 | 1.68 |
|  |  | Total |  |  | 142.39 |

| Medición | Uds. | Largo | Parcial |
|---|---|---|---|
| Planta de cubierta: |  |  |  |
| Cubierta ejes C-E | 1 | 650.45 | 650.45 |
| a deducir: patios | -5 | 8.2 | -41.00 |
| a deducir: ceniceros | -6 | 1.74 | -10.44 |
| Cubierta ejes H-J | 1 | 637.86 | 637.86 |
| a deducir: patios | -5 | 8.2 | -41.00 |
| a deducir: ceniceros | -6 | 1.74 | -10.44 |
| Total |  |  | 1185.43 |

**11.12** m2 CUB. PLANA INV. TRANSIT. BICAPA + XPS 120mm PARA PAVIMENTO ELEV (20/06/2022)
130.52 m2 × 103.81 (106.92 con costes indirectos) = 13955.20
Cubierta plana invertida transitable, preparada para solar, constituida por: formación de pendientes mediante recrecido con mortero de cemento de 5-7 cm de espesor medio; lámina separadora de fieltro geotextil no tejido de fibra de poliéster de 150 gr/m2; lámina asfáltica a base de mástico de betún modificado (SBS) armado con fieltro de fibra de vidrio, de tipo LBM-30 FV, no adherida (flotante) salvo en puntos singulares y perímetros; y lámina asfáltica a base de mástico de betún modificado (SBS) armado con fieltro de poliéster reforzado, de tipo LBM-40-FP, adherida a la anterior lámina; capa separadora de fieltro geotextil no tejido de fibra de poliéster de 150 gr/m2; paneles de aislamiento térmico de poliestireno extruido (XPS) de 120 mm de espesor (Cond. Térmica: 0,036 W/m·K); capa separadora de fieltro geotextil no tejido de fibra de poliéster de 200 gr/m2; para disponer bases de tipo plot regulables en altura autonivelantes y montar pavimento elevado (no incluidos los plots ni el solado en el presente precio); i/p.p. de solapes y juntas. Según CTE DB-SI, CTE DB-HS-1 y NTE-QAT. Materiales con marcado CE y DdP (Declaración de prestaciones) según Reglamento (UE) 305/2011.

| Código | Ud | Descripción | Rendimiento | Precio | Importe |
|---|---|---|---|---|---|
| O01OA030 | h | Oficial primera | 0.167 | 22 | 3.67 |
| O01OA050 | h | Ayudante | 0.167 | 20.32 | 3.39 |
| O01OA070 | h | Peón ordinario | 0.167 | 19.71 | 3.29 |
| E09OP010 | m2 | MAESTRAS/TABICAS LADRILLO PARA FORMACIÓN DE PENDIENTES e=5-7 cm | 1 | 1.31 | 1.31 |
| E09OP020 | m2 | RECRECIDO FORMACIÓN PENDIENTES MORTERO CEMENTO e=5-7 cm | 1 | 11.23 | 11.23 |
| P06GL020 | m2 | Geotextil poliéster no tejido 150 gr/m2 | 2.2 | 0.88 | 1.94 |
| P06BSN010 | m2 | Lámina betún modific. elastómero LBM-30 FV (SBS -20ºC) | 1.1 | 6.27 | 6.90 |
| P06BSN040 | m2 | Lámina betún modific. elastómero LBM-40 FP (SBS -20ºC) | 1.1 | 9.52 | 10.47 |
| P07TX810 | m2 | Panel XPS liso 120 mm resistencia compresión >500 kPa | 1.05 | 28.86 | 30.30 |
| P06GL030 | m2 | Geotextil poliéster no tejido 200 gr/m2 | 1.1 | 1.05 | 1.16 |
| P06WA500 | u | Base soporte plot regulable altura autonivelante pavimento eleva | 5 | 6.03 | 30.15 |
|  |  | Total |  |  | 103.81 |

| Medición | Uds. | Largo | Parcial |
|---|---|---|---|
| Planta cubierta: |  |  |  |
| Terraza | 1 | 130.52 | 130.52 |
| Total |  |  | 130.52 |

**11.13** m ALBARDILLA CHAPA ALUMINIO LACADO d= 50 cm (20/06/2022)
667.99 m × 24.96 (25.71 con costes indirectos) = 17174.02
Albardilla de chapa de aluminio lacado de 13 micras, 1 mm de espesor y 50 cm de desarrollo, formando goterón, recibida con mortero de cemento CEM II/B-P 32,5 N y arena de río M-5 y adhesivo de resina Epoxi, i/sellado de juntas con silicona y limpieza, medido en su longitud. Con marcado CE y DdP (Declaración de prestaciones) según Reglamento (UE) 305/2011.

| Código | Ud | Descripción | Rendimiento | Precio | Importe |
|---|---|---|---|---|---|
| O01OA030 | h | Oficial primera | 0.18 | 22 | 3.96 |
| P09W020 | m2 | Chapa de aluminio lacado (material; 19/10/2022) | 0.5 | 31.55 | 15.78 |
| P06SI130 | m | Sellado silicona neutra e=7 mm (material; 19/10/2022) | 2.25 | 0.72 | 1.62 |
| A02A080 | m3 | MORTERO CEMENTO M-5 C/HORMIGONERA | 0.006 | 83.98 | 0.50 |
| P08MA030 | kg | Adhesivo resina epoxi (material; 19/10/2022) | 0.4 | 7.74 | 3.10 |
|  |  | Total |  |  | 24.96 |

| Medición | Uds. | Largo | Parcial |
|---|---|---|---|
| Entreplanta cubierta: |  |  |  |
| Patios bajo celosía | 10 | 3.95 | 39.50 |
| ___ |  |  |  |
| Planta de cubierta: |  |  |  |
| Perímetro palacio | 1 | 254 | 254.00 |
| Cubierta paneles soleras | 1 | 189.37 | 189.37 |
| Cubierta climatizadoras | 2 | 4.75 | 9.50 |
| Escaleras terraza | 1 | 7.06 | 7.06 |
|  | 1 | 9.7 | 9.70 |
| Patios | 10 | 9.55 | 95.50 |
| Ceniceros | 12 | 5.28 | 63.36 |
| Total |  |  | 667.99 |

**11.14** m2 RECRECIDO MORTERO CEMENTO CAPA SEPARACIÓN e=2 cm (20/06/2022)
2480.71 m2 × 4.2 (4.33 con costes indirectos) = 10741.47
Recrecido para formación de capa de separación o regularización en cubiertas o similares, realizado con mortero de cemento y arena de río con dosificación 1:6 (M-5), con un espesor medio de 2 cm. Totalmente terminado, medido sobre superficie de cubierta en horizontal; incluyendo p.p. de ejecución de escocia perimetral, vertido, nivelado y medios auxiliares. Según UNE-EN 998-2:2018, CTE DB-HS-1 y NTE-QTT. Materiales con marcado CE y DdP (Declaración de prestaciones) según Reglamento (UE) 305/2011.

| Código | Ud | Descripción | Rendimiento | Precio | Importe |
|---|---|---|---|---|---|
| O01OA030 | h | Oficial primera | 0.05 | 22 | 1.10 |
| O01OA050 | h | Ayudante | 0.05 | 20.32 | 1.02 |
| A02A120 | m3 | MORTERO CEMENTO M-5 C/HORMIGONERA BOMBEADO | 0.02 | 99.86 | 2.00 |
| %PM0200 | % | Pequeño Material | 2 % | 4.12 | 0.08 |
|  |  | Total |  |  | 4.2 |

| Medición | Uds. | Largo | Parcial |
|---|---|---|---|
| CUBIERTA PLANA PARA VEHÍCULOS DANOSA TVH1 |  |  |  |
| Planta acceso: |  |  |  |
| Rampa | 1.003 | 196.56 | 197.15 |
| ___ |  |  |  |
| Planta de cubierta: |  |  |  |
| ACABADO LOSA FILTRÓN |  |  |  |
| Cubierta ejes 03-04 | 1 | 74.29 | 74.29 |
| Cubierta ejes 04-06 | 1 | 263.52 | 263.52 |
| Cubierta ejes 07-08 | 1 | 190.28 | 190.28 |
| Cubierta ejes 09-10 | 1 | 190.28 | 190.28 |
| Cubierta ejes 11-12 | 1 | 190.28 | 190.28 |
| Cubierta ejes 13-14 | 1 | 189.48 | 189.48 |
| ACABADO BALDOSA HORMIGÓN |  |  |  |
| Cubierta ejes C-E | 1 | 650.45 | 650.45 |
| a deducir: patios | -5 | 8.2 | -41.00 |
| a deducir: ceniceros | -6 | 1.74 | -10.44 |
| Cubierta ejes H-J | 1 | 637.86 | 637.86 |
| a deducir: patios | -5 | 8.2 | -41.00 |
| a deducir: ceniceros | -6 | 1.74 | -10.44 |
| Total |  |  | 2480.71 |

**11.15** m CANALÓN ACERO GALVANIZADO OCULTO DESARROLLO 1000 m (29/06/2022)
178 m × 65 (66.95 con costes indirectos) = 11917.10
Canalón oculto de chapa de acero galvanizada, con 1000 mm de desarrollo, y espesor de la chapa de 0,8 mm, incluso colocación sobre cajeado de hormigón (no incluido el cajeado en el presente precio), recibido con mortero de cemento 1/6, conforme UNE-EN 612:2006 y UNE-EN 10346:2015.
Totalmente instalado, conexionado y probado, i/p.p. de piezas especiales y remates, soldaduras, pequeño material y medios auxiliares. Conforme a CTE DB-HS-5. Materiales con marcado CE y DdP (Declaración de Prestaciones) según Reglamento (UE) 305/2011.

| Código | Ud | Descripción | Rendimiento | Precio | Importe |
|---|---|---|---|---|---|
| O01OA040 | h | Oficial segunda | 0.4 | 20.96 | 8.38 |
| O01OB170 | h | Oficial 1ª fontanero calefactor | 0.6 | 22.2 | 13.32 |
| O01OB180 | h | Oficial 2ª fontanero calefactor | 0.3 | 20.96 | 6.29 |
| P17NG050 | m | Canalón acero galvanizado 1000x0,8 mm (material; 07/12/2022) | 1.15 | 27.33 | 31.43 |
| P01MC040 | m3 | Mortero cemento gris CEM-II/B-M 32,5 M-5 | 0.06 | 48.13 | 2.89 |
| P01LH150 | mu | Ladrillo hueco doble 24x11,5x8 cm | 0.024 | 58.99 | 1.42 |
| %PM0200 | % | Pequeño Material | 2 % | 63.73 | 1.27 |
|  |  | Total |  |  | 65 |

| Medición | Uds. | Largo | Parcial |
|---|---|---|---|
| Planta de cubierta: |  |  |  |
| Canalón oculto | 2 | 89 | 178.00 |
| Total |  |  | 178 |

**11.16** m CANALÓN PRELACADO CORNISA DESARROLLO 333 mm (29/06/2022)
46.68 m × 27.11 (27.92 con costes indirectos) = 1303.31
Canalón visto de chapa de acero prelacada de 0,6 mm de espesor, de sección tipo cornisa, con un desarrollo de 333 mm, fijado al alero mediante soportes galvanizados colocados cada 50 cm, con una pendiente mínima de 0,5%, conforme UNE-EN 612:2006 y UNE-EN 10169:2011+A1:2012. Totalmente instalado, conexionado y probado, i/p.p. de piezas especiales y remates, soldaduras, pequeño material y medios auxiliares. Conforme a CTE DB-HS-5. Materiales con marcado CE y DdP (Declaración de Prestaciones) según Reglamento (UE) 305/2011.

| Código | Ud | Descripción | Rendimiento | Precio | Importe |
|---|---|---|---|---|---|
| O01OB170 | h | Oficial 1ª fontanero calefactor | 0.225 | 22.2 | 5.00 |
| O01OB180 | h | Oficial 2ª fontanero calefactor | 0.225 | 20.96 | 4.72 |
| P17NL100 | m | Canalón prelacado cornisa 333x0,6 mm (material; 07/12/2022) | 1.25 | 8.45 | 10.56 |
| P17NL160 | u | Palomilla prelacada cornisa 333x36x1,5 mm (material; 07/12/2022) | 2 | 3.15 | 6.30 |
| %PM0200 | % | Pequeño Material | 2 % | 26.58 | 0.53 |
|  |  | Total |  |  | 27.11 |

| Medición | Uds. | Largo | Parcial |
|---|---|---|---|
| Planta de cubierta: |  |  |  |
| Canalón patios | 10 | 3.89 | 38.90 |
| Pasos instalaciones | 2 | 3.89 | 7.78 |
| Total |  |  | 46.68 |

**11.17** m2 REVESTIMIENTO CON PANEL COMPOSITE ALUMINIO DE 4 mm (20/06/2022)
583.83 m2 × 102.08 (105.14 con costes indirectos) = 61383.89
Revestimiento formado por panel composite de aluminio con alma de resinas termoendurecidas de espesor 4 mm y largo a medida, con acabado en uno de sus lados termo lacado de color a escoger por D.F. especial para intemperie, cantos de aluminio con junta aislante de neopreno, fijado mediante subestructura de piezas especiales, i/ medios auxiliares, replanteo, aplomado, recibido de cercos, colocación de canalizaciones, recibido de cajas, elementos de remate para ventilación de fachada, piezas especiales y limpieza. Colocada sobre subestructura ligera, compuesta por perfiles ligeros de aluminio soldados en taller, montada según especificaciones del fabricante, i/p.p. de solapes, tapajuntas, accesorios de fijación, remates laterales, encuentros de chapa de aluminio de 0,6 mm y 500 mm de desarrollo medio. Medida la superficie real ejecutada deduciendo huecos mayores de 4 m2. Panel y perfilería con marcado CE y DdP (Declaración de prestaciones) según Reglamento (UE) 305/2011.

| Código | Ud | Descripción | Rendimiento | Precio | Importe |
|---|---|---|---|---|---|
| O01OA030 | h | Oficial primera | 0.3 | 22 | 6.60 |
| O01OA070 | h | Peón ordinario | 0.3 | 19.71 | 5.91 |
| O01OA050 | h | Ayudante | 0.3 | 20.32 | 6.10 |
| P04BP090 | m2 | Panel composite aluminio 4 mm (material; 04/10/2022) | 1.05 | 57.27 | 60.13 |
| P04BA010 | m2 | Perfilería de aluminio para subestructura (material; 04/10/2022) | 4 | 5.05 | 20.20 |
| P05CA170 | m | Remate chapa aluminio desarrollo=500 mm e=0,60 mm (material; 04/10/2022) | 0.4 | 7.34 | 2.94 |
| %PM0020 | % | Pequeño material (04/10/2022) | 0.2 % | 101.88 | 0.20 |
|  |  | Total |  |  | 102.08 |

| Medición | Uds. | Largo | Ancho | Alto | Parcial |
|---|---|---|---|---|---|
| Planta de cubierta: |  |  |  |  |  |
| Casetón de ascensor | 1 | 12.2 |  | 3.96 | 48.31 |
| Levantes paneles solares | 1 | 86.56 |  | 0.85 | 73.58 |
|  | 1 | 87.08 |  | 0.85 | 74.02 |
| Remates patios | 10 | 8.63 |  | 0.5 | 43.15 |
| Pasos instalaciones | 2 | 5.49 |  | 0.5 | 5.49 |
| Exutorios ejes 4-5 | 2 | 22.19 |  |  | 44.38 |
| Exutorios/Lucernarios ejes 6-7 | 1 | 71.86 |  |  | 71.86 |
| Exutorios/Lucernarios ejes 8-9 | 1 | 71.86 |  |  | 71.86 |
| Exutorios/Lucernarios ejes 10-11 | 1 | 71.86 |  |  | 71.86 |
| Exutorios/Lucernarios ejes 12-13 | 1 | 71.86 |  |  | 71.86 |
| Exutorios/Lucernarios ejes 14-16 | 1 | 213.97 |  |  | 213.97 |
| a deducir: exutorios | -24 | 5.51 |  |  | -132.24 |
|  | -14 | 3.29 |  |  | -46.06 |
| a deducir: lucernarios | -30 | 2.25 |  |  | -67.50 |
| Casetón ascensor | 1 | 6.89 |  |  | 6.89 |
| ___ |  |  |  |  |  |
| Huecos luz fachada sala polivalente | 11 | 1.55 | 1.9 |  | 32.40 |
| Total |  |  |  |  | 583.83 |

**11.18** m2 RECRECIDO 5 cm MORTERO IN SITU M-5 ARMADO PSUELO FLOTANTE (20/06/2022)
992.77 m2 × 13.12 (13.51 con costes indirectos) = 13412.32
Recrecido en suelo flotante con capa de mortero de cemento CEM II/B-P 32,5 N y arena de río (M-5) de 5 cm de espesor, armada mediante malla electrosoldada con barras de 6 mm de diámetro en cuadrícula cuadrada de 30x30 cm; nivelado y fratasado, con marcado CE y DdP (Declaración de prestaciones) según Reglamento (UE) 305/2011, medido en superficie realmente ejecutada.

| Código | Ud | Descripción | Rendimiento | Precio | Importe |
|---|---|---|---|---|---|
| O01OA030 | h | Oficial primera | 0.17 | 22 | 3.74 |
| O01OA050 | h | Ayudante | 0.17 | 20.32 | 3.45 |
| A02A080 | m3 | MORTERO CEMENTO M-5 C/HORMIGONERA | 0.05 | 83.98 | 4.20 |
| P03AMT010 | m2 | Malla electrosoldada B500 SD/T #300x300x6 mm - 1,446 kg/m2 (material; 08/12/2022) | 1.05 | 1.65 | 1.73 |
|  |  | Total |  |  | 13.12 |

| Medición | Uds. | Largo | Parcial |
|---|---|---|---|
| Planta acceso: |  |  |  |
| Pasos Ejes I-J | 7 | 18.36 | 128.52 |
| Deambulatorio Ejes J-K 2-18 | 1 | 591.3 | 591.30 |
| Deambulatorio Ejes 18-19. Porche Chill Out | 1 | 48.02 | 48.02 |
| Rampa | 1.003 | 196.56 | 197.15 |
|  | 1 | 27.78 | 27.78 |
| Total |  |  | 992.77 |

## 12 CARPINTERÍA DE MADERA (20/06/2022)
Importe: 530465.61

### 12.01 PUERTAS (20/06/2022)
Importe: 88594.34

**12.01.01** u PM-1 P.ENRAS. INTERIOR MADERA PRACTICABLE 2H 1,40x2,20 m (20/06/2022)
1 u × 1230.83 (1267.75 con costes indirectos) = 1267.75
Suministro y colocación de puerta de madera enrasada tipo PM-1 de la Memoria de Carpintería, de dos hojas practicables, dimensiones teóricas de hueco libre 1.400x2.200 mm (dimensión real a comprobar en obra), compuesta por:
Precerco telescópico de tubo metálico 80x40x(2) mm. con placas para fijación a suelo y techo.
Cerco de DM macizo, lacado en color RAL a elegir por la Dirección de obra.
Hoja de DM macizo de 40 mm. de espesor, canteada en sus 4 lados con madera maciza, acabado interior de la hoja lacada en color RAL a elegir por la Dirección de obra.
Acabado hoja exterior:
Revestimiento de paramentos tipo TM-1 de la Memoria de carpinterías, constituido por:
Rastreles de madera de pino 40x80 mm. pintados en negro y fijados a la hoja de la puerta.
Aislamiento acústico mediante panel de lana de roca con velo negro de 40 mm. de espesor, situado entre los rastreles anteriores.
Listones de roble americano aceitado de 30x40 mm separados 30 mm (hueco por macizo) sujetos al enrastrelado anterior mediante tornillo autorroscantes, en piezas enterizas sin uniones en cada plano.
Acabado aceite natural mate a confirmar por la Dirección de obra.
Acabado hoja interior:
El de la propia hoja, lacado en color RAL a elegir por la Dirección de obra.
Tapajuntas en acabados de hoja interior y exterior, con dimensiones según planos.
Incluso montaje de los herrajes correspondientes según Memoria de carpinterías (sin incluir el suministro de los mismos, medidos en unidad a parte).
Elaborada en taller, recibida con ajuste y fijación en obra con patillas metálicas (incluido en el presente precio).
Unidad completamente colocada según planos de Memoria de carpinterías, planos de detalle, pliego de condiciones y memoria técnica.
Panelado interior de dimensiones según alzado de Memoria de carpinterías, de tablero MDF de 10 mm lacado en color a elegir por la Dirección de obra.

| Código | Ud | Descripción | Rendimiento | Precio | Importe |
|---|---|---|---|---|---|
| O01OB150 | h | Oficial 1ª carpintero | 1.6 | 22.07 | 35.31 |
| O01OB160 | h | Ayudante carpintero (mano de obra; 28/07/2022) | 1.6 | 20.71 | 33.14 |
| P11P01bb | u | Precerco de pino 2H 90x30 mm (material; 04/08/2022) | 1 | 19.05 | 19.05 |
| PN.M2PML2H | m2 | Puerta de paso en block ciega lisa lacada (material; 04/08/2022) | 2.97 | 171.69 | 509.92 |
| 12.03.01 | m2 | TM-1 TRASDOSADO LISTONES ROBLE AMERICANO S/ LANA ROCA 40 mm V.N. (20/06/2022) | 2.97 | 213.27 | 633.41 |
|  |  | Total |  |  | 1230.83 |

| Medición | Uds. | Parcial |
|---|---|---|
| Planta de acceso. Acceso aseos F1 | 1 | 1.00 |
| Total |  | 1 |

**12.01.02** u PM-2 P.ENRAS. INTERIOR EI2-60-C5 PRACTICABLE 1H 0,83x2,20 m RF (20/06/2022)
1 u × 660.62 (680.44 con costes indirectos) = 680.44
Suministro y colocación de conjunto completo de puerta enrasada Tipo PM-2 de la Memoria de Carpinterías, de "PUERTAS GISMERO" o equivalente, homologada EI2-60-C5, de una hoja abatible (dimensión teórica de hueco libre de paso 830x2.200 mm) dimensión real a comprobar en obra, formada por:
Precerco telescópico de acero galvanizado de 1,5 mm de espesor.
Marco de chapa de acero galvanizado de 1,5 mm. de espesor (pudiendo quedar oculto).
Junta intumescente alrededor del marco.
Hoja construida por 2 bandejas de chapa de acero galvanizado de 0,6 mm de espesor y cámara intermedia rellena de material aislante ignífugo, tipo panel lana de roca de 55 mm de espesor (160 kg/m2) o equivalente.
Acabado hoja exterior:
Revestimiento de paramentos tipo TM-1 de la Memoria de carpinterías, constituido por:
Rastreles de madera de pino 40x80 mm. pintados en negro y fijados a la hoja de la puerta.
Aislamiento acústico mediante panel de lana de roca con velo negro de 40 mm. de espesor, situado entre los rastreles anteriores.
Listones de roble americano aceitado de 30x40 mm separados 30 mm (hueco por macizo) sujetos al enrastrelado anterior mediante tornillo autorroscantes, en piezas enterizas sin uniones en cada plano.
Acabado aceite natural mate a confirmar por la Dirección de obra.
Acabado hoja interior:
Tablero MDF de 10 mm lacado en color a elegir por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.25 | 22 | 5.50 |
| O01OB140 | h | Ayudante cerrajero | 0.25 | 20.49 | 5.12 |
| PN.M2EI2601H | m2 | Puerta EI2-60-C5 1 hoja (material; 03/08/2022) | 1.83 | 109.39 | 200.18 |
| PN.M2MDF10LAC | m2 | Tablero MDF 10 mm lacado (material; 04/10/2022) | 2.65 | 20 | 53.00 |
| 12.03.01 | m2 | TM-1 TRASDOSADO LISTONES ROBLE AMERICANO S/ LANA ROCA 40 mm V.N. | 1.83 | 213.27 | 390.28 |
| %PM0100 | % | Pequeño material | 1 % | 654.08 | 6.54 |
|  |  | Total |  |  | 660.62 |

| Medición | Uds. | Parcial |
|---|---|---|
| Planta de acceso. Acceso guardarropa | 1 | 1.00 |
| Total |  | 1 |

**12.01.03** u PM-3 P.ENRA INT. MADERA PRACTICABLE 1H 0,79x2,55 m (CABINAS) + P (23/06/2022)
8 u × 421.58 (434.23 con costes indirectos) = 3473.84
Suministro y colocación de puerta de madera enrasada tipo PM-3 de la Memoria de Carpintería, de una hoja practicable, dimensiones teóricas de hueco libre 790x2.550 mm (dimensión real a comprobar en obra), compuesta por:
Precerco telescópico de tubo metálico 80x40x(2) mm. con placas para fijación a suelo y techo.
Cerco de DM macizo, lacado en color RAL a elegir por la Dirección de obra.
Hoja de DM macizo de 40 mm. de espesor, canteada en sus 4 lados con madera maciza, acabado interior de la hoja lacada en color RAL a elegir por la Dirección de obra.
Acabado hoja exterior:
El de la propia hoja, lacado en color RAL a elegir por la Dirección de obra.
Acabado hoja interior:
El de la propia hoja, lacado en color RAL a elegir por la Dirección de obra.
Tapajuntas en acabados de hoja interior y exterior, con dimensiones según planos.
Incluso montaje de los herrajes correspondientes según Memoria de carpinterías (sin incluir el suministro de los mismos, medidos en unidad a parte).
Elaborada en taller, recibida con ajuste y fijación en obra con patillas metálicas (incluido en el presente precio).
Unidad completamente colocada según planos de Memoria de carpinterías, planos de detalle, pliego de condiciones y memoria técnica.
Panelado exterior en lateral de dimensiones 230x2.550 mm de tablero MDF de 10 mm lacado en color a elegir por la Dirección de obra.

| Código | Ud | Descripción | Rendimiento | Precio | Importe |
|---|---|---|---|---|---|
| O01OB150 | h | Oficial 1ª carpintero | 1.2 | 22.07 | 26.48 |
| O01OB160 | h | Ayudante carpintero | 1.2 | 20.71 | 24.85 |
| P11P01aa | u | Precerco de pino 1H 70x30 mm (material; 04/08/2022) | 1 | 12.75 | 12.75 |
| PN.M2PML1H | m2 | Puerta de paso en block ciega lisa lacada (material; 04/08/2022) | 2.01 | 171.69 | 345.10 |
| PN.M2MDF10LAC | m2 | Tablero MDF 10 mm lacado | 0.62 | 20 | 12.40 |
|  |  | Total |  |  | 421.58 |

| Medición | Uds. | Parcial |
|---|---|---|
| Planta de acceso. Cabinas sanitarias F1 | 8 | 8.00 |
| Total |  | 8 |

**12.01.04** u PM-4 P.ENRA INT. MADERA PRACTICABLE 1H 0,79x2,20 m (CABINAS) + P (23/06/2022)
10 u × 366.58 (377.58 con costes indirectos) = 3775.80
Suministro y colocación de puerta de madera tipo PM-3 de la Memoria de Carpintería, de una hoja practicable, dimensiones teóricas de hueco libre 790x2.200 mm (dimensión real a comprobar en obra), compuesta por:
Precerco telescópico de tubo metálico 80x40x(2) mm. con placas para fijación a suelo y techo.
Cerco de DM macizo, lacado en color RAL a elegir por la Dirección de obra.
Hoja de DM macizo de 40 mm. de espesor, canteada en sus 4 lados con madera maciza, acabado interior de la hoja lacada en color RAL a elegir por la Dirección de obra.
Acabado hoja exterior:
El de la propia hoja, lacado en color RAL a elegir por la Dirección de obra.
Acabado hoja interior:
El de la propia hoja, lacado en color RAL a elegir por la Dirección de obra.
Tapajuntas en acabados de hoja interior y exterior, con dimensiones según planos.
Incluso montaje de los herrajes correspondientes según Memoria de carpinterías (sin incluir el suministro de los mismos, medidos en unidad a parte).
Elaborada en taller, recibida con ajuste y fijación en obra con patillas metálicas (incluido en el presente precio).
Unidad completamente colocada según planos de Memoria de carpinterías, planos de detalle, pliego de condiciones y memoria técnica.
Panelado exterior en lateral de dimensiones 230x2.200 mm de tablero MDF de 10 mm lacado en color a elegir por la Dirección de obra.

| Código | Ud | Descripción | Rendimiento | Precio | Importe |
|---|---|---|---|---|---|
| O01OB150 | h | Oficial 1ª carpintero | 1.04 | 22.07 | 22.95 |
| O01OB160 | h | Ayudante carpintero | 1.04 | 20.71 | 21.54 |
| P11P01aa | u | Precerco de pino 1H 70x30 mm | 1 | 12.75 | 12.75 |
| PN.M2PML1H | m2 | Puerta de paso en block ciega lisa lacada | 1.74 | 171.69 | 298.74 |
| PN.M2MDF10LAC | m2 | Tablero MDF 10 mm lacado | 0.53 | 20 | 10.60 |
|  |  | Total |  |  | 366.58 |

| Medición | Uds. | Parcial |
|---|---|---|
| Planta de acceso. Cabinas sanitarias Chillout | 10 | 10.00 |
| Total |  | 10 |

**12.01.05** u PM-5 P.ENRA INTERIOR MADERA PRACTICABLE 1H 0,79x2,20 m + PANELAD (23/06/2022)
1 u × 451.6 (465.15 con costes indirectos) = 465.15
Suministro y colocación de puerta de madera enrasada tipo PM-5 de la Memoria de Carpintería, de una hoja practicable, dimensiones teóricas de hueco libre 790x2.550 mm (dimensión real a comprobar en obra), compuesta por:
Precerco telescópico de tubo metálico 80x40x(2) mm. con placas para fijación a suelo y techo.
Cerco de DM macizo, lacado en color RAL a elegir por la Dirección de obra.
Hoja de DM macizo de 40 mm. de espesor, canteada en sus 4 lados con madera maciza, acabado interior de la hoja lacada en color RAL a elegir por la Dirección de obra.
Acabado hoja exterior:
El de la propia hoja, lacado en color RAL a elegir por la Dirección de obra.
Acabado hoja interior:
El de la propia hoja, lacado en color RAL a elegir por la Dirección de obra.
Tapajuntas en acabados de hoja interior y exterior, con dimensiones según planos.
Incluso montaje de los herrajes correspondientes según Memoria de carpinterías (sin incluir el suministro de los mismos, medidos en unidad a parte).
Elaborada en taller, recibida con ajuste y fijación en obra con patillas metálicas (incluido en el presente precio).
Unidad completamente colocada según planos de Memoria de carpinterías, planos de detalle, pliego de condiciones y memoria técnica.
Panelado exterior de dimensiones según alzado de Memoria de carpinterías, de tablero MDF de 10 mm lacado en color a elegir por la Dirección de obra.
Panelado interior de dimensiones según alzado de Memoria de carpinterías, de tablero MDF de 10 mm lacado en color a elegir por la Dirección de obra.

| Código | Ud | Descripción | Rendimiento | Precio | Importe |
|---|---|---|---|---|---|
| O01OB150 | h | Oficial 1ª carpintero | 1.22 | 22.07 | 26.93 |
| O01OB160 | h | Ayudante carpintero | 1.22 | 20.71 | 25.27 |
| P11P01aa | u | Precerco de pino 1H 70x30 mm | 1 | 12.75 | 12.75 |
| PN.M2PML1H | m2 | Puerta de paso en block ciega lisa lacada | 2.04 | 171.69 | 350.25 |
| PN.M2MDF10LAC | m2 | Tablero MDF 10 mm lacado | 1.82 | 20 | 36.40 |
|  |  | Total |  |  | 451.6 |

| Medición | Uds. | Parcial |
|---|---|---|
| Planta de acceso. Acceso aseos accesibles F1 | 1 | 1.00 |
| Total |  | 1 |

**12.01.06** u PM-6 P.ENRAS. INTERIOR EI2-60-C5 PRACTICABLE 1H 0,82x2,03 RF (27/06/2022)
1 u × 285.14 (293.69 con costes indirectos) = 293.69
Suministro y colocación de conjunto completo de puerta enrasada Tipo PM-6 de la Memoria de Carpinterías, de "PUERTAS GISMERO" o equivalente, homologada EI2-60-C5, de una hoja abatible (dimensión teórica de hueco libre de paso 830x2.030 mm) dimensión real a comprobar en obra, formada por:
Precerco telescópico de acero galvanizado de 1,5 mm de espesor.
Marco de chapa de acero galvanizado de 1,5 mm. de espesor (pudiendo quedar oculto).
Junta intumescente alrededor del marco.
Hoja construida por 2 bandejas de chapa de acero galvanizado de 0,6 mm de espesor y cámara intermedia rellena de material aislante ignífugo, tipo panel lana de roca de 55 mm de espesor (160 kg/m2) o equivalente.
Acabado hoja exterior:
Tablero MDF de 10 mm lacado en color a elegir por la Dirección de obra.
Acabado hoja interior:
Tablero MDF de 10 mm lacado en color a elegir por la Dirección de obra.
Incluso montaje de los herrajes correspondientes según Memoria de carpinterías (sin incluir el suministro de los mismos, medidos en unidad a parte).
Elaborada en taller, recibida con ajuste y fijación en obra con patillas metálicas (incluido en el presente precio).
Unidad completamente colocada según planos de Memoria de carpinterías, planos de detalle, pliego de condiciones y memoria técnica.
Conjunto de puerta conforme a UNE-EN 1634-1:2016+A1:2018 y UNE-EN 13501-2:2019, y CTE DB-SI.
Panelado exterior de dimensiones según alzado de Memoria de carpinterías hasta encuentro con acabados, de tablero MDF de 10 mm lacado en color a elegir por la Dirección de obra.

| Código | Ud | Descripción | Rendimiento | Precio | Importe |
|---|---|---|---|---|---|
| O01OB130 | h | Oficial 1ª cerrajero | 0.25 | 22 | 5.50 |
| O01OB140 | h | Ayudante cerrajero | 0.25 | 20.49 | 5.12 |
| PN.M2EI2601H | m2 | Puerta EI2-60-C5 1 hoja | 1.68 | 109.39 | 183.78 |
| %PM0100 | % | Pequeño material | 1 % | 194.40 | 1.94 |
| PN.M2MDF10LAC | m2 | Tablero MDF 10 mm lacado | 4.44 | 20 | 88.80 |
|  |  | Total |  |  | 285.14 |

| Medición | Uds. | Parcial |
|---|---|---|
| Planta de acceso. Acceso cuarto de limpieza F1 | 1 | 1.00 |
| Total |  | 1 |

**12.01.09** u PM-9A P.ENRAS. INTERIOR MADERA PRACTICABLE 1H 0,93x2,20 (23/06/2022)
1 u × 515.73 (531.2 con costes indirectos) = 531.20
Suministro y colocación de puerta de madera tipo PM-9A de la Memoria de Carpintería, de una hoja practicable, dimensiones teóricas de hueco libre 930x2.200 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
Revestimiento formado por chapado de tablero de madera de roble americano aceitado de 10 mm de espesor colocado con adhesivo sobre hojas de puertas/marcos.
Acabado aceite natural mate a confirmar por la Dirección de obra.
Tapajuntas en acabados de hoja interior y exterior, con dimensiones según planos.
Incluso montaje de los herrajes correspondientes según Memoria de carpinterías (sin incluir el suministro de los mismos, medidos en unidad a parte).
Elaborada en taller, recibida con ajuste y fijación en obra con patillas metálicas (incluido en el presente precio).
Unidad completamente colocada según planos de Memoria de carpinterías, planos de detalle, pliego de condiciones y memoria técnica.

| Código | Ud | Descripción | Rendimiento | Precio | Importe |
|---|---|---|---|---|---|
| O01OB150 | h | Oficial 1ª carpintero | 1.22 | 22.07 | 26.93 |
| O01OB160 | h | Ayudante carpintero | 1.22 | 20.71 | 25.27 |
| P11P01aa | u | Precerco de pino 1H 70x30 mm | 1 | 12.75 | 12.75 |
| PN.M2PML1H | m2 | Puerta de paso en block ciega lisa lacada | 2.04 | 171.69 | 350.25 |
| PN.M2TRA10MM | m2 | Tablero roble americano 10 mm aceitado (material; 04/08/2022) | 4.08 | 24.64 | 100.53 |
|  |  | Total |  |  | 515.73 |

| Medición | Uds. | Parcial |
|---|---|---|
| Planta de acceso. Acceso aseos chillout | 1 | 1.00 |
| Total |  | 1 |

**12.01.10** u PM-9B P.ENRAS. INTERIOR MADERA PRACTICABLE 1H 0,93x2,20 (23/06/2022)
1 u × 515.73 (531.2 con costes indirectos) = 531.20
Suministro y colocación de puerta de madera tipo PM-9B de la Memoria de Carpintería, de una hoja practicable, dimensiones teóricas de hueco libre 930x2.200 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
Revestimiento formado por chapado de tablero de madera de roble americano aceitado de 10 mm de espesor colocado con adhesivo sobre hojas de puertas/marcos.
Acabado aceite natural mate a confirmar por la Dirección de obra.
Tapajuntas en acabados de hoja interior y exterior, con dimensiones según planos.
Incluso montaje de los herrajes correspondientes según Memoria de carpinterías (sin incluir el suministro de los mismos, medidos en unidad a parte).
Elaborada en taller, recibida con ajuste y fijación en obra con patillas metálicas (incluido en el presente precio).
Unidad completamente colocada según planos de Memoria de carpinterías, planos de detalle, pliego de condiciones y memoria técnica.

| Código | Ud | Descripción | Rendimiento | Precio | Importe |
|---|---|---|---|---|---|
| O01OB150 | h | Oficial 1ª carpintero | 1.22 | 22.07 | 26.93 |
| O01OB160 | h | Ayudante carpintero | 1.22 | 20.71 | 25.27 |
| P11P01aa | u | Precerco de pino 1H 70x30 mm | 1 | 12.75 | 12.75 |
| PN.M2PML1H | m2 | Puerta de paso en block ciega lisa lacada | 2.04 | 171.69 | 350.25 |
| PN.M2TRA10MM | m2 | Tablero roble americano 10 mm aceitado | 4.08 | 24.64 | 100.53 |
|  |  | Total |  |  | 515.73 |

| Medición | Uds. | Parcial |
|---|---|---|
| Planta de acceso. Acceso aseos chillout | 1 | 1.00 |
| Total |  | 1 |

**12.01.11** u PM-10 P.ENRAS. INTERIOR MADERA PRACTICABLE 1H 0,93x2,20 (23/06/2022)
1 u × 515.73 (531.2 con costes indirectos) = 531.20
Suministro y colocación de puerta de madera tipo PM-10 de la Memoria de Carpintería, de una hoja practicable, dimensiones teóricas de hueco libre 930x2.200 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
Revestimiento formado por chapado de tablero de madera de roble americano aceitado de 10 mm de espesor colocado con adhesivo sobre hojas de puertas/marcos.
Acabado aceite natural mate a confirmar por la Dirección de obra.
Tapajuntas en acabados de hoja interior y exterior, con dimensiones según planos.
Incluso montaje de los herrajes correspondientes según Memoria de carpinterías (sin incluir el suministro de los mismos, medidos en unidad a parte).
Elaborada en taller, recibida con ajuste y fijación en obra con patillas metálicas (incluido en el presente precio).
Unidad completamente colocada según planos de Memoria de carpinterías, planos de detalle, pliego de condiciones y memoria técnica.

| Código | Ud | Descripción | Rendimiento | Precio | Importe |
|---|---|---|---|---|---|
| O01OB150 | h | Oficial 1ª carpintero | 1.22 | 22.07 | 26.93 |
| O01OB160 | h | Ayudante carpintero | 1.22 | 20.71 | 25.27 |
| P11P01aa | u | Precerco de pino 1H 70x30 mm | 1 | 12.75 | 12.75 |
| PN.M2PML1H | m2 | Puerta de paso en block ciega lisa lacada | 2.04 | 171.69 | 350.25 |
| PN.M2TRA10MM | m2 | Tablero roble americano 10 mm aceitado | 4.08 | 24.64 | 100.53 |
|  |  | Total |  |  | 515.73 |

| Medición | Uds. | Parcial |
|---|---|---|
| Planta de acceso. Acceso aseo accesible chillout | 1 | 1.00 |
| Total |  | 1 |

**12.01.12** u PM-11 FRENTE ARM. ENRAS INTERIOR MADERA PRACTICABLE 4H 2,32x2,20 (23/06/2022)
1 u × 1113.21 (1146.61 con costes indirectos) = 1146.61
Suministro y colocación de conjunto de frente de armario de madera enrasado tipo PM-11 de la Memoria de Carpintería, de cuatro hojas practicables, dimensiones teóricas de hueco libre 2.320x2.200 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
Revestimiento formado por chapado de tablero de madera de roble americano aceitado de 10 mm de espesor colocado con adhesivo sobre hojas de puertas/marcos.
Acabado aceite natural mate a confirmar por la Dirección de obra.
Tapajuntas en acabados de hoja interior y exterior, con dimensiones según planos.
Incluso montaje de los herrajes correspondientes según Memoria de carpinterías (sin incluir el suministro de los mismos, medidos en unidad a parte).
Elaborada en taller, recibida con ajuste y fijación en obra con patillas metálicas (incluido en el presente precio).
Unidad completamente colocada según planos de Memoria de carpinterías, planos de detalle, pliego de condiciones y memoria técnica.

| Código | Ud | Descripción | Rendimiento | Precio | Importe |
|---|---|---|---|---|---|
| O01OB150 | h | Oficial 1ª carpintero | 2.4 | 22.07 | 52.97 |
| O01OB160 | h | Ayudante carpintero | 2.4 | 20.71 | 49.70 |
| P11PP010 | u | Precerco de pino 70x30 mm (material; 04/08/2022) | 6.9 | 3.89 | 26.84 |
| PN.M2FAML1H | m2 | Puerta abatible de armario block madera lacada lisa (material; 04/08/2022) | 3.96 | 199.13 | 788.55 |
| PN.M2TRA10MM | m2 | Tablero roble americano 10 mm aceitado | 7.92 | 24.64 | 195.15 |
|  |  | Total |  |  | 1113.21 |

| Medición | Uds. | Parcial |
|---|---|---|
| Planta de acceso. Armarios chillouts | 1 | 1.00 |
| Total |  | 1 |

**12.01.13** u PM-13AP.ENRAS. INTERIOR MADERA PRACTICABLE 1H 0,93x2,20 (23/06/2022)
1 u × 465.47 (479.43 con costes indirectos) = 479.43
Suministro y colocación de puerta de madera enrasada tipo PM-13A de la Memoria de Carpintería, de una hoja practicable, dimensiones teóricas de hueco libre 930x2.200 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
El de la propia hoja, lacado en color RAL a elegir por la Dirección de obra.
Tapajuntas en acabados de hoja interior y exterior, con dimensiones según planos.
Incluso montaje de los herrajes correspondientes según Memoria de carpinterías (sin incluir el suministro de los mismos, medidos en unidad a parte).
Elaborada en taller, recibida con ajuste y fijación en obra con patillas metálicas (incluido en el presente precio).
Unidad completamente colocada según planos de Memoria de carpinterías, planos de detalle, pliego de condiciones y memoria técnica.

| Código | Ud | Descripción | Rendimiento | Precio | Importe |
|---|---|---|---|---|---|
| O01OB150 | h | Oficial 1ª carpintero | 1.22 | 22.07 | 26.93 |
| O01OB160 | h | Ayudante carpintero | 1.22 | 20.71 | 25.27 |
| P11P01aa | u | Precerco de pino 1H 70x30 mm | 1 | 12.75 | 12.75 |
| PN.M2PML1H | m2 | Puerta de paso en block ciega lisa lacada | 2.04 | 171.69 | 350.25 |
| PN.M2TRA10MM | m2 | Tablero roble americano 10 mm aceitado | 2.04 | 24.64 | 50.27 |
|  |  | Total |  |  | 465.47 |

| Medición | Uds. | Parcial |
|---|---|---|
| Planta de acceso. Acceso office chillout | 1 | 1.00 |
| Total |  | 1 |

**12.01.14** u PM-13B P.ENRAS. INTERIOR MADERA PRACTICABLE 1H 0,93x2,20 (23/06/2022)
1 u × 465.47 (479.43 con costes indirectos) = 479.43
Suministro y colocación de puerta de madera enrasada tipo PM-13B de la Memoria de Carpintería, de una hoja practicable, dimensiones teóricas de hueco libre 930x2.200 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
El de la propia hoja, lacado en color RAL a elegir por la Dirección de obra.
Tapajuntas en acabados de hoja interior y exterior, con dimensiones según planos.
Incluso montaje de los herrajes correspondientes según Memoria de carpinterías (sin incluir el suministro de los mismos, medidos en unidad a parte).
Elaborada en taller, recibida con ajuste y fijación en obra con patillas metálicas (incluido en el presente precio).
Unidad completamente colocada según planos de Memoria de carpinterías, planos de detalle, pliego de condiciones y memoria técnica.

| Código | Ud | Descripción | Rendimiento | Precio | Importe |
|---|---|---|---|---|---|
| O01OB150 | h | Oficial 1ª carpintero | 1.22 | 22.07 | 26.93 |
| O01OB160 | h | Ayudante carpintero | 1.22 | 20.71 | 25.27 |
| P11P01aa | u | Precerco de pino 1H 70x30 mm | 1 | 12.75 | 12.75 |
| PN.M2PML1H | m2 | Puerta de paso en block ciega lisa lacada | 2.04 | 171.69 | 350.25 |
| PN.M2TRA10MM | m2 | Tablero roble americano 10 mm aceitado | 2.04 | 24.64 | 50.27 |
|  |  | Total |  |  | 465.47 |

| Medición | Uds. | Parcial |
|---|---|---|
| Planta de acceso. Acceso office almacén chillout | 1 | 1.00 |
| Total |  | 1 |

**12.01.15** u PM-14 P.ENRAS. INTERIOR MADERA PRACTICABLE 1H 0,93x2,20 (23/06/2022)
1 u × 465.47 (479.43 con costes indirectos) = 479.43
Suministro y colocación de puerta de madera enrasada tipo PM14 de la Memoria de Carpintería, de una hoja practicable, dimensiones teóricas de hueco libre 930x2.200 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
El de la propia hoja, lacado en color RAL a elegir por la Dirección de obra.
Tapajuntas en acabados de hoja interior y exterior, con dimensiones según planos.
Incluso montaje de los herrajes correspondientes según Memoria de carpinterías (sin incluir el suministro de los mismos, medidos en unidad a parte).
Elaborada en taller, recibida con ajuste y fijación en obra con patillas metálicas (incluido en el presente precio).
Unidad completamente colocada según planos de Memoria de carpinterías, planos de detalle, pliego de condiciones y memoria técnica.

| Código | Ud | Descripción | Rendimiento | Precio | Importe |
|---|---|---|---|---|---|
| O01OB150 | h | Oficial 1ª carpintero | 1.22 | 22.07 | 26.93 |
| O01OB160 | h | Ayudante carpintero | 1.22 | 20.71 | 25.27 |
| P11P01aa | u | Precerco de pino 1H 70x30 mm | 1 | 12.75 | 12.75 |
| PN.M2PML1H | m2 | Puerta de paso en block ciega lisa lacada | 2.04 | 171.69 | 350.25 |
| PN.M2TRA10MM | m2 | Tablero roble americano 10 mm aceitado | 2.04 | 24.64 | 50.27 |
|  |  | Total |  |  | 465.47 |

| Medición | Uds. | Parcial |
|---|---|---|
| Planta de acceso. Acceso office chillout | 1 | 1.00 |
| Total |  | 1 |

**12.01.16** u PM-15 CTO PUERTAS ENRAS. INTERIORES PIVOTANTES 8H 7,20x2,55 (20/06/2022)
4 u × 10370.34 (10681.45 con costes indirectos) = 42725.80
Suministro y colocación de puerta de madera enrasada tipo PM-15 de la Memoria de Carpintería, de ocho hojas pivotantes, dimensiones teóricas de hueco libre 7.200x2.550 mm (dimensión real a comprobar en obra), compuesta por:
Perfil superior alojado en cajeado de hormigón para recibido de herrajes, sin marco.
Hojas de DM macizo de 40 mm. de espesor, canteada en sus 4 lados con madera maciza, acabado interior de la hoja lacada en color RAL a elegir por la Dirección de obra.
Fijo de ojo de buey de acero/aluminio de diáemtro 33 cm y vidrio Securit 6+6 alojado en cada hoja.
Acabado hoja exterior:
Revestimiento formado por chapado de tablero de madera de roble americano aceitado de 10 mm de espesor colocado con adhesivo sobre hojas de puertas/marcos.
Listones de roble americano aceitado de 30x40 mm separados 30 mm (hueco por macizo) sujetos al enrastrelado anterior mediante tornillo autorroscantes, en piezas enterizas sin uniones en cada plano.
Acabado aceite natural mate a confirmar por la Dirección de obra.
Acabado hoja interior:
Revestimiento formado por chapado de tablero de madera de roble americano aceitado de 10 mm de espesor colocado con adhesivo sobre hojas de puertas/marcos.
Acabado aceite natural mate a confirmar por la Dirección de obra.
Incluso montaje de los herrajes correspondientes según Memoria de carpinterías (sin incluir el suministro de los mismos, medidos en unidad a parte).
Elaborada en taller, recibida con ajuste y fijación en obra con patillas metálicas (incluido en el presente precio).
Unidad completamente colocada según planos de Memoria de carpinterías, planos de detalle, pliego de condiciones y memoria técnica.

| Código | Ud | Descripción | Rendimiento | Precio | Importe |
|---|---|---|---|---|---|
| O01OB150 | h | Oficial 1ª carpintero | 20 | 22.07 | 441.40 |
| O01OB160 | h | Ayudante carpintero | 20 | 20.71 | 414.20 |
| P11P01ba | u | Precerco de pino 1H 90x30 mm (material; 04/08/2022) | 8 | 14.52 | 116.16 |
| PN.M2PEML1H | m2 | Puerta de entrada en block lisa lacada (material; 04/08/2022) | 18.02 | 244.53 | 4406.43 |
| P13GS180 | u | Ventana u ojo de buey para puerta (material; 04/08/2022) | 8 | 48.28 | 386.24 |
| PN.M2TRA10MM | m2 | Tablero roble americano 10 mm aceitado | 18.02 | 24.64 | 444.01 |
| 12.03.04 | m2 | TM-7 TRASDOSADO LISTONES ROBLE AMERICANO S/ LANA ROCA 40 mm V.N. (20/06/2022) | 18.02 | 230.96 | 4161.90 |
|  |  | Total |  |  | 10370.34 |

| Medición | Uds. | Parcial |
|---|---|---|
| Planta de acceso. Acceso sala polivalente | 4 | 4.00 |
| Total |  | 4 |

**12.01.19** u PM-19 P.ENRAS. INTERIOR MADERA PRACTICABLE 1H 0,93x2,50 (23/06/2022)
1 u × 526.16 (541.94 con costes indirectos) = 541.94
Suministro y colocación de puerta de madera enrasada tipo PM-19 de la Memoria de Carpinterí, de una hoja practicable,, dimensiones teóricas de hueco libre 930x2.500 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
El de la propia hoja, lacado en color RAL a elegir por la Dirección de obra.
Tapajuntas en acabados de hoja interior y exterior, con dimensiones según planos.
Incluso montaje de los herrajes correspondientes según Memoria de carpinterías (sin incluir el suministro de los mismos, medidos en unidad a parte).
Elaborada en taller, recibida con ajuste y fijación en obra con patillas metálicas (incluido en el presente precio).
Unidad completamente colocada según planos de Memoria de carpinterías, planos de detalle, pliego de condiciones y memoria técnica.

| Código | Ud | Descripción | Rendimiento | Precio | Importe |
|---|---|---|---|---|---|
| O01OB150 | h | Oficial 1ª carpintero | 1.4 | 22.07 | 30.90 |
| O01OB160 | h | Ayudante carpintero | 1.4 | 20.71 | 28.99 |
| P11P01aa | u | Precerco de pino 1H 70x30 mm | 1 | 12.75 | 12.75 |
| PN.M2PML1H | m2 | Puerta de paso en block ciega lisa lacada | 2.31 | 171.69 | 396.60 |
| PN.M2TRA10MM | m2 | Tablero roble americano 10 mm aceitado | 2.31 | 24.64 | 56.92 |
|  |  | Total |  |  | 526.16 |

| Medición | Uds. | Parcial |
|---|---|---|
| Planta baja. Acceso aseo accesible | 1 | 1.00 |
| Total |  | 1 |

**12.01.20** u PM-20A P.ENRAS. INTERIOR MADERA PRACTICABLE 1H 0,93x2,50 (23/06/2022)
1 u × 526.16 (541.94 con costes indirectos) = 541.94
Suministro y colocación de puerta de madera enrasada tipo PM-20A de la Memoria de Carpintería, de una hoja practicable, dimensiones teóricas de hueco libre 930x2.500 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
El de la propia hoja, lacado en color RAL a elegir por la Dirección de obra.
Tapajuntas en acabados de hoja interior y exterior, con dimensiones según planos.
Incluso montaje de los herrajes correspondientes según Memoria de carpinterías (sin incluir el suministro de los mismos, medidos en unidad a parte).
Elaborada en taller, recibida con ajuste y fijación en obra con patillas metálicas (incluido en el presente precio).
Unidad completamente colocada según planos de Memoria de carpinterías, planos de detalle, pliego de condiciones y memoria técnica.

| Código | Ud | Descripción | Rendimiento | Precio | Importe |
|---|---|---|---|---|---|
| O01OB150 | h | Oficial 1ª carpintero | 1.4 | 22.07 | 30.90 |
| O01OB160 | h | Ayudante carpintero | 1.4 | 20.71 | 28.99 |
| P11P01aa | u | Precerco de pino 1H 70x30 mm | 1 | 12.75 | 12.75 |
| PN.M2PML1H | m2 | Puerta de paso en block ciega lisa lacada | 2.31 | 171.69 | 396.60 |
| PN.M2TRA10MM | m2 | Tablero roble americano 10 mm aceitado | 2.31 | 24.64 | 56.92 |
|  |  | Total |  |  | 526.16 |

| Medición | Uds. | Parcial |
|---|---|---|
| Planta baja. Acceso aseos | 1 | 1.00 |
| Total |  | 1 |

**12.01.21** u PM-20B P.ENRAS. INTERIOR MADERA PRACTICABLE 1H 0,93x2,50 (23/06/2022)
1 u × 526.16 (541.94 con costes indirectos) = 541.94
Suministro y colocación de puerta de madera enrasada tipo PM-20B de la Memoria de Carpintería, de una hoja practicable, dimensiones teóricas de hueco libre 930x2.500 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
El de la propia hoja, lacado en color RAL a elegir por la Dirección de obra.
Tapajuntas en acabados de hoja interior y exterior, con dimensiones según planos.
Incluso montaje de los herrajes correspondientes según Memoria de carpinterías (sin incluir el suministro de los mismos, medidos en unidad a parte).
Elaborada en taller, recibida con ajuste y fijación en obra con patillas metálicas (incluido en el presente precio).
Unidad completamente colocada según planos de Memoria de carpinterías, planos de detalle, pliego de condiciones y memoria técnica.

| Código | Ud | Descripción | Rendimiento | Precio | Importe |
|---|---|---|---|---|---|
| O01OB150 | h | Oficial 1ª carpintero | 1.4 | 22.07 | 30.90 |
| O01OB160 | h | Ayudante carpintero | 1.4 | 20.71 | 28.99 |
| P11P01aa | u | Precerco de pino 1H 70x30 mm | 1 | 12.75 | 12.75 |
| PN.M2PML1H | m2 | Puerta de paso en block ciega lisa lacada | 2.31 | 171.69 | 396.60 |
| PN.M2TRA10MM | m2 | Tablero roble americano 10 mm aceitado | 2.31 | 24.64 | 56.92 |
|  |  | Total |  |  | 526.16 |

| Medición | Uds. | Parcial |
|---|---|---|
| Planta baja. Acceso aseos | 1 | 1.00 |
| Total |  | 1 |

**12.01.22** u PM-21 P.ENRAS. INTERIOR MADERA PRACTICABLE 1H 0,83x2,03 (23/06/2022)
1 u × 442.52 (455.8 con costes indirectos) = 455.80
Suministro y colocación de puerta de madera enrasada tipo PM-21 de la Memoria de Carpintería, de una hoja practicable, dimensiones teóricas de hueco libre 830x2.030 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
El de la propia hoja, lacado en color RAL a elegir por la Dirección de obra.
Tapajuntas en acabados de hoja interior y exterior, con dimensiones según planos.
Incluso montaje de los herrajes correspondientes según Memoria de carpinterías (sin incluir el suministro de los mismos, medidos en unidad a parte).
Elaborada en taller, recibida con ajuste y fijación en obra con patillas metálicas (incluido en el presente precio).
Unidad completamente colocada según planos de Memoria de carpinterías, planos de detalle, pliego de condiciones y memoria técnica.

| Código | Ud | Descripción | Rendimiento | Precio | Importe |
|---|---|---|---|---|---|
| O01OB150 | h | Oficial 1ª carpintero | 1.04 | 22.07 | 22.95 |
| O01OB160 | h | Ayudante carpintero | 1.04 | 20.71 | 21.54 |
| P11P01aa | u | Precerco de pino 1H 70x30 mm | 1 | 12.75 | 12.75 |
| PN.M2PML1H | m2 | Puerta de paso en block ciega lisa lacada | 1.67 | 171.69 | 286.72 |
| PN.M2TRA10MM | m2 | Tablero roble americano 10 mm aceitado | 4 | 24.64 | 98.56 |
|  |  | Total |  |  | 442.52 |

| Medición | Uds. | Parcial |
|---|---|---|
| Planta baja. Acceso office administración | 1 | 1.00 |
| Total |  | 1 |

**12.01.23** u PM-22 P.ENRAS. INTERIOR MADERA PRACTICABLE 1H 0,83x2,03+F.S. (23/06/2022)
1 u × 375.48 (386.74 con costes indirectos) = 386.74
Suministro y colocación de puerta de madera enrasada tipo PM-22 de la Memoria de Carpintería, de una hoja practicable, dimensiones teóricas de hueco libre 830x2.030 mm (dimensión real a comprobar en obra), compuesta por:
Precerco telescópico de tubo metálico 80x40x(2) mm. con placas para fijación a suelo y techo.
Cerco de DM macizo, lacado en color RAL a elegir por la Dirección de obra.
Hoja de DM macizo de 40 mm. de espesor, canteada en sus 4 lados con madera maciza, acabado interior de la hoja lacada en color RAL a elegir por la Dirección de obra.
Acabado hoja exterior:
El de la propia hoja, lacado en color RAL a elegir por la Dirección de obra.
Acabado hoja interior:
El de la propia hoja, lacado en color RAL a elegir por la Dirección de obra.
Tapajuntas en acabados de hoja interior y exterior, con dimensiones según planos.
Incluso montaje de los herrajes correspondientes según Memoria de carpinterías (sin incluir el suministro de los mismos, medidos en unidad a parte).
Elaborada en taller, recibida con ajuste y fijación en obra con patillas metálicas (incluido en el presente precio).
Unidad completamente colocada según planos de Memoria de carpinterías, planos de detalle, pliego de condiciones y memoria técnica.
Panelado exterior de dimensiones según alzado de Memoria de carpinterías, de tablero MDF de 10 mm lacado en color a elegir por la Dirección de obra.
Panelado interior de dimensiones según alzado de Memoria de carpinterías, de tablero MDF de 10 mm lacado en color a elegir por la Dirección de obra.

| Código | Ud | Descripción | Rendimiento | Precio | Importe |
|---|---|---|---|---|---|
| O01OB150 | h | Oficial 1ª carpintero | 1.04 | 22.07 | 22.95 |
| O01OB160 | h | Ayudante carpintero | 1.04 | 20.71 | 21.54 |
| P11P01aa | u | Precerco de pino 1H 70x30 mm | 1 | 12.75 | 12.75 |
| PN.M2PML1H | m2 | Puerta de paso en block ciega lisa lacada | 1.68 | 171.69 | 288.44 |
| PN.M2MDF10LAC | m2 | Tablero MDF 10 mm lacado | 1.49 | 20 | 29.80 |
|  |  | Total |  |  | 375.48 |

| Medición | Uds. | Parcial |
|---|---|---|
| Planta baja. Acceso aseos administración | 1 | 1.00 |
| Total |  | 1 |

**12.01.24** u PM-23 P.ENRAS. INTERIOR EI2-60-C5 PRACTICABLE 1H 0,83x2,20 RF (27/06/2022)
1 u × 273.89 (282.11 con costes indirectos) = 282.11
Suministro y colocación de conjunto completo de puerta enrasada Tipo PM-23 de la Memoria de Carpinterías, de "PUERTAS GISMERO" o equivalente, homologada EI2-60-C5, de una hoja abatible (dimensión teórica de hueco libre de paso 830x2.200 mm) dimensión real a comprobar en obra, formada por:
Precerco telescópico de acero galvanizado de 1,5 mm de espesor.
Marco de chapa de acero galvanizado de 1,5 mm. de espesor (pudiendo quedar oculto).
Junta intumescente alrededor del marco.
Hoja construida por 2 bandejas de chapa de acero galvanizado de 0,6 mm de espesor y cámara intermedia rellena de material aislante ignífugo, tipo panel lana de roca de 55 mm de espesor (160 kg/m2) o equivalente.
Acabado hoja exterior:
Tablero MDF de 10 mm lacado en color a elegir por la Dirección de obra.
Acabado hoja interior:
Tablero MDF de 10 mm lacado en color a elegir por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.2 | 22 | 4.40 |
| O01OB140 | h | Ayudante cerrajero | 0.2 | 20.49 | 4.10 |
| PN.M2EI2601H | m2 | Puerta EI2-60-C5 1 hoja | 1.67 | 109.39 | 182.68 |
| PN.M2MDF10LAC | m2 | Tablero MDF 10 mm lacado | 4 | 20 | 80.00 |
| %PM0100 | % | Pequeño material | 1 % | 271.18 | 2.71 |
|  |  | Total |  |  | 273.89 |

| Medición | Uds. | Parcial |
|---|---|---|
| Planta baja. Acceso sala de reuniones | 1 | 1.00 |
| Total |  | 1 |

**12.01.25** u PM-16 P.ENRAS. INTERIOR MADERA PRACTICABLE 2H 1,65x2,03 (23/06/2022)
1 u × 873.2 (899.4 con costes indirectos) = 899.40
Suministro y colocación de puerta de madera enrasada tipo PM-16 de la Memoria de Carpintería, de dos hojas practicables, dimensiones teóricas de hueco libre 1.650x2.030 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
El de la propia hoja, lacado en color RAL a elegir por la Dirección de obra.
Tapajuntas en acabados de hoja interior y exterior, con dimensiones según planos.
Incluso montaje de los herrajes correspondientes según Memoria de carpinterías (sin incluir el suministro de los mismos, medidos en unidad a parte).
Elaborada en taller, recibida con ajuste y fijación en obra con patillas metálicas (incluido en el presente precio).
Unidad completamente colocada según planos de Memoria de carpinterías, planos de detalle, pliego de condiciones y memoria técnica.

| Código | Ud | Descripción | Rendimiento | Precio | Importe |
|---|---|---|---|---|---|
| O01OB150 | h | Oficial 1ª carpintero | 1.96 | 22.07 | 43.26 |
| O01OB160 | h | Ayudante carpintero | 1.96 | 20.71 | 40.59 |
| P11P01bb | u | Precerco de pino 2H 90x30 mm | 1 | 19.05 | 19.05 |
| PN.M2PML2H | m2 | Puerta de paso en block ciega lisa lacada | 3.36 | 171.69 | 576.88 |
| PN.M2TRA10MM | m2 | Tablero roble americano 10 mm aceitado | 7.85 | 24.64 | 193.42 |
|  |  | Total |  |  | 873.2 |

| Medición | Uds. | Parcial |
|---|---|---|
| Planta baja. Acceso sala de reuniones | 1 | 1.00 |
| Total |  | 1 |

**12.01.26** u PM-24 P.ENRAS. INTERIOR EI2-60-C5 PRACT. 2H (ACT+PAS) 1,27x2,03 (23/06/2022)
1 u × 541.3 (557.54 con costes indirectos) = 557.54
Suministro y colocación de conjunto completo de puerta enrasada Tipo PM-24 de la Memoria de Carpinterías, de "PUERTAS GISMERO" o equivalente, homologada EI2-60-C5, de dos hojas abatibles diferentes (dimensión teórica de hueco libre de paso 1.270x2.030 mm) dimensión real a comprobar en obra, formada por:
Precerco telescópico de acero galvanizado de 1,5 mm de espesor.
Marco de chapa de acero galvanizado de 1,5 mm. de espesor (pudiendo quedar oculto).
Junta intumescente alrededor del marco.
Hojas construidas por 2 bandejas de chapa de acero galvanizado de 0,6 mm de espesor y cámara intermedia rellena de material aislante ignífugo, tipo panel lana de roca de 55 mm de espesor (160 kg/m2) o equivalente.
Acabado hoja exterior:
Tablero MDF de 10 mm lacado en color a elegir por la Dirección de obra.
Acabado hoja interior:
Tablero MDF de 10 mm lacado en color a elegir por la Dirección de obra.
Incluso montaje de los herrajes correspondientes según Memoria de carpinterías (sin incluir el suministro de los mismos, medidos en unidad a parte).
Elaborada en taller, recibida con ajuste y fijación en obra con patillas metálicas (incluido en el presente precio).
Unidad completamente colocada según planos de Memoria de carpinterías, planos de detalle, pliego de condiciones y memoria técnica.
Conjunto de puerta conforme a UNE-EN 1634-1:2016+A1:2018 y UNE-EN 13501-2:2019, y CTE DB-SI.
Panelado exterior en lateral de dimensiones 230x2.200 mm de tablero MDF de 10 mm lacado en color a elegir por la Dirección de obra.

| Código | Ud | Descripción | Rendimiento | Precio | Importe |
|---|---|---|---|---|---|
| O01OB150 | h | Oficial 1ª carpintero | 1.4 | 22.07 | 30.90 |
| O01OB160 | h | Ayudante carpintero | 1.4 | 20.71 | 28.99 |
| P11P01bb | u | Precerco de pino 2H 90x30 mm | 1 | 19.05 | 19.05 |
| PN.M2PML2H | m2 | Puerta de paso en block ciega lisa lacada | 2.58 | 171.69 | 442.96 |
| PN.M2MDF10LAC | m2 | Tablero MDF 10 mm lacado | 0.97 | 20 | 19.40 |
|  |  | Total |  |  | 541.3 |

| Medición | Uds. | Parcial |
|---|---|---|
| Planta baja. Acceso vestuarios | 1 | 1.00 |
| Total |  | 1 |

**12.01.27** u PM-25 P.ENRAS. INTERIOR MADERA PRACTICABLE 1H 0,83x2,03 (23/06/2022)
1 u × 455.84 (469.52 con costes indirectos) = 469.52
Suministro y colocación de puerta de madera enrasada tipo PM-25 de la Memoria de Carpintería, de una hoja practicable, dimensiones teóricas de hueco libre 830x2.030 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
El de la propia hoja, lacado en color RAL a elegir por la Dirección de obra.
Tapajuntas en acabados de hoja interior y exterior, con dimensiones según planos.
Incluso montaje de los herrajes correspondientes según Memoria de carpinterías (sin incluir el suministro de los mismos, medidos en unidad a parte).
Elaborada en taller, recibida con ajuste y fijación en obra con patillas metálicas (incluido en el presente precio).
Unidad completamente colocada según planos de Memoria de carpinterías, planos de detalle, pliego de condiciones y memoria técnica.
Panelado exterior de dimensiones según alzado de Memoria de carpinterías, de tablero de madera de roble americano de 10 mm de espesor.

| Código | Ud | Descripción | Rendimiento | Precio | Importe |
|---|---|---|---|---|---|
| O01OB150 | h | Oficial 1ª carpintero | 1 | 22.07 | 22.07 |
| O01OB160 | h | Ayudante carpintero | 1 | 20.71 | 20.71 |
| P11P01aa | u | Precerco de pino 1H 70x30 mm | 1 | 12.75 | 12.75 |
| PN.M2PML1H | m2 | Puerta de paso en block ciega lisa lacada | 1.67 | 171.69 | 286.72 |
| PN.M2TRA10MM | m2 | Tablero roble americano 10 mm aceitado | 4.61 | 24.64 | 113.59 |
|  |  | Total |  |  | 455.84 |

| Medición | Uds. | Parcial |
|---|---|---|
| Planta baja. Acceso camerino figuras accesible | 1 | 1.00 |
| Total |  | 1 |

**12.01.28** u PM-26 P.ENRAS. INTERIOR MADERA PRACTICABLE 1H 0,73x2,03 (23/06/2022)
2 u × 358.21 (368.96 con costes indirectos) = 737.92
Suministro y colocación de puerta de madera enrasada tipo PM-26 de la Memoria de Carpintería, de una hoja practicable, dimensiones teóricas de hueco libre 730x2.030 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
El de la propia hoja, lacado en color RAL a elegir por la Dirección de obra.
Tapajuntas en acabados de hoja interior y exterior, con dimensiones según planos.
Incluso montaje de los herrajes correspondientes según Memoria de carpinterías (sin incluir el suministro de los mismos, medidos en unidad a parte).
Elaborada en taller, recibida con ajuste y fijación en obra con patillas metálicas (incluido en el presente precio).
Unidad completamente colocada según planos de Memoria de carpinterías, planos de detalle, pliego de condiciones y memoria técnica.
Panelado exterior de dimensiones según alzado de Memoria de carpinterías, de tablero de madera de roble americano de 10 mm de espesor.

| Código | Ud | Descripción | Rendimiento | Precio | Importe |
|---|---|---|---|---|---|
| O01OB150 | h | Oficial 1ª carpintero | 0.88 | 22.07 | 19.42 |
| O01OB160 | h | Ayudante carpintero | 0.88 | 20.71 | 18.22 |
| P11P01aa | u | Precerco de pino 1H 70x30 mm | 1 | 12.75 | 12.75 |
| PN.M2PML1H | m2 | Puerta de paso en block ciega lisa lacada | 1.47 | 171.69 | 252.38 |
| PN.M2TRA10MM | m2 | Tablero roble americano 10 mm aceitado | 2.25 | 24.64 | 55.44 |
|  |  | Total |  |  | 358.21 |

| Medición | Uds. | Parcial |
|---|---|---|
| Planta baja. Acceso camerino figuras | 2 | 2.00 |
| Total |  | 2 |

**12.01.29** u PM-27 P.ENRAS. INTERIOR MADERA PRACTICABLE 1H 0,63x2,03 (23/06/2022)
2 u × 309.88 (319.18 con costes indirectos) = 638.36
Suministro y colocación de puerta de madera enrasada tipo PM-26 de la Memoria de Carpintería, de una hoja practicable, dimensiones teóricas de hueco libre 630x2.030 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
El de la propia hoja, lacado en color RAL a elegir por la Dirección de obra.
Tapajuntas en acabados de hoja interior y exterior, con dimensiones según planos.
Incluso montaje de los herrajes correspondientes según Memoria de carpinterías (sin incluir el suministro de los mismos, medidos en unidad a parte).
Elaborada en taller, recibida con ajuste y fijación en obra con patillas metálicas (incluido en el presente precio).
Unidad completamente colocada según planos de Memoria de carpinterías, planos de detalle, pliego de condiciones y memoria técnica.
Panelado exterior de dimensiones según alzado de Memoria de carpinterías, de tablero de madera de roble americano de 10 mm de espesor.

| Código | Ud | Descripción | Rendimiento | Precio | Importe |
|---|---|---|---|---|---|
| O01OB150 | h | Oficial 1ª carpintero | 0.76 | 22.07 | 16.77 |
| O01OB160 | h | Ayudante carpintero | 0.76 | 20.71 | 15.74 |
| P11P01aa | u | Precerco de pino 1H 70x30 mm | 1 | 12.75 | 12.75 |
| PN.M2PML1H | m2 | Puerta de paso en block ciega lisa lacada | 1.27 | 171.69 | 218.05 |
| PN.M2TRA10MM | m2 | Tablero roble americano 10 mm aceitado | 1.89 | 24.64 | 46.57 |
|  |  | Total |  |  | 309.88 |

| Medición | Uds. | Parcial |
|---|---|---|
| Planta baja. Acceso aseo camerino figuras | 2 | 2.00 |
| Total |  | 2 |

**12.01.30** u PM-28 P.ENRAS. INTERIOR MADERA PRACTICABLE 1H 0,83x2,03 (23/06/2022)
2 u × 393.99 (405.81 con costes indirectos) = 811.62
Suministro y colocación de puerta de madera enrasada tipo PM-28 de la Memoria de Carpintería, de una hoja practicable, dimensiones teóricas de hueco libre 830x2.030 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
El de la propia hoja, lacado en color RAL a elegir por la Dirección de obra.
Tapajuntas en acabados de hoja interior y exterior, con dimensiones según planos.
Incluso montaje de los herrajes correspondientes según Memoria de carpinterías (sin incluir el suministro de los mismos, medidos en unidad a parte).
Elaborada en taller, recibida con ajuste y fijación en obra con patillas metálicas (incluido en el presente precio).
Unidad completamente colocada según planos de Memoria de carpinterías, planos de detalle, pliego de condiciones y memoria técnica.

| Código | Ud | Descripción | Rendimiento | Precio | Importe |
|---|---|---|---|---|---|
| O01OB150 | h | Oficial 1ª carpintero | 1 | 22.07 | 22.07 |
| O01OB160 | h | Ayudante carpintero | 1 | 20.71 | 20.71 |
| P11P01aa | u | Precerco de pino 1H 70x30 mm | 1 | 12.75 | 12.75 |
| PN.M2PML1H | m2 | Puerta de paso en block ciega lisa lacada | 1.67 | 171.69 | 286.72 |
| PN.M2TRA10MM | m2 | Tablero roble americano 10 mm aceitado | 2.1 | 24.64 | 51.74 |
|  |  | Total |  |  | 393.99 |

| Medición | Uds. | Parcial |
|---|---|---|
| Planta baja. Duchas vestuarios | 2 | 2.00 |
| Total |  | 2 |

**12.01.31** u PM-29 P.ENRAS. INTERIOR MADERA PRACTICABLE 1H 0,83x2,10 (23/06/2022)
2 u × 399.1 (411.07 con costes indirectos) = 822.14
Suministro y colocación de puerta de madera enrasada tipo PM-21 de la Memoria de Carpintería, de una hoja practicable, dimensiones teóricas de hueco libre 830x2.030 mm (dimensión real a comprobar en obra), compuesta por:
Precerco telescópico de tubo metálico 80x40x(2) mm. con placas para fijación a suelo y techo.
Cerco de DM macizo, lacado en color RAL a elegir por la Dirección de obra.
Hoja de DM macizo de 40 mm. de espesor, canteada en sus 4 lados con madera maciza, acabado interior de la hoja lacada en color RAL a elegir por la Dirección de obra.
Acabado hoja exterior:
Revestimiento formado por chapado de tablero de madera de roble americano aceitado de 10 mm de espesor colocado con adhesivo sobre hojas de puertas/marcos.
Acabado aceite natural mate a confirmar por la Dirección de obra.
Acabado hoja interior:
El de la propia hoja, lacado en color RAL a elegir por la Dirección de obra.
Tapajuntas en acabados de hoja interior y exterior, con dimensiones según planos.
Incluso montaje de los herrajes correspondientes según Memoria de carpinterías (sin incluir el suministro de los mismos, medidos en unidad a parte).
Elaborada en taller, recibida con ajuste y fijación en obra con patillas metálicas (incluido en el presente precio).
Unidad completamente colocada según planos de Memoria de carpinterías, planos de detalle, pliego de condiciones y memoria técnica.

| Código | Ud | Descripción | Rendimiento | Precio | Importe |
|---|---|---|---|---|---|
| O01OB150 | h | Oficial 1ª carpintero | 1.04 | 22.07 | 22.95 |
| O01OB160 | h | Ayudante carpintero | 1.04 | 20.71 | 21.54 |
| P11P01aa | u | Precerco de pino 1H 70x30 mm | 1 | 12.75 | 12.75 |
| PN.M2PML1H | m2 | Puerta de paso en block ciega lisa lacada | 1.73 | 171.69 | 297.02 |
| PN.M2TRA10MM | m2 | Tablero roble americano 10 mm aceitado | 1.82 | 24.64 | 44.84 |
|  |  | Total |  |  | 399.1 |

| Medición | Uds. | Parcial |
|---|---|---|
| Planta baja. Duchas vestuarios | 2 | 2.00 |
| Total |  | 2 |

**12.01.32** u PM-30 P.ENRAS. INTERIOR MADERA PRACTICABLE 1H 0,79x2,10 (23/06/2022)
6 u × 366.04 (377.02 con costes indirectos) = 2262.12
Suministro y colocación de puerta de madera enrasada tipo PM-30 de la Memoria de Carpintería, de una hoja practicable, dimensiones teóricas de hueco libre 790x2.500 mm (dimensión real a comprobar en obra), compuesta por:
Precerco telescópico de tubo metálico 80x40x(2) mm. con placas para fijación a suelo y techo.
Cerco de DM macizo, lacado en color RAL a elegir por la Dirección de obra.
Hoja de DM macizo de 40 mm. de espesor, canteada en sus 4 lados con madera maciza, acabado interior de la hoja lacada en color RAL a elegir por la Dirección de obra.
Acabado hoja exterior:
El de la propia hoja, lacado en color RAL a elegir por la Dirección de obra.
Acabado hoja interior:
El de la propia hoja, lacado en color RAL a elegir por la Dirección de obra.
Tapajuntas en acabados de hoja interior y exterior, con dimensiones según planos.
Incluso montaje de los herrajes correspondientes según Memoria de carpinterías (sin incluir el suministro de los mismos, medidos en unidad a parte).
Elaborada en taller, recibida con ajuste y fijación en obra con patillas metálicas (incluido en el presente precio).
Unidad completamente colocada según planos de Memoria de carpinterías, planos de detalle, pliego de condiciones y memoria técnica.
Panelado exterior de dimensiones según alzado de Memoria de carpinterías, de tablero MDF de 10 mm lacado en color a elegir por la Dirección de obra.

| Código | Ud | Descripción | Rendimiento | Precio | Importe |
|---|---|---|---|---|---|
| O01OB150 | h | Oficial 1ª carpintero | 1 | 22.07 | 22.07 |
| O01OB160 | h | Ayudante carpintero | 1 | 20.71 | 20.71 |
| P11P01aa | u | Precerco de pino 1H 70x30 mm | 1 | 12.75 | 12.75 |
| PN.M2PML1H | m2 | Puerta de paso en block ciega lisa lacada | 1.66 | 171.69 | 285.01 |
| PN.M2MDF20LAC | m2 | Tablero MDF 20 mm lacado (material; 04/10/2022) | 0.85 | 30 | 25.50 |
|  |  | Total |  |  | 366.04 |

| Medición | Uds. | Parcial |
|---|---|---|
| Planta baja. Cabinas sanitarias aseos vestíbulo | 6 | 6.00 |
| Total |  | 6 |

**12.01.33** m2 PM-31 CAB. SANIT. ENRAS. PUERTA 70x190 + FIJO LATERAL 25x190 cm (20/06/2022)
19.86 m2 × 368.42 (379.47 con costes indirectos) = 7536.27
Suministro y colocación de m2 de conjunto de hoja practicable con fijo lateral en cabinas sanitarias, formado por:
Parte proporcional de juego de patas telescópicas de acero inoxidable levantando los panelados 20 cm del suelo,
Tablero de puerta y fijo lateral fenólico macizo de 40 mm de espesor, canteado en sus 4 lados, acabado de la hoja en color RAL a elegir por la Dirección de obra.
Incluso montaje de los herrajes correspondientes según Memoria de carpinterías (sin incluir el suministro de los mismos, medidos en unidad a parte).
Elaborado en taller, recibida con ajuste y fijación en obra (incluido en el presente precio).
Unidad completamente colocada según planos de Memoria de carpinterías, planos de detalle, pliego de condiciones y memoria técnica.

| Código | Ud | Descripción | Rendimiento | Precio | Importe |
|---|---|---|---|---|---|
| O01OA060 | h | Peón especializado | 0.3 | 20.06 | 6.02 |
| O01OA070 | h | Peón ordinario | 0.3 | 19.71 | 5.91 |
| M2CABSANPUERT | m2 | Panel puerta cabina sanitaria 42mm (material; 04/10/2022) | 1.05 | 315 | 330.75 |
| P01DW090 | u | Pequeño material | 18 | 1.43 | 25.74 |
|  |  | Total |  |  | 368.42 |

| Medición | Uds. | Largo | Alto | Parcial |
|---|---|---|---|---|
| Planta baja. Puertas cabinas sanitarias vestuarios PM-31 | 11 | 0.95 | 1.9 | 19.86 |
| Total |  |  |  | 19.86 |

**12.01.34** m2 TM-6 TM-7 CAB. SANIT. ENRAS. PANELES LATERALES (20/06/2022)
40.85 m2 × 120.26 (123.87 con costes indirectos) = 5060.09
Suministro y colocación de m2 de mampara en cabinas sanitarias, formado por:
Parte proporcional de juego de patas telescópicas de acero inoxidable levantando los panelados 20 cm del suelo,
Tablero de mampara fenólico macizo de 40 mm de espesor, canteado en sus 4 lados, acabado de la hoja en color RAL a elegir por la Dirección de obra.
Incluso montaje de los herrajes correspondientes según Memoria de carpinterías (sin incluir el suministro de los mismos, medidos en unidad a parte).
Elaborado en taller, recibida con ajuste y fijación en obra (incluido en el presente precio).
Unidad completamente colocada según planos de Memoria de carpinterías, planos de detalle, pliego de condiciones y memoria técnica.

| Código | Ud | Descripción | Rendimiento | Precio | Importe |
|---|---|---|---|---|---|
| O01OA060 | h | Peón especializado | 0.3 | 20.06 | 6.02 |
| O01OA070 | h | Peón ordinario | 0.3 | 19.71 | 5.91 |
| M2CABSANPANEL | m2 | Panelado cabina sanitaria 42mm (material; 04/10/2022) | 1.05 | 95 | 99.75 |
| P01DW090 | u | Pequeño material | 6 | 1.43 | 8.58 |
|  |  | Total |  |  | 120.26 |

| Medición | Uds. | Largo | Alto | Parcial |
|---|---|---|---|---|
| Planta baja. Paneles cabinas sanitarias vestuarios TM-6 | 6 | 1.6 | 1.9 | 18.24 |
| Planta baja. Paneles cabinas sanitarias vestuarios TM-7 | 14 | 0.85 | 1.9 | 22.61 |
| Total |  |  |  | 40.85 |

**12.01.35** u PM-32 P.ENRAS. INTERIOR EI2-60-C5 PRACTICABLE 1H 1,55x8,50 (20/06/2022)
2 u × 2973.44 (3062.64 con costes indirectos) = 6125.28
Suministro y colocación de conjunto completo de puerta enrasada Tipo PM-32 de la Memoria de Carpinterías, de "PUERTAS GISMERO" o equivalente, homologada EI2-60-C5, de dos hojas abatibles (dimensión teórica de hueco libre de paso 1.550x8.500 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| M02PTE040 | h | Plataforma elevadora de tijera eléctrica 12 m | 1.85 | 10.2 | 18.87 |
| O01OB130 | h | Oficial 1ª cerrajero | 1.85 | 22 | 40.70 |
| O01OB140 | h | Ayudante cerrajero | 1.85 | 20.49 | 37.91 |
| PN.M2EI2601H | m2 | Puerta EI2-60-C5 1 hoja | 13.18 | 109.39 | 1441.76 |
| M02PTE010 | h | Plataforma elevadora de tijera eléctrica 6 m | 4.46 | 6.7 | 29.88 |
| O01OA030 | h | Oficial primera | 4.46 | 22 | 98.12 |
| O01OA070 | h | Peón ordinario | 4.46 | 19.71 | 87.91 |
| O01OA050 | h | Ayudante | 4.46 | 20.32 | 90.63 |
| P04BP090 | m2 | Panel composite aluminio 4 mm | 15.62 | 57.27 | 894.56 |
| P04BA010 | m2 | Perfilería de aluminio para subestructura | 15.62 | 5.05 | 78.88 |
| P05CA170 | m | Remate chapa aluminio desarrollo=500 mm e=0,60 mm | 17 | 7.34 | 124.78 |
| %PM0100 | % | Pequeño material | 1 % | 2944.00 | 29.44 |
|  |  | Total |  |  | 2973.44 |

| Medición | Uds. | Parcial |
|---|---|---|
| Planta de acceso. Almacén tabiques móviles | 2 | 2.00 |
| Total |  | 2 |

**12.01.36** u PM-33 P.ENRAS. INTERIOR EI2-60-C5 PRACTICABLE 1H 1,55x8,50 (20/06/2022)
1 u × 2973.44 (3062.64 con costes indirectos) = 3062.64
Suministro y colocación de conjunto completo de puerta enrasada Tipo PM-33 de la Memoria de Carpinterías, de "PUERTAS GISMERO" o equivalente, homologada EI2-60-C5, de dos hojas abatibles (dimensión teórica de hueco libre de paso 1.550x8.500 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| M02PTE040 | h | Plataforma elevadora de tijera eléctrica 12 m | 1.85 | 10.2 | 18.87 |
| O01OB130 | h | Oficial 1ª cerrajero | 1.85 | 22 | 40.70 |
| O01OB140 | h | Ayudante cerrajero | 1.85 | 20.49 | 37.91 |
| PN.M2EI2601H | m2 | Puerta EI2-60-C5 1 hoja | 13.18 | 109.39 | 1441.76 |
| M02PTE010 | h | Plataforma elevadora de tijera eléctrica 6 m | 4.46 | 6.7 | 29.88 |
| O01OA030 | h | Oficial primera | 4.46 | 22 | 98.12 |
| O01OA070 | h | Peón ordinario | 4.46 | 19.71 | 87.91 |
| O01OA050 | h | Ayudante | 4.46 | 20.32 | 90.63 |
| P04BP090 | m2 | Panel composite aluminio 4 mm | 15.62 | 57.27 | 894.56 |
| P04BA010 | m2 | Perfilería de aluminio para subestructura | 15.62 | 5.05 | 78.88 |
| P05CA170 | m | Remate chapa aluminio desarrollo=500 mm e=0,60 mm | 17 | 7.34 | 124.78 |
| %PM0100 | % | Pequeño material | 1 % | 2944.00 | 29.44 |
|  |  | Total |  |  | 2973.44 |

| Medición | Uds. | Parcial |
|---|---|---|
| Planta de acceso. Almacén tabiques móviles | 1 | 1.00 |
| Total |  | 1 |

### 12.02 HERRAJES (12/10/2022)
Importe: 54027.89

**12.02.01** u HERRAJES TIPO 1EbH-3
0 u × 394.64 (406.48 con costes indirectos) = 0.00
Suministro de conjunto de herrajes Tipo EbH-3, compuesto por los siguientes elementos:
- Cerradura de resbalón y cerrojo independiente ERKOCH-BKS ref. 4/710 PZW 65 con función E, cortafuegos según certificado DIN 18250 clase 3 / EN 12209. Marcado CE. Frente en acero inox.
- Pasador de doble acción ERKOCH-WSS ref. 3/682-35 con caja galvanizada, varillas de 10 mm. Ø con asentamiento de 13 mm. Recorrido de bloqueo 20 mm. frente en acero inox.
- Juego de manilla de 20 mm diámetro con pomo fijo exterior cortafuegos de alta durabilidad (1.500.000 ciclos) EN 179 EN 1906 DIN 18273 ERKOCH-BKS ref. 4/4011-3305 RF EN 179 EN 1906-7 DIN 18273 con roseta redonda de 55x10.5 mm integrando fleje recuperador y rodamientos liber de mantenimiento con fijaciones mediante tornillos pasantes en acero inox.
- Bocallave exterior ERKOCH-BKS ref. 4/0301 PZ con estructura con roseta interior de acero de 55x9 mm con fijaciones a una cara en acero inox.
- Cilindro sencillo de seguridad perfil normalizado europeo. ERKOCH mod. EXPERT Diseño de maestreamiento en máximo nivel según plan de cierre a definir por la propiedad, bajo estructura de al menos de 6 dígitos. Sistema con certificación VdS 2344 de amestramiento seguro. Patente europea valida hasta el 2033. L= 50+10 mm.
- Cierrapuertas de piñón-cremallera cortafuegos EN 1154 ERKOCH-DORMAKABA ref. 19/0800 fuerza de cierre EN 3-4 ajustable 140º-15º con doble regulación de velocidad y golpe final de cierre, brazo articulado reversible. Acabado color plata.
- Cilindro de obra con plan de cierre básico.
- Tope de suelo de 52 mm. ERKOCH-VIELER ref. ER.TP.5120 fijación con taco extra-fuerte tipo UX10x60 tornillo 8x80mm. de expansión. En acero inox.

**12.02.02** u HERRAJES TIPO 2Pa--4
4 u × 52.2 (53.77 con costes indirectos) = 215.08
Suministro de conjunto de herrajes Tipo 2Pa--4, compuesto por los siguientes elementos:
- 3 Bisagras ocultas cortafuegos de 120 mm. ERKOCH ref. 105/0238 para puertas hasta 60 kg por 3 unidades. Incorporando tripe regulación. Sistema de rodamientos interno libre de mantenimiento. Con marcado CE. Acabado plata.
- 2 Sistemas de cierre magnéticos ERKOCH ref. 4603-4603 con amortiguador tipo push-pull.

| Medición | Uds. | Largo | Parcial |
|---|---|---|---|
| Puerta tipo PM-11 | 1 | 4 | 4.00 |
| Total |  |  | 4 |

**12.02.03** u HERRAJES TIPO 5BcJ-3
0 u × 2221.14 (2287.77 con costes indirectos) = 0.00
Suministro de conjunto de herrajes Tipo 5BcJ-3, compuesto por los siguientes elementos:
- Conjunto de cerraduras de resbalón cerrojo independientes ERKOCH ref. 4/800 PZ 65 con función E para puertas cortafuegos . Certificación europea. DIN 18250 clase 3 / EN 12209. Marcado CE. Compuesto por cerradura enfrentada a una contrabáscula con sensor de desbloqueo de varillas en hoja inactiva frentes en acero inox.
- Barra antipanico tipo TOUCH cortafuegos ERKOCH ref. 4/0107- 4011PL RF con manilla móvil exterior fijada las placas mediante tornillería pasante EN1125. Marcado CE Certificación europea. en acero inox.
- Cuadradillo articulado ERKOCH ref. ZU.9P 80+80x9 mm. en acero endurecido.
- Barra antipanico tipo TOUCH cortafuegos ERKOCH ref. 4/0107 mediante tornillería a una cara EN1125. Marcado CE Certificación europea. en acero inox.
- Cilindro doble de seguridad perfil normalizado europeo. ERKOCH mod. EXPERT PLUS Diseño de maestreamiento en máximo nivel según plan de cierre a definir por la propiedad, bajo estructura de al menos de 6 dígitos. SistemIa con certificación VdS 2344 de amestramiento seguro. Patente europea valida hasta el 2033. L= 50+50 mm.
- 2 Cierrapuertas de accionamiento por leva cortafuegos EN 1154 ERKOCH-DORMAKABA ref. 19/0400-0406 EN 2-4 ajustable 140º-15º y golpe final. Integrando en la guía deslizadora selector de cierre GSR reversible con tornillos ocultos. Color plata.
- 2 Burletes para sellado inferior de hoja ERKOCH-ATHMER ref. Schall-Ex Ultra de 900 mm. alta durabilidad (1.000.000 ciclos) insonorización 49DB.
- Cilindro de obra con plan de cierre básico.
- Tope de suelo de 52 mm. ERKOCH-VIELER ref. ER.TP.5120 fijación con taco extra-fuerte tipo UX10x60 tornillo 8x80mm. de expansión. En acero inox.

**12.02.04** u HERRAJES TIPO 5FcJ-3
0 u × 1149.7 (1184.19 con costes indirectos) = 0.00
Suministro de conjunto de herrajes Tipo 5FcJ-3, compuesto por los siguientes elementos:
- Conjunto de cerraduras emergencia ERKOCH-BKS ref. 4/830 FA 65 con función F para puertas cortafuegos . Certificación europea. EN 1125 EN 12209. Marcado CE. Compuesto por cerradura enfrentada a una contrabáscula con sensor de desbloqueo de varillas en hoja inactiva frentes en acero inox.
- Barra antipanico tipo TOUCH cortafuegos ERKOCH ref. 4/0107- 4011PL RF con manilla móvil exterior fijada las placas mediante tornillería pasante EN1125. Marcado CE Certificación europea. en acero inox.
- Barra antipanico tipo TOUCH cortafuegos ERKOCH ref. 4/0107mediante tornillería a una cara EN1125. Marcado CE Certificación europea. en acero inox.
- 2 Cierrapuertas de accionamiento por leva cortafuegos EN 1154 ERKOCH-DORMAKABA ref. 19/0400-0406 EN 2-4 ajustable 140º-15º y golpe final. Integrando en la guía deslizadora selector de cierre GSR reversible con tornillos ocultos. Color plata.
- 2 Burletes para sellado inferior de hoja ERKOCH-ATHMER ref. Schall-Ex Ultra de 900 mm. alta durabilidad (1.000.000 ciclos) insonorización 49DB.
- Tope de suelo de 52 mm. ERKOCH-VIELER ref. ER.TP.5120 fijación con taco extra-fuerte tipo UX10x60 tornillo 8x80mm. de expansión. En acero inox.

**12.02.05** u HERRAJES TIPO 5JcOO3
1 u × 3892.69 (4009.47 con costes indirectos) = 4009.47
Suministro de conjunto de herrajes Tipo 5JcOO3, compuesto por los siguientes elementos:
- Conjunto de cerraduras de resbalón cerrojo independientes ERKOCH ref. 4/920 PZW 65 con función J para puertas cortafuegos . Certificación europea. DIN 18250 clase 3 / EN 12209. Marcado CE. Compuesto por cerradura enfrentada a una contrabáscula incluyendo cerradero eléctrico con sensor de desbloqueo de varillas en hoja inactiva frentes en acero inox.
- Barra antipanico tipo TOUCH cortafuegos ERKOCH ref. 4/0107- 3305PL RF con pomo fijo exterior fijada las placas mediante tornillería pasante EN1125. Marcado CE Certificación europea. en acero inox.
- Cuadradillo articulado ERKOCH ref. ZU.9P 80+80x9 mm. en acero endurecido.
- Barra antipanico tipo TOUCH cortafuegos ERKOCH ref. 4/0107mediante tornillería a una cara EN1125. Marcado CE Certificación europea. en acero inox.
- Cilindro doble de seguridad perfil normalizado europeo. ERKOCH mod. EXPERT PLUS Diseño de maestreamiento en máximo nivel según plan de cierre a definir por la propiedad, bajo estructura de al menos de 6 dígitos. SistemIa con certificación VdS 2344 de amestramiento seguro. Patente europea valida hasta el 2033. L= 50+50 mm.
- 2 Cierrapuertas oculto de accionamiento por leva cortafuegos EN 1154 ERKOCH ref. 19/1500-1505 EN 2-4 ajustable 180º-15º y golpe final. Guía oculta con selector de cierre GSR96. Plata.
- 2 Burletes para sellado inferior de hoja ERKOCH-ATHMER ref. Schall-Ex Ultra de 900 mm. alta durabilidad (1.000.000 ciclos) insonorización 49DB.
- Cilindro de obra con plan de cierre básico.
- Tope de suelo de 52 mm. ERKOCH-VIELER ref. ER.TP.5120 fijación con taco extra-fuerte tipo UX10x60 tornillo 8x80mm. de expansión. En acero inox.

| Medición | Uds. | Parcial |
|---|---|---|
| Puerta tipo PM-24 RF | 1 | 1.00 |
| Total |  | 1 |

**12.02.06** u HERRAJES TIPO 6Yh-KO1
0 u × 4236.72 (4363.82 con costes indirectos) = 0.00
Suministro de conjunto de herrajes Tipo 6Yh-KO1, compuesto por los siguientes elementos:
- 2 Juegos de tiradores de 40 mm ERKOCH ref 19/1604-40-2000/2500 con sujeciones dobles para puertas de aluminio distancia entre ejes ajustable de 2000/2500 mm en acero inox.
- Unidad de sobreponer con botón de emergencia y llave de apertura controlada ERKOCH-. Placa de montaje Para instalaciones con y sin fuente de alimentación. Valido para salidas de evacuación, puede ser utilizado como unidad de control (master) o como un pulsador de emergencia (slave) para ser conectado a una unidad de control de orden superior (SCU). Conexión bus DCW integrada.
Funciones adicionales en funcion del modelo de la licencia escogido (SLI-A). El display cambia en función del estado del sistema.
Características técnicas:
Dimensiones (WxHxD) approx.: 90x260x84 mm
Input max.: 65 mA (100 mA durante la alarma) Rango de temperatura: 10 °C a +55 °C
Rel. humedad: 93% (sin condensación)
Nivel de protección: IP32
2 entradas analógicas: 1 de apertura consentida, 1 de señal de incendio.
2 Salidas libres de potencial: 1 de puerta bloqueada, 1 de alarma general.
Bocallave preparada para medio cilindro europeo
Certificado según UNE EN 13637
Tarjeta de licencia para la instalación del sistema para salidas de emergencia.
Funciones:
Desbloqueo de la puerta a través del botón de emergencia de corta duración, larga duración o apertura permanente mediante llave autorizada.
Rearmado manual autorizado desde el exterior o el interior a través de interruptores a llave.
Monitorización anti-sabotaje (puede ser desactivada para un servicio de mantenimiento o reparación)
Monitorización de apertura.
Posibilidad de operar a través de parámetros configurables (necesario software opcional).
Alarma automática en concordancia con UNE EN 13637.
Modulo OPCIONAL con ampliación de 4 señales de entreda y 4 de salida.
Homologado según UNE EN 13637
2 Bloqueo de Puerta Electromecánico mediante cerradero eléctrico y cerradrua (abierto sin corriente) alimentado a 24 V c.c, con contacto de puerta Sistema de bloqueo apropiado para puertas situadas en salidas de emergencia homologado con la norma UNE EN 13367 grado 3.
Tarjeta de licencia para la instalación del sistema para salidas de emergencia.
Funciones:
Monitarización antisabotaje (puede ser desactivada para un servicio de mantenimiento o reparación)
Rearmado automático autorizado desde el exterior o el interior a traves de interruptores a llave DCW o interruptores análogos.
Monitorización de apertura.
Posibilidad de operar a través de parámetros configurables.
Alarma automática en concordancia con UNE EN 13637.
- Cilindro sencillo de seguridad perfil normalizado europeo. ERKOCH ref. EXPERT diseño de maestreamiento ERKOCH en máximo nivel según plan de cierre a definir por la propiedad, bajo estructura de al menos de 6 dígitos. Sistema con certificación VdS 2344 de amestramiento seguro. Patente europea valida hasta el 2033. L= 30 mm.
- 2 Cierrapuertas de suelo EN 1154 ERKOCH ref 19/1200 fuerza 1-4 con retención a 90º para puertas de 1000 mm con un pedo de 100 Kg. . Velocidad de cierre ajustable por válvula de 175º a 15º placa de recubrimiento en acero inox
- 2 Topes de suelo de 52 mm. ERKOCH-VIELER ref. ER.TP.5120 fijación con taco extra-fuerte tipo UX10x60 tornillo 8x80mm. de expansión. En acero inox.

**12.02.07** u HERRAJES TIPO 6Yh--1
16 u × 1331.4 (1371.34 con costes indirectos) = 21941.44
Suministro de conjunto de herrajes Tipo 6Yh--1, compuesto por los siguientes elementos:
- 2 Juegos de tiradores de 40 mm ERKOCH ref 19/1604-40-2000/2500 con sujeciones dobles para puertas de aluminio distancia entre ejes ajustable de 2000/2500 mm en acero inox.
- 2 Cierrapuertas de suelo EN 1154 ERKOCH ref 19/1200 fuerza 1-4 con retención a 90º para puertas de 1000 mm con un pedo de 100 Kg. Velocidad de cierre ajustable por válvula de 175º a 15º placa de recubrimiento en acero inox
- 2 Topes de suelo de 52 mm. ERKOCH-VIELER ref. ER.TP.5120 fijación con taco extra-fuerte tipo UX10x60 tornillo 8x80mm. de expansión. En acero inox.

| Medición | Uds. | Largo | Parcial |
|---|---|---|---|
| Puerta tipo PM-15 | 4 | 4 | 16.00 |
| Total |  |  | 16 |

**12.02.08** u HERRAJES TIPO 6Yh-KKOO1
0 u × 6475.11 (6669.36 con costes indirectos) = 0.00
Suministro de conjunto de herrajes Tipo 6Yh-KKOO1, compuesto por los siguientes elementos:
- 2 Juegos de tiradores de 40 mm ERKOCH ref 19/1604-40-2000/2500 con sujeciones dobles para puertas de aluminio distancia entre ejes ajustable de 2000/2500 mm en acero inox.
- Control de accesos pendiente de definir.
- 2 Unidades de sobreponer con botón de emergencia y llave de apertura controlada ERKOCH-. Placa de montaje Para instalaciones con y sin fuente de alimentación. Valido para salidas de evacuación, puede ser utilizado como unidad de control (master) o como un pulsador de emergencia (slave) para ser conectado a una unidad de control de orden superior (SCU). Conexión bus DCW integrada
Funciones adicionales en funcion del modelo de la licencia escogido (SLI-A). El display cambia en función del estado del sistema.
Características técnicas:
Dimensiones (WxHxD) approx.: 90x260x84 mm
Input max.: 65 mA (100 mA durante la alarma) Rango de temperatura: 10 °C a +55 °C
Rel. humedad: 93% (sin condensación)
Nivel de protección: IP32
2 entradas analógicas: 1 de apertura consentida, 1 de señal de incendio.
2 Salidas libres de potencial: 1 de puerta bloqueada, 1 de alarma general.
Bocallave preparada para medio cilindro europeo
Certificado según UNE EN 13637
Tarjeta de licencia para la instalación del sistema para salidas de emergencia.
Funciones:
Desbloqueo de la puerta a través del botón de emergencia de corta duración, larga duración o apertura permanente mediante llave autorizada.
Rearmado manual autorizado desde el exterior o el interior a través de interruptores a llave.
Monitorización anti-sabotaje (puede ser desactivada para un servicio de mantenimiento o reparación)
Monitorización de apertura.
Posibilidad de operar a través de parámetros configurables (necesario software opcional).
Alarma automática en concordancia con UNE EN 13637.
- Modulo OPCIONAL con ampliación de 4 señales de entreda y 4 de salida.
Homologado según UNE EN 13637
2 Bloqueo de Puerta Electromecánico mediante cerradero eléctrico y cerradrua (abierto sin corriente) alimentado a 24 V c.c, con contacto de puerta Sistema de bloqueo apropiado para puertas situadas en salidas de emergencia homologado con la norma UNE EN 13367 grado 3.
Tarjeta de licencia para la instalación del sistema para salidas de emergencia.
Funciones:
Monitarización antisabotaje (puede ser desactivada para un servicio de mantenimiento o reparación)
Rearmado automático autorizado desde el exterior o el interior a traves de interruptores a llave DCW o interruptores análogos.
Monitorización de apertura.
Posibilidad de operar a través de parámetros configurables.
Alarma automática en concordancia con UNE EN 13637.
- Cilindro sencillo de seguridad perfil normalizado europeo. ERKOCH ref. EXPERT diseño de maestreamiento ERKOCH en máximo nivel según plan de cierre a definir por la propiedad, bajo estructura de al menos de 6 dígitos. Sistema con certificación VdS 2344 de amestramiento seguro. Patente europea valida hasta el 2033. L= 30 mm.
- 2 Cierrapuertas de suelo EN 1154 ERKOCH ref 19/1200 fuerza 1-4 con retención a 90º para puertas de 1000 mm con un pedo de 100 Kg. . Velocidad de cierre ajustable por válvula de 175º a 15º placa de recubrimiento en acero inox
- 2 Topes de suelo de 52 mm. ERKOCH-VIELER ref. ER.TP.5120 fijación con taco extra-fuerte tipo UX10x60 tornillo 8x80mm. de expansión. En acero inox.

**12.02.09** u HERRAJES TIPO 6Ea--2
0 u × 300.04 (309.04 con costes indirectos) = 0.00
Suministro de conjunto de herrajes Tipo 6Ea--2, compuesto por los siguientes elementos:
- Cerradura de resbalón y cerrojo independiente ERKOCH-BKS ref. 4/710 PZW 65 con función E, cortafuegos según certificado DIN 18250 clase 3 / EN 12209. Marcado CE. Frente en acero inox.
- Manilla de 20 mm diámetro interior de alta durabilidad (1.500.000 ciclos) EN 179 EN 1906 DIN 18273 ERKOCH-BKS ref. 4/4011RF EN 179 EN 1906-7 DIN 18273 con roseta redonda de 55x10.5 mm integrando fleje recuperador y rodamientos liber de mantenimiento con fijaciones mediante tornillos pasantes en acero inox.
- Juego de bocallaves ERKOCH-BKS ref. 4/0301 PZ con estructura con roseta interior de acero de 55x9 mm con fijaciones a una cara en acero inox.
- Cilindro doble de seguridad perfil normalizado europeo. ERKOCH mod. EXPERT Diseño de maestreamiento en máximo nivel según plan de cierre a definir por la propiedad, bajo estructura de al menos de 6 dígitos. Sistema con certificación VdS 2344 de amestramiento seguro. Patente europea valida hasta el 2033. L= 50+10 mm.
- Burlete para sellado inferior de hoja ERKOCH-ATHMER ref. Schall-Ex Ultra de 900 mm. alta durabilidad (1.000.000 ciclos) insonorización 49DB.
- Cilindro de obra con plan de cierre básico.

**12.02.10** u HERRAJES TIPO 6EdJ-3
0 u × 950.72 (979.24 con costes indirectos) = 0.00
Suministro de conjunto de herrajes Tipo 6EdJ-3, compuesto por los siguientes elementos:
- Cerradura de resbalón y cerrojo independiente ERKOCH-BKS ref. 4/710 PZW 65 con función E, cortafuegos según certificado DIN 18250 clase 3 / EN 12209. Marcado CE. Frente en acero inox.
- Pasador automatico ERKOCH-BKS ref. 4/790-30 con desbloqueo de varillas mediante sensor superior con guías de posicionamiento y tanconera de suelo. frente en acero inox.
- Juego de manilla interior y pomo fijo exterior cortafuegos DIN 18273 de alta durabilidad (1.500.000 ciclos ) EN 179 Marcado CE. ERKOCH-BKS ref. 4/4011-3305 RF incorporando en las rosetas redondas rodamientos lisos libres de mantenimiento con una reserva de lubrificante integrada y fleje recuperador. Sistema de fijación mediante clipado de manilla y tornillería pasante oculta. en acero inox.
- Bocallave ERKOCH-BKS ref. 4/0301 PZ 55x9 mm. con base metálica y fijación mediante tornillos a una cara en acero inox.
- Cilindro sencillo de seguridad perfil normalizado europeo. ERKOCH mod. EXPERT Diseño de maestreamiento en máximo nivel según plan de cierre a definir por la propiedad, bajo estructura de al menos de 6 dígitos. Sistema con certificación VdS 2344 de amestramiento seguro. Patente europea valida hasta el 2033. L= 50+10 mm.
- 2 Cierrapuertas de accionamiento por leva cortafuegos EN 1154 ERKOCH-DORMAKABA ref. 19/0400/0406 EN 2-4 ajustable 140º-15º y golpe final. Integrando en la guía deslizadora selector de cierre GSR reversible con tornillos ocultos. Color plata.
- Cilindro de obra con plan de cierre básico.
- Tope de suelo de 35 mm. ERKOCH ref. REF. 298/1501-35 fijación con taco de expansión. En acero inox.

**12.02.11** u HERRAJES TIPO 6FaH-3
0 u × 262.04 (269.9 con costes indirectos) = 0.00
Suministro de conjunto de herrajes Tipo 6FaH-3, compuesto por los siguientes elementos:
- Cerradura de resbalón y cerrojo independiente de simple emergencia ERKOCH ref. 4/710 PZW 65 con función F, cortafuegos según certificado DIN 18250 clase 3 / EN 12209. Marcado CE. Frente en acero inox.
- Juego de manilla de 20 mm diámetro cortafuegos de alta durabilidad (1.500.000 ciclos) EN 179 EN 1906 DIN 18273 ERKOCH-BKS ref. 4/4011 RF EN 179 EN 1906-7 DIN 18273 con roseta redonda de 55x10.5 mm integrando fleje recuperador y rodamientos liber de mantenimiento con fijaciones mediante tornillos pasantes en acero inox.
- Cierrapuertas de piñón-cremallera cortafuegos EN 1154 ERKOCH-DORMAKABA ref. 19/0800 fuerza de cierre EN 3-4 ajustable 140º-15º con doble regulación de velocidad y golpe final de cierre, brazo articulado reversible. Acabado color plata.
- Burlete para sellado inferior de hoja ERKOCH-ATHMER ref. Schall-Ex Ultra de 900 mm. alta durabilidad (1.000.000 ciclos) insonorización 49DB.
- Tope de suelo de 52 mm. ERKOCH-VIELER ref. ER.TP.5120 fijación con taco extra-fuerte tipo UX10x60 tornillo 8x80mm. de expansión. En acero inox.

**12.02.12** u HERRAJES TIPO 6FbH-3
0 u × 276.16 (284.44 con costes indirectos) = 0.00
Suministro de conjunto de herrajes Tipo 6FbH-3, compuesto por los siguientes elementos:
- Cerradura de resbalón y cerrojo independiente ERKOCH-BKS ref. 4/710 PZW 65 con función F, cortafuegos según certificado DIN 18250 clase 3 / EN 12209. Marcado CE. Frente en acero inox.
- Pasador de doble acción ERKOCH-WSS ref. 3/682-35 con caja galvanizada, varillas de 10 mm. Ø con asentamiento de 13 mm. Recorrido de bloqueo 20 mm. frente en acero inox.
- Juego manillas cortafuegos DIN 18273 de alta durabilidad (1.500.000 ciclos ) EN 179 Marcado CE. ERKOCH-BKS ref. 4/4011RF incorporando en las rosetas redondas rodamientos lisos libres de mantenimiento con una reserva de lubrificante integrada y fleje recuperador. Sistema de fijación mediante clipado de manilla y tornillería pasante oculta. en acero inox.
- Cierrapuertas de piñón-cremallera cortafuegos EN 1154 ERKOCH-DORMAKABA ref. 19/0800 fuerza de cierre EN 3-4 ajustable 140º-15º con doble regulación de velocidad y golpe final de cierre, brazo articulado reversible. Acabado color plata.
- Tope de suelo de 35 mm. ERKOCH ref. REF. 298/1501-35 fijación con taco de expansión. En acero inox.

**12.02.13** u HERRAJES TIPO 6FdJ-3
0 u × 832.24 (857.21 con costes indirectos) = 0.00
Suministro de conjunto de herrajes Tipo 6FdJ-3, compuesto por los siguientes elementos:
- Cerradura de resbalón y cerrojo independiente ERKOCH-BKS ref. 4/710 PZW 65 con función E, cortafuegos según certificado DIN 18250 clase 3 / EN 12209. Marcado CE. Frente en acero inox.
- Pasador automatico ERKOCH-BKS ref. 4/790-30 con desbloqueo de varillas mediante sensor superior con guías de posicionamiento y tanconera de suelo. frente en acero inox.
- Juego manillas cortafuegos DIN 18273 de alta durabilidad (1.500.000 ciclos ) EN 179 Marcado CE. ERKOCH-BKS ref. 4/4011RF incorporando en las rosetas redondas rodamientos lisos libres de mantenimiento con una reserva de lubrificante integrada y fleje recuperador. Sistema de fijación mediante clipado de manilla y tornillería pasante oculta. en acero inox.
- 2 Cierrapuertas de accionamiento por leva cortafuegos EN 1154 ERKOCH-DORMAKABA ref. 19/0400/0406 EN 1-4 ajustable 140º-15º y golpe final. Integrando en la guía deslizadora selector de cierre GSR reversible con tornillos ocultos. Color plata.
- Tope de suelo de 35 mm. ERKOCH ref. REF. 298/1501-35 fijación con taco de expansión. En acero inox.

**12.02.14** u HERRAJES TIPO 7Da--4
0 u × 311.94 (321.3 con costes indirectos) = 0.00
Suministro de conjunto de herrajes Tipo 7Da--4, compuesto por los siguientes elementos:
- Cerradura de resbalón y cerrojo independiente ERKOCH-BKS ref. 4/360 PZW 60 con función D, según certificado DIN 18251 clase 3. Frente y cerradero en acero inox.
- Juego de manilla de 20 mm diámetro de alta durabilidad (1.500.000 ciclos) EN 179 EN 1906 DIN 18273 ERKOCH-BKS ref. 4/4011 M EN 179 EN 1906-7 DIN 18273 con roseta redonda de 55x10.5 mm integrando fleje recuperador y rodamientos liber de mantenimiento con fijaciones mediante tornillos pasantes en acero inox.
- Juego de bocallaves ERKOCH-BKS ref. 4/0301 PZP con estructura con roseta interior de acero de 55x9 mm con fijaciones a una cara
- Cilindro doble de seguridad perfil normalizado europeo. ERKOCH mod. EXPERT Diseño de maestreamiento en máximo nivel según plan de cierre a definir por la propiedad, bajo estructura de al menos de 6 dígitos. Sistema con certificación VdS 2344 de amestramiento seguro. Patente europea valida hasta el 2033. L= 35+35 mm.
- 3 Bisagras ocultas cortafuegos de 177x34x28 mm. ERKOCH ref. 105/0230 para puertas hasta 90 kg por 3 unidades. Incorporando tripe regulación. Sistema de rodamientos interno libre de mantenimiento. Con marcado CE. Acabado plata.
- Cilindro de obra con plan de cierre básico.
- Tope de suelo de 52 mm. ERKOCH-VIELER ref. ER.TP.5120 fijación con taco extra-fuerte tipo UX10x60 tornillo 8x80mm. de expansión. En acero inox.

**12.02.15** u HERRAJES TIPO 7Da--6
0 u × 222.58 (229.26 con costes indirectos) = 0.00
Suministro de conjunto de herrajes Tipo 7Da--6, compuesto por los siguientes elementos:
- Cerradura de resbalón y cerrojo independiente ERKOCH-BKS ref. 4/360 PZW 60 con función D, según certificado DIN 18251 clase 3. Frente y cerradero en acero inox.
- Juego de manilla de 20 mm diámetro cortafuegos de alta durabilidad (1.500.000 ciclos) EN 179 EN 1906 DIN 18273 ERKOCH-BKS ref. 4/4011 RF EN 179 EN 1906-7 DIN 18273 con roseta redonda de 55x10.5 mm integrando fleje recuperador y rodamientos liber de mantenimiento con fijaciones mediante tornillos pasantes en acero inox.
- Juego de bocallaves ERKOCH-BKS ref. 4/0301 PZP con estructura con roseta interior de acero de 55x9 mm con fijaciones a una cara
- Cilindro doble de seguridad perfil normalizado europeo. ERKOCH mod. EXPERT Diseño de maestreamiento en máximo nivel según plan de cierre a definir por la propiedad, bajo estructura de al menos de 6 dígitos. Sistema con certificación VdS 2344 de amestramiento seguro. Patente europea valida hasta el 2033. L= 35+35 mm.
- Tope de suelo de 52 mm. ERKOCH-VIELER ref. ER.TP.5120 fijación con taco extra-fuerte tipo UX10x60 tornillo 8x80mm. de expansión. En acero inox.

**12.02.16** u HERRAJES TIPO 7Db--4
0 u × 510.98 (526.31 con costes indirectos) = 0.00
Suministro de conjunto de herrajes Tipo 7Db--4, compuesto por los siguientes elementos:
- Cerradura de resbalón y cerrojo independiente ERKOCH-BKS ref. 4/360 PZW 60 con función D, según certificado DIN 18251 clase 3. Frente y cerradero en acero inox.
- 2 Pasadores de simple acción para puertas de madera ERKOCH ref. 105/1401 Bulon de acero de 11 mm. en acero inox.
- Juego de manilla de 20 mm diámetro cortafuegos de alta durabilidad (1.500.000 ciclos) EN 179 EN 1906 DIN 18273 ERKOCH-BKS ref. 4/4011 RF EN 179 EN 1906-7 DIN 18273 con roseta redonda de 55x10.5 mm integrando fleje recuperador y rodamientos liber de mantenimiento con fijaciones mediante tornillos pasantes en acero inox.
- Juego de bocallaves ERKOCH-BKS ref. 4/0301 PZP con estructura con roseta interior de acero de 55x9 mm con fijaciones a una cara
- Cilindro doble de seguridad perfil normalizado europeo. ERKOCH mod. EXPERT Diseño de maestreamiento en máximo nivel según plan de cierre a definir por la propiedad, bajo estructura de al menos de 6 dígitos. Sistema con certificación VdS 2344 de amestramiento seguro. Patente europea valida hasta el 2033. L= 35+35 mm.
- 6 Bisagras ocultas cortafuegos de 177x34x28 mm. ERKOCH ref. 105/0230 para puertas hasta 90 kg por 3 unidades. Incorporando tripe regulación. Sistema de rodamientos interno libre de mantenimiento. Con marcado CE. Acabado plata.
- 2 Burletes para sellado inferior de hoja ERKOCH-ATHMER ref. Schall-Ex Ultra de 900 mm. alta durabilidad (1.000.000 ciclos) insonorización 49DB.
- Tope de suelo de 52 mm. ERKOCH-VIELER ref. ER.TP.5120 fijación con taco extra-fuerte tipo UX10x60 tornillo 8x80mm. de expansión. En acero inox.

**12.02.17** u HERRAJES TIPO 7Ka--4
1 u × 214.36 (220.79 con costes indirectos) = 220.79
Suministro de conjunto de herrajes Tipo, compuesto por los siguientes elementos:
- Cerradura de condena independiente ERKOCH ref. 4/360 BAD-RI 60 con función W, según certificado DIN 18251 clase 3. Frente y cerradero en acero inox.
- Juego de tiradores de 19 mm ERKOCH ref. 105/1602-19-600 sujeciones dobles para puertas de madera ditancia entre ejes de 600 mm en acero inox.
- Juego de condena con visor libre ocupado y emergencia exterior ERKOCH ref. 4/0801 BAD 55x9 mm. con rosetas redondas y fijaciones mediante tornillería pasante oculta en acero inox.
- 3 Bisagras ocultas cortafuegos de 177x34x28 mm. ERKOCH ref. 105/0230 para puertas hasta 90 kg por 3 unidades. Incorporando tripe regulación. Sistema de rodamientos interno libre de mantenimiento. Con marcado CE. Acabado plata.
- Tope de suelo de 52 mm. ERKOCH-VIELER ref. ER.TP.5120 fijación con taco extra-fuerte tipo UX10x60 tornillo 8x80mm. de expansión. En acero inox.

| Medición | Uds. | Parcial |
|---|---|---|
| Puerta tipo PM-5 | 1 | 1.00 |
| Total |  | 1 |

**12.02.18** u HERRAJES TIPO 8DaJ-3
2 u × 365.05 (376 con costes indirectos) = 752.00
Suministro de conjunto de herrajes Tipo 8DaJ-3, compuesto por los siguientes elementos:
- Cerradura de resbalón y cerrojo independiente ERKOCH -BKS ref. 4/680 PZW 65 con función I, cortafuegos según certificado DIN 18250 clase 3 / EN 12209. Marcado CE. Frente y ceradero en acero inox.
- Juego de manilla de 20 mm diámetro cortafuegos de alta durabilidad (1.500.000 ciclos) EN 179 EN 1906 DIN 18273 ERKOCH-BKS ref. 4/4011 RF EN 179 EN 1906-7 DIN 18273 con roseta redonda de 55x10.5 mm integrando fleje recuperador y rodamientos liber de mantenimiento con fijaciones mediante tornillos pasantes en acero inox.
- Juego de bocallaves ERKOCH-BKS ref. 4/0301 PZP con estructura con roseta interior de acero de 55x9 mm con fijaciones a una cara
- Cilindro doble de seguridad perfil normalizado europeo. ERKOCH mod. EXPERT Diseño de maestreamiento en máximo nivel según plan de cierre a definir por la propiedad, bajo estructura de al menos de 6 dígitos. Sistema con certificación VdS 2344 de amestramiento seguro. Patente europea valida hasta el 2033. L= 50+50 mm.
- Cierrapuertas de piñón-cremallera cortafuegos EN 1154 ERKOCH-DORMAKABA ref. 19/0800 fuerza de cierre EN 3-4 ajustable 140º-15º con doble regulación de velocidad y golpe final de cierre, brazo articulado reversible. Acabado color plata.
- Cilindro de obra con plan de cierre básico plan de cierre básico.
- Burlete para sellado inferior de hoja ERKOCH-ATHMER ref. Schall-Ex Ultra de 900 mm. alta durabilidad (1.000.000 ciclos) insonorización 49DB.
- Tope de suelo de 52 mm. ERKOCH ref. ER.TP.5120 fijación con taco extra-fuerte tipo UX10x60 tornillo 8x80mm. de expansión. En acero inox.

| Medición | Uds. | Parcial |
|---|---|---|
| Puerta tipo PM-2 RF | 1 | 1.00 |
| Puerta tipo PM-6 RF | 1 | 1.00 |
| Total |  | 2 |

**12.02.19** u HERRAJES TIPO 8DbH-3
0 u × 466.23 (480.22 con costes indirectos) = 0.00
Suministro de conjunto de herrajes Tipo 8DbH-3, compuesto por los siguientes elementos:
- Cerradura de resbalón y cerrojo independiente ERKOCH -BKS ref. 4/680 PZW 65 con función I, cortafuegos según certificado DIN 18250 clase 3 / EN 12209. Marcado CE. Frente y ceradero en acero inox.
- Pasador automatico ERKOCH-BKS ref. 4/790-30 con desbloqueo de varillas mediante sensor superior con guías de posicionamiento y tanconera de suelo. Frente y ceradero en acero.
- Juego de manilla de 20 mm diámetro cortafuegos de alta durabilidad (1.500.000 ciclos) EN 179 EN 1906 DIN 18273 ERKOCH-BKS ref. 4/4011 RF EN 179 EN 1906-7 DIN 18273 con roseta redonda de 55x10.5 mm integrando fleje recuperador y rodamientos liber de mantenimiento con fijaciones mediante tornillos pasantes en acero inox.
- Juego de bocallaves ERKOCH-BKS ref. 4/0301 PZP con estructura con roseta interior de acero de 55x9 mm con fijaciones a una cara
- Cilindro doble de seguridad perfil normalizado europeo. ERKOCH mod. EXPERT Diseño de maestreamiento en máximo nivel según plan de cierre a definir por la propiedad, bajo estructura de al menos de 6 dígitos. Sistema con certificación VdS 2344 de amestramiento seguro. Patente europea valida hasta el 2033. L= 50+50 mm.
- Cierrapuertas de piñón-cremallera cortafuegos EN 1154 ERKOCH-DORMAKABA ref. 19/0800 fuerza de cierre EN 3-4 ajustable 140º-15º con doble regulación de velocidad y golpe final de cierre, brazo articulado reversible. Acabado color plata.
- Cilindro de obra con plan de cierre básico plan de cierre básico.
- 2 Burlete para sellado inferior de hoja ERKOCH-ATHMER ref. Schall-Ex Ultra de 900 mm. alta durabilidad (1.000.000 ciclos) insonorización 49DB.
- Tope de suelo de 52 mm. ERKOCH ref. ER.TP.5120 fijación con taco extra-fuerte tipo UX10x60 tornillo 8x80mm. de expansión. En acero inox.

**12.02.20** u HERRAJES TIPO 8KaO-4
3 u × 619.82 (638.41 con costes indirectos) = 1915.23
Suministro de conjunto de herrajes Tipo 8KaO-4, compuesto por los siguientes elementos:
- Cerradura de cerrojo ERKOCH-BKS ref. 4/360 PZRI 60 con función K,. Frente y cerradero en acero inox.
- Juego de tiradores de 19 mm ERKOCH ref. 105/1602-19-600 sujeciones dobles para puertas de madera ditancia entre ejes de 600 mm en acero inox.
- Juego de bocallave ERKOCH-BKS ref. 4/0301 PZP con estructura con roseta interior de acero de 55x9 mm con fijaciones a una cara
- Cilindro doble de seguridad perfil normalizado europeo. ERKOCH mod. EXPERT Diseño de maestreamiento en máximo nivel según plan de cierre a definir por la propiedad, bajo estructura de al menos de 6 dígitos. Sistema con certificación VdS 2344 de amestramiento seguro. Patente europea valida hasta el 2033. L= 35+35 m..
- 3 Bisagras ocultas cortafuegos de 177x34x28 mm. ERKOCH ref. 105/0230 para puertas hasta 90 kg por 3 unidades. Incorporando tripe regulación. Sistema de rodamientos interno libre de mantenimiento. Con marcado CE. Acabado plata.
- Cierrapuertas oculto de accionamiento por leva cortafuegos EN 1154 ERKOCH ref. 19/1500-1501 EN 2-4 ajustable 180º-15º y golpe final. Guía deslizadora reversible con tornillos ocultos. Color plata.
- Cilindro de obra con plan de cierre básico.
- Tope de suelo de 52 mm. ERKOCH ref. ER.TP.5120 fijación con taco de expansión. En acero inox.

| Medición | Uds. | Parcial |
|---|---|---|
| Puerta tipo PM-20B | 1 | 1.00 |
| Puerta tipo PM-21 | 1 | 1.00 |
| Puerta tipo PM-23 RF | 1 | 1.00 |
| Total |  | 3 |

**12.02.21** u HERRAJES TIPO 8KbO-4
1 u × 706.88 (728.09 con costes indirectos) = 728.09
Suministro de conjunto de herrajes Tipo 8KbO-4, compuesto por los siguientes elementos:
- Cerradura de cerrojo ERKOCH-BKS ref. 4/360 PZRI 60 con función K,. Frente y cerradero en acero inox.
- 2 Pasadores de simple acción para puertas de madera ERKOCH ref. 105/1401 Bulon de acero de 11 mm. en acero inox.
- Juego de tiradores de 19 mm ERKOCH ref. 105/1602-19-600 sujeciones dobles para puertas de madera ditancia entre ejes de 600 mm en acero inox.
- Juego de bocallave ERKOCH-BKS ref. 4/0301 PZP con estructura con roseta interior de acero de 55x9 mm con fijaciones a una cara
- Cilindro doble de seguridad perfil normalizado europeo. ERKOCH mod. EXPERT Diseño de maestreamiento en máximo nivel según plan de cierre a definir por la propiedad, bajo estructura de al menos de 6 dígitos. Sistema con certificación VdS 2344 de amestramiento seguro. Patente europea valida hasta el 2033. L= 35+35 m..
- 6 Bisagras ocultas cortafuegos de 177x34x28 mm. ERKOCH ref. 105/0230 para puertas hasta 90 kg por 3 unidades. Incorporando tripe regulación. Sistema de rodamientos interno libre de mantenimiento. Con marcado CE. Acabado plata.
- Cierrapuertas oculto de accionamiento por leva cortafuegos EN 1154 ERKOCH ref. 19/1500-1501 EN 2-4 ajustable 180º-15º y golpe final. Guía deslizadora reversible con tornillos ocultos. Color plata.
- Burlete para sellado inferior ERKOCH ref. SCHALL- EX ULTRA insonorización, cortahumos, cortafuegos.
- Cilindro de obra con plan de cierre básico.
- Tope de suelo de 52 mm. ERKOCH ref. ER.TP.5120 fijación con taco de expansión. En acero inox.

| Medición | Uds. | Parcial |
|---|---|---|
| Puerta tipo PM-16 | 1 | 1.00 |
| Total |  | 1 |

**12.02.22** u HERRAJES TIPO 8Kg--4
5 u × 173.45 (178.65 con costes indirectos) = 893.25
Suministro de conjunto de herrajes Tipo 8Kg--4, compuesto por los siguientes elementos:
- Cerradura de condena independiente ERKOCH ref. 4/360 BAD-RI 60 con función W, según certificado DIN 18251 clase 3. Frente y cerradero en acero inox.
- Juego de tiradores de 19 mm ERKOCH ref. 105/1602-19-300 sujeciones dobles para puertas de madera ditancia entre ejes de 300 mm en acero inox.
- Juego de condena con visor libre ocupado y emergencia exterior ERKOCH ref. 4/0801 BAD 55x9 mm. con rosetas redondas y fijaciones mediante tornillería pasante oculta en acero inox.
- Conjunto de herraje pivotante con muelle inferior ERKOH ref. 105/0212-0221 con muelle inferior de doble acciónpara puertas de vaivén con apertura a 180 y freno a 90º. Fuerza ajustable ancura máxima de puerta 900 mm. peso máximo 45 kg.espesor de 35-45 mm..
- Percha tope de 19 mm. mm. ERKOCH ref. 105/4900 fijación mediante roseta redonda de 50 mm. En acero inox.

| Medición | Uds. | Parcial |
|---|---|---|
| Puerta tipo PM-25 | 1 | 1.00 |
| Puerta tipo PM-26 | 2 | 2.00 |
| Puerta tipo PM-27 | 2 | 2.00 |
| Total |  | 5 |

**12.02.23** u HERRAJES TIPO 8Kh--1
0 u × 1558.14 (1604.88 con costes indirectos) = 0.00
Suministro de conjunto de herrajes Tipo 8Kh--1, compuesto por los siguientes elementos:
- Cerradura de cerrojo ERKOCH ref. 4/360 PZ-RI 35 con función K. Frente y cerradero en acero inox.
- Pasador de doble acción ERKOCH-WSS ref. 3/682-35 con caja galvanizada, varillas de 10 mm. Ø con asentamiento de 13 mm. Recorrido de bloqueo 20 mm. frente en acero inox.
- 2 Juegos de tiradores de 40 mm ERKOCH ref 19/1604-40-2000/2500 con sujeciones dobles para puertas de aluminio distancia entre ejes ajustable de 2000/2500 mm en acero inox.
- Juego de bocallaves ERKOCH ref. 4/0301 OV PZ mm. Ovaladas con base metálica y fijación mediante tornillos a una cara en acero inox.
- Cilindro doble de seguridad perfil normalizado europeo. ERKOCH mod. EXPERT Diseño de maestreamiento en máximo nivel según plan de cierre a definir por la propiedad, bajo estructura de al menos de 6 dígitos. Sistema con certificación VdS 2344 de amestramiento seguro. Patente europea valida hasta el 2033. L= 50+50 m..
- 2 Cierrapuertas de suelo EN 1154 ERKOCH ref 19/1200 fuerza 1-4 con retención a 90º para puertas de 1000 mm con un pedo de 100 Kg. . Velocidad de cierre ajustable por válvula de 175º a 15º placa de recubrimiento en acero inox
- 2 Topes de suelo de 52 mm. ERKOCH-VIELER ref. ER.TP.5120 fijación con taco extra-fuerte tipo UX10x60 tornillo 8x80mm. de expansión. En acero inox.

**12.02.24** u HERRAJES TIPO 8Yh-O1
0 u × 1979.58 (2038.97 con costes indirectos) = 0.00
Suministro de conjunto de herrajes Tipo, compuesto por los siguientes elementos:

**12.02.25** u HERRAJES TIPO 5FaJ-3
0 u × 1938.3 (1996.45 con costes indirectos) = 0.00
Suministro de conjunto de herrajes Tipo, compuesto por los siguientes elementos:

**12.02.26** u HERRAJES TIPO 6CdJO3
0 u × 1833.46 (1888.46 con costes indirectos) = 0.00
Suministro de conjunto de herrajes Tipo 6CdJO3, compuesto por los siguientes elementos:
- Cerradura electromecánica de evacuación de emergencia con disparo automático, ERKOCH-ABLOY ref. 167/900PZW 65 con control secuencial mecánico y eléctrico. Con cierre de un punto de seguridad. Función Duisburg compatible con cilindros electrónicos y de giro-libre (free-turning). Con micro-interruptores para detección del “bloqueo” (> 90 %), “desbloqueo” (< 10 % del recorrido de la palanca de bloqueo), "puerta abierta" monitorizado a través de recorrido del resbalón y también “Funcionamiento de manilla / desbloqueo de emergencia”. Un punto de bloqueo automático cuando la puerta cierra mediante precarga mecánica de un muelle. Mecanismo de seguridad de tres fases.de la palanca de bloqueo. Resbalón universal. Frente 24 mm. Distancia entre ejes 72 mm. Entrada 65 mm. . Desbloqueo de emergencia mediante manilla; función noche con acceso desde el exterior con llave. Palanca de protección de acero de 20 mm. 9 mm de cuadradillo.Cobertor protegido contra la corrosión. Frente y cerraderos en acero inox.
- Control de acceso exterior pendiente de definir.
- Pasador automatico ERKOCH-BKS ref. 4/790-30 con desbloqueo de varillas mediante sensor superior con guías de posicionamiento y tanconera de suelo. Frente y ceradero en acero inox
- Juego de manillas de 21.3 mm diámetro cortafuegos de alta durabilidad (1.000.000 ciclos) EN 179 EN 1906 DIN 18273 ERKOCH-HEWI ref. 203/4011 RF EN 179 EN 1906-7 DIN 18273 con roseta redonda de 55x10.5 mm integrando fleje recuperador y rodamientos libre de mantenimiento con fijaciones mediante tornillos pasantes en acero inox.
- Cuadradillo articulado ERKOCH-HEWI de 80+80x9 mm. en acero endurecido
- Bocallave exterior ERKOCH-HEWI ref. 203/0301 PZ con estructura con roseta interior de acero de 55x10.5 mm con fijaciones a una cara en acero inox.
- Pasacables de marco a hoja ERKOCH ref. 9/1800 para cable 7,5 mm. acabado cromado plata.
- Cilindro sencillo de perfil normalizado europeo. ERKOCH-ISEO mod.R6 Diseño de maestreamiento según plan de cierre a definir por la propiedad, bajo construcción de 6 Pins. L= 50+10 mm.
- 2 Cierrapuertas de accionamiento por leva cortafuegos EN 1154 ERKOCH-DORMA ref. 19/0400-0406 EN 1-4 ajustable 135º-15º y golpe final. Integrando en la guía deslizadora selector de cierre GSR reversible con tornillos ocultos. Color plata.
- 2 Burletes para sellado inferior de hoja ERKOCH-ATHMER ref. Schall-Ex Ultra de 900 mm. alta durabilidad (1.000.000 ciclos) insonorización 49DB.
- Cilindro de obra con plan de cierre básico.
- Tope de suelo de 52 mm. ERKOCH-VIELER ref. ER.TP.5120 fijación con taco extra-fuerte tipo UX10x60 tornillo 8x80mm. de expansión. En acero inox. 50+10 mm.

**12.02.27** u HERRAJES TIPO 7Ka--4.1
1 u × 391.68 (403.43 con costes indirectos) = 403.43
Suministro de conjunto de herrajes Tipo 7Ka--4.1, compuesto por los siguientes elementos:
- Cerradura de cerrojo independiente ERKOCH ref. 4/360 BAD-RI 60 con función W, según certificado DIN 18251 clase 3. Frente y cerradero en acero inox.
- Un tirador interior vertical de 19 mm ERKOCH ref. 105/1602-19-600 sujeciones dobles para puertas de madera ditancia entre ejes de 600 mm en acero inox.
- Un tirador exterior vertical de pletina de acero inox mate 70.8 lacado en color a definir por la Dirección de obra para colocar asidero de madera de roble americano (no incluido este último en el presente precio).
- Juego de bocallaves ERKOCH-BKS ref. 4/0301 PZP con estructura con roseta interior de acero de 55x9 mm con fijaciones a una cara
- Cilindro doble de seguridad perfil normalizado europeo. ERKOCH mod. EXPERT Diseño de maestreamiento en máximo nivel según plan de cierre a definir por la propiedad, bajo estructura de al menos de 6 dígitos. Sistema con certificación VdS 2344 de amestramiento seguro. Patente europea valida hasta el 2033. L= 35+35 mm.
- 3 Bisagras ocultas cortafuegos de 177x34x28 mm. ERKOCH ref. 105/0230 para puertas hasta 90 kg por 3 unidades. Incorporando tripe regulación. Sistema de rodamientos interno libre de mantenimiento. Con marcado CE. Acabado plata.
- Tope de suelo de 52 mm. ERKOCH-VIELER ref. ER.TP.5120 fijación con taco extra-fuerte tipo UX10x60 tornillo 8x80mm. de expansión. En acero inox.

| Medición | Uds. | Parcial |
|---|---|---|
| Puerta tipo PM-19 | 1 | 1.00 |
| Total |  | 1 |

**12.02.28** u HERRAJES TIPO 7Ta--4D
0 u × 1167.44 (1202.46 con costes indirectos) = 0.00
Suministro de conjunto de herrajes Tipo, compuesto por los siguientes elementos:

**12.02.29** u HERRAJES TIPO 8DaO-4
0 u × 576.58 (593.88 con costes indirectos) = 0.00
Suministro de conjunto de herrajes Tipo 8DaO-4, compuesto por los siguientes elementos:
- Cerradura de resbalón y cerrojo independiente ERKOCH-BKS ref. 4/360 PZW 60 con función D, según certificado DIN 18251 clase 3. Frente y cerradero en acero inox.
- Juego de manilla de 20 mm diámetro cortafuegos de alta durabilidad (1.500.000 ciclos) EN 179 EN 1906 DIN 18273 ERKOCH-BKS ref. 4/4011 RF EN 179 EN 1906-7 DIN 18273 con roseta redonda de 55x10.5 mm integrando fleje recuperador y rodamientos liber de mantenimiento con fijaciones mediante tornillos pasantes en acero inox.
- Juego de bocallaves ERKOCH-BKS ref. 4/0301 PZP con estructura con roseta interior de acero de 55x9 mm con fijaciones a una cara
- Cilindro doble de seguridad perfil normalizado europeo. ERKOCH mod. EXPERT Diseño de maestreamiento en máximo nivel según plan de cierre a definir por la propiedad, bajo estructura de al menos de 6 dígitos. Sistema con certificación VdS 2344 de amestramiento seguro. Patente europea valida hasta el 2033. L= 35+35 mm.
- Cilindro doble de seguridad perfil normalizado europeo. ERKOCH mod. EXPERT Diseño de maestreamiento en máximo nivel según plan de cierre a definir por la propiedad, bajo estructura de al menos de 6 dígitos. Sistema con certificación VdS 2344 de amestramiento seguro. Patente europea valida hasta el 2033. L= 35+35 m..
- 3 Bisagras ocultas cortafuegos de 177x34x28 mm. ERKOCH ref. 105/0230 para puertas hasta 90 kg por 3 unidades. Incorporando tripe regulación. Sistema de rodamientos interno libre de mantenimiento. Con marcado CE. Acabado plata.
- Cierrapuertas oculto de accionamiento por leva cortafuegos EN 1154 ERKOCH ref. 19/1500-1501 EN 2-4 ajustable 180º-15º y golpe final. Guía deslizadora reversible con tornillos ocultos. Color plata.
- Burlete para sellado inferior de hoja ERKOCH-ATHMER ref. Schall-Ex Ultra de 900 mm. alta durabilidad (1.000.000 ciclos) insonorización 49DB.
- Cilindro de obra con plan de cierre básico.
- Tope de suelo de 52 mm. ERKOCH ref. ER.TP.5120 fijación con taco de expansión. En acero inox.

**12.02.30** u HERRAJES TIPO 8DbO-4
0 u × 741.04 (763.27 con costes indirectos) = 0.00
Suministro de conjunto de herrajes Tipo 8DbO-4, compuesto por los siguientes elementos:
- Cerradura de resbalón y cerrojo independiente ERKOCH-BKS ref. 4/360 PZW 60 con función D, según certificado DIN 18251 clase 3. Frente y cerradero en acero inox.
- 2 Pasadores de simple acción para puertas de madera ERKOCH ref. 105/1401 Bulon de acero de 11 mm. en acero inox.
- Juego de manilla de 20 mm diámetro cortafuegos de alta durabilidad (1.500.000 ciclos) EN 179 EN 1906 DIN 18273 ERKOCH-BKS ref. 4/4011 RF EN 179 EN 1906-7 DIN 18273 con roseta redonda de 55x10.5 mm integrando fleje recuperador y rodamientos liber de mantenimiento con fijaciones mediante tornillos pasantes en acero inox.
- Juego de bocallaves ERKOCH-BKS ref. 4/0301 PZP con estructura con roseta interior de acero de 55x9 mm con fijaciones a una cara
- Cilindro doble de seguridad perfil normalizado europeo. ERKOCH mod. EXPERT Diseño de maestreamiento en máximo nivel según plan de cierre a definir por la propiedad, bajo estructura de al menos de 6 dígitos. Sistema con certificación VdS 2344 de amestramiento seguro. Patente europea valida hasta el 2033. L= 35+35 mm.
- Cilindro doble de seguridad perfil normalizado europeo. ERKOCH mod. EXPERT Diseño de maestreamiento en máximo nivel según plan de cierre a definir por la propiedad, bajo estructura de al menos de 6 dígitos. Sistema con certificación VdS 2344 de amestramiento seguro. Patente europea valida hasta el 2033. L= 35+35 m..
- 6 Bisagras ocultas cortafuegos de 177x34x28 mm. ERKOCH ref. 105/0230 para puertas hasta 90 kg por 3 unidades. Incorporando tripe regulación. Sistema de rodamientos interno libre de mantenimiento. Con marcado CE. Acabado plata.
- Cierrapuertas oculto de accionamiento por leva cortafuegos EN 1154 ERKOCH ref. 19/1500-1501 EN 2-4 ajustable 180º-15º y golpe final. Guía deslizadora reversible con tornillos ocultos. Color plata.
- Cilindro de obra con plan de cierre básico.
- Tope de suelo de 52 mm. ERKOCH ref. ER.TP.5120 fijación con taco de expansión. En acero inox.

**12.02.31** u HERRAJES TIPO 8KaO-4.1
5 u × 576.58 (593.88 con costes indirectos) = 2969.40
Suministro de conjunto de herrajes Tipo 8KaO-4.1, compuesto por los siguientes elementos:
- Cerradura resbalon y cerrojo ERKOCH-BKS ref. 4/360 PZW 60 con función K Frente y cerradero en acero inox.
- Juego de manilla de 20 mm diámetro cortafuegos de alta durabilidad (1.500.000 ciclos) EN 179 EN 1906 DIN 18273 ERKOCH-BKS ref. 4/4011 RF EN 179 EN 1906-7 DIN 18273 con roseta redonda de 55x10.5 mm integrando fleje recuperador y rodamientos liber de mantenimiento con fijaciones mediante tornillos pasantes en acero inox.
- Juego de bocallaves ERKOCH-BKS ref. 4/0301 PZP con estructura con roseta interior de acero de 55x9 mm con fijaciones a una cara
- Cilindro doble de seguridad perfil normalizado europeo. ERKOCH mod. EXPERT Diseño de maestreamiento en máximo nivel según plan de cierre a definir por la propiedad, bajo estructura de al menos de 6 dígitos. Sistema con certificación VdS 2344 de amestramiento seguro. Patente europea valida hasta el 2033. L= 35+35 m..
- 3 Bisagras ocultas cortafuegos de 177x34x28 mm. ERKOCH ref. 105/0230 para puertas hasta 90 kg por 3 unidades. Incorporando tripe regulación. Sistema de rodamientos interno libre de mantenimiento. Con marcado CE. Acabado plata.
- Cierrapuertas oculto de accionamiento por leva cortafuegos EN 1154 ERKOCH ref. 19/1500-1501 EN 2-4 ajustable 180º-15º y golpe final. Guía deslizadora reversible con tornillos ocultos. Color plata.
- Cilindro de obra con plan de cierre básico.
- Tope de suelo retenedor ERKOCH ref. ER.TP.5120 fijación con taco de expansión. En acero inox.

| Medición | Uds. | Parcial |
|---|---|---|
| Puerta tipo PM-22 | 1 | 1.00 |
| Puerta tipo PM-28 | 2 | 2.00 |
| Puerta tipo PM-29 | 2 | 2.00 |
| Total |  | 5 |

**12.02.32** u HERRAJES TIPO 8KaO-4'
6 u × 619.82 (638.41 con costes indirectos) = 3830.46
Suministro de conjunto de herrajes Tipo 8KaO-4, compuesto por los siguientes elementos:
- Cerradura de cerrojo ERKOCH-BKS ref. 4/360 PZRI 60 con función K,. Frente y cerradero en acero inox.
- Un tirador interior vertical de 19 mm ERKOCH ref. 105/1602-19-600 sujeciones dobles para puertas de madera ditancia entre ejes de 600 mm en acero inox.
- Un tirador exterior vertical de pletina de acero inox mate 70.8 lacado en color a definir por la Dirección de obra para colocar asidero de madera de roble americano (no incluido este último en el presente precio).
- Juego de bocallave ERKOCH-BKS ref. 4/0301 PZP con estructura con roseta interior de acero de 55x9 mm con fijaciones a una cara
- Cilindro doble de seguridad perfil normalizado europeo. ERKOCH mod. EXPERT Diseño de maestreamiento en máximo nivel según plan de cierre a definir por la propiedad, bajo estructura de al menos de 6 dígitos. Sistema con certificación VdS 2344 de amestramiento seguro. Patente europea valida hasta el 2033. L= 35+35 m..
- 3 Bisagras ocultas cortafuegos de 177x34x28 mm. ERKOCH ref. 105/0230 para puertas hasta 90 kg por 3 unidades. Incorporando tripe regulación. Sistema de rodamientos interno libre de mantenimiento. Con marcado CE. Acabado plata.
- Cierrapuertas oculto de accionamiento por leva cortafuegos EN 1154 ERKOCH ref. 19/1500-1501 EN 2-4 ajustable 180º-15º y golpe final. Guía deslizadora reversible con tornillos ocultos. Color plata.
- Cilindro de obra con plan de cierre básico.
- Tope de suelo de 52 mm. ERKOCH ref. ER.TP.5120 fijación con taco de expansión. En acero inox.

| Medición | Uds. | Parcial |
|---|---|---|
| Puerta tipo PM-9A | 1 | 1.00 |
| Puerta tipo PM-9B | 1 | 1.00 |
| Puerta tipo PM-13A | 1 | 1.00 |
| Puerta tipo PM-13B | 1 | 1.00 |
| Puerta tipo PM-14 | 1 | 1.00 |
| Puerta tipo PM-20A | 1 | 1.00 |
| Total |  | 6 |

**12.02.33** u HERRAJES TIPO 1EaH-3
0 u × 336.98 (347.09 con costes indirectos) = 0.00
Suministro de conjunto de herrajes Tipo, compuesto por los siguientes elementos:
- Cerradura de resbalón y cerrojo independiente ERKOCH-BKS ref. 4/710 PZW 65 con función E, cortafuegos según certificado DIN 18250 clase 3 / EN 12209. Marcado CE. Frente en acero inox.
- Juego de manilla de 20 mm diámetro con pomo fijo exterior cortafuegos de alta durabilidad (1.500.000 ciclos) EN 179 EN 1906 DIN 18273 ERKOCH-BKS ref. 4/4011-3305 RF EN 179 EN 1906-7 DIN 18273 con roseta redonda de 55x10.5 mm integrando fleje recuperador y rodamientos liber de mantenimiento con fijaciones mediante tornillos pasantes en acero inox.
- Bocallave exterior ERKOCH-BKS ref. 4/0301 PZ con estructura con roseta interior de acero de 55x9 mm con fijaciones a una cara en acero inox.
- Cilindro sencillo de seguridad perfil normalizado europeo. ERKOCH mod. EXPERT Diseño de maestreamiento en máximo nivel según plan de cierre a definir por la propiedad, bajo estructura de al menos de 6 dígitos. Sistema con certificación VdS 2344 de amestramiento seguro. Patente europea valida hasta el 2033. L= 50+10 mm.
- Cierrapuertas de piñón-cremallera cortafuegos EN 1154 ERKOCH-DORMAKABA ref. 19/0800 fuerza de cierre EN 3-4 ajustable 140º-15º con doble regulación de velocidad y golpe final de cierre, brazo articulado reversible. Acabado color plata.
- Cilindro de obra con plan de cierre básico.
- Tope de suelo de 52 mm. ERKOCH-VIELER ref. ER.TP.5120 fijación con taco extra-fuerte tipo UX10x60 tornillo 8x80mm. de expansión. En acero inox.

**12.02.34** u HERRAJES TIPO 7Ka--4.2
18 u × 231.52 (238.47 con costes indirectos) = 4292.46
Suministro de conjunto de herrajes Tipo 7Ka--4.2, compuesto por los siguientes elementos:
- Cerradura de resbalón y condena independiente ERKOCH ref. 4/360 BAD 60 con función W, según certificado DIN 18251 clase 3. Frente y cerradero en acero inox.
- Juego de manilla de 20 mm diámetro de alta durabilidad (1.500.000 ciclos) EN 179 EN 1906 DIN 18273 ERKOCH-BKS ref. 4/4011 M EN 179 EN 1906-7 DIN 18273 con roseta redonda de 55x10.5 mm integrando fleje recuperador y rodamientos liber de mantenimiento con fijaciones mediante tornillos pasantes en acero inox.
- Juego de condena con visor libre ocupado y emergencia exterior ERKOCH ref. 4/0801 BAD 55x9 mm. con rosetas redondas y fijaciones mediante tornillería pasante oculta en acero inox.
- 3 Bisagras ocultas cortafuegos de 177x34x28 mm. ERKOCH ref. 105/0230 para puertas hasta 90 kg por 3 unidades. Incorporando tripe regulación. Sistema de rodamientos interno libre de mantenimiento. Con marcado CE. Acabado plata.
- Cilindro de obra con plan de cierre básico.
- Tope de suelo de 52 mm. ERKOCH-VIELER ref. ER.TP.5120 fijación con taco extra-fuerte tipo UX10x60 tornillo 8x80mm. de expansión. En acero inox.

| Medición | Uds. | Parcial |
|---|---|---|
| Puerta tipo PM-3 | 8 | 8.00 |
| Puerta tipo PM-4 | 10 | 10.00 |
| Total |  | 18 |

**12.02.35** u HERRAJES TIPO 7Ta--4D
0 u × 870.86 (896.99 con costes indirectos) = 0.00
Suministro de conjunto de herrajes Tipo 7Ta--4D, compuesto por los siguientes elementos:
- Cerradura cerrojo independiente ERKOCH -BKS ref. 4/680 PZW 65 con función I, cortafuegos según certificado DIN 18250 clase 3 / EN 12209. Marcado CE. Frente y ceradero en acero inox.
- 2 Pasadores automáticos ERKOCH ref. 685 con función de bloqueo de hoja
- Cilindro doble de seguridad perfil normalizado europeo. ERKOCH mod. EXPERT Diseño de maestreamiento en máximo nivel según plan de cierre a definir por la propiedad, bajo estructura de al menos de 6 dígitos. Sistema con certificación VdS 2344 de amestramiento seguro. Patente europea valida hasta el 2033. L= 35+35 mm.
- 10 Bisagras de 95x88x3 mm. ERKOCH-BASYS ref. 188/0217EB con nudo exterior de 20mm. Bulón central de 8 mm para puertas de madera de hasta 80 Kg. Con marcado CE. En acero inox.
- Cilindro de obra con plan de cierre básico.
- Tope de suelo de 52 mm. ERKOCH-VIELER ref. ER.TP.5120 fijación con taco extra-fuerte tipo UX10x60 tornillo 8x80mm. de expansión. En acero inox.

**12.02.36** u HERRAJES TIPO 8KaO-4.2
17 u × 595.84 (613.72 con costes indirectos) = 10433.24
Suministro de conjunto de herrajes Tipo 8KaO-4.2, compuesto por los siguientes elementos:
- Cerradura de cerrojo ERKOCH-BKS ref. 4/360 PZRI 60 con función K,. Frente y cerradero en acero inox.
- Juego de tiradores de 19 mm ERKOCH ref. 105/1602-19-600 sujeciones dobles para puertas de madera ditancia entre ejes de 600 mm en acero inox.
- Juego de bocallave ERKOCH-BKS ref. 4/0301 PZP con estructura con roseta interior de acero de 55x9 mm con fijaciones a una cara
- Cilindro doble de seguridad perfil normalizado europeo. ERKOCH mod. EXPERT Diseño de maestreamiento en máximo nivel según plan de cierre a definir por la propiedad, bajo estructura de al menos de 6 dígitos. Sistema con certificación VdS 2344 de amestramiento seguro. Patente europea valida hasta el 2033. L= 35+35 m..
- 3 Bisagras ocultas cortafuegos de 177x34x28 mm. ERKOCH ref. 105/0230 para puertas hasta 90 kg por 3 unidades. Incorporando tripe regulación. Sistema de rodamientos interno libre de mantenimiento. Con marcado CE. Acabado plata.
- Cierrapuertas oculto de accionamiento por leva cortafuegos EN 1154 ERKOCH ref. 19/1500-1501 EN 2-4 ajustable 180º-15º y golpe final. Guía deslizadora reversible con tornillos ocultos. Color plata.
- Cilindro de obra con plan de cierre básico.
- Tope de suelo con función de retención ERKOCH ref. 15/1500 carcasa exterior en aluminio lacado estructura interior en acero fijación con taco de expansión. En acero inox.

| Medición | Uds. | Parcial |
|---|---|---|
| Puerta tipo PM-30 | 6 | 6.00 |
| Puerta tipo PM-31 | 11 | 11.00 |
| Total |  | 17 |

**12.02.37** u HERRAJES TIPO 8KbO4.1
0 u × 732.09 (754.05 con costes indirectos) = 0.00
Suministro de conjunto de herrajes Tipo, compuesto por los siguientes elementos:

**12.02.38** u HERRAJES TIPO 8KbO-1.1
1 u × 732.09 (754.05 con costes indirectos) = 754.05
Suministro de conjunto de herrajes Tipo 8KbO-1.1, compuesto por los siguientes elementos:
- Cerradura de cerrojo ERKOCH-BKS ref. 4/360 PZRI 60 con función K,. Frente y cerradero en acero inox.
- 2 Pasadores de simple acción para puertas de madera ERKOCH ref. 105/1401 Bulon de acero de 11 mm. en acero inox.
- Juego de tiradores de 19 mm ERKOCH ref. 105/1602-19-600 sujeciones dobles para puertas de madera ditancia entre ejes de 600 mm en acero inox.
- Juego de bocallave ERKOCH-BKS ref. 4/0301 PZP con estructura con roseta interior de acero de 55x9 mm con fijaciones a una cara
- Cilindro doble de seguridad perfil normalizado europeo. ERKOCH mod. EXPERT Diseño de maestreamiento en máximo nivel según plan de cierre a definir por la propiedad, bajo estructura de al menos de 6 dígitos. Sistema con certificación VdS 2344 de amestramiento seguro. Patente europea valida hasta el 2033. L= 35+35 m..
- 6 Bisagras ocultas cortafuegos de 177x34x28 mm. ERKOCH ref. 105/0230 para puertas hasta 90 kg por 3 unidades. Incorporando tripe regulación. Sistema de rodamientos interno libre de mantenimiento. Con marcado CE. Acabado plata.
- Cierrapuertas oculto de accionamiento por leva cortafuegos EN 1154 ERKOCH ref. 19/1500-1501 EN 2-4 ajustable 180º-15º y golpe final. Guía deslizadora reversible con tornillos ocultos. Color plata.
- Burlete para sellado inferior ERKOCH ref. SCHALL- EX ULTRA insonorización, cortahumos, cortafuegos.
- Cilindro de obra con plan de cierre básico.
- Tope de suelo de 52 mm. ERKOCH ref. ER.TP.5120 fijación con taco de expansión. En acero inox.

| Medición | Uds. | Parcial |
|---|---|---|
| Puerta tipo PM-1 | 1 | 1.00 |
| Total |  | 1 |

**12.02.39** u HERRAJES TIPO 1EbH-3.1 (12/10/2022)
0 u × 526.18 (541.97 con costes indirectos) = 0.00
Suministro de conjunto de herrajes Tipo EbH-3.1, compuesto por los siguientes elementos:
- Cerradura de resbalón y cerrojo independiente ERKOCH-BKS ref. 4/710 PZW 65 con función E, cortafuegos según certificado DIN 18250 clase 3 / EN 12209. Marcado CE. Frente en acero inox.
- Pasador de doble acción ERKOCH-WSS ref. 3/682-35 con caja galvanizada, varillas de 10 mm. Ø con asentamiento de 13 mm. Recorrido de bloqueo 20 mm. frente en acero inox.
- Juego de manilla de 20 mm diámetro con pomo fijo exterior cortafuegos de alta durabilidad (1.500.000 ciclos) EN 179 EN 1906 DIN 18273 ERKOCH-BKS ref. 4/4011-3305 RF EN 179 EN 1906-7 DIN 18273 con roseta redonda de 55x10.5 mm integrando fleje recuperador y rodamientos liber de mantenimiento con fijaciones mediante tornillos pasantes en acero inox.
- Bocallave exterior ERKOCH-BKS ref. 4/0301 PZ con estructura con roseta interior de acero de 55x9 mm con fijaciones a una cara en acero inox.
- Cilindro sencillo de compañia. L= 50+10 mm.
- Cierrapuertas de piñón-cremallera cortafuegos EN 1154 ERKOCH-DORMAKABA ref. 19/0800 fuerza de cierre EN 3-4 ajustable 140º-15º con doble regulación de velocidad y golpe final de cierre, brazo articulado reversible. Acabado color plata.
- Cilindro de obra con plan de cierre básico.
- Tope de suelo de 52 mm. ERKOCH-VIELER ref. ER.TP.5120 fijación con taco extra-fuerte tipo UX10x60 tornillo 8x80mm. de expansión. En acero inox.

**12.02.40** u HERRAJES TIPO 5Fa-3 (11/04/2023)
0 u × 526.18 (541.97 con costes indirectos) = 0.00
Suministro de conjunto de herrajes Tipo 5Fa-3, compuesto por los siguientes elementos:
- Cerradura de resbalón y cerrojo independiente ERKOCH-BKS ref. 4/710 PZW 65 con función E, cortafuegos según certificado DIN 18250 clase 3 / EN 12209. Marcado CE. Frente en acero inox.
- Barra antipanico tipo TOUCH cortafuegos ERKOCH ref. 4/0107- 4011PL RF con manilla móvil exterior fijada las placas mediante tornillería pasante EN1125. Marcado CE Certificación europea. en acero inox.
- Cierrapuertas de accionamiento por leva cortafuegos EN 1154 ERKOCH-DORMAKABA ref. 19/0400/0406 EN 1-4 ajustable 140º-15º y golpe final. con guía deslizadora selector reversible con tornillos ocultos. Color plata.
- Tope de suelo de 35 mm. ERKOCH ref. REF. 298/1501-35 fijación con taco de expansión. En acero inox.

**12.02.41** u HERRAJES TIPO 7Oe--4 (27/03/2023)
1 u × 650 (669.5 con costes indirectos) = 669.50
Suministro de conjunto de herrajes Tipo 7Oe--4, compuesto por los siguientes elementos:
- Sistema oculto para puertas correderas de madera ERKOCH-JNF ref. 105/10103-1900K.
- Carril superior con fijación a techo y dos cojuntos de ruedas sencillas.
- 2 frenos con retenedor.
- 2 soportes para puertas de madera.
- Sistema de retención Solf Closing System.
- Guía de suelo.
- Cerradura de pico de loro ERKOCH-JNF ref. 105/5009 con función O. Cerradero en acero inox mate.
- Juego de condena interior y emergencia exterior ERKOCH-HEWI ref. 203/0801 BAD con visor con visor de libre/ocupado en acero inox mate.
- Un tirador interior vertical de 19 mm ERKOCH ref. 105/1602-19-600 sujeciones dobles para puertas de madera ditancia entre ejes de 600 mm en acero inox.
- Un tirador exterior vertical de pletina de acero inox mate 70.8 lacado en color a definir por la Dirección de obra para colocar asidero de madera de roble americano (no incluido este último en el presente precio).

| Medición | Uds. | Parcial |
|---|---|---|
| Puerta tipo PM-10 | 1 | 1.00 |
| Total |  | 1 |

### 12.03 VARIOS (20/06/2022)
Importe: 387843.38

**12.03.01** m2 TM-1 TRASDOSADO LISTONES ROBLE AMERICANO S/ LANA ROCA 40 mm V.N. (20/06/2022)
20.65 m2 × 213.27 (219.67 con costes indirectos) = 4536.19
Revestimiento de paramentos tipo TM-1 de la Memoria de carpinterías, constituido por:
Rastreles de madera de pino 40x80 mm. pintados en negro y fijados mediante mortero al paramento.
Aislamiento acústico mediante panel de lana de roca con velo negro de 40 mm. de espesor, situado entre los rastreles anteriores.
Listones de roble americano de 30x40 mm separados 30 mm (hueco por macizo) sujetos al enrastrelado anterior mediante tornillo autorroscantes, en piezas enterizas sin uniones en cada plano.
Acabado aceite natural mate a confirmar por la Dirección de obra.
Incluso p. p. de transporte a obra, ayuda a la carga y descarga, replanteo, aplomado y nivelado, pequeño material de fijación, medios auxiliares y limpieza.
Unidad ejecutada según planos de detalle, memoria, pliego de condiciones e indicaciones de la Dirección de obra.

| Código | Ud | Descripción | Rendimiento | Precio | Importe |
|---|---|---|---|---|---|
| O01OA030 | h | Oficial primera | 0.5 | 22 | 11.00 |
| O01OA050 | h | Ayudante | 0.5 | 20.32 | 10.16 |
| PN.LISTON3040 | m2 | Rev. listones madera roble americano 30x40 separ. 30 mm aceitado (material; 04/10/2022) | 1.05 | 146 | 153.30 |
| PN.LANA40VN | m2 | Panel lana mineral natural con velo negro e=40 mm (material; 04/10/2022) | 1.05 | 6.78 | 7.12 |
| PN.RASTRELMOR | m | RECIBIDO RASTREL 40x80 mm / 60 cm CON MORTERO (20/06/2022) | 1.7 | 18.64 | 31.69 |
|  |  | Total |  |  | 213.27 |

| Medición | Uds. | Largo | Ancho | Alto | Parcial |
|---|---|---|---|---|---|
| Planta de acceso. Recepción | 1 | 11.62 |  | 2.2 | 25.56 |
| a deducir puertas: PM01 | -1 |  | 1.4 | 2.2 | -3.08 |
| a deducir puertas: PM02 | -1 |  | 0.83 | 2.2 | -1.83 |
| Total |  |  |  |  | 20.65 |

**12.03.02** m2 TM-2 TM-3 TRASDOSADO TABLERO ROBLE AMERICANO e = 18 mm (20/06/2022)
278.85 m2 × 86.75 (89.35 con costes indirectos) = 24915.25
Revestimiento de paramentos tipo TM-2 TM-3 de la Memoria de carpinterías, con tablero de roble americano de 19 mm de espesor, sujeto mediante puntas clavadas a rastreles de madera de pino de 50x50 mm separados 400 mm entre ejes, recibidos con pasta de yeso negro, según NTE-RPL-19, medido deduciendo huecos.
Despiece de tablero a confirmar por la Dirección de obra. Acabado aceite natural mate a confirmar por la Dirección de obra.
Tablero con marcado CE y DdP (Declaración de prestaciones) según Reglamento (UE) 305/2011.
Incluso p. p. de transporte a obra, ayuda a la carga y descarga, replanteo, aplomado y nivelado, pequeño material de fijación, medios auxiliares y limpieza.
Unidad ejecutada según planos de detalle, memoria, pliego de condiciones e indicaciones de la Dirección de obra.

| Código | Ud | Descripción | Rendimiento | Precio | Importe |
|---|---|---|---|---|---|
| O01OB150 | h | Oficial 1ª carpintero | 0.45 | 22.07 | 9.93 |
| O01OA030 | h | Oficial primera | 0.45 | 22 | 9.90 |
| O01OA070 | h | Peón ordinario | 0.45 | 19.71 | 8.87 |
| PN.M2TRA20MM | m2 | Tablero roble americano 20 mm (material; 04/08/2022) | 1.05 | 49.27 | 51.73 |
| P08MA090 | m | Rastrel pino 50x50 mm (material; 04/10/2022) | 3 | 1.9 | 5.70 |
| A01A030 | m3 | PASTA DE YESO NEGRO (material; 04/10/2022) | 0.006 | 103.55 | 0.62 |
|  |  | Total |  |  | 86.75 |

| Medición | Uds. | Largo | Ancho | Alto | Parcial |
|---|---|---|---|---|---|
| Planta de acceso. Entrada sala principal TM-2 | 4 | 3.1 |  | 2.55 | 31.62 |
| Planta de acceso. Envolvente chillout Catering | 1 | 27.56 |  | 2.35 | 64.77 |
| a deducir puertas: PM13A | -1 |  | 0.93 | 2.2 | -2.05 |
| a deducir puertas: PM13B | -1 |  | 0.93 | 2.2 | -2.05 |
| a deducir puertas: PM14 | -1 |  | 0.93 | 2.2 | -2.05 |
| Planta de acceso. Envolvente chillout Aseos | 1 | 40 |  | 2.35 | 94.00 |
| a deducir: gresite tras lavabos | -1 |  | 11.62 | 2.2 | -25.56 |
| a deducir puertas: PM09A | -1 |  | 0.93 | 2.2 | -2.05 |
| a deducir puertas: PM09B | -1 |  | 0.93 | 2.2 | -2.05 |
| a deducir puertas: PM10 | -1 |  | 0.93 | 2.2 | -2.05 |
| a deducir puertas: PM11 | -1 |  | 2.32 | 2.2 | -5.10 |
| ___ |  |  |  |  |  |
| Techo chillout | 1 | 36.32 |  |  | 36.32 |
|  | 1 | 27.56 |  | 0.5 | 13.78 |
| Techo baños | 1 | 61.36 |  |  | 61.36 |
|  | 1 | 39.92 |  | 0.5 | 19.96 |
| Total |  |  |  |  | 278.85 |

**12.03.03** m2 TM-4 TM-5 TRASDOSADO LISTONES S/ TABLERO ROBLE AMERICANO (20/06/2022)
21.54 m2 × 249.62 (257.11 con costes indirectos) = 5538.15
Revestimiento de paramentos tipo TM-4 TM5 de la Memoria de carpinterías, formado por:
Tablero de roble americano de 19 mm de espesor, sujeto mediante puntas clavadas a rastreles de madera de pino de 50x50 mm separados 400 mm entre ejes, recibidos con pasta de yeso negro, según NTE-RPL-19, medido deduciendo huecos.
Tablero con marcado CE y DdP (Declaración de prestaciones) según Reglamento (UE) 305/2011.
Listones de roble americano de 30x40 mm separados 30 mm (hueco por macizo) sujetos al panelado anterior mediante puntas y adhesivo, en piezas enterizas sin uniones en cada plano.
Despiece de tablero a confirmar por la Dirección de obra. Acabado aceite natural mate a confirmar por la Dirección de obra.
Incluso p. p. de transporte a obra, ayuda a la carga y descarga, replanteo, aplomado y nivelado, pequeño material de fijación, medios auxiliares y limpieza.
Unidad ejecutada según planos de detalle, memoria, pliego de condiciones e indicaciones de la Dirección de obra.

| Código | Ud | Descripción | Rendimiento | Precio | Importe |
|---|---|---|---|---|---|
| O01OB150 | h | Oficial 1ª carpintero | 0.6 | 22.07 | 13.24 |
| O01OA030 | h | Oficial primera | 0.6 | 22 | 13.20 |
| O01OA070 | h | Peón ordinario | 0.6 | 19.71 | 11.83 |
| PN.M2TRA20MM | m2 | Tablero roble americano 20 mm | 1.05 | 49.27 | 51.73 |
| P08MA090 | m | Rastrel pino 50x50 mm | 3 | 1.9 | 5.70 |
| A01A030 | m3 | PASTA DE YESO NEGRO | 0.006 | 103.55 | 0.62 |
| PN.LISTON3040 | m2 | Rev. listones madera roble americano 30x40 separ. 30 mm aceitado | 1.05 | 146 | 153.30 |
|  |  | Total |  |  | 249.62 |

| Medición | Uds. | Largo | Ancho | Alto | Parcial |
|---|---|---|---|---|---|
| Planta de acceso. Entrada sala principal TM-4 | 1 | 4.93 |  | 2.55 | 12.57 |
| Planta de acceso. Entrada sala principal TM-5 | 1 | 4.93 |  | 2.55 | 12.57 |
| a deducir: puertas ascensor | -2 |  | 0.9 | 2 | -3.60 |
| Total |  |  |  |  | 21.54 |

**12.03.04** m2 TM-7 TRASDOSADO LISTONES ROBLE AMERICANO S/ LANA ROCA 40 mm V.N. (20/06/2022)
281.23 m2 × 230.96 (237.89 con costes indirectos) = 66901.80
Revestimiento de paramentos tipo TM-1 de la Memoria de carpinterías, constituido por:
Rastreles de madera de pino 40x80 mm. pintados en negro y fijados mediante mortero al paramento.
Aislamiento acústico mediante panel de lana de roca con velo negro de 40 mm. de espesor, situado entre los rastreles anteriores.
Listones de roble americano de 30x40 mm separados 30 mm (hueco por macizo) sujetos al enrastrelado anterior mediante tornillo autorroscantes, en piezas enterizas sin uniones en cada plano.
Acabado aceite natural mate a confirmar por la Dirección de obra.
Incluso p. p. de transporte a obra, ayuda a la carga y descarga, replanteo, aplomado y nivelado, pequeño material de fijación, medios auxiliares y limpieza.
Unidad ejecutada según planos de detalle, memoria, pliego de condiciones e indicaciones de la Dirección de obra.

| Código | Ud | Descripción | Rendimiento | Precio | Importe |
|---|---|---|---|---|---|
| O01OA030 | h | Oficial primera | 0.5 | 22 | 11.00 |
| O01OA050 | h | Ayudante | 0.5 | 20.32 | 10.16 |
| PN.LISTON3040 | m2 | Rev. listones madera roble americano 30x40 separ. 30 mm aceitado | 1.05 | 146 | 153.30 |
| PN.LANA40VN | m2 | Panel lana mineral natural con velo negro e=40 mm | 1.05 | 6.78 | 7.12 |
| P01ELC110 | m2 | Tablero contrachapado fenólico 19 mm (material; 04/10/2022) | 1.05 | 16.85 | 17.69 |
| PN.RASTRELMOR | m | RECIBIDO RASTREL 40x80 mm / 60 cm CON MORTERO | 1.7 | 18.64 | 31.69 |
|  |  | Total |  |  | 230.96 |

| Medición | Uds. | Largo | Alto | Parcial |
|---|---|---|---|---|
| Planta acceso. Envolvente audiotorio TM-7 | 1 | 45.6 | 5.77 | 263.11 |
| Sobre hombros de escena | 4 | 3.04 | 1.49 | 18.12 |
| Total |  |  |  | 281.23 |

**12.03.05** m2 TM-9 TRASDOSADO ALUCOBOND (20/06/2022)
13.08 m2 × 105.15 (108.3 con costes indirectos) = 1416.56
Revestimiento de paramentos tipo TM-9 de la Memoria de carpinterías, formado por panel composite de aluminio con alma de resinas termoendurecidas de espesor 4 mm tipo ALUCOBOND A2 o equivalente, con acabado en uno de sus lados termo lacado especial para intemperie de color a escoger por la Dirección de obra, cantos de aluminio con junta aislante de neopreno, incluso medios auxiliares, replanteo, aplomado, recibido, piezas especiales y limpieza. Colocada sobre subestructura ligera, compuesta por perfiles ligeros de aluminio soldados en taller, montada según especificaciones del fabricante sobre paramentos/autoportante, incluso parte proporcional de solapes, tapajuntas, accesorios de fijación, remates laterales y encuentros de chapa de aluminio de 0,6 mm y 500 mm de desarrollo medio. Panel y perfilería con marcado CE y DdP (Declaración de prestaciones) según Reglamento (UE) 305/2011.

| Código | Ud | Descripción | Rendimiento | Precio | Importe |
|---|---|---|---|---|---|
| M02PTE040 | h | Plataforma elevadora de tijera eléctrica 12 m | 0.3 | 10.2 | 3.06 |
| O01OA030 | h | Oficial primera | 0.3 | 22 | 6.60 |
| O01OA070 | h | Peón ordinario | 0.3 | 19.71 | 5.91 |
| O01OA050 | h | Ayudante | 0.3 | 20.32 | 6.10 |
| P04BP090 | m2 | Panel composite aluminio 4 mm | 1.05 | 57.27 | 60.13 |
| P04BA010 | m2 | Perfilería de aluminio para subestructura | 4 | 5.05 | 20.20 |
| P05CA170 | m | Remate chapa aluminio desarrollo=500 mm e=0,60 mm | 0.4 | 7.34 | 2.94 |
| %PM0020 | % | Pequeño material | 0.2 % | 104.94 | 0.21 |
|  |  | Total |  |  | 105.15 |

| Medición | Uds. | Largo | Ancho | Alto | Parcial |
|---|---|---|---|---|---|
| Cubrición ascensor. TM-9 | 1 | 1.75 |  | 8.5 | 14.88 |
| A deducir: puerta ascensor | -1 |  | 0.9 | 2 | -1.80 |
| Total |  |  |  |  | 13.08 |

**12.03.06** m2 TM-10 EMBOCADURAS LISTONES 30x50 LUCERNARIOS (20/06/2022)
1014.98 m2 × 204.9 (211.05 con costes indirectos) = 214211.53
Revestimiento de embocaduras de lucernarios tipo TM-10 de la Memoria de carpinterías, constituido por:
Listones de roble americano de 30x40 mm separados 30 mm (hueco por macizo) sujetos a subestructura de acero (no incluida en el presente precio) mediante tornillo autorroscantes, en piezas enterizas sin uniones en cada plano.
Incluso parte proporcional de forrado de embocadura con tablero de roble americano de 19 mm de espesor, sujeto mediante puntas clavadas a rastreles de madera de pino de 50x50 mm separados 400 mm entre ejes, recibidos con pasta de yeso negro, según NTE-RPL-19.
Acabado aceite natural mate a confirmar por la Dirección de obra.
Incluso p. p. de transporte a obra, ayuda a la carga y descarga, replanteo, aplomado y nivelado, pequeño material de fijación, medios auxiliares y limpieza.
Unidad ejecutada según planos de detalle, memoria, pliego de condiciones e indicaciones de la Dirección de obra.

| Código | Ud | Descripción | Rendimiento | Precio | Importe |
|---|---|---|---|---|---|
| M02PAE040 | h | Plataforma articulada eléctrica 15 m (maquinaria; 04/10/2022) | 1 | 18.3 | 18.30 |
| O01OA030 | h | Oficial primera | 0.5 | 22 | 11.00 |
| O01OA050 | h | Ayudante | 0.5 | 20.32 | 10.16 |
| PN.LISTON3040 | m2 | Rev. listones madera roble americano 30x40 separ. 30 mm aceitado | 1.05 | 146 | 153.30 |
| PN.M2TRA20MM | m2 | Tablero roble americano 20 mm | 0.22 | 49.27 | 10.84 |
| P08MA090 | m | Rastrel pino 50x50 mm | 0.63 | 1.9 | 1.20 |
| A01A030 | m3 | PASTA DE YESO NEGRO | 0.001 | 103.55 | 0.10 |
|  |  | Total |  |  | 204.9 |

| Medición | Uds. | Largo | Ancho | Alto | Parcial |
|---|---|---|---|---|---|
| Planta cubierta. Lucernarios | 30 | 4 | 2.22 | 3.81 | 1014.98 |
| Total |  |  |  |  | 1014.98 |

**12.03.12** u VENTANA VELUX CFU 120120 CUBIERTA PLANA NO PRACT. CÚPULA TRANSP. (23/06/2022)
30 u × 1344.85 (1385.2 con costes indirectos) = 41556.00
Ventana VELUX modelo CFU para cubierta plana, en tamaño 120120 (dimensiones 120X120 cm), no practicable, compuesta por núcleo de madera laminada y recubrimiento de poliuretano proyectado, con marco fino, cúpula de cristal liso de 5 a 6 mm de espesor en acabado transparente, acristalamiento Aislante de Seguridad laminado y fácil limpieza -20 (vidrio interior laminado 3+3 mm, cámara de gas Argón 16 mm, vidrio exterior endurecido 4 mm con recubrimiento aislante y separador termoplástico), marco y hoja con doble junta de hermeticidad. Incluye cortina de oscurecimento solar VELUX INTEGRA, accionado por energía solar mediante mando a distancia programable. Totalmente equipada y montada, con p.p. de medios auxiliares.

| Código | Ud | Descripción | Rendimiento | Precio | Importe |
|---|---|---|---|---|---|
| O01OB150 | h | Oficial 1ª carpintero | 2 | 22.07 | 44.14 |
| O01OB160 | h | Ayudante carpintero | 1 | 20.71 | 20.71 |
| P12PA020 | u | Ventana cubierta plana VELUX CFU 120120 (material; 28/07/2022) | 1 | 578 | 578.00 |
| PN12.03.12.04 | u | Cúpula transparente de cristal liso 120120 (material; 08/12/2022) | 1 | 466 | 466.00 |
| PN12.03.12.05 | u | Cortina oscurecimento total VELUX INTEGRA 120120 (material; 08/12/2022) | 1 | 236 | 236.00 |
|  |  | Total |  |  | 1344.85 |

| Medición | Uds. | Parcial |
|---|---|---|
| Planta de cubierta. Velux | 30 | 30.00 |
| Total |  | 30 |

**12.03.13** m FORRADO TIRADOR PLETINA CON CILINDRO ROBLE AMERICANO (12/12/2022)
1396.5 m × 20 (20.6 con costes indirectos) = 28767.90
Forrado de tirador de pletina (no incluido en el presente precio) con pieza cilíndrica de madera de roble americano con aceite a elegir por la Dirección de obra, similar al ejecutado en la Fase 1.

| Medición | Uds. | Largo | Parcial |
|---|---|---|---|
| PM-09A | 1 | 2.2 | 2.20 |
| PM-09B | 1 | 2.2 | 2.20 |
| PM-10 | 1 | 2.2 | 2.20 |
| PM-13A | 1 | 2.2 | 2.20 |
| PM-13B | 1 | 2.2 | 2.20 |
| PM-14 | 1 | 2.2 | 2.20 |
| PM-15 | 64 | 2.55 | 163.20 |
| PM-19 | 1 | 2.5 | 2.50 |
| PM-20A | 1 | 2.5 | 2.50 |
| PM-20B | 1 | 2.5 | 2.50 |
| PV-01 | 8 | 2.55 | 20.40 |
| PV-02 | 40 | 2.55 | 102.00 |
| PV-03 | 8 | 2.55 | 20.40 |
| PV-03 | 176 | 2.55 | 448.80 |
| PV-04 | 132 | 2.55 | 336.60 |
| PV-05A | 24 | 2.55 | 61.20 |
| PV-05B | 24 | 2.55 | 61.20 |
| PV-06 | 48 | 2.55 | 122.40 |
| PV-07 | 8 | 2.55 | 20.40 |
| PV-10 | 4 | 2.7 | 10.80 |
| PV-15 | 4 | 2.1 | 8.40 |
| Total |  |  | 1396.5 |

## 13 CARPINTERÍA DE ALUMINIO (15/07/2022)
Importe: 533746.5

### 13.01 PUERTAS (15/07/2022)
Importe: 321446.9

**13.01.01** u PV-1 PUERTA EXTERIOR PIVOTANTE TECHNAL 4H 4,80x2,55 (15/07/2022)
1 u × 6695.67 (6896.54 con costes indirectos) = 6896.54
Suministro y colocación de conjunto completo de puerta tipo PV-1 de la Memoria de carpinterías, TECHNAL SOLEAL 55 PY Vaivén o equivalente, de 4 hojas pivotantes, dimensión teórica de hueco libre de paso 4.800x2.550 mm (dimensión real aproximada 4.940x2.620 a comprobar en obra), formada por:
Perfil superior alojado en cajeado de hormigón para recibido de herrajes, sin marco.
Hojas de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Transmitancia térmica de la puerta Up= 1,6 W/m2K*
Peso por hoja 150 Kg*
Permeabilidad al aire según normas EN 1220 / 1026 Clase 2*
Estanquidad al agua según normas EN 12208 / 1027 Clase E2A*
Resistencia al viento según normas EN 12210 /12211 Clase C3*
Estanqueidad de las hojas mediante felpas de 13 mm. en las verticales y lado superior, y de 20 mm. en el lado inferior.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.
*Nota: valores de ensayo para carpintería con marco.

| Código | Ud | Descripción | Rendimiento | Precio | Importe |
|---|---|---|---|---|---|
| O01OB130 | h | Oficial 1ª cerrajero | 2.45 | 22 | 53.90 |
| O01OB140 | h | Ayudante cerrajero | 1.22 | 20.49 | 25.00 |
| P12PW010 | m | Premarco aluminio/acero galvanizado (material; 03/10/2022) | 14.7 | 8.02 | 117.89 |
| PN.SOLEAL | m2 | Puerta aluminio anodizado lijado inox mate vaivén Soleal (material; 03/10/2022) | 12.24 | 395.23 | 4837.62 |
| O01OB250 | h | Oficial 1ª vidriería (mano de obra; 30/09/2022) | 14.08 | 22 | 309.76 |
| PN.V55.14.44 | m2 | Guardian Select SunGuard SuperNeutral 5+5/16/LamiGlass 44.1 (material; 28/03/2023) | 12.31 | 105 | 1292.55 |
| P14KW050 | m | Sellado con silicona incolora (material; 30/09/2022) | 30 | 1.09 | 32.70 |
| P01DW090 | u | Pequeño material | 18.36 | 1.43 | 26.25 |
|  |  | Total |  |  | 6695.67 |

| Medición | Uds. | Parcial |
|---|---|---|
| Planta de acceso. Rampa F1 | 1 | 1.00 |
| Total |  | 1 |

**13.01.02** u PV-2 PUERTA EXTERIOR PIVOTANTE TECHNAL 10H 11,12x2,55 (15/07/2022)
2 u × 15464.6 (15928.54 con costes indirectos) = 31857.08
Suministro y colocación de conjunto completo de puerta tipo PV-2 de la Memoria de carpinterías, TECHNAL SOLEAL 55 PY Vaivén o equivalente, de 10 hojas pivotantes, dimensión teórica de hueco libre de paso 11.200x2.550 mm (dimensión real aproximada 11.260x2.620 a comprobar en obra), formada por:
Perfil superior alojado en cajeado de hormigón para recibido de herrajes, sin marco.
Hojas de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Transmitancia térmica de la puerta Up= 1,6 W/m2K*
Peso por hoja 150 Kg*
Permeabilidad al aire según normas EN 1220 / 1026 Clase 2*
Estanquidad al agua según normas EN 12208 / 1027 Clase E2A*
Resistencia al viento según normas EN 12210 /12211 Clase C3*
Estanqueidad de las hojas mediante felpas de 13 mm. en las verticales y lado superior, y de 20 mm. en el lado inferior.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.
*Nota: valores de ensayo para carpintería con marco.

| Código | Ud | Descripción | Rendimiento | Precio | Importe |
|---|---|---|---|---|---|
| O01OB130 | h | Oficial 1ª cerrajero | 5.67 | 22 | 124.74 |
| O01OB140 | h | Ayudante cerrajero | 2.84 | 20.49 | 58.19 |
| P12PW010 | m | Premarco aluminio/acero galvanizado | 27.34 | 8.02 | 219.27 |
| PN.SOLEAL | m2 | Puerta aluminio anodizado lijado inox mate vaivén Soleal | 28.36 | 395.23 | 11208.72 |
| O01OB250 | h | Oficial 1ª vidriería | 32.61 | 22 | 717.42 |
| PN.V55.14.44 | m2 | Guardian Select SunGuard SuperNeutral 5+5/16/LamiGlass 44.1 | 28.53 | 105 | 2995.65 |
| P14KW050 | m | Sellado con silicona incolora | 73.2 | 1.09 | 79.79 |
| P01DW090 | u | Pequeño material | 42.53 | 1.43 | 60.82 |
|  |  | Total |  |  | 15464.6 |

| Medición | Uds. | Parcial |
|---|---|---|
| Planta de acceso. Acceso recepción | 2 | 2.00 |
| Total |  | 2 |

**13.01.03** u PV-3 PUERTA EXTERIOR PIVOTANTE TECHNAL 4H+F LAT. 7,20x2,55 (15/07/2022)
1 u × 8468.72 (8722.78 con costes indirectos) = 8722.78
Suministro y colocación de conjunto completo de puerta tipo PV-3 de la Memoria de carpinterías, TECHNAL SOLEAL 55 PY Vaivén o equivalente, de 4 hojas pivotantes, y TECHNAL SOLEAL 55 FY EVOLUTION o equivalente, de dos hojas fijas, dimensión teórica de hueco libre de paso 7.200x2.550 mm (dimensión real aproximada a 7.340x2.690 comprobar en obra), formada por:
Perfil superior alojado en cajeado de hormigón para recibido de herrajes, sin marco para hojas pivotantes y marco oculto para hojas fijas.
Hojas de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Transmitancia térmica de la puerta Up= 1,6 W/m2K*
Peso por hoja 150 Kg*
Permeabilidad al aire según normas EN 1220 / 1026 Clase 2*
Estanquidad al agua según normas EN 12208 / 1027 Clase E2A*
Resistencia al viento según normas EN 12210 /12211 Clase C3*
Estanqueidad de las hojas mediante felpas de 13 mm. en las verticales y lado superior, y de 20 mm. en el lado inferior.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.
*Nota: valores de ensayo para carpintería con marco.

| Código | Ud | Descripción | Rendimiento | Precio | Importe |
|---|---|---|---|---|---|
| O01OB130 | h | Oficial 1ª cerrajero | 3.12 | 22 | 68.64 |
| O01OB140 | h | Ayudante cerrajero | 1.56 | 20.49 | 31.96 |
| P12PW010 | m | Premarco aluminio/acero galvanizado | 24.6 | 8.02 | 197.29 |
| PN.SOLEAL | m2 | Puerta aluminio anodizado lijado inox mate vaivén Soleal | 12.24 | 395.23 | 4837.62 |
| PN.FIJOAL | m2 | Ventana aluminio anodizado lijado inox mate fija Soleal HO (material; 30/09/2022) | 6.12 | 101.26 | 619.71 |
| PN.JUNQUIAL | m | Junquillo de aluminio anodizado lijado inox mate para fijo (material; 30/09/2022) | 12.24 | 18.08 | 221.30 |
| O01OB250 | h | Oficial 1ª vidriería | 21.11 | 22 | 464.42 |
| PN.V55.14.44 | m2 | Guardian Select SunGuard SuperNeutral 5+5/16/LamiGlass 44.1 | 18.47 | 105 | 1939.35 |
| P14KW050 | m | Sellado con silicona incolora | 45 | 1.09 | 49.05 |
| P01DW090 | u | Pequeño material | 27.54 | 1.43 | 39.38 |
|  |  | Total |  |  | 8468.72 |

| Medición | Uds. | Parcial |
|---|---|---|
| Planta de acceso. Acceso recepción F1 | 1 | 1.00 |
| Total |  | 1 |

**13.01.04** u PV-4 PUERTA EXTERIOR PIVOTANTE TECHNAL 8H 7,20x2,55 (15/07/2022)
11 u × 10033.76 (10334.77 con costes indirectos) = 113682.47
Suministro y colocación de conjunto completo de puerta tipo PV-4 de la Memoria de carpinterías, TECHNAL SOLEAL 55 PY Vaivén o equivalente, de 8 hojas pivotantes, dimensión teórica de hueco libre de paso 7.200x2.550 mm (dimensión real aproximada 7.340x2.620 a comprobar en obra), formada por:
Perfil superior alojado en cajeado de hormigón para recibido de herrajes, sin marco.
Hojas de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Transmitancia térmica de la puerta Up= 1,6 W/m2K*
Peso por hoja 150 Kg*
Permeabilidad al aire según normas EN 1220 / 1026 Clase 2*
Estanquidad al agua según normas EN 12208 / 1027 Clase E2A*
Resistencia al viento según normas EN 12210 /12211 Clase C3*
Estanqueidad de las hojas mediante felpas de 13 mm. en las verticales y lado superior, y de 20 mm. en el lado inferior.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.
*Nota: valores de ensayo para carpintería con marco.

| Código | Ud | Descripción | Rendimiento | Precio | Importe |
|---|---|---|---|---|---|
| O01OB130 | h | Oficial 1ª cerrajero | 3.68 | 22 | 80.96 |
| O01OB140 | h | Ayudante cerrajero | 1.83 | 20.49 | 37.50 |
| P12PW010 | m | Premarco aluminio/acero galvanizado | 19.5 | 8.02 | 156.39 |
| PN.SOLEAL | m2 | Puerta aluminio anodizado lijado inox mate vaivén Soleal | 18.36 | 395.23 | 7256.42 |
| O01OB250 | h | Oficial 1ª vidriería | 21.12 | 22 | 464.64 |
| PN.V55.14.44 | m2 | Guardian Select SunGuard SuperNeutral 5+5/16/LamiGlass 44.1 | 18.46 | 105 | 1938.30 |
| P14KW050 | m | Sellado con silicona incolora | 55.2 | 1.09 | 60.17 |
| P01DW090 | u | Pequeño material | 27.54 | 1.43 | 39.38 |
|  |  | Total |  |  | 10033.76 |

| Medición | Uds. | Parcial |
|---|---|---|
| Planta de acceso. Acceso frente sala principal | 11 | 11.00 |
| Total |  | 11 |

**13.01.05** u PV-5a PUERTA EXTERIOR PIVOTANTE TECHNAL 6H 4,80x2,55 (15/07/2022)
2 u × 6706.79 (6907.99 con costes indirectos) = 13815.98
Suministro y colocación de conjunto completo de puerta tipo PV-5A de la Memoria de carpinterías, TECHNAL SOLEAL 55 PY Vaivén o equivalente, de 6 hojas pivotantes, dimensión teórica de hueco libre de paso 4.800x2.550 mm (dimensión real aproximada 4.940x2.620 a comprobar en obra), formada por:
Perfil superior alojado en cajeado de hormigón para recibido de herrajes, sin marco.
Hojas de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Transmitancia térmica de la puerta Up= 1,6 W/m2K*
Peso por hoja 150 Kg*
Permeabilidad al aire según normas EN 1220 / 1026 Clase 2*
Estanquidad al agua según normas EN 12208 / 1027 Clase E2A*
Resistencia al viento según normas EN 12210 /12211 Clase C3*
Estanqueidad de las hojas mediante felpas de 13 mm. en las verticales y lado superior, y de 20 mm. en el lado inferior.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.
*Nota: valores de ensayo para carpintería con marco.

| Código | Ud | Descripción | Rendimiento | Precio | Importe |
|---|---|---|---|---|---|
| O01OB130 | h | Oficial 1ª cerrajero | 2.45 | 22 | 53.90 |
| O01OB140 | h | Ayudante cerrajero | 1.22 | 20.49 | 25.00 |
| P12PW010 | m | Premarco aluminio/acero galvanizado | 14.7 | 8.02 | 117.89 |
| PN.SOLEAL | m2 | Puerta aluminio anodizado lijado inox mate vaivén Soleal | 12.24 | 395.23 | 4837.62 |
| O01OB250 | h | Oficial 1ª vidriería | 14.08 | 22 | 309.76 |
| PN.V55.14.44 | m2 | Guardian Select SunGuard SuperNeutral 5+5/16/LamiGlass 44.1 | 12.31 | 105 | 1292.55 |
| P14KW050 | m | Sellado con silicona incolora | 40.2 | 1.09 | 43.82 |
| P01DW090 | u | Pequeño material | 18.36 | 1.43 | 26.25 |
|  |  | Total |  |  | 6706.79 |

| Medición | Uds. | Parcial |
|---|---|---|
| Planta de acceso. Acceso lateral sala principal | 2 | 2.00 |
| Total |  | 2 |

**13.01.06** u PV-5b PUERTA EXTERIOR PIVOTANTE TECHNAL 6H 4,80x2,55 (15/07/2022)
2 u × 6706.79 (6907.99 con costes indirectos) = 13815.98
Suministro y colocación de conjunto completo de puerta tipo PV-5B de la Memoria de carpinterías, TECHNAL SOLEAL 55 PY Vaivén o equivalente, de 6 hojas pivotantes, dimensión teórica de hueco libre de paso 4.800x2.550 mm (dimensión real aproximada 4.940x2.620 a comprobar en obra), formada por:
Perfil superior alojado en cajeado de hormigón para recibido de herrajes, sin marco.
Hojas de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Transmitancia térmica de la puerta Up= 1,6 W/m2K*
Peso por hoja 150 Kg*
Permeabilidad al aire según normas EN 1220 / 1026 Clase 2*
Estanquidad al agua según normas EN 12208 / 1027 Clase E2A*
Resistencia al viento según normas EN 12210 /12211 Clase C3*
Estanqueidad de las hojas mediante felpas de 13 mm. en las verticales y lado superior, y de 20 mm. en el lado inferior.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.
*Nota: valores de ensayo para carpintería con marco.

| Código | Ud | Descripción | Rendimiento | Precio | Importe |
|---|---|---|---|---|---|
| O01OB130 | h | Oficial 1ª cerrajero | 2.45 | 22 | 53.90 |
| O01OB140 | h | Ayudante cerrajero | 1.22 | 20.49 | 25.00 |
| P12PW010 | m | Premarco aluminio/acero galvanizado | 14.7 | 8.02 | 117.89 |
| PN.SOLEAL | m2 | Puerta aluminio anodizado lijado inox mate vaivén Soleal | 12.24 | 395.23 | 4837.62 |
| O01OB250 | h | Oficial 1ª vidriería | 14.08 | 22 | 309.76 |
| PN.V55.14.44 | m2 | Guardian Select SunGuard SuperNeutral 5+5/16/LamiGlass 44.1 | 12.31 | 105 | 1292.55 |
| P14KW050 | m | Sellado con silicona incolora | 40.2 | 1.09 | 43.82 |
| P01DW090 | u | Pequeño material | 18.36 | 1.43 | 26.25 |
|  |  | Total |  |  | 6706.79 |

| Medición | Uds. | Parcial |
|---|---|---|
| Planta de acceso. Acceso lateral sala ppal conexión chillout | 2 | 2.00 |
| Total |  | 2 |

**13.01.07** u PV-6 PUERTA EXTERIOR PIVOTANTE TECHNAL 6H 6,18x2,55 (15/07/2022)
4 u × 8614.05 (8872.47 con costes indirectos) = 35489.88
Suministro y colocación de conjunto completo de puerta tipo PV-6 de la Memoria de carpinterías, TECHNAL SOLEAL 55 PY Vaivén o equivalente, de 6 hojas pivotantes, dimensión teórica de hueco libre de paso 6.180x2.550 mm (dimensión real aproximada 6.320x2.620 a comprobar en obra), formada por:
Perfil superior alojado en cajeado de hormigón para recibido de herrajes, sin marco.
Hojas de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Transmitancia térmica de la puerta Up= 1,6 W/m2K*
Peso por hoja 150 Kg*
Permeabilidad al aire según normas EN 1220 / 1026 Clase 2*
Estanquidad al agua según normas EN 12208 / 1027 Clase E2A*
Resistencia al viento según normas EN 12210 /12211 Clase C3*
Estanqueidad de las hojas mediante felpas de 13 mm. en las verticales y lado superior, y de 20 mm. en el lado inferior.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.
*Nota: valores de ensayo para carpintería con marco.

| Código | Ud | Descripción | Rendimiento | Precio | Importe |
|---|---|---|---|---|---|
| O01OB130 | h | Oficial 1ª cerrajero | 3.15 | 22 | 69.30 |
| O01OB140 | h | Ayudante cerrajero | 1.58 | 20.49 | 32.37 |
| P12PW010 | m | Premarco aluminio/acero galvanizado | 17.46 | 8.02 | 140.03 |
| PN.SOLEAL | m2 | Puerta aluminio anodizado lijado inox mate vaivén Soleal | 15.76 | 395.23 | 6228.82 |
| O01OB250 | h | Oficial 1ª vidriería | 18.12 | 22 | 398.64 |
| PN.V55.14.44 | m2 | Guardian Select SunGuard SuperNeutral 5+5/16/LamiGlass 44.1 | 15.85 | 105 | 1664.25 |
| P14KW050 | m | Sellado con silicona incolora | 42.96 | 1.09 | 46.83 |
| P01DW090 | u | Pequeño material | 23.64 | 1.43 | 33.81 |
|  |  | Total |  |  | 8614.05 |

| Medición | Uds. | Parcial |
|---|---|---|
| Planta de acceso. Accesos chillout | 4 | 4.00 |
| Total |  | 4 |

**13.01.08** u PV-7 PUERTA EXTERIOR PIVOTANTE TECHNAL 4H 3,40x2,40 (15/07/2022)
1 u × 4485.02 (4619.57 con costes indirectos) = 4619.57
Suministro y colocación de conjunto completo de puerta tipo PV-7 de la Memoria de carpinterías, TECHNAL SOLEAL 55 PY Vaivén o equivalente, de 4 hojas pivotantes, dimensión teórica de hueco libre de paso 3.400x2.400 mm (dimensión real aproximada 3.540x2.470 a comprobar en obra), formada por:
Perfil superior alojado en cajeado de hormigón para recibido de herrajes, sin marco.
Hojas de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Transmitancia térmica de la puerta Up= 1,6 W/m2K*
Peso por hoja 150 Kg*
Permeabilidad al aire según normas EN 1220 / 1026 Clase 2*
Estanquidad al agua según normas EN 12208 / 1027 Clase E2A*
Resistencia al viento según normas EN 12210 /12211 Clase C3*
Estanqueidad de las hojas mediante felpas de 13 mm. en las verticales y lado superior, y de 20 mm. en el lado inferior.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.
*Nota: valores de ensayo para carpintería con marco.

| Código | Ud | Descripción | Rendimiento | Precio | Importe |
|---|---|---|---|---|---|
| O01OB130 | h | Oficial 1ª cerrajero | 1.63 | 22 | 35.86 |
| O01OB140 | h | Ayudante cerrajero | 0.82 | 20.49 | 16.80 |
| P12PW010 | m | Premarco aluminio/acero galvanizado | 11.6 | 8.02 | 93.03 |
| PN.SOLEAL | m2 | Puerta aluminio anodizado lijado inox mate vaivén Soleal | 8.16 | 395.23 | 3225.08 |
| O01OB250 | h | Oficial 1ª vidriería | 9.38 | 22 | 206.36 |
| PN.V55.14.44 | m2 | Guardian Select SunGuard SuperNeutral 5+5/16/LamiGlass 44.1 | 8.21 | 105 | 862.05 |
| P14KW050 | m | Sellado con silicona incolora | 26 | 1.09 | 28.34 |
| P01DW090 | u | Pequeño material | 12.24 | 1.43 | 17.50 |
|  |  | Total |  |  | 4485.02 |

| Medición | Uds. | Parcial |
|---|---|---|
| Planta de acceso. Acceso rampa lateral | 1 | 1.00 |
| Total |  | 1 |

**13.01.10** u PV-9 PUERTA INTERIOR PIVOTANTE 1H 1,03x2,55 (15/07/2022)
2 u × 1283.25 (1321.75 con costes indirectos) = 2643.50
Suministro y colocación de conjunto completo de puerta tipo PV-9 de la Memoria de carpinterías, TECHNAL SOLEAL 55 PY Vaivén o equivalente, de 1 hoja pivotante, dimensión teórica de hueco libre de paso 1.030x2.550 mm (dimensión real aproximada 1.170x2.620 a comprobar en obra), formada por:
Perfil superior alojado en cajeado de hormigón para recibido de herrajes, sin marco.
Hojas de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con vidrio Guardian Sun Lamiglas 44.1 o equivalente, conforme UNE-EN 1279 y sello de calidad Applus/AENOR o equivalente, formado por un vidrio laminado de seguridad 2B2 conforme UNE-EN 12600, LamiGlass 8+8.1 (0.38 mm clear PVB), doble sellado perimetral, fijado sobre carpintería con acuñado mediante calzos de apoyo perimetrales y laterales y sellado en frío con silicona neutra, incluso colocación de junquillos. Totalmente instalado según UNE-EN 12488:2017.
Transmitancia térmica de la puerta Up= 1,6 W/m2K*
Peso por hoja 150 Kg*
Permeabilidad al aire según normas EN 1220 / 1026 Clase 2*
Estanquidad al agua según normas EN 12208 / 1027 Clase E2A*
Resistencia al viento según normas EN 12210 /12211 Clase C3*
Estanqueidad de las hojas mediante felpas de 13 mm. en las verticales y lado superior, y de 20 mm. en el lado inferior.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.
*Nota: valores de ensayo para carpintería con marco.

| Código | Ud | Descripción | Rendimiento | Precio | Importe |
|---|---|---|---|---|---|
| O01OB130 | h | Oficial 1ª cerrajero | 0.53 | 22 | 11.66 |
| O01OB140 | h | Ayudante cerrajero | 0.26 | 20.49 | 5.33 |
| P12PW010 | m | Premarco aluminio/acero galvanizado | 7.16 | 8.02 | 57.42 |
| PN.SOLEAL | m2 | Puerta aluminio anodizado lijado inox mate vaivén Soleal | 2.63 | 395.23 | 1039.45 |
| O01OB250 | h | Oficial 1ª vidriería | 3.02 | 22 | 66.44 |
| P14DUI010 | m2 | Vidrio laminar Stadip 44.1 (material; 28/03/2023) | 2.64 | 33.91 | 89.52 |
| P14KW050 | m | Sellado con silicona incolora | 7.16 | 1.09 | 7.80 |
| P01DW090 | u | Pequeño material | 3.94 | 1.43 | 5.63 |
|  |  | Total |  |  | 1283.25 |

| Medición | Uds. | Parcial |
|---|---|---|
| Planta de acceso. Aseos F1 | 2 | 2.00 |
| Total |  | 2 |

**13.01.11** u VV-1 CARPINTERÍA EXTERIOR FIJA TECHNAL 1H 4,74x2,40 (15/07/2022)
2 u × 2546.63 (2623.03 con costes indirectos) = 5246.06
Suministro y colocación de conjunto completo de puerta tipo VV-1 de la Memoria de carpinterías, TECHNAL MX42 o equivalente, de una hoja fija, dimensión teórica de hueco libre de paso 4.740x2.400 mm (dimensión real aproximada 4.840x2.600 a comprobar en obra), formada por:
Marco oculto de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con vidrio Guardian Sun Lamiglas 88.1 o equivalente, conforme UNE-EN 1279 y sello de calidad Applus/AENOR o equivalente, formado por un vidrio laminado de seguridad 2B2 conforme UNE-EN 12600, LamiGlass 8+8.1 (0.38 mm clear PVB), doble sellado perimetral, fijado sobre carpintería con acuñado mediante calzos de apoyo perimetrales y laterales y sellado en frío con silicona neutra, incluso colocación de junquillos. Totalmente instalado según UNE-EN 12488:2017.
Despiece del vidrio según alzados de Memoria de carpinterías: una única pieza.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.

| Código | Ud | Descripción | Rendimiento | Precio | Importe |
|---|---|---|---|---|---|
| O01OB130 | h | Oficial 1ª cerrajero | 1.25 | 22 | 27.50 |
| O01OB140 | h | Ayudante cerrajero | 0.63 | 20.49 | 12.91 |
| P12PW010 | m | Premarco aluminio/acero galvanizado | 14.89 | 8.02 | 119.42 |
| PN.FIJOAL | m2 | Ventana aluminio anodizado lijado inox mate fija Soleal HO | 11.38 | 101.26 | 1152.34 |
| PN.JUNQUIAL | m | Junquillo de aluminio anodizado lijado inox mate para fijo | 14.89 | 18.08 | 269.21 |
| O01OB250 | h | Oficial 1ª vidriería | 13.08 | 22 | 287.76 |
| P14DUI040 | m2 | Vidrio laminar Stadip 88.1 (material; 28/03/2023) | 11.44 | 55.67 | 636.86 |
| P14KW050 | m | Sellado con silicona incolora | 14.89 | 1.09 | 16.23 |
| P01DW090 | u | Pequeño material | 17.06 | 1.43 | 24.40 |
|  |  | Total |  |  | 2546.63 |

| Medición | Uds. | Parcial |
|---|---|---|
| Planta de acceso. Miradores | 2 | 2.00 |
| Total |  | 2 |

**13.01.12** u VV-2 CARPINTERÍA EXTERIOR FIJA TECHNAL 1H 2,55x2,45 (15/07/2022)
2 u × 1437.86 (1481 con costes indirectos) = 2962.00
Suministro y colocación de conjunto completo de puerta tipo VV-2 de la Memoria de carpinterías, TECHNAL MX42 o equivalente, de una hoja fija, dimensión teórica de hueco libre de paso 2.550x2.450 mm (dimensión real aproximada 2.650x2.550 a comprobar en obra), formada por:
Marco oculto de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con vidrio Guardian Sun Lamiglas 88.1 o equivalente, conforme UNE-EN 1279 y sello de calidad Applus/AENOR o equivalente, formado por un vidrio laminado de seguridad 2B2 conforme UNE-EN 12600, LamiGlass 8+8.1 (0.38 mm clear PVB), doble sellado perimetral, fijado sobre carpintería con acuñado mediante calzos de apoyo perimetrales y laterales y sellado en frío con silicona neutra, incluso colocación de junquillos. Totalmente instalado según UNE-EN 12488:2017.
Despiece del vidrio según alzados de Memoria de carpinterías: una única pieza.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.

| Código | Ud | Descripción | Rendimiento | Precio | Importe |
|---|---|---|---|---|---|
| O01OB130 | h | Oficial 1ª cerrajero | 0.67 | 22 | 14.74 |
| O01OB140 | h | Ayudante cerrajero | 0.34 | 20.49 | 6.97 |
| P12PW010 | m | Premarco aluminio/acero galvanizado | 10.5 | 8.02 | 84.21 |
| PN.FIJOAL | m2 | Ventana aluminio anodizado lijado inox mate fija Soleal HO | 6.12 | 101.26 | 619.71 |
| PN.JUNQUIAL | m | Junquillo de aluminio anodizado lijado inox mate para fijo | 10.5 | 18.08 | 189.84 |
| O01OB250 | h | Oficial 1ª vidriería | 7.04 | 22 | 154.88 |
| P14DUI040 | m2 | Vidrio laminar Stadip 88.1 | 6.16 | 55.67 | 342.93 |
| P14KW050 | m | Sellado con silicona incolora | 10.5 | 1.09 | 11.45 |
| P01DW090 | u | Pequeño material | 9.18 | 1.43 | 13.13 |
|  |  | Total |  |  | 1437.86 |

| Medición | Uds. | Parcial |
|---|---|---|
| Planta de acceso. Iluminación chillouts | 2 | 2.00 |
| Total |  | 2 |

**13.01.14** u VV-4 CARPINTERÍA EXTERIOR FIJA TECHNAL 1H 12,04x2,40 (15/07/2022)
1 u × 6244.84 (6432.19 con costes indirectos) = 6432.19
Suministro y colocación de conjunto completo de puerta tipo VV-4 de la Memoria de carpinterías, TECHNAL MX42 o equivalente, de una hoja fija, dimensión teórica de hueco libre de paso 12.040x2.400 mm (dimensión real aproximada 12.100x2.580 a comprobar en obra), formada por:
Marco oculto de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con vidrio Guardian Sun Lamiglas 88.1 o equivalente, conforme UNE-EN 1279 y sello de calidad Applus/AENOR o equivalente, formado por un vidrio laminado de seguridad 2B2 conforme UNE-EN 12600, LamiGlass 8+8.1 (0.38 mm clear PVB), doble sellado perimetral, fijado sobre carpintería con acuñado mediante calzos de apoyo perimetrales y laterales y sellado en frío con silicona neutra, incluso colocación de junquillos. Totalmente instalado según UNE-EN 12488:2017.
Despiece del vidrio según alzados de Memoria de carpinterías con juntas a hueso.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.

| Código | Ud | Descripción | Rendimiento | Precio | Importe |
|---|---|---|---|---|---|
| O01OB130 | h | Oficial 1ª cerrajero | 3.18 | 22 | 69.96 |
| O01OB140 | h | Ayudante cerrajero | 1.59 | 20.49 | 32.58 |
| P12PW010 | m | Premarco aluminio/acero galvanizado | 29.3 | 8.02 | 234.99 |
| PN.FIJOAL | m2 | Ventana aluminio anodizado lijado inox mate fija Soleal HO | 28.9 | 101.26 | 2926.41 |
| PN.JUNQUIAL | m | Junquillo de aluminio anodizado lijado inox mate para fijo | 29.3 | 18.08 | 529.74 |
| O01OB250 | h | Oficial 1ª vidriería | 33.23 | 22 | 731.06 |
| P14DUI040 | m2 | Vidrio laminar Stadip 88.1 | 29.07 | 55.67 | 1618.33 |
| P14KW050 | m | Sellado con silicona incolora | 36.5 | 1.09 | 39.79 |
| P01DW090 | u | Pequeño material | 43.34 | 1.43 | 61.98 |
|  |  | Total |  |  | 6244.84 |

| Medición | Uds. | Parcial |
|---|---|---|
| Planta de acceso. Mirador | 1 | 1.00 |
| Total |  | 1 |

**13.01.16** u PV-10 PUERTA INTERIOR PIVOTANTE TECHNAL F.LAT+2H 4,44x2,70 (15/07/2022)
1 u × 4917.58 (5065.11 con costes indirectos) = 5065.11
Suministro y colocación de conjunto completo de puerta tipo PV-10 de la Memoria de carpinterías, TECHNAL SOLEAL 55 PY Vaivén o equivalente, de 2 hojas pivotantes, y TECHNAL SOLEAL 55 FY EVOLUTION o equivalente, de una hoja fija, dimensión teórica de hueco libre de paso 4.440x2.700 mm (dimensión real aproximada 4.580x2.840 a comprobar en obra), formada por:
Perfil superior alojado en cajeado de hormigón para recibido de herrajes, sin marco para hojas pivotantes y marco oculto para hojas fijas.
Hojas de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017. Incluso banda de vidrio mateado al ácido según planos.
Transmitancia térmica de la puerta Up= 1,6 W/m2K*
Peso por hoja 150 Kg*
Permeabilidad al aire según normas EN 1220 / 1026 Clase 2*
Estanquidad al agua según normas EN 12208 / 1027 Clase E2A*
Resistencia al viento según normas EN 12210 /12211 Clase C3*
Estanqueidad de las hojas mediante felpas de 13 mm. en las verticales y lado superior, y de 20 mm. en el lado inferior.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.
*Nota: valores de ensayo para carpintería con marco.

| Código | Ud | Descripción | Rendimiento | Precio | Importe |
|---|---|---|---|---|---|
| O01OB130 | h | Oficial 1ª cerrajero | 1.8 | 22 | 39.60 |
| O01OB140 | h | Ayudante cerrajero | 0.9 | 20.49 | 18.44 |
| P12PW010 | m | Premarco aluminio/acero galvanizado | 16.97 | 8.02 | 136.10 |
| PN.SOLEAL | m2 | Puerta aluminio anodizado lijado inox mate vaivén Soleal | 5.35 | 395.23 | 2114.48 |
| PN.FIJOAL | m2 | Ventana aluminio anodizado lijado inox mate fija Soleal HO | 6.63 | 101.26 | 671.35 |
| PN.JUNQUIAL | m | Junquillo de aluminio anodizado lijado inox mate para fijo | 10.32 | 18.08 | 186.59 |
| O01OB250 | h | Oficial 1ª vidriería | 13.79 | 22 | 303.38 |
| PN.V55.14.44 | m2 | Guardian Select SunGuard SuperNeutral 5+5/16/LamiGlass 44.1 | 12.06 | 105 | 1266.30 |
| P14KW050 | m | Sellado con silicona incolora | 25.08 | 1.09 | 27.34 |
| PN.P14KW200 | m2 | Incremento por tratamiento cristal al ácido (material; 28/03/2023) | 5.33 | 24.07 | 128.29 |
| P01DW090 | u | Pequeño material | 17.98 | 1.43 | 25.71 |
|  |  | Total |  |  | 4917.58 |

| Medición | Uds. | Parcial |
|---|---|---|
| Planta baja. Acceso Local-Administración | 1 | 1.00 |
| Total |  | 1 |

**13.01.22** u PV-15 PUERTA INTERIOR PIVOTANTE TECHNAL 2H+F.LAT. 2,93x2,10 (15/07/2022)
1 u × 2634.52 (2713.56 con costes indirectos) = 2713.56
Suministro y colocación de conjunto completo de puerta tipo PV-15 de la Memoria de carpinterías, TECHNAL SOLEAL 55 PY Vaivén o equivalente, de 2 hojas pivotantes, y TECHNAL SOLEAL 55 FY EVOLUTION o equivalente, de una hoja fija, dimensión teórica de hueco libre de paso 2.930x2.100 mm (dimensión real aproximada 3.070x2.240 a comprobar en obra), formada por:
Perfil superior alojado en cajeado de hormigón para recibido de herrajes, sin marco para hojas pivotantes y marco oculto para hojas fijas.
Hojas de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Transmitancia térmica de la puerta Up= 1,6 W/m2K*
Peso por hoja 150 Kg*
Permeabilidad al aire según normas EN 1220 / 1026 Clase 2*
Estanquidad al agua según normas EN 12208 / 1027 Clase E2A*
Resistencia al viento según normas EN 12210 /12211 Clase C3*
Estanqueidad de las hojas mediante felpas de 13 mm. en las verticales y lado superior, y de 20 mm. en el lado inferior.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.
*Nota: valores de ensayo para carpintería con marco.

| Código | Ud | Descripción | Rendimiento | Precio | Importe |
|---|---|---|---|---|---|
| O01OB130 | h | Oficial 1ª cerrajero | 1.23 | 22 | 27.06 |
| O01OB140 | h | Ayudante cerrajero | 0.62 | 20.49 | 12.70 |
| P12PW010 | m | Premarco aluminio/acero galvanizado | 12.16 | 8.02 | 97.52 |
| PN.SOLEAL | m2 | Puerta aluminio anodizado lijado inox mate vaivén Soleal | 3.6 | 395.23 | 1422.83 |
| PN.FIJOAL | m2 | Ventana aluminio anodizado lijado inox mate fija Soleal HO | 2.54 | 101.26 | 257.20 |
| PN.JUNQUIAL | m | Junquillo de aluminio anodizado lijado inox mate para fijo | 6.62 | 18.08 | 119.69 |
| O01OB250 | h | Oficial 1ª vidriería | 1.15 | 22 | 25.30 |
| PN.V55.14.44 | m2 | Guardian Select SunGuard SuperNeutral 5+5/16/LamiGlass 44.1 | 6.19 | 105 | 649.95 |
| P14KW050 | m | Sellado con silicona incolora | 18.46 | 1.09 | 20.12 |
| P01DW090 | u | Pequeño material | 1.5 | 1.43 | 2.15 |
|  |  | Total |  |  | 2634.52 |

| Medición | Uds. | Parcial |
|---|---|---|
| Planta baja. Salida garaje bajo rampa accesible | 1 | 1.00 |
| Total |  | 1 |

**13.01.24** u VV-10 CARPINTERÍA EXTERIOR FIJA TECHNAL 1H 10,08x0,75 (15/07/2022)
1 u × 2396.22 (2468.11 con costes indirectos) = 2468.11
Suministro y colocación de conjunto completo de puerta tipo VV-10 de la Memoria de carpinterías, TECHNAL MX42 o equivalente, de una hoja fija, dimensión teórica de hueco libre de paso 10.080x750 mm (dimensión real aproximada 10.140x810 mm a comprobar en obra), formada por:
Marco oculto de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Despiece del vidrio según alzados de Memoria de carpinterías con juntas a hueso.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.

| Código | Ud | Descripción | Rendimiento | Precio | Importe |
|---|---|---|---|---|---|
| O01OB130 | h | Oficial 1ª cerrajero | 0.83 | 22 | 18.26 |
| O01OB140 | h | Ayudante cerrajero | 0.42 | 20.49 | 8.61 |
| P12PW010 | m | Premarco aluminio/acero galvanizado | 21.88 | 8.02 | 175.48 |
| PN.FIJOAL | m2 | Ventana aluminio anodizado lijado inox mate fija Soleal HO | 7.56 | 101.26 | 765.53 |
| PN.JUNQUIAL | m | Junquillo de aluminio anodizado lijado inox mate para fijo | 21.88 | 18.08 | 395.59 |
| O01OB250 | h | Oficial 1ª vidriería | 8.69 | 22 | 191.18 |
| PN.V55.14.44 | m2 | Guardian Select SunGuard SuperNeutral 5+5/16/LamiGlass 44.1 | 7.61 | 105 | 799.05 |
| P14KW050 | m | Sellado con silicona incolora | 24.13 | 1.09 | 26.30 |
| P01DW090 | u | Pequeño material | 11.34 | 1.43 | 16.22 |
|  |  | Total |  |  | 2396.22 |

| Medición | Uds. | Parcial |
|---|---|---|
| Planta baja. Despachos | 1 | 1.00 |
| Total |  | 1 |

**13.01.25** u PV-12 PV-13 PUERTA AUTOMÁTICA CORRED. MANUSA 1H 2,63x2,70 (15/07/2022)
2 u × 7807.25 (8041.47 con costes indirectos) = 16082.94
Suministro y colocación de conjunto completo de puerta automática tipo PV-12 o PV-13 de la Memoria de carpinterías, MANUSA corredera modelo VISIO +125 equivalente, de una hoja corredera, dimensión teórica de hojas de paso 2.630x2.550 mm y dimensión teórica de hueco libre de 16.800x2.700 mm (dimensión real aproximada 16.930x2.830 a comprobar en obra), formada por:
Marco oculto de toda la dimensión del hueco.
Hojas de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Incluso montaje de los herrajes correspondientes según Memoria de carpinterías (sin incluir el suministro de los mismos, medidos en unidad a parte).
Incluso operador con apertura rápida de 750 mm/s, radares de detección y bidireccional, selector de maniobra de 4 funciones, carpintería perimetral que consta de perfiles laterales y horizontales, equipado con forros de aluminio para la viga porta-operador y tapas de acero inoxidable para los operadores. Montaje, conexionado y puesta en marcha.
Unidad totalmente terminada, incluyendo precerco de acero galvanizado en caso de ser necesario, transporte a obra, ayudas en carga y descarga, replanteo, aplomado, recibido de albañilería de premarco y sellado perimetral posterior de la carpintería con espuma de poliuretano (en caso de ser necesario), fijación de la carpintería sobre el precerco, regulación de retornos y prueba de funcionamiento. Conforme al CTE DB-SUA-2, UNE-EN 16005:2013 y UNE-EN 16005:2013/AC:2015. Materiales con marcado CE y DdP (Declaración de prestaciones) según Reglamento (UE) 305/2011.
Unidad completamente colocada según planos de Memoria de carpinterías, planos de detalle, pliego de condiciones y memoria técnica.

| Código | Ud | Descripción | Rendimiento | Precio | Importe |
|---|---|---|---|---|---|
| O01OB130 | h | Oficial 1ª cerrajero | 16.14 | 22 | 355.08 |
| O01OB140 | h | Ayudante cerrajero | 16.14 | 20.49 | 330.71 |
| P12PW010 | m | Premarco aluminio/acero galvanizado | 22.7 | 8.02 | 182.05 |
| PN.AUTOMÁTC | m2 | Puerta aluminio anodizado lijado inox mate corredera Manusa (material; 28/03/2023) | 7.1 | 235.96 | 1675.32 |
| PN.CARRILAL | m | Incremento carril al. anodizado lijado inox mate corr. Soleal HO (material; 03/10/2022) | 11.66 | 50 | 583.00 |
| O01OB250 | h | Oficial 1ª vidriería | 8.17 | 22 | 179.74 |
| PN.V55.14.44 | m2 | Guardian Select SunGuard SuperNeutral 5+5/16/LamiGlass 44.1 | 7.14 | 105 | 749.70 |
| P14KW050 | m | Sellado con silicona incolora | 11.04 | 1.09 | 12.03 |
| P13AC630 | u | Operador puerta corredera recta 1H (material; 28/03/2023) | 1 | 2434.64 | 2434.64 |
| P13AC230 | u | Radar infrarrojo activo (material; 28/03/2023) | 1 | 310.37 | 310.37 |
| P13AC220 | u | Radar bidireccional (material; 28/03/2023) | 1 | 262.09 | 262.09 |
| P13AC650 | u | Selector maniobra digital (material; 28/03/2023) | 1 | 186.22 | 186.22 |
| P13AC240 | u | Cerrojo electromagnético (material; 28/03/2023) | 1 | 186.22 | 186.22 |
| P13AC610 | u | Forro de aluminio para viga porta-operador (material; 28/03/2023) | 1 | 206.91 | 206.91 |
| P13AC620 | u | Forro tapa operador en acero inoxidable (material; 28/03/2023) | 1 | 137.94 | 137.94 |
| P01DW090 | u | Pequeño material | 10.65 | 1.43 | 15.23 |
|  |  | Total |  |  | 7807.25 |

| Medición | Uds. | Parcial |
|---|---|---|
| Planta baja. Acceso local PV-12 | 1 | 1.00 |
| Planta baja. Acceso local PV-13 | 1 | 1.00 |
| Total |  | 2 |

**13.01.26** u VV-11 CARPINTERÍA EXTERIOR FIJA MANUSA 1H 11,55x2,70 (15/07/2022)
1 u × 8693.01 (8953.8 con costes indirectos) = 8953.80
Suministro y colocación de conjunto completo de puerta tipo VV-11 de la Memoria de carpinterías, MANUSA corredera modelo VISIO +125 equivalente, de una hoja fija, dimensión teórica de hueco libre de 11.550x2.700 mm (dimensión real a comprobar en obra), formada por:
Marco oculto de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Despiece del vidrio según alzados de Memoria de carpinterías con juntas a hueso.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.

| Código | Ud | Descripción | Rendimiento | Precio | Importe |
|---|---|---|---|---|---|
| O01OB130 | h | Oficial 1ª cerrajero | 3.43 | 22 | 75.46 |
| O01OB140 | h | Ayudante cerrajero | 1.72 | 20.49 | 35.24 |
| P12PW010 | m | Premarco aluminio/acero galvanizado | 28.5 | 8.02 | 228.57 |
| PN.AUTOMÁTF | m2 | Puerta aluminio anodizado lijado inox mate fija Manusa (material; 28/03/2023) | 31.18 | 101.26 | 3157.29 |
| PN.JUNQUIAL | m | Junquillo de aluminio anodizado lijado inox mate para fijo | 28.5 | 18.08 | 515.28 |
| O01OB250 | h | Oficial 1ª vidriería | 35.86 | 22 | 788.92 |
| PN.V55.14.44 | m2 | Guardian Select SunGuard SuperNeutral 5+5/16/LamiGlass 44.1 | 36.08 | 105 | 3788.40 |
| P14KW050 | m | Sellado con silicona incolora | 33.9 | 1.09 | 36.95 |
| P01DW090 | u | Pequeño material | 46.78 | 1.43 | 66.90 |
|  |  | Total |  |  | 8693.01 |

| Medición | Uds. | Parcial |
|---|---|---|
| Planta baja. Acceso local VV-10 | 1 | 1.00 |
| Total |  | 1 |

**13.01.27** u PV-14 CARPINTERÍA EXT. CORRED. MANUSA 1H 2,70x2,70 (15/07/2022)
1 u × 7766.54 (7999.54 con costes indirectos) = 7999.54
Suministro y colocación de conjunto completo de puerta tipo PV-14 de la Memoria de carpinterías, MANUSA corredera modelo VISIO +125 equivalente, de una hoja corredera, dimensión teórica de hoja de paso 2.700x2.700 mm y dimensión teórica de hueco libre de 7.350x2.700 mm (dimensión real a comprobar en obra), formada por:
Marco oculto de toda la dimensión del hueco.
Hojas de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Incluso montaje de los herrajes correspondientes según Memoria de carpinterías (sin incluir el suministro de los mismos, medidos en unidad a parte).
Incluso operador con apertura rápida de 750 mm/s, radares de detección y bidireccional, selector de maniobra de 4 funciones, carpintería perimetral que consta de perfiles laterales y horizontales, equipado con forros de aluminio para la viga porta-operador y tapas de acero inoxidable para los operadores. Montaje, conexionado y puesta en marcha.
Unidad totalmente terminada, incluyendo precerco de acero galvanizado en caso de ser necesario, transporte a obra, ayudas en carga y descarga, replanteo, aplomado, recibido de albañilería de premarco y sellado perimetral posterior de la carpintería con espuma de poliuretano (en caso de ser necesario), fijación de la carpintería sobre el precerco, regulación de retornos y prueba de funcionamiento. Conforme al CTE DB-SUA-2, UNE-EN 16005:2013 y UNE-EN 16005:2013/AC:2015. Materiales con marcado CE y DdP (Declaración de prestaciones) según Reglamento (UE) 305/2011.

| Código | Ud | Descripción | Rendimiento | Precio | Importe |
|---|---|---|---|---|---|
| O01OB130 | h | Oficial 1ª cerrajero | 16.57 | 22 | 364.54 |
| O01OB140 | h | Ayudante cerrajero | 16.57 | 20.49 | 339.52 |
| P12PW010 | m | Premarco aluminio/acero galvanizado | 20.62 | 8.02 | 165.37 |
| PN.AUTOMÁTC | m2 | Puerta aluminio anodizado lijado inox mate corredera Manusa | 7.29 | 235.96 | 1720.15 |
| PN.CARRILAL | m | Incremento carril al. anodizado lijado inox mate corr. Soleal HO | 9.44 | 50 | 472.00 |
| O01OB250 | h | Oficial 1ª vidriería | 8.38 | 22 | 184.36 |
| PN.V55.14.44 | m2 | Guardian Select SunGuard SuperNeutral 5+5/16/LamiGlass 44.1 | 7.33 | 105 | 769.65 |
| P14KW050 | m | Sellado con silicona incolora | 11.19 | 1.09 | 12.20 |
| P13AC630 | u | Operador puerta corredera recta 1H | 1 | 2434.64 | 2434.64 |
| P13AC230 | u | Radar infrarrojo activo | 1 | 310.37 | 310.37 |
| P13AC220 | u | Radar bidireccional | 1 | 262.09 | 262.09 |
| P13AC650 | u | Selector maniobra digital | 1 | 186.22 | 186.22 |
| P13AC240 | u | Cerrojo electromagnético | 1 | 186.22 | 186.22 |
| P13AC610 | u | Forro de aluminio para viga porta-operador | 1 | 206.91 | 206.91 |
| P13AC620 | u | Forro tapa operador en acero inoxidable | 1 | 137.94 | 137.94 |
| P01DW090 | u | Pequeño material | 10.04 | 1.43 | 14.36 |
|  |  | Total |  |  | 7766.54 |

| Medición | Uds. | Parcial |
|---|---|---|
| Planta baja. Acceso local PV-14 | 1 | 1.00 |
| Total |  | 1 |

**13.01.28** u VV-12 CARPINTERÍA EXTERIOR FIJA TECHNAL 1H 4,65x2,70 (15/07/2022)
1 u × 3400.33 (3502.34 con costes indirectos) = 3502.34
Suministro y colocación de conjunto completo de puerta tipo VV-12 de la Memoria de carpinterías, MANUSA corredera modelo VISIO +125 equivalente, de una hoja fija, dimensión teórica de hueco libre de 4.650x2.700 mm (dimensión real a comprobar en obra), formada por:
Marco oculto de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Despiece del vidrio según alzados de Memoria de carpinterías con juntas a hueso.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.

| Código | Ud | Descripción | Rendimiento | Precio | Importe |
|---|---|---|---|---|---|
| O01OB130 | h | Oficial 1ª cerrajero | 1.38 | 22 | 30.36 |
| O01OB140 | h | Ayudante cerrajero | 0.69 | 20.49 | 14.14 |
| P12PW010 | m | Premarco aluminio/acero galvanizado | 15.09 | 8.02 | 121.02 |
| PN.AUTOMÁTF | m2 | Puerta aluminio anodizado lijado inox mate fija Manusa | 12.56 | 101.26 | 1271.83 |
| PN.JUNQUIAL | m | Junquillo de aluminio anodizado lijado inox mate para fijo | 15.09 | 18.08 | 272.83 |
| O01OB250 | h | Oficial 1ª vidriería | 14.44 | 22 | 317.68 |
| PN.V55.14.44 | m2 | Guardian Select SunGuard SuperNeutral 5+5/16/LamiGlass 44.1 | 12.63 | 105 | 1326.15 |
| P14KW050 | m | Sellado con silicona incolora | 17.79 | 1.09 | 19.39 |
| P01DW090 | u | Pequeño material | 18.83 | 1.43 | 26.93 |
|  |  | Total |  |  | 3400.33 |

| Medición | Uds. | Parcial |
|---|---|---|
| Planta baja. Acceso local VV-12 | 1 | 1.00 |
| Total |  | 1 |

**13.01.29** u VV-14 CARPINTERÍA EXTERIOR FIJA TECHNAL 1H 1,90x1,90 (15/07/2022)
9 u × 1065.33 (1097.29 con costes indirectos) = 9875.61
Suministro y colocación de conjunto completo de puerta tipo VV-14 de la Memoria de carpinterías, TECHNAL MX42 o equivalente, de una hoja fija, dimensión teórica de hueco libre de paso 1.900x1.900 mm (dimensión real aproximada 2.040x2.040 a comprobar en obra), formada por:
Marco oculto de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Despiece del vidrio según alzados de Memoria de carpinterías.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.

| Código | Ud | Descripción | Rendimiento | Precio | Importe |
|---|---|---|---|---|---|
| O01OB130 | h | Oficial 1ª cerrajero | 0.4 | 22 | 8.80 |
| O01OB140 | h | Ayudante cerrajero | 0.2 | 20.49 | 4.10 |
| P12PW010 | m | Premarco aluminio/acero galvanizado | 7.6 | 8.02 | 60.95 |
| PN.FIJOAL | m2 | Ventana aluminio anodizado lijado inox mate fija Soleal HO | 3.61 | 101.26 | 365.55 |
| PN.JUNQUIAL | m | Junquillo de aluminio anodizado lijado inox mate para fijo | 7.6 | 18.08 | 137.41 |
| O01OB250 | h | Oficial 1ª vidriería | 4.15 | 22 | 91.30 |
| PN.V55.14.44 | m2 | Guardian Select SunGuard SuperNeutral 5+5/16/LamiGlass 44.1 | 3.63 | 105 | 381.15 |
| P14KW050 | m | Sellado con silicona incolora | 7.6 | 1.09 | 8.28 |
| P01DW090 | u | Pequeño material | 5.45 | 1.43 | 7.79 |
|  |  | Total |  |  | 1065.33 |

| Medición | Uds. | Parcial |
|---|---|---|
| Iluminación laterales. VV-14 | 9 | 9.00 |
| Total |  | 9 |

**13.01.30** u PV-8 CARPINTERÍA EXTERIOR CORREDERA TECHNAL 1F+1H 7,20x2,55 (15/07/2022)
1 u × 8026.3 (8267.09 con costes indirectos) = 8267.09
Suministro y colocación de conjunto completo de puerta tipo PV-8 de la Memoria de carpinterías, TECHNAL ARTLINE FLUSH o equivalente, de una hoja corredera de dimensión teórica de hoja de paso 3.650x2.550 mm y una hoja corredera de dimensión teórica de hoja de paso 3.650x2.550 m, dimensión teórica de hueco libre de 7.200x2.550 mm (dimensión real aproximada 7.310x2.650 a comprobar en obra), formada por:
Marco oculto de toda la dimensión del hueco.
Hojas de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Despiece del vidrio según alzados de Memoria de carpinterías: una única pieza por hoja.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.

| Código | Ud | Descripción | Rendimiento | Precio | Importe |
|---|---|---|---|---|---|
| O01OB130 | h | Oficial 1ª cerrajero | 3.7 | 22 | 81.40 |
| O01OB140 | h | Ayudante cerrajero | 1.86 | 20.49 | 38.11 |
| P12PW010 | m | Premarco aluminio/acero galvanizado | 39 | 8.02 | 312.78 |
| PN.CORREDAL | m2 | Puerta aluminio anodizado lijado inox mate corredera Soleal HO (material; 03/10/2022) | 18.62 | 235.96 | 4393.58 |
| PN.CARRILAL | m | Incremento carril al. anodizado lijado inox mate corr. Soleal HO | 14.2 | 50 | 710.00 |
| O01OB250 | h | Oficial 1ª vidriería | 21.3 | 22 | 468.60 |
| PN.V55.14.44 | m2 | Guardian Select SunGuard SuperNeutral 5+5/16/LamiGlass 44.1 | 18.62 | 105 | 1955.10 |
| P14KW050 | m | Sellado con silicona incolora | 24.8 | 1.09 | 27.03 |
| P01DW090 | u | Pequeño material | 27.76 | 1.43 | 39.70 |
|  |  | Total |  |  | 8026.3 |

| Medición | Uds. | Parcial |
|---|---|---|
| Acceso Aseos Fase 1. PV-8 | 1 | 1.00 |
| Total |  | 1 |

**13.01.32** u PV-4B PUERTA EXTERIOR PIVOTANTE TECHNAL 6H 7,20x2,55 (15/07/2022)
1 u × 10033.76 (10334.77 con costes indirectos) = 10334.77
Suministro y colocación de conjunto completo de puerta tipo PV-4B de la Memoria de carpinterías, TECHNAL SOLEAL 55 PY Vaivén o equivalente, de 6 hojas pivotantes, dimensión teórica de hueco libre de paso 7.200x2.550 mm (dimensión real aproximada 7.340x2.620 a comprobar en obra), formada por:
Perfil superior alojado en cajeado de hormigón para recibido de herrajes, sin marco.
Hojas de aluminio extruido de aleación EN AW-6060 según norma EN 573-3 y con control dimensional según la norma EN 12020-2 con características mecánicas T-6 según norma EN 755-2. Perfiles de aluminio provistos de rotura de puente térmico realizada con varillas de poliamida 6.6 reforzadas al 25% con fibra de vidrio y fijadas a los perfiles de aluminio según proceso industrial con sello NF 252. Estanquidad por un sistema de doble junta de EPDM calidad marina. Acabado anodizado lijado inox. mate según la marca QUALANOD del sello EWAA-EURAS, con un espesor mínimo de 25 micras. Con muelle empotrado en suelo y eje desplazado según planos de Memoria de carpinterías.
Acristalada en taller con doble vidrio Guardian Select conforme UNE-EN 1279 y sello de calidad Applus/AENOR o equivalente, formado por un vidrio laminado de seguridad 2B2 conforme UNE-EN 12600, LamiGlass 4+4.1 (0.38 mm clear PVB) en el exterior con tratamiento de capa magnetrónica selectiva con características de control solar + baja emisividad, SN 70S (tratamiento en cara 2) y un vidrio laminado de seguridad 2B2 conforme UNE-EN 12600, LamiGlass 5+5.1 (0.38 mm clear PVB), separados por cámara de aire deshidratado de 15 mm con perfil separador de aluminio y doble sellado perimetral, fijado sobre carpintería con acuñado mediante calzos de apoyo perimetrales y laterales y sellado en frío con silicona neutra, incluso colocación de junquillos. Totalmente instalado según UNE-EN 12488:2017.
Transmitancia térmica de la puerta Up= 1,6 W/m2K*
Peso por hoja 150 Kg*
Permeabilidad al aire según normas EN 1220 / 1026 Clase 2*
Estanquidad al agua según normas EN 12208 / 1027 Clase E2A*
Resistencia al viento según normas EN 12210 /12211 Clase C3*
Estanqueidad de las hojas mediante felpas de 13 mm. en las verticales y lado superior, y de 20 mm. en el lado inferior.
Incluso montaje de los herrajes correspondientes según Memoria de carpinterías (sin incluir el suministro de los mismos, medidos en unidad a parte).
Unidad totalmente terminada, incluyendo precerco de acero galvanizado en caso de ser necesario, transporte a obra, ayudas en carga y descarga, replanteo, aplomado, recibido de albañilería de premarco y sellado perimetral posterior de la carpintería con espuma de poliuretano (en caso de ser necesario), fijación de la carpintería sobre el precerco, regulación de retornos y prueba de funcionamiento.
Unidad completamente colocada según planos de Memoria de carpinterías, planos de detalle, pliego de condiciones y memoria técnica.
*Nota: valores de ensayo para carpintería con marco.

| Código | Ud | Descripción | Rendimiento | Precio | Importe |
|---|---|---|---|---|---|
| O01OB130 | h | Oficial 1ª cerrajero | 3.68 | 22 | 80.96 |
| O01OB140 | h | Ayudante cerrajero | 1.83 | 20.49 | 37.50 |
| P12PW010 | m | Premarco aluminio/acero galvanizado | 19.5 | 8.02 | 156.39 |
| PN.SOLEAL | m2 | Puerta aluminio anodizado lijado inox mate vaivén Soleal | 18.36 | 395.23 | 7256.42 |
| O01OB250 | h | Oficial 1ª vidriería | 21.12 | 22 | 464.64 |
| PN.V55.14.44 | m2 | Guardian Select SunGuard SuperNeutral 5+5/16/LamiGlass 44.1 | 18.46 | 105 | 1938.30 |
| P14KW050 | m | Sellado con silicona incolora | 55.2 | 1.09 | 60.17 |
| P01DW090 | u | Pequeño material | 27.54 | 1.43 | 39.38 |
|  |  | Total |  |  | 10033.76 |

| Medición | Uds. | Parcial |
|---|---|---|
| Planta de acceso. Acceso frente sala principal | 1 | 1.00 |
| Total |  | 1 |

### 13.02 HERRAJES
Importe: 212299.6

**12.02.01** u HERRAJES TIPO 1EbH-3
0 u × 394.64 (406.48 con costes indirectos) = 0.00

**12.02.02** u HERRAJES TIPO 2Pa--4
0 u × 52.2 (53.77 con costes indirectos) = 0.00

**12.02.03** u HERRAJES TIPO 5BcJ-3
0 u × 2221.14 (2287.77 con costes indirectos) = 0.00

**12.02.04** u HERRAJES TIPO 5FcJ-3
0 u × 1149.7 (1184.19 con costes indirectos) = 0.00

**12.02.05** u HERRAJES TIPO 5JcOO3
0 u × 3892.69 (4009.47 con costes indirectos) = 0.00

**12.02.06** u HERRAJES TIPO 6Yh-KO1
12 u × 4236.72 (4363.82 con costes indirectos) = 52365.84

| Medición | Uds. | Parcial |
|---|---|---|
| Puerta tipo PV-1 | 2 | 2.00 |
| Puerta tipo PV-2 | 4 | 4.00 |
| Puerta tipo PV-3 | 2 | 2.00 |
| Puerta tipo PV-7 | 2 | 2.00 |
| Puerta tipo PV-10 | 1 | 1.00 |
| Puerta tipo PV-15 | 1 | 1.00 |
| Total |  | 12 |

**12.02.07** u HERRAJES TIPO 6Yh--1
53 u × 1331.4 (1371.34 con costes indirectos) = 72681.02

| Medición | Uds. | Parcial |
|---|---|---|
| Puerta tipo PV-4 | 44 | 44.00 |
| Puerta tipo PV-4B | 3 | 3.00 |
| Puerta tipo PV-5A | 6 | 6.00 |
| Total |  | 53 |

**12.02.08** u HERRAJES TIPO 6Yh-KKOO1
8 u × 6475.11 (6669.36 con costes indirectos) = 53354.88

| Medición | Uds. | Parcial |
|---|---|---|
| Puerta tipo PV-6 | 8 | 8.00 |
| Total |  | 8 |

**12.02.09** u HERRAJES TIPO 6Ea--2
0 u × 300.04 (309.04 con costes indirectos) = 0.00

**12.02.10** u HERRAJES TIPO 6EdJ-3
0 u × 950.72 (979.24 con costes indirectos) = 0.00

**12.02.11** u HERRAJES TIPO 6FaH-3
0 u × 262.04 (269.9 con costes indirectos) = 0.00

**12.02.12** u HERRAJES TIPO 6FbH-3
0 u × 276.16 (284.44 con costes indirectos) = 0.00

**12.02.13** u HERRAJES TIPO 6FdJ-3
0 u × 832.24 (857.21 con costes indirectos) = 0.00

**12.02.14** u HERRAJES TIPO 7Da--4
0 u × 311.94 (321.3 con costes indirectos) = 0.00

**12.02.15** u HERRAJES TIPO 7Da--6
4 u × 222.58 (229.26 con costes indirectos) = 917.04

| Medición | Uds. | Parcial |
|---|---|---|
| Puerta tipo PV-11 | 4 | 4.00 |
| Total |  | 4 |

**12.02.16** u HERRAJES TIPO 7Db--4
0 u × 510.98 (526.31 con costes indirectos) = 0.00

**12.02.17** u HERRAJES TIPO 7Ka--4
0 u × 214.36 (220.79 con costes indirectos) = 0.00

**12.02.18** u HERRAJES TIPO 8DaJ-3
0 u × 365.05 (376 con costes indirectos) = 0.00

**12.02.19** u HERRAJES TIPO 8DbH-3
0 u × 466.23 (480.22 con costes indirectos) = 0.00

**12.02.20** u HERRAJES TIPO 8KaO-4
0 u × 619.82 (638.41 con costes indirectos) = 0.00

**12.02.21** u HERRAJES TIPO 8KbO-4
0 u × 706.88 (728.09 con costes indirectos) = 0.00

**12.02.22** u HERRAJES TIPO 8Kg--4
2 u × 173.45 (178.65 con costes indirectos) = 357.30

| Medición | Uds. | Parcial |
|---|---|---|
| Puerta tipo PV-9 | 2 | 2.00 |
| Total |  | 2 |

**12.02.23** u HERRAJES TIPO 8Kh--1
0 u × 1558.14 (1604.88 con costes indirectos) = 0.00

**12.02.24** u HERRAJES TIPO 8Yh-O1
16 u × 1979.58 (2038.97 con costes indirectos) = 32623.52

| Medición | Uds. | Parcial |
|---|---|---|
| Puerta tipo PV-2 | 6 | 6.00 |
| Puerta tipo PV-5B | 6 | 6.00 |
| Puerta tipo PV-6 | 4 | 4.00 |
| Total |  | 16 |

**12.02.25** u HERRAJES TIPO 5FaJ-3
0 u × 1938.3 (1996.45 con costes indirectos) = 0.00

**12.02.26** u HERRAJES TIPO 6CdJO3
0 u × 1833.46 (1888.46 con costes indirectos) = 0.00

**12.02.27** u HERRAJES TIPO 7Ka--4.1
0 u × 391.68 (403.43 con costes indirectos) = 0.00

**12.02.28** u HERRAJES TIPO 7Ta--4D
0 u × 1167.44 (1202.46 con costes indirectos) = 0.00

**12.02.29** u HERRAJES TIPO 8DaO-4
0 u × 576.58 (593.88 con costes indirectos) = 0.00

**12.02.30** u HERRAJES TIPO 8DbO-4
0 u × 741.04 (763.27 con costes indirectos) = 0.00

**12.02.31** u HERRAJES TIPO 8KaO-4.1
0 u × 576.58 (593.88 con costes indirectos) = 0.00

**12.02.32** u HERRAJES TIPO 8KaO-4'
0 u × 619.82 (638.41 con costes indirectos) = 0.00

**12.02.33** u HERRAJES TIPO 1EaH-3
0 u × 336.98 (347.09 con costes indirectos) = 0.00

**12.02.34** u HERRAJES TIPO 7Ka--4.2
0 u × 231.52 (238.47 con costes indirectos) = 0.00

**12.02.35** u HERRAJES TIPO 7Ta--4D
0 u × 870.86 (896.99 con costes indirectos) = 0.00

**12.02.36** u HERRAJES TIPO 8KaO-4.2
0 u × 595.84 (613.72 con costes indirectos) = 0.00

**12.02.37** u HERRAJES TIPO 8KbO4.1
0 u × 732.09 (754.05 con costes indirectos) = 0.00

**12.02.38** u HERRAJES TIPO 8KbO-1.1
0 u × 732.09 (754.05 con costes indirectos) = 0.00

## 14 CERRAJERÍA (20/06/2022)
Importe: 642435.79

### 14.01 PUERTAS (20/06/2022)
Importe: 176198.33

**14.01.01** u PC-1A P.ENRAS. EI2-60-C5 1H ABATIBLE 96x210 cm COMPOSITE (20/06/2022)
3 u × 402.05 (414.11 con costes indirectos) = 1242.33
Suministro y colocación de conjunto completo de puerta Tipo PC-1A de la Memoria de Carpinterías, de "PUERTAS GISMERO" o equivalente, homologada EI2-60-C5, de una hoja abatible (dimensión teórica de hueco libre de paso 960x2.100 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.28 | 22 | 6.16 |
| O01OB140 | h | Ayudante cerrajero | 0.28 | 20.49 | 5.74 |
| PN.M2EI2601H | m2 | Puerta EI2-60-C5 1 hoja | 2.02 | 109.39 | 220.97 |
| O01OA030 | h | Oficial primera | 0.61 | 22 | 13.42 |
| O01OA070 | h | Peón ordinario | 0.61 | 19.71 | 12.02 |
| O01OA050 | h | Ayudante | 0.61 | 20.32 | 12.40 |
| P04BP090 | m2 | Panel composite aluminio 4 mm | 2.12 | 57.27 | 121.41 |
| P04BA010 | m2 | Perfilería de aluminio para subestructura | 0 | 5.05 | 0.00 |
| P05CA170 | m | Remate chapa aluminio desarrollo=500 mm e=0,60 mm | 0.81 | 7.34 | 5.95 |
| %PM0100 | % | Pequeño material | 1 % | 398.07 | 3.98 |
|  |  | Total |  |  | 402.05 |

| Medición | Uds. | Parcial |
|---|---|---|
| Entreplanta técnica. Acceso NCV | 3 | 3.00 |
| Total |  | 3 |

**14.01.02** u PC-1B P.ENRAS. EI2-60-C5 1H ABATIBLE 96x210 cm COMPOSITE (20/06/2022)
3 u × 402.05 (414.11 con costes indirectos) = 1242.33
Suministro y colocación de conjunto completo de puerta Tipo PC-1B de la Memoria de Carpinterías, de "PUERTAS GISMERO" o equivalente, homologada EI2-60-C5, de una hoja abatible (dimensión teórica de hueco libre de paso 960x2.100 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.28 | 22 | 6.16 |
| O01OB140 | h | Ayudante cerrajero | 0.28 | 20.49 | 5.74 |
| PN.M2EI2601H | m2 | Puerta EI2-60-C5 1 hoja | 2.02 | 109.39 | 220.97 |
| O01OA030 | h | Oficial primera | 0.61 | 22 | 13.42 |
| O01OA070 | h | Peón ordinario | 0.61 | 19.71 | 12.02 |
| O01OA050 | h | Ayudante | 0.61 | 20.32 | 12.40 |
| P04BP090 | m2 | Panel composite aluminio 4 mm | 2.12 | 57.27 | 121.41 |
| P04BA010 | m2 | Perfilería de aluminio para subestructura | 0 | 5.05 | 0.00 |
| P05CA170 | m | Remate chapa aluminio desarrollo=500 mm e=0,60 mm | 0.81 | 7.34 | 5.95 |
| %PM0100 | % | Pequeño material | 1 % | 398.07 | 3.98 |
|  |  | Total |  |  | 402.05 |

| Medición | Uds. | Parcial |
|---|---|---|
| Entreplanta técnica. Acceso NCV | 3 | 3.00 |
| Total |  | 3 |

**14.01.03** u PC-3A P.ENRAS. EI2-60-C5 1H ABATIBLE + PAN. 139x255 cm COMPOSITE (20/06/2022)
5 u × 622.56 (641.24 con costes indirectos) = 3206.20
Suministro y colocación de conjunto completo de puerta Tipo PC-3A de la Memoria de Carpinterías, de "PUERTAS GISMERO" o equivalente, homologada EI2-60-C5, de una hoja abatible (dimensión teórica de hueco libre de paso 1.140x2.550 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.
Suministro y colocación de panelado de dimensión teórica 250x2.550 mm, dimensión real a comprobar en obra, formado por:
Revestimiento formado por panel composite de aluminio con alma de resinas termoendurecidas de
espesor 4 mm tipo ALUCOBOND A2 o equivalente, con acabado en uno de sus lados termo lacado especial para intemperie de color a escoger por la Dirección de obra, cantos de aluminio con junta aislante de neopreno, incluso medios auxiliares, replanteo, aplomado, recibido, piezas especiales y limpieza.
Colocada sobre subestructura ligera, compuesta por perfiles ligeros de aluminio soldados en taller, montada según especificaciones del fabricante sobre paramentos/autoportante, incluso parte proporcional de solapes, tapajuntas, accesorios de fijación, remates laterales y encuentros de chapa de aluminio de 0,6 mm y 500 mm de desarrollo medio. Panel y perfilería con marcado CE y DdP (Declaración de prestaciones) según Reglamento (UE) 305/2011.

| Código | Ud | Descripción | Rendimiento | Precio | Importe |
|---|---|---|---|---|---|
| O01OB130 | h | Oficial 1ª cerrajero | 0.41 | 22 | 9.02 |
| O01OB140 | h | Ayudante cerrajero | 0.41 | 20.49 | 8.40 |
| PN.M2EI2601H | m2 | Puerta EI2-60-C5 1 hoja | 2.91 | 109.39 | 318.32 |
| O01OA030 | h | Oficial primera | 0.87 | 22 | 19.14 |
| O01OA070 | h | Peón ordinario | 0.87 | 19.71 | 17.15 |
| O01OA050 | h | Ayudante | 0.87 | 20.32 | 17.68 |
| P04BP090 | m2 | Panel composite aluminio 4 mm | 3.72 | 57.27 | 213.04 |
| P04BA010 | m2 | Perfilería de aluminio para subestructura | 0.64 | 5.05 | 3.23 |
| P05CA170 | m | Remate chapa aluminio desarrollo=500 mm e=0,60 mm | 1.42 | 7.34 | 10.42 |
| %PM0100 | % | Pequeño material | 1 % | 616.40 | 6.16 |
|  |  | Total |  |  | 622.56 |

| Medición | Uds. | Parcial |
|---|---|---|
| Planta acceso. Acceso NCV | 5 | 5.00 |
| Total |  | 5 |

**14.01.04** u PC-3B P.ENRAS. EI2-60-C5 PAN. + 1H ABATIBLE 139x255 cm COMPOSITE (20/06/2022)
6 u × 622.56 (641.24 con costes indirectos) = 3847.44
Suministro y colocación de conjunto completo de puerta Tipo PC-3B de la Memoria de Carpinterías, de "PUERTAS GISMERO" o equivalente, homologada EI2-60-C5, de una hoja abatible (dimensión teórica de hueco libre de paso 1.140x2.550 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.
Suministro y colocación de panelado de dimensión teórica 250x2.550 mm, dimensión real a comprobar en obra, formado por:
Revestimiento formado por panel composite de aluminio con alma de resinas termoendurecidas de
espesor 4 mm tipo ALUCOBOND A2 o equivalente, con acabado en uno de sus lados termo lacado especial para intemperie de color a escoger por la Dirección de obra, cantos de aluminio con junta aislante de neopreno, incluso medios auxiliares, replanteo, aplomado, recibido, piezas especiales y limpieza.
Colocada sobre subestructura ligera, compuesta por perfiles ligeros de aluminio soldados en taller, montada según especificaciones del fabricante sobre paramentos/autoportante, incluso parte proporcional de solapes, tapajuntas, accesorios de fijación, remates laterales y encuentros de chapa de aluminio de 0,6 mm y 500 mm de desarrollo medio. Panel y perfilería con marcado CE y DdP (Declaración de prestaciones) según Reglamento (UE) 305/2011.

| Código | Ud | Descripción | Rendimiento | Precio | Importe |
|---|---|---|---|---|---|
| O01OB130 | h | Oficial 1ª cerrajero | 0.41 | 22 | 9.02 |
| O01OB140 | h | Ayudante cerrajero | 0.41 | 20.49 | 8.40 |
| PN.M2EI2601H | m2 | Puerta EI2-60-C5 1 hoja | 2.91 | 109.39 | 318.32 |
| O01OA030 | h | Oficial primera | 0.87 | 22 | 19.14 |
| O01OA070 | h | Peón ordinario | 0.87 | 19.71 | 17.15 |
| O01OA050 | h | Ayudante | 0.87 | 20.32 | 17.68 |
| P04BP090 | m2 | Panel composite aluminio 4 mm | 3.72 | 57.27 | 213.04 |
| P04BA010 | m2 | Perfilería de aluminio para subestructura | 0.64 | 5.05 | 3.23 |
| P05CA170 | m | Remate chapa aluminio desarrollo=500 mm e=0,60 mm | 1.42 | 7.34 | 10.42 |
| %PM0100 | % | Pequeño material | 1 % | 616.40 | 6.16 |
|  |  | Total |  |  | 622.56 |

| Medición | Uds. | Parcial |
|---|---|---|
| Planta acceso. Acceso NCV | 6 | 6.00 |
| Total |  | 6 |

**14.01.05** u PC-4A P.ENRAS EI2-60-C5 2H ABATIBLE + 2PAN. 225x255 cm COMPOSITE (20/06/2022)
2 u × 1134.32 (1168.35 con costes indirectos) = 2336.70
Suministro y colocación de conjunto completo de puerta Tipo PC-4A de la Memoria de Carpinterías, de "PUERTAS GISMERO" o equivalente, homologada EI2-60-C5, de una hoja abatible (dimensión teórica de hueco libre de paso 1.080x2.550 mm) y otra hoja abatible (dimensión teórica de hueco libre de paso 500x2.550 mm) dimensión real a comprobar en obra, formadas por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de extintor en aluminio macizo de dimensiones aproximadas 20x30 cm, diseño a aprobar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.
Suministro y colocación de panelado de dimensión teórica 420x2.550 mm, dimensión real a comprobar en obra, formado por:
Revestimiento formado por panel composite de aluminio con alma de resinas termoendurecidas de
espesor 4 mm tipo ALUCOBOND A2 o equivalente, con acabado en uno de sus lados termo lacado especial para intemperie de color a escoger por la Dirección de obra, cantos de aluminio con junta aislante de neopreno, incluso medios auxiliares, replanteo, aplomado, recibido, piezas especiales y limpieza.
Colocada sobre subestructura ligera, compuesta por perfiles ligeros de aluminio soldados en taller, montada según especificaciones del fabricante sobre paramentos/autoportante, incluso parte proporcional de solapes, tapajuntas, accesorios de fijación, remates laterales y encuentros de chapa de aluminio de 0,6 mm y 500 mm de desarrollo medio. Panel y perfilería con marcado CE y DdP (Declaración de prestaciones) según Reglamento (UE) 305/2011.
Suministro y colocación de panelado de dimensión teórica 250x2.550 mm, dimensión real a comprobar en obra, formado por:
Revestimiento formado por panel composite de aluminio con alma de resinas termoendurecidas de
espesor 4 mm tipo ALUCOBOND A2 o equivalente, con acabado en uno de sus lados termo lacado especial para intemperie de color a escoger por la Dirección de obra, cantos de aluminio con junta aislante de neopreno, incluso medios auxiliares, replanteo, aplomado, recibido, piezas especiales y limpieza.
Colocada sobre subestructura ligera, compuesta por perfiles ligeros de aluminio soldados en taller, montada según especificaciones del fabricante sobre paramentos/autoportante, incluso parte proporcional de solapes, tapajuntas, accesorios de fijación, remates laterales y encuentros de chapa de aluminio de 0,6 mm y 500 mm de desarrollo medio. Panel y perfilería con marcado CE y DdP (Declaración de prestaciones) según Reglamento (UE) 305/2011.

| Código | Ud | Descripción | Rendimiento | Precio | Importe |
|---|---|---|---|---|---|
| O01OB130 | h | Oficial 1ª cerrajero | 0.56 | 22 | 12.32 |
| O01OB140 | h | Ayudante cerrajero | 0.56 | 20.49 | 11.47 |
| PN.M2EI2601H | m2 | Puerta EI2-60-C5 1 hoja | 4.03 | 109.39 | 440.84 |
| O01OA030 | h | Oficial primera | 1.72 | 22 | 37.84 |
| O01OA070 | h | Peón ordinario | 1.72 | 19.71 | 33.90 |
| O01OA050 | h | Ayudante | 1.72 | 20.32 | 34.95 |
| P04BP090 | m2 | Panel composite aluminio 4 mm | 8.92 | 57.27 | 510.85 |
| P04BA010 | m2 | Perfilería de aluminio para subestructura | 1.79 | 5.05 | 9.04 |
| P05CA170 | m | Remate chapa aluminio desarrollo=500 mm e=0,60 mm | 2.3 | 7.34 | 16.88 |
| PN.SEÑAL2030 | u | Señalética incendios aluminio macizo 20x30 cm (material; 10/04/2023) | 1 | 15 | 15.00 |
| %PM0100 | % | Pequeño material | 1 % | 1123.09 | 11.23 |
|  |  | Total |  |  | 1134.32 |

| Medición | Uds. | Parcial |
|---|---|---|
| Planta acceso. Acceso NCV | 2 | 2.00 |
| Total |  | 2 |

**14.01.06** u PC-4B P.ENRAS EI2-60-C5 2H ABATIBLE + 2PAN. 225x255 cm COMPOSITE (20/06/2022)
2 u × 1134.32 (1168.35 con costes indirectos) = 2336.70
Suministro y colocación de conjunto completo de puerta Tipo PC-4B de la Memoria de Carpinterías, de "PUERTAS GISMERO" o equivalente, homologada EI2-60-C5, de una hoja abatible (dimensión teórica de hueco libre de paso 1.080x2.550 mm) y otra hoja abatible (dimensión teórica de hueco libre de paso 500x2.550 mm) dimensión real a comprobar en obra, formadas por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de extintor en aluminio macizo de dimensiones aproximadas 20x30 cm, diseño a aprobar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.
Suministro y colocación de panelado de dimensión teórica 420x2.550 mm, dimensión real a comprobar en obra, formado por:
Revestimiento formado por panel composite de aluminio con alma de resinas termoendurecidas de
espesor 4 mm tipo ALUCOBOND A2 o equivalente, con acabado en uno de sus lados termo lacado especial para intemperie de color a escoger por la Dirección de obra, cantos de aluminio con junta aislante de neopreno, incluso medios auxiliares, replanteo, aplomado, recibido, piezas especiales y limpieza.
Colocada sobre subestructura ligera, compuesta por perfiles ligeros de aluminio soldados en taller, montada según especificaciones del fabricante sobre paramentos/autoportante, incluso parte proporcional de solapes, tapajuntas, accesorios de fijación, remates laterales y encuentros de chapa de aluminio de 0,6 mm y 500 mm de desarrollo medio. Panel y perfilería con marcado CE y DdP (Declaración de prestaciones) según Reglamento (UE) 305/2011.
Suministro y colocación de panelado de dimensión teórica 250x2.550 mm, dimensión real a comprobar en obra, formado por:
Revestimiento formado por panel composite de aluminio con alma de resinas termoendurecidas de
espesor 4 mm tipo ALUCOBOND A2 o equivalente, con acabado en uno de sus lados termo lacado especial para intemperie de color a escoger por la Dirección de obra, cantos de aluminio con junta aislante de neopreno, incluso medios auxiliares, replanteo, aplomado, recibido, piezas especiales y limpieza.
Colocada sobre subestructura ligera, compuesta por perfiles ligeros de aluminio soldados en taller, montada según especificaciones del fabricante sobre paramentos/autoportante, incluso parte proporcional de solapes, tapajuntas, accesorios de fijación, remates laterales y encuentros de chapa de aluminio de 0,6 mm y 500 mm de desarrollo medio. Panel y perfilería con marcado CE y DdP (Declaración de prestaciones) según Reglamento (UE) 305/2011.

| Código | Ud | Descripción | Rendimiento | Precio | Importe |
|---|---|---|---|---|---|
| O01OB130 | h | Oficial 1ª cerrajero | 0.56 | 22 | 12.32 |
| O01OB140 | h | Ayudante cerrajero | 0.56 | 20.49 | 11.47 |
| PN.M2EI2601H | m2 | Puerta EI2-60-C5 1 hoja | 4.03 | 109.39 | 440.84 |
| O01OA030 | h | Oficial primera | 1.72 | 22 | 37.84 |
| O01OA070 | h | Peón ordinario | 1.72 | 19.71 | 33.90 |
| O01OA050 | h | Ayudante | 1.72 | 20.32 | 34.95 |
| P04BP090 | m2 | Panel composite aluminio 4 mm | 8.92 | 57.27 | 510.85 |
| P04BA010 | m2 | Perfilería de aluminio para subestructura | 1.79 | 5.05 | 9.04 |
| P05CA170 | m | Remate chapa aluminio desarrollo=500 mm e=0,60 mm | 2.3 | 7.34 | 16.88 |
| PN.SEÑAL2030 | u | Señalética incendios aluminio macizo 20x30 cm | 1 | 15 | 15.00 |
| %PM0100 | % | Pequeño material | 1 % | 1123.09 | 11.23 |
|  |  | Total |  |  | 1134.32 |

| Medición | Uds. | Parcial |
|---|---|---|
| Planta acceso. Acceso NCV | 2 | 2.00 |
| Total |  | 2 |

**14.01.07** u PC-49A P.ENRAS. METÁLICA 1H ABATIBLE + PAN. 139x255 cm COMPOSITE (20/06/2022)
5 u × 541.87 (558.13 con costes indirectos) = 2790.65
Suministro y colocación de conjunto completo puerta tipo PC-49A de la Memoria de Carpinterías, de chapa lisa galvanizada de una hoja abatible (dimensión teórica de hueco libre de paso 1.140x2.550 mm) dimensión real a comprobar en obra, formada por:
Precerco telescópico de acero galvanizado de 1,5 mm de espesor.
Marco de chapa de acero galvanizado de 1,5 mm. de espesor (pudiendo quedar oculto).
Hoja construida por doble chapa de acero galvanizado de 1 mm de espesor y panel intermedio y rigidizadores con perfiles de acero conformado en frío.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de: salida de emergencia, extintor y BIE en aluminio macizo de dimensiones aproximadas 20x30 cm, diseño a aprobar por la Dirección de obra.
Acabado hoja interior:
Lacado al horno en color a determinar por la Dirección de obra.
Incluso montaje de los herrajes correspondientes según Memoria de carpinterías (sin incluir el suministro de los mismos, medidos en unidad a parte).
Elaborada en taller, recibida con ajuste y fijación en obra con patillas metálicas (incluido en el presente precio).
Unidad completamente colocada según planos de Memoria de carpinterías, planos de detalle, pliego de condiciones y memoria técnica.
Conjunto de puerta conforme al CTE DB-SUA y ejecutado según NTE-FCA con materiales con marcado CE y DdP (Declaración de prestaciones) según Reglamento (UE) 305/2011.
Suministro y colocación de panelado de dimensión teórica 250x2.550 mm, dimensión real a comprobar en obra, formado por:
Revestimiento formado por panel composite de aluminio con alma de resinas termoendurecidas de
espesor 4 mm tipo ALUCOBOND A2 o equivalente, con acabado en uno de sus lados termo lacado especial para intemperie de color a escoger por la Dirección de obra, cantos de aluminio con junta aislante de neopreno, incluso medios auxiliares, replanteo, aplomado, recibido, piezas especiales y limpieza.
Colocada sobre subestructura ligera, compuesta por perfiles ligeros de aluminio soldados en taller, montada según especificaciones del fabricante sobre paramentos/autoportante, incluso parte proporcional de solapes, tapajuntas, accesorios de fijación, remates laterales y encuentros de chapa de aluminio de 0,6 mm y 500 mm de desarrollo medio. Panel y perfilería con marcado CE y DdP (Declaración de prestaciones) según Reglamento (UE) 305/2011.

| Código | Ud | Descripción | Rendimiento | Precio | Importe |
|---|---|---|---|---|---|
| O01OB130 | h | Oficial 1ª cerrajero | 0.58 | 22 | 12.76 |
| O01OB140 | h | Ayudante cerrajero | 0.58 | 20.49 | 11.88 |
| PN.M2PCHAPA1H | m2 | Puerta chapa galvanizada lacada lisa 1h (material; 07/10/2022) | 2.91 | 59.3 | 172.56 |
| O01OA030 | h | Oficial primera | 1.09 | 22 | 23.98 |
| O01OA070 | h | Peón ordinario | 1.09 | 19.71 | 21.48 |
| O01OA050 | h | Ayudante | 1.09 | 20.32 | 22.15 |
| P04BP090 | m2 | Panel composite aluminio 4 mm | 3.72 | 57.27 | 213.04 |
| P04BA010 | m2 | Perfilería de aluminio para subestructura | 0.64 | 5.05 | 3.23 |
| P05CA170 | m | Remate chapa aluminio desarrollo=500 mm e=0,60 mm | 1.42 | 7.34 | 10.42 |
| PN.SEÑAL2030 | u | Señalética incendios aluminio macizo 20x30 cm | 3 | 15 | 45.00 |
| %PM0100 | % | Pequeño material | 1 % | 536.50 | 5.37 |
|  |  | Total |  |  | 541.87 |

| Medición | Uds. | Parcial |
|---|---|---|
| Planta acceso. Acceso BIEs | 5 | 5.00 |
| Total |  | 5 |

**14.01.08** u PC-49B P.ENRAS. METÁLICA PAN. + 1H ABATIBLE 139x255 cm COMPOSITE (20/06/2022)
3 u × 541.87 (558.13 con costes indirectos) = 1674.39
Suministro y colocación de conjunto completo puerta tipo PC-49B de la Memoria de Carpinterías, de chapa lisa galvanizada de una hoja abatible (dimensión teórica de hueco libre de paso 1.140x2.550 mm) dimensión real a comprobar en obra, formada por:
Precerco telescópico de acero galvanizado de 1,5 mm de espesor.
Marco de chapa de acero galvanizado de 1,5 mm. de espesor (pudiendo quedar oculto).
Hoja construida por doble chapa de acero galvanizado de 1 mm de espesor y panel intermedio y rigidizadores con perfiles de acero conformado en frío.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de: salida de emergencia, extintor y BIE en aluminio macizo de dimensiones aproximadas 20x30 cm, diseño a aprobar por la Dirección de obra.
Acabado hoja interior:
Lacado al horno en color a determinar por la Dirección de obra.
Incluso montaje de los herrajes correspondientes según Memoria de carpinterías (sin incluir el suministro de los mismos, medidos en unidad a parte).
Elaborada en taller, recibida con ajuste y fijación en obra con patillas metálicas (incluido en el presente precio).
Unidad completamente colocada según planos de Memoria de carpinterías, planos de detalle, pliego de condiciones y memoria técnica.
Conjunto de puerta conforme al CTE DB-SUA y ejecutado según NTE-FCA con materiales con marcado CE y DdP (Declaración de prestaciones) según Reglamento (UE) 305/2011.
Suministro y colocación de panelado de dimensión teórica 250x2.550 mm, dimensión real a comprobar en obra, formado por:
Revestimiento formado por panel composite de aluminio con alma de resinas termoendurecidas de
espesor 4 mm tipo ALUCOBOND A2 o equivalente, con acabado en uno de sus lados termo lacado especial para intemperie de color a escoger por la Dirección de obra, cantos de aluminio con junta aislante de neopreno, incluso medios auxiliares, replanteo, aplomado, recibido, piezas especiales y limpieza.
Colocada sobre subestructura ligera, compuesta por perfiles ligeros de aluminio soldados en taller, montada según especificaciones del fabricante sobre paramentos/autoportante, incluso parte proporcional de solapes, tapajuntas, accesorios de fijación, remates laterales y encuentros de chapa de aluminio de 0,6 mm y 500 mm de desarrollo medio. Panel y perfilería con marcado CE y DdP (Declaración de prestaciones) según Reglamento (UE) 305/2011.

| Código | Ud | Descripción | Rendimiento | Precio | Importe |
|---|---|---|---|---|---|
| O01OB130 | h | Oficial 1ª cerrajero | 0.58 | 22 | 12.76 |
| O01OB140 | h | Ayudante cerrajero | 0.58 | 20.49 | 11.88 |
| PN.M2PCHAPA1H | m2 | Puerta chapa galvanizada lacada lisa 1h | 2.91 | 59.3 | 172.56 |
| O01OA030 | h | Oficial primera | 1.09 | 22 | 23.98 |
| O01OA070 | h | Peón ordinario | 1.09 | 19.71 | 21.48 |
| O01OA050 | h | Ayudante | 1.09 | 20.32 | 22.15 |
| P04BP090 | m2 | Panel composite aluminio 4 mm | 3.72 | 57.27 | 213.04 |
| P04BA010 | m2 | Perfilería de aluminio para subestructura | 0.64 | 5.05 | 3.23 |
| P05CA170 | m | Remate chapa aluminio desarrollo=500 mm e=0,60 mm | 1.42 | 7.34 | 10.42 |
| PN.SEÑAL2030 | u | Señalética incendios aluminio macizo 20x30 cm | 3 | 15 | 45.00 |
| %PM0100 | % | Pequeño material | 1 % | 536.50 | 5.37 |
|  |  | Total |  |  | 541.87 |

| Medición | Uds. | Parcial |
|---|---|---|
| Planta acceso. Acceso BIEs | 3 | 3.00 |
| Total |  | 3 |

**14.01.09** u PC-48A P.ENRAS. METÁLICA 1H ABATIBLE 107x255 cm COMPOSITE (20/06/2022)
1 u × 473.25 (487.45 con costes indirectos) = 487.45
Suministro y colocación de conjunto completo puerta tipo PC-48A de la Memoria de Carpinterías, de chapa lisa galvanizada de una hoja abatible (dimensión teórica de hueco libre de paso 1.070x2.550 mm) dimensión real a comprobar en obra, formada por:
Precerco telescópico de acero galvanizado de 1,5 mm de espesor.
Marco de chapa de acero galvanizado de 1,5 mm. de espesor (pudiendo quedar oculto).
Hoja construida por doble chapa de acero galvanizado de 1 mm de espesor y panel intermedio y rigidizadores con perfiles de acero conformado en frío.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de: salida de emergencia, extintor y BIE en aluminio macizo de dimensiones aproximadas 20x30 cm, diseño a aprobar por la Dirección de obra.
Acabado hoja interior:
Lacado al horno en color a determinar por la Dirección de obra.
Incluso montaje de los herrajes correspondientes según Memoria de carpinterías (sin incluir el suministro de los mismos, medidos en unidad a parte).
Elaborada en taller, recibida con ajuste y fijación en obra con patillas metálicas (incluido en el presente precio).
Unidad completamente colocada según planos de Memoria de carpinterías, planos de detalle, pliego de condiciones y memoria técnica.
Conjunto de puerta conforme al CTE DB-SUA y ejecutado según NTE-FCA con materiales con marcado CE y DdP (Declaración de prestaciones) según Reglamento (UE) 305/2011.

| Código | Ud | Descripción | Rendimiento | Precio | Importe |
|---|---|---|---|---|---|
| O01OB130 | h | Oficial 1ª cerrajero | 0.55 | 22 | 12.10 |
| O01OB140 | h | Ayudante cerrajero | 0.55 | 20.49 | 11.27 |
| PN.M2PCHAPA1H | m2 | Puerta chapa galvanizada lacada lisa 1h | 2.74 | 59.3 | 162.48 |
| O01OA030 | h | Oficial primera | 0.82 | 22 | 18.04 |
| O01OA070 | h | Peón ordinario | 0.82 | 19.71 | 16.16 |
| O01OA050 | h | Ayudante | 0.82 | 20.32 | 16.66 |
| P04BP090 | m2 | Panel composite aluminio 4 mm | 2.88 | 57.27 | 164.94 |
| P04BA010 | m2 | Perfilería de aluminio para subestructura | 2.74 | 5.05 | 13.84 |
| P05CA170 | m | Remate chapa aluminio desarrollo=500 mm e=0,60 mm | 1.1 | 7.34 | 8.07 |
| PN.SEÑAL2030 | u | Señalética incendios aluminio macizo 20x30 cm | 3 | 15 | 45.00 |
| %PM0100 | % | Pequeño material | 1 % | 468.56 | 4.69 |
|  |  | Total |  |  | 473.25 |

| Medición | Uds. | Parcial |
|---|---|---|
| Planta acceso. Acceso BIEs y extintores | 1 | 1.00 |
| Total |  | 1 |

**14.01.10** u PC-51B P.ENRAS. METÁLICA 1H ABATIBLE 114x255 cm COMPOSITE (20/06/2022)
1 u × 484.73 (499.27 con costes indirectos) = 499.27
Suministro y colocación de conjunto completo puerta tipo PC-51B de la Memoria de Carpinterías, de chapa lisa galvanizada de una hoja abatible (dimensión teórica de hueco libre de paso 1.140x2.550 mm) dimensión real a comprobar en obra, formada por:
Precerco telescópico de acero galvanizado de 1,5 mm de espesor.
Marco de chapa de acero galvanizado de 1,5 mm. de espesor (pudiendo quedar oculto).
Hoja construida por doble chapa de acero galvanizado de 1 mm de espesor y panel intermedio y rigidizadores con perfiles de acero conformado en frío.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de: salida de emergencia, extintor y BIE en aluminio macizo de dimensiones aproximadas 20x30 cm, diseño a aprobar por la Dirección de obra.
Acabado hoja interior:
Lacado al horno en color a determinar por la Dirección de obra.
Incluso montaje de los herrajes correspondientes según Memoria de carpinterías (sin incluir el suministro de los mismos, medidos en unidad a parte).
Elaborada en taller, recibida con ajuste y fijación en obra con patillas metálicas (incluido en el presente precio).
Unidad completamente colocada según planos de Memoria de carpinterías, planos de detalle, pliego de condiciones y memoria técnica.
Conjunto de puerta conforme al CTE DB-SUA y ejecutado según NTE-FCA con materiales con marcado CE y DdP (Declaración de prestaciones) según Reglamento (UE) 305/2011.

| Código | Ud | Descripción | Rendimiento | Precio | Importe |
|---|---|---|---|---|---|
| O01OB130 | h | Oficial 1ª cerrajero | 0.58 | 22 | 12.76 |
| O01OB140 | h | Ayudante cerrajero | 0.58 | 20.49 | 11.88 |
| PN.M2PCHAPA1H | m2 | Puerta chapa galvanizada lacada lisa 1h | 2.91 | 59.3 | 172.56 |
| O01OA030 | h | Oficial primera | 0.87 | 22 | 19.14 |
| O01OA070 | h | Peón ordinario | 0.87 | 19.71 | 17.15 |
| O01OA050 | h | Ayudante | 0.87 | 20.32 | 17.68 |
| P04BP090 | m2 | Panel composite aluminio 4 mm | 3.06 | 57.27 | 175.25 |
| P04BA010 | m2 | Perfilería de aluminio para subestructura | 0 | 5.05 | 0.00 |
| P05CA170 | m | Remate chapa aluminio desarrollo=500 mm e=0,60 mm | 1.16 | 7.34 | 8.51 |
| PN.SEÑAL2030 | u | Señalética incendios aluminio macizo 20x30 cm | 3 | 15 | 45.00 |
| %PM0100 | % | Pequeño material | 1 % | 479.93 | 4.80 |
|  |  | Total |  |  | 484.73 |

| Medición | Uds. | Parcial |
|---|---|---|
| Acceso BIEs | 1 | 1.00 |
| Total |  | 1 |

**14.01.11** u PC-5 P.ENRAS. METÁLICA 1H CORREDERA MOTOR. 480x277 cm COMPOSITE (20/06/2022)
1 u × 7742.77 (7975.05 con costes indirectos) = 7975.05
Suministro y colocación de conjunto completo de puerta tipo PC-5 de la Memoria de Carpinterías, corredera suspendida de una hoja ciega de chapa formando cuarterones, con accionamiento motorizado, (dimensión teórica de hueco libre de paso 4.800x2.770 mm) dimensión real a comprobar en obra, formada por:
Precerco de acero galvanizado de 1,5 mm de espesor.
Hoja consistente en un bastidor y refuerzos de tubo de acero laminado, hoja ciega de chapa de acero galvanizado de 1,0 mm formando cuarterones sobre el mismo.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Sistema de desplazamiento colgado, guía inferior, topes, cubreguías, tiradores, pasadores, cerradura, equipo motriz monofásico con velocidad de apertura de 0,20 m/s, armario metálico estanco para componentes electrónicos de maniobra, accionamiento ultrasónico a distancia, pulsador interior apertura/cierre/paro, receptor, emisor bicanal, fotocélula de seguridad, y demás accesorios necesarios para su funcionamiento.
Incluso montaje de los herrajes correspondientes según Memoria de carpinterías (sin incluir el suministro de los mismos, medidos en unidad a parte).
Elaborada en taller, recibida con ajuste y fijación en obra con patillas metálicas (incluido en el presente precio).
Unidad completamente colocada según planos de Memoria de carpinterías, planos de detalle, pliego de condiciones y memoria técnica.
Conjunto de puerta conforme UNE-EN 13241:2004+A2:2017 y CTE DB-SUA-2. Ejecutado según NTE-FDC con materiales con marcado CE y DdP (Declaración de prestaciones) según Reglamento (UE) 305/2011.

| Código | Ud | Descripción | Rendimiento | Precio | Importe |
|---|---|---|---|---|---|
| O01OB130 | h | Oficial 1ª cerrajero | 13.3 | 22 | 292.60 |
| O01OB140 | h | Ayudante cerrajero | 13.3 | 20.49 | 272.52 |
| P13GC040 | m2 | Puerta corredera suspendida cuarterones (material; 02/08/2022) | 13.3 | 187.87 | 2498.67 |
| P13WM050 | u | Equipo automático puerta corredera rodante (material; 12/10/2022) | 1 | 1377.26 | 1377.26 |
| P13WD060 | u | Pulsador interior abrir-cerrar (material; 12/10/2022) | 1 | 39.2 | 39.20 |
| P13WD210 | u | Cuadro de maniobra (material; 12/10/2022) | 1 | 384.33 | 384.33 |
| P13WD190 | u | Receptor monocanal (material; 12/10/2022) | 1 | 113.18 | 113.18 |
| P13WD170 | u | Emisor bicanal micro (material; 12/10/2022) | 1 | 59.04 | 59.04 |
| P13WS040 | u | Fotocélula doble alimentación 50,00 m (material; 12/10/2022) | 1 | 265.64 | 265.64 |
| P13WD250 | u | Transporte a obra (material; 02/08/2022) | 2.13 | 118.42 | 252.23 |
| O01OA030 | h | Oficial primera | 7.98 | 22 | 175.56 |
| O01OA070 | h | Peón ordinario | 7.98 | 19.71 | 157.29 |
| O01OA050 | h | Ayudante | 7.98 | 20.32 | 162.15 |
| P04BP090 | m2 | Panel composite aluminio 4 mm | 27.93 | 57.27 | 1599.55 |
| P04BA010 | m2 | Perfilería de aluminio para subestructura | 0 | 5.05 | 0.00 |
| P05CA170 | m | Remate chapa aluminio desarrollo=500 mm e=0,60 mm | 10.64 | 7.34 | 78.10 |
| %PM0020 | % | Pequeño material | 0.2 % | 7727.32 | 15.45 |
|  |  | Total |  |  | 7742.77 |

| Medición | Uds. | Parcial |
|---|---|---|
| Planta acceso. Acceso rampa furgonetas | 1 | 1.00 |
| Total |  | 1 |

**14.01.12** u PC-11 P.ENRAS. METÁLICA 3H ABATIBLES 593x465 cm COMPOSITE (20/06/2022)
1 u × 6436.57 (6629.67 con costes indirectos) = 6629.67
Suministro y colocación de conjunto completo puerta tipo PC-11 de la Memoria de Carpinterías, de chapa lisa galvanizada, de tres hojas abatibles (dimensión teórica de hueco libre de paso 5.930x4.650 mm) dimensión real a comprobar en obra, formada por:
Precerco telescópico de acero galvanizado de 1,5 mm de espesor.
Marco de chapa de acero galvanizado de 1,5 mm. de espesor (pudiendo quedar oculto).
Hoja construida por doble chapa de acero galvanizado de 1 mm de espesor y panel intermedio y rigidizadores con perfiles de acero conformado en frío.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme al CTE DB-SUA y ejecutado según NTE-FCA con materiales con marcado CE y DdP (Declaración de prestaciones) según Reglamento (UE) 305/2011.

| Código | Ud | Descripción | Rendimiento | Precio | Importe |
|---|---|---|---|---|---|
| O01OB130 | h | Oficial 1ª cerrajero | 5.51 | 22 | 121.22 |
| O01OB140 | h | Ayudante cerrajero | 5.51 | 20.49 | 112.90 |
| PN.M2PCHAPA1H | m2 | Puerta chapa galvanizada lacada lisa 1h | 27.57 | 59.3 | 1634.90 |
| O01OA030 | h | Oficial primera | 16.54 | 22 | 363.88 |
| O01OA070 | h | Peón ordinario | 16.54 | 19.71 | 326.00 |
| O01OA050 | h | Ayudante | 16.54 | 20.32 | 336.09 |
| P04BP090 | m2 | Panel composite aluminio 4 mm | 57.9 | 57.27 | 3315.93 |
| P04BA010 | m2 | Perfilería de aluminio para subestructura | 0 | 5.05 | 0.00 |
| P05CA170 | m | Remate chapa aluminio desarrollo=500 mm e=0,60 mm | 22.06 | 7.34 | 161.92 |
| %PM0100 | % | Pequeño material | 1 % | 6372.84 | 63.73 |
|  |  | Total |  |  | 6436.57 |

| Medición | Uds. | Parcial |
|---|---|---|
| Planta acceso. Acceso carga y descarga | 1 | 1.00 |
| Total |  | 1 |

**14.01.13** u PC-12 P.ENRA METÁLICA 2H ABATIBLES +2F 315x415 cm REJ.-COMPOSITE (20/06/2022)
1 u × 2015.71 (2076.18 con costes indirectos) = 2076.18
Suministro y colocación de conjunto completo puerta tipo PC-12 de la Memoria de Carpinterías, de chapa lisa galvanizada, de tres hojas abatibles (dimensión teórica de hueco libre de paso 1.980x2.200 mm) dimensión real a comprobar en obra, formada por:
Precerco telescópico de acero galvanizado de 1,5 mm de espesor.
Marco de chapa de acero galvanizado de 1,5 mm. de espesor (pudiendo quedar oculto).
Hoja construida por doble chapa de acero galvanizado de 1 mm de espesor y panel intermedio y rigidizadores con perfiles de acero conformado en frío.
Acabado hoja exterior:
Revestimiento formado por celosía de ventilación, formada por marco perimetral a base de tubo de acero galvanizado 50.50 y rigidizadores, sustentando lamas de chapa de acero de 3,0 mm de espesor. Lacado el conjunto al horno en color a determinar por la Dirección de obra.
Elaborada en taller, recibida con ajuste y fijación en obra sobre puerta practicable.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme al CTE DB-SUA y ejecutado según NTE-FCA con materiales con marcado CE y DdP (Declaración de prestaciones) según Reglamento (UE) 305/2011.
Suministro y colocación de celosía de ventilación de dimensiones 840x2.260 mm , formada por marco perimetral a base de tubo de acero galvanizado 50.50 y rigidizadores, sustentando lamas de chapa de acero de 3,0 mm de espesor. Lacado el conjunto al horno en color a determinar por la Dirección de obra.
Elaborada en taller, recibida con ajuste y fijación en obra con patillas metálicas (incluido en el presente precio).
Unidad completamente colocada según planos de Memoria de carpinterías, planos de detalle, pliego de condiciones y memoria técnica.
Revestimiento interior formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Suministro y colocación de celosía de ventilación de dimensiones 2.950x1.950 mm , formada por marco perimetral a base de tubo de acero galvanizado 50.50 y rigidizadores, sustentando lamas de chapa de acero de 3,0 mm de espesor. Lacado el conjunto al horno en color a determinar por la Dirección de obra.
Elaborada en taller, recibida con ajuste y fijación en obra con patillas metálicas (incluido en el presente precio).
Unidad completamente colocada según planos de Memoria de carpinterías, planos de detalle, pliego de condiciones y memoria técnica.

| Código | Ud | Descripción | Rendimiento | Precio | Importe |
|---|---|---|---|---|---|
| O01OB130 | h | Oficial 1ª cerrajero | 3.37 | 22 | 74.14 |
| O01OB140 | h | Ayudante cerrajero | 3.37 | 20.49 | 69.05 |
| PN.M2PCHAPA2H | m2 | Puerta chapa galvanizada lacada lisa 2h (material; 10/10/2022) | 4.77 | 80.28 | 382.94 |
| O01OA030 | h | Oficial primera | 2 | 22 | 44.00 |
| O01OA070 | h | Peón ordinario | 2 | 19.71 | 39.42 |
| O01OA050 | h | Ayudante | 2 | 20.32 | 40.64 |
| P04BP090 | m2 | Panel composite aluminio 4 mm | 7.01 | 57.27 | 401.46 |
| P04BA010 | m2 | Perfilería de aluminio para subestructura | 1.9 | 5.05 | 9.60 |
| P05CA170 | m | Remate chapa aluminio desarrollo=500 mm e=0,60 mm | 2.67 | 7.34 | 19.60 |
| PN.M2REJILLA | m2 | Rejilla de ventilación acero lacado c/ bastidor (material; 10/10/2022) | 13.07 | 70 | 914.90 |
| %PM0100 | % | Pequeño material | 1 % | 1995.75 | 19.96 |
|  |  | Total |  |  | 2015.71 |

| Medición | Uds. | Parcial |
|---|---|---|
| Planta acceso. Acceso carga y descarga | 1 | 1.00 |
| Total |  | 1 |

**14.01.14** u PC-6 P.ENRAS METÁLICA 2H CORREDERAS MOTOR. 1005x250 cm COMPOSITE (20/06/2022)
1 u × 12629.86 (13008.76 con costes indirectos) = 13008.76
Suministro y colocación de conjunto completo de puerta tipo PC-6 de la Memoria de Carpinterías, corredera suspendida de dos hojas ciegas de chapa formando cuarterones, con accionamiento motorizado, (dimensión teórica de hueco libre de paso 10.050x2.500 mm) dimensión real a comprobar en obra, formada por:
Precerco de acero galvanizado de 1,5 mm de espesor.
Hoja consistente en un bastidor y refuerzos de tubo de acero laminado, hoja ciega de chapa de acero galvanizado de 1,0 mm formando cuarterones sobre el mismo.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Sistema de desplazamiento colgado, guía inferior, topes, cubreguías, tiradores, pasadores, cerradura, equipo motriz monofásico con velocidad de apertura de 0,20 m/s, armario metálico estanco para componentes electrónicos de maniobra, accionamiento ultrasónico a distancia, pulsador interior apertura/cierre/paro, receptor, emisor bicanal, fotocélula de seguridad, y demás accesorios necesarios para su funcionamiento.
Incluso montaje de los herrajes correspondientes según Memoria de carpinterías (sin incluir el suministro de los mismos, medidos en unidad a parte).
Elaborada en taller, recibida con ajuste y fijación en obra con patillas metálicas (incluido en el presente precio).
Unidad completamente colocada según planos de Memoria de carpinterías, planos de detalle, pliego de condiciones y memoria técnica.
Conjunto de puerta conforme UNE-EN 13241:2004+A2:2017 y CTE DB-SUA-2. Ejecutado según NTE-FDC con materiales con marcado CE y DdP (Declaración de prestaciones) según Reglamento (UE) 305/2011.

| Código | Ud | Descripción | Rendimiento | Precio | Importe |
|---|---|---|---|---|---|
| O01OB130 | h | Oficial 1ª cerrajero | 25.12 | 22 | 552.64 |
| O01OB140 | h | Ayudante cerrajero | 25.12 | 20.49 | 514.71 |
| P13GC040 | m2 | Puerta corredera suspendida cuarterones | 25.12 | 187.87 | 4719.29 |
| P13WM050 | u | Equipo automático puerta corredera rodante | 1 | 1377.26 | 1377.26 |
| P13WD060 | u | Pulsador interior abrir-cerrar | 1 | 39.2 | 39.20 |
| P13WD210 | u | Cuadro de maniobra | 1 | 384.33 | 384.33 |
| P13WD190 | u | Receptor monocanal | 1 | 113.18 | 113.18 |
| P13WD170 | u | Emisor bicanal micro | 1 | 59.04 | 59.04 |
| P13WS040 | u | Fotocélula doble alimentación 50,00 m | 1 | 265.64 | 265.64 |
| P13WD250 | u | Transporte a obra | 4.02 | 118.42 | 476.05 |
| O01OA030 | h | Oficial primera | 15.07 | 22 | 331.54 |
| O01OA070 | h | Peón ordinario | 15.07 | 19.71 | 297.03 |
| O01OA050 | h | Ayudante | 15.07 | 20.32 | 306.22 |
| P04BP090 | m2 | Panel composite aluminio 4 mm | 52.75 | 57.27 | 3020.99 |
| P04BA010 | m2 | Perfilería de aluminio para subestructura | 0 | 5.05 | 0.00 |
| P05CA170 | m | Remate chapa aluminio desarrollo=500 mm e=0,60 mm | 20.1 | 7.34 | 147.53 |
| %PM0020 | % | Pequeño material | 0.2 % | 12604.65 | 25.21 |
|  |  | Total |  |  | 12629.86 |

| Medición | Uds. | Parcial |
|---|---|---|
| Planta acceso. Acceso garaje derecha | 1 | 1.00 |
| Total |  | 1 |

**14.01.15** u PC-7 P.ENRAS. METÁLICA 2H ABATIBLES 158x250 COMPOSITE (20/06/2022)
1 u × 999.31 (1029.29 con costes indirectos) = 1029.29
Suministro y colocación de conjunto completo puerta tipo PC-7 de la Memoria de Carpinterías, de chapa lisa galvanizada de dos hojas abatibles (dimensión teórica de hueco libre de paso 1.580x2.500 mm) dimensión real a comprobar en obra, formada por:
Precerco telescópico de acero galvanizado de 1,5 mm de espesor.
Marco de chapa de acero galvanizado de 1,5 mm. de espesor (pudiendo quedar oculto).
Hoja construida por doble chapa de acero galvanizado de 1 mm de espesor y panel intermedio y rigidizadores con perfiles de acero conformado en frío.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme al CTE DB-SUA y ejecutado según NTE-FCA con materiales con marcado CE y DdP (Declaración de prestaciones) según Reglamento (UE) 305/2011.

| Código | Ud | Descripción | Rendimiento | Precio | Importe |
|---|---|---|---|---|---|
| O01OB130 | h | Oficial 1ª cerrajero | 0.63 | 22 | 13.86 |
| O01OB140 | h | Ayudante cerrajero | 0.63 | 20.49 | 12.91 |
| PN.M2PCHAPA2H | m2 | Puerta chapa galvanizada lacada lisa 2h | 3.95 | 80.28 | 317.11 |
| O01OA030 | h | Oficial primera | 2.37 | 22 | 52.14 |
| O01OA070 | h | Peón ordinario | 2.37 | 19.71 | 46.71 |
| O01OA050 | h | Ayudante | 2.37 | 20.32 | 48.16 |
| P04BP090 | m2 | Panel composite aluminio 4 mm | 8.3 | 57.27 | 475.34 |
| P04BA010 | m2 | Perfilería de aluminio para subestructura | 0 | 5.05 | 0.00 |
| P05CA170 | m | Remate chapa aluminio desarrollo=500 mm e=0,60 mm | 3.16 | 7.34 | 23.19 |
| %PM0100 | % | Pequeño material | 1 % | 989.42 | 9.89 |
|  |  | Total |  |  | 999.31 |

| Medición | Uds. | Parcial |
|---|---|---|
| Planta baja. Acceso garaje derecha | 1 | 1.00 |
| Total |  | 1 |

**14.01.16** u PC-38 P.ENRAS. METÁLICA 2H CORREDERAS 928x326 cm COMPOSITE (20/06/2022)
1 u × 14750.9 (15193.43 con costes indirectos) = 15193.43
Suministro y colocación de conjunto completo de puerta tipo PC-38 de la Memoria de Carpinterías, corredera suspendida de dos hojas ciegas de chapa formando cuarterones, con accionamiento motorizado, (dimensión teórica de hueco libre de paso 9.280x3.260 mm) dimensión real a comprobar en obra, formada por:
Precerco de acero galvanizado de 1,5 mm de espesor.
Hoja consistente en un bastidor y refuerzos de tubo de acero laminado, hoja ciega de chapa de acero galvanizado de 1,0 mm formando cuarterones sobre el mismo.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Sistema de desplazamiento colgado, guía inferior, topes, cubreguías, tiradores, pasadores, cerradura, equipo motriz monofásico con velocidad de apertura de 0,20 m/s, armario metálico estanco para componentes electrónicos de maniobra, accionamiento ultrasónico a distancia, pulsador interior apertura/cierre/paro, receptor, emisor bicanal, fotocélula de seguridad, y demás accesorios necesarios para su funcionamiento.
Incluso montaje de los herrajes correspondientes según Memoria de carpinterías (sin incluir el suministro de los mismos, medidos en unidad a parte).
Elaborada en taller, recibida con ajuste y fijación en obra con patillas metálicas (incluido en el presente precio).
Unidad completamente colocada según planos de Memoria de carpinterías, planos de detalle, pliego de condiciones y memoria técnica.
Conjunto de puerta conforme UNE-EN 13241:2004+A2:2017 y CTE DB-SUA-2. Ejecutado según NTE-FDC con materiales con marcado CE y DdP (Declaración de prestaciones) según Reglamento (UE) 305/2011.

| Código | Ud | Descripción | Rendimiento | Precio | Importe |
|---|---|---|---|---|---|
| O01OB130 | h | Oficial 1ª cerrajero | 30.25 | 22 | 665.50 |
| O01OB140 | h | Ayudante cerrajero | 30.25 | 20.49 | 619.82 |
| P13GC040 | m2 | Puerta corredera suspendida cuarterones | 30.25 | 187.87 | 5683.07 |
| P13WM050 | u | Equipo automático puerta corredera rodante | 1 | 1377.26 | 1377.26 |
| P13WD060 | u | Pulsador interior abrir-cerrar | 1 | 39.2 | 39.20 |
| P13WD210 | u | Cuadro de maniobra | 1 | 384.33 | 384.33 |
| P13WD190 | u | Receptor monocanal | 1 | 113.18 | 113.18 |
| P13WD170 | u | Emisor bicanal micro | 1 | 59.04 | 59.04 |
| P13WS040 | u | Fotocélula doble alimentación 50,00 m | 1 | 265.64 | 265.64 |
| P13WD250 | u | Transporte a obra | 4.84 | 118.42 | 573.15 |
| O01OA030 | h | Oficial primera | 18.15 | 22 | 399.30 |
| O01OA070 | h | Peón ordinario | 18.15 | 19.71 | 357.74 |
| O01OA050 | h | Ayudante | 18.15 | 20.32 | 368.81 |
| P04BP090 | m2 | Panel composite aluminio 4 mm | 63.52 | 57.27 | 3637.79 |
| P04BA010 | m2 | Perfilería de aluminio para subestructura | 0 | 5.05 | 0.00 |
| P05CA170 | m | Remate chapa aluminio desarrollo=500 mm e=0,60 mm | 24.2 | 7.34 | 177.63 |
| %PM0020 | % | Pequeño material | 0.2 % | 14721.46 | 29.44 |
|  |  | Total |  |  | 14750.9 |

| Medición | Uds. | Parcial |
|---|---|---|
| Planta baja. Puerta división garaje | 1 | 1.00 |
| Total |  | 1 |

**14.01.17** u PC-8 P.ENRAS EI2-60-C5 2H ABATIBLE + REJILL 338x270 cm COMPOSITE (20/06/2022)
1 u × 1856.68 (1912.38 con costes indirectos) = 1912.38
Suministro y colocación de conjunto completo de puerta Tipo PC-8 de la Memoria de Carpinterías, de "PUERTAS GISMERO" o equivalente, homologada EI2-60-C5, de dos hojas abatibles (dimensión teórica de hueco libre de paso 1.850x2.500 mm) dimensión real a comprobar en obra, formada por:
Precerco telescópico de acero galvanizado de 1,5 mm de espesor.
Marco de chapa de acero galvanizado de 1,5 mm. de espesor (pudiendo quedar oculto).
Junta intumescente alrededor del marco.
Hojas construidas por 2 bandejas de chapa de acero galvanizado de 0,6 mm de espesor y cámara intermedia rellena de material aislante ignífugo, tipo panel lana de roca de 55 mm de espesor (160 kg/m2) o equivalente.
Acabado hoja exterior:
Revestimiento formado por celosía de ventilación, formada por marco perimetral a base de tubo de acero galvanizado 50.50 y rigidizadores, sustentando lamas de chapa de acero de 3,0 mm de espesor. Lacado el conjunto al horno en color a determinar por la Dirección de obra.
Elaborada en taller, recibida con ajuste y fijación en obra sobre puerta practicable.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.
Suministro y colocación de celosía de ventilación de dimensiones 1.530x2.500 mm , formada por marco perimetral a base de tubo de acero galvanizado 50.50 y rigidizadores, sustentando lamas de chapa de acero de 3,0 mm de espesor. Lacado el conjunto al horno en color a determinar por la Dirección de obra.
Elaborada en taller, recibida con ajuste y fijación en obra con patillas metálicas (incluido en el presente precio).
Unidad completamente colocada según planos de Memoria de carpinterías, planos de detalle, pliego de condiciones y memoria técnica.

| Código | Ud | Descripción | Rendimiento | Precio | Importe |
|---|---|---|---|---|---|
| O01OB130 | h | Oficial 1ª cerrajero | 2.64 | 22 | 58.08 |
| O01OB140 | h | Ayudante cerrajero | 2.64 | 20.49 | 54.09 |
| PN.M2EI2602HI | m2 | Puerta EI2-60-C5 2 hojas iguales (material; 03/08/2022) | 4.99 | 128.76 | 642.51 |
| O01OA030 | h | Oficial primera | 1.5 | 22 | 33.00 |
| O01OA070 | h | Peón ordinario | 1.5 | 19.71 | 29.57 |
| O01OA050 | h | Ayudante | 1.5 | 20.32 | 30.48 |
| P04BP090 | m2 | Panel composite aluminio 4 mm | 5.24 | 57.27 | 300.09 |
| P04BA010 | m2 | Perfilería de aluminio para subestructura | 0 | 5.05 | 0.00 |
| P05CA170 | m | Remate chapa aluminio desarrollo=500 mm e=0,60 mm | 1.85 | 7.34 | 13.58 |
| PN.M2REJILLA | m2 | Rejilla de ventilación acero lacado c/ bastidor | 9.67 | 70 | 676.90 |
| %PM0100 | % | Pequeño material | 1 % | 1838.30 | 18.38 |
|  |  | Total |  |  | 1856.68 |

| Medición | Uds. | Parcial |
|---|---|---|
| Planta baja. Puerta división garaje | 1 | 1.00 |
| Total |  | 1 |

**14.01.18** u PC-9 P.ENRA METÁLICA 2H CORR. 1100x250 + PAN. 359x270 cm COMPOSI (20/06/2022)
1 u × 14677.36 (15117.68 con costes indirectos) = 15117.68
Suministro y colocación de conjunto completo de puerta tipo PC-9 de la Memoria de Carpinterías, corredera suspendida de dos hojas ciegas de chapa formando cuarterones, con accionamiento motorizado, (dimensión teórica de hueco libre de paso 11.000x2.500 mm) dimensión real a comprobar en obra, formada por:
Precerco de acero galvanizado de 1,5 mm de espesor.
Hoja consistente en un bastidor y refuerzos de tubo de acero laminado, hoja ciega de chapa de acero galvanizado de 1,0 mm formando cuarterones sobre el mismo.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Sistema de desplazamiento colgado, guía inferior, topes, cubreguías, tiradores, pasadores, cerradura, equipo motriz monofásico con velocidad de apertura de 0,20 m/s, armario metálico estanco para componentes electrónicos de maniobra, accionamiento ultrasónico a distancia, pulsador interior apertura/cierre/paro, receptor, emisor bicanal, fotocélula de seguridad, y demás accesorios necesarios para su funcionamiento.
Incluso montaje de los herrajes correspondientes según Memoria de carpinterías (sin incluir el suministro de los mismos, medidos en unidad a parte).
Elaborada en taller, recibida con ajuste y fijación en obra con patillas metálicas (incluido en el presente precio).
Unidad completamente colocada según planos de Memoria de carpinterías, planos de detalle, pliego de condiciones y memoria técnica.
Conjunto de puerta conforme UNE-EN 13241:2004+A2:2017 y CTE DB-SUA-2. Ejecutado según NTE-FDC con materiales con marcado CE y DdP (Declaración de prestaciones) según Reglamento (UE) 305/2011.
Suministro y colocación de panelado de dimensión teórica 3.590x2.550 mm, dimensión real a comprobar en obra, formado por:
Revestimiento formado por panel composite de aluminio con alma de resinas termoendurecidas de
espesor 4 mm tipo ALUCOBOND A2 o equivalente, con acabado en uno de sus lados termo lacado especial para intemperie de color a escoger por la Dirección de obra, cantos de aluminio con junta aislante de neopreno, incluso medios auxiliares, replanteo, aplomado, recibido, piezas especiales y limpieza.
Colocada sobre subestructura ligera, compuesta por perfiles ligeros de aluminio soldados en taller, montada según especificaciones del fabricante sobre paramentos/autoportante, incluso parte proporcional de solapes, tapajuntas, accesorios de fijación, remates laterales y encuentros de chapa de aluminio de 0,6 mm y 500 mm de desarrollo medio. Panel y perfilería con marcado CE y DdP (Declaración de prestaciones) según Reglamento (UE) 305/2011.

| Código | Ud | Descripción | Rendimiento | Precio | Importe |
|---|---|---|---|---|---|
| O01OB130 | h | Oficial 1ª cerrajero | 14.85 | 22 | 326.70 |
| O01OB140 | h | Ayudante cerrajero | 14.85 | 20.49 | 304.28 |
| P13GC040 | m2 | Puerta corredera suspendida cuarterones | 29.7 | 187.87 | 5579.74 |
| P13WM050 | u | Equipo automático puerta corredera rodante | 1 | 1377.26 | 1377.26 |
| P13WD060 | u | Pulsador interior abrir-cerrar | 1 | 39.2 | 39.20 |
| P13WD210 | u | Cuadro de maniobra | 1 | 384.33 | 384.33 |
| P13WD190 | u | Receptor monocanal | 1 | 113.18 | 113.18 |
| P13WD170 | u | Emisor bicanal micro | 1 | 59.04 | 59.04 |
| P13WS040 | u | Fotocélula doble alimentación 50,00 m | 1 | 265.64 | 265.64 |
| P13WD250 | u | Transporte a obra | 4.4 | 118.42 | 521.05 |
| O01OA030 | h | Oficial primera | 20.73 | 22 | 456.06 |
| O01OA070 | h | Peón ordinario | 20.73 | 19.71 | 408.59 |
| O01OA050 | h | Ayudante | 20.73 | 20.32 | 421.23 |
| P04BP090 | m2 | Panel composite aluminio 4 mm | 72.55 | 57.27 | 4154.94 |
| P04BA010 | m2 | Perfilería de aluminio para subestructura | 9.7 | 5.05 | 48.99 |
| P05CA170 | m | Remate chapa aluminio desarrollo=500 mm e=0,60 mm | 25.59 | 7.34 | 187.83 |
| %PM0020 | % | Pequeño material | 0.2 % | 14648.06 | 29.30 |
|  |  | Total |  |  | 14677.36 |

| Medición | Uds. | Parcial |
|---|---|---|
| Planta baja. Acceso garaje derecho | 1 | 1.00 |
| Total |  | 1 |

**14.01.19** u PC-10 P.ENRAS. EI2-60-C5 2H ABATIBLE 170x270 cm COMPOSITE (20/06/2022)
1 u × 1379.34 (1420.72 con costes indirectos) = 1420.72
Suministro y colocación de conjunto completo de puerta Tipo PC-10 de la Memoria de Carpinterías, de "PUERTAS GISMERO" o equivalente, homologada EI2-60-C5, de dos hojas abatibles (dimensión teórica de hueco libre de paso 1.700x2.500 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.65 | 22 | 14.30 |
| O01OB140 | h | Ayudante cerrajero | 0.65 | 20.49 | 13.32 |
| PN.M2EI2602HI | m2 | Puerta EI2-60-C5 2 hojas iguales | 4.59 | 128.76 | 591.01 |
| O01OA030 | h | Oficial primera | 2.75 | 22 | 60.50 |
| O01OA070 | h | Peón ordinario | 2.75 | 19.71 | 54.20 |
| O01OA050 | h | Ayudante | 2.75 | 20.32 | 55.88 |
| P04BP090 | m2 | Panel composite aluminio 4 mm | 9.63 | 57.27 | 551.51 |
| P04BA010 | m2 | Perfilería de aluminio para subestructura | 0 | 5.05 | 0.00 |
| P05CA170 | m | Remate chapa aluminio desarrollo=500 mm e=0,60 mm | 3.4 | 7.34 | 24.96 |
| %PM0100 | % | Pequeño material | 1 % | 1365.68 | 13.66 |
|  |  | Total |  |  | 1379.34 |

| Medición | Uds. | Parcial |
|---|---|---|
| Planta baja. Acceso peatonal garaje izdo | 1 | 1.00 |
| Total |  | 1 |

**14.01.20** u PC-13A P.ENRAS. EI2-60-C5 1H ABATIBLE 93x203 cm COMPOSITE (20/06/2022)
7 u × 599.96 (617.96 con costes indirectos) = 4325.72
Suministro y colocación de conjunto completo de puerta Tipo PC-13A de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de ruta de evacuación en aluminio macizo de dimensiones aproximadas 20x30 cm, diseño a aprobar por la Dirección de obra.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| O01OA030 | h | Oficial primera | 1.33 | 22 | 29.26 |
| O01OA070 | h | Peón ordinario | 1.33 | 19.71 | 26.21 |
| O01OA050 | h | Ayudante | 1.33 | 20.32 | 27.03 |
| P04BP090 | m2 | Panel composite aluminio 4 mm | 4.64 | 57.27 | 265.73 |
| P04BA010 | m2 | Perfilería de aluminio para subestructura | 0 | 5.05 | 0.00 |
| P05CA170 | m | Remate chapa aluminio desarrollo=500 mm e=0,60 mm | 1.77 | 7.34 | 12.99 |
| PN.SEÑAL2030 | u | Señalética incendios aluminio macizo 20x30 cm | 1 | 15 | 15.00 |
| %PM0100 | % | Pequeño material | 1 % | 594.02 | 5.94 |
|  |  | Total |  |  | 599.96 |

| Medición | Uds. | Parcial |
|---|---|---|
| Planta sótano. Acceso garaje | 3 | 3.00 |
| Planta baja. Acceso garaje | 4 | 4.00 |
| Total |  | 7 |

**14.01.21** u PC-13B P.ENRAS. EI2-60-C5 1H ABATIBLE 93x203 cm COMPOSITE (20/06/2022)
5 u × 599.96 (617.96 con costes indirectos) = 3089.80
Suministro y colocación de conjunto completo de puerta Tipo PC-13B de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de ruta de evacuación en aluminio macizo de dimensiones aproximadas 20x30 cm, diseño a aprobar por la Dirección de obra.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| O01OA030 | h | Oficial primera | 1.33 | 22 | 29.26 |
| O01OA070 | h | Peón ordinario | 1.33 | 19.71 | 26.21 |
| O01OA050 | h | Ayudante | 1.33 | 20.32 | 27.03 |
| P04BP090 | m2 | Panel composite aluminio 4 mm | 4.64 | 57.27 | 265.73 |
| P04BA010 | m2 | Perfilería de aluminio para subestructura | 0 | 5.05 | 0.00 |
| P05CA170 | m | Remate chapa aluminio desarrollo=500 mm e=0,60 mm | 1.77 | 7.34 | 12.99 |
| PN.SEÑAL2030 | u | Señalética incendios aluminio macizo 20x30 cm | 1 | 15 | 15.00 |
| %PM0100 | % | Pequeño material | 1 % | 594.02 | 5.94 |
|  |  | Total |  |  | 599.96 |

| Medición | Uds. | Parcial |
|---|---|---|
| Planta sótano. Acceso garaje | 2 | 2.00 |
| Planta baja. Acceso garaje | 3 | 3.00 |
| Total |  | 5 |

**14.01.22** u PC-15 P.ENRAS. EI2-60-C5 2H ABATIBLE 185x203 cm COMPOSITE (20/06/2022)
9 u × 1196.73 (1232.63 con costes indirectos) = 11093.67
Suministro y colocación de conjunto completo de puerta Tipo PC-15 de la Memoria de Carpinterías, de "PUERTAS GISMERO" o equivalente, homologada EI2-60-C5, de dos hojas abatibles (dimensión teórica de hueco libre de paso 1.850x2.030 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.53 | 22 | 11.66 |
| O01OB140 | h | Ayudante cerrajero | 0.53 | 20.49 | 10.86 |
| PN.M2EI2602HI | m2 | Puerta EI2-60-C5 2 hojas iguales | 3.76 | 128.76 | 484.14 |
| O01OA030 | h | Oficial primera | 2.49 | 22 | 54.78 |
| O01OA070 | h | Peón ordinario | 2.49 | 19.71 | 49.08 |
| O01OA050 | h | Ayudante | 2.49 | 20.32 | 50.60 |
| P04BP090 | m2 | Panel composite aluminio 4 mm | 8.72 | 57.27 | 499.39 |
| P04BA010 | m2 | Perfilería de aluminio para subestructura | 0 | 5.05 | 0.00 |
| P05CA170 | m | Remate chapa aluminio desarrollo=500 mm e=0,60 mm | 3.32 | 7.34 | 24.37 |
| %PM0100 | % | Pequeño material | 1 % | 1184.88 | 11.85 |
|  |  | Total |  |  | 1196.73 |

| Medición | Uds. | Parcial |
|---|---|---|
| Planta sótano. Acceso V.I. garaje | 5 | 5.00 |
| Planta baja. Acceso V.I. garaje | 4 | 4.00 |
| Total |  | 9 |

**14.01.23** u PC-16 P.ENRAS. EI2-60-C5 2H ABATIBLE 157x203 cm LAMAS ROBLE (20/06/2022)
2 u × 1170.92 (1206.05 con costes indirectos) = 2412.10
Suministro y colocación de conjunto completo de puerta Tipo PC-16 de la Memoria de Carpinterías, de "PUERTAS GISMERO" o equivalente, homologada EI2-60-C5, de dos hojas abatibles (dimensión teórica de hueco libre de paso 1.570x2.030 mm) dimensión real a comprobar en obra, formada por:
Precerco telescópico de acero galvanizado de 1,5 mm de espesor.
Marco de chapa de acero galvanizado de 1,5 mm. de espesor (pudiendo quedar oculto).
Junta intumescente alrededor del marco.
Hojas construidas por 2 bandejas de chapa de acero galvanizado de 0,6 mm de espesor y cámara intermedia rellena de material aislante ignífugo, tipo panel lana de roca de 55 mm de espesor (160 kg/m2) o equivalente.
Acabado hoja exterior:
Revestimiento de paramentos tipo TM-1 de la Memoria de carpinterías, constituido por:
Rastreles de madera de pino 40x80 mm. pintados en negro y fijados a la hoja de la puerta.
Aislamiento acústico mediante panel de lana de roca con velo negro de 40 mm. de espesor, situado entre los rastreles anteriores.
Listones de roble americano de 30x40 mm separados 30 mm (hueco por macizo) sujetos al enrastrelado anterior mediante tornillo autorroscantes, en piezas enterizas sin uniones en cada plano.
Acabado aceite natural mate a confirmar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.45 | 22 | 9.90 |
| O01OB140 | h | Ayudante cerrajero | 0.45 | 20.49 | 9.22 |
| PN.M2EI2602HI | m2 | Puerta EI2-60-C5 2 hojas iguales | 3.19 | 128.76 | 410.74 |
| %PM0100 | % | Pequeño material | 1 % | 429.86 | 4.30 |
| 12.03.04 | m2 | TM-7 TRASDOSADO LISTONES ROBLE AMERICANO S/ LANA ROCA 40 mm V.N. | 3.19 | 230.96 | 736.76 |
|  |  | Total |  |  | 1170.92 |

| Medición | Uds. | Parcial |
|---|---|---|
| Planta baja. Salida evacuación auditorio a administración | 2 | 2.00 |
| Total |  | 2 |

**14.01.24** u PC-17 P.ENRAS. EI2-60-C5 2H ABATIBLE 157x203 cm COMPOSITE (20/06/2022)
1 u × 697.57 (718.5 con costes indirectos) = 718.50
Suministro y colocación de conjunto completo de puerta Tipo PC-17 de la Memoria de Carpinterías, de "PUERTAS GISMERO" o equivalente, homologada EI2-60-C5, de dos hojas abatibles (dimensión teórica de hueco libre de paso 1.570x2.030 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.45 | 22 | 9.90 |
| O01OB140 | h | Ayudante cerrajero | 0.45 | 20.49 | 9.22 |
| PN.M2EI2602HI | m2 | Puerta EI2-60-C5 2 hojas iguales | 3.19 | 128.76 | 410.74 |
| O01OA030 | h | Oficial primera | 0.96 | 22 | 21.12 |
| O01OA070 | h | Peón ordinario | 0.96 | 19.71 | 18.92 |
| O01OA050 | h | Ayudante | 0.96 | 20.32 | 19.51 |
| P04BP090 | m2 | Panel composite aluminio 4 mm | 3.35 | 57.27 | 191.85 |
| P04BA010 | m2 | Perfilería de aluminio para subestructura | 0 | 5.05 | 0.00 |
| P05CA170 | m | Remate chapa aluminio desarrollo=500 mm e=0,60 mm | 1.28 | 7.34 | 9.40 |
| %PM0100 | % | Pequeño material | 1 % | 690.66 | 6.91 |
|  |  | Total |  |  | 697.57 |

| Medición | Uds. | Parcial |
|---|---|---|
| Planta baja. Salida evacuación auditorio a administración | 1 | 1.00 |
| Total |  | 1 |

**14.01.25** u PC-18A P.ENRAS. EI2-60-C5 2H ABATIBLE 185x250 cm COMPOSITE-ROBLE (20/06/2022)
1 u × 1130.75 (1164.67 con costes indirectos) = 1164.67
Suministro y colocación de conjunto completo de puerta Tipo PC-18A de la Memoria de Carpinterías, de "PUERTAS GISMERO" o equivalente, homologada EI2-60-C5, de dos hojas abatibles (dimensión teórica de hueco libre de paso 1.850x2.500 mm) dimensión real a comprobar en obra, formada por:
Precerco telescópico de acero galvanizado de 1,5 mm de espesor.
Marco de chapa de acero galvanizado de 1,5 mm. de espesor (pudiendo quedar oculto).
Junta intumescente alrededor del marco.
Hojas construidas por 2 bandejas de chapa de acero galvanizado de 0,6 mm de espesor y cámara intermedia rellena de material aislante ignífugo, tipo panel lana de roca de 55 mm de espesor (160 kg/m2) o equivalente.
Acabado hoja exterior:
Revestimiento formado por chapado de tablero de madera de roble americano de 10 mm de espesor colocado con adhesivo sobre hojas de puertas/marcos.
Acabado aceite natural mate a confirmar por la Dirección de obra.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.65 | 22 | 14.30 |
| O01OB140 | h | Ayudante cerrajero | 0.65 | 20.49 | 13.32 |
| PN.M2EI2602HI | m2 | Puerta EI2-60-C5 2 hojas iguales | 4.62 | 128.76 | 594.87 |
| O01OA030 | h | Oficial primera | 1.39 | 22 | 30.58 |
| O01OA070 | h | Peón ordinario | 1.39 | 19.71 | 27.40 |
| O01OA050 | h | Ayudante | 1.39 | 20.32 | 28.24 |
| P04BP090 | m2 | Panel composite aluminio 4 mm | 4.85 | 57.27 | 277.76 |
| P04BA010 | m2 | Perfilería de aluminio para subestructura | 0 | 5.05 | 0.00 |
| P05CA170 | m | Remate chapa aluminio desarrollo=500 mm e=0,60 mm | 1.85 | 7.34 | 13.58 |
| PN.M2TRA10MM | m2 | Tablero roble americano 10 mm aceitado | 4.85 | 24.64 | 119.50 |
| %PM0100 | % | Pequeño material | 1 % | 1119.55 | 11.20 |
|  |  | Total |  |  | 1130.75 |

| Medición | Uds. | Parcial |
|---|---|---|
| Planta baja. Vestíbulo acceso a administración | 1 | 1.00 |
| Total |  | 1 |

**14.01.26** u PC-18B P.ENRAS. EI2-60-C5 2H ABATIBLE 185x250 cm ROBLE (20/06/2022)
1 u × 957.2 (985.92 con costes indirectos) = 985.92
Suministro y colocación de conjunto completo de puerta Tipo PC-18B de la Memoria de Carpinterías, de "PUERTAS GISMERO" o equivalente, homologada EI2-60-C5, de dos hojas abatibles (dimensión teórica de hueco libre de paso 1.850x2.500 mm) dimensión real a comprobar en obra, formada por:
Precerco telescópico de acero galvanizado de 1,5 mm de espesor.
Marco de chapa de acero galvanizado de 1,5 mm. de espesor (pudiendo quedar oculto).
Junta intumescente alrededor del marco.
Hojas construidas por 2 bandejas de chapa de acero galvanizado de 0,6 mm de espesor y cámara intermedia rellena de material aislante ignífugo, tipo panel lana de roca de 55 mm de espesor (160 kg/m2) o equivalente.
Acabado hoja exterior:
Revestimiento formado por chapado de tablero de madera de roble americano de 10 mm de espesor colocado con adhesivo sobre hojas de puertas/marcos.
Acabado aceite natural mate a confirmar por la Dirección de obra.
Acabado hoja interior:
Revestimiento formado por chapado de tablero de madera de roble americano de 10 mm de espesor colocado con adhesivo sobre hojas de puertas/marcos.
Acabado aceite natural mate a confirmar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.65 | 22 | 14.30 |
| O01OB140 | h | Ayudante cerrajero | 0.65 | 20.49 | 13.32 |
| PN.M2EI2602HI | m2 | Puerta EI2-60-C5 2 hojas iguales | 4.62 | 128.76 | 594.87 |
| O01OA030 | h | Oficial primera | 1.39 | 22 | 30.58 |
| O01OA070 | h | Peón ordinario | 1.39 | 19.71 | 27.40 |
| O01OA050 | h | Ayudante | 1.39 | 20.32 | 28.24 |
| PN.M2TRA10MM | m2 | Tablero roble americano 10 mm aceitado | 9.7 | 24.64 | 239.01 |
| %PM0100 | % | Pequeño material | 1 % | 947.72 | 9.48 |
|  |  | Total |  |  | 957.2 |

| Medición | Uds. | Parcial |
|---|---|---|
| Planta baja. Vestíbulo acceso a local | 1 | 1.00 |
| Total |  | 1 |

**14.01.27** u PC-19A P.ENRAS. EI2-60-C5 2H ABATIBLE 222x310 cm (27/06/2022)
1 u × 934.62 (962.66 con costes indirectos) = 962.66
Suministro y colocación de conjunto completo de puerta Tipo PC-19A de la Memoria de Carpinterías, de "PUERTAS GISMERO" o equivalente, homologada EI2-60-C5, de dos hojas abatibles (dimensión teórica de hueco libre de paso 2.220x3.100 mm) dimensión real a comprobar en obra, formada por:
Precerco telescópico de acero galvanizado de 1,5 mm de espesor.
Marco de chapa de acero galvanizado de 1,5 mm. de espesor (pudiendo quedar oculto).
Junta intumescente alrededor del marco.
Hojas construidas por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.96 | 22 | 21.12 |
| O01OB140 | h | Ayudante cerrajero | 0.96 | 20.49 | 19.67 |
| PN.M2EI2602HI | m2 | Puerta EI2-60-C5 2 hojas iguales | 6.87 | 128.76 | 884.58 |
| %PM0100 | % | Pequeño material | 1 % | 925.37 | 9.25 |
|  |  | Total |  |  | 934.62 |

| Medición | Uds. | Parcial |
|---|---|---|
| Planta baja. Acceso hombro escena carga/descarga | 1 | 1.00 |
| Total |  | 1 |

**14.01.28** u PC-19B P.ENRAS. EI2-60-C5 2H ABATIBLE 222x310 cm (27/06/2022)
1 u × 934.62 (962.66 con costes indirectos) = 962.66
Suministro y colocación de conjunto completo de puerta Tipo PC-19B de la Memoria de Carpinterías, de "PUERTAS GISMERO" o equivalente, homologada EI2-60-C5, de dos hojas abatibles (dimensión teórica de hueco libre de paso 2.220x3.100 mm) dimensión real a comprobar en obra, formada por:
Precerco telescópico de acero galvanizado de 1,5 mm de espesor.
Marco de chapa de acero galvanizado de 1,5 mm. de espesor (pudiendo quedar oculto).
Junta intumescente alrededor del marco.
Hojas construidas por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.96 | 22 | 21.12 |
| O01OB140 | h | Ayudante cerrajero | 0.96 | 20.49 | 19.67 |
| PN.M2EI2602HI | m2 | Puerta EI2-60-C5 2 hojas iguales | 6.87 | 128.76 | 884.58 |
| %PM0100 | % | Pequeño material | 1 % | 925.37 | 9.25 |
|  |  | Total |  |  | 934.62 |

| Medición | Uds. | Parcial |
|---|---|---|
| Planta baja. Acceso hombro escena carga/descarga | 1 | 1.00 |
| Total |  | 1 |

**14.01.29** u PC-20 P.ENRAS. EI2-60-C5 2H ABATIBLE 185x203 cm COMPOSITE (20/06/2022)
4 u × 1226.39 (1263.18 con costes indirectos) = 5052.72
Suministro y colocación de conjunto completo de puerta Tipo PC-20 de la Memoria de Carpinterías, de "PUERTAS GISMERO" o equivalente, homologada EI2-60-C5, de dos hojas abatibles (dimensión teórica de hueco libre de paso 1.850x2.030 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de ascensor en aluminio macizo de dimensiones aproximadas 20x30 cm, diseño a aprobar por la Dirección de obra.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de extintor en aluminio macizo de dimensiones aproximadas 20x30 cm, diseño a aprobar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.53 | 22 | 11.66 |
| O01OB140 | h | Ayudante cerrajero | 0.53 | 20.49 | 10.86 |
| PN.M2EI2602HI | m2 | Puerta EI2-60-C5 2 hojas iguales | 3.76 | 128.76 | 484.14 |
| O01OA030 | h | Oficial primera | 2.48 | 22 | 54.56 |
| O01OA070 | h | Peón ordinario | 2.48 | 19.71 | 48.88 |
| O01OA050 | h | Ayudante | 2.48 | 20.32 | 50.39 |
| P04BP090 | m2 | Panel composite aluminio 4 mm | 8.72 | 57.27 | 499.39 |
| P04BA010 | m2 | Perfilería de aluminio para subestructura | 0 | 5.05 | 0.00 |
| P05CA170 | m | Remate chapa aluminio desarrollo=500 mm e=0,60 mm | 3.32 | 7.34 | 24.37 |
| PN.SEÑAL2030 | u | Señalética incendios aluminio macizo 20x30 cm | 2 | 15 | 30.00 |
| %PM0100 | % | Pequeño material | 1 % | 1214.25 | 12.14 |
|  |  | Total |  |  | 1226.39 |

| Medición | Uds. | Parcial |
|---|---|---|
| Planta sótano. Acceso NCV ascensores | 2 | 2.00 |
| Planta baja. Acceso NCV ascensores | 2 | 2.00 |
| Total |  | 4 |

**14.01.30** u PC-50 P.ENRAS. TRAMEX 1H ABATIBLE 96x210 cm (27/06/2022)
1 u × 545 (561.35 con costes indirectos) = 561.35
Suministro y colocación de conjunto completo puerta tipo PC-50 de la Memoria de Carpinterías, de trámex de una hoja abatible (dimensión teórica de hueco libre de paso 960x2.100 mm) dimensión real a comprobar en obra, formada por:
Precerco telescópico de acero galvanizado de 1,5 mm de espesor.
Marco de chapa de acero galvanizado de 1,5 mm. de espesor (pudiendo quedar oculto).
Hoja construida por entramado metálico formado por rejilla de pletina de acero galvanizado tipo tramex de 30x2 mm, formando cuadrícula de 30x30 mm y bastidor con uniones electrosoldadas, incluido soldadura y ajuste a otros elementos.
Incluso montaje de los herrajes correspondientes según Memoria de carpinterías (sin incluir el suministro de los mismos, medidos en unidad a parte).
Elaborada en taller, recibida con ajuste y fijación en obra con patillas metálicas (incluido en el presente precio).
Unidad completamente colocada según planos de Memoria de carpinterías, planos de detalle, pliego de condiciones y memoria técnica.
Materiales con marcado CE y DdP (Declaración de prestaciones) según Reglamento (UE) 305/2011.

| Código | Ud | Descripción | Rendimiento | Precio | Importe |
|---|---|---|---|---|---|
| O01OB130 | h | Oficial 1ª cerrajero | 0.4 | 22 | 8.80 |
| O01OB140 | h | Ayudante cerrajero | 0.4 | 20.49 | 8.20 |
| PN.M2PTRA1H | m2 | Puerta tramex galvanizado 30x30/30x2 1h (material; 11/10/2022) | 2.01 | 260 | 522.60 |
| %PM0100 | % | Pequeño material | 1 % | 539.60 | 5.40 |
|  |  | Total |  |  | 545 |

| Medición | Uds. | Parcial |
|---|---|---|
| Planta cubierta. Acceso sala instalaciones | 1 | 1.00 |
| Total |  | 1 |

**14.01.31** u PC-22 P.ENRAS. EI2-60-C5 2H ABATIBLE 185x203 cm (27/06/2022)
14 u × 511.73 (527.08 con costes indirectos) = 7379.12
Suministro y colocación de conjunto completo de puerta Tipo PC-22 de la Memoria de Carpinterías, de "PUERTAS GISMERO" o equivalente, homologada EI2-60-C5, de dos hojas abatibles (dimensión teórica de hueco libre de paso 1.850x2.030 mm) dimensión real a comprobar en obra, formada por:
Precerco telescópico de acero galvanizado de 1,5 mm de espesor.
Marco de chapa de acero galvanizado de 1,5 mm. de espesor (pudiendo quedar oculto).
Junta intumescente alrededor del marco.
Hojas construidas por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.53 | 22 | 11.66 |
| O01OB140 | h | Ayudante cerrajero | 0.53 | 20.49 | 10.86 |
| PN.M2EI2602HI | m2 | Puerta EI2-60-C5 2 hojas iguales | 3.76 | 128.76 | 484.14 |
| %PM0100 | % | Pequeño material | 1 % | 506.66 | 5.07 |
|  |  | Total |  |  | 511.73 |

| Medición | Uds. | Parcial |
|---|---|---|
| Planta sótano. Acceso almacenes | 7 | 7.00 |
| Planta baja. Acceso almacenes | 7 | 7.00 |
| Total |  | 14 |

**14.01.32** u PC-23A P.ENRAS. EI2-60-C5 2H ABATIBLE 185x203 cm COMPOSITE (20/06/2022)
15 u × 853.92 (879.54 con costes indirectos) = 13193.10
Suministro y colocación de conjunto completo de puerta Tipo PC-23A de la Memoria de Carpinterías, de "PUERTAS GISMERO" o equivalente, homologada EI2-60-C5, de dos hojas abatibles (dimensión teórica de hueco libre de paso 1.850x2.030 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.53 | 22 | 11.66 |
| O01OB140 | h | Ayudante cerrajero | 0.53 | 20.49 | 10.86 |
| PN.M2EI2602HI | m2 | Puerta EI2-60-C5 2 hojas iguales | 3.76 | 128.76 | 484.14 |
| O01OA030 | h | Oficial primera | 1.24 | 22 | 27.28 |
| O01OA070 | h | Peón ordinario | 1.24 | 19.71 | 24.44 |
| O01OA050 | h | Ayudante | 1.24 | 20.32 | 25.20 |
| P04BP090 | m2 | Panel composite aluminio 4 mm | 4.36 | 57.27 | 249.70 |
| P04BA010 | m2 | Perfilería de aluminio para subestructura | 0 | 5.05 | 0.00 |
| P05CA170 | m | Remate chapa aluminio desarrollo=500 mm e=0,60 mm | 1.66 | 7.34 | 12.18 |
| %PM0100 | % | Pequeño material | 1 % | 845.46 | 8.45 |
|  |  | Total |  |  | 853.92 |

| Medición | Uds. | Parcial |
|---|---|---|
| Planta sótano. Acceso almacenes / V.I. Almacenes | 6 | 6.00 |
| Planta baja. Acceso almacenes / V.I. Almacenes | 9 | 9.00 |
| Total |  | 15 |

**14.01.33** u PC-23B P.ENRAS. EI2-60-C5 2H ABATIBLE 185x203 cm COMPOSITE (20/06/2022)
3 u × 853.92 (879.54 con costes indirectos) = 2638.62
Suministro y colocación de conjunto completo de puerta Tipo PC-23B de la Memoria de Carpinterías, de "PUERTAS GISMERO" o equivalente, homologada EI2-60-C5, de dos hojas abatibles (dimensión teórica de hueco libre de paso 1.850x2.030 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.53 | 22 | 11.66 |
| O01OB140 | h | Ayudante cerrajero | 0.53 | 20.49 | 10.86 |
| PN.M2EI2602HI | m2 | Puerta EI2-60-C5 2 hojas iguales | 3.76 | 128.76 | 484.14 |
| O01OA030 | h | Oficial primera | 1.24 | 22 | 27.28 |
| O01OA070 | h | Peón ordinario | 1.24 | 19.71 | 24.44 |
| O01OA050 | h | Ayudante | 1.24 | 20.32 | 25.20 |
| P04BP090 | m2 | Panel composite aluminio 4 mm | 4.36 | 57.27 | 249.70 |
| P04BA010 | m2 | Perfilería de aluminio para subestructura | 0 | 5.05 | 0.00 |
| P05CA170 | m | Remate chapa aluminio desarrollo=500 mm e=0,60 mm | 1.66 | 7.34 | 12.18 |
| %PM0100 | % | Pequeño material | 1 % | 845.46 | 8.45 |
|  |  | Total |  |  | 853.92 |

| Medición | Uds. | Parcial |
|---|---|---|
| Planta baja. Acceso almacenes / V.I. Almacenes | 3 | 3.00 |
| Total |  | 3 |

**14.01.34** u PC-24 P.ENRAS. EI2-60-C5 1H ABATIBLE 93x203 cm COMPOSITE (20/06/2022)
2 u × 599.26 (617.24 con costes indirectos) = 1234.48
Suministro y colocación de conjunto completo de puerta Tipo PC-24 de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de ruta de evacuación en aluminio macizo de dimensiones aproximadas 20x30 cm, diseño a aprobar por la Dirección de obra.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| O01OA030 | h | Oficial primera | 1.32 | 22 | 29.04 |
| O01OA070 | h | Peón ordinario | 1.32 | 19.71 | 26.02 |
| O01OA050 | h | Ayudante | 1.32 | 20.32 | 26.82 |
| P04BP090 | m2 | Panel composite aluminio 4 mm | 4.64 | 57.27 | 265.73 |
| P04BA010 | m2 | Perfilería de aluminio para subestructura | 0 | 5.05 | 0.00 |
| P05CA170 | m | Remate chapa aluminio desarrollo=500 mm e=0,60 mm | 1.76 | 7.34 | 12.92 |
| PN.SEÑAL2030 | u | Señalética incendios aluminio macizo 20x30 cm | 1 | 15 | 15.00 |
| %PM0100 | % | Pequeño material | 1 % | 593.33 | 5.93 |
|  |  | Total |  |  | 599.26 |

| Medición | Uds. | Parcial |
|---|---|---|
| Planta baja. Acceso salida garaje escaleras | 2 | 2.00 |
| Total |  | 2 |

**14.01.35** u PC-26 P.ENRAS. EI2-60-C5 1H ABATIBLE 93x203 cm COMPOSITE (20/06/2022)
6 u × 402.05 (414.11 con costes indirectos) = 2484.66
Suministro y colocación de conjunto completo de puerta Tipo PC-26 de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| O01OA030 | h | Oficial primera | 0.66 | 22 | 14.52 |
| O01OA070 | h | Peón ordinario | 0.66 | 19.71 | 13.01 |
| O01OA050 | h | Ayudante | 0.66 | 20.32 | 13.41 |
| P04BP090 | m2 | Panel composite aluminio 4 mm | 2.32 | 57.27 | 132.87 |
| P04BA010 | m2 | Perfilería de aluminio para subestructura | 0 | 5.05 | 0.00 |
| P05CA170 | m | Remate chapa aluminio desarrollo=500 mm e=0,60 mm | 0.88 | 7.34 | 6.46 |
| %PM0100 | % | Pequeño material | 1 % | 398.07 | 3.98 |
|  |  | Total |  |  | 402.05 |

| Medición | Uds. | Parcial |
|---|---|---|
| Planta sótano. Acceso almacenes riesgo bajo / limpieza | 2 | 2.00 |
| Planta baja. Acceso almacenes riesgo bajo / limpieza | 3 | 3.00 |
| Planta técnica. Acceso almacenes riesgo bajo / limpieza | 1 | 1.00 |
| Total |  | 6 |

**14.01.36** u PC-27A P.ENRAS. EI2-60-C5 1H ABATIBLE 93x203 cm COMPOSITE (20/06/2022)
1 u × 599.26 (617.24 con costes indirectos) = 617.24
Suministro y colocación de conjunto completo de puerta Tipo PC-27A de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de ruta de evacuación en aluminio macizo de dimensiones aproximadas 20x30 cm, diseño a aprobar por la Dirección de obra.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| O01OA030 | h | Oficial primera | 1.32 | 22 | 29.04 |
| O01OA070 | h | Peón ordinario | 1.32 | 19.71 | 26.02 |
| O01OA050 | h | Ayudante | 1.32 | 20.32 | 26.82 |
| P04BP090 | m2 | Panel composite aluminio 4 mm | 4.64 | 57.27 | 265.73 |
| P04BA010 | m2 | Perfilería de aluminio para subestructura | 0 | 5.05 | 0.00 |
| P05CA170 | m | Remate chapa aluminio desarrollo=500 mm e=0,60 mm | 1.76 | 7.34 | 12.92 |
| PN.SEÑAL2030 | u | Señalética incendios aluminio macizo 20x30 cm | 1 | 15 | 15.00 |
| %PM0100 | % | Pequeño material | 1 % | 593.33 | 5.93 |
|  |  | Total |  |  | 599.26 |

| Medición | Uds. | Parcial |
|---|---|---|
| Planta baja. Acceso escaleras | 1 | 1.00 |
| Total |  | 1 |

**14.01.37** u PC-27B P.ENRAS. EI2-60-C5 1H ABATIBLE 93x203 cm COMPOSITE (20/06/2022)
1 u × 599.26 (617.24 con costes indirectos) = 617.24
Suministro y colocación de conjunto completo de puerta Tipo PC-27B de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de ruta de evacuación en aluminio macizo de dimensiones aproximadas 20x30 cm, diseño a aprobar por la Dirección de obra.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| O01OA030 | h | Oficial primera | 1.32 | 22 | 29.04 |
| O01OA070 | h | Peón ordinario | 1.32 | 19.71 | 26.02 |
| O01OA050 | h | Ayudante | 1.32 | 20.32 | 26.82 |
| P04BP090 | m2 | Panel composite aluminio 4 mm | 4.64 | 57.27 | 265.73 |
| P04BA010 | m2 | Perfilería de aluminio para subestructura | 0 | 5.05 | 0.00 |
| P05CA170 | m | Remate chapa aluminio desarrollo=500 mm e=0,60 mm | 1.76 | 7.34 | 12.92 |
| PN.SEÑAL2030 | u | Señalética incendios aluminio macizo 20x30 cm | 1 | 15 | 15.00 |
| %PM0100 | % | Pequeño material | 1 % | 593.33 | 5.93 |
|  |  | Total |  |  | 599.26 |

| Medición | Uds. | Parcial |
|---|---|---|
| Planta baja. Acceso escaleras | 1 | 1.00 |
| Total |  | 1 |

**14.01.38** u PC-28 P.ENRAS. EI2-60-C5 2H ABATIBLE 185x203 cm COMPOSITE (20/06/2022)
2 u × 1211.24 (1247.58 con costes indirectos) = 2495.16
Suministro y colocación de conjunto completo de puerta Tipo PC-28 de la Memoria de Carpinterías, de "PUERTAS GISMERO" o equivalente, homologada EI2-60-C5, de dos hojas abatibles (dimensión teórica de hueco libre de paso 1.850x2.030 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de aseos en aluminio macizo de dimensiones aproximadas 20x30 cm, diseño a aprobar por la Dirección de obra.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.53 | 22 | 11.66 |
| O01OB140 | h | Ayudante cerrajero | 0.53 | 20.49 | 10.86 |
| PN.M2EI2602HI | m2 | Puerta EI2-60-C5 2 hojas iguales | 3.76 | 128.76 | 484.14 |
| O01OA030 | h | Oficial primera | 2.48 | 22 | 54.56 |
| O01OA070 | h | Peón ordinario | 2.48 | 19.71 | 48.88 |
| O01OA050 | h | Ayudante | 2.48 | 20.32 | 50.39 |
| P04BP090 | m2 | Panel composite aluminio 4 mm | 8.72 | 57.27 | 499.39 |
| P04BA010 | m2 | Perfilería de aluminio para subestructura | 0 | 5.05 | 0.00 |
| P05CA170 | m | Remate chapa aluminio desarrollo=500 mm e=0,60 mm | 3.32 | 7.34 | 24.37 |
| PN.SEÑAL2030 | u | Señalética incendios aluminio macizo 20x30 cm | 1 | 15 | 15.00 |
| %PM0100 | % | Pequeño material | 1 % | 1199.25 | 11.99 |
|  |  | Total |  |  | 1211.24 |

| Medición | Uds. | Parcial |
|---|---|---|
| Planta baja. Acceso vestuarios | 2 | 2.00 |
| Total |  | 2 |

**14.01.39** u PC-29A P.ENRAS. EI2-60-C5 2H ABATIBLE 175x203 cm (27/06/2022)
2 u × 483.13 (497.62 con costes indirectos) = 995.24
Suministro y colocación de conjunto completo de puerta Tipo PC-29A de la Memoria de Carpinterías, de "PUERTAS GISMERO" o equivalente, homologada EI2-60-C5, de dos hojas abatibles (dimensión teórica de hueco libre de paso 1.750x2.030 mm) dimensión real a comprobar en obra, formada por:
Precerco telescópico de acero galvanizado de 1,5 mm de espesor.
Marco de chapa de acero galvanizado de 1,5 mm. de espesor (pudiendo quedar oculto).
Junta intumescente alrededor del marco.
Hojas construidas por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.5 | 22 | 11.00 |
| O01OB140 | h | Ayudante cerrajero | 0.5 | 20.49 | 10.25 |
| PN.M2EI2602HI | m2 | Puerta EI2-60-C5 2 hojas iguales | 3.55 | 128.76 | 457.10 |
| %PM0100 | % | Pequeño material | 1 % | 478.35 | 4.78 |
|  |  | Total |  |  | 483.13 |

| Medición | Uds. | Parcial |
|---|---|---|
| Planta baja. Acceso hombro escénico | 2 | 2.00 |
| Total |  | 2 |

**14.01.40** u PC-29B P.ENRAS. EI2-60-C5 2H ABATIBLE 175x203 cm COMPOSITE (20/06/2022)
2 u × 775.82 (799.09 con costes indirectos) = 1598.18
Suministro y colocación de conjunto completo de puerta Tipo PC-29B de la Memoria de Carpinterías, de "PUERTAS GISMERO" o equivalente, homologada EI2-60-C5, de dos hojas abatibles (dimensión teórica de hueco libre de paso 1.750x2.030 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.5 | 22 | 11.00 |
| O01OB140 | h | Ayudante cerrajero | 0.5 | 20.49 | 10.25 |
| PN.M2EI2602HI | m2 | Puerta EI2-60-C5 2 hojas iguales | 3.55 | 128.76 | 457.10 |
| O01OA030 | h | Oficial primera | 1.06 | 22 | 23.32 |
| O01OA070 | h | Peón ordinario | 1.06 | 19.71 | 20.89 |
| O01OA050 | h | Ayudante | 1.06 | 20.32 | 21.54 |
| P04BP090 | m2 | Panel composite aluminio 4 mm | 3.73 | 57.27 | 213.62 |
| P04BA010 | m2 | Perfilería de aluminio para subestructura | 0 | 5.05 | 0.00 |
| P05CA170 | m | Remate chapa aluminio desarrollo=500 mm e=0,60 mm | 1.42 | 7.34 | 10.42 |
| %PM0100 | % | Pequeño material | 1 % | 768.14 | 7.68 |
|  |  | Total |  |  | 775.82 |

| Medición | Uds. | Parcial |
|---|---|---|
| Planta baja. Acceso hombro escénico | 2 | 2.00 |
| Total |  | 2 |

**14.01.41** u PC-30 P.ENRAS. EI2-60-C5 1H ABATIBLE 93x203 cm COMPOSITE (20/06/2022)
5 u × 584.11 (601.63 con costes indirectos) = 3008.15
Suministro y colocación de conjunto completo de puerta Tipo PC-30 de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| O01OA030 | h | Oficial primera | 1.32 | 22 | 29.04 |
| O01OA070 | h | Peón ordinario | 1.32 | 19.71 | 26.02 |
| O01OA050 | h | Ayudante | 1.32 | 20.32 | 26.82 |
| P04BP090 | m2 | Panel composite aluminio 4 mm | 4.64 | 57.27 | 265.73 |
| P04BA010 | m2 | Perfilería de aluminio para subestructura | 0 | 5.05 | 0.00 |
| P05CA170 | m | Remate chapa aluminio desarrollo=500 mm e=0,60 mm | 1.76 | 7.34 | 12.92 |
| %PM0100 | % | Pequeño material | 1 % | 578.33 | 5.78 |
|  |  | Total |  |  | 584.11 |

| Medición | Uds. | Parcial |
|---|---|---|
| Planta baja. Camerinos figuras | 5 | 5.00 |
| Total |  | 5 |

**14.01.42** u PC-31 P.ENRAS. EI2-60-C5 1H ABATIBLE 93x203 cm COMPOSITE (20/06/2022)
1 u × 599.26 (617.24 con costes indirectos) = 617.24
Suministro y colocación de conjunto completo de puerta Tipo PC-31 de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de aseos en aluminio macizo de dimensiones aproximadas 20x30 cm, diseño a aprobar por la Dirección de obra.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| O01OA030 | h | Oficial primera | 1.32 | 22 | 29.04 |
| O01OA070 | h | Peón ordinario | 1.32 | 19.71 | 26.02 |
| O01OA050 | h | Ayudante | 1.32 | 20.32 | 26.82 |
| P04BP090 | m2 | Panel composite aluminio 4 mm | 4.64 | 57.27 | 265.73 |
| P04BA010 | m2 | Perfilería de aluminio para subestructura | 0 | 5.05 | 0.00 |
| P05CA170 | m | Remate chapa aluminio desarrollo=500 mm e=0,60 mm | 1.76 | 7.34 | 12.92 |
| PN.SEÑAL2030 | u | Señalética incendios aluminio macizo 20x30 cm | 1 | 15 | 15.00 |
| %PM0100 | % | Pequeño material | 1 % | 593.33 | 5.93 |
|  |  | Total |  |  | 599.26 |

| Medición | Uds. | Parcial |
|---|---|---|
| Planta baja. Vestuarios | 1 | 1.00 |
| Total |  | 1 |

**14.01.43** u PC-32 P.ENRAS. EI2-60-C5 2H DIF. ABATIBLE 137x203 cm COMPOSITE (20/06/2022)
1 u × 888.32 (914.97 con costes indirectos) = 914.97
Suministro y colocación de conjunto completo de puerta Tipo PC-32 de la Memoria de Carpinterías, de "PUERTAS GISMERO" o equivalente, homologada EI2-60-C5, de dos hojas abatibles diferentes (dimensión teórica de hueco libre de paso 1.370x2.030 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de aseos en aluminio macizo de dimensiones aproximadas 20x30 cm, diseño a aprobar por la Dirección de obra.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.39 | 22 | 8.58 |
| O01OB140 | h | Ayudante cerrajero | 0.39 | 20.49 | 7.99 |
| PN.M2EI2602HD | m2 | Puerta EI2-60-C5 2 hojas diferentes (material; 03/08/2022) | 2.78 | 141.81 | 394.23 |
| O01OA030 | h | Oficial primera | 1.66 | 22 | 36.52 |
| O01OA070 | h | Peón ordinario | 1.66 | 19.71 | 32.72 |
| O01OA050 | h | Ayudante | 1.66 | 20.32 | 33.73 |
| P04BP090 | m2 | Panel composite aluminio 4 mm | 5.84 | 57.27 | 334.46 |
| P04BA010 | m2 | Perfilería de aluminio para subestructura | 0 | 5.05 | 0.00 |
| P05CA170 | m | Remate chapa aluminio desarrollo=500 mm e=0,60 mm | 2.22 | 7.34 | 16.29 |
| PN.SEÑAL2030 | u | Señalética incendios aluminio macizo 20x30 cm | 1 | 15 | 15.00 |
| %PM0100 | % | Pequeño material | 1 % | 879.52 | 8.80 |
|  |  | Total |  |  | 888.32 |

| Medición | Uds. | Parcial |
|---|---|---|
| Planta baja. Acceso vestuarios | 1 | 1.00 |
| Total |  | 1 |

**14.01.44** u PC-33 P.ENRAS. EI2-60-C5 1H ABATIBLE 93x250 cm COMPOSITE-ROBLE (20/06/2022)
1 u × 520.04 (535.64 con costes indirectos) = 535.64
Suministro y colocación de conjunto completo de puerta Tipo PC-33 de la Memoria de Carpinterías, de "PUERTAS GISMERO" o equivalente, homologada EI2-60-C5, de una hoja abatible (dimensión teórica de hueco libre de paso 930x2.500 mm) dimensión real a comprobar en obra, formada por:
Precerco telescópico de acero galvanizado de 1,5 mm de espesor.
Marco de chapa de acero galvanizado de 1,5 mm. de espesor (pudiendo quedar oculto).
Junta intumescente alrededor del marco.
Hoja construida por 2 bandejas de chapa de acero galvanizado de 0,6 mm de espesor y cámara intermedia rellena de material aislante ignífugo, tipo panel lana de roca de 55 mm de espesor (160 kg/m2) o equivalente.
Acabado hoja exterior:
Revestimiento formado por chapado de tablero de madera de roble americano de 10 mm de espesor colocado con adhesivo sobre hojas de puertas/marcos.
Acabado aceite natural mate a confirmar por la Dirección de obra.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.32 | 22 | 7.04 |
| O01OB140 | h | Ayudante cerrajero | 0.32 | 20.49 | 6.56 |
| PN.M2EI2601H | m2 | Puerta EI2-60-C5 1 hoja | 2.31 | 109.39 | 252.69 |
| O01OA030 | h | Oficial primera | 0.69 | 22 | 15.18 |
| O01OA070 | h | Peón ordinario | 0.69 | 19.71 | 13.60 |
| O01OA050 | h | Ayudante | 0.69 | 20.32 | 14.02 |
| P04BP090 | m2 | Panel composite aluminio 4 mm | 2.43 | 57.27 | 139.17 |
| P04BA010 | m2 | Perfilería de aluminio para subestructura | 0 | 5.05 | 0.00 |
| P05CA170 | m | Remate chapa aluminio desarrollo=500 mm e=0,60 mm | 0.92 | 7.34 | 6.75 |
| PN.M2TRA10MM | m2 | Tablero roble americano 10 mm aceitado | 2.43 | 24.64 | 59.88 |
| %PM0100 | % | Pequeño material | 1 % | 514.89 | 5.15 |
|  |  | Total |  |  | 520.04 |

| Medición | Uds. | Parcial |
|---|---|---|
| Planta baja. Escaleras a vestíbulo acceso | 1 | 1.00 |
| Total |  | 1 |

**14.01.45** u PC-34 P.ENRAS. EI2-60-C5 2H ABATIBLE 165x203 cm COMPOSITE-ROBLE (20/06/2022)
1 u × 819.63 (844.22 con costes indirectos) = 844.22
Suministro y colocación de conjunto completo de puerta Tipo PC-34 de la Memoria de Carpinterías, de "PUERTAS GISMERO" o equivalente, homologada EI2-60-C5, de dos hojas abatibles (dimensión teórica de hueco libre de paso 1.650x2.030 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Revestimiento formado por chapado de tablero de madera de roble americano de 10 mm de espesor colocado con adhesivo sobre hojas de puertas/marcos.
Acabado aceite natural mate a confirmar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.47 | 22 | 10.34 |
| O01OB140 | h | Ayudante cerrajero | 0.47 | 20.49 | 9.63 |
| PN.M2EI2602HI | m2 | Puerta EI2-60-C5 2 hojas iguales | 3.35 | 128.76 | 431.35 |
| O01OA030 | h | Oficial primera | 1 | 22 | 22.00 |
| O01OA070 | h | Peón ordinario | 1 | 19.71 | 19.71 |
| O01OA050 | h | Ayudante | 1 | 20.32 | 20.32 |
| P04BP090 | m2 | Panel composite aluminio 4 mm | 3.52 | 57.27 | 201.59 |
| P04BA010 | m2 | Perfilería de aluminio para subestructura | 0 | 5.05 | 0.00 |
| P05CA170 | m | Remate chapa aluminio desarrollo=500 mm e=0,60 mm | 1.34 | 7.34 | 9.84 |
| PN.M2TRA10MM | m2 | Tablero roble americano 10 mm aceitado | 3.52 | 24.64 | 86.73 |
| %PM0100 | % | Pequeño material | 1 % | 811.51 | 8.12 |
|  |  | Total |  |  | 819.63 |

| Medición | Uds. | Parcial |
|---|---|---|
| Planta baja. Acceso oficinas administración | 1 | 1.00 |
| Total |  | 1 |

**14.01.46** u PC-35A P.ENRAS. EI2-60-C5 2H DIF. ABATIBLE 142x203 cm COMPOSITE (20/06/2022)
1 u × 697.94 (718.88 con costes indirectos) = 718.88
Suministro y colocación de conjunto completo de puerta Tipo PC-35A de la Memoria de Carpinterías, de "PUERTAS GISMERO" o equivalente, homologada EI2-60-C5, de dos hojas abatibles diferentes (dimensión teórica de hueco libre de paso 1.420x2.030 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.4 | 22 | 8.80 |
| O01OB140 | h | Ayudante cerrajero | 0.4 | 20.49 | 8.20 |
| PN.M2EI2602HD | m2 | Puerta EI2-60-C5 2 hojas diferentes | 2.88 | 141.81 | 408.41 |
| O01OA030 | h | Oficial primera | 0.98 | 22 | 21.56 |
| O01OA070 | h | Peón ordinario | 0.98 | 19.71 | 19.32 |
| O01OA050 | h | Ayudante | 0.98 | 20.32 | 19.91 |
| P04BP090 | m2 | Panel composite aluminio 4 mm | 3.41 | 57.27 | 195.29 |
| P04BA010 | m2 | Perfilería de aluminio para subestructura | 0 | 5.05 | 0.00 |
| P05CA170 | m | Remate chapa aluminio desarrollo=500 mm e=0,60 mm | 1.3 | 7.34 | 9.54 |
| %PM0100 | % | Pequeño material | 1 % | 691.03 | 6.91 |
|  |  | Total |  |  | 697.94 |

| Medición | Uds. | Parcial |
|---|---|---|
| Planta baja. Acceso instalaciones | 1 | 1.00 |
| Total |  | 1 |

**14.01.47** u PC-35B P.ENRAS. EI2-60-C5 2H DIF. ABATIBLE 142x203 cm (27/06/2022)
2 u × 429.66 (442.55 con costes indirectos) = 885.10
Suministro y colocación de conjunto completo de puerta Tipo PC-35B de la Memoria de Carpinterías, de "PUERTAS GISMERO" o equivalente, homologada EI2-60-C5, de dos hojas abatibles diferentes (dimensión teórica de hueco libre de paso 1.420x2.030 mm) dimensión real a comprobar en obra, formada por:
Precerco telescópico de acero galvanizado de 1,5 mm de espesor.
Marco de chapa de acero galvanizado de 1,5 mm. de espesor (pudiendo quedar oculto).
Junta intumescente alrededor del marco.
Hojas construidas por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.4 | 22 | 8.80 |
| O01OB140 | h | Ayudante cerrajero | 0.4 | 20.49 | 8.20 |
| PN.M2EI2602HD | m2 | Puerta EI2-60-C5 2 hojas diferentes | 2.88 | 141.81 | 408.41 |
| %PM0100 | % | Pequeño material | 1 % | 425.41 | 4.25 |
|  |  | Total |  |  | 429.66 |

| Medición | Uds. | Parcial |
|---|---|---|
| Planta baja. Acceso instalaciones | 2 | 2.00 |
| Total |  | 2 |

**14.01.48** u PC-36 P.ENRAS. EI2-60-C5 1H ABATIBLE 93x203 cm (27/06/2022)
2 u × 219.98 (226.58 con costes indirectos) = 453.16
Suministro y colocación de conjunto completo de puerta Tipo PC-36 de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| %PM0100 | % | Pequeño material | 1 % | 217.80 | 2.18 |
|  |  | Total |  |  | 219.98 |

| Medición | Uds. | Parcial |
|---|---|---|
| Planta sótano. Acceso instalaciones | 1 | 1.00 |
| Planta baja. Acceso instalaciones | 1 | 1.00 |
| Total |  | 2 |

**14.01.49** u PC-37A P.ENRAS. EI2-60-C5 2H DIF. ABATIBLE 162x203 cm COMPOSITE (20/06/2022)
5 u × 793.47 (817.27 con costes indirectos) = 4086.35
Suministro y colocación de conjunto completo de puerta Tipo PC-37A de la Memoria de Carpinterías, de "PUERTAS GISMERO" o equivalente, homologada EI2-60-C5, de dos hojas abatibles diferentes (dimensión teórica de hueco libre de paso 1.620x2.030 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.46 | 22 | 10.12 |
| O01OB140 | h | Ayudante cerrajero | 0.46 | 20.49 | 9.43 |
| PN.M2EI2602HD | m2 | Puerta EI2-60-C5 2 hojas diferentes | 3.29 | 141.81 | 466.55 |
| O01OA030 | h | Oficial primera | 1.1 | 22 | 24.20 |
| O01OA070 | h | Peón ordinario | 1.1 | 19.71 | 21.68 |
| O01OA050 | h | Ayudante | 1.1 | 20.32 | 22.35 |
| P04BP090 | m2 | Panel composite aluminio 4 mm | 3.85 | 57.27 | 220.49 |
| P04BA010 | m2 | Perfilería de aluminio para subestructura | 0 | 5.05 | 0.00 |
| P05CA170 | m | Remate chapa aluminio desarrollo=500 mm e=0,60 mm | 1.47 | 7.34 | 10.79 |
| %PM0100 | % | Pequeño material | 1 % | 785.61 | 7.86 |
|  |  | Total |  |  | 793.47 |

| Medición | Uds. | Parcial |
|---|---|---|
| Planta sótano. Acceso instalaciones | 5 | 5.00 |
| Total |  | 5 |

**14.01.50** u PC-37B P.ENRAS. EI2-60-C5 2H DIF. ABATIBLE 162x203 cm (27/06/2022)
1 u × 490.96 (505.69 con costes indirectos) = 505.69
Suministro y colocación de conjunto completo de puerta Tipo PC-37B de la Memoria de Carpinterías, de "PUERTAS GISMERO" o equivalente, homologada EI2-60-C5, de dos hojas abatibles diferentes (dimensión teórica de hueco libre de paso 1.620x2.030 mm) dimensión real a comprobar en obra, formada por:
Precerco telescópico de acero galvanizado de 1,5 mm de espesor.
Marco de chapa de acero galvanizado de 1,5 mm. de espesor (pudiendo quedar oculto).
Junta intumescente alrededor del marco.
Hojas construidas por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.46 | 22 | 10.12 |
| O01OB140 | h | Ayudante cerrajero | 0.46 | 20.49 | 9.43 |
| PN.M2EI2602HD | m2 | Puerta EI2-60-C5 2 hojas diferentes | 3.29 | 141.81 | 466.55 |
| %PM0100 | % | Pequeño material | 1 % | 486.10 | 4.86 |
|  |  | Total |  |  | 490.96 |

| Medición | Uds. | Parcial |
|---|---|---|
| Planta sótano. Acceso instalaciones | 1 | 1.00 |
| Total |  | 1 |

**14.01.51** u PC-43C P.ENRAS. EI2-60-C5 1H ABATIBLE 93x174 cm COMPOSITE (20/06/2022)
1 u × 325.97 (335.75 con costes indirectos) = 335.75
Suministro y colocación de conjunto completo de puerta Tipo PC-36 de la Memoria de Carpinterías, de "PUERTAS GISMERO" o equivalente, homologada EI2-60-C5, de una hoja abatible (dimensión teórica de hueco libre de paso 930x1.740 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.23 | 22 | 5.06 |
| O01OB140 | h | Ayudante cerrajero | 0.23 | 20.49 | 4.71 |
| PN.M2EI2601H | m2 | Puerta EI2-60-C5 1 hoja | 1.62 | 109.39 | 177.21 |
| O01OA030 | h | Oficial primera | 0 | 22 | 0.00 |
| O01OA070 | h | Peón ordinario | 0 | 19.71 | 0.00 |
| O01OA050 | h | Ayudante | 0.57 | 20.32 | 11.58 |
| P04BP090 | m2 | Panel composite aluminio 4 mm | 1.98 | 57.27 | 113.39 |
| P04BA010 | m2 | Perfilería de aluminio para subestructura | 0 | 5.05 | 0.00 |
| P05CA170 | m | Remate chapa aluminio desarrollo=500 mm e=0,60 mm | 1.47 | 7.34 | 10.79 |
| %PM0100 | % | Pequeño material | 1 % | 322.74 | 3.23 |
|  |  | Total |  |  | 325.97 |

| Medición | Uds. | Parcial |
|---|---|---|
| Entreplanta cubierta. Instalaciones cubierta | 1 | 1.00 |
| Total |  | 1 |

**14.01.52** u PC-39 P.ENRAS. EI2-60-C5 2H DIF. ABATIBLE 159x203 cm (27/06/2022)
2 u × 481.94 (496.4 con costes indirectos) = 992.80
Suministro y colocación de conjunto completo de puerta Tipo PC-39 de la Memoria de Carpinterías, de "PUERTAS GISMERO" o equivalente, homologada EI2-60-C5, de dos hojas abatibles diferentes (dimensión teórica de hueco libre de paso 1.590x2.030 mm) dimensión real a comprobar en obra, formada por:
Precerco telescópico de acero galvanizado de 1,5 mm de espesor.
Marco de chapa de acero galvanizado de 1,5 mm. de espesor (pudiendo quedar oculto).
Junta intumescente alrededor del marco.
Hojas construidas por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.45 | 22 | 9.90 |
| O01OB140 | h | Ayudante cerrajero | 0.45 | 20.49 | 9.22 |
| PN.M2EI2602HD | m2 | Puerta EI2-60-C5 2 hojas diferentes | 3.23 | 141.81 | 458.05 |
| %PM0100 | % | Pequeño material | 1 % | 477.17 | 4.77 |
|  |  | Total |  |  | 481.94 |

| Medición | Uds. | Parcial |
|---|---|---|
| Planta sótano. Salida evacuación auditorio a garaje | 2 | 2.00 |
| Total |  | 2 |

**14.01.53** u PC-21 P.ENRAS. EI2-60-C5 2H ABATIBLE 185x203 cm COMPOSITE (20/06/2022)
2 u × 1196.73 (1232.63 con costes indirectos) = 2465.26
Suministro y colocación de conjunto completo de puerta Tipo PC-21 de la Memoria de Carpinterías, de "PUERTAS GISMERO" o equivalente, homologada EI2-60-C5, de dos hojas abatibles diferentes (dimensión teórica de hueco libre de paso 1.850x2.030 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.53 | 22 | 11.66 |
| O01OB140 | h | Ayudante cerrajero | 0.53 | 20.49 | 10.86 |
| PN.M2EI2602HI | m2 | Puerta EI2-60-C5 2 hojas iguales | 3.76 | 128.76 | 484.14 |
| O01OA030 | h | Oficial primera | 2.49 | 22 | 54.78 |
| O01OA070 | h | Peón ordinario | 2.49 | 19.71 | 49.08 |
| O01OA050 | h | Ayudante | 2.49 | 20.32 | 50.60 |
| P04BP090 | m2 | Panel composite aluminio 4 mm | 8.72 | 57.27 | 499.39 |
| P04BA010 | m2 | Perfilería de aluminio para subestructura | 0 | 5.05 | 0.00 |
| P05CA170 | m | Remate chapa aluminio desarrollo=500 mm e=0,60 mm | 3.32 | 7.34 | 24.37 |
| %PM0100 | % | Pequeño material | 1 % | 1184.88 | 11.85 |
|  |  | Total |  |  | 1196.73 |

| Medición | Uds. | Parcial |
|---|---|---|
| Plant baja. Vestíbulo de acceso a administración | 2 | 2.00 |
| Total |  | 2 |

**14.01.54** u PC-40 P.ENRAS. METÁLICA 1H ABATIBLE 93x203 cm (27/06/2022)
10 u × 129.51 (133.4 con costes indirectos) = 1334.00
Suministro y colocación de conjunto completo puerta tipo PC-40 de la Memoria de Carpinterías, de chapa lisa galvanizada de una hoja abatible (dimensión teórica de hueco libre de paso 930x2.030 mm) dimensión real a comprobar en obra, formada por:
Precerco telescópico de acero galvanizado de 1,5 mm de espesor.
Marco de chapa de acero galvanizado de 1,5 mm. de espesor (pudiendo quedar oculto).
Hoja construida por doble chapa de acero galvanizado de 1 mm de espesor y panel intermedio y rigidizadores con perfiles de acero conformado en frío.
Acabado hoja exterior:
Lacado al horno en color a determinar por la Dirección de obra.
Acabado hoja interior:
Lacado al horno en color a determinar por la Dirección de obra.
Incluso montaje de los herrajes correspondientes según Memoria de carpinterías (sin incluir el suministro de los mismos, medidos en unidad a parte).
Elaborada en taller, recibida con ajuste y fijación en obra con patillas metálicas (incluido en el presente precio).
Unidad completamente colocada según planos de Memoria de carpinterías, planos de detalle, pliego de condiciones y memoria técnica.
Conjunto de puerta conforme al CTE DB-SUA y ejecutado según NTE-FCA con materiales con marcado CE y DdP (Declaración de prestaciones) según Reglamento (UE) 305/2011.

| Código | Ud | Descripción | Rendimiento | Precio | Importe |
|---|---|---|---|---|---|
| O01OB130 | h | Oficial 1ª cerrajero | 0.38 | 22 | 8.36 |
| O01OB140 | h | Ayudante cerrajero | 0.38 | 20.49 | 7.79 |
| PN.M2PCHAPA1H | m2 | Puerta chapa galvanizada lacada lisa 1h | 1.89 | 59.3 | 112.08 |
| %PM0100 | % | Pequeño material | 1 % | 128.23 | 1.28 |
|  |  | Total |  |  | 129.51 |

| Medición | Uds. | Parcial |
|---|---|---|
| Entreplanta cubierta. Acceso instalaciones | 10 | 10.00 |
| Total |  | 10 |

**14.01.55** u PC-41 P.ENRAS. METÁLICA 1H ABATIBLE 93x203 cm (27/06/2022)
5 u × 129.51 (133.4 con costes indirectos) = 667.00
Suministro y colocación de conjunto completo puerta tipo PC-41 de la Memoria de Carpinterías, de chapa lisa galvanizada de una hoja abatible (dimensión teórica de hueco libre de paso 930x2.030 mm) dimensión real a comprobar en obra, formada por:
Precerco telescópico de acero galvanizado de 1,5 mm de espesor.
Marco de chapa de acero galvanizado de 1,5 mm. de espesor (pudiendo quedar oculto).
Hoja construida por doble chapa de acero galvanizado de 1 mm de espesor y panel intermedio y rigidizadores con perfiles de acero conformado en frío.
Acabado hoja exterior:
Lacado al horno en color a determinar por la Dirección de obra.
Acabado hoja interior:
Lacado al horno en color a determinar por la Dirección de obra.
Incluso montaje de los herrajes correspondientes según Memoria de carpinterías (sin incluir el suministro de los mismos, medidos en unidad a parte).
Elaborada en taller, recibida con ajuste y fijación en obra con patillas metálicas (incluido en el presente precio).
Unidad completamente colocada según planos de Memoria de carpinterías, planos de detalle, pliego de condiciones y memoria técnica.
Conjunto de puerta conforme al CTE DB-SUA y ejecutado según NTE-FCA con materiales con marcado CE y DdP (Declaración de prestaciones) según Reglamento (UE) 305/2011.

| Código | Ud | Descripción | Rendimiento | Precio | Importe |
|---|---|---|---|---|---|
| O01OB130 | h | Oficial 1ª cerrajero | 0.38 | 22 | 8.36 |
| O01OB140 | h | Ayudante cerrajero | 0.38 | 20.49 | 7.79 |
| PN.M2PCHAPA1H | m2 | Puerta chapa galvanizada lacada lisa 1h | 1.89 | 59.3 | 112.08 |
| %PM0100 | % | Pequeño material | 1 % | 128.23 | 1.28 |
|  |  | Total |  |  | 129.51 |

| Medición | Uds. | Parcial |
|---|---|---|
| Entreplanta cubierta. Acceso instalaciones | 5 | 5.00 |
| Total |  | 5 |

**14.01.56** u PC-42A P.ENRAS. EI2-60-C5 1H ABATIBLE 93x203 cm (27/06/2022)
2 u × 219.98 (226.58 con costes indirectos) = 453.16
Suministro y colocación de conjunto completo de puerta Tipo PC-42A de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| %PM0100 | % | Pequeño material | 1 % | 217.80 | 2.18 |
|  |  | Total |  |  | 219.98 |

| Medición | Uds. | Parcial |
|---|---|---|
| Entreplanta cubierta. Acceso entreplanta | 2 | 2.00 |
| Total |  | 2 |

**14.01.57** u PC-42B P.ENRAS. EI2-60-C5 1H ABATIBLE 93x203 cm COMPOSITE (20/06/2022)
1 u × 402.05 (414.11 con costes indirectos) = 414.11
Suministro y colocación de conjunto completo de puerta Tipo PC-42B de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| O01OA030 | h | Oficial primera | 0.66 | 22 | 14.52 |
| O01OA070 | h | Peón ordinario | 0.66 | 19.71 | 13.01 |
| O01OA050 | h | Ayudante | 0.66 | 20.32 | 13.41 |
| P04BP090 | m2 | Panel composite aluminio 4 mm | 2.32 | 57.27 | 132.87 |
| P04BA010 | m2 | Perfilería de aluminio para subestructura | 0 | 5.05 | 0.00 |
| P05CA170 | m | Remate chapa aluminio desarrollo=500 mm e=0,60 mm | 0.88 | 7.34 | 6.46 |
| %PM0100 | % | Pequeño material | 1 % | 398.07 | 3.98 |
|  |  | Total |  |  | 402.05 |

| Medición | Uds. | Parcial |
|---|---|---|
| Entreplanta cubierta. Acceso entreplanta | 1 | 1.00 |
| Total |  | 1 |

**14.01.58** u PC-43A P.ENRAS. EI2-60-C5 1H ABATIBLE 93x203 cm (27/06/2022)
2 u × 219.98 (226.58 con costes indirectos) = 453.16
Suministro y colocación de conjunto completo de puerta Tipo PC-43A de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| %PM0100 | % | Pequeño material | 1 % | 217.80 | 2.18 |
|  |  | Total |  |  | 219.98 |

| Medición | Uds. | Parcial |
|---|---|---|
| Entreplanta cubierta. Acceso entreplanta | 2 | 2.00 |
| Total |  | 2 |

**14.01.59** u PC-43B P.ENRAS. TRAMEX 1H ABATIBLE 105x210 cm (27/06/2022)
1 u × 596.17 (614.06 con costes indirectos) = 614.06
Suministro y colocación de conjunto completo puerta tipo PC-43B de la Memoria de Carpinterías, de trámex de una hoja abatible (dimensión teórica de hueco libre de paso 1.050x2.100 mm) dimensión real a comprobar en obra, formada por:
Precerco telescópico de acero galvanizado de 1,5 mm de espesor.
Marco de chapa de acero galvanizado de 1,5 mm. de espesor (pudiendo quedar oculto).
Hoja construida por entramado metálico formado por rejilla de pletina de acero galvanizado tipo tramex de 30x2 mm, formando cuadrícula de 30x30 mm y bastidor con uniones electrosoldadas, incluido soldadura y ajuste a otros elementos.
Incluso montaje de los herrajes correspondientes según Memoria de carpinterías (sin incluir el suministro de los mismos, medidos en unidad a parte).
Elaborada en taller, recibida con ajuste y fijación en obra con patillas metálicas (incluido en el presente precio).
Unidad completamente colocada según planos de Memoria de carpinterías, planos de detalle, pliego de condiciones y memoria técnica.
Materiales con marcado CE y DdP (Declaración de prestaciones) según Reglamento (UE) 305/2011.

| Código | Ud | Descripción | Rendimiento | Precio | Importe |
|---|---|---|---|---|---|
| O01OB130 | h | Oficial 1ª cerrajero | 0.43 | 22 | 9.46 |
| O01OB140 | h | Ayudante cerrajero | 0.43 | 20.49 | 8.81 |
| PN.M2PTRA1H | m2 | Puerta tramex galvanizado 30x30/30x2 1h | 2.2 | 260 | 572.00 |
| %PM0100 | % | Pequeño material | 1 % | 590.27 | 5.90 |
|  |  | Total |  |  | 596.17 |

| Medición | Uds. | Parcial |
|---|---|---|
| Entreplanta cubierta. Acceso entreplanta | 1 | 1.00 |
| Total |  | 1 |

**14.01.60** u PC-44 P.ENRAS. EI2-60-C5 1H ABATIBLE 93x203 cm (27/06/2022)
5 u × 219.98 (226.58 con costes indirectos) = 1132.90
Suministro y colocación de conjunto completo de puerta Tipo PC-44 de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| %PM0100 | % | Pequeño material | 1 % | 217.80 | 2.18 |
|  |  | Total |  |  | 219.98 |

| Medición | Uds. | Parcial |
|---|---|---|
| Entreplanta cubierta. Acceso peine escénico | 5 | 5.00 |
| Total |  | 5 |

**14.01.61** u PC-45 P.ENRAS. EI2-60-C5 1H ABATIBLE 93x203 cm (27/06/2022)
4 u × 219.98 (226.58 con costes indirectos) = 906.32
Suministro y colocación de conjunto completo de puerta Tipo PC-45 de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| %PM0100 | % | Pequeño material | 1 % | 217.80 | 2.18 |
|  |  | Total |  |  | 219.98 |

| Medición | Uds. | Parcial |
|---|---|---|
| Entreplanta cubierta. Acceso peine escénico | 4 | 4.00 |
| Total |  | 4 |

**14.01.62** u PC-46A P.ENRAS. EI2-60-C5 1H ABATIBLE 93x203 cm COMPOSITE (20/06/2022)
1 u × 584.11 (601.63 con costes indirectos) = 601.63
Suministro y colocación de conjunto completo de puerta Tipo PC-46A de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| O01OA030 | h | Oficial primera | 1.32 | 22 | 29.04 |
| O01OA070 | h | Peón ordinario | 1.32 | 19.71 | 26.02 |
| O01OA050 | h | Ayudante | 1.32 | 20.32 | 26.82 |
| P04BP090 | m2 | Panel composite aluminio 4 mm | 4.64 | 57.27 | 265.73 |
| P04BA010 | m2 | Perfilería de aluminio para subestructura | 0 | 5.05 | 0.00 |
| P05CA170 | m | Remate chapa aluminio desarrollo=500 mm e=0,60 mm | 1.76 | 7.34 | 12.92 |
| %PM0100 | % | Pequeño material | 1 % | 578.33 | 5.78 |
|  |  | Total |  |  | 584.11 |

| Medición | Uds. | Parcial |
|---|---|---|
| Entreplanta cubierta. Acceso entreplanta desde escaleras | 1 | 1.00 |
| Total |  | 1 |

**14.01.63** u PC-46B P.ENRAS. EI2-60-C5 1H ABATIBLE 93x203 cm (27/06/2022)
1 u × 219.98 (226.58 con costes indirectos) = 226.58
Suministro y colocación de conjunto completo de puerta Tipo PC-46B de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| %PM0100 | % | Pequeño material | 1 % | 217.80 | 2.18 |
|  |  | Total |  |  | 219.98 |

| Medición | Uds. | Parcial |
|---|---|---|
| Entreplanta cubierta. Acceso entreplanta desde escaleras | 1 | 1.00 |
| Total |  | 1 |

**14.01.64** u PC-47A P.ENRAS. EI2-60-C5 1H ABATIBLE 93x203 cm COMPOSITE (20/06/2022)
1 u × 584.11 (601.63 con costes indirectos) = 601.63
Suministro y colocación de conjunto completo de puerta Tipo PC-47A de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| O01OA030 | h | Oficial primera | 1.32 | 22 | 29.04 |
| O01OA070 | h | Peón ordinario | 1.32 | 19.71 | 26.02 |
| O01OA050 | h | Ayudante | 1.32 | 20.32 | 26.82 |
| P04BP090 | m2 | Panel composite aluminio 4 mm | 4.64 | 57.27 | 265.73 |
| P04BA010 | m2 | Perfilería de aluminio para subestructura | 0 | 5.05 | 0.00 |
| P05CA170 | m | Remate chapa aluminio desarrollo=500 mm e=0,60 mm | 1.76 | 7.34 | 12.92 |
| %PM0100 | % | Pequeño material | 1 % | 578.33 | 5.78 |
|  |  | Total |  |  | 584.11 |

| Medición | Uds. | Parcial |
|---|---|---|
| Entreplanta cubierta. Acceso entreplanta desde escaleras | 1 | 1.00 |
| Total |  | 1 |

**14.01.65** u PC-47B P.ENRAS. EI2-60-C5 1H ABATIBLE 93x203 cm (27/06/2022)
1 u × 219.98 (226.58 con costes indirectos) = 226.58
Suministro y colocación de conjunto completo de puerta Tipo PC-47B de la Memoria de Carpinterías, de "PUERTAS GISMERO" o equivalente, homologada EI2-60-C5, de una hoja abatible (dimensión teórica de hueco libre de paso 930x2.030 mm) dimensión real a comprobar en obra, formada por:
Precerco telescópico de acero galvanizado de 1,5 mm de espesor.
Marco de chapa de acero galvanizado de 1,5 mm. de espesor (pudiendo quedar oculto).
Junta intumescente alrededor del marco.
Hoja construida por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.89 | 109.39 | 206.75 |
| %PM0100 | % | Pequeño material | 1 % | 217.80 | 2.18 |
|  |  | Total |  |  | 219.98 |

| Medición | Uds. | Parcial |
|---|---|---|
| Entreplanta cubierta. Acceso entreplanta desde escaleras | 1 | 1.00 |
| Total |  | 1 |

**14.01.66** u PC-48 P.ENRAS. METÁLICA 1H ABATIBLE 100x150 cm (27/06/2022)
1 u × 143.8 (148.11 con costes indirectos) = 148.11
Suministro y colocación de conjunto completo puerta tipo PC-48 de la Memoria de Carpinterías, de chapa lisa galvanizada de una hoja abatible (dimensión teórica de hueco libre de paso 1.000x2.100 mm) dimensión real a comprobar en obra, formada por:
Precerco telescópico de acero galvanizado de 1,5 mm de espesor.
Marco de chapa de acero galvanizado de 1,5 mm. de espesor (pudiendo quedar oculto).
Hoja construida por doble chapa de acero galvanizado de 1 mm de espesor y panel intermedio y rigidizadores con perfiles de acero conformado en frío.
Acabado hoja exterior:
Lacado al horno en color a determinar por la Dirección de obra.
Acabado hoja interior:
Lacado al horno en color a determinar por la Dirección de obra.
Incluso montaje de los herrajes correspondientes según Memoria de carpinterías (sin incluir el suministro de los mismos, medidos en unidad a parte).
Elaborada en taller, recibida con ajuste y fijación en obra con patillas metálicas (incluido en el presente precio).
Unidad completamente colocada según planos de Memoria de carpinterías, planos de detalle, pliego de condiciones y memoria técnica.
Conjunto de puerta conforme al CTE DB-SUA y ejecutado según NTE-FCA con materiales con marcado CE y DdP (Declaración de prestaciones) según Reglamento (UE) 305/2011.

| Código | Ud | Descripción | Rendimiento | Precio | Importe |
|---|---|---|---|---|---|
| O01OB130 | h | Oficial 1ª cerrajero | 0.42 | 22 | 9.24 |
| O01OB140 | h | Ayudante cerrajero | 0.42 | 20.49 | 8.61 |
| PN.M2PCHAPA1H | m2 | Puerta chapa galvanizada lacada lisa 1h | 2.1 | 59.3 | 124.53 |
| %PM0100 | % | Pequeño material | 1 % | 142.38 | 1.42 |
|  |  | Total |  |  | 143.8 |

| Medición | Uds. | Parcial |
|---|---|---|
| Planta sótano. Acceso aljibe | 1 | 1.00 |
| Total |  | 1 |

**14.01.67** u PC-49 P.ENRAS. EI2-60-C5 1H ABATIBLE 83x203 cm (27/06/2022)
1 u × 195.92 (201.8 con costes indirectos) = 201.80
Suministro y colocación de conjunto completo de puerta Tipo PC-49 de la Memoria de Carpinterías, de "PUERTAS GISMERO" o equivalente, homologada EI2-60-C5, de una hoja abatible (dimensión teórica de hueco libre de paso 830x2.030 mm) dimensión real a comprobar en obra, formada por:
Precerco telescópico de acero galvanizado de 1,5 mm de espesor.
Marco de chapa de acero galvanizado de 1,5 mm. de espesor (pudiendo quedar oculto).
Junta intumescente alrededor del marco.
Hoja construida por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.24 | 22 | 5.28 |
| O01OB140 | h | Ayudante cerrajero | 0.24 | 20.49 | 4.92 |
| PN.M2EI2601H | m2 | Puerta EI2-60-C5 1 hoja | 1.68 | 109.39 | 183.78 |
| %PM0100 | % | Pequeño material | 1 % | 193.98 | 1.94 |
|  |  | Total |  |  | 195.92 |

| Medición | Uds. | Parcial |
|---|---|---|
| Acceso almacenes F1 | 1 | 1.00 |
| Total |  | 1 |

**14.01.68** u PC-52 P.ENRAS. EI2-60-C5 1H ABATIBLE 90x203 cm COMPOSITE (20/06/2022)
1 u × 391.74 (403.49 con costes indirectos) = 403.49
Suministro y colocación de conjunto completo de puerta Tipo PC-46B de la Memoria de Carpinterías, de "PUERTAS GISMERO" o equivalente, homologada EI2-60-C5, de una hoja abatible (dimensión teórica de hueco libre de paso 900x2.030 mm) dimensión real a comprobar en obra, formada por:
Precerco telescópico de acero galvanizado de 1,5 mm de espesor.
Marco de chapa de acero galvanizado de 1,5 mm. de espesor (pudiendo quedar oculto).
Junta intumescente alrededor del marco.
Hoja construida por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.26 | 22 | 5.72 |
| O01OB140 | h | Ayudante cerrajero | 0.26 | 20.49 | 5.33 |
| PN.M2EI2601H | m2 | Puerta EI2-60-C5 1 hoja | 1.83 | 109.39 | 200.18 |
| O01OA030 | h | Oficial primera | 0.65 | 22 | 14.30 |
| O01OA070 | h | Peón ordinario | 0.65 | 19.71 | 12.81 |
| O01OA050 | h | Ayudante | 0.65 | 20.32 | 13.21 |
| P04BP090 | m2 | Panel composite aluminio 4 mm | 2.27 | 57.27 | 130.00 |
| P04BA010 | m2 | Perfilería de aluminio para subestructura | 0 | 5.05 | 0.00 |
| P05CA170 | m | Remate chapa aluminio desarrollo=500 mm e=0,60 mm | 0.86 | 7.34 | 6.31 |
| %PM0100 | % | Pequeño material | 1 % | 387.86 | 3.88 |
|  |  | Total |  |  | 391.74 |

| Medición | Uds. | Parcial |
|---|---|---|
| Acceso guardarropa | 1 | 1.00 |
| Total |  | 1 |

**14.01.69** u PC-53 P.ENRAS. METÁLICA 1H ABATIBLE 60x50 cm COMPOSITE (20/06/2022)
5 u × 60.73 (62.55 con costes indirectos) = 312.75
Suministro y colocación de conjunto completo puerta tipo PC-53 de la Memoria de Carpinterías, de chapa lisa galvanizada de una hoja abatible (dimensión teórica de hueco libre de paso 600x500 mm) dimensión real a comprobar en obra, formada por:
Precerco telescópico de acero galvanizado de 1,5 mm de espesor.
Marco de chapa de acero galvanizado de 1,5 mm. de espesor (pudiendo quedar oculto).
Hoja construida por doble chapa de acero galvanizado de 1 mm de espesor y panel intermedio y rigidizadores con perfiles de acero conformado en frío.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de BIE en aluminio macizo de dimensiones aproximadas 20x30 cm, diseño a aprobar por la Dirección de obra.
Acabado hoja interior:
Lacado al horno en color a determinar por la Dirección de obra.
Incluso montaje de los herrajes correspondientes según Memoria de carpinterías (sin incluir el suministro de los mismos, medidos en unidad a parte).
Elaborada en taller, recibida con ajuste y fijación en obra con patillas metálicas (incluido en el presente precio).
Unidad completamente colocada según planos de Memoria de carpinterías, planos de detalle, pliego de condiciones y memoria técnica.
Conjunto de puerta conforme al CTE DB-SUA y ejecutado según NTE-FCA con materiales con marcado CE y DdP (Declaración de prestaciones) según Reglamento (UE) 305/2011.

| Código | Ud | Descripción | Rendimiento | Precio | Importe |
|---|---|---|---|---|---|
| O01OB130 | h | Oficial 1ª cerrajero | 0.06 | 22 | 1.32 |
| O01OB140 | h | Ayudante cerrajero | 0.06 | 20.49 | 1.23 |
| PN.M2PCHAPA1H | m2 | Puerta chapa galvanizada lacada lisa 1h | 0.3 | 59.3 | 17.79 |
| O01OA030 | h | Oficial primera | 0.09 | 22 | 1.98 |
| O01OA070 | h | Peón ordinario | 0.09 | 19.71 | 1.77 |
| O01OA050 | h | Ayudante | 0.09 | 20.32 | 1.83 |
| P04BP090 | m2 | Panel composite aluminio 4 mm | 0.32 | 57.27 | 18.33 |
| P04BA010 | m2 | Perfilería de aluminio para subestructura | 0 | 5.05 | 0.00 |
| P05CA170 | m | Remate chapa aluminio desarrollo=500 mm e=0,60 mm | 0.12 | 7.34 | 0.88 |
| PN.SEÑAL2030 | u | Señalética incendios aluminio macizo 20x30 cm | 1 | 15 | 15.00 |
| %PM0100 | % | Pequeño material | 1 % | 60.13 | 0.60 |
|  |  | Total |  |  | 60.73 |

| Medición | Uds. | Parcial |
|---|---|---|
| Planta baja. Acceso BIEs | 5 | 5.00 |
| Total |  | 5 |

**14.01.70** u PC-54 P.ENRAS. METÁLICA 1H ABATIBLE 30x61 cm COMPOSITE (20/06/2022)
2 u × 42.29 (43.56 con costes indirectos) = 87.12
Suministro y colocación de conjunto completo puerta tipo PC-54 de la Memoria de Carpinterías, de chapa lisa galvanizada de una hoja abatible (dimensión teórica de hueco libre de paso 300x610 mm) dimensión real a comprobar en obra, formada por:
Precerco telescópico de acero galvanizado de 1,5 mm de espesor.
Marco de chapa de acero galvanizado de 1,5 mm. de espesor (pudiendo quedar oculto).
Hoja construida por doble chapa de acero galvanizado de 1 mm de espesor y panel intermedio y rigidizadores con perfiles de acero conformado en frío.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Incluso señalética de extintor en aluminio macizo de dimensiones aproximadas 20x30 cm, diseño a aprobar por la Dirección de obra.
Acabado hoja interior:
Lacado al horno en color a determinar por la Dirección de obra.
Incluso montaje de los herrajes correspondientes según Memoria de carpinterías (sin incluir el suministro de los mismos, medidos en unidad a parte).
Elaborada en taller, recibida con ajuste y fijación en obra con patillas metálicas (incluido en el presente precio).
Unidad completamente colocada según planos de Memoria de carpinterías, planos de detalle, pliego de condiciones y memoria técnica.
Conjunto de puerta conforme al CTE DB-SUA y ejecutado según NTE-FCA con materiales con marcado CE y DdP (Declaración de prestaciones) según Reglamento (UE) 305/2011.

| Código | Ud | Descripción | Rendimiento | Precio | Importe |
|---|---|---|---|---|---|
| O01OB130 | h | Oficial 1ª cerrajero | 0.04 | 22 | 0.88 |
| O01OB140 | h | Ayudante cerrajero | 0.04 | 20.49 | 0.82 |
| PN.M2PCHAPA1H | m2 | Puerta chapa galvanizada lacada lisa 1h | 0.18 | 59.3 | 10.67 |
| O01OA030 | h | Oficial primera | 0.05 | 22 | 1.10 |
| O01OA070 | h | Peón ordinario | 0.05 | 19.71 | 0.99 |
| O01OA050 | h | Ayudante | 0.05 | 20.32 | 1.02 |
| P04BP090 | m2 | Panel composite aluminio 4 mm | 0.19 | 57.27 | 10.88 |
| P04BA010 | m2 | Perfilería de aluminio para subestructura | 0 | 5.05 | 0.00 |
| P05CA170 | m | Remate chapa aluminio desarrollo=500 mm e=0,60 mm | 0.07 | 7.34 | 0.51 |
| PN.SEÑAL2030 | u | Señalética incendios aluminio macizo 20x30 cm | 1 | 15 | 15.00 |
| %PM0100 | % | Pequeño material | 1 % | 41.87 | 0.42 |
|  |  | Total |  |  | 42.29 |

| Medición | Uds. | Parcial |
|---|---|---|
| Planta baja. Acceso extintores | 2 | 2.00 |
| Total |  | 2 |

**14.01.71** u PC-55 P.ENRAS. EI2-60-C5 2H ABATIBLE 234x203 cm COMPOSITE (20/06/2022)
1 u × 1073.6 (1105.81 con costes indirectos) = 1105.81
Suministro y colocación de conjunto completo de puerta Tipo PC-55 de la Memoria de Carpinterías, de "PUERTAS GISMERO" o equivalente, homologada EI2-60-C5, de dos hojas abatibles (dimensión teórica de hueco libre de paso 2.340x2.030 mm) dimensión real a comprobar en obra, formada por:
Precerco telescópico de acero galvanizado de 1,5 mm de espesor.
Marco de chapa de acero galvanizado de 1,5 mm. de espesor (pudiendo quedar oculto).
Junta intumescente alrededor del marco.
Hojas construidas por 2 bandejas de chapa de acero galvanizado de 0,6 mm de espesor y cámara intermedia rellena de material aislante ignífugo, tipo panel lana de roca de 55 mm de espesor (160 kg/m2) o equivalente.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.67 | 22 | 14.74 |
| O01OB140 | h | Ayudante cerrajero | 0.67 | 20.49 | 13.73 |
| PN.M2EI2602HI | m2 | Puerta EI2-60-C5 2 hojas iguales | 4.75 | 128.76 | 611.61 |
| O01OA030 | h | Oficial primera | 1.55 | 22 | 34.10 |
| O01OA070 | h | Peón ordinario | 1.55 | 19.71 | 30.55 |
| O01OA050 | h | Ayudante | 1.55 | 20.32 | 31.50 |
| P04BP090 | m2 | Panel composite aluminio 4 mm | 5.44 | 57.27 | 311.55 |
| P04BA010 | m2 | Perfilería de aluminio para subestructura | 0 | 5.05 | 0.00 |
| P05CA170 | m | Remate chapa aluminio desarrollo=500 mm e=0,60 mm | 2.07 | 7.34 | 15.19 |
| %PM0100 | % | Pequeño material | 1 % | 1062.97 | 10.63 |
|  |  | Total |  |  | 1073.6 |

| Medición | Uds. | Parcial |
|---|---|---|
| Planta baja. Salida evacuación centro cultural | 1 | 1.00 |
| Total |  | 1 |

**14.01.72** u PC-56 P.ENRAS. EI2-60-C5 2H ABATIBLE 234x203 cm (27/06/2022)
1 u × 646.48 (665.87 con costes indirectos) = 665.87
Suministro y colocación de conjunto completo de puerta Tipo PC-55 de la Memoria de Carpinterías, de "PUERTAS GISMERO" o equivalente, homologada EI2-60-C5, de dos hojas abatibles (dimensión teórica de hueco libre de paso 2.340x2.030 mm) dimensión real a comprobar en obra, formada por:
Precerco telescópico de acero galvanizado de 1,5 mm de espesor.
Marco de chapa de acero galvanizado de 1,5 mm. de espesor (pudiendo quedar oculto).
Junta intumescente alrededor del marco.
Hojas construidas por 2 bandejas de chapa de acero galvanizado de 0,6 mm de espesor y cámara intermedia rellena de material aislante ignífugo, tipo panel lana de roca de 55 mm de espesor (160 kg/m2) o equivalente.
Acabado hoja exterior:
Lacado al horno en color a determinar por la Dirección de obra.
Acabado hoja interior:
Lacado al horno en color a determinar por la Dirección de obra.
Incluso montaje de los herrajes correspondientes según Memoria de carpinterías (sin incluir el suministro de los mismos, medidos en unidad a parte).
Elaborada en taller, recibida con ajuste y fijación en obra con patillas metálicas (incluido en el presente precio).
Unidad completamente colocada según planos de Memoria de carpinterías, planos de detalle, pliego de condiciones y memoria técnica.
Conjunto de puerta conforme a UNE-EN 1634-1:2016+A1:2018 y UNE-EN 13501-2:2019, y CTE DB-SI.

| Código | Ud | Descripción | Rendimiento | Precio | Importe |
|---|---|---|---|---|---|
| O01OB130 | h | Oficial 1ª cerrajero | 0.67 | 22 | 14.74 |
| O01OB140 | h | Ayudante cerrajero | 0.67 | 20.49 | 13.73 |
| PN.M2EI2602HI | m2 | Puerta EI2-60-C5 2 hojas iguales | 4.75 | 128.76 | 611.61 |
| %PM0100 | % | Pequeño material | 1 % | 640.08 | 6.40 |
|  |  | Total |  |  | 646.48 |

| Medición | Uds. | Parcial |
|---|---|---|
| Planta baja. Salida evacuación centro cultural | 1 | 1.00 |
| Total |  | 1 |

**14.01.73** u PC-57 P.ENRAS. METÁLICA 1H ABATIBLE 130x310 cm COMPOSITE (20/06/2022)
1 u × 650.11 (669.61 con costes indirectos) = 669.61
Suministro y colocación de conjunto completo puerta tipo PC-57 de la Memoria de Carpinterías, de chapa lisa galvanizada de una hoja abatible (dimensión teórica de hueco libre de paso 1.300x3.100 mm) dimensión real a comprobar en obra, formada por:
Precerco telescópico de acero galvanizado de 1,5 mm de espesor.
Marco de chapa de acero galvanizado de 1,5 mm. de espesor (pudiendo quedar oculto).
Hoja construida por doble chapa de acero galvanizado de 1 mm de espesor y panel intermedio y rigidizadores con perfiles de acero conformado en frío.
Acabado hoja exterior:
Revestimiento formado por panel composite de aluminio con alma de resinas termoendurecidas de espesor 4 mm tipo ALUCOBOND A2 o equivalente, con acabado en uno de sus lados termo lacado especial para intemperie de color a escoger por la Dirección de obra, cantos de aluminio con junta aislante de neopreno, incluso medios auxiliares, replanteo, aplomado, recibido, piezas especiales y limpieza. Colocado según especificaciones del fabricante con adhesivo sobre hojas de puertas/marcos, incluso parte proporcional de solapes, tapajuntas, accesorios de fijación, remates laterales y encuentros de chapa de aluminio de 0,6 mm y 500 mm de desarrollo medio. Panel con marcado CE y DdP (Declaración de prestaciones) según Reglamento (UE) 305/2011.
Acabado hoja interior:
Lacado al horno en color a determinar por la Dirección de obra.
Incluso montaje de los herrajes correspondientes según Memoria de carpinterías (sin incluir el suministro de los mismos, medidos en unidad a parte).
Elaborada en taller, recibida con ajuste y fijación en obra con patillas metálicas (incluido en el presente precio).
Unidad completamente colocada según planos de Memoria de carpinterías, planos de detalle, pliego de condiciones y memoria técnica.
Conjunto de puerta conforme al CTE DB-SUA y ejecutado según NTE-FCA con materiales con marcado CE y DdP (Declaración de prestaciones) según Reglamento (UE) 305/2011.

| Código | Ud | Descripción | Rendimiento | Precio | Importe |
|---|---|---|---|---|---|
| O01OB130 | h | Oficial 1ª cerrajero | 0.81 | 22 | 17.82 |
| O01OB140 | h | Ayudante cerrajero | 0.81 | 20.49 | 16.60 |
| PN.M2PCHAPA1H | m2 | Puerta chapa galvanizada lacada lisa 1h | 4.03 | 59.3 | 238.98 |
| O01OA030 | h | Oficial primera | 1.36 | 22 | 29.92 |
| O01OA070 | h | Peón ordinario | 1.36 | 19.71 | 26.81 |
| O01OA050 | h | Ayudante | 1.36 | 20.32 | 27.64 |
| P04BP090 | m2 | Panel composite aluminio 4 mm | 4.76 | 57.27 | 272.61 |
| P04BA010 | m2 | Perfilería de aluminio para subestructura | 0 | 5.05 | 0.00 |
| P05CA170 | m | Remate chapa aluminio desarrollo=500 mm e=0,60 mm | 1.81 | 7.34 | 13.29 |
| %PM0100 | % | Pequeño material | 1 % | 643.67 | 6.44 |
|  |  | Total |  |  | 650.11 |

| Medición | Uds. | Parcial |
|---|---|---|
| Planta baja. Almacén paneles local | 1 | 1.00 |
| Total |  | 1 |

### 14.02 HERRAJES (12/10/2022)
Importe: 130087.34

**12.02.01** u HERRAJES TIPO 1EbH-3
10 u × 394.64 (406.48 con costes indirectos) = 4064.80

| Medición | Uds. | Parcial |
|---|---|---|
| Puerta tipo PC-35A | 1 | 1.00 |
| Puerta tipo PC-35B | 2 | 2.00 |
| Puerta tipo PC-37A | 5 | 5.00 |
| Puerta tipo PC-37B | 1 | 1.00 |
| Puerta tipo PC-49 OK | 1 | 1.00 |
| Total |  | 10 |

**12.02.02** u HERRAJES TIPO 2Pa--4
21 u × 52.2 (53.77 con costes indirectos) = 1129.17

| Medición | Uds. | Parcial |
|---|---|---|
| Puerta tipo PC-4A | 2 | 2.00 |
| Puerta tipo PC-4B | 2 | 2.00 |
| Puerta tipo PC-49A | 5 | 5.00 |
| Puerta tipo PC-49B | 3 | 3.00 |
| Puerta tipo PC-48A | 1 | 1.00 |
| Puerta tipo PC-51B | 1 | 1.00 |
| Puerta tipo PC-53 | 5 | 5.00 |
| Puerta tipo PC-54 | 2 | 2.00 |
| Total |  | 21 |

**12.02.03** u HERRAJES TIPO 5BcJ-3
8 u × 2221.14 (2287.77 con costes indirectos) = 18302.16

| Medición | Uds. | Parcial |
|---|---|---|
| Puerta tipo PC-12 | 1 | 1.00 |
| Puerta tipo PC-7 | 1 | 1.00 |
| Puerta tipo PC-10 | 1 | 1.00 |
| Puerta tipo PC-17 | 1 | 1.00 |
| Puerta tipo PC-19B | 1 | 1.00 |
| Puerta tipo PC-29B | 2 | 2.00 |
| Puerta tipo PC-56 | 1 | 1.00 |
| Total |  | 8 |

**12.02.04** u HERRAJES TIPO 5FcJ-3
15 u × 1149.7 (1184.19 con costes indirectos) = 17762.85

| Medición | Uds. | Parcial |
|---|---|---|
| Puerta tipo PC-15 | 9 | 9.00 |
| Puerta tipo PC-16 | 2 | 2.00 |
| Puerta tipo PC-19A | 1 | 1.00 |
| Puerta tipo PC-29A | 2 | 2.00 |
| Puerta tipo PC-55 | 1 | 1.00 |
| Total |  | 15 |

**12.02.05** u HERRAJES TIPO 5JcOO3
6 u × 3892.69 (4009.47 con costes indirectos) = 24056.82

| Medición | Uds. | Parcial |
|---|---|---|
| Puerta tipo PC-18A | 1 | 1.00 |
| Puerta tipo PC-18B | 1 | 1.00 |
| Puerta tipo PC-28 | 2 | 2.00 |
| Puerta tipo PC-32 | 1 | 1.00 |
| Puerta tipo PC-34 | 1 | 1.00 |
| Total |  | 6 |

**12.02.06** u HERRAJES TIPO 6Yh-KO1
0 u × 4236.72 (4363.82 con costes indirectos) = 0.00

**12.02.07** u HERRAJES TIPO 6Yh--1
0 u × 1331.4 (1371.34 con costes indirectos) = 0.00

**12.02.08** u HERRAJES TIPO 6Yh-KKOO1
0 u × 6475.11 (6669.36 con costes indirectos) = 0.00

**12.02.09** u HERRAJES TIPO 6Ea--2
32 u × 300.04 (309.04 con costes indirectos) = 9889.28

| Medición | Uds. | Parcial |
|---|---|---|
| Puerta tipo PC-1A | 3 | 3.00 |
| Puerta tipo PC-1B | 3 | 3.00 |
| Puerta tipo PC-3A | 5 | 5.00 |
| Puerta tipo PC-3B | 6 | 6.00 |
| Puerta tipo PC-4A | 2 | 2.00 |
| Puerta tipo PC-4B | 2 | 2.00 |
| Puerta tipo PC-5 | 1 | 1.00 |
| Puerta tipo PC-11 | 1 | 1.00 |
| Puerta tipo PC-6 | 1 | 1.00 |
| Puerta tipo PC-38 | 1 | 1.00 |
| Puerta tipo PC-9 | 1 | 1.00 |
| Puerta tipo PC-50 | 1 | 1.00 |
| Puerta tipo PC-43C | 1 | 1.00 |
| Puerta tipo PC-43A | 2 | 2.00 |
| Puerta tipo PC-43B | 1 | 1.00 |
| Puerta tipo PC-57 | 1 | 1.00 |
| Total |  | 32 |

**12.02.10** u HERRAJES TIPO 6EdJ-3
19 u × 950.72 (979.24 con costes indirectos) = 18605.56

| Medición | Uds. | Parcial |
|---|---|---|
| Puerta tipo PC-23A | 15 | 15.00 |
| Puerta tipo PC-23B | 3 | 3.00 |
| Puerta tipo PC-48 | 1 | 1.00 |
| Total |  | 19 |

**12.02.11** u HERRAJES TIPO 6FaH-3
31 u × 262.04 (269.9 con costes indirectos) = 8366.90

| Medición | Uds. | Parcial |
|---|---|---|
| Puerta tipo PC-24 | 2 | 2.00 |
| Puerta tipo PC-40 | 10 | 10.00 |
| Puerta tipo PC-41 | 5 | 5.00 |
| Puerta tipo PC-42A | 2 | 2.00 |
| Puerta tipo PC-42B | 1 | 1.00 |
| Puerta tipo PC-44 | 5 | 5.00 |
| Puerta tipo PC-45 | 4 | 4.00 |
| Puerta tipo PC-47A | 1 | 1.00 |
| Puerta tipo PC-47B | 1 | 1.00 |
| Total |  | 31 |

**12.02.12** u HERRAJES TIPO 6FbH-3
14 u × 276.16 (284.44 con costes indirectos) = 3982.16

| Medición | Uds. | Parcial |
|---|---|---|
| Puerta tipo PC-22 | 14 | 14.00 |
| Total |  | 14 |

**12.02.13** u HERRAJES TIPO 6FdJ-3
4 u × 832.24 (857.21 con costes indirectos) = 3428.84

| Medición | Uds. | Parcial |
|---|---|---|
| Puerta tipo PC-20 | 4 | 4.00 |
| Total |  | 4 |

**12.02.14** u HERRAJES TIPO 7Da--4
6 u × 311.94 (321.3 con costes indirectos) = 1927.80

| Medición | Uds. | Parcial |
|---|---|---|
| Puerta tipo PC-30 | 5 | 5.00 |
| Puerta tipo PC-31 | 1 | 1.00 |
| Total |  | 6 |

**12.02.15** u HERRAJES TIPO 7Da--6
0 u × 222.58 (229.26 con costes indirectos) = 0.00

**12.02.16** u HERRAJES TIPO 7Db--4
0 u × 510.98 (526.31 con costes indirectos) = 0.00

**12.02.17** u HERRAJES TIPO 7Ka--4
0 u × 214.36 (220.79 con costes indirectos) = 0.00

**12.02.18** u HERRAJES TIPO 8DaJ-3
9 u × 365.05 (376 con costes indirectos) = 3384.00

| Medición | Uds. | Parcial |
|---|---|---|
| Puerta tipo PC-19A | 1 | 1.00 |
| Puerta tipo PC-19B | 1 | 1.00 |
| Puerta tipo PC-26 | 6 | 6.00 |
| Puerta tipo PC-52 | 1 | 1.00 |
| Total |  | 9 |

**12.02.19** u HERRAJES TIPO 8DbH-3
2 u × 466.23 (480.22 con costes indirectos) = 960.44

| Medición | Uds. | Parcial |
|---|---|---|
| Puerta tipo PC-39 | 2 | 2.00 |
| Total |  | 2 |

**12.02.20** u HERRAJES TIPO 8KaO-4
0 u × 619.82 (638.41 con costes indirectos) = 0.00

**12.02.21** u HERRAJES TIPO 8KbO-4
0 u × 706.88 (728.09 con costes indirectos) = 0.00

**12.02.22** u HERRAJES TIPO 8Kg--4
0 u × 173.45 (178.65 con costes indirectos) = 0.00

**12.02.23** u HERRAJES TIPO 8Kh--1
0 u × 1558.14 (1604.88 con costes indirectos) = 0.00

**12.02.24** u HERRAJES TIPO 8Yh-O1
0 u × 1979.58 (2038.97 con costes indirectos) = 0.00

**12.02.25** u HERRAJES TIPO 5FaJ-3
0 u × 1938.3 (1996.45 con costes indirectos) = 0.00

**12.02.26** u HERRAJES TIPO 6CdJO3
2 u × 1833.46 (1888.46 con costes indirectos) = 3776.92

| Medición | Uds. | Parcial |
|---|---|---|
| Puerta tipo PC-21 | 2 | 2.00 |
| Total |  | 2 |

**12.02.27** u HERRAJES TIPO 7Ka--4.1
0 u × 391.68 (403.43 con costes indirectos) = 0.00

**12.02.28** u HERRAJES TIPO 7Ta--4D
0 u × 1167.44 (1202.46 con costes indirectos) = 0.00

**12.02.29** u HERRAJES TIPO 8DaO-4
0 u × 576.58 (593.88 con costes indirectos) = 0.00

**12.02.30** u HERRAJES TIPO 8DbO-4
0 u × 741.04 (763.27 con costes indirectos) = 0.00

**12.02.31** u HERRAJES TIPO 8KaO-4.1
0 u × 576.58 (593.88 con costes indirectos) = 0.00

**12.02.32** u HERRAJES TIPO 8KaO-4'
0 u × 619.82 (638.41 con costes indirectos) = 0.00

**12.02.33** u HERRAJES TIPO 1EaH-3
2 u × 336.98 (347.09 con costes indirectos) = 694.18

| Medición | Uds. | Parcial |
|---|---|---|
| Puerta tipo PC-36 | 2 | 2.00 |
| Total |  | 2 |

**12.02.34** u HERRAJES TIPO 7Ka--4.2
0 u × 231.52 (238.47 con costes indirectos) = 0.00

**12.02.35** u HERRAJES TIPO 7Ta--4D
0 u × 870.86 (896.99 con costes indirectos) = 0.00

**12.02.36** u HERRAJES TIPO 8KaO-4.2
0 u × 595.84 (613.72 con costes indirectos) = 0.00

**12.02.37** u HERRAJES TIPO 8KbO4.1
0 u × 732.09 (754.05 con costes indirectos) = 0.00

**12.02.38** u HERRAJES TIPO 8KbO-1.1
0 u × 732.09 (754.05 con costes indirectos) = 0.00

**12.02.39** u HERRAJES TIPO 1EbH-3.1
1 u × 526.18 (541.97 con costes indirectos) = 541.97

| Medición | Uds. | Parcial |
|---|---|---|
| Puerta tipo PC-8 | 1 | 1.00 |
| Total |  | 1 |

**12.02.40** u HERRAJES TIPO 5Fa-3
17 u × 526.18 (541.97 con costes indirectos) = 9213.49

| Medición | Uds. | Parcial |
|---|---|---|
| Puerta tipo PC-13A | 7 | 7.00 |
| Puerta tipo PC-13B | 5 | 5.00 |
| Puerta tipo PC-27A | 1 | 1.00 |
| Puerta tipo PC-27B | 1 | 1.00 |
| Puerta tipo PC-33 | 1 | 1.00 |
| Puerta tipo PC-46A | 1 | 1.00 |
| Puerta tipo PC-46B | 1 | 1.00 |
| Total |  | 17 |

### 14.03 VARIOS (20/06/2022)
Importe: 169463.42

**14.03.01** m TC-1 DINTEL COMPOSITE a = 0,20 m (20/06/2022)
86.4 m × 32.35 (33.32 con costes indirectos) = 2878.85
Dintel de remate tipo TC-1 según Memoria de carpinterías, formado por panel composite de aluminio con alma de resinas termoendurecidas de espesor 4 mm, desarrollo de 200 mm y largo a medida, con acabado en uno de sus lados termo lacado de color a escoger por Dirección de obra, especial para intemperie, cantos de aluminio con junta aislante de neopreno, fijado mediante subestructura de piezas especiales, i/ medios auxiliares, replanteo, aplomado, recibido de cercos, colocación de canalizaciones, recibido de cajas, elementos de remate para ventilación de fachada, piezas especiales y limpieza. Colocada sobre subestructura ligera, compuesta por perfiles ligeros de aluminio soldados en taller, montada según especificaciones del fabricante, i/p.p. de solapes, tapajuntas, accesorios de fijación, remates laterales, encuentros de chapa de aluminio de 0,6 mm y 500 mm de desarrollo medio.
Panel y perfilería con marcado CE y DdP (Declaración de prestaciones) según Reglamento (UE) 305/2011.

| Código | Ud | Descripción | Rendimiento | Precio | Importe |
|---|---|---|---|---|---|
| O01OA030 | h | Oficial primera | 0.3 | 22 | 6.60 |
| O01OA070 | h | Peón ordinario | 0.3 | 19.71 | 5.91 |
| O01OA050 | h | Ayudante | 0.3 | 20.32 | 6.10 |
| P04BP090 | m2 | Panel composite aluminio 4 mm | 0.21 | 57.27 | 12.03 |
| P04BA010 | m2 | Perfilería de aluminio para subestructura | 0.21 | 5.05 | 1.06 |
| P05CA170 | m | Remate chapa aluminio desarrollo=500 mm e=0,60 mm | 0.08 | 7.34 | 0.59 |
| %PM0020 | % | Pequeño material | 0.2 % | 32.29 | 0.06 |
|  |  | Total |  |  | 32.35 |

| Medición | Uds. | Largo | Parcial |
|---|---|---|---|
| Planta de acceso. Dinteles sala | 12 | 7.2 | 86.40 |
| Total |  |  | 86.4 |

**14.03.02** m TC-2 DINTEL COMPOSITE a = 0,20 m (20/06/2022)
19.2 m × 32.35 (33.32 con costes indirectos) = 639.74
Dintel de remate tipo TC-2 según Memoria de carpinterías, formado por panel composite de aluminio con alma de resinas termoendurecidas de espesor 4 mm, desarrollo de 200 mm y largo a medida, con acabado en uno de sus lados termo lacado de color a escoger por Dirección de obra, especial para intemperie, cantos de aluminio con junta aislante de neopreno, fijado mediante subestructura de piezas especiales, i/ medios auxiliares, replanteo, aplomado, recibido de cercos, colocación de canalizaciones, recibido de cajas, elementos de remate para ventilación de fachada, piezas especiales y limpieza. Colocada sobre subestructura ligera, compuesta por perfiles ligeros de aluminio soldados en taller, montada según especificaciones del fabricante, i/p.p. de solapes, tapajuntas, accesorios de fijación, remates laterales, encuentros de chapa de aluminio de 0,6 mm y 500 mm de desarrollo medio.
Panel y perfilería con marcado CE y DdP (Declaración de prestaciones) según Reglamento (UE) 305/2011.

| Código | Ud | Descripción | Rendimiento | Precio | Importe |
|---|---|---|---|---|---|
| O01OA030 | h | Oficial primera | 0.3 | 22 | 6.60 |
| O01OA070 | h | Peón ordinario | 0.3 | 19.71 | 5.91 |
| O01OA050 | h | Ayudante | 0.3 | 20.32 | 6.10 |
| P04BP090 | m2 | Panel composite aluminio 4 mm | 0.21 | 57.27 | 12.03 |
| P04BA010 | m2 | Perfilería de aluminio para subestructura | 0.21 | 5.05 | 1.06 |
| P05CA170 | m | Remate chapa aluminio desarrollo=500 mm e=0,60 mm | 0.08 | 7.34 | 0.59 |
| %PM0020 | % | Pequeño material | 0.2 % | 32.29 | 0.06 |
|  |  | Total |  |  | 32.35 |

| Medición | Uds. | Largo | Parcial |
|---|---|---|---|
| Planta de acceso. Dinteles sala | 4 | 4.8 | 19.20 |
| Total |  |  | 19.2 |

**14.03.03** m TC-3 DINTEL COMPOSITE a = 0,20 m (20/06/2022)
13.3 m × 32.35 (33.32 con costes indirectos) = 443.16
Dintel de remate tipo TC-3 según Memoria de carpinterías, formado por panel composite de aluminio con alma de resinas termoendurecidas de espesor 4 mm, desarrollo de 200 mm y largo a medida, con acabado en uno de sus lados termo lacado de color a escoger por Dirección de obra, especial para intemperie, cantos de aluminio con junta aislante de neopreno, fijado mediante subestructura de piezas especiales, i/ medios auxiliares, replanteo, aplomado, recibido de cercos, colocación de canalizaciones, recibido de cajas, elementos de remate para ventilación de fachada, piezas especiales y limpieza. Colocada sobre subestructura ligera, compuesta por perfiles ligeros de aluminio soldados en taller, montada según especificaciones del fabricante, i/p.p. de solapes, tapajuntas, accesorios de fijación, remates laterales, encuentros de chapa de aluminio de 0,6 mm y 500 mm de desarrollo medio.
Panel y perfilería con marcado CE y DdP (Declaración de prestaciones) según Reglamento (UE) 305/2011.

| Código | Ud | Descripción | Rendimiento | Precio | Importe |
|---|---|---|---|---|---|
| O01OA030 | h | Oficial primera | 0.3 | 22 | 6.60 |
| O01OA070 | h | Peón ordinario | 0.3 | 19.71 | 5.91 |
| O01OA050 | h | Ayudante | 0.3 | 20.32 | 6.10 |
| P04BP090 | m2 | Panel composite aluminio 4 mm | 0.21 | 57.27 | 12.03 |
| P04BA010 | m2 | Perfilería de aluminio para subestructura | 0.21 | 5.05 | 1.06 |
| P05CA170 | m | Remate chapa aluminio desarrollo=500 mm e=0,60 mm | 0.08 | 7.34 | 0.59 |
| %PM0020 | % | Pequeño material | 0.2 % | 32.29 | 0.06 |
|  |  | Total |  |  | 32.35 |

| Medición | Uds. | Largo | Parcial |
|---|---|---|---|
| Planta de acceso. Dinteles fijos sala | 7 | 1.9 | 13.30 |
| Total |  |  | 13.3 |

**14.03.04** m TC-4 PERFIL REMATE PARA RECIBIR TIRA LED h = 0,25 m d = 25 cm (29/06/2022)
80 m × 32.59 (33.57 con costes indirectos) = 2685.60
Perfil de borde de jardín de chapa de acero galvanizado tipo TC-04 según Memoria de carpinterías, formado por chapa de acero galvanizado de 4 mm de espesor y desarrollo 250 mm, soldada formando fosa en su parte superior de 50x50 mm para albergar tira led, anclada a solera mediante tacos Hilti y tornillería galvanizada con resina epoxi. Todo el conjunto soldado en taller y galvanizado en caliente. Acero con marcado CE y DdP (Declaración de prestaciones) según Reglamento (UE) 305/2011. Totalmente terminada.

| Código | Ud | Descripción | Rendimiento | Precio | Importe |
|---|---|---|---|---|---|
| O01OB130 | h | Oficial 1ª cerrajero | 0.35 | 22 | 7.70 |
| O01OB140 | h | Ayudante cerrajero | 0.3 | 20.49 | 6.15 |
| P13TC170 | kg | Chapa galvanizada e=4 mm (material; 12/10/2022) | 8.96 | 2.02 | 18.10 |
| %PM0200 | % | Pequeño Material | 2 % | 31.95 | 0.64 |
|  |  | Total |  |  | 32.59 |

| Medición | Uds. | Largo | Parcial |
|---|---|---|---|
| Planta de acceso. Perfil remate TC-4 | 1 | 80 | 80.00 |
| Total |  |  | 80 |

**14.03.05** m TC-5 PERFIL REMATE PARA RECIBIR TIRA LED h = 0,10 m d = 20 cm (29/06/2022)
106.1 m × 28.9 (29.77 con costes indirectos) = 3158.60
Perfil de borde de jardín de chapa de acero galvanizado tipo TC-05 según Memoria de carpinterías, formado por chapa de acero galvanizado de 4 mm de espesor y desarrollo 200 mm, soldada formando fosa en su parte superior de 50x50 mm para albergar tira led, anclada a solera mediante tacos Hilti y tornillería galvanizada con resina epoxi. Todo el conjunto soldado en taller y galvanizado en caliente. Acero con marcado CE y DdP (Declaración de prestaciones) según Reglamento (UE) 305/2011. Totalmente terminada.

| Código | Ud | Descripción | Rendimiento | Precio | Importe |
|---|---|---|---|---|---|
| O01OB130 | h | Oficial 1ª cerrajero | 0.35 | 22 | 7.70 |
| O01OB140 | h | Ayudante cerrajero | 0.3 | 20.49 | 6.15 |
| P13TC170 | kg | Chapa galvanizada e=4 mm | 7.17 | 2.02 | 14.48 |
| %PM0200 | % | Pequeño Material | 2 % | 28.33 | 0.57 |
|  |  | Total |  |  | 28.9 |

| Medición | Uds. | Largo | Parcial |
|---|---|---|---|
| Planta de acceso. Perfil remate TC-5 | 1 | 106.1 | 106.10 |
| Total |  |  | 106.1 |

**14.03.06** m TC-6 PERFIL REMATE PARA RECIBIR TIRA LED h = 0,25 m d = 25 cm (29/06/2022)
148 m × 32.59 (33.57 con costes indirectos) = 4968.36
Perfil de borde de jardín de chapa de acero galvanizado tipo TC-06 según Memoria de carpinterías, formado por chapa de acero galvanizado de 4 mm de espesor y desarrollo 250 mm, soldada formando fosa en su parte superior de 50x50 mm para albergar tira led, anclada a solera mediante tacos Hilti y tornillería galvanizada con resina epoxi. Todo el conjunto soldado en taller y galvanizado en caliente. Acero con marcado CE y DdP (Declaración de prestaciones) según Reglamento (UE) 305/2011. Totalmente terminada.

| Código | Ud | Descripción | Rendimiento | Precio | Importe |
|---|---|---|---|---|---|
| O01OB130 | h | Oficial 1ª cerrajero | 0.35 | 22 | 7.70 |
| O01OB140 | h | Ayudante cerrajero | 0.3 | 20.49 | 6.15 |
| P13TC170 | kg | Chapa galvanizada e=4 mm | 8.96 | 2.02 | 18.10 |
| %PM0200 | % | Pequeño Material | 2 % | 31.95 | 0.64 |
|  |  | Total |  |  | 32.59 |

| Medición | Uds. | Largo | Parcial |
|---|---|---|---|
| Planta de acceso. Perfil remate TC-6 | 10 | 14.8 | 148.00 |
| Total |  |  | 148 |

**14.03.07** m2 CERRAMIENTO EXTERIOR TRÁMEX (15/07/2022)
31.28 m2 × 281.46 (289.9 con costes indirectos) = 9068.07
Entramado metálico formado por rejilla de pletina de acero galvanizado tipo tramex de 30x2 mm, formando cuadrícula de 30x30 mm y bastidor con uniones electrosoldadas, incluido soldadura y ajuste a otros elementos. Materiales con marcado CE y DdP (Declaración de prestaciones) según Reglamento (UE) 305/2011.

| Código | Ud | Descripción | Rendimiento | Precio | Importe |
|---|---|---|---|---|---|
| O01OB130 | h | Oficial 1ª cerrajero | 0.5 | 22 | 11.00 |
| O01OB140 | h | Ayudante cerrajero | 0.5 | 20.49 | 10.25 |
| P13DE020 | m2 | Enrejado tramex galvanizado 30x30/30x2 mm (material; 15/07/2022) | 1 | 240.89 | 240.89 |
| P13TA030 | m | Angular acero 30x30x3 mm (material; 15/07/2022) | 4 | 2.83 | 11.32 |
| P13DE190 | u | Anclaje unión rejilla galvanizada (material; 15/07/2022) | 8 | 1 | 8.00 |
|  |  | Total |  |  | 281.46 |

| Medición | Uds. | Largo | Ancho | Alto | Parcial |
|---|---|---|---|---|---|
| Tramex tipo TC-7 | 1 | 0.95 |  | 2.1 | 2.00 |
| Tramex tipo RVAL-07 | 1 | 6.8 | 1.48 |  | 10.06 |
| Tramex tipo RVAL-08 | 1 | 6.8 | 1.43 |  | 9.72 |
| Tramex tipo RVAL-13 | 12 | 0.8 | 0.8 |  | 7.68 |
| Tramex tipo RVAL-14 | 1 | 1.3 | 0.4 |  | 0.52 |
| Tramex tipo RVAL-15 | 5 | 0.65 | 0.4 |  | 1.30 |
| Total |  |  |  |  | 31.28 |

**14.03.08** u TC-9 CHIMENEA DE VENTILACIÓN ALUMINIO DN800 mm h = 1,00 m (15/07/2022)
4 u × 255.8 (263.47 con costes indirectos) = 1053.88
Chimenea circular de chapa de acero tipo TC-9 según Memoria de carpinterías, de diámetro nominal 800 mm y altura aproximada 1.000 m, ejecutado mediante chapas de acero galvanizado 4 mm de espesor conformada formando cilindro, soldada en su generatriz en toda su longitud, repasada dicha soldadura hasta quedar plana, anclada al paramento mediante varillas del mismo material y anclajes químicos, lacado el conjunto al horno en RAL a elegir por la Dirección de obra. Totalmente terminado.

| Código | Ud | Descripción | Rendimiento | Precio | Importe |
|---|---|---|---|---|---|
| O01OB130 | h | Oficial 1ª cerrajero | 0.88 | 22 | 19.36 |
| O01OB140 | h | Ayudante cerrajero | 0.75 | 20.49 | 15.37 |
| P13TC170 | kg | Chapa galvanizada e=4 mm | 78.5 | 2.02 | 158.57 |
| PN.M2ACEROLAC | m2 | Incremento acero galvanizado por lacado al horno (material; 15/10/2022) | 2.5 | 25 | 62.50 |
|  |  | Total |  |  | 255.8 |

| Medición | Uds. | Parcial |
|---|---|---|
| Planta cubierta. Ventilación | 4 | 4.00 |
| Total |  | 4 |

**14.03.09** u TC-10 PERFIL REMATE CANTO FORJADO COMPOSITE d= 35 cm (20/06/2022)
81 u × 41.53 (42.78 con costes indirectos) = 3465.18
Perfil de de remate de canto de forjado tipo TC-10 según Memoria de carpinterías, formado por panel composite de aluminio con alma de resinas termoendurecidas de espesor 4 mm, desarrollo de 350 mm y largo a medida, formando goterón mediante pliegue, con acabado en uno de sus lados termo lacado de color a escoger por Dirección de obra, especial para intemperie, cantos de aluminio con junta aislante de neopreno, fijado mediante subestructura de piezas especiales, i/ medios auxiliares, replanteo, aplomado, recibido de cercos, colocación de canalizaciones, recibido de cajas, elementos de remate para ventilación de fachada, piezas especiales y limpieza. Colocada sobre subestructura ligera, compuesta por perfiles ligeros de aluminio soldados en taller, montada según especificaciones del fabricante, i/p.p. de solapes, tapajuntas, accesorios de fijación, remates laterales, encuentros de chapa de aluminio de 0,6 mm y 500 mm de desarrollo medio.
Panel y perfilería con marcado CE y DdP (Declaración de prestaciones) según Reglamento (UE) 305/2011.

| Código | Ud | Descripción | Rendimiento | Precio | Importe |
|---|---|---|---|---|---|
| O01OA030 | h | Oficial primera | 0.3 | 22 | 6.60 |
| O01OA070 | h | Peón ordinario | 0.3 | 19.71 | 5.91 |
| O01OA050 | h | Ayudante | 0.3 | 20.32 | 6.10 |
| P04BP090 | m2 | Panel composite aluminio 4 mm | 0.35 | 57.27 | 20.04 |
| P04BA010 | m2 | Perfilería de aluminio para subestructura | 0.35 | 5.05 | 1.77 |
| P05CA170 | m | Remate chapa aluminio desarrollo=500 mm e=0,60 mm | 0.14 | 7.34 | 1.03 |
| %PM0020 | % | Pequeño material | 0.2 % | 41.45 | 0.08 |
|  |  | Total |  |  | 41.53 |

| Medición | Uds. | Largo | Parcial |
|---|---|---|---|
| Planta cubierta. Patios | 10 | 8.1 | 81.00 |
| Total |  |  | 81 |

**14.03.10** m BC-1 BARANDILLA INT. ACERO LACADO e = 4 mm CON PASAMANOS (12/07/2022)
189 m × 399.21 (411.19 con costes indirectos) = 77714.91
Barandilla maciza de acero lacado tipo BC-1 según memoria de carpinterías, formada por pletina de acero de 4 mm de espesor cortada en su parte inferior siguiendo la geometría de la escalera y formando pasamanos de 50x50 mm en su parte superior mediante uniones soldadas repasadas (desarrollo aproximado 140 cm), estando el conjunto lacada al horno en color a determinar por la Dirección de obra. Incluyendo pretaladros y sustentación a losa de escalera mediante taco químico tipo Hilti y tornillo de acero con cabeza avellanada tipo Allen. Totalmente terminada y montada en en obra. Conforme al CTE DB-SUA-1 y al DB-SE-AE Apartado 3.2 y ejecutado según NTE-FDB con materiales con marcado CE y DdP (Declaración de prestaciones) según Reglamento (UE) 305/2011.

| Código | Ud | Descripción | Rendimiento | Precio | Importe |
|---|---|---|---|---|---|
| O01OB130 | h | Oficial 1ª cerrajero | 0.35 | 22 | 7.70 |
| O01OB140 | h | Ayudante cerrajero | 0.35 | 20.49 | 7.17 |
| P13BC010 | m | Barandilla colgada acero lacado 1,00x1,10 m (material; 12/10/2022) | 1.27 | 301.06 | 382.35 |
| %PM0050 | % | Pequeño Material | 0.5 % | 397.22 | 1.99 |
|  |  | Total |  |  | 399.21 |

| Medición | Uds. | Largo | Parcial |
|---|---|---|---|
| NCV01 s/ Memoria carpinterías | 1 | 34.5 | 34.50 |
| NCV02 s/ Memoria carpinterías | 1 | 34.5 | 34.50 |
| NCV03 s/ Memoria carpinterías | 1 | 21.7 | 21.70 |
| NCV04 s/ Memoria carpinterías | 1 | 30 | 30.00 |
| NCV05 s/ Memoria carpinterías | 1 | 30.8 | 30.80 |
| NCV06 s/ Memoria carpinterías | 1 | 37.5 | 37.50 |
| Total |  |  | 189 |

**14.03.11** m BC-2 BARANDILLA INT. ACERO LACADO e = 4 mm CON PASAMANOS (12/07/2022)
3.7 m × 317.51 (327.04 con costes indirectos) = 1210.05
Barandilla maciza de acero lacado tipo BC-2 según memoria de carpinterías, formada por pletina de acero de 4 mm de espesor cortada en su parte inferior siguiendo la geometría de la escalera y formando pasamanos de 50x50 mm en su parte superior mediante uniones soldadas repasadas (desarrollo aproximado 110 cm), estando el conjunto lacada al horno en color a determinar por la Dirección de obra. Incluyendo pretaladros y sustentación a losa de escalera mediante taco químico tipo Hilti y tornillo de acero con cabeza avellanada tipo Allen. Totalmente terminada y montada en en obra. Conforme al CTE DB-SUA-1 y al DB-SE-AE Apartado 3.2 y ejecutado según NTE-FDB con materiales con marcado CE y DdP (Declaración de prestaciones) según Reglamento (UE) 305/2011.

| Código | Ud | Descripción | Rendimiento | Precio | Importe |
|---|---|---|---|---|---|
| O01OB130 | h | Oficial 1ª cerrajero | 0.35 | 22 | 7.70 |
| O01OB140 | h | Ayudante cerrajero | 0.35 | 20.49 | 7.17 |
| P13BC010 | m | Barandilla colgada acero lacado 1,00x1,10 m | 1 | 301.06 | 301.06 |
| %PM0050 | % | Pequeño Material | 0.5 % | 315.93 | 1.58 |
|  |  | Total |  |  | 317.51 |

| Medición | Uds. | Largo | Parcial |
|---|---|---|---|
| NCV05 s/ Memoria carpinterías | 1 | 3.7 | 3.70 |
| Total |  |  | 3.7 |

**14.03.12** u BC-3 BARANDILLA INT. ACERO LACADO e = 4 mm CON PASAMANOS TERRAZA (15/10/2022)
1 u × 4500 (4635 con costes indirectos) = 4635.00
Barandilla maciza de acero lacado tipo BC-3 según memoria de carpinterías, formada por pletina de acero de 4 mm de espesor formando pasamanos de 50x50 mm en su parte superior mediante uniones soldadas repasadas, estando el conjunto lacada al horno en color a determinar por la Dirección de obra. Incluyendo pretaladros y sustentación a losa de escalera mediante taco químico tipo Hilti y tornillo de acero con cabeza avellanada tipo Allen. Totalmente terminada y montada en en obra. Conforme al CTE DB-SUA-1 y al DB-SE-AE Apartado 3.2 y ejecutado según NTE-FDB con materiales con marcado CE y DdP (Declaración de prestaciones) según Reglamento (UE) 305/2011.

| Medición | Uds. | Parcial |
|---|---|---|
| Planta cubierta. Escalera terraza | 1 | 1.00 |
| Total |  | 1 |

**14.03.13** m BC-4 BARANDILLA BASTIDOR ACERO FORRADO COMPOSITE h = 80 cm (12/07/2022)
12.4 m × 215.94 (222.42 con costes indirectos) = 2758.01
Barandilla de composite forrando bastidor de acero tipo BC-4 según memoria de carpinterías, de altura 80 cm, formada por: bastidor realizado con perfiles tubulares de acero 40.40.3 unidos a solera mediante placas de anclaje, tacos químicos tipo Hilti y tornillo de acero con cabeza avellanada Allen, con panel composite de aluminio con alma de resinas termoendurecidas de espesor 4 mm, desarrollo de 350 mm y largo a medida, con acabado en uno de sus lados termo lacado de color a escoger por Dirección de obra, especial para intemperie, cantos de aluminio con junta aislante de neopreno, fijado mediante adhesivo por ambas caras, i/ medios auxiliares, replanteo, aplomado, piezas especiales y limpieza. Colocada sobre subestructura ligera, compuesta por perfiles ligeros de aluminio soldados en taller, montada según especificaciones del fabricante, i/p.p. de solapes, tapajuntas, accesorios de fijación, remates laterales, encuentros de chapa de aluminio de 0,6 mm y 500 mm de desarrollo medio.. Totalmente terminada y montada en en obra. Conforme al CTE DB-SUA-1 y al DB-SE-AE Apartado 3.2 y ejecutado según NTE-FDB con materiales con marcado CE y DdP (Declaración de prestaciones) según Reglamento (UE) 305/2011.

| Código | Ud | Descripción | Rendimiento | Precio | Importe |
|---|---|---|---|---|---|
| O01OB130 | h | Oficial 1ª cerrajero | 0.35 | 22 | 7.70 |
| O01OB140 | h | Ayudante cerrajero | 0.35 | 20.49 | 7.17 |
| M.BARCOMPO | m | Barandilla bastidor acero forrado composite 2 caras 1,00x0,80 m (mano de obra; 12/10/2022) | 1 | 200 | 200.00 |
| %PM0050 | % | Pequeño Material | 0.5 % | 214.87 | 1.07 |
|  |  | Total |  |  | 215.94 |

| Medición | Uds. | Largo | Parcial |
|---|---|---|---|
| Planta sótano | 3 | 2 | 6.00 |
|  | 2 | 1.2 | 2.40 |
| Planta baja | 1 | 2 | 2.00 |
|  | 2 | 1 | 2.00 |
| Total |  |  | 12.4 |

**14.03.14** u BC-5 BARANDILLA INT. ACERO LACADO e = 4 mm CON PASAMANOS GARAJE (12/10/2022)
1 u × 2400 (2472 con costes indirectos) = 2472.00
Barandilla maciza de acero lacado tipo BC-5 según memoria de carpinterías, formada por pletina de acero de 4 mm de espesor formando pasamanos de 50x50 mm en su parte superior mediante uniones soldadas repasadas, estando el conjunto lacada al horno en color a determinar por la Dirección de obra. Incluyendo pretaladros y sustentación a losa de escalera mediante taco químico tipo Hilti y tornillo de acero con cabeza avellanada tipo Allen. Totalmente terminada y montada en en obra. Conforme al CTE DB-SUA-1 y al DB-SE-AE Apartado 3.2 y ejecutado según NTE-FDB con materiales con marcado CE y DdP (Declaración de prestaciones) según Reglamento (UE) 305/2011.

| Medición | Uds. | Parcial |
|---|---|---|
| Planta cubierta. Protección peatones garaje | 1 | 1.00 |
| Total |  | 1 |

**14.03.15** m BC-6 BARANDILLA TUBO ACERO CON GRAPAS PASARELAS PEINE (15/07/2022)
42.24 m × 125.76 (129.53 con costes indirectos) = 5471.35
Barandilla formada por tubos y rótulas de acero, BC-6 según memoria de carpinterías, de altura 90 cm, formada por: montantes de tubos huecos de acero laminado en frío de sección circular DIN2440 de diámetro 48 mm galvanizados de 125 cm de altura sujetos a pasarelas mediante pinzas de acero tipo rótula, separados 3,50 m, y barandilla de tubo hueco de acero laminado en frío de sección circular DIN2440 de diámetro 48 mm galvanizado de 125 cm de altura sujeta a los montantes anteriormente descritos mediante piezas de acero tipo rótula; elaborada en taller, incluso montaje en obra. Conforme al CTE DB-SUA-1 y al DB-SE-AE Apartado 3.2 y ejecutado según NTE-FDB con materiales con marcado CE y DdP (Declaración de prestaciones) según Reglamento (UE) 305/2011.

| Código | Ud | Descripción | Rendimiento | Precio | Importe |
|---|---|---|---|---|---|
| O01OB130 | h | Oficial 1ª cerrajero | 0.35 | 22 | 7.70 |
| O01OB140 | h | Ayudante cerrajero | 0.35 | 20.49 | 7.17 |
| P13BA210 | m | Barandilla tubo circular acero (material; 12/10/2022) | 1 | 110.89 | 110.89 |
|  |  | Total |  |  | 125.76 |

| Medición | Uds. | Largo | Parcial |
|---|---|---|---|
| Planta técnica. Pasarelas | 12 | 3.52 | 42.24 |
| Total |  |  | 42.24 |

**14.03.16** m BC-5 PASAMANOS EXT. ACERO LACADO e = 4 mm d= 20 cm (15/07/2022)
7.1 m × 57.75 (59.48 con costes indirectos) = 422.31
Pasamanos macizo de acero lacado tipo BC-5 según memoria de carpinterías, formada por pletina de acero de 4 mm de espesor formando pasamanos de 50x50 mm mediante uniones soldadas repasadas, estando el conjunto lacada al horno en color a determinar por la Dirección de obra. Incluyendo pretaladros y sustentación a losa de escalera mediante taco químico tipo Hilti y tornillo de acero con cabeza avellanada y llave Allen. Totalmente terminada y montada en en obra. Conforme al CTE DB-SUA-1 y al DB-SE-AE Apartado 3.2 y ejecutado según NTE-FDB con materiales con marcado CE y DdP (Declaración de prestaciones) según Reglamento (UE) 305/2011.

| Código | Ud | Descripción | Rendimiento | Precio | Importe |
|---|---|---|---|---|---|
| O01OB130 | h | Oficial 1ª cerrajero | 0.3 | 22 | 6.60 |
| O01OB140 | h | Ayudante cerrajero | 0.3 | 20.49 | 6.15 |
| PN.MPASAMANOS | m | Pasamanos chapa acero galvanizado e = 4 mm (material; 12/10/2022) | 1 | 20 | 20.00 |
| PN.M2ACEROLAC | m2 | Incremento acero galvanizado por lacado al horno | 1 | 25 | 25.00 |
|  |  | Total |  |  | 57.75 |

| Medición | Uds. | Largo | Parcial |
|---|---|---|---|
| Entreplanta cubierta | 1 | 7.1 | 7.10 |
| Total |  |  | 7.1 |

**14.03.17** u CC-1 CARTELERÍA RÓTULO CHAPA ACERO "PALACIO DE CONGRESOS..." (12/10/2022)
1 u × 6500 (6695 con costes indirectos) = 6695.00
Rótulo ejecutado en chapa de acero tipo CC-1 según Memoria de carpinterías, con el texto "Palacio de congresos Santa Eulalia del Río" de dimensiones aproximadas 620x310 cm, ejecutado mediante chapas de acero galvanizado de sección 200x10 mm plegadas siguiendo la tipografía indicada según planos, anclada al paramento mediante varillas del mismo material y anclajes químicos, lacado el conjunto al horno en RAL a elegir por la Dirección de obra. Totalmente terminado.

| Medición | Uds. | Parcial |
|---|---|---|
| Rótulo edificio | 1 | 1.00 |
| Total |  | 1 |

**14.03.18** m2 CELOSÍA VENTILACIÓN LAMAS ACERO LACADO SOBRE BASTIDOR ACERO (15/07/2022)
191.58 m2 × 78.5 (80.86 con costes indirectos) = 15491.16
Suministro y colocación de celosía de ventilación, formada por marco perimetral a base de tubo de acero galvanizado 50.50 y rigidizadores, sustentando lamas de chapa de acero de 3,0 mm de espesor. Lacado el conjunto al horno en color a determinar por la Dirección de obra.
Elaborada en taller, recibida con ajuste y fijación en obra con patillas metálicas (incluido en el presente precio).
Unidad completamente colocada según planos de Memoria de carpinterías, planos de detalle, pliego de condiciones y memoria técnica.

| Código | Ud | Descripción | Rendimiento | Precio | Importe |
|---|---|---|---|---|---|
| O01OB130 | h | Oficial 1ª cerrajero | 0.2 | 22 | 4.40 |
| O01OB140 | h | Ayudante cerrajero | 0.2 | 20.49 | 4.10 |
| PN.M2REJILLA | m2 | Rejilla de ventilación acero lacado c/ bastidor | 1 | 70 | 70.00 |
|  |  | Total |  |  | 78.5 |

| Medición | Uds. | Largo | Alto | Parcial |
|---|---|---|---|---|
| Celosía tipo RVAL-01 | 1 | 10.22 | 2.55 | 26.06 |
| Celosía tipo RVAL-02 | 1 | 6 | 2.55 | 15.30 |
| Celosía tipo RVAL-03 | 2 | 2.89 | 2.55 | 14.74 |
| Celosía tipo RVAL-04 | 1 | 2.7 | 2.7 | 7.29 |
| Celosía tipo RVAL-09 | 2 | 1.11 | 2.55 | 5.66 |
| Celosía tipo RVAL-10 | 1 | 17.65 | 0.51 | 9.00 |
| Celosía tipo RVAL-11 | 10 | 3.95 | 2.6 | 102.70 |
| Celosía tipo RVAL-12 | 3 | 1.9 | 1.9 | 10.83 |
| Total |  |  |  | 191.58 |

**14.03.19** m MC-1 ESCALERA DE MANO FIJA ACERO a = 52 cm h = 215 cm (12/10/2022)
12.9 m × 77.69 (80.02 con costes indirectos) = 1032.26
Escalera vertical de acero de 50 cm de anchura, formada por montantes, separadores y peldaños en tubo de acero 40x40x2 mm, garras de fijación con pletinas de 40x6 mm, incluso recibido. Medida la unidad terminada. Conforme al R.D. 486/1997 sobre lugares de trabajo y siguiendo la nota técnica de prevención NTP-408 Escalas fijas de trabajo. Materiales con marcado CE y DdP (Declaración de prestaciones) según Reglamento (UE) 305/2011.

| Código | Ud | Descripción | Rendimiento | Precio | Importe |
|---|---|---|---|---|---|
| O01OA090 | h | Cuadrilla A | 0.35 | 52.18 | 18.26 |
| P13EV040 | m | Escalera metálica ancho 50 cm (material; 12/10/2022) | 1 | 59.43 | 59.43 |
|  |  | Total |  |  | 77.69 |

| Medición | Uds. | Largo | Parcial |
|---|---|---|---|
| Escalera MC-1 s/ Memoria carpinteráis | 6 | 2.15 | 12.90 |
| Total |  |  | 12.9 |

**14.03.20** u MC-2 BOLARDO ACERO PERFIL L60.60 h = 115 cm (30/09/2022)
4 u × 102.9 (105.99 con costes indirectos) = 423.96
Suministro y colocación de bolardo formado por perfil de acero L60.60 de 110 cm de altura, realizado en acero inox lijado mate, sobre placa de anclaje 150x150x10 mm anclada a solado mediante taco químico tipo Hilti y tornillo de acero con cabeza avellanada tipo Allen, incluido remates de pavimento y limpieza, totalmente terminado.

| Código | Ud | Descripción | Rendimiento | Precio | Importe |
|---|---|---|---|---|---|
| O01OA090 | h | Cuadrilla A | 1.1 | 52.18 | 57.40 |
| P29RBF070 | u | Bolardo fundición fuste fino 1,07 m (material; 12/10/2022) | 1 | 36.92 | 36.92 |
| P01DW090 | u | Pequeño material | 6 | 1.43 | 8.58 |
|  |  | Total |  |  | 102.9 |

| Medición | Uds. | Parcial |
|---|---|---|
| Bolardo MC-2 s/ Memoria carpinteráis | 4 | 4.00 |
| Total |  | 4 |

**14.03.21** kg BsC-1 BASTIDOR ACERO GALVANIZADO TUBULAR PRACTICABLE (20/06/2022)
1168.12 kg × 4.97 (5.12 con costes indirectos) = 5980.77
Acero S275, en perfiles conformados de tubo rectangular, en cerchas, con uniones soldadas; i/p.p. de despuntes, soldadura, piezas especiales y dos manos de minio de plomo, montado, según UNE-EN 1090-2:2019, NTE-EAS, NTE-EAV, NTE-EAF, CTE DB-SE-A y Código Estructural. Acero con marcado CE y DdP (Declaración de prestaciones) según Reglamento (UE) 305/2011.

| Código | Ud | Descripción | Rendimiento | Precio | Importe |
|---|---|---|---|---|---|
| O01OB130 | h | Oficial 1ª cerrajero | 0.03 | 22 | 0.66 |
| O01OB140 | h | Ayudante cerrajero | 0.03 | 20.49 | 0.61 |
| P03ALT130 | kg | Tubo rectangular 80x60x3 mm (material; 12/10/2022) | 1.05 | 2.86 | 3.00 |
| P25OU080 | l | Minio electrolítico | 0.01 | 8 | 0.08 |
| A08TA010 | h | GRÚA TORRE 30 m FLECHA 750 kg | 0.005 | 20.06 | 0.10 |
| P01DW090 | u | Pequeño material | 0.367 | 1.43 | 0.52 |
|  |  | Total |  |  | 4.97 |

| Medición | Uds. | Largo | Alto | Parcial |
|---|---|---|---|---|
| BsC-1 | 12 | 9.63 | 6.86 | 792.74 |
|  | 36 | 1.52 | 6.86 | 375.38 |
| Total |  |  |  | 1168.12 |

**14.03.22** kg BsC-2-4 BASTIDOR ACERO GALVANIZADO TUBULAR (20/06/2022)
2488.8 kg × 4.97 (5.12 con costes indirectos) = 12742.66
Acero S275, en perfiles conformados de tubo rectangular, en cerchas, con uniones soldadas; i/p.p. de despuntes, soldadura, piezas especiales y dos manos de minio de plomo, montado, según UNE-EN 1090-2:2019, NTE-EAS, NTE-EAV, NTE-EAF, CTE DB-SE-A y Código Estructural. Acero con marcado CE y DdP (Declaración de prestaciones) según Reglamento (UE) 305/2011.

| Código | Ud | Descripción | Rendimiento | Precio | Importe |
|---|---|---|---|---|---|
| O01OB130 | h | Oficial 1ª cerrajero | 0.03 | 22 | 0.66 |
| O01OB140 | h | Ayudante cerrajero | 0.03 | 20.49 | 0.61 |
| P03ALT130 | kg | Tubo rectangular 80x60x3 mm | 1.05 | 2.86 | 3.00 |
| P25OU080 | l | Minio electrolítico | 0.01 | 8 | 0.08 |
| A08TA010 | h | GRÚA TORRE 30 m FLECHA 750 kg | 0.005 | 20.06 | 0.10 |
| P01DW090 | u | Pequeño material | 0.367 | 1.43 | 0.52 |
|  |  | Total |  |  | 4.97 |

| Medición | Uds. | Largo | Alto | Parcial |
|---|---|---|---|---|
| BsC-2 | 2 | 23.68 | 6.86 | 324.89 |
|  | 22 | 1.58 | 6.86 | 238.45 |
| BsC-3 | 4 | 24.34 | 6.86 | 667.89 |
|  | 44 | 1.91 | 6.86 | 576.51 |
| BsC-4 | 2 | 25 | 6.86 | 343.00 |
|  | 22 | 2.24 | 6.86 | 338.06 |
| Total |  |  |  | 2488.8 |

**14.03.23** m BC-6 PASAMANOS EXTERIOR DE ACERO INOXIDABLE / LACADO (12/12/2022)
20.5 m × 90 (92.7 con costes indirectos) = 1900.35
Pasamanos exterior de acero inoxidable / lacado según planos de Memoria de carpinterías.

| Medición | Uds. | Largo | Parcial |
|---|---|---|---|
| Planta de cubierta: |  |  |  |
| Escalera | 1 | 6.4 | 6.40 |
| Rampa | 1 | 14.1 | 14.10 |
| Total |  |  | 20.5 |

**14.03.24** m BC-8 PASAMANOS INTERIOR DE ACERO INOXIDABLE / MADERA (12/12/2022)
29.85 m × 70 (72.1 con costes indirectos) = 2152.19
Pasamanos interior de acero inoxidable / madera según planos de Memoria de carpinterías.

| Medición | Uds. | Largo | Parcial |
|---|---|---|---|
| Planta baja: |  |  |  |
|  | 1 | 1.65 | 1.65 |
|  | 1 | 13.4 | 13.40 |
|  | 2 | 6 | 12.00 |
|  | 1 | 2.8 | 2.80 |
| Total |  |  | 29.85 |

**14.04** m2 ENTRAMADO METÁLICO TIPO TRAMEX 30x30/30x2 ACERO GALVANIZADO (15/07/2022)
574.98 m2 × 281.46 (289.9 con costes indirectos) = 166686.70
Entramado metálico formado por rejilla de pletina de acero galvanizado tipo tramex de 30x2 mm, formando cuadrícula de 30x30 mm y bastidor con uniones electrosoldadas, incluido soldadura y ajuste a otros elementos. Materiales con marcado CE y DdP (Declaración de prestaciones) según Reglamento (UE) 305/2011.

| Código | Ud | Descripción | Rendimiento | Precio | Importe |
|---|---|---|---|---|---|
| O01OB130 | h | Oficial 1ª cerrajero | 0.5 | 22 | 11.00 |
| O01OB140 | h | Ayudante cerrajero | 0.5 | 20.49 | 10.25 |
| P13DE020 | m2 | Enrejado tramex galvanizado 30x30/30x2 mm | 1 | 240.89 | 240.89 |
| P13TA030 | m | Angular acero 30x30x3 mm | 4 | 2.83 | 11.32 |
| P13DE190 | u | Anclaje unión rejilla galvanizada | 8 | 1 | 8.00 |
|  |  | Total |  |  | 281.46 |

| Medición | Uds. | Largo | Parcial |
|---|---|---|---|
| Entreplanta cubierta: |  |  |  |
| Ejes 03-04 | 2 | 20.73 | 41.46 |
| umbrales | 2 | 0.26 | 0.52 |
| Ejes 04-05 | 2 | 17.59 | 35.18 |
| Ejes 05-06 | 2 | 14.87 | 29.74 |
| umbrales | 2 | 0.24 | 0.48 |
| Ejes 06-07 | 2 | 18.12 | 36.24 |
| Ejes 07-08 | 2 | 14.87 | 29.74 |
| umbrales | 2 | 0.24 | 0.48 |
| Ejes 08-09 | 2 | 18.12 | 36.24 |
| Ejes 09-10 | 2 | 14.87 | 29.74 |
| umbrales | 2 | 0.24 | 0.48 |
| Ejes 10-11 | 2 | 18.12 | 36.24 |
| Ejes 11-12 | 2 | 14.87 | 29.74 |
| umbrales | 2 | 0.24 | 0.48 |
| Ejes 12-13 | 2 | 18.12 | 36.24 |
| Ejes 13-14 | 2 | 14.87 | 29.74 |
| umbrales | 2 | 0.24 | 0.48 |
| Ejes 14-15 | 2 | 18.12 | 36.24 |
| Ejes 15-16 | 2 | 26.61 | 53.22 |
| umbrales | 2 | 0.33 | 0.66 |
| Ejes 16-17 | 2 | 55.82 | 111.64 |
| Total |  |  | 574.98 |

## 15 VIDRIERÍA (15/07/2022)
Importe: 30990.99

**15.01** m2 MAMPARA CLESTRA MODELO BAYA (15/07/2022)
43.52 m2 × 232.71 (239.69 con costes indirectos) = 10431.31
Suministro y colocación de mampara de vidrio, Clestra modelo Baya, según memoria de carpintería, compuesta por:
Mampara totalmente acristalada tipo Baya (91) de Clestra o equivalente aprobado por la Dirección de obra.
Carpintería fija con partes practicables, con marco y junquillo de aluminio anodizado lijado inox. recto; con perfilería reducida de 28 mm y espesor total de la mampara de 25 mm, el vidrio se mantiene nivelado dentro de la perfilería del suelo. Esta perfilería está prevista de un perfil fijo y soporte clipable autobloqueante.
Vidrio laminar transparente tipo Stadip 6+6 mm de Saint Gobain o equivalente aprobado por la Dirección de obra con butiral Silent, con cantos pulidos, para unión entre vidrios mediante cinta 3M para pegado a testa y/o con cantos ranurados para junta especial transparente de material EPDM. Incluso banda de vidrio mateado al ácido según planos.
Incluso montaje de los herrajes correspondientes según Memoria de carpinterías (sin incluir el suministro de los mismos, medidos en unidad a parte).
Incluso parte proporcional de accesorios, piezas especiales de montaje, limpieza, medios auxiliares, andamiaje, costes indirectos, remates, encuentros, sellados, repasos y en general todos aquellos y elementos necesarios para su correcta ejecución.
De acuerdo con memoria técnica, pliego de condiciones, planos, especificaciones de proyecto, especificaciones del fabricante y normativa de obligado cumplimiento. Unidad totalmente terminada.

| Código | Ud | Descripción | Rendimiento | Precio | Importe |
|---|---|---|---|---|---|
| O01OB130 | h | Oficial 1ª cerrajero | 0.153 | 22 | 3.37 |
| O01OB140 | h | Ayudante cerrajero | 0.076 | 20.49 | 1.56 |
| PN.CLESTRA | m2 | Mampara Clestra mod. Baya i/ p.p. puertas (material; 03/10/2022) | 1 | 105 | 105.00 |
| O01OB250 | h | Oficial 1ª vidriería | 1.3 | 22 | 28.60 |
| P14DAA040 | m2 | Vidrio de seguridad Stadip Protect Silence 88.2 41 dB* (material; 03/10/2022) | 1.006 | 73.85 | 74.29 |
| P14KW060 | m | Sellado con silicona neutra (material; 03/10/2022) | 7 | 1.09 | 7.63 |
| PN.P14KW200 | m2 | Incremento por tratamiento cristal al ácido | 0.45 | 24.07 | 10.83 |
| P01DW090 | u | Pequeño material | 1 | 1.43 | 1.43 |
|  |  | Total |  |  | 232.71 |

| Medición | Uds. | Largo | Alto | Parcial |
|---|---|---|---|---|
| Planta baja: |  |  |  |  |
| Vestíbulo de recepción. VV-14 | 1 | 9.26 |  | 9.26 |
| Despachos. VV-7 | 3 | 1.79 | 2.7 | 14.50 |
| Despachos. VV-8 | 1 | 1.21 | 2.7 | 3.27 |
| Despachos. Puertas PV-11 | 4 | 0.96 | 2.7 | 10.37 |
| Divisiones despachos. VV-9 | 3 | 2.72 | 0.75 | 6.12 |
| Total |  |  |  | 43.52 |

**15.02** m2 ESPEJO SOBRE DM PARA INSTALAR LED (15/10/2022)
97.37 m2 × 205 (211.15 con costes indirectos) = 20559.68
Espejo incoloro monolítico de 6 mm de espesor SAINT GOBAIN o equivalente sobre bastidor de tablero DM hidrofugado, formado por:
Bastidor de panel MDF para recibir espejo en baño, para adosar a paramento vertical, formado por: marco estructural a base de travesaños de madera de pino de sección 25x75 mm, unido mediante adhesivo y tornillería de acero galvanizado a panel MDF hidrofugado de 10 mm de espesor, con cantos matados, lacado en blanco
en sus cantos vistos y traseta vista, perfectamente terminado para recibir espejo y tira led (no incluida en el presente precio).
Vidrio monolitico SGG PLANICLEAR de 6 mm de espesor, con capa SGG MIRASTAR en cara 1 de vidrio, con sus bordes con canto pulido industrial (cpi). Con especificaciones:
- Coeficiente de transmisión térmica Ug=5,7 W/m²K
- Transmisión luminosa TL=03%
- Reflexión luminosa exterior RLext/RLint=60/55%
- Transmisión de ultravioleta Tuv=0%
- Transmisión solar directa TE=06%
- Reflexión solar directa REe/REi=58/49%
- Absorción solar directa: Vidrio exterior AE1 =36%
- Factor Solar g=0,14
- Nivel de seguridad de uso: NPD. Según norma UNE EN 12600.
- Nivel de seguridad anti-agresión: NPD. Según norma UNE EN 356.
Sistema de fijación mediante canal dispuesto en travesaño superior y guía fijada mediante tornillería a paramento vertical.
Totalmente recibido, terminado y montado. Incluso cortes del vidrio, señalización de las hojas, limpieza
y preparación del soporte, y limpieza final.

| Medición | Uds. | Largo | Alto | Parcial |
|---|---|---|---|---|
| Planta baja: |  |  |  |  |
| Vestuarios accesibles | 2 | 1 | 0.9 | 1.80 |
| Vestuarios | 2 | 2.7 | 0.9 | 4.86 |
| Camerinos | 2 | 1.83 | 0.9 | 3.29 |
|  | 1 | 17.99 | 1.3 | 23.39 |
|  | 1 | 16.88 | 1.3 | 21.94 |
| Camerinos figuras | 2 | 1.68 | 0.9 | 3.02 |
|  | 1 | 1.46 | 1.1 | 1.61 |
|  | 3 | 2.37 | 1.3 | 9.24 |
| Aseos oficina | 1 | 1.4 | 0.9 | 1.26 |
| Aseo accesible | 1 | 1 | 0.9 | 0.90 |
| Aseos | 2 | 2.18 | 0.9 | 3.92 |
| Subtotal: Subtotal parcial |  |  |  | 75.23 |
| ___ |  |  |  |  |
| Planta acceso: |  |  |  |  |
| Aseos F1 | 1 | 10.77 | 1 | 10.77 |
| Aseo accesible F1 | 1 | 1 | 0.9 | 0.90 |
| Aseos chillout | 1 | 10.52 | 0.9 | 9.47 |
| Aseo accesible F1 | 1 | 1 | 1 | 1.00 |
| Subtotal: Subtotal parcial |  |  |  | 22.14 |
| Total |  |  |  | 97.37 |

## 16 INSTALACIÓN DE ELECTRICIDAD (20/06/2022)
Importe: 1517906.52

### 1601 MEDIA TENSION (03/10/2022)
Importe: 73860.91

#### 100101 CENTRO DE SECCIONAMIENTO (03/10/2022)
Importe: 24355.44

**EXEL01** ud Conexionado al punto de entronque establecido por la compañía su (03/10/2022)
1 ud × 5154.25 (5308.88 con costes indirectos) = 5308.88
Conexionado de instalación de media tensión con el punto de entronque establecido por la compañia suministradora, incluyendo todo el material y trabajos necesarios para la extensión de línea desde el centro de seccionamiento hasta el punto de conexión establecido por la compañía suministradora (50 metros mínimo), así como el conexionado a la red existente. Incluso cableado de MT y BT necesario para el telemando de las celdas de seccionamiento. Incluido todos los trámites de cesión ante compañía. Incluso rotura y reposición de acerado. Realizado segun normas e instrucciones de la compañia suministradora. Completamente acabada.

| Código | Ud | Descripción | Rendimiento | Precio | Importe |
|---|---|---|---|---|---|
| BCB41L | ud | Conexionado al punto de entronque de media tensión establecido p (material) | 1 | 3994.33 | 3994.33 |
| O01OB220 | h | Ayudante electricista (mano de obra; 14/10/2022) | 27 | 20.96 | 565.92 |
| O01OB200 | h | Oficial 1ª electricista (mano de obra; 03/10/2022) | 27 | 22 | 594.00 |
|  |  | Total |  |  | 5154.25 |

| Medición | Uds. | Parcial |
|---|---|---|
| GENERALES | 1 | 1.00 |
| Total |  | 1 |

**ERAD40g** m Tubo de polietileno flexible interior liso, subterráneo, DN 180 (03/10/2022)
15 m × 12.73 (13.11 con costes indirectos) = 196.65
Tubo de polietileno flexible corrugado con interior liso para distribución subterránea, según UNE-EN 61386-24, grado de protección 7, diámetro nominal 180 mm. Completamente instalado.

| Código | Ud | Descripción | Rendimiento | Precio | Importe |
|---|---|---|---|---|---|
| BRAD6ga | m | Tubo de polietileno flexible subterráneo diámetro 180 mm. (material; 14/10/2022) | 1 | 4.57 | 4.57 |
| O01OB200 | h | Oficial 1ª electricista | 0.19 | 22 | 4.18 |
| O01OB220 | h | Ayudante electricista | 0.19 | 20.96 | 3.98 |
|  |  | Total |  |  | 12.73 |

| Medición | Uds. | Parcial |
|---|---|---|
| PLANTA BAJA | 15 | 15.00 |
| Total |  | 15 |

**EQDF10d** m Cable de campo radial con conductor de aluminio de 1x240 mm², UN (03/10/2022)
15 m × 20.85 (21.48 con costes indirectos) = 322.20
Cable de campo radial con conductor de aluminio de 1x240 mm² de sección, con aislamiento de polietileno reticulado y cubierta de AFUMEX con pantalla semiconductora sobre conductor y aislamiento y con pantalla metálica, designación UNE RHZ1 18/30 kV, con parte proporcional de terminaciones y accesorios. Completamente instalado.

| Código | Ud | Descripción | Rendimiento | Precio | Importe |
|---|---|---|---|---|---|
| BQDF1d | m | Conductor de aluminio RHZ1 18/30 kV de 1x240 mm² de sección. (material) | 1 | 7.06 | 7.06 |
| BQDF2d | pp | Terminaciones y accesorios para cable de aluminio RHZ1 18/30 kV (material) | 1 | 1.76 | 1.76 |
| O01OB200 | h | Oficial 1ª electricista | 0.28 | 22 | 6.16 |
| O01OB220 | h | Ayudante electricista | 0.28 | 20.96 | 5.87 |
|  |  | Total |  |  | 20.85 |

| Medición | Uds. | Parcial |
|---|---|---|
| PLANTA BAJA | 15 | 15.00 |
| Total |  | 15 |

**EPAA20aea** ud Celda prefabricada de aparamenta en MT bajo envolvente metálica, (03/10/2022)
1 ud × 7418.92 (7641.49 con costes indirectos) = 7641.49
Celda prefabricada de aparamenta en MT bajo envolvente metálica, compacta aislada en SF6, servicio interior, según especificaciones de proyecto. Completamente instalada. Incluye ensayos de fábrica, montaje y puesta en servicio. Características:
- Tensión nominal: 20/24 kV.
- Tensiones de ensayo:
Onda: 1,2/50 ms: 125/145 kV.
50 Hz, 1 min: 50/75 kV.
- Límite térmico: 16 kA.
Referencia: 3 Celdas de linea 630A, interruptor seccionador, con telemando.
Marca/modelo: SCHNEIDER ELECTRIC/RM6 3I (DE) o equivalente

| Código | Ud | Descripción | Rendimiento | Precio | Importe |
|---|---|---|---|---|---|
| BPAA1aeb | ud | Cabina ref. 3 Interruptores, 16 kA, (material) | 1 | 2586.4 | 2586.40 |
| BPAA2aeb | ud | Aparellaje y equipos 20/24 kV, 16 kA, ref. 3 Interruptores. (material) | 1 | 3685.84 | 3685.84 |
| BPAA3aeb | ud | Embarrado ref. 3 Interruptores, 16 kA. (material) | 1 | 816.86 | 816.86 |
| O01OB200 | h | Oficial 1ª electricista | 6 | 22 | 132.00 |
| O01OB220 | h | Ayudante electricista | 6 | 20.96 | 125.76 |
| C1501 | h | Camión grúa o cesta (maquinaria; 14/10/2022) | 2 | 36.03 | 72.06 |
|  |  | Total |  |  | 7418.92 |

| Medición | Uds. | Parcial |
|---|---|---|
| PLANTA BAJA | 1 | 1.00 |
| Total |  | 1 |

**EPDD10a** ud Equipo de suministro corriente contínua, en una envolvente metál (03/10/2022)
1 ud × 2025.02 (2085.77 con costes indirectos) = 2085.77
Equipo de suministro corriente contínua integrado en una envolvente metálica individualizada constituido por los elementos que se relacionan a continuación debidamente conexionados y cableados, incluye:
- Batería de Cd-Ni de 7 Ah/48 V. cc. 35 A/1 Sg.
- Cargador para baterías de Cd-Ni de 7 Ah/48 V. cc.
- Monitorización para control.
- Voltímetro para la indicación de la tensión de batería.
- Batería integrando:
- Alarmas por defecto o exceso de tensión.
- Alarmas por fuga de tierra.
- Alarma por variación de impedancia.
- Control desviación de tierra.
Completamente instalado. Marca/modelo: SCHNEIDER o equivalente

| Código | Ud | Descripción | Rendimiento | Precio | Importe |
|---|---|---|---|---|---|
| BPDD1 | ud | Envolvente metálica. (material) | 1 | 234.4 | 234.40 |
| BPDD2 | ud | Cargador, batería, accesorios y conexionado. (material) | 1 | 1269.64 | 1269.64 |
| O01OB200 | h | Oficial 1ª electricista | 11.2 | 22 | 246.40 |
| O01OB220 | h | Ayudante electricista | 13.1 | 20.96 | 274.58 |
|  |  | Total |  |  | 2025.02 |

| Medición | Uds. | Parcial |
|---|---|---|
| PLANTA BAJA | 1 | 1.00 |
| Total |  | 1 |

**EPDD14a** m Atarjea de hormigón de 55x50 cm para el paso de cables de media
3 m × 59.25 (61.03 con costes indirectos) = 183.09
Atarjea de hormigón de 55 cm de ancho x 50 cm de profundidad para el paso de cables de media tensión, incluida ltapa de protección, totalmente acabada, de acuerdo con las condiciones fijadas en la memoria, planos y especificaciones técnicas. Según Norma de la Compañía Suministradora.

| Código | Ud | Descripción | Rendimiento | Precio | Importe |
|---|---|---|---|---|---|
| BPDD4aa | ud | Atarjea de hormigón de 55x50 cm para paso de cables de media ten (material) | 1 | 59.25 | 59.25 |
|  |  | Total |  |  | 59.25 |

| Medición | Uds. | Parcial |
|---|---|---|
| PLANTA BAJA | 3 | 3.00 |
| Total |  | 3 |

**EPDB10a** ud Enclavamiento mecánico cruzado tipo P1 formado por dos cerradur (03/10/2022)
1 ud × 279.65 (288.04 con costes indirectos) = 288.04
Enclavamiento mecánico cruzado tipo P1 formado por dos cerraduras/bombines en celdas de interruptor/protección cuya función será impedir el cierre de los seccionadores de puesta a tierra mientras que los dos interruptores no estén abiertos y enclavados, de acuerdo con las condiciones fijadas en la memoria, planos y especificaciones técnicas. Completamente instalado.

| Código | Ud | Descripción | Rendimiento | Precio | Importe |
|---|---|---|---|---|---|
| BPDB1a71 | ud | Enclavamiento mecánico cruzado tipo P1 o R2 formado por dos cer (material) | 1 | 172.25 | 172.25 |
| O01OB200 | h | Oficial 1ª electricista | 2.5 | 22 | 55.00 |
| O01OB220 | h | Ayudante electricista | 2.5 | 20.96 | 52.40 |
|  |  | Total |  |  | 279.65 |

| Medición | Uds. | Parcial |
|---|---|---|
| PLANTA BAJA | 1 | 1.00 |
| Total |  | 1 |

**ESBA05d** ud Armario de comunicaciones GPRS (03/10/2022)
1 ud × 2696.98 (2777.89 con costes indirectos) = 2777.89
Armario de comunicaciones ACOM-I-GPRS con cubierta transparente, dimensiones 315 x 405 x 171 mm, con tapa superior transparente + placa de montaje de poliéster, clase térmica A UNE 21 305, UNE 20 67212-1, IP 43 UNE 30 324, IK 09 (10 J) UNE 50 102, cierre por tornillos imperdibles y precintable. Aislamiento de 10kV entre los elementos referenciados a baja y media tensión, equipado con magnetotérmico (tetrapolar curva C 2A, Monofásico Curva D 6A, Tmax 400V C/A), bornas seccionables, auxiliares y router GPRS modelo 4DRN instalado. Con todos sus elementos y accesorios para su conexionado. Completamente instalado. Marca/modelo: SCHNEIDER ELECTRIC.

| Código | Ud | Descripción | Rendimiento | Precio | Importe |
|---|---|---|---|---|---|
| BSABPad | ud | Armario de comunicaciones GPRS (material) | 1 | 2557.36 | 2557.36 |
| O01OB200 | h | Oficial 1ª electricista | 3.25 | 22 | 71.50 |
| O01OB220 | h | Ayudante electricista | 3.25 | 20.96 | 68.12 |
|  |  | Total |  |  | 2696.98 |

| Medición | Uds. | Parcial |
|---|---|---|
| PLANTA BAJA | 1 | 1.00 |
| Total |  | 1 |

**EPDC10** ud Circuitos de corriente débil para conexionado entre los elemento (03/10/2022)
1 ud × 511.75 (527.1 con costes indirectos) = 527.10
Circuitos de corriente débil para conexionado entre los distintos elementos que integran los equipos de medición, protección, enclavamientos eléctricos, señalización, etc., mediante conductor de cobre RDt 0,6/1kV y sección de 4 y 6 mm² bajo tubo de material aislante rígido blindado no propagador de la llama y de acuerdo con la norma UNE-EN 61386. Completamente instalado.

| Código | Ud | Descripción | Rendimiento | Precio | Importe |
|---|---|---|---|---|---|
| BPDC1 | ud | Circuitos de corriente débil para conexionado de equipos. (material) | 1 | 468.79 | 468.79 |
| O01OB200 | h | Oficial 1ª electricista | 1 | 22 | 22.00 |
| O01OB220 | h | Ayudante electricista | 1 | 20.96 | 20.96 |
|  |  | Total |  |  | 511.75 |

| Medición | Uds. | Parcial |
|---|---|---|
| PLANTA BAJA | 1 | 1.00 |
| Total |  | 1 |

**EPDA10** ud Elementos y dispositivos para maniobra, instrucciones para secue (03/10/2022)
1 ud × 331.06 (340.99 con costes indirectos) = 340.99
Elementos y dispositivos para maniobra (banqueta aislante, guantes, pértiga, etc.), instrucciones para secuencia de maniobra, señalización, instrucciones y elementos indispensables para la prestación de primeros auxilios, armario de piezas de recambio y resto de material para servicio y seguridad del personal, de acuerdo con MIE.RAT.14.

| Código | Ud | Descripción | Rendimiento | Precio | Importe |
|---|---|---|---|---|---|
| BPDA1 | ud | Elementos y dispositivos para maniobra. (material) | 1 | 234.4 | 234.40 |
| O01OB200 | h | Oficial 1ª electricista | 2.25 | 22 | 49.50 |
| O01OB220 | h | Ayudante electricista | 2.25 | 20.96 | 47.16 |
|  |  | Total |  |  | 331.06 |

| Medición | Uds. | Parcial |
|---|---|---|
| PLANTA BAJA | 1 | 1.00 |
| Total |  | 1 |

**EPDD20a** ud Juego de tres conectores unipolares apantallados en "T" roscados (03/10/2022)
3 ud × 315.7 (325.17 con costes indirectos) = 975.51
Juego de tres conectores unipolares apantallados en "T" roscados M16 630A para celda RM6, (16 kA o superior) 20/24 kV, para cable seco apantallado. Completamente instalado. Marca/modelo: SCHNEIDER ELECTRIC o equivalente

| Código | Ud | Descripción | Rendimiento | Precio | Importe |
|---|---|---|---|---|---|
| BPDD5aa | ud | Juego de tres conectores unipolares apantallados en "T" roscados (material) | 1 | 273 | 273.00 |
| O01OB200 | h | Oficial 1ª electricista | 0.75 | 22 | 16.50 |
| O01OB220 | h | Ayudante electricista | 1.25 | 20.96 | 26.20 |
|  |  | Total |  |  | 315.7 |

| Medición | Uds. | Parcial |
|---|---|---|
| PLANTA BAJA | 3 | 3.00 |
| Total |  | 3 |

**EFNB11ba** ud Cuadro contadores para sistema de M.T. emisor de impulsos, tarif (03/10/2022)
1 ud × 1728.59 (1780.45 con costes indirectos) = 1780.45
Cuadro de contadores para el sistema de media tensión constituido por los elementos que se relacionan, equipados todos ellos con sistema emisor de impulsos, digital, para la adquisición de valores de contaje a distancia (telecontaje), debidamente conexionados y cableados en el interior de un armario metálico normalizado. Incluye:
- Contador de energía activa triple tarifa, trifásico, 3 hilos, clase 0,5, con maxímetro, para conectar a transformadores de medida.
- Contador de energía reactiva.
- Reloj de conmutación.
- Bloques de pruebas.
- Concentrador de impulsos con modem.
Completamente instalado, incluido verificaciones.
Marca/modelo: ORBIS / ORBITAX T3 o equivalente

| Código | Ud | Descripción | Rendimiento | Precio | Importe |
|---|---|---|---|---|---|
| BFNB1 | ud | Armario metálico contadores. (material) | 1 | 156.26 | 156.26 |
| BFNB2 | ud | Equipos de contaje para media tensión. (material) | 1 | 1230.57 | 1230.57 |
| BFNB3 | ud | Bloques de pruebas y conexionado. (material) | 1 | 148.44 | 148.44 |
| O01OB200 | h | Oficial 1ª electricista | 4.5 | 22 | 99.00 |
| O01OB220 | h | Ayudante electricista | 4.5 | 20.96 | 94.32 |
|  |  | Total |  |  | 1728.59 |

| Medición | Uds. | Parcial |
|---|---|---|
| PLANTA BAJA | 1 | 1.00 |
| Total |  | 1 |

**EXCA21** ud Instalaciones de puesta a tierra de protección. (03/10/2022)
1 ud × 1659.99 (1709.79 con costes indirectos) = 1709.79
Instalaciones de puesta a tierra de protección incluyendo red general con conexión a los distintos elementos, mallazo electrosoldado y electrodos, de acuerdo con las condiciones fijadas en memoria, planos y especificaciones técnicas. Completamente instalado.

| Código | Ud | Descripción | Rendimiento | Precio | Importe |
|---|---|---|---|---|---|
| BXCA3 | ud | Instalaciones de puesta a tierra de protección y servicio. (material) | 1 | 585.99 | 585.99 |
| O01OB200 | h | Oficial 1ª electricista | 25 | 22 | 550.00 |
| O01OB220 | h | Ayudante electricista | 25 | 20.96 | 524.00 |
|  |  | Total |  |  | 1659.99 |

| Medición | Uds. | Parcial |
|---|---|---|
| PLANTA BAJA | 1 | 1.00 |
| Total |  | 1 |

**EXEL07** ud Instalación eléctrica de baja tensión en interior de centro de s
1 ud × 211.25 (217.59 con costes indirectos) = 217.59
Instalación eléctrica de baja tensión en interior de centro de seccionamiento incluyendo todos los equipos, luminarias estancas IP65, tomas de corriente estancas, accionamientos estancos, así como cuadro eléctrico incluso aparamenta, envolvente y cableado interior. Incluyendo todo el cableado y canalización bajo tubo en superficie hasta cada uno de los equipos así como la derivación individual desde la CPM hasta el cuadro eléctrico. Medida la unidad completamente instalada.

| Código | Ud | Descripción | Rendimiento | Precio | Importe |
|---|---|---|---|---|---|
| BEXEL07 | ud | Instalación eléctrica de baja tensión en interior de centro de s (material) | 1 | 211.25 | 211.25 |
|  |  | Total |  |  | 211.25 |

| Medición | Uds. | Parcial |
|---|---|---|
| PLANTA BAJA | 1 | 1.00 |
| Total |  | 1 |

#### 100102 CENTRO DE TRANSFORMACION (03/10/2022)
Importe: 49505.47

**EXEL011** ud Conexionado al punto de entronque establecido por la compañía su (03/10/2022)
1 ud × 5154.25 (5308.88 con costes indirectos) = 5308.88
Conexionado de instalación de media tensión con el punto de entronque establecido por la compañia suministradora, incluyendo todo el material y trabajos necesarios para la extensión de línea desde el centro de seccionamiento hasta el punto de conexión establecido por la compañía suministradora, así como el conexionado a la red existente. Incluso rotura y reposición de acerado. Realizado segun normas e instrucciones de la compañia suministradora. Completamente acabada.

| Código | Ud | Descripción | Rendimiento | Precio | Importe |
|---|---|---|---|---|---|
| BCB41La | ud | Conexionado al punto de entronque de media tensión establecido p (material) | 1 | 3994.33 | 3994.33 |
| O01OB220 | h | Ayudante electricista | 27 | 20.96 | 565.92 |
| O01OB200 | h | Oficial 1ª electricista | 27 | 22 | 594.00 |
|  |  | Total |  |  | 5154.25 |

| Medición | Uds. | Parcial |
|---|---|---|
| GENERALES | 1 | 1.00 |
| Total |  | 1 |

**EQDF10d** m Cable de campo radial con conductor de aluminio de 1x240 mm², UN
30 m × 20.85 (21.48 con costes indirectos) = 644.40

| Medición | Uds. | Parcial |
|---|---|---|
| PLANTA BAJA | 30 | 30.00 |
| Total |  | 30 |

**EPAA10aeb** ud Celda para aparellaje, 16 kA, con tensión nominal 20/24 kV, 50 H (03/10/2022)
1 ud × 2441.63 (2514.88 con costes indirectos) = 2514.88
Celda para aparellaje bajo envolvente metálica individualizada, servicio interior, de las características fijadas en la memoria, planos y especificaciones técnicas, conteniendo en su interior los aparatos, equipos y accesorios que se relacionan en dichos documentos. Completamente instalada.
Características:
- Tensión nominal: 20/24 kV.
- Tensiones de ensayo:
Onda: 1,2/50 ms: 125/145 kV.
50 Hz, 1 min: 50/75 kV.
- Límite térmico: 16 kA.
Referencia: Interruptor.
Marca/modelo: SCHNEIDER ELECTRIC/SM6 IM o equivalente

| Código | Ud | Descripción | Rendimiento | Precio | Importe |
|---|---|---|---|---|---|
| BPAA1aef | ud | Cabina ref. Interruptor, 16 kA, (material) | 1 | 507.14 | 507.14 |
| BPAA2aef | ud | Aparellaje y equipos 20/24 kV, 16 kA, ref. Interruptor. (material) | 1 | 1445.43 | 1445.43 |
| BPAA3aef | ud | Embarrado ref. Interruptor, 16 kA. (material) | 1 | 320.34 | 320.34 |
| O01OB200 | h | Oficial 1ª electricista | 2.25 | 22 | 49.50 |
| O01OB220 | h | Ayudante electricista | 2.25 | 20.96 | 47.16 |
| C1501 | h | Camión grúa o cesta | 2 | 36.03 | 72.06 |
|  |  | Total |  |  | 2441.63 |

| Medición | Uds. | Parcial |
|---|---|---|
| PLANTA BAJA | 1 | 1.00 |
| Total |  | 1 |

**EPAA10agb** ud Celda para aparellaje, 16 kA, con tensión nominal 20/24 kV, 50 H (03/10/2022)
1 ud × 7345.28 (7565.64 con costes indirectos) = 7565.64
Celda para aparellaje bajo envolvente metálica individualizada, servicio interior, de las características fijadas en la memoria, planos y especificaciones técnicas, conteniendo en su interior los aparatos, equipos y accesorios que se relacionan en dichos documentos. Completamente instalada.
Características:
- Tensión nominal: 20/24 kV.
- Tensiones de ensayo:
Onda: 1,2/50 ms: 125/145 kV.
50 Hz, 1 min: 50/75 kV.
- Límite térmico: 16 kA.
Referencia: Interruptor automático.
Marca/modelo: SCHNEIDER ELECTRIC/SM6 DM1-C o equivalente

| Código | Ud | Descripción | Rendimiento | Precio | Importe |
|---|---|---|---|---|---|
| BPAA1aga | ud | Cabina ref. Interruptor automático, 16 kA, (material) | 1 | 733.72 | 733.72 |
| BPAA2aga | ud | Aparellaje y equipos 20/24 kV, 16 kA, ref. Interruptor automátic (material) | 1 | 5781.74 | 5781.74 |
| BPAA3aga | ud | Embarrado ref. Interruptor automático, 16 kA. (material) | 1 | 371.12 | 371.12 |
| O01OB200 | h | Oficial 1ª electricista | 9 | 22 | 198.00 |
| O01OB220 | h | Ayudante electricista | 9 | 20.96 | 188.64 |
| C1501 | h | Camión grúa o cesta | 2 | 36.03 | 72.06 |
|  |  | Total |  |  | 7345.28 |

| Medición | Uds. | Parcial |
|---|---|---|
| PLANTA BAJA | 1 | 1.00 |
| Total |  | 1 |

**EPAA10ahb** ud Celda para aparellaje, 16 kA, con tensión nominal 20/24 kV, 50 H (03/10/2022)
1 ud × 3653.55 (3763.16 con costes indirectos) = 3763.16
Celda para aparellaje bajo envolvente metálica individualizada, servicio interior, de las características fijadas en la memoria, planos y especificaciones técnicas, conteniendo en su interior los aparatos, equipos y accesorios que se relacionan en dichos documentos. Completamente instalada.
Características:
- Tensión nominal: 20/24 kV.
- Tensiones de ensayo:
Onda: 1,2/50 ms: 125/145 kV.
50 Hz, 1 min: 50/75 kV.
- Límite térmico: 16 kA.
Referencia: Medida.
Marca/modelo: SCHNEIDER ELECTRIC/SM6 GBC2C o equivalente

| Código | Ud | Descripción | Rendimiento | Precio | Importe |
|---|---|---|---|---|---|
| BPAA1aha | ud | Cabina ref. Medida, 16 kA, (material) | 1 | 577.45 | 577.45 |
| BPAA2aha | ud | Aparellaje y equipos 20/24 kV, 16 kA, ref. Medida. (material) | 1 | 2246.28 | 2246.28 |
| BPAA3aha | ud | Embarrado ref. Medida, 16 kA. (material) | 1 | 371.12 | 371.12 |
| O01OB200 | h | Oficial 1ª electricista | 9 | 22 | 198.00 |
| O01OB220 | h | Ayudante electricista | 9 | 20.96 | 188.64 |
| C1501 | h | Camión grúa o cesta | 2 | 36.03 | 72.06 |
|  |  | Total |  |  | 3653.55 |

| Medición | Uds. | Parcial |
|---|---|---|
| PLANTA BAJA | 1 | 1.00 |
| Total |  | 1 |

**EPBA10ica** ud Transformador trifásico encapsulado en resinas. Pot. nominal 160 (03/10/2022)
1 ud × 20013.28 (20613.68 con costes indirectos) = 20613.68
Transformador trifásico de distribución del tipo encapsulado en resinas, refrigeración natural, servicio interior, de las características fijadas en la memoria, planos y especificaciones técnicas y equipado con los elementos que se relacionan en dichos documentos. Completamente instalado.
Características:
- Potencia nominal: 1600 kVA.
- Tensión primaria: 15 kV.
- Tomas de regulación tensión primaria: 0%, 2,5%, 5%, 7,5%, 10%
- Tensión secundaria: 420/240 V.
- Tensión de cortocircuito (Ucc): 6 %
Marca/modelo: SCHNEIDER/TRIHAL+ Pt100 + central digital T o equivalente

| Código | Ud | Descripción | Rendimiento | Precio | Importe |
|---|---|---|---|---|---|
| BPBA1ica | ud | Transformador trifásico encapsulado, ref. TR, potencia 1600 kVA, (material) | 1 | 18946.91 | 18946.91 |
| O01OB200 | h | Oficial 1ª electricista | 13.5 | 22 | 297.00 |
| O01OB220 | h | Ayudante electricista | 13.5 | 20.96 | 282.96 |
| C1501 | h | Camión grúa o cesta | 13.5 | 36.03 | 486.41 |
|  |  | Total |  |  | 20013.28 |

| Medición | Uds. | Parcial |
|---|---|---|
| PLANTA BAJA | 1 | 1.00 |
| Total |  | 1 |

**EPDD10a** ud Equipo de suministro corriente contínua, en una envolvente metál
1 ud × 2025.02 (2085.77 con costes indirectos) = 2085.77

| Medición | Uds. | Parcial |
|---|---|---|
| PLANTA BAJA | 1 | 1.00 |
| Total |  | 1 |

**EPDD14a** m Atarjea de hormigón de 55x50 cm para el paso de cables de media
7 m × 59.25 (61.03 con costes indirectos) = 427.21

| Medición | Uds. | Parcial |
|---|---|---|
| PLANTA BAJA | 7 | 7.00 |
| Total |  | 7 |

**EPDB10d** ud Cerramiento de protección para celda de transformador (03/10/2022)
1 ud × 216.63 (223.13 con costes indirectos) = 223.13
Cerramiento de protección para celda de transformador. Completamente instalado.

| Código | Ud | Descripción | Rendimiento | Precio | Importe |
|---|---|---|---|---|---|
| BPDB1a | ud | Cerramiento de protección para celda de transformador. (material) | 1 | 87.75 | 87.75 |
| O01OB200 | h | Oficial 1ª electricista | 3 | 22 | 66.00 |
| O01OB220 | h | Ayudante electricista | 3 | 20.96 | 62.88 |
|  |  | Total |  |  | 216.63 |

| Medición | Uds. | Parcial |
|---|---|---|
| PLANTA BAJA | 1 | 1.00 |
| Total |  | 1 |

**EPDB10c** ud Enclavamiento mecánico cruzado tipo E24 formado por tres cerrad (03/10/2022)
1 ud × 421.1 (433.73 con costes indirectos) = 433.73
Enclavamiento mecánico cruzado tipo E24 formado por 3 cerraduras/bombines en celda de protección por disyuntor MT, puerta acceso a transformador y protección general de BT. La función será la de impedir la entrada al transformador mientras que el seccionador de puesta a tierra no esté cerrado en la cabina de disyuntor y la protección de baja tensión no esté abierta, de acuerdo con las condiciones fijadas en la memoria, planos y especificaciones técnicas. Completamente instalado.

| Código | Ud | Descripción | Rendimiento | Precio | Importe |
|---|---|---|---|---|---|
| BPDB1c | ud | Enclavamiento mecánico cruzado tipo E24 formado por tres cerrad (material) | 1 | 260 | 260.00 |
| O01OB200 | h | Oficial 1ª electricista | 3.75 | 22 | 82.50 |
| O01OB220 | h | Ayudante electricista | 3.75 | 20.96 | 78.60 |
|  |  | Total |  |  | 421.1 |

| Medición | Uds. | Parcial |
|---|---|---|
| PLANTA BAJA | 1 | 1.00 |
| Total |  | 1 |

**EPDC10** ud Circuitos de corriente débil para conexionado entre los elemento
1 ud × 511.75 (527.1 con costes indirectos) = 527.10

| Medición | Uds. | Parcial |
|---|---|---|
| PLANTA BAJA | 1 | 1.00 |
| Total |  | 1 |

**EXCA20** ud Instalaciones de puesta a tierra de protección y servicio. (03/10/2022)
1 ud × 2132.55 (2196.53 con costes indirectos) = 2196.53
Instalaciones de puesta a tierra de protección y servicio incluyendo red general con conexión a los distintos elementos, mallazo electrosoldado y electrodos, de acuerdo con las condiciones fijadas en memoria, planos y especificaciones técnicas. Completamente instalado.

| Código | Ud | Descripción | Rendimiento | Precio | Importe |
|---|---|---|---|---|---|
| BXCA3 | ud | Instalaciones de puesta a tierra de protección y servicio. | 1 | 585.99 | 585.99 |
| O01OB200 | h | Oficial 1ª electricista | 36 | 22 | 792.00 |
| O01OB220 | h | Ayudante electricista | 36 | 20.96 | 754.56 |
|  |  | Total |  |  | 2132.55 |

| Medición | Uds. | Parcial |
|---|---|---|
| PLANTA BAJA | 1 | 1.00 |
| Total |  | 1 |

**EPDA10** ud Elementos y dispositivos para maniobra, instrucciones para secue
1 ud × 331.06 (340.99 con costes indirectos) = 340.99

| Medición | Uds. | Parcial |
|---|---|---|
| PLANTA BAJA | 1 | 1.00 |
| Total |  | 1 |

**EPDB12a** ud Juego de dos carriles para soporte de transformador, topes y amo (03/10/2022)
1 ud × 231.88 (238.84 con costes indirectos) = 238.84
Juego de dos carriles para soporte de transformador y topes. Incorpora suspensión antivibratoria formada por 4 amortiguadores de las siguientes características:
- Frecuencia de resonancia axial: 5 a 6 Hz
- Frecuencia de resonancia radial: 3 a 4 Hz
De acuerdo con las condiciones fijadas en la memoria, planos y especificaciones técnicas. Completamente instalado. Marca/modelo: DALFLOT / TRFKIT o equivalente

| Código | Ud | Descripción | Rendimiento | Precio | Importe |
|---|---|---|---|---|---|
| BPDB2 | ud | Juego de dos carriles para soporte de transformador y topes. (material) | 1 | 66.41 | 66.41 |
| BPDB3 | ud | Juego de 4 amortiguadores para transformador (material) | 1 | 133.25 | 133.25 |
| O01OB200 | h | Oficial 1ª electricista | 0.75 | 22 | 16.50 |
| O01OB220 | h | Ayudante electricista | 0.75 | 20.96 | 15.72 |
|  |  | Total |  |  | 231.88 |

| Medición | Uds. | Parcial |
|---|---|---|
| PLANTA BAJA | 1 | 1.00 |
| Total |  | 1 |

**EXELPMT01a** ud Puentes de media tensión con conductor Al RHZ1 18/30kV 3x1x240mm
1 ud × 1007.5 (1037.73 con costes indirectos) = 1037.73
Puentes de media tensión para conexión entre celda de protección de transformador y transformador incluyendo botellas de MT, conductores de aluminio con aislamiento seco RHZ1 18/30kV de 3x1x240mm2 y soportación así como accesorios y pequeño material. Completamente instalado.

| Código | Ud | Descripción | Rendimiento | Precio | Importe |
|---|---|---|---|---|---|
| BEXEPMT01a | ud | Puentes de media tensión con conductor Al RHZ1 18/30kV 3x1x240mm (material) | 1 | 1007.5 | 1007.50 |
|  |  | Total |  |  | 1007.5 |

| Medición | Uds. | Parcial |
|---|---|---|
| PLANTA BAJA | 1 | 1.00 |
| Total |  | 1 |

**EQLB30a** ud Cableado desde subestación hasta los elementos de control de la
1 ud × 127.08 (130.89 con costes indirectos) = 130.89
Cableado y conexionado desde subestación hasta cada uno de los elementos de control de la instalación de alta tensión , a base de tubo PVC , con conductor de cobre s/UNE 05Z1-K (las instalaciones que pasen por el exterior del edificio serán de construcción estanca). Completamente instalado. Según planos y esquemas.

| Código | Ud | Descripción | Rendimiento | Precio | Importe |
|---|---|---|---|---|---|
| BQLBGa | ud | Cableado y conexionado desde subestación a los elementos de alta (material) | 1 | 127.08 | 127.08 |
|  |  | Total |  |  | 127.08 |

| Medición | Uds. | Parcial |
|---|---|---|
| PLANTA BAJA | 1 | 1.00 |
| Total |  | 1 |

**ERBA23aa** m Bandeja blindada de acero galvanizado de 300x100x2 mm, con abraz (03/10/2022)
9 m × 57.92 (59.66 con costes indirectos) = 536.94
Bandeja blindada de acero laminado galvanizado por inmersión en caliente según UNE-EN ISO 1461, dimensiones 300x100x2 mm con tapa de cierre con resorte, con cable de cobre desnudo de 16 mm2 y parte proporcional de abrazaderas para media tensión, uniones, accesorios y soportes. Completamente instalada.

| Código | Ud | Descripción | Rendimiento | Precio | Importe |
|---|---|---|---|---|---|
| BRBADa | m | Bandeja blindada con tapa de 300x100x2 mm. (material) | 1 | 22.93 | 22.93 |
| BQFAM | pp | Conductor de cobre desnudo 16mm² y accesorios para puesta a tier (material) | 1 | 0.62 | 0.62 |
| O01OB200 | h | Oficial 1ª electricista | 0.8 | 22 | 17.60 |
| O01OB220 | h | Ayudante electricista | 0.8 | 20.96 | 16.77 |
|  |  | Total |  |  | 57.92 |

| Medición | Uds. | Parcial |
|---|---|---|
| PLANTA BAJA | 9 | 9.00 |
| Total |  | 9 |

**ESCB10nb** ud Condensador trifásico 400 V, 50 Hz de 80 kVAr para la compensaci (03/10/2022)
1 ud × 544.15 (560.47 con costes indirectos) = 560.47
Condensador trifásico 400 V, 50 Hz de 80 kVAr para la compensación individual de transformadores de potencia. Completamente instalado. Marca/modelo: SCHNEIDER ELECTRIC/ VARPLUSCAN o equivalente

| Código | Ud | Descripción | Rendimiento | Precio | Importe |
|---|---|---|---|---|---|
| BSCB1n | ud | Condensador trifásico 400 V, 50 Hz de 80 kVAr. (material) | 1 | 428.16 | 428.16 |
| O01OB200 | h | Oficial 1ª electricista | 2.7 | 22 | 59.40 |
| O01OB220 | h | Ayudante electricista | 2.7 | 20.96 | 56.59 |
|  |  | Total |  |  | 544.15 |

| Medición | Uds. | Parcial |
|---|---|---|
| PLANTA BAJA | 1 | 1.00 |
| Total |  | 1 |

**EQAH10ga** m Conductor de cobre unipolar de 1x25 mm² de sección, designación (03/10/2022)
5 m × 5.53 (5.7 con costes indirectos) = 28.50
Conductor de cobre unipolar de 1x25 mm² de sección, designación RZ1 0,6/1 kV, (UNE 21123-4), libre de halógenos, no propagador del incendio (UNE-EN 60332-3-10), con baja emisión de gases tóxicos y corrosivos (UNE-EN 60754-1 i 60754-2 ) y baja opacidad de humos (UNE-EN 61034-1), con parte proporcional de terminales y accesorios. Completamente instalado. Marca/modelo: PRYSMIAN / AFUMEX 1000 V (AS) o equivalente .

| Código | Ud | Descripción | Rendimiento | Precio | Importe |
|---|---|---|---|---|---|
| BQAH3g | m | Conductor de cobre unipolar RZ1 0,6/1 kV de 1x25 mm² de sección. (material) | 1 | 3.29 | 3.29 |
| BQAH4g | m | Terminales y accesorios para cable de cobre unipolar RZ1 0,6/1 k (material) | 1 | 0.13 | 0.13 |
| O01OB200 | h | Oficial 1ª electricista | 0.049 | 22 | 1.08 |
| O01OB220 | h | Ayudante electricista | 0.049 | 20.96 | 1.03 |
|  |  | Total |  |  | 5.53 |

| Medición | Uds. | Parcial |
|---|---|---|
| PLANTA BAJA | 5 | 5.00 |
| Total |  | 5 |

**EQAH10ia** m Conductor de cobre unipolar de 1x50 mm² de sección, designación (03/10/2022)
20 m × 9.89 (10.19 con costes indirectos) = 203.80
Conductor de cobre unipolar de 1x50 mm² de sección, designación RZ1 0,6/1 kV, (UNE 21123-4), libre de halógenos, no propagador del incendio (UNE-EN 60332-3-10), con baja emisión de gases tóxicos y corrosivos (UNE-EN 60754-1 i 60754-2 ) y baja opacidad de humos (UNE-EN 61034-1), con parte proporcional de terminales y accesorios. Completamente instalado. Marca/modelo: PRYSMIAN / AFUMEX 1000 V (AS) o equivalente .

| Código | Ud | Descripción | Rendimiento | Precio | Importe |
|---|---|---|---|---|---|
| BQAH3i | m | Conductor de cobre unipolar RZ1 0,6/1 kV de 1x50 mm² de sección. (material) | 1 | 6.45 | 6.45 |
| BQAH4i | m | Terminales y accesorios para cable de cobre unipolar RZ1 0,6/1 k (material) | 1 | 0.18 | 0.18 |
| O01OB200 | h | Oficial 1ª electricista | 0.076 | 22 | 1.67 |
| O01OB220 | h | Ayudante electricista | 0.076 | 20.96 | 1.59 |
|  |  | Total |  |  | 9.89 |

| Medición | Uds. | Parcial |
|---|---|---|
| PLANTA BAJA | 20 | 20.00 |
| Total |  | 20 |

**ERBA40c** m Bandeja rejilla de varillas de acero electrosoldadas de 5 mm, de (03/10/2022)
5 m × 16.47 (16.96 con costes indirectos) = 84.80
Bandeja de rejilla de varillas de acero electrosoldadas de 5 mm de diámetro, galvanizada por inmersión en caliente (70 micras), dimensiones 100x60 mm según UNE-EN 61537, con parte proporcional de uniones, accesorios y soportes. Completamente instalada.

| Código | Ud | Descripción | Rendimiento | Precio | Importe |
|---|---|---|---|---|---|
| BRBA9ca | m | Bandeja galvanizada de rejilla de 100x60 mm. (material) | 1 | 2.87 | 2.87 |
| BRBAAca | pp | Accesorios y soportaciones para bandeja galvanizada de rejilla d (material) | 1 | 1.14 | 1.14 |
| O01OB200 | h | Oficial 1ª electricista | 0.29 | 22 | 6.38 |
| O01OB220 | h | Ayudante electricista | 0.29 | 20.96 | 6.08 |
|  |  | Total |  |  | 16.47 |

| Medición | Uds. | Parcial |
|---|---|---|
| PLANTA BAJA | 5 | 5.00 |
| Total |  | 5 |

**EQFA40ac** m Conductor de cobre de 35 mm² , para puesta a tierra de bandeja m (03/10/2022)
5 m × 7.46 (7.68 con costes indirectos) = 38.40
Conductor de cobre desnudo recocido de 35 mm² de sección nominal y una resistencia eléctrica a 20°C no superior a 0,524 Ohm/km, para puesta a tierra de bandeja metálica e incluyendo parte proporcional de latiguillos de conexión y abrazaderas de acero galvanizado en caliente. Completamente instalado.

| Código | Ud | Descripción | Rendimiento | Precio | Importe |
|---|---|---|---|---|---|
| BQFAEac | m | Conductor de cobre de 35 mm² para puesta a tierra de bandeja met (material) | 1 | 1.25 | 1.25 |
| BQFABa | pp | Latiguillos de conexión y abrazaderas para cable Cu de 35 mm². (material) | 1 | 1.05 | 1.05 |
| O01OB200 | h | Oficial 1ª electricista | 0.12 | 22 | 2.64 |
| O01OB220 | h | Ayudante electricista | 0.12 | 20.96 | 2.52 |
|  |  | Total |  |  | 7.46 |

| Medición | Uds. | Parcial |
|---|---|---|
| PLANTA BAJA | 5 | 5.00 |
| Total |  | 5 |

### 1602 GRUPO ELECTRÓGENO (03/10/2022)
Importe: 31725.44

**EWAA106a** ud Grupo electrógeno refrigerado por agua con radiador en chasis, P (03/10/2022)
1 ud × 26858.79 (27664.55 con costes indirectos) = 27664.55
Grupo electrógeno formado por un motor diesel refrigerado por agua con radiador en chasis, embocadura al silenciador de salida, filtros, regulador electrónico de velocidad y sistema de engrase y un alternador trifásico autoexcitado, protección IP.22, aislamiento H, con regulación electrónica de tensión. Incluyendo interruptor automático tetrapolar 1250 A mando motorizado, relé diferencial regulable y retardable y toroidal, depósito de combustible 500 l, baterías de arranque, haz de conexiones eléctricas, etc. Características:
- Potencia servicio emergencia: 440 kVA.
- Potencia servicio principal: 400 kVA.
- Tensión: 400/230 V.
- Frecuencia: 50 Hz.
Cuadro eléctrico de alarmas, control, mando y protección constituido por un armario modular en el que quedarán alojados los mandos de arranque y parada automaticos del diesel, pulsador de parada de emergencia, indicador de carga de baterías, indicadores luminosos de fallo: presión de aceite, temperatura de agua, velocidad excesiva, amperímetros, voltímetro, frecuenciómetro, contador horario, indicador de nivel de combustible, indicador de presión de aceite, indicador de temperatura de agua. Elementos para conexionado y auxiliares, regletas, señalización, etc. y cableado eléctrico exterior para control y maniobra. Completamente instalado. Incluso pruebas de prestaciones, conmutaciones y alarma a realizar en fábrica en presencia de representantes de la Dirección Facultativa. Marca/modelo: SDMO D630 o equivalente

| Código | Ud | Descripción | Rendimiento | Precio | Importe |
|---|---|---|---|---|---|
| BWAA16a | ud | Grupo electrógeno 440 kVA servicio emergencia, interruptor autom (material) | 1 | 25392.76 | 25392.76 |
| BWAA5 | ud | Pruebas de prestaciones, conmutaciones y alarma a realizar en fábrica en presencia de representantes de la Dir. Fac. (material) | 1 | 390.65 | 390.65 |
| O01OB200 | h | Oficial 1ª electricista | 20 | 22 | 440.00 |
| O01OB220 | h | Ayudante electricista | 20 | 20.96 | 419.20 |
| C1501 | h | Camión grúa o cesta | 6 | 36.03 | 216.18 |
|  |  | Total |  |  | 26858.79 |

| Medición | Uds. | Parcial |
|---|---|---|
| PLANTA BAJA | 1 | 1.00 |
| Total |  | 1 |

**EQEA30dc** ud Embarrado de transporte compacto resistente al fuego, de alumini (03/10/2022)
1 ud × 3462.67 (3566.55 con costes indirectos) = 3566.55
Embarrado de transporte compacto resistente al fuego de 17 metros de longitud total, con conductores de aluminio, configuración III+N+T, con aislamiento de material clase B, grado de protección IP 55, envolvente de chapa de acero galvanizado, incluyendo accesorios, soportaciones, piezas especiales y piezas de conexión. Tensión nominal 400 V. Intensidad nominal 1000 A. Completamente instalado. Marca/modelo: EAE KXA 10

| Código | Ud | Descripción | Rendimiento | Precio | Importe |
|---|---|---|---|---|---|
| BQEA5dc | m | Embarrado de transporte compacto de aluminio. In 1000 A. (material) | 17 | 116.61 | 1982.37 |
| BQEA6dc | ud | Pieza conexión con cuadro In 1000 A. (material) | 1 | 140.53 | 140.53 |
| BQEA7dc | ud | Codo arriba/abajo In 1000 A. (material) | 2 | 150.18 | 300.36 |
| BQEA9dc | ud | Codo izda/dcha In 1000 A. (material) | 1 | 197 | 197.00 |
| BQEA8dc | ud | Pieza alimentación In 1000 A. (material) | 1 | 103.07 | 103.07 |
| O01OB200 | h | Oficial 1ª electricista | 17.21 | 22 | 378.62 |
| O01OB220 | h | Ayudante electricista | 17.21 | 20.96 | 360.72 |
|  |  | Total |  |  | 3462.67 |

| Medición | Uds. | Parcial |
|---|---|---|
| PLANTA BAJA | 1 | 1.00 |
| Total |  | 1 |

**ERJL61ca** ud Alimentación a cargador de baterías con cables de cobre 07Z1-K, (03/10/2022)
1 ud × 207.93 (214.17 con costes indirectos) = 214.17
Alimentación a cargador de baterías incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61ca | ud | Material de punto de alimentación a cargador de baterías, con co (material) | 1 | 27.5 | 27.50 |
| O01OB200 | h | Oficial 1ª electricista | 4.2 | 22 | 92.40 |
| O01OB220 | h | Ayudante electricista | 4.2 | 20.96 | 88.03 |
|  |  | Total |  |  | 207.93 |

| Medición | Uds. | Parcial |
|---|---|---|
| PLANTA BAJA | 1 | 1.00 |
| Total |  | 1 |

**ERJL61cb** ud Alimentación a resistencia cárter con cables de cobre 07Z1-K, tu (03/10/2022)
1 ud × 209.93 (216.23 con costes indirectos) = 216.23
Alimentación a resistencia cárter incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61cb | ud | Material de punto de alimentación a resistencia cárter, con cond (material) | 1 | 29.5 | 29.50 |
| O01OB200 | h | Oficial 1ª electricista | 4.2 | 22 | 92.40 |
| O01OB220 | h | Ayudante electricista | 4.2 | 20.96 | 88.03 |
|  |  | Total |  |  | 209.93 |

| Medición | Uds. | Parcial |
|---|---|---|
| PLANTA BAJA | 1 | 1.00 |
| Total |  | 1 |

**EQLB30b** ud Cableado desde subestación de gestión hasta los elementos de con
1 ud × 62.08 (63.94 con costes indirectos) = 63.94
Cableado y conexionado desde subestación de gestión hasta cada uno de los elementos de control de la instalación de grupo electrógeno , a base de tubo PVC , con conductor de cobre s/UNE 05Z1-K (las instalaciones que pasen por el exterior del edificio serán de construcción estanca). Completamente instalado. Según planos y esquemas.

| Código | Ud | Descripción | Rendimiento | Precio | Importe |
|---|---|---|---|---|---|
| BQLBGb | ud | Cableado y conexionado desde subestación de gestión a los elemen (material) | 1 | 62.08 | 62.08 |
|  |  | Total |  |  | 62.08 |

| Medición | Uds. | Parcial |
|---|---|---|
| PLANTA BAJA | 1 | 1.00 |
| Total |  | 1 |

### 1603 CUADRO GENERAL DE BAJA TENSIÓN (03/10/2022)
Importe: 53477.29

**CONBTFB** ud Conexión de la instalacióneléctrica a la red de baja tensión (le
1 ud × 1625 (1673.75 con costes indirectos) = 1673.75
Conexión a la red eléctrica de baja tensión (legalización) incluyendo todo el material, accesorios y mano de obra necesarios para la misma. Según las normas de la compañía suministradora. Completamente instalado.

| Código | Ud | Descripción | Rendimiento | Precio | Importe |
|---|---|---|---|---|---|
| BXCONBTFV | ud | CONEXION A LA RED DE BAJA TENSION DE LA PLANTA FOTOVOLTAICA (material) | 1 | 1625 | 1625.00 |
|  |  | Total |  |  | 1625 |

| Medición | Uds. | Parcial |
|---|---|---|
| GENERALES | 1 | 1.00 |
| Total |  | 1 |

**ESBA05a** ud C. dist. pral, IP.31/IK.07, con armario/s metálico/s de chapa 15 (03/10/2022)
1 ud × 40808.19 (42032.44 con costes indirectos) = 42032.44
Cuadro de distribución principal, formado por armario/s metálico/s combinables con paneles de chapa tratada de 15/10 sobre estuctura de perfil perforado; puerta frontal con cerradura, paneles de cierre, placas soportes y tapas, albergando en su interior los mecanismos de mando y protección grafiados en el esquema correspondiente. Acabado con pintura epoxy-poliester. Con grado de protección IP31/IK.07 . Con todos sus elementos y accesorios para su conexionado. Completamente instalado. Referencia: CGBT . Marca/modelo: SCHNEIDER / PRISMA PLUS-P o equivalente . Total de salidas: según esquemas . Potencia total: 1329 kW .

| Código | Ud | Descripción | Rendimiento | Precio | Importe |
|---|---|---|---|---|---|
| BSABPa | ud | Aparellaje cuadro principal ref. CGBT, potencia 1329 kW , según (material) | 1 | 27673.22 | 27673.22 |
| BSABQa | ud | Armario y cableado para cuadro principal ref. CGBT , potencia 13 (material) | 1 | 8301.97 | 8301.97 |
| O01OB200 | h | Oficial 1ª electricista | 112.5 | 22 | 2475.00 |
| O01OB220 | h | Ayudante electricista | 112.5 | 20.96 | 2358.00 |
|  |  | Total |  |  | 40808.19 |

| Medición | Uds. | Parcial |
|---|---|---|
| PLANTA BAJA | 1 | 1.00 |
| Total |  | 1 |

**EQEA30db** ud Embarrado de transporte compacto, de aluminio. IP 55. Intensidad (03/10/2022)
1 ud × 9424.43 (9707.16 con costes indirectos) = 9707.16
Embarrado de transporte compacto de 13 metros de longitud total, con conductores de aluminio, configuración III+N+T, con aislamiento de material clase B, grado de protección IP 55, envolvente de chapa de acero galvanizado, incluyendo accesorios, soportaciones, piezas especiales y piezas de conexión. Tensión nominal 400 V. Intensidad nominal 2500 A. Completamente instalado. Marca/modelo: EAE KXA 25

| Código | Ud | Descripción | Rendimiento | Precio | Importe |
|---|---|---|---|---|---|
| BQEA5db | m | Embarrado de transporte compacto de aluminio. In 2500 A. (material) | 13 | 286.43 | 3723.59 |
| BQEA6db | ud | Pieza conexión con cuadro In 2500 A. (material) | 1 | 252.69 | 252.69 |
| BQEA7db | ud | Codo arriba/abajo In 2500 A. (material) | 2 | 374.3 | 748.60 |
| BQEA9db | ud | Codo izda/dcha In 2500 A. (material) | 2 | 483.96 | 967.92 |
| BQEA8db | ud | Pieza conexión transformador In 2500 A. (material) | 1 | 948.3 | 948.30 |
| BQEA10db | ud | Set flexible In 2500 A. (material) | 1 | 2029.38 | 2029.38 |
| O01OB200 | h | Oficial 1ª electricista | 17.55 | 22 | 386.10 |
| O01OB220 | h | Ayudante electricista | 17.55 | 20.96 | 367.85 |
|  |  | Total |  |  | 9424.43 |

| Medición | Uds. | Parcial |
|---|---|---|
| PLANTA BAJA | 1 | 1.00 |
| Total |  | 1 |

**EQLB30c** ud Cableado desde subestación de gestión hasta los elementos de con
1 ud × 62.08 (63.94 con costes indirectos) = 63.94
Cableado y conexionado desde subestación de gestión hasta cada uno de los elementos de control de la instalación de CGBT , a base de tubo PVC , con conductor de cobre s/UNE 05Z1-K (las instalaciones que pasen por el exterior del edificio serán de construcción estanca). Completamente instalado. Según planos y esquemas.

| Código | Ud | Descripción | Rendimiento | Precio | Importe |
|---|---|---|---|---|---|
| BQLBGc | ud | Cableado y conexionado desde subestación de gestión a los elemen (material) | 1 | 62.08 | 62.08 |
|  |  | Total |  |  | 62.08 |

| Medición | Uds. | Parcial |
|---|---|---|
| PLANTA BAJA | 1 | 1.00 |
| Total |  | 1 |

### 1604 COMPENSACIÓN ENERGÍA REACTIVA (03/10/2022)
Importe: 9182.85

**ESCA10na** ud Batería automática modular de condensadores con ud. piloto y aux (03/10/2022)
1 ud × 7243.5 (7460.81 con costes indirectos) = 7460.81
Batería automática modular de condensadores con unidad piloto y auxiliares, con referencia BAT, que comprenden:
- Escalones trifásicos de condensadores conectados en triángulo.
- Regulador electrónico de potencia reactiva con protección antipenduleo, protección contra falta de tensión, señalización de funcionamiento, mandos manual y automático e indicación cos fi.
- Contactores.
- Resistencias de descarga rápida y lenta.
- Fusibles ACR.
- Transformador auxiliar (cuando sea necesario).
- Regletas de bornas, fusibles de maniobra, cableado y accesorios.
- Juego de cables de mando para conexión entre baterías.
Conjunto completamente instalado y en funcionamiento, según fichas técnicas y pliego de especificaciones técnicas del proyecto. Incluye puesta en marcha y pruebas de funcionamiento.
Características:
- Tensión: 400 V.
- Frecuencia: 50 Hz.
- Potencia: 500 kVAr.
- Primer escalón: 50 kVAr.
- Nº de pasos: 6
- Secuencia de conexión: 2x50+ 4x100
Marca/modelo: SCHNEIDER ELECTRIC VLVAF5N03520AB

| Código | Ud | Descripción | Rendimiento | Precio | Importe |
|---|---|---|---|---|---|
| BSCA1naa | ud | Bateria de condensadores con ref. BAT, con unidad piloto y auxil (material) | 1 | 6708 | 6708.00 |
| O01OB200 | h | Oficial 1ª electricista | 12.465 | 22 | 274.23 |
| O01OB220 | h | Ayudante electricista | 12.465 | 20.96 | 261.27 |
|  |  | Total |  |  | 7243.5 |

| Medición | Uds. | Parcial |
|---|---|---|
| PLANTA BAJA | 1 | 1.00 |
| Total |  | 1 |

**EQEA30da** ud Embarrado de transporte compacto, de aluminio. IP 55. Intensidad (03/10/2022)
1 ud × 1609.81 (1658.1 con costes indirectos) = 1658.10
Embarrado de transporte compacto de 4 metros de longitud total, con conductores de aluminio, configuración III+N+T, con aislamiento de material clase B, grado de protección IP 55, envolvente de chapa de acero galvanizado, incluyendo accesorios, soportaciones, piezas especiales y piezas de conexión. Tensión nominal 400 V. Intensidad nominal 1250 A. Completamente instalado. Marca/modelo: EAE KXA 12

| Código | Ud | Descripción | Rendimiento | Precio | Importe |
|---|---|---|---|---|---|
| BQEA5da | m | Embarrado de transporte compacto de aluminio. In 1250 A. (material) | 4 | 159.9 | 639.60 |
| BQEA6da | ud | Pieza conexión con cuadro In 1250 A. (material) | 1 | 173 | 173.00 |
| BQEA7da | ud | Codo arriba/abajo In 1250 A. (material) | 2 | 187.28 | 374.56 |
| BQEA8da | ud | Pieza alimentación In 1250 A. (material) | 1 | 229.33 | 229.33 |
| O01OB200 | h | Oficial 1ª electricista | 4.5 | 22 | 99.00 |
| O01OB220 | h | Ayudante electricista | 4.5 | 20.96 | 94.32 |
|  |  | Total |  |  | 1609.81 |

| Medición | Uds. | Parcial |
|---|---|---|
| PLANTA BAJA | 1 | 1.00 |
| Total |  | 1 |

**EQLB30d** ud Cableado desde subestación de gestión hasta los elementos de con
1 ud × 62.08 (63.94 con costes indirectos) = 63.94
Cableado y conexionado desde subestación de gestión hasta cada uno de los elementos de control de la instalación de batería de condensadores , a base de tubo PVC , con conductor de cobre s/UNE 05Z1-K (las instalaciones que pasen por el exterior del edificio serán de construcción estanca). Completamente instalado. Según planos y esquemas.

| Código | Ud | Descripción | Rendimiento | Precio | Importe |
|---|---|---|---|---|---|
| BQLBGd | ud | Cableado y conexionado desde subestación de gestión a los elemen (material) | 1 | 62.08 | 62.08 |
|  |  | Total |  |  | 62.08 |

| Medición | Uds. | Parcial |
|---|---|---|
| PLANTA BAJA | 1 | 1.00 |
| Total |  | 1 |

### 1605 SERVICIO DE ALIMENTACION ININTERRUMPIDA (03/10/2022)
Importe: 5136.45

**ESDA10rac** ud S.A.I. de 20 kVA de potencia con una autonomía de 10 min. Entrad (03/10/2022)
1 ud × 4842.1 (4987.36 con costes indirectos) = 4987.36
SAI trifásico VFI (On-line Doble Conversión) de 20 kVA (20 kW) de potencia, formado por: un rectificador-cargador de tecnología: transistores IGBTs (THDI(Reinyección armónica entrada)<3%, Factor de potencia>0.99), un ondulador-inversor de tecnología transistores IGBTs (factor de potencia a la salida=1), un by-pass estático, un by-pass de mantenimiento. Sistema de control a microprocesador.
No penalización de la potencia activa (kWs) entregada por el SAI con cargas con factor de potencia desde 0,9 inductivo a 0,9 capacitivo.
Baterías de 10-12 años de vida media según clasificación Guía Eurobat. Tecnología: AGM (electrolito absorbido en el separador). Electrodos tipo placas planas de plomo-calcio sin mantenimiento. Autonomía de 10 minutos para una carga de 16 kW (test automático de disponibilidad). Ubicación de las baterías en mismo armario de SAI. Sistema EBS de carga inteligente de las baterías según la temperatura. Se reducen los fenómenos de corrosión de las placas de la batería y se optimiza el ciclo de vida de la batería.
Rendimiento del equipo de hasta el 96,5% en modo VFI (On Line Doble Conversión). Certificado TUV.
En cumplimiento con la normativa Rohs.
Diseñado para un MTTR 5 veces menor que un SAI monolítico convencional gracias a su estructura interna en bricks.
MTBF >300000h, certificado por organismo externo.
Posibilidad de poner hasta 6 equipos en paralelo para aumento de potencia mediante un kit de acoplamiento a solicitar (arquitectura N+1).
Transporte hasta pie de obra (no especial) incluido.
Se incluye la puesta en marcha. Posibilidad de pre puesta en marcha con una APP por parte del instalador. Incluyendo baterías herméticas y los conectores y accesorios necesarios. Completamente instalado. Entrada: trifásico, salida trifásico . Marca/modelo: SOCOMEC / Masterys GP4

| Código | Ud | Descripción | Rendimiento | Precio | Importe |
|---|---|---|---|---|---|
| BSDA3rac | ud | S.A.I. trifásico de 20 kVA para 10 minutos de autonomia. (material) | 1 | 4745.65 | 4745.65 |
| BSDA4rac | ud | Accesorios y conectores S.A.I. de 20 kVA para 10 minutos de auto (material) | 1 | 67.45 | 67.45 |
| O01OB200 | h | Oficial 1ª electricista | 0.675 | 22 | 14.85 |
| O01OB220 | h | Ayudante electricista | 0.675 | 20.96 | 14.15 |
|  |  | Total |  |  | 4842.1 |

| Medición | Uds. | Parcial |
|---|---|---|
| SÓTANO | 1 | 1.00 |
| Total |  | 1 |

**EQAH10da** m Conductor de cobre unipolar de 1x6 mm² de sección, designación R (03/10/2022)
5 m × 2.29 (2.36 con costes indirectos) = 11.80
Conductor de cobre unipolar de 1x6 mm² de sección, designación RZ1 0,6/1 kV, (UNE 21123-4), libre de halógenos, no propagador del incendio (UNE-EN 60332-3-10), con baja emisión de gases tóxicos y corrosivos (UNE-EN 60754-1 i 60754-2 ) y baja opacidad de humos (UNE-EN 61034-1), con parte proporcional de terminales y accesorios. Completamente instalado. Marca/modelo: PRYSMIAN / AFUMEX 1000 V (AS) o equivalente .

| Código | Ud | Descripción | Rendimiento | Precio | Importe |
|---|---|---|---|---|---|
| BQAH3d | m | Conductor de cobre unipolar RZ1 0,6/1 kV de 1x6 mm² de sección. (material) | 1 | 0.88 | 0.88 |
| BQAH4d | m | Terminales y accesorios para cable de cobre unipolar RZ1 0,6/1 k (material) | 1 | 0.04 | 0.04 |
| O01OB200 | h | Oficial 1ª electricista | 0.032 | 22 | 0.70 |
| O01OB220 | h | Ayudante electricista | 0.032 | 20.96 | 0.67 |
|  |  | Total |  |  | 2.29 |

| Medición | Uds. | Parcial |
|---|---|---|
| SÓTANO | 5 | 5.00 |
| Total |  | 5 |

**EQAH11ja** m Conductor de cobre multipolar de 4G6 mm² de sección, designación (03/10/2022)
5 m × 5.73 (5.9 con costes indirectos) = 29.50
Conductor de cobre multipolar de 4G6 mm² de sección, designación RZ1 0,6/1 kV, libre de halógenos, no propagador del incendio, con baja emisión de gases tóxicos y corrosivos y baja opacidad de humos, con parte proporcional de terminales y accesorios. Según especificaciones técnicas. Completamente instalado. Marca/modelo: PRYSMIAN / AFUMEX 1000V (AS) o equivalente.

| Código | Ud | Descripción | Rendimiento | Precio | Importe |
|---|---|---|---|---|---|
| BQAH1j | m | Conductor de cobre multipolar RZ1 0,6/1 kV de 4G6 mm² de sección (material) | 1 | 3.49 | 3.49 |
| BQAH2j | pp | Terminales y accesorios para cable de cobre multipolar RZ1 0,6/1 (material) | 1 | 0.13 | 0.13 |
| O01OB200 | h | Oficial 1ª electricista | 0.049 | 22 | 1.08 |
| O01OB220 | h | Ayudante electricista | 0.049 | 20.96 | 1.03 |
|  |  | Total |  |  | 5.73 |

| Medición | Uds. | Parcial |
|---|---|---|
| SÓTANO | 5 | 5.00 |
| Total |  | 5 |

**EQAJ10da** m Conductor Cu unipolar de 1x6 mm², tensión nominal 0,6 / 1 kV re
5 m × 2.01 (2.07 con costes indirectos) = 10.35
Conductor de cobre de 1x6 mm² de sección, tensión nominal 0,6 / 1 kV resistente al fuego (UNE-EN 50362 o UNE-EN 50200) con aislamiento y cubierta no propagadores del incendio (UNE-EN 50266) y sin emisión de humos ni gases tóxicos y corrosivos (UNE-EN 50267-2-1) con parte proporcional de terminales y accesorios. Garantizará el funcionamiento activo de los equipos durante 90 min y a temperaturas de 800° C. Completamente instalado. Marca/modelo: PRYSMIAN / AFUMEX FIRS 1000V (AS+) o equivalente

| Código | Ud | Descripción | Rendimiento | Precio | Importe |
|---|---|---|---|---|---|
| BQAJ1d | m | Conductor Cu unipolar resistente al fuego 0,6/1 kV de 1x6 mm² de (material) | 1 | 1.97 | 1.97 |
| BQAJ2d | pp | Terminales y accesorios para cable Cu resistente al fuego 0,6/1 (material) | 1 | 0.04 | 0.04 |
|  |  | Total |  |  | 2.01 |

| Medición | Uds. | Parcial |
|---|---|---|
| SÓTANO | 5 | 5.00 |
| Total |  | 5 |

**EQAJ11ia** m Conductor de cobre multipolar de 4G6 mm² de sección, tensión nom
5 m × 6.5 (6.7 con costes indirectos) = 33.50
Conductor de cobre unipolar de 4G6 mm² de sección, tensión nominal 0,6/1 kV resistente al fuego con aislamiento y cubierta no propagadores del incendio y sin emisión de humos ni gases tóxicos y corrosivos con parte proporcional de terminales y accesorios. Garantizará el funcionamiento activo de los equipos durante 90 min y a temperaturas de 800° C. Completamente instalado. Marca/modelo: PRYSMIAN / AFUMEX FIRS 1000V (AS+) o equivalente

| Código | Ud | Descripción | Rendimiento | Precio | Importe |
|---|---|---|---|---|---|
| BQAJ3i | m | Conductor Cu multipolar resistente al fuego 0,6/1 kV de 4G6 mm² (material) | 1 | 6.37 | 6.37 |
| BQAJ4i | pp | Terminales y accesorios para cable Cu multipolar resistente al f (material) | 1 | 0.13 | 0.13 |
|  |  | Total |  |  | 6.5 |

| Medición | Uds. | Parcial |
|---|---|---|
| SÓTANO | 5 | 5.00 |
| Total |  | 5 |

**EQLB30e** ud Cableado desde subestación de gestión hasta los elementos de con
1 ud × 62.08 (63.94 con costes indirectos) = 63.94
Cableado y conexionado desde subestación de gestión hasta cada uno de los elementos de control de la instalación de SAI , a base de tubo PVC , con conductor de cobre s/UNE 05Z1-K (las instalaciones que pasen por el exterior del edificio serán de construcción estanca). Completamente instalado. Según planos y esquemas.

| Código | Ud | Descripción | Rendimiento | Precio | Importe |
|---|---|---|---|---|---|
| BQLBGe | ud | Cableado y conexionado desde subestación de gestión a los elemen (material) | 1 | 62.08 | 62.08 |
|  |  | Total |  |  | 62.08 |

| Medición | Uds. | Parcial |
|---|---|---|
| SÓTANO | 1 | 1.00 |
| Total |  | 1 |

### 1606 LÍNEAS GENERALES (03/10/2022)
Importe: 244681.5

**EQAH10ea** m Conductor de cobre unipolar de 1x10 mm² de sección, designación (03/10/2022)
2243 m × 2.86 (2.95 con costes indirectos) = 6616.85
Conductor de cobre unipolar de 1x10 mm² de sección, designación RZ1 0,6/1 kV, (UNE 21123-4), libre de halógenos, no propagador del incendio (UNE-EN 60332-3-10), con baja emisión de gases tóxicos y corrosivos (UNE-EN 60754-1 i 60754-2 ) y baja opacidad de humos (UNE-EN 61034-1), con parte proporcional de terminales y accesorios. Completamente instalado. Marca/modelo: PRYSMIAN / AFUMEX 1000 V (AS) o equivalente .

| Código | Ud | Descripción | Rendimiento | Precio | Importe |
|---|---|---|---|---|---|
| BQAH3e | m | Conductor de cobre unipolar RZ1 0,6/1 kV de 1x10 mm² de sección. (material) | 1 | 1.42 | 1.42 |
| BQAH4e | m | Terminales y accesorios para cable de cobre unipolar RZ1 0,6/1 k (material) | 1 | 0.07 | 0.07 |
| O01OB200 | h | Oficial 1ª electricista | 0.032 | 22 | 0.70 |
| O01OB220 | h | Ayudante electricista | 0.032 | 20.96 | 0.67 |
|  |  | Total |  |  | 2.86 |

| Medición | Uds. | Parcial |
|---|---|---|
| GENERALES | 2243 | 2243.00 |
| Total |  | 2243 |

**EQAH11ka** m Conductor de cobre multipolar de 4G10 mm² de sección, designació (03/10/2022)
2243 m × 6.98 (7.19 con costes indirectos) = 16127.17
Conductor de cobre multipolar de 4G10 mm² de sección, designación RZ1 0,6/1 kV, libre de halógenos, no propagador del incendio, con baja emisión de gases tóxicos y corrosivos y baja opacidad de humos, con parte proporcional de terminales y accesorios. Según especificaciones técnicas. Completamente instalado. Marca/modelo: PRYSMIAN / AFUMEX 1000V (AS) o equivalente.

| Código | Ud | Descripción | Rendimiento | Precio | Importe |
|---|---|---|---|---|---|
| BQAH1k | m | Conductor de cobre multipolar RZ1 0,6/1 kV de 4G10 mm² de secció (material) | 1 | 5.64 | 5.64 |
| BQAH2k | pp | Terminales y accesorios para cable de cobre multipolar RZ1 0,6/1 (material) | 1 | 0.26 | 0.26 |
| O01OB200 | h | Oficial 1ª electricista | 0.049 | 22 | 1.08 |
|  |  | Total |  |  | 6.98 |

| Medición | Uds. | Parcial |
|---|---|---|
| GENERALES | 2243 | 2243.00 |
| Total |  | 2243 |

**EQAH10fa** m Conductor de cobre unipolar de 1x16 mm² de sección, designación (03/10/2022)
930 m × 4.29 (4.42 con costes indirectos) = 4110.60
Conductor de cobre unipolar de 1x16 mm² de sección, designación RZ1 0,6/1 kV, (UNE 21123-4), libre de halógenos, no propagador del incendio (UNE-EN 60332-3-10), con baja emisión de gases tóxicos y corrosivos (UNE-EN 60754-1 i 60754-2 ) y baja opacidad de humos (UNE-EN 61034-1), con parte proporcional de terminales y accesorios. Completamente instalado. Marca/modelo: PRYSMIAN / AFUMEX 1000 V (AS) o equivalente .

| Código | Ud | Descripción | Rendimiento | Precio | Importe |
|---|---|---|---|---|---|
| BQAH3f | m | Conductor de cobre unipolar RZ1 0,6/1 kV de 1x16 mm² de sección. (material) | 1 | 2.1 | 2.10 |
| BQAH4f | m | Terminales y accesorios para cable de cobre unipolar RZ1 0,6/1 k (material) | 1 | 0.08 | 0.08 |
| O01OB200 | h | Oficial 1ª electricista | 0.049 | 22 | 1.08 |
| O01OB220 | h | Ayudante electricista | 0.049 | 20.96 | 1.03 |
|  |  | Total |  |  | 4.29 |

| Medición | Uds. | Parcial |
|---|---|---|
| GENERALES | 930 | 930.00 |
| Total |  | 930 |

**EQAH11la** m Conductor de cobre multipolar de 4G16 mm² de sección, designació (03/10/2022)
454 m × 11.41 (11.75 con costes indirectos) = 5334.50
Conductor de cobre multipolar de 4G16 mm² de sección, designación RZ1 0,6/1 kV, libre de halógenos, no propagador del incendio, con baja emisión de gases tóxicos y corrosivos y baja opacidad de humos, con parte proporcional de terminales y accesorios. Según especificaciones técnicas. Completamente instalado. Marca/modelo: PRYSMIAN / AFUMEX 1000V (AS) o equivalente.

| Código | Ud | Descripción | Rendimiento | Precio | Importe |
|---|---|---|---|---|---|
| BQAH1l | m | Conductor de cobre multipolar RZ1 0,6/1 kV de 4G16 mm² de secció (material) | 1 | 8.96 | 8.96 |
| BQAH2l | pp | Terminales y accesorios para cable de cobre multipolar RZ1 0,6/1 (material) | 1 | 0.34 | 0.34 |
| O01OB200 | h | Oficial 1ª electricista | 0.049 | 22 | 1.08 |
| O01OB220 | h | Ayudante electricista | 0.049 | 20.96 | 1.03 |
|  |  | Total |  |  | 11.41 |

| Medición | Uds. | Parcial |
|---|---|---|
| GENERALES | 454 | 454.00 |
| Total |  | 454 |

**EQAH10ga** m Conductor de cobre unipolar de 1x25 mm² de sección, designación
229 m × 5.53 (5.7 con costes indirectos) = 1305.30

| Medición | Uds. | Parcial |
|---|---|---|
| GENERALES | 229 | 229.00 |
| Total |  | 229 |

**EQAH11sb** m Conductor de cobre multipolar de 4G25 mm² de sección, designació (03/10/2022)
94 m × 18.09 (18.63 con costes indirectos) = 1751.22
Conductor de cobre multipolar de 4G25 mm² de sección, designación RZ1 0,6/1 kV, libre de halógenos, no propagador del incendio, con baja emisión de gases tóxicos y corrosivos y baja opacidad de humos, con parte proporcional de terminales y accesorios. Según especificaciones técnicas. Completamente instalado. Marca/modelo: PRYSMIAN / AFUMEX 1000V (AS) o equivalente.

| Código | Ud | Descripción | Rendimiento | Precio | Importe |
|---|---|---|---|---|---|
| BQAH1sb | m | Conductor de cobre multipolar RZ1 0,6/1 kV de 4G25 mm² de secció (material) | 1 | 14.31 | 14.31 |
| BQAH2sb | pp | Terminales y accesorios para cable de cobre multipolar RZ1 0,6/1 (material) | 1 | 0.52 | 0.52 |
| O01OB200 | h | Oficial 1ª electricista | 0.076 | 22 | 1.67 |
| O01OB220 | h | Ayudante electricista | 0.076 | 20.96 | 1.59 |
|  |  | Total |  |  | 18.09 |

| Medición | Uds. | Parcial |
|---|---|---|
| GENERALES | 94 | 94.00 |
| Total |  | 94 |

**EQAH10ha** m Conductor de cobre unipolar de 1x35 mm² de sección, designación (03/10/2022)
436 m × 7 (7.21 con costes indirectos) = 3143.56
Conductor de cobre unipolar de 1x35 mm² de sección, designación RZ1 0,6/1 kV, (UNE 21123-4), libre de halógenos, no propagador del incendio (UNE-EN 60332-3-10), con baja emisión de gases tóxicos y corrosivos (UNE-EN 60754-1 i 60754-2 ) y baja opacidad de humos (UNE-EN 61034-1), con parte proporcional de terminales y accesorios. Completamente instalado. Marca/modelo: PRYSMIAN / AFUMEX 1000 V (AS) o equivalente .

| Código | Ud | Descripción | Rendimiento | Precio | Importe |
|---|---|---|---|---|---|
| BQAH3h | m | Conductor de cobre unipolar RZ1 0,6/1 kV de 1x35 mm² de sección. (material) | 1 | 4.73 | 4.73 |
| BQAH4h | m | Terminales y accesorios para cable de cobre unipolar RZ1 0,6/1 k (material) | 1 | 0.16 | 0.16 |
| O01OB200 | h | Oficial 1ª electricista | 0.049 | 22 | 1.08 |
| O01OB220 | h | Ayudante electricista | 0.049 | 20.96 | 1.03 |
|  |  | Total |  |  | 7 |

| Medición | Uds. | Parcial |
|---|---|---|
| GENERALES | 436 | 436.00 |
| Total |  | 436 |

**EQAH11ta** m Conductor de cobre multipolar de 4G35 mm² de sección, designació (03/10/2022)
382 m × 25.63 (26.4 con costes indirectos) = 10084.80
Conductor de cobre multipolar de 4G35 mm² de sección, designación RZ1 0,6/1 kV, libre de halógenos, no propagador del incendio, con baja emisión de gases tóxicos y corrosivos y baja opacidad de humos, con parte proporcional de terminales y accesorios. Según especificaciones técnicas. Completamente instalado. Marca/modelo: PRYSMIAN / AFUMEX 1000V (AS) o equivalente.

| Código | Ud | Descripción | Rendimiento | Precio | Importe |
|---|---|---|---|---|---|
| BQAH1ta | m | Conductor de cobre multipolar RZ1 0,6/1 kV de 4G35 mm² de secció (material) | 1 | 19.82 | 19.82 |
| BQAH2ta | pp | Terminales y accesorios para cable de cobre multipolar RZ1 0,6/1 (material) | 1 | 0.65 | 0.65 |
| O01OB200 | h | Oficial 1ª electricista | 0.12 | 22 | 2.64 |
| O01OB220 | h | Ayudante electricista | 0.12 | 20.96 | 2.52 |
|  |  | Total |  |  | 25.63 |

| Medición | Uds. | Parcial |
|---|---|---|
| GENERALES | 382 | 382.00 |
| Total |  | 382 |

**EQAH10ia** m Conductor de cobre unipolar de 1x50 mm² de sección, designación
933 m × 9.89 (10.19 con costes indirectos) = 9507.27

| Medición | Uds. | Parcial |
|---|---|---|
| GENERALES | 933 | 933.00 |
| Total |  | 933 |

**EQAH10ja** m Conductor de cobre unipolar de 1x70 mm² de sección, designación (03/10/2022)
2080 m × 10.8 (11.12 con costes indirectos) = 23129.60
Conductor de cobre unipolar de 1x70 mm² de sección, designación RZ1 0,6/1 kV, (UNE 21123-4), libre de halógenos, no propagador del incendio (UNE-EN 60332-3-10), con baja emisión de gases tóxicos y corrosivos (UNE-EN 60754-1 i 60754-2 ) y baja opacidad de humos (UNE-EN 61034-1), con parte proporcional de terminales y accesorios. Completamente instalado. Marca/modelo: PRYSMIAN / AFUMEX 1000 V (AS) o equivalente .

| Código | Ud | Descripción | Rendimiento | Precio | Importe |
|---|---|---|---|---|---|
| BQAH3j | m | Conductor de cobre unipolar RZ1 0,6/1 kV de 1x70 mm² de sección. (material) | 1 | 8.9 | 8.90 |
| BQAH4j | m | Terminales y accesorios para cable de cobre unipolar RZ1 0,6/1 k (material) | 1 | 0.23 | 0.23 |
| O01OB200 | h | Oficial 1ª electricista | 0.076 | 22 | 1.67 |
|  |  | Total |  |  | 10.8 |

| Medición | Uds. | Parcial |
|---|---|---|
| GENERALES | 2080 | 2080.00 |
| Total |  | 2080 |

**EQAH10ka** m Conductor de cobre unipolar de 1x95 mm² de sección, designación (03/10/2022)
68 m × 17.27 (17.79 con costes indirectos) = 1209.72
Conductor de cobre unipolar de 1x95 mm² de sección, designación RZ1 0,6/1 kV, (UNE 21123-4), libre de halógenos, no propagador del incendio (UNE-EN 60332-3-10), con baja emisión de gases tóxicos y corrosivos (UNE-EN 60754-1 i 60754-2 ) y baja opacidad de humos (UNE-EN 61034-1), con parte proporcional de terminales y accesorios. Completamente instalado. Marca/modelo: PRYSMIAN / AFUMEX 1000 V (AS) o equivalente .

| Código | Ud | Descripción | Rendimiento | Precio | Importe |
|---|---|---|---|---|---|
| BQAH3k | m | Conductor de cobre unipolar RZ1 0,6/1 kV de 1x95 mm² de sección. (material) | 1 | 11.73 | 11.73 |
| BQAH4k | m | Terminales y accesorios para cable de cobre unipolar RZ1 0,6/1 k (material) | 1 | 0.38 | 0.38 |
| O01OB200 | h | Oficial 1ª electricista | 0.12 | 22 | 2.64 |
| O01OB220 | h | Ayudante electricista | 0.12 | 20.96 | 2.52 |
|  |  | Total |  |  | 17.27 |

| Medición | Uds. | Parcial |
|---|---|---|
| GENERALES | 68 | 68.00 |
| Total |  | 68 |

**EQAH10ma** m Conductor de cobre unipolar de 1x150 mm² de sección, designación (03/10/2022)
440 m × 24.02 (24.74 con costes indirectos) = 10885.60
Conductor de cobre unipolar de 1x150 mm² de sección, designación RZ1 0,6/1 kV, (UNE 21123-4), libre de halógenos, no propagador del incendio (UNE-EN 60332-3-10), con baja emisión de gases tóxicos y corrosivos (UNE-EN 60754-1 i 60754-2 ) y baja opacidad de humos (UNE-EN 61034-1), con parte proporcional de terminales y accesorios. Completamente instalado. Marca/modelo: PRYSMIAN / AFUMEX 1000 V (AS) o equivalente .

| Código | Ud | Descripción | Rendimiento | Precio | Importe |
|---|---|---|---|---|---|
| BQAH3m | m | Conductor de cobre unipolar RZ1 0,6/1 kV de 1x150 mm² de sección (material) | 1 | 18.36 | 18.36 |
| BQAH4m | m | Terminales y accesorios para cable de cobre unipolar RZ1 0,6/1 k (material) | 1 | 0.5 | 0.50 |
| O01OB200 | h | Oficial 1ª electricista | 0.12 | 22 | 2.64 |
| O01OB220 | h | Ayudante electricista | 0.12 | 20.96 | 2.52 |
|  |  | Total |  |  | 24.02 |

| Medición | Uds. | Parcial |
|---|---|---|
| GENERALES | 440 | 440.00 |
| Total |  | 440 |

**EQAH10na** m Conductor de cobre unipolar de 1x185 mm² de sección, designación (03/10/2022)
1368 m × 30.45 (31.36 con costes indirectos) = 42900.48
Conductor de cobre unipolar de 1x185 mm² de sección, designación RZ1 0,6/1 kV, (UNE 21123-4), libre de halógenos, no propagador del incendio (UNE-EN 60332-3-10), con baja emisión de gases tóxicos y corrosivos (UNE-EN 60754-1 i 60754-2 ) y baja opacidad de humos (UNE-EN 61034-1), con parte proporcional de terminales y accesorios. Completamente instalado. Marca/modelo: PRYSMIAN / AFUMEX 1000 V (AS) o equivalente .

| Código | Ud | Descripción | Rendimiento | Precio | Importe |
|---|---|---|---|---|---|
| BQAH3n | m | Conductor de cobre unipolar RZ1 0,6/1 kV de 1x185 mm² de sección (material) | 1 | 22.96 | 22.96 |
| BQAH4n | m | Terminales y accesorios para cable de cobre unipolar RZ1 0,6/1 k (material) | 1 | 0.62 | 0.62 |
| O01OB200 | h | Oficial 1ª electricista | 0.16 | 22 | 3.52 |
| O01OB220 | h | Ayudante electricista | 0.16 | 20.96 | 3.35 |
|  |  | Total |  |  | 30.45 |

| Medición | Uds. | Parcial |
|---|---|---|
| GENERALES | 1368 | 1368.00 |
| Total |  | 1368 |

**EQAH10oa** m Conductor de cobre unipolar de 1x240 mm² de sección, designación (03/10/2022)
896 m × 37.32 (38.44 con costes indirectos) = 34442.24
Conductor de cobre unipolar de 1x240 mm² de sección, designación RZ1 0,6/1 kV, (UNE 21123-4), libre de halógenos, no propagador del incendio (UNE-EN 60332-3-10), con baja emisión de gases tóxicos y corrosivos (UNE-EN 60754-1 i 60754-2 ) y baja opacidad de humos (UNE-EN 61034-1), con parte proporcional de terminales y accesorios. Completamente instalado. Marca/modelo: PRYSMIAN / AFUMEX 1000 V (AS) o equivalente .

| Código | Ud | Descripción | Rendimiento | Precio | Importe |
|---|---|---|---|---|---|
| BQAH3o | m | Conductor de cobre unipolar RZ1 0,6/1 kV de 1x240 mm² de sección (material) | 1 | 29.73 | 29.73 |
| BQAH4o | m | Terminales y accesorios para cable de cobre unipolar RZ1 0,6/1 k (material) | 1 | 0.72 | 0.72 |
| O01OB200 | h | Oficial 1ª electricista | 0.16 | 22 | 3.52 |
| O01OB220 | h | Ayudante electricista | 0.16 | 20.96 | 3.35 |
|  |  | Total |  |  | 37.32 |

| Medición | Uds. | Parcial |
|---|---|---|
| GENERALES | 896 | 896.00 |
| Total |  | 896 |

**EQAJ10da** m Conductor Cu unipolar de 1x6 mm², tensión nominal 0,6 / 1 kV re
38 m × 2.01 (2.07 con costes indirectos) = 78.66

| Medición | Uds. | Parcial |
|---|---|---|
| GENERALES | 38 | 38.00 |
| Total |  | 38 |

**EQAJ11ia** m Conductor de cobre multipolar de 4G6 mm² de sección, tensión nom
38 m × 6.5 (6.7 con costes indirectos) = 254.60

| Medición | Uds. | Parcial |
|---|---|---|
| GENERALES | 38 | 38.00 |
| Total |  | 38 |

**EQAJ10ea** m Conductor Cu unipolar de 1x10 mm², tensión nominal 0,6 / 1 kV r (03/10/2022)
772 m × 4.02 (4.14 con costes indirectos) = 3196.08
Conductor de cobre de 1x10 mm² de sección, tensión nominal 0,6 / 1 kV resistente al fuego (UNE-EN 50362 o UNE-EN 50200) con aislamiento y cubierta no propagadores del incendio (UNE-EN 50266) y sin emisión de humos ni gases tóxicos y corrosivos (UNE-EN 50267-2-1) con parte proporcional de terminales y accesorios. Garantizará el funcionamiento activo de los equipos durante 90 min y a temperaturas de 800° C. Completamente instalado. Marca/modelo: PRYSMIAN / AFUMEX FIRS 1000V (AS+) o equivalente

| Código | Ud | Descripción | Rendimiento | Precio | Importe |
|---|---|---|---|---|---|
| BQAJ1e | m | Conductor Cu unipolar resistente al fuego 0,6/1 kV de 1x10 mm² d (material) | 1 | 2.58 | 2.58 |
| BQAJ2e | pp | Terminales y accesorios para cable Cu resistente al fuego 0,6/1 (material) | 1 | 0.07 | 0.07 |
| O01OB200 | h | Oficial 1ª electricista | 0.032 | 22 | 0.70 |
| O01OB220 | h | Ayudante electricista | 0.032 | 20.96 | 0.67 |
|  |  | Total |  |  | 4.02 |

| Medición | Uds. | Parcial |
|---|---|---|
| GENERALES | 772 | 772.00 |
| Total |  | 772 |

**EQAJ11ja** m Conductor de cobre multipolar de 4G10 mm² de sección, tensión no (03/10/2022)
772 m × 11.83 (12.18 con costes indirectos) = 9402.96
Conductor de cobre unipolar de 4G10 mm² de sección, tensión nominal 0,6/1 kV resistente al fuego con aislamiento y cubierta no propagadores del incendio y sin emisión de humos ni gases tóxicos y corrosivos con parte proporcional de terminales y accesorios. Garantizará el funcionamiento activo de los equipos durante 90 min y a temperaturas de 800° C. Completamente instalado. Marca/modelo: PRYSMIAN / AFUMEX FIRS 1000V (AS+) o equivalente

| Código | Ud | Descripción | Rendimiento | Precio | Importe |
|---|---|---|---|---|---|
| BQAJ3j | m | Conductor Cu multipolar resistente al fuego 0,6/1 kV de 4G10 mm² (material) | 1 | 9.46 | 9.46 |
| BQAJ4j | pp | Terminales y accesorios para cable Cu multipolar resistente al f (material) | 1 | 0.26 | 0.26 |
| O01OB200 | h | Oficial 1ª electricista | 0.049 | 22 | 1.08 |
| O01OB220 | h | Ayudante electricista | 0.049 | 20.96 | 1.03 |
|  |  | Total |  |  | 11.83 |

| Medición | Uds. | Parcial |
|---|---|---|
| GENERALES | 772 | 772.00 |
| Total |  | 772 |

**EQAJ10fa** m Conductor Cu unipolar de 1x16 mm², tensión nominal 0,6 / 1 kV r (03/10/2022)
155 m × 5.56 (5.73 con costes indirectos) = 888.15
Conductor de cobre de 1x16 mm² de sección, tensión nominal 0,6 / 1 kV resistente al fuego (UNE-EN 50362 o UNE-EN 50200) con aislamiento y cubierta no propagadores del incendio (UNE-EN 50266) y sin emisión de humos ni gases tóxicos y corrosivos (UNE-EN 50267-2-1) con parte proporcional de terminales y accesorios. Garantizará el funcionamiento activo de los equipos durante 90 min y a temperaturas de 800° C. Completamente instalado. Marca/modelo: PRYSMIAN / AFUMEX FIRS 1000V (AS+) o equivalente

| Código | Ud | Descripción | Rendimiento | Precio | Importe |
|---|---|---|---|---|---|
| BQAJ1f | m | Conductor Cu unipolar resistente al fuego 0,6/1 kV de 1x16 mm² d (material) | 1 | 3.37 | 3.37 |
| BQAJ2f | pp | Terminales y accesorios para cable Cu resistente al fuego 0,6/1 (material) | 1 | 0.08 | 0.08 |
| O01OB200 | h | Oficial 1ª electricista | 0.049 | 22 | 1.08 |
| O01OB220 | h | Ayudante electricista | 0.049 | 20.96 | 1.03 |
|  |  | Total |  |  | 5.56 |

| Medición | Uds. | Parcial |
|---|---|---|
| GENERALES | 155 | 155.00 |
| Total |  | 155 |

**EQAJ11ka** m Conductor de cobre multipolar de 4G16 mm² de sección, tensión no (03/10/2022)
155 m × 15.55 (16.02 con costes indirectos) = 2483.10
Conductor de cobre unipolar de 4G16 mm² de sección, tensión nominal 0,6/1 kV resistente al fuego con aislamiento y cubierta no propagadores del incendio y sin emisión de humos ni gases tóxicos y corrosivos con parte proporcional de terminales y accesorios. Garantizará el funcionamiento activo de los equipos durante 90 min y a temperaturas de 800° C. Completamente instalado. Marca/modelo: PRYSMIAN / AFUMEX FIRS 1000V (AS+) o equivalente

| Código | Ud | Descripción | Rendimiento | Precio | Importe |
|---|---|---|---|---|---|
| BQAJ3k | m | Conductor Cu multipolar resistente al fuego 0,6/1 kV de 4G16 mm² (material) | 1 | 13.1 | 13.10 |
| BQAJ4k | pp | Terminales y accesorios para cable Cu multipolar resistente al f (material) | 1 | 0.34 | 0.34 |
| O01OB200 | h | Oficial 1ª electricista | 0.049 | 22 | 1.08 |
| O01OB220 | h | Ayudante electricista | 0.049 | 20.96 | 1.03 |
|  |  | Total |  |  | 15.55 |

| Medición | Uds. | Parcial |
|---|---|---|
| GENERALES | 155 | 155.00 |
| Total |  | 155 |

**EQAJ10ga** m Conductor Cu unipolar de 1x25 mm², tensión nominal 0,6 / 1 kV r (03/10/2022)
150 m × 6.84 (7.05 con costes indirectos) = 1057.50
Conductor de cobre de 1x25 mm² de sección, tensión nominal 0,6 / 1 kV resistente al fuego (UNE-EN 50362 o UNE-EN 50200) con aislamiento y cubierta no propagadores del incendio (UNE-EN 50266) y sin emisión de humos ni gases tóxicos y corrosivos (UNE-EN 50267-2-1) con parte proporcional de terminales y accesorios. Garantizará el funcionamiento activo de los equipos durante 90 min y a temperaturas de 800° C. Completamente instalado. Marca/modelo: PRYSMIAN / AFUMEX FIRS 1000V (AS+) o equivalente

| Código | Ud | Descripción | Rendimiento | Precio | Importe |
|---|---|---|---|---|---|
| BQAJ1g | m | Conductor Cu unipolar resistente al fuego 0,6/1 kV de 1x25 mm² d (material) | 1 | 4.6 | 4.60 |
| BQAJ2g | pp | Terminales y accesorios para cable Cu resistente al fuego 0,6/1 (material) | 1 | 0.13 | 0.13 |
| O01OB200 | h | Oficial 1ª electricista | 0.049 | 22 | 1.08 |
| O01OB220 | h | Ayudante electricista | 0.049 | 20.96 | 1.03 |
|  |  | Total |  |  | 6.84 |

| Medición | Uds. | Parcial |
|---|---|---|
| GENERALES | 150 | 150.00 |
| Total |  | 150 |

**EQAJ10ha** m Conductor Cu unipolar de 1x35 mm², tensión nominal 0,6 / 1 kV r (03/10/2022)
206 m × 8.97 (9.24 con costes indirectos) = 1903.44
Conductor de cobre de 1x35 mm² de sección, tensión nominal 0,6 / 1 kV resistente al fuego (UNE-EN 50362 o UNE-EN 50200) con aislamiento y cubierta no propagadores del incendio (UNE-EN 50266) y sin emisión de humos ni gases tóxicos y corrosivos (UNE-EN 50267-2-1) con parte proporcional de terminales y accesorios. Garantizará el funcionamiento activo de los equipos durante 90 min y a temperaturas de 800° C. Completamente instalado. Marca/modelo: PRYSMIAN / AFUMEX FIRS 1000V (AS+) o equivalente

| Código | Ud | Descripción | Rendimiento | Precio | Importe |
|---|---|---|---|---|---|
| BQAJ1h | m | Conductor Cu unipolar resistente al fuego 0,6/1 kV de 1x35 mm² d (material) | 1 | 6.7 | 6.70 |
| BQAJ2h | pp | Terminales y accesorios para cable Cu resistente al fuego 0,6/1 (material) | 1 | 0.16 | 0.16 |
| O01OB200 | h | Oficial 1ª electricista | 0.049 | 22 | 1.08 |
| O01OB220 | h | Ayudante electricista | 0.049 | 20.96 | 1.03 |
|  |  | Total |  |  | 8.97 |

| Medición | Uds. | Parcial |
|---|---|---|
| GENERALES | 206 | 206.00 |
| Total |  | 206 |

**EQAJ10ia** m Conductor Cu unipolar de 1x50 mm², tensión nominal 0,6 / 1 kV r (03/10/2022)
600 m × 12.21 (12.58 con costes indirectos) = 7548.00
Conductor de cobre de 1x50 mm² de sección, tensión nominal 0,6 / 1 kV resistente al fuego (UNE-EN 50362 o UNE-EN 50200) con aislamiento y cubierta no propagadores del incendio (UNE-EN 50266) y sin emisión de humos ni gases tóxicos y corrosivos (UNE-EN 50267-2-1) con parte proporcional de terminales y accesorios. Garantizará el funcionamiento activo de los equipos durante 90 min y a temperaturas de 800° C. Completamente instalado. Marca/modelo: PRYSMIAN / AFUMEX FIRS 1000V (AS+) o equivalente

| Código | Ud | Descripción | Rendimiento | Precio | Importe |
|---|---|---|---|---|---|
| BQAJ1i | m | Conductor Cu unipolar resistente al fuego 0,6/1 kV de 1x50 mm² d (material) | 1 | 8.77 | 8.77 |
| BQAJ2i | pp | Terminales y accesorios para cable Cu resistente al fuego 0,6/1 (material) | 1 | 0.18 | 0.18 |
| O01OB200 | h | Oficial 1ª electricista | 0.076 | 22 | 1.67 |
| O01OB220 | h | Ayudante electricista | 0.076 | 20.96 | 1.59 |
|  |  | Total |  |  | 12.21 |

| Medición | Uds. | Parcial |
|---|---|---|
| GENERALES | 600 | 600.00 |
| Total |  | 600 |

**EQAJ10ja** m Conductor Cu unipolar de 1x70 mm², tensión nominal 0,6 / 1 kV r
824 m × 12.53 (12.91 con costes indirectos) = 10637.84
Conductor de cobre de 1x70 mm² de sección, tensión nominal 0,6 / 1 kV resistente al fuego (UNE-EN 50362 o UNE-EN 50200) con aislamiento y cubierta no propagadores del incendio (UNE-EN 50266) y sin emisión de humos ni gases tóxicos y corrosivos (UNE-EN 50267-2-1) con parte proporcional de terminales y accesorios. Garantizará el funcionamiento activo de los equipos durante 90 min y a temperaturas de 800° C. Completamente instalado. Marca/modelo: PRYSMIAN / AFUMEX FIRS 1000V (AS+) o equivalente

| Código | Ud | Descripción | Rendimiento | Precio | Importe |
|---|---|---|---|---|---|
| BQAJ1j | m | Conductor Cu unipolar resistente al fuego 0,6/1 kV de 1x70 mm² d (material) | 1 | 12.3 | 12.30 |
| BQAJ2j | pp | Terminales y accesorios para cable Cu resistente al fuego 0,6/1 (material) | 1 | 0.23 | 0.23 |
|  |  | Total |  |  | 12.53 |

| Medición | Uds. | Parcial |
|---|---|---|
| GENERALES | 824 | 824.00 |
| Total |  | 824 |

**ERBA40c** m Bandeja rejilla de varillas de acero electrosoldadas de 5 mm, de
996 m × 16.47 (16.96 con costes indirectos) = 16892.16

| Medición | Uds. | Parcial |
|---|---|---|
| GENERALES | 996 | 996.00 |
| Total |  | 996 |

**ERBA40d** m Bandeja rejilla de varillas de acero electrosoldadas de 5 mm, de (03/10/2022)
87 m × 16.76 (17.26 con costes indirectos) = 1501.62
Bandeja de rejilla de varillas de acero electrosoldadas de 5 mm de diámetro, galvanizada por inmersión en caliente (70 micras), dimensiones 150x60 mm según UNE-EN 61537, con parte proporcional de uniones, accesorios y soportes. Completamente instalada.

| Código | Ud | Descripción | Rendimiento | Precio | Importe |
|---|---|---|---|---|---|
| BRBA9da | m | Bandeja galvanizada de rejilla de 150x60 mm. (material) | 1 | 3.13 | 3.13 |
| BRBAAda | pp | Accesorios y soportaciones para bandeja galvanizada de rejilla d (material) | 1 | 1.17 | 1.17 |
| O01OB200 | h | Oficial 1ª electricista | 0.29 | 22 | 6.38 |
| O01OB220 | h | Ayudante electricista | 0.29 | 20.96 | 6.08 |
|  |  | Total |  |  | 16.76 |

| Medición | Uds. | Parcial |
|---|---|---|
| GENERALES | 87 | 87.00 |
| Total |  | 87 |

**ERBA40g** m Bandeja rejilla de varillas de acero electrosoldadas de 5 mm, de (03/10/2022)
36 m × 24.65 (25.39 con costes indirectos) = 914.04
Bandeja de rejilla de varillas de acero electrosoldadas de 5 mm de diámetro, galvanizada por inmersión en caliente (70 micras), dimensiones 200x60 mm según UNE-EN 61537, con parte proporcional de uniones, accesorios y soportes. Completamente instalada.

| Código | Ud | Descripción | Rendimiento | Precio | Importe |
|---|---|---|---|---|---|
| BRBA9ga | m | Bandeja galvanizada de rejilla de 200x60 mm. (material) | 1 | 3.8 | 3.80 |
| BRBAAga | pp | Accesorios y soportaciones para bandeja galvanizada de rejilla d (material) | 1 | 1.52 | 1.52 |
| O01OB200 | h | Oficial 1ª electricista | 0.45 | 22 | 9.90 |
| O01OB220 | h | Ayudante electricista | 0.45 | 20.96 | 9.43 |
|  |  | Total |  |  | 24.65 |

| Medición | Uds. | Parcial |
|---|---|---|
| GENERALES | 36 | 36.00 |
| Total |  | 36 |

**ERBA40j** m Bandeja rejilla de varillas de acero electrosoldadas de 5 mm, de (03/10/2022)
127 m × 26.91 (27.72 con costes indirectos) = 3520.44
Bandeja de rejilla de varillas de acero electrosoldadas de 5 mm de diámetro, galvanizada por inmersión en caliente (70 micras), dimensiones 300x60 mm según UNE-EN 61537, con parte proporcional de uniones, accesorios y soportes. Completamente instalada.

| Código | Ud | Descripción | Rendimiento | Precio | Importe |
|---|---|---|---|---|---|
| BRBA9ja | m | Bandeja galvanizada de rejilla de 300x60 mm. (material) | 1 | 5.32 | 5.32 |
| BRBAAja | pp | Accesorios y soportaciones para bandeja galvanizada de rejilla d (material) | 1 | 2.26 | 2.26 |
| O01OB200 | h | Oficial 1ª electricista | 0.45 | 22 | 9.90 |
| O01OB220 | h | Ayudante electricista | 0.45 | 20.96 | 9.43 |
|  |  | Total |  |  | 26.91 |

| Medición | Uds. | Parcial |
|---|---|---|
| GENERALES | 127 | 127.00 |
| Total |  | 127 |

**ERBA40k** m Bandeja rejilla de varillas de acero electrosoldadas de 5 mm, de (03/10/2022)
38 m × 27.54 (28.37 con costes indirectos) = 1078.06
Bandeja de rejilla de varillas de acero electrosoldadas de 5 mm de diámetro, galvanizada por inmersión en caliente (70 micras), dimensiones 400x60 mm según UNE-EN 61537, con parte proporcional de uniones, accesorios y soportes. Completamente instalada.

| Código | Ud | Descripción | Rendimiento | Precio | Importe |
|---|---|---|---|---|---|
| BRBA9ka | m | Bandeja galvanizada de rejilla de 400x60 mm. (material) | 1 | 5.86 | 5.86 |
| BRBAAka | pp | Accesorios y soportaciones para bandeja galvanizada de rejilla d (material) | 1 | 2.35 | 2.35 |
| O01OB200 | h | Oficial 1ª electricista | 0.45 | 22 | 9.90 |
| O01OB220 | h | Ayudante electricista | 0.45 | 20.96 | 9.43 |
|  |  | Total |  |  | 27.54 |

| Medición | Uds. | Parcial |
|---|---|---|
| GENERALES | 38 | 38.00 |
| Total |  | 38 |

**ERBA40p** m Bandeja rejilla de varillas de acero electrosoldadas de 5 mm, de (03/10/2022)
44 m × 39.8 (40.99 con costes indirectos) = 1803.56
Bandeja de rejilla de varillas de acero electrosoldadas de 5 mm de diámetro, galvanizada por inmersión en caliente (70 micras), dimensiones 500x80 mm según UNE-EN 61537, con parte proporcional de uniones, accesorios y soportes. Completamente instalada.

| Código | Ud | Descripción | Rendimiento | Precio | Importe |
|---|---|---|---|---|---|
| BRBA9maa | m | Bandeja galvanizada de rejilla de 500x80 mm. (material) | 1 | 8.06 | 8.06 |
| BRBAAmaa | pp | Accesorios y soportaciones para bandeja galvanizada de rejilla d (material) | 1 | 3.82 | 3.82 |
| O01OB200 | h | Oficial 1ª electricista | 0.65 | 22 | 14.30 |
| O01OB220 | h | Ayudante electricista | 0.65 | 20.96 | 13.62 |
|  |  | Total |  |  | 39.8 |

| Medición | Uds. | Parcial |
|---|---|---|
| GENERALES | 44 | 44.00 |
| Total |  | 44 |

**ERBA40n** m Bandeja rejilla de varillas de acero electrosoldadas de 5 mm, de (03/10/2022)
12 m × 43.89 (45.21 con costes indirectos) = 542.52
Bandeja de rejilla de varillas de acero electrosoldadas de 5 mm de diámetro, galvanizada por inmersión en caliente (70 micras), dimensiones 600x100 mm según UNE-EN 61537, con parte proporcional de uniones, accesorios y soportes. Completamente instalada.

| Código | Ud | Descripción | Rendimiento | Precio | Importe |
|---|---|---|---|---|---|
| BRBA9na | m | Bandeja galvanizada de rejilla de 600x100 mm. (material) | 1 | 9.21 | 9.21 |
| BRBAAna | pp | Accesorios y soportaciones para bandeja galvanizada de rejilla d (material) | 1 | 4.61 | 4.61 |
| O01OB200 | h | Oficial 1ª electricista | 0.7 | 22 | 15.40 |
| O01OB220 | h | Ayudante electricista | 0.7 | 20.96 | 14.67 |
|  |  | Total |  |  | 43.89 |

| Medición | Uds. | Parcial |
|---|---|---|
| GENERALES | 12 | 12.00 |
| Total |  | 12 |

**ERBA40o** m Bandeja rejilla de varillas de acero electrosoldadas de 5 mm, de (03/10/2022)
3 m × 37.42 (38.54 con costes indirectos) = 115.62
Bandeja de rejilla de varillas de acero electrosoldadas de 5 mm de diámetro, galvanizada por inmersión en caliente (70 micras), dimensiones 600x60 mm según UNE-EN 61537, con parte proporcional de uniones, accesorios y soportes. Completamente instalada.

| Código | Ud | Descripción | Rendimiento | Precio | Importe |
|---|---|---|---|---|---|
| BRBA9oa | m | Bandeja galvanizada de rejilla de 600x60 mm. (material) | 1 | 8.18 | 8.18 |
| BRBAAoa | pp | Accesorios y soportaciones para bandeja galvanizada de rejilla d (material) | 1 | 3.89 | 3.89 |
| O01OB200 | h | Oficial 1ª electricista | 0.59 | 22 | 12.98 |
| O01OB220 | h | Ayudante electricista | 0.59 | 20.96 | 12.37 |
|  |  | Total |  |  | 37.42 |

| Medición | Uds. | Parcial |
|---|---|---|
| GENERALES | 3 | 3.00 |
| Total |  | 3 |

**EQFA40ac** m Conductor de cobre de 35 mm² , para puesta a tierra de bandeja m
1343 m × 7.46 (7.68 con costes indirectos) = 10314.24

| Medición | Uds. | Parcial |
|---|---|---|
| GENERALES | 1343 | 1343.00 |
| Total |  | 1343 |

### 1607 CUADROS ELÉCTRICOS (03/10/2022)
Importe: 107000.64

**ESBB30a** ud Cuadro de distribución secundario, IP 43 , Ref: CS-PA-A (03/10/2022)
1 ud × 3317 (3416.51 con costes indirectos) = 3416.51
Cuadro de distribución secundario, formado por armario/s metálico/s combinables con paneles de chapa sobre estructura de perfil perforado; puerta frontal con cerradura, paneles de cierre, placas soportes, tapas y elementos auxiliares. mecanismos de mando y protección, embarrados y conexionados según especificacones y esquemas de proyecto.
Completamente instalado, incluido ensayos, montaje y puesta en servicio.
Características:
Protección IP 43 .
Referencia: CS-PA-A .
Marca/modelo: SCHNEIDER o equivalente
Incluye: Cableado de control desde subestación según listado de señales y acción software en ficha técnica Sistema de Gestión.

| Código | Ud | Descripción | Rendimiento | Precio | Importe |
|---|---|---|---|---|---|
| BSBI3a | ud | Armario y cableado para cuadro secundario ref. CS-PA-A (material) | 1 | 583.7 | 583.70 |
| BSB0Ca | ud | Aparellaje cuadro secundario Ref. CS-PA-A (material) | 1 | 1946.1 | 1946.10 |
| BSBI2a | ud | Elementos de control, gestión y medida para cuadro secundario ref. CS-PA-A grafiados en el esquema correspondiente. (material) | 1 | 194.35 | 194.35 |
| O01OB200 | h | Oficial 1ª electricista | 13.8 | 22 | 303.60 |
| O01OB220 | h | Ayudante electricista | 13.8 | 20.96 | 289.25 |
|  |  | Total |  |  | 3317 |

| Medición | Uds. | Parcial |
|---|---|---|
| ACCESO | 1 | 1.00 |
| Total |  | 1 |

**ESBB30b** ud Cuadro de distribución secundario, IP 43 , Ref: CS-PA-B (03/10/2022)
1 ud × 3879.26 (3995.64 con costes indirectos) = 3995.64
Cuadro de distribución secundario, formado por armario/s metálico/s combinables con paneles de chapa sobre estructura de perfil perforado; puerta frontal con cerradura, paneles de cierre, placas soportes, tapas y elementos auxiliares. mecanismos de mando y protección, embarrados y conexionados según especificacones y esquemas de proyecto.
Completamente instalado, incluido ensayos, montaje y puesta en servicio.
Características:
Protección IP 43 .
Referencia: CS-PA-B .
Marca/modelo: SCHNEIDER o equivalente
Incluye: Cableado de control desde subestación según listado de señales y acción software en ficha técnica Sistema de Gestión.

| Código | Ud | Descripción | Rendimiento | Precio | Importe |
|---|---|---|---|---|---|
| BSBI3b | ud | Armario y cableado para cuadro secundario ref. CS-PA-B (material) | 1 | 683.15 | 683.15 |
| BSB0Cb | ud | Aparellaje cuadro secundario Ref. CS-PA-B (material) | 1 | 2276.95 | 2276.95 |
| BSBI2b | ud | Elementos de control, gestión y medida para cuadro secundario ref. CS-PA-B grafiados en el esquema correspondiente. (material) | 1 | 227.5 | 227.50 |
| O01OB200 | h | Oficial 1ª electricista | 16.1 | 22 | 354.20 |
| O01OB220 | h | Ayudante electricista | 16.1 | 20.96 | 337.46 |
|  |  | Total |  |  | 3879.26 |

| Medición | Uds. | Parcial |
|---|---|---|
| ACCESO | 1 | 1.00 |
| Total |  | 1 |

**ESBB30c** ud Cuadro de distribución secundario, IP 43 , Ref: CS-PA-C (03/10/2022)
1 ud × 2063 (2124.89 con costes indirectos) = 2124.89
Cuadro de distribución secundario, formado por armario/s metálico/s combinables con paneles de chapa sobre estructura de perfil perforado; puerta frontal con cerradura, paneles de cierre, placas soportes, tapas y elementos auxiliares. mecanismos de mando y protección, embarrados y conexionados según especificacones y esquemas de proyecto.
Completamente instalado, incluido ensayos, montaje y puesta en servicio.
Características:
Protección IP 43 .
Referencia: CS-PA-C .
Marca/modelo: SCHNEIDER o equivalente
Incluye: Cableado de control desde subestación según listado de señales y acción software en ficha técnica Sistema de Gestión.

| Código | Ud | Descripción | Rendimiento | Precio | Importe |
|---|---|---|---|---|---|
| BSBI3c | ud | Armario y cableado para cuadro secundario ref. CS-PA-C (material) | 1 | 359.45 | 359.45 |
| BSB0Cc | ud | Aparellaje cuadro secundario Ref. CS-PA-C (material) | 1 | 1198.6 | 1198.60 |
| BSBI2c | ud | Elementos de control, gestión y medida para cuadro secundario ref. CS-PA-C grafiados en el esquema correspondiente. (material) | 1 | 119.6 | 119.60 |
| O01OB200 | h | Oficial 1ª electricista | 8.97 | 22 | 197.34 |
| O01OB220 | h | Ayudante electricista | 8.97 | 20.96 | 188.01 |
|  |  | Total |  |  | 2063 |

| Medición | Uds. | Parcial |
|---|---|---|
| ACCESO | 1 | 1.00 |
| Total |  | 1 |

**ESBB30d** ud Cuadro de distribución secundario, IP 43 , Ref: CS-PA-ESC1 (03/10/2022)
1 ud × 1299.63 (1338.62 con costes indirectos) = 1338.62
Cuadro de distribución secundario, formado por armario/s metálico/s combinables con paneles de chapa sobre estructura de perfil perforado; puerta frontal con cerradura, paneles de cierre, placas soportes, tapas y elementos auxiliares. mecanismos de mando y protección, embarrados y conexionados según especificacones y esquemas de proyecto.
Completamente instalado, incluido ensayos, montaje y puesta en servicio.
Características:
Protección IP 43 .
Referencia: CS-PA-ESC1 .
Marca/modelo: SCHNEIDER o equivalente
Incluye: Cableado de control desde subestación según listado de señales y acción software en ficha técnica Sistema de Gestión.

| Código | Ud | Descripción | Rendimiento | Precio | Importe |
|---|---|---|---|---|---|
| BSBI3d | ud | Armario y cableado para cuadro secundario ref. CS-PA-ESC1 (material) | 1 | 232.05 | 232.05 |
| BSB0Cd | ud | Aparellaje cuadro secundario Ref. CS-PA-ESC1 (material) | 1 | 772.85 | 772.85 |
| BSBI2d | ud | Elementos de control, gestión y medida para cuadro secundario ref. CS-PA-ESC1 grafiados en el esquema correspondiente. (material) | 1 | 77.35 | 77.35 |
| O01OB200 | h | Oficial 1ª electricista | 5.06 | 22 | 111.32 |
| O01OB220 | h | Ayudante electricista | 5.06 | 20.96 | 106.06 |
|  |  | Total |  |  | 1299.63 |

| Medición | Uds. | Parcial |
|---|---|---|
| ACCESO | 1 | 1.00 |
| Total |  | 1 |

**ESBB30e** ud Cuadro de distribución secundario, IP 43 , Ref: CS-PA-ESC2 (03/10/2022)
1 ud × 536.91 (553.02 con costes indirectos) = 553.02
Cuadro de distribución secundario, formado por armario/s metálico/s combinables con paneles de chapa sobre estructura de perfil perforado; puerta frontal con cerradura, paneles de cierre, placas soportes, tapas y elementos auxiliares. mecanismos de mando y protección, embarrados y conexionados según especificacones y esquemas de proyecto.
Completamente instalado, incluido ensayos, montaje y puesta en servicio.
Características:
Protección IP 43 .
Referencia: CS-PA-ESC2 .
Marca/modelo: SCHNEIDER o equivalente
Incluye: Cableado de control desde subestación según listado de señales y acción software en ficha técnica Sistema de Gestión.

| Código | Ud | Descripción | Rendimiento | Precio | Importe |
|---|---|---|---|---|---|
| BSBI3e | ud | Armario y cableado para cuadro secundario ref. CS-PA-ESC2 (material) | 1 | 93.6 | 93.60 |
| BSB0Ce | ud | Aparellaje cuadro secundario Ref. CS-PA-ESC2 (material) | 1 | 313.3 | 313.30 |
| BSBI2e | ud | Elementos de control, gestión y medida para cuadro secundario ref. CS-PA-ESC2 grafiados en el esquema correspondiente. (material) | 1 | 31.2 | 31.20 |
| O01OB200 | h | Oficial 1ª electricista | 2.3 | 22 | 50.60 |
| O01OB220 | h | Ayudante electricista | 2.3 | 20.96 | 48.21 |
|  |  | Total |  |  | 536.91 |

| Medición | Uds. | Parcial |
|---|---|---|
| ACCESO | 1 | 1.00 |
| Total |  | 1 |

**ESBB30f** ud Cuadro de distribución secundario, IP 43 , Ref: CS-PA-ESC3 (03/10/2022)
1 ud × 572.79 (589.97 con costes indirectos) = 589.97
Cuadro de distribución secundario, formado por armario/s metálico/s combinables con paneles de chapa sobre estructura de perfil perforado; puerta frontal con cerradura, paneles de cierre, placas soportes, tapas y elementos auxiliares. mecanismos de mando y protección, embarrados y conexionados según especificacones y esquemas de proyecto.
Completamente instalado, incluido ensayos, montaje y puesta en servicio.
Características:
Protección IP 43 .
Referencia: CS-PA-ESC3 .
Marca/modelo: SCHNEIDER o equivalente
Incluye: Cableado de control desde subestación según listado de señales y acción software en ficha técnica Sistema de Gestión.

| Código | Ud | Descripción | Rendimiento | Precio | Importe |
|---|---|---|---|---|---|
| BSBI3f | ud | Armario y cableado para cuadro secundario ref. CS-PA-ESC3 (material) | 1 | 99.45 | 99.45 |
| BSB0Cf | ud | Aparellaje cuadro secundario Ref. CS-PA-ESC3 (material) | 1 | 331.5 | 331.50 |
| BSBI2f | ud | Elementos de control, gestión y medida para cuadro secundario ref. CS-PA-ESC3 grafiados en el esquema correspondiente. (material) | 1 | 33.15 | 33.15 |
| O01OB200 | h | Oficial 1ª electricista | 2.53 | 22 | 55.66 |
| O01OB220 | h | Ayudante electricista | 2.53 | 20.96 | 53.03 |
|  |  | Total |  |  | 572.79 |

| Medición | Uds. | Parcial |
|---|---|---|
| ACCESO | 1 | 1.00 |
| Total |  | 1 |

**ESBB30g** ud Cuadro de distribución secundario, IP 43 , Ref: CS-PA-ESC4 (03/10/2022)
1 ud × 1299.11 (1338.08 con costes indirectos) = 1338.08
Cuadro de distribución secundario, formado por armario/s metálico/s combinables con paneles de chapa sobre estructura de perfil perforado; puerta frontal con cerradura, paneles de cierre, placas soportes, tapas y elementos auxiliares. mecanismos de mando y protección, embarrados y conexionados según especificacones y esquemas de proyecto.
Completamente instalado, incluido ensayos, montaje y puesta en servicio.
Características:
Protección IP 43 .
Referencia: CS-PA-ESC4 .
Marca/modelo: SCHNEIDER o equivalente
Incluye: Cableado de control desde subestación según listado de señales y acción software en ficha técnica Sistema de Gestión.

| Código | Ud | Descripción | Rendimiento | Precio | Importe |
|---|---|---|---|---|---|
| BSBI3g | ud | Armario y cableado para cuadro secundario ref. CS-PA-ESC4 (material) | 1 | 229.45 | 229.45 |
| BSB0Cg | ud | Aparellaje cuadro secundario Ref. CS-PA-ESC4 (material) | 1 | 765.7 | 765.70 |
| BSBI2g | ud | Elementos de control, gestión y medida para cuadro secundario ref. CS-PA-ESC4 grafiados en el esquema correspondiente. (material) | 1 | 76.7 | 76.70 |
| O01OB200 | h | Oficial 1ª electricista | 5.29 | 22 | 116.38 |
| O01OB220 | h | Ayudante electricista | 5.29 | 20.96 | 110.88 |
|  |  | Total |  |  | 1299.11 |

| Medición | Uds. | Parcial |
|---|---|---|
| ACCESO | 1 | 1.00 |
| Total |  | 1 |

**ESBB30h** ud Cuadro de distribución secundario, IP 43 , Ref: CS-PB-A (03/10/2022)
1 ud × 2999.54 (3089.53 con costes indirectos) = 3089.53
Cuadro de distribución secundario, formado por armario/s metálico/s combinables con paneles de chapa sobre estructura de perfil perforado; puerta frontal con cerradura, paneles de cierre, placas soportes, tapas y elementos auxiliares. mecanismos de mando y protección, embarrados y conexionados según especificacones y esquemas de proyecto.
Completamente instalado, incluido ensayos, montaje y puesta en servicio.
Características:
Protección IP 43 .
Referencia: CS-PB-A .
Marca/modelo: SCHNEIDER o equivalente
Incluye: Cableado de control desde subestación según listado de señales y acción software en ficha técnica Sistema de Gestión.

| Código | Ud | Descripción | Rendimiento | Precio | Importe |
|---|---|---|---|---|---|
| BSBI3h | ud | Armario y cableado para cuadro secundario ref. CS-PB-A (material) | 1 | 520 | 520.00 |
| BSB0Ch | ud | Aparellaje cuadro secundario Ref. CS-PB-A (material) | 1 | 1732.9 | 1732.90 |
| BSBI2h | ud | Elementos de control, gestión y medida para cuadro secundario ref. CS-PB-A grafiados en el esquema correspondiente. (material) | 1 | 173.55 | 173.55 |
| O01OB200 | h | Oficial 1ª electricista | 13.34 | 22 | 293.48 |
| O01OB220 | h | Ayudante electricista | 13.34 | 20.96 | 279.61 |
|  |  | Total |  |  | 2999.54 |

| Medición | Uds. | Parcial |
|---|---|---|
| PLANTA BAJA | 1 | 1.00 |
| Total |  | 1 |

**ESBB30i** ud Cuadro de distribución secundario, IP 43 , Ref: CS-PB-B (03/10/2022)
1 ud × 5126.24 (5280.03 con costes indirectos) = 5280.03
Cuadro de distribución secundario, formado por armario/s metálico/s combinables con paneles de chapa sobre estructura de perfil perforado; puerta frontal con cerradura, paneles de cierre, placas soportes, tapas y elementos auxiliares. mecanismos de mando y protección, embarrados y conexionados según especificacones y esquemas de proyecto.
Completamente instalado, incluido ensayos, montaje y puesta en servicio.
Características:
Protección IP 43 .
Referencia: CS-PB-B .
Marca/modelo: SCHNEIDER o equivalente
Incluye: Cableado de control desde subestación según listado de señales y acción software en ficha técnica Sistema de Gestión.

| Código | Ud | Descripción | Rendimiento | Precio | Importe |
|---|---|---|---|---|---|
| BSBI3i | ud | Armario y cableado para cuadro secundario ref. CS-PB-B (material) | 1 | 893.1 | 893.10 |
| BSB0Ci | ud | Aparellaje cuadro secundario Ref. CS-PB-B (material) | 1 | 2977 | 2977.00 |
| BSBI2i | ud | Elementos de control, gestión y medida para cuadro secundario ref. CS-PB-B grafiados en el esquema correspondiente. (material) | 1 | 297.7 | 297.70 |
| O01OB200 | h | Oficial 1ª electricista | 22.31 | 22 | 490.82 |
| O01OB220 | h | Ayudante electricista | 22.31 | 20.96 | 467.62 |
|  |  | Total |  |  | 5126.24 |

| Medición | Uds. | Parcial |
|---|---|---|
| PLANTA BAJA | 1 | 1.00 |
| Total |  | 1 |

**ESBB30j** ud Cuadro de distribución secundario, IP 43 , Ref: CS-PB-CAM (03/10/2022)
1 ud × 3465.59 (3569.56 con costes indirectos) = 3569.56
Cuadro de distribución secundario, formado por armario/s metálico/s combinables con paneles de chapa sobre estructura de perfil perforado; puerta frontal con cerradura, paneles de cierre, placas soportes, tapas y elementos auxiliares. mecanismos de mando y protección, embarrados y conexionados según especificacones y esquemas de proyecto.
Completamente instalado, incluido ensayos, montaje y puesta en servicio.
Características:
Protección IP 43 .
Referencia: CS-PB-CAM .
Marca/modelo: SCHNEIDER o equivalente
Incluye: Cableado de control desde subestación según listado de señales y acción software en ficha técnica Sistema de Gestión.

| Código | Ud | Descripción | Rendimiento | Precio | Importe |
|---|---|---|---|---|---|
| BSBI3j | ud | Armario y cableado para cuadro secundario ref. CS-PB-CAM (material) | 1 | 598.65 | 598.65 |
| BSB0Cj | ud | Aparellaje cuadro secundario Ref. CS-PB-CAM (material) | 1 | 1995.5 | 1995.50 |
| BSBI2j | ud | Elementos de control, gestión y medida para cuadro secundario ref. CS-PB-CAM grafiados en el esquema correspondiente. (material) | 1 | 199.55 | 199.55 |
| O01OB200 | h | Oficial 1ª electricista | 15.64 | 22 | 344.08 |
| O01OB220 | h | Ayudante electricista | 15.64 | 20.96 | 327.81 |
|  |  | Total |  |  | 3465.59 |

| Medición | Uds. | Parcial |
|---|---|---|
| PLANTA BAJA | 1 | 1.00 |
| Total |  | 1 |

**ESBB30l** ud Cuadro de distribución secundario, IP 43 , Ref: CS-PB-OFI (03/10/2022)
1 ud × 7397.38 (7619.3 con costes indirectos) = 7619.30
Cuadro de distribución secundario, formado por armario/s metálico/s combinables con paneles de chapa sobre estructura de perfil perforado; puerta frontal con cerradura, paneles de cierre, placas soportes, tapas y elementos auxiliares. mecanismos de mando y protección, embarrados y conexionados según especificacones y esquemas de proyecto.
Completamente instalado, incluido ensayos, montaje y puesta en servicio.
Características:
Protección IP 43 .
Referencia: CS-PB-OFI .
Marca/modelo: SCHNEIDER o equivalente
Incluye: Cableado de control desde subestación según listado de señales y acción software en ficha técnica Sistema de Gestión.

| Código | Ud | Descripción | Rendimiento | Precio | Importe |
|---|---|---|---|---|---|
| BSBI3l | ud | Armario y cableado para cuadro secundario ref. CS-PB-OFI (material) | 1 | 1274 | 1274.00 |
| BSB0Cl | ud | Aparellaje cuadro secundario Ref. CS-PB-OFI (material) | 1 | 4246.45 | 4246.45 |
| BSBI2l | ud | Elementos de control, gestión y medida para cuadro secundario ref. CS-PB-OFI grafiados en el esquema correspondiente. (material) | 1 | 424.45 | 424.45 |
| O01OB200 | h | Oficial 1ª electricista | 33.81 | 22 | 743.82 |
| O01OB220 | h | Ayudante electricista | 33.81 | 20.96 | 708.66 |
|  |  | Total |  |  | 7397.38 |

| Medición | Uds. | Parcial |
|---|---|---|
| SÓTANO | 1 | 1.00 |
| Total |  | 1 |

**ESBB30m** ud Cuadro de distribución secundario, IP 43 , Ref: CS-RVE (03/10/2022)
1 ud × 728.92 (750.79 con costes indirectos) = 750.79
Cuadro de distribución secundario, formado por armario/s metálico/s combinables con paneles de chapa sobre estructura de perfil perforado; puerta frontal con cerradura, paneles de cierre, placas soportes, tapas y elementos auxiliares. mecanismos de mando y protección, embarrados y conexionados según especificacones y esquemas de proyecto.
Completamente instalado, incluido ensayos, montaje y puesta en servicio.
Características:
Protección IP 43 .
Referencia: CS-RVE .
Marca/modelo: SCHNEIDER o equivalente
Incluye: Cableado de control desde subestación según listado de señales y acción software en ficha técnica Sistema de Gestión.

| Código | Ud | Descripción | Rendimiento | Precio | Importe |
|---|---|---|---|---|---|
| BSBI3m | ud | Armario y cableado para cuadro secundario ref. CS-RVE (material) | 1 | 120.25 | 120.25 |
| BSB0Cm | ud | Aparellaje cuadro secundario Ref. CS-RVE (material) | 1 | 400.4 | 400.40 |
| BSBI2m | ud | Elementos de control, gestión y medida para cuadro secundario ref. CS-RVE grafiados en el esquema correspondiente. (material) | 1 | 40.3 | 40.30 |
| O01OB200 | h | Oficial 1ª electricista | 3.91 | 22 | 86.02 |
| O01OB220 | h | Ayudante electricista | 3.91 | 20.96 | 81.95 |
|  |  | Total |  |  | 728.92 |

| Medición | Uds. | Parcial |
|---|---|---|
| SÓTANO | 1 | 1.00 |
| Total |  | 1 |

**ESBB30n** ud Cuadro de distribución secundario, IP 43 , Ref: CS-SOT-A (03/10/2022)
1 ud × 4258.09 (4385.83 con costes indirectos) = 4385.83
Cuadro de distribución secundario, formado por armario/s metálico/s combinables con paneles de chapa sobre estructura de perfil perforado; puerta frontal con cerradura, paneles de cierre, placas soportes, tapas y elementos auxiliares. mecanismos de mando y protección, embarrados y conexionados según especificacones y esquemas de proyecto.
Completamente instalado, incluido ensayos, montaje y puesta en servicio.
Características:
Protección IP 43 .
Referencia: CS-SOT-A .
Marca/modelo: SCHNEIDER o equivalente
Incluye: Cableado de control desde subestación según listado de señales y acción software en ficha técnica Sistema de Gestión.

| Código | Ud | Descripción | Rendimiento | Precio | Importe |
|---|---|---|---|---|---|
| BSBI3n | ud | Armario y cableado para cuadro secundario ref. CS-SOT-A (material) | 1 | 734.5 | 734.50 |
| BSB0Cn | ud | Aparellaje cuadro secundario Ref. CS-SOT-A (material) | 1 | 2448.55 | 2448.55 |
| BSBI2n | ud | Elementos de control, gestión y medida para cuadro secundario ref. CS-SOT-A grafiados en el esquema correspondiente. (material) | 1 | 245.05 | 245.05 |
| O01OB200 | h | Oficial 1ª electricista | 19.32 | 22 | 425.04 |
| O01OB220 | h | Ayudante electricista | 19.32 | 20.96 | 404.95 |
|  |  | Total |  |  | 4258.09 |

| Medición | Uds. | Parcial |
|---|---|---|
| SÓTANO | 1 | 1.00 |
| Total |  | 1 |

**ESBB30o** ud Cuadro de distribución secundario, IP 43 , Ref: CS-SOT-B (03/10/2022)
1 ud × 4170.86 (4295.99 con costes indirectos) = 4295.99
Cuadro de distribución secundario, formado por armario/s metálico/s combinables con paneles de chapa sobre estructura de perfil perforado; puerta frontal con cerradura, paneles de cierre, placas soportes, tapas y elementos auxiliares. mecanismos de mando y protección, embarrados y conexionados según especificacones y esquemas de proyecto.
Completamente instalado, incluido ensayos, montaje y puesta en servicio.
Características:
Protección IP 43 .
Referencia: CS-SOT-B .
Marca/modelo: SCHNEIDER o equivalente
Incluye: Cableado de control desde subestación según listado de señales y acción software en ficha técnica Sistema de Gestión.

| Código | Ud | Descripción | Rendimiento | Precio | Importe |
|---|---|---|---|---|---|
| BSBI3o | ud | Armario y cableado para cuadro secundario ref. CS-SOT-B (material) | 1 | 718.25 | 718.25 |
| BSB0Co | ud | Aparellaje cuadro secundario Ref. CS-SOT-B (material) | 1 | 2393.3 | 2393.30 |
| BSBI2o | ud | Elementos de control, gestión y medida para cuadro secundario ref. CS-SOT-B grafiados en el esquema correspondiente. (material) | 1 | 239.2 | 239.20 |
| O01OB200 | h | Oficial 1ª electricista | 19.09 | 22 | 419.98 |
| O01OB220 | h | Ayudante electricista | 19.09 | 20.96 | 400.13 |
|  |  | Total |  |  | 4170.86 |

| Medición | Uds. | Parcial |
|---|---|---|
| SÓTANO | 1 | 1.00 |
| Total |  | 1 |

**ESBB30p** ud Cuadro de distribución secundario, IP 43 , Ref: CS-SOT-ESC (03/10/2022)
1 ud × 2735.76 (2817.83 con costes indirectos) = 2817.83
Cuadro de distribución secundario, formado por armario/s metálico/s combinables con paneles de chapa sobre estructura de perfil perforado; puerta frontal con cerradura, paneles de cierre, placas soportes, tapas y elementos auxiliares. mecanismos de mando y protección, embarrados y conexionados según especificacones y esquemas de proyecto.
Completamente instalado, incluido ensayos, montaje y puesta en servicio.
Características:
Protección IP 43 .
Referencia: CS-SOT-ESC .
Marca/modelo: SCHNEIDER o equivalente
Incluye: Cableado de control desde subestación según listado de señales y acción software en ficha técnica Sistema de Gestión.

| Código | Ud | Descripción | Rendimiento | Precio | Importe |
|---|---|---|---|---|---|
| BSBI3p | ud | Armario y cableado para cuadro secundario ref. CS-SOT-ESC (material) | 1 | 473.2 | 473.20 |
| BSB0Cp | ud | Aparellaje cuadro secundario Ref. CS-SOT-ESC (material) | 1 | 1571.7 | 1571.70 |
| BSBI2p | ud | Elementos de control, gestión y medida para cuadro secundario ref. CS-SOT-ESC grafiados en el esquema correspondiente. (material) | 1 | 157.3 | 157.30 |
| O01OB200 | h | Oficial 1ª electricista | 12.42 | 22 | 273.24 |
| O01OB220 | h | Ayudante electricista | 12.42 | 20.96 | 260.32 |
|  |  | Total |  |  | 2735.76 |

| Medición | Uds. | Parcial |
|---|---|---|
| SÓTANO | 1 | 1.00 |
| Total |  | 1 |

**ESBB30q** ud Cuadro de distribución secundario, IP 43 , Ref: CS-ENT-A (03/10/2022)
1 ud × 8422.29 (8674.96 con costes indirectos) = 8674.96
Cuadro de distribución secundario, formado por armario/s metálico/s combinables con paneles de chapa sobre estructura de perfil perforado; puerta frontal con cerradura, paneles de cierre, placas soportes, tapas y elementos auxiliares. mecanismos de mando y protección, embarrados y conexionados según especificacones y esquemas de proyecto.
Completamente instalado, incluido ensayos, montaje y puesta en servicio.
Características:
Protección IP 43 .
Referencia: CS-ENT-A .
Marca/modelo: SCHNEIDER o equivalente
Incluye: Cableado de control desde subestación según listado de señales y acción software en ficha técnica Sistema de Gestión.

| Código | Ud | Descripción | Rendimiento | Precio | Importe |
|---|---|---|---|---|---|
| BSBI3q | ud | Armario y cableado para cuadro secundario ref. CS-ENT-A (material) | 1 | 1548.95 | 1548.95 |
| BSB0Cq | ud | Aparellaje cuadro secundario Ref. CS-ENT-A (material) | 1 | 5162.95 | 5162.95 |
| BSBI2q | ud | Elementos de control, gestión y medida para cuadro secundario ref. CS-ENT-A grafiados en el esquema correspondiente. (material) | 1 | 516.1 | 516.10 |
| O01OB200 | h | Oficial 1ª electricista | 27.8 | 22 | 611.60 |
| O01OB220 | h | Ayudante electricista | 27.8 | 20.96 | 582.69 |
|  |  | Total |  |  | 8422.29 |

| Medición | Uds. | Parcial |
|---|---|---|
| ENTREPLANTA CUBIERTA | 1 | 1.00 |
| Total |  | 1 |

**ESBB30r** ud Cuadro de distribución secundario, IP 43 , Ref: CS-EP-A (03/10/2022)
1 ud × 7949.94 (8188.44 con costes indirectos) = 8188.44
Cuadro de distribución secundario, formado por armario/s metálico/s combinables con paneles de chapa sobre estructura de perfil perforado; puerta frontal con cerradura, paneles de cierre, placas soportes, tapas y elementos auxiliares. mecanismos de mando y protección, embarrados y conexionados según especificacones y esquemas de proyecto.
Completamente instalado, incluido ensayos, montaje y puesta en servicio.
Características:
Protección IP 43 .
Referencia: CS-EP-A .
Marca/modelo: SCHNEIDER o equivalente
Incluye: Cableado de control desde subestación según listado de señales y acción software en ficha técnica Sistema de Gestión.

| Código | Ud | Descripción | Rendimiento | Precio | Importe |
|---|---|---|---|---|---|
| BSBI3r | ud | Armario y cableado para cuadro secundario ref. CS-EP-A (material) | 1 | 1356.55 | 1356.55 |
| BSB0Cr | ud | Aparellaje cuadro secundario Ref. CS-EP-A (material) | 1 | 4521.4 | 4521.40 |
| BSBI2r | ud | Elementos de control, gestión y medida para cuadro secundario ref. CS-EP-A grafiados en el esquema correspondiente. (material) | 1 | 452.4 | 452.40 |
| O01OB200 | h | Oficial 1ª electricista | 37.7 | 22 | 829.40 |
| O01OB220 | h | Ayudante electricista | 37.7 | 20.96 | 790.19 |
|  |  | Total |  |  | 7949.94 |

| Medición | Uds. | Parcial |
|---|---|---|
| ENTREPLANTA CUBIERTA | 1 | 1.00 |
| Total |  | 1 |

**ESBB30s** ud Cuadro de distribución secundario, IP 43 , Ref: CS-ENT-B (03/10/2022)
1 ud × 8065.74 (8307.71 con costes indirectos) = 8307.71
Cuadro de distribución secundario, formado por armario/s metálico/s combinables con paneles de chapa sobre estructura de perfil perforado; puerta frontal con cerradura, paneles de cierre, placas soportes, tapas y elementos auxiliares. mecanismos de mando y protección, embarrados y conexionados según especificacones y esquemas de proyecto.
Completamente instalado, incluido ensayos, montaje y puesta en servicio.
Características:
Protección IP 43 .
Referencia: CS-ENT-B .
Marca/modelo: SCHNEIDER o equivalente
Incluye: Cableado de control desde subestación según listado de señales y acción software en ficha técnica Sistema de Gestión.

| Código | Ud | Descripción | Rendimiento | Precio | Importe |
|---|---|---|---|---|---|
| BSBI3s | ud | Armario y cableado para cuadro secundario ref. CS-ENT-B (material) | 1 | 1485.25 | 1485.25 |
| BSB0Cs | ud | Aparellaje cuadro secundario Ref. CS-ENT-B (material) | 1 | 4951.05 | 4951.05 |
| BSBI2s | ud | Elementos de control, gestión y medida para cuadro secundario ref. CS-ENT-B grafiados en el esquema correspondiente. (material) | 1 | 495.3 | 495.30 |
| O01OB200 | h | Oficial 1ª electricista | 26.4 | 22 | 580.80 |
| O01OB220 | h | Ayudante electricista | 26.4 | 20.96 | 553.34 |
|  |  | Total |  |  | 8065.74 |

| Medición | Uds. | Parcial |
|---|---|---|
| ENTREPLANTA CUBIERTA | 1 | 1.00 |
| Total |  | 1 |

**ESBB30t** ud Cuadro de distribución secundario, IP 43 , Ref: CS-EP-B (03/10/2022)
1 ud × 4316.78 (4446.28 con costes indirectos) = 4446.28
Cuadro de distribución secundario, formado por armario/s metálico/s combinables con paneles de chapa sobre estructura de perfil perforado; puerta frontal con cerradura, paneles de cierre, placas soportes, tapas y elementos auxiliares. mecanismos de mando y protección, embarrados y conexionados según especificacones y esquemas de proyecto.
Completamente instalado, incluido ensayos, montaje y puesta en servicio.
Características:
Protección IP 43 .
Referencia: CS-EP-B .
Marca/modelo: SCHNEIDER o equivalente
Incluye: Cableado de control desde subestación según listado de señales y acción software en ficha técnica Sistema de Gestión.

| Código | Ud | Descripción | Rendimiento | Precio | Importe |
|---|---|---|---|---|---|
| BSBI3t | ud | Armario y cableado para cuadro secundario ref. CS-EP-B (material) | 1 | 737.1 | 737.10 |
| BSB0Ct | ud | Aparellaje cuadro secundario Ref. CS-EP-B (material) | 1 | 2457.6 | 2457.60 |
| BSBI2t | ud | Elementos de control, gestión y medida para cuadro secundario ref. CS-EP-B grafiados en el esquema correspondiente. (material) | 1 | 245.7 | 245.70 |
| O01OB200 | h | Oficial 1ª electricista | 20.4 | 22 | 448.80 |
| O01OB220 | h | Ayudante electricista | 20.4 | 20.96 | 427.58 |
|  |  | Total |  |  | 4316.78 |

| Medición | Uds. | Parcial |
|---|---|---|
| ENTREPLANTA CUBIERTA | 1 | 1.00 |
| Total |  | 1 |

**ESBB30u** ud Cuadro de distribución secundario, IP 43 , Ref: CS-PA-ESC1-MTX (03/10/2022)
1 ud × 838.64 (863.8 con costes indirectos) = 863.80
Cuadro de distribución secundario, formado por armario/s metálico/s combinables con paneles de chapa sobre estructura de perfil perforado; puerta frontal con cerradura, paneles de cierre, placas soportes, tapas y elementos auxiliares. mecanismos de mando y protección, embarrados y conexionados según especificacones y esquemas de proyecto.
Completamente instalado, incluido ensayos, montaje y puesta en servicio.
Características:
Protección IP 43 .
Referencia: CS-PA-ESC1-MTX .
Marca/modelo: SCHNEIDER o equivalente
Incluye: Cableado de control desde subestación según listado de señales y acción software en ficha técnica Sistema de Gestión.

| Código | Ud | Descripción | Rendimiento | Precio | Importe |
|---|---|---|---|---|---|
| BSBI3u | ud | Armario y cableado para cuadro secundario ref. CS-PA-ESC1-MTX (material) | 1 | 145.6 | 145.60 |
| BSB0Cu | ud | Aparellaje cuadro secundario Ref. CS-PA-ESC1-MTX (material) | 1 | 486.2 | 486.20 |
| BSBI2u | ud | Elementos de control, gestión y medida para cuadro secundario ref. CS-PA-ESC1-MTX grafiados en el esquema correspondiente. (material) | 1 | 48.75 | 48.75 |
| O01OB200 | h | Oficial 1ª electricista | 3.68 | 22 | 80.96 |
| O01OB220 | h | Ayudante electricista | 3.68 | 20.96 | 77.13 |
|  |  | Total |  |  | 838.64 |

| Medición | Uds. | Parcial |
|---|---|---|
| ACCESO | 1 | 1.00 |
| Total |  | 1 |

**ESBB30v** ud Cuadro de distribución secundario, IP 43 , Ref: CS-PA-ESC2-MTX (03/10/2022)
1 ud × 542.11 (558.37 con costes indirectos) = 558.37
Cuadro de distribución secundario, formado por armario/s metálico/s combinables con paneles de chapa sobre estructura de perfil perforado; puerta frontal con cerradura, paneles de cierre, placas soportes, tapas y elementos auxiliares. mecanismos de mando y protección, embarrados y conexionados según especificacones y esquemas de proyecto.
Completamente instalado, incluido ensayos, montaje y puesta en servicio.
Características:
Protección IP 43 .
Referencia: CS-PA-ESC2-MTX .
Marca/modelo: SCHNEIDER o equivalente
Incluye: Cableado de control desde subestación según listado de señales y acción software en ficha técnica Sistema de Gestión.

| Código | Ud | Descripción | Rendimiento | Precio | Importe |
|---|---|---|---|---|---|
| BSBI3v | ud | Armario y cableado para cuadro secundario ref. CS-PA-ESC2-MTX (material) | 1 | 94.9 | 94.90 |
| BSB0Cv | ud | Aparellaje cuadro secundario Ref. CS-PA-ESC2-MTX (material) | 1 | 316.55 | 316.55 |
| BSBI2v | ud | Elementos de control, gestión y medida para cuadro secundario ref. CS-PA-ESC2-MTX grafiados en el esquema correspondiente. (material) | 1 | 31.85 | 31.85 |
| O01OB200 | h | Oficial 1ª electricista | 2.3 | 22 | 50.60 |
| O01OB220 | h | Ayudante electricista | 2.3 | 20.96 | 48.21 |
|  |  | Total |  |  | 542.11 |

| Medición | Uds. | Parcial |
|---|---|---|
| ACCESO | 1 | 1.00 |
| Total |  | 1 |

**ESBB30w** ud Cuadro de distribución secundario, IP 43 , Ref: CS-PA-ESC3-MTX (03/10/2022)
1 ud × 838.64 (863.8 con costes indirectos) = 863.80
Cuadro de distribución secundario, formado por armario/s metálico/s combinables con paneles de chapa sobre estructura de perfil perforado; puerta frontal con cerradura, paneles de cierre, placas soportes, tapas y elementos auxiliares. mecanismos de mando y protección, embarrados y conexionados según especificacones y esquemas de proyecto.
Completamente instalado, incluido ensayos, montaje y puesta en servicio.
Características:
Protección IP 43 .
Referencia: CS-PA-ESC3-MTX .
Marca/modelo: SCHNEIDER o equivalente
Incluye: Cableado de control desde subestación según listado de señales y acción software en ficha técnica Sistema de Gestión.

| Código | Ud | Descripción | Rendimiento | Precio | Importe |
|---|---|---|---|---|---|
| BSBI3w | ud | Armario y cableado para cuadro secundario ref. CS-PA-ESC3-MTX (material) | 1 | 145.6 | 145.60 |
| BSB0Cw | ud | Aparellaje cuadro secundario Ref. CS-PA-ESC3-MTX (material) | 1 | 486.2 | 486.20 |
| BSBI2w | ud | Elementos de control, gestión y medida para cuadro secundario ref. CS-PA-ESC3-MTX grafiados en el esquema correspondiente. (material) | 1 | 48.75 | 48.75 |
| O01OB200 | h | Oficial 1ª electricista | 3.68 | 22 | 80.96 |
| O01OB220 | h | Ayudante electricista | 3.68 | 20.96 | 77.13 |
|  |  | Total |  |  | 838.64 |

| Medición | Uds. | Parcial |
|---|---|---|
| ACCESO | 1 | 1.00 |
| Total |  | 1 |

**ESBB30x** ud Cuadro de distribución secundario, IP 43 , Ref: CS-PA-ESC4-MTX (03/10/2022)
1 ud × 542.11 (558.37 con costes indirectos) = 558.37
Cuadro de distribución secundario, formado por armario/s metálico/s combinables con paneles de chapa sobre estructura de perfil perforado; puerta frontal con cerradura, paneles de cierre, placas soportes, tapas y elementos auxiliares. mecanismos de mando y protección, embarrados y conexionados según especificacones y esquemas de proyecto.
Completamente instalado, incluido ensayos, montaje y puesta en servicio.
Características:
Protección IP 43 .
Referencia: CS-PA-ESC4-MTX .
Marca/modelo: SCHNEIDER o equivalente
Incluye: Cableado de control desde subestación según listado de señales y acción software en ficha técnica Sistema de Gestión.

| Código | Ud | Descripción | Rendimiento | Precio | Importe |
|---|---|---|---|---|---|
| BSBI3x | ud | Armario y cableado para cuadro secundario ref. CS-PA-ESC4-MTX (material) | 1 | 94.9 | 94.90 |
| BSB0Cx | ud | Aparellaje cuadro secundario Ref. CS-PA-ESC4-MTX (material) | 1 | 316.55 | 316.55 |
| BSBI2x | ud | Elementos de control, gestión y medida para cuadro secundario ref. CS-PA-ESC4-MTX grafiados en el esquema correspondiente. (material) | 1 | 31.85 | 31.85 |
| O01OB200 | h | Oficial 1ª electricista | 2.3 | 22 | 50.60 |
| O01OB220 | h | Ayudante electricista | 2.3 | 20.96 | 48.21 |
|  |  | Total |  |  | 542.11 |

| Medición | Uds. | Parcial |
|---|---|---|
| ACCESO | 1 | 1.00 |
| Total |  | 1 |

**ESBB30y** ud Cuadro de distribución secundario, IP 43 , Ref: CS-SOT-ESC-MTX (03/10/2022)
1 ud × 987.89 (1017.53 con costes indirectos) = 1017.53
Cuadro de distribución secundario, formado por armario/s metálico/s combinables con paneles de chapa sobre estructura de perfil perforado; puerta frontal con cerradura, paneles de cierre, placas soportes, tapas y elementos auxiliares. mecanismos de mando y protección, embarrados y conexionados según especificacones y esquemas de proyecto.
Completamente instalado, incluido ensayos, montaje y puesta en servicio.
Características:
Protección IP 43 .
Referencia: CS-SOT-ESC-MTX .
Marca/modelo: SCHNEIDER o equivalente
Incluye: Cableado de control desde subestación según listado de señales y acción software en ficha técnica Sistema de Gestión.

| Código | Ud | Descripción | Rendimiento | Precio | Importe |
|---|---|---|---|---|---|
| BSBI3y | ud | Armario y cableado para cuadro secundario ref. CS-SOT-ESC-MTX (material) | 1 | 171.6 | 171.60 |
| BSB0Cy | ud | Aparellaje cuadro secundario Ref. CS-SOT-ESC-MTX (material) | 1 | 571.35 | 571.35 |
| BSBI2y | ud | Elementos de control, gestión y medida para cuadro secundario ref. CS-SOT-ESC-MTX grafiados en el esquema correspondiente. (material) | 1 | 57.2 | 57.20 |
| O01OB200 | h | Oficial 1ª electricista | 4.37 | 22 | 96.14 |
| O01OB220 | h | Ayudante electricista | 4.37 | 20.96 | 91.60 |
|  |  | Total |  |  | 987.89 |

| Medición | Uds. | Parcial |
|---|---|---|
| SÓTANO | 1 | 1.00 |
| Total |  | 1 |

**ESBA05b** ud C. dist. pral, IP.31/IK.07, con armario/s metálico/s de chapa 15 (03/10/2022)
1 ud × 8428.52 (8681.38 con costes indirectos) = 8681.38
Cuadro de distribución principal, formado por armario/s metálico/s combinables con paneles de chapa tratada de 15/10 sobre estuctura de perfil perforado; puerta frontal con cerradura, paneles de cierre, placas soportes y tapas, albergando en su interior los mecanismos de mando y protección grafiados en el esquema correspondiente. Acabado con pintura epoxy-poliester. Con grado de protección IP31/IK.07 . Con todos sus elementos y accesorios para su conexionado. Completamente instalado. Referencia: CS-ENT-GNRL-A . Marca/modelo: SCHNEIDER / PRISMA PLUS-P o equivalente . Total de salidas: según esquemas . Potencia total: 398 kW .

| Código | Ud | Descripción | Rendimiento | Precio | Importe |
|---|---|---|---|---|---|
| BSABPba | ud | Aparellaje cuadro principal ref. CS-ENT-GNRL-A, potencia 398 kW (material) | 1 | 5781.41 | 5781.41 |
| BSABQba | ud | Armario y cableado para cuadro principal ref. CS-ENT-GNRL-A , po (material) | 1 | 1734.21 | 1734.21 |
| O01OB200 | h | Oficial 1ª electricista | 21.25 | 22 | 467.50 |
| O01OB220 | h | Ayudante electricista | 21.25 | 20.96 | 445.40 |
|  |  | Total |  |  | 8428.52 |

| Medición | Uds. | Parcial |
|---|---|---|
| ENTREPLANTA CUBIERTA | 1 | 1.00 |
| Total |  | 1 |

**ESBA05cd** ud C. dist. pral, IP.31/IK.07, con armario/s metálico/s de chapa 15 (03/10/2022)
1 ud × 9266.59 (9544.59 con costes indirectos) = 9544.59
Cuadro de distribución principal, formado por armario/s metálico/s combinables con paneles de chapa tratada de 15/10 sobre estuctura de perfil perforado; puerta frontal con cerradura, paneles de cierre, placas soportes y tapas, albergando en su interior los mecanismos de mando y protección grafiados en el esquema correspondiente. Acabado con pintura epoxy-poliester. Con grado de protección IP31/IK.07 . Con todos sus elementos y accesorios para su conexionado. Completamente instalado. Referencia: CS-ENT-GNRL-B . Marca/modelo: SCHNEIDER / PRISMA PLUS-P o equivalente . Total de salidas: según esquemas . Potencia total: 448 kW .

| Código | Ud | Descripción | Rendimiento | Precio | Importe |
|---|---|---|---|---|---|
| BSABPca | ud | Aparellaje cuadro principal ref. CS-ENT-GNRL-B, potencia 448 kW (material) | 1 | 6343.3 | 6343.30 |
| BSABQca | ud | Armario y cableado para cuadro principal ref. CS-ENT-GNRL-B , po (material) | 1 | 1902.99 | 1902.99 |
| O01OB200 | h | Oficial 1ª electricista | 23.75 | 22 | 522.50 |
| O01OB220 | h | Ayudante electricista | 23.75 | 20.96 | 497.80 |
|  |  | Total |  |  | 9266.59 |

| Medición | Uds. | Parcial |
|---|---|---|
| ENTREPLANTA CUBIERTA | 1 | 1.00 |
| Total |  | 1 |

**ESBA05c1** ud C. dist. pral, IP.31/IK.07, con armario/s metálico/s de chapa 15 (03/10/2022)
1 ud × 9834.78 (10129.82 con costes indirectos) = 10129.82
Cuadro de distribución principal, formado por armario/s metálico/s combinables con paneles de chapa tratada de 15/10 sobre estuctura de perfil perforado; puerta frontal con cerradura, paneles de cierre, placas soportes y tapas, albergando en su interior los mecanismos de mando y protección grafiados en el esquema correspondiente. Acabado con pintura epoxy-poliester. Con grado de protección IP31/IK.07 . Con todos sus elementos y accesorios para su conexionado. Incluso transformador de aislamiento 100 KVA. Completamente instalado. Referencia: CS-PB-AIS . Marca/modelo: SCHNEIDER / PRISMA PLUS-P o equivalente . Total de salidas: según esquemas . Potencia total: 98 kW .

| Código | Ud | Descripción | Rendimiento | Precio | Importe |
|---|---|---|---|---|---|
| BSABPbb | ud | Aparellaje cuadro principal ref. CS-PB-AIS, potencia 98 kW , seg (material) | 1 | 5000.42 | 5000.42 |
| BSABQbb | ud | Armario y cableado para cuadro principal ref. CS-PB-AIS , potenc (material) | 1 | 1500.13 | 1500.13 |
| BSABQbC | ud | Transformador aislamiento 100 kva (material) | 1 | 2689.83 | 2689.83 |
| O01OB200 | h | Oficial 1ª electricista | 15 | 22 | 330.00 |
| O01OB220 | h | Ayudante electricista | 15 | 20.96 | 314.40 |
|  |  | Total |  |  | 9834.78 |

| Medición | Uds. | Parcial |
|---|---|---|
| PLANTA BAJA | 1 | 1.00 |
| Total |  | 1 |

### 1608 INSTALACIÓN INTERIOR (03/10/2022)
Importe: 246124.53

**ERDH20a1** ud Punto de luz exterior, subterráneo, incluyendo conductor Cu s/UN (14/10/2022)
289 ud × 87.01 (89.62 con costes indirectos) = 25900.18
Punto de luz exterior, subterráneo, incluyendo conductor de cobre s/UNE RV 0,6/1 kV bajo tubo de material aislante flexible de protección 7 o 9 y parte proporcional de conductor y electrodos de puesta a tierra, según memoria y especificaciones técnicas, desde cuadro de zona. Sección circuito: monof. 6 mm² tierra 35 mm². Completamente instalado.

| Código | Ud | Descripción | Rendimiento | Precio | Importe |
|---|---|---|---|---|---|
| BRDH2aa | ud | Punto de luz exterior, subterráneo, con conductor cobre S/UNE VV (material) | 1 | 38.69 | 38.69 |
| A0121 | h | Oficial 1ª electricista (mano de obra; 14/10/2022) | 1.395 | 18.24 | 25.44 |
| A0131 | h | Ayudante electricista (mano de obra; 14/10/2022) | 1.395 | 16.4 | 22.88 |
|  |  | Total |  |  | 87.01 |

| Medición | Uds. | Parcial |
|---|---|---|
| ACCESO | 289 | 289.00 |
| Total |  | 289 |

**EXAA10a1a** ud Pica de acero cobre de 2 m, en interior de arqueta, con registro (14/10/2022)
12 ud × 151.35 (155.89 con costes indirectos) = 1870.68
Pica de acero cobre de 2 m de longitud y 19 mm de diámetro clavada verticalmente en el terreno y unida a la malla mediante soldadura aluminotérmica, instalada en el interior de una arqueta de fábrica de 40x40 cm con tapa registrable y sumidero. Incluye registro de control con desconectador y barra equipotencial. Completamente instalada. Marca/modelo: APLICACIONES TECNOLOGICAS o equivalente

| Código | Ud | Descripción | Rendimiento | Precio | Importe |
|---|---|---|---|---|---|
| BXAA1aa | ud | Pica de acero cobre de 2 m de longitud (material) | 1 | 6.42 | 6.42 |
| BXAA2aa | ud | Registro de control y barra equipotencial. (material) | 1 | 9.33 | 9.33 |
| BXAA3aa | ud | Arqueta de registro con tapa. (material) | 1 | 38.95 | 38.95 |
| A0121 | h | Oficial 1ª electricista | 2.79 | 18.24 | 50.89 |
| A0131 | h | Ayudante electricista | 2.79 | 16.4 | 45.76 |
|  |  | Total |  |  | 151.35 |

| Medición | Uds. | Parcial |
|---|---|---|
| ACCESO | 12 | 12.00 |
| Total |  | 12 |

**ERDL61** ud Punto luz con cond. Cu 07Z1-K , tubo de material aislante, cond. (03/10/2022)
2101 ud × 44.96 (46.31 con costes indirectos) = 97297.31
Punto de luz (simple, conmutado, de cruce, desde cuadro directo o con pulsador) incluyendo cables y canalización a luminaria y a mecanismo de accionamiento y parte proporcional de línea desde cuadro de zona.
Características:
Derivación a punto de luz y a mecanismo: cable de cobre 07Z1-K , tubo de material aislante rígido no propagador de la llama y de acuerdo con la norma UNE-EN 61386, protección superficial fija y dimensionado según ITC-BT-21.
Cajas aislantes IP.55 con tapa atornillada y entradas elásticas / roscadas.
Línea desde cuadro: cable de cobre RZ1-K 0,6/1 kV, canal metálico cerrado con tapa, accesorios y soportaciones.
Configuración del cable y sección de los conductores según esquema unifilar del proyecto. Completamente instalado.

| Código | Ud | Descripción | Rendimiento | Precio | Importe |
|---|---|---|---|---|---|
| BRDL61 | ud | Material p. luz con cond. Cu 07Z1-K , tubo de material aislante, (material) | 1 | 16.61 | 16.61 |
| O01OB200 | h | Oficial 1ª electricista | 0.66 | 22 | 14.52 |
| O01OB220 | h | Ayudante electricista | 0.66 | 20.96 | 13.83 |
|  |  | Total |  |  | 44.96 |

| Medición | Uds. | Parcial |
|---|---|---|
| SÓTANO | 397 | 397.00 |
| PLANTA BAJA | 574 | 574.00 |
| ACCESO | 922 | 922.00 |
| ENTREPLANTA CUBIERTA | 208 | 208.00 |
| Subtotal |  | 2101.00 |
| Total |  | 2101 |

**EREL61** ud Punto de luz emergencia con cond. Cu 07Z1-K, tubo de material a (03/10/2022)
631 ud × 46.17 (47.56 con costes indirectos) = 30010.36
Punto de luz alumbrado de emergencia, incluyendo cables y canalización a luminaria y parte proporcional de línea desde cuadro de zona y de línea de control desde telemando.
Características:
Derivación a punto de luz: Cable de cobre 07Z1-K , tubo de material aislante rígido no propagador de la llama y de acuerdo con la norma UNE-EN 61386, protección superficial fija y dimensionado según ITC-BT-21. Cajas aislantes IP.55 con tapa atornillada y entradas elásticas / roscadas.
Línea desde cuadro: Cable de cobre RZ1-K 0,6/1 kV, canal metálico cerrado con tapa, accesorios y soportaciones.
Configuración del cable y sección de los conductores según esquema unifilar del proyecto. Completamente instalado.

| Código | Ud | Descripción | Rendimiento | Precio | Importe |
|---|---|---|---|---|---|
| BREL61 | ud | Material p. luz emergencia con cond. Cu 07Z1-K, tubo de material (material) | 1 | 17.82 | 17.82 |
| O01OB200 | h | Oficial 1ª electricista | 0.66 | 22 | 14.52 |
| O01OB220 | h | Ayudante electricista | 0.66 | 20.96 | 13.83 |
|  |  | Total |  |  | 46.17 |

| Medición | Uds. | Parcial |
|---|---|---|
| SÓTANO | 114 | 114.00 |
| PLANTA BAJA | 317 | 317.00 |
| ACCESO | 141 | 141.00 |
| ENTREPLANTA CUBIERTA | 59 | 59.00 |
| Subtotal |  | 631.00 |
| Total |  | 631 |

**ERFL61** ud Alim. punto fuerza con cond. Cu 07Z1-K, tubo de material aislant (03/10/2022)
263 ud × 47.04 (48.45 con costes indirectos) = 12742.35
Alimentación a toma de corriente simple/múltiple incluyendo cables y canalización a mecanismo y parte proporcional de línea desde cuadro de zona.
Características:
Derivación a mecanismo: Cable de cobre 07Z1-K , tubo de material aislante rígido no propagador de la llama y de acuerdo con la norma UNE-EN 61386, protección superficial fija y dimensionado según ITC-BT-21. Cajas aislantes IP.55 con tapa atornillada y entradas elásticas / roscadas.
Línea desde cuadro: Cable de cobre RZ1-K 0,6/1 kV, canal metálica cerrado con tapa, accesorios y soportaciones.
Configuración del cable y sección de los conductores según esquema unifilar del proyecto. Completamente instalado.

| Código | Ud | Descripción | Rendimiento | Precio | Importe |
|---|---|---|---|---|---|
| BRFL61 | ud | Material punto de fuerza con cond. Cu 07Z1-K, tubo de material a (material) | 1 | 18.69 | 18.69 |
| O01OB200 | h | Oficial 1ª electricista | 0.66 | 22 | 14.52 |
| O01OB220 | h | Ayudante electricista | 0.66 | 20.96 | 13.83 |
|  |  | Total |  |  | 47.04 |

| Medición | Uds. | Parcial |
|---|---|---|
| SÓTANO | 35 | 35.00 |
| PLANTA BAJA | 124 | 124.00 |
| ACCESO | 79 | 79.00 |
| ENTREPLANTA CUBIERTA | 21 | 21.00 |
| CUBIERTA | 4 | 4.00 |
| Subtotal |  | 263.00 |
| Total |  | 263 |

**EXCD10a** ud Sistema de red equipotencial en baños y aseos zonas comunes, con (03/10/2022)
8 ud × 175.56 (180.83 con costes indirectos) = 1446.64
Sistema de red equipotencial en baños y aseos zonas comunes mediante el conexionado de cada una de las partes metálicas de grifos, desagües, rejillas, etc., con conductores de 4 mm² de sección con aislamiento no propagador del incendio y sin emisión de humos ni gases tóxicos y corrosivos de 750 V, incluso tubo flexible para las conexiones, cajas de paso, etc. Completamente instalado.

| Código | Ud | Descripción | Rendimiento | Precio | Importe |
|---|---|---|---|---|---|
| BXCD3a | ud | Equipo de red equipotencial en baños y aseos zonas comunes. (material) | 1 | 48.83 | 48.83 |
| O01OB200 | h | Oficial 1ª electricista | 2.95 | 22 | 64.90 |
| O01OB220 | h | Ayudante electricista | 2.95 | 20.96 | 61.83 |
|  |  | Total |  |  | 175.56 |

| Medición | Uds. | Parcial |
|---|---|---|
| PLANTA BAJA | 6 | 6.00 |
| ACCESO | 2 | 2.00 |
| Subtotal |  | 8.00 |
| Total |  | 8 |

**ERJL61cc** ud Alimentación a ventilador monofásico con cables de cobre 07Z1-K, (03/10/2022)
18 ud × 291.74 (300.49 con costes indirectos) = 5408.82
Alimentación a ventilador monofásico incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61cc | ud | Material de punto de alimentación a ventilador monofásico, con c (material) | 1 | 38.28 | 38.28 |
| O01OB200 | h | Oficial 1ª electricista | 5.9 | 22 | 129.80 |
| O01OB220 | h | Ayudante electricista | 5.9 | 20.96 | 123.66 |
|  |  | Total |  |  | 291.74 |

| Medición | Uds. | Parcial |
|---|---|---|
| SÓTANO | 7 | 7.00 |
| PLANTA BAJA | 10 | 10.00 |
| ACCESO | 1 | 1.00 |
| Subtotal |  | 18.00 |
| Total |  | 18 |

**ERJL61ib** ud Alimentación a ventilador trifásico con cables de cobre 07Z1-K, (03/10/2022)
6 ud × 282.03 (290.49 con costes indirectos) = 1742.94
Alimentación a ventilador trifásico incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61ib | ud | Material de punto de alimentación a ventilador trifásico, con co (material) | 1 | 46.61 | 46.61 |
| O01OB200 | h | Oficial 1ª electricista | 5.48 | 22 | 120.56 |
| O01OB220 | h | Ayudante electricista | 5.48 | 20.96 | 114.86 |
|  |  | Total |  |  | 282.03 |

| Medición | Uds. | Parcial |
|---|---|---|
| SÓTANO | 4 | 4.00 |
| PLANTA BAJA | 2 | 2.00 |
| Subtotal |  | 6.00 |
| Total |  | 6 |

**ERJL61cd** ud Alimentación a adaptador fibra UTP-RJ45 con cables de cobre 07Z1 (03/10/2022)
15 ud × 82.19 (84.66 con costes indirectos) = 1269.90
Alimentación a adaptador fibra UTP-RJ45 incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61cd | ud | Material de punto de alimentación a adaptador fibra UTP-RJ45, co (material) | 1 | 11.31 | 11.31 |
| O01OB200 | h | Oficial 1ª electricista | 1.65 | 22 | 36.30 |
| O01OB220 | h | Ayudante electricista | 1.65 | 20.96 | 34.58 |
|  |  | Total |  |  | 82.19 |

| Medición | Uds. | Parcial |
|---|---|---|
| PLANTA BAJA | 8 | 8.00 |
| ACCESO | 7 | 7.00 |
| Subtotal |  | 15.00 |
| Total |  | 15 |

**ERJL61ce** ud Alimentación a cortina motorizada con cables de cobre 07Z1-K, tu (03/10/2022)
11 ud × 291.74 (300.49 con costes indirectos) = 3305.39
Alimentación a cortina motorizada incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61ce | ud | Material de punto de alimentación a cortina motorizada, con cond (material) | 1 | 38.28 | 38.28 |
| O01OB200 | h | Oficial 1ª electricista | 5.9 | 22 | 129.80 |
| O01OB220 | h | Ayudante electricista | 5.9 | 20.96 | 123.66 |
|  |  | Total |  |  | 291.74 |

| Medición | Uds. | Parcial |
|---|---|---|
| ACCESO | 6 | 6.00 |
| ENTREPLANTA CUBIERTA | 5 | 5.00 |
| Subtotal |  | 11.00 |
| Total |  | 11 |

**ERJL61cf** ud Alimentación a barrera parking con cables de cobre 07Z1-K, tubo (03/10/2022)
2 ud × 375.58 (386.85 con costes indirectos) = 773.70
Alimentación a barrera parking incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61cf | ud | Material de punto de alimentación a barrera parking, con conduct (material) | 1 | 49.08 | 49.08 |
| O01OB200 | h | Oficial 1ª electricista | 7.6 | 22 | 167.20 |
| O01OB220 | h | Ayudante electricista | 7.6 | 20.96 | 159.30 |
|  |  | Total |  |  | 375.58 |

| Medición | Uds. | Parcial |
|---|---|---|
| PLANTA BAJA | 2 | 2.00 |
| Total |  | 2 |

**ERJL61ia** ud Alimentación a bomba de trasiego con cables de cobre 07Z1-K, tub (03/10/2022)
1 ud × 263.61 (271.52 con costes indirectos) = 271.52
Alimentación a bomba de trasiego incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61ia | ud | Material de punto de alimentación a bomba de trasiego, con condu (material) | 1 | 43.65 | 43.65 |
| O01OB200 | h | Oficial 1ª electricista | 5.12 | 22 | 112.64 |
| O01OB220 | h | Ayudante electricista | 5.12 | 20.96 | 107.32 |
|  |  | Total |  |  | 263.61 |

| Medición | Uds. | Parcial |
|---|---|---|
| PLANTA BAJA | 1 | 1.00 |
| Total |  | 1 |

**ERJL61cg** ud Alimentación a lector de matrículas con cables de cobre 07Z1-K, (03/10/2022)
2 ud × 459.4 (473.18 con costes indirectos) = 946.36
Alimentación a lector de matrículas incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61cg | ud | Material de punto de alimentación a lector de matrículas, con co (material) | 1 | 59.87 | 59.87 |
| O01OB200 | h | Oficial 1ª electricista | 9.3 | 22 | 204.60 |
| O01OB220 | h | Ayudante electricista | 9.3 | 20.96 | 194.93 |
|  |  | Total |  |  | 459.4 |

| Medición | Uds. | Parcial |
|---|---|---|
| PLANTA BAJA | 2 | 2.00 |
| Total |  | 2 |

**ERJL61ch** ud Alimentación a puerta garaje con cables de cobre 07Z1-K, tubo de (03/10/2022)
2 ud × 543.22 (559.52 con costes indirectos) = 1119.04
Alimentación a puerta garaje incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61ch | ud | Material de punto de alimentación a puerta garaje, con conductor (material) | 1 | 70.66 | 70.66 |
| O01OB200 | h | Oficial 1ª electricista | 11 | 22 | 242.00 |
| O01OB220 | h | Ayudante electricista | 11 | 20.96 | 230.56 |
|  |  | Total |  |  | 543.22 |

| Medición | Uds. | Parcial |
|---|---|---|
| PLANTA BAJA | 2 | 2.00 |
| Total |  | 2 |

**ERJL61ci** ud Alimentación a puerta automática con cables de cobre 07Z1-K, tub (03/10/2022)
1 ud × 694.1 (714.92 con costes indirectos) = 714.92
Alimentación a puerta automática incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61ci | ud | Material de punto de alimentación a puerta automática, con condu (material) | 1 | 90.08 | 90.08 |
| O01OB200 | h | Oficial 1ª electricista | 14.06 | 22 | 309.32 |
| O01OB220 | h | Ayudante electricista | 14.06 | 20.96 | 294.70 |
|  |  | Total |  |  | 694.1 |

| Medición | Uds. | Parcial |
|---|---|---|
| PLANTA BAJA | 1 | 1.00 |
| Total |  | 1 |

**ERJL61cj** ud Alimentación a Unidad interior VRV ATI con cables de cobre 07Z1- (03/10/2022)
20 ud × 82.19 (84.66 con costes indirectos) = 1693.20
Alimentación a Unidad interior VRV ATI incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61cj | ud | Material de punto de alimentación a Unidad interior VRV ATI, con (material) | 1 | 11.31 | 11.31 |
| O01OB200 | h | Oficial 1ª electricista | 1.65 | 22 | 36.30 |
| O01OB220 | h | Ayudante electricista | 1.65 | 20.96 | 34.58 |
|  |  | Total |  |  | 82.19 |

| Medición | Uds. | Parcial |
|---|---|---|
| PLANTA BAJA | 20 | 20.00 |
| Total |  | 20 |

**ERJL61ig** ud Alimentación a Unidad exterior VRV ATE1 con cables de cobre 07Z1 (03/10/2022)
1 ud × 669.06 (689.13 con costes indirectos) = 689.13
Alimentación a Unidad exterior VRV ATE1 incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61ig | ud | Material de punto de alimentación a Unidad exterior VRV ATE1, co (material) | 1 | 108.86 | 108.86 |
| O01OB200 | h | Oficial 1ª electricista | 13.04 | 22 | 286.88 |
| O01OB220 | h | Ayudante electricista | 13.04 | 20.96 | 273.32 |
|  |  | Total |  |  | 669.06 |

| Medición | Uds. | Parcial |
|---|---|---|
| ENTREPLANTA CUBIERTA | 1 | 1.00 |
| Total |  | 1 |

**ERJL61jb** ud Alimentación a Unidad exterior VRV ATE2 con cables de cobre 07Z1 (03/10/2022)
1 ud × 714.55 (735.99 con costes indirectos) = 735.99
Alimentación a Unidad exterior VRV ATE2 incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61jb | ud | Material de punto de alimentación a Unidad exterior VRV ATE2, co (material) | 1 | 141.46 | 141.46 |
| O01OB200 | h | Oficial 1ª electricista | 13.34 | 22 | 293.48 |
| O01OB220 | h | Ayudante electricista | 13.34 | 20.96 | 279.61 |
|  |  | Total |  |  | 714.55 |

| Medición | Uds. | Parcial |
|---|---|---|
| ENTREPLANTA CUBIERTA | 1 | 1.00 |
| Total |  | 1 |

**ERJL61fa** ud Alimentación a Unidad exterior VRV ATE3 con cables de cobre 07Z1 (03/10/2022)
11 ud × 423.82 (436.53 con costes indirectos) = 4801.83
Alimentación a Unidad exterior VRV ATE3 incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61fa | ud | Material de punto de alimentación a Unidad exterior VRV ATE3, co (material) | 1 | 142.43 | 142.43 |
| O01OB200 | h | Oficial 1ª electricista | 6.55 | 22 | 144.10 |
| O01OB220 | h | Ayudante electricista | 6.55 | 20.96 | 137.29 |
|  |  | Total |  |  | 423.82 |

| Medición | Uds. | Parcial |
|---|---|---|
| ENTREPLANTA CUBIERTA | 11 | 11.00 |
| Total |  | 11 |

**ERJL61ja** ud Alimentación a Unidad exterior VRV ATE4 con cables de cobre 07Z1 (03/10/2022)
7 ud × 410.19 (422.5 con costes indirectos) = 2957.50
Alimentación a Unidad exterior VRV ATE4 incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61ja | ud | Material de punto de alimentación a Unidad exterior VRV ATE4, co (material) | 1 | 81.98 | 81.98 |
| O01OB200 | h | Oficial 1ª electricista | 7.64 | 22 | 168.08 |
| O01OB220 | h | Ayudante electricista | 7.64 | 20.96 | 160.13 |
|  |  | Total |  |  | 410.19 |

| Medición | Uds. | Parcial |
|---|---|---|
| ENTREPLANTA CUBIERTA | 7 | 7.00 |
| Total |  | 7 |

**ERJL61id** ud Alimentación a Unidad exterior VRV ATE5 con cables de cobre 07Z1 (03/10/2022)
2 ud × 208.32 (214.57 con costes indirectos) = 429.14
Alimentación a Unidad exterior VRV ATE5 incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61id | ud | Material de punto de alimentación a Unidad exterior VRV ATE5, co (material) | 1 | 34.76 | 34.76 |
| O01OB200 | h | Oficial 1ª electricista | 4.04 | 22 | 88.88 |
| O01OB220 | h | Ayudante electricista | 4.04 | 20.96 | 84.68 |
|  |  | Total |  |  | 208.32 |

| Medición | Uds. | Parcial |
|---|---|---|
| ENTREPLANTA CUBIERTA | 2 | 2.00 |
| Total |  | 2 |

**ERJL61ie** ud Alimentación a Unidad exterior VRV ATE6 con cables de cobre 07Z1 (03/10/2022)
5 ud × 503.19 (518.29 con costes indirectos) = 2591.45
Alimentación a Unidad exterior VRV ATE6 incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61ie | ud | Material de punto de alimentación a Unidad exterior VRV ATE6, co (material) | 1 | 82.18 | 82.18 |
| O01OB200 | h | Oficial 1ª electricista | 9.8 | 22 | 215.60 |
| O01OB220 | h | Ayudante electricista | 9.8 | 20.96 | 205.41 |
|  |  | Total |  |  | 503.19 |

| Medición | Uds. | Parcial |
|---|---|---|
| ENTREPLANTA CUBIERTA | 5 | 5.00 |
| Total |  | 5 |

**ERJL61ih** ud Alimentación a Unidad exterior VRV ATE7 con cables de cobre 07Z1 (03/10/2022)
2 ud × 272.82 (281 con costes indirectos) = 562.00
Alimentación a Unidad exterior VRV ATE7 incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61ih | ud | Material de punto de alimentación a Unidad exterior VRV ATE7, co (material) | 1 | 45.13 | 45.13 |
| O01OB200 | h | Oficial 1ª electricista | 5.3 | 22 | 116.60 |
| O01OB220 | h | Ayudante electricista | 5.3 | 20.96 | 111.09 |
|  |  | Total |  |  | 272.82 |

| Medición | Uds. | Parcial |
|---|---|---|
| ENTREPLANTA CUBIERTA | 2 | 2.00 |
| Total |  | 2 |

**ERJL61ck** ud Alimentación a módulo de recuperación con cables de cobre 07Z1-K (03/10/2022)
2 ud × 291.74 (300.49 con costes indirectos) = 600.98
Alimentación a módulo de recuperación incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61ck | ud | Material de punto de alimentación a módulo de recuperación, con (material) | 1 | 38.28 | 38.28 |
| O01OB200 | h | Oficial 1ª electricista | 5.9 | 22 | 129.80 |
| O01OB220 | h | Ayudante electricista | 5.9 | 20.96 | 123.66 |
|  |  | Total |  |  | 291.74 |

| Medición | Uds. | Parcial |
|---|---|---|
| PLANTA BAJA | 2 | 2.00 |
| Total |  | 2 |

**ERJL61cs** ud Alimentación a tomas eléctricas matrix pertenecientes a un mismo (03/10/2022)
29 ud × 417.48 (430 con costes indirectos) = 12470.00
Alimentación a tomas eléctricas matrix pertenecientes a un mismo circuito incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61cs | ud | Material de punto de alimentación a tomas eléctricas matrix pertenecientes a un mismo circuito, incluyendo conductor de cobre 07Z1-K, tubo de material aislante rígido no propagador de la llama y de acuerdo con la norma UNE-EN 61386, conductor de cobre RZ1 0,6/1kV y canal metálica. (material) | 1 | 54.47 | 54.47 |
| O01OB200 | h | Oficial 1ª electricista | 8.45 | 22 | 185.90 |
| O01OB220 | h | Ayudante electricista | 8.45 | 20.96 | 177.11 |
|  |  | Total |  |  | 417.48 |

| Medición | Uds. | Parcial |
|---|---|---|
| ACCESO | 29 | 29.00 |
| Total |  | 29 |

**ERJL61cr** ud Alimentación a sistema de control con cables de cobre 07Z1-K, tu (03/10/2022)
1 ud × 149.25 (153.73 con costes indirectos) = 153.73
Alimentación a sistema de control incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61cr | ud | Material de punto de alimentación a sistema de control, con cond (material) | 1 | 19.94 | 19.94 |
| O01OB200 | h | Oficial 1ª electricista | 3.01 | 22 | 66.22 |
| O01OB220 | h | Ayudante electricista | 3.01 | 20.96 | 63.09 |
|  |  | Total |  |  | 149.25 |

| Medición | Uds. | Parcial |
|---|---|---|
| SÓTANO | 1 | 1.00 |
| Total |  | 1 |

**ERJL61cn** ud Alimentación a grabador CCTV con cables de cobre 07Z1-K, tubo de (03/10/2022)
1 ud × 140.87 (145.1 con costes indirectos) = 145.10
Alimentación a grabador CCTV incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61cn | ud | Material de punto de alimentación a grabador CCTV, con conductor (material) | 1 | 18.86 | 18.86 |
| O01OB200 | h | Oficial 1ª electricista | 2.84 | 22 | 62.48 |
| O01OB220 | h | Ayudante electricista | 2.84 | 20.96 | 59.53 |
|  |  | Total |  |  | 140.87 |

| Medición | Uds. | Parcial |
|---|---|---|
| SÓTANO | 1 | 1.00 |
| Total |  | 1 |

**ERJL61co** ud Alimentación a interfonía con cables de cobre 07Z1-K, tubo de ma (03/10/2022)
1 ud × 660.56 (680.38 con costes indirectos) = 680.38
Alimentación a interfonía incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61co | ud | Material de punto de alimentación a interfonía, con conductor Cu (material) | 1 | 85.76 | 85.76 |
| O01OB200 | h | Oficial 1ª electricista | 13.38 | 22 | 294.36 |
| O01OB220 | h | Ayudante electricista | 13.38 | 20.96 | 280.44 |
|  |  | Total |  |  | 660.56 |

| Medición | Uds. | Parcial |
|---|---|---|
| ACCESO | 1 | 1.00 |
| Total |  | 1 |

**ERJL61cp** ud Alimentación a rack voz datos con cables de cobre 07Z1-K, tubo d (03/10/2022)
2 ud × 241.45 (248.69 con costes indirectos) = 497.38
Alimentación a rack voz datos incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61cp | ud | Material de punto de alimentación a rack voz datos, con conducto (material) | 1 | 31.81 | 31.81 |
| O01OB200 | h | Oficial 1ª electricista | 4.88 | 22 | 107.36 |
| O01OB220 | h | Ayudante electricista | 4.88 | 20.96 | 102.28 |
|  |  | Total |  |  | 241.45 |

| Medición | Uds. | Parcial |
|---|---|---|
| SÓTANO | 2 | 2.00 |
| Total |  | 2 |

**ERJL61cq** ud Alimentación a seguridad con cables de cobre 07Z1-K, tubo de mat (03/10/2022)
1 ud × 652.18 (671.75 con costes indirectos) = 671.75
Alimentación a seguridad incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61cq | ud | Material de punto de alimentación a seguridad, con conductor Cu (material) | 1 | 84.68 | 84.68 |
| O01OB200 | h | Oficial 1ª electricista | 13.21 | 22 | 290.62 |
| O01OB220 | h | Ayudante electricista | 13.21 | 20.96 | 276.88 |
|  |  | Total |  |  | 652.18 |

| Medición | Uds. | Parcial |
|---|---|---|
| ACCESO | 1 | 1.00 |
| Total |  | 1 |

**ERJL61ic** ud Alimentación a aerotermia con cables de cobre 07Z1-K, tubo de ma (03/10/2022)
3 ud × 779.63 (803.02 con costes indirectos) = 2409.06
Alimentación a aerotermia incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61ic | ud | Material de punto de alimentación a aerotermia, con conductor Cu (material) | 1 | 126.64 | 126.64 |
| O01OB200 | h | Oficial 1ª electricista | 15.2 | 22 | 334.40 |
| O01OB220 | h | Ayudante electricista | 15.2 | 20.96 | 318.59 |
|  |  | Total |  |  | 779.63 |

| Medición | Uds. | Parcial |
|---|---|---|
| ENTREPLANTA CUBIERTA | 3 | 3.00 |
| Total |  | 3 |

**ERJL61if** ud Alimentación a climatizador con cables de cobre 07Z1-K, tubo de (03/10/2022)
27 ud × 411.04 (423.37 con costes indirectos) = 11430.99
Alimentación a climatizador incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61if | ud | Material de punto de alimentación a climatizador, con conductor (material) | 1 | 67.36 | 67.36 |
| O01OB200 | h | Oficial 1ª electricista | 8 | 22 | 176.00 |
| O01OB220 | h | Ayudante electricista | 8 | 20.96 | 167.68 |
|  |  | Total |  |  | 411.04 |

| Medición | Uds. | Parcial |
|---|---|---|
| ENTREPLANTA CUBIERTA | 27 | 27.00 |
| Total |  | 27 |

**ERJL61cm** ud Alimentación a unidad exterior UE con cables de cobre 07Z1-K, tu (03/10/2022)
1 ud × 459.39 (473.17 con costes indirectos) = 473.17
Alimentación a unidad exterior UE incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61cm | ud | Material de punto de alimentación a unidad exterior UE, con cond (material) | 1 | 59.86 | 59.86 |
| O01OB200 | h | Oficial 1ª electricista | 9.3 | 22 | 204.60 |
| O01OB220 | h | Ayudante electricista | 9.3 | 20.96 | 194.93 |
|  |  | Total |  |  | 459.39 |

| Medición | Uds. | Parcial |
|---|---|---|
| ENTREPLANTA CUBIERTA | 1 | 1.00 |
| Total |  | 1 |

**ERJL61cu** ud Alimentación a riego automático con cables de cobre 07Z1-K, tubo (03/10/2022)
1 ud × 358.81 (369.57 con costes indirectos) = 369.57
Alimentación a riego automático incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61cu | ud | Material de punto de alimentación a riego automático, con conduc (material) | 1 | 46.92 | 46.92 |
| O01OB200 | h | Oficial 1ª electricista | 7.26 | 22 | 159.72 |
| O01OB220 | h | Ayudante electricista | 7.26 | 20.96 | 152.17 |
|  |  | Total |  |  | 358.81 |

| Medición | Uds. | Parcial |
|---|---|---|
| ACCESO | 1 | 1.00 |
| Total |  | 1 |

**ERJL80ba** ud Alimentación a compuerta cortafuego con cable resistente al fueg (03/10/2022)
73 ud × 134.12 (138.14 con costes indirectos) = 10084.22
Alimentación a compuerta cortafuego , incluyendo cables y canalización a receptor y parte proporcional de línea desde cuadro a zona.
Características:
Derivación a receptor: Cable resistente al fuego según UNE 50.200 o UNE-EN 50.362, tubo de material aislante rígido no propagador de la llama y de acuerdo con la UNE-EN 61386, protección superficial fija y dimensionado según ITC-BT-21. Cajas aislantes IP.55 con tapa atornillada y entradas elásticas/roscadas.
Línea desde cuadro: Cable resistente al fuego según UNE-EN 50.200 o UNE-EN 50.362, bandeja metálica perforada no propagador de la llama y de acuerdo con la norma UNE-EN 50085 con tapa, accesorios y soportaciones.
Configuración del cable y sección de los conductores según esquema unifilar del proyecto.
Completamente instalado.

| Código | Ud | Descripción | Rendimiento | Precio | Importe |
|---|---|---|---|---|---|
| BRJL80ba | ud | Material de punto alimentación a compuerta cortafuego , con cond (material) | 1 | 26.72 | 26.72 |
| O01OB200 | h | Oficial 1ª electricista | 2.5 | 22 | 55.00 |
| O01OB220 | h | Ayudante electricista | 2.5 | 20.96 | 52.40 |
|  |  | Total |  |  | 134.12 |

| Medición | Uds. | Parcial |
|---|---|---|
| SÓTANO | 22 | 22.00 |
| PLANTA BAJA | 49 | 49.00 |
| ACCESO | 2 | 2.00 |
| Subtotal |  | 73.00 |
| Total |  | 73 |

**ERJL80fa** ud Alimentación a ventilador de sobrepresión con cable resistente a (03/10/2022)
4 ud × 343.98 (354.3 con costes indirectos) = 1417.20
Alimentación a ventilador de sobrepresión , incluyendo cables y canalización a receptor y parte proporcional de línea desde cuadro a zona.
Características:
Derivación a receptor: Cable resistente al fuego según UNE 50.200 o UNE-EN 50.362, tubo de material aislante rígido no propagador de la llama y de acuerdo con la UNE-EN 61386, protección superficial fija y dimensionado según ITC-BT-21. Cajas aislantes IP.55 con tapa atornillada y entradas elásticas/roscadas.
Línea desde cuadro: Cable resistente al fuego según UNE-EN 50.200 o UNE-EN 50.362, bandeja metálica perforada no propagador de la llama y de acuerdo con la norma UNE-EN 50085 con tapa, accesorios y soportaciones.
Configuración del cable y sección de los conductores según esquema unifilar del proyecto.
Completamente instalado.

| Código | Ud | Descripción | Rendimiento | Precio | Importe |
|---|---|---|---|---|---|
| BRJL80fa | ud | Material de punto alimentación a ventilador de sobrepresión , co (material) | 1 | 85.36 | 85.36 |
| O01OB200 | h | Oficial 1ª electricista | 6.02 | 22 | 132.44 |
| O01OB220 | h | Ayudante electricista | 6.02 | 20.96 | 126.18 |
|  |  | Total |  |  | 343.98 |

| Medición | Uds. | Parcial |
|---|---|---|
| PLANTA BAJA | 4 | 4.00 |
| Total |  | 4 |

**ERJL80ga** ud Alimentación a ventilador de extracción con cable resistente al (03/10/2022)
6 ud × 460.34 (474.15 con costes indirectos) = 2844.90
Alimentación a ventilador de extracción , incluyendo cables y canalización a receptor y parte proporcional de línea desde cuadro a zona.
Características:
Derivación a receptor: Cable resistente al fuego según UNE 50.200 o UNE-EN 50.362, tubo de material aislante rígido no propagador de la llama y de acuerdo con la UNE-EN 61386, protección superficial fija y dimensionado según ITC-BT-21. Cajas aislantes IP.55 con tapa atornillada y entradas elásticas/roscadas.
Línea desde cuadro: Cable resistente al fuego según UNE-EN 50.200 o UNE-EN 50.362, bandeja metálica perforada no propagador de la llama y de acuerdo con la norma UNE-EN 50085 con tapa, accesorios y soportaciones.
Configuración del cable y sección de los conductores según esquema unifilar del proyecto.
Completamente instalado.

| Código | Ud | Descripción | Rendimiento | Precio | Importe |
|---|---|---|---|---|---|
| BRJL80ga | ud | Material de punto alimentación a ventilador de extracción , con (material) | 1 | 140.29 | 140.29 |
| O01OB200 | h | Oficial 1ª electricista | 7.45 | 22 | 163.90 |
| O01OB220 | h | Ayudante electricista | 7.45 | 20.96 | 156.15 |
|  |  | Total |  |  | 460.34 |

| Medición | Uds. | Parcial |
|---|---|---|
| ENTREPLANTA CUBIERTA | 6 | 6.00 |
| Total |  | 6 |

**ERJL80bb** ud Alimentación a central de incendios con cable resistente al fueg (03/10/2022)
1 ud × 190.42 (196.13 con costes indirectos) = 196.13
Alimentación a central de incendios , incluyendo cables y canalización a receptor y parte proporcional de línea desde cuadro a zona.
Características:
Derivación a receptor: Cable resistente al fuego según UNE 50.200 o UNE-EN 50.362, tubo de material aislante rígido no propagador de la llama y de acuerdo con la UNE-EN 61386, protección superficial fija y dimensionado según ITC-BT-21. Cajas aislantes IP.55 con tapa atornillada y entradas elásticas/roscadas.
Línea desde cuadro: Cable resistente al fuego según UNE-EN 50.200 o UNE-EN 50.362, bandeja metálica perforada no propagador de la llama y de acuerdo con la norma UNE-EN 50085 con tapa, accesorios y soportaciones.
Configuración del cable y sección de los conductores según esquema unifilar del proyecto.
Completamente instalado.

| Código | Ud | Descripción | Rendimiento | Precio | Importe |
|---|---|---|---|---|---|
| BRJL80bb | ud | Material de punto alimentación a central de incendios , con cond (material) | 1 | 39.2 | 39.20 |
| O01OB200 | h | Oficial 1ª electricista | 3.52 | 22 | 77.44 |
| O01OB220 | h | Ayudante electricista | 3.52 | 20.96 | 73.78 |
|  |  | Total |  |  | 190.42 |

| Medición | Uds. | Parcial |
|---|---|---|
| SÓTANO | 1 | 1.00 |
| Total |  | 1 |

**ERJL80bc** ud Alimentación a rack megafonía evacuación con cable resistente al (03/10/2022)
1 ud × 218.57 (225.13 con costes indirectos) = 225.13
Alimentación a rack megafonía evacuación , incluyendo cables y canalización a receptor y parte proporcional de línea desde cuadro a zona.
Características:
Derivación a receptor: Cable resistente al fuego según UNE 50.200 o UNE-EN 50.362, tubo de material aislante rígido no propagador de la llama y de acuerdo con la UNE-EN 61386, protección superficial fija y dimensionado según ITC-BT-21. Cajas aislantes IP.55 con tapa atornillada y entradas elásticas/roscadas.
Línea desde cuadro: Cable resistente al fuego según UNE-EN 50.200 o UNE-EN 50.362, bandeja metálica perforada no propagador de la llama y de acuerdo con la norma UNE-EN 50085 con tapa, accesorios y soportaciones.
Configuración del cable y sección de los conductores según esquema unifilar del proyecto.
Completamente instalado.

| Código | Ud | Descripción | Rendimiento | Precio | Importe |
|---|---|---|---|---|---|
| BRJL80bc | ud | Material de punto alimentación a rack megafonía evacuación , con (material) | 1 | 45.44 | 45.44 |
| O01OB200 | h | Oficial 1ª electricista | 4.03 | 22 | 88.66 |
| O01OB220 | h | Ayudante electricista | 4.03 | 20.96 | 84.47 |
|  |  | Total |  |  | 218.57 |

| Medición | Uds. | Parcial |
|---|---|---|
| SÓTANO | 1 | 1.00 |
| Total |  | 1 |

**ERJL80bf** ud Alimentación a Cortina motor. evac. con cable resistente al fueg (03/10/2022)
16 ud × 105.97 (109.15 con costes indirectos) = 1746.40
Alimentación a Cortina motor. evac. , incluyendo cables y canalización a receptor y parte proporcional de línea desde cuadro a zona.
Características:
Derivación a receptor: Cable resistente al fuego según UNE 50.200 o UNE-EN 50.362, tubo de material aislante rígido no propagador de la llama y de acuerdo con la UNE-EN 61386, protección superficial fija y dimensionado según ITC-BT-21. Cajas aislantes IP.55 con tapa atornillada y entradas elásticas/roscadas.
Línea desde cuadro: Cable resistente al fuego según UNE-EN 50.200 o UNE-EN 50.362, bandeja metálica perforada no propagador de la llama y de acuerdo con la norma UNE-EN 50085 con tapa, accesorios y soportaciones.
Configuración del cable y sección de los conductores según esquema unifilar del proyecto.
Completamente instalado.

| Código | Ud | Descripción | Rendimiento | Precio | Importe |
|---|---|---|---|---|---|
| BRJL80bf | ud | Material de punto alimentación a Cortina motor. evac. , con cond (material) | 1 | 20.48 | 20.48 |
| O01OB200 | h | Oficial 1ª electricista | 1.99 | 22 | 43.78 |
| O01OB220 | h | Ayudante electricista | 1.99 | 20.96 | 41.71 |
|  |  | Total |  |  | 105.97 |

| Medición | Uds. | Parcial |
|---|---|---|
| ACCESO | 16 | 16.00 |
| Total |  | 16 |

**ERJL80bd** ud Alimentación a Portón corredero con cable resistente al fuego, t (03/10/2022)
1 ud × 415.62 (428.09 con costes indirectos) = 428.09
Alimentación a Portón corredero , incluyendo cables y canalización a receptor y parte proporcional de línea desde cuadro a zona.
Características:
Derivación a receptor: Cable resistente al fuego según UNE 50.200 o UNE-EN 50.362, tubo de material aislante rígido no propagador de la llama y de acuerdo con la UNE-EN 61386, protección superficial fija y dimensionado según ITC-BT-21. Cajas aislantes IP.55 con tapa atornillada y entradas elásticas/roscadas.
Línea desde cuadro: Cable resistente al fuego según UNE-EN 50.200 o UNE-EN 50.362, bandeja metálica perforada no propagador de la llama y de acuerdo con la norma UNE-EN 50085 con tapa, accesorios y soportaciones.
Configuración del cable y sección de los conductores según esquema unifilar del proyecto.
Completamente instalado.

| Código | Ud | Descripción | Rendimiento | Precio | Importe |
|---|---|---|---|---|---|
| BRJL80bd | ud | Material de punto alimentación a Portón corredero , con conducto (material) | 1 | 89.12 | 89.12 |
| O01OB200 | h | Oficial 1ª electricista | 7.6 | 22 | 167.20 |
| O01OB220 | h | Ayudante electricista | 7.6 | 20.96 | 159.30 |
|  |  | Total |  |  | 415.62 |

| Medición | Uds. | Parcial |
|---|---|---|
| ACCESO | 1 | 1.00 |
| Total |  | 1 |

### 1609 MECANISMOS (03/10/2022)
Importe: 11432.09

**EXEL01p** ud Detector de movimiento. Alcance 12 m. Angulo de detección 160º (03/10/2022)
60 ud × 30.41 (31.32 con costes indirectos) = 1879.20
Detector de movimiento adosado en pared con angulo de deteccion de 160º y radio de alcance frontal de 12 m. Tipo de protección IP54.
Sensor infrarrojo Steinel con lente metálica configurada con ángulo de detección a 160º, capacidad de lectura de 12mtrs tangencial a cota máxima de 1,8 a 2,5mtrs sobre suelo (hall, aseos, pasillos) con 5 sectores de detección y 260 zonas de conmutación; potencia de suministro de 600W (carga resistiva), 500W (no compensada, inductiva), máx. 500W (compensación en serie), máx. 500W (compensación en paralelo), admite reguladores electrónico de tensión; crepuscular de 2 a 2000 lux a funcionamiento con luz/día y rearme automático Steinel (no se apaga si detecta movimiento); incorpora temporizador de 5 segundos a 15 minutos. Completamente instalado y conexionado. Medida la unidad probada y funcionando. Marca/modelo: STEINEL/ IS 2160 ó equivalente

| Código | Ud | Descripción | Rendimiento | Precio | Importe |
|---|---|---|---|---|---|
| BTAA11k | ud | Detector de movimiento 160º (material) | 1 | 21.82 | 21.82 |
| O01OB200 | h | Oficial 1ª electricista | 0.2 | 22 | 4.40 |
| O01OB220 | h | Ayudante electricista | 0.2 | 20.96 | 4.19 |
|  |  | Total |  |  | 30.41 |

| Medición | Uds. | Parcial |
|---|---|---|
| GENERALES | 60 | 60.00 |
| Total |  | 60 |

**EXEL01i** ud Detector de movimiento empotrado en techo. Alcance de detección (03/10/2022)
26 ud × 51.27 (52.81 con costes indirectos) = 1373.06
Detector de movimiento empotrado en techo. Alcance de detección máx.8m., ángulo de detección 360º.
Sensor infrarrojos, encastrado en techo, con lentes metálicas configuradas en ángulos de detección de 360º y alcance de lectura de 18m tangenciales en 10 sectores y 720 zonas de conmutación; crepuscular de 2 a 2000 lux a funcionamiento con luz/día y rearme automático Steinel no se apaga si detecta movimientos; temporizador de 5 segundos a 20 minutos. Su potencia de servicio máx. 1000w carga resistiva y 500w fluorescentes y reguladores electrónico y se puede conmutar 4 horas. También está configurado PF. IP 20. Completamente instalado y conexionado. Medida la unidad probada y funcionando. Marca/modelo: STEINEL/ IS D360 ó equivalente

| Código | Ud | Descripción | Rendimiento | Precio | Importe |
|---|---|---|---|---|---|
| BTAA11j | ud | Detector de movimiento empotrado en techo. Alcance de detección (material) | 1 | 43.97 | 43.97 |
| O01OB200 | h | Oficial 1ª electricista | 0.17 | 22 | 3.74 |
| O01OB220 | h | Ayudante electricista | 0.17 | 20.96 | 3.56 |
|  |  | Total |  |  | 51.27 |

| Medición | Uds. | Parcial |
|---|---|---|
| GENERALES | 26 | 26.00 |
| Total |  | 26 |

**ETAA10fa** ud Interruptor 10 A 250 V, empotrable con tecla, marco embellecedor (03/10/2022)
8 ud × 10.63 (10.95 con costes indirectos) = 87.60
Interruptor 10 A 250 V, empotrable con tecla, marco embellecedor y caja. Completamente instalado. Marca/modelo: SIMON 82 o equivalente

| Código | Ud | Descripción | Rendimiento | Precio | Importe |
|---|---|---|---|---|---|
| BTAA1faa | ud | Mecanismo Interruptor 10 A 250 V, empotrable. (material) | 1 | 1.88 | 1.88 |
| BTAA2faa | ud | Marco embellecedor y bastidor para 1 elemento (material) | 1 | 1.22 | 1.22 |
| BTAA3faa | ud | Caja de empotrar universal para 1 elemento (material) | 1 | 0.23 | 0.23 |
| O01OB200 | h | Oficial 1ª electricista | 0.17 | 22 | 3.74 |
| O01OB220 | h | Ayudante electricista | 0.17 | 20.96 | 3.56 |
|  |  | Total |  |  | 10.63 |

| Medición | Uds. | Parcial |
|---|---|---|
| PLANTA BAJA | 8 | 8.00 |
| Total |  | 8 |

**ETBA30ld** ud Interruptor 10/16 A 250 V, de superficie estanco con tecla, caja (03/10/2022)
51 ud × 17.47 (17.99 con costes indirectos) = 917.49
Interruptor 10/16 A 250 V, de superficie estanco con tecla, caja con marco embellecedor, accesorios y fijaciones. Completamente instalado. Marca/modelo: SIMON 44 AQUA 27101-65 + 4400010-035 + 4400751-035 o equivalente

| Código | Ud | Descripción | Rendimiento | Precio | Importe |
|---|---|---|---|---|---|
| BTAA1ld | ud | Mecanismo Interruptor 1 módulo 10 A 250 V (material) | 1 | 2.2 | 2.20 |
| BTBA4ld | ud | Base de superficie de 1 módulo (material) | 1 | 4.49 | 4.49 |
| BTBA3ca | ud | Marco con tecla simple (material) | 1 | 2.19 | 2.19 |
| O01OB200 | h | Oficial 1ª electricista | 0.2 | 22 | 4.40 |
| O01OB220 | h | Ayudante electricista | 0.2 | 20.96 | 4.19 |
|  |  | Total |  |  | 17.47 |

| Medición | Uds. | Parcial |
|---|---|---|
| SÓTANO | 12 | 12.00 |
| PLANTA BAJA | 13 | 13.00 |
| ACCESO | 12 | 12.00 |
| ENTREPLANTA CUBIERTA | 14 | 14.00 |
| Subtotal |  | 51.00 |
| Total |  | 51 |

**ETAA10aa** ud Conmutador 10 A 250 V, empotrable con tecla, marco embellecedor (03/10/2022)
4 ud × 13.97 (14.39 con costes indirectos) = 57.56
Conmutador 10 A 250 V, empotrable con tecla, marco embellecedor y caja. Completamente instalado. Marca/modelo: SIMON 82 o equivalente

| Código | Ud | Descripción | Rendimiento | Precio | Importe |
|---|---|---|---|---|---|
| BTAA1a | ud | Mecanismo Conmutador 10 A 250 V, empotrable. (material; 14/10/2022) | 1 | 3.18 | 3.18 |
| BTAA2a | ud | Tecla, marco embellecedor y caja para mecanismo empotrable Conmu (material) | 1 | 2.2 | 2.20 |
| O01OB200 | h | Oficial 1ª electricista | 0.2 | 22 | 4.40 |
| O01OB220 | h | Ayudante electricista | 0.2 | 20.96 | 4.19 |
|  |  | Total |  |  | 13.97 |

| Medición | Uds. | Parcial |
|---|---|---|
| ACCESO | 2 | 2.00 |
| ENTREPLANTA CUBIERTA | 2 | 2.00 |
| Subtotal |  | 4.00 |
| Total |  | 4 |

**ETBA30le** ud Conmutador 10/16 A 250 V, de superficie estanco con tecla, caja (03/10/2022)
39 ud × 20.74 (21.36 con costes indirectos) = 833.04
Conmutador 10/16 A 250 V, de superficie estanco con tecla, caja con marco embellecedor, accesorios y fijaciones. Completamente instalado. Marca/modelo: Marca/modelo: SIMON 44 AQUA 27201-65 + 4400010-035 + 4400751-035 o equivalente

| Código | Ud | Descripción | Rendimiento | Precio | Importe |
|---|---|---|---|---|---|
| BTAA1le | ud | Mecanismo Conmutador 1 módulo 10 A 250 V, (material; 14/10/2022) | 1 | 4.61 | 4.61 |
| BTBA4lda | ud | Base de superficie de 1 módulo 25501 (material) | 1 | 4.49 | 4.49 |
| BTBA3ca | ud | Marco con tecla simple | 1 | 2.19 | 2.19 |
| O01OB200 | h | Oficial 1ª electricista | 0.22 | 22 | 4.84 |
| O01OB220 | h | Ayudante electricista | 0.22 | 20.96 | 4.61 |
|  |  | Total |  |  | 20.74 |

| Medición | Uds. | Parcial |
|---|---|---|
| SÓTANO | 4 | 4.00 |
| PLANTA BAJA | 4 | 4.00 |
| ACCESO | 3 | 3.00 |
| ENTREPLANTA CUBIERTA | 28 | 28.00 |
| Subtotal |  | 39.00 |
| Total |  | 39 |

**ETAB10la** ud Toma de corriente simple 2P+T lateral 16 A 250 V tipo schuko, em (03/10/2022)
127 ud × 13.52 (13.93 con costes indirectos) = 1769.11
Toma de corriente simple 2P+T lateral 16 A 250 V tipo schuko, empotrable con marco embellecedor y caja. Completamente instalada. Marca/modelo: BTICINO MATIX AM5440/2 + AM4802BN + AM4702E + 080141 o equivalente

| Código | Ud | Descripción | Rendimiento | Precio | Importe |
|---|---|---|---|---|---|
| BTAB7la | ud | Mecanismo toma de corriente simple 2P+T, 16 A 250 V tipo schuko (material) | 1 | 3.3 | 3.30 |
| BTAA2la | ud | Marco embellecedor para 2 módulos AM4802BN (material) | 1 | 1.3 | 1.30 |
| BTAA4la | ud | Bastidor para 2 módulos AM4702E (material) | 1 | 0.72 | 0.72 |
| BTAA3la | ud | Caja de empotrar universal para 1 elemento 080141 (material) | 1 | 0.9 | 0.90 |
| O01OB200 | h | Oficial 1ª electricista | 0.17 | 22 | 3.74 |
| O01OB220 | h | Ayudante electricista | 0.17 | 20.96 | 3.56 |
|  |  | Total |  |  | 13.52 |

| Medición | Uds. | Parcial |
|---|---|---|
| SÓTANO | 8 | 8.00 |
| PLANTA BAJA | 57 | 57.00 |
| ACCESO | 61 | 61.00 |
| CUBIERTA | 1 | 1.00 |
| Subtotal |  | 127.00 |
| Total |  | 127 |

**ETAB50lc** ud Toma de corriente simple 2P+T lateral 10/16 A 250 V, empotrable (03/10/2022)
72 ud × 16.84 (17.35 con costes indirectos) = 1249.20
Toma de corriente simple 2P+T lateral 10/16 A 250 V tipo schuko, empotrable estanco con tapa abatible, marco embellecedor y caja. Completamente instalada. Marca/modelo: BTICINO MATIX IDROBOX AM5440/2 + 25602 + 080141 o equivalente o equivalente

| Código | Ud | Descripción | Rendimiento | Precio | Importe |
|---|---|---|---|---|---|
| BTAB7la | ud | Mecanismo toma de corriente simple 2P+T, 16 A 250 V tipo schuko | 1 | 3.3 | 3.30 |
| BTAA2lc | ud | Tapa protegida IP55 para 2 módulos 25602 (material) | 1 | 5.34 | 5.34 |
| BTAA3la | ud | Caja de empotrar universal para 1 elemento 080141 | 1 | 0.9 | 0.90 |
| O01OB200 | h | Oficial 1ª electricista | 0.17 | 22 | 3.74 |
| O01OB220 | h | Ayudante electricista | 0.17 | 20.96 | 3.56 |
|  |  | Total |  |  | 16.84 |

| Medición | Uds. | Parcial |
|---|---|---|
| SÓTANO | 15 | 15.00 |
| PLANTA BAJA | 32 | 32.00 |
| ENTREPLANTA CUBIERTA | 21 | 21.00 |
| CUBIERTA | 4 | 4.00 |
| Subtotal |  | 72.00 |
| Total |  | 72 |

**ETBB35lg** ud Toma corriente 3P+N+T 16 A 400 V industrial, de superficie estan (03/10/2022)
13 ud × 15.93 (16.41 con costes indirectos) = 213.33
Toma de corriente 3P+N+T 16 A 400 V tipo industrial, de superficie estanca, IP.44, con tapa abatible, marco embellecedor y caja, accesorios y fijaciones. Completamente instalada. Marca/modelo: LEGRAND P17 PRO 555159 o equivalente

| Código | Ud | Descripción | Rendimiento | Precio | Importe |
|---|---|---|---|---|---|
| BTBBPlg | ud | Mecanismo toma de corriente 3P+N+T 16 A 400 V, tipo industrial, (material) | 1 | 7.34 | 7.34 |
| O01OB200 | h | Oficial 1ª electricista | 0.2 | 22 | 4.40 |
| O01OB220 | h | Ayudante electricista | 0.2 | 20.96 | 4.19 |
|  |  | Total |  |  | 15.93 |

| Medición | Uds. | Parcial |
|---|---|---|
| PLANTA BAJA | 3 | 3.00 |
| ACCESO | 10 | 10.00 |
| Subtotal |  | 13.00 |
| Total |  | 13 |

**ERCB40faa** ud Caja portamecanismos empotrable de PVC para alojamiento de 6 mec (03/10/2022)
14 ud × 74.43 (76.66 con costes indirectos) = 1073.24
Caja portamecanismos empotrable construida en PVC para alojamiento de 6 mecanismos, con adaptadores para entrada de tubos, tapa, accesorios y fijaciones. Completamente instalada. (Color según diseño arquitectura). Marca/modelo: LEGRAND 078873 + 077252 + 077272 + 2x076564 o equivalente

| Código | Ud | Descripción | Rendimiento | Precio | Importe |
|---|---|---|---|---|---|
| BRCB3faa | ud | Caja de empotrar, marco y soportes para empotrar de PVC para 6 m (material) | 1 | 17.34 | 17.34 |
| BTCB3fk | ud | Mecanismo toma de corriente doble 077252 (material) | 1 | 8.8 | 8.80 |
| BTCB3fm | ud | Mecanismo toma de corriente doble color rojo 077272 (material) | 1 | 8.8 | 8.80 |
| BVLD1fn | ud | Toma doble de voz/datos RJ45 sin pantalla categoría 6 2x076564 (material) | 2 | 9.11 | 18.22 |
| O01OB200 | h | Oficial 1ª electricista | 0.495 | 22 | 10.89 |
| O01OB220 | h | Ayudante electricista | 0.495 | 20.96 | 10.38 |
|  |  | Total |  |  | 74.43 |

| Medición | Uds. | Parcial |
|---|---|---|
| PLANTA BAJA | 14 | 14.00 |
| Total |  | 14 |

**ERCA40faa** ud Caja portamecanismos de superficie en PVC, para alojamiento de 6 (03/10/2022)
4 ud × 72.66 (74.84 con costes indirectos) = 299.36
Caja portamecanismos de superficie construida en PVC, para alojamiento de 6 mecanismos, con adaptadores para entrada de tubos, tapa, accesorios y fijaciones. Completamente instalada. (Color según diseño arquitectura). Marca/modelo: LEGRAND 078883 + 077252 + 077272 + 2x076564 o equivalente

| Código | Ud | Descripción | Rendimiento | Precio | Importe |
|---|---|---|---|---|---|
| BRCB3fea | ud | Caja de superficie, marco y soportes para conjunto de PVC para 6 (material) | 1 | 15.57 | 15.57 |
| BTCB3fk | ud | Mecanismo toma de corriente doble 077252 | 1 | 8.8 | 8.80 |
| BTCB3fm | ud | Mecanismo toma de corriente doble color rojo 077272 | 1 | 8.8 | 8.80 |
| BVLD1fn | ud | Toma doble de voz/datos RJ45 sin pantalla categoría 6 2x076564 | 2 | 9.11 | 18.22 |
| O01OB200 | h | Oficial 1ª electricista | 0.495 | 22 | 10.89 |
| O01OB220 | h | Ayudante electricista | 0.495 | 20.96 | 10.38 |
|  |  | Total |  |  | 72.66 |

| Medición | Uds. | Parcial |
|---|---|---|
| ACCESO | 4 | 4.00 |
| Total |  | 4 |

**ERCE10fa** ud Conjunto portamecanismos con cubeta para empotrar en suelo para (03/10/2022)
2 ud × 172.17 (177.34 con costes indirectos) = 354.68
Conjunto portamecanismos con cubeta para empotrar en suelo para alojamiento de 6 mecanismos, caja metálica, marco de protección, escuadras de fijación, tapa abatible de plástico y salida de cables de posición variable con fijación que imposibilite su extracción y tapetas en plástico. Completamente instalado. (Color según diseño arquitectura). Marca/modelo: LEGRAND 089650 + 089606 + 077252 + 077272 + 2x076564 o equivalente

| Código | Ud | Descripción | Rendimiento | Precio | Importe |
|---|---|---|---|---|---|
| BRCE1fba | ud | Caja metálica cuadrada (material) | 1 | 66.72 | 66.72 |
| BRCE1faa | ud | Caja de suelo para alojar 6 mecanismos 089606 (material) | 1 | 41.57 | 41.57 |
| BTCB3fk | ud | Mecanismo toma de corriente doble 077252 | 1 | 8.8 | 8.80 |
| BTCB3fm | ud | Mecanismo toma de corriente doble color rojo 077272 | 1 | 8.8 | 8.80 |
| BVLD1fn | ud | Toma doble de voz/datos RJ45 sin pantalla categoría 6 2x076564 | 2 | 9.11 | 18.22 |
| O01OB200 | h | Oficial 1ª electricista | 0.653 | 22 | 14.37 |
| O01OB220 | h | Ayudante electricista | 0.653 | 20.96 | 13.69 |
|  |  | Total |  |  | 172.17 |

| Medición | Uds. | Parcial |
|---|---|---|
| PLANTA BAJA | 2 | 2.00 |
| Total |  | 2 |

**ERCE10fb** ud Caja de registro con cubeta empotrada en suelo para alojamiento (03/10/2022)
13 ud × 98.97 (101.94 con costes indirectos) = 1325.22
Caja de registro con cubeta empotrada en suelo para alojamiento de conexión rápida tipo wieland, caja metálica, escuadras de fijación, marco y tapa de registro de plástico. Completamente instalado. (Color según diseño arquitectura). Marca/modelo: LEGRAND 089650 + 089690 o equivalente

| Código | Ud | Descripción | Rendimiento | Precio | Importe |
|---|---|---|---|---|---|
| BRCE1fba | ud | Caja metálica cuadrada | 1 | 66.72 | 66.72 |
| BRCE1fac | ud | Tapa de registro para 6 mecanismos 089690 (material) | 1 | 21.59 | 21.59 |
| O01OB200 | h | Oficial 1ª electricista | 0.248 | 22 | 5.46 |
| O01OB220 | h | Ayudante electricista | 0.248 | 20.96 | 5.20 |
|  |  | Total |  |  | 98.97 |

| Medición | Uds. | Parcial |
|---|---|---|
| SÓTANO | 13 | 13.00 |
| Total |  | 13 |

### 1610 LUMINARIAS (03/10/2022)
Importe: 349799.99

**EILA6F** ud Luminaria tipo pantalla estanca adosada para lámpara LED, montaj (03/10/2022)
379 ud × 51.18 (52.72 con costes indirectos) = 19980.88
START Waterproof Slim es una luminaria de carcasa de policarbonato LED integrado con terminal eléctrico de fácil acceso a través de tapas de cierre de bayoneta y conexión eléctrica sin herramientas gracias al terminal push-in. Instalación flexible ya que los soportes de montaje se pueden colocar libremente en la luminaria. 35W; 4600lm; alta eficiencia con 131lm/W and 100,000 horas de duración L70B50. SDCM < 5; IP65; IK08;
Class I; 1207mm x 70mm x 69mm.
Montaje en techo.
Completamente instalado.
Acabado en color según la D.F.
Marca/Modelo: Sylvania/START Waterproof Slim 0046370

| Código | Ud | Descripción | Rendimiento | Precio | Importe |
|---|---|---|---|---|---|
| A6F | ud | LUMINARIA TIPO PANTALLA ESTANCA ADOSADA PARA LAMPARA LED (material) | 1 | 46.88 | 46.88 |
| O01OB200 | h | Oficial 1ª electricista | 0.1 | 22 | 2.20 |
| O01OB220 | h | Ayudante electricista | 0.1 | 20.96 | 2.10 |
|  |  | Total |  |  | 51.18 |

| Medición | Uds. | Parcial |
|---|---|---|
| SÓTANO | 210 | 210.00 |
| PLANTA BAJA | 147 | 147.00 |
| ACCESO | 22 | 22.00 |
| Subtotal |  | 379.00 |
| Total |  | 379 |

**EILA6F1** ud Luminaria tipo pantalla estanca adosada para lámpara LED, adosad (03/10/2022)
115 ud × 51.18 (52.72 con costes indirectos) = 6062.80
START Waterproof Slim es una luminaria de carcasa de policarbonato LED integrado con terminal eléctrico de fácil acceso a través de tapas de cierre de bayoneta y conexión eléctrica sin herramientas gracias al terminal push-in. Instalación flexible ya que los soportes de montaje se pueden colocar libremente en la luminaria. 35W; 4600lm; alta eficiencia con 131lm/W and 100,000 horas de duración L70B50. SDCM < 5; IP65; IK08;
Class I; 1207mm x 70mm x 69mm.
Adosado a pared.
Completamente instalado.
Acabado en color según la D.F.
Marca/Modelo: Sylvania/START Waterproof Slim 00463670

| Código | Ud | Descripción | Rendimiento | Precio | Importe |
|---|---|---|---|---|---|
| A6Fa | ud | LUMINARIA TIPO PANTALLA ESTANCA ADOSADA PARA LAMPARA LED (material) | 1 | 46.88 | 46.88 |
| O01OB200 | h | Oficial 1ª electricista | 0.1 | 22 | 2.20 |
| O01OB220 | h | Ayudante electricista | 0.1 | 20.96 | 2.10 |
|  |  | Total |  |  | 51.18 |

| Medición | Uds. | Parcial |
|---|---|---|
| SÓTANO | 88 | 88.00 |
| PLANTA BAJA | 27 | 27.00 |
| Subtotal |  | 115.00 |
| Total |  | 115 |

**EILA6F11** ud Luminaria tipo pantalla estanca adosada para lámpara LED, adosad (03/10/2022)
307 ud × 35.58 (36.65 con costes indirectos) = 11251.55
START Waterproof Slim es una luminaria de carcasa de policarbonato con LED integrado con terminal eléctrico de fácil acceso a través de tapas de cierre de bayoneta y conexión eléctrica sin herramientas gracias al terminal push-in. Instalación flexible ya que los soportes de montaje se pueden colocar libremente en la luminaria. 19W; 2500 lúmenes; Alta eficiencia con 132lm/W y 100.000 horas de vida útil L70B50. SDCM < 5; IP65; IK08; clase I; 646 mm x 70 mm x 69 mm.
Adosado a pared.
Completamente instalado.
Acabado en color según la D.F.
Marca/Modelo: SILVANIA / START WATERPROOF SLIM 0046368

| Código | Ud | Descripción | Rendimiento | Precio | Importe |
|---|---|---|---|---|---|
| A6Faa | ud | LUMINARIA TIPO PANTALLA ESTANCA ADOSADA PARA LAMPARA LED (material) | 1 | 31.28 | 31.28 |
| O01OB200 | h | Oficial 1ª electricista | 0.1 | 22 | 2.20 |
| O01OB220 | h | Ayudante electricista | 0.1 | 20.96 | 2.10 |
|  |  | Total |  |  | 35.58 |

| Medición | Uds. | Parcial |
|---|---|---|
| SÓTANO | 49 | 49.00 |
| PLANTA BAJA | 69 | 69.00 |
| ENTREPLANTA CUBIERTA | 189 | 189.00 |
| Subtotal |  | 307.00 |
| Total |  | 307 |

**EILA1F** ud Luminaria Lineal con difusor prismático (03/10/2022)
137 ud × 155.7 (160.37 con costes indirectos) = 21970.69
Luminaria LED Lineal de empotrar en techo con Louvre + Óptica Microprismática, Dimensiones: 1154mm x 90mm x 91mm, Directo, Cuerpo Blanco, Regulable DALI (Switch-Dim), LED Blanco Neutro (4000K), 3100lm, 27W, 120lm/W de eficacia, CRI >80, 3 SDCM (elipse MacAdam de 3 pasos), bajo parpadeo de LED (+/-5 %), UGR<19, L90B10 a 50 000 horas, clase eléctrica 1, prueba de hilo incandescente a 850 °C, se puede cubrir con aislamiento de construcción de tipo de lana de vidrio.
Completamente instalado.
Acabado en color según la D.F.
Marca/Modelo:SYLVANIA / RANA LINEAR R 32 4K MPO SSC01 W 0052353

| Código | Ud | Descripción | Rendimiento | Precio | Importe |
|---|---|---|---|---|---|
| A1F | ud | Luminaria Lineal con difusor prismático (material) | 1 | 151.4 | 151.40 |
| O01OB200 | h | Oficial 1ª electricista | 0.1 | 22 | 2.20 |
| O01OB220 | h | Ayudante electricista | 0.1 | 20.96 | 2.10 |
|  |  | Total |  |  | 155.7 |

| Medición | Uds. | Parcial |
|---|---|---|
| PLANTA BAJA | 137 | 137.00 |
| Total |  | 137 |

**EILD1F** ud Luminaria empotrable tipo downlight con reflector de aluminio pa (03/10/2022)
19 ud × 21.3 (21.94 con costes indirectos) = 416.86
Foco empotrable de LED integrado, color de bisel blanco, reflector blanco, 740 lm, 9,0 W, borde de salida/de ataque regulable, 3000 K, ángulo de haz de 40°, cuerpo de policarbonato y aluminio, profundidad de empotramiento de perfil bajo de 62 mm, IP65 desde el frente, IK03, lazo -Terminales de entrada/salida para cableado rápido, peso 0,165 kg, diámetro de bisel de 85 mm, corte de 68-72 mm, lente transparente.
Completamente instalado. Acabado en color según la D.F.
Marca/Modelo: Sylvania/START SPOT 0005174

| Código | Ud | Descripción | Rendimiento | Precio | Importe |
|---|---|---|---|---|---|
| D1F | ud | Luminaria empotrable tipo downlight con reflector de aluminio pa (material) | 1 | 17 | 17.00 |
| O01OB200 | h | Oficial 1ª electricista | 0.1 | 22 | 2.20 |
| O01OB220 | h | Ayudante electricista | 0.1 | 20.96 | 2.10 |
|  |  | Total |  |  | 21.3 |

| Medición | Uds. | Parcial |
|---|---|---|
| SÓTANO | 1 | 1.00 |
| PLANTA BAJA | 18 | 18.00 |
| Subtotal |  | 19.00 |
| Total |  | 19 |

**EILE1F** ud Luminaria empotrada en suelo LED (03/10/2022)
51 ud × 58.46 (60.21 con costes indirectos) = 3070.71
Luminaria empotrable en el suelo de forma redonda con módulo de luz ajustable +/-30°, transitable para cargas de presión de hasta 2000 kg (20 kN), viene con cable volador de 2 m 3x1 mm2 y tubo empotrable, carcasa de aluminio con anillo decorativo de acero inoxidable (SS316) y transparente difusor de vidrio, IP67, IK10, Clase I, no regulable, 390 lm, 5,7 W, 68 lm/W, CRI80, ángulo de haz de 30°, mantenimiento de 50 000 horas L70 B50 lúmenes, 120 mm de diámetro, 136 mm de altura del tubo empotrado, 0,81 kg de peso.
Completamente instalado.
Acabado en color según la D.F.
Marca/Modelo: SYLVANIA / INTERRATA ADJUSTABLE S IP67 CLEAR 400lm 830MB 0049040

| Código | Ud | Descripción | Rendimiento | Precio | Importe |
|---|---|---|---|---|---|
| E1F | ud | Luminaria Empotrada en suelo (material) | 1 | 54.16 | 54.16 |
| O01OB200 | h | Oficial 1ª electricista | 0.1 | 22 | 2.20 |
| O01OB220 | h | Ayudante electricista | 0.1 | 20.96 | 2.10 |
|  |  | Total |  |  | 58.46 |

| Medición | Uds. | Parcial |
|---|---|---|
| ACCESO | 51 | 51.00 |
| Total |  | 51 |

**EILTLF** m Tira de LED (03/10/2022)
149.25 m × 71.52 (73.67 con costes indirectos) = 10995.25
Carrete LED IP65 de 5 metros con tipo adhesivo 3M preinstalado; equipado con 400 LED; 8250 lm por 5 m (1780 lm por 1 m); 72W 24V; 4000K; CRI90; R9>50; SDCM=3
Completamente instalado.
Acabado en color según la D.F.
Marca/Modelo:SYLVANIA / FLEX PRO.

| Código | Ud | Descripción | Rendimiento | Precio | Importe |
|---|---|---|---|---|---|
| 0068188 | m | Tira de LED FLEX PRO IP65 8250LM 930 (material) | 1 | 14.95 | 14.95 |
| 9014927 | m | CV DRVR DALI 100W 24V (material) | 1 | 24.79 | 24.79 |
| 0022589 | m | PRFL SM DP SRFC 20EF/T 1M (material) | 1 | 7.75 | 7.75 |
| 0022615 | m | COVER F CLICK 1M OPAL (material) | 1 | 2.55 | 2.55 |
| O01OB200 | h | Oficial 1ª electricista | 0.5 | 22 | 11.00 |
| O01OB220 | h | Ayudante electricista | 0.5 | 20.96 | 10.48 |
|  |  | Total |  |  | 71.52 |

| Medición | Uds. | Parcial |
|---|---|---|
| PLANTA BAJA | 54.5 | 54.50 |
| ACCESO | 26 | 26.00 |
| CUBIERTA | 68.75 | 68.75 |
| Subtotal |  | 149.25 |
| Total |  | 149.25 |

**EILA1F1** ud Luminaria Lineal LED para exteriores (03/10/2022)
238 ud × 51.3 (52.84 con costes indirectos) = 12575.92
El nuevo START eco Batten IP65 actualizado es una gama versátil de luminarias impermeables LED delgadas que brindan una solución ideal para aplicaciones como talleres, garajes y espacios cubiertos al aire libre. El diseño permite que la luminaria se conecte fácilmente a otra luminaria a través de un conector con clasificación IP65. El producto puede ser un reemplazo delgado para listones impermeables fluorescentes individuales y dobles de 36 W/58 W. Carcasa y difusor de policarbonato, 5200 lm, 36 W, 144 lm/W, 4000 K, corriente de accionamiento 80 mA, no regulable, CRI 80, IP65, IK08, Clase II, vida media nominal (h): 30000, 1260 mm x 80 mm x 55 mm, clase energética: A++ A+ A.
Completamente instalado.
Acabado en color según la D.F.
Marca/Modelo:SYLVANIA / eco BATTEN IP65 1200 5200lm 840 0045750

| Código | Ud | Descripción | Rendimiento | Precio | Importe |
|---|---|---|---|---|---|
| A1Fa | ud | Luminaria Lineal con difusor prismático (material) | 1 | 47 | 47.00 |
| O01OB200 | h | Oficial 1ª electricista | 0.1 | 22 | 2.20 |
| O01OB220 | h | Ayudante electricista | 0.1 | 20.96 | 2.10 |
|  |  | Total |  |  | 51.3 |

| Medición | Uds. | Parcial |
|---|---|---|
| ACCESO | 238 | 238.00 |
| Total |  | 238 |

**EILS2F** ud Luminaria tipo SPOT instalada sobre riel tipo LED (03/10/2022)
92 ud × 87.94 (90.58 con costes indirectos) = 8333.36
Foco LED integrado, negro texturizado - RAL9005, diseño integral simple y elegante sin caja de controladores y sin tornillos visibles, ideal para aplicaciones minoristas, cuerpo de aluminio fundido a presión, disipador térmico de enfriamiento pasivo. Ángulo de haz: 40°, temperatura de color: 3000 K, potencia total del sistema: 6,5 W, salida total del dispositivo: 520 lm, LOR: 100 %, reproducción cromática: Ra: 90 típico, fuente de luz libre de IR/UV sin radiación de calor, voltaje de funcionamiento : 220-240V / 50-60Hz, controlador electrónico, no regulable, baja tasa de parpadeo de LED (6%-20%), factor de potencia: >0,90, protección eléctrica: Clase I, adaptador Global Track 3 Circuit GA69 adecuado para Global trac Rieles de 3 circuitos, índice de protección de ingreso: IP20, apto solo para ambiente interno, rotación horizontal: 345°, inclinación vertical: 90°, dimensiones: Ø41,5x125, peso: 0,189 kg.
Completamente instalado.
Acabado en color según la D.F.
Marca/Modelo:SYLVANIA / PIXO MINI TRACK 520lm 930 MB BLK 0006159

| Código | Ud | Descripción | Rendimiento | Precio | Importe |
|---|---|---|---|---|---|
| S2F | ud | Luminaria tipo SPOT instalada sobre riel tipo LED - PIXO MINI TR (material) | 1 | 31.28 | 31.28 |
| O01OB200 | h | Oficial 1ª electricista | 0.1 | 22 | 2.20 |
| O01OB220 | h | Ayudante electricista | 0.1 | 20.96 | 2.10 |
| XTS41003 | m | RIEL - GLB TRC PRO 1M WHT (material) | 2 | 20.33 | 40.66 |
| XTS213 | ud | CONEXION RIEL CON RIEL - GLB TRC PRO STRAIGHT WHT (material) | 2 | 4.86 | 9.72 |
| XTS113 | ud | FINAL DE RIEL - GLB TRC PRO END FEED-R WHT (material) | 0.39 | 1.57 | 0.61 |
| XTS413 | ud | TAPA FINAL - GLB TRC PRO END CAP WHT (material) | 0.39 | 3.52 | 1.37 |
|  |  | Total |  |  | 87.94 |

| Medición | Uds. | Parcial |
|---|---|---|
| ACCESO | 92 | 92.00 |
| Total |  | 92 |

**EILS2F1** ud Luminaria tipo proyector instalada sobre riel tipo LED (03/10/2022)
772 ud × 237.19 (244.31 con costes indirectos) = 188607.32
Proyector LED integrado, blanco RAL 9016, diseño compacto y minimalista, ideal para espacios de doble altura, aplicaciones comerciales y de exhibición, cuerpo de aluminio fundido a presión, disipador de enfriamiento pasivo, ángulo de haz: 67° haz ancho, óptica: Lente Fresnel para haz controlado, temperatura de color: 3000K blanco cálido, potencia total del sistema: 48W, salida total del dispositivo: 4355 lm, eficacia de la luminaria: 91 lm/W, LOR: 100%, reproducción cromática: Ra 93 típica, LED Chromacity: elipse MacAdam de 3 pasos, fuente de luz libre de IR/UV sin radiación de calor, tensión de funcionamiento: 220-240 V / 50-60 Hz, corriente de accionamiento: 1200mA, controlador electrónico, regulable, potenciómetro incorporado para control de atenuación, factor de potencia: 0,98 protección eléctrica: CLASE I, adaptador de riel de 3 circuitos, adecuado para Concord Lytespan de 3 rieles, grado de protección de entrada: IP20, adecuado para uso interno solo entorno, rotación horizontal: 355°, inclinación vertical: 90°
Completamente instalado.
Acabado en color según la D.F.
Marca/Modelo:SYLVANIA/2093021 BEACON XXL WB O/B DIM 3K L3 WHT

| Código | Ud | Descripción | Rendimiento | Precio | Importe |
|---|---|---|---|---|---|
| S2Fa | ud | Luminaria tipo proyector instalada sobre riel tipo - LED BCON XX (material) | 1 | 153.96 | 153.96 |
| XTS41003 | m | RIEL - GLB TRC PRO 1M WHT | 3.1 | 20.33 | 63.02 |
| XTS213 | ud | CONEXION RIEL CON RIEL - GLB TRC PRO STRAIGHT WHT | 3 | 4.86 | 14.58 |
| XTS113 | ud | FINAL DE RIEL - GLB TRC PRO END FEED-R WHT | 0.26 | 1.57 | 0.41 |
| XTS413 | ud | TAPA FINAL - GLB TRC PRO END CAP WHT | 0.26 | 3.52 | 0.92 |
| O01OB200 | h | Oficial 1ª electricista | 0.1 | 22 | 2.20 |
| O01OB220 | h | Ayudante electricista | 0.1 | 20.96 | 2.10 |
|  |  | Total |  |  | 237.19 |

| Medición | Uds. | Parcial |
|---|---|---|
| PLANTA BAJA | 60 | 60.00 |
| ACCESO | 712 | 712.00 |
| Subtotal |  | 772.00 |
| Total |  | 772 |

**EILA2F1** ud Aplique de pared adosable redondo 160mm LED 5 W (03/10/2022)
71 ud × 57.78 (59.51 con costes indirectos) = 4225.21
Luminaria de techo y pared · luminaria de interior de cristal opal soplado artesanalmente, seda mate con carcasa de metal, para todas las situaciones de iluminación.Para todas las aplicaciones que requieren una distribución suave y uniforme de la intensidad lumínica. Luminaria con un tipo de protección elevado.
Completamente instalado.
Acabado en color según la D.F.
Marca/Modelo: BEGA / 89009 K3

| Código | Ud | Descripción | Rendimiento | Precio | Importe |
|---|---|---|---|---|---|
| A2Fa | ud | BEGA / 89009 K3 (material) | 1 | 53.48 | 53.48 |
| O01OB200 | h | Oficial 1ª electricista | 0.1 | 22 | 2.20 |
| O01OB220 | h | Ayudante electricista | 0.1 | 20.96 | 2.10 |
|  |  | Total |  |  | 57.78 |

| Medición | Uds. | Parcial |
|---|---|---|
| PLANTA BAJA | 51 | 51.00 |
| ACCESO | 20 | 20.00 |
| Subtotal |  | 71.00 |
| Total |  | 71 |

**EILA2F** ud Aplique de pared adosable redondo 220mm LED 12 W (03/10/2022)
307 ud × 79 (81.37 con costes indirectos) = 24980.59
Luminaria de techo y pared · luminaria de
interior de cristal opal soplado artesanalmente,
seda mate con carcasa de metal, para todas
las situaciones de iluminación.
Para todas las aplicaciones que requieren una
distribución suave y uniforme de la intensidad
lumínica.
Luminaria con un tipo de protección elevado.
Completamente instalado.
Acabado en color según la D.F.
Marca/Modelo: BEGA / 89010 K3

| Código | Ud | Descripción | Rendimiento | Precio | Importe |
|---|---|---|---|---|---|
| A2F | ud | BEGA / 89010 K3 (material) | 1 | 74.7 | 74.70 |
| O01OB200 | h | Oficial 1ª electricista | 0.1 | 22 | 2.20 |
| O01OB220 | h | Ayudante electricista | 0.1 | 20.96 | 2.10 |
|  |  | Total |  |  | 79 |

| Medición | Uds. | Parcial |
|---|---|---|
| SÓTANO | 59 | 59.00 |
| PLANTA BAJA | 158 | 158.00 |
| ACCESO | 62 | 62.00 |
| ENTREPLANTA CUBIERTA | 28 | 28.00 |
| Subtotal |  | 307.00 |
| Total |  | 307 |

**ILMLED** ud Ap. autónomo adosado de emergencia y señalización HYDRA AEX LED (03/10/2022)
18 ud × 101.72 (104.77 con costes indirectos) = 1885.86
Cuerpo rectangular con aristas pronunciadas que consta de una carcasa fabricada en policarbonato y difusor en idéntico material.
Consta de una lámpara LED que se ilumina si falla el suministro de red. Un microprocesador interno chequea el estado del aparato y realiza periódicamente test funcionales y de autonomía informando sobre su estado, mediante dos pilotos LED que incorpora. Los test pueden solicitarse manualmente mediante una orden de Telemando ON en presencia de red.
Incorpora baterías de LiFePO4 y electrónica especial diseñada para soportar amplio rango de temperaturas desde -20º C hasta 50º C. Incluye una caja estanca (KES) que proporciona protección a la intemperie.
Completamente instalado.
Acabado en color según la D.F.
Marca/modelo: DAISALUX/HYDRA LD N7 A EX A

| Código | Ud | Descripción | Rendimiento | Precio | Importe |
|---|---|---|---|---|---|
| BUMAAcaaa | ud | Aparato autónomo emergencia y señalización LED (material) | 1 | 90.12 | 90.12 |
| O01OB200 | h | Oficial 1ª electricista | 0.27 | 22 | 5.94 |
| O01OB220 | h | Ayudante electricista | 0.27 | 20.96 | 5.66 |
|  |  | Total |  |  | 101.72 |

| Medición | Uds. | Parcial |
|---|---|---|
| ENTREPLANTA CUBIERTA | 18 | 18.00 |
| Total |  | 18 |

**MHBLED** ud Ap. autónomo adosado de emergencia y señalización Izar 2m PF44 L (03/10/2022)
50 ud × 55.09 (56.74 con costes indirectos) = 2837.00
Luminaria formada por tres módulos independientes: conjunto óptico, sistema electrónico y baterías. Dos opciones de lente: evacuación y
antipánico. El conjunto óptico "evacuación" permite una mayor interdistancia de colocación entre luminarias en lugares como pasillos, consiguiendo los niveles adecuados de iluminación en recorridos de evacuación. Luminaria con tecnología LED, Ø 46mm. Adecuado para montaje enrasado en techo técnico.
Consta de un LED como fuente de luz que se ilumina si falla el suministro de red.
Completamente instalado.
Acabado en color según la D.F.
Marca/modelo: DAISALUX/IZAR N30

| Código | Ud | Descripción | Rendimiento | Precio | Importe |
|---|---|---|---|---|---|
| BUMAAcaaaa | ud | Aparato autónomo emergencia y señalización LED empotrado (material) | 1 | 43.49 | 43.49 |
| O01OB200 | h | Oficial 1ª electricista | 0.27 | 22 | 5.94 |
| O01OB220 | h | Ayudante electricista | 0.27 | 20.96 | 5.66 |
|  |  | Total |  |  | 55.09 |

| Medición | Uds. | Parcial |
|---|---|---|
| PLANTA BAJA | 22 | 22.00 |
| ACCESO | 28 | 28.00 |
| Subtotal |  | 50.00 |
| Total |  | 50 |

**MHBLED1** ud Ap. autónomo adosado de emergencia y señalización LENS N20 LED 1 (03/10/2022)
13 ud × 57.03 (58.74 con costes indirectos) = 763.62
Luminaria de emergencia autónoma con tecnología LED, con cuerpo cilíndrico y difusor en policarbonato.
Consta de un LED como fuente de luz que se ilumina si falla el suministro de red.
Completamente instalado.
Acabado en color según la D.F.
Marca/modelo: DAISALUX/LENS N20

| Código | Ud | Descripción | Rendimiento | Precio | Importe |
|---|---|---|---|---|---|
| BUMAAcaaaaa | ud | Aparato autónomo emergencia y señalización LED empotrado (material) | 1 | 45.43 | 45.43 |
| O01OB200 | h | Oficial 1ª electricista | 0.27 | 22 | 5.94 |
| O01OB220 | h | Ayudante electricista | 0.27 | 20.96 | 5.66 |
|  |  | Total |  |  | 57.03 |

| Medición | Uds. | Parcial |
|---|---|---|
| PLANTA BAJA | 13 | 13.00 |
| Total |  | 13 |

**MHBLED2** ud Ap. autónomo adosado de emergencia y señalización LENS N30 LED 2 (03/10/2022)
2 ud × 57.03 (58.74 con costes indirectos) = 117.48
Luminaria de emergencia autónoma con tecnología LED, con cuerpo cilíndrico y difusor en policarbonato.
Consta de un LED como fuente de luz que se ilumina si falla el suministro de red.
Completamente instalado.
Acabado en color según la D.F.
Marca/modelo: DAISALUX/LENS N30

| Código | Ud | Descripción | Rendimiento | Precio | Importe |
|---|---|---|---|---|---|
| BUMAAcaaaab | ud | Aparato autónomo emergencia y señalización LED (material) | 1 | 45.43 | 45.43 |
| O01OB200 | h | Oficial 1ª electricista | 0.27 | 22 | 5.94 |
| O01OB220 | h | Ayudante electricista | 0.27 | 20.96 | 5.66 |
|  |  | Total |  |  | 57.03 |

| Medición | Uds. | Parcial |
|---|---|---|
| PLANTA BAJA | 2 | 2.00 |
| Total |  | 2 |

**MHBLED3** ud Ap. autónomo adosado de emergencia y señalización LENS N30 A (ES (03/10/2022)
23 ud × 103.3 (106.4 con costes indirectos) = 2447.20
Luminaria de emergencia autónoma con tecnología LED, con cuerpo cilíndrico y difusor en policarbonato.
Consta de un LED como fuente de luz que se ilumina si falla el suministro de red. Un microprocesador interno chequea el estado del aparato y realiza periódicamente test funcionales y de autonomía informando sobre su estado, mediante dos pilotos LED que incorpora. Los test pueden solicitarse manualmente mediante una orden de Telemando ON en presencia de red.
Completamente instalado.
Acabado en color según la D.F.
Marca/modelo: DAISALUX/LENS N30 A

| Código | Ud | Descripción | Rendimiento | Precio | Importe |
|---|---|---|---|---|---|
| BUMAAcaaaa70 | ud | Aparato autónomo emergencia y señalización LED (material) | 1 | 91.7 | 91.70 |
| O01OB200 | h | Oficial 1ª electricista | 0.27 | 22 | 5.94 |
| O01OB220 | h | Ayudante electricista | 0.27 | 20.96 | 5.66 |
|  |  | Total |  |  | 103.3 |

| Medición | Uds. | Parcial |
|---|---|---|
| PLANTA BAJA | 5 | 5.00 |
| ACCESO | 18 | 18.00 |
| Subtotal |  | 23.00 |
| Total |  | 23 |

**ILMLEDNAOS0** ud Ap. autónomo adosado de emergencia y señalización NAOS N2 antipá (03/10/2022)
15 ud × 33.66 (34.67 con costes indirectos) = 520.05
Luminaria de emergencia de forma rectangular con aristas redondeadas fabricada en material sintético. Baterías LiFePO4 con electrónica de control de carga en función de la temperatura y control independiente de la tensión de cada módulo. El uso de difusores planos microestructurados MCRLED asegura un óptimo rendimiento lumínico en un amplio rango de alturas de colocación en techo y pared. Dispone de una fuente de luz LED que entra en funcionamiento ante corte de red.
Completamente instalado.
Acabado en color según la D.F.
Marca/modelo: DAISALUX/NAOS N2

| Código | Ud | Descripción | Rendimiento | Precio | Importe |
|---|---|---|---|---|---|
| BUMAAcaaaa68 | ud | Aparato autónomo emergencia y señalización LED empotrado en fals (material) | 1 | 22.06 | 22.06 |
| O01OB200 | h | Oficial 1ª electricista | 0.27 | 22 | 5.94 |
| O01OB220 | h | Ayudante electricista | 0.27 | 20.96 | 5.66 |
|  |  | Total |  |  | 33.66 |

| Medición | Uds. | Parcial |
|---|---|---|
| SÓTANO | 11 | 11.00 |
| PLANTA BAJA | 4 | 4.00 |
| Subtotal |  | 15.00 |
| Total |  | 15 |

**ILMLEDNAOS01** ud Ap. autónomo adosado de emergencia y señalización NAOS N2 evacua (03/10/2022)
11 ud × 33.66 (34.67 con costes indirectos) = 381.37
Luminaria de emergencia de forma rectangular con aristas redondeadas fabricada en material sintético. Baterías LiFePO4 con electrónica de control de carga en función de la temperatura y control independiente de la tensión de cada módulo. El uso de difusores planos microestructurados MCRLED asegura un óptimo rendimiento lumínico en un amplio rango de alturas de colocación en techo y pared. Dispone de una fuente de luz LED que entra en funcionamiento ante corte de red.
Completamente instalado.
Acabado en color según la D.F.
Marca/modelo: DAISALUX/NAOS N2 (EVC)

| Código | Ud | Descripción | Rendimiento | Precio | Importe |
|---|---|---|---|---|---|
| BUMAAcaaaa67 | ud | Aparato autónomo emergencia y señalización LED empotrado en fals (material) | 1 | 22.06 | 22.06 |
| O01OB200 | h | Oficial 1ª electricista | 0.27 | 22 | 5.94 |
| O01OB220 | h | Ayudante electricista | 0.27 | 20.96 | 5.66 |
|  |  | Total |  |  | 33.66 |

| Medición | Uds. | Parcial |
|---|---|---|
| SÓTANO | 7 | 7.00 |
| PLANTA BAJA | 4 | 4.00 |
| Subtotal |  | 11.00 |
| Total |  | 11 |

**ILMLEDNAOS** ud Ap. autónomo adosado de emergencia y señalización NAOS N2 + KES (03/10/2022)
7 ud × 43.92 (45.24 con costes indirectos) = 316.68
Luminaria de emergencia de forma rectangular con aristas redondeadas fabricada en material sintético. Baterías LiFePO4 con electrónica de control de carga en función de la temperatura y control independiente de la tensión de cada módulo. El uso de difusores planos microestructurados MCRLED asegura un óptimo rendimiento lumínico en un amplio rango de alturas de colocación en techo y pared. Dispone de una fuente de luz LED que entra en funcionamiento ante corte de red.
Completamente instalado.
Acabado en color según la D.F.
Marca/modelo: DAISALUX/NAOS N2

| Código | Ud | Descripción | Rendimiento | Precio | Importe |
|---|---|---|---|---|---|
| BUMAAcaaaa69 | ud | Aparato autónomo emergencia y señalización LED empotrado en fals (material) | 1 | 32.32 | 32.32 |
| O01OB200 | h | Oficial 1ª electricista | 0.27 | 22 | 5.94 |
| O01OB220 | h | Ayudante electricista | 0.27 | 20.96 | 5.66 |
|  |  | Total |  |  | 43.92 |

| Medición | Uds. | Parcial |
|---|---|---|
| PLANTA BAJA | 4 | 4.00 |
| ACCESO | 3 | 3.00 |
| Subtotal |  | 7.00 |
| Total |  | 7 |

**ILMLEDNAOS1** ud Ap. autónomo adosado de emergencia y señalización NAOS N2 EVC + (03/10/2022)
17 ud × 52.59 (54.17 con costes indirectos) = 920.89
Luminaria de emergencia de forma rectangular con aristas redondeadas fabricada en material sintético. Baterías LiFePO4 con electrónica de control de carga en función de la temperatura y control independiente de la tensión de cada módulo. El uso de difusores planos microestructurados MCRLED asegura un óptimo rendimiento lumínico en un amplio rango de alturas de colocación en techo y pared. Dispone de una fuente de luz LED que entra en funcionamiento ante corte de red.
Completamente instalado.
Acabado en color según la D.F.
Marca/modelo: DAISALUX/NAOS N2 (EVC)

| Código | Ud | Descripción | Rendimiento | Precio | Importe |
|---|---|---|---|---|---|
| BUMAAcaaaa66 | ud | Aparato autónomo emergencia y señalización LED (material) | 1 | 40.99 | 40.99 |
| O01OB200 | h | Oficial 1ª electricista | 0.27 | 22 | 5.94 |
| O01OB220 | h | Ayudante electricista | 0.27 | 20.96 | 5.66 |
|  |  | Total |  |  | 52.59 |

| Medición | Uds. | Parcial |
|---|---|---|
| SÓTANO | 7 | 7.00 |
| PLANTA BAJA | 10 | 10.00 |
| Subtotal |  | 17.00 |
| Total |  | 17 |

**ILMLEDNAOS2** ud Ap. autónomo adosado de emergencia y señalización NAOS N6 EVC + (03/10/2022)
94 ud × 52.59 (54.17 con costes indirectos) = 5091.98
Luminaria de emergencia de forma rectangular con aristas redondeadas fabricada en material sintético. Baterías LiFePO4 con electrónica de control de carga en función de la temperatura y control independiente de la tensión de cada módulo. El uso de difusores planos microestructurados MCRLED asegura un óptimo rendimiento lumínico en un amplio rango de alturas de colocación en techo y pared. Dispone de una fuente de luz LED que entra en funcionamiento ante corte de red.
Completamente instalado.
Acabado en color según la D.F.
Marca/modelo: DAISALUX/NAOS N6 (EVC)

| Código | Ud | Descripción | Rendimiento | Precio | Importe |
|---|---|---|---|---|---|
| BUMAAcaaaa66 | ud | Aparato autónomo emergencia y señalización LED | 1 | 40.99 | 40.99 |
| O01OB200 | h | Oficial 1ª electricista | 0.27 | 22 | 5.94 |
| O01OB220 | h | Ayudante electricista | 0.27 | 20.96 | 5.66 |
|  |  | Total |  |  | 52.59 |

| Medición | Uds. | Parcial |
|---|---|---|
| SÓTANO | 43 | 43.00 |
| PLANTA BAJA | 29 | 29.00 |
| ENTREPLANTA CUBIERTA | 22 | 22.00 |
| Subtotal |  | 94.00 |
| Total |  | 94 |

**ILMLEDNAOS3** ud Ap. autónomo adosado de emergencia y señalización NAOS N6 PRD + (03/10/2022)
4 ud × 52.59 (54.17 con costes indirectos) = 216.68
Luminaria de emergencia de forma rectangular con aristas redondeadas fabricada en material sintético. Baterías LiFePO4 con electrónica de control de carga en función de la temperatura y control independiente de la tensión de cada módulo. El uso de difusores planos microestructurados MCRLED asegura un óptimo rendimiento lumínico en un amplio rango de alturas de colocación en techo y pared. Dispone de una fuente de luz LED que entra en funcionamiento ante corte de red.
Completamente instalado.
Acabado en color según la D.F.
Marca/modelo: DAISALUX/NAOS N6 (PRD)

| Código | Ud | Descripción | Rendimiento | Precio | Importe |
|---|---|---|---|---|---|
| BUMAAcaaaa65 | ud | Aparato autónomo emergencia y señalización LED (material) | 1 | 40.99 | 40.99 |
| O01OB200 | h | Oficial 1ª electricista | 0.27 | 22 | 5.94 |
| O01OB220 | h | Ayudante electricista | 0.27 | 20.96 | 5.66 |
|  |  | Total |  |  | 52.59 |

| Medición | Uds. | Parcial |
|---|---|---|
| SÓTANO | 3 | 3.00 |
| PLANTA BAJA | 1 | 1.00 |
| Subtotal |  | 4.00 |
| Total |  | 4 |

**ILMLEDNAOS4** ud Ap. autónomo adosado de emergencia y señalización NAOS N6 + KES (03/10/2022)
59 ud × 52.59 (54.17 con costes indirectos) = 3196.03
Luminaria de emergencia de forma rectangular con aristas redondeadas fabricada en material sintético. Baterías LiFePO4 con electrónica de control de carga en función de la temperatura y control independiente de la tensión de cada módulo. El uso de difusores planos microestructurados MCRLED asegura un óptimo rendimiento lumínico en un amplio rango de alturas de colocación en techo y pared. Dispone de una fuente de luz LED que entra en funcionamiento ante corte de red.
Completamente instalado.
Acabado en color según la D.F.
Marca/modelo: DAISALUX/NAOS N6

| Código | Ud | Descripción | Rendimiento | Precio | Importe |
|---|---|---|---|---|---|
| BUMAAcaaaa64 | ud | Aparato autónomo emergencia y señalización LED (material) | 1 | 40.99 | 40.99 |
| O01OB200 | h | Oficial 1ª electricista | 0.27 | 22 | 5.94 |
| O01OB220 | h | Ayudante electricista | 0.27 | 20.96 | 5.66 |
|  |  | Total |  |  | 52.59 |

| Medición | Uds. | Parcial |
|---|---|---|
| SÓTANO | 18 | 18.00 |
| PLANTA BAJA | 22 | 22.00 |
| ACCESO | 19 | 19.00 |
| Subtotal |  | 59.00 |
| Total |  | 59 |

**ILMLEDNAOS5** ud Ap. autónomo adosado de emergencia y señalización NAOS N6 LED 27 (03/10/2022)
4 ud × 42.31 (43.58 con costes indirectos) = 174.32
Luminaria de emergencia de forma rectangular con aristas redondeadas fabricada en material sintético. Baterías LiFePO4 con electrónica de control de carga en función de la temperatura y control independiente de la tensión de cada módulo. El uso de difusores planos microestructurados MCRLED asegura un óptimo rendimiento lumínico en un amplio rango de alturas de colocación en techo y pared. Dispone de una fuente de luz LED que entra en funcionamiento ante corte de red.
Completamente instalado.
Acabado en color según la D.F.
Marca/modelo: DAISALUX/NAOS N6

| Código | Ud | Descripción | Rendimiento | Precio | Importe |
|---|---|---|---|---|---|
| BUMAAcaaaaba | ud | Aparato autónomo emergencia y señalización LED (material) | 1 | 30.71 | 30.71 |
| O01OB200 | h | Oficial 1ª electricista | 0.27 | 22 | 5.94 |
| O01OB220 | h | Ayudante electricista | 0.27 | 20.96 | 5.66 |
|  |  | Total |  |  | 42.31 |

| Medición | Uds. | Parcial |
|---|---|---|
| SÓTANO | 2 | 2.00 |
| PLANTA BAJA | 2 | 2.00 |
| Subtotal |  | 4.00 |
| Total |  | 4 |

**SOLLD** ud Ap. autónomo adosado de emergencia y señalización SOL LD N8 LED (03/10/2022)
117 ud × 75.23 (77.49 con costes indirectos) = 9066.33
Cuerpo circular con bordes pronunciados que consta de una carcasa fabricada en PC/ASA y difusor en policarbonato.
Consta de una lámpara LED que se ilumina si falla el suministro de red.
Completamente instalado.
Acabado en color según la D.F.
Marca/modelo: DAISALUX/SOL LD N8

| Código | Ud | Descripción | Rendimiento | Precio | Importe |
|---|---|---|---|---|---|
| BUMAAcaaab | ud | Aparato autónomo emergencia y señalización LED (material) | 1 | 63.63 | 63.63 |
| O01OB200 | h | Oficial 1ª electricista | 0.27 | 22 | 5.94 |
| O01OB220 | h | Ayudante electricista | 0.27 | 20.96 | 5.66 |
|  |  | Total |  |  | 75.23 |

| Medición | Uds. | Parcial |
|---|---|---|
| SÓTANO | 8 | 8.00 |
| PLANTA BAJA | 31 | 31.00 |
| ACCESO | 58 | 58.00 |
| ENTREPLANTA CUBIERTA | 20 | 20.00 |
| Subtotal |  | 117.00 |
| Total |  | 117 |

**VIRCG** ud Luminaria para señalización. (03/10/2022)
50 ud × 57.09 (58.8 con costes indirectos) = 2940.00
Placa rectangular de 195x320 mm fabricada en metacrilato de 12 mm de espesor, que incluye un rótulo fotoluminiscente adherido y un fino perfil decorativo de aluminio en la zona superior para una perfecta integración con el entorno. Colocación adosado pared. Se trata de los rótulos de metacrilato que no disponen de fuente interna de iluminación. Rótulo fotoluminiscente conforme a la norma UNE 23035.
Completamente instalado.
Acabado en color según la D.F.
Marca/modelo: DAISALUX/VIR/CG-P N (RTF, RTD0930)

| Código | Ud | Descripción | Rendimiento | Precio | Importe |
|---|---|---|---|---|---|
| BUMAAcaaaba | ud | Aparato autónomo emergencia y señalización LED (material) | 1 | 45.49 | 45.49 |
| O01OB200 | h | Oficial 1ª electricista | 0.27 | 22 | 5.94 |
| O01OB220 | h | Ayudante electricista | 0.27 | 20.96 | 5.66 |
|  |  | Total |  |  | 57.09 |

| Medición | Uds. | Parcial |
|---|---|---|
| PLANTA BAJA | 2 | 2.00 |
| ACCESO | 48 | 48.00 |
| Subtotal |  | 50.00 |
| Total |  | 50 |

**ZP2L2** ud Proyectores autónomos de emergencia 1000 lm. (03/10/2022)
36 ud × 174.04 (179.26 con costes indirectos) = 6453.36
Proyector de emergencia compuesto por dos cuerpos. El primero de ellos consta de una base donde se aloja la electrónica y baterías. El segundo consta de dos conjuntos ópticos compuestos cada uno por un reflector aluminizado de alto rendimiento, un tubo PL LED con lentes independientes y un difusor transparente, orientables y unidos a la base mediante una rótula. Dispone de un sistema de fijación y conexión rápida. Consta de 2 ó 4 tubos PL LED que se iluminan si falla el suministro de red. Un microprocesador interno chequea el estado del aparato y realiza periódicamente test funcionales y de autonomía informando sobre su estado, mediante dos pilotos LED que incorpora. Los test pueden solicitarse manualmente mediante una orden de Telemando ON en presencia de red.
Completamente instalado.
Acabado en color según la D.F.
Marca/modelo: DAISALUX/VIR/ZP2 LD-N22 A (GR)

| Código | Ud | Descripción | Rendimiento | Precio | Importe |
|---|---|---|---|---|---|
| BUMAAcaaabaa | ud | Aparato autónomo emergencia y señalización LED (material) | 1 | 162.44 | 162.44 |
| O01OB200 | h | Oficial 1ª electricista | 0.27 | 22 | 5.94 |
| O01OB220 | h | Ayudante electricista | 0.27 | 20.96 | 5.66 |
|  |  | Total |  |  | 174.04 |

| Medición | Uds. | Parcial |
|---|---|---|
| PLANTA BAJA | 2 | 2.00 |
| ACCESO | 34 | 34.00 |
| Subtotal |  | 36.00 |
| Total |  | 36 |

### 1611 FOTOVOLTAICA (03/10/2022)
Importe: 170894.43

#### 161101 FOTOVOLTAICA (03/10/2022)
Importe: 138842.14

**CONBTFV** ud Conexión de la instalación fotovoltaica a la red de baja tensión
1 ud × 1625 (1673.75 con costes indirectos) = 1673.75
Conexión a la red de baja tensión de la instalación fotovoltaica (legalización) incluyendo todo el material, accesorios y mano de obra necesarios para la misma. Según las normas de la compañía suministradora. Completamente instalado.

| Código | Ud | Descripción | Rendimiento | Precio | Importe |
|---|---|---|---|---|---|
| BXCONBTFV | ud | CONEXION A LA RED DE BAJA TENSION DE LA PLANTA FOTOVOLTAICA | 1 | 1625 | 1625.00 |
|  |  | Total |  |  | 1625 |

| Medición | Uds. | Parcial |
|---|---|---|
| GENERALES | 1 | 1.00 |
| Total |  | 1 |

**ESAA10ha** ud C.G.P material aislante autoexti. IP.43 IK.08, según UNESA 1403 (03/10/2022)
1 ud × 381.13 (392.56 con costes indirectos) = 392.56
Caja general de protección de material aislante autoextinguible IP.43 IK.08, construida según norma UNESA 1403 B. Incluye bornes de entrada y salida y bases fusibles, para 150 kW. Completamente instalada. Referencia: CGP FOTOVOLTAICA . Marca/modelo: CAHORS CGP-9-250 BUC o equivalente

| Código | Ud | Descripción | Rendimiento | Precio | Importe |
|---|---|---|---|---|---|
| BSAA1ha | ud | Caja general de protección según norma UNESA 1403 B para 150 kW. (material) | 1 | 188.76 | 188.76 |
| BSAA2ha | ud | Bases fusibles, fusibles, bornes y cableado de C.G.P. para 150 k (material) | 1 | 95.71 | 95.71 |
| O01OB200 | h | Oficial 1ª electricista | 2.25 | 22 | 49.50 |
| O01OB220 | h | Ayudante electricista | 2.25 | 20.96 | 47.16 |
|  |  | Total |  |  | 381.13 |

| Medición | Uds. | Parcial |
|---|---|---|
| PLANTA BAJA | 1 | 1.00 |
| Total |  | 1 |

**ESVA10aaa** ud Módulo fotovoltaico 425 Wp en silicio monocristalino (03/10/2022)
314 ud × 216.2 (222.69 con costes indirectos) = 69924.66
Módulo fotovoltaico de 425 Wp de potencia nominal con células en silicio monocristalino, caja de conexiones y latiguillo de conexión con conectores tipo multicontact, incluyendo p.p. de accesorios y pequeño material. Completamente instalado. Marca/modelo: SUNPOWER SPR-MAX3-425

| Código | Ud | Descripción | Rendimiento | Precio | Importe |
|---|---|---|---|---|---|
| BSVA1aaaa | ud | Módulo fotovoltaico 425 Wp en silicio monocristalino | 1 | 176.67 | 176.67 |
| BSVA2c | ud | Accesorios para módulo fotovoltaico (material) | 1 | 3.01 | 3.01 |
| O01OB200 | h | Oficial 1ª electricista | 0.85 | 22 | 18.70 |
| O01OB220 | h | Ayudante electricista | 0.85 | 20.96 | 17.82 |
|  |  | Total |  |  | 216.2 |

| Medición | Uds. | Parcial |
|---|---|---|
| CUBIERTA | 314 | 314.00 |
| Total |  | 314 |

**ESVC10bc** ud Estructura soportación lastrada con escuadras para panel fotovol (03/10/2022)
314 ud × 125 (128.75 con costes indirectos) = 40427.50
Estructura de soportación con 2 lastres incorporados, peso máximo de 29 kgs cada uno, incluido el estudio de cargas máximas de viento, para módulo fotovoltaico de 425 Wp. Formado por escuadras de perfil de apoyo (ángulo variable desde 0º a 30º) y perfilería en aluminio doble C sobre escuadras para el montaje de los módulos. Incluso grapas de fijación, paneles cortavientos perimetrales, accesorios y pequeño material. Completamente instalada. Marca/modelo: SUNFER 28H o equivalente

| Código | Ud | Descripción | Rendimiento | Precio | Importe |
|---|---|---|---|---|---|
| BSVC1bca | ud | Estructura soportación lastrada con escuadras para panel fotovol (material) | 1 | 60.56 | 60.56 |
| O01OB200 | h | Oficial 1ª electricista | 1.5 | 22 | 33.00 |
| O01OB220 | h | Ayudante electricista | 1.5 | 20.96 | 31.44 |
|  |  | Total |  |  | 125 |

| Medición | Uds. | Parcial |
|---|---|---|
| CUBIERTA | 314 | 314.00 |
| Total |  | 314 |

**ESVB10bvf** ud Inversor trifásico instalación exterior, 20000 W (03/10/2022)
4 ud × 1878.31 (1934.66 con costes indirectos) = 7738.64
Inversor trifásico de conexión a red para instalación exterior y potencia nominal de 20000 W. Con transformador AC de aislamiento galvánico incluido, entradas para conectores rápidos tipo multicontact, interface con usuario mediante pantalla LCD y LEDs, grado de protección 65, control de red y equipos de seguridad. Completamente instalado, . Marca/modelo: SMA SUNNY TRIPOWER 20000TL o equivalente

| Código | Ud | Descripción | Rendimiento | Precio | Importe |
|---|---|---|---|---|---|
| BSVB1bbbaa | ud | Inversor trifásico instalación exterior, 20000 W (material) | 1 | 1630.45 | 1630.45 |
| BSVB2aa | ud | Accesorios para inversor 20000 W (material) | 1 | 32.5 | 32.50 |
| BSVB3ba | ud | Tarjeta de red para inversor (material) | 1 | 65 | 65.00 |
| O01OB200 | h | Oficial 1ª electricista | 3.5 | 22 | 77.00 |
| O01OB220 | h | Ayudante electricista | 3.5 | 20.96 | 73.36 |
|  |  | Total |  |  | 1878.31 |

| Medición | Uds. | Parcial |
|---|---|---|
| ENTREPLANTA CUBIERTA | 4 | 4.00 |
| Total |  | 4 |

**ESVB10bvg** ud Inversor trifásico instalación exterior, 15000 W (03/10/2022)
3 ud × 1600.41 (1648.42 con costes indirectos) = 4945.26
Inversor trifásico de conexión a red para instalación exterior y potencia nominal de 15000 W. Con transformador AC de aislamiento galvánico incluido, entradas para conectores rápidos tipo multicontact, interface con usuario mediante pantalla LCD y LEDs, grado de protección 65, control de red y equipos de seguridad. Completamente instalado, . Marca/modelo: SMA SUNNY TRIPOWER 15000TL o equivalente

| Código | Ud | Descripción | Rendimiento | Precio | Importe |
|---|---|---|---|---|---|
| BSVB1bac | ud | Inversor trifásico instalación exterior, 15000 W (material) | 1 | 1386.92 | 1386.92 |
| BSVB2bb | ud | Accesorios para inversor 15000 W (material) | 1 | 32.5 | 32.50 |
| BSVB3ba | ud | Tarjeta de red para inversor | 1 | 65 | 65.00 |
| O01OB200 | h | Oficial 1ª electricista | 2.7 | 22 | 59.40 |
| O01OB220 | h | Ayudante electricista | 2.7 | 20.96 | 56.59 |
|  |  | Total |  |  | 1600.41 |

| Medición | Uds. | Parcial |
|---|---|---|
| ENTREPLANTA CUBIERTA | 3 | 3.00 |
| Total |  | 3 |

**ESVB50bb** ud Sistema de monitorización instalación FV con 7 inversores, conex (03/10/2022)
1 ud × 1292.87 (1331.66 con costes indirectos) = 1331.66
Sistema de monitorización para instalación fotovoltaica con 7 inversores compuesto por equipo de central con display LCD para visualización de parámetros de los inversores, conexión RS-485, sistema para almacenamiento de datos (datalogger), tarjeta de memoria de 4 GB, sondas temperatura, accesorios y pequeño material. Completamente cableado, conexionado e instalado. Marca/modelo: SMA o equivalente

| Código | Ud | Descripción | Rendimiento | Precio | Importe |
|---|---|---|---|---|---|
| BSVB4bb | ud | Sistema de monitorización instalación FV con 7 inversores (material) | 1 | 997.75 | 997.75 |
| BSVB5 | ud | Accesorios para sistema de monitorización (material) | 1 | 4.52 | 4.52 |
| BQLBK | ud | Cableado y conexionado eléctrico y de control de monitorización (material) | 1 | 172.46 | 172.46 |
| O01OB200 | h | Oficial 1ª electricista | 2.75 | 22 | 60.50 |
| O01OB220 | h | Ayudante electricista | 2.75 | 20.96 | 57.64 |
|  |  | Total |  |  | 1292.87 |

| Medición | Uds. | Parcial |
|---|---|---|
| ENTREPLANTA CUBIERTA | 1 | 1.00 |
| Total |  | 1 |

**ESVC40a** ud Punto de conexión de CA desde inversor a cuadro/s eléctrico (03/10/2022)
7 ud × 122.56 (126.24 con costes indirectos) = 883.68
Punto de conexión de CA (corriente alterna) desde inversor hasta cuadro/s eléctrico. Incluye cables, canalización y pp. líneas comunes. Material auxiliar, piezas especiales y suportación según referencias fabricante. Completamente instalado.
Características: Cable Cu 0.6/1 kV CA y 0,9/1,8 kV CC, temperatura máxima 120ºC y resistente a rayos UV; tubo aislante flexible/rígido no propagador de la llama, protección/dimensionado según legislación vigente; cajas aislantes IP65 tapa atornillada, entradas elásticas/ roscadas; canal metálico perforado galvanizado en caliente, tapa de cierre y cable de tierra 16 mm2 Cu desnudo.
Configuración del cable y sección de los conductores según proyecto.

| Código | Ud | Descripción | Rendimiento | Precio | Importe |
|---|---|---|---|---|---|
| BSVC8a | ud | Punto de conexión de incluye cableado, conexionado, canalización (material) | 1 | 66.71 | 66.71 |
| O01OB200 | h | Oficial 1ª electricista | 1.3 | 22 | 28.60 |
| O01OB220 | h | Ayudante electricista | 1.3 | 20.96 | 27.25 |
|  |  | Total |  |  | 122.56 |

| Medición | Uds. | Parcial |
|---|---|---|
| ENTREPLANTA CUBIERTA | 7 | 7.00 |
| Total |  | 7 |

**ESVC30b** ud Punto de conexión de CC desde módulos fotovoltaicos a inversor/e (03/10/2022)
1 ud × 1052.89 (1084.48 con costes indirectos) = 1084.48
Punto de conexión de CC (corriente continua) desde módulos fotovoltaicos a inversor/es. Incluye cables, canalización y pp. líneas comunes. Material auxiliar, piezas especiales y suportación según referencias fabricante. Completamente instalado.
Características: Cable Cu 0.6/1 kV CA y 0,9/1,8 kV CC, temperatura máxima 120ºC y resistente a rayos UV; tubo aislante flexible/rígido no propagador de la llama, protección/dimensionado según legislación vigente1; cajas aislantes IP65 tapa atornillada, entradas elásticas/ roscadas; canal metálico perforado galvanizado en caliente, tapa de cierre y cable de tierra 16 mm2 Cu desnudo.
Configuración del cable y sección de los conductores según proyecto.

| Código | Ud | Descripción | Rendimiento | Precio | Importe |
|---|---|---|---|---|---|
| BSVC7b | ud | Punto de conexión de incluye cableado, conexionado, canalización (material) | 1 | 997.04 | 997.04 |
| O01OB200 | h | Oficial 1ª electricista | 1.3 | 22 | 28.60 |
| O01OB220 | h | Ayudante electricista | 1.3 | 20.96 | 27.25 |
|  |  | Total |  |  | 1052.89 |

| Medición | Uds. | Parcial |
|---|---|---|
| CUBIERTA | 1 | 1.00 |
| Total |  | 1 |

**ESBB30as** ud Cuadro de distribución secundario, IP 65 , Ref: C-INVERSORES (03/10/2022)
1 ud × 2026.65 (2087.45 con costes indirectos) = 2087.45
Cuadro de distribución secundario, formado por armario/s metálico/s combinables con paneles de chapa sobre estructura de perfil perforado; puerta frontal con cerradura, paneles de cierre, placas soportes, tapas y elementos auxiliares. mecanismos de mando y protección, embarrados y conexionados según especificacones y esquemas de proyecto.
Completamente instalado, incluido ensayos, montaje y puesta en servicio.
Características:
Protección IP 65 .
Referencia: C-INVERSORES .
Marca/modelo: SCHNEIDER
Incluye: Cableado de control desde subestación según listado de señales y acción software en ficha técnica Sistema de Gestión.

| Código | Ud | Descripción | Rendimiento | Precio | Importe |
|---|---|---|---|---|---|
| BSBI3bFV | ud | Armario y cableado para cuadro secundario ref. C-INVERSORES (material) | 1 | 295.75 | 295.75 |
| BSB0CbFV | ud | Aparellaje cuadro secundario Ref. C-INVERSORES (material) | 1 | 1183 | 1183.00 |
| BSBI2bFV | ud | Elementos de control, gestión y medida para cuadro secundario ref. C-INVERSORES grafiados en el esquema correspondiente. (material) | 1 | 118.3 | 118.30 |
| O01OB200 | h | Oficial 1ª electricista | 10 | 22 | 220.00 |
| O01OB220 | h | Ayudante electricista | 10 | 20.96 | 209.60 |
|  |  | Total |  |  | 2026.65 |

| Medición | Uds. | Parcial |
|---|---|---|
| ENTREPLANTA CUBIERTA | 1 | 1.00 |
| Total |  | 1 |

**ESAB22aa1** ud Cuadro de salida C-SALIDA FV incluso módulos para contadores. Ar (03/10/2022)
1 ud × 686.05 (706.63 con costes indirectos) = 706.63
Cuadro de salida de la instalación fotovoltaica C-SALIDA FV compuesto por la aparamenta grafiada en el esquema unifilar incluso espacio precintable para la compañía suministradora incluyendo módulos para contadores de energía en doble sentido formado por armarios metálicos con puerta y cerradura con un grado de estanqueidad IP.417, albergando en su interior los mecanismos de mando grafiados en el esquema unifilar incluso espacio precintable para la compañía suministradora incluyendo módulos para contadores de energía en doble sentido. Incluso juego de barras, soportaciones, bridas y cable para conexionado auxiliar, regletas de comprobación. Completamente instalado. Marca/modelo: SCHNEIDER o equivalente

| Código | Ud | Descripción | Rendimiento | Precio | Importe |
|---|---|---|---|---|---|
| BSAB2a1 | ud | Armarios metálico con puerta y cerradura, para cuadro de salida (material) | 1 | 201.5 | 201.50 |
| BSAB3a1 | ud | Aparellaje y equipos del uadro de salida C-SALIDA FV (material) | 1 | 227.5 | 227.50 |
| BSAB4a1 | ud | Embarrado del uadro de salida C-SALIDA FV (material) | 1 | 42.25 | 42.25 |
| O01OB200 | h | Oficial 1ª electricista | 5 | 22 | 110.00 |
| O01OB220 | h | Ayudante electricista | 5 | 20.96 | 104.80 |
|  |  | Total |  |  | 686.05 |

| Medición | Uds. | Parcial |
|---|---|---|
| PLANTA BAJA | 1 | 1.00 |
| Total |  | 1 |

**EQAH10ja** m Conductor de cobre unipolar de 1x70 mm² de sección, designación
55 m × 10.8 (11.12 con costes indirectos) = 611.60

| Medición | Uds. | Parcial |
|---|---|---|
| GENERALES | 55 | 55.00 |
| Total |  | 55 |

**EQAH10ma** m Conductor de cobre unipolar de 1x150 mm² de sección, designación
220 m × 24.02 (24.74 con costes indirectos) = 5442.80

| Medición | Uds. | Parcial |
|---|---|---|
| GENERALES | 220 | 220.00 |
| Total |  | 220 |

**ERBA40c** m Bandeja rejilla de varillas de acero electrosoldadas de 5 mm, de
12 m × 16.47 (16.96 con costes indirectos) = 203.52

| Medición | Uds. | Parcial |
|---|---|---|
| GENERALES | 12 | 12.00 |
| Total |  | 12 |

**ERBA40g** m Bandeja rejilla de varillas de acero electrosoldadas de 5 mm, de
22 m × 24.65 (25.39 con costes indirectos) = 558.58

| Medición | Uds. | Parcial |
|---|---|---|
| GENERALES | 22 | 22.00 |
| Total |  | 22 |

**EQFA40ac** m Conductor de cobre de 35 mm² , para puesta a tierra de bandeja m
34 m × 7.46 (7.68 con costes indirectos) = 261.12

| Medición | Uds. | Parcial |
|---|---|---|
| GENERALES | 34 | 34.00 |
| Total |  | 34 |

**EXCD11a** ud Equipo de red equipotencial para conexión de las partes metálica (03/10/2022)
1 ud × 551.7 (568.25 con costes indirectos) = 568.25
Equipo de red equipotencial mediante conexionado de cada una de todas las partes metálicas de la zona de fotovoltaica , con conductores de 4 mm² de sección con aislamiento no propagador del incendio y sin emisión de humos ni gases tóxicos y corrosivos de 750 V, incluso parte proporcional de canal de 100 mm de PVC, tubo flexible para las conexiones, cajas de paso, etc. Incluye la unión al embarrado de puesta a tierra mediante conductor de 16 mm² de sección con protección mecánica. Conjunto completamente instalado y en funcionamiento, según fichas técnicas y pliego de especificaciones técnicas del proyecto. Incluye puesta en marcha y pruebas de funcionamiento.

| Código | Ud | Descripción | Rendimiento | Precio | Importe |
|---|---|---|---|---|---|
| BXCD2a | ud | Equipo de red equipotencial con conexionado de todas las partes (material) | 1 | 175.8 | 175.80 |
| O01OB200 | h | Oficial 1ª electricista | 8.75 | 22 | 192.50 |
| O01OB220 | h | Ayudante electricista | 8.75 | 20.96 | 183.40 |
|  |  | Total |  |  | 551.7 |

| Medición | Uds. | Parcial |
|---|---|---|
| CUBIERTA | 1 | 1.00 |
| Total |  | 1 |

#### 161102 OPCIONAL (03/10/2022)
Importe: 32052.29

**ESVA10aaa** ud Módulo fotovoltaico 425 Wp en silicio monocristalino
76 ud × 216.2 (222.69 con costes indirectos) = 16924.44

| Medición | Uds. | Parcial |
|---|---|---|
| CUBIERTA | 76 | 76.00 |
| Total |  | 76 |

**ESVC10bc** ud Estructura soportación lastrada con escuadras para panel fotovol
76 ud × 125 (128.75 con costes indirectos) = 9785.00

| Medición | Uds. | Parcial |
|---|---|---|
| CUBIERTA | 76 | 76.00 |
| Total |  | 76 |

**ESVB10bvg** ud Inversor trifásico instalación exterior, 15000 W
2 ud × 1600.41 (1648.42 con costes indirectos) = 3296.84

| Medición | Uds. | Parcial |
|---|---|---|
| ENTREPLANTA CUBIERTA | 2 | 2.00 |
| Total |  | 2 |

**ESVB50ba** ud Sistema de monitorización instalación FV con 2 inversores, conex (03/10/2022)
1 ud × 1292.87 (1331.66 con costes indirectos) = 1331.66
Sistema de monitorización para instalación fotovoltaica con 2 inversores compuesto por equipo de central con display LCD para visualización de parámetros de los inversores, conexión RS-485, sistema para almacenamiento de datos (datalogger), tarjeta de memoria de 4 GB, sondas temperatura, accesorios y pequeño material. Completamente cableado, conexionado e instalado. Marca/modelo: SMA o equivalente

| Código | Ud | Descripción | Rendimiento | Precio | Importe |
|---|---|---|---|---|---|
| BSVB4ba | ud | Sistema de monitorización instalación FV con 2 inversores (material) | 1 | 997.75 | 997.75 |
| BSVB5 | ud | Accesorios para sistema de monitorización | 1 | 4.52 | 4.52 |
| BQLBK | ud | Cableado y conexionado eléctrico y de control de monitorización | 1 | 172.46 | 172.46 |
| O01OB200 | h | Oficial 1ª electricista | 2.75 | 22 | 60.50 |
| O01OB220 | h | Ayudante electricista | 2.75 | 20.96 | 57.64 |
|  |  | Total |  |  | 1292.87 |

| Medición | Uds. | Parcial |
|---|---|---|
| ENTREPLANTA CUBIERTA | 1 | 1.00 |
| Total |  | 1 |

**ESVC40a** ud Punto de conexión de CA desde inversor a cuadro/s eléctrico
2 ud × 122.56 (126.24 con costes indirectos) = 252.48

| Medición | Uds. | Parcial |
|---|---|---|
| ENTREPLANTA CUBIERTA | 2 | 2.00 |
| Total |  | 2 |

**ESVC30a** ud Punto de conexión de CC desde módulos fotovoltaicos a inversor/e (03/10/2022)
1 ud × 448.42 (461.87 con costes indirectos) = 461.87
Punto de conexión de CC (corriente continua) desde módulos fotovoltaicos a inversor/es. Incluye cables, canalización y pp. líneas comunes. Material auxiliar, piezas especiales y suportación según referencias fabricante. Completamente instalado.
Características: Cable Cu 0.6/1 kV CA y 0,9/1,8 kV CC, temperatura máxima 120ºC y resistente a rayos UV; tubo aislante flexible/rígido no propagador de la llama, protección/dimensionado según legislación vigente1; cajas aislantes IP65 tapa atornillada, entradas elásticas/ roscadas; canal metálico perforado galvanizado en caliente, tapa de cierre y cable de tierra 16 mm2 Cu desnudo.
Configuración del cable y sección de los conductores según proyecto.

| Código | Ud | Descripción | Rendimiento | Precio | Importe |
|---|---|---|---|---|---|
| BSVC7a | ud | Punto de conexión de incluye cableado, conexionado, canalización (material) | 1 | 392.57 | 392.57 |
| O01OB200 | h | Oficial 1ª electricista | 1.3 | 22 | 28.60 |
| O01OB220 | h | Ayudante electricista | 1.3 | 20.96 | 27.25 |
|  |  | Total |  |  | 448.42 |

| Medición | Uds. | Parcial |
|---|---|---|
| CUBIERTA | 1 | 1.00 |
| Total |  | 1 |

### 1612 RECARGA VEHICULO ELECTRICO (03/10/2022)
Importe: 17196.56

**ERJL61ha** ud Alimentación a toma RVE con cables de cobre 07Z1-K, tubo de mate (03/10/2022)
16 ud × 289.22 (297.9 con costes indirectos) = 4766.40
Alimentación a toma RVE incluyendo cables y canalización a receptor y parte proporcional de línea desde cuadro de zona.
Características:
Derivación a receptor: Cable de cobre 07Z1-K, tubo de material aislante rígido no propagador de la llama y de acuerdo con la norma UNE-EN 61386, protección superficial fija y dimensionado según ITC-BT-21. Cajas aislantes IP.55 con tapa atornillada y entradas elásticas / roscadas.
Línea desde cuadro: Cable de cobre RZ1-K 0,6/1 kV, canal metálico cerrado con tapa, accesorios y soportaciones.
Configuración del cable y sección de los conductores según esquema unifilar del proyecto. Completamente instalado.

| Código | Ud | Descripción | Rendimiento | Precio | Importe |
|---|---|---|---|---|---|
| BRJL61ha | ud | Material de punto de alimentación a toma RVE, con conductor Cu 0 (material) | 1 | 125.97 | 125.97 |
| O01OB200 | h | Oficial 1ª electricista | 3.8 | 22 | 83.60 |
| O01OB220 | h | Ayudante electricista | 3.8 | 20.96 | 79.65 |
|  |  | Total |  |  | 289.22 |

| Medición | Uds. | Parcial |
|---|---|---|
| SÓTANO | 16 | 16.00 |
| Total |  | 16 |

**REXE02** ud Caja para recarga de vehículos eléctricos 400V, 22KW (03/10/2022)
16 ud × 668.9 (688.97 con costes indirectos) = 11023.52
Caja de Recarga Autónoma en poste,
Serie: NEON
Subserie: NEON Pared
Entorno de actuación: Vía pública / Terciario
Intensidad por toma: 32 A
Acabado: Polvo de larga duración HYDECO
Tolerancia: 10%
Funcionamiento de la(s) toma(s): Independiente
Balanceo de potencia entre tomas: Sí (opcional incluido)
Tipo de toma: Conector tipo 2
Modos de recarga: Modo 3
Indicador de estado: Corona de Led 360o
Contador secundario: Incluido, por toma, con certificado (MID)
RFID: Sí (ISO14443A / Mifare – 13.56 MHz), 10 tarjetas incluidas
Sistema master esclavo: Sí, máximo 11 unidades
Tipo de comunicación: OCCP 1.6 JSON / Modbus TCP/IP (opcional)
Seguridad: Protección anti vandálica con llave tipo bumping
Paro de emergencia en caso de apertura: Sí, sistema dedicado en la
puerta frontal
Compatibilidad: Autómata de gestión SIMON
Dimensiones: 600 x 330 x 180 mm
Sección del cable admitida: De 2,5 a 25 mm2
Instalación: Exterior / Interior
Mantenimiento: Puerta trasera y delantera antivandálicas
Grado IP: 54
Grado IK: 10
Protección eléctrica (por toma): Diferencial (RCD) Clase A, 30 mA,
Magnetotérmico (MCB) Curva C
Material de fabricación: Acero inoxidable, frontal policarbonato con
tratamiento anti-scratch
Peso: 20 Kg
Tipo de conexión: Interna (a través de bornes de conexión)
Visualización/ Ajustes: Display de visualización LCD
Configuración manual modo 3: Sí, mediante cable USB
Tipo de producto: Estándar
Mercado disponible: CE
Opcionales (*ver tabla superior): Modem
Opcionales (*ver tabla superior): Diferencial auto rearmable
Marca/modelo: SIMON/NEON SM20 BUSINESS T2 7,4

| Código | Ud | Descripción | Rendimiento | Precio | Importe |
|---|---|---|---|---|---|
| BTAB7bbaa | ud | Caja para recarga de vehículos eléctricos 400V, 22kW, sistema co (material) | 1 | 566.48 | 566.48 |
| BTAB7bbad | ud | Protección diferenciales y automáticos (material) | 1 | 88.82 | 88.82 |
| BTAB3bbaa | ud | Accesorios (material) | 1 | 1.57 | 1.57 |
| O01OB200 | h | Oficial 1ª electricista | 0.28 | 22 | 6.16 |
| O01OB220 | h | Ayudante electricista | 0.28 | 20.96 | 5.87 |
|  |  | Total |  |  | 668.9 |

| Medición | Uds. | Parcial |
|---|---|---|
| SÓTANO | 16 | 16.00 |
| Total |  | 16 |

**REXE03** ud Autómata de gestión (03/10/2022)
1 ud × 1365.67 (1406.64 con costes indirectos) = 1406.64
Autómata de gestión.
Funciones: Realiza un balanceo de potencia entre los puntos de recarga,
para no sobrepasar la potencia contratada en la instalación.
Tipos de balanceo: Estático / Dinámico (Mediante analizador de redes)
Número máximo de equipos gestionables: 128 tomas
Web de control y configuración: Sí (generación de informes .csv)
Acabado: Estándar SIMON
Comunicación: OCPP a servidor externo
Comunicación externa: Ethernet
Compatibilidad: Todos los modelos de puntos de recarga SIMON /
Analizador de redes para balanceo dinámico
Conexionado con los puntos de recarga: RS485
Canales de comunicación con equipos: 4 canales de 32 equipos por canal
RS485, pudiendo conectar un máximo de 128 tomas (64 equipos NEON)
Canales de comunicación con analizador de redes: 1 canal RS485
Tipo de cableado para comunicaciones RS485: Cable trenzado
apantallado de 2x0,5mm2 o 2x1 mm2
Distancia máxima de comunicaciones: 500 m entre Electron Manager y
último equipo del canal.
Dimensiones equipo: 264 mm x 235 mm x 150 mm
Sección del cable admitida: De 2,5 a 10 mm2
Instalación: Exterior / Interior
Grado IP: 54
Grado IK: 10
Material de fabricación: ABS
Peso: 1 Kg
Tipo de conexión: Interna (a través de bornes de conexión)
Alimentación: 230 V 50 Hz (1P + N + T)
Mercado disponible: CE
Para las comunicaciones RS485, se instalará un cable apantallado STP o SFTP. No podrá superar los 500 metros de longitud.
Marca/modelo: SIMON ELECTRON MANAGER o equivalente.

| Código | Ud | Descripción | Rendimiento | Precio | Importe |
|---|---|---|---|---|---|
| BTAB7bbaa2 | ud | Cuadro/Rack con Autómata para Registro de Cargas , Consumos y Us (material) | 1 | 1353.64 | 1353.64 |
| O01OB200 | h | Oficial 1ª electricista | 0.28 | 22 | 6.16 |
| O01OB220 | h | Ayudante electricista | 0.28 | 20.96 | 5.87 |
|  |  | Total |  |  | 1365.67 |

| Medición | Uds. | Parcial |
|---|---|---|
| GENERALES | 1 | 1.00 |
| Total |  | 1 |

### 1613 RED DE TIERRA (03/10/2022)
Importe: 20710.07

**EQFA20ac1** m Conductor cobre de 35 mm² , resistencia no superior a 0,524 ohm/ (03/10/2022)
1250 m × 7.46 (7.68 con costes indirectos) = 9600.00
Conductor de cobre desnudo recocido de 35 mm² de sección nominal y una resistencia eléctrica a 20°C no superior a 0,524 Ohm/km, colocado enterrado a una profundidad de 80 cm. de la última solera transitable e incluyendo parte proporcional de soldaduras aluminotérmicas y grapas de conexión de acero galvanizado en caliente. Completamente instalado.

| Código | Ud | Descripción | Rendimiento | Precio | Importe |
|---|---|---|---|---|---|
| BQFA5aca | m | Conductor cobre de 35 mm², resistencia no superior a 0,524 ohm/k (material) | 1 | 1.25 | 1.25 |
| BQFA4aa | pp | Soldaduras aluminotérmicas y/o abrazaderas para cable de Cu de 3 (material) | 1 | 1.05 | 1.05 |
| O01OB200 | h | Oficial 1ª electricista | 0.12 | 22 | 2.64 |
| O01OB220 | h | Ayudante electricista | 0.12 | 20.96 | 2.52 |
|  |  | Total |  |  | 7.46 |

| Medición | Uds. | Parcial |
|---|---|---|
| SÓTANO | 1250 | 1250.00 |
| Total |  | 1250 |

**EQAH10iaa** m Conductor de cobre de 1x50 mm² de sección, designación RZ1 0,6/1 (03/10/2022)
30 m × 9.89 (10.19 con costes indirectos) = 305.70
Conductor de cobre de 1x50 mm² de sección, designación RZ1 0,6/1 kV, (UNE 21123-4), libre de halógenos, no propagador del incendio (UNE-EN 50266), con baja emisión de gases tóxicos y corrosivos (UNE-EN 50267-2-1) y baja opacidad de humos (UNE-EN 50268-1), con parte proporcional de terminales y accesorios. Completamente instalado. Marca/modelo: PRYSMIAN / AFUMEX 1000 V (AS) o equivalente .

| Código | Ud | Descripción | Rendimiento | Precio | Importe |
|---|---|---|---|---|---|
| BQAH1i | m | Conductor de cobre RZ1 0,6/1 kV de 1x50 mm² de sección. (material) | 1 | 6.45 | 6.45 |
| BQAH2i | pp | Terminales y accesorios para cable de cobre RZ1 0,6/1 kV de 1x50 (material) | 1 | 0.18 | 0.18 |
| O01OB200 | h | Oficial 1ª electricista | 0.076 | 22 | 1.67 |
| O01OB220 | h | Ayudante electricista | 0.076 | 20.96 | 1.59 |
|  |  | Total |  |  | 9.89 |

| Medición | Uds. | Parcial |
|---|---|---|
| SÓTANO | 21 | 21.00 |
| PLANTA BAJA | 9 | 9.00 |
| Subtotal |  | 30.00 |
| Total |  | 30 |

**EQAH10jab** m Conductor de cobre de 1x50 mm² de sección, designación RZ1 0,6/1 (03/10/2022)
61 m × 12.39 (12.76 con costes indirectos) = 778.36
Conductor de cobre de 1x50 mm² de sección, designación RZ1 0,6/1 kV, (UNE 21123-4), libre de halógenos, no propagador del incendio (UNE-EN 50266), con baja emisión de gases tóxicos y corrosivos (UNE-EN 50267-2-1) y baja opacidad de humos (UNE-EN 50268-1), con parte proporcional de terminales y accesorios. Completamente instalado. Marca/modelo: PRYSMIAN / AFUMEX 1000 V (AS) o equivalente .

| Código | Ud | Descripción | Rendimiento | Precio | Importe |
|---|---|---|---|---|---|
| BQAH1ja | m | Conductor de cobre RZ1 0,6/1 kV de 1x70 mm² de sección. (material) | 1 | 8.9 | 8.90 |
| BQAH2ja | pp | Terminales y accesorios para cable de cobre RZ1 0,6/1 kV de 1x70 (material) | 1 | 0.23 | 0.23 |
| O01OB200 | h | Oficial 1ª electricista | 0.076 | 22 | 1.67 |
| O01OB220 | h | Ayudante electricista | 0.076 | 20.96 | 1.59 |
|  |  | Total |  |  | 12.39 |

| Medición | Uds. | Parcial |
|---|---|---|
| PLANTA BAJA | 61 | 61.00 |
| Total |  | 61 |

**EXAA10a1** ud Pica de acero cobre de 2 m, en interior de arqueta, con registro (03/10/2022)
14 ud × 290.95 (299.68 con costes indirectos) = 4195.52
Pica de acero cobre de 2 m de longitud y 19 mm de diámetro clavada verticalmente en el terreno y unida a la malla mediante soldadura aluminotérmica, instalada en el interior de una arqueta de fábrica de 40x40 cm con tapa registrable y sumidero. Incluye registro de control con desconectador y barra equipotencial. Completamente instalada. Marca/modelo: APLICACIONES TECNOLÓGICAS o equivalente

| Código | Ud | Descripción | Rendimiento | Precio | Importe |
|---|---|---|---|---|---|
| BXAA1a | ud | Pica de acero cobre de 2 m de longitud (material) | 1 | 9.67 | 9.67 |
| BXAA2a | ud | Registro de control y barra equipotencial. (material) | 1 | 14.53 | 14.53 |
| BXAA3a | ud | Arqueta de registro con tapa. (material) | 1 | 51.95 | 51.95 |
| O01OB200 | h | Oficial 1ª electricista | 5 | 22 | 110.00 |
| O01OB220 | h | Ayudante electricista | 5 | 20.96 | 104.80 |
|  |  | Total |  |  | 290.95 |

| Medición | Uds. | Parcial |
|---|---|---|
| SÓTANO | 14 | 14.00 |
| Total |  | 14 |

**EXAB11a1** ud Electrodo de grafito de 150x600 resistencia inferior a 10 ohms, (03/10/2022)
2 ud × 688.26 (708.91 con costes indirectos) = 1417.82
Electrodo simple o múltiple para puesta a tierra que garantice una resistencia inferior a 10 ohms, compuesto por un electrodo de grafito rígido instalado en el interior de arqueta de fábrica de 40x40 cm, con tapa registrable, con activador-conductor, molde de chapa de hierro y saco de algodón, incluso perforaciones y mezcla de tierras así como registro de control con desconectador y barra equipotencial con unión al electrodo mediante conductor de cobre descubierto de 35 mm² de sección con protección mecánica. Completamente instalado. Referencia: grupo electrógeno

| Código | Ud | Descripción | Rendimiento | Precio | Importe |
|---|---|---|---|---|---|
| BXAB1aa | ud | Electrodo de grafito resistencia inferior 10 ohms. (material) | 1 | 449.25 | 449.25 |
| BXAB2a | ud | Arqueta de registro de fábrica de 40x40 cm con tapa registrable (material) | 1 | 51.95 | 51.95 |
| BXAB3a | ud | Registro de control y barra equipotencial (material) | 1 | 14.53 | 14.53 |
| O01OB200 | h | Oficial 1ª electricista | 2 | 22 | 44.00 |
| O01OB220 | h | Ayudante electricista | 4 | 20.96 | 83.84 |
| C1311 | h | Retroexcavadora mediana (maquinaria; 14/10/2022) | 1 | 44.69 | 44.69 |
|  |  | Total |  |  | 688.26 |

| Medición | Uds. | Parcial |
|---|---|---|
| PLANTA BAJA | 2 | 2.00 |
| Total |  | 2 |

**EXCB141** ud Registro de puesta a tierra, incluso puente de comprobación. (03/10/2022)
7 ud × 26.65 (27.45 con costes indirectos) = 192.15
Registro de puesta a tierra compuesto por armario aislante con tapa registrable de dimensiones 220x175x150 mm, incluso puente de comprobación.Completamente instalado.

| Código | Ud | Descripción | Rendimiento | Precio | Importe |
|---|---|---|---|---|---|
| BXCB8a | ud | Registro de puesta a tierra con puente de comprobación. (material) | 1 | 21.49 | 21.49 |
| O01OB200 | h | Oficial 1ª electricista | 0.12 | 22 | 2.64 |
| O01OB220 | h | Ayudante electricista | 0.12 | 20.96 | 2.52 |
|  |  | Total |  |  | 26.65 |

| Medición | Uds. | Parcial |
|---|---|---|
| SÓTANO | 7 | 7.00 |
| Total |  | 7 |

**EXBA15a** ud Pararrayos electrónico con dispositivo de cebado. (03/10/2022)
2 ud × 1520.74 (1566.36 con costes indirectos) = 3132.72
Pararrayos electrónico con dispositivo de cebado, formado por un bloque energético encapsulado con una protección exterior metálica, generador electrónico de impulsos, doble via de chispas y un terminal de acero, construido según normativa UNE 21.186, fabricado en acero inoxidable de características precisas para cubrir el volumen del edificio. Incluido antena telescópica autoportante y adaptadores, bridas y accesorios. Completamente instalado. Marca/modelo: APLICACIONES TECNOLOGICAS AT-1530 o equivalente

| Código | Ud | Descripción | Rendimiento | Precio | Importe |
|---|---|---|---|---|---|
| BXBA8a | ud | Pararrayos electrónico con dispositivo de cebado. (material) | 1 | 607.88 | 607.88 |
| BXBADa | ud | Mástil telescópico autoportante para pararrayos electrónico con (material) | 1 | 212.32 | 212.32 |
| BXBAEa | pp | Adaptadores, bridas y accesorios para pararrayos electrónico con (material) | 1 | 50.98 | 50.98 |
| O01OB200 | h | Oficial 1ª electricista | 15.12 | 22 | 332.64 |
| O01OB220 | h | Ayudante electricista | 15.12 | 20.96 | 316.92 |
|  |  | Total |  |  | 1520.74 |

| Medición | Uds. | Parcial |
|---|---|---|
| CUBIERTA | 2 | 2.00 |
| Total |  | 2 |

**EQFA10a1** m Conductor de cobre 50 mm² para bajante contra descargas atmosfér (03/10/2022)
70 m × 15.09 (15.54 con costes indirectos) = 1087.80
Conductor de cobre desnudo recocido de 50 mm² de sección nominal para bajante del sistema de protección contra descargas atmosféricas desde cubierta hasta registro, incluso accesorios, bridas de fijación, manguitos de unión, etc. Completamente instalado.

| Código | Ud | Descripción | Rendimiento | Precio | Importe |
|---|---|---|---|---|---|
| BQFA1aa | m | Conductor de cobre desnudo de 50 mm² para bajante pararrayos. (material) | 1 | 1.58 | 1.58 |
| BQFA2aa | pp | Accesorios y fijaciones para cable de Cu de 50 mm². (material) | 1 | 0.62 | 0.62 |
| O01OB200 | h | Oficial 1ª electricista | 0.3 | 22 | 6.60 |
| O01OB220 | h | Ayudante electricista | 0.3 | 20.96 | 6.29 |
|  |  | Total |  |  | 15.09 |

| Medición | Uds. | Parcial |
|---|---|---|
| CUBIERTA | 30 | 30.00 |
| GENERALES | 40 | 40.00 |
| Subtotal |  | 70.00 |
| Total |  | 70 |

### 1614 VARIOS (20/06/2022)
Importe: 120850.16

**E1KA10e** ud Conjunto de ayudas de obra civil para dejar la instalación de el (20/06/2022)
1 ud × 56895.63 (58602.5 con costes indirectos) = 58602.50
Conjunto de ayudas de obra civil para dejar la instalación de electricidad completamente terminada, incluyendo:
Apertura y tapado de rozas.
Apertura de agujeros en paramentos tanto en horizontales como verticales, incluyendo taladros para soleras técnicas en losas de hormigón/losas alveolares.
Colocación de pasamuros.
Fijación de soportes.
Construcción de bancadas y hornacinas.
Colocación y recibido de cajas para elementos empotrados.
Apertura de agujeros en falsos techos de todo tipo y materiales.
Descarga y elevación de materiales (si no precisan transportes especiales).
Sellado de agujeros y huecos de paso de instalaciones.
Soporte de placas solares y fotovoltaicas.
Tapas para registro en montantes y falsos techos de todo tipo y material para instalaciones.
Tapas de arquetas en todo tipo de suelos.
En general, todo aquello necesario (material y mano de obra) para el montaje de la instalación i coordinación con obra civil y arquitectura, de acuerdo con las instrucciones de la dirección facultativa de obra.

| Código | Ud | Descripción | Rendimiento | Precio | Importe |
|---|---|---|---|---|---|
| B1KA1e | ud | Material ayudas de albañileria de la instalación de electricidad (material; 19/10/2022) | 1 | 13148.63 | 13148.63 |
| O01OA060 | h | Peón especializado | 1100 | 20.06 | 22066.00 |
| O01OA070 | h | Peón ordinario | 1100 | 19.71 | 21681.00 |
|  |  | Total |  |  | 56895.63 |

| Medición | Uds. | Parcial |
|---|---|---|
| GENERALES | 1 | 1.00 |
| Total |  | 1 |

**E1KA20f** ud Relleno y sellado de huecos abiertos para paso de inst. de elect (20/06/2022)
1 ud × 32822.51 (33807.19 con costes indirectos) = 33807.19
Relleno y sellado de todos los huecos abiertos para paso de instalaciones de electricidad entre sectores de incendios, a base de productos adecuados para conseguir el grado de resistencia al fuego exigido al elemento compartimentador; según las instalaciones se usarán los siguientes productos:
Bandejas y cables: pasamuros con estanqueidad al fuego (EI 240) homologado según norma UNE-EN 1366-3, formados por módulos compuestos por tubos de acero galvanizado que disponen de material intumescente en su interior y fijados medianter placas sellantes de acero con material ignífugo.
Tuberías y conductos: mortero para sellado ignífugo de alta densidad, resinas termoplásticas y/o masillas a base de siliconas intumescentes.
Tuberías y tubos combustibles, mediante collarines de material intumescente según norma UNE-EN 1366-3 con la resistencia al fuego requerida en cada sector.
Para huecos de grandes dimensiones se emplearán como relleno bolsas de fibras minerales de alta estabilidad térmica con materiales intumescentes para el sellado de penetraciones.
Incluyendo todo aquello necesario para el montaje e instalación, completamente realizado según Especificaciones Técnicas del fabricante del producto y aplicado en cada caso según coordinación de la Dirección Facultativa.

| Código | Ud | Descripción | Rendimiento | Precio | Importe |
|---|---|---|---|---|---|
| B1KA2f | ud | Material para el relleno y sellado de huecos abiertos para insta (material; 19/10/2022) | 1 | 6574.31 | 6574.31 |
| O01OA060 | h | Peón especializado | 660 | 20.06 | 13239.60 |
| O01OA070 | h | Peón ordinario | 660 | 19.71 | 13008.60 |
|  |  | Total |  |  | 32822.51 |

| Medición | Uds. | Parcial |
|---|---|---|
| GENERALES | 1 | 1.00 |
| Total |  | 1 |

**E2AA01e** ud Preparación de toda la documentación de obra de la instalación d (19/10/2022)
1 ud × 2629.72 (2708.61 con costes indirectos) = 2708.61
Preparación de toda la documentación de obra de la instalación de electricidad según pliego de condiciones generales e instrucciones de la D.F., comprendiendo:
- Planos de detalle y de montaje en soporte informático (AUTOCAD) según indicaciones de la D.F.
- Planos final de obra de la instalación realmente ejecutada (3 copias aprobadas por la D.F.).
- Memorias, bases de cálculo y cálculos, especificaciones técnicas, estado de mediciones finales y presupuesto final actualizados según lo realmente ejecutado (3 copias aprobadas por la D.F.).
- Documentación final de obra: pruebas realizadas, instrucciones de operación y mantenimiento, relación de suministradores, etc. (3 copias aprobadas por la D.F.)
Esta partida deberá respetarse con el importe indicado, no pudiendo estar repartida en el conjunto de las partidas del ppto. ni verse disminuïda por la baja que en su caso pueda afectar al presupuesto.

| Código | Ud | Descripción | Rendimiento | Precio | Importe |
|---|---|---|---|---|---|
| B2AA1e | ud | Documentación de ejecución y final de obra de electricidad . (material; 19/10/2022) | 1 | 2629.72 | 2629.72 |
|  |  | Total |  |  | 2629.72 |

| Medición | Uds. | Parcial |
|---|---|---|
| GENERALES | 1 | 1.00 |
| Total |  | 1 |

**E2AA02e** ud Legalización de todas las instalaciones de electricidad que se v (19/10/2022)
1 ud × 9204.04 (9480.16 con costes indirectos) = 9480.16
Legalización de todas las instalaciones de electricidad que se vean afectadas en este capítulo de los presupuestos, incluyendo la preparación y visados de proyectos en el Colegio Profesional correspondiente y la presentación y seguimiento hasta buen fin de los expedientes ante los Servicios Territoriales de Industria y Entidades Colaboradoras, incluso el abono de las tasas correspondientes. Se incluyen todos los trámites administrativos habitulales que haya que realizar con los organismos oficiales para llevar a buen término las instalaciones de este capítulo, así como el contrato de mantenimiento preceptivo y obligatorio que marque el Servicio de Industria ante la presentación del expediente.

| Código | Ud | Descripción | Rendimiento | Precio | Importe |
|---|---|---|---|---|---|
| B2AA2e | ud | Legalización instalaciones de electricidad . (material; 19/10/2022) | 1 | 9204.04 | 9204.04 |
|  |  | Total |  |  | 9204.04 |

| Medición | Uds. | Parcial |
|---|---|---|
| GENERALES | 1 | 1.00 |
| Total |  | 1 |

**E2AB02e** ud Control Calidad y Pruebas según especificaciones del PCC de las (19/10/2022)
1 ud × 15778.35 (16251.7 con costes indirectos) = 16251.70
Control de Calidad y Pruebas según especificaciones del Protocolo del Control de Calidad de las instalaciones de electricidad
Se dedicará un importe de al menos el PEC < 1.000.000€ 1,5% % del precio ejecución contrata (PEC) que la dirección de ejecución de la obra, que forma parte de la DF, se encargará de gestionar ordenando la realización de ensayos y pruebas precisas, según la Ley de Ordenación de la edificación de 5 de noviembre de 1999 y el pliego de cláusulas administrativas (según CTE).

| Código | Ud | Descripción | Rendimiento | Precio | Importe |
|---|---|---|---|---|---|
| B2AB2e | ud | Protocolo de Control de Calidad de las instalaciones de electric (material; 19/10/2022) | 1 | 15778.35 | 15778.35 |
|  |  | Total |  |  | 15778.35 |

| Medición | Uds. | Parcial |
|---|---|---|
| GENERALES | 1 | 1.00 |
| Total |  | 1 |

### 1615 SISTEMA DE CONTROL DE ALUMBRADO (03/10/2022)
Importe: 55833.61

**22171472** ud Controlador de automatización centralizado para un máximo de 64 (03/10/2022)
5 ud × 426.19 (438.98 con costes indirectos) = 2194.90
Controlador de automatización centralizado con certificado DALI-2 para un máximo de 64 actores para el control de iluminación por tiempo, intervalos o la presencia de personas, así como para el control manual de persianas y ventanas. Nueva asignación y reasignación de todos los aparatos de servicio, así como toda la configuración del sistema vía páginas web. Posibilidad de manejo en tablets y smartphones. Rango de regulación 1-100%; disponibilidad de respuesta de los actores a los errores; en las líneas de control DALI pueden conectarse adicionalmente sensores y mandos DALI LUXMATE especiales. Con una salida de bus LM sin alimentación para conectar los aparatos Luxmate, así como 1 fase DALI con alimentaciones de tensión integrada para hasta 100 cargas DALI, 1 conexión Ethernet TCP/IP RJ45 y bornes de enchufe o roscados para la alimentación de 230V CA. Piezas o dispositivos de entrada compatibles con IEC62386 (DALI-2): 101/103/301/303/304. Controlador de automatización en carcasa compacta sin piezas rotativas; para el montaje sobreraíl DIN de 35 mm, temperatura ambiental admisible: 0...50°C; medidas: 160 x 91 x 62 mm, 9 TE à 17,5 mm; peso: 0,6 kg
Marca/ Modelo: LITECOM CCD DALI-2 1CH

| Código | Ud | Descripción | Rendimiento | Precio | Importe |
|---|---|---|---|---|---|
| 2217147210 | ud | Controlador de automatización centralizado para un máximo de 64 (material) | 1 | 418.14 | 418.14 |
| EXPOSNO10 | ud | Tasa medioambiental (material) | 1 | 0.06 | 0.06 |
| O01OB200 | h | Oficial 1ª electricista | 0.186 | 22 | 4.09 |
| O01OB220 | h | Ayudante electricista | 0.186 | 20.96 | 3.90 |
|  |  | Total |  |  | 426.19 |

| Medición | Uds. | Parcial |
|---|---|---|
| GENERALES | 5 | 5.00 |
| Total |  | 5 |

**22169787** ud Licencias de activacion LITECOM INF base license
7 ud × 41.86 (43.12 con costes indirectos) = 301.84
Licencia para activar el modo LITECOM infinity y para interconectar el controlador LITECOM CCD con un sistema LITECOM Infinity
Marca/ Modelo: LITECOM INF base license

| Código | Ud | Descripción | Rendimiento | Precio | Importe |
|---|---|---|---|---|---|
| EXPOSNO20A | ud | Licencias de activacion LITECOM modulo infinity (material) | 1 | 41.86 | 41.86 |
|  |  | Total |  |  | 41.86 |

| Medición | Uds. | Parcial |
|---|---|---|
| GENERALES | 7 | 7.00 |
| Total |  | 7 |

**22171127** ud Controlador de automatización centralizado para un máximo de 250 (03/10/2022)
6 ud × 1310 (1349.3 con costes indirectos) = 8095.80
Controlador de automatización centralizado con certificado DALI-2 para un máximo de 250 actores para el control de iluminación portiempo, intervalos o la presencia de personas, así como para el control manual de persianas y ventanas. Nueva asignación y reasignación de todos los aparatos de servicio, así como toda la configuración del sistema vía páginas web. Posibilidad de manejo en tablets y smartphones. Rango de regulación 1-100%; disponibilidad de respuesta de los actores a los errores; en las líneas de control DALI pueden conectarse adicionalmente sensores y mandos DALI LUXMATE especiales. Con una salida de bus LM sin alimentación para conectar los aparatos Luxmate, así como 3 fases DALI con alimentaciones de tensión integradas para hasta 100 cargas DALI por cada línea DALI, 1 conexión Ethernet TCP/IP RJ45 y bornes de enchufe o roscados para la alimentación de 230 V CA. Piezas o dispositivos de entrada compatibles con IEC 62386 (DALI-2): 101/103/301/303/304. Controlador de automatización en carcasa compacta sin piezas rotativas; para el montaje sobre raíl DIN de 35 mm, temperatura ambiental admisible: 0…50 °C; Dimensiones: 160 x 91 x 62 mm, 9 TE à 17,5 mm; Peso: 0,6 kg
Marca/ Modelo: LITECOM CCD DALI-2

| Código | Ud | Descripción | Rendimiento | Precio | Importe |
|---|---|---|---|---|---|
| 2217147210a | ud | Controlador de automatización centralizado para un máximo de 250 (material) | 1 | 1301.95 | 1301.95 |
| EXPOSNO10a | ud | Tasa medioambiental (material) | 1 | 0.06 | 0.06 |
| O01OB200 | h | Oficial 1ª electricista | 0.186 | 22 | 4.09 |
| O01OB220 | h | Ayudante electricista | 0.186 | 20.96 | 3.90 |
|  |  | Total |  |  | 1310 |

| Medición | Uds. | Parcial |
|---|---|---|
| GENERALES | 6 | 6.00 |
| Total |  | 6 |

**22169599** ud Licencias de activacion LITECOM INF daylight 250
1 ud × 200.72 (206.74 con costes indirectos) = 206.74
Licencia como ampliación funcional de un sistema LITECOM infinity para el uso de la luz artificial en función de la luz natural y como complemento de la luz natural en un sistema LITECOM infinity con sensores de luz interior para un máximo de 250 luminarias.
Marca/ Modelo: LITECOM INF daylight 250

| Código | Ud | Descripción | Rendimiento | Precio | Importe |
|---|---|---|---|---|---|
| EXPOSNO20Aa | ud | Licencias de activacion LITECOM INF daylight 250 (material) | 1 | 200.72 | 200.72 |
|  |  | Total |  |  | 200.72 |

| Medición | Uds. | Parcial |
|---|---|---|
| GENERALES | 1 | 1.00 |
| Total |  | 1 |

**22169635** ud LITECOM INF BACnet 250
1 ud × 1459.9 (1503.7 con costes indirectos) = 1503.70
Interfaz de software para 250 puntos de datos para el intercambio de datos de un sistema LITECOM infinity Systems con la técnica de control del edificio bajo el protocolo de red oficial BACnet. (Building Automation and Control Networks Standards) Lista de puntos de datos: Manejo de la instalación: ajuste de la luminosidad de la luz artificial, ajuste de la posición y el ángulo de las lamas de las persianas, ajuste de la posición de las ventanas, activación de escenas. Ver estado: luminosidad actual de la iluminación, posición y ángulo actuales de las lamas de las persianas, posición actual de las ventanas, escena activada. LM-4WZS: lluvia, temperatura exterior, dirección y velocidad del viento, errores del aparato, mensajes de fallo, mensajes de ausencia Funcionesde iluminación de emergencia: iniciar prueba de funcionamiento en LITECOM , iniciar prueba permanente de servicio en LITECOM, notificación de los fallos de la iluminación de emergencia como fallos acumulados.
Marca/ Modelo: LITECOM INF BACnet 250

| Código | Ud | Descripción | Rendimiento | Precio | Importe |
|---|---|---|---|---|---|
| EXPOSNO40A | ud | LITECOM INF BACnet 500 (material) | 1 | 1459.9 | 1459.90 |
|  |  | Total |  |  | 1459.9 |

| Medición | Uds. | Parcial |
|---|---|---|
| GENERALES | 1 | 1.00 |
| Total |  | 1 |

**22115026** ud Alimentación de 15 V DC para un máximo de 35 usuarios en el sist (03/10/2022)
4 ud × 133.86 (137.88 con costes indirectos) = 551.52
Alimentación de 15 V DC para un máximo de 35 usuarios en el sistema de bus; alimentación de bus a prueba de cortocircuito permanente. Dos diodos luminosos indican el régimen de servicio, la existencia de actividades en el bus o de cortocircuitos. Dispone de unaconexión para la tensión de red en el lado de entrada y una conexión polarizable para la línea de bus en el lado de la salida, para la alimentación de dispositivos terminales; las conexiones se realizan mediante bornes roscados. Uso de material de instalación estándar; posibilidad de comunicación de error al sistema. Carcasa de policarbonato pirorretardante, sin halógenos, apta para el montaje en cuadro eléctrico sobre carril DIN de 35 mm conforme a la norma EN 50022; tipo de protección IP20, temperatura ambiente de 0a 50 °C.
Completamente instalado. Marca / Modelo:Zumtobel / LM-BVS35

| Código | Ud | Descripción | Rendimiento | Precio | Importe |
|---|---|---|---|---|---|
| BEXMO39a | ud | Alimentación (material) | 1 | 112.32 | 112.32 |
| EXPOSNO50Ba | ud | Environmental fee (material) | 1 | 0.06 | 0.06 |
| O01OB200 | h | Oficial 1ª electricista | 0.5 | 22 | 11.00 |
| O01OB220 | h | Ayudante electricista | 0.5 | 20.96 | 10.48 |
|  |  | Total |  |  | 133.86 |

| Medición | Uds. | Parcial |
|---|---|---|
| GENERALES | 4 | 4.00 |
| Total |  | 4 |

**20735397** ud Equipo de salida de relé con 3 contactos (03/10/2022)
31 ud × 226.88 (233.69 con costes indirectos) = 7244.39
Equipo de salida de relé con 3 contactos conmutables y direccionables de forma independiente para conmutar consumidores eléctricoscon tensión de red. Permite una carga por contacto de hasta 16A. Conexión a la red y de bus, salidas: tres contactos de relé independientes. La conexión se realiza mediante bornes roscados. Carcasa de policarbonato pirorretardante sin halógeno en su composición, apta para montaje en armarios eléctricos y de distribución sobre un carril DIN de 35mm de conformidad con la norma EN 50022, temperatura ambiente admisible de 0 a +50ºC, tipo de protección IP20, dimensiones: 140 x 90 x 59mm, 8 unidades de separación de 17,5mm cada una.
Completamente instalado. Marca / Modelo:Zumtobel /LM-3RUKS

| Código | Ud | Descripción | Rendimiento | Precio | Importe |
|---|---|---|---|---|---|
| BEXMO39aa | ud | Equipo de salida de relé con 3 contactos (material) | 1 | 205.34 | 205.34 |
| EXPOSNO50Baa | ud | Environmental fee (material) | 1 | 0.06 | 0.06 |
| O01OB200 | h | Oficial 1ª electricista | 0.5 | 22 | 11.00 |
| O01OB220 | h | Ayudante electricista | 0.5 | 20.96 | 10.48 |
|  |  | Total |  |  | 226.88 |

| Medición | Uds. | Parcial |
|---|---|---|
| GENERALES | 31 | 31.00 |
| Total |  | 31 |

**22176716** ud Módulo de entrada con cuatro entradas direccionables (03/10/2022)
3 ud × 77.37 (79.69 con costes indirectos) = 239.07
Módulo de entrada, con cuatro entradas direccionables, para la integración de pulsadores convencionales para luz, ventanas, persianas y pantalla, pulsadores/interruptores de conmutación, detectores de movimiento, un reloj temporizador u otro contactor en un sistema de gestión de iluminación y de salas por bus.
En función de las direcciones asignadas a una entrada pueden activarse todos los dispositivos o un determinado grupo de dispositivos de una sala. Aplicación como:
• Entrada de conmutación: una pulsación breve del pulsador conectado cambia entre dos escenas "Ausencia 0" y "Presencia 1". • Entrada de regulación y conmutación: una pulsación breve de un pulsador conectado cambia entre dos escenas "Ausencia 0" y "Presencia 1". Pulsación prolongada del pulsador: aumenta o reduce el nivel de iluminación alternadamente.
• Entrada de conmutación y cambio: al cerrar un contactor conectado a las entradas "T1 / T2" se activa la escena "Presencia 1" y al abrir un contactor conectado en las entradas "T3 / T4" se activa la escena "Ausencia 0". Enchufar los contactores permanentes a los bornes puenteados "ON" y "OFF". La entrada del aparato dispone de dos bornes "ON" y "OFF" respectivamente.
• Entrada para persianas o pantalla: un pulsador conectado a las entradas "T1 / T2" abre las persianas o una pantalla y un pulsador conectado a las entradas "T<" las cierra. Pulsación prolongada (> 3 s): las persianas o la pantalla se desplazan a sus respectivas posiciones finales o de trabajo. El aparato dispone de dos entradas "T>" y "T<".
• Entrada para ventanas: con un pulsador conectado a las entradas "T>" se puede abrir las ventanas de una sala y con un pulsador conectado a las entradas "T<" cerrarlas de nuevo. Pulsación prolongada (> 3 s): las ventanas se mueven a su posición final. El aparato dispone de dos entradas "T>" y "T<" respectivamente.
La alimentación se realiza exclusivamente a través de la línea de control DALI (sin conexión a la red eléctrica), con un consumo de corriente de 4 mA (2 cargas DALI). La entrada DALI es resistente a tensiones externas de 230/240 V. La línea de bus puede ser enroscada en la entrada del aparato. Montaje en caja empotrable (Ø 53 mm, altura 15 mm),detrás del interruptor o del pulsador; policarbonato pirorretardante, sin halógenos, transparente. Los dispositivos de contacto deben ser realizados con contactos de conmutación sin potencial, para un mínimo de 15 VCC, que deben ser conectables a los cables de alimentación del aparato. Medidas 41,2 x 28,2 mm, peso: 0,03 kg. Incluso accesorios. Completamente instalado.
Marca / Modelo: ZUMTOBEL / ED-SxED

| Código | Ud | Descripción | Rendimiento | Precio | Importe |
|---|---|---|---|---|---|
| EXPOSNO50A | ud | Módulo de entrada con cuatro entradas direccionables (material) | 1 | 57.33 | 57.33 |
| O01OB200 | h | Oficial 1ª electricista | 0.465 | 22 | 10.23 |
| O01OB220 | h | Ayudante electricista | 0.465 | 20.96 | 9.75 |
| EXPOSNO50B | ud | Environmental fee (material) | 1 | 0.06 | 0.06 |
|  |  | Total |  |  | 77.37 |

| Medición | Uds. | Parcial |
|---|---|---|
| GENERALES | 3 | 3.00 |
| Total |  | 3 |

**22154682** ud Sensor de techo para medir la luz natural (03/10/2022)
10 ud × 130.57 (134.49 con costes indirectos) = 1344.90
Sensor de techo para medir la luz natural que entra en la sala por la ventana; para conectar a DIMLITE, LITENET y LITECOM; uso de material estándar para instalaciones. Las conexiones se realizan por bornes roscados; carcasa de policarbonato ignífugo, sin halógenos, indicado para su montaje en el techo, tipo de protección IP20; clase de protección II, temperatura ambiente de 0 a 50 °C..
Incluso accesorios. Completamente instalado.
Marca / Modelo: ZUMTOBEL / ED-EYE

| Código | Ud | Descripción | Rendimiento | Precio | Importe |
|---|---|---|---|---|---|
| EXPOSNO70A | ud | Sensor de techo para medir la luz natural (material) | 1 | 110.53 | 110.53 |
| EXPOSNO50B | ud | Environmental fee | 1 | 0.06 | 0.06 |
| O01OB200 | h | Oficial 1ª electricista | 0.465 | 22 | 10.23 |
| O01OB220 | h | Ayudante electricista | 0.465 | 20.96 | 9.75 |
|  |  | Total |  |  | 130.57 |

| Medición | Uds. | Parcial |
|---|---|---|
| GENERALES | 10 | 10.00 |
| Total |  | 10 |

**22154506** ud Multisensor con función de un sensor de presencia y de aparato r (03/10/2022)
53 ud × 119.83 (123.42 con costes indirectos) = 6541.26
Multisensor con función de un sensor de presencia y de aparato receptor. Según el sistema puede de integrar hasta tres grupos de mandos a distancia de configuración individual. Montaje en superficie (en caja estándar y europea individual) o sobre revoque (el multisensor se inserta en el aro para montaje sobre revoque adjunto) o montaje en techos falsos o bajo revoque (el multisensor se inserta en el aro para montaje bajo revoque adjunto). Lado de salida: línea piloto de dos hilos DALI, polarizable, empleo de materialde instalación estándar, alimentación de tensión por línea DALI, LED rojo para indicar el estado de servicio, LED verde para indicar la calidad de la recepción de la señal, función de escalera con tiempo regulable entre 1 y 127 minutos, material de la carcasa: plástico, sin halógenos, color blanco (RAL 9003), lente Poly IR2, tipo de protección IP 40; peso: 0,3 kg
Completamente instalado. Marca / Modelo:Zumtobel / ED-SENS

| Código | Ud | Descripción | Rendimiento | Precio | Importe |
|---|---|---|---|---|---|
| BEXMO39 | ud | Multisensor con función de un sensor de presencia y de aparato r (material) | 1 | 98.29 | 98.29 |
| EXPOSNO50B | ud | Environmental fee | 1 | 0.06 | 0.06 |
| O01OB200 | h | Oficial 1ª electricista | 0.5 | 22 | 11.00 |
| O01OB220 | h | Ayudante electricista | 0.5 | 20.96 | 10.48 |
|  |  | Total |  |  | 119.83 |

| Medición | Uds. | Parcial |
|---|---|---|
| GENERALES | 53 | 53.00 |
| Total |  | 53 |

**80005330** ud Commissioning Service
1 ud × 10675.6 (10995.87 con costes indirectos) = 10995.87
La puesta en servicio in situ incluye:
• Direccionamiento de todos los componentes incluidos en el suministro conforme a plan de direccionamiento facilitado. • Orientación teórica y práctica en situ del personal de operación y mantenimiento en la operación del sistema. Curso de capacitación a solicitud. • Participación en la recepción del suministro. Condiciones para la puesta en servicio son la disponibilidad de un plan de direccionamiento y de las especificaciones del proyecto, así como una correcta instalación,esta última confirmada mediante la firma de la lista de control de la instalación. Se facturarán por separado las horas de trabajoinvertidas en la reparación de fallos, la elaboración de las especificaciones y la creación del plan de direccionamiento, así como los tiempos de espera..
Marca / Modelo: ZUMTOBEL / COMMISSIONING SERVICE

| Código | Ud | Descripción | Rendimiento | Precio | Importe |
|---|---|---|---|---|---|
| EXPOSNO90A | ud | Ingeniería, programación y puesta en marcha. Direccionamientto d (material) | 1 | 10675.6 | 10675.60 |
|  |  | Total |  |  | 10675.6 |

| Medición | Uds. | Parcial |
|---|---|---|
| GENERALES | 1 | 1.00 |
| Total |  | 1 |

**EXPOSNO60** ud Punto de Control Circle ED-CCW (03/10/2022)
16 ud × 191.25 (196.99 con costes indirectos) = 3151.84
Mando cuadrado, blanco Circle con las teclas para la activación de tres escenarios de sala (las llamadas escenas) dispuestas en círculo. Un diodo luminoso verde indica la escena que está activa. Tecla de Entrar/Salir situada en el centro del círculo y que debe ser pulsada al entrar o salir de la sala. Cuando está activada la escena "Salir" (usuario ausente de la sala), una luz roja situada alrededor de la tecla "Entrar/Salir" ayuda a orientarse. Además, el usuario dispone de dos interruptores basculantes para regular dos dispositivos en la habitación, pudiendo así modificar la escena activada. Carcasa y teclas de plástico, con superficie satinada, blanco. Todas las teclas con pictogramas intuitivos impresos. El montaje se realiza en una caja de enchufe europea estándar simple o en una caja metálica Blackbox del Reino Unido (no incluidas en el suministro). Después del montaje los tornillos quedan ocultos. El aparato de mando se conecta a la línea de control DALI (polarizable) mediante un borne roscado. La alimentación se realiza exclusivamente a través de la línea de control DALI (sin conexión a la red eléctrica), con un consumo de corriente de 6 mA (3 cargas DALI). Dimensiones: 87 x 87 x 13 mm, Peso: 0,15 kg.
Marca / Modelo: ZUMTOBEL / ED-CCW 01/02/03 a+e

| Código | Ud | Descripción | Rendimiento | Precio | Importe |
|---|---|---|---|---|---|
| O01OB200 | h | Oficial 1ª electricista | 0.465 | 22 | 10.23 |
| O01OB220 | h | Ayudante electricista | 0.465 | 20.96 | 9.75 |
| EXPOSNO50B | ud | Environmental fee | 1 | 0.06 | 0.06 |
| EXPOSNO60A | ud | Punto de Control Circle ED-CCW (material) | 1 | 171.21 | 171.21 |
|  |  | Total |  |  | 191.25 |

| Medición | Uds. | Parcial |
|---|---|---|
| PLANTA BAJA | 14 | 14.00 |
| ACCESO | 2 | 2.00 |
| Subtotal |  | 16.00 |
| Total |  | 16 |

**MEXCABL13** ud Cableado y conexionado desde los elementos de campo del sistema
11 ud × 7.53 (7.76 con costes indirectos) = 85.36
Cableado y conexionado desde los elementos de campo (Alimentación de 15 V DC) del sistema de control de iluminación hasta el equipo central de salida digital mediante cable bus (2x1,5mm. trenzado) libre de halógenos, bajo tubo de PVC flexible clase M1 (UNE 23-727-90). Incluso accesorios. Completamente instalado.

| Código | Ud | Descripción | Rendimiento | Precio | Importe |
|---|---|---|---|---|---|
| BEXCAB13 | ud | Cableado y conexionado desde los elementos de campo del sistema (material) | 1 | 7.53 | 7.53 |
|  |  | Total |  |  | 7.53 |

| Medición | Uds. | Parcial |
|---|---|---|
| GENERALES | 11 | 11.00 |
| Total |  | 11 |

**MEXCABL14** ud Cableado y conexionado desde receptores de iluminación
1064 ud × 10.84 (11.17 con costes indirectos) = 11884.88
Cableado y conexionado desde receptores de iluminación hasta cada uno de los elementos de control de la instalación de control de iluminación , a base de tubo PVC flexible clase M1 (UNE 23-727-90), con cable apto para el control digital de los receptores bus (2x1,5 mm. trenzado libre de halógenos. Incluso accesorios. Completamente instalado.

| Código | Ud | Descripción | Rendimiento | Precio | Importe |
|---|---|---|---|---|---|
| BEXCAB14 | ud | Cableado y conexionado desde receptores de iluminación (material) | 1 | 10.84 | 10.84 |
|  |  | Total |  |  | 10.84 |

| Medición | Uds. | Parcial |
|---|---|---|
| GENERALES | 1064 | 1064.00 |
| Total |  | 1064 |

**MEXCABL15** ud Cableado y conexionado desde Sensor de luz natural y Multisensor
63 ud × 9.26 (9.54 con costes indirectos) = 601.02
Cableado y conexionado desde Sensor de luz natural y Multisensor con función de un sensor de presencia hasta el equipo central de salida digital de control de iluminación , a base de tubo PVC flexible clase M1 (UNE 23-727-90), con cable de cobre (2x1,5 mm. trenzado libre de halógenos. Incluso accesorios. Completamente instalado.

| Código | Ud | Descripción | Rendimiento | Precio | Importe |
|---|---|---|---|---|---|
| BEXCAB15 | ud | Cableado y conexionado desde Sensor de luz natural y Multisensor (material) | 1 | 9.26 | 9.26 |
|  |  | Total |  |  | 9.26 |

| Medición | Uds. | Parcial |
|---|---|---|
| GENERALES | 63 | 63.00 |
| Total |  | 63 |

**MERHG20ca** ud Punto de conexión voz/datos, conductor de 4 pares STP, categoria (03/10/2022)
11 ud × 46.6 (48 con costes indirectos) = 528.00
Punto de conexión voz/datos incluyendo conductor de 4 pares trenzados STP, de categoría 6 desde sistema de gestión de la instalación (PC) hasta controlador de automatización y equipos de salida digital, según norma ISO/IEC 11801 2ª edición, bajo tubo plástico libre de halógenos rígido en ejecución vista en falso techo y tubo flexible empotrado en bajantes y caja, desde caja de derivación a punto y línea hasta distribuidor tendida por bandeja. Completamente instalado. Marca/modelo: SYSTIMAX o equivalente.

| Código | Ud | Descripción | Rendimiento | Precio | Importe |
|---|---|---|---|---|---|
| BRHG3caa | ud | Punto de conexión voz/datos con conductor de 4 pares trenzados S (material) | 1 | 30.62 | 30.62 |
| O01OB200 | h | Oficial 1ª electricista | 0.372 | 22 | 8.18 |
| O01OB220 | h | Ayudante electricista | 0.372 | 20.96 | 7.80 |
|  |  | Total |  |  | 46.6 |

| Medición | Uds. | Parcial |
|---|---|---|
| GENERALES | 11 | 11.00 |
| Total |  | 11 |

**MEXCABL151** ud Cableado y conexionado desde Controlador a Modulos de Entrada
38 ud × 9.26 (9.54 con costes indirectos) = 362.52
Cableado y conexionado desde Controlador a Modulos de Entrada, a base de tubo PVC flexible clase M1 (UNE 23-727-90), con cable de cobre (2x1,5 mm. trenzado libre de halógenos. Incluso accesorios. Completamente instalado.

| Código | Ud | Descripción | Rendimiento | Precio | Importe |
|---|---|---|---|---|---|
| BEXCAB15a | ud | Cableado y conexionado desde Controlador a Modulos de Entrada (material) | 1 | 9.26 | 9.26 |
|  |  | Total |  |  | 9.26 |

| Medición | Uds. | Parcial |
|---|---|---|
| GENERALES | 38 | 38.00 |
| Total |  | 38 |

## 17 INSTALACIÓN DE FONTANERÍA (20/06/2022)
Importe: 292288.35

### 171 ACOMETIDA (20/06/2022)
Importe: 4061.34

**E1KB11b** ud Acometida a la red pública de suministro de agua , con tubería d (19/10/2022)
1 ud × 775.55 (798.82 con costes indirectos) = 798.82
Acometida a la red pública de suministro de agua , con tubería de DN50 (PE63) de diámetro, incluyendo los trabajos de mano de obra y material necesario para realizar estas tareas, como son: permisos y derechos de acometida, excavación de zanjas e instalación de materiales (arquetas, tubería de alimentación, válvulas, etc.), según normas y criterios de la compañía suministradora.

| Medición | Uds. | Parcial |
|---|---|---|
| GENERALES | 1 | 1.00 |
| Total |  | 1 |

**EFLB80fa** ud Conjunto hidráulico para contaje de consumo de agua para agua fr (14/10/2022)
1 ud × 1121.21 (1154.85 con costes indirectos) = 1154.85
Conjunto hidráulico para contaje de consumo de agua para agua fría, con conexión DN 50 mm., compuesto por contador, tubería, valvulería, y accesorios, con uniones roscadas, embridadas o ranuradas, incluyendo:
- 1 Contador electrónico.
- 1 Válvulas de corte de mariposa/bola de 50 mm.
- 1 Válvulas de retención de 50 mm.
- 1 Termómetro graduados de 0° a 100 °C para líquido.
Parte proporcional de tubería, accesorios y elementos de sujeción, incluyendo aislamiento y acabado de las mismas características que el tramo de conexión, y señalizado de todo el conjunto de tuberías y válvulas según especificaciones de la legislación vigente.
Conjunto completamente instalado, señalizado, equilibrado, regulado y en funcionamiento, según fichas técnicas de equipos y pliego de especificaciones técnicas.

| Código | Ud | Descripción | Rendimiento | Precio | Importe |
|---|---|---|---|---|---|
| BFLBQf | ud | Contador electrónico para agua del calibre 50 mm, incluso equip (material; 19/10/2022) | 1 | 855.7 | 855.70 |
| BDWA1f | ud | Tramo tubería de 50 mm de diámetro nominal, incluyendo acabado, (material; 19/10/2022) | 1 | 6.73 | 6.73 |
| BDWA2f | ud | Aislamiento exterior para tuberías de 50 mm de diámetro nominal a base de coquilla elastomérica con conductividad y espesor según legislación vigente, de las mismas características que la tubería de conexión, con accesorios y señalización. (material; 19/10/2022) | 1 | 24.24 | 24.24 |
| BDWA3f | ud | Válvula de corte de mariposa/bola con accesorios y señalizada de (material; 19/10/2022) | 1 | 37.12 | 37.12 |
| BDWAAf | ud | Válvula de retención de 50 mm de diámetro nominal incluyendo uniones, accesorios y disco indicador (material; 19/10/2022) | 1 | 72.9 | 72.90 |
| BFFA1 | ud | Termómetro graduado de 0° a 100 °C para líquidos. (material; 19/10/2022) | 1 | 12.3 | 12.30 |
| O01OB170 | h | Oficial 1ª fontanero calefactor | 2.6 | 22.2 | 57.72 |
| O01OB180 | h | Oficial 2ª fontanero calefactor | 2.6 | 20.96 | 54.50 |
|  |  | Total |  |  | 1121.21 |

| Medición | Uds. | Parcial |
|---|---|---|
| GENERALES | 1 | 1.00 |
| Total |  | 1 |

**E1MB20AFS** ud Armario registro contadores prefabricado con puertas, cerradura, (14/10/2022)
1 ud × 301.04 (310.07 con costes indirectos) = 310.07
Armario de acometida prefabricado, de dimensiones mínimas interiores de acuerdo a las especificaciones de la compañia suministradora, equipado con puertas, cerradura, fijación y soporte. Incluso construcción de hornacina con los trabajos de obra civil necesarios. Completamente instalado.

| Código | Ud | Descripción | Rendimiento | Precio | Importe |
|---|---|---|---|---|---|
| B1MB1caa | ud | Armario registro contadores prefabricado de 1300x600x500 mm con (material; 19/10/2022) | 1 | 227.75 | 227.75 |
| B1MB2caa | ud | Construcción de hornacina para armario de contadores prefabricad (material; 19/10/2022) | 1 | 22.27 | 22.27 |
| O01OB170 | h | Oficial 1ª fontanero calefactor | 1.2 | 22.2 | 26.64 |
| O01OB224 | h | Ayudante instalador telecomunicación | 1.2 | 20.32 | 24.38 |
|  |  | Total |  |  | 301.04 |

| Medición | Uds. | Parcial |
|---|---|---|
| GENERALES | 1 | 1.00 |
| Total |  | 1 |

**EDFA01acfa** m Tubería de polietileno tipo PE-100 (alta densidad), según norma (14/10/2022)
30 m × 14.49 (14.92 con costes indirectos) = 447.60
Tubería de polietileno tipo PE-100 (alta densidad), según norma UNE-EN 12201-2, serie 5 (PN 16 bar) de 63 mm de diámetro nominal, con p.p. de accesorios y elementos de sujeción. Completamente instalada.

| Código | Ud | Descripción | Rendimiento | Precio | Importe |
|---|---|---|---|---|---|
| BDFA01acf | m | Tubería de polietileno tipo PE-100 (alta densidad), según norma UNE-EN 12201-2, serie 5 (PN 16 bar) de 63 mm de diámetro nominal (material; 19/10/2022) | 1 | 1.89 | 1.89 |
| BDFA02acf | pp | Accesorios y elementos de sujeción para tubo de polietileno PE-100 según norma UNE-EN 12201, serie 5, PN16 de 63 mm de diámetro nominal (material; 19/10/2022) | 1 | 0.69 | 0.69 |
| O01OB170 | h | Oficial 1ª fontanero calefactor | 0.28 | 22.2 | 6.22 |
| O01OB224 | h | Ayudante instalador telecomunicación | 0.28 | 20.32 | 5.69 |
|  |  | Total |  |  | 14.49 |

| Medición | Uds. | Parcial |
|---|---|---|
| GENERALES | 30 | 30.00 |
| Total |  | 30 |

**E1BA10a** m3 Excavación de zanjas para red de tuberías (fontanería ) solera d (20/06/2022)
10 m3 × 18.23 (18.78 con costes indirectos) = 187.80
Excavación de zanjas para red de tuberías (fontanería ) y arquetas por medios mecánicos en cualquier tipo de terreno, incluyendo formación de solera de hormigón, relleno y compactado, protección de juntas con anillado de ladrillo, reposición de tierras, traslado de tierras sobrantes a vertedero autorizado, sin limitación de distancia, trabajos auxiliares, mano de obra y material necesario.

| Código | Ud | Descripción | Rendimiento | Precio | Importe |
|---|---|---|---|---|---|
| B1BA3 | m3 | Material necesario para formación de solera de hormigón. (material; 19/10/2022) | 1 | 2.54 | 2.54 |
| O01OA070 | h | Peón ordinario | 0.08 | 19.71 | 1.58 |
| C1331 | h | Maquinaria para excavación, reposición y compactado en cualquier | 0.22 | 46.98 | 10.34 |
| C1507 | h | Transporte por medios mecánicos con carga de vehículos por medio | 0.12 | 31.38 | 3.77 |
|  |  | Total |  |  | 18.23 |

| Medición | Uds. | Parcial |
|---|---|---|
| GENERALES | 10 | 10.00 |
| Total |  | 10 |

**EDGA70hab** m Tubería de polipropileno compuesto con fibra de vidrio, (PPR)/ ( (14/10/2022)
15 m × 75.22 (77.48 con costes indirectos) = 1162.20
Tubería de polipropileno copolímero random (PP-R) con fibra de vidrio, (PPR/ PPR+FV/ PPR), Serie 4/SDR9, de 90 mm de diámetro nominal, con p.p. de uniones por termofusión o accesorio electrosoldable, elementos de sujeción con p.p. de piezas de aislamiento entre la abrazadera y la tubería para evitar la formación de puentes térmicos en los puntos de soportación, aislamiento de espuma elastomérica con barrera de vapor, con conductividad térmica menor que 0,04 W/(m.K) a 10ºC de 10 mm de espesor o espesor equivalente, reacción al fuego según legislación vigente, incluyendo p.p. de aislamiento para accesorios, válvulas, y equipos. Marca/modelo tubería: ITALSAN Niron PPR RP Fiber Blue/AQUATHERM Green Pipe MF RP (SDR9) o equivalente. Marca/modelo aislamiento: K-FLEX / ST o equivalente. Completamente instalado y señalizado. Según especificaciones técnicas de proyecto.

| Código | Ud | Descripción | Rendimiento | Precio | Importe |
|---|---|---|---|---|---|
| BDGAHha | m | Tubería de polipropileno (PP-R) con fibra de vidrio, (PPR)/ (PP (material; 19/10/2022) | 1 | 21.13 | 21.13 |
| BDGAIh | pp | Accesorios y soportes para tubería de polipropileno (PP-R) 90 co (material; 19/10/2022) | 1 | 7.14 | 7.14 |
| BDGAJha | pp | Aislamiento tuberías plásticas de 90 mm de DN, accesorios y valv (material; 19/10/2022) | 1 | 4.22 | 4.22 |
| O01OB170 | h | Oficial 1ª fontanero calefactor | 0.99 | 22.2 | 21.98 |
| O01OB180 | h | Oficial 2ª fontanero calefactor | 0.99 | 20.96 | 20.75 |
|  |  | Total |  |  | 75.22 |

| Medición | Uds. | Parcial |
|---|---|---|
| GENERALES | 15 | 15.00 |
| Total |  | 15 |

### 172 ACUMULACIÓN Y GRUPO DE PRESIÓN (20/06/2022)
Importe: 31598.68

#### 1721 FONTANERÍA (20/06/2022)
Importe: 18322.89

**EFAA21fc** ud Conjunto de tren de reducción en tubería de 50 mm de diámetro co (14/10/2022)
1 ud × 293.61 (302.42 con costes indirectos) = 302.42
Conjunto de tren de reducción intercalado en tubería de 50 mm de diámetro con válvulas de corte en by-pass, válvula reductora para una presión de 434 KPa y un caudal máximo de 3,93 l/s, y manómetro. Formado por:
- 1 Válvula reductora de presión de 50 mm de diámetro a presión 434 KPa. Marca/modelo GESTRA o equivalente.
- 3 Válvulas de corte de mariposa / bola de 50 mm de diámetro.
- 1 Manómetro con válvulas de corte.
Incluyendo conexión hidráulica de todos los componentes con parte proporcional de tubería, accesorios de unión, elementos de sujeción de los materiales y características indicadas en proyecto.
Conjunto completamente instalado, señalizado, equilibrado, regulado y en funcionamiento, según normativa vigente, fichas técnicas y pliego de especificaciones técnicas.

| Código | Ud | Descripción | Rendimiento | Precio | Importe |
|---|---|---|---|---|---|
| BDWA18f | ud | Parte proporcional de tramo tubería 50 mm, incluyendo acabado, a (material; 19/10/2022) | 1 | 6.73 | 6.73 |
| BFAA2fc | ud | Válvula reductora con regulación de 50 mm de diámetro, presión s (material; 19/10/2022) | 1 | 84.24 | 84.24 |
| BDWA19f | ud | Válvula de corte de mariposa/bola con accesorios y señalizada de (material; 19/10/2022) | 3 | 37.12 | 111.36 |
| BDSCA | ud | Manómetro con válvula de corte DN15 (material; 19/10/2022) | 1 | 10.49 | 10.49 |
| O01OB170 | h | Oficial 1ª fontanero calefactor | 1.9 | 22.2 | 42.18 |
| O01OB224 | h | Ayudante instalador telecomunicación | 1.9 | 20.32 | 38.61 |
|  |  | Total |  |  | 293.61 |

| Medición | Uds. | Parcial |
|---|---|---|
| PLANTA BAJA | 1 | 1.00 |
| Total |  | 1 |

**EDUF11ga** ud By-pass de alimentación directa de red, para la instalación agua (14/10/2022)
1 ud × 235.98 (243.06 con costes indirectos) = 243.06
By-pass de alimentación directa de red, conectado a colector de distribución del grupo de presión GP01, para la instalación agua sanitaria, mediante tubería DN 65 mm y valvulería. Incluyendo:
- 1 Válvula de corte de mariposa/bola de 65 mm de diámetro.
- 1 Válvula de retención de 65 mm de diámetro.
- 1 Válvula vaciado DN15, conectada a desagüe.
- 1 Manómetro con válvula de corte.
- 1 Conexión flexible.
Incluyendo conexión hidráulica de todos los componentes con parte proporcional de tubería, accesorios de unión, elementos de sujeción de los materiales y características indicadas en proyecto.
Conjunto completamente instalado, señalizado, equilibrado, regulado y en funcionamiento, según normativa vigente, fichas técnicas y pliego de especificaciones técnicas.

| Código | Ud | Descripción | Rendimiento | Precio | Importe |
|---|---|---|---|---|---|
| BDWA18g | ud | Parte proporcional de tramo tubería 65 mm, incluyendo acabado, a (material; 19/10/2022) | 1 | 7.97 | 7.97 |
| BDWA19g | ud | Válvula de corte de mariposa/bola con accesorios y señalizada de (material; 19/10/2022) | 1 | 58.23 | 58.23 |
| BDLCHg | ud | Válvula de retención de 65 mm (material; 19/10/2022) | 1 | 88.4 | 88.40 |
| BDSCA | ud | Manómetro con válvula de corte DN15 | 1 | 10.49 | 10.49 |
| BDLI8 | ud | Válvula de vaciado de latón de DN15 de diámetro, incluye acceso (material; 19/10/2022) | 1 | 6.15 | 6.15 |
| O01OB170 | h | Oficial 1ª fontanero calefactor | 1.5 | 22.2 | 33.30 |
| O01OB180 | h | Oficial 2ª fontanero calefactor | 1.5 | 20.96 | 31.44 |
|  |  | Total |  |  | 235.98 |

| Medición | Uds. | Parcial |
|---|---|---|
| PLANTA BAJA | 1 | 1.00 |
| Total |  | 1 |

**EDUA10ia** ud Depósito de reserva de agua AFS, vertical, construido en polieti (20/06/2022)
3 ud × 715.9 (737.38 con costes indirectos) = 2212.14
Depósito de reserva de agua AFS, construido en polietileno de alta densidad, de 1500 litros de capacidad, vertical, de fondo plano, con elementos de soportación, con tapa de registro, tubuladuras para entrada y salida de agua. Completamente instalado. Marca/modelo: ROTH o equivalente

| Código | Ud | Descripción | Rendimiento | Precio | Importe |
|---|---|---|---|---|---|
| BDUA2i | ud | Tubuladuras para entradas-salidas, boca de registro y elementos (material; 19/10/2022) | 1 | 390 | 390.00 |
| BDUA3i | ud | Depósito de polietileno de alta densidad de 1500 litros, vertica (material; 19/10/2022) | 1 | 286.13 | 286.13 |
| O01OA060 | h | Peón especializado | 1 | 20.06 | 20.06 |
| O01OA070 | h | Peón ordinario | 1 | 19.71 | 19.71 |
|  |  | Total |  |  | 715.9 |

| Medición | Uds. | Parcial |
|---|---|---|
| PLANTA BAJA | 3 | 3.00 |
| Total |  | 3 |

**EFBA03gaa** ud Conjunto de valvulería para llenado automático con válvula 2 vía (14/10/2022)
3 ud × 1440.28 (1483.49 con costes indirectos) = 4450.47
Conjunto de valvulería y elementos complementarios para llenado automático y vaciado de depósito de agua para uso sanitario, incluyendo valvulería, niveles de control para llenado y vaciado, parte proporcional de tubería, pasamuros, rebosadero, tubo transparente para control visual, además de la conexión a desagüe y conexionado eléctrico de control. Incluyendo:
- 1 Válvula 2 vías con actuador T/N de 65 mm de diámetro. Marca/modelo SIEMENS o equivalente.
- 3 Válvulas de corte de mariposa / bola de 65 mm de diámetro.
- 1 Juego de 4 niveles de control automático llenado/vaciado depósito.
- 1 Válvula vaciado DN50 conectada a desagüe.
- 1 Tubería de desagüe/rebosadero DN100 conectada a desagüe.
- 1 Tubería trasparente para comprobación de nivel de depósito
- 1 Conexionado eléctrico de control para el llenado automático.
Incluyendo conexión hidráulica de todos los componentes con parte proporcional de tubería, accesorios de unión, elementos de sujeción de los materiales y características indicadas en proyecto.
Conjunto completamente instalado, señalizado, equilibrado, regulado y en funcionamiento, según normativa vigente, fichas técnicas y pliego de especificaciones técnicas.

| Código | Ud | Descripción | Rendimiento | Precio | Importe |
|---|---|---|---|---|---|
| BFBA7g | ud | Válvula de 2 vías, DN 65 mm, incluye actuador todo-nada (material; 19/10/2022) | 1 | 652.8 | 652.80 |
| BFKB10a2 | ud | Conjunto de control para llenado/vaciado depósito de 4 niveles, (material; 19/10/2022) | 1 | 247.34 | 247.34 |
| BDWA19g | ud | Válvula de corte de mariposa/bola con accesorios y señalizada de | 3 | 58.23 | 174.69 |
| BDLI6 | ud | Válvula de vaciado de 50 mm de diámetro, incluye accesorios de (material; 19/10/2022) | 1 | 22.52 | 22.52 |
| BDWA18g | ud | Parte proporcional de tramo tubería 65 mm, incluyendo acabado, a | 1 | 7.97 | 7.97 |
| BDUF3a | ud | Tubería plástica de rebosadero de depósito a desagüe de 100 mm (material; 19/10/2022) | 1 | 32.18 | 32.18 |
| BDUF2 | ud | Tubería plástica transparente para visualización de nivel de agu (material; 19/10/2022) | 1 | 22.52 | 22.52 |
| B1DD7g | ud | Pasamuros de acero galvanizado con pletinas de sujeción, incluy (material; 19/10/2022) | 4 | 41.24 | 164.96 |
| BQLBN | ud | Cableado de control y conexionado desde subestación/controlador (material) | 1 | 30.26 | 30.26 |
| O01OB170 | h | Oficial 1ª fontanero calefactor | 2 | 22.2 | 44.40 |
| O01OB224 | h | Ayudante instalador telecomunicación | 2 | 20.32 | 40.64 |
|  |  | Total |  |  | 1440.28 |

| Medición | Uds. | Parcial |
|---|---|---|
| PLANTA BAJA | 3 | 3.00 |
| Total |  | 3 |

**ECMB20b** ud Grupo de presión con variador de frecuencia con 2 de servicio + (20/06/2022)
1 ud × 5868.68 (6044.74 con costes indirectos) = 6044.74
Grupo de presión con variador de frecuencia de las siguientes características técnicas:
Definición del equipo:
- Instalación: agua sanitaria
- Número de bombas: 2 de servicio + 1 de reserva
Prestaciones:
- Caudal total: 4,13 l/s.
- Presión máxima de trabajo: 475 kPa.
- Potencia eléctrica: 5 kW
Conexiones:
- Colector de impulsión: según fabricante
- Colector de aspiración: según fabricante
Con las siguientes características constructivas y compuesto de los siguientes elementos:
- Bombas centrífugas vertical / horizontal.
- Acumulador hidroneumático de membrana recambiable (según fabricante), timbrado por Delegación de Industria con válvula de corte y conexión a colector de impulsión del grupo de presión.
- Válvulas de corte en las aspiraciones e impulsiones de cada bomba.
- Válvulas de retención en la impulsión de cada bomba.
- Manómetros y presostatos o sensores de presión para control de presión.
- Cuadro eléctrico compuesto por armario metálico conteniendo en su interior: interruptor general, indicadores de señalización, fusibles generales y para el circuito de maniobra, contactores con relé térmico, interruptor de tres posiciones (0: paro, 1: automático, 2: manual), amperímetros, voltímetros, cuentahoras por bomba, contactos libres de tensión, relés de disparo y alternancia automática de bombas.
- Unidad de regulación electrónica con convertidor de frecuencia, con regulación de tensión de 0% al 100% y señal de entrada de ajuste frecuencia 0 a 10 V y 4 a 20 mA, con tiempo de aceleración y deceleración ajustable, incluso protecciones sobretensión, cortocircuito, fallo a tierra, microcorte, sobrecarga al arranque, termoeléctrica y sobre calentamiento, incluso filtro de armónicos incorporado.
- Conjunto montado sobre bancada de perfiles de acero galvanizado con amortiguadores incorporados.
Completamente instalado, incluyendo conexionado hidráulico y eléctrico de los elementos y componentes del grupo de presión.
Marca/modelo: WILO COR-3 MHIE 406/MS o equivalente
Según ficha técnica
Referencia: o equivalente

| Código | Ud | Descripción | Rendimiento | Precio | Importe |
|---|---|---|---|---|---|
| BCMB02c | ud | Grupo de presión con variador de frecuencia de 2 de servicio + 1 (material; 19/10/2022) | 1 | 5525 | 5525.00 |
| O01OA030 | h | Oficial primera | 8 | 22 | 176.00 |
| O01OB180 | h | Oficial 2ª fontanero calefactor | 8 | 20.96 | 167.68 |
|  |  | Total |  |  | 5868.68 |

| Medición | Uds. | Parcial |
|---|---|---|
| PLANTA BAJA | 1 | 1.00 |
| Total |  | 1 |

**EDGA70hac** m Tubería de polipropileno compuesto con fibra de vidrio, (PPR)/ ( (14/10/2022)
20 m × 75.22 (77.48 con costes indirectos) = 1549.60
Tubería de polipropileno copolímero random (PP-R) con fibra de vidrio, (PPR/ PPR+FV/ PPR), Serie 4/SDR9, de 90 mm de diámetro nominal, con p.p. de uniones por termofusión o accesorio electrosoldable, elementos de sujeción con p.p. de piezas de aislamiento entre la abrazadera y la tubería para evitar la formación de puentes térmicos en los puntos de soportación, aislamiento de espuma elastomérica con barrera de vapor, con conductividad térmica menor que 0,04 W/(m.K) a 10ºC de 10 mm de espesor o espesor equivalente, reacción al fuego según legislación vigente, incluyendo p.p. de aislamiento para accesorios, válvulas, y equipos. Marca/modelo tubería: ITALSAN Niron PPR RP Fiber Blue/AQUATHERM Green Pipe MF RP (SDR9) o equivalente. Marca/modelo aislamiento: ARMAFLEX AF o equivalente. Completamente instalado y señalizado. Según especificaciones técnicas de proyecto.

| Código | Ud | Descripción | Rendimiento | Precio | Importe |
|---|---|---|---|---|---|
| BDGAHha | m | Tubería de polipropileno (PP-R) con fibra de vidrio, (PPR)/ (PP | 1 | 21.13 | 21.13 |
| BDGAIh | pp | Accesorios y soportes para tubería de polipropileno (PP-R) 90 co | 1 | 7.14 | 7.14 |
| BDGAJha | pp | Aislamiento tuberías plásticas de 90 mm de DN, accesorios y valv | 1 | 4.22 | 4.22 |
| O01OB170 | h | Oficial 1ª fontanero calefactor | 0.99 | 22.2 | 21.98 |
| O01OB180 | h | Oficial 2ª fontanero calefactor | 0.99 | 20.96 | 20.75 |
|  |  | Total |  |  | 75.22 |

| Medición | Uds. | Parcial |
|---|---|---|
| PLANTA BAJA | 20 | 20.00 |
| Total |  | 20 |

**EFQF10a** ud Interruptor horario para encendido / apagado automático de by-pa (14/10/2022)
1 ud × 21.83 (22.48 con costes indirectos) = 22.48
Interruptor horario para mando automático de encendido / apagado de by-pass de acometida provisto de reloj programador diario / semanal con base de enchufe y salida lateral para conexión a red. Completamente instalado.

| Código | Ud | Descripción | Rendimiento | Precio | Importe |
|---|---|---|---|---|---|
| BFQF1 | ud | Interruptor horario (material; 19/10/2022) | 1 | 17.58 | 17.58 |
| O01OB170 | h | Oficial 1ª fontanero calefactor | 0.1 | 22.2 | 2.22 |
| O01OB224 | h | Ayudante instalador telecomunicación | 0.1 | 20.32 | 2.03 |
|  |  | Total |  |  | 21.83 |

| Medición | Uds. | Parcial |
|---|---|---|
| PLANTA BAJA | 1 | 1.00 |
| Total |  | 1 |

**EFLB31bga** ud Contador de agua fría , turbina chorro múltiple, emisor impulsos (14/10/2022)
1 ud × 369.6 (380.69 con costes indirectos) = 380.69
Contador de agua fría , tipo turbina de chorro único o múltiple, con emisor de impulsos, homologado según normativa vigente, con un calibre de 50 mm, para una presión máxima de servicio de 10 bar. Completamente instalado. Marca/modelo: CONTAZARA, IBERCONTA o equivalente.

| Código | Ud | Descripción | Rendimiento | Precio | Importe |
|---|---|---|---|---|---|
| BFLB6bg | ud | Contador de agua fría , tipo turbina, de chorro múltiple, con em (material; 19/10/2022) | 1 | 344.09 | 344.09 |
| O01OB170 | h | Oficial 1ª fontanero calefactor | 0.6 | 22.2 | 13.32 |
| O01OB224 | h | Ayudante instalador telecomunicación | 0.6 | 20.32 | 12.19 |
|  |  | Total |  |  | 369.6 |

| Medición | Uds. | Parcial |
|---|---|---|
| PLANTA BAJA | 1 | 1.00 |
| Total |  | 1 |

**EDLA10ca** ud Válvula mariposa, montaje bridas, mando manual palanca, de 80 (14/10/2022)
1 ud × 94.96 (97.81 con costes indirectos) = 97.81
Válvula de mariposa, para montaje entre bridas, de 80 de diámetro, PN-16 , con mando de accionamiento manual por palanca y juego de accesorios. Completamente instalada. Marca/modelo : GENEBRE o equivalente

| Código | Ud | Descripción | Rendimiento | Precio | Importe |
|---|---|---|---|---|---|
| BDLAGca | ud | Válvula de mariposa de 80, PN-16, accionamiento manual por palan (material; 19/10/2022) | 1 | 35.91 | 35.91 |
| BDLAHc | ud | Mando de accionamiento manual por palanca para válvula de maripo (material; 19/10/2022) | 1 | 6.53 | 6.53 |
| BDLAIca | ud | Juego de bridas PN-16 de 80, con tornillos y juntas, para válvul (material; 19/10/2022) | 2 | 17.21 | 34.42 |
| BDLA4 | ud | Disco indicador de circuitos para válvulas. | 1 | 0.84 | 0.84 |
| O01OB170 | h | Oficial 1ª fontanero calefactor | 0.4 | 22.2 | 8.88 |
| O01OB180 | h | Oficial 2ª fontanero calefactor | 0.4 | 20.96 | 8.38 |
|  |  | Total |  |  | 94.96 |

| Medición | Uds. | Parcial |
|---|---|---|
| PLANTA BAJA | 1 | 1.00 |
| Total |  | 1 |

**EFDA40aa** ud Sonda de temperatura de inmersión para líquidos (14/10/2022)
3 ud × 93.07 (95.86 con costes indirectos) = 287.58
Sonda de temperatura de inmersión para líquidos, con un rango de medida entre -30 y +130 °C, con salida analógica entre 0-10 V. Completamente instalada. Marca/modelo: SIEMENS / HONEYWELL / JOHNSON CONTROLS o equivalente
Incluye cable y conex. de alimentación eléctrica y control mediante cable desde C.E. y subestación

| Código | Ud | Descripción | Rendimiento | Precio | Importe |
|---|---|---|---|---|---|
| BFDA5 | ud | Sonda de temperatura de inmersión para líquidos. (material; 19/10/2022) | 1 | 50.05 | 50.05 |
| BQLBP | ud | Cableado de electricidad y control y conexionado desde subestaci (material) | 1 | 30.26 | 30.26 |
| O01OB170 | h | Oficial 1ª fontanero calefactor | 0.3 | 22.2 | 6.66 |
| O01OB224 | h | Ayudante instalador telecomunicación | 0.3 | 20.32 | 6.10 |
|  |  | Total |  |  | 93.07 |

| Medición | Uds. | Parcial |
|---|---|---|
| PLANTA BAJA | 3 | 3.00 |
| Total |  | 3 |

**EIBA30a1** ud Equipo automático de comprobación, filtración y dosificación de (14/10/2022)
1 ud × 2652.33 (2731.9 con costes indirectos) = 2731.90
Equipo automático de comprobación, filtración y dosificación de cloro para depósito de almacenamiento de agua contraincendios de las siguientes características técnicas:
Datos generales:
- Volumen a tratar: 4,5 m3
- Horas de renovación del agua: 1
Prestaciones filtro:
- Caudal total: 4,5 m3/h
- Diámetro: 400 mm
- Velocidad de filtración: 50 m3/h/m2
Prestaciones bomba de recirculación:
- Caudal total: 4,5 m3/h
- Potencia eléctrica: 2 kW
Con las siguientes características constructivas y compuesto de los siguientes elementos:
- Bomba centrífuga horizontal
- Filtro de arena multicapa con válvula manual de 6 vías
- Bomba dosificadora 0,5-6 l/h
- Depósito con solución de hipoclorito sódico y nivel electrónico
- Nivel eléctrico de mínima
- Válvulas de corte en las aspiraciones e impulsiones de bomba
- Válvulas de retención en la impulsión de la bomba
- Manómetros y presostatos o sensores de presión para control de presión
- Cuadro eléctrico de maniobra general automático (interruptor general, indicadores de señalización, fusibles, contactores, interruptor paro/automático/manual)
Completamente instalado, incluyendo conexionado hidráulico y eléctrico de los elementos y componentes del grupo de presión. Marca/modelo: ROTH o equivalente

| Código | Ud | Descripción | Rendimiento | Precio | Importe |
|---|---|---|---|---|---|
| BIBA5bb | ud | Equipo automático de comprobación, filtración y dosificación de (material; 19/10/2022) | 1 | 2307.05 | 2307.05 |
| O01OB170 | h | Oficial 1ª fontanero calefactor | 8 | 22.2 | 177.60 |
| O01OB180 | h | Oficial 2ª fontanero calefactor | 8 | 20.96 | 167.68 |
|  |  | Total |  |  | 2652.33 |

| Medición | Uds. | Parcial |
|---|---|---|
| PLANTA BAJA | 1 | 1.00 |
| Total |  | 1 |

#### 1722 RIEGO (20/06/2022)
Importe: 13275.79

**EFAA21da** ud Conjunto de tren de reducción en tubería de 32 mm de diámetro co (14/10/2022)
1 ud × 176.48 (181.77 con costes indirectos) = 181.77
Conjunto de tren de reducción intercalado en tubería de 32 mm de diámetro con válvulas de corte en by-pass, válvula reductora para una presión de 280 KPa y un caudal máximo de 1 l/s, y manómetro. Formado por:
- 1 Válvula reductora de presión de 32 mm de diámetro a presión 280 KPa. Marca/modelo GESTRA o equivalente.
- 3 Válvulas de corte de mariposa / bola de 32 mm de diámetro.
- 1 Manómetro con válvulas de corte.
Incluyendo conexión hidráulica de todos los componentes con parte proporcional de tubería, accesorios de unión, elementos de sujeción de los materiales y características indicadas en proyecto.
Conjunto completamente instalado, señalizado, equilibrado, regulado y en funcionamiento, según normativa vigente, fichas técnicas y pliego de especificaciones técnicas.

| Código | Ud | Descripción | Rendimiento | Precio | Importe |
|---|---|---|---|---|---|
| BDWA18d | ud | Parte proporcional de tramo tubería 32 mm, incluyendo acabado, a (material; 19/10/2022) | 1 | 4.32 | 4.32 |
| BFAA2da | ud | Válvula reductora con regulación de 32 mm de diámetro, presión s (material; 19/10/2022) | 1 | 39.65 | 39.65 |
| BDWA19d | ud | Válvula de corte de mariposa/bola con accesorios y señalizada de (material; 19/10/2022) | 3 | 16.58 | 49.74 |
| BDSCA | ud | Manómetro con válvula de corte DN15 | 1 | 10.49 | 10.49 |
| O01OB170 | h | Oficial 1ª fontanero calefactor | 1.7 | 22.2 | 37.74 |
| O01OB224 | h | Ayudante instalador telecomunicación | 1.7 | 20.32 | 34.54 |
|  |  | Total |  |  | 176.48 |

| Medición | Uds. | Parcial |
|---|---|---|
| SÓTANO | 1 | 1.00 |
| Total |  | 1 |

**EDUF11da** ud By-pass de alimentación directa de red, para la instalación rieg (14/10/2022)
1 ud × 114.27 (117.7 con costes indirectos) = 117.70
By-pass de alimentación directa de red, conectado a colector de distribución del grupo de presión GP.RIEGO, para la instalación riego, mediante tubería DN 32 mm y valvulería. Incluyendo:
- 1 Válvula de corte de mariposa/bola de 32 mm de diámetro.
- 1 Válvula de retención de 32 mm de diámetro.
- 1 Válvula vaciado DN15, conectada a desagüe.
- 1 Manómetro con válvula de corte.
- 1 Conexión flexible.
Incluyendo conexión hidráulica de todos los componentes con parte proporcional de tubería, accesorios de unión, elementos de sujeción de los materiales y características indicadas en proyecto.
Conjunto completamente instalado, señalizado, equilibrado, regulado y en funcionamiento, según normativa vigente, fichas técnicas y pliego de especificaciones técnicas.

| Código | Ud | Descripción | Rendimiento | Precio | Importe |
|---|---|---|---|---|---|
| BDWA18d | ud | Parte proporcional de tramo tubería 32 mm, incluyendo acabado, a | 1 | 4.32 | 4.32 |
| BDWA19d | ud | Válvula de corte de mariposa/bola con accesorios y señalizada de | 1 | 16.58 | 16.58 |
| BDLCHd | ud | Válvula de retención de 32 mm (material; 19/10/2022) | 1 | 29.25 | 29.25 |
| BDSCA | ud | Manómetro con válvula de corte DN15 | 1 | 10.49 | 10.49 |
| BDLI8 | ud | Válvula de vaciado de latón de DN15 de diámetro, incluye acceso | 1 | 6.15 | 6.15 |
| O01OB170 | h | Oficial 1ª fontanero calefactor | 1.1 | 22.2 | 24.42 |
| O01OB180 | h | Oficial 2ª fontanero calefactor | 1.1 | 20.96 | 23.06 |
|  |  | Total |  |  | 114.27 |

| Medición | Uds. | Parcial |
|---|---|---|
| SÓTANO | 1 | 1.00 |
| Total |  | 1 |

**EFBA03daa** ud Conjunto de valvulería para llenado automático con válvula 2 vía (14/10/2022)
1 ud × 761.64 (784.49 con costes indirectos) = 784.49
Conjunto de valvulería y elementos complementarios para llenado automático y vaciado de depósito de agua para uso riego, incluyendo valvulería, niveles de control para llenado y vaciado, parte proporcional de tubería, pasamuros, rebosadero, tubo transparente para control visual, además de la conexión a desagüe y conexionado eléctrico de control. Incluyendo:
- 1 Válvula 2 vías con actuador T/N de 32 mm de diámetro. Marca/modelo SIEMENS .
- 3 Válvulas de corte de mariposa / bola de 32 mm de diámetro.
- 1 Juego de 4 niveles de control automático llenado/vaciado depósito.
- 1 Válvula vaciado DN50 conectada a desagüe.
- 1 Tubería de desagüe/rebosadero DN100 conectada a desagüe.
- 1 Tubería trasparente para comprobación de nivel de depósito
- 1 Conexionado eléctrico de control para el llenado automático.
Incluyendo conexión hidráulica de todos los componentes con parte proporcional de tubería, accesorios de unión, elementos de sujeción de los materiales y características indicadas en proyecto.
Conjunto completamente instalado, señalizado, equilibrado, regulado y en funcionamiento, según normativa vigente, fichas técnicas y pliego de especificaciones técnicas.

| Código | Ud | Descripción | Rendimiento | Precio | Importe |
|---|---|---|---|---|---|
| BFBA7d | ud | Válvula de 2 vías, DN 32 mm, incluye actuador todo-nada (material; 19/10/2022) | 1 | 174.03 | 174.03 |
| BFKB10a2 | ud | Conjunto de control para llenado/vaciado depósito de 4 niveles, | 1 | 247.34 | 247.34 |
| BDWA19d | ud | Válvula de corte de mariposa/bola con accesorios y señalizada de | 3 | 16.58 | 49.74 |
| BDLI6 | ud | Válvula de vaciado de 50 mm de diámetro, incluye accesorios de | 1 | 22.52 | 22.52 |
| BDWA18d | ud | Parte proporcional de tramo tubería 32 mm, incluyendo acabado, a | 1 | 4.32 | 4.32 |
| BDUF3a | ud | Tubería plástica de rebosadero de depósito a desagüe de 100 mm | 1 | 32.18 | 32.18 |
| BDUF2 | ud | Tubería plástica transparente para visualización de nivel de agu | 1 | 22.52 | 22.52 |
| B1DD7d | ud | Pasamuros de acero galvanizado con pletinas de sujeción, incluy (material; 19/10/2022) | 4 | 29.8 | 119.20 |
| BQLBN | ud | Cableado de control y conexionado desde subestación/controlador | 1 | 30.26 | 30.26 |
| O01OB170 | h | Oficial 1ª fontanero calefactor | 1.4 | 22.2 | 31.08 |
| O01OB224 | h | Ayudante instalador telecomunicación | 1.4 | 20.32 | 28.45 |
|  |  | Total |  |  | 761.64 |

| Medición | Uds. | Parcial |
|---|---|---|
| SÓTANO | 1 | 1.00 |
| Total |  | 1 |

**ECMB20c** ud Grupo de presión con variador de frecuencia con 1 de servicio + (20/06/2022)
1 ud × 3941.97 (4060.23 con costes indirectos) = 4060.23
Grupo de presión con variador de frecuencia de las siguientes características técnicas:
Definición del equipo:
- Instalación: riego
- Número de bombas: 1 de servicio + 1 de reserva
Prestaciones:
- Caudal total: 1 l/s.
- Presión máxima de trabajo: 530 kPa.
- Potencia eléctrica: 1,5 kW
Conexiones:
- Colector de impulsión: según fabricante
- Colector de aspiración: según fabricante
Con las siguientes características constructivas y compuesto de los siguientes elementos:
- Bombas centrífugas vertical / horizontal.
- Acumulador hidroneumático de membrana recambiable (según fabricante), timbrado por Delegación de Industria con válvula de corte y conexión a colector de impulsión del grupo de presión.
- Válvulas de corte en las aspiraciones e impulsiones de cada bomba.
- Válvulas de retención en la impulsión de cada bomba.
- Manómetros y presostatos o sensores de presión para control de presión.
- Cuadro eléctrico compuesto por armario metálico conteniendo en su interior: interruptor general, indicadores de señalización, fusibles generales y para el circuito de maniobra, contactores con relé térmico, interruptor de tres posiciones (0: paro, 1: automático, 2: manual), amperímetros, voltímetros, cuentahoras por bomba, contactos libres de tensión, relés de disparo y alternancia automática de bombas.
- Unidad de regulación electrónica con convertidor de frecuencia, con regulación de tensión de 0% al 100% y señal de entrada de ajuste frecuencia 0 a 10 V y 4 a 20 mA, con tiempo de aceleración y deceleración ajustable, incluso protecciones sobretensión, cortocircuito, fallo a tierra, microcorte, sobrecarga al arranque, termoeléctrica y sobre calentamiento, incluso filtro de armónicos incorporado.
- Conjunto montado sobre bancada de perfiles de acero galvanizado con amortiguadores incorporados.
Completamente instalado, incluyendo conexionado hidráulico y eléctrico de los elementos y componentes del grupo de presión.
Marca/modelo: WILO COR-2 MHIE 206/MS o equivalente
Según ficha técnica
Referencia: o equivalente

| Código | Ud | Descripción | Rendimiento | Precio | Importe |
|---|---|---|---|---|---|
| BCMB02b | ud | Grupo de presión con variador de frecuencia de 1 de servicio + 1 (material; 19/10/2022) | 1 | 3770.13 | 3770.13 |
| O01OA030 | h | Oficial primera | 4 | 22 | 88.00 |
| O01OB180 | h | Oficial 2ª fontanero calefactor | 4 | 20.96 | 83.84 |
|  |  | Total |  |  | 3941.97 |

| Medición | Uds. | Parcial |
|---|---|---|
| SÓTANO | 1 | 1.00 |
| Total |  | 1 |

**EDGA70daa** m Tubería de polipropileno compuesto con fibra de vidrio, (PPR)/ ( (14/10/2022)
96.5 m × 36.68 (37.78 con costes indirectos) = 3645.77
Tubería de polipropileno copolímero random (PP-R) con fibra de vidrio, (PPR/ PPR+FV/ PPR), Serie 4/SDR9, de 40 mm de diámetro nominal, con p.p. de uniones por termofusión o accesorio electrosoldable, elementos de sujeción con p.p. de piezas de aislamiento entre la abrazadera y la tubería para evitar la formación de puentes térmicos en los puntos de soportación, aislamiento de espuma elastomérica con barrera de vapor, con conductividad térmica menor que 0,04 W/(m.K) a 10ºC de 10 mm de espesor o espesor equivalente, reacción al fuego según legislación vigente, incluyendo p.p. de aislamiento para accesorios, válvulas, y equipos. Marca/modelo tubería: ITALSAN Niron PPR RP Fiber Blue/AQUATHERM Green Pipe MF RP (SDR9) . Marca/modelo aislamiento: K-FLEX / ST . Completamente instalado y señalizado. Según especificaciones técnicas de proyecto.

| Código | Ud | Descripción | Rendimiento | Precio | Importe |
|---|---|---|---|---|---|
| BDGAHda | m | Tubería de polipropileno (PP-R) con fibra de vidrio, (PPR)/ (PP (material; 19/10/2022) | 1 | 4.45 | 4.45 |
| BDGAId | pp | Accesorios y soportes para tubería de polipropileno (PP-R) 40 co (material; 19/10/2022) | 1 | 2.75 | 2.75 |
| BDGAJda | pp | Aislamiento tuberías plásticas de 40 mm de DN, accesorios y valv (material; 19/10/2022) | 1 | 1.43 | 1.43 |
| O01OB170 | h | Oficial 1ª fontanero calefactor | 0.65 | 22.2 | 14.43 |
| O01OB180 | h | Oficial 2ª fontanero calefactor | 0.65 | 20.96 | 13.62 |
|  |  | Total |  |  | 36.68 |

| Medición | Uds. | Parcial |
|---|---|---|
| SÓTANO | 80 | 80.00 |
| PLANTA BAJA | 6.5 | 6.50 |
| GENERALES | 10 | 10.00 |
| Subtotal |  | 96.50 |
| Total |  | 96.5 |

**EFLB31bca** ud Contador de agua fría , turbina chorro múltiple, emisor impulsos (14/10/2022)
2 ud × 97.61 (100.54 con costes indirectos) = 201.08
Contador de agua fría , tipo turbina de chorro único o múltiple, con emisor de impulsos, homologado según normativa vigente, con un calibre de 20 mm, para una presión máxima de servicio de 10 bar. Completamente instalado. Marca/modelo: CONTARZA o equivalente

| Código | Ud | Descripción | Rendimiento | Precio | Importe |
|---|---|---|---|---|---|
| BFLB6bc | ud | Contador de agua fría , tipo turbina, de chorro múltiple, con em (material; 19/10/2022) | 1 | 80.6 | 80.60 |
| O01OB170 | h | Oficial 1ª fontanero calefactor | 0.4 | 22.2 | 8.88 |
| O01OB224 | h | Ayudante instalador telecomunicación | 0.4 | 20.32 | 8.13 |
|  |  | Total |  |  | 97.61 |

| Medición | Uds. | Parcial |
|---|---|---|
| SÓTANO | 2 | 2.00 |
| Total |  | 2 |

**EDLB10ea** ud Válvula de bola de latón, para montaje roscado, de 32 mm de DN (19/10/2022)
3 ud × 17.4 (17.92 con costes indirectos) = 53.76
Válvula de bola de latón, para montaje roscado, de 32 de diámetro, PN-16, con mando de accionamiento manual por palanca, con racor roscado izquierda-derecha para desmontaje y accesorios de unión a tubería de polipropileno . Completamente instalada. Marca/modelo: ARCO o equivalente

| Código | Ud | Descripción | Rendimiento | Precio | Importe |
|---|---|---|---|---|---|
| BDLB1ea | ud | Válvula de bola de latón, roscada, de 32, PN-16 (material; 19/10/2022) | 1 | 14.07 | 14.07 |
| BDLB2ea | ud | Racor roscado válvula bola, izquierda - derecha y accesorios de (material; 19/10/2022) | 1 | 2.49 | 2.49 |
| BDLA4 | ud | Disco indicador de circuitos para válvulas. | 1 | 0.84 | 0.84 |
|  |  | Total |  |  | 17.4 |

| Medición | Uds. | Parcial |
|---|---|---|
| SÓTANO | 3 | 3.00 |
| Total |  | 3 |

**EIBA30PL** ud Equipo automático de comprobación, filtración y dosificación de (14/10/2022)
1 ud × 3772.16 (3885.32 con costes indirectos) = 3885.32
Equipo automático de comprobación, filtración y dosificación de cloro para depósito de almacenamiento de agua de aguas pluvilaes para riego de las siguientes características técnicas:
Datos generales:
- Volumen a tratar: hasta 90 m3
- Horas de renovación del agua: máximo 9 h
Prestaciones filtro:
- Caudal total: 10 m3/h
- Diámetro: 635 mm
Prestaciones bomba de recirculación:
- Caudal total: 2,78 m3/h
- Potencia eléctrica: 1,5 kW
Con las siguientes características constructivas y compuesto de los siguientes elementos:
- Bomba centrífuga horizontal
- Filtro de arena multicapa con válvula manual de 6 vías
- Bomba dosificadora 0,5-6 l/h
- Depósito con solución de hipoclorito sódico y nivel electrónico
- Nivel eléctrico de mínima
- Válvulas de corte en las aspiraciones e impulsiones de bomba
- Válvulas de retención en la impulsión de la bomba
- Manómetros y presostatos o sensores de presión para control de presión
- Cuadro eléctrico de maniobra general automático (interruptor general, indicadores de señalización, fusibles, contactores, interruptor paro/automático/manual)
Completamente instalado, incluyendo conexionado hidráulico y eléctrico de los elementos y componentes del grupo de presión. Marca/modelo: CULLIGAN

| Código | Ud | Descripción | Rendimiento | Precio | Importe |
|---|---|---|---|---|---|
| BIBA5ba | ud | Equipo automático de comprobación, filtración y dosificación de (material; 19/10/2022) | 1 | 3432 | 3432.00 |
| O01OB170 | h | Oficial 1ª fontanero calefactor | 8 | 22.2 | 177.60 |
| O01OB224 | h | Ayudante instalador telecomunicación | 8 | 20.32 | 162.56 |
|  |  | Total |  |  | 3772.16 |

| Medición | Uds. | Parcial |
|---|---|---|
| SÓTANO | 1 | 1.00 |
| Total |  | 1 |

**EDTB30f** ud Colector de aspiración general de 100 mm de diámetro con salidas (14/10/2022)
1 ud × 242.53 (249.81 con costes indirectos) = 249.81
Colector de aspiración general de 100 mm de diámetro con salidas y entradas según esquema de principio, construido en acero negro estirado, con uniones soldadas y accesorios con bridas/roscadas/ranuradas y elementos de sujeción. Codo y placa antivórtice en interior de depósito, con platinas soldadas de sujeción a muro y bridas de unión a tubo de aspiración. Pintado de esmalte sintético con dos capas de impregnación antioxidante y dos capas de acabado. Completamente instalado.

| Código | Ud | Descripción | Rendimiento | Precio | Importe |
|---|---|---|---|---|---|
| BDTB5f | ud | Colector de aspiración general de 100 mm de diámetro (material; 19/10/2022) | 1 | 163.01 | 163.01 |
| B1DD8f | ud | Codo y placa antivórtice para aspiración de 100 mm. (material; 19/10/2022) | 1 | 59.45 | 59.45 |
| BZEB3f | ud | Pintado con esmalte sintético y impregnación antioxidante de col (material; 19/10/2022) | 1 | 0.94 | 0.94 |
| O01OB170 | h | Oficial 1ª fontanero calefactor | 0.45 | 22.2 | 9.99 |
| O01OB224 | h | Ayudante instalador telecomunicación | 0.45 | 20.32 | 9.14 |
|  |  | Total |  |  | 242.53 |

| Medición | Uds. | Parcial |
|---|---|---|
| SÓTANO | 1 | 1.00 |
| Total |  | 1 |

**EFDA40aa** ud Sonda de temperatura de inmersión para líquidos
1 ud × 93.07 (95.86 con costes indirectos) = 95.86

| Medición | Uds. | Parcial |
|---|---|---|
| SÓTANO | 1 | 1.00 |
| Total |  | 1 |

### 173 DISTRIBUCIÓN (14/10/2022)
Importe: 94770.12

#### 1731 AFS (14/10/2022)
Importe: 46383.96

**EDGA70abaa** m Tubería de polipropileno compuesto con fibra de vidrio, (PPR)/ ( (14/10/2022)
957 m × 21.24 (21.88 con costes indirectos) = 20939.16
Tubería de polipropileno copolímero random (PP-R) compuesto con fibra de vidrio, (PPR/ PPR+FV/ PPR), SDR9, de 20 mm de diámetro nominal, con p.p. de uniones y accesorios por electrofusión, elementos de sujeción con p.p. de piezas de aislamiento entre la abrazadera y la tubería para evitar la formación de puentes térmicos en los puntos de soportación, aislamiento de espuma elastomérica con barrera de vapor, con conductividad térmica menor que 0,04 W/(m.K) a 10ºC de 10 mm de espesor o espesor equivalente, reacción al fuego según legislación vigente, incluyendo p.p. de aislamiento para accesorios, válvulas, y equipos. Marca/modelo tubería: ITALSAN Niron PPR RP Fiber Blue/AQUATHERM Green Pipe MF RP (SDR9) o equivalente. Marca/modelo aislamiento: K-FLEX / ST o equivalente. Completamente instalado y señalizado. Según especificaciones de proyecto. Acabado en color según la D.F

| Código | Ud | Descripción | Rendimiento | Precio | Importe |
|---|---|---|---|---|---|
| BDGAHaaa | m | Tubería de polipropileno (PP-R) con fibra de vidrio, (PPR)/ (PP (material; 19/10/2022) | 1 | 1.53 | 1.53 |
| BDGAIaa | pp | Accesorios y soportes para tubería de polipropileno (PP-R) 20 co (material; 19/10/2022) | 1 | 0.7 | 0.70 |
| BDGAJaaa | pp | Aislamiento tuberías plásticas de 20 mm de DN, accesorios y valv (material; 19/10/2022) | 1 | 0.72 | 0.72 |
| O01OB170 | h | Oficial 1ª fontanero calefactor | 0.43 | 22.2 | 9.55 |
| O01OB224 | h | Ayudante instalador telecomunicación | 0.43 | 20.32 | 8.74 |
|  |  | Total |  |  | 21.24 |

| Medición | Uds. | Parcial |
|---|---|---|
| SÓTANO | 176 | 176.00 |
| PLANTA BAJA | 429 | 429.00 |
| ACCESO | 248 | 248.00 |
| ENTREPLANTA CUBIERTA | 104 | 104.00 |
| Subtotal |  | 957.00 |
| Total |  | 957 |

**EDGA70baa1** m Tubería de polipropileno compuesto con fibra de vidrio, (PPR)/ ( (14/10/2022)
158 m × 23.79 (24.5 con costes indirectos) = 3871.00
Tubería de polipropileno copolímero random (PP-R) compuesto con fibra de vidrio, (PPR/ PPR+FV/ PPR), SDR9, de 25 mm de diámetro nominal, con p.p. de uniones y accesorios por electrofusión, elementos de sujeción con p.p. de piezas de aislamiento entre la abrazadera y la tubería para evitar la formación de puentes térmicos en los puntos de soportación, aislamiento de espuma elastomérica con barrera de vapor, con conductividad térmica menor que 0,04 W/(m.K) a 10ºC de 10 mm de espesor o espesor equivalente, reacción al fuego según legislación vigente, incluyendo p.p. de aislamiento para accesorios, válvulas, y equipos. Marca/modelo tubería: ITALSAN Niron PPR RP Fiber Blue/AQUATHERM Green Pipe MF RP (SDR9) o equivalente. Marca/modelo aislamiento: K-FLEX / ST o equivalente. Completamente instalado y señalizado. Según especificaciones de proyecto. Acabado en color según la D.F

| Código | Ud | Descripción | Rendimiento | Precio | Importe |
|---|---|---|---|---|---|
| BDGAHbab | m | Tubería de polipropileno (PP-R) con fibra de vidrio, (PPR)/ (PP (material; 19/10/2022) | 1 | 2.32 | 2.32 |
| BDGAIbb | pp | Accesorios y soportes para tubería de polipropileno (PP-R) 25 co (material; 19/10/2022) | 1 | 1.24 | 1.24 |
| BDGAJbaa | pp | Aislamiento tuberías plásticas de 25 mm de DN, accesorios y valv (material; 19/10/2022) | 1 | 0.81 | 0.81 |
| O01OB170 | h | Oficial 1ª fontanero calefactor | 0.45 | 22.2 | 9.99 |
| O01OB180 | h | Oficial 2ª fontanero calefactor | 0.45 | 20.96 | 9.43 |
|  |  | Total |  |  | 23.79 |

| Medición | Uds. | Parcial |
|---|---|---|
| SÓTANO | 54 | 54.00 |
| PLANTA BAJA | 27 | 27.00 |
| ACCESO | 13 | 13.00 |
| ENTREPLANTA CUBIERTA | 64 | 64.00 |
| Subtotal |  | 158.00 |
| Total |  | 158 |

**EDGA70cbaa** m Tubería de polipropileno compuesto con fibra de vidrio, (PPR)/ ( (14/10/2022)
454 m × 31.31 (32.25 con costes indirectos) = 14641.50
Tubería de polipropileno copolímero random (PP-R) compuesto con fibra de vidrio, (PPR/ PPR+FV/ PPR), SDR9, de 32 mm de diámetro nominal, con p.p. de uniones y accesorios por electrofusión, elementos de sujeción con p.p. de piezas de aislamiento entre la abrazadera y la tubería para evitar la formación de puentes térmicos en los puntos de soportación, aislamiento de espuma elastomérica con barrera de vapor, con conductividad térmica menor que 0,04 W/(m.K) a 10ºC de 10 mm de espesor o espesor equivalente, reacción al fuego según legislación vigente, incluyendo p.p. de aislamiento para accesorios, válvulas, y equipos. Marca/modelo tubería: ITALSAN Niron PPR RP Fiber Blue/AQUATHERM Green Pipe MF RP (SDR9) o equivalente. Marca/modelo aislamiento: K-FLEX / ST o equivalente. Completamente instalado y señalizado. Según especificaciones de proyecto. Acabado en color según la D.F.

| Código | Ud | Descripción | Rendimiento | Precio | Importe |
|---|---|---|---|---|---|
| BDGAHcaa | m | Tubería de polipropileno (PP-R) con fibra de vidrio, (PPR)/ (PP (material; 19/10/2022) | 1 | 2.81 | 2.81 |
| BDGAIca | pp | Accesorios y soportes para tubería de polipropileno (PP-R) 32 co (material; 19/10/2022) | 1 | 1.73 | 1.73 |
| BDGAJcaa | pp | Aislamiento tuberías plásticas de 32 mm de DN, accesorios y valv (material; 19/10/2022) | 1 | 1.26 | 1.26 |
| O01OB170 | h | Oficial 1ª fontanero calefactor | 0.6 | 22.2 | 13.32 |
| O01OB224 | h | Ayudante instalador telecomunicación | 0.6 | 20.32 | 12.19 |
|  |  | Total |  |  | 31.31 |

| Medición | Uds. | Parcial |
|---|---|---|
| SÓTANO | 2 | 2.00 |
| PLANTA BAJA | 294 | 294.00 |
| ACCESO | 48 | 48.00 |
| ENTREPLANTA CUBIERTA | 46 | 46.00 |
| GENERALES | 64 | 64.00 |
| Subtotal |  | 454.00 |
| Total |  | 454 |

**EDGA70dbaa** m Tubería de polipropileno compuesto con fibra de vidrio, (PPR)/ ( (14/10/2022)
21 m × 36.27 (37.36 con costes indirectos) = 784.56
Tubería de polipropileno copolímero random (PP-R) compuesto con fibra de vidrio, (PPR/ PPR+FV/ PPR), SDR9, de 40 mm de diámetro nominal, con p.p. de uniones y accesorios por electrofusión, elementos de sujeción con p.p. de piezas de aislamiento entre la abrazadera y la tubería para evitar la formación de puentes térmicos en los puntos de soportación, aislamiento de espuma elastomérica con barrera de vapor, con conductividad térmica menor que 0,04 W/(m.K) a 10ºC de 10 mm de espesor o espesor equivalente, reacción al fuego según legislación vigente, incluyendo p.p. de aislamiento para accesorios, válvulas, y equipos. Marca/modelo tubería: ITALSAN Niron PPR RP Fiber Blue/AQUATHERM Green Pipe MF RP (SDR9) o equivalente. Marca/modelo aislamiento: K-FLEX / ST o equivalente. Completamente instalado y señalizado. Según especificaciones de proyecto. Acabado en color según la D.F.

| Código | Ud | Descripción | Rendimiento | Precio | Importe |
|---|---|---|---|---|---|
| BDGAHdaa | m | Tubería de polipropileno (PP-R) con fibra de vidrio, (PPR)/ (PP (material; 19/10/2022) | 1 | 4.45 | 4.45 |
| BDGAIda | pp | Accesorios y soportes para tubería de polipropileno (PP-R) 40 co (material; 19/10/2022) | 1 | 2.75 | 2.75 |
| BDGAJdaa | pp | Aislamiento tuberías plásticas de 40 mm de DN, accesorios y valv (material; 19/10/2022) | 1 | 1.43 | 1.43 |
| O01OB170 | h | Oficial 1ª fontanero calefactor | 0.65 | 22.2 | 14.43 |
| O01OB224 | h | Ayudante instalador telecomunicación | 0.65 | 20.32 | 13.21 |
|  |  | Total |  |  | 36.27 |

| Medición | Uds. | Parcial |
|---|---|---|
| PLANTA BAJA | 21 | 21.00 |
| Total |  | 21 |

**EDGA70ebaa** m Tubería de polipropileno compuesto con fibra de vidrio, (PPR)/ ( (14/10/2022)
56 m × 43.98 (45.3 con costes indirectos) = 2536.80
Tubería de polipropileno copolímero random (PP-R) compuesto con fibra de vidrio, (PPR/ PPR+FV/ PPR), SDR9, de 50 mm de diámetro nominal, con p.p. de uniones y accesorios por electrofusión, elementos de sujeción con p.p. de piezas de aislamiento entre la abrazadera y la tubería para evitar la formación de puentes térmicos en los puntos de soportación, aislamiento de espuma elastomérica con barrera de vapor, con conductividad térmica menor que 0,04 W/(m.K) a 10ºC de 10 mm de espesor o espesor equivalente, reacción al fuego según legislación vigente, incluyendo p.p. de aislamiento para accesorios, válvulas, y equipos. Marca/modelo tubería: ITALSAN Niron PPR RP Fiber Blue/AQUATHERM Green Pipe MF RP (SDR9) o equivalente. Marca/modelo aislamiento: K-FLEX / ST o equivalente. Completamente instalado y señalizado. Según especificaciones de proyecto. Acabado en color según la D.F.

| Código | Ud | Descripción | Rendimiento | Precio | Importe |
|---|---|---|---|---|---|
| BDGAHeaa | m | Tubería de polipropileno (PP-R) con fibra de vidrio, (PPR)/ (PP (material; 19/10/2022) | 1 | 6.82 | 6.82 |
| BDGAIea | pp | Accesorios y soportes para tubería de polipropileno (PP-R) 50 co (material; 19/10/2022) | 1 | 3.59 | 3.59 |
| BDGAJeaa | pp | Aislamiento tuberías plásticas de 50 mm de DN, accesorios y valv (material; 19/10/2022) | 1 | 1.68 | 1.68 |
| O01OB170 | h | Oficial 1ª fontanero calefactor | 0.75 | 22.2 | 16.65 |
| O01OB224 | h | Ayudante instalador telecomunicación | 0.75 | 20.32 | 15.24 |
|  |  | Total |  |  | 43.98 |

| Medición | Uds. | Parcial |
|---|---|---|
| PLANTA BAJA | 56 | 56.00 |
| Total |  | 56 |

**EDGA70gaa** m Tubería de polipropileno compuesto con fibra de vidrio, (PPR)/ ( (14/10/2022)
11 m × 64.34 (66.27 con costes indirectos) = 728.97
Tubería de polipropileno copolímero random (PP-R) compuesto con fibra de vidrio, (PPR/ PPR+FV/ PPR), SDR9, de 75 mm de diámetro nominal, con p.p. de uniones y accesorios por electrofusión, elementos de sujeción con p.p. de piezas de aislamiento entre la abrazadera y la tubería para evitar la formación de puentes térmicos en los puntos de soportación, aislamiento de espuma elastomérica con barrera de vapor, con conductividad térmica menor que 0,04 W/(m.K) a 10ºC de 10 mm de espesor o espesor equivalente, reacción al fuego según legislación vigente, incluyendo p.p. de aislamiento para accesorios, válvulas, y equipos. Marca/modelo tubería: ITALSAN Niron PPR RP Fiber Blue/AQUATHERM Green Pipe MF RP (SDR9) o equivalente. Marca/modelo aislamiento: K-FLEX / ST o equivalente. Completamente instalado y señalizado. Según especificaciones de proyecto. Acabado en color según la D.F.

| Código | Ud | Descripción | Rendimiento | Precio | Importe |
|---|---|---|---|---|---|
| BDGAHgaa | m | Tubería de polipropileno (PP-R) con fibra de vidrio, (PPR)/ (PP (material; 19/10/2022) | 1 | 14.56 | 14.56 |
| BDGAIga | pp | Accesorios y soportes para tubería de polipropileno (PP-R) 75 co (material; 19/10/2022) | 1 | 5.78 | 5.78 |
| BDGAJgaa | pp | Aislamiento tuberías plásticas de 75 mm de DN, accesorios y valv (material; 19/10/2022) | 1 | 3.86 | 3.86 |
| O01OB170 | h | Oficial 1ª fontanero calefactor | 0.93 | 22.2 | 20.65 |
| O01OB180 | h | Oficial 2ª fontanero calefactor | 0.93 | 20.96 | 19.49 |
|  |  | Total |  |  | 64.34 |

| Medición | Uds. | Parcial |
|---|---|---|
| PLANTA BAJA | 11 | 11.00 |
| Total |  | 11 |

**EDGA70hac** m Tubería de polipropileno compuesto con fibra de vidrio, (PPR)/ (
5 m × 75.22 (77.48 con costes indirectos) = 387.40

| Medición | Uds. | Parcial |
|---|---|---|
| PLANTA BAJA | 5 | 5.00 |
| Total |  | 5 |

**EDLB10ba** ud Válvula de bola de latón, para montaje roscado, de 15 (14/10/2022)
1 ud × 10.51 (10.83 con costes indirectos) = 10.83
Válvula de bola de latón, para montaje roscado, de 15 de diámetro, PN-16, con mando de accionamiento manual por palanca, con racor roscado izquierda-derecha para desmontaje y accesorios de unión a tubería de polipropileno . Completamente instalada. Marca/modelo: ARCO

| Código | Ud | Descripción | Rendimiento | Precio | Importe |
|---|---|---|---|---|---|
| BDLB1ba | ud | Válvula de bola de latón, roscada, de 15, PN-16 (material; 19/10/2022) | 1 | 4.54 | 4.54 |
| BDLB2ba | ud | Racor roscado válvula bola, izquierda - derecha y accesorios de (material; 19/10/2022) | 1 | 0.88 | 0.88 |
| BDLA4b | ud | Disco indicador de circuitos para válvulas. (material; 19/10/2022) | 1 | 0.84 | 0.84 |
| O01OB170 | h | Oficial 1ª fontanero calefactor | 0.1 | 22.2 | 2.22 |
| O01OB224 | h | Ayudante instalador telecomunicación | 0.1 | 20.32 | 2.03 |
|  |  | Total |  |  | 10.51 |

| Medición | Uds. | Parcial |
|---|---|---|
| ACCESO | 1 | 1.00 |
| Total |  | 1 |

**EDLB10ca** ud Válvula de bola de latón, para montaje roscado, de 20 (14/10/2022)
1 ud × 13.1 (13.49 con costes indirectos) = 13.49
Válvula de bola de latón, para montaje roscado, de 20 de diámetro, PN-16, con mando de accionamiento manual por palanca, con racor roscado izquierda-derecha para desmontaje y accesorios de unión a tubería de polipropileno . Completamente instalada. Marca/modelo: ARCO

| Código | Ud | Descripción | Rendimiento | Precio | Importe |
|---|---|---|---|---|---|
| BDLB1ca | ud | Válvula de bola de latón, roscada, de 20, PN-16 (material; 19/10/2022) | 1 | 6.02 | 6.02 |
| BDLB2ca | ud | Racor roscado válvula bola, izquierda - derecha y accesorios de (material; 19/10/2022) | 1 | 1.14 | 1.14 |
| BDLA4b | ud | Disco indicador de circuitos para válvulas. | 1 | 0.84 | 0.84 |
| O01OB170 | h | Oficial 1ª fontanero calefactor | 0.12 | 22.2 | 2.66 |
| O01OB224 | h | Ayudante instalador telecomunicación | 0.12 | 20.32 | 2.44 |
|  |  | Total |  |  | 13.1 |

| Medición | Uds. | Parcial |
|---|---|---|
| SÓTANO | 1 | 1.00 |
| Total |  | 1 |

**EDLB10da** ud Válvula de bola de latón, para montaje roscado de 25 (14/10/2022)
39 ud × 17.66 (18.19 con costes indirectos) = 709.41
Válvula de bola de latón, para montaje roscado, de 25 de diámetro, PN-16, con mando de accionamiento manual por palanca, con racor roscado izquierda-derecha para desmontaje y accesorios de unión a tubería de polipropileno . Completamente instalada. Marca/modelo: ARCO

| Código | Ud | Descripción | Rendimiento | Precio | Importe |
|---|---|---|---|---|---|
| BDLB1da | ud | Válvula de bola de latón, roscada, de 25, PN-16 (material; 19/10/2022) | 1 | 9.22 | 9.22 |
| BDLB2da | ud | Racor roscado válvula bola, izquierda - derecha y accesorios de (material; 19/10/2022) | 1 | 1.65 | 1.65 |
| BDLA4b | ud | Disco indicador de circuitos para válvulas. | 1 | 0.84 | 0.84 |
| O01OB170 | h | Oficial 1ª fontanero calefactor | 0.14 | 22.2 | 3.11 |
| O01OB224 | h | Ayudante instalador telecomunicación | 0.14 | 20.32 | 2.84 |
|  |  | Total |  |  | 17.66 |

| Medición | Uds. | Parcial |
|---|---|---|
| SÓTANO | 1 | 1.00 |
| PLANTA BAJA | 16 | 16.00 |
| ACCESO | 13 | 13.00 |
| ENTREPLANTA CUBIERTA | 2 | 2.00 |
| GENERALES | 7 | 7.00 |
| Subtotal |  | 39.00 |
| Total |  | 39 |

**EDLC10caa** ud Válvula de retención de disco, instalaciones de agua sanitaria, (14/10/2022)
7 ud × 57.84 (59.58 con costes indirectos) = 417.06
Válvula de retención de disco, para instalaciones de agua sanitaria, con montaje entre bridas, de 25 mm de diámetro, PN-16, con juego de accesorios. Completamente instalada. Marca/modelo: COMEVAL o equivalente

| Código | Ud | Descripción | Rendimiento | Precio | Importe |
|---|---|---|---|---|---|
| BDLC9caa | ud | Válvula de retención de disco de 25 mm, PN-16 (material; 19/10/2022) | 1 | 30.08 | 30.08 |
| BDLCAca | ud | Juego de bridas PN-16 de 25 mm con tornillos y juntas, para válv (material; 19/10/2022) | 2 | 8.28 | 16.56 |
| BDLA4 | ud | Disco indicador de circuitos para válvulas. | 1 | 0.84 | 0.84 |
| O01OB170 | h | Oficial 1ª fontanero calefactor | 0.24 | 22.2 | 5.33 |
| O01OB180 | h | Oficial 2ª fontanero calefactor | 0.24 | 20.96 | 5.03 |
|  |  | Total |  |  | 57.84 |

| Medición | Uds. | Parcial |
|---|---|---|
| GENERALES | 7 | 7.00 |
| Total |  | 7 |

**EDLI10ca** ud Grifo de prueba y vaciado de latón, montaje roscado, mando manua (14/10/2022)
7 ud × 11.13 (11.46 con costes indirectos) = 80.22
Grifo de prueba y vaciado de latón, para montaje roscado, de 20 mm de diámetro, PN-16 , con mando de accionamiento manual por palanca y juego de accesorios. Completamente instalado.

| Código | Ud | Descripción | Rendimiento | Precio | Importe |
|---|---|---|---|---|---|
| BDLI1ca | ud | Grifo de prueba y vaciado roscado de 20 mm, PN-16 (material; 19/10/2022) | 1 | 6.03 | 6.03 |
| O01OB170 | h | Oficial 1ª fontanero calefactor | 0.12 | 22.2 | 2.66 |
| O01OB224 | h | Ayudante instalador telecomunicación | 0.12 | 20.32 | 2.44 |
|  |  | Total |  |  | 11.13 |

| Medición | Uds. | Parcial |
|---|---|---|
| GENERALES | 7 | 7.00 |
| Total |  | 7 |

**EDLJ10ca** ud Grifo de limpieza en latón cromado, montaje roscado, de 20 mm (14/10/2022)
32 ud × 9.25 (9.53 con costes indirectos) = 304.96
Grifo de limpieza construido en latón cromado, para montaje roscado, de 20 mm de diámetro, PN-16 con mando de accionamiento manual por palanca y salida con racor de 2 piezas para acoplamiento de manguera.

| Código | Ud | Descripción | Rendimiento | Precio | Importe |
|---|---|---|---|---|---|
| BDLJ5c | ud | Grifo de limpieza de latón cromado, roscado de 20 mm. (material; 19/10/2022) | 1 | 4.15 | 4.15 |
| O01OB170 | h | Oficial 1ª fontanero calefactor | 0.12 | 22.2 | 2.66 |
| O01OB224 | h | Ayudante instalador telecomunicación | 0.12 | 20.32 | 2.44 |
|  |  | Total |  |  | 9.25 |

| Medición | Uds. | Parcial |
|---|---|---|
| SÓTANO | 9 | 9.00 |
| PLANTA BAJA | 3 | 3.00 |
| ENTREPLANTA CUBIERTA | 20 | 20.00 |
| Subtotal |  | 32.00 |
| Total |  | 32 |

**EFDA40aa** ud Sonda de temperatura de inmersión para líquidos
10 ud × 93.07 (95.86 con costes indirectos) = 958.60

| Medición | Uds. | Parcial |
|---|---|---|
| GENERALES | 10 | 10.00 |
| Total |  | 10 |

#### 1732 ACS Y RACS (14/10/2022)
Importe: 41631.97

**EDGA70abea** m Tubería de polipropileno compuesto con fibra de vidrio, (PPR)/ ( (14/10/2022)
502 m × 24.16 (24.88 con costes indirectos) = 12489.76
Tubería de polipropileno copolímero random (PP-R) compuesto con fibra de vidrio, (PPR/ PPR+FV/ PPR), SDR9, de 20 mm de diámetro nominal, con p.p. de uniones y accesorios por electrofusión, elementos de sujeción con p.p. de piezas de aislamiento entre la abrazadera y la tubería para evitar la formación de puentes térmicos en los puntos de soportación, aislamiento de espuma elastomérica con barrera de vapor, con conductividad térmica menor que 0,04 W/(m.K) a 10ºC de 30 mm de espesor o espesor equivalente, reacción al fuego según legislación vigente, incluyendo p.p. de aislamiento para accesorios, válvulas, y equipos. Marca/modelo tubería: ITALSAN Niron PPR RP Fiber Blue/AQUATHERM Green Pipe MF RP (SDR9) o equivalente. Marca/modelo aislamiento: K-FLEX / ST o equivalente. Completamente instalado y señalizado. Según especificaciones de proyecto. Acabado en color según la D.F

| Código | Ud | Descripción | Rendimiento | Precio | Importe |
|---|---|---|---|---|---|
| BDGAHaac | m | Tubería de polipropileno (PP-R) con fibra de vidrio, (PPR)/ (PP (material; 19/10/2022) | 1 | 1.53 | 1.53 |
| BDGAIac | pp | Accesorios y soportes para tubería de polipropileno (PP-R) 20 co (material; 19/10/2022) | 1 | 0.7 | 0.70 |
| BDGAJaea | pp | Aislamiento tuberías plásticas de 20 mm de DN, accesorios y valv (material; 19/10/2022) | 1 | 3.64 | 3.64 |
| O01OB170 | h | Oficial 1ª fontanero calefactor | 0.43 | 22.2 | 9.55 |
| O01OB224 | h | Ayudante instalador telecomunicación | 0.43 | 20.32 | 8.74 |
|  |  | Total |  |  | 24.16 |

| Medición | Uds. | Parcial |
|---|---|---|
| PLANTA BAJA | 328 | 328.00 |
| ACCESO | 149 | 149.00 |
| GENERALES | 25 | 25.00 |
| Subtotal |  | 502.00 |
| Total |  | 502 |

**EDGA70bbea** m Tubería de polipropileno compuesto con fibra de vidrio, (PPR)/ ( (14/10/2022)
359 m × 26.85 (27.66 con costes indirectos) = 9929.94
Tubería de polipropileno copolímero random (PP-R) compuesto con fibra de vidrio, (PPR/ PPR+FV/ PPR), SDR9, de 25 mm de diámetro nominal, con p.p. de uniones y accesorios por electrofusión, elementos de sujeción con p.p. de piezas de aislamiento entre la abrazadera y la tubería para evitar la formación de puentes térmicos en los puntos de soportación, aislamiento de espuma elastomérica con barrera de vapor, con conductividad térmica menor que 0,04 W/(m.K) a 10ºC de 30 mm de espesor o espesor equivalente, reacción al fuego según legislación vigente, incluyendo p.p. de aislamiento para accesorios, válvulas, y equipos. Marca/modelo tubería: ITALSAN Niron PPR RP Fiber Blue/AQUATHERM Green Pipe MF RP (SDR9) o equivalente. Marca/modelo aislamiento: K-FLEX / ST o equivalente. Completamente instalado y señalizado. Según especificaciones de proyecto. Acabado en color según la D.F

| Código | Ud | Descripción | Rendimiento | Precio | Importe |
|---|---|---|---|---|---|
| BDGAHbaa | m | Tubería de polipropileno (PP-R) con fibra de vidrio, (PPR)/ (PP (material; 19/10/2022) | 1 | 2.32 | 2.32 |
| BDGAIba | pp | Accesorios y soportes para tubería de polipropileno (PP-R) 25 co (material; 19/10/2022) | 1 | 1.24 | 1.24 |
| BDGAJbea | pp | Aislamiento tuberías plásticas de 25 mm de DN, accesorios y valv (material; 19/10/2022) | 1 | 4.16 | 4.16 |
| O01OB170 | h | Oficial 1ª fontanero calefactor | 0.45 | 22.2 | 9.99 |
| O01OB224 | h | Ayudante instalador telecomunicación | 0.45 | 20.32 | 9.14 |
|  |  | Total |  |  | 26.85 |

| Medición | Uds. | Parcial |
|---|---|---|
| PLANTA BAJA | 295 | 295.00 |
| ACCESO | 39 | 39.00 |
| GENERALES | 25 | 25.00 |
| Subtotal |  | 359.00 |
| Total |  | 359 |

**EDGA70cbea** m Tubería de polipropileno compuesto con fibra de vidrio, (PPR)/ ( (14/10/2022)
364 m × 34.79 (35.83 con costes indirectos) = 13042.12
Tubería de polipropileno copolímero random (PP-R) compuesto con fibra de vidrio, (PPR/ PPR+FV/ PPR), SDR9, de 32 mm de diámetro nominal, con p.p. de uniones y accesorios por electrofusión, elementos de sujeción con p.p. de piezas de aislamiento entre la abrazadera y la tubería para evitar la formación de puentes térmicos en los puntos de soportación, aislamiento de espuma elastomérica con barrera de vapor, con conductividad térmica menor que 0,04 W/(m.K) a 10ºC de 30 mm de espesor o espesor equivalente, reacción al fuego según legislación vigente, incluyendo p.p. de aislamiento para accesorios, válvulas, y equipos. Marca/modelo tubería: ITALSAN Niron PPR RP Fiber Blue/AQUATHERM Green Pipe MF RP (SDR9) o equivalente. Marca/modelo aislamiento: K-FLEX / ST o equivalente. Completamente instalado y señalizado. Según especificaciones de proyecto. Acabado en color según la D.F

| Código | Ud | Descripción | Rendimiento | Precio | Importe |
|---|---|---|---|---|---|
| BDGAHcac | m | Tubería de polipropileno (PP-R) con fibra de vidrio, (PPR)/ (PP (material; 19/10/2022) | 1 | 2.81 | 2.81 |
| BDGAIcc | pp | Accesorios y soportes para tubería de polipropileno (PP-R) 32 co (material; 19/10/2022) | 1 | 1.73 | 1.73 |
| BDGAJcea | pp | Aislamiento tuberías plásticas de 32 mm de DN, accesorios y valv (material; 19/10/2022) | 1 | 4.74 | 4.74 |
| O01OB170 | h | Oficial 1ª fontanero calefactor | 0.6 | 22.2 | 13.32 |
| O01OB224 | h | Ayudante instalador telecomunicación | 0.6 | 20.32 | 12.19 |
|  |  | Total |  |  | 34.79 |

| Medición | Uds. | Parcial |
|---|---|---|
| PLANTA BAJA | 324 | 324.00 |
| ACCESO | 40 | 40.00 |
| Subtotal |  | 364.00 |
| Total |  | 364 |

**EDGA70dbga** m Tubería de polipropileno compuesto con fibra de vidrio, (PPR)/ ( (14/10/2022)
20 m × 41.86 (43.12 con costes indirectos) = 862.40
Tubería de polipropileno copolímero random (PP-R) compuesto con fibra de vidrio, (PPR/ PPR+FV/ PPR), SDR9, de 40 mm de diámetro nominal, con p.p. de uniones y accesorios por electrofusión, elementos de sujeción con p.p. de piezas de aislamiento entre la abrazadera y la tubería para evitar la formación de puentes térmicos en los puntos de soportación, aislamiento de espuma elastomérica con barrera de vapor, con conductividad térmica menor que 0,04 W/(m.K) a 10ºC de 40 mm de espesor o espesor equivalente, reacción al fuego según legislación vigente, incluyendo p.p. de aislamiento para accesorios, válvulas, y equipos. Marca/modelo tubería: ITALSAN Niron PPR RP Fiber Blue/AQUATHERM Green Pipe MF RP (SDR9) o equivalente. Marca/modelo aislamiento: K-FLEX / ST o equivalente. Completamente instalado y señalizado. Según especificaciones de proyecto. Acabado en color según la D.F

| Código | Ud | Descripción | Rendimiento | Precio | Importe |
|---|---|---|---|---|---|
| BDGAHdac | m | Tubería de polipropileno (PP-R) con fibra de vidrio, (PPR)/ (PP (material; 19/10/2022) | 1 | 4.45 | 4.45 |
| BDGAIdc | pp | Accesorios y soportes para tubería de polipropileno (PP-R) 40 co (material; 19/10/2022) | 1 | 2.75 | 2.75 |
| BDGAJdga | pp | Aislamiento tuberías plásticas de 40 mm de DN, accesorios y valv (material; 19/10/2022) | 1 | 7.02 | 7.02 |
| O01OB170 | h | Oficial 1ª fontanero calefactor | 0.65 | 22.2 | 14.43 |
| O01OB224 | h | Ayudante instalador telecomunicación | 0.65 | 20.32 | 13.21 |
|  |  | Total |  |  | 41.86 |

| Medición | Uds. | Parcial |
|---|---|---|
| PLANTA BAJA | 20 | 20.00 |
| Total |  | 20 |

**EDLB10ba** ud Válvula de bola de latón, para montaje roscado, de 15
2 ud × 10.51 (10.83 con costes indirectos) = 21.66

| Medición | Uds. | Parcial |
|---|---|---|
| ACCESO | 2 | 2.00 |
| Total |  | 2 |

**EDLB10ca** ud Válvula de bola de latón, para montaje roscado, de 20
25 ud × 13.1 (13.49 con costes indirectos) = 337.25

| Medición | Uds. | Parcial |
|---|---|---|
| PLANTA BAJA | 16 | 16.00 |
| ACCESO | 9 | 9.00 |
| Subtotal |  | 25.00 |
| Total |  | 25 |

**EDLB10da** ud Válvula de bola de latón, para montaje roscado de 25
29 ud × 17.66 (18.19 con costes indirectos) = 527.51

| Medición | Uds. | Parcial |
|---|---|---|
| PLANTA BAJA | 14 | 14.00 |
| ACCESO | 10 | 10.00 |
| GENERALES | 5 | 5.00 |
| Subtotal |  | 29.00 |
| Total |  | 29 |

**EDLC10cba** ud Válvula de retención de disco, instalaciones de agua sanitaria, (14/10/2022)
5 ud × 45.19 (46.55 con costes indirectos) = 232.75
Válvula de retención de disco, para instalaciones de agua sanitaria, con montaje entre bridas, de 25 mm de diámetro, PN-16, con juego de accesorios. Completamente instalada. Marca/modelo: COMEVAL

| Código | Ud | Descripción | Rendimiento | Precio | Importe |
|---|---|---|---|---|---|
| BDLC9cba | ud | Válvula de retención de disco de 25 mm, PN-16 (material; 19/10/2022) | 1 | 17.58 | 17.58 |
| BDLCAca | ud | Juego de bridas PN-16 de 25 mm con tornillos y juntas, para válv | 2 | 8.28 | 16.56 |
| BDLA4b | ud | Disco indicador de circuitos para válvulas. | 1 | 0.84 | 0.84 |
| O01OB170 | h | Oficial 1ª fontanero calefactor | 0.24 | 22.2 | 5.33 |
| O01OB224 | h | Ayudante instalador telecomunicación | 0.24 | 20.32 | 4.88 |
|  |  | Total |  |  | 45.19 |

| Medición | Uds. | Parcial |
|---|---|---|
| GENERALES | 5 | 5.00 |
| Total |  | 5 |

**EDLI10ca** ud Grifo de prueba y vaciado de latón, montaje roscado, mando manua
5 ud × 11.13 (11.46 con costes indirectos) = 57.30

| Medición | Uds. | Parcial |
|---|---|---|
| GENERALES | 5 | 5.00 |
| Total |  | 5 |

**EFAD30aa** ud Válvula de regulación termostática para retorno de A.C.S, de 15 (14/10/2022)
8 ud × 170.73 (175.85 con costes indirectos) = 1406.80
Conjunto de válvula de regulación termostática para instalaciones de retorno de A.C.S., de 15 mm de diámetro, con preajuste de temperatura de consigna, función de corte y termómetro de control de temperatura, con función de desinfección térmica automática termostática. Se incluye válvulas de cierre y by-pass. Compuesto por tubería, valvulería, y accesorios, con uniones roscadas o ranuradas, incluyendo:
- 1 Válvula de regulación termostática para circuito retorno de ACS de 15 mm. Marca/modelo: TA o equivalente
- 3 Válvulas de corte de bola para tubería de 15 mm.
Parte proporcional de tubería, accesorios y elementos de sujeción, incluyendo aislamiento y acabado de las mismas características que el tramo de conexión, y señalizado de todo el conjunto de tuberías y válvulas según especificaciones de la legislación vigente.
Conjunto completamente instalado, señalizado, equilibrado, regulado y en funcionamiento, según planos, fichas técnicas de equipos y pliego de especificaciones técnicas

| Código | Ud | Descripción | Rendimiento | Precio | Importe |
|---|---|---|---|---|---|
| BFAD4a | ud | Válvula de regulación termostática para retorno de A.C.S. de 15 (material; 19/10/2022) | 1 | 94.25 | 94.25 |
| BDWA3a | ud | Válvula de corte de mariposa/bola con accesorios y señalizada de (material; 19/10/2022) | 3 | 5.43 | 16.29 |
| BDWA1a | ud | Tramo tubería de 15 mm de diámetro nominal, incluyendo acabado, (material; 19/10/2022) | 1 | 1.88 | 1.88 |
| BDWA2a | ud | Aislamiento exterior para tuberías de 15 mm de diámetro nominal a base de coquilla elastomérica con conductividad y espesor según legislación vigente, de las mismas características que la tubería de conexión, con accesorios y señalización. (material; 19/10/2022) | 1 | 14.31 | 14.31 |
| BDLA4 | ud | Disco indicador de circuitos para válvulas. | 1 | 0.84 | 0.84 |
| O01OB170 | h | Oficial 1ª fontanero calefactor | 1 | 22.2 | 22.20 |
| O01OB180 | h | Oficial 2ª fontanero calefactor | 1 | 20.96 | 20.96 |
|  |  | Total |  |  | 170.73 |

| Medición | Uds. | Parcial |
|---|---|---|
| PLANTA BAJA | 6 | 6.00 |
| ACCESO | 2 | 2.00 |
| Subtotal |  | 8.00 |
| Total |  | 8 |

**EFAD30ba** ud Válvula de regulación termostática para retorno de A.C.S, de 15 (14/10/2022)
14 ud × 177.79 (183.12 con costes indirectos) = 2563.68
Conjunto de válvula de regulación termostática para instalaciones de retorno de A.C.S., de 15 mm de diámetro, con preajuste de temperatura de consigna, función de corte y termómetro de control de temperatura, con función de desinfección térmica automática termostática. Se incluye válvulas de cierre y by-pass. Compuesto por tubería, valvulería, y accesorios, con uniones roscadas o ranuradas, incluyendo:
- 1 Válvula de regulación termostática para circuito retorno de ACS de 15 mm. Marca/modelo: TA o equivalente
- 3 Válvulas de corte de bola para tubería de 20 mm.
Parte proporcional de tubería, accesorios y elementos de sujeción, incluyendo aislamiento y acabado de las mismas características que el tramo de conexión, y señalizado de todo el conjunto de tuberías y válvulas según especificaciones de la legislación vigente.
Conjunto completamente instalado, señalizado, equilibrado, regulado y en funcionamiento, según planos, fichas técnicas de equipos y pliego de especificaciones técnicas

| Código | Ud | Descripción | Rendimiento | Precio | Importe |
|---|---|---|---|---|---|
| BFAD4a | ud | Válvula de regulación termostática para retorno de A.C.S. de 15 | 1 | 94.25 | 94.25 |
| BDWA3b | ud | Válvula de corte de mariposa/bola con accesorios y señalizada de (material; 19/10/2022) | 3 | 7.15 | 21.45 |
| BDWA1b | ud | Tramo tubería de 20 mm de diámetro nominal, incluyendo acabado, (material; 19/10/2022) | 1 | 2.26 | 2.26 |
| BDWA2b | ud | Aislamiento exterior para tuberías de 20 mm de diámetro nominal a base de coquilla elastomérica con conductividad y espesor según legislación vigente, de las mismas características que la tubería de conexión, con accesorios y señalización. (material; 19/10/2022) | 1 | 15.83 | 15.83 |
| BDLA4 | ud | Disco indicador de circuitos para válvulas. | 1 | 0.84 | 0.84 |
| O01OB170 | h | Oficial 1ª fontanero calefactor | 1 | 22.2 | 22.20 |
| O01OB180 | h | Oficial 2ª fontanero calefactor | 1 | 20.96 | 20.96 |
|  |  | Total |  |  | 177.79 |

| Medición | Uds. | Parcial |
|---|---|---|
| PLANTA BAJA | 7 | 7.00 |
| ACCESO | 7 | 7.00 |
| Subtotal |  | 14.00 |
| Total |  | 14 |

**EFFA01** ud Termómetro vertical o de escuadra, articulado y graduado de 0° a (14/10/2022)
10 ud × 15.61 (16.08 con costes indirectos) = 160.80
Termómetro vertical o de escuadra, articulado y graduado de 0° a 100 °C para medir la temperatura de líquidos. Completamente instalado.

| Código | Ud | Descripción | Rendimiento | Precio | Importe |
|---|---|---|---|---|---|
| BFFA1a | ud | Termómetro graduado de 0° a 100 °C para líquidos. (material; 19/10/2022) | 1 | 9.23 | 9.23 |
| O01OB170 | h | Oficial 1ª fontanero calefactor | 0.15 | 22.2 | 3.33 |
| O01OB224 | h | Ayudante instalador telecomunicación | 0.15 | 20.32 | 3.05 |
|  |  | Total |  |  | 15.61 |

| Medición | Uds. | Parcial |
|---|---|---|
| ACCESO | 10 | 10.00 |
| Total |  | 10 |

#### 1733 RIEGO (14/10/2022)
Importe: 6754.19

**EDGA70daa1** m Tubería de polipropileno compuesto con fibra de vidrio, (PPR)/ ( (14/10/2022)
175 m × 36.68 (37.78 con costes indirectos) = 6611.50
Tubería de polipropileno copolímero random (PP-R) con fibra de vidrio, (PPR/ PPR+FV/ PPR), Serie 4/SDR9, de 40 mm de diámetro nominal, con p.p. de uniones por termofusión o accesorio electrosoldable, elementos de sujeción con p.p. de piezas de aislamiento entre la abrazadera y la tubería para evitar la formación de puentes térmicos en los puntos de soportación, aislamiento de espuma elastomérica con barrera de vapor, con conductividad térmica menor que 0,04 W/(m.K) a 10ºC de 10 mm de espesor o espesor equivalente, reacción al fuego según legislación vigente, incluyendo p.p. de aislamiento para accesorios, válvulas, y equipos. Marca/modelo tubería: ITALSAN Niron PPR RP Fiber Blue/AQUATHERM Green Pipe MF RP (SDR9) o equivalente. Marca/modelo aislamiento: K-FLEX / ST o equivalente. Completamente instalado y señalizado. Según especificaciones de proyecto. Acabado en color según la D.F.

| Código | Ud | Descripción | Rendimiento | Precio | Importe |
|---|---|---|---|---|---|
| BDGAHdab | m | Tubería de polipropileno (PP-R) con fibra de vidrio, (PPR)/ (PP (material; 19/10/2022) | 1 | 4.45 | 4.45 |
| BDGAIdb | pp | Accesorios y soportes para tubería de polipropileno (PP-R) 40 co (material; 19/10/2022) | 1 | 2.75 | 2.75 |
| BDGAJdab | pp | Aislamiento tuberías plásticas de 40 mm de DN, accesorios y valv (material; 19/10/2022) | 1 | 1.43 | 1.43 |
| O01OB170 | h | Oficial 1ª fontanero calefactor | 0.65 | 22.2 | 14.43 |
| O01OB180 | h | Oficial 2ª fontanero calefactor | 0.65 | 20.96 | 13.62 |
|  |  | Total |  |  | 36.68 |

| Medición | Uds. | Parcial |
|---|---|---|
| SÓTANO | 90 | 90.00 |
| PLANTA BAJA | 75 | 75.00 |
| GENERALES | 10 | 10.00 |
| Subtotal |  | 175.00 |
| Total |  | 175 |

**EDLB10fb** ud Válvula de bola de latón, para montaje roscado, de 40 mm de DN (14/10/2022)
2 ud × 33.76 (34.77 con costes indirectos) = 69.54
Válvula de bola de latón, para montaje roscado, de 40 de diámetro, PN-16, con mando de accionamiento manual por palanca, con racor roscado izquierda-derecha para desmontaje y accesorios de unión a tubería de polipropileno . Completamente instalada. Marca/modelo: ARCO o equivalente

| Código | Ud | Descripción | Rendimiento | Precio | Importe |
|---|---|---|---|---|---|
| BDLB1fa | ud | Válvula de bola de latón, roscada, de 40, PN-16 (material; 19/10/2022) | 1 | 21.2 | 21.20 |
| BDLB2fa | ud | Racor roscado válvula bola, izquierda - derecha y accesorios de (material; 19/10/2022) | 1 | 3.95 | 3.95 |
| BDLA4 | ud | Disco indicador de circuitos para válvulas. | 1 | 0.84 | 0.84 |
| O01OB170 | h | Oficial 1ª fontanero calefactor | 0.18 | 22.2 | 4.00 |
| O01OB180 | h | Oficial 2ª fontanero calefactor | 0.18 | 20.96 | 3.77 |
|  |  | Total |  |  | 33.76 |

| Medición | Uds. | Parcial |
|---|---|---|
| SÓTANO | 2 | 2.00 |
| Total |  | 2 |

**EDLC10eba** ud Válvula de retención de disco, instalaciones de agua sanitaria, (14/10/2022)
1 ud × 59.89 (61.69 con costes indirectos) = 61.69
Válvula de retención de disco, para instalaciones de agua sanitaria, con montaje entre bridas, de 40 mm de diámetro, PN-16, con juego de accesorios. Completamente instalada. Marca/modelo: COMEVAL

| Código | Ud | Descripción | Rendimiento | Precio | Importe |
|---|---|---|---|---|---|
| BDLC9eba | ud | Válvula de retención de disco de 40 mm, PN-16 (material; 19/10/2022) | 1 | 28.52 | 28.52 |
| BDLCAea | ud | Juego de bridas PN-16 de 40 mm con tornillos y juntas, para válv (material; 19/10/2022) | 2 | 9.31 | 18.62 |
| BDLA4b | ud | Disco indicador de circuitos para válvulas. | 1 | 0.84 | 0.84 |
| O01OB170 | h | Oficial 1ª fontanero calefactor | 0.28 | 22.2 | 6.22 |
| O01OB224 | h | Ayudante instalador telecomunicación | 0.28 | 20.32 | 5.69 |
|  |  | Total |  |  | 59.89 |

| Medición | Uds. | Parcial |
|---|---|---|
| SÓTANO | 1 | 1.00 |
| Total |  | 1 |

**EDLI10ca** ud Grifo de prueba y vaciado de latón, montaje roscado, mando manua
1 ud × 11.13 (11.46 con costes indirectos) = 11.46

| Medición | Uds. | Parcial |
|---|---|---|
| GENERALES | 1 | 1.00 |
| Total |  | 1 |

### 174 PRODUCCIÓN DE ACS (20/06/2022)
Importe: 69899.47

**EFLB80da** ud Conjunto hidráulico para contaje de consumo de agua para ACS, co (14/10/2022)
1 ud × 951.73 (980.28 con costes indirectos) = 980.28
Conjunto hidráulico para contaje de consumo de agua para ACS, con conexión DN 32 mm., compuesto por contador, tubería, valvulería, y accesorios, con uniones roscadas, embridadas o ranuradas, incluyendo:
- 1 Contador electrónico.
- 1 Válvulas de corte de mariposa/bola de 32 mm.
- 1 Válvulas de retención de 32 mm.
- 1 Termómetro graduados de 0° a 100 °C para líquido.
Parte proporcional de tubería, accesorios y elementos de sujeción, incluyendo aislamiento y acabado de las mismas características que el tramo de conexión, y señalizado de todo el conjunto de tuberías y válvulas según especificaciones de la legislación vigente.
Conjunto completamente instalado, señalizado, equilibrado, regulado y en funcionamiento, según fichas técnicas de equipos y pliego de especificaciones técnicas.

| Código | Ud | Descripción | Rendimiento | Precio | Importe |
|---|---|---|---|---|---|
| BFLBQd | ud | Contador electrónico para agua del calibre 32 mm, incluso equip (material; 19/10/2022) | 1 | 753.19 | 753.19 |
| BDWA1d | ud | Tramo tubería de 32 mm de diámetro nominal, incluyendo acabado, (material; 19/10/2022) | 1 | 4.32 | 4.32 |
| BDWA2d | ud | Aislamiento exterior para tuberías de 32 mm de diámetro nominal a base de coquilla elastomérica con conductividad y espesor según legislación vigente, de las mismas características que la tubería de conexión, con accesorios y señalización. (material; 19/10/2022) | 1 | 22.76 | 22.76 |
| BDWA3d | ud | Válvula de corte de mariposa/bola con accesorios y señalizada de (material; 19/10/2022) | 1 | 16.58 | 16.58 |
| BDWAAd | ud | Válvula de retención de 32 mm de diámetro nominal incluyendo uniones, accesorios y disco indicador (material; 19/10/2022) | 1 | 39 | 39.00 |
| BFFA1 | ud | Termómetro graduado de 0° a 100 °C para líquidos. | 1 | 12.3 | 12.30 |
| O01OB170 | h | Oficial 1ª fontanero calefactor | 2.4 | 22.2 | 53.28 |
| O01OB180 | h | Oficial 2ª fontanero calefactor | 2.4 | 20.96 | 50.30 |
|  |  | Total |  |  | 951.73 |

| Medición | Uds. | Parcial |
|---|---|---|
| PLANTA BAJA | 1 | 1.00 |
| Total |  | 1 |

**EEGA20500** ud Depósito acumulador de ACS de 500 l de capacidad para instalació (14/10/2022)
2 ud × 769.74 (792.83 con costes indirectos) = 1585.66
Depósito acumulador de agua caliente sanitaria de 500 l de capacidad, para instalación de vertical, galvanizado en caliente o con recubrimiento epoxídico interior y exteriormente capaz de soportar 80 ºC de temperatura, presión de trabajo de 8 kg/cm2, calorifugado con espuma de poliuretano rígido inyectado con forro de polipropileno acolchado desmontable, preparado para instalación de protección catódica por emisión de corriente, según norma UNE-EN 12499 y provisto de soportes de apoyo, boca de hombre lateral, con diàmetro mínimo de 400 mm con purgador de gases y purga de lodos, tubuladuras para entradas y salidas, manguitos y conexiones para elementos necesarios, según norma UNE-112076. Incluso resistencia de apoyo para choque antilegionella. Completamente instalado. Marca/modelo: LAPESA o equivalente

| Código | Ud | Descripción | Rendimiento | Precio | Importe |
|---|---|---|---|---|---|
| BEGA6500 | ud | Depósito acumulador de agua caliente sanitaria de 500 l de capac (material; 19/10/2022) | 1 | 585 | 585.00 |
| BHFA02500 | ud | Forro acolchado desmontable para depósito de acero galvanizado o (material; 19/10/2022) | 1 | 73.12 | 73.12 |
| O01OB170 | h | Oficial 1ª fontanero calefactor | 2.625 | 22.2 | 58.28 |
| O01OB224 | h | Ayudante instalador telecomunicación | 2.625 | 20.32 | 53.34 |
|  |  | Total |  |  | 769.74 |

| Medición | Uds. | Parcial |
|---|---|---|
| PLANTA BAJA | 2 | 2.00 |
| Total |  | 2 |

**EDWH1eedba** ud Conexión hidráulica a depósito DEP01, compuesta por tuberías, vá (14/10/2022)
2 ud × 262.75 (270.63 con costes indirectos) = 541.26
Conexión hidráulica a depósito DEP01, compuesta por tuberías, válvulas y accesorios, para tubería de DN 40 mm, juegos de accesorios y uniones roscadas, embridadas o ranuradas, incluyendo:
- 1 Depósito de expansión VX01 de 25 litros.
- 3 Válvula de corte mariposa/bola para DN 40 mm.
- 1 Válvula de corte mariposa/bola para DN 40 mm.
- 1 Válvula de seguridad de escape conducido para DN 25 mm.
- 1 Válvula de vaciado de DN50 de diámetro nominal.
- 1 Purgador automático con válvula de corte DN15 mm.
- 1 Termómetro graduados de 0° a 100 °C para líquidos.
- 1 Manómetro de glicerina graduado de 100mm de diámetro.
Parte proporcional de tubería, accesorios y elementos de sujeción, incluyendo acabado de las mismas características que el tramo de conexión, y señalizado de todo el conjunto de tuberías y válvulas según especificaciones de la legislación vigente. Conjunto completamente instalado, señalizado y en funcionamiento, según planos, fichas técnicas de equipos y pliego de especificaciones técnicas.

| Código | Ud | Descripción | Rendimiento | Precio | Importe |
|---|---|---|---|---|---|
| BDWA12e | ud | Tramo tubería de 40 mm de diámetro nominal, incluyendo acabado, (material; 19/10/2022) | 1 | 3.54 | 3.54 |
| BDWA31e | ud | Aislamiento exterior para tuberías de 40 mm de diámetro nominal (material; 19/10/2022) | 1 | 17.17 | 17.17 |
| BDSD2da | ud | Depósito de expansión de VX01 de 25 litros de capacidad. (material; 19/10/2022) | 1 | 19.99 | 19.99 |
| BDWA28e | ud | Válvula de corte de mariposa/bola con accesorios y señalizada de (material; 19/10/2022) | 3 | 18.92 | 56.76 |
| BDWA29e | ud | Válvula de corte de mariposa/bola con accesorios y señalizada de (material; 19/10/2022) | 1 | 18.92 | 18.92 |
| BDLG6b | ud | Válvula de seguridad de escape conducido, de 25 mm de diámetro. (material; 19/10/2022) | 1 | 25.65 | 25.65 |
| BDLI6b | ud | Válvula de vaciado de 50 mm de diámetro, incluye accesorios de (material; 19/10/2022) | 1 | 16.89 | 16.89 |
| BDQB2 | ud | Purgador automático de aire de 15 mm (material; 19/10/2022) | 1 | 20.48 | 20.48 |
| BFFA1a | ud | Termómetro graduado de 0° a 100 °C para líquidos. | 1 | 9.23 | 9.23 |
| BDSCAa | ud | Manómetro con válvula de corte DN15 (material; 19/10/2022) | 1 | 7.87 | 7.87 |
| O01OB224 | h | Ayudante instalador telecomunicación | 1.605 | 20.32 | 32.61 |
| O01OB180 | h | Oficial 2ª fontanero calefactor | 1.605 | 20.96 | 33.64 |
|  |  | Total |  |  | 262.75 |

| Medición | Uds. | Parcial |
|---|---|---|
| PLANTA BAJA | 2 | 2.00 |
| Total |  | 2 |

**EFDA40aa** ud Sonda de temperatura de inmersión para líquidos
8 ud × 93.07 (95.86 con costes indirectos) = 766.88

| Medición | Uds. | Parcial |
|---|---|---|
| PLANTA BAJA | 8 | 8.00 |
| Total |  | 8 |

**EDUD10bb** ud Depósito tampón de 50 l de capacidad construido con acero inoxid (20/06/2022)
1 ud × 143.17 (147.47 con costes indirectos) = 147.47
Depósito tampón de 50 l de capacidad construido con acero inoxidable y equipado de tubuladoras y enlaces para entradas y salidas de agua y conexiones para elementos de regulación. Completamente instalado.

| Código | Ud | Descripción | Rendimiento | Precio | Importe |
|---|---|---|---|---|---|
| BDUD1bb | ud | Depósito tampón de 50 l, construido en acero inoxidable. (material; 19/10/2022) | 1 | 83.51 | 83.51 |
| O01OA060 | h | Peón especializado | 1.5 | 20.06 | 30.09 |
| O01OA070 | h | Peón ordinario | 1.5 | 19.71 | 29.57 |
|  |  | Total |  |  | 143.17 |

| Medición | Uds. | Parcial |
|---|---|---|
| PLANTA BAJA | 1 | 1.00 |
| Total |  | 1 |

**EFAD21dda** ud Conjunto hidráulico mezclador para ACS con válvula termostática, (14/10/2022)
1 ud × 526.73 (542.53 con costes indirectos) = 542.53
Conjunto hidráulico mezclador para ACS con válvula termostática, compuesto por tubería, valvulería, y accesorios, con uniones roscadas, embridadas o ranuradas, incluyendo:
- 1 Válvula mezcladora termostática para instalaciones de ACS de 32 mm. Marca/modelo: SIEMENSo equivalente
- 4 Válvulas de corte de mariposa/bola para tubería de cobre de 32 mm.
- 1 Válvula de vaciado de DN15 de diámetro nominal.
- 1 Termómetro graduados de 0° a 100 °C para líquido.
Parte proporcional de tubería, accesorios y elementos de sujeción, incluyendo aislamiento y acabado de las mismas características que el tramo de conexión, y señalizado de todo el conjunto de tuberías y válvulas según especificaciones de la legislación vigente.
Conjunto completamente instalado, señalizado, equilibrado, regulado y en funcionamiento, según planos, fichas técnicas de equipos y pliego de especificaciones técnicas.

| Código | Ud | Descripción | Rendimiento | Precio | Importe |
|---|---|---|---|---|---|
| BDWA1d | ud | Tramo tubería de 32 mm de diámetro nominal, incluyendo acabado, | 1 | 4.32 | 4.32 |
| BDWA2d | ud | Aislamiento exterior para tuberías de 32 mm de diámetro nominal | 1 | 22.76 | 22.76 |
| BFAD1d | ud | Válvula de regulación de temperatura manual termostática para de (material; 19/10/2022) | 1 | 319.93 | 319.93 |
| BDWA3d | ud | Válvula de corte de mariposa/bola con accesorios y señalizada de | 4 | 16.58 | 66.32 |
| BDLI8 | ud | Válvula de vaciado de latón de DN15 de diámetro, incluye acceso | 1 | 6.15 | 6.15 |
| BFFA1 | ud | Termómetro graduado de 0° a 100 °C para líquidos. | 1 | 12.3 | 12.30 |
| O01OB170 | h | Oficial 1ª fontanero calefactor | 2.2 | 22.2 | 48.84 |
| O01OB180 | h | Oficial 2ª fontanero calefactor | 2.2 | 20.96 | 46.11 |
|  |  | Total |  |  | 526.73 |

| Medición | Uds. | Parcial |
|---|---|---|
| PLANTA BAJA | 1 | 1.00 |
| Total |  | 1 |

**ECDC20c** ud Bomba centrífuga circuladora, de regulación electrónica, para el (20/06/2022)
2 ud × 1413.48 (1455.88 con costes indirectos) = 2911.76
Bomba centrífuga circuladora, de regulación electrónica, para el circuito de RACS, para un caudal de 0,32 l/s y una presión diferencial de 100 kPa, con cierre mecánico y juego de soportes. Completamente instalada. Marca/modelo: WILO Stratos MAXO-Z 25/0,5-12 PN10 o equivalente

| Código | Ud | Descripción | Rendimiento | Precio | Importe |
|---|---|---|---|---|---|
| BCDC2c | ud | Electrobomba circuladora, de regulación electrónica, para 0,32 l (material; 19/10/2022) | 1 | 1327.56 | 1327.56 |
| O01OA030 | h | Oficial primera | 2 | 22 | 44.00 |
| O01OB180 | h | Oficial 2ª fontanero calefactor | 2 | 20.96 | 41.92 |
|  |  | Total |  |  | 1413.48 |

| Medición | Uds. | Parcial |
|---|---|---|
| PLANTA BAJA | 2 | 2.00 |
| Total |  | 2 |

**EDWC07ca** ud Conexión hidráulica para electrobomba GB.RACS (N+R) para instala (14/10/2022)
1 ud × 448.99 (462.46 con costes indirectos) = 462.46
Conexión hidráulica a electrobomba GB.RACS para instalación retorno ACS, compuesta por un tren de valvulería y accesorios, de DN 25 mm, juegos de accesorios y uniones roscadas, embridadas o ranuradas, incluyendo:
- 4 Válvulas de corte de mariposa/bola para DN 25 mm.
- 1 Válvula de regulación y equilibrado con indicación de caudal DN 25 mm.
- 2 Filtros para DN 25 mm.
- 4 Manguitos elásticos antivibratorio para DN 25 mm.
- 2 Válvulas de retención para DN 25 mm.
- 1 Termómetro.
- 2 Manómetros con 2 válvulas de corte, válvula de vaciado DN 15 o equivalente y capilar.
Parte proporcional de tubería, accesorios y elementos de sujeción, incluyendo aislamiento y acabado de las mismas características que el tramo de conexión, y señalizado de todo el conjunto de tuberías y válvulas según especificaciones de la legislación vigente.
Conjunto completamente instalado, señalizado, equilibrado, regulado y en funcionamiento, según fichas técnicas de equipos y pliego de especificaciones técnicas.

| Código | Ud | Descripción | Rendimiento | Precio | Importe |
|---|---|---|---|---|---|
| BDWA1c | ud | Tramo tubería de 25 mm de diámetro nominal, incluyendo acabado, (material; 19/10/2022) | 1 | 2.62 | 2.62 |
| BDWA2c | ud | Aislamiento exterior para tuberías de 25 mm de diámetro nominal a base de coquilla elastomérica con conductividad y espesor según legislación vigente, de las mismas características que la tubería de conexión, con accesorios y señalización. (material; 19/10/2022) | 1 | 14.08 | 14.08 |
| BDWA3c | ud | Válvula de corte de mariposa/bola con accesorios y señalizada de (material; 19/10/2022) | 4 | 8.14 | 32.56 |
| BDWA27c | ud | Válvula de regulación y equilibrado con indicación de caudal, pa (material; 19/10/2022) | 1 | 78.72 | 78.72 |
| BDWA4c | ud | Filtro de 25 mm, con cuerpo de fundición gris y filtro de acero (material; 19/10/2022) | 2 | 11.94 | 23.88 |
| BDWA9c | ud | Manguito elástico antivibratorio de un cuerpo, de 25 mm diámetro (material; 19/10/2022) | 4 | 20.5 | 82.00 |
| BDWAAc | ud | Válvula de retención de 25 mm de diámetro nominal incluyendo uniones, accesorios y disco indicador (material; 19/10/2022) | 2 | 28.41 | 56.82 |
| BDWAB | ud | Conjunto formado por manómetro, 2 válvulas de corte, 1 válvula d (material; 19/10/2022) | 2 | 30.92 | 61.84 |
| BFFA1a | ud | Termómetro graduado de 0° a 100 °C para líquidos. | 2 | 9.23 | 18.46 |
| O01OB224 | h | Ayudante instalador telecomunicación | 1.89 | 20.32 | 38.40 |
| O01OB180 | h | Oficial 2ª fontanero calefactor | 1.89 | 20.96 | 39.61 |
|  |  | Total |  |  | 448.99 |

| Medición | Uds. | Parcial |
|---|---|---|
| PLANTA BAJA | 1 | 1.00 |
| Total |  | 1 |

**EFFA01** ud Termómetro vertical o de escuadra, articulado y graduado de 0° a
7 ud × 15.61 (16.08 con costes indirectos) = 112.56

| Medición | Uds. | Parcial |
|---|---|---|
| GENERALES | 7 | 7.00 |
| Total |  | 7 |

**ECDC20b** ud Bomba centrífuga circuladora, de regulación electrónica, para el (14/10/2022)
2 ud × 2175.94 (2241.22 con costes indirectos) = 4482.44
Bomba centrífuga circuladora, de regulación electrónica, para el circuito de ACS, para un caudal de 1,79 l/s y una presión diferencial de 120 kPa, con cierre mecánico y juego de soportes. Completamente instalada. Marca/modelo: WILO Stratos MAXO-Z 40/0,5-12 PN6/10 o equivalente

| Código | Ud | Descripción | Rendimiento | Precio | Importe |
|---|---|---|---|---|---|
| BCDC2b | ud | Electrobomba circuladora, de regulación electrónica, para 1,79 l (material; 19/10/2022) | 1 | 2089.62 | 2089.62 |
| O01OB170 | h | Oficial 1ª fontanero calefactor | 2 | 22.2 | 44.40 |
| O01OB180 | h | Oficial 2ª fontanero calefactor | 2 | 20.96 | 41.92 |
|  |  | Total |  |  | 2175.94 |

| Medición | Uds. | Parcial |
|---|---|---|
| PLANTA BAJA | 2 | 2.00 |
| Total |  | 2 |

**EDWC07ha** ud Conexión hidráulica para electrobomba GB.ACS (N+R) para instalac (14/10/2022)
1 ud × 1559.5 (1606.29 con costes indirectos) = 1606.29
Conexión hidráulica a electrobomba GB.ACS para instalación de producción de ACS, compuesta por un tren de valvulería y accesorios, de DN 80 mm, juegos de accesorios y uniones roscadas, embridadas o ranuradas, incluyendo:
- 4 Válvulas de corte de mariposa/bola para DN 80 mm.
- 1 Válvula de regulación y equilibrado con indicación de caudal DN 80 mm.
- 2 Filtros para DN 80 mm.
- 4 Manguitos elásticos antivibratorio para DN 80 mm.
- 2 Válvulas de retención para DN 80 mm.
- 1 Termómetro.
- 2 Manómetros con 2 válvulas de corte, válvula de vaciado DN 15 o equivalente y capilar.
Parte proporcional de tubería, accesorios y elementos de sujeción, incluyendo aislamiento y acabado de las mismas características que el tramo de conexión, y señalizado de todo el conjunto de tuberías y válvulas según especificaciones de la legislación vigente.
Conjunto completamente instalado, señalizado, equilibrado, regulado y en funcionamiento, según fichas técnicas de equipos y pliego de especificaciones técnicas.

| Código | Ud | Descripción | Rendimiento | Precio | Importe |
|---|---|---|---|---|---|
| BDWA1h | ud | Tramo tubería de 80 mm de diámetro nominal, incluyendo acabado, (material; 19/10/2022) | 1 | 10.54 | 10.54 |
| BDWA2h | ud | Aislamiento exterior para tuberías de 80 mm de diámetro nominal a base de coquilla elastomérica con conductividad y espesor según legislación vigente, de las mismas características que la tubería de conexión, con accesorios y señalización. (material; 19/10/2022) | 1 | 30.24 | 30.24 |
| BDWA3h | ud | Válvula de corte de mariposa/bola con accesorios y señalizada de (material; 19/10/2022) | 4 | 77.27 | 309.08 |
| BDWA27h | ud | Válvula de regulación y equilibrado con indicación de caudal, pa (material; 19/10/2022) | 1 | 424.62 | 424.62 |
| BDWA4h | ud | Filtro de 80 mm, con cuerpo de fundición gris y filtro de acero (material; 19/10/2022) | 2 | 91.23 | 182.46 |
| BDWA9h | ud | Manguito elástico antivibratorio de un cuerpo, de 80 mm diámetro (material; 19/10/2022) | 4 | 55.96 | 223.84 |
| BDWAAh | ud | Válvula de retención de 80 mm de diámetro nominal incluyendo uniones, accesorios y disco indicador (material; 19/10/2022) | 2 | 65 | 130.00 |
| BDWAB | ud | Conjunto formado por manómetro, 2 válvulas de corte, 1 válvula d | 2 | 30.92 | 61.84 |
| BFFA1 | ud | Termómetro graduado de 0° a 100 °C para líquidos. | 2 | 12.3 | 24.60 |
| O01OB170 | h | Oficial 1ª fontanero calefactor | 3.76 | 22.2 | 83.47 |
| O01OB180 | h | Oficial 2ª fontanero calefactor | 3.76 | 20.96 | 78.81 |
|  |  | Total |  |  | 1559.5 |

| Medición | Uds. | Parcial |
|---|---|---|
| PLANTA BAJA | 1 | 1.00 |
| Total |  | 1 |

**EFLD10ea1** ud Contador de calorías de 10 m3/h (14/10/2022)
1 ud × 656.93 (676.64 con costes indirectos) = 676.64
Contador de calorías con caudalímetro incorporado de 10 m3/h, DN 50, una pérdida de carga de 0,2 bar y racores incorporados. Montaje horizontal. Suministro de un par de sondas de temperatura con vainas incorporadas. Marca/modelo: SEDICAL o equivalente

| Código | Ud | Descripción | Rendimiento | Precio | Importe |
|---|---|---|---|---|---|
| BFLD1ea | ud | Contador de calorías de 10 m3/h con sondas de temperatura y vain (material; 19/10/2022) | 1 | 596.51 | 596.51 |
| O01OB170 | h | Oficial 1ª fontanero calefactor | 1.4 | 22.2 | 31.08 |
| O01OB180 | h | Oficial 2ª fontanero calefactor | 1.4 | 20.96 | 29.34 |
|  |  | Total |  |  | 656.93 |

| Medición | Uds. | Parcial |
|---|---|---|
| PLANTA BAJA | 1 | 1.00 |
| Total |  | 1 |

**EAXA01b** ud Intercambiador calor placas agua-agua aislado. circuito: ACS. Po (14/10/2022)
1 ud × 711.09 (732.42 con costes indirectos) = 732.42
Intercambiador de calor de placas agua-agua aislado exteriormente a base de fibra de vidrio de 50 mm de espesor de las siguientes características:
Circuito: ACS
Potencia calorífica: 36,8 kW.
CIRCUITO PRIMARIO:
Caudal de agua: 1,79 l/s.
Temperatura entrada agua: 60 °C.
Temperatura salida agua: 55 °C.
CIRCUITO SECUNDARIO:
Caudal de agua: 1,79 l/s.
Temperatura entrada agua: 53 °C.
Temperatura salida agua: 58 °C.
Completamente instalado.
Marca/modelo: SEDICAL UFP-34 / 34 H - C - PN10 o equivalente
Según ficha técnica de proyecto.

| Código | Ud | Descripción | Rendimiento | Precio | Importe |
|---|---|---|---|---|---|
| BAXA1b | ud | Intercambiador de calor de placas agua-agua de 36,8 kW para el c (material; 19/10/2022) | 1 | 689.51 | 689.51 |
| O01OB170 | h | Oficial 1ª fontanero calefactor | 0.5 | 22.2 | 11.10 |
| O01OB180 | h | Oficial 2ª fontanero calefactor | 0.5 | 20.96 | 10.48 |
|  |  | Total |  |  | 711.09 |

| Medición | Uds. | Parcial |
|---|---|---|
| PLANTA BAJA | 1 | 1.00 |
| Total |  | 1 |

**EDWG03ha** ud Conexión hidráulica a intercambiador de calor con referencia IC0 (14/10/2022)
1 ud × 534.73 (550.77 con costes indirectos) = 550.77
Conexión hidráulica a intercambiador de calor con referencia IC01, incluye tubería de 80 mm de diámetro nominal, valvulería, juegos de accesorios y uniones roscadas, embridadas o ranuradas, incluyendo:
- 3 Válvulas de corte de mariposa / bola de 80 mm de diámetro.
- 2 Termómetros graduados de 0° a 100 °C para líquidos.
- 1 Manómetro con 2 válvulas de corte DN15.
- 2 válvulas de vaciado de 15 mm de diámetro
Parte proporcional de tubería con pintura de imprimación antioxidante, accesorios y elementos de sujeción, incluyendo aislamiento y acabado de las mismas características que el tramo de conexión, y señalizado de todo el conjunto de tuberías y válvulas según especificaciones de la legislación vigente.
Conjunto completamente instalado, señalizado, equilibrado, regulado y en funcionamiento, según fichas técnicas de equipos y pliego de especificaciones técnicas.

| Código | Ud | Descripción | Rendimiento | Precio | Importe |
|---|---|---|---|---|---|
| BDWA1h | ud | Tramo tubería de 80 mm de diámetro nominal, incluyendo acabado, | 1 | 10.54 | 10.54 |
| BDWA2h | ud | Aislamiento exterior para tuberías de 80 mm de diámetro nominal | 1 | 30.24 | 30.24 |
| BDWA3h | ud | Válvula de corte de mariposa/bola con accesorios y señalizada de | 3 | 77.27 | 231.81 |
| BFFA1 | ud | Termómetro graduado de 0° a 100 °C para líquidos. | 2 | 12.3 | 24.60 |
| BDSCB | ud | Manómetro con dos válvulas de corte DN15 (material; 19/10/2022) | 1 | 21.14 | 21.14 |
| BDLI8 | ud | Válvula de vaciado de latón de DN15 de diámetro, incluye acceso | 2 | 6.15 | 12.30 |
| O01OB170 | h | Oficial 1ª fontanero calefactor | 4.8 | 22.2 | 106.56 |
| O01OB224 | h | Ayudante instalador telecomunicación | 4.8 | 20.32 | 97.54 |
|  |  | Total |  |  | 534.73 |

| Medición | Uds. | Parcial |
|---|---|---|
| PLANTA BAJA | 1 | 1.00 |
| Total |  | 1 |

**EDLC10baa** ud Válvula de retención de disco, instalaciones de agua sanitaria, (14/10/2022)
3 ud × 52.14 (53.7 con costes indirectos) = 161.10
Válvula de retención de disco, para instalaciones de agua sanitaria, con montaje entre bridas, de 20 mm de diámetro, PN-16, con juego de accesorios. Completamente instalada. Marca/modelo: COMEVAL o equivalente

| Código | Ud | Descripción | Rendimiento | Precio | Importe |
|---|---|---|---|---|---|
| BDLC9baa | ud | Válvula de retención de disco de 20 mm, PN-16 (material; 19/10/2022) | 1 | 25.79 | 25.79 |
| BDLCAba | ud | Juego de bridas PN-16 de 20 mm con tornillos y juntas, para válv (material; 19/10/2022) | 2 | 8.01 | 16.02 |
| BDLA4 | ud | Disco indicador de circuitos para válvulas. | 1 | 0.84 | 0.84 |
| O01OB170 | h | Oficial 1ª fontanero calefactor | 0.22 | 22.2 | 4.88 |
| O01OB180 | h | Oficial 2ª fontanero calefactor | 0.22 | 20.96 | 4.61 |
|  |  | Total |  |  | 52.14 |

| Medición | Uds. | Parcial |
|---|---|---|
| ENTREPLANTA CUBIERTA | 3 | 3.00 |
| Total |  | 3 |

**EFAB10aaca** ud Válvula de equilibrado soldada/roscada, fabricada en ametal de 2 (14/10/2022)
3 ud × 37.52 (38.65 con costes indirectos) = 115.95
Válvula de equilibrado soldada/roscada, fabricada en ametal , con preajuste de caudal, tomas de presión y con dispositivo de vaciado, de 20 mm de diámetro y con juego de accesorios. Completamente instalada. Marca/modelo: TA-STAD o equivalente

| Código | Ud | Descripción | Rendimiento | Precio | Importe |
|---|---|---|---|---|---|
| BFAB1ac | ud | Válvula de equilibrado soldada/roscada, de 20 mm fabricada en am (material; 19/10/2022) | 1 | 28.91 | 28.91 |
| BDLA4 | ud | Disco indicador de circuitos para válvulas. | 1 | 0.84 | 0.84 |
| O01OB170 | h | Oficial 1ª fontanero calefactor | 0.18 | 22.2 | 4.00 |
| O01OB180 | h | Oficial 2ª fontanero calefactor | 0.18 | 20.96 | 3.77 |
|  |  | Total |  |  | 37.52 |

| Medición | Uds. | Parcial |
|---|---|---|
| ENTREPLANTA CUBIERTA | 3 | 3.00 |
| Total |  | 3 |

**EDLB10ca** ud Válvula de bola de latón, para montaje roscado, de 20
3 ud × 13.1 (13.49 con costes indirectos) = 40.47

| Medición | Uds. | Parcial |
|---|---|---|
| ENTREPLANTA CUBIERTA | 3 | 3.00 |
| Total |  | 3 |

**EDSC02a** ud Vaso de expansión cerrado de membrana, con referencia VX.AE, de (14/10/2022)
1 ud × 155.79 (160.46 con costes indirectos) = 160.46
Vaso de expansión cerrado de membrana con referencia en planos VX.AE, de 50 l de capacidad, construido en chapa de acero soldado, para una presión máxima de trabajo de 10 bar y 120 ºC de temperatura, homologado según directiva 97/23/CE. Completamente instalado. Marca/modelo: SEDICAL o equivalente

| Código | Ud | Descripción | Rendimiento | Precio | Importe |
|---|---|---|---|---|---|
| BDSC9a | ud | Depósito de expansión cerrado de 50 l de capacidad (material; 19/10/2022) | 1 | 104 | 104.00 |
| O01OB170 | h | Oficial 1ª fontanero calefactor | 1.2 | 22.2 | 26.64 |
| O01OB180 | h | Oficial 2ª fontanero calefactor | 1.2 | 20.96 | 25.15 |
|  |  | Total |  |  | 155.79 |

| Medición | Uds. | Parcial |
|---|---|---|
| ENTREPLANTA CUBIERTA | 1 | 1.00 |
| Total |  | 1 |

**EDLA10ca** ud Válvula mariposa, montaje bridas, mando manual palanca, de 80
2 ud × 94.96 (97.81 con costes indirectos) = 195.62

| Medición | Uds. | Parcial |
|---|---|---|
| ENTREPLANTA CUBIERTA | 2 | 2.00 |
| Total |  | 2 |

**EAUA10a** ud Unidad exterior aerotérmica para producción de ACS (potencia máx (14/10/2022)
3 ud × 6791.41 (6995.15 con costes indirectos) = 20985.45
Unidad exterior aerotérmica,con compresor swing inverter y refrigerante R32. Calificación energética A+++ .Capacidad calorífica/frigorífica: 16,00/15,30 kW y COP/ EER: 4,53/4,72 para condiciones UNE-EN 14825. Dimensiones 870x1380x460 mm, 147 kg de peso. Conexiones de agua de 1". Rango de funcionamiento en Refrigeración de 10 a 43ºC; Calefacción de -25 a 35ºC. Temperatura
impulsión máxima hasta 60ºC.
Incluye:
- 1 x filtro ciclónico magnético con aditivo.
- 2 x válvula anticongelación.
- 1 x tarjeta de comunicación a BMS (MODBUS)
- 1 x control centralizado.
Completamente instalado, Marca/modelo: DAIKIN Altherma 3 Monobloc, modelo EBLA09-16D3V3 o equivalente.

| Código | Ud | Descripción | Rendimiento | Precio | Importe |
|---|---|---|---|---|---|
| BAUA2aa | ud | Ap. autón. bomba de calor compacta vertical de 16 kW calef. (material; 19/10/2022) | 1 | 6451.25 | 6451.25 |
| O01OB170 | h | Oficial 1ª fontanero calefactor | 8 | 22.2 | 177.60 |
| O01OB224 | h | Ayudante instalador telecomunicación | 8 | 20.32 | 162.56 |
|  |  | Total |  |  | 6791.41 |

| Medición | Uds. | Parcial |
|---|---|---|
| ENTREPLANTA CUBIERTA | 3 | 3.00 |
| Total |  | 3 |

**EDGA70cbea** m Tubería de polipropileno compuesto con fibra de vidrio, (PPR)/ (
20 m × 34.79 (35.83 con costes indirectos) = 716.60

| Medición | Uds. | Parcial |
|---|---|---|
| PLANTA BAJA | 20 | 20.00 |
| Total |  | 20 |

**EDGA70dbga** m Tubería de polipropileno compuesto con fibra de vidrio, (PPR)/ (
20 m × 41.86 (43.12 con costes indirectos) = 862.40

| Medición | Uds. | Parcial |
|---|---|---|
| PLANTA BAJA | 20 | 20.00 |
| Total |  | 20 |

**EDGA70hha1** m Tubería de polipropileno compuesto con fibra de vidrio, (PPR)/ ( (14/10/2022)
350 m × 84.78 (87.32 con costes indirectos) = 30562.00
Tubería de polipropileno copolímero random (PP-R) compuesto con fibra de vidrio, (PPR/ PPR+FV/ PPR), SDR9, de 90 mm de diámetro nominal, con p.p. de uniones y accesorios por electrofusión, elementos de sujeción con p.p. de piezas de aislamiento entre la abrazadera y la tubería para evitar la formación de puentes térmicos en los puntos de soportación, aislamiento de espuma elastomérica con barrera de vapor, con conductividad térmica menor que 0,04 W/(m.K) a 10ºC de 40 mm de espesor o espesor equivalente, reacción al fuego según legislación vigente, incluyendo p.p. de aislamiento para accesorios, válvulas, y equipos. Marca/modelo tubería: ITALSAN Niron PPR RP Fiber Blue/AQUATHERM Green Pipe MF RP (SDR9). Marca/modelo aislamiento: K-FLEX / ST. Completamente instalado y señalizado. Según especificaciones de proyecto.

| Código | Ud | Descripción | Rendimiento | Precio | Importe |
|---|---|---|---|---|---|
| BDGAHhaa | m | Tubería de polipropileno (PP-R) con fibra de vidrio, (PPR)/ (PP (material; 19/10/2022) | 1 | 21.13 | 21.13 |
| BDGAIha | pp | Accesorios y soportes para tubería de polipropileno (PP-R) 90 co (material; 19/10/2022) | 1 | 7.14 | 7.14 |
| BDGAJhha | pp | Aislamiento tuberías plásticas de 90 mm de DN, accesorios y valv (material; 19/10/2022) | 1 | 13.78 | 13.78 |
| O01OB170 | h | Oficial 1ª fontanero calefactor | 0.99 | 22.2 | 21.98 |
| O01OB180 | h | Oficial 2ª fontanero calefactor | 0.99 | 20.96 | 20.75 |
|  |  | Total |  |  | 84.78 |

| Medición | Uds. | Parcial |
|---|---|---|
| GENERALES | 350 | 350.00 |
| Total |  | 350 |

### 175 APARATOS SANITARIOS Y GRIFERÍAS (14/10/2022)
Importe: 76437.83

**EKCB20aaa** ud Inodoro completo Roca Hall suspendido fluxor elecrónico (14/10/2022)
37 ud × 1131.53 (1165.48 con costes indirectos) = 43122.76
Inodoro completo suspendido con cisterna oculta y fluxor electrónico Roca Wall, de porcelana vitrificada color blanco, de dimensiones 355x500 mm, compuesto por: inodoro suspendido modelo Roca Hall, tapa/asiento amortiguado, bastidor Duplo Wc floxur electrónico y pulsador Sentronic-R para fluxor electónico con alimentación a 230V, y conectado a red de evacuación.
Completamente instalado, probado y en funcionamiento.

| Código | Ud | Descripción | Rendimiento | Precio | Importe |
|---|---|---|---|---|---|
| PN.ROCAINOHAL | u | Inodoro Rocal Hall suspendido 355x500 blanco (material; 15/10/2022) | 1 | 169.65 | 169.65 |
| PN.ROCAINOTAP | u | Inodoro Rocal Hall tapa amortiguada blanca (material; 15/10/2022) | 1 | 79.3 | 79.30 |
| PN.ROCAINOBAS | u | Bastidor Duplo WC fluxor electrónico para tanque suspendido (material; 15/10/2022) | 1 | 483.45 | 483.45 |
| PN.ROCAINOFLU | u | Fluxor electrónico p/ inod. suspendido Sentronic-R (material; 15/10/2022) | 1 | 376.8 | 376.80 |
| O01OB170 | h | Oficial 1ª fontanero calefactor | 0.525 | 22.2 | 11.66 |
| O01OB224 | h | Ayudante instalador telecomunicación | 0.525 | 20.32 | 10.67 |
|  |  | Total |  |  | 1131.53 |

| Medición | Uds. | Parcial |
|---|---|---|
| PLANTA BAJA | 23 | 23.00 |
| ACCESO | 20 | 20.00 |
| a deducir: |  |  |
| PA Inodoro Accesible Aseos Chillout | -1 | -1.00 |
| PA Inodoro Accesible Aseos F1 | -1 | -1.00 |
| PB Inodoro Accesible Camerinos figuras | -1 | -1.00 |
| PB Inodoro Accesible Vestuarios accesibles | -2 | -2.00 |
| PB Inodoro Accesible Aseos | -1 | -1.00 |
| Total |  | 37 |

**ECCB20AAA1** ud Inodoro completo Roca Acces compacto suspendido fluxor (14/10/2022)
6 ud × 814.15 (838.57 con costes indirectos) = 5031.42
Inodoro completo suspendido con cisterna oculta y fluxor Roca Wall, de porcelana vitrificada color blanco, de dimensiones 360x700 mm, compuesto por: inodoro suspendido modelo Roca Access, tapa/asiento amortiguado, dos asas abatibles de longitud 800 mm (una de ellas con portarrollo integrado), bastidor Duplo Wc floxur y kit pulsador antivandálico acero inox, conectado a red de evacuación.
Completamente instalado, probado y en funcionamiento.

| Código | Ud | Descripción | Rendimiento | Precio | Importe |
|---|---|---|---|---|---|
| PN.ROCAINOACC | u | Inodoro Rocal Access suspendido 360x700 blanco (material; 21/03/2023) | 1 | 144.3 | 144.30 |
| PN.ROCAINOTAC | u | Inodoro Rocal Access tapa amortiguada blanca (material; 21/03/2023) | 1 | 40.82 | 40.82 |
| PN.ROCAINOBF | u | Bastidor Duplo WC fluxor para tanque suspendido (material; 21/03/2023) | 1 | 298.65 | 298.65 |
| PN.ROCAKITFLU | u | Kit antivandálico acero inox Duplo WC Fluxor (material; 21/03/2023) | 1 | 70.8 | 70.80 |
| PN.ASACONF | u | Asa abatible Confort acabado mate l=800 mm (material; 21/03/2023) | 1 | 107.25 | 107.25 |
| PN.ASACONFPOR | u | Asa abatible con portarrollo Confort acabado mate l=800 mm (material; 21/03/2023) | 1 | 130 | 130.00 |
| O01OB170 | h | Oficial 1ª fontanero calefactor | 0.525 | 22.2 | 11.66 |
| O01OB224 | h | Ayudante instalador telecomunicación | 0.525 | 20.32 | 10.67 |
|  |  | Total |  |  | 814.15 |

| Medición | Uds. | Parcial |
|---|---|---|
| PA Inodoro Accesible Aseos Chillout | 1 | 1.00 |
| PA Inodoro Accesible Aseos F1 | 1 | 1.00 |
| PB Inodoro Accesible Camerinos figuras | 1 | 1.00 |
| PB Inodoro Accesible Vestuarios accesibles | 2 | 2.00 |
| PB Inodoro Accesible Aseos | 1 | 1.00 |
| Total |  | 6 |

**EKDA10b1CC** ud Urinario mural de porcelana vitrificada de color blanco, conecta (14/10/2022)
15 ud × 365.48 (376.44 con costes indirectos) = 5646.60
Urinario mural Roca Wall de porcelana vitrificada de color blanco, con sistema de instalación In-Wall de cisterna empotrada con pulsador, conectado a red de evacuación. Incluso tubo de alimentación. Incluso preinstalación empotrada para bacteriostático de acuerdo a indicaciones de la Dirección de obra.
Completamente instalado, probado y en funcionamiento.

| Código | Ud | Descripción | Rendimiento | Precio | Importe |
|---|---|---|---|---|---|
| PN.ROCAURI | u | Urinario Roca Hall con desagüe+cartucho waterless blanco (material; 15/10/2022) | 1 | 183.3 | 183.30 |
| PN.ROCAURIBA | u | Sistema instalación Roca In-Wall para urinario (material; 15/10/2022) | 1 | 165.55 | 165.55 |
| O01OB170 | h | Oficial 1ª fontanero calefactor | 0.391 | 22.2 | 8.68 |
| O01OB224 | h | Ayudante instalador telecomunicación | 0.391 | 20.32 | 7.95 |
|  |  | Total |  |  | 365.48 |

| Medición | Uds. | Parcial |
|---|---|---|
| ACCESO | 15 | 15.00 |
| Total |  | 15 |

**EKAA10abaa** ud Lavabo de color blanco de porcelana, con desagüe cromado para ta (14/10/2022)
1 ud × 197.22 (203.14 con costes indirectos) = 203.14
Lavabo de color blanco de porcelana vitrificada, con desagüe cromado para tapón automático, enlaces, pedestal, anclajes y fijaciones. Incluso dispositivo mezclador.
Completamente instalado, probado y en funcionamiento.

| Código | Ud | Descripción | Rendimiento | Precio | Importe |
|---|---|---|---|---|---|
| PN.ROCALAV | u | Lavabo sobrencimera Roca Hall 750x495 blanco (material; 15/10/2022) | 1 | 183.3 | 183.30 |
| BKAA4bCC | ud | Desagüe cromado de 32 mm, tapón automático con enlaces. (material; 14/10/2022) | 1 | 5.42 | 5.42 |
| O01OB170 | h | Oficial 1ª fontanero calefactor | 0.2 | 22.2 | 4.44 |
| O01OB224 | h | Ayudante instalador telecomunicación | 0.2 | 20.32 | 4.06 |
|  |  | Total |  |  | 197.22 |

| Medición | Uds. | Parcial |
|---|---|---|
| PLANTA BAJA | 1 | 1.00 |
| ACCESO |  |  |
| Subtotal |  | 1.00 |
| Total |  | 1 |

**EKAA10ABAA1** ud Lavabo Acces blanco de porcelana, con desagüe cromado para ta (14/10/2022)
6 ud × 72.55 (74.73 con costes indirectos) = 448.38
Lavabo de color blanco de porcelana vitrificada Roca Access de dimensiones 640x550x165 mm, con desagüe cromado para tapón automático, enlaces, anclajes y fijaciones.
Completamente instalado, probado y en funcionamiento.

| Código | Ud | Descripción | Rendimiento | Precio | Importe |
|---|---|---|---|---|---|
| PN.ROCALAVACC | u | Lavabo Access 640x550x165 mm blanco (material; 21/03/2023) | 1 | 58.63 | 58.63 |
| BKAA4bCC | ud | Desagüe cromado de 32 mm, tapón automático con enlaces. | 1 | 5.42 | 5.42 |
| O01OB170 | h | Oficial 1ª fontanero calefactor | 0.2 | 22.2 | 4.44 |
| O01OB224 | h | Ayudante instalador telecomunicación | 0.2 | 20.32 | 4.06 |
|  |  | Total |  |  | 72.55 |

| Medición | Uds. | Parcial |
|---|---|---|
| Planta baja: |  |  |
| Vestuarios Accesibles | 2 | 2.00 |
| Camerino Accesible | 1 | 1.00 |
| Aseo accesible | 1 | 1.00 |
| Planta de acceso: |  |  |
| Aseos F1 Aseo accesible | 1 | 1.00 |
| Aseos Chillout Aseo accesible | 1 | 1.00 |
| Total |  | 6 |

**EKBE20aaC** ud Grifo mural para lavabo con caño largo (14/10/2022)
44 ud × 324.65 (334.39 con costes indirectos) = 14713.16
Grifo para lavabo Grohe Essence New con caño largo y monomando en latón cromado, con fijaciones y conexión flexible a red.
Completamente instalado, probado y en funcionamiento.

| Código | Ud | Descripción | Rendimiento | Precio | Importe |
|---|---|---|---|---|---|
| PN.GROHEGRILA | u | Grifería mural lavabo Grohe Essence New (material; 15/10/2022) | 1 | 319.33 | 319.33 |
| O01OB170 | h | Oficial 1ª fontanero calefactor | 0.125 | 22.2 | 2.78 |
| O01OB224 | h | Ayudante instalador telecomunicación | 0.125 | 20.32 | 2.54 |
|  |  | Total |  |  | 324.65 |

| Medición | Uds. | Parcial |
|---|---|---|
| PLANTA BAJA | 22 | 22.00 |
| ACCESO | 22 | 22.00 |
| Subtotal |  | 44.00 |
| Total |  | 44 |

**EJEG10bb** ud Sifón botella metálico cromado para lavabo , de 40 mm, con tubo (14/10/2022)
44 ud × 11.96 (12.32 con costes indirectos) = 542.08
Sifón botella metálico cromado para lavabo , de 40 mm de diámetro, con tubo metálico roscado de unión a desagüe, registrables, con accesorios incluidos.
Completamente instalado, probado y en funcionamiento.

| Código | Ud | Descripción | Rendimiento | Precio | Importe |
|---|---|---|---|---|---|
| BJEG1bb | ud | Sifón botella cromado de 40 mm. (material; 14/10/2022) | 1 | 7.64 | 7.64 |
| O01OB170 | h | Oficial 1ª fontanero calefactor | 0.1 | 22.2 | 2.22 |
| O01OB180 | h | Oficial 2ª fontanero calefactor | 0.1 | 20.96 | 2.10 |
|  |  | Total |  |  | 11.96 |

| Medición | Uds. | Parcial |
|---|---|---|
| PLANTA BAJA | 22 | 22.00 |
| ACCESO | 22 | 22.00 |
| Subtotal |  | 44.00 |
| Total |  | 44 |

**EKFA10aaa1** ud Desagüe cromado para ducha de obra (14/10/2022)
27 ud × 13.98 (14.4 con costes indirectos) = 388.80
Desagüe cromado para ducha de obra con salida sifónica de 40 mm. Completamente instalado.

| Código | Ud | Descripción | Rendimiento | Precio | Importe |
|---|---|---|---|---|---|
| BKFA2aa | ud | Desagüe cromado y salida sifónica de 40 mm para plato de ducha (material; 14/10/2022) | 1 | 5.48 | 5.48 |
| O01OB170 | h | Oficial 1ª fontanero calefactor | 0.2 | 22.2 | 4.44 |
| O01OB224 | h | Ayudante instalador telecomunicación | 0.2 | 20.32 | 4.06 |
|  |  | Total |  |  | 13.98 |

| Medición | Uds. | Parcial |
|---|---|---|
| PLANTA BAJA | 27 | 27.00 |
| Total |  | 27 |

**EKGF20bba** ud Grifo mezclador Roca Cala empotrado y rociador Fit antivandálico (14/10/2022)
27 ud × 228.03 (234.87 con costes indirectos) = 6341.49
Grifo mezclador para ducha Roca modelo Cala, ejecución empotrada, cuerpo de latón cromado, selección de temperatura monomando y selector de dos vías, incluso racores de conexión, conectado a válvula depresora para vaciado automático, accesorio Roca Box universal para instalación empotrada, y rociador modelo Fit antivandálico.
Completamente instalado, probado y en funcionamiento.

| Código | Ud | Descripción | Rendimiento | Precio | Importe |
|---|---|---|---|---|---|
| PN.ROCADUCGRI | u | Grifo monomando Roca Cala mezclador selector 2 vías cromo (material; 15/10/2022) | 1 | 86.4 | 86.40 |
| PN.ROCADUCBOX | u | Roca Box universal (material; 15/10/2022) | 1 | 78 | 78.00 |
| PN.ROCADUCROC | u | Rociador Roca Fit antivandálico (material; 15/10/2022) | 1 | 46.5 | 46.50 |
| BKQD3 | ud | Válvula depresora de vaciado (material; 14/10/2022) | 1 | 15 | 15.00 |
| O01OB170 | h | Oficial 1ª fontanero calefactor | 0.05 | 22.2 | 1.11 |
| O01OB224 | h | Ayudante instalador telecomunicación | 0.05 | 20.32 | 1.02 |
|  |  | Total |  |  | 228.03 |

| Medición | Uds. | Parcial |
|---|---|---|
| PLANTA BAJA | 27 | 27.00 |
| Total |  | 27 |

### 176 VARIOS (20/06/2022)
Importe: 15520.91

**E1KA10b** ud Conjunto de ayudas de obra civil para dejar la instalación de fo (20/06/2022)
1 ud × 6989.32 (7199 con costes indirectos) = 7199.00
Conjunto de ayudas de obra civil para dejar la instalación de fontanería completamente terminada, incluyendo:
Apertura y tapado de rozas.
Apertura de agujeros en paramentos tanto en horizontales como verticales.
Colocación de pasamuros.
Fijación de soportes.
Construcción de bancadas y hornacinas.
Colocación y recibido de cajas para elementos empotrados.
Apertura de agujeros en falsos techos de todo tipo y materiales.
Descarga y elevación de materiales (si no precisan transportes especiales).
Sellado de agujeros y huecos de paso de instalaciones.
Soporte de placas solares y fotovoltaicas.
Tapas para registro en montantes y falsos techos de todo tipo y material para instalaciones.
Tapas de arquetas en todo tipo de suelos.
En general, todo aquello necesario (material y mano de obra) para el montaje de la instalación i coordinación con obra civil y arquitectura, de acuerdo con las instrucciones de la dirección facultativa de obra.

| Código | Ud | Descripción | Rendimiento | Precio | Importe |
|---|---|---|---|---|---|
| B1KA1b | ud | Material ayudas de albañileria de la instalación de fontanería. (material; 19/10/2022) | 1 | 1620.37 | 1620.37 |
| O01OA060 | h | Peón especializado | 135 | 20.06 | 2708.10 |
| O01OA070 | h | Peón ordinario | 135 | 19.71 | 2660.85 |
|  |  | Total |  |  | 6989.32 |

| Medición | Uds. | Parcial |
|---|---|---|
| GENERALES | 1 | 1.00 |
| Total |  | 1 |

**E1KA20b** ud Relleno y sellado de huecos abiertos para paso de inst. de fonta (20/06/2022)
1 ud × 4190.64 (4316.36 con costes indirectos) = 4316.36
Relleno y sellado de todos los huecos abiertos para paso de instalaciones de fontanería entre sectores de incendios, a base de productos adecuados para conseguir el grado de resistencia al fuego exigido al elemento compartimentador; según las instalaciones se usarán los siguientes productos:
Bandejas y cables: pasamuros con estanqueidad al fuego (EI 240) homologado según norma UNE-EN 1366-3, formados por módulos compuestos por tubos de acero galvanizado que disponen de material intumescente en su interior y fijados medianter placas sellantes de acero con material ignífugo.
Tuberías y conductos: mortero para sellado ignífugo de alta densidad, resinas termoplásticas y/o masillas a base de siliconas intumescentes.
Tuberías y tubos combustibles, mediante collarines de material intumescente según norma UNE-EN 1366-3 con la resistencia al fuego requerida en cada sector.
Para huecos de grandes dimensiones se emplearán como relleno bolsas de fibras minerales de alta estabilidad térmica con materiales intumescentes para el sellado de penetraciones.
Incluyendo todo aquello necesario para el montaje e instalación, completamente realizado según Especificaciones Técnicas del fabricante del producto y aplicado en cada caso según coordinación de la Dirección Facultativa.

| Código | Ud | Descripción | Rendimiento | Precio | Importe |
|---|---|---|---|---|---|
| B1KA2b | ud | Material para el relleno y sellado de huecos abiertos para insta (material; 19/10/2022) | 1 | 810.19 | 810.19 |
| O01OA060 | h | Peón especializado | 85 | 20.06 | 1705.10 |
| O01OA070 | h | Peón ordinario | 85 | 19.71 | 1675.35 |
|  |  | Total |  |  | 4190.64 |

| Medición | Uds. | Parcial |
|---|---|---|
| GENERALES | 1 | 1.00 |
| Total |  | 1 |

**E2AA01b** ud Preparación de toda la documentación de obra de la instalación d (19/10/2022)
1 ud × 324.07 (333.79 con costes indirectos) = 333.79
Preparación de toda la documentación de obra de la instalación de fontanería según pliego de condiciones generales e instrucciones de la D.F., comprendiendo:
- Planos de detalle y de montaje en soporte informático (AUTOCAD) según indicaciones de la D.F.
- Planos final de obra de la instalación realmente ejecutada (3 copias aprobadas por la D.F.).
- Memorias, bases de cálculo y cálculos, especificaciones técnicas, estado de mediciones finales y presupuesto final actualizados según lo realmente ejecutado (3 copias aprobadas por la D.F.).
- Documentación final de obra: pruebas realizadas, instrucciones de operación y mantenimiento, relación de suministradores, etc. (3 copias aprobadas por la D.F.)
Esta partida deberá respetarse con el importe indicado, no pudiendo estar repartida en el conjunto de las partidas del ppto. ni verse disminuïda por la baja que en su caso pueda afectar al presupuesto.

| Código | Ud | Descripción | Rendimiento | Precio | Importe |
|---|---|---|---|---|---|
| B2AA1b | ud | Documentación de ejecución y final de obra de fontanería . (material; 19/10/2022) | 1 | 324.07 | 324.07 |
|  |  | Total |  |  | 324.07 |

| Medición | Uds. | Parcial |
|---|---|---|
| GENERALES | 1 | 1.00 |
| Total |  | 1 |

**E2AA02b** ud Legalización de todas las instalaciones de fontanería que se vea (19/10/2022)
1 ud × 1134.26 (1168.29 con costes indirectos) = 1168.29
Legalización de todas las instalaciones de fontanería que se vean afectadas en este capítulo de los presupuestos, incluyendo la preparación y visados de proyectos en el Colegio Profesional correspondiente y la presentación y seguimiento hasta buen fin de los expedientes ante los Servicios Territoriales de Industria y Entidades Colaboradoras, incluso el abono de las tasas correspondientes. Se incluyen todos los trámites administrativos habitulales que haya que realizar con los organismos oficiales para llevar a buen término las instalaciones de este capítulo, así como el contrato de mantenimiento preceptivo y obligatorio que marque el Servicio de Industria ante la presentación del expediente.

| Código | Ud | Descripción | Rendimiento | Precio | Importe |
|---|---|---|---|---|---|
| B2AA2b | ud | Legalización instalaciones de fontanería . (material; 19/10/2022) | 1 | 1134.26 | 1134.26 |
|  |  | Total |  |  | 1134.26 |

| Medición | Uds. | Parcial |
|---|---|---|
| GENERALES | 1 | 1.00 |
| Total |  | 1 |

**E2AB02b** ud Control Calidad y Pruebas según especificaciones del PCC de las (19/10/2022)
1 ud × 2430.55 (2503.47 con costes indirectos) = 2503.47
Control de Calidad y Pruebas según especificaciones del Protocolo del Control de Calidad de las instalaciones de fontanería
Se dedicará un importe de al menos el PEC < 1.000.000€ 1,5% % del precio ejecución contrata (PEC) que la dirección de ejecución de la obra, que forma parte de la DF, se encargará de gestionar ordenando la realización de ensayos y pruebas precisas, según la Ley de Ordenación de la edificación de 5 de noviembre de 1999 y el pliego de cláusulas administrativas (según CTE).

| Código | Ud | Descripción | Rendimiento | Precio | Importe |
|---|---|---|---|---|---|
| B2AB2b | ud | Protocolo de Control de Calidad de las instalaciones de fontaner (material; 19/10/2022) | 1 | 2430.55 | 2430.55 |
|  |  | Total |  |  | 2430.55 |

| Medición | Uds. | Parcial |
|---|---|---|
| GENERALES | 1 | 1.00 |
| Total |  | 1 |

## 18 INSTALACIÓN DE P.C.I. (20/06/2022)
Importe: 390713.08

### 181 ACOMETIDA (20/06/2022)
Importe: 3230.07

**E1KB11a** ud Acometida a la red pública de suministro de incendios , con tube (19/10/2022)
1 ud × 780 (803.4 con costes indirectos) = 803.40
Acometida a la red pública de suministro de incendios, con tubería de DN40 (PE50) de diámetro. Incluye la gestión ante compañía y/o ayuntamiento, proyecto de acometida, trabajos de mano de obra y material necesario para realizar estas tareas, como son: permisos y derechos de acometida, excavación de zanjas e instalación de materiales (arquetas, tubería de alimentación, válvulas, etc.), según normas y criterios de la compañía suministradora.

| Medición | Uds. | Parcial |
|---|---|---|
| GENERALES | 1 | 1.00 |
| Total |  | 1 |

**EFLB80ea** ud Conjunto hidráulico para contaje de consumo de agua para agua fr (14/10/2022)
1 ud × 1031.37 (1062.31 con costes indirectos) = 1062.31
Conjunto hidráulico para contaje de consumo de agua para agua fría, con conexión DN 40 mm., compuesto por contador, tubería, valvulería, y accesorios, con uniones roscadas, embridadas o ranuradas, incluyendo:
- 1 Contador electrónico.
- 1 Válvulas de corte de mariposa/bola de 40 mm.
- 1 Válvulas de retención de 40 mm.
- 1 Termómetro graduados de 0° a 100 °C para líquido.
Parte proporcional de tubería, accesorios y elementos de sujeción, incluyendo aislamiento y acabado de las mismas características que el tramo de conexión, y señalizado de todo el conjunto de tuberías y válvulas según especificaciones de la legislación vigente.
Conjunto completamente instalado, señalizado, equilibrado, regulado y en funcionamiento, según fichas técnicas de equipos y pliego de especificaciones técnicas.

| Código | Ud | Descripción | Rendimiento | Precio | Importe |
|---|---|---|---|---|---|
| BFLBQe | ud | Contador electrónico para agua del calibre 40 mm, incluso equip (material; 19/10/2022) | 1 | 801.63 | 801.63 |
| BDWA1e | ud | Tramo tubería de 40 mm de diámetro nominal, incluyendo acabado, (material; 19/10/2022) | 1 | 4.71 | 4.71 |
| BDWA2e | ud | Aislamiento exterior para tuberías de 40 mm de diámetro nominal a base de coquilla elastomérica con conductividad y espesor según legislación vigente, de las mismas características que la tubería de conexión, con accesorios y señalización. (material; 19/10/2022) | 1 | 22.89 | 22.89 |
| BDWA3e | ud | Válvula de corte de mariposa/bola con accesorios y señalizada de (material; 19/10/2022) | 1 | 25.22 | 25.22 |
| BDWAAe | ud | Válvula de retención de 40 mm de diámetro nominal incluyendo uniones, accesorios y disco indicador (material; 19/10/2022) | 1 | 58.32 | 58.32 |
| BFFA1 | ud | Termómetro graduado de 0° a 100 °C para líquidos. | 1 | 12.3 | 12.30 |
| O01OB170 | h | Oficial 1ª fontanero calefactor | 2.5 | 22.2 | 55.50 |
| O01OB224 | h | Ayudante instalador telecomunicación | 2.5 | 20.32 | 50.80 |
|  |  | Total |  |  | 1031.37 |

| Medición | Uds. | Parcial |
|---|---|---|
| GENERALES | 1 | 1.00 |
| Total |  | 1 |

**E1MB20ca** ud Armario registro contadores prefabricado con puertas, cerradura, (14/10/2022)
1 ud × 301.81 (310.86 con costes indirectos) = 310.86
Armario para registro contadores prefabricado , de dimensiones mínimas interiores de 1300x600x500 mm, equipado con puertas, cerradura, fijación y soporte. Incluso construcción de hornacina con los trabajos de obra civil necesarios. Completamente instalado.

| Código | Ud | Descripción | Rendimiento | Precio | Importe |
|---|---|---|---|---|---|
| B1MB1ca | ud | Armario registro contadores prefabricado de 1300x600x500 mm con (material; 19/10/2022) | 1 | 227.75 | 227.75 |
| B1MB2ca | ud | Construcción de hornacina para armario de contadores prefabricad (material; 19/10/2022) | 1 | 22.27 | 22.27 |
| O01OB170 | h | Oficial 1ª fontanero calefactor | 1.2 | 22.2 | 26.64 |
| O01OB180 | h | Oficial 2ª fontanero calefactor | 1.2 | 20.96 | 25.15 |
|  |  | Total |  |  | 301.81 |

| Medición | Uds. | Parcial |
|---|---|---|
| GENERALES | 1 | 1.00 |
| Total |  | 1 |

**EDFA01ace** m Tubería de polietileno tipo PE-100 (alta densidad), según norma (14/10/2022)
30 m × 13.76 (14.17 con costes indirectos) = 425.10
Tubería de polietileno tipo PE-100 (alta densidad), según norma UNE-EN 12201-2, serie 5 (PN 16 bar) de 50 mm de diámetro nominal, con p.p. de accesorios y elementos de sujeción. Completamente instalada.

| Código | Ud | Descripción | Rendimiento | Precio | Importe |
|---|---|---|---|---|---|
| BDFA01ace | m | Tubería de polietileno tipo PE-100 (alta densidad), según norma UNE-EN 12201-2, serie 5 (PN 16 bar) de 50 mm de diámetro nominal (material; 19/10/2022) | 1 | 1.2 | 1.20 |
| BDFA02ace | pp | Accesorios y elementos de sujeción para tubo de polietileno PE-100 según norma UNE-EN 12201, serie 5, PN16 de 50 mm de diámetro nominal (material; 19/10/2022) | 1 | 0.47 | 0.47 |
| O01OB170 | h | Oficial 1ª fontanero calefactor | 0.28 | 22.2 | 6.22 |
| O01OB180 | h | Oficial 2ª fontanero calefactor | 0.28 | 20.96 | 5.87 |
|  |  | Total |  |  | 13.76 |

| Medición | Uds. | Parcial |
|---|---|---|
| GENERALES | 30 | 30.00 |
| Total |  | 30 |

**E1BA10b** m3 Excavación de zanjas para red de tuberías (incendios ) solera de (20/06/2022)
10 m3 × 18.23 (18.78 con costes indirectos) = 187.80
Excavación de zanjas para red de tuberías (incendios ) y arquetas por medios mecánicos en cualquier tipo de terreno, incluyendo formación de solera de hormigón, relleno y compactado, protección de juntas con anillado de ladrillo, reposición de tierras, traslado de tierras sobrantes a vertedero autorizado, sin limitación de distancia, trabajos auxiliares, mano de obra y material necesario.

| Código | Ud | Descripción | Rendimiento | Precio | Importe |
|---|---|---|---|---|---|
| B1BA3 | m3 | Material necesario para formación de solera de hormigón. | 1 | 2.54 | 2.54 |
| O01OA070 | h | Peón ordinario | 0.08 | 19.71 | 1.58 |
| C1331 | h | Maquinaria para excavación, reposición y compactado en cualquier | 0.22 | 46.98 | 10.34 |
| C1507 | h | Transporte por medios mecánicos con carga de vehículos por medio | 0.12 | 31.38 | 3.77 |
|  |  | Total |  |  | 18.23 |

| Medición | Uds. | Parcial |
|---|---|---|
| GENERALES | 10 | 10.00 |
| Total |  | 10 |

**EDGA7050** m Tubería de polipropileno compuesto con fibra de vidrio, (PPR)/ ( (14/10/2022)
10 m × 42.78 (44.06 con costes indirectos) = 440.60
Tubería de polipropileno copolímero random (PP-R) con fibra de vidrio, (PPR/ PPR+FV/ PPR), Serie 5/SDR11, de 50 mm de diámetro nominal, con p.p. de uniones por termofusión o accesorio electrosoldable Incluso elementos de sujeción. Clasificación de reacción al fuego Bs1d0. Completamente instalado y señalizado. Según especificaciones técnicas de proyecto. Marca/modelo: AQUATHERM RED PIPE MF / ITALSAN NIRON RED o equivalente.

| Código | Ud | Descripción | Rendimiento | Precio | Importe |
|---|---|---|---|---|---|
| BDGAHeab | m | Tubería de polipropileno (PP-R) con fibra de vidrio, (PPR)/ (PP (material; 19/10/2022) | 1 | 6.82 | 6.82 |
| BDGAIeb | pp | Accesorios y soportes para tubería de polipropileno (PP-R) 50 co (material; 19/10/2022) | 1 | 3.59 | 3.59 |
| O01OB170 | h | Oficial 1ª fontanero calefactor | 0.75 | 22.2 | 16.65 |
| O01OB180 | h | Oficial 2ª fontanero calefactor | 0.75 | 20.96 | 15.72 |
|  |  | Total |  |  | 42.78 |

| Medición | Uds. | Parcial |
|---|---|---|
| GENERALES | 10 | 10.00 |
| Total |  | 10 |

### 182 ACUMULACIÓN Y GRUPO DE PRESIÓN (20/06/2022)
Importe: 68875.06

#### 1821 ACUMULACIÓN Y GRUPO DE PRESIÓN (BIES) (20/06/2022)
Importe: 6671.82

**EFAA21fba** ud Conjunto de tren de reducción en tubería de 50 mm de diámetro co (14/10/2022)
1 ud × 299.78 (308.77 con costes indirectos) = 308.77
Conjunto de tren de reducción intercalado en tubería de 50 mm de diámetro con válvulas de corte en by-pass, válvula reductora para una presión de 960 KPa y un caudal máximo de 1,60 l/s, y manómetro. Formado por:
- 1 Válvula reductora de presión de 50 mm de diámetro a presión 600 KPa. Marca/modelo: BERMAD o equivalente
- 3 Válvulas de corte de mariposa / bola de 50 mm de diámetro.
- 1 Manómetro con válvulas de corte.
Incluyendo conexión hidráulica de todos los componentes con parte proporcional de tubería, accesorios de unión, elementos de sujeción de los materiales y características indicadas en proyecto.
Conjunto completamente instalado, señalizado, equilibrado, regulado y en funcionamiento, según normativa vigente, fichas técnicas y pliego de especificaciones técnicas.

| Código | Ud | Descripción | Rendimiento | Precio | Importe |
|---|---|---|---|---|---|
| BDWA18f | ud | Parte proporcional de tramo tubería 50 mm, incluyendo acabado, a | 1 | 6.73 | 6.73 |
| BFAA2fba | ud | Válvula reductora con regulación de 50 mm de diámetro, presión s (material; 19/10/2022) | 1 | 84.24 | 84.24 |
| BDWA19f | ud | Válvula de corte de mariposa/bola con accesorios y señalizada de | 3 | 37.12 | 111.36 |
| BDSCAaa | ud | Manómetro con válvula de corte DN15 (material; 19/10/2022) | 1 | 16.66 | 16.66 |
| O01OB170 | h | Oficial 1ª fontanero calefactor | 1.9 | 22.2 | 42.18 |
| O01OB224 | h | Ayudante instalador telecomunicación | 1.9 | 20.32 | 38.61 |
|  |  | Total |  |  | 299.78 |

| Medición | Uds. | Parcial |
|---|---|---|
| PLANTA BAJA | 1 | 1.00 |
| Total |  | 1 |

**EDUF13fa** ud By-pass de alimentación directa de red del grupo de presión GP.B (14/10/2022)
1 ud × 190.05 (195.75 con costes indirectos) = 195.75
By-pass de alimentación directa de red, conectado a colector de distribución del grupo de presión GP.BIES, para la instalación de incendios, mediante tubería DN 50 mm y valvulería. Incluyendo:
- 1 Válvula de corte de mariposa/bola de 50 mm de diámetro.
- 1 Válvula de retención de 50 mm de diámetro.
- 1 Válvula vaciado DN15, conectada a desagüe.
- 1 Manómetro con válvula de corte.
Incluyendo conexión hidráulica de todos los componentes con parte proporcional de tubería, accesorios de unión, elementos de sujeción de los materiales y características indicadas en proyecto.
Conjunto completamente instalado, señalizado, equilibrado, regulado y en funcionamiento, según normativa vigente, fichas técnicas y pliego de especificaciones técnicas.

| Código | Ud | Descripción | Rendimiento | Precio | Importe |
|---|---|---|---|---|---|
| BDWA18f | ud | Parte proporcional de tramo tubería 50 mm, incluyendo acabado, a | 1 | 6.73 | 6.73 |
| BDWA19f | ud | Válvula de corte de mariposa/bola con accesorios y señalizada de | 1 | 37.12 | 37.12 |
| BDLCHf | ud | Válvula de retención de 50 mm (material; 19/10/2022) | 1 | 73.45 | 73.45 |
| BDLI8 | ud | Válvula de vaciado de latón de DN15 de diámetro, incluye acceso | 1 | 6.15 | 6.15 |
| BDSCA | ud | Manómetro con válvula de corte DN15 | 1 | 10.49 | 10.49 |
| O01OB170 | h | Oficial 1ª fontanero calefactor | 1.3 | 22.2 | 28.86 |
| O01OB180 | h | Oficial 2ª fontanero calefactor | 1.3 | 20.96 | 27.25 |
|  |  | Total |  |  | 190.05 |

| Medición | Uds. | Parcial |
|---|---|---|
| GENERALES | 1 | 1.00 |
| Total |  | 1 |

**E1DD11b** ud Pasamuros para colector de aspiración a depósito de agua formado (20/06/2022)
1 ud × 131.2 (135.14 con costes indirectos) = 135.14
Pasamuros para colector de aspiración a depósito de agua formado por tubería de acero galvanizado de 65 mm de diámetro con codo y placa antivórtice en interior depósito, con pletinas soldadas de sujeción a muro y bridas de unión a tubo de aspiración. Completamente instalado.

| Código | Ud | Descripción | Rendimiento | Precio | Importe |
|---|---|---|---|---|---|
| B1DD4b | ud | Pasamuros de acero galvanizado de 65 mm con pletinas de sujecció (material; 19/10/2022) | 1 | 29.87 | 29.87 |
| B1DD5b | ud | Juego de bridas con tornillos y juntas para pasamuros de 65 mm. (material; 19/10/2022) | 2 | 11.89 | 23.78 |
| B1DD6b | ud | Codo y placa antivórtice para aspiración de 65 mm. (material; 19/10/2022) | 1 | 41.76 | 41.76 |
| O01OA060 | h | Peón especializado | 0.9 | 20.06 | 18.05 |
| O01OA070 | h | Peón ordinario | 0.9 | 19.71 | 17.74 |
|  |  | Total |  |  | 131.2 |

| Medición | Uds. | Parcial |
|---|---|---|
| PLANTA BAJA | 1 | 1.00 |
| Total |  | 1 |

**EDTB30d** ud Colector de aspiración general de 65 mm de diámetro con salidas (14/10/2022)
1 ud × 122.87 (126.56 con costes indirectos) = 126.56
Colector de aspiración general de 65 mm de diámetro con salidas y entradas según esquema de principio, construido en acero negro estirado, con uniones soldadas y accesorios con bridas/roscadas/ranuradas y elementos de sujeción. Codo y placa antivórtice en interior de depósito, con platinas soldadas de sujeción a muro y bridas de unión a tubo de aspiración. Pintado de esmalte sintético con dos capas de impregnación antioxidante y dos capas de acabado. Completamente instalado.

| Código | Ud | Descripción | Rendimiento | Precio | Importe |
|---|---|---|---|---|---|
| BDTB5d | ud | Colector de aspiración general de 65 mm de diámetro (material; 19/10/2022) | 1 | 70.49 | 70.49 |
| B1DD8d | ud | Codo y placa antivórtice para aspiración de 65 mm. (material; 19/10/2022) | 1 | 36.65 | 36.65 |
| BZEB3d | ud | Pintado con esmalte sintético y impregnación antioxidante de col (material; 19/10/2022) | 1 | 0.62 | 0.62 |
| O01OB170 | h | Oficial 1ª fontanero calefactor | 0.35 | 22.2 | 7.77 |
| O01OB180 | h | Oficial 2ª fontanero calefactor | 0.35 | 20.96 | 7.34 |
|  |  | Total |  |  | 122.87 |

| Medición | Uds. | Parcial |
|---|---|---|
| PLANTA BAJA | 1 | 1.00 |
| Total |  | 1 |

**EDLA10bb** ud Válvula mariposa, montaje bridas, mando manual palanca, de 65 (14/10/2022)
1 ud × 74.14 (76.36 con costes indirectos) = 76.36
Válvula de mariposa, para montaje entre bridas, de 65 de diámetro, PN-16 , con mando de accionamiento manual por palanca y juego de accesorios. Completamente instalada. Marca/modelo : VALCOM o equivalente

| Código | Ud | Descripción | Rendimiento | Precio | Importe |
|---|---|---|---|---|---|
| BDLAGba | ud | Válvula de mariposa de 65, PN-16, accionamiento manual por palan (material; 19/10/2022) | 1 | 27.88 | 27.88 |
| BDLAHb | ud | Mando de accionamiento manual por palanca para válvula de maripo (material; 19/10/2022) | 1 | 6.53 | 6.53 |
| BDLAIba | ud | Juego de bridas PN-16 de 65, con tornillos y juntas, para válvul (material; 19/10/2022) | 2 | 11.89 | 23.78 |
| BDLA4 | ud | Disco indicador de circuitos para válvulas. | 1 | 0.84 | 0.84 |
| O01OB170 | h | Oficial 1ª fontanero calefactor | 0.35 | 22.2 | 7.77 |
| O01OB180 | h | Oficial 2ª fontanero calefactor | 0.35 | 20.96 | 7.34 |
|  |  | Total |  |  | 74.14 |

| Medición | Uds. | Parcial |
|---|---|---|
| PLANTA BAJA | 1 | 1.00 |
| Total |  | 1 |

**ECMC11a** ud Grupo de presión contra incendios GP.BIES todo eléctrico, incluy (14/10/2022)
1 ud × 4013.88 (4134.3 con costes indirectos) = 4134.30
Grupo de presión contra incendios todo eléctrico de las siguientes características técnicas:
Definición del equipo:
- Según norma: UNE 23500
- Número de bombas: jockey+eléctrica
Prestaciones:
- Caudal total: 3,33 l/s
- Presión máxima de trabajo: 960 kPa
- Potencia eléctrica: 2,85+7,5
Con las siguientes características constructivas y compuesto de los siguientes elementos:
- Bomba principal de arranque automático y paro manual.
- Bomba jockey de arranque y paro automáticos.
- Motores eléctricos asíncronos, rotor en jaula de ardilla, protegidos contra polvo y goteo.
- Colector de impulsión: según fabricante
- Colector de aspiración: según fabricante
- Válvula de seguridad 25 mm en línea de impulsión bomba principal con escape conducido a depósito.
- Acumulador hidroneumático de membrana recambiable (según fabricante), timbrado por Delegación de Industria con válvula de corte y conexión a colector de impulsión del grupo de presión.
- Válvulas de corte en las aspiraciones e impulsiones de cada bomba.
- Válvulas de retención en la impulsión de cada bomba.
- Manómetros y presostatos o sensores de presión para control de presión.
- Cuadro motores eléctrico compuesto por armario metálico conteniendo en su interior: interruptor general, indicadores de señalización, fusibles generales y para el circuito de maniobra, conmutador de tres posiciones (manual, automático y fuera de servicio), protección por fusibles o disyuntores magnéticos, amperímetro, voltímetro con conmutador para las tres fases, control de arranques de la bomba jockey, alarmas visuales y acústicas (presencia de tensión, fallos de tensión y arranque, bombas en marcha (jockey y principal), nivel mínimo depósito de reserva de agua, disparo térmico).
- Conjunto montado sobre bancada de perfiles de acero galvanizado con amortiguadores incorporados.
Parte proporcional de tubería, accesorios y elementos de sujeción, incluyendo acabado de las mismas características que el tramo de conexión, y señalizado de todo el conjunto de tuberías y válvulas según especificaciones de la legislación vigente.
Conjunto completamente instalado incluyendo conexionado hidráulico y eléctrico, señalizado, equilibrado, regulado y en funcionamiento, según normativa vigente, planos, fichas técnicas y pliego de especificaciones técnicas.
Marca/modelo: EBARA AFU12-EVMSG 15-8F5/7,5 EJ o equivalente
Según ficha técnica.
Referencia: GP.BIES

| Código | Ud | Descripción | Rendimiento | Precio | Importe |
|---|---|---|---|---|---|
| BCMC03a | ud | Grupo de presión contra incendios todo eléctrico. jockey+eléctri (material; 19/10/2022) | 1 | 3668.6 | 3668.60 |
| O01OB170 | h | Oficial 1ª fontanero calefactor | 8 | 22.2 | 177.60 |
| O01OB180 | h | Oficial 2ª fontanero calefactor | 8 | 20.96 | 167.68 |
|  |  | Total |  |  | 4013.88 |

| Medición | Uds. | Parcial |
|---|---|---|
| PLANTA BAJA | 1 | 1.00 |
| Total |  | 1 |

**EDBC01ga1** m Tubería acero negro estirado, según UNE-EN 10255 serie media M d (14/10/2022)
20 m × 31.29 (32.23 con costes indirectos) = 644.60
Tubería de acero negro estirado, según UNE-EN 10255 serie media M de 50 mm (2") de diámetro nominal, con p.p. de uniones y accesorios roscados/bridas/ranurados y elementos de sujeción, pintada con dos capas de imprimación antioxidante y dos capas de esmalte sintético de diferente color. Completamente instalada y señalizada. Según especificaciones de proyecto. Acabado en color según la D.F

| Código | Ud | Descripción | Rendimiento | Precio | Importe |
|---|---|---|---|---|---|
| BDBC10gaa | m | Tubería de acero negro 50 mm (2") de estirado mm de diámetro no (material; 19/10/2022) | 1 | 6.73 | 6.73 |
| BDBC20ga | m | Accesorios y soportes para tubería de acero negro de 50 mm (2") (material; 19/10/2022) | 1 | 2.2 | 2.20 |
| BZEA3ga | m | Pintado dos capas de pintura epoxy para tubería de DN 50 mm (2") (material; 19/10/2022) | 1 | 0.08 | 0.08 |
| BZEA03ga | m | Pintado con dos capas de pintura epoxy para tubería de DN 50 mm (material; 19/10/2022) | 1 | 0.27 | 0.27 |
| O01OB170 | h | Oficial 1ª fontanero calefactor | 0.51 | 22.2 | 11.32 |
| O01OB180 | h | Oficial 2ª fontanero calefactor | 0.51 | 20.96 | 10.69 |
|  |  | Total |  |  | 31.29 |

| Medición | Uds. | Parcial |
|---|---|---|
| PLANTA BAJA | 20 | 20.00 |
| Total |  | 20 |

**EDTB10da** ud Colector de pruebas de 50 mm (14/10/2022)
1 ud × 184.08 (189.6 con costes indirectos) = 189.60
Colector de pruebas construido en acero negro según UNE 10255 de 50 mm de diámetro, provisto de contrabridas con salidas y entradas según esquema de principio. Completamente instalado.

| Código | Ud | Descripción | Rendimiento | Precio | Importe |
|---|---|---|---|---|---|
| BDTB4da | ud | Colector de pruebas de 50 mm (material; 19/10/2022) | 1 | 162.5 | 162.50 |
| O01OB170 | h | Oficial 1ª fontanero calefactor | 0.5 | 22.2 | 11.10 |
| O01OB180 | h | Oficial 2ª fontanero calefactor | 0.5 | 20.96 | 10.48 |
|  |  | Total |  |  | 184.08 |

| Medición | Uds. | Parcial |
|---|---|---|
| PLANTA BAJA | 1 | 1.00 |
| Total |  | 1 |

**EFLA10aa** ud Medidor de caudal derivado por diafragma rotámetro, con tubería (14/10/2022)
1 ud × 474.5 (488.74 con costes indirectos) = 488.74
Medidor de caudal derivado por diafragma tipo rotámetro, formado por conjunto de: diafragma, bridas, derivaciones, válvulas de corte y medidor, para montaje en tubería de DN 50 , presión trabajo PN-16 y medición de caudal de 50 m3/h. Completamente instalado. Marca/modelo:

| Código | Ud | Descripción | Rendimiento | Precio | Importe |
|---|---|---|---|---|---|
| BFLA1 | ud | Medidor de caudal tipo rotámetro. (material; 19/10/2022) | 1 | 175.8 | 175.80 |
| BFLA2a | ud | Diafragma para tubería de DN-50 con bridas. (material; 19/10/2022) | 1 | 200.8 | 200.80 |
| BFLA3 | ud | Válvulas de corte y accesorios de unión para medidor de caudal t (material; 19/10/2022) | 1 | 46.88 | 46.88 |
| O01OB170 | h | Oficial 1ª fontanero calefactor | 1.2 | 22.2 | 26.64 |
| O01OB224 | h | Ayudante instalador telecomunicación | 1.2 | 20.32 | 24.38 |
|  |  | Total |  |  | 474.5 |

| Medición | Uds. | Parcial |
|---|---|---|
| PLANTA BAJA | 1 | 1.00 |
| Total |  | 1 |

**EDLA40aa** ud Válvula mariposa, para control de estado de 50, PN-16 , con mano (14/10/2022)
1 ud × 291.44 (300.18 con costes indirectos) = 300.18
Válvula de mariposa, para control de estado (abierta o cerrada), para montaje entre bridas, de 50 de diàmetro, PN- 16 , con manoreductor de accionamiento manual, con interruptor final de carrera con dos contactos y juego de accesorios. Completamente instalada. Marca/modelo: o equivalente

| Código | Ud | Descripción | Rendimiento | Precio | Importe |
|---|---|---|---|---|---|
| BDLA1aa | ud | Válvula de mariposa para control de estado de 50, PN- 16, con in (material; 19/10/2022) | 1 | 256.75 | 256.75 |
| BDLA5aa | ud | Juego de bridas PN- 16 de 50, con tornillos y juntas, para válvu (material; 19/10/2022) | 2 | 10.45 | 20.90 |
| BDLA4 | ud | Disco indicador de circuitos para válvulas. | 1 | 0.84 | 0.84 |
| O01OB170 | h | Oficial 1ª fontanero calefactor | 0.3 | 22.2 | 6.66 |
| O01OB180 | h | Oficial 2ª fontanero calefactor | 0.3 | 20.96 | 6.29 |
|  |  | Total |  |  | 291.44 |

| Medición | Uds. | Parcial |
|---|---|---|
| PLANTA BAJA | 1 | 1.00 |
| Total |  | 1 |

**EFKA01aa** ud Interruptor de flujo para líquidos, formado por lengüeta de acer (14/10/2022)
1 ud × 69.73 (71.82 con costes indirectos) = 71.82
Interruptor de flujo para líquidos, formado por lengüeta de acero inoxidable, con salida digital (contactos libres de tensión). Completamente instalado. Marca/modelo: SIEMENS

| Código | Ud | Descripción | Rendimiento | Precio | Importe |
|---|---|---|---|---|---|
| BFKA1 | ud | Interruptor de flujo para líquidos. (material; 19/10/2022) | 1 | 54.85 | 54.85 |
| O01OB170 | h | Oficial 1ª fontanero calefactor | 0.35 | 22.2 | 7.77 |
| O01OB224 | h | Ayudante instalador telecomunicación | 0.35 | 20.32 | 7.11 |
|  |  | Total |  |  | 69.73 |

| Medición | Uds. | Parcial |
|---|---|---|
| PLANTA BAJA | 1 | 1.00 |
| Total |  | 1 |

#### 1822 ACUMULACIÓN Y GRUPO DE PRESIÓN (ROCIADORES) (20/06/2022)
Importe: 62203.24

**EFAA21fba1** ud Conjunto de tren de reducción en tubería de 50 mm de diámetro co (14/10/2022)
1 ud × 299.78 (308.77 con costes indirectos) = 308.77
Conjunto de tren de reducción intercalado en tubería de 50 mm de diámetro con válvulas de corte en by-pass, válvula reductora para una presión de 960 KPa y un caudal máximo de 1,60 l/s, y manómetro. Formado por:
- 1 Válvula reductora de presión de 50 mm de diámetro a presión 600 KPa. Marca/modelo: BERMAD o equivalente
- 3 Válvulas de corte de mariposa / bola de 50 mm de diámetro.
- 1 Manómetro con válvulas de corte.
Incluyendo conexión hidráulica de todos los componentes con parte proporcional de tubería, accesorios de unión, elementos de sujeción de los materiales y características indicadas en proyecto.
Conjunto completamente instalado, señalizado, equilibrado, regulado y en funcionamiento, según normativa vigente, fichas técnicas y pliego de especificaciones técnicas.

| Código | Ud | Descripción | Rendimiento | Precio | Importe |
|---|---|---|---|---|---|
| BDWA18fa | ud | Parte proporcional de tramo tubería 50 mm, incluyendo acabado, a (material; 19/10/2022) | 1 | 6.73 | 6.73 |
| BFAA2fbaa | ud | Válvula reductora con regulación de 50 mm de diámetro, presión s (material; 19/10/2022) | 1 | 84.24 | 84.24 |
| BDWA19fa | ud | Válvula de corte de mariposa/bola con accesorios y señalizada de (material; 19/10/2022) | 3 | 37.12 | 111.36 |
| BDSCAaaa | ud | Manómetro con válvula de corte DN15 (material; 19/10/2022) | 1 | 16.66 | 16.66 |
| O01OB170 | h | Oficial 1ª fontanero calefactor | 1.9 | 22.2 | 42.18 |
| O01OB224 | h | Ayudante instalador telecomunicación | 1.9 | 20.32 | 38.61 |
|  |  | Total |  |  | 299.78 |

| Medición | Uds. | Parcial |
|---|---|---|
| PLANTA BAJA | 1 | 1.00 |
| Total |  | 1 |

**EDUF13fb** ud By-pass de alimentación directa de red del grupo de presión GP01 (14/10/2022)
1 ud × 190.05 (195.75 con costes indirectos) = 195.75
By-pass de alimentación directa de red, conectado a colector de distribución del grupo de presión GP01, para la instalación de incendios, mediante tubería DN 50 mm y valvulería. Incluyendo:
- 1 Válvula de corte de mariposa/bola de 50 mm de diámetro.
- 1 Válvula de retención de 50 mm de diámetro.
- 1 Válvula vaciado DN15, conectada a desagüe.
- 1 Manómetro con válvula de corte.
Incluyendo conexión hidráulica de todos los componentes con parte proporcional de tubería, accesorios de unión, elementos de sujeción de los materiales y características indicadas en proyecto.
Conjunto completamente instalado, señalizado, equilibrado, regulado y en funcionamiento, según normativa vigente, fichas técnicas y pliego de especificaciones técnicas.

| Código | Ud | Descripción | Rendimiento | Precio | Importe |
|---|---|---|---|---|---|
| BDWA18f | ud | Parte proporcional de tramo tubería 50 mm, incluyendo acabado, a | 1 | 6.73 | 6.73 |
| BDWA19f | ud | Válvula de corte de mariposa/bola con accesorios y señalizada de | 1 | 37.12 | 37.12 |
| BDLCHf | ud | Válvula de retención de 50 mm | 1 | 73.45 | 73.45 |
| BDLI8 | ud | Válvula de vaciado de latón de DN15 de diámetro, incluye acceso | 1 | 6.15 | 6.15 |
| BDSCA | ud | Manómetro con válvula de corte DN15 | 1 | 10.49 | 10.49 |
| O01OB170 | h | Oficial 1ª fontanero calefactor | 1.3 | 22.2 | 28.86 |
| O01OB180 | h | Oficial 2ª fontanero calefactor | 1.3 | 20.96 | 27.25 |
|  |  | Total |  |  | 190.05 |

| Medición | Uds. | Parcial |
|---|---|---|
| PLANTA BAJA | 1 | 1.00 |
| Total |  | 1 |

**EFBA03faa** ud Conjunto de valvulería para llenado automático con válvula 2 vía (14/10/2022)
1 ud × 1048.29 (1079.74 con costes indirectos) = 1079.74
Conjunto de valvulería y elementos complementarios para llenado automático y vaciado de depósito de agua para uso incendios, incluyendo valvulería, niveles de control para llenado y vaciado, parte proporcional de tubería, pasamuros, rebosadero, tubo transparente para control visual, además de la conexión a desagüe y conexionado eléctrico de control. Incluyendo:
- 1 Válvula 2 vías con actuador T/N de 50 mm de diámetro. Marca/modelo SIEMENS o equivalente.
- 3 Válvulas de corte de mariposa / bola de 50 mm de diámetro.
- 1 Juego de 4 niveles de control automático llenado/vaciado depósito.
- 1 Válvula vaciado DN50 conectada a desagüe.
- 1 Tubería de desagüe/rebosadero DN100 conectada a desagüe.
- 1 Tubería trasparente para comprobación de nivel de depósito
- 1 Conexionado eléctrico de control para el llenado automático.
Incluyendo conexión hidráulica de todos los componentes con parte proporcional de tubería, accesorios de unión, elementos de sujeción de los materiales y características indicadas en proyecto.
Conjunto completamente instalado, señalizado, equilibrado, regulado y en funcionamiento, según normativa vigente, fichas técnicas y pliego de especificaciones técnicas.

| Código | Ud | Descripción | Rendimiento | Precio | Importe |
|---|---|---|---|---|---|
| BFBA7f | ud | Válvula de 2 vías, DN 50 mm, incluye actuador todo-nada (material; 19/10/2022) | 1 | 351.32 | 351.32 |
| BFKB10a2 | ud | Conjunto de control para llenado/vaciado depósito de 4 niveles, | 1 | 247.34 | 247.34 |
| BDWA19f | ud | Válvula de corte de mariposa/bola con accesorios y señalizada de | 3 | 37.12 | 111.36 |
| BDLI6 | ud | Válvula de vaciado de 50 mm de diámetro, incluye accesorios de | 1 | 22.52 | 22.52 |
| BDWA18f | ud | Parte proporcional de tramo tubería 50 mm, incluyendo acabado, a | 1 | 6.73 | 6.73 |
| BDUF3a | ud | Tubería plástica de rebosadero de depósito a desagüe de 100 mm | 1 | 32.18 | 32.18 |
| BDUF2 | ud | Tubería plástica transparente para visualización de nivel de agu | 1 | 22.52 | 22.52 |
| B1DD7f | ud | Pasamuros de acero galvanizado con pletinas de sujeción, incluy (material; 19/10/2022) | 4 | 36.88 | 147.52 |
| BQLBN | ud | Cableado de control y conexionado desde subestación/controlador | 1 | 30.26 | 30.26 |
| O01OB170 | h | Oficial 1ª fontanero calefactor | 1.8 | 22.2 | 39.96 |
| O01OB224 | h | Ayudante instalador telecomunicación | 1.8 | 20.32 | 36.58 |
|  |  | Total |  |  | 1048.29 |

| Medición | Uds. | Parcial |
|---|---|---|
| PLANTA BAJA | 1 | 1.00 |
| Total |  | 1 |

**E1DD11g** ud Pasamuros para colector de aspiración a depósito de agua formado (20/06/2022)
1 ud × 290.02 (298.72 con costes indirectos) = 298.72
Pasamuros para colector de aspiración a depósito de agua formado por tubería de acero galvanizado de 200 mm de diámetro con codo y placa antivórtice en interior depósito, con pletinas soldadas de sujeción a muro y bridas de unión a tubo de aspiración. Completamente instalado.

| Código | Ud | Descripción | Rendimiento | Precio | Importe |
|---|---|---|---|---|---|
| B1DD4g | ud | Pasamuros de acero galvanizado de 200 mm con pletinas de sujecci (material; 19/10/2022) | 1 | 74.22 | 74.22 |
| B1DD5g | ud | Juego de bridas con tornillos y juntas para pasamuros de 200 mm. (material; 19/10/2022) | 2 | 25.98 | 51.96 |
| B1DD6g | ud | Codo y placa antivórtice para aspiración de 200 mm. (material; 19/10/2022) | 1 | 100.2 | 100.20 |
| O01OA060 | h | Peón especializado | 1.6 | 20.06 | 32.10 |
| O01OA070 | h | Peón ordinario | 1.6 | 19.71 | 31.54 |
|  |  | Total |  |  | 290.02 |

| Medición | Uds. | Parcial |
|---|---|---|
| PLANTA BAJA | 1 | 1.00 |
| Total |  | 1 |

**EDTB30i** ud Colector de aspiración general de 200 mm de diámetro con salidas (14/10/2022)
1 ud × 422.91 (435.6 con costes indirectos) = 435.60
Colector de aspiración general de 200 mm de diámetro con salidas y entradas según esquema de principio, construido en acero negro estirado, con uniones soldadas y accesorios con bridas/roscadas/ranuradas y elementos de sujeción. Codo y placa antivórtice en interior de depósito, con platinas soldadas de sujeción a muro y bridas de unión a tubo de aspiración. Pintado de esmalte sintético con dos capas de impregnación antioxidante y dos capas de acabado. Completamente instalado.

| Código | Ud | Descripción | Rendimiento | Precio | Importe |
|---|---|---|---|---|---|
| BDTB5i | ud | Colector de aspiración general de 200 mm de diámetro (material; 19/10/2022) | 1 | 319.58 | 319.58 |
| B1DD8i | ud | Codo y placa antivórtice para aspiración de 200 mm. (material; 19/10/2022) | 1 | 70.32 | 70.32 |
| BZEB3i | ud | Pintado con esmalte sintético y impregnación antioxidante de col (material; 14/10/2022) | 1 | 2.8 | 2.80 |
| O01OB170 | h | Oficial 1ª fontanero calefactor | 0.7 | 22.2 | 15.54 |
| O01OB180 | h | Oficial 2ª fontanero calefactor | 0.7 | 20.96 | 14.67 |
|  |  | Total |  |  | 422.91 |

| Medición | Uds. | Parcial |
|---|---|---|
| PLANTA BAJA | 1 | 1.00 |
| Total |  | 1 |

**ECMC20a** ud Grupo de presión contra incendios eléctrico / diesel (14/10/2022)
1 ud × 24451.83 (25185.38 con costes indirectos) = 25185.38
Grupo de presión contra incendios eléctrico / diesel de las siguientes características técnicas:
Definición del equipo:
- Según norma: UNE-EN 12845
- Número de bombas: jockey+eléctrica+diesel
Prestaciones:
- Caudal total: 35,24 l/s
- Presión máxima de trabajo: 600 kPa
- Potencia eléctrica: 1,1+45 kW
Conexiones:
- Colector de impulsión: según fabricante
- Colector de aspiración: según fabricante
Con las siguientes características constructivas y compuesto de los siguientes elementos:
- Bomba principal de arranque automático y paro manual.
- Bomba jockey de arranque y paro automáticos.
- Motores eléctricos asíncronos, rotor en jaula de ardilla, protegidos contra polvo y goteo.
- Motores diesel con refrigeración por aire o agua, arranque automático por presostato manual, dos baterías independientes de 6 ciclos de arranque, depósito de combustible de suministro por gravedad con el doble de autonomía de la fuente de suministro.
- Válvula de seguridad 25 mm en línea de impulsión bomba principal con escape conducido a depósito.
- Acumulador hidroneumático de membrana recambiable (según fabricante), timbrado por Delegación de Industria con válvula de corte y conexión a colector de impulsión del grupo de presión.
- Válvulas de corte en las aspiraciones e impulsiones de cada bomba.
- Válvulas de retención en la impulsión de cada bomba.
- Manómetros y presostatos o sensores de presión para control de presión.
- Cuadro motores eléctrico compuesto por armario metálico conteniendo en su interior: interruptor general, indicadores de señalización, fusibles generales y para el circuito de maniobra, conmutador de tres posiciones (manual, automático y fuera de servicio), protección por fusibles o disyuntores magnéticos, amperímetro, voltímetro con conmutador para las tres fases, control de arranques de la bomba jockey, alarmas visuales y acústicas (presencia de tensión, fallos de tensión y arranque, bombas en marcha (jockey y principal), nivel mínimo depósito de reserva de agua, disparo térmico).
- Cuadro motores diesel compuesto por armario metálico conteniendo en su interior: interruptor general, indicadores de señalización, fusibles generales y para el circuito de maniobra, tacómetro, cuenta horas, termómetro para motores refrigerados por agua, manómetro para aceite, cargador automático de baterías, conmutador de 4 posiciones (automático, manual, fuera de servicio y prueba de ciclo de arranque), alarmas visuales y acústicas (presencia de tensión, fallos de tensión y arranque, alta temperatura, baja presión de aceite, nivel mínimo depósito de reserva de agua, disparo térmico).
- Conjunto montado sobre bancada de perfiles de acero galvanizado con amortiguadores incorporados.
Completamente instalado, incluyendo conexionado hidráulico y eléctrico de los elementos y componentes del grupo de presión.
Marca/modelo: EBARA AFU12-GS 80-200/45 EDJ o equivalente
Según ficha
Referencia: GP.ROCIADORES

| Código | Ud | Descripción | Rendimiento | Precio | Importe |
|---|---|---|---|---|---|
| BCMC02a | ud | Grupo de presión contra incendios eléctrico / diesel. jockey+elé (material; 19/10/2022) | 1 | 24106.55 | 24106.55 |
| O01OB170 | h | Oficial 1ª fontanero calefactor | 8 | 22.2 | 177.60 |
| O01OB180 | h | Oficial 2ª fontanero calefactor | 8 | 20.96 | 167.68 |
|  |  | Total |  |  | 24451.83 |

| Medición | Uds. | Parcial |
|---|---|---|
| PLANTA BAJA | 1 | 1.00 |
| Total |  | 1 |

**EDBC01ha** m Tubería acero negro estirado, según UNE-EN 10255 serie media M d (14/10/2022)
20 m × 35.18 (36.24 con costes indirectos) = 724.80
Tubería de acero negro estirado, según UNE-EN 10255 serie media M de 65 mm (2 1/2") de diámetro nominal, con p.p. de uniones y accesorios roscados/bridas/ranurados y elementos de sujeción, pintada con dos capas de imprimación antioxidante y dos capas de esmalte sintético de diferente color. Completamente instalada y señalizada. Según especificaciones de proyecto.

| Código | Ud | Descripción | Rendimiento | Precio | Importe |
|---|---|---|---|---|---|
| BDBC10ha | m | Tubería de acero negro 65 mm (2 1/2") de estirado mm de diámetr (material; 19/10/2022) | 1 | 7.97 | 7.97 |
| BDBC20h | m | Accesorios y soportes para tubería de acero negro de 65 mm (2 1/ (material; 19/10/2022) | 1 | 3.04 | 3.04 |
| BZEA3h | m | Pintado dos capas de pintura epoxy para tubería de DN 65 mm (2 1 (material; 19/10/2022) | 1 | 0.14 | 0.14 |
| BZEA03h | m | Pintado con dos capas de pintura epoxy para tubería de DN 65 mm (material; 19/10/2022) | 1 | 0.29 | 0.29 |
| O01OB170 | h | Oficial 1ª fontanero calefactor | 0.55 | 22.2 | 12.21 |
| O01OB180 | h | Oficial 2ª fontanero calefactor | 0.55 | 20.96 | 11.53 |
|  |  | Total |  |  | 35.18 |

| Medición | Uds. | Parcial |
|---|---|---|
| PLANTA BAJA | 20 | 20.00 |
| Total |  | 20 |

**EDBC01ja** m Tubería acero negro estirado, según UNE-EN 10255 serie media M d (14/10/2022)
10 m × 49.83 (51.32 con costes indirectos) = 513.20
Tubería de acero negro estirado, según UNE-EN 10255 serie media M de 100 mm (4") de diámetro nominal, con p.p. de uniones y accesorios roscados/bridas/ranurados y elementos de sujeción, pintada con dos capas de imprimación antioxidante y dos capas de esmalte sintético de diferente color. Completamente instalada y señalizada. Según especificaciones de proyecto.

| Código | Ud | Descripción | Rendimiento | Precio | Importe |
|---|---|---|---|---|---|
| BDBC10ja | m | Tubería de acero negro 100 mm (4") de estirado mm de diámetro n (material; 19/10/2022) | 1 | 15.29 | 15.29 |
| BDBC20j | m | Accesorios y soportes para tubería de acero negro de 100 mm (4") (material; 19/10/2022) | 1 | 5.97 | 5.97 |
| BZEA3j | m | Pintado dos capas de pintura epoxy para tubería de DN 100 mm (4" (material; 19/10/2022) | 1 | 0.14 | 0.14 |
| BZEA03j | m | Pintado con dos capas de pintura epoxy para tubería de DN 100 mm (material; 19/10/2022) | 1 | 0.38 | 0.38 |
| O01OB170 | h | Oficial 1ª fontanero calefactor | 0.65 | 22.2 | 14.43 |
| O01OB180 | h | Oficial 2ª fontanero calefactor | 0.65 | 20.96 | 13.62 |
|  |  | Total |  |  | 49.83 |

| Medición | Uds. | Parcial |
|---|---|---|
| PLANTA BAJA | 10 | 10.00 |
| Total |  | 10 |

**EDBC01ma** m Tubería acero negro estirado, según UNE-EN 10255 serie media M d (14/10/2022)
10 m × 99.35 (102.33 con costes indirectos) = 1023.30
Tubería de acero negro estirado, según UNE-EN 10255 serie media M de 200 mm (8") de diámetro nominal, con p.p. de uniones y accesorios roscados/bridas/ranurados y elementos de sujeción, pintada con dos capas de imprimación antioxidante y dos capas de esmalte sintético de diferente color. Completamente instalada y señalizada. Según especificaciones de proyecto.

| Código | Ud | Descripción | Rendimiento | Precio | Importe |
|---|---|---|---|---|---|
| BDBC10ma | m | Tubería de acero negro 200 mm (8") de estirado mm de diámetro n (material; 19/10/2022) | 1 | 48 | 48.00 |
| BDBC20m | m | Accesorios y soportes para tubería de acero negro de 200 mm (8") (material; 19/10/2022) | 1 | 8.81 | 8.81 |
| BZEA3m | m | Pintado dos capas de pintura epoxy para tubería de DN 200 mm (8" (material; 19/10/2022) | 1 | 0.2 | 0.20 |
| BZEA03m | m | Pintado con dos capas de pintura epoxy para tubería de DN 200 mm (material; 19/10/2022) | 1 | 0.48 | 0.48 |
| O01OB170 | h | Oficial 1ª fontanero calefactor | 0.97 | 22.2 | 21.53 |
| O01OB180 | h | Oficial 2ª fontanero calefactor | 0.97 | 20.96 | 20.33 |
|  |  | Total |  |  | 99.35 |

| Medición | Uds. | Parcial |
|---|---|---|
| PLANTA BAJA | 10 | 10.00 |
| Total |  | 10 |

**EIBA30c1** ud Equipo automático de comprobación, filtración y dosificación de (14/10/2022)
1 ud × 6190.16 (6375.86 con costes indirectos) = 6375.86
Equipo automático de comprobación, filtración y dosificación de cloro para depósito de almacenamiento de agua contraincendios de las siguientes características técnicas:
Datos generales:
- Volumen a tratar: 210 m3
- Horas de renovación del agua: 10
Prestaciones filtro:
- Caudal total: 21 m3/h
- Diámetro: 750 mm
- Velocidad de filtración: 50 m3/h/m2
Prestaciones bomba de recirculación:
- Caudal total: 21 m3/h
- Potencia eléctrica: 1 kW
Con las siguientes características constructivas y compuesto de los siguientes elementos:
- Bomba centrífuga horizontal
- Filtro de arena multicapa con válvula manual de 6 vías
- Bomba dosificadora 0,5-6 l/h
- Depósito con solución de hipoclorito sódico y nivel electrónico
- Nivel eléctrico de mínima
- Válvulas de corte en las aspiraciones e impulsiones de bomba
- Válvulas de retención en la impulsión de la bomba
- Manómetros y presostatos o sensores de presión para control de presión
- Cuadro eléctrico de maniobra general automático (interruptor general, indicadores de señalización, fusibles, contactores, interruptor paro/automático/manual)
Completamente instalado, incluyendo conexionado hidráulico y eléctrico de los elementos y componentes del grupo de presión. Marca/modelo: ROTH o equivalente

| Código | Ud | Descripción | Rendimiento | Precio | Importe |
|---|---|---|---|---|---|
| BIBA5aa | ud | Equipo automático de comprobación, filtración y dosificación de (material; 19/10/2022) | 1 | 5850 | 5850.00 |
| O01OB170 | h | Oficial 1ª fontanero calefactor | 8 | 22.2 | 177.60 |
| O01OB224 | h | Ayudante instalador telecomunicación | 8 | 20.32 | 162.56 |
|  |  | Total |  |  | 6190.16 |

| Medición | Uds. | Parcial |
|---|---|---|
| PLANTA BAJA | 1 | 1.00 |
| Total |  | 1 |

**EDTB10dc** ud Colector de pruebas de 150 mm (14/10/2022)
1 ud × 203.93 (210.05 con costes indirectos) = 210.05
Colector de pruebas construido en acero negro según UNE 10255 de 150 mm de diámetro, provisto de contrabridas con salidas y entradas según esquema de principio. Completamente instalado.

| Código | Ud | Descripción | Rendimiento | Precio | Importe |
|---|---|---|---|---|---|
| BDTB4dc | ud | Colector de pruebas de 150 mm (material; 19/10/2022) | 1 | 162.5 | 162.50 |
| O01OB170 | h | Oficial 1ª fontanero calefactor | 0.96 | 22.2 | 21.31 |
| O01OB180 | h | Oficial 2ª fontanero calefactor | 0.96 | 20.96 | 20.12 |
|  |  | Total |  |  | 203.93 |

| Medición | Uds. | Parcial |
|---|---|---|
| PLANTA BAJA | 1 | 1.00 |
| Total |  | 1 |

**EFLA10fb** ud Medidor de caudal derivado por diafragma rotámetro, con tubería (14/10/2022)
1 ud × 669.15 (689.22 con costes indirectos) = 689.22
Medidor de caudal derivado por diafragma tipo rotámetro, formado por conjunto de: diafragma, bridas, derivaciones, válvulas de corte y medidor, para montaje en tubería de DN 150 , presión trabajo PN-16 y medición de caudal de 300 m3/h. Completamente instalado. Marca/modelo:

| Código | Ud | Descripción | Rendimiento | Precio | Importe |
|---|---|---|---|---|---|
| BFLA1 | ud | Medidor de caudal tipo rotámetro. | 1 | 175.8 | 175.80 |
| BFLA2f | ud | Diafragma para tubería de DN-150 con bridas. (material; 19/10/2022) | 1 | 331.67 | 331.67 |
| BFLA3 | ud | Válvulas de corte y accesorios de unión para medidor de caudal t | 1 | 46.88 | 46.88 |
| O01OB170 | h | Oficial 1ª fontanero calefactor | 2.7 | 22.2 | 59.94 |
| O01OB224 | h | Ayudante instalador telecomunicación | 2.7 | 20.32 | 54.86 |
|  |  | Total |  |  | 669.15 |

| Medición | Uds. | Parcial |
|---|---|---|
| SÓTANO | 1 | 1.00 |
| Total |  | 1 |

**EMLG10ca** ud Puesto de control de rociadores para sistema húmedo, DN 100 mm, (14/10/2022)
2 ud × 519.48 (535.06 con costes indirectos) = 1070.12
Puesto de control de rociadores para sistema húmedo, DN 100 mm, homologado FM/CE, compuesto por:
- Válvula de alarma.
- Trim FM/CE de accesorios, incluyendo válvulas de corte y prueba de alarma, válvulas de drenaje y retención, manómetros.
- Presostato de alarma.
- Cámara de retardo.
- Gong de alarma.
- Válvula de seccionamiento de compuerta, husillo ascendente, asiento elástico, cuerpo de fundición con recubrimiento epoxi, PN16, homologada FM/UL.
Completamente instalado. Marca/modelo: TYCO AV-1-300 o equivalente

| Código | Ud | Descripción | Rendimiento | Precio | Importe |
|---|---|---|---|---|---|
| BMLG1c | ud | Puesto de control de rociadores para sistema húmedo, DN 100 mm (material; 19/10/2022) | 1 | 390 | 390.00 |
| O01OB170 | h | Oficial 1ª fontanero calefactor | 3 | 22.2 | 66.60 |
| O01OB180 | h | Oficial 2ª fontanero calefactor | 3 | 20.96 | 62.88 |
|  |  | Total |  |  | 519.48 |

| Medición | Uds. | Parcial |
|---|---|---|
| PLANTA BAJA | 2 | 2.00 |
| Total |  | 2 |

**EMLG10da** ud Puesto de control de rociadores para sistema húmedo, DN 150 mm, (14/10/2022)
1 ud × 671.06 (691.19 con costes indirectos) = 691.19
Puesto de control de rociadores para sistema húmedo, DN 150 mm, homologado FM/CE, compuesto por:
- Válvula de alarma.
- Trim FM/CE de accesorios, incluyendo válvulas de corte y prueba de alarma, válvulas de drenaje y retención, manómetros.
- Presostato de alarma.
- Cámara de retardo.
- Gong de alarma.
- Válvula de seccionamiento de compuerta, husillo ascendente, asiento elástico, cuerpo de fundición con recubrimiento epoxi, PN16, homologada FM/UL.
Completamente instalado. Marca/modelo: TYCO AV-1-300 o equivalente

| Código | Ud | Descripción | Rendimiento | Precio | Importe |
|---|---|---|---|---|---|
| BMLG1d | ud | Puesto de control de rociadores para sistema húmedo, DN 150 mm (material; 19/10/2022) | 1 | 520 | 520.00 |
| O01OB170 | h | Oficial 1ª fontanero calefactor | 3.5 | 22.2 | 77.70 |
| O01OB180 | h | Oficial 2ª fontanero calefactor | 3.5 | 20.96 | 73.36 |
|  |  | Total |  |  | 671.06 |

| Medición | Uds. | Parcial |
|---|---|---|
| PLANTA BAJA | 1 | 1.00 |
| Total |  | 1 |

**EAQA10315** m Chimenea de escape de gases del motor de bomba diesel incendios, (14/10/2022)
250 m × 86.58 (89.18 con costes indirectos) = 22295.00
Chimenea de escape de gases del motor de bomba diesel incendios, según Norma EN 1856-1, de 280 mm de diámetro exterior, constituida por dos cilindros de acero inoxidable tipo AISI 304 engatillados, que encierran una cámara aislante con manta de fibras minerales de alta densidad, de espesor mínimo 100 mm, dispuestas para soportar temperaturas hasta 600 °C con p.p. de accesorios, soportes, juntas y módulo final tipo sombrerete. Completamente instalada. Marca/modelo: DINAK T600 H1 D V2 OXX o equivalente

| Código | Ud | Descripción | Rendimiento | Precio | Importe |
|---|---|---|---|---|---|
| BAQA2bea | ud | Chimenea de gases de escape del motor de bomba diesel incendios, (material; 19/10/2022) | 1 | 35.45 | 35.45 |
| O01OB170 | h | Oficial 1ª fontanero calefactor | 0.83 | 22.2 | 18.43 |
| O01OB180 | h | Oficial 2ª fontanero calefactor | 1.56 | 20.96 | 32.70 |
|  |  | Total |  |  | 86.58 |

| Medición | Uds. | Parcial |
|---|---|---|
| GENERALES | 250 | 250.00 |
| Total |  | 250 |

**EFAA21ia** ud Conjunto de tren de reducción en tubería de 100 mm de diámetro c (14/10/2022)
1 ud × 1074.31 (1106.54 con costes indirectos) = 1106.54
Conjunto de tren de reducción intercalado en tubería de 100 mm de diámetro con válvulas de corte en by-pass, válvula reductora para una presión de 590 KPa y un caudal máximo de 13,58 l/s, y manómetro. Formado por:
- 1 Válvula reductora de presión de 100 mm de diámetro a presión 590 KPa. Marca/modelo BERMAD o equivalente.
- 3 Válvulas de corte de mariposa / bola de 100 mm de diámetro.
- 1 Manómetro con válvulas de corte.
Incluyendo conexión hidráulica de todos los componentes con parte proporcional de tubería, accesorios de unión, elementos de sujeción de los materiales y características indicadas en proyecto.
Conjunto completamente instalado, señalizado, equilibrado, regulado y en funcionamiento, según normativa vigente, fichas técnicas y pliego de especificaciones técnicas.

| Código | Ud | Descripción | Rendimiento | Precio | Importe |
|---|---|---|---|---|---|
| BDWA18i | ud | Parte proporcional de tramo tubería 100 mm, incluyendo acabado, (material; 19/10/2022) | 1 | 15.29 | 15.29 |
| BFAA2ia | ud | Válvula reductora con regulación de 100 mm de diámetro, presión (material; 19/10/2022) | 1 | 693.55 | 693.55 |
| BDWA19i | ud | Válvula de corte de mariposa/bola con accesorios y señalizada de (material; 19/10/2022) | 3 | 83.8 | 251.40 |
| BDSCA | ud | Manómetro con válvula de corte DN15 | 1 | 10.49 | 10.49 |
| O01OB170 | h | Oficial 1ª fontanero calefactor | 2.4 | 22.2 | 53.28 |
| O01OB180 | h | Oficial 2ª fontanero calefactor | 2.4 | 20.96 | 50.30 |
|  |  | Total |  |  | 1074.31 |

| Medición | Uds. | Parcial |
|---|---|---|
| PLANTA BAJA | 1 | 1.00 |
| Total |  | 1 |

### 183 RED DE BIES Y EXTINTORES (14/10/2022)
Importe: 72137.26

**EMEB20B25** ud Conjunto empotrable vertical formado por BIE abatible certificad (14/10/2022)
51 ud × 372.71 (383.89 con costes indirectos) = 19578.39
Conjunto empotrable vertical formado por BIE abatible certificada según norma EN 671-1 y armario para extintor de diámetro 25 mm (s/UNE-EN 671-1:2001) montada y conectada, compuesta por: armario metálico para montar empotrado , con puerta ciega pintada, bisagras, cierre y tirador, de dimensiones 600x750x215 mm, 25 m de manguera semirrígida de diámetro 25 mm (UNE-EN 694:2001) con cuerpo de caucho sintético e interior de fibras multifilamento de poliéster y trama monofilamento de material sintético semirrígido (presión de rotura 80 bar), devanadera de chapa para montar en armario con soporte pivotante, lanza de agua multiefecto con cuerpo de policarbonato, válvula de paso con enlace de DN 25 homologada, manómetro de glicerina graduado de 0 a 16 bar con lira y llave de paso y accesorios. Completamente instalada. Marca/modelo: KOMTES o equivalente

| Código | Ud | Descripción | Rendimiento | Precio | Importe |
|---|---|---|---|---|---|
| BMEB1baaa | ud | Armario metálico para montar empotrado, con puerta ciega pintada (material; 19/10/2022) | 1 | 53.88 | 53.88 |
| BMEBIa | m | Manguera semirrígida de diámetro 25 mm (UNE-EN 694). (material; 19/10/2022) | 20 | 2.41 | 48.20 |
| BMEBJaa | ud | Devanadera axial circular de chapa, montada en armario para cont (material; 19/10/2022) | 1 | 68.32 | 68.32 |
| BMEBKa | ud | Lanza de agua contraincendios multiefecto (cierre, chorro, pulverización y niebla) con cuerpo de policarbonato o ABS. (material; 19/10/2022) | 1 | 8.79 | 8.79 |
| BMEB5a | ud | Válvula de paso en latón con enlace de DN 25. (material; 19/10/2022) | 1 | 10 | 10.00 |
| BMEB6a | ud | Manómetro de glicerina graduado de 0 a 16 bar con lira y llave d (material; 19/10/2022) | 1 | 14.5 | 14.50 |
| O01OB170 | h | Oficial 1ª fontanero calefactor | 2 | 22.2 | 44.40 |
| O01OB180 | h | Oficial 2ª fontanero calefactor | 2 | 20.96 | 41.92 |
| BMMA5aa | ud | Armario metálico pintado de a definir por DF mm. (material; 19/10/2022) | 1 | 82.02 | 82.02 |
| BMMA4a | ud | Accesorios para montaje armario superficie. (material; 19/10/2022) | 1 | 0.68 | 0.68 |
|  |  | Total |  |  | 372.71 |

| Medición | Uds. | Parcial |
|---|---|---|
| SÓTANO | 13 | 13.00 |
| PLANTA BAJA | 18 | 18.00 |
| ACCESO | 12 | 12.00 |
| ENTREPLANTA CUBIERTA | 8 | 8.00 |
| Subtotal |  | 51.00 |
| Total |  | 51 |

**EDBC01ea1** m Tubería acero negro estirado, según UNE-EN 10255 serie media M d (14/10/2022)
658 m × 21.39 (22.03 con costes indirectos) = 14495.74
Tubería de acero negro estirado, según UNE-EN 10255 serie media M de 32 mm (1 1/4") de diámetro nominal, con p.p. de uniones y accesorios roscados/bridas/ranurados y elementos de sujeción, pintada con dos capas de imprimación antioxidante y dos capas de esmalte sintético de diferente color. Completamente instalada y señalizada. Según especificaciones de proyecto. Acabado en color según la D.F

| Código | Ud | Descripción | Rendimiento | Precio | Importe |
|---|---|---|---|---|---|
| BDBC10eaa | m | Tubería de acero negro 32 mm (1 1/4") de estirado mm de diámetr (material; 19/10/2022) | 1 | 4.32 | 4.32 |
| BDBC20ea | m | Accesorios y soportes para tubería de acero negro de 32 mm (1 1/ (material; 19/10/2022) | 1 | 1.22 | 1.22 |
| BZEA3ea | m | Pintado dos capas de pintura epoxy para tubería de DN 32 mm (1 1 (material; 19/10/2022) | 1 | 0.08 | 0.08 |
| BZEA03ea | m | Pintado con dos capas de pintura epoxy para tubería de DN 32 mm (material; 19/10/2022) | 1 | 0.23 | 0.23 |
| O01OB170 | h | Oficial 1ª fontanero calefactor | 0.36 | 22.2 | 7.99 |
| O01OB180 | h | Oficial 2ª fontanero calefactor | 0.36 | 20.96 | 7.55 |
|  |  | Total |  |  | 21.39 |

| Medición | Uds. | Parcial |
|---|---|---|
| SÓTANO | 150 | 150.00 |
| PLANTA BAJA | 240 | 240.00 |
| ACCESO | 105 | 105.00 |
| ENTREPLANTA CUBIERTA | 163 | 163.00 |
| Subtotal |  | 658.00 |
| Total |  | 658 |

**EDBC01ga1** m Tubería acero negro estirado, según UNE-EN 10255 serie media M d
706 m × 31.29 (32.23 con costes indirectos) = 22754.38

| Medición | Uds. | Parcial |
|---|---|---|
| SÓTANO | 148 | 148.00 |
| PLANTA BAJA | 274 | 274.00 |
| ACCESO | 140 | 140.00 |
| ENTREPLANTA CUBIERTA | 106 | 106.00 |
| GENERALES | 38 | 38.00 |
| Subtotal |  | 706.00 |
| Total |  | 706 |

**EMHA20aab** ud Extintor portátil manual de polvo seco ABC de eficacia 21A-113B (14/10/2022)
108 ud × 23.2 (23.9 con costes indirectos) = 2581.20
Extintor portátil manual homologado según EN 3 de polvo seco ABC de eficacia 21A-113B y 6 kg de capacidad, con presión incorporada, manómetro, dispositivo de interrupción de salida del agente extintor y boquilla con manguera direccional, incluyendo soportes. Completamente instalado. Marca/modelo: KOMTES o equivalente

| Código | Ud | Descripción | Rendimiento | Precio | Importe |
|---|---|---|---|---|---|
| BMHA3aaa | ud | Extintor portátil según norma EN 3 de polvo seco ABC de eficacia (material; 19/10/2022) | 1 | 16.09 | 16.09 |
| BMHA4aa | ud | Soporte para extintor portátil de 6 kg. (material; 19/10/2022) | 1 | 1.07 | 1.07 |
| O01OB170 | h | Oficial 1ª fontanero calefactor | 0.14 | 22.2 | 3.11 |
| O01OB180 | h | Oficial 2ª fontanero calefactor | 0.14 | 20.96 | 2.93 |
|  |  | Total |  |  | 23.2 |

| Medición | Uds. | Parcial |
|---|---|---|
| SÓTANO | 41 | 41.00 |
| PLANTA BAJA | 33 | 33.00 |
| ACCESO | 19 | 19.00 |
| ENTREPLANTA CUBIERTA | 15 | 15.00 |
| Subtotal |  | 108.00 |
| Total |  | 108 |

**EMMA11APARK** ud Armario metálico pintado, para extintores portátiles (polvo seco (14/10/2022)
108 ud × 90.26 (92.97 con costes indirectos) = 10040.76
Armario metálico pintado, para extintores portátiles (polvo seco ABC) compuesto por caja, marco y puerta, de dimensiones a definir por DF, incluyendo elementos de fijación. Completamente instalado. Marca/modelo: KOMTES MACOIN SWING AE 25/1 RR o equivalente.

| Código | Ud | Descripción | Rendimiento | Precio | Importe |
|---|---|---|---|---|---|
| BMMA5aa | ud | Armario metálico pintado de a definir por DF mm. | 1 | 82.02 | 82.02 |
| BMMA4a | ud | Accesorios para montaje armario superficie. | 1 | 0.68 | 0.68 |
| O01OB170 | h | Oficial 1ª fontanero calefactor | 0.175 | 22.2 | 3.89 |
| O01OB180 | h | Oficial 2ª fontanero calefactor | 0.175 | 20.96 | 3.67 |
|  |  | Total |  |  | 90.26 |

| Medición | Uds. | Parcial |
|---|---|---|
| SÓTANO | 41 | 41.00 |
| PLANTA BAJA | 33 | 33.00 |
| ACCESO | 19 | 19.00 |
| ENTREPLANTA CUBIERTA | 15 | 15.00 |
| Subtotal |  | 108.00 |
| Total |  | 108 |

**MEMHC10BBB** ud Extintor portátil manual de anhídrido carbónico, de eficacia 55B (14/10/2022)
19 ud × 47.03 (48.44 con costes indirectos) = 920.36
Extintor portátil manual homologado según EN 3 de anhídrido carbónico, de eficacia 55B y 5 kg de capacidad con dispositivo de interrupción de salida del agente extintor y manguera con boquilla difusora, incluyendo soportes. Completamente instalado. Marca/modelo: KOMTES o equivalente.

| Código | Ud | Descripción | Rendimiento | Precio | Importe |
|---|---|---|---|---|---|
| BMHC1bba | ud | Extintor portátil según norma EN 3, de anhídrido carbónico de ef (material; 19/10/2022) | 1 | 39.92 | 39.92 |
| BMHC3ba | ud | Soporte para extintor portátil de 5 kg (material; 19/10/2022) | 1 | 1.07 | 1.07 |
| O01OB170 | h | Oficial 1ª fontanero calefactor | 0.14 | 22.2 | 3.11 |
| O01OB180 | h | Oficial 2ª fontanero calefactor | 0.14 | 20.96 | 2.93 |
|  |  | Total |  |  | 47.03 |

| Medición | Uds. | Parcial |
|---|---|---|
| SÓTANO | 4 | 4.00 |
| ENTREPLANTA CUBIERTA | 15 | 15.00 |
| Subtotal |  | 19.00 |
| Total |  | 19 |

**MEMMA11BPARK** ud Armario metálico pintado, para extintores portátiles (CO2) de di (14/10/2022)
19 ud × 90.26 (92.97 con costes indirectos) = 1766.43
Armario metálico pintado, para extintores portátiles (CO2) compuesto por caja, marco y puerta, de dimensiones a definir por DF, incluyendo elementos de fijación. Completamente instalado. Marca/modelo: KOMTES MACOIN SWING AE CO2 25/1 RR o equivalente.

| Código | Ud | Descripción | Rendimiento | Precio | Importe |
|---|---|---|---|---|---|
| BMMA5ab | ud | Armario metálico pintado de a definir por DF mm. (material; 19/10/2022) | 1 | 82.02 | 82.02 |
| BMMA4b | ud | Accesorios para montaje armario superficie. (material; 19/10/2022) | 1 | 0.68 | 0.68 |
| O01OB170 | h | Oficial 1ª fontanero calefactor | 0.175 | 22.2 | 3.89 |
| O01OB180 | h | Oficial 2ª fontanero calefactor | 0.175 | 20.96 | 3.67 |
|  |  | Total |  |  | 90.26 |

| Medición | Uds. | Parcial |
|---|---|---|
| SÓTANO | 4 | 4.00 |
| ENTREPLANTA CUBIERTA | 15 | 15.00 |
| Subtotal |  | 19.00 |
| Total |  | 19 |

### 184 ROCIADORES (20/06/2022)
Importe: 206267.31

**EMLA30a** ud Rociador pulverizador de respuesta normal (ampolla 5 mm), montaj (14/10/2022)
90 ud × 20.3 (20.91 con costes indirectos) = 1881.90
Rociador pulverizador de respuesta normal (ampolla 5 mm), para montaje horizontal de pared, acabado en bronce con placa embellecedora, con un orificio de DN 15 mm, un factor K = 80, una temperatura de funcionamiento de 68 °C y un alcance de 3,7 m. Completamente instalado. Marca/modelo: TYCO o equivalente

| Código | Ud | Descripción | Rendimiento | Precio | Importe |
|---|---|---|---|---|---|
| BMLAAa | ud | Rociador pulverizador de respuesta normal para montaje horizonta (material; 19/10/2022) | 1 | 9.75 | 9.75 |
| BMLA1a | ud | Placa embellecedora para rociador horizontal acabado en bronce (material; 19/10/2022) | 1 | 1.92 | 1.92 |
| O01OB170 | h | Oficial 1ª fontanero calefactor | 0.2 | 22.2 | 4.44 |
| O01OB180 | h | Oficial 2ª fontanero calefactor | 0.2 | 20.96 | 4.19 |
|  |  | Total |  |  | 20.3 |

| Medición | Uds. | Parcial |
|---|---|---|
| SÓTANO | 50 | 50.00 |
| ENTREPLANTA CUBIERTA | 40 | 40.00 |
| Subtotal |  | 90.00 |
| Total |  | 90 |

**EMLA10b1** ud Rociador pulverizador de respuesta rápida para montaje en montan (14/10/2022)
1990 ud × 7.83 (8.06 con costes indirectos) = 16039.40
Rociador pulverizador de respuesta rápida, para montaje en montante acabado en bronce, con un orificio de DN 15 mm, un factor K = 80 y una temperatura de funcionamiento de 57 ºC. Completamente instalado. Color a elegir por la DF. Marca/modelo: TYCO TY-B (TY3151) o equivalente. Acabado en color según la D.F

| Código | Ud | Descripción | Rendimiento | Precio | Importe |
|---|---|---|---|---|---|
| BMLA7ba | ud | Rociador pulverizador de respuesta normal, montante acabado en b (material; 19/10/2022) | 1 | 3.51 | 3.51 |
| O01OB170 | h | Oficial 1ª fontanero calefactor | 0.1 | 22.2 | 2.22 |
| O01OB180 | h | Oficial 2ª fontanero calefactor | 0.1 | 20.96 | 2.10 |
|  |  | Total |  |  | 7.83 |

| Medición | Uds. | Parcial |
|---|---|---|
| SÓTANO | 644 | 644.00 |
| PLANTA BAJA | 562 | 562.00 |
| ACCESO | 434 | 434.00 |
| ENTREPLANTA CUBIERTA | 350 | 350.00 |
| Subtotal |  | 1990.00 |
| Total |  | 1990 |

**EMLA20b1** ud Rociador pulverizador de respuesta rápida colgante, placa embell (14/10/2022)
72 ud × 18.03 (18.57 con costes indirectos) = 1337.04
Rociador pulverizador de respuesta rápida, para montaje colgante, con placa embellecedora a aprobar por la D.F., orificio de 15 mm, un factor K = 80 y una temperatura de funcionamiento de 57 ºC, incluyendo p.p. de tubería y accesorios de conexión entre ramales y rociador. Acabado en color según la D.F. Completamente instalado. Marca/modelo: TYCO RFII o equivalente

| Código | Ud | Descripción | Rendimiento | Precio | Importe |
|---|---|---|---|---|---|
| BMLA8a | ud | Rociador pulverizador de respuesta normal, montaje colgante a ap (material; 19/10/2022) | 1 | 7.48 | 7.48 |
| BMLA2a | ud | Placa embellecedora rociador colgante a aprobar por la D.F. (material; 19/10/2022) | 1 | 1.92 | 1.92 |
| O01OB170 | h | Oficial 1ª fontanero calefactor | 0.2 | 22.2 | 4.44 |
| O01OB180 | h | Oficial 2ª fontanero calefactor | 0.2 | 20.96 | 4.19 |
|  |  | Total |  |  | 18.03 |

| Medición | Uds. | Parcial |
|---|---|---|
| PLANTA BAJA | 72 | 72.00 |
| Total |  | 72 |

**EMLB501** ud Manguera flexible trenzada de 25 mm y 1000 mm de longitud (14/10/2022)
72 ud × 28.13 (28.97 con costes indirectos) = 2085.84
Manguera flexible trenzada de 25 mm y 1000 mm de longitud para montaje de sprinklers para falsos techos, homologada por FM, incluyendo p.p. de carriles y soportación especiales. Completamente instalada.

| Código | Ud | Descripción | Rendimiento | Precio | Importe |
|---|---|---|---|---|---|
| BMLB3a | ud | Manguera flexible trenzada de 25 mm y 1000 mm para sprinklers en (material; 19/10/2022) | 1 | 19.5 | 19.50 |
| O01OB170 | h | Oficial 1ª fontanero calefactor | 0.2 | 22.2 | 4.44 |
| O01OB180 | h | Oficial 2ª fontanero calefactor | 0.2 | 20.96 | 4.19 |
|  |  | Total |  |  | 28.13 |

| Medición | Uds. | Parcial |
|---|---|---|
| PLANTA BAJA | 72 | 72.00 |
| Total |  | 72 |

**EDBC01da1** m Tubería acero negro estirado, según UNE-EN 10255 serie media M d (14/10/2022)
1975 m × 18.19 (18.74 con costes indirectos) = 37011.50
Tubería de acero negro estirado, según UNE-EN 10255 serie media M de 25 mm (1") de diámetro nominal, con p.p. de uniones y accesorios roscados/bridas/ranurados y elementos de sujeción, pintada con dos capas de imprimación antioxidante y dos capas de esmalte sintético de diferente color. Completamente instalada y señalizada. Según especificaciones de proyecto. Acabado en color según la D.F.

| Código | Ud | Descripción | Rendimiento | Precio | Importe |
|---|---|---|---|---|---|
| BDBC10daa | m | Tubería de acero negro 25 mm (1") de estirado mm de diámetro no (material; 19/10/2022) | 1 | 3.49 | 3.49 |
| BDBC20da | m | Accesorios y soportes para tubería de acero negro de 25 mm (1") (material; 19/10/2022) | 1 | 1.01 | 1.01 |
| BZEA3da | m | Pintado dos capas de pintura epoxy para tubería de DN 25 mm (1") (material; 19/10/2022) | 1 | 0.08 | 0.08 |
| BZEA03da | m | Pintado con dos capas de pintura epoxy para tubería de DN 25 mm (material; 19/10/2022) | 1 | 0.23 | 0.23 |
| O01OB170 | h | Oficial 1ª fontanero calefactor | 0.31 | 22.2 | 6.88 |
| O01OB180 | h | Oficial 2ª fontanero calefactor | 0.31 | 20.96 | 6.50 |
|  |  | Total |  |  | 18.19 |

| Medición | Uds. | Parcial |
|---|---|---|
| SÓTANO | 1025 | 1025.00 |
| PLANTA BAJA | 920 | 920.00 |
| ENTREPLANTA CUBIERTA | 30 | 30.00 |
| Subtotal |  | 1975.00 |
| Total |  | 1975 |

**EDBC01ea** m Tubería acero negro estirado, según UNE-EN 10255 serie media M d (20/06/2022)
1430 m × 21.32 (21.96 con costes indirectos) = 31402.80
Tubería de acero negro estirado, según UNE-EN 10255 serie media M de 32 mm (1 1/4") de diámetro nominal, con p.p. de uniones y accesorios roscados/bridas/ranurados y elementos de sujeción, pintada con dos capas de imprimación antioxidante y dos capas de esmalte sintético de diferente color. Completamente instalada y señalizada. Según especificaciones de proyecto.

| Código | Ud | Descripción | Rendimiento | Precio | Importe |
|---|---|---|---|---|---|
| BDBC10ea | m | Tubería de acero negro 32 mm (1 1/4") de estirado mm de diámetr (material; 19/10/2022) | 1 | 4.32 | 4.32 |
| BDBC20e | m | Accesorios y soportes para tubería de acero negro de 32 mm (1 1/ (material; 19/10/2022) | 1 | 1.22 | 1.22 |
| BZEA3e | m | Pintado dos capas de pintura epoxy para tubería de DN 32 mm (1 1 (material; 19/10/2022) | 1 | 0.08 | 0.08 |
| BZEA03e | m | Pintado con dos capas de pintura epoxy para tubería de DN 32 mm (material; 19/10/2022) | 1 | 0.23 | 0.23 |
| O01OA030 | h | Oficial primera | 0.36 | 22 | 7.92 |
| O01OB180 | h | Oficial 2ª fontanero calefactor | 0.36 | 20.96 | 7.55 |
|  |  | Total |  |  | 21.32 |

| Medición | Uds. | Parcial |
|---|---|---|
| SÓTANO | 940 | 940.00 |
| PLANTA BAJA | 490 | 490.00 |
| Subtotal |  | 1430.00 |
| Total |  | 1430 |

**EDBC01fa1** m Tubería acero negro estirado, según UNE-EN 10255 serie media M d (14/10/2022)
50 m × 24.52 (25.26 con costes indirectos) = 1263.00
Tubería de acero negro estirado, según UNE-EN 10255 serie media M de 40 mm (1 1/2") de diámetro nominal, con p.p. de uniones y accesorios roscados/bridas/ranurados y elementos de sujeción, pintada con dos capas de imprimación antioxidante y dos capas de esmalte sintético de diferente color. Completamente instalada y señalizada. Según especificaciones de proyecto. Acabado en color según la D.F.

| Código | Ud | Descripción | Rendimiento | Precio | Importe |
|---|---|---|---|---|---|
| BDBC10faa | m | Tubería de acero negro 40 mm (1 1/2") de estirado mm de diámetr (material; 19/10/2022) | 1 | 4.71 | 4.71 |
| BDBC20fa | m | Accesorios y soportes para tubería de acero negro de 40 mm (1 1/ (material; 19/10/2022) | 1 | 1.79 | 1.79 |
| BZEA3fa | m | Pintado dos capas de pintura epoxy para tubería de DN 40 mm (1 1 (material; 19/10/2022) | 1 | 0.08 | 0.08 |
| BZEA03fa | m | Pintado con dos capas de pintura epoxy para tubería de DN 40 mm (material; 19/10/2022) | 1 | 0.25 | 0.25 |
| O01OB170 | h | Oficial 1ª fontanero calefactor | 0.41 | 22.2 | 9.10 |
| O01OB180 | h | Oficial 2ª fontanero calefactor | 0.41 | 20.96 | 8.59 |
|  |  | Total |  |  | 24.52 |

| Medición | Uds. | Parcial |
|---|---|---|
| PLANTA BAJA | 50 | 50.00 |
| Total |  | 50 |

**EDBC01ga1** m Tubería acero negro estirado, según UNE-EN 10255 serie media M d
2474 m × 31.29 (32.23 con costes indirectos) = 79737.02

| Medición | Uds. | Parcial |
|---|---|---|
| SÓTANO | 380 | 380.00 |
| PLANTA BAJA | 385 | 385.00 |
| ACCESO | 594 | 594.00 |
| ENTREPLANTA CUBIERTA | 1115 | 1115.00 |
| Subtotal |  | 2474.00 |
| Total |  | 2474 |

**EDBC01ha1** m Tubería acero negro estirado, según UNE-EN 10255 serie media M d (14/10/2022)
125 m × 35.18 (36.24 con costes indirectos) = 4530.00
Tubería de acero negro estirado, según UNE-EN 10255 serie media M de 65 mm (2 1/2") de diámetro nominal, con p.p. de uniones y accesorios roscados/bridas/ranurados y elementos de sujeción, pintada con dos capas de imprimación antioxidante y dos capas de esmalte sintético de diferente color. Completamente instalada y señalizada. Según especificaciones de proyecto. Acabado en color según la D.F.

| Código | Ud | Descripción | Rendimiento | Precio | Importe |
|---|---|---|---|---|---|
| BDBC10haa | m | Tubería de acero negro 65 mm (2 1/2") de estirado mm de diámetr (material; 19/10/2022) | 1 | 7.97 | 7.97 |
| BDBC20ha | m | Accesorios y soportes para tubería de acero negro de 65 mm (2 1/ (material; 19/10/2022) | 1 | 3.04 | 3.04 |
| BZEA3ha | m | Pintado dos capas de pintura epoxy para tubería de DN 65 mm (2 1 (material; 19/10/2022) | 1 | 0.14 | 0.14 |
| BZEA03ha | m | Pintado con dos capas de pintura epoxy para tubería de DN 65 mm (material; 19/10/2022) | 1 | 0.29 | 0.29 |
| O01OB170 | h | Oficial 1ª fontanero calefactor | 0.55 | 22.2 | 12.21 |
| O01OB180 | h | Oficial 2ª fontanero calefactor | 0.55 | 20.96 | 11.53 |
|  |  | Total |  |  | 35.18 |

| Medición | Uds. | Parcial |
|---|---|---|
| PLANTA BAJA | 125 | 125.00 |
| Total |  | 125 |

**EDBC01ia1** m Tubería acero negro estirado, según UNE-EN 10255 serie media M d (14/10/2022)
631 m × 40.98 (42.21 con costes indirectos) = 26634.51
Tubería de acero negro estirado, según UNE-EN 10255 serie media M de 80 mm (3") de diámetro nominal, con p.p. de uniones y accesorios roscados/bridas/ranurados y elementos de sujeción, pintada con dos capas de imprimación antioxidante y dos capas de esmalte sintético de diferente color. Completamente instalada y señalizada. Según especificaciones de proyecto. Acabado en color según la D.F

| Código | Ud | Descripción | Rendimiento | Precio | Importe |
|---|---|---|---|---|---|
| BDBC10iaa | m | Tubería de acero negro 80 mm (3") de estirado mm de diámetro no (material; 19/10/2022) | 1 | 10.54 | 10.54 |
| BDBC20ia | m | Accesorios y soportes para tubería de acero negro de 80 mm (3") (material; 19/10/2022) | 1 | 4.51 | 4.51 |
| BZEA3ia | m | Pintado dos capas de pintura epoxy para tubería de DN 80 mm (3") (material; 19/10/2022) | 1 | 0.14 | 0.14 |
| BZEA03ia | m | Pintado con dos capas de pintura epoxy para tubería de DN 80 mm (material; 19/10/2022) | 1 | 0.32 | 0.32 |
| O01OB170 | h | Oficial 1ª fontanero calefactor | 0.59 | 22.2 | 13.10 |
| O01OB180 | h | Oficial 2ª fontanero calefactor | 0.59 | 20.96 | 12.37 |
|  |  | Total |  |  | 40.98 |

| Medición | Uds. | Parcial |
|---|---|---|
| PLANTA BAJA | 265 | 265.00 |
| ACCESO | 181 | 181.00 |
| ENTREPLANTA CUBIERTA | 185 | 185.00 |
| Subtotal |  | 631.00 |
| Total |  | 631 |

**EDBC01ja1** m Tubería acero negro estirado, según UNE-EN 10255 serie media M d (14/10/2022)
75 m × 49.83 (51.32 con costes indirectos) = 3849.00
Tubería de acero negro estirado, según UNE-EN 10255 serie media M de 100 mm (4") de diámetro nominal, con p.p. de uniones y accesorios roscados/bridas/ranurados y elementos de sujeción, pintada con dos capas de imprimación antioxidante y dos capas de esmalte sintético de diferente color. Completamente instalada y señalizada. Según especificaciones de proyecto. Acabado en color según la D.F.

| Código | Ud | Descripción | Rendimiento | Precio | Importe |
|---|---|---|---|---|---|
| BDBC10jaa | m | Tubería de acero negro 100 mm (4") de estirado mm de diámetro n (material; 19/10/2022) | 1 | 15.29 | 15.29 |
| BDBC20ja | m | Accesorios y soportes para tubería de acero negro de 100 mm (4") (material; 19/10/2022) | 1 | 5.97 | 5.97 |
| BZEA3ja | m | Pintado dos capas de pintura epoxy para tubería de DN 100 mm (4" (material; 19/10/2022) | 1 | 0.14 | 0.14 |
| BZEA03ja | m | Pintado con dos capas de pintura epoxy para tubería de DN 100 mm (material; 19/10/2022) | 1 | 0.38 | 0.38 |
| O01OB170 | h | Oficial 1ª fontanero calefactor | 0.65 | 22.2 | 14.43 |
| O01OB180 | h | Oficial 2ª fontanero calefactor | 0.65 | 20.96 | 13.62 |
|  |  | Total |  |  | 49.83 |

| Medición | Uds. | Parcial |
|---|---|---|
| PLANTA BAJA | 75 | 75.00 |
| Total |  | 75 |

**EMLB40b** ud Válvula de prueba y drenaje de tres funciones (cierre, prueba y (14/10/2022)
3 ud × 160.29 (165.1 con costes indirectos) = 495.30
Válvula de prueba y drenaje de tres funciones (cierre, prueba y drenaje) de 25 mm de diámetro, con orificio de prueba calibrado K=80, mirilla de visualización de descarga y toma para manometro. Incluso conducción a la red de evacuación pluvial más próxima. Completamente instalada.

| Código | Ud | Descripción | Rendimiento | Precio | Importe |
|---|---|---|---|---|---|
| BMLB9ba | ud | Válvula de prueba y drenaje de tres funciones de 25 mm de diámetro, con orificio de prueba calibrado K=80, mirilla de visualización de descarga y toma para monometro. (material; 19/10/2022) | 1 | 149.5 | 149.50 |
| O01OB170 | h | Oficial 1ª fontanero calefactor | 0.25 | 22.2 | 5.55 |
| O01OB180 | h | Oficial 2ª fontanero calefactor | 0.25 | 20.96 | 5.24 |
|  |  | Total |  |  | 160.29 |

| Medición | Uds. | Parcial |
|---|---|---|
| GENERALES | 3 | 3.00 |
| Total |  | 3 |

### 185 EXTINCIÓN MEDIANTE IG-55 (20/06/2022)
Importe: 15468.8

#### 1851 CENTRO DE TRANSFORMACIÓN (20/06/2022)
Importe: 5899.98

**EMKA12a** ud Sistema centralizado de extinción automática con 2 cilindros con (14/10/2022)
1 ud × 3652.77 (3762.35 con costes indirectos) = 3762.35
Sistema centralizado de extinción automática compuesto por 2 cilindros con 32,2 kg de IG-55 de 80 l de capacidad cada uno de acero aleado sin soldadura equipados con equipo de accionamiento compuesto por válvula solenoide, manómetro, antiretorno y latiguillo flexible, con sistema de apertura neumático a través de botellín piloto, herrajes de soportación, colector de disparo, válvula de descompresión, contactor de paso y colector de descarga en tubo DIN 2440 con bridas de conexión PN-40 DIN 2635. Completamente instalado. Marca/modelo: AGUILERA o equivalente

| Código | Ud | Descripción | Rendimiento | Precio | Importe |
|---|---|---|---|---|---|
| BMKANa | ud | Botellas de acero aleado sin soldadura, de 80 l de capacidad (material; 19/10/2022) | 1 | 3189.89 | 3189.89 |
| BMKAAa | kg | Agente extintor IG-55 (material; 19/10/2022) | 1 | 32.5 | 32.50 |
| BMKAO | ud | Equipo de accionamiento botella. (material; 19/10/2022) | 1 | 115.24 | 115.24 |
| BMKAP | ud | Botellín piloto. (material; 19/10/2022) | 1 | 164.08 | 164.08 |
| O01OB170 | h | Oficial 1ª fontanero calefactor | 3.5 | 22.2 | 77.70 |
| O01OB180 | h | Oficial 2ª fontanero calefactor | 3.5 | 20.96 | 73.36 |
|  |  | Total |  |  | 3652.77 |

| Medición | Uds. | Parcial |
|---|---|---|
| PLANTA BAJA | 1 | 1.00 |
| Total |  | 1 |

**EDBA40a** m Tubería de acero negro estirado según norma ASTM / ANSI B 36.10- (14/10/2022)
5 m × 12.82 (13.2 con costes indirectos) = 66.00
Tubería de acero negro estirado de dimensiones y características según norma ASTM / ANSI B 36.10-XS, de 15 mm de diámetro nominal, con espesor de pared SCH 80, con p.p. de accesorios soldados y elementos de sujección. Completamente instalada.

| Código | Ud | Descripción | Rendimiento | Precio | Importe |
|---|---|---|---|---|---|
| BDBA9a | m | Tubo acero negro estirado ASTM / ANSI B.36.10-XS de 15 mm. (material; 19/10/2022) | 1 | 1.66 | 1.66 |
| BDBAAa | pp | Accesorios y soportes para tubo de acero negro estirado ASTM / A (material; 19/10/2022) | 1 | 0.37 | 0.37 |
| O01OB170 | h | Oficial 1ª fontanero calefactor | 0.25 | 22.2 | 5.55 |
| O01OB180 | h | Oficial 2ª fontanero calefactor | 0.25 | 20.96 | 5.24 |
|  |  | Total |  |  | 12.82 |

| Medición | Uds. | Parcial |
|---|---|---|
| PLANTA BAJA | 5 | 5.00 |
| Total |  | 5 |

**EDBA40f** m Tubería de acero negro estirado según norma ASTM / ANSI B 36.10- (14/10/2022)
3 m × 28.8 (29.66 con costes indirectos) = 88.98
Tubería de acero negro estirado de dimensiones y características según norma ASTM / ANSI B 36.10-XS, de 50 mm de diámetro nominal, con espesor de pared SCH 80, con p.p. de accesorios soldados y elementos de sujección. Completamente instalada.

| Código | Ud | Descripción | Rendimiento | Precio | Importe |
|---|---|---|---|---|---|
| BDBA9f | m | Tubo acero negro estirado ASTM / ANSI B.36.10-XS de 50 mm. (material; 19/10/2022) | 1 | 5.43 | 5.43 |
| BDBAAf | pp | Accesorios y soportes para tubo de acero negro estirado ASTM / A (material; 19/10/2022) | 1 | 1.79 | 1.79 |
| O01OB170 | h | Oficial 1ª fontanero calefactor | 0.5 | 22.2 | 11.10 |
| O01OB180 | h | Oficial 2ª fontanero calefactor | 0.5 | 20.96 | 10.48 |
|  |  | Total |  |  | 28.8 |

| Medición | Uds. | Parcial |
|---|---|---|
| PLANTA BAJA | 3 | 3.00 |
| Total |  | 3 |

**EMKB11a** ud Difusor cromado tipo radial para extinción por IG-55, de DN 15 m (14/10/2022)
1 ud × 43.92 (45.24 con costes indirectos) = 45.24
Difusor cromado tipo radial para extinción por IG-55, de DN 15 mm, para unión roscada, con caudal ajustable calibrando el orificio de entrada. Completamente instalado. Marca/modelo: AGUILERA IGD12C o equivalente

| Código | Ud | Descripción | Rendimiento | Precio | Importe |
|---|---|---|---|---|---|
| BMKB4a | ud | Difusor cromado tipo radial de DN 15 mm. (material; 19/10/2022) | 1 | 22.34 | 22.34 |
| O01OB170 | h | Oficial 1ª fontanero calefactor | 0.5 | 22.2 | 11.10 |
| O01OB180 | h | Oficial 2ª fontanero calefactor | 0.5 | 20.96 | 10.48 |
|  |  | Total |  |  | 43.92 |

| Medición | Uds. | Parcial |
|---|---|---|
| PLANTA BAJA | 1 | 1.00 |
| Total |  | 1 |

**PAGUAEXCAE** ud Cartel aviso extinción (14/10/2022)
1 ud × 18.39 (18.94 con costes indirectos) = 18.94
Cartel aviso extinción. Completamente instalado. Aguilera AEX/CAE o equivalente.

| Código | Ud | Descripción | Rendimiento | Precio | Importe |
|---|---|---|---|---|---|
| CARTALEXT | ud | Cartel aviso extinción (material; 19/10/2022) | 1 | 7.81 | 7.81 |
| O01OB170 | h | Oficial 1ª fontanero calefactor | 0.245 | 22.2 | 5.44 |
| O01OB180 | h | Oficial 2ª fontanero calefactor | 0.245 | 20.96 | 5.14 |
|  |  | Total |  |  | 18.39 |

| Medición | Uds. | Parcial |
|---|---|---|
| PLANTA BAJA | 1 | 1.00 |
| Total |  | 1 |

**AEXCVF150** ud Compuerta alivio doble acción (14/10/2022)
1 ud × 603.67 (621.78 con costes indirectos) = 621.78
Compuerta de alivio de presión, montaje por promediado por peso con doble acción para presiones positivas y negativas. Para agentes químicos. Incluye compuerta, sujeciones, etiquetas de seguridad y manual de instrucciones. Completamente instalada. Marca/modelo: AGUILERA AEX/CVF150 o equivalente.

| Código | Ud | Descripción | Rendimiento | Precio | Importe |
|---|---|---|---|---|---|
| EXCVF150 | ud | Compuerta alivo doble acción (material; 19/10/2022) | 1 | 593.09 | 593.09 |
| O01OB170 | h | Oficial 1ª fontanero calefactor | 0.245 | 22.2 | 5.44 |
| O01OB180 | h | Oficial 2ª fontanero calefactor | 0.245 | 20.96 | 5.14 |
|  |  | Total |  |  | 603.67 |

| Medición | Uds. | Parcial |
|---|---|---|
| PLANTA BAJA | 1 | 1.00 |
| Total |  | 1 |

**AEXCVFL150** ud Persiana de protección (14/10/2022)
1 ud × 186.73 (192.33 con costes indirectos) = 192.33
Persiana de protección compuerta. Completamente instalada. Marca/modelo: AGUILERA AEX/CVFL150 o equivalente.

| Código | Ud | Descripción | Rendimiento | Precio | Importe |
|---|---|---|---|---|---|
| EXCVFL150 | ud | Persiana de protección (material; 19/10/2022) | 1 | 176.15 | 176.15 |
| O01OB170 | h | Oficial 1ª fontanero calefactor | 0.245 | 22.2 | 5.44 |
| O01OB180 | h | Oficial 2ª fontanero calefactor | 0.245 | 20.96 | 5.14 |
|  |  | Total |  |  | 186.73 |

| Medición | Uds. | Parcial |
|---|---|---|
| PLANTA BAJA | 1 | 1.00 |
| Total |  | 1 |

**UAGUAEPX2** ud Panel de control de extinción (20/06/2022)
1 ud × 404.85 (417 con costes indirectos) = 417.00
Panel de control de extinción. Desarrollado y fabricado según Norma UNE EN12094-1, con las siguientes características:
- 2 zonas de detección supervisadas.
- Modo de funcionamiento programable como: Doble detección (dos alarmas en una zona) (No operativo con detectores serie C5) //Detección cruzada (una alarma en cada zona) // Mixta (dos alarmas en el Panel).
- Zona de detección supervisada para pulsador de disparo de extinción.
- Entrada supervisada para pulsador de paro de extinción.
- Dos entradas vigiladas independientes para supervisión de presostato o control de pesaje y control de flujo.
- Salida vigilada de evacuación y salida para cartel de disparo.
- Llave de selección de modo: automático, manual o desarmado.
- Display con indicación del tiempo restante para la descarga.
- Tiempo de salida antes de la extinción programable entre 0 y 60 segundos.
- Integrable en el sistema algorítmico.
- Relés opcionales para repetir los estados de la central.
- Dimensiones: 320 x 272 x 125 mm.
- Puede alojar 2 baterías de 12V/7Ah.
- Equipa una tarjeta microprocesada que mantiene informada a la central algorítmica de su estado permanentemente.
Completamente instalada. Marca/modelo: AGUILERA AE/SA-PX2 o equivalente.

| Código | Ud | Descripción | Rendimiento | Precio | Importe |
|---|---|---|---|---|---|
| PAGUAEPX2 | u | AE/PX2. Panel de control de extinción (material; 19/10/2022) | 1 | 388.05 | 388.05 |
| PGENP150161 | u | Pequeño material eléctrico (material; 19/10/2022) | 10 | 0.91 | 9.10 |
| O01OA030 | h | Oficial primera | 0.35 | 22 | 7.70 |
|  |  | Total |  |  | 404.85 |

| Medición | Uds. | Parcial |
|---|---|---|
| PLANTA BAJA | 1 | 1.00 |
| Total |  | 1 |

**PAGUB12-6** ud Baterías de emergencia de 12 V / 7 Ah (19/10/2022)
2 ud × 24.7 (25.44 con costes indirectos) = 50.88
Batería de emergencia de 12 V / 7 Ah. Completamente instalada. Marca/modelo: AGUILERA B/12-6 o equivalente.

| Código | Ud | Descripción | Rendimiento | Precio | Importe |
|---|---|---|---|---|---|
| AGUB126 | ud | Batería de emergencia de 12V/7Ah (material; 19/10/2022) | 1 | 24.7 | 24.70 |
|  |  | Total |  |  | 24.7 |

| Medición | Uds. | Parcial |
|---|---|---|
| PLANTA BAJA | 2 | 2.00 |
| Total |  | 2 |

**UAGUAEV-PB2** ud Pulsador de bloqueo de extinción (03/10/2022)
1 ud × 25.09 (25.84 con costes indirectos) = 25.84
Pulsador diseñado según norma EN12094-3 para bloquear el disparo de un sistema de extinción. Color azul. Uso interior. Serigrafiado con el texto PARO EXTINCIÓN. Equipado con microrruptor, sistema de comprobación con llave de rearme, tapa de protección de metacrilato transparente, contactos normalmente abierto NA, común C y normalmente cerrado NC y lámina de plástico calibrada para que se enclave y no rompa. Ubicado en caja ABS de 98X98X50 mm. Completamente instalado. Marca/modelo : AGUILERA V-PB2 o equivalente

| Código | Ud | Descripción | Rendimiento | Precio | Importe |
|---|---|---|---|---|---|
| PAGUAEV-PB2 | u | Pulsador de bloqueo de extinción de Aguilera Electrónica. (material; 19/10/2022) | 1 | 10.6 | 10.60 |
| PGENP150161 | u | Pequeño material eléctrico | 10 | 0.91 | 9.10 |
| O01OB200 | h | Oficial 1ª electricista | 0.245 | 22 | 5.39 |
|  |  | Total |  |  | 25.09 |

| Medición | Uds. | Parcial |
|---|---|---|
| PLANTA BAJA | 1 | 1.00 |
| Total |  | 1 |

**UAGUAEV-PD2** ud Pulsador de disparo de extinción (03/10/2022)
1 ud × 25.09 (25.84 con costes indirectos) = 25.84
Pulsador diseñado según norma EN12094-3 para provocar el disparo de un sistema de extinción. Color amarillo. Uso interior. Serigrafiado con el texto DISPARO EXTINCIÓN. Equipado con microrruptor, sistema de comprobación con llave de rearme, tapa de protección de metacrilato transparente, contactos normalmente abierto NA, común C y normalmente cerrado NC y lámina de plástico calibrada para que se enclave y no rompa. Ubicado en caja ABS de 98X98X50 mm. Completamente instalado. Marca/modelo : AGUILERA V-PD2 o equivalente

| Código | Ud | Descripción | Rendimiento | Precio | Importe |
|---|---|---|---|---|---|
| PAGUAEV-PD2 | u | Pulsador de disparo de extinción de Aguilera Electrónica. (material; 19/10/2022) | 1 | 10.6 | 10.60 |
| PGENP150161 | u | Pequeño material eléctrico | 10 | 0.91 | 9.10 |
| O01OB200 | h | Oficial 1ª electricista | 0.245 | 22 | 5.39 |
|  |  | Total |  |  | 25.09 |

| Medición | Uds. | Parcial |
|---|---|---|
| PLANTA BAJA | 1 | 1.00 |
| Total |  | 1 |

**UAGUAEV-CE** ud Cartel de extinción óptico-acústico para uso interior (20/06/2022)
1 ud × 77.85 (80.19 con costes indirectos) = 80.19
Cartel de extinción óptico-acústico. Indicado para interiores, IP40. Se suministran con dos letreros adhesivos: EXTINCION DISPARADA - FUEGO. Se puede seleccionar el sonido fijo, intermitente o sin sonido y la iluminación fija o intermitente. Material ABS. Consumo 95mA /24Vcc. Intensidad sonora: 108dB /1m. Dimensiones: 365x180x50mm. Completamente instalado. Marca/modelo: AGUILERA AE/V-CE o equivalente.

| Código | Ud | Descripción | Rendimiento | Precio | Importe |
|---|---|---|---|---|---|
| PAGUAEV-CE | u | AE/V-CE. Cartel de extinción óptico-acústico para uso interior (material; 19/10/2022) | 1 | 63.36 | 63.36 |
| PGENP150161 | u | Pequeño material eléctrico | 10 | 0.91 | 9.10 |
| O01OA030 | h | Oficial primera | 0.245 | 22 | 5.39 |
|  |  | Total |  |  | 77.85 |

| Medición | Uds. | Parcial |
|---|---|---|
| PLANTA BAJA | 1 | 1.00 |
| Total |  | 1 |

**UAGUAEV-AF1S** u Sirena acústica con foco (20/06/2022)
1 u × 64.38 (66.31 con costes indirectos) = 66.31
Sirena acústica con foco de bajo consumo para uso interior certificada EN 54-3 y EN54-23.
La sirena puede configurarse como elemento óptico-acústico (luz+sonido) o solo óptico.
Características Técnicas.
- Tensión de alimentación: 18~35 Vdc
- Cable sección/tipo: 0.5~2.5mm/FIRETUF, FP200 o MICC
- Consumo de corriente:
• Volumen alto
• Solo sonido 4.7mA
• Sonido + Flash 11mA
• Volumen bajo
• Solo sonido 2.6mA
• Sonido + Flash 8.7mA
- Intensidad de sonido
• Volumen alto 99 +/- 3dB(A) : Todos los tonos
• Volumen bajo 89 +/- 3dB(A) : Todos los tonos
- Tonos
• 984 Hz Continuo
• 1440 Hz continuo
• 644/984 Hz Alterno
- Frecuencia destello flash: 0.5Hz
- Periodo destello flash: 60ms
- Temperatura de funcionamiento: -25 to +70ºC (93% ± 3%RH)
- Material: plástico ABS FR
- Categoría ambiental: IP21C
- Dimensiones: Ø 106mm, h= 91mm
- Certificación: 0359-CPR-00419 España
Incluso pequeño material eléctrico. Completamente instalado. Marca/modelo. AGUILERA AE/V-ASF23 o equivalente.

| Código | Ud | Descripción | Rendimiento | Precio | Importe |
|---|---|---|---|---|---|
| PAGUAEVASF23 | u | Sirena acústica (material; 19/10/2022) | 1 | 58.99 | 58.99 |
| O01OA030 | h | Oficial primera | 0.245 | 22 | 5.39 |
|  |  | Total |  |  | 64.38 |

| Medición | Uds. | Parcial |
|---|---|---|
| PLANTA BAJA | 1 | 1.00 |
| Total |  | 1 |

**UAGUAE002OP** u Detector óptico de humos a 24 V (20/06/2022)
2 u × 41.92 (43.18 con costes indirectos) = 86.36
Detector óptico de humos a 24 V según norma UNE EN54-7, certificado por AENOR. Formado por cámara oscura, diseñada con un laberinto que permite entrar el humo pero no la luz, provista de emisor y receptor que operan según el principio de luz dispersa y un circuito con la electrónica adecuada para un correcto control. Salida para indicador de alarma remota, estabilizador de tensión y chequeo automático de funcionamiento, visible en el led luminoso el cual queda enclavado cuando entra en alarma. Montado en carcasa de ABS blanco de 105 Ø x 68 mm de alto. Consumo máximo: 180 mA en reposo y 22 mA en alarma. Incluso zócalo en ABS. Completamente instalado. Marca/modelo: AGUILERA AE002/OP o equivalente

| Código | Ud | Descripción | Rendimiento | Precio | Importe |
|---|---|---|---|---|---|
| PAGUAE002OP | u | AE002/OP. Detector óptico de humos a 24 V (material; 19/10/2022) | 1 | 27.43 | 27.43 |
| PGENP150161 | u | Pequeño material eléctrico | 10 | 0.91 | 9.10 |
| O01OA030 | h | Oficial primera | 0.245 | 22 | 5.39 |
|  |  | Total |  |  | 41.92 |

| Medición | Uds. | Parcial |
|---|---|---|
| PLANTA BAJA | 2 | 2.00 |
| Total |  | 2 |

**EPRESTANQ** ud Prueba de estanqueidad (DOOR FAN TEST) (19/10/2022)
1 ud × 341.69 (351.94 con costes indirectos) = 351.94
Realización de prueba de estanqueidad en sala de acuerdo a normativa de aplicación EN 15004-1. realizada por operario con certificación adecuada suministrada por el fabricante de equipamientos. Incluye todo el equipamiento necesario para la realización de la prueba así como informe final.

| Código | Ud | Descripción | Rendimiento | Precio | Importe |
|---|---|---|---|---|---|
| PRESTANQ | u | Prueba de estanqueidad (material; 19/10/2022) | 1 | 341.69 | 341.69 |
|  |  | Total |  |  | 341.69 |

| Medición | Uds. | Parcial |
|---|---|---|
| PLANTA BAJA | 1 | 1.00 |
| Total |  | 1 |

#### 1852 CGBT (20/06/2022)
Importe: 9568.82

**EMKA12b** ud Sistema centralizado de extinción automática con 3 cilindros con (14/10/2022)
1 ud × 6717.18 (6918.7 con costes indirectos) = 6918.70
Sistema centralizado de extinción automática compuesto por 3 cilindros con 48,2 kg de IG-55 de 120 l de capacidad cada uno de acero aleado sin soldadura equipados con equipo de accionamiento compuesto por válvula solenoide, manómetro, antiretorno y latiguillo flexible, con sistema de apertura neumático a través de botellín piloto, herrajes de soportación, colector de disparo, válvula de descompresión, contactor de paso y colector de descarga en tubo DIN 2440 con bridas de conexión PN-40 DIN 2635. Completamente instalado. Marca/modelo: AGUILERA o equivalente

| Código | Ud | Descripción | Rendimiento | Precio | Importe |
|---|---|---|---|---|---|
| BMKANb | ud | Botellas de acero aleado sin soldadura, de 120 l de capacidad (material; 19/10/2022) | 1 | 6254.3 | 6254.30 |
| BMKAAa | kg | Agente extintor IG-55 | 1 | 32.5 | 32.50 |
| BMKAO | ud | Equipo de accionamiento botella. | 1 | 115.24 | 115.24 |
| BMKAP | ud | Botellín piloto. | 1 | 164.08 | 164.08 |
| O01OB170 | h | Oficial 1ª fontanero calefactor | 3.5 | 22.2 | 77.70 |
| O01OB180 | h | Oficial 2ª fontanero calefactor | 3.5 | 20.96 | 73.36 |
|  |  | Total |  |  | 6717.18 |

| Medición | Uds. | Parcial |
|---|---|---|
| PLANTA BAJA | 1 | 1.00 |
| Total |  | 1 |

**EDBA40a** m Tubería de acero negro estirado según norma ASTM / ANSI B 36.10-
10 m × 12.82 (13.2 con costes indirectos) = 132.00

| Medición | Uds. | Parcial |
|---|---|---|
| PLANTA BAJA | 10 | 10.00 |
| Total |  | 10 |

**EDBA40f** m Tubería de acero negro estirado según norma ASTM / ANSI B 36.10-
10 m × 28.8 (29.66 con costes indirectos) = 296.60

| Medición | Uds. | Parcial |
|---|---|---|
| PLANTA BAJA | 10 | 10.00 |
| Total |  | 10 |

**EMKB11a** ud Difusor cromado tipo radial para extinción por IG-55, de DN 15 m
2 ud × 43.92 (45.24 con costes indirectos) = 90.48

| Medición | Uds. | Parcial |
|---|---|---|
| PLANTA BAJA | 2 | 2.00 |
| Total |  | 2 |

**PAGUAEXCAE** ud Cartel aviso extinción
1 ud × 18.39 (18.94 con costes indirectos) = 18.94

| Medición | Uds. | Parcial |
|---|---|---|
| PLANTA BAJA | 1 | 1.00 |
| Total |  | 1 |

**AEXCVF300** ud Compuerta alivio doble acción (14/10/2022)
1 ud × 762.99 (785.88 con costes indirectos) = 785.88
Compuerta de alivio de presión, montaje por promediado por peso con doble acción para presiones positivas y negativas. Para agentes químicos. Incluye compuerta, sujeciones, etiquetas de seguridad y manual de instrucciones. Completamente instalada. Marca/modelo: AGUILERA AEX/CVF300 o equivalente.

| Código | Ud | Descripción | Rendimiento | Precio | Importe |
|---|---|---|---|---|---|
| EXCVF300 | ud | Compuerta alivo doble acción (material; 19/10/2022) | 1 | 752.41 | 752.41 |
| O01OB170 | h | Oficial 1ª fontanero calefactor | 0.245 | 22.2 | 5.44 |
| O01OB180 | h | Oficial 2ª fontanero calefactor | 0.245 | 20.96 | 5.14 |
|  |  | Total |  |  | 762.99 |

| Medición | Uds. | Parcial |
|---|---|---|
| PLANTA BAJA | 1 | 1.00 |
| Total |  | 1 |

**AEXCVFL300** ud Persiana de protección (14/10/2022)
1 ud × 215.4 (221.86 con costes indirectos) = 221.86
Persiana de protección compuerta. Completamente instalada. Marca/modelo: AGUILERA AEX/CVFL300 o equivalente.

| Código | Ud | Descripción | Rendimiento | Precio | Importe |
|---|---|---|---|---|---|
| EXCVFL300 | ud | Persiana de protección (material; 19/10/2022) | 1 | 204.82 | 204.82 |
| O01OB170 | h | Oficial 1ª fontanero calefactor | 0.245 | 22.2 | 5.44 |
| O01OB180 | h | Oficial 2ª fontanero calefactor | 0.245 | 20.96 | 5.14 |
|  |  | Total |  |  | 215.4 |

| Medición | Uds. | Parcial |
|---|---|---|
| PLANTA BAJA | 1 | 1.00 |
| Total |  | 1 |

**UAGUAEPX2** ud Panel de control de extinción
1 ud × 404.85 (417 con costes indirectos) = 417.00

| Medición | Uds. | Parcial |
|---|---|---|
| PLANTA BAJA | 1 | 1.00 |
| Total |  | 1 |

**PAGUB12-6** ud Baterías de emergencia de 12 V / 7 Ah
2 ud × 24.7 (25.44 con costes indirectos) = 50.88

| Medición | Uds. | Parcial |
|---|---|---|
| PLANTA BAJA | 2 | 2.00 |
| Total |  | 2 |

**UAGUAEV-PB2** ud Pulsador de bloqueo de extinción
1 ud × 25.09 (25.84 con costes indirectos) = 25.84

| Medición | Uds. | Parcial |
|---|---|---|
| PLANTA BAJA | 1 | 1.00 |
| Total |  | 1 |

**UAGUAEV-PD2** ud Pulsador de disparo de extinción
1 ud × 25.09 (25.84 con costes indirectos) = 25.84

| Medición | Uds. | Parcial |
|---|---|---|
| PLANTA BAJA | 1 | 1.00 |
| Total |  | 1 |

**UAGUAEV-CE** ud Cartel de extinción óptico-acústico para uso interior
1 ud × 77.85 (80.19 con costes indirectos) = 80.19

| Medición | Uds. | Parcial |
|---|---|---|
| PLANTA BAJA | 1 | 1.00 |
| Total |  | 1 |

**UAGUAEV-AF1S** u Sirena acústica con foco
1 u × 64.38 (66.31 con costes indirectos) = 66.31

| Medición | Uds. | Parcial |
|---|---|---|
| PLANTA BAJA | 1 | 1.00 |
| Total |  | 1 |

**UAGUAE002OP** u Detector óptico de humos a 24 V
2 u × 41.92 (43.18 con costes indirectos) = 86.36

| Medición | Uds. | Parcial |
|---|---|---|
| PLANTA BAJA | 2 | 2.00 |
| Total |  | 2 |

**EPRESTANQ** ud Prueba de estanqueidad (DOOR FAN TEST)
1 ud × 341.69 (351.94 con costes indirectos) = 351.94

| Medición | Uds. | Parcial |
|---|---|---|
| PLANTA BAJA | 1 | 1.00 |
| Total |  | 1 |

### 186 VARIOS (20/06/2022)
Importe: 24734.58

**E1KA10c** ud Conjunto de ayudas de obra civil para dejar la instalación de PC (20/06/2022)
1 ud × 11641.82 (11991.07 con costes indirectos) = 11991.07
Conjunto de ayudas de obra civil para dejar la instalación de PCI completamente terminada, incluyendo:
Apertura y tapado de rozas.
Apertura de agujeros en paramentos tanto en horizontales como verticales.
Colocación de pasamuros.
Fijación de soportes.
Construcción de bancadas y hornacinas.
Colocación y recibido de cajas para elementos empotrados.
Apertura de agujeros en falsos techos de todo tipo y materiales.
Descarga y elevación de materiales (si no precisan transportes especiales).
Sellado de agujeros y huecos de paso de instalaciones.
Soporte de placas solares y fotovoltaicas.
Tapas para registro en montantes y falsos techos de todo tipo y material para instalaciones.
Tapas de arquetas en todo tipo de suelos.
En general, todo aquello necesario (material y mano de obra) para el montaje de la instalación i coordinación con obra civil y arquitectura, de acuerdo con las instrucciones de la dirección facultativa de obra.

| Código | Ud | Descripción | Rendimiento | Precio | Importe |
|---|---|---|---|---|---|
| B1KA1c | ud | Material ayudas de albañileria de la instalación de PCI. (material; 19/10/2022) | 1 | 2693.57 | 2693.57 |
| O01OA060 | h | Peón especializado | 225 | 20.06 | 4513.50 |
| O01OA070 | h | Peón ordinario | 225 | 19.71 | 4434.75 |
|  |  | Total |  |  | 11641.82 |

| Medición | Uds. | Parcial |
|---|---|---|
| GENERALES | 1 | 1.00 |
| Total |  | 1 |

**E1KA20c** ud Relleno y sellado de huecos abiertos para paso de inst. de PCI e (20/06/2022)
1 ud × 6715.74 (6917.21 con costes indirectos) = 6917.21
Relleno y sellado de todos los huecos abiertos para paso de instalaciones de PCI entre sectores de incendios, a base de productos adecuados para conseguir el grado de resistencia al fuego exigido al elemento compartimentador; según las instalaciones se usarán los siguientes productos:
Bandejas y cables: pasamuros con estanqueidad al fuego (EI 240) homologado según norma UNE-EN 1366-3, formados por módulos compuestos por tubos de acero galvanizado que disponen de material intumescente en su interior y fijados medianter placas sellantes de acero con material ignífugo.
Tuberías y conductos: mortero para sellado ignífugo de alta densidad, resinas termoplásticas y/o masillas a base de siliconas intumescentes.
Tuberías y tubos combustibles, mediante collarines de material intumescente según norma UNE-EN 1366-3 con la resistencia al fuego requerida en cada sector.
Para huecos de grandes dimensiones se emplearán como relleno bolsas de fibras minerales de alta estabilidad térmica con materiales intumescentes para el sellado de penetraciones.
Incluyendo todo aquello necesario para el montaje e instalación, completamente realizado según Especificaciones Técnicas del fabricante del producto y aplicado en cada caso según coordinación de la Dirección Facultativa.

| Código | Ud | Descripción | Rendimiento | Precio | Importe |
|---|---|---|---|---|---|
| B1KA2c | ud | Material para el relleno y sellado de huecos abiertos para insta (material; 19/10/2022) | 1 | 1346.79 | 1346.79 |
| O01OA060 | h | Peón especializado | 135 | 20.06 | 2708.10 |
| O01OA070 | h | Peón ordinario | 135 | 19.71 | 2660.85 |
|  |  | Total |  |  | 6715.74 |

| Medición | Uds. | Parcial |
|---|---|---|
| GENERALES | 1 | 1.00 |
| Total |  | 1 |

**E2AA01c** ud Preparación de toda la documentación de obra de la instalación d (19/10/2022)
1 ud × 538.71 (554.87 con costes indirectos) = 554.87
Preparación de toda la documentación de obra de la instalación de PCI según pliego de condiciones generales e instrucciones de la D.F., comprendiendo:
- Planos de detalle y de montaje en soporte informático (AUTOCAD) según indicaciones de la D.F.
- Planos final de obra de la instalación realmente ejecutada (3 copias aprobadas por la D.F.).
- Memorias, bases de cálculo y cálculos, especificaciones técnicas, estado de mediciones finales y presupuesto final actualizados según lo realmente ejecutado (3 copias aprobadas por la D.F.).
- Documentación final de obra: pruebas realizadas, instrucciones de operación y mantenimiento, relación de suministradores, etc. (3 copias aprobadas por la D.F.)
Esta partida deberá respetarse con el importe indicado, no pudiendo estar repartida en el conjunto de las partidas del ppto. ni verse disminuïda por la baja que en su caso pueda afectar al presupuesto.

| Código | Ud | Descripción | Rendimiento | Precio | Importe |
|---|---|---|---|---|---|
| B2AA1c | ud | Documentación de ejecución y final de obra de PCI . (material; 19/10/2022) | 1 | 538.71 | 538.71 |
|  |  | Total |  |  | 538.71 |

| Medición | Uds. | Parcial |
|---|---|---|
| GENERALES | 1 | 1.00 |
| Total |  | 1 |

**E2AA02c** ud Legalización de todas las instalaciones de PCI que se vean afect (19/10/2022)
1 ud × 1885.5 (1942.07 con costes indirectos) = 1942.07
Legalización de todas las instalaciones de PCI que se vean afectadas en este capítulo de los presupuestos, incluyendo la preparación y visados de proyectos en el Colegio Profesional correspondiente y la presentación y seguimiento hasta buen fin de los expedientes ante los Servicios Territoriales de Industria y Entidades Colaboradoras, incluso el abono de las tasas correspondientes. Se incluyen todos los trámites administrativos habitulales que haya que realizar con los organismos oficiales para llevar a buen término las instalaciones de este capítulo, así como el contrato de mantenimiento preceptivo y obligatorio que marque el Servicio de Industria ante la presentación del expediente.

| Código | Ud | Descripción | Rendimiento | Precio | Importe |
|---|---|---|---|---|---|
| B2AA2c | ud | Legalización instalaciones de PCI . (material; 19/10/2022) | 1 | 1885.5 | 1885.50 |
|  |  | Total |  |  | 1885.5 |

| Medición | Uds. | Parcial |
|---|---|---|
| GENERALES | 1 | 1.00 |
| Total |  | 1 |

**E2AB02c** ud Control Calidad y Pruebas según especificaciones del PCC de las (19/10/2022)
1 ud × 3232.39 (3329.36 con costes indirectos) = 3329.36
Control de Calidad y Pruebas según especificaciones del Protocolo del Control de Calidad de las instalaciones de PCI
Se dedicará un importe de al menos el PEC < 1.000.000€ 1,5% % del precio ejecución contrata (PEC) que la dirección de ejecución de la obra, que forma parte de la DF, se encargará de gestionar ordenando la realización de ensayos y pruebas precisas, según la Ley de Ordenación de la edificación de 5 de noviembre de 1999 y el pliego de cláusulas administrativas (según CTE).

| Código | Ud | Descripción | Rendimiento | Precio | Importe |
|---|---|---|---|---|---|
| B2AB2c | ud | Protocolo de Control de Calidad de las instalaciones de PCI. (material; 19/10/2022) | 1 | 3232.39 | 3232.39 |
|  |  | Total |  |  | 3232.39 |

| Medición | Uds. | Parcial |
|---|---|---|
| GENERALES | 1 | 1.00 |
| Total |  | 1 |

## 19 INSTALACIÓN DE CLIMATIZACIÓN (20/06/2022)
Importe: 2155295.2

### 191 UNIDADES AUTÓNOMAS (03/10/2022)
Importe: 405654.86

**EAUC03abbaba** ud Aparato autónomo 1x1, partido con referencia UE01 / UI01, potenc (14/10/2022)
1 ud × 2333.32 (2403.32 con costes indirectos) = 2403.32
Aparato autónomo 1x1 partido, con referencia UE01 / UI01 según proyecto, incluso mando de control remoto de las siguientes características:
- Tipo unidad interior: Split
- Potencia frigorífica: 6 kW
- Potencia calorífica (si BC): 5,2 kW
- Pasarela de comunicación para sistema centralizado
Marca/modelo: DAIKIN / ZTXM60R o equivalente
Completamente instalado, incluyendo primera carga de fluido refrigerante y primera carga de aceite incongelable a la temperatura de trabajo.
Incluye bomba de condensados y desagüe de condensados en tubería de PVC de 16 mm de diámetro conducido a bajante pluvial más próximo. La conexión entre la bandeja de condensados y el tubo de desagüe se hará de forma que el paso de agua sea visible en el primer tramo. Completamente instalado.
Incluye bancada, soportes y lámina/tacos de neopreno de 2 cm espesor antivibración .
Incluye alim.eléc.con canalización y cables a CC con pp bandeja metálica y tubo desde C.E. según proyecto y cumpliendo la legislación vigente.
Incluye cable y conex.control desde subestac/controlador a ud. exterior con bus según fabricante
Conjunto completamente instalado y en funcionamiento, según fichas técnicas y pliego de especificaciones técnicas.

| Código | Ud | Descripción | Rendimiento | Precio | Importe |
|---|---|---|---|---|---|
| BAUC01b | ud | Aparato autónomo , partido con referencia UE01 / UI01, condensad (material) | 1 | 1829.36 | 1829.36 |
| BAVA1a | ud | Primera carga de refrigerante y aceite para aparato autónomo de (material) | 1 | 5.85 | 5.85 |
| B1EA3a | ud | Bancada de inercia formada por losa de hormigón armado adecuada al peso y características del equipo de producción con referencia UE01 / UI01, incluye aislamiento acústico antivibratorio y antihumedad (material) | 1 | 48.75 | 48.75 |
| BBIA7b | ud | soporte y lámina/tacos de neopreno de 2 cm espesor para amortigu (material) | 2 | 20.31 | 40.62 |
| BBGB4 | ud | Bomba de condensados para fan-coil/ud interior aparato autónomo, (material) | 1 | 68.46 | 68.46 |
| BRJL73baa | ud | Material de punto alimentación eléctrica a equipo con referencia (material) | 1 | 101.43 | 101.43 |
| BRFI1 | ud | Alimentación eléctrica de fancoil/ud interior aparato autonomo (material) | 1 | 27.32 | 27.32 |
| BQLBN | ud | Cableado de control y conexionado desde subestación/controlador | 1 | 30.26 | 30.26 |
| O01OB170 | h | Oficial 1ª fontanero calefactor | 4.2 | 22.2 | 93.24 |
| O01OB180 | h | Oficial 2ª fontanero calefactor | 4.2 | 20.96 | 88.03 |
|  |  | Total |  |  | 2333.32 |

| Medición | Uds. | Parcial |
|---|---|---|
| SÓTANO | 1 | 1.00 |
| Total |  | 1 |

**EAUD20bababi** ud Ud exterior ap. autón. V.R.V. referencia ATE.1. Pot. frig. 33,5 (14/10/2022)
1 ud × 9918.87 (10216.44 con costes indirectos) = 10216.44
Unidad exterior aparatos autónomos tipo V.R.V. con referencia ATE.1 , de las siguientes características:
- Potencia frigorífica: 33,5 kW
- Potencia eléctrica consumida: 9,23 kW
- Potencia calorífica: 37,5 kW
- Marca/modelo: DAIKIN / REYQ12U o equivalente
Completamente instalada, incluyendo primera carga de fluido refrigerante y primera carga de aceite incongelable a la temperatura de trabajo.
Incluye bancada de inercia sobre aislamiento acústico antivibratorio y antihumedad y lámina/tacos de neopreno de 2 cm de espesor antivibratorio y soportes , adecuados al peso y características de la unidad exterior.
Incluye alim.eléc.con canalización y cables a CC con pp bandeja metálica y tubo desde C.E. según proyecto y cumpliendo la legislación vigente.
Incluye cableado de control y conex. entre ud.Ext. y control central con BUS según fabricante
De las características y confirgurada según ficha técnica de proyecto.

| Código | Ud | Descripción | Rendimiento | Precio | Importe |
|---|---|---|---|---|---|
| BAUD3a | ud | Ud exterior bomba calor V.R.V. de 33,5 kW refrigeración y 37,5 k (material) | 1 | 9008.48 | 9008.48 |
| BAVA1b | ud | Primera carga de refrigerante y aceite para aparato autónomo de (material) | 1 | 32.66 | 32.66 |
| B1EA3b | ud | Bancada de inercia formada por losa de hormigón armado adecuada al peso y características del equipo de producción con referencia ATE.1, incluye aislamiento acústico antivibratorio y antihumedad (material) | 1 | 71.5 | 71.50 |
| BBIA8ba | ud | Conjunto soporte y lámina/tacos de neopreno de 2 cm antivibració (material) | 1 | 29.25 | 29.25 |
| BRJL73bba | ud | Material de punto alimentación eléctrica a equipo con referencia (material) | 1 | 113.66 | 113.66 |
| BQLBN | ud | Cableado de control y conexionado desde subestación/controlador | 1 | 30.26 | 30.26 |
| O01OB170 | h | Oficial 1ª fontanero calefactor | 14 | 22.2 | 310.80 |
| O01OB180 | h | Oficial 2ª fontanero calefactor | 14 | 20.96 | 293.44 |
| C1501 | h | Camión grúa o cesta | 0.8 | 36.03 | 28.82 |
|  |  | Total |  |  | 9918.87 |

| Medición | Uds. | Parcial |
|---|---|---|
| ENTREPLANTA CUBIERTA | 1 | 1.00 |
| Total |  | 1 |

**EAUD20bababa** ud Ud exterior ap. autón. V.R.V. referencia ATE.2. Pot. frig. 40 kW (14/10/2022)
1 ud × 10243.67 (10550.98 con costes indirectos) = 10550.98
Unidad exterior aparatos autónomos tipo V.R.V. con referencia ATE.2 , de las siguientes características:
- Potencia frigorífica: 40 kW
- Potencia eléctrica consumida: 11,2 kW
- Potencia calorífica: 45 kW
- Marca/modelo: DAIKIN / RXYQ14U o equivalente
Completamente instalada, incluyendo primera carga de fluido refrigerante y primera carga de aceite incongelable a la temperatura de trabajo.
Incluye bancada de inercia sobre aislamiento acústico antivibratorio y antihumedad y lámina/tacos de neopreno de 2 cm de espesor antivibratorio y soportes , adecuados al peso y características de la unidad exterior.
Incluye alim.eléc.con canalización y cables a CC con pp bandeja metálica y tubo desde C.E. según proyecto y cumpliendo la legislación vigente.
Incluye cableado de control y conex. entre ud.Ext. y control central con BUS según fabricante
De las características y confirgurada según ficha técnica de proyecto.

| Código | Ud | Descripción | Rendimiento | Precio | Importe |
|---|---|---|---|---|---|
| BAUD3b | ud | Ud exterior bomba calor V.R.V. de 40 kW refrigeración y 45 kW ca (material) | 1 | 9303.84 | 9303.84 |
| BAVA1c | ud | Primera carga de refrigerante y aceite para aparato autónomo de (material) | 1 | 39 | 39.00 |
| B1EA3c | ud | Bancada de inercia formada por losa de hormigón armado adecuada al peso y características del equipo de producción con referencia ATE.2, incluye aislamiento acústico antivibratorio y antihumedad (material) | 1 | 71.5 | 71.50 |
| BBIA8bb | ud | Conjunto soporte y lámina/tacos de neopreno de 2 cm antivibració (material) | 1 | 29.25 | 29.25 |
| BRJL73bbb | ud | Material de punto alimentación eléctrica a equipo con referencia (material) | 1 | 136.76 | 136.76 |
| BQLBN | ud | Cableado de control y conexionado desde subestación/controlador | 1 | 30.26 | 30.26 |
| O01OB170 | h | Oficial 1ª fontanero calefactor | 14 | 22.2 | 310.80 |
| O01OB180 | h | Oficial 2ª fontanero calefactor | 14 | 20.96 | 293.44 |
| C1501 | h | Camión grúa o cesta | 0.8 | 36.03 | 28.82 |
|  |  | Total |  |  | 10243.67 |

| Medición | Uds. | Parcial |
|---|---|---|
| ENTREPLANTA CUBIERTA | 1 | 1.00 |
| Total |  | 1 |

**EAUD20bababb** ud Ud exterior ap. autón. V.R.V. referencia ATE.3. Pot. frig. 56 kW (14/10/2022)
11 ud × 14244.17 (14671.5 con costes indirectos) = 161386.50
Unidad exterior aparatos autónomos tipo V.R.V. con referencia ATE.3 , de las siguientes características:
- Potencia frigorífica: 56 kW
- Potencia eléctrica consumida: 18,5 kW
- Potencia calorífica: 63 kW
- Marca/modelo: DAIKIN / RXYQ20U o equivalente
Completamente instalada, incluyendo primera carga de fluido refrigerante y primera carga de aceite incongelable a la temperatura de trabajo.
Incluye bancada de inercia sobre aislamiento acústico antivibratorio y antihumedad y lámina/tacos de neopreno de 2 cm de espesor antivibratorio y soportes , adecuados al peso y características de la unidad exterior.
Incluye alim.eléc.con canalización y cables a CC con pp bandeja metálica y tubo desde C.E. según proyecto y cumpliendo la legislación vigente.
Incluye cableado de control y conex. entre ud.Ext. y control central con BUS según fabricante
De las características y confirgurada según ficha técnica de proyecto.

| Código | Ud | Descripción | Rendimiento | Precio | Importe |
|---|---|---|---|---|---|
| BAUD3c | ud | Ud exterior bomba calor V.R.V. de 56 kW refrigeración y 63 kW ca (material) | 1 | 13195.52 | 13195.52 |
| BAVA1d | ud | Primera carga de refrigerante y aceite para aparato autónomo de (material) | 1 | 54.6 | 54.60 |
| B1EA3d | ud | Bancada de inercia formada por losa de hormigón armado adecuada al peso y características del equipo de producción con referencia ATE.3, incluye aislamiento acústico antivibratorio y antihumedad (material) | 1 | 71.5 | 71.50 |
| 5 | ud | Conjunto soporte y lámina/tacos de neopreno de 2 cm antivibració (material) | 1 | 32.5 | 32.50 |
| BRJL73bbc | ud | Material de punto alimentación eléctrica a equipo con referencia (material) | 1 | 226.73 | 226.73 |
| BQLBN | ud | Cableado de control y conexionado desde subestación/controlador | 1 | 30.26 | 30.26 |
| O01OB170 | h | Oficial 1ª fontanero calefactor | 14 | 22.2 | 310.80 |
| O01OB180 | h | Oficial 2ª fontanero calefactor | 14 | 20.96 | 293.44 |
| C1501 | h | Camión grúa o cesta | 0.8 | 36.03 | 28.82 |
|  |  | Total |  |  | 14244.17 |

| Medición | Uds. | Parcial |
|---|---|---|
| ENTREPLANTA CUBIERTA | 11 | 11.00 |
| Total |  | 11 |

**EAUD20bababc** ud Ud exterior ap. autón. V.R.V. referencia ATE.4. Pot. frig. 45 kW (14/10/2022)
7 ud × 11447.53 (11790.96 con costes indirectos) = 82536.72
Unidad exterior aparatos autónomos tipo V.R.V. con referencia ATE.4 , de las siguientes características:
- Potencia frigorífica: 45 kW
- Potencia eléctrica consumida: 13 kW
- Potencia calorífica: 50 kW
- Marca/modelo: DAIKIN / RXYQ16U o equivalente
Completamente instalada, incluyendo primera carga de fluido refrigerante y primera carga de aceite incongelable a la temperatura de trabajo.
Incluye bancada de inercia sobre aislamiento acústico antivibratorio y antihumedad y lámina/tacos de neopreno de 2 cm de espesor antivibratorio y soportes , adecuados al peso y características de la unidad exterior.
Incluye alim.eléc.con canalización y cables a CC con pp bandeja metálica y tubo desde C.E. según proyecto y cumpliendo la legislación vigente.
Incluye cableado de control y conex. entre ud.Ext. y control central con BUS según fabricante
De las características y confirgurada según ficha técnica de proyecto.

| Código | Ud | Descripción | Rendimiento | Precio | Importe |
|---|---|---|---|---|---|
| BAUD3d | ud | Ud exterior bomba calor V.R.V. de 45 kW refrigeración y 50 kW ca (material) | 1 | 10459.8 | 10459.80 |
| BAVA1e | ud | Primera carga de refrigerante y aceite para aparato autónomo de (material) | 1 | 43.88 | 43.88 |
| B1EA3e | ud | Bancada de inercia formada por losa de hormigón armado adecuada al peso y características del equipo de producción con referencia ATE.4, incluye aislamiento acústico antivibratorio y antihumedad (material) | 1 | 71.5 | 71.50 |
| BBIA8bd | ud | Conjunto soporte y lámina/tacos de neopreno de 2 cm antivibració (material) | 1 | 29.25 | 29.25 |
| BRJL73bbd | ud | Material de punto alimentación eléctrica a equipo con referencia (material) | 1 | 179.78 | 179.78 |
| BQLBN | ud | Cableado de control y conexionado desde subestación/controlador | 1 | 30.26 | 30.26 |
| O01OB170 | h | Oficial 1ª fontanero calefactor | 14 | 22.2 | 310.80 |
| O01OB180 | h | Oficial 2ª fontanero calefactor | 14 | 20.96 | 293.44 |
| C1501 | h | Camión grúa o cesta | 0.8 | 36.03 | 28.82 |
|  |  | Total |  |  | 11447.53 |

| Medición | Uds. | Parcial |
|---|---|---|
| ENTREPLANTA CUBIERTA | 7 | 7.00 |
| Total |  | 7 |

**EAUD20bababd** ud Ud exterior ap. autón. V.R.V. referencia ATE.5. Pot. frig. 15,5 (14/10/2022)
2 ud × 2614.97 (2693.42 con costes indirectos) = 5386.84
Unidad exterior aparatos autónomos tipo V.R.V. con referencia ATE.5 , de las siguientes características:
- Potencia frigorífica: 15,5 kW
- Potencia eléctrica consumida: 4,57 kW
- Potencia calorífica: 18 kW
- Marca/modelo: DAIKIN / ERQ140AV1 o equivalente
Completamente instalada, incluyendo primera carga de fluido refrigerante y primera carga de aceite incongelable a la temperatura de trabajo.
Incluye bancada de inercia sobre aislamiento acústico antivibratorio y antihumedad y lámina/tacos de neopreno de 2 cm de espesor antivibratorio y soportes , adecuados al peso y características de la unidad exterior.
Incluye alim.eléc.con canalización y cables a CC con pp bandeja metálica y tubo desde C.E. según proyecto y cumpliendo la legislación vigente.
Incluye cableado de control y conex. entre ud.Ext. y control central con BUS según fabricante
De las características y confirgurada según ficha técnica de proyecto.

| Código | Ud | Descripción | Rendimiento | Precio | Importe |
|---|---|---|---|---|---|
| BAUD3e | ud | Ud exterior bomba calor V.R.V. de 15,5 kW refrigeración y 18 kW (material) | 1 | 1929.2 | 1929.20 |
| BAVA1f | ud | Primera carga de refrigerante y aceite para aparato autónomo de (material) | 1 | 15.11 | 15.11 |
| B1EA3f | ud | Bancada de inercia formada por losa de hormigón armado adecuada al peso y características del equipo de producción con referencia ATE.5, incluye aislamiento acústico antivibratorio y antihumedad (material) | 1 | 71.5 | 71.50 |
| BBIA8be | ud | Conjunto soporte y lámina/tacos de neopreno de 2 cm antivibració (material) | 1 | 22.75 | 22.75 |
| BRJL73bbe | ud | Material de punto alimentación eléctrica a equipo con referencia (material) | 1 | 100.14 | 100.14 |
| BQLBN | ud | Cableado de control y conexionado desde subestación/controlador | 1 | 30.26 | 30.26 |
| O01OB170 | h | Oficial 1ª fontanero calefactor | 10 | 22.2 | 222.00 |
| O01OB180 | h | Oficial 2ª fontanero calefactor | 10 | 20.96 | 209.60 |
| C1501 | h | Camión grúa o cesta | 0.4 | 36.03 | 14.41 |
|  |  | Total |  |  | 2614.97 |

| Medición | Uds. | Parcial |
|---|---|---|
| ENTREPLANTA CUBIERTA | 2 | 2.00 |
| Total |  | 2 |

**EAUD20bababe** ud Ud exterior ap. autón. V.R.V. referencia ATE.6. Pot. frig. 28 kW (14/10/2022)
5 ud × 7527.5 (7753.33 con costes indirectos) = 38766.65
Unidad exterior aparatos autónomos tipo V.R.V. con referencia ATE.6 , de las siguientes características:
- Potencia frigorífica: 28 kW
- Potencia eléctrica consumida: 7,38 kW
- Potencia calorífica: 31,5 kW
- Marca/modelo: DAIKIN / RXYQ10U o equivalente
Completamente instalada, incluyendo primera carga de fluido refrigerante y primera carga de aceite incongelable a la temperatura de trabajo.
Incluye bancada de inercia sobre aislamiento acústico antivibratorio y antihumedad y lámina/tacos de neopreno de 2 cm de espesor antivibratorio y soportes , adecuados al peso y características de la unidad exterior.
Incluye alim.eléc.con canalización y cables a CC con pp bandeja metálica y tubo desde C.E. según proyecto y cumpliendo la legislación vigente.
Incluye cableado de control y conex. entre ud.Ext. y control central con BUS según fabricante
De las características y confirgurada según ficha técnica de proyecto.

| Código | Ud | Descripción | Rendimiento | Precio | Importe |
|---|---|---|---|---|---|
| BAUD3f | ud | Ud exterior bomba calor V.R.V. de 28 kW refrigeración y 31,5 kW (material) | 1 | 6628.96 | 6628.96 |
| BAVA1g | ud | Primera carga de refrigerante y aceite para aparato autónomo de (material) | 1 | 27.3 | 27.30 |
| B1EA3g | ud | Bancada de inercia formada por losa de hormigón armado adecuada al peso y características del equipo de producción con referencia ATE.6, incluye aislamiento acústico antivibratorio y antihumedad (material) | 1 | 71.5 | 71.50 |
| BBIA8bf | ud | Conjunto soporte y lámina/tacos de neopreno de 2 cm antivibració (material) | 1 | 22.75 | 22.75 |
| BRJL73bbf | ud | Material de punto alimentación eléctrica a equipo con referencia (material) | 1 | 113.67 | 113.67 |
| BQLBN | ud | Cableado de control y conexionado desde subestación/controlador | 1 | 30.26 | 30.26 |
| O01OB170 | h | Oficial 1ª fontanero calefactor | 14 | 22.2 | 310.80 |
| O01OB180 | h | Oficial 2ª fontanero calefactor | 14 | 20.96 | 293.44 |
| C1501 | h | Camión grúa o cesta | 0.8 | 36.03 | 28.82 |
|  |  | Total |  |  | 7527.5 |

| Medición | Uds. | Parcial |
|---|---|---|
| ENTREPLANTA CUBIERTA | 5 | 5.00 |
| Total |  | 5 |

**EAUD20bababf** ud Ud exterior ap. autón. V.R.V. referencia ATE.7. Pot. frig. 22,4 (14/10/2022)
2 ud × 3956.21 (4074.9 con costes indirectos) = 8149.80
Unidad exterior aparatos autónomos tipo V.R.V. con referencia ATE.7 , de las siguientes características:
- Potencia frigorífica: 22,4 kW
- Potencia eléctrica consumida: 5,56 kW
- Potencia calorífica: 25 kW
- Marca/modelo: DAIKIN / ERQ200AW1 o equivalente
Completamente instalada, incluyendo primera carga de fluido refrigerante y primera carga de aceite incongelable a la temperatura de trabajo.
Incluye bancada de inercia sobre aislamiento acústico antivibratorio y antihumedad y lámina/tacos de neopreno de 2 cm de espesor antivibratorio y soportes , adecuados al peso y características de la unidad exterior.
Incluye alim.eléc.con canalización y cables a CC con pp bandeja metálica y tubo desde C.E. según proyecto y cumpliendo la legislación vigente.
Incluye cableado de control y conex. entre ud.Ext. y control central con BUS según fabricante
De las características y confirgurada según ficha técnica de proyecto.

| Código | Ud | Descripción | Rendimiento | Precio | Importe |
|---|---|---|---|---|---|
| BAUD3g | ud | Ud exterior bomba calor V.R.V. de 22,4 kW refrigeración y 25 kW (material) | 1 | 3170.18 | 3170.18 |
| BAVA1h | ud | Primera carga de refrigerante y aceite para aparato autónomo de (material) | 1 | 21.84 | 21.84 |
| B1EA3h | ud | Bancada de inercia formada por losa de hormigón armado adecuada al peso y características del equipo de producción con referencia ATE.7, incluye aislamiento acústico antivibratorio y antihumedad (material) | 1 | 71.5 | 71.50 |
| BBIA8bg | ud | Conjunto soporte y lámina/tacos de neopreno de 2 cm antivibració (material) | 1 | 22.75 | 22.75 |
| BRJL73bbg | ud | Material de punto alimentación eléctrica a equipo con referencia (material) | 1 | 100.14 | 100.14 |
| BQLBN | ud | Cableado de control y conexionado desde subestación/controlador | 1 | 30.26 | 30.26 |
| O01OB170 | h | Oficial 1ª fontanero calefactor | 12 | 22.2 | 266.40 |
| O01OB180 | h | Oficial 2ª fontanero calefactor | 12 | 20.96 | 251.52 |
| C1501 | h | Camión grúa o cesta | 0.6 | 36.03 | 21.62 |
|  |  | Total |  |  | 3956.21 |

| Medición | Uds. | Parcial |
|---|---|---|
| ENTREPLANTA CUBIERTA | 2 | 2.00 |
| Total |  | 2 |

**EAUD30abaaf** ud Ud interior ap. autónomos V.R.V., ref.ATI.1, Pot. frig. 1,6 kW. (14/10/2022)
4 ud × 1066.02 (1098 con costes indirectos) = 4392.00
Unidad interior aparatos autónomos tipo V.R.V., con referencia ATI.1, de las siguientes características:
- Potencia frigorífica: 1,6 kW
- Potencia calorífica: 1,8 kW
- Tipo: Conductos
- Marca/modelo: DAIKIN / FXSQ15A o equivalente
Completamente instalada, incluyendo mando de control BRC1H52W o equivalente, primera carga de fluido refrigerante y primera carga de aceite incongelable a la temperatura de trabajo.
De características y configurada según ficha técnica de proyecto
Incluye bomba de condensados y desagüe de condensados en tubería de PVC de DN32 conducido a bajante pluvial más próximo. La conexión entre la bandeja de condensados y el tubo de desagüe se hará de forma que el paso de agua sea visible en el primer tramo. completamente instalado.
Incluye soporte y conjunto de amortiguadores de vibración metálicos .
Incluye alim.eléc.con canalización y cables , bandeja metálica y tubo rígido desde cuadro eléctrico según proyecto y cumpliendo la legislación vigente.
Incluye cableado de control y conexión entre ud.Inter. y ud.Ext. con BUS según fabricante, así como cable de conexionado de control entre unidad interior y mando.
De características y configurada según ficha técnica de proyecto

| Código | Ud | Descripción | Rendimiento | Precio | Importe |
|---|---|---|---|---|---|
| BAUD4a | ud | Unidad interior bomba calor tipo V.R.V., de 1,6 kW refrigeración (material) | 1 | 773.76 | 773.76 |
| BAVA1j | ud | Primera carga de refrigerante y aceite para aparato autónomo de (material) | 1 | 1.56 | 1.56 |
| BBIA3a | ud | Soporte y amortiguadores metálicos para Fan-coil/ud interior aut (material) | 1 | 21.35 | 21.35 |
| BFPA8 | ud | Mando de control remoto por cable para unidad interior (material) | 1 | 125.45 | 125.45 |
| BRFI1 | ud | Alimentación eléctrica de fancoil/ud interior aparato autonomo | 1 | 27.32 | 27.32 |
| BQLBN | ud | Cableado de control y conexionado desde subestación/controlador | 1 | 30.26 | 30.26 |
| O01OB170 | h | Oficial 1ª fontanero calefactor | 2 | 22.2 | 44.40 |
| O01OB180 | h | Oficial 2ª fontanero calefactor | 2 | 20.96 | 41.92 |
|  |  | Total |  |  | 1066.02 |

| Medición | Uds. | Parcial |
|---|---|---|
| PLANTA BAJA | 4 | 4.00 |
| Total |  | 4 |

**EAUD30abaaa** ud Ud interior ap. autónomos V.R.V., ref.ATI.2, Pot. frig. 2,1 kW. (14/10/2022)
4 ud × 1151.27 (1185.81 con costes indirectos) = 4743.24
Unidad interior aparatos autónomos tipo V.R.V., con referencia ATI.2, de las siguientes características:
- Potencia frigorífica: 2,1 kW
- Potencia calorífica: 2,5 kW
- Tipo: Conductos
- Marca/modelo: DAIKIN / FXSQ20A o equivalente
Completamente instalada, incluyendo mando de control BRC1H52W o equivalente, primera carga de fluido refrigerante y primera carga de aceite incongelable a la temperatura de trabajo.
De características y configurada según ficha técnica de proyecto
Incluye bomba de condensados y desagüe de condensados en tubería de PVC de DN32 conducido a bajante pluvial más próximo. La conexión entre la bandeja de condensados y el tubo de desagüe se hará de forma que el paso de agua sea visible en el primer tramo. completamente instalado.
Incluye soporte y conjunto de amortiguadores de vibración metálicos .
Incluye alim.eléc.con canalización y cables , bandeja metálica y tubo rígido desde cuadro eléctrico según proyecto y cumpliendo la legislación vigente.
Incluye cableado de control y conexión entre ud.Inter. y ud.Ext. con BUS según fabricante, así como cable de conexionado de control entre unidad interior y mando.
De características y configurada según ficha técnica de proyecto

| Código | Ud | Descripción | Rendimiento | Precio | Importe |
|---|---|---|---|---|---|
| BAUD4b | ud | Unidad interior bomba calor tipo V.R.V., de 2,1 kW refrigeración (material) | 1 | 815.36 | 815.36 |
| BAVA1k | ud | Primera carga de refrigerante y aceite para aparato autónomo de (material) | 1 | 2.05 | 2.05 |
| BBIA3a | ud | Soporte y amortiguadores metálicos para Fan-coil/ud interior aut | 1 | 21.35 | 21.35 |
| BFPA8 | ud | Mando de control remoto por cable para unidad interior | 1 | 125.45 | 125.45 |
| BRFI1 | ud | Alimentación eléctrica de fancoil/ud interior aparato autonomo | 1 | 27.32 | 27.32 |
| BQLBN | ud | Cableado de control y conexionado desde subestación/controlador | 1 | 30.26 | 30.26 |
| O01OB170 | h | Oficial 1ª fontanero calefactor | 3 | 22.2 | 66.60 |
| O01OB180 | h | Oficial 2ª fontanero calefactor | 3 | 20.96 | 62.88 |
|  |  | Total |  |  | 1151.27 |

| Medición | Uds. | Parcial |
|---|---|---|
| PLANTA BAJA | 4 | 4.00 |
| Total |  | 4 |

**EAUD30abaab** ud Ud interior ap. autónomos V.R.V., ref.ATI.3, Pot. frig. 2,6 kW. (14/10/2022)
6 ud × 1165.8 (1200.77 con costes indirectos) = 7204.62
Unidad interior aparatos autónomos tipo V.R.V., con referencia ATI.3, de las siguientes características:
- Potencia frigorífica: 2,6 kW
- Potencia calorífica: 3,2 kW
- Tipo: Conductos
- Marca/modelo: DAIKIN / FXSQ25A o equivalente
Completamente instalada, incluyendo mando de control BRC1H52W o equivalente, primera carga de fluido refrigerante y primera carga de aceite incongelable a la temperatura de trabajo.
De características y configurada según ficha técnica de proyecto
Incluye bomba de condensados y desagüe de condensados en tubería de PVC de DN32 conducido a bajante pluvial más próximo. La conexión entre la bandeja de condensados y el tubo de desagüe se hará de forma que el paso de agua sea visible en el primer tramo. completamente instalado.
Incluye soporte y conjunto de amortiguadores de vibración metálicos .
Incluye alim.eléc.con canalización y cables , bandeja metálica y tubo rígido desde cuadro eléctrico según proyecto y cumpliendo la legislación vigente.
Incluye cableado de control y conexión entre ud.Inter. y ud.Ext. con BUS según fabricante, así como cable de conexionado de control entre unidad interior y mando.
De características y configurada según ficha técnica de proyecto

| Código | Ud | Descripción | Rendimiento | Precio | Importe |
|---|---|---|---|---|---|
| BAUD4c | ud | Unidad interior bomba calor tipo V.R.V., de 2,6 kW refrigeración (material) | 1 | 829.4 | 829.40 |
| BAVA1l | ud | Primera carga de refrigerante y aceite para aparato autónomo de (material) | 1 | 2.54 | 2.54 |
| BBIA3a | ud | Soporte y amortiguadores metálicos para Fan-coil/ud interior aut | 1 | 21.35 | 21.35 |
| BFPA8 | ud | Mando de control remoto por cable para unidad interior | 1 | 125.45 | 125.45 |
| BRFI1 | ud | Alimentación eléctrica de fancoil/ud interior aparato autonomo | 1 | 27.32 | 27.32 |
| BQLBN | ud | Cableado de control y conexionado desde subestación/controlador | 1 | 30.26 | 30.26 |
| O01OB170 | h | Oficial 1ª fontanero calefactor | 3 | 22.2 | 66.60 |
| O01OB180 | h | Oficial 2ª fontanero calefactor | 3 | 20.96 | 62.88 |
|  |  | Total |  |  | 1165.8 |

| Medición | Uds. | Parcial |
|---|---|---|
| PLANTA BAJA | 6 | 6.00 |
| Total |  | 6 |

**EAUD30abaac** ud Ud interior ap. autónomos V.R.V., ref.ATI.4, Pot. frig. 4,1 kW. (14/10/2022)
2 ud × 1270.22 (1308.33 con costes indirectos) = 2616.66
Unidad interior aparatos autónomos tipo V.R.V., con referencia ATI.4, de las siguientes características:
- Potencia frigorífica: 4,1 kW
- Potencia calorífica: 5 kW
- Tipo: Conductos
- Marca/modelo: DAIKIN / FXSQ40A o equivalente
Completamente instalada, incluyendo mando de control BRC1H52W o equivalente, primera carga de fluido refrigerante y primera carga de aceite incongelable a la temperatura de trabajo.
De características y configurada según ficha técnica de proyecto
Incluye bomba de condensados y desagüe de condensados en tubería de PVC de DN32 conducido a bajante pluvial más próximo. La conexión entre la bandeja de condensados y el tubo de desagüe se hará de forma que el paso de agua sea visible en el primer tramo. completamente instalado.
Incluye soporte y conjunto de amortiguadores de vibración metálicos .
Incluye alim.eléc.con canalización y cables , bandeja metálica y tubo rígido desde cuadro eléctrico según proyecto y cumpliendo la legislación vigente.
Incluye cableado de control y conexión entre ud.Inter. y ud.Ext. con BUS según fabricante, así como cable de conexionado de control entre unidad interior y mando.
De características y configurada según ficha técnica de proyecto

| Código | Ud | Descripción | Rendimiento | Precio | Importe |
|---|---|---|---|---|---|
| BAUD4d | ud | Unidad interior bomba calor tipo V.R.V., de 4,1 kW refrigeración (material) | 1 | 889.2 | 889.20 |
| BAVA1m | ud | Primera carga de refrigerante y aceite para aparato autónomo de (material) | 1 | 4 | 4.00 |
| BBIA3a | ud | Soporte y amortiguadores metálicos para Fan-coil/ud interior aut | 1 | 21.35 | 21.35 |
| BFPA8 | ud | Mando de control remoto por cable para unidad interior | 1 | 125.45 | 125.45 |
| BRFI1 | ud | Alimentación eléctrica de fancoil/ud interior aparato autonomo | 1 | 27.32 | 27.32 |
| BQLBN | ud | Cableado de control y conexionado desde subestación/controlador | 1 | 30.26 | 30.26 |
| O01OB170 | h | Oficial 1ª fontanero calefactor | 4 | 22.2 | 88.80 |
| O01OB180 | h | Oficial 2ª fontanero calefactor | 4 | 20.96 | 83.84 |
|  |  | Total |  |  | 1270.22 |

| Medición | Uds. | Parcial |
|---|---|---|
| PLANTA BAJA | 2 | 2.00 |
| Total |  | 2 |

**EAUD30abaad** ud Ud interior ap. autónomos V.R.V., ref.ATI.5, Pot. frig. 8,3 kW. (14/10/2022)
4 ud × 1741.27 (1793.51 con costes indirectos) = 7174.04
Unidad interior aparatos autónomos tipo V.R.V., con referencia ATI.5, de las siguientes características:
- Potencia frigorífica: 8,3 kW
- Potencia calorífica: 10 kW
- Tipo: Conductos
- Marca/modelo: DAIKIN / FXSQ80A o equivalente
Completamente instalada, incluyendo mando de control BRC1H52W o equivalente, primera carga de fluido refrigerante y primera carga de aceite incongelable a la temperatura de trabajo.
De características y configurada según ficha técnica de proyecto
Incluye bomba de condensados y desagüe de condensados en tubería de PVC de DN32 conducido a bajante pluvial más próximo. La conexión entre la bandeja de condensados y el tubo de desagüe se hará de forma que el paso de agua sea visible en el primer tramo. completamente instalado.
Incluye soporte y conjunto de amortiguadores de vibración metálicos .
Incluye alim.eléc.con canalización y cables , bandeja metálica y tubo rígido desde cuadro eléctrico según proyecto y cumpliendo la legislación vigente.
Incluye cableado de control y conexión entre ud.Inter. y ud.Ext. con BUS según fabricante, así como cable de conexionado de control entre unidad interior y mando.
De características y configurada según ficha técnica de proyecto

| Código | Ud | Descripción | Rendimiento | Precio | Importe |
|---|---|---|---|---|---|
| BAUD4e | ud | Unidad interior bomba calor tipo V.R.V., de 8,3 kW refrigeración (material) | 1 | 1097.2 | 1097.20 |
| BAVA1n | ud | Primera carga de refrigerante y aceite para aparato autónomo de (material) | 1 | 8.09 | 8.09 |
| BBIA3a | ud | Soporte y amortiguadores metálicos para Fan-coil/ud interior aut | 1 | 21.35 | 21.35 |
| BFPA8 | ud | Mando de control remoto por cable para unidad interior | 1 | 125.45 | 125.45 |
| BRFI1 | ud | Alimentación eléctrica de fancoil/ud interior aparato autonomo | 1 | 27.32 | 27.32 |
| BQLBN | ud | Cableado de control y conexionado desde subestación/controlador | 1 | 30.26 | 30.26 |
| O01OB170 | h | Oficial 1ª fontanero calefactor | 10 | 22.2 | 222.00 |
| O01OB180 | h | Oficial 2ª fontanero calefactor | 10 | 20.96 | 209.60 |
|  |  | Total |  |  | 1741.27 |

| Medición | Uds. | Parcial |
|---|---|---|
| PLANTA BAJA | 4 | 4.00 |
| Total |  | 4 |

**EDDD40aa** ud Módulo de recuperación de calor, para sistema VRV con referencia (14/10/2022)
1 ud × 4233.65 (4360.66 con costes indirectos) = 4360.66
Suministro e instalación de módulo de recuperación de calor para sistema VRV, referencia MR01, con 10 salidas para línea frigorífica de refrigerante R410a.
Incluye bomba de condensados y desagüe de condensados en tubería de PVC de DN32 conducido a bajante pluvial más próximo, pp de accesorios, aislador, elementos de soportación y conexiones frigoríficas.
De las características indicadas en fichas técnicas de planos. Marca/modelo: DAIKIN / BS10Q14AV1B o equivalente
Se incluye alimentación eléctrica compuesta por cables y canalización a ud interior aparato autónomo con pp de bandeja metálica y tubo rígido desde cuadro de zona, según proyecto y cumpliendo con la legislación vigente, así como cable de conexionado de control.
Completamente instalado.

| Código | Ud | Descripción | Rendimiento | Precio | Importe |
|---|---|---|---|---|---|
| BDDD5a | ud | Módulo de recuperación, con Ref. MR01, de 10 salidas para sistem (material) | 1 | 4113.2 | 4113.20 |
| BBGB4 | ud | Bomba de condensados para fan-coil/ud interior aparato autónomo, | 1 | 68.46 | 68.46 |
| BRFI8 | ud | Alimentación eléctrica a módulo de recuperación VRV (material) | 1 | 27.32 | 27.32 |
| BFPA7 | ud | Conexionado de control a elementos de campo (material) | 1 | 11.72 | 11.72 |
| O01OB170 | h | Oficial 1ª fontanero calefactor | 0.3 | 22.2 | 6.66 |
| O01OB180 | h | Oficial 2ª fontanero calefactor | 0.3 | 20.96 | 6.29 |
|  |  | Total |  |  | 4233.65 |

| Medición | Uds. | Parcial |
|---|---|---|
| PLANTA BAJA | 1 | 1.00 |
| Total |  | 1 |

**EDDD40ab** ud Módulo de recuperación de calor, para sistema VRV con referencia (14/10/2022)
1 ud × 3697.01 (3807.92 con costes indirectos) = 3807.92
Suministro e instalación de módulo de recuperación de calor para sistema VRV, referencia MR02, con 8 salidas para línea frigorífica de refrigerante R410a.
Incluye bomba de condensados y desagüe de condensados en tubería de PVC de DN32 conducido a bajante pluvial más próximo, pp de accesorios, aislador, elementos de soportación y conexiones frigoríficas.
De las características indicadas en fichas técnicas de planos. Marca/modelo: DAIKIN / BS8Q14AV1B o equivalente
Se incluye alimentación eléctrica compuesta por cables y canalización a ud interior aparato autónomo con pp de bandeja metálica y tubo rígido desde cuadro de zona, según proyecto y cumpliendo con la legislación vigente, así como cable de conexionado de control.
Completamente instalado.

| Código | Ud | Descripción | Rendimiento | Precio | Importe |
|---|---|---|---|---|---|
| BDDD5b | ud | Módulo de recuperación, con Ref. MR02, de 8 salidas para sistema (material) | 1 | 3576.56 | 3576.56 |
| BBGB4 | ud | Bomba de condensados para fan-coil/ud interior aparato autónomo, | 1 | 68.46 | 68.46 |
| BRFI8 | ud | Alimentación eléctrica a módulo de recuperación VRV | 1 | 27.32 | 27.32 |
| BFPA7 | ud | Conexionado de control a elementos de campo | 1 | 11.72 | 11.72 |
| O01OB170 | h | Oficial 1ª fontanero calefactor | 0.3 | 22.2 | 6.66 |
| O01OB180 | h | Oficial 2ª fontanero calefactor | 0.3 | 20.96 | 6.29 |
|  |  | Total |  |  | 3697.01 |

| Medición | Uds. | Parcial |
|---|---|---|
| PLANTA BAJA | 1 | 1.00 |
| Total |  | 1 |

**EDDD20a** ud Suministro e instalación de derivador, con referencia DV01, para (03/10/2022)
1 ud × 114.67 (118.11 con costes indirectos) = 118.11
Suministro e instalación de distribuidor, con referencia DV01, para línea frigorífica de refrigerante R410a, para sistema VRV del tipo derivador, incluso p.p. de accesorios, aislador, elementos de soportación y conexión. Completamente instalado. Marca/modelo: DAIKIN / KHRQ22M29T9 o equivalente

| Código | Ud | Descripción | Rendimiento | Precio | Importe |
|---|---|---|---|---|---|
| BDDD3a | ud | Derivador con referencia DV01 para línea frigorífica de refrigerante R410a. (material) | 1 | 106.08 | 106.08 |
| O01OB200 | h | Oficial 1ª electricista | 0.2 | 22 | 4.40 |
| O01OB220 | h | Ayudante electricista | 0.2 | 20.96 | 4.19 |
|  |  | Total |  |  | 114.67 |

| Medición | Uds. | Parcial |
|---|---|---|
| PLANTA BAJA | 1 | 1.00 |
| Total |  | 1 |

**EDDD20c** ud Suministro e instalación de derivador, con referencia DV02, para (03/10/2022)
1 ud × 139.63 (143.82 con costes indirectos) = 143.82
Suministro e instalación de distribuidor, con referencia DV02, para línea frigorífica de refrigerante R410a, para sistema VRV del tipo derivador, incluso p.p. de accesorios, aislador, elementos de soportación y conexión. Completamente instalado. Marca/modelo: DAIKIN / KHRQ22M64T o equivalente

| Código | Ud | Descripción | Rendimiento | Precio | Importe |
|---|---|---|---|---|---|
| BDDD3c | ud | Derivador con referencia DV02 para línea frigorífica de refrigerante R410a. (material) | 1 | 131.04 | 131.04 |
| O01OB200 | h | Oficial 1ª electricista | 0.2 | 22 | 4.40 |
| O01OB220 | h | Ayudante electricista | 0.2 | 20.96 | 4.19 |
|  |  | Total |  |  | 139.63 |

| Medición | Uds. | Parcial |
|---|---|---|
| PLANTA BAJA | 1 | 1.00 |
| Total |  | 1 |

**EDDD20d** ud Suministro e instalación de derivador, con referencia DV03, para (03/10/2022)
2 ud × 158.35 (163.1 con costes indirectos) = 326.20
Suministro e instalación de distribuidor, con referencia DV03, para línea frigorífica de refrigerante R410a, para sistema VRV del tipo derivador, incluso p.p. de accesorios, aislador, elementos de soportación y conexión. Completamente instalado. Marca/modelo: DAIKIN / KHRQ22M75T o equivalente

| Código | Ud | Descripción | Rendimiento | Precio | Importe |
|---|---|---|---|---|---|
| BDDD3b | ud | Derivador con referencia DV03 para línea frigorífica de refrigerante R410a. (material) | 1 | 149.76 | 149.76 |
| O01OB200 | h | Oficial 1ª electricista | 0.2 | 22 | 4.40 |
| O01OB220 | h | Ayudante electricista | 0.2 | 20.96 | 4.19 |
|  |  | Total |  |  | 158.35 |

| Medición | Uds. | Parcial |
|---|---|---|
| PLANTA BAJA | 2 | 2.00 |
| Total |  | 2 |

**EDDD20b** ud Suministro e instalación de derivador, con referencia DV04, para (03/10/2022)
1 ud × 94.39 (97.22 con costes indirectos) = 97.22
Suministro e instalación de distribuidor, con referencia DV04, para línea frigorífica de refrigerante R410a, para sistema VRV del tipo derivador, incluso p.p. de accesorios, aislador, elementos de soportación y conexión. Completamente instalado. Marca/modelo: DAIKIN / KHRQ22M20T o equivalente

| Código | Ud | Descripción | Rendimiento | Precio | Importe |
|---|---|---|---|---|---|
| BDDD3d | ud | Derivador con referencia DV04 para línea frigorífica de refrigerante R410a. (material) | 1 | 85.8 | 85.80 |
| O01OB200 | h | Oficial 1ª electricista | 0.2 | 22 | 4.40 |
| O01OB220 | h | Ayudante electricista | 0.2 | 20.96 | 4.19 |
|  |  | Total |  |  | 94.39 |

| Medición | Uds. | Parcial |
|---|---|---|
| PLANTA BAJA | 1 | 1.00 |
| Total |  | 1 |

**EDDD20e** ud Suministro e instalación de derivador, con referencia DV05, para (03/10/2022)
1 ud × 195.27 (201.13 con costes indirectos) = 201.13
Suministro e instalación de distribuidor, con referencia DV05, para línea frigorífica de refrigerante R410a, para sistema VRV del tipo derivador, incluso p.p. de accesorios, aislador, elementos de soportación y conexión. Completamente instalado. Marca/modelo: DAIKIN / KHRQ23M64T o equivalente

| Código | Ud | Descripción | Rendimiento | Precio | Importe |
|---|---|---|---|---|---|
| BDDD3e | ud | Derivador con referencia DV05 para línea frigorífica de refrigerante R410a. (material) | 1 | 186.68 | 186.68 |
| O01OB200 | h | Oficial 1ª electricista | 0.2 | 22 | 4.40 |
| O01OB220 | h | Ayudante electricista | 0.2 | 20.96 | 4.19 |
|  |  | Total |  |  | 195.27 |

| Medición | Uds. | Parcial |
|---|---|---|
| PLANTA BAJA | 1 | 1.00 |
| Total |  | 1 |

**EDDF03baa** m Tubería de cobre semiduro R-250 s/ UNE-EN 12735-1 para gas refri (14/10/2022)
273.8 m × 14.7 (15.14 con costes indirectos) = 4145.33
Tubería de cobre semiduro R-250 s/ UNE-EN 12735-1 para gas refrigerante, de 6,35 (1/4") mm de diámetro y espesor según Especificación Técnica, para línea de líquido/aspiración, con p.p. de uniones y accesorios soldados mediante soldadura fuerte a la plata y elementos de sujeción con p.p. de piezas de aislamiento entre la abrazadera y la tubería para evitar la formación de puentes térmicos en los puntos de soportación, aislamiento de espuma elastomérica con barrera de vapor, con conductividad térmica menor que 0,04 W/(m.K) a 10ºC de 10 mm de espesor o espesor equivalente, reacción al fuego según legislación vigente, incluyendo p.p. de aislamiento para accesorios, válvulas y equipos. Marca/modelo aislamiento: ARMAFLEX AF o equivalente.
Completamente instalado y señalizado.
Según especificaciones de proyecto.

| Código | Ud | Descripción | Rendimiento | Precio | Importe |
|---|---|---|---|---|---|
| BDDA10ba | m | Tuberia de cobre semiduro R-250 s/ UNE-EN 12735-1, para gas refr (material) | 1 | 1.04 | 1.04 |
| BDDA11ba | pp | Accesorios soldados y soportes para tubo de cobre semiduro R-250 (material) | 1 | 0.29 | 0.29 |
| BDDA12ba | m | Aislamiento para tubería de cobre para gas refrigerante de 6,35 (material) | 1 | 0.42 | 0.42 |
| O01OB170 | h | Oficial 1ª fontanero calefactor | 0.3 | 22.2 | 6.66 |
| O01OB180 | h | Oficial 2ª fontanero calefactor | 0.3 | 20.96 | 6.29 |
|  |  | Total |  |  | 14.7 |

| Medición | Uds. | Parcial |
|---|---|---|
| GENERALES | 273.8 | 273.80 |
| Total |  | 273.8 |

**EDDF03daa** m Tubería de cobre semiduro R-250 s/ UNE-EN 12735-1 para gas refri (14/10/2022)
37.5 m × 15.52 (15.99 con costes indirectos) = 599.63
Tubería de cobre semiduro R-250 s/ UNE-EN 12735-1 para gas refrigerante, de 9,52 (3/8") mm de diámetro y espesor según Especificación Técnica, para línea de líquido/aspiración, con p.p. de uniones y accesorios soldados mediante soldadura fuerte a la plata y elementos de sujeción con p.p. de piezas de aislamiento entre la abrazadera y la tubería para evitar la formación de puentes térmicos en los puntos de soportación, aislamiento de espuma elastomérica con barrera de vapor, con conductividad térmica menor que 0,04 W/(m.K) a 10ºC de 10 mm de espesor o espesor equivalente, reacción al fuego según legislación vigente, incluyendo p.p. de aislamiento para accesorios, válvulas y equipos. Marca/modelo aislamiento: ARMAFLEX AF o equivalente.
Completamente instalado y señalizado.
Según especificaciones de proyecto.

| Código | Ud | Descripción | Rendimiento | Precio | Importe |
|---|---|---|---|---|---|
| BDDA10da | m | Tuberia de cobre semiduro R-250 s/ UNE-EN 12735-1, para gas refr (material) | 1 | 1.73 | 1.73 |
| BDDA11da | pp | Accesorios soldados y soportes para tubo de cobre semiduro R-250 (material) | 1 | 0.38 | 0.38 |
| BDDA12da | m | Aislamiento para tubería de cobre para gas refrigerante de 9,52 (material) | 1 | 0.46 | 0.46 |
| O01OB170 | h | Oficial 1ª fontanero calefactor | 0.3 | 22.2 | 6.66 |
| O01OB180 | h | Oficial 2ª fontanero calefactor | 0.3 | 20.96 | 6.29 |
|  |  | Total |  |  | 15.52 |

| Medición | Uds. | Parcial |
|---|---|---|
| GENERALES | 37.5 | 37.50 |
| Total |  | 37.5 |

**EDDF03eaa** m Tubería de cobre semiduro R-250 s/ UNE-EN 12735-1 para gas refri (14/10/2022)
255.42 m × 16.22 (16.71 con costes indirectos) = 4268.07
Tubería de cobre semiduro R-250 s/ UNE-EN 12735-1 para gas refrigerante, de 12,7 (1/2") mm de diámetro y espesor según Especificación Técnica, para línea de líquido/aspiración, con p.p. de uniones y accesorios soldados mediante soldadura fuerte a la plata y elementos de sujeción con p.p. de piezas de aislamiento entre la abrazadera y la tubería para evitar la formación de puentes térmicos en los puntos de soportación, aislamiento de espuma elastomérica con barrera de vapor, con conductividad térmica menor que 0,04 W/(m.K) a 10ºC de 10 mm de espesor o espesor equivalente, reacción al fuego según legislación vigente, incluyendo p.p. de aislamiento para accesorios, válvulas y equipos. Marca/modelo aislamiento: ARMAFLEX AF o equivalente.
Completamente instalado y señalizado.
Según especificaciones de proyecto.

| Código | Ud | Descripción | Rendimiento | Precio | Importe |
|---|---|---|---|---|---|
| BDDA10ea | m | Tuberia de cobre semiduro R-250 s/ UNE-EN 12735-1, para gas refr (material) | 1 | 2.37 | 2.37 |
| BDDA11ea | pp | Accesorios soldados y soportes para tubo de cobre semiduro R-250 (material) | 1 | 0.43 | 0.43 |
| BDDA12ea | m | Aislamiento para tubería de cobre para gas refrigerante de 12,7 (material) | 1 | 0.47 | 0.47 |
| O01OB170 | h | Oficial 1ª fontanero calefactor | 0.3 | 22.2 | 6.66 |
| O01OB180 | h | Oficial 2ª fontanero calefactor | 0.3 | 20.96 | 6.29 |
|  |  | Total |  |  | 16.22 |

| Medición | Uds. | Parcial |
|---|---|---|
| GENERALES | 255.42 | 255.42 |
| Total |  | 255.42 |

**EDDF03fba** m Tubería de cobre semiduro R-250 s/ UNE-EN 12735-1 para gas refri (14/10/2022)
28.5 m × 22.58 (23.26 con costes indirectos) = 662.91
Tubería de cobre semiduro R-250 s/ UNE-EN 12735-1 para gas refrigerante, de 15,87 (5/8") mm de diámetro y espesor según Especificación Técnica, para línea de líquido/aspiración, con p.p. de uniones y accesorios soldados mediante soldadura fuerte a la plata y elementos de sujeción con p.p. de piezas de aislamiento entre la abrazadera y la tubería para evitar la formación de puentes térmicos en los puntos de soportación, aislamiento de espuma elastomérica con barrera de vapor, con conductividad térmica menor que 0,04 W/(m.K) a 10ºC de 15 mm de espesor o espesor equivalente, reacción al fuego según legislación vigente, incluyendo p.p. de aislamiento para accesorios, válvulas y equipos. Marca/modelo aislamiento: ARMAFLEX AF o equivalente.
Completamente instalado y señalizado.
Según especificaciones de proyecto.

| Código | Ud | Descripción | Rendimiento | Precio | Importe |
|---|---|---|---|---|---|
| BDDA10fa | m | Tuberia de cobre semiduro R-250 s/ UNE-EN 12735-1, para gas refr (material) | 1 | 2.56 | 2.56 |
| BDDA11fa | pp | Accesorios soldados y soportes para tubo de cobre semiduro R-250 (material) | 1 | 0.54 | 0.54 |
| BDDA12fb | m | Aislamiento para tubería de cobre para gas refrigerante de 15,87 (material) | 1 | 1.36 | 1.36 |
| O01OB170 | h | Oficial 1ª fontanero calefactor | 0.42 | 22.2 | 9.32 |
| O01OB180 | h | Oficial 2ª fontanero calefactor | 0.42 | 20.96 | 8.80 |
|  |  | Total |  |  | 22.58 |

| Medición | Uds. | Parcial |
|---|---|---|
| GENERALES | 28.5 | 28.50 |
| Total |  | 28.5 |

**EDDF03gba** m Tubería de cobre semiduro R-250 s/ UNE-EN 12735-1 para gas refri (14/10/2022)
67.5 m × 24.31 (25.04 con costes indirectos) = 1690.20
Tubería de cobre semiduro R-250 s/ UNE-EN 12735-1 para gas refrigerante, de 19,05 (3/4") mm de diámetro y espesor según Especificación Técnica, para línea de líquido/aspiración, con p.p. de uniones y accesorios soldados mediante soldadura fuerte a la plata y elementos de sujeción con p.p. de piezas de aislamiento entre la abrazadera y la tubería para evitar la formación de puentes térmicos en los puntos de soportación, aislamiento de espuma elastomérica con barrera de vapor, con conductividad térmica menor que 0,04 W/(m.K) a 10ºC de 15 mm de espesor o espesor equivalente, reacción al fuego según legislación vigente, incluyendo p.p. de aislamiento para accesorios, válvulas y equipos. Marca/modelo aislamiento: ARMAFLEX AF o equivalente.
Completamente instalado y señalizado.
Según especificaciones de proyecto.

| Código | Ud | Descripción | Rendimiento | Precio | Importe |
|---|---|---|---|---|---|
| BDDA10ga | m | Tuberia de cobre semiduro R-250 s/ UNE-EN 12735-1, para gas refr (material) | 1 | 3.16 | 3.16 |
| BDDA11ga | pp | Accesorios soldados y soportes para tubo de cobre semiduro R-250 (material) | 1 | 0.66 | 0.66 |
| BDDA12gb | m | Aislamiento para tubería de cobre para gas refrigerante de 19,05 (material) | 1 | 1.5 | 1.50 |
| O01OB170 | h | Oficial 1ª fontanero calefactor | 0.44 | 22.2 | 9.77 |
| O01OB180 | h | Oficial 2ª fontanero calefactor | 0.44 | 20.96 | 9.22 |
|  |  | Total |  |  | 24.31 |

| Medición | Uds. | Parcial |
|---|---|---|
| GENERALES | 67.5 | 67.50 |
| Total |  | 67.5 |

**EDDF03jca** m Tubería de cobre semiduro R-250 s/ UNE-EN 12735-1 para gas refri (14/10/2022)
4 m × 34.62 (35.66 con costes indirectos) = 142.64
Tubería de cobre semiduro R-250 s/ UNE-EN 12735-1 para gas refrigerante, de 28,57 (1 1/8") mm de diámetro y espesor según Especificación Técnica, para línea de líquido/aspiración, con p.p. de uniones y accesorios soldados mediante soldadura fuerte a la plata y elementos de sujeción con p.p. de piezas de aislamiento entre la abrazadera y la tubería para evitar la formación de puentes térmicos en los puntos de soportación, aislamiento de espuma elastomérica con barrera de vapor, con conductividad térmica menor que 0,04 W/(m.K) a 10ºC de 20 mm de espesor o espesor equivalente, reacción al fuego según legislación vigente, incluyendo p.p. de aislamiento para accesorios, válvulas y equipos. Marca/modelo aislamiento: ARMAFLEX AF o equivalente.
Completamente instalado y señalizado.
Según especificaciones de proyecto.

| Código | Ud | Descripción | Rendimiento | Precio | Importe |
|---|---|---|---|---|---|
| BDDA10ja | m | Tuberia de cobre semiduro R-250 s/ UNE-EN 12735-1, para gas refr (material) | 1 | 5.86 | 5.86 |
| BDDA11ja | pp | Accesorios soldados y soportes para tubo de cobre semiduro R-250 (material) | 1 | 1.44 | 1.44 |
| BDDA12jc | m | Aislamiento para tubería de cobre para gas refrigerante de 28,57 (material) | 1 | 3.15 | 3.15 |
| O01OB170 | h | Oficial 1ª fontanero calefactor | 0.56 | 22.2 | 12.43 |
| O01OB180 | h | Oficial 2ª fontanero calefactor | 0.56 | 20.96 | 11.74 |
|  |  | Total |  |  | 34.62 |

| Medición | Uds. | Parcial |
|---|---|---|
| GENERALES | 4 | 4.00 |
| Total |  | 4 |

**EDDF03hba** m Tubería de cobre semiduro R-250 s/ UNE-EN 12735-1 para gas refri (14/10/2022)
55.8 m × 25.76 (26.53 con costes indirectos) = 1480.37
Tubería de cobre semiduro R-250 s/ UNE-EN 12735-1 para gas refrigerante, de 22,22 (7/8") mm de diámetro y espesor según Especificación Técnica, para línea de líquido/aspiración, con p.p. de uniones y accesorios soldados mediante soldadura fuerte a la plata y elementos de sujeción con p.p. de piezas de aislamiento entre la abrazadera y la tubería para evitar la formación de puentes térmicos en los puntos de soportación, aislamiento de espuma elastomérica con barrera de vapor, con conductividad térmica menor que 0,04 W/(m.K) a 10ºC de 15 mm de espesor o espesor equivalente, reacción al fuego según legislación vigente, incluyendo p.p. de aislamiento para accesorios, válvulas y equipos. Marca/modelo aislamiento: ARMAFLEX AF o equivalente.
Completamente instalado y señalizado.
Según especificaciones de proyecto.

| Código | Ud | Descripción | Rendimiento | Precio | Importe |
|---|---|---|---|---|---|
| BDDA10ha | m | Tuberia de cobre semiduro R-250 s/ UNE-EN 12735-1, para gas refr (material) | 1 | 3.83 | 3.83 |
| BDDA11ha | pp | Accesorios soldados y soportes para tubo de cobre semiduro R-250 (material) | 1 | 1.01 | 1.01 |
| BDDA12hb | m | Aislamiento para tubería de cobre para gas refrigerante de 22,22 (material) | 1 | 1.5 | 1.50 |
| O01OB170 | h | Oficial 1ª fontanero calefactor | 0.45 | 22.2 | 9.99 |
| O01OB180 | h | Oficial 2ª fontanero calefactor | 0.45 | 20.96 | 9.43 |
|  |  | Total |  |  | 25.76 |

| Medición | Uds. | Parcial |
|---|---|---|
| GENERALES | 55.8 | 55.80 |
| Total |  | 55.8 |

**EDDF04bba** m Tubería de cobre semiduro R-250 s/ UNE-EN 12735-1 para gas refri (14/10/2022)
10 m × 29.49 (30.37 con costes indirectos) = 303.70
Tubería de cobre semiduro R-250 s/ UNE-EN 12735-1 para gas refrigerante, de 6,35 (1/4") mm de diámetro y espesor según Especificación Técnica, para línea de líquido/aspiración, con p.p. de uniones y accesorios soldados mediante soldadura fuerte a la plata y elementos de sujeción con p.p. de piezas de aislamiento entre la abrazadera y la tubería para evitar la formación de puentes térmicos en los puntos de soportación, aislamiento de espuma elastomérica con barrera de vapor, con conductividad térmica menor que 0,04 W/(m.K) a 10ºC de 15 mm de espesor o espesor equivalente, reacción al fuego según legislación vigente, terminado con chapa de aluminio incluso sellado de las juntas con silicona, incluyendo p.p. de aislamiento para accesorios, válvulas y equipos. Marca/modelo aislamiento: ARMAFLEX AF o equivalente.
Completamente instalado y señalizado.
Según especificaciones de proyecto.

| Código | Ud | Descripción | Rendimiento | Precio | Importe |
|---|---|---|---|---|---|
| BDDA10ba | m | Tuberia de cobre semiduro R-250 s/ UNE-EN 12735-1, para gas refr | 1 | 1.04 | 1.04 |
| BDDA11ba | pp | Accesorios soldados y soportes para tubo de cobre semiduro R-250 | 1 | 0.29 | 0.29 |
| BDDA12bb | m | Aislamiento para tubería de cobre para gas refrigerante de 6,35 (material) | 1 | 1.17 | 1.17 |
| BDDA13bb | m | Recubrimiento con chapa de aluminio con sellado a base de silico (material) | 1 | 1.95 | 1.95 |
| O01OB170 | h | Oficial 1ª fontanero calefactor | 0.58 | 22.2 | 12.88 |
| O01OB180 | h | Oficial 2ª fontanero calefactor | 0.58 | 20.96 | 12.16 |
|  |  | Total |  |  | 29.49 |

| Medición | Uds. | Parcial |
|---|---|---|
| ENTREPLANTA CUBIERTA | 10 | 10.00 |
| Total |  | 10 |

**EDDF04dba** m Tubería de cobre semiduro R-250 s/ UNE-EN 12735-1 para gas refri (14/10/2022)
87.71 m × 32.38 (33.35 con costes indirectos) = 2925.13
Tubería de cobre semiduro R-250 s/ UNE-EN 12735-1 para gas refrigerante, de 9,52 (3/8") mm de diámetro y espesor según Especificación Técnica, para línea de líquido/aspiración, con p.p. de uniones y accesorios soldados mediante soldadura fuerte a la plata y elementos de sujeción con p.p. de piezas de aislamiento entre la abrazadera y la tubería para evitar la formación de puentes térmicos en los puntos de soportación, aislamiento de espuma elastomérica con barrera de vapor, con conductividad térmica menor que 0,04 W/(m.K) a 10ºC de 15 mm de espesor o espesor equivalente, reacción al fuego según legislación vigente, terminado con chapa de aluminio incluso sellado de las juntas con silicona, incluyendo p.p. de aislamiento para accesorios, válvulas y equipos. Marca/modelo aislamiento: ARMAFLEX AF o equivalente.
Completamente instalado y señalizado.
Según especificaciones de proyecto.

| Código | Ud | Descripción | Rendimiento | Precio | Importe |
|---|---|---|---|---|---|
| BDDA10da | m | Tuberia de cobre semiduro R-250 s/ UNE-EN 12735-1, para gas refr | 1 | 1.73 | 1.73 |
| BDDA11da | pp | Accesorios soldados y soportes para tubo de cobre semiduro R-250 | 1 | 0.38 | 0.38 |
| BDDA12db | m | Aislamiento para tubería de cobre para gas refrigerante de 9,52 (material) | 1 | 1.3 | 1.30 |
| BDDA13db | m | Recubrimiento con chapa de aluminio con sellado a base de silico (material) | 1 | 2.21 | 2.21 |
| O01OB170 | h | Oficial 1ª fontanero calefactor | 0.62 | 22.2 | 13.76 |
| O01OB180 | h | Oficial 2ª fontanero calefactor | 0.62 | 20.96 | 13.00 |
|  |  | Total |  |  | 32.38 |

| Medición | Uds. | Parcial |
|---|---|---|
| ENTREPLANTA CUBIERTA | 87.71 | 87.71 |
| Total |  | 87.71 |

**EDDF04eba** m Tubería de cobre semiduro R-250 s/ UNE-EN 12735-1 para gas refri (14/10/2022)
115.67 m × 34.98 (36.03 con costes indirectos) = 4167.59
Tubería de cobre semiduro R-250 s/ UNE-EN 12735-1 para gas refrigerante, de 12,7 (1/2") mm de diámetro y espesor según Especificación Técnica, para línea de líquido/aspiración, con p.p. de uniones y accesorios soldados mediante soldadura fuerte a la plata y elementos de sujeción con p.p. de piezas de aislamiento entre la abrazadera y la tubería para evitar la formación de puentes térmicos en los puntos de soportación, aislamiento de espuma elastomérica con barrera de vapor, con conductividad térmica menor que 0,04 W/(m.K) a 10ºC de 15 mm de espesor o espesor equivalente, reacción al fuego según legislación vigente, terminado con chapa de aluminio incluso sellado de las juntas con silicona, incluyendo p.p. de aislamiento para accesorios, válvulas y equipos. Marca/modelo aislamiento: ARMAFLEX AF o equivalente.
Completamente instalado y señalizado.
Según especificaciones de proyecto.

| Código | Ud | Descripción | Rendimiento | Precio | Importe |
|---|---|---|---|---|---|
| BDDA10ea | m | Tuberia de cobre semiduro R-250 s/ UNE-EN 12735-1, para gas refr | 1 | 2.37 | 2.37 |
| BDDA11ea | pp | Accesorios soldados y soportes para tubo de cobre semiduro R-250 | 1 | 0.43 | 0.43 |
| BDDA12eb | m | Aislamiento para tubería de cobre para gas refrigerante de 12,7 (material) | 1 | 1.36 | 1.36 |
| BDDA13eb | m | Recubrimiento con chapa de aluminio con sellado a base de silico (material) | 1 | 2.34 | 2.34 |
| O01OB170 | h | Oficial 1ª fontanero calefactor | 0.66 | 22.2 | 14.65 |
| O01OB180 | h | Oficial 2ª fontanero calefactor | 0.66 | 20.96 | 13.83 |
|  |  | Total |  |  | 34.98 |

| Medición | Uds. | Parcial |
|---|---|---|
| ENTREPLANTA CUBIERTA | 115.67 | 115.67 |
| Total |  | 115.67 |

**EDDF04fca** m Tubería de cobre semiduro R-250 s/ UNE-EN 12735-1 para gas refri (14/10/2022)
137.83 m × 36.83 (37.93 con costes indirectos) = 5227.89
Tubería de cobre semiduro R-250 s/ UNE-EN 12735-1 para gas refrigerante, de 15,87 (5/8") mm de diámetro y espesor según Especificación Técnica, para línea de líquido/aspiración, con p.p. de uniones y accesorios soldados mediante soldadura fuerte a la plata y elementos de sujeción con p.p. de piezas de aislamiento entre la abrazadera y la tubería para evitar la formación de puentes térmicos en los puntos de soportación, aislamiento de espuma elastomérica con barrera de vapor, con conductividad térmica menor que 0,04 W/(m.K) a 10ºC de 20 mm de espesor o espesor equivalente, reacción al fuego según legislación vigente, terminado con chapa de aluminio incluso sellado de las juntas con silicona, incluyendo p.p. de aislamiento para accesorios, válvulas y equipos. Marca/modelo aislamiento: ARMAFLEX AF o equivalente.
Completamente instalado y señalizado.
Según especificaciones de proyecto.

| Código | Ud | Descripción | Rendimiento | Precio | Importe |
|---|---|---|---|---|---|
| BDDA10fa | m | Tuberia de cobre semiduro R-250 s/ UNE-EN 12735-1, para gas refr | 1 | 2.56 | 2.56 |
| BDDA11fa | pp | Accesorios soldados y soportes para tubo de cobre semiduro R-250 | 1 | 0.54 | 0.54 |
| BDDA12fc | m | Aislamiento para tubería de cobre para gas refrigerante de 15,87 (material) | 1 | 2.12 | 2.12 |
| BDDA13fc | m | Recubrimiento con chapa de aluminio con sellado a base de silico (material) | 1 | 2.7 | 2.70 |
| O01OB170 | h | Oficial 1ª fontanero calefactor | 0.67 | 22.2 | 14.87 |
| O01OB180 | h | Oficial 2ª fontanero calefactor | 0.67 | 20.96 | 14.04 |
|  |  | Total |  |  | 36.83 |

| Medición | Uds. | Parcial |
|---|---|---|
| ENTREPLANTA CUBIERTA | 137.83 | 137.83 |
| Total |  | 137.83 |

**EDDF04gca** m Tubería de cobre semiduro R-250 s/ UNE-EN 12735-1 para gas refri (14/10/2022)
35.06 m × 38.91 (40.08 con costes indirectos) = 1405.20
Tubería de cobre semiduro R-250 s/ UNE-EN 12735-1 para gas refrigerante, de 19,05 (3/4") mm de diámetro y espesor según Especificación Técnica, para línea de líquido/aspiración, con p.p. de uniones y accesorios soldados mediante soldadura fuerte a la plata y elementos de sujeción con p.p. de piezas de aislamiento entre la abrazadera y la tubería para evitar la formación de puentes térmicos en los puntos de soportación, aislamiento de espuma elastomérica con barrera de vapor, con conductividad térmica menor que 0,04 W/(m.K) a 10ºC de 20 mm de espesor o espesor equivalente, reacción al fuego según legislación vigente, terminado con chapa de aluminio incluso sellado de las juntas con silicona, incluyendo p.p. de aislamiento para accesorios, válvulas y equipos. Marca/modelo aislamiento: ARMAFLEX AF o equivalente.
Completamente instalado y señalizado.
Según especificaciones de proyecto.

| Código | Ud | Descripción | Rendimiento | Precio | Importe |
|---|---|---|---|---|---|
| BDDA10ga | m | Tuberia de cobre semiduro R-250 s/ UNE-EN 12735-1, para gas refr | 1 | 3.16 | 3.16 |
| BDDA11ga | pp | Accesorios soldados y soportes para tubo de cobre semiduro R-250 | 1 | 0.66 | 0.66 |
| BDDA12gc | m | Aislamiento para tubería de cobre para gas refrigerante de 19,05 (material) | 1 | 2.42 | 2.42 |
| BDDA13gc | m | Recubrimiento con chapa de aluminio con sellado a base de silico (material) | 1 | 2.89 | 2.89 |
| O01OB170 | h | Oficial 1ª fontanero calefactor | 0.69 | 22.2 | 15.32 |
| O01OB180 | h | Oficial 2ª fontanero calefactor | 0.69 | 20.96 | 14.46 |
|  |  | Total |  |  | 38.91 |

| Medición | Uds. | Parcial |
|---|---|---|
| ENTREPLANTA CUBIERTA | 35.06 | 35.06 |
| Total |  | 35.06 |

**EDDF04jda** m Tubería de cobre semiduro R-250 s/ UNE-EN 12735-1 para gas refri (14/10/2022)
231.74 m × 54.69 (56.33 con costes indirectos) = 13053.91
Tubería de cobre semiduro R-250 s/ UNE-EN 12735-1 para gas refrigerante, de 28,57 (1 1/8") mm de diámetro y espesor según Especificación Técnica, para línea de líquido/aspiración, con p.p. de uniones y accesorios soldados mediante soldadura fuerte a la plata y elementos de sujeción con p.p. de piezas de aislamiento entre la abrazadera y la tubería para evitar la formación de puentes térmicos en los puntos de soportación, aislamiento de espuma elastomérica con barrera de vapor, con conductividad térmica menor que 0,04 W/(m.K) a 10ºC de 25 mm de espesor o espesor equivalente, reacción al fuego según legislación vigente, terminado con chapa de aluminio incluso sellado de las juntas con silicona, incluyendo p.p. de aislamiento para accesorios, válvulas y equipos. Marca/modelo aislamiento: ARMAFLEX AF o equivalente.
Completamente instalado y señalizado.
Según especificaciones de proyecto.

| Código | Ud | Descripción | Rendimiento | Precio | Importe |
|---|---|---|---|---|---|
| BDDA10ja | m | Tuberia de cobre semiduro R-250 s/ UNE-EN 12735-1, para gas refr | 1 | 5.86 | 5.86 |
| BDDA11ja | pp | Accesorios soldados y soportes para tubo de cobre semiduro R-250 | 1 | 1.44 | 1.44 |
| BDDA12jd | m | Aislamiento para tubería de cobre para gas refrigerante de 28,57 (material) | 1 | 4.1 | 4.10 |
| BDDA13jd | m | Recubrimiento con chapa de aluminio con sellado a base de silico (material) | 1 | 4.45 | 4.45 |
| O01OB170 | h | Oficial 1ª fontanero calefactor | 0.9 | 22.2 | 19.98 |
| O01OB180 | h | Oficial 2ª fontanero calefactor | 0.9 | 20.96 | 18.86 |
|  |  | Total |  |  | 54.69 |

| Medición | Uds. | Parcial |
|---|---|---|
| ENTREPLANTA CUBIERTA | 231.74 | 231.74 |
| Total |  | 231.74 |

**EDDF04hda** m Tubería de cobre semiduro R-250 s/ UNE-EN 12735-1 para gas refri (14/10/2022)
62.65 m × 43.44 (44.74 con costes indirectos) = 2802.96
Tubería de cobre semiduro R-250 s/ UNE-EN 12735-1 para gas refrigerante, de 22,22 (7/8") mm de diámetro y espesor según Especificación Técnica, para línea de líquido/aspiración, con p.p. de uniones y accesorios soldados mediante soldadura fuerte a la plata y elementos de sujeción con p.p. de piezas de aislamiento entre la abrazadera y la tubería para evitar la formación de puentes térmicos en los puntos de soportación, aislamiento de espuma elastomérica con barrera de vapor, con conductividad térmica menor que 0,04 W/(m.K) a 10ºC de 25 mm de espesor o espesor equivalente, reacción al fuego según legislación vigente, terminado con chapa de aluminio incluso sellado de las juntas con silicona, incluyendo p.p. de aislamiento para accesorios, válvulas y equipos. Marca/modelo aislamiento: ARMAFLEX AF o equivalente.
Completamente instalado y señalizado.
Según especificaciones de proyecto.

| Código | Ud | Descripción | Rendimiento | Precio | Importe |
|---|---|---|---|---|---|
| BDDA10ha | m | Tuberia de cobre semiduro R-250 s/ UNE-EN 12735-1, para gas refr | 1 | 3.83 | 3.83 |
| BDDA11ha | pp | Accesorios soldados y soportes para tubo de cobre semiduro R-250 | 1 | 1.01 | 1.01 |
| BDDA12hd | m | Aislamiento para tubería de cobre para gas refrigerante de 22,22 (material) | 1 | 3.45 | 3.45 |
| BDDA13hd | m | Recubrimiento con chapa de aluminio con sellado a base de silico (material) | 1 | 3.64 | 3.64 |
| O01OB170 | h | Oficial 1ª fontanero calefactor | 0.73 | 22.2 | 16.21 |
| O01OB180 | h | Oficial 2ª fontanero calefactor | 0.73 | 20.96 | 15.30 |
|  |  | Total |  |  | 43.44 |

| Medición | Uds. | Parcial |
|---|---|---|
| ENTREPLANTA CUBIERTA | 62.65 | 62.65 |
| Total |  | 62.65 |

**EAVA011** ud Primera carga de fluido refrigerante. Completamente instalada. (14/10/2022)
14.93 ud × 82.16 (84.62 con costes indirectos) = 1263.38

| Código | Ud | Descripción | Rendimiento | Precio | Importe |
|---|---|---|---|---|---|
| BAVA2a | ud | Primera carga de fluido refrigerante. (material) | 1 | 39 | 39.00 |
| O01OB170 | h | Oficial 1ª fontanero calefactor | 1 | 22.2 | 22.20 |
| O01OB180 | h | Oficial 2ª fontanero calefactor | 1 | 20.96 | 20.96 |
|  |  | Total |  |  | 82.16 |

| Medición | Uds. | Parcial |
|---|---|---|
| GENERALES | 14.93 | 14.93 |
| Total |  | 14.93 |

**EFPA53a2** ud Interface para proceso de datos a protocolo BACNET (03/10/2022)
1 ud × 5418.27 (5580.82 con costes indirectos) = 5580.82
Suministro e instalación de interface para proceso de datos a protocolo BACNET modelo DAIKIN / DMS502A51 o equivalente para hasta 128 unidades interiores y 20 módulos de unidades exteriores de VRV (2 Buses DIII-Net). Totalmente instalado y funcionando

| Código | Ud | Descripción | Rendimiento | Precio | Importe |
|---|---|---|---|---|---|
| BFPABBF | ud | Interface para proceso de datos a protocolo BACNET (material) | 1 | 5348.2 | 5348.20 |
| O01OB200 | h | Oficial 1ª electricista | 1.631 | 22 | 35.88 |
| O01OB220 | h | Ayudante electricista | 1.631 | 20.96 | 34.19 |
|  |  | Total |  |  | 5418.27 |

| Medición | Uds. | Parcial |
|---|---|---|
| ACCESO | 1 | 1.00 |
| Total |  | 1 |

**EFPA53a3** ud Placa de extensión (03/10/2022)
1 ud × 1312.87 (1352.26 con costes indirectos) = 1352.26
Suministro y montaje de placa de extensión de comunicación DIII Net DAIKIN modelo
DAM4111B51 o equivalente. Totalmente instalado y funcionando.

| Código | Ud | Descripción | Rendimiento | Precio | Importe |
|---|---|---|---|---|---|
| BFPABBFDFASD | ud | Placa de extensión (material) | 1 | 1242.8 | 1242.80 |
| O01OB200 | h | Oficial 1ª electricista | 1.631 | 22 | 35.88 |
| O01OB220 | h | Ayudante electricista | 1.631 | 20.96 | 34.19 |
|  |  | Total |  |  | 1312.87 |

| Medición | Uds. | Parcial |
|---|---|---|
| ACCESO | 1 | 1.00 |
| Total |  | 1 |

### 192 ELEMENTOS TERMINALES A.A. (14/10/2022)
Importe: 819192.34

**EBAC01bbaa61** ud Unidad tratamiento de aire, referencia CL01 con un caudal de imp (14/10/2022)
1 ud × 32077.14 (33039.45 con costes indirectos) = 33039.45
Unidad de tratamiento de aire con referencia CL01 según fichas técnicas de proyecto, formada por batería/s de agua en tubo de cobre y aletas de aluminio y con un caudal de ventilador de impulsión de 2018 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 15x9 o equivalente
Incluye alim.eléc.con canalización y cables a elementos UTA con pp bandeja y tubo desde C.El. según proyecto y cumpliendo la legislación vigente. La interconexión entre VF y motor con cable apantallado
Incluye cable y conex.control desde subestac/controlador elementos de control y regulación de la UTA
Incluye puesta en marcha y pruebas de funcionamiento.

| Código | Ud | Descripción | Rendimiento | Precio | Importe |
|---|---|---|---|---|---|
| BBAA8ba | ud | Unidad de tratamiento de aire ref. CL01 con un caudal de impulsi (material) | 1 | 30900.41 | 30900.41 |
| BBICCa | ud | Juego de lonas antivibratorias flexibles para climatizador/recuperador de calor con referencia CL01 con caudal de impulsión 2018 l/s según fichas técnicas de equipos (material) | 1 | 63.28 | 63.28 |
| B1EA4a | ud | Bancada de inercia formada por losa de hormigón armado adecuada al peso y características del equipo con referencia CL01, incluye aislamiento acústico antivibratorio y antihumedad (material) | 1 | 292.5 | 292.50 |
| BBIB4ba | ud | Conjunto de amortiguadores de vibración metálicos metálicos para soportar climatizador/recuperador de calor con ref CL01 y caudal 2018 l/s (material) | 1 | 65.65 | 65.65 |
| BBIE6a | ud | Tramo de tubería de PVC de 32 mm para desagüe de recogida de con (material) | 1 | 11.9 | 11.90 |
| BRJL71ba | ud | Material de punto alimentación eléctrica a equipo con referencia (material) | 1.2 | 100.14 | 120.17 |
| BRJL72bba | ud | Material para la interconexión entre el variador de frecuencia y (material) | 1 | 91.95 | 91.95 |
| BQLBN | ud | Cableado de control y conexionado desde subestación/controlador | 8 | 30.26 | 242.08 |
| O01OB170 | h | Oficial 1ª fontanero calefactor | 5 | 22.2 | 111.00 |
| O01OB180 | h | Oficial 2ª fontanero calefactor | 5 | 20.96 | 104.80 |
| C1502 | h | Grúa autopropulsada 12 T (maquinaria; 14/10/2022) | 2 | 36.7 | 73.40 |
|  |  | Total |  |  | 32077.14 |

| Medición | Uds. | Parcial |
|---|---|---|
| ENTREPLANTA CUBIERTA | 1 | 1.00 |
| Total |  | 1 |

**EBAC01bbaa60** ud Unidad tratamiento de aire, referencia CL02 con un caudal de imp (14/10/2022)
1 ud × 32077.14 (33039.45 con costes indirectos) = 33039.45
Unidad de tratamiento de aire con referencia CL02 según fichas técnicas de proyecto, formada por batería/s de agua en tubo de cobre y aletas de aluminio y con un caudal de ventilador de impulsión de 2018 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 15x9 o equivalente
Incluye alim.eléc.con canalización y cables a elementos UTA con pp bandeja y tubo desde C.El. según proyecto y cumpliendo la legislación vigente. La interconexión entre VF y motor con cable apantallado
Incluye cable y conex.control desde subestac/controlador elementos de control y regulación de la UTA
Incluye puesta en marcha y pruebas de funcionamiento.

| Código | Ud | Descripción | Rendimiento | Precio | Importe |
|---|---|---|---|---|---|
| BBAA8bb | ud | Unidad de tratamiento de aire ref. CL02 con un caudal de impulsi (material) | 1 | 30900.41 | 30900.41 |
| BBICCb | ud | Juego de lonas antivibratorias flexibles para climatizador/recuperador de calor con referencia CL02 con caudal de impulsión 2018 l/s según fichas técnicas de equipos (material) | 1 | 63.28 | 63.28 |
| B1EA4b | ud | Bancada de inercia formada por losa de hormigón armado adecuada al peso y características del equipo con referencia CL02, incluye aislamiento acústico antivibratorio y antihumedad (material) | 1 | 292.5 | 292.50 |
| BBIB4bb | ud | Conjunto de amortiguadores de vibración metálicos metálicos para soportar climatizador/recuperador de calor con ref CL02 y caudal 2018 l/s (material) | 1 | 65.65 | 65.65 |
| BBIE6a | ud | Tramo de tubería de PVC de 32 mm para desagüe de recogida de con | 1 | 11.9 | 11.90 |
| BRJL71bb | ud | Material de punto alimentación eléctrica a equipo con referencia (material) | 1.2 | 100.14 | 120.17 |
| BRJL72bbb | ud | Material para la interconexión entre el variador de frecuencia y (material) | 1 | 91.95 | 91.95 |
| BQLBN | ud | Cableado de control y conexionado desde subestación/controlador | 8 | 30.26 | 242.08 |
| O01OB170 | h | Oficial 1ª fontanero calefactor | 5 | 22.2 | 111.00 |
| O01OB180 | h | Oficial 2ª fontanero calefactor | 5 | 20.96 | 104.80 |
| C1502 | h | Grúa autopropulsada 12 T | 2 | 36.7 | 73.40 |
|  |  | Total |  |  | 32077.14 |

| Medición | Uds. | Parcial |
|---|---|---|
| ENTREPLANTA CUBIERTA | 1 | 1.00 |
| Total |  | 1 |

**EBAC01bbaa59** ud Unidad tratamiento de aire, referencia CL03 con un caudal de imp (14/10/2022)
1 ud × 32077.14 (33039.45 con costes indirectos) = 33039.45
Unidad de tratamiento de aire con referencia CL03 según fichas técnicas de proyecto, formada por batería/s de agua en tubo de cobre y aletas de aluminio y con un caudal de ventilador de impulsión de 2018 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 15x9 o equivalente
Incluye alim.eléc.con canalización y cables a elementos UTA con pp bandeja y tubo desde C.El. según proyecto y cumpliendo la legislación vigente. La interconexión entre VF y motor con cable apantallado
Incluye cable y conex.control desde subestac/controlador elementos de control y regulación de la UTA
Incluye puesta en marcha y pruebas de funcionamiento.

| Código | Ud | Descripción | Rendimiento | Precio | Importe |
|---|---|---|---|---|---|
| BBAA8bc | ud | Unidad de tratamiento de aire ref. CL03 con un caudal de impulsi (material) | 1 | 30900.41 | 30900.41 |
| BBICCc | ud | Juego de lonas antivibratorias flexibles para climatizador/recuperador de calor con referencia CL03 con caudal de impulsión 2018 l/s según fichas técnicas de equipos (material) | 1 | 63.28 | 63.28 |
| B1EA4c | ud | Bancada de inercia formada por losa de hormigón armado adecuada al peso y características del equipo con referencia CL03, incluye aislamiento acústico antivibratorio y antihumedad (material) | 1 | 292.5 | 292.50 |
| BBIB4bc | ud | Conjunto de amortiguadores de vibración metálicos metálicos para soportar climatizador/recuperador de calor con ref CL03 y caudal 2018 l/s (material) | 1 | 65.65 | 65.65 |
| BBIE6a | ud | Tramo de tubería de PVC de 32 mm para desagüe de recogida de con | 1 | 11.9 | 11.90 |
| BRJL71bc | ud | Material de punto alimentación eléctrica a equipo con referencia (material) | 1.2 | 100.14 | 120.17 |
| BRJL72bbc | ud | Material para la interconexión entre el variador de frecuencia y (material) | 1 | 91.95 | 91.95 |
| BQLBN | ud | Cableado de control y conexionado desde subestación/controlador | 8 | 30.26 | 242.08 |
| O01OB170 | h | Oficial 1ª fontanero calefactor | 5 | 22.2 | 111.00 |
| O01OB180 | h | Oficial 2ª fontanero calefactor | 5 | 20.96 | 104.80 |
| C1502 | h | Grúa autopropulsada 12 T | 2 | 36.7 | 73.40 |
|  |  | Total |  |  | 32077.14 |

| Medición | Uds. | Parcial |
|---|---|---|
| ENTREPLANTA CUBIERTA | 1 | 1.00 |
| Total |  | 1 |

**EBAC01bbaa58** ud Unidad tratamiento de aire, referencia CL04 con un caudal de imp (14/10/2022)
1 ud × 32077.14 (33039.45 con costes indirectos) = 33039.45
Unidad de tratamiento de aire con referencia CL04 según fichas técnicas de proyecto, formada por batería/s de agua en tubo de cobre y aletas de aluminio y con un caudal de ventilador de impulsión de 2018 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 15x9 o equivalente
Incluye alim.eléc.con canalización y cables a elementos UTA con pp bandeja y tubo desde C.El. según proyecto y cumpliendo la legislación vigente. La interconexión entre VF y motor con cable apantallado
Incluye cable y conex.control desde subestac/controlador elementos de control y regulación de la UTA
Incluye puesta en marcha y pruebas de funcionamiento.

| Código | Ud | Descripción | Rendimiento | Precio | Importe |
|---|---|---|---|---|---|
| BBAA8bd | ud | Unidad de tratamiento de aire ref. CL04 con un caudal de impulsi (material) | 1 | 30900.41 | 30900.41 |
| BBICCd | ud | Juego de lonas antivibratorias flexibles para climatizador/recuperador de calor con referencia CL04 con caudal de impulsión 2018 l/s según fichas técnicas de equipos (material) | 1 | 63.28 | 63.28 |
| B1EA4d | ud | Bancada de inercia formada por losa de hormigón armado adecuada al peso y características del equipo con referencia CL04, incluye aislamiento acústico antivibratorio y antihumedad (material) | 1 | 292.5 | 292.50 |
| BBIB4bd | ud | Conjunto de amortiguadores de vibración metálicos metálicos para soportar climatizador/recuperador de calor con ref CL04 y caudal 2018 l/s (material) | 1 | 65.65 | 65.65 |
| BBIE6a | ud | Tramo de tubería de PVC de 32 mm para desagüe de recogida de con | 1 | 11.9 | 11.90 |
| BRJL71bd | ud | Material de punto alimentación eléctrica a equipo con referencia (material) | 1.2 | 100.14 | 120.17 |
| BRJL72bbd | ud | Material para la interconexión entre el variador de frecuencia y (material) | 1 | 91.95 | 91.95 |
| BQLBN | ud | Cableado de control y conexionado desde subestación/controlador | 8 | 30.26 | 242.08 |
| O01OB170 | h | Oficial 1ª fontanero calefactor | 5 | 22.2 | 111.00 |
| O01OB180 | h | Oficial 2ª fontanero calefactor | 5 | 20.96 | 104.80 |
| C1502 | h | Grúa autopropulsada 12 T | 2 | 36.7 | 73.40 |
|  |  | Total |  |  | 32077.14 |

| Medición | Uds. | Parcial |
|---|---|---|
| ENTREPLANTA CUBIERTA | 1 | 1.00 |
| Total |  | 1 |

**EBAC01bbaa57** ud Unidad tratamiento de aire, referencia CL05 con un caudal de imp (14/10/2022)
1 ud × 32077.14 (33039.45 con costes indirectos) = 33039.45
Unidad de tratamiento de aire con referencia CL05 según fichas técnicas de proyecto, formada por batería/s de agua en tubo de cobre y aletas de aluminio y con un caudal de ventilador de impulsión de 2018 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 15x9 o equivalente
Incluye alim.eléc.con canalización y cables a cuadro elec RC con pp bandeja y tubo desde C.E. según proyecto y cumpliendo la legislación vigente. La interconexión entre VF y motor con cable apantallado
Incluye cable y conex.control desde subestac/controlador elementos de control y regulación de la UTA
Incluye puesta en marcha y pruebas de funcionamiento.

| Código | Ud | Descripción | Rendimiento | Precio | Importe |
|---|---|---|---|---|---|
| BBAA8be | ud | Unidad de tratamiento de aire ref. CL05 con un caudal de impulsi (material) | 1 | 30900.41 | 30900.41 |
| BBICCe | ud | Juego de lonas antivibratorias flexibles para climatizador/recuperador de calor con referencia CL05 con caudal de impulsión 2018 l/s según fichas técnicas de equipos (material) | 1 | 63.28 | 63.28 |
| B1EA4e | ud | Bancada de inercia formada por losa de hormigón armado adecuada al peso y características del equipo con referencia CL05, incluye aislamiento acústico antivibratorio y antihumedad (material) | 1 | 292.5 | 292.50 |
| BBIB4be | ud | Conjunto de amortiguadores de vibración metálicos metálicos para soportar climatizador/recuperador de calor con ref CL05 y caudal 2018 l/s (material) | 1 | 65.65 | 65.65 |
| BBIE6a | ud | Tramo de tubería de PVC de 32 mm para desagüe de recogida de con | 1 | 11.9 | 11.90 |
| BRJL71be | ud | Material de punto alimentación eléctrica a equipo con referencia (material) | 1.2 | 100.14 | 120.17 |
| BRJL72bbe | ud | Material para la interconexión entre el variador de frecuencia y (material) | 1 | 91.95 | 91.95 |
| BQLBN | ud | Cableado de control y conexionado desde subestación/controlador | 8 | 30.26 | 242.08 |
| O01OB170 | h | Oficial 1ª fontanero calefactor | 5 | 22.2 | 111.00 |
| O01OB180 | h | Oficial 2ª fontanero calefactor | 5 | 20.96 | 104.80 |
| C1502 | h | Grúa autopropulsada 12 T | 2 | 36.7 | 73.40 |
|  |  | Total |  |  | 32077.14 |

| Medición | Uds. | Parcial |
|---|---|---|
| ENTREPLANTA CUBIERTA | 1 | 1.00 |
| Total |  | 1 |

**EBAC01bbaa56** ud Unidad tratamiento de aire, referencia CL06 con un caudal de imp (14/10/2022)
1 ud × 32077.14 (33039.45 con costes indirectos) = 33039.45
Unidad de tratamiento de aire con referencia CL06 según fichas técnicas de proyecto, formada por batería/s de agua en tubo de cobre y aletas de aluminio y con un caudal de ventilador de impulsión de 2018 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 15x9 o equivalente
Incluye alim.eléc.con canalización y cables a cuadro elec RC con pp bandeja y tubo desde C.E. según proyecto y cumpliendo la legislación vigente. La interconexión entre VF y motor con cable apantallado
Incluye cable y conex.control desde subestac/controlador elementos de control y regulación de la UTA
Incluye puesta en marcha y pruebas de funcionamiento.

| Código | Ud | Descripción | Rendimiento | Precio | Importe |
|---|---|---|---|---|---|
| BBAA8bf | ud | Unidad de tratamiento de aire ref. CL06 con un caudal de impulsi (material) | 1 | 30900.41 | 30900.41 |
| BBICCf | ud | Juego de lonas antivibratorias flexibles para climatizador/recuperador de calor con referencia CL06 con caudal de impulsión 2018 l/s según fichas técnicas de equipos (material) | 1 | 63.28 | 63.28 |
| B1EA4f | ud | Bancada de inercia formada por losa de hormigón armado adecuada al peso y características del equipo con referencia CL06, incluye aislamiento acústico antivibratorio y antihumedad (material) | 1 | 292.5 | 292.50 |
| BBIB4bf | ud | Conjunto de amortiguadores de vibración metálicos metálicos para soportar climatizador/recuperador de calor con ref CL06 y caudal 2018 l/s (material) | 1 | 65.65 | 65.65 |
| BBIE6a | ud | Tramo de tubería de PVC de 32 mm para desagüe de recogida de con | 1 | 11.9 | 11.90 |
| BRJL71bf | ud | Material de punto alimentación eléctrica a equipo con referencia (material) | 1.2 | 100.14 | 120.17 |
| BRJL72bbf | ud | Material para la interconexión entre el variador de frecuencia y (material) | 1 | 91.95 | 91.95 |
| BQLBN | ud | Cableado de control y conexionado desde subestación/controlador | 8 | 30.26 | 242.08 |
| O01OB170 | h | Oficial 1ª fontanero calefactor | 5 | 22.2 | 111.00 |
| O01OB180 | h | Oficial 2ª fontanero calefactor | 5 | 20.96 | 104.80 |
| C1502 | h | Grúa autopropulsada 12 T | 2 | 36.7 | 73.40 |
|  |  | Total |  |  | 32077.14 |

| Medición | Uds. | Parcial |
|---|---|---|
| ENTREPLANTA CUBIERTA | 1 | 1.00 |
| Total |  | 1 |

**EBAC01bbaa55** ud Unidad tratamiento de aire, referencia CL07 con un caudal de imp (14/10/2022)
1 ud × 32077.14 (33039.45 con costes indirectos) = 33039.45
Unidad de tratamiento de aire con referencia CL07 según fichas técnicas de proyecto, formada por batería/s de agua en tubo de cobre y aletas de aluminio y con un caudal de ventilador de impulsión de 2018 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 15x9 o equivalente
Incluye alim.eléc.con canalización y cables a cuadro elec RC con pp bandeja y tubo desde C.E. según proyecto y cumpliendo la legislación vigente. La interconexión entre VF y motor con cable apantallado
Incluye cable y conex.control desde subestac/controlador elementos de control y regulación de la UTA
Incluye puesta en marcha y pruebas de funcionamiento.

| Código | Ud | Descripción | Rendimiento | Precio | Importe |
|---|---|---|---|---|---|
| BBAA8bg | ud | Unidad de tratamiento de aire ref. CL07 con un caudal de impulsi (material) | 1 | 30900.41 | 30900.41 |
| BBICCg | ud | Juego de lonas antivibratorias flexibles para climatizador/recuperador de calor con referencia CL07 con caudal de impulsión 2018 l/s según fichas técnicas de equipos (material) | 1 | 63.28 | 63.28 |
| B1EA4g | ud | Bancada de inercia formada por losa de hormigón armado adecuada al peso y características del equipo con referencia CL07, incluye aislamiento acústico antivibratorio y antihumedad (material) | 1 | 292.5 | 292.50 |
| BBIB4bg | ud | Conjunto de amortiguadores de vibración metálicos metálicos para soportar climatizador/recuperador de calor con ref CL07 y caudal 2018 l/s (material) | 1 | 65.65 | 65.65 |
| BBIE6a | ud | Tramo de tubería de PVC de 32 mm para desagüe de recogida de con | 1 | 11.9 | 11.90 |
| BRJL71bg | ud | Material de punto alimentación eléctrica a equipo con referencia (material) | 1.2 | 100.14 | 120.17 |
| BRJL72bbg | ud | Material para la interconexión entre el variador de frecuencia y (material) | 1 | 91.95 | 91.95 |
| BQLBN | ud | Cableado de control y conexionado desde subestación/controlador | 8 | 30.26 | 242.08 |
| O01OB170 | h | Oficial 1ª fontanero calefactor | 5 | 22.2 | 111.00 |
| O01OB180 | h | Oficial 2ª fontanero calefactor | 5 | 20.96 | 104.80 |
| C1502 | h | Grúa autopropulsada 12 T | 2 | 36.7 | 73.40 |
|  |  | Total |  |  | 32077.14 |

| Medición | Uds. | Parcial |
|---|---|---|
| ENTREPLANTA CUBIERTA | 1 | 1.00 |
| Total |  | 1 |

**EBAC01bbaa54** ud Unidad tratamiento de aire, referencia CL08 con un caudal de imp (14/10/2022)
1 ud × 32077.14 (33039.45 con costes indirectos) = 33039.45
Unidad de tratamiento de aire con referencia CL08 según fichas técnicas de proyecto, formada por batería/s de agua en tubo de cobre y aletas de aluminio y con un caudal de ventilador de impulsión de 2018 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 15x9 o equivalente
Incluye alim.eléc.con canalización y cables a cuadro elec RC con pp bandeja y tubo desde C.E. según proyecto y cumpliendo la legislación vigente. La interconexión entre VF y motor con cable apantallado
Incluye cable y conex.control desde subestac/controlador elementos de control y regulación de la UTA
Incluye puesta en marcha y pruebas de funcionamiento.

| Código | Ud | Descripción | Rendimiento | Precio | Importe |
|---|---|---|---|---|---|
| BBAA8bh | ud | Unidad de tratamiento de aire ref. CL08 con un caudal de impulsi (material) | 1 | 30900.41 | 30900.41 |
| BBICCh | ud | Juego de lonas antivibratorias flexibles para climatizador/recuperador de calor con referencia CL08 con caudal de impulsión 2018 l/s según fichas técnicas de equipos (material) | 1 | 63.28 | 63.28 |
| B1EA4h | ud | Bancada de inercia formada por losa de hormigón armado adecuada al peso y características del equipo con referencia CL08, incluye aislamiento acústico antivibratorio y antihumedad (material) | 1 | 292.5 | 292.50 |
| BBIB4bh | ud | Conjunto de amortiguadores de vibración metálicos metálicos para soportar climatizador/recuperador de calor con ref CL08 y caudal 2018 l/s (material) | 1 | 65.65 | 65.65 |
| BBIE6a | ud | Tramo de tubería de PVC de 32 mm para desagüe de recogida de con | 1 | 11.9 | 11.90 |
| BRJL71bh | ud | Material de punto alimentación eléctrica a equipo con referencia (material) | 1.2 | 100.14 | 120.17 |
| BRJL72bbh | ud | Material para la interconexión entre el variador de frecuencia y (material) | 1 | 91.95 | 91.95 |
| BQLBN | ud | Cableado de control y conexionado desde subestación/controlador | 8 | 30.26 | 242.08 |
| O01OB170 | h | Oficial 1ª fontanero calefactor | 5 | 22.2 | 111.00 |
| O01OB180 | h | Oficial 2ª fontanero calefactor | 5 | 20.96 | 104.80 |
| C1502 | h | Grúa autopropulsada 12 T | 2 | 36.7 | 73.40 |
|  |  | Total |  |  | 32077.14 |

| Medición | Uds. | Parcial |
|---|---|---|
| ENTREPLANTA CUBIERTA | 1 | 1.00 |
| Total |  | 1 |

**EBAC01bbaa53** ud Unidad tratamiento de aire, referencia CL09 con un caudal de imp (14/10/2022)
1 ud × 32077.14 (33039.45 con costes indirectos) = 33039.45
Unidad de tratamiento de aire con referencia CL09 según fichas técnicas de proyecto, formada por batería/s de agua en tubo de cobre y aletas de aluminio y con un caudal de ventilador de impulsión de 2018 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 15x9 o equivalente
Incluye alim.eléc.con canalización y cables a cuadro elec RC con pp bandeja y tubo desde C.E. según proyecto y cumpliendo la legislación vigente. La interconexión entre VF y motor con cable apantallado
Incluye cable y conex.control desde subestac/controlador elementos de control y regulación de la UTA
Incluye puesta en marcha y pruebas de funcionamiento.

| Código | Ud | Descripción | Rendimiento | Precio | Importe |
|---|---|---|---|---|---|
| BBAA8bi | ud | Unidad de tratamiento de aire ref. CL09 con un caudal de impulsi (material) | 1 | 30900.41 | 30900.41 |
| BBICCi | ud | Juego de lonas antivibratorias flexibles para climatizador/recuperador de calor con referencia CL09 con caudal de impulsión 2018 l/s según fichas técnicas de equipos (material) | 1 | 63.28 | 63.28 |
| B1EA4i | ud | Bancada de inercia formada por losa de hormigón armado adecuada al peso y características del equipo con referencia CL09, incluye aislamiento acústico antivibratorio y antihumedad (material) | 1 | 292.5 | 292.50 |
| BBIB4bi | ud | Conjunto de amortiguadores de vibración metálicos metálicos para soportar climatizador/recuperador de calor con ref CL09 y caudal 2018 l/s (material) | 1 | 65.65 | 65.65 |
| BBIE6a | ud | Tramo de tubería de PVC de 32 mm para desagüe de recogida de con | 1 | 11.9 | 11.90 |
| BRJL71bi | ud | Material de punto alimentación eléctrica a equipo con referencia (material) | 1.2 | 100.14 | 120.17 |
| BRJL72bbi | ud | Material para la interconexión entre el variador de frecuencia y (material) | 1 | 91.95 | 91.95 |
| BQLBN | ud | Cableado de control y conexionado desde subestación/controlador | 8 | 30.26 | 242.08 |
| O01OB170 | h | Oficial 1ª fontanero calefactor | 5 | 22.2 | 111.00 |
| O01OB180 | h | Oficial 2ª fontanero calefactor | 5 | 20.96 | 104.80 |
| C1502 | h | Grúa autopropulsada 12 T | 2 | 36.7 | 73.40 |
|  |  | Total |  |  | 32077.14 |

| Medición | Uds. | Parcial |
|---|---|---|
| ENTREPLANTA CUBIERTA | 1 | 1.00 |
| Total |  | 1 |

**EBAC01bbaa52** ud Unidad tratamiento de aire, referencia CL10 con un caudal de imp (14/10/2022)
1 ud × 32077.14 (33039.45 con costes indirectos) = 33039.45
Unidad de tratamiento de aire con referencia CL10 según fichas técnicas de proyecto, formada por batería/s de agua en tubo de cobre y aletas de aluminio y con un caudal de ventilador de impulsión de 2018 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 15x9 o equivalente
Incluye alim.eléc.con canalización y cables a cuadro elec RC con pp bandeja y tubo desde C.E. según proyecto y cumpliendo la legislación vigente. La interconexión entre VF y motor con cable apantallado
Incluye cable y conex.control desde subestac/controlador elementos de control y regulación de la UTA
Incluye puesta en marcha y pruebas de funcionamiento.

| Código | Ud | Descripción | Rendimiento | Precio | Importe |
|---|---|---|---|---|---|
| BBAA8bj | ud | Unidad de tratamiento de aire ref. CL10 con un caudal de impulsi (material) | 1 | 30900.41 | 30900.41 |
| BBICCj | ud | Juego de lonas antivibratorias flexibles para climatizador/recuperador de calor con referencia CL10 con caudal de impulsión 2018 l/s según fichas técnicas de equipos (material) | 1 | 63.28 | 63.28 |
| B1EA4j | ud | Bancada de inercia formada por losa de hormigón armado adecuada al peso y características del equipo con referencia CL10, incluye aislamiento acústico antivibratorio y antihumedad (material) | 1 | 292.5 | 292.50 |
| BBIB4bj | ud | Conjunto de amortiguadores de vibración metálicos metálicos para soportar climatizador/recuperador de calor con ref CL10 y caudal 2018 l/s (material) | 1 | 65.65 | 65.65 |
| BBIE6a | ud | Tramo de tubería de PVC de 32 mm para desagüe de recogida de con | 1 | 11.9 | 11.90 |
| BRJL71bj | ud | Material de punto alimentación eléctrica a equipo con referencia (material) | 1.2 | 100.14 | 120.17 |
| BRJL72bbj | ud | Material para la interconexión entre el variador de frecuencia y (material) | 1 | 91.95 | 91.95 |
| BQLBN | ud | Cableado de control y conexionado desde subestación/controlador | 8 | 30.26 | 242.08 |
| O01OB170 | h | Oficial 1ª fontanero calefactor | 5 | 22.2 | 111.00 |
| O01OB180 | h | Oficial 2ª fontanero calefactor | 5 | 20.96 | 104.80 |
| C1502 | h | Grúa autopropulsada 12 T | 2 | 36.7 | 73.40 |
|  |  | Total |  |  | 32077.14 |

| Medición | Uds. | Parcial |
|---|---|---|
| ENTREPLANTA CUBIERTA | 1 | 1.00 |
| Total |  | 1 |

**EBAC01bbaa48** ud Unidad tratamiento de aire, referencia CL11 con un caudal de imp (14/10/2022)
1 ud × 31211.56 (32147.91 con costes indirectos) = 32147.91
Unidad de tratamiento de aire con referencia CL11 según fichas técnicas de proyecto, formada por batería/s de agua en tubo de cobre y aletas de aluminio y con un caudal de ventilador de impulsión de 1639 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 12x9 o equivalente
Incluye alim.eléc.con canalización y cables a cuadro elec RC con pp bandeja y tubo desde C.E. según proyecto y cumpliendo la legislación vigente. La interconexión entre VF y motor con cable apantallado
Incluye cable y conex.control desde subestac/controlador elementos de control y regulación de la UTA
Incluye puesta en marcha y pruebas de funcionamiento.

| Código | Ud | Descripción | Rendimiento | Precio | Importe |
|---|---|---|---|---|---|
| BBAA8bk | ud | Unidad de tratamiento de aire ref. CL11 con un caudal de impulsi (material) | 1 | 30034.83 | 30034.83 |
| BBICCk | ud | Juego de lonas antivibratorias flexibles para climatizador/recuperador de calor con referencia CL11 con caudal de impulsión 1639 l/s según fichas técnicas de equipos (material) | 1 | 63.28 | 63.28 |
| B1EA4k | ud | Bancada de inercia formada por losa de hormigón armado adecuada al peso y características del equipo con referencia CL11, incluye aislamiento acústico antivibratorio y antihumedad (material) | 1 | 292.5 | 292.50 |
| BBIB4bk | ud | Conjunto de amortiguadores de vibración metálicos metálicos para soportar climatizador/recuperador de calor con ref CL11 y caudal 1639 l/s (material) | 1 | 65.65 | 65.65 |
| BBIE6a | ud | Tramo de tubería de PVC de 32 mm para desagüe de recogida de con | 1 | 11.9 | 11.90 |
| BRJL71bk | ud | Material de punto alimentación eléctrica a equipo con referencia (material) | 1.2 | 100.14 | 120.17 |
| BRJL72bbk | ud | Material para la interconexión entre el variador de frecuencia y (material) | 1 | 91.95 | 91.95 |
| BQLBN | ud | Cableado de control y conexionado desde subestación/controlador | 8 | 30.26 | 242.08 |
| O01OB170 | h | Oficial 1ª fontanero calefactor | 5 | 22.2 | 111.00 |
| O01OB180 | h | Oficial 2ª fontanero calefactor | 5 | 20.96 | 104.80 |
| C1502 | h | Grúa autopropulsada 12 T | 2 | 36.7 | 73.40 |
|  |  | Total |  |  | 31211.56 |

| Medición | Uds. | Parcial |
|---|---|---|
| ENTREPLANTA CUBIERTA | 1 | 1.00 |
| Total |  | 1 |

**EBAC01bbaa51** ud Unidad tratamiento de aire, referencia CL12 con un caudal de imp (14/10/2022)
1 ud × 19127.71 (19701.54 con costes indirectos) = 19701.54
Unidad de tratamiento de aire con referencia CL12 según fichas técnicas de proyecto, formada por batería/s de agua en tubo de cobre y aletas de aluminio y con un caudal de ventilador de impulsión de 1307 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 15x6 o equivalente
Incluye alim.eléc.con canalización y cables a cuadro elec RC con pp bandeja y tubo desde C.E. según proyecto y cumpliendo la legislación vigente. La interconexión entre VF y motor con cable apantallado
Incluye cable y conex.control desde subestac/controlador elementos de control y regulación de la UTA
Incluye puesta en marcha y pruebas de funcionamiento.

| Código | Ud | Descripción | Rendimiento | Precio | Importe |
|---|---|---|---|---|---|
| BBAA8bl | ud | Unidad de tratamiento de aire ref. CL12 con un caudal de impulsi (material) | 1 | 18009.96 | 18009.96 |
| BBICCl | ud | Juego de lonas antivibratorias flexibles para climatizador/recuperador de calor con referencia CL12 con caudal de impulsión 1307 l/s según fichas técnicas de equipos (material) | 1 | 47.46 | 47.46 |
| B1EA4l | ud | Bancada de inercia formada por losa de hormigón armado adecuada al peso y características del equipo con referencia CL12, incluye aislamiento acústico antivibratorio y antihumedad (material) | 1 | 292.5 | 292.50 |
| BBIB4bl | ud | Conjunto de amortiguadores de vibración metálicos metálicos para soportar climatizador/recuperador de calor con ref CL12 y caudal 1307 l/s (material) | 1 | 65.65 | 65.65 |
| BBIE6a | ud | Tramo de tubería de PVC de 32 mm para desagüe de recogida de con | 1 | 11.9 | 11.90 |
| BRJL71bl | ud | Material de punto alimentación eléctrica a equipo con referencia (material) | 1.2 | 100.14 | 120.17 |
| BRJL72bbl | ud | Material para la interconexión entre el variador de frecuencia y (material) | 1 | 91.95 | 91.95 |
| BQLBN | ud | Cableado de control y conexionado desde subestación/controlador | 8 | 30.26 | 242.08 |
| O01OB170 | h | Oficial 1ª fontanero calefactor | 4 | 22.2 | 88.80 |
| O01OB180 | h | Oficial 2ª fontanero calefactor | 4 | 20.96 | 83.84 |
| C1502 | h | Grúa autopropulsada 12 T | 2 | 36.7 | 73.40 |
|  |  | Total |  |  | 19127.71 |

| Medición | Uds. | Parcial |
|---|---|---|
| ENTREPLANTA CUBIERTA | 1 | 1.00 |
| Total |  | 1 |

**EBAC01bbaa50** ud Unidad tratamiento de aire, referencia CL13 con un caudal de imp (14/10/2022)
1 ud × 15247.56 (15704.99 con costes indirectos) = 15704.99
Unidad de tratamiento de aire con referencia CL13 según fichas técnicas de proyecto, formada por batería/s de agua en tubo de cobre y aletas de aluminio y con un caudal de ventilador de impulsión de 600 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 9x6 o equivalente
Incluye alim.eléc.con canalización y cables a cuadro elec RC con pp bandeja y tubo desde C.E. según proyecto y cumpliendo la legislación vigente. La interconexión entre VF y motor con cable apantallado
Incluye cable y conex.control desde subestac/controlador elementos de control y regulación de la UTA
Incluye puesta en marcha y pruebas de funcionamiento.

| Código | Ud | Descripción | Rendimiento | Precio | Importe |
|---|---|---|---|---|---|
| BBAA8bm | ud | Unidad de tratamiento de aire ref. CL13 con un caudal de impulsi (material) | 1 | 14209.67 | 14209.67 |
| BBICCm | ud | Juego de lonas antivibratorias flexibles para climatizador/recuperador de calor con referencia CL13 con caudal de impulsión 600 l/s según fichas técnicas de equipos (material) | 1 | 47.46 | 47.46 |
| B1EA4m | ud | Bancada de inercia formada por losa de hormigón armado adecuada al peso y características del equipo con referencia CL13, incluye aislamiento acústico antivibratorio y antihumedad (material) | 1 | 292.5 | 292.50 |
| BBIB4bm | ud | Conjunto de amortiguadores de vibración metálicos metálicos para soportar climatizador/recuperador de calor con ref CL13 y caudal 600 l/s (material) | 1 | 65.65 | 65.65 |
| BBIE6a | ud | Tramo de tubería de PVC de 32 mm para desagüe de recogida de con | 1 | 11.9 | 11.90 |
| BRJL71bm | ud | Material de punto alimentación eléctrica a equipo con referencia (material) | 1.2 | 100.14 | 120.17 |
| BRJL72bbm | ud | Material para la interconexión entre el variador de frecuencia y (material) | 1 | 91.95 | 91.95 |
| BQLBN | ud | Cableado de control y conexionado desde subestación/controlador | 8 | 30.26 | 242.08 |
| O01OB170 | h | Oficial 1ª fontanero calefactor | 3 | 22.2 | 66.60 |
| O01OB180 | h | Oficial 2ª fontanero calefactor | 3 | 20.96 | 62.88 |
| C1502 | h | Grúa autopropulsada 12 T | 1 | 36.7 | 36.70 |
|  |  | Total |  |  | 15247.56 |

| Medición | Uds. | Parcial |
|---|---|---|
| ENTREPLANTA CUBIERTA | 1 | 1.00 |
| Total |  | 1 |

**EBAC01bbaa49** ud Unidad tratamiento de aire, referencia CL14 con un caudal de imp (14/10/2022)
1 ud × 15247.56 (15704.99 con costes indirectos) = 15704.99
Unidad de tratamiento de aire con referencia CL14 según fichas técnicas de proyecto, formada por batería/s de agua en tubo de cobre y aletas de aluminio y con un caudal de ventilador de impulsión de 600 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 9x6 o equivalente
Incluye alim.eléc.con canalización y cables a cuadro elec RC con pp bandeja y tubo desde C.E. según proyecto y cumpliendo la legislación vigente. La interconexión entre VF y motor con cable apantallado
Incluye cable y conex.control desde subestac/controlador elementos de control y regulación de la UTA
Incluye puesta en marcha y pruebas de funcionamiento.

| Código | Ud | Descripción | Rendimiento | Precio | Importe |
|---|---|---|---|---|---|
| BBAA8bn | ud | Unidad de tratamiento de aire ref. CL14 con un caudal de impulsi (material) | 1 | 14209.67 | 14209.67 |
| BBICCn | ud | Juego de lonas antivibratorias flexibles para climatizador/recuperador de calor con referencia CL14 con caudal de impulsión 600 l/s según fichas técnicas de equipos (material) | 1 | 47.46 | 47.46 |
| B1EA4m | ud | Bancada de inercia formada por losa de hormigón armado adecuada | 1 | 292.5 | 292.50 |
| BBIB4bn | ud | Conjunto de amortiguadores de vibración metálicos metálicos para soportar climatizador/recuperador de calor con ref CL14 y caudal 600 l/s (material) | 1 | 65.65 | 65.65 |
| BBIE6a | ud | Tramo de tubería de PVC de 32 mm para desagüe de recogida de con | 1 | 11.9 | 11.90 |
| BRJL71bm | ud | Material de punto alimentación eléctrica a equipo con referencia | 1.2 | 100.14 | 120.17 |
| BRJL72bbm | ud | Material para la interconexión entre el variador de frecuencia y | 1 | 91.95 | 91.95 |
| BQLBN | ud | Cableado de control y conexionado desde subestación/controlador | 8 | 30.26 | 242.08 |
| O01OB170 | h | Oficial 1ª fontanero calefactor | 3 | 22.2 | 66.60 |
| O01OB180 | h | Oficial 2ª fontanero calefactor | 3 | 20.96 | 62.88 |
| C1502 | h | Grúa autopropulsada 12 T | 1 | 36.7 | 36.70 |
|  |  | Total |  |  | 15247.56 |

| Medición | Uds. | Parcial |
|---|---|---|
| ENTREPLANTA CUBIERTA | 1 | 1.00 |
| Total |  | 1 |

**EBAC01bbaa47** ud Unidad tratamiento de aire, referencia CL15 con un caudal de imp (14/10/2022)
1 ud × 31792 (32745.76 con costes indirectos) = 32745.76
Unidad de tratamiento de aire con referencia CL15 según fichas técnicas de proyecto, formada por batería/s de agua en tubo de cobre y aletas de aluminio y con un caudal de ventilador de impulsión de 2063 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 15x9 o equivalente
Incluye alim.eléc.con canalización y cables a cuadro elec RC con pp bandeja y tubo desde C.E. según proyecto y cumpliendo la legislación vigente. La interconexión entre VF y motor con cable apantallado
Incluye cable y conex.control desde subestac/controlador elementos de control y regulación de la UTA
Incluye puesta en marcha y pruebas de funcionamiento.

| Código | Ud | Descripción | Rendimiento | Precio | Importe |
|---|---|---|---|---|---|
| BBAA8bo | ud | Unidad de tratamiento de aire ref. CL15 con un caudal de impulsi (material) | 1 | 30615.27 | 30615.27 |
| BBICCo | ud | Juego de lonas antivibratorias flexibles para climatizador/recuperador de calor con referencia CL15 con caudal de impulsión 2063 l/s según fichas técnicas de equipos (material) | 1 | 63.28 | 63.28 |
| B1EA4n | ud | Bancada de inercia formada por losa de hormigón armado adecuada al peso y características del equipo con referencia CL15, incluye aislamiento acústico antivibratorio y antihumedad (material) | 1 | 292.5 | 292.50 |
| BBIB4bo | ud | Conjunto de amortiguadores de vibración metálicos metálicos para soportar climatizador/recuperador de calor con ref CL15 y caudal 2063 l/s (material) | 1 | 65.65 | 65.65 |
| BBIE6a | ud | Tramo de tubería de PVC de 32 mm para desagüe de recogida de con | 1 | 11.9 | 11.90 |
| BRJL71bn | ud | Material de punto alimentación eléctrica a equipo con referencia (material) | 1.2 | 100.14 | 120.17 |
| BRJL72bbn | ud | Material para la interconexión entre el variador de frecuencia y (material) | 1 | 91.95 | 91.95 |
| BQLBN | ud | Cableado de control y conexionado desde subestación/controlador | 8 | 30.26 | 242.08 |
| O01OB170 | h | Oficial 1ª fontanero calefactor | 5 | 22.2 | 111.00 |
| O01OB180 | h | Oficial 2ª fontanero calefactor | 5 | 20.96 | 104.80 |
| C1502 | h | Grúa autopropulsada 12 T | 2 | 36.7 | 73.40 |
|  |  | Total |  |  | 31792 |

| Medición | Uds. | Parcial |
|---|---|---|
| ENTREPLANTA CUBIERTA | 1 | 1.00 |
| Total |  | 1 |

**EBAC01bbaa46** ud Unidad tratamiento de aire, referencia CL16 con un caudal de imp (14/10/2022)
1 ud × 31211.56 (32147.91 con costes indirectos) = 32147.91
Unidad de tratamiento de aire con referencia CL16 según fichas técnicas de proyecto, formada por batería/s de agua en tubo de cobre y aletas de aluminio y con un caudal de ventilador de impulsión de 1639 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 12x9 o equivalente
Incluye alim.eléc.con canalización y cables a cuadro elec RC con pp bandeja y tubo desde C.E. según proyecto y cumpliendo la legislación vigente. La interconexión entre VF y motor con cable apantallado
Incluye cable y conex.control desde subestac/controlador elementos de control y regulación de la UTA
Incluye puesta en marcha y pruebas de funcionamiento.

| Código | Ud | Descripción | Rendimiento | Precio | Importe |
|---|---|---|---|---|---|
| BBAA8bp | ud | Unidad de tratamiento de aire ref. CL16 con un caudal de impulsi (material) | 1 | 30034.83 | 30034.83 |
| BBICCp | ud | Juego de lonas antivibratorias flexibles para climatizador/recuperador de calor con referencia CL16 con caudal de impulsión 1639 l/s según fichas técnicas de equipos (material) | 1 | 63.28 | 63.28 |
| B1EA4o | ud | Bancada de inercia formada por losa de hormigón armado adecuada al peso y características del equipo con referencia CL16, incluye aislamiento acústico antivibratorio y antihumedad (material) | 1 | 292.5 | 292.50 |
| BBIB4bp | ud | Conjunto de amortiguadores de vibración metálicos metálicos para soportar climatizador/recuperador de calor con ref CL16 y caudal 1639 l/s (material) | 1 | 65.65 | 65.65 |
| BBIE6a | ud | Tramo de tubería de PVC de 32 mm para desagüe de recogida de con | 1 | 11.9 | 11.90 |
| BRJL71bo | ud | Material de punto alimentación eléctrica a equipo con referencia (material) | 1.2 | 100.14 | 120.17 |
| BRJL72bbo | ud | Material para la interconexión entre el variador de frecuencia y (material) | 1 | 91.95 | 91.95 |
| BQLBN | ud | Cableado de control y conexionado desde subestación/controlador | 8 | 30.26 | 242.08 |
| O01OB170 | h | Oficial 1ª fontanero calefactor | 5 | 22.2 | 111.00 |
| O01OB180 | h | Oficial 2ª fontanero calefactor | 5 | 20.96 | 104.80 |
| C1502 | h | Grúa autopropulsada 12 T | 2 | 36.7 | 73.40 |
|  |  | Total |  |  | 31211.56 |

| Medición | Uds. | Parcial |
|---|---|---|
| ENTREPLANTA CUBIERTA | 1 | 1.00 |
| Total |  | 1 |

**EBAC01bbaa45** ud Unidad tratamiento de aire, referencia CL17 con un caudal de imp (14/10/2022)
1 ud × 31211.56 (32147.91 con costes indirectos) = 32147.91
Unidad de tratamiento de aire con referencia CL17 según fichas técnicas de proyecto, formada por batería/s de agua en tubo de cobre y aletas de aluminio y con un caudal de ventilador de impulsión de 1639 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 12x9 o equivalente
Incluye alim.eléc.con canalización y cables a cuadro elec RC con pp bandeja y tubo desde C.E. según proyecto y cumpliendo la legislación vigente. La interconexión entre VF y motor con cable apantallado
Incluye cable y conex.control desde subestac/controlador elementos de control y regulación de la UTA
Incluye puesta en marcha y pruebas de funcionamiento.

| Código | Ud | Descripción | Rendimiento | Precio | Importe |
|---|---|---|---|---|---|
| BBAA8bq | ud | Unidad de tratamiento de aire ref. CL17 con un caudal de impulsi (material) | 1 | 30034.83 | 30034.83 |
| BBICCq | ud | Juego de lonas antivibratorias flexibles para climatizador/recuperador de calor con referencia CL17 con caudal de impulsión 1639 l/s según fichas técnicas de equipos (material) | 1 | 63.28 | 63.28 |
| B1EA4p | ud | Bancada de inercia formada por losa de hormigón armado adecuada al peso y características del equipo con referencia CL17, incluye aislamiento acústico antivibratorio y antihumedad (material) | 1 | 292.5 | 292.50 |
| BBIB4bq | ud | Conjunto de amortiguadores de vibración metálicos metálicos para soportar climatizador/recuperador de calor con ref CL17 y caudal 1639 l/s (material) | 1 | 65.65 | 65.65 |
| BBIE6a | ud | Tramo de tubería de PVC de 32 mm para desagüe de recogida de con | 1 | 11.9 | 11.90 |
| BRJL71bp | ud | Material de punto alimentación eléctrica a equipo con referencia (material) | 1.2 | 100.14 | 120.17 |
| BRJL72bbp | ud | Material para la interconexión entre el variador de frecuencia y (material) | 1 | 91.95 | 91.95 |
| BQLBN | ud | Cableado de control y conexionado desde subestación/controlador | 8 | 30.26 | 242.08 |
| O01OB170 | h | Oficial 1ª fontanero calefactor | 5 | 22.2 | 111.00 |
| O01OB180 | h | Oficial 2ª fontanero calefactor | 5 | 20.96 | 104.80 |
| C1502 | h | Grúa autopropulsada 12 T | 2 | 36.7 | 73.40 |
|  |  | Total |  |  | 31211.56 |

| Medición | Uds. | Parcial |
|---|---|---|
| ENTREPLANTA CUBIERTA | 1 | 1.00 |
| Total |  | 1 |

**EBAC01bbaa44** ud Unidad tratamiento de aire, referencia CL18 con un caudal de imp (14/10/2022)
1 ud × 30775.4 (31698.66 con costes indirectos) = 31698.66
Unidad de tratamiento de aire con referencia CL18 según fichas técnicas de proyecto, formada por batería/s de agua en tubo de cobre y aletas de aluminio y con un caudal de ventilador de impulsión de 1534 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 12x9 o equivalente
Incluye alim.eléc.con canalización y cables a cuadro elec RC con pp bandeja y tubo desde C.E. según proyecto y cumpliendo la legislación vigente. La interconexión entre VF y motor con cable apantallado
Incluye cable y conex.control desde subestac/controlador elementos de control y regulación de la UTA
Incluye puesta en marcha y pruebas de funcionamiento.

| Código | Ud | Descripción | Rendimiento | Precio | Importe |
|---|---|---|---|---|---|
| BBAA8br | ud | Unidad de tratamiento de aire ref. CL18 con un caudal de impulsi (material) | 1 | 29598.67 | 29598.67 |
| BBICCr | ud | Juego de lonas antivibratorias flexibles para climatizador/recuperador de calor con referencia CL18 con caudal de impulsión 1534 l/s según fichas técnicas de equipos (material) | 1 | 63.28 | 63.28 |
| B1EA4q | ud | Bancada de inercia formada por losa de hormigón armado adecuada al peso y características del equipo con referencia CL18, incluye aislamiento acústico antivibratorio y antihumedad (material) | 1 | 292.5 | 292.50 |
| BBIB4br | ud | Conjunto de amortiguadores de vibración metálicos metálicos para soportar climatizador/recuperador de calor con ref CL18 y caudal 1534 l/s (material) | 1 | 65.65 | 65.65 |
| BBIE6a | ud | Tramo de tubería de PVC de 32 mm para desagüe de recogida de con | 1 | 11.9 | 11.90 |
| BRJL71bq | ud | Material de punto alimentación eléctrica a equipo con referencia (material) | 1.2 | 100.14 | 120.17 |
| BRJL72bbq | ud | Material para la interconexión entre el variador de frecuencia y (material) | 1 | 91.95 | 91.95 |
| BQLBN | ud | Cableado de control y conexionado desde subestación/controlador | 8 | 30.26 | 242.08 |
| O01OB170 | h | Oficial 1ª fontanero calefactor | 5 | 22.2 | 111.00 |
| O01OB180 | h | Oficial 2ª fontanero calefactor | 5 | 20.96 | 104.80 |
| C1502 | h | Grúa autopropulsada 12 T | 2 | 36.7 | 73.40 |
|  |  | Total |  |  | 30775.4 |

| Medición | Uds. | Parcial |
|---|---|---|
| ENTREPLANTA CUBIERTA | 1 | 1.00 |
| Total |  | 1 |

**EBAC01bbaa43** ud Unidad tratamiento de aire, referencia CL19 con un caudal de imp (14/10/2022)
1 ud × 15322.97 (15782.66 con costes indirectos) = 15782.66
Unidad de tratamiento de aire con referencia CL19 según fichas técnicas de proyecto, formada por batería/s de agua en tubo de cobre y aletas de aluminio y con un caudal de ventilador de impulsión de 743 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 9x6 o equivalente
Incluye alim.eléc.con canalización y cables a cuadro elec RC con pp bandeja y tubo desde C.E. según proyecto y cumpliendo la legislación vigente. La interconexión entre VF y motor con cable apantallado
Incluye cable y conex.control desde subestac/controlador elementos de control y regulación de la UTA
Incluye puesta en marcha y pruebas de funcionamiento.

| Código | Ud | Descripción | Rendimiento | Precio | Importe |
|---|---|---|---|---|---|
| BBAA8bs | ud | Unidad de tratamiento de aire ref. CL19 con un caudal de impulsi (material) | 1 | 14205.22 | 14205.22 |
| BBICCs | ud | Juego de lonas antivibratorias flexibles para climatizador/recuperador de calor con referencia CL19 con caudal de impulsión 743 l/s según fichas técnicas de equipos (material) | 1 | 47.46 | 47.46 |
| B1EA4r | ud | Bancada de inercia formada por losa de hormigón armado adecuada al peso y características del equipo con referencia CL19, incluye aislamiento acústico antivibratorio y antihumedad (material) | 1 | 292.5 | 292.50 |
| BBIB4bs | ud | Conjunto de amortiguadores de vibración metálicos metálicos para soportar climatizador/recuperador de calor con ref CL19 y caudal 743 l/s (material) | 1 | 65.65 | 65.65 |
| BBIE6a | ud | Tramo de tubería de PVC de 32 mm para desagüe de recogida de con | 1 | 11.9 | 11.90 |
| BRJL71br | ud | Material de punto alimentación eléctrica a equipo con referencia (material) | 1.2 | 100.14 | 120.17 |
| BRJL72bbr | ud | Material para la interconexión entre el variador de frecuencia y (material) | 1 | 91.95 | 91.95 |
| BQLBN | ud | Cableado de control y conexionado desde subestación/controlador | 8 | 30.26 | 242.08 |
| O01OB170 | h | Oficial 1ª fontanero calefactor | 4 | 22.2 | 88.80 |
| O01OB180 | h | Oficial 2ª fontanero calefactor | 4 | 20.96 | 83.84 |
| C1502 | h | Grúa autopropulsada 12 T | 2 | 36.7 | 73.40 |
|  |  | Total |  |  | 15322.97 |

| Medición | Uds. | Parcial |
|---|---|---|
| ENTREPLANTA CUBIERTA | 1 | 1.00 |
| Total |  | 1 |

**EBAC01bbaa42** ud Unidad tratamiento de aire, referencia CL20 con un caudal de imp (14/10/2022)
1 ud × 15322.97 (15782.66 con costes indirectos) = 15782.66
Unidad de tratamiento de aire con referencia CL20 según fichas técnicas de proyecto, formada por batería/s de agua en tubo de cobre y aletas de aluminio y con un caudal de ventilador de impulsión de 743 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 9x6 o equivalente
Incluye alim.eléc.con canalización y cables a cuadro elec RC con pp bandeja y tubo desde C.E. según proyecto y cumpliendo la legislación vigente. La interconexión entre VF y motor con cable apantallado
Incluye cable y conex.control desde subestac/controlador elementos de control y regulación de la UTA
Incluye puesta en marcha y pruebas de funcionamiento.

| Código | Ud | Descripción | Rendimiento | Precio | Importe |
|---|---|---|---|---|---|
| BBAA8bt | ud | Unidad de tratamiento de aire ref. CL20 con un caudal de impulsi (material) | 1 | 14205.22 | 14205.22 |
| BBICCt | ud | Juego de lonas antivibratorias flexibles para climatizador/recuperador de calor con referencia CL20 con caudal de impulsión 743 l/s según fichas técnicas de equipos (material) | 1 | 47.46 | 47.46 |
| B1EA4s | ud | Bancada de inercia formada por losa de hormigón armado adecuada al peso y características del equipo con referencia CL20, incluye aislamiento acústico antivibratorio y antihumedad (material) | 1 | 292.5 | 292.50 |
| BBIB4bt | ud | Conjunto de amortiguadores de vibración metálicos metálicos para soportar climatizador/recuperador de calor con ref CL20 y caudal 743 l/s (material) | 1 | 65.65 | 65.65 |
| BBIE6a | ud | Tramo de tubería de PVC de 32 mm para desagüe de recogida de con | 1 | 11.9 | 11.90 |
| BRJL71bs | ud | Material de punto alimentación eléctrica a equipo con referencia (material) | 1.2 | 100.14 | 120.17 |
| BRJL72bbs | ud | Material para la interconexión entre el variador de frecuencia y (material) | 1 | 91.95 | 91.95 |
| BQLBN | ud | Cableado de control y conexionado desde subestación/controlador | 8 | 30.26 | 242.08 |
| O01OB170 | h | Oficial 1ª fontanero calefactor | 4 | 22.2 | 88.80 |
| O01OB180 | h | Oficial 2ª fontanero calefactor | 4 | 20.96 | 83.84 |
| C1502 | h | Grúa autopropulsada 12 T | 2 | 36.7 | 73.40 |
|  |  | Total |  |  | 15322.97 |

| Medición | Uds. | Parcial |
|---|---|---|
| ENTREPLANTA CUBIERTA | 1 | 1.00 |
| Total |  | 1 |

**EBAC01bbaa41** ud Unidad tratamiento de aire, referencia CL21 con un caudal de imp (14/10/2022)
1 ud × 36104.95 (37188.1 con costes indirectos) = 37188.10
Unidad de tratamiento de aire con referencia CL21 según fichas técnicas de proyecto, formada por batería/s de agua en tubo de cobre y aletas de aluminio y con un caudal de ventilador de impulsión de 2326 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 21x9 o equivalente
Incluye alim.eléc.con canalización y cables a cuadro elec RC con pp bandeja y tubo desde C.E. según proyecto y cumpliendo la legislación vigente. La interconexión entre VF y motor con cable apantallado
Incluye cable y conex.control desde subestac/controlador elementos de control y regulación de la UTA
Incluye puesta en marcha y pruebas de funcionamiento.

| Código | Ud | Descripción | Rendimiento | Precio | Importe |
|---|---|---|---|---|---|
| BBAA8bu | ud | Unidad de tratamiento de aire ref. CL21 con un caudal de impulsi (material) | 1 | 34928.22 | 34928.22 |
| BBICCu | ud | Juego de lonas antivibratorias flexibles para climatizador/recuperador de calor con referencia CL21 con caudal de impulsión 2326 l/s según fichas técnicas de equipos (material) | 1 | 63.28 | 63.28 |
| B1EA4t | ud | Bancada de inercia formada por losa de hormigón armado adecuada al peso y características del equipo con referencia CL21, incluye aislamiento acústico antivibratorio y antihumedad (material) | 1 | 292.5 | 292.50 |
| BBIB4bu | ud | Conjunto de amortiguadores de vibración metálicos metálicos para soportar climatizador/recuperador de calor con ref CL21 y caudal 2326 l/s (material) | 1 | 65.65 | 65.65 |
| BBIE6a | ud | Tramo de tubería de PVC de 32 mm para desagüe de recogida de con | 1 | 11.9 | 11.90 |
| BRJL71bt | ud | Material de punto alimentación eléctrica a equipo con referencia (material) | 1.2 | 100.14 | 120.17 |
| BRJL72bbt | ud | Material para la interconexión entre el variador de frecuencia y (material) | 1 | 91.95 | 91.95 |
| BQLBN | ud | Cableado de control y conexionado desde subestación/controlador | 8 | 30.26 | 242.08 |
| O01OB170 | h | Oficial 1ª fontanero calefactor | 5 | 22.2 | 111.00 |
| O01OB180 | h | Oficial 2ª fontanero calefactor | 5 | 20.96 | 104.80 |
| C1502 | h | Grúa autopropulsada 12 T | 2 | 36.7 | 73.40 |
|  |  | Total |  |  | 36104.95 |

| Medición | Uds. | Parcial |
|---|---|---|
| ENTREPLANTA CUBIERTA | 1 | 1.00 |
| Total |  | 1 |

**EBAC01bbaa40** ud Unidad tratamiento de aire, referencia CL22 con un caudal de imp (14/10/2022)
1 ud × 31211.56 (32147.91 con costes indirectos) = 32147.91
Unidad de tratamiento de aire con referencia CL22 según fichas técnicas de proyecto, formada por batería/s de agua en tubo de cobre y aletas de aluminio y con un caudal de ventilador de impulsión de 1639 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 12x9 o equivalente
Incluye alim.eléc.con canalización y cables a cuadro elec RC con pp bandeja y tubo desde C.E. según proyecto y cumpliendo la legislación vigente.
Incluye cable y conex.control desde subestac/controlador elementos de control y regulación de la UTA
Incluye puesta en marcha y pruebas de funcionamiento.

| Código | Ud | Descripción | Rendimiento | Precio | Importe |
|---|---|---|---|---|---|
| BBAA8bv | ud | Unidad de tratamiento de aire ref. CL22 con un caudal de impulsi (material) | 1 | 30034.83 | 30034.83 |
| BBICCv | ud | Juego de lonas antivibratorias flexibles para climatizador/recuperador de calor con referencia CL22 con caudal de impulsión 1639 l/s según fichas técnicas de equipos (material) | 1 | 63.28 | 63.28 |
| B1EA4u | ud | Bancada de inercia formada por losa de hormigón armado adecuada al peso y características del equipo con referencia CL22, incluye aislamiento acústico antivibratorio y antihumedad (material) | 1 | 292.5 | 292.50 |
| BBIB4bv | ud | Conjunto de amortiguadores de vibración metálicos metálicos para soportar climatizador/recuperador de calor con ref CL22 y caudal 1639 l/s (material) | 1 | 65.65 | 65.65 |
| BBIE6a | ud | Tramo de tubería de PVC de 32 mm para desagüe de recogida de con | 1 | 11.9 | 11.90 |
| BRJL71bu | ud | Material de punto alimentación eléctrica a equipo con referencia (material) | 1.2 | 100.14 | 120.17 |
| BRJL72bbu | ud | Material para la interconexión entre el variador de frecuencia y (material) | 1 | 91.95 | 91.95 |
| BQLBN | ud | Cableado de control y conexionado desde subestación/controlador | 8 | 30.26 | 242.08 |
| O01OB170 | h | Oficial 1ª fontanero calefactor | 5 | 22.2 | 111.00 |
| O01OB180 | h | Oficial 2ª fontanero calefactor | 5 | 20.96 | 104.80 |
| C1502 | h | Grúa autopropulsada 12 T | 2 | 36.7 | 73.40 |
|  |  | Total |  |  | 31211.56 |

| Medición | Uds. | Parcial |
|---|---|---|
| ENTREPLANTA CUBIERTA | 1 | 1.00 |
| Total |  | 1 |

**EBAC01bbaa39** ud Unidad tratamiento de aire, referencia CL23 con un caudal de imp (14/10/2022)
1 ud × 36256.3 (37343.99 con costes indirectos) = 37343.99
Unidad de tratamiento de aire con referencia CL23 según fichas técnicas de proyecto, formada por batería/s de agua en tubo de cobre y aletas de aluminio y con un caudal de ventilador de impulsión de 3045 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 18x12 o equivalente
Incluye alim.eléc.con canalización y cables a cuadro elec RC con pp bandeja y tubo desde C.E. según proyecto y cumpliendo la legislación vigente.
Incluye cable y conex.control desde subestac/controlador elementos de control y regulación de la UTA
Incluye puesta en marcha y pruebas de funcionamiento.

| Código | Ud | Descripción | Rendimiento | Precio | Importe |
|---|---|---|---|---|---|
| BBAA8bw | ud | Unidad de tratamiento de aire ref. CL23 con un caudal de impulsi (material) | 1 | 34983.89 | 34983.89 |
| BBICCw | ud | Juego de lonas antivibratorias flexibles para climatizador/recuperador de calor con referencia CL23 con caudal de impulsión 3045 l/s según fichas técnicas de equipos (material) | 1 | 79.1 | 79.10 |
| B1EA4v | ud | Bancada de inercia formada por losa de hormigón armado adecuada al peso y características del equipo con referencia CL23, incluye aislamiento acústico antivibratorio y antihumedad (material) | 1 | 292.5 | 292.50 |
| BBIB4bw | ud | Conjunto de amortiguadores de vibración metálicos metálicos para soportar climatizador/recuperador de calor con ref CL23 y caudal 3045 l/s (material) | 1 | 65.65 | 65.65 |
| BBIE6a | ud | Tramo de tubería de PVC de 32 mm para desagüe de recogida de con | 1 | 11.9 | 11.90 |
| BRJL71bv | ud | Material de punto alimentación eléctrica a equipo con referencia (material) | 1.2 | 100.14 | 120.17 |
| BRJL72bbv | ud | Material para la interconexión entre el variador de frecuencia y (material) | 1 | 91.95 | 91.95 |
| BQLBN | ud | Cableado de control y conexionado desde subestación/controlador | 8 | 30.26 | 242.08 |
| O01OB170 | h | Oficial 1ª fontanero calefactor | 6 | 22.2 | 133.20 |
| O01OB180 | h | Oficial 2ª fontanero calefactor | 6 | 20.96 | 125.76 |
| C1502 | h | Grúa autopropulsada 12 T | 3 | 36.7 | 110.10 |
|  |  | Total |  |  | 36256.3 |

| Medición | Uds. | Parcial |
|---|---|---|
| ENTREPLANTA CUBIERTA | 1 | 1.00 |
| Total |  | 1 |

**EBAC01bbaa38** ud Unidad tratamiento de aire, referencia CL24 con un caudal de imp (14/10/2022)
1 ud × 35726.8 (36798.6 con costes indirectos) = 36798.60
Unidad de tratamiento de aire con referencia CL24 según fichas técnicas de proyecto, formada por batería/s de agua en tubo de cobre y aletas de aluminio y con un caudal de ventilador de impulsión de 2594 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 21x9 o equivalente
Incluye alim.eléc.con canalización y cables a cuadro elec RC con pp bandeja y tubo desde C.E. según proyecto y cumpliendo la legislación vigente.
Incluye cable y conex.control desde subestac/controlador elementos de control y regulación de la UTA
Incluye puesta en marcha y pruebas de funcionamiento.

| Código | Ud | Descripción | Rendimiento | Precio | Importe |
|---|---|---|---|---|---|
| BBAA8bx | ud | Unidad de tratamiento de aire ref. CL24 con un caudal de impulsi (material) | 1 | 34550.07 | 34550.07 |
| BBICCx | ud | Juego de lonas antivibratorias flexibles para climatizador/recuperador de calor con referencia CL24 con caudal de impulsión 2594 l/s según fichas técnicas de equipos (material) | 1 | 63.28 | 63.28 |
| B1EA4w | ud | Bancada de inercia formada por losa de hormigón armado adecuada al peso y características del equipo con referencia CL24, incluye aislamiento acústico antivibratorio y antihumedad (material) | 1 | 292.5 | 292.50 |
| BBIB4bx | ud | Conjunto de amortiguadores de vibración metálicos metálicos para soportar climatizador/recuperador de calor con ref CL24 y caudal 2594 l/s (material) | 1 | 65.65 | 65.65 |
| BBIE6a | ud | Tramo de tubería de PVC de 32 mm para desagüe de recogida de con | 1 | 11.9 | 11.90 |
| BRJL71bw | ud | Material de punto alimentación eléctrica a equipo con referencia (material) | 1.2 | 100.14 | 120.17 |
| BRJL72bbw | ud | Material para la interconexión entre el variador de frecuencia y (material) | 1 | 91.95 | 91.95 |
| BQLBN | ud | Cableado de control y conexionado desde subestación/controlador | 8 | 30.26 | 242.08 |
| O01OB170 | h | Oficial 1ª fontanero calefactor | 5 | 22.2 | 111.00 |
| O01OB180 | h | Oficial 2ª fontanero calefactor | 5 | 20.96 | 104.80 |
| C1502 | h | Grúa autopropulsada 12 T | 2 | 36.7 | 73.40 |
|  |  | Total |  |  | 35726.8 |

| Medición | Uds. | Parcial |
|---|---|---|
| ENTREPLANTA CUBIERTA | 1 | 1.00 |
| Total |  | 1 |

**EBAC01bbaa37** ud Unidad tratamiento de aire, referencia CL25 con un caudal de imp (14/10/2022)
1 ud × 36181.13 (37266.56 con costes indirectos) = 37266.56
Unidad de tratamiento de aire con referencia CL25 según fichas técnicas de proyecto, formada por batería/s de agua en tubo de cobre y aletas de aluminio y con un caudal de ventilador de impulsión de 3141 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 18x12 o equivalente
Incluye alim.eléc.con canalización y cables a cuadro elec RC con pp bandeja y tubo desde C.E. según proyecto y cumpliendo la legislación vigente.
Incluye cable y conex.control desde subestac/controlador elementos de control y regulación de la UTA
Incluye puesta en marcha y pruebas de funcionamiento.

| Código | Ud | Descripción | Rendimiento | Precio | Importe |
|---|---|---|---|---|---|
| BBAA8by | ud | Unidad de tratamiento de aire ref. CL25 con un caudal de impulsi (material) | 1 | 34908.72 | 34908.72 |
| BBICCy | ud | Juego de lonas antivibratorias flexibles para climatizador/recuperador de calor con referencia CL25 con caudal de impulsión 3141 l/s según fichas técnicas de equipos (material) | 1 | 79.1 | 79.10 |
| B1EA4x | ud | Bancada de inercia formada por losa de hormigón armado adecuada al peso y características del equipo con referencia CL25, incluye aislamiento acústico antivibratorio y antihumedad (material) | 1 | 292.5 | 292.50 |
| BBIB4by | ud | Conjunto de amortiguadores de vibración metálicos metálicos para soportar climatizador/recuperador de calor con ref CL25 y caudal 3141 l/s (material) | 1 | 65.65 | 65.65 |
| BBIE6a | ud | Tramo de tubería de PVC de 32 mm para desagüe de recogida de con | 1 | 11.9 | 11.90 |
| BRJL71bx | ud | Material de punto alimentación eléctrica a equipo con referencia (material) | 1.2 | 100.14 | 120.17 |
| BRJL72bbx | ud | Material para la interconexión entre el variador de frecuencia y (material) | 1 | 91.95 | 91.95 |
| BQLBN | ud | Cableado de control y conexionado desde subestación/controlador | 8 | 30.26 | 242.08 |
| O01OB170 | h | Oficial 1ª fontanero calefactor | 6 | 22.2 | 133.20 |
| O01OB180 | h | Oficial 2ª fontanero calefactor | 6 | 20.96 | 125.76 |
| C1502 | h | Grúa autopropulsada 12 T | 3 | 36.7 | 110.10 |
|  |  | Total |  |  | 36181.13 |

| Medición | Uds. | Parcial |
|---|---|---|
| ENTREPLANTA CUBIERTA | 1 | 1.00 |
| Total |  | 1 |

**EBAC01bbaabb** ud Unidad tratamiento de aire, referencia CLAP26 con un caudal de i (14/10/2022)
1 ud × 15007.13 (15457.34 con costes indirectos) = 15457.34
Unidad de tratamiento de aire con referencia CLAP26 según fichas técnicas de proyecto, formada por batería/s de agua en tubo de cobre y aletas de aluminio y con un caudal de ventilador de impulsión de 935 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 12x6 o equivalente
Incluye alim.eléc.con canalización y cables a cuadro elec RC con pp bandeja y tubo desde C.E. según proyecto y cumpliendo la legislación vigente.
Incluye cable y conex.control desde subestac/controlador elementos de control y regulación de la UTA
Incluye puesta en marcha y pruebas de funcionamiento.

| Código | Ud | Descripción | Rendimiento | Precio | Importe |
|---|---|---|---|---|---|
| BBAA8bz | ud | Unidad de tratamiento de aire ref. CLAP26 con un caudal de impul (material) | 1 | 13889.38 | 13889.38 |
| BBICCz | ud | Juego de lonas antivibratorias flexibles para climatizador/recuperador de calor con referencia CLAP26 con caudal de impulsión 935 l/s según fichas técnicas de equipos (material) | 1 | 47.46 | 47.46 |
| B1EA4y | ud | Bancada de inercia formada por losa de hormigón armado adecuada al peso y características del equipo con referencia CLAP26, incluye aislamiento acústico antivibratorio y antihumedad (material) | 1 | 292.5 | 292.50 |
| BBIB4bz | ud | Conjunto de amortiguadores de vibración metálicos metálicos para soportar climatizador/recuperador de calor con ref CLAP26 y caudal 935 l/s (material) | 1 | 65.65 | 65.65 |
| BBIE6a | ud | Tramo de tubería de PVC de 32 mm para desagüe de recogida de con | 1 | 11.9 | 11.90 |
| BRJL71by | ud | Material de punto alimentación eléctrica a equipo con referencia (material) | 1.2 | 100.14 | 120.17 |
| BRJL72bby | ud | Material para la interconexión entre el variador de frecuencia y (material) | 1 | 91.95 | 91.95 |
| BQLBN | ud | Cableado de control y conexionado desde subestación/controlador | 8 | 30.26 | 242.08 |
| O01OB170 | h | Oficial 1ª fontanero calefactor | 4 | 22.2 | 88.80 |
| O01OB180 | h | Oficial 2ª fontanero calefactor | 4 | 20.96 | 83.84 |
| C1502 | h | Grúa autopropulsada 12 T | 2 | 36.7 | 73.40 |
|  |  | Total |  |  | 15007.13 |

| Medición | Uds. | Parcial |
|---|---|---|
| ENTREPLANTA CUBIERTA | 1 | 1.00 |
| Total |  | 1 |

**EBAC01bbaa62** ud Unidad tratamiento de aire, referencia CLAP27 con un caudal de i (14/10/2022)
1 ud × 27196.14 (28012.02 con costes indirectos) = 28012.02
Unidad de tratamiento de aire con referencia CLAP27 según fichas técnicas de proyecto, formada por batería/s de agua en tubo de cobre y aletas de aluminio y con un caudal de ventilador de impulsión de 1482 l/s.
Incluyendo cuadros eléctricos con las protecciones de cada elemento, controlador libremente programable, la totalidad de sondas y elementos de control según esquemas de control en planos, cableado interno y hasta sondas externas, programación e integración en BMS, luz interior en los módulos accesibles (con altura > 1600 mm), interruptor de corte de corriente del ventilador, toma de tierra, malla de protección del ventilador, malla en la boca de impulsión del ventilador, así como el resto de los elementos para cumplir con la directiva de seguridad de máquinas.
Incluye lonas antivibratorias flexibles en las conexiones de aire, bancada de inercia formada por losa de hormigón armado sobre aislamiento acústico antivibratorio y antihumedad y amortiguadores metálicos adecuados al peso y características del climatizador.
Incluyendo desagüe de condensados en tubería de PVC de DN32 mm conducido a bajante pluvial o sumidero más próximo. La conexión entre la bandeja de condensados y el tubo de desagüe se hará de forma que el paso de agua resulte visible en el primer tramo.
Completamente instalada según especificaciones técnicas y características según fichas técnicas de planos y esquemas de control. Marca/modelo: SCHAKO / KS-50 15x9 o equivalente
Incluye alim.eléc.con canalización y cables a cuadro elec RC con pp bandeja y tubo desde C.E. según proyecto y cumpliendo la legislación vigente.
Incluye cable y conex.control desde subestac/controlador elementos de control y regulación de la UTA
Incluye puesta en marcha y pruebas de funcionamiento.

| Código | Ud | Descripción | Rendimiento | Precio | Importe |
|---|---|---|---|---|---|
| BBAA8b0 | ud | Unidad de tratamiento de aire ref. CLAP27 con un caudal de impul (material) | 1 | 26019.41 | 26019.41 |
| BBICC0 | ud | Juego de lonas antivibratorias flexibles para climatizador/recuperador de calor con referencia CLAP27 con caudal de impulsión 1482 l/s según fichas técnicas de equipos (material) | 1 | 63.28 | 63.28 |
| B1EA4z | ud | Bancada de inercia formada por losa de hormigón armado adecuada al peso y características del equipo con referencia CLAP27, incluye aislamiento acústico antivibratorio y antihumedad (material) | 1 | 292.5 | 292.50 |
| BBIB4b0 | ud | Conjunto de amortiguadores de vibración metálicos metálicos para soportar climatizador/recuperador de calor con ref CLAP27 y caudal 1482 l/s (material) | 1 | 65.65 | 65.65 |
| BBIE6a | ud | Tramo de tubería de PVC de 32 mm para desagüe de recogida de con | 1 | 11.9 | 11.90 |
| BRJL71bz | ud | Material de punto alimentación eléctrica a equipo con referencia (material) | 1.2 | 100.14 | 120.17 |
| BRJL72bbz | ud | Material para la interconexión entre el variador de frecuencia y (material) | 1 | 91.95 | 91.95 |
| BQLBN | ud | Cableado de control y conexionado desde subestación/controlador | 8 | 30.26 | 242.08 |
| O01OB170 | h | Oficial 1ª fontanero calefactor | 5 | 22.2 | 111.00 |
| O01OB180 | h | Oficial 2ª fontanero calefactor | 5 | 20.96 | 104.80 |
| C1502 | h | Grúa autopropulsada 12 T | 2 | 36.7 | 73.40 |
|  |  | Total |  |  | 27196.14 |

| Medición | Uds. | Parcial |
|---|---|---|
| ENTREPLANTA CUBIERTA | 1 | 1.00 |
| Total |  | 1 |

**EDDD40aaa** ud Kit válvula de expansion directa para bateria DX Climatizador (14/10/2022)
11 ud × 212.16 (218.52 con costes indirectos) = 2403.72
Suministro e instalación de válvula de expansion directa para conexionado de unidad exterior de VRV a bateria de climatizador generico.
Marca/modelo: DAIKIN / EKEXV500 o equivalente
Completamente instalado.

| Código | Ud | Descripción | Rendimiento | Precio | Importe |
|---|---|---|---|---|---|
| BDDD5aa | ud | Kit válvula de expansion directa para bateria DX Climatizador (material) | 1 | 169 | 169.00 |
| O01OB170 | h | Oficial 1ª fontanero calefactor | 1 | 22.2 | 22.20 |
| O01OB180 | h | Oficial 2ª fontanero calefactor | 1 | 20.96 | 20.96 |
|  |  | Total |  |  | 212.16 |

| Medición | Uds. | Parcial |
|---|---|---|
| ENTREPLANTA CUBIERTA | 11 | 11.00 |
| Total |  | 11 |

**EDDD40aaa1** ud Kit válvula de expansion directa para bateria DX Climatizador (14/10/2022)
9 ud × 196.56 (202.46 con costes indirectos) = 1822.14
Suministro e instalación de válvula de expansion directa para conexionado de unidad exterior de VRV a bateria de climatizador generico.
Marca/modelo: DAIKIN / EKEXV400 o equivalente
Completamente instalado.

| Código | Ud | Descripción | Rendimiento | Precio | Importe |
|---|---|---|---|---|---|
| BDDD5aaa | ud | Kit válvula de expansion directa para bateria DX Climatizador (material) | 1 | 153.4 | 153.40 |
| O01OB170 | h | Oficial 1ª fontanero calefactor | 1 | 22.2 | 22.20 |
| O01OB180 | h | Oficial 2ª fontanero calefactor | 1 | 20.96 | 20.96 |
|  |  | Total |  |  | 196.56 |

| Medición | Uds. | Parcial |
|---|---|---|
| ENTREPLANTA CUBIERTA | 9 | 9.00 |
| Total |  | 9 |

**EDDD40aaa11** ud Kit válvula de expansion directa para bateria DX Climatizador 28 (14/10/2022)
4 ud × 164.37 (169.3 con costes indirectos) = 677.20
Suministro e instalación de válvula de expansion directa para conexionado de unidad exterior de VRV a bateria de climatizador generico.
Marca/modelo: DAIKIN / EKEXV250 o equivalente
Completamente instalado.

| Código | Ud | Descripción | Rendimiento | Precio | Importe |
|---|---|---|---|---|---|
| BDDD5aaaa | ud | Kit válvula de expansion directa para bateria DX Climatizador 28 (material) | 1 | 151.42 | 151.42 |
| O01OB170 | h | Oficial 1ª fontanero calefactor | 0.3 | 22.2 | 6.66 |
| O01OB180 | h | Oficial 2ª fontanero calefactor | 0.3 | 20.96 | 6.29 |
|  |  | Total |  |  | 164.37 |

| Medición | Uds. | Parcial |
|---|---|---|
| ENTREPLANTA CUBIERTA | 4 | 4.00 |
| Total |  | 4 |

**EDDD40aaa117** ud Kit válvula de expansion directa para bateria DX Climatizador 22 (14/10/2022)
2 ud × 178.36 (183.71 con costes indirectos) = 367.42
Suministro e instalación de válvula de expansion directa para conexionado de unidad exterior de VRV a bateria de climatizador generico.
Marca/modelo: DAIKIN / EKEXV200 o equivalente
Completamente instalado.

| Código | Ud | Descripción | Rendimiento | Precio | Importe |
|---|---|---|---|---|---|
| BDDD5aaaaa | ud | Kit válvula de expansion directa para bateria DX Climatizador 2 (material) | 1 | 135.2 | 135.20 |
| O01OB170 | h | Oficial 1ª fontanero calefactor | 1 | 22.2 | 22.20 |
| O01OB180 | h | Oficial 2ª fontanero calefactor | 1 | 20.96 | 20.96 |
|  |  | Total |  |  | 178.36 |

| Medición | Uds. | Parcial |
|---|---|---|
| ENTREPLANTA CUBIERTA | 2 | 2.00 |
| Total |  | 2 |

**EDDD40aaa116** ud Kit válvula de expansion directa para bateria DX Climatizador 16 (14/10/2022)
2 ud × 166.4 (171.39 con costes indirectos) = 342.78
Suministro e instalación de válvula de expansion directa para conexionado de unidad exterior de VRV a bateria de climatizador generico.
Marca/modelo: DAIKIN / EKEXV140 o equivalente
Completamente instalado.

| Código | Ud | Descripción | Rendimiento | Precio | Importe |
|---|---|---|---|---|---|
| BDDD5aaaaaa | ud | Kit válvula de expansion directa para bateria DX Climatizador 16 (material) | 1 | 123.24 | 123.24 |
| O01OB170 | h | Oficial 1ª fontanero calefactor | 1 | 22.2 | 22.20 |
| O01OB180 | h | Oficial 2ª fontanero calefactor | 1 | 20.96 | 20.96 |
|  |  | Total |  |  | 166.4 |

| Medición | Uds. | Parcial |
|---|---|---|
| ENTREPLANTA CUBIERTA | 2 | 2.00 |
| Total |  | 2 |

**EDDD40aaa115** ud Caja de Control para conexión climatizador DX (14/10/2022)
27 ud × 529.92 (545.82 con costes indirectos) = 14737.14
Caja de control válida para conexión de climatizador con batería de expansión directa, con un rango de capacidad standard desde 7,1 kW hasta 28kW en refrigeración, a unidades exteriores. Dimensiones (AlxAnxPr) 132x400x200 mm, peso 3,9 kg, diseñado para su instalación en interior o exterior, además pueden ser montado sobre pared. Alimentación monofásica 230V (L+N+T). Incorpora bloque de terminales F1-F2 para cable de 2 hilos de transmisión y control a unidad exterior. Rango de funcionamiento desde los -10ºCBH hasta 40ºCBS de temperatura exterior. Marca/modelo: DAIKIN / EKEQFCBA o equivalente
Completamente instalado.

| Código | Ud | Descripción | Rendimiento | Precio | Importe |
|---|---|---|---|---|---|
| BDDD5aaaaa72 | ud | Kit válvula de expansion directa EKEXV140 o equivalente (material) | 1 | 447.72 | 447.72 |
| BRFI8 | ud | Alimentación eléctrica a módulo de recuperación VRV | 1 | 27.32 | 27.32 |
| BFPA7 | ud | Conexionado de control a elementos de campo | 1 | 11.72 | 11.72 |
| O01OB170 | h | Oficial 1ª fontanero calefactor | 1 | 22.2 | 22.20 |
| O01OB180 | h | Oficial 2ª fontanero calefactor | 1 | 20.96 | 20.96 |
|  |  | Total |  |  | 529.92 |

| Medición | Uds. | Parcial |
|---|---|---|
| ENTREPLANTA CUBIERTA | 27 | 27.00 |
| Total |  | 27 |

**EDDD40aaa111** ud Caja de Control para conexión climatizador DX (14/10/2022)
1 ud × 648.48 (667.93 con costes indirectos) = 667.93
Caja de control válida para conexión de climatizador con batería de expansión directa, con un rango de capacidad standard desde 5,6 kW hasta 28kW en refrigeración, a unidades exteriores. Dimensiones (AlxAnxPr) 132x400x200 mm, peso 3,6 kg, diseñado para su instalación en interior o exterior, además pueden ser montado sobre pared. Alimentación monofásica 230V (L+N+T). Rango de funcionamiento desde los -10ºCBH hasta 40ºCBS de temperatura exterior. Marca/modelo:
DAIKIN / EKEQMCB o equivalente
Completamente instalado.

| Código | Ud | Descripción | Rendimiento | Precio | Importe |
|---|---|---|---|---|---|
| BDDD5aaaaaaa | ud | Kit válvula de expansion directa EKEXV140 o equivalente (material) | 1 | 566.28 | 566.28 |
| BRFI8 | ud | Alimentación eléctrica a módulo de recuperación VRV | 1 | 27.32 | 27.32 |
| BFPA7 | ud | Conexionado de control a elementos de campo | 1 | 11.72 | 11.72 |
| O01OB170 | h | Oficial 1ª fontanero calefactor | 1 | 22.2 | 22.20 |
| O01OB180 | h | Oficial 2ª fontanero calefactor | 1 | 20.96 | 20.96 |
|  |  | Total |  |  | 648.48 |

| Medición | Uds. | Parcial |
|---|---|---|
| ENTREPLANTA CUBIERTA | 1 | 1.00 |
| Total |  | 1 |

### 193 DISTRIBUCIÓN DE AIRE (03/10/2022)
Importe: 856142.31

**EBBA05baaaba** ud Caja ventilación insonorizada, con referencia VA01 con caudal im (14/10/2022)
1 ud × 4915.92 (5063.4 con costes indirectos) = 5063.40
Caja de ventilación con referencia VA01, con caja insonorizada con puerta de registro , de las siguientes características técnicas:
- Caudal de aire: 8240 l/s
- Presión estática disponible: 250 Pa
- Con variador de frecuencia
De características según fichas técnicas de proyecto. Marca/modelo: S&P/ CVHT-25/25-550 rpm/4-9,20 kW-F400 o equivalente
Incluye lonas antivibratorias flexibles en las conexiones de aire y amortiguadores y soportes metálicos
Incluye alim.eléc.con canalización y cables a CC con pp bandeja metálica y tubo desde C.E. según proyecto y cumpliendo la legislación vigente. La interconexión entre VF y motor con cable apantallado
Incluye cable y conex.control desde subestac/controlador a ventilador
Conjunto completamente instalado y en funcionamiento, según fichas técnicas y pliego de especificaciones técnicas.

| Código | Ud | Descripción | Rendimiento | Precio | Importe |
|---|---|---|---|---|---|
| BBCEDaa | ud | Caja de ventilación insonorizada con referencia VA01 para un caudal de 8240 l/s y una presión disponible de 250 Pa. Incluye variador de frecuencia (material) | 1 | 4314.57 | 4314.57 |
| BBIA5aa | ud | Soporte y amortiguadores metálicos para ventilador con referenci (material) | 1 | 123.86 | 123.86 |
| BBIC1 | ud | Juego de lonas antivibratorias para la toma y descarga de aire d (material) | 1 | 16.6 | 16.60 |
| BRJL73bbh | ud | Material de punto alimentación eléctrica a equipo con referencia (material) | 0.7 | 113.67 | 79.57 |
| BRJL72bb0 | ud | Material para la interconexión entre el variador de frecuencia y (material) | 1 | 113.26 | 113.26 |
| BQLBN | ud | Cableado de control y conexionado desde subestación/controlador | 1 | 30.26 | 30.26 |
| O01OB170 | h | Oficial 1ª fontanero calefactor | 4.8 | 22.2 | 106.56 |
| O01OB180 | h | Oficial 2ª fontanero calefactor | 4.8 | 20.96 | 100.61 |
| C1501 | h | Camión grúa o cesta | 0.85 | 36.03 | 30.63 |
|  |  | Total |  |  | 4915.92 |

| Medición | Uds. | Parcial |
|---|---|---|
| SÓTANO | 1 | 1.00 |
| Total |  | 1 |

**EBBA05baaa36** ud Caja ventilación insonorizada, con referencia VA02 con caudal im (14/10/2022)
1 ud × 4635.63 (4774.7 con costes indirectos) = 4774.70
Caja de ventilación con referencia VA02, con caja insonorizada con puerta de registro , de las siguientes características técnicas:
- Caudal de aire: 7416 l/s
- Presión estática disponible: 250 Pa
- Con variador de frecuencia
De características según fichas técnicas de proyecto. Marca/modelo: S&P/ CVHT-25/25-7.5kW-550rpm/4-F400-IE3 o equivalente
Incluye lonas antivibratorias flexibles en las conexiones de aire y amortiguadores y soportes metálicos
Incluye alim.eléc.con canalización y cables a CC con pp bandeja metálica y tubo desde C.E. según proyecto y cumpliendo la legislación vigente. La interconexión entre VF y motor con cable apantallado
Incluye cable y conex.control desde subestac/controlador a ventilador
Conjunto completamente instalado y en funcionamiento, según fichas técnicas y pliego de especificaciones técnicas.

| Código | Ud | Descripción | Rendimiento | Precio | Importe |
|---|---|---|---|---|---|
| BBCEDab | ud | Caja de ventilación insonorizada con referencia VA02 para un caudal de 7416 l/s y una presión disponible de 250 Pa. Incluye variador de frecuencia (material) | 1 | 4034.28 | 4034.28 |
| BBIA5ab | ud | Soporte y amortiguadores metálicos para ventilador con referenci (material) | 1 | 123.86 | 123.86 |
| BBIC1 | ud | Juego de lonas antivibratorias para la toma y descarga de aire d | 1 | 16.6 | 16.60 |
| BRJL73bbj | ud | Material de punto alimentación eléctrica a equipo con referencia (material) | 0.7 | 113.67 | 79.57 |
| BRJL72bb2 | ud | Material para la interconexión entre el variador de frecuencia y (material) | 1 | 113.26 | 113.26 |
| BQLBN | ud | Cableado de control y conexionado desde subestación/controlador | 1 | 30.26 | 30.26 |
| O01OB170 | h | Oficial 1ª fontanero calefactor | 4.8 | 22.2 | 106.56 |
| O01OB180 | h | Oficial 2ª fontanero calefactor | 4.8 | 20.96 | 100.61 |
| C1501 | h | Camión grúa o cesta | 0.85 | 36.03 | 30.63 |
|  |  | Total |  |  | 4635.63 |

| Medición | Uds. | Parcial |
|---|---|---|
| SÓTANO | 1 | 1.00 |
| Total |  | 1 |

**EBBA05baaa34** ud Caja ventilación insonorizada, con referencia VA03 con caudal im (14/10/2022)
1 ud × 3411.26 (3513.6 con costes indirectos) = 3513.60
Caja de ventilación con referencia VA03, con caja insonorizada con puerta de registro , de las siguientes características técnicas:
- Caudal de aire: 4532 l/s
- Presión estática disponible: 250 Pa
- Con variador de frecuencia
De características según fichas técnicas de proyecto. Marca/modelo: S&P/ CVHT-20/20-5.5kW-700rpm/4-F400-IE3 o equivalente
Incluye lonas antivibratorias flexibles en las conexiones de aire y amortiguadores y soportes metálicos
Incluye alim.eléc.con canalización y cables a CC con pp bandeja metálica y tubo desde C.E. según proyecto y cumpliendo la legislación vigente. La interconexión entre VF y motor con cable apantallado
Incluye cable y conex.control desde subestac/controlador a ventilador
Conjunto completamente instalado y en funcionamiento, según fichas técnicas y pliego de especificaciones técnicas.

| Código | Ud | Descripción | Rendimiento | Precio | Importe |
|---|---|---|---|---|---|
| BBCEDac | ud | Caja de ventilación insonorizada con referencia VA03 para un caudal de 4532 l/s y una presión disponible de 250 Pa. Incluye variador de frecuencia (material) | 1 | 2904.61 | 2904.61 |
| BBIA5ac | ud | Soporte y amortiguadores metálicos para ventilador con referenci (material) | 1 | 91.25 | 91.25 |
| BBIC1 | ud | Juego de lonas antivibratorias para la toma y descarga de aire d | 1 | 16.6 | 16.60 |
| BRJL73bbk | ud | Material de punto alimentación eléctrica a equipo con referencia (material) | 0.7 | 100.14 | 70.10 |
| BRJL72bb3 | ud | Material para la interconexión entre el variador de frecuencia y (material) | 1 | 91.95 | 91.95 |
| BQLBN | ud | Cableado de control y conexionado desde subestación/controlador | 1 | 30.26 | 30.26 |
| O01OB170 | h | Oficial 1ª fontanero calefactor | 4.2 | 22.2 | 93.24 |
| O01OB180 | h | Oficial 2ª fontanero calefactor | 4.2 | 20.96 | 88.03 |
| C1501 | h | Camión grúa o cesta | 0.7 | 36.03 | 25.22 |
|  |  | Total |  |  | 3411.26 |

| Medición | Uds. | Parcial |
|---|---|---|
| SÓTANO | 1 | 1.00 |
| Total |  | 1 |

**EBBA05baaa33** ud Caja ventilación insonorizada, con referencia VA04 con caudal im (14/10/2022)
1 ud × 2305.8 (2374.97 con costes indirectos) = 2374.97
Caja de ventilación con referencia VA04, con caja insonorizada con puerta de registro , de las siguientes características técnicas:
- Caudal de aire: 3296 l/s
- Presión estática disponible: 250 Pa
- Con variador de frecuencia
De características según fichas técnicas de proyecto. Marca/modelo: S&P/ CVHT-18/18-3kW-650rpm/4-F400-IE3 o equivalente
Incluye lonas antivibratorias flexibles en las conexiones de aire y amortiguadores y soportes metálicos
Incluye alim.eléc.con canalización y cables a CC con pp bandeja metálica y tubo desde C.E. según proyecto y cumpliendo la legislación vigente. La interconexión entre VF y motor con cable apantallado
Incluye cable y conex.control desde subestac/controlador a ventilador
Conjunto completamente instalado y en funcionamiento, según fichas técnicas y pliego de especificaciones técnicas.

| Código | Ud | Descripción | Rendimiento | Precio | Importe |
|---|---|---|---|---|---|
| BBCEDad | ud | Caja de ventilación insonorizada con referencia VA04 para un caudal de 3296 l/s y una presión disponible de 250 Pa. Incluye variador de frecuencia (material) | 1 | 1837.32 | 1837.32 |
| BBIA5ad | ud | Soporte y amortiguadores metálicos para ventilador con referenci (material) | 1 | 91.25 | 91.25 |
| BBIC1 | ud | Juego de lonas antivibratorias para la toma y descarga de aire d | 1 | 16.6 | 16.60 |
| BRJL73bbn | ud | Material de punto alimentación eléctrica a equipo con referencia (material) | 0.7 | 100.14 | 70.10 |
| BRJL72bb6 | ud | Material para la interconexión entre el variador de frecuencia y (material) | 1 | 91.95 | 91.95 |
| BQLBN | ud | Cableado de control y conexionado desde subestación/controlador | 1 | 30.26 | 30.26 |
| O01OB170 | h | Oficial 1ª fontanero calefactor | 3.9 | 22.2 | 86.58 |
| O01OB180 | h | Oficial 2ª fontanero calefactor | 3.9 | 20.96 | 81.74 |
|  |  | Total |  |  | 2305.8 |

| Medición | Uds. | Parcial |
|---|---|---|
| SÓTANO | 1 | 1.00 |
| Total |  | 1 |

**EBBA05baaa32** ud Caja ventilación insonorizada, con referencia VA05 con caudal im (14/10/2022)
1 ud × 2069.18 (2131.26 con costes indirectos) = 2131.26
Caja de ventilación con referencia VA05, con caja insonorizada con puerta de registro , de las siguientes características técnicas:
- Caudal de aire: 2472 l/s
- Presión estática disponible: 250 Pa
- Con variador de frecuencia
De características según fichas técnicas de proyecto. Marca/modelo: S&P/ CVHT-15/15-2.2kW-800rpm/4-F400-IE3 o equivalente
Incluye lonas antivibratorias flexibles en las conexiones de aire y amortiguadores y soportes metálicos
Incluye alim.eléc.con canalización y cables a CC con pp bandeja metálica y tubo desde C.E. según proyecto y cumpliendo la legislación vigente. La interconexión entre VF y motor con cable apantallado
Incluye cable y conex.control desde subestac/controlador a ventilador
Conjunto completamente instalado y en funcionamiento, según fichas técnicas y pliego de especificaciones técnicas.

| Código | Ud | Descripción | Rendimiento | Precio | Importe |
|---|---|---|---|---|---|
| BBCEDae | ud | Caja de ventilación insonorizada con referencia VA05 para un caudal de 2472 l/s y una presión disponible de 250 Pa. Incluye variador de frecuencia (material) | 1 | 1638.23 | 1638.23 |
| BBIA5ae | ud | Soporte y amortiguadores metálicos para ventilador con referenci (material) | 1 | 70.98 | 70.98 |
| BBIC1 | ud | Juego de lonas antivibratorias para la toma y descarga de aire d | 1 | 16.6 | 16.60 |
| BRJL73bbm | ud | Material de punto alimentación eléctrica a equipo con referencia (material) | 0.7 | 100.14 | 70.10 |
| BRJL72bb5 | ud | Material para la interconexión entre el variador de frecuencia y (material) | 1 | 91.95 | 91.95 |
| BQLBN | ud | Cableado de control y conexionado desde subestación/controlador | 1 | 30.26 | 30.26 |
| O01OB170 | h | Oficial 1ª fontanero calefactor | 3.5 | 22.2 | 77.70 |
| O01OB180 | h | Oficial 2ª fontanero calefactor | 3.5 | 20.96 | 73.36 |
|  |  | Total |  |  | 2069.18 |

| Medición | Uds. | Parcial |
|---|---|---|
| SÓTANO | 1 | 1.00 |
| Total |  | 1 |

**EBBA05bbaa31** ud Caja ventilación insonorizada, con referencia VA06 con caudal im (14/10/2022)
1 ud × 1370.74 (1411.86 con costes indirectos) = 1411.86
Caja de ventilación con referencia VA06, con caja insonorizada con puerta de registro , de las siguientes características técnicas:
- Caudal de aire: 512 l/s
- Presión estática disponible: 200 Pa
- Con regualdor de tensión
De características según fichas técnicas de proyecto. Marca/modelo: S&P / CAB-400 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDba | ud | Caja de ventilación insonorizada con referencia VA06 para un caudal de 512 l/s y una presión disponible de 200 Pa. Incluye regualdor de tensión (material) | 1 | 1063.46 | 1063.46 |
| BBIA5af | ud | Soporte y amortiguadores metálicos para ventilador con referenci (material) | 1 | 39.01 | 39.01 |
| BBIC1 | ud | Juego de lonas antivibratorias para la toma y descarga de aire d | 1 | 16.6 | 16.60 |
| BRJL73bab | ud | Material de punto alimentación eléctrica a equipo con referencia (material) | 1 | 83.3 | 83.30 |
| BQLBN | ud | Cableado de control y conexionado desde subestación/controlador | 1 | 30.26 | 30.26 |
| O01OB170 | h | Oficial 1ª fontanero calefactor | 3.2 | 22.2 | 71.04 |
| O01OB180 | h | Oficial 2ª fontanero calefactor | 3.2 | 20.96 | 67.07 |
|  |  | Total |  |  | 1370.74 |

| Medición | Uds. | Parcial |
|---|---|---|
| SÓTANO | 1 | 1.00 |
| Total |  | 1 |

**EBBA05bbaa16** ud Caja ventilación insonorizada, con referencia VA07 con caudal im (14/10/2022)
1 ud × 1370.55 (1411.67 con costes indirectos) = 1411.67
Caja de ventilación con referencia VA07, con caja insonorizada con puerta de registro , de las siguientes características técnicas:
- Caudal de aire: 550 l/s
- Presión estática disponible: 200 Pa
- Con regualdor de tensión
De características según fichas técnicas de proyecto. Marca/modelo: S&P / CAB-400 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbqa | ud | Caja de ventilación insonorizada con referencia VA07 para un caudal de 550 l/s y una presión disponible de 200 Pa. Incluye regualdor de tensión (material) | 1 | 1063.46 | 1063.46 |
| BBIA5a1a | ud | Soporte y amortiguadores metálicos para ventilador con referenci (material) | 1 | 39.01 | 39.01 |
| BBIC1c | ud | Juego de lonas antivibratorias para la toma y descarga de aire d (material) | 1 | 16.41 | 16.41 |
| BRJL73bara | ud | Material de punto alimentación eléctrica a equipo con referencia (material) | 1 | 83.3 | 83.30 |
| BQLBNc | ud | Cableado de control y conexionado desde subestación/controlador (material) | 1 | 30.26 | 30.26 |
| O01OB170 | h | Oficial 1ª fontanero calefactor | 3.2 | 22.2 | 71.04 |
| O01OB180 | h | Oficial 2ª fontanero calefactor | 3.2 | 20.96 | 67.07 |
|  |  | Total |  |  | 1370.55 |

| Medición | Uds. | Parcial |
|---|---|---|
| SÓTANO | 1 | 1.00 |
| Total |  | 1 |

**EBBA05bbaa29** ud Caja ventilación insonorizada, con referencia VA08 con caudal im (14/10/2022)
1 ud × 881.15 (907.58 con costes indirectos) = 907.58
Caja de ventilación con referencia VA08, con caja insonorizada con puerta de registro , de las siguientes características técnicas:
- Caudal de aire: 101 l/s
- Presión estática disponible: 150 Pa
- Con regualdor de tensión
De características según fichas técnicas de proyecto. Marca/modelo: S&P / CAB-150 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbc | ud | Caja de ventilación insonorizada con referencia VA08 para un caudal de 101 l/s y una presión disponible de 150 Pa. Incluye regualdor de tensión (material) | 1 | 573.87 | 573.87 |
| BBIA5ah | ud | Soporte y amortiguadores metálicos para ventilador con referenci (material) | 1 | 39.01 | 39.01 |
| BBIC1 | ud | Juego de lonas antivibratorias para la toma y descarga de aire d | 1 | 16.6 | 16.60 |
| BRJL73bad | ud | Material de punto alimentación eléctrica a equipo con referencia (material) | 1 | 83.3 | 83.30 |
| BQLBN | ud | Cableado de control y conexionado desde subestación/controlador | 1 | 30.26 | 30.26 |
| O01OB170 | h | Oficial 1ª fontanero calefactor | 3.2 | 22.2 | 71.04 |
| O01OB180 | h | Oficial 2ª fontanero calefactor | 3.2 | 20.96 | 67.07 |
|  |  | Total |  |  | 881.15 |

| Medición | Uds. | Parcial |
|---|---|---|
| SÓTANO | 1 | 1.00 |
| Total |  | 1 |

**EBBA05bbaa27** ud Caja ventilación insonorizada, con referencia VA09 con caudal im (14/10/2022)
1 ud × 881.15 (907.58 con costes indirectos) = 907.58
Caja de ventilación con referencia VA09, con caja insonorizada con puerta de registro , de las siguientes características técnicas:
- Caudal de aire: 78 l/s
- Presión estática disponible: 150 Pa
- Con regualdor de tensión
De características según fichas técnicas de proyecto. Marca/modelo: S&P / CAB-150 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbe | ud | Caja de ventilación insonorizada con referencia VA09 para un caudal de 78 l/s y una presión disponible de 150 Pa. Incluye regualdor de tensión (material) | 1 | 573.87 | 573.87 |
| BBIA5aj | ud | Soporte y amortiguadores metálicos para ventilador con referenci (material) | 1 | 39.01 | 39.01 |
| BBIC1 | ud | Juego de lonas antivibratorias para la toma y descarga de aire d | 1 | 16.6 | 16.60 |
| BRJL73bae | ud | Material de punto alimentación eléctrica a equipo con referencia (material) | 1 | 83.3 | 83.30 |
| BQLBN | ud | Cableado de control y conexionado desde subestación/controlador | 1 | 30.26 | 30.26 |
| O01OB170 | h | Oficial 1ª fontanero calefactor | 3.2 | 22.2 | 71.04 |
| O01OB180 | h | Oficial 2ª fontanero calefactor | 3.2 | 20.96 | 67.07 |
|  |  | Total |  |  | 881.15 |

| Medición | Uds. | Parcial |
|---|---|---|
| PLANTA BAJA | 1 | 1.00 |
| Total |  | 1 |

**EBBA05bbaa28** ud Caja ventilación insonorizada, con referencia VA10 con caudal im (14/10/2022)
1 ud × 1187.95 (1223.59 con costes indirectos) = 1223.59
Caja de ventilación con referencia VA10, con caja insonorizada con puerta de registro , de las siguientes características técnicas:
- Caudal de aire: 470 l/s
- Presión estática disponible: 150 Pa
- Con regualdor de tensión
De características según fichas técnicas de proyecto. Marca/modelo: S&P / CAB-315 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbd | ud | Caja de ventilación insonorizada con referencia VA10 para un caudal de 470 l/s y una presión disponible de 150 Pa. Incluye regualdor de tensión (material) | 1 | 880.67 | 880.67 |
| BBIA5ai | ud | Soporte y amortiguadores metálicos para ventilador con referenci (material) | 1 | 39.01 | 39.01 |
| BBIC1 | ud | Juego de lonas antivibratorias para la toma y descarga de aire d | 1 | 16.6 | 16.60 |
| BRJL73baf | ud | Material de punto alimentación eléctrica a equipo con referencia (material) | 1 | 83.3 | 83.30 |
| BQLBN | ud | Cableado de control y conexionado desde subestación/controlador | 1 | 30.26 | 30.26 |
| O01OB170 | h | Oficial 1ª fontanero calefactor | 3.2 | 22.2 | 71.04 |
| O01OB180 | h | Oficial 2ª fontanero calefactor | 3.2 | 20.96 | 67.07 |
|  |  | Total |  |  | 1187.95 |

| Medición | Uds. | Parcial |
|---|---|---|
| PLANTA BAJA | 1 | 1.00 |
| Total |  | 1 |

**EBBA05bbaa26** ud Caja ventilación insonorizada, con referencia VA11 con caudal im (14/10/2022)
1 ud × 1370.74 (1411.86 con costes indirectos) = 1411.86
Caja de ventilación con referencia VA11, con caja insonorizada con puerta de registro , de las siguientes características técnicas:
- Caudal de aire: 577 l/s
- Presión estática disponible: 200 Pa
- Con regualdor de tensión
De características según fichas técnicas de proyecto. Marca/modelo: S&P / CAB-400 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbf | ud | Caja de ventilación insonorizada con referencia VA11 para un caudal de 577 l/s y una presión disponible de 200 Pa. Incluye regualdor de tensión (material) | 1 | 1063.46 | 1063.46 |
| BBIA5ak | ud | Soporte y amortiguadores metálicos para ventilador con referenci (material) | 1 | 39.01 | 39.01 |
| BBIC1 | ud | Juego de lonas antivibratorias para la toma y descarga de aire d | 1 | 16.6 | 16.60 |
| BRJL73bag | ud | Material de punto alimentación eléctrica a equipo con referencia (material) | 1 | 83.3 | 83.30 |
| BQLBN | ud | Cableado de control y conexionado desde subestación/controlador | 1 | 30.26 | 30.26 |
| O01OB170 | h | Oficial 1ª fontanero calefactor | 3.2 | 22.2 | 71.04 |
| O01OB180 | h | Oficial 2ª fontanero calefactor | 3.2 | 20.96 | 67.07 |
|  |  | Total |  |  | 1370.74 |

| Medición | Uds. | Parcial |
|---|---|---|
| PLANTA BAJA | 1 | 1.00 |
| Total |  | 1 |

**EBBA05bbaa25** ud Caja ventilación insonorizada, con referencia VA12 con caudal im (14/10/2022)
1 ud × 1370.74 (1411.86 con costes indirectos) = 1411.86
Caja de ventilación con referencia VA12, con caja insonorizada con puerta de registro , de las siguientes características técnicas:
- Caudal de aire: 524 l/s
- Presión estática disponible: 200 Pa
- Con regualdor de tensión
De características según fichas técnicas de proyecto. Marca/modelo: S&P / CAB-400 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbg | ud | Caja de ventilación insonorizada con referencia VA12 para un caudal de 524 l/s y una presión disponible de 200 Pa. Incluye regualdor de tensión (material) | 1 | 1063.46 | 1063.46 |
| BBIA5al | ud | Soporte y amortiguadores metálicos para ventilador con referenci (material) | 1 | 39.01 | 39.01 |
| BBIC1 | ud | Juego de lonas antivibratorias para la toma y descarga de aire d | 1 | 16.6 | 16.60 |
| BRJL73bah | ud | Material de punto alimentación eléctrica a equipo con referencia (material) | 1 | 83.3 | 83.30 |
| BQLBN | ud | Cableado de control y conexionado desde subestación/controlador | 1 | 30.26 | 30.26 |
| O01OB170 | h | Oficial 1ª fontanero calefactor | 3.2 | 22.2 | 71.04 |
| O01OB180 | h | Oficial 2ª fontanero calefactor | 3.2 | 20.96 | 67.07 |
|  |  | Total |  |  | 1370.74 |

| Medición | Uds. | Parcial |
|---|---|---|
| PLANTA BAJA | 1 | 1.00 |
| Total |  | 1 |

**EBBC02baaa12** ud Ventilador heliocentrífugo VE01, con resistencia al fuego mínima (14/10/2022)
1 ud × 4403.2 (4535.3 con costes indirectos) = 4535.30
Ventilador heliocentrífugo con referencia VE01, con resistencia al fuego mínima según legislación vigente, con las siguientes características técnicas:
- Caudal de aire: 15985 l/s
- Presión estática disponible: 250 Pa
- Con variador de frecuencia
De características según fichas técnicas de proyecto. Marca/modelo: S&P / CHGT/4-1000-3/30 11kW (400V50Hz) F400 IE3 V5 o equivalente
Incluyendo soportación y fijación, elementos antivibratorios metálicos y junta elástica de acoplamiento
Incluye alim.eléc.con canalización y cables resistente al fuego a CC con pp bandeja metálica y tubo desde C.E. según proyecto y cumpliendo la legislación vigente. La interconexión entre VF y motor con cable apantallado
Incluye cable y conex.control desde subestac/controlador
Conjunto completamente instalado y en funcionamiento, según fichas técnicas y pliego de especificaciones técnicas.

| Código | Ud | Descripción | Rendimiento | Precio | Importe |
|---|---|---|---|---|---|
| BBCEAa | ud | Ventilador helicocentrífugo con resistencia al fuego según legis (material) | 1 | 3471.32 | 3471.32 |
| BBIA5am | ud | Soporte y amortiguadores metálicos para ventilador con referenci (material) | 1 | 173.88 | 173.88 |
| BRJL81ba | ud | Material de punto alimentación a equipo con referencia VE01, con (material) | 0.7 | 211.32 | 147.92 |
| BRJL72aba | ud | Material para la interconexión entre el variador de frecuencia y (material) | 1 | 211.33 | 211.33 |
| BQLBO | ud | Cableado de control y conexionado desde subestación/controlador, (material) | 1 | 47.61 | 47.61 |
| O01OB170 | h | Oficial 1ª fontanero calefactor | 6.8 | 22.2 | 150.96 |
| O01OB180 | h | Oficial 2ª fontanero calefactor | 6.8 | 20.96 | 142.53 |
| C1501 | h | Camión grúa o cesta | 1.6 | 36.03 | 57.65 |
|  |  | Total |  |  | 4403.2 |

| Medición | Uds. | Parcial |
|---|---|---|
| ENTREPLANTA CUBIERTA | 1 | 1.00 |
| Total |  | 1 |

**EBBC02baaa11** ud Ventilador heliocentrífugo VE02, con resistencia al fuego mínima (14/10/2022)
1 ud × 4213.55 (4339.96 con costes indirectos) = 4339.96
Ventilador heliocentrífugo con referencia VE02, con resistencia al fuego mínima según legislación vigente, con las siguientes características técnicas:
- Caudal de aire: 12510 l/s
- Presión estática disponible: 250 Pa
- Con variador de frecuencia
De características según fichas técnicas de proyecto. Marca/modelo: S&P / CHGT/4-900-6/28 11kW (400V50Hz) F400 IE3 V5 o equivalente
Incluyendo soportación y fijación, elementos antivibratorios metálicos y junta elástica de acoplamiento
Incluye alim.eléc.con canalización y cables resistente al fuego a CC con pp bandeja metálica y tubo desde C.E. según proyecto y cumpliendo la legislación vigente. La interconexión entre VF y motor con cable apantallado
Incluye cable y conex.control desde subestac/controlador
Conjunto completamente instalado y en funcionamiento, según fichas técnicas y pliego de especificaciones técnicas.

| Código | Ud | Descripción | Rendimiento | Precio | Importe |
|---|---|---|---|---|---|
| BBCEAb | ud | Ventilador helicocentrífugo con resistencia al fuego según legis (material) | 1 | 3322.69 | 3322.69 |
| BBIA5an | ud | Soporte y amortiguadores metálicos para ventilador con referenci (material) | 1 | 173.88 | 173.88 |
| BRJL81bb | ud | Material de punto alimentación a equipo con referencia VE02, con (material) | 0.7 | 211.32 | 147.92 |
| BRJL72abb | ud | Material para la interconexión entre el variador de frecuencia y (material) | 1 | 211.33 | 211.33 |
| BQLBO | ud | Cableado de control y conexionado desde subestación/controlador, | 1 | 47.61 | 47.61 |
| O01OB170 | h | Oficial 1ª fontanero calefactor | 6.1 | 22.2 | 135.42 |
| O01OB180 | h | Oficial 2ª fontanero calefactor | 6.1 | 20.96 | 127.86 |
| C1501 | h | Camión grúa o cesta | 1.3 | 36.03 | 46.84 |
|  |  | Total |  |  | 4213.55 |

| Medición | Uds. | Parcial |
|---|---|---|
| ENTREPLANTA CUBIERTA | 1 | 1.00 |
| Total |  | 1 |

**EBBC02baaa10** ud Ventilador heliocentrífugo VE03, con resistencia al fuego mínima (14/10/2022)
1 ud × 2468.05 (2542.09 con costes indirectos) = 2542.09
Ventilador heliocentrífugo con referencia VE03, con resistencia al fuego mínima según legislación vigente, con las siguientes características técnicas:
- Caudal de aire: 6950 l/s
- Presión estática disponible: 250 Pa
- Con variador de frecuencia
De características según fichas técnicas de proyecto. Marca/modelo: S&P / CHGT/4-710-6/30 4kW (400V50Hz) F400 IE3 V5 o equivalente
Incluyendo soportación y fijación, elementos antivibratorios metálicos y junta elástica de acoplamiento
Incluye alim.eléc.con canalización y cables resistente al fuego a CC con pp bandeja metálica y tubo desde C.E. según proyecto y cumpliendo la legislación vigente. La interconexión entre VF y motor con cable apantallado
Incluye cable y conex.control desde subestac/controlador
Conjunto completamente instalado y en funcionamiento, según fichas técnicas y pliego de especificaciones técnicas.

| Código | Ud | Descripción | Rendimiento | Precio | Importe |
|---|---|---|---|---|---|
| BBCEAc | ud | Ventilador helicocentrífugo con resistencia al fuego según legis (material) | 1 | 1809.41 | 1809.41 |
| BBIA5ao | ud | Soporte y amortiguadores metálicos para ventilador con referenci (material) | 1 | 123.86 | 123.86 |
| BRJL81bc | ud | Material de punto alimentación a equipo con referencia VE03, con (material) | 0.7 | 159.22 | 111.45 |
| BRJL72abc | ud | Material para la interconexión entre el variador de frecuencia y (material) | 1 | 137.92 | 137.92 |
| BQLBO | ud | Cableado de control y conexionado desde subestación/controlador, | 1 | 47.61 | 47.61 |
| O01OB170 | h | Oficial 1ª fontanero calefactor | 4.8 | 22.2 | 106.56 |
| O01OB180 | h | Oficial 2ª fontanero calefactor | 4.8 | 20.96 | 100.61 |
| C1501 | h | Camión grúa o cesta | 0.85 | 36.03 | 30.63 |
|  |  | Total |  |  | 2468.05 |

| Medición | Uds. | Parcial |
|---|---|---|
| ENTREPLANTA CUBIERTA | 1 | 1.00 |
| Total |  | 1 |

**EBBC02baaaa9** ud Ventilador heliocentrífugo VE04, con resistencia al fuego mínima (14/10/2022)
1 ud × 3053.7 (3145.31 con costes indirectos) = 3145.31
Ventilador heliocentrífugo con referencia VE04, con resistencia al fuego mínima según legislación vigente, con las siguientes características técnicas:
- Caudal de aire: 8340 l/s
- Presión estática disponible: 250 Pa
- Con variador de frecuencia
De características según fichas técnicas de proyecto. Marca/modelo: S&P / CHGT/4-800-9/26 7,5kW (400V50Hz) F400 IE3 V5 o equivalente
Incluyendo soportación y fijación, elementos antivibratorios metálicos y junta elástica de acoplamiento
Incluye alim.eléc.con canalización y cables resistente al fuego a CC con pp bandeja metálica y tubo desde C.E. según proyecto y cumpliendo la legislación vigente. La interconexión entre VF y motor con cable apantallado
Incluye cable y conex.control desde subestac/controlador
Conjunto completamente instalado y en funcionamiento, según fichas técnicas y pliego de especificaciones técnicas.

| Código | Ud | Descripción | Rendimiento | Precio | Importe |
|---|---|---|---|---|---|
| BBCEAd | ud | Ventilador helicocentrífugo con resistencia al fuego según legis (material) | 1 | 2333.28 | 2333.28 |
| BBIA5ap | ud | Soporte y amortiguadores metálicos para ventilador con referenci (material) | 1 | 123.86 | 123.86 |
| BRJL81bd | ud | Material de punto alimentación a equipo con referencia VE04, con (material) | 0.7 | 177.15 | 124.01 |
| BRJL72abd | ud | Material para la interconexión entre el variador de frecuencia y (material) | 1 | 169.88 | 169.88 |
| BQLBO | ud | Cableado de control y conexionado desde subestación/controlador, | 1 | 47.61 | 47.61 |
| O01OB170 | h | Oficial 1ª fontanero calefactor | 5.2 | 22.2 | 115.44 |
| O01OB180 | h | Oficial 2ª fontanero calefactor | 5.2 | 20.96 | 108.99 |
| C1501 | h | Camión grúa o cesta | 0.85 | 36.03 | 30.63 |
|  |  | Total |  |  | 3053.7 |

| Medición | Uds. | Parcial |
|---|---|---|
| ENTREPLANTA CUBIERTA | 1 | 1.00 |
| Total |  | 1 |

**EBBC02baaaa8** ud Ventilador heliocentrífugo VE05, con resistencia al fuego mínima (14/10/2022)
1 ud × 3394.32 (3496.15 con costes indirectos) = 3496.15
Ventilador heliocentrífugo con referencia VE05, con resistencia al fuego mínima según legislación vigente, con las siguientes características técnicas:
- Caudal de aire: 10098 l/s
- Presión estática disponible: 250 Pa
- Con variador de frecuencia
De características según fichas técnicas de proyecto. Marca/modelo: S&P / CHGT/4-900-3/28 7,5KW (400V50HZ) F400 IE3 V5 o equivalente
Incluyendo soportación y fijación, elementos antivibratorios metálicos y junta elástica de acoplamiento
Incluye alim.eléc.con canalización y cables resistente al fuego a CC con pp bandeja metálica y tubo desde C.E. según proyecto y cumpliendo la legislación vigente. La interconexión entre VF y motor con cable apantallado
Incluye cable y conex.control desde subestac/controlador
Conjunto completamente instalado y en funcionamiento, según fichas técnicas y pliego de especificaciones técnicas.

| Código | Ud | Descripción | Rendimiento | Precio | Importe |
|---|---|---|---|---|---|
| BBCEAe | ud | Ventilador helicocentrífugo con resistencia al fuego según legis (material) | 1 | 2639.49 | 2639.49 |
| BBIA5aq | ud | Soporte y amortiguadores metálicos para ventilador con referenci (material) | 1 | 149.27 | 149.27 |
| BRJL81be | ud | Material de punto alimentación a equipo con referencia VE05, con (material) | 0.7 | 177.15 | 124.01 |
| BRJL72abe | ud | Material para la interconexión entre el variador de frecuencia y (material) | 1 | 169.88 | 169.88 |
| BQLBO | ud | Cableado de control y conexionado desde subestación/controlador, | 1 | 47.61 | 47.61 |
| O01OB170 | h | Oficial 1ª fontanero calefactor | 5.2 | 22.2 | 115.44 |
| O01OB180 | h | Oficial 2ª fontanero calefactor | 5.2 | 20.96 | 108.99 |
| C1501 | h | Camión grúa o cesta | 1.1 | 36.03 | 39.63 |
|  |  | Total |  |  | 3394.32 |

| Medición | Uds. | Parcial |
|---|---|---|
| ENTREPLANTA CUBIERTA | 1 | 1.00 |
| Total |  | 1 |

**EBBC02baaaaa** ud Ventilador heliocentrífugo VE06, con resistencia al fuego mínima (14/10/2022)
1 ud × 3418.93 (3521.5 con costes indirectos) = 3521.50
Ventilador heliocentrífugo con referencia VE06, con resistencia al fuego mínima según legislación vigente, con las siguientes características técnicas:
- Caudal de aire: 11220 l/s
- Presión estática disponible: 250 Pa
- Con variador de frecuencia
De características según fichas técnicas de proyecto. Marca/modelo: S&P / CHGT/4-900-3/28 7,5KW (400V50HZ) F400 IE3 V5 o equivalente
Incluyendo soportación y fijación, elementos antivibratorios metálicos y junta elástica de acoplamiento
Incluye alim.eléc.con canalización y cables resistente al fuego a CC con pp bandeja metálica y tubo desde C.E. según proyecto y cumpliendo la legislación vigente. La interconexión entre VF y motor con cable apantallado
Incluye cable y conex.control desde subestac/controlador
Conjunto completamente instalado y en funcionamiento, según fichas técnicas y pliego de especificaciones técnicas.

| Código | Ud | Descripción | Rendimiento | Precio | Importe |
|---|---|---|---|---|---|
| BBCEAf | ud | Ventilador helicocentrífugo con resistencia al fuego según legis (material) | 1 | 2639.49 | 2639.49 |
| BBIA5ar | ud | Soporte y amortiguadores metálicos para ventilador con referenci (material) | 1 | 173.88 | 173.88 |
| BRJL81bf | ud | Material de punto alimentación a equipo con referencia VE06, con (material) | 0.7 | 177.15 | 124.01 |
| BRJL72abf | ud | Material para la interconexión entre el variador de frecuencia y (material) | 1 | 169.88 | 169.88 |
| BQLBO | ud | Cableado de control y conexionado desde subestación/controlador, | 1 | 47.61 | 47.61 |
| O01OB170 | h | Oficial 1ª fontanero calefactor | 5.2 | 22.2 | 115.44 |
| O01OB180 | h | Oficial 2ª fontanero calefactor | 5.2 | 20.96 | 108.99 |
| C1501 | h | Camión grúa o cesta | 1.1 | 36.03 | 39.63 |
|  |  | Total |  |  | 3418.93 |

| Medición | Uds. | Parcial |
|---|---|---|
| ENTREPLANTA CUBIERTA | 1 | 1.00 |
| Total |  | 1 |

**EBBA05bbaa24** ud Caja ventilación insonorizada, con referencia VE07 con caudal im (14/10/2022)
1 ud × 1370.74 (1411.86 con costes indirectos) = 1411.86
Caja de ventilación con referencia VE07, con caja insonorizada con puerta de registro , de las siguientes características técnicas:
- Caudal de aire: 569 l/s
- Presión estática disponible: 200 Pa
- Con regualdor de tensión
De características según fichas técnicas de proyecto. Marca/modelo: S&P / CAB-400 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbh | ud | Caja de ventilación insonorizada con referencia VE07 para un caudal de 569 l/s y una presión disponible de 200 Pa. Incluye regualdor de tensión (material) | 1 | 1063.46 | 1063.46 |
| BBIA5as | ud | Soporte y amortiguadores metálicos para ventilador con referenci (material) | 1 | 39.01 | 39.01 |
| BBIC1 | ud | Juego de lonas antivibratorias para la toma y descarga de aire d | 1 | 16.6 | 16.60 |
| BRJL73bai | ud | Material de punto alimentación eléctrica a equipo con referencia (material) | 1 | 83.3 | 83.30 |
| BQLBN | ud | Cableado de control y conexionado desde subestación/controlador | 1 | 30.26 | 30.26 |
| O01OB170 | h | Oficial 1ª fontanero calefactor | 3.2 | 22.2 | 71.04 |
| O01OB180 | h | Oficial 2ª fontanero calefactor | 3.2 | 20.96 | 67.07 |
|  |  | Total |  |  | 1370.74 |

| Medición | Uds. | Parcial |
|---|---|---|
| SÓTANO | 1 | 1.00 |
| Total |  | 1 |

**EBBA05bbaa23** ud Caja ventilación insonorizada, con referencia VE08 con caudal im (14/10/2022)
1 ud × 1637.49 (1686.61 con costes indirectos) = 1686.61
Caja de ventilación con referencia VE08, con caja insonorizada con puerta de registro , de las siguientes características técnicas:
- Caudal de aire: 664 l/s
- Presión estática disponible: 200 Pa
- Con regualdor de tensión
De características según fichas técnicas de proyecto. Marca/modelo: S&P / CVAB-4000/400 N ECOWATT 0,45KW (230V 50/60HZ) N8 o equivalente
Incluye lonas antivibratorias flexibles en las conexiones de aire y amortiguadores y soportes metálicos
Incluye alim.eléc.con canalización y cables a CC con pp bandeja metálica y tubo desde C.E. según proyecto y cumpliendo la legislación vigente.
Incluye cable y conex.control desde subestac/controlador a ventilador
Conjunto completamente instalado y en funcionamiento, según fichas técnicas y pliego de especificaciones técnicas.

| Código | Ud | Descripción | Rendimiento | Precio | Importe |
|---|---|---|---|---|---|
| BBCEDbi | ud | Caja de ventilación insonorizada con referencia VE08 para un caudal de 664 l/s y una presión disponible de 200 Pa. Incluye regualdor de tensión (material) | 1 | 1330.21 | 1330.21 |
| BBIA5at | ud | Soporte y amortiguadores metálicos para ventilador con referenci (material) | 1 | 39.01 | 39.01 |
| BBIC1 | ud | Juego de lonas antivibratorias para la toma y descarga de aire d | 1 | 16.6 | 16.60 |
| BRJL73baj | ud | Material de punto alimentación eléctrica a equipo con referencia (material) | 1 | 83.3 | 83.30 |
| BQLBN | ud | Cableado de control y conexionado desde subestación/controlador | 1 | 30.26 | 30.26 |
| O01OB170 | h | Oficial 1ª fontanero calefactor | 3.2 | 22.2 | 71.04 |
| O01OB180 | h | Oficial 2ª fontanero calefactor | 3.2 | 20.96 | 67.07 |
|  |  | Total |  |  | 1637.49 |

| Medición | Uds. | Parcial |
|---|---|---|
| SÓTANO | 1 | 1.00 |
| Total |  | 1 |

**EBBA05bbaa22** ud Caja ventilación insonorizada, con referencia VE09 con caudal im (14/10/2022)
1 ud × 881.15 (907.58 con costes indirectos) = 907.58
Caja de ventilación con referencia VE09, con caja insonorizada con puerta de registro , de las siguientes características técnicas:
- Caudal de aire: 112 l/s
- Presión estática disponible: 150 Pa
- Con regualdor de tensión
De características según fichas técnicas de proyecto. Marca/modelo: S&P / CAB-150 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbj | ud | Caja de ventilación insonorizada con referencia VE09 para un caudal de 112 l/s y una presión disponible de 150 Pa. Incluye regualdor de tensión (material) | 1 | 573.87 | 573.87 |
| BBIA5au | ud | Soporte y amortiguadores metálicos para ventilador con referenci (material) | 1 | 39.01 | 39.01 |
| BBIC1 | ud | Juego de lonas antivibratorias para la toma y descarga de aire d | 1 | 16.6 | 16.60 |
| BRJL73bak | ud | Material de punto alimentación eléctrica a equipo con referencia (material) | 1 | 83.3 | 83.30 |
| BQLBN | ud | Cableado de control y conexionado desde subestación/controlador | 1 | 30.26 | 30.26 |
| O01OB170 | h | Oficial 1ª fontanero calefactor | 3.2 | 22.2 | 71.04 |
| O01OB180 | h | Oficial 2ª fontanero calefactor | 3.2 | 20.96 | 67.07 |
|  |  | Total |  |  | 881.15 |

| Medición | Uds. | Parcial |
|---|---|---|
| SÓTANO | 1 | 1.00 |
| Total |  | 1 |

**EBBA05bbaa21** ud Caja ventilación insonorizada, con referencia VE10 con caudal im (14/10/2022)
1 ud × 881.15 (907.58 con costes indirectos) = 907.58
Caja de ventilación con referencia VE10, con caja insonorizada con puerta de registro , de las siguientes características técnicas:
- Caudal de aire: 87 l/s
- Presión estática disponible: 150 Pa
- Con regualdor de tensión
De características según fichas técnicas de proyecto. Marca/modelo: S&P / CAB-150 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbk | ud | Caja de ventilación insonorizada con referencia VE10 para un caudal de 87 l/s y una presión disponible de 150 Pa. Incluye regualdor de tensión (material) | 1 | 573.87 | 573.87 |
| BBIA5av | ud | Soporte y amortiguadores metálicos para ventilador con referenci (material) | 1 | 39.01 | 39.01 |
| BBIC1 | ud | Juego de lonas antivibratorias para la toma y descarga de aire d | 1 | 16.6 | 16.60 |
| BRJL73bal | ud | Material de punto alimentación eléctrica a equipo con referencia (material) | 1 | 83.3 | 83.30 |
| BQLBN | ud | Cableado de control y conexionado desde subestación/controlador | 1 | 30.26 | 30.26 |
| O01OB170 | h | Oficial 1ª fontanero calefactor | 3.2 | 22.2 | 71.04 |
| O01OB180 | h | Oficial 2ª fontanero calefactor | 3.2 | 20.96 | 67.07 |
|  |  | Total |  |  | 881.15 |

| Medición | Uds. | Parcial |
|---|---|---|
| PLANTA BAJA | 1 | 1.00 |
| Total |  | 1 |

**EBBA05bbaa20** ud Caja ventilación insonorizada, con referencia VE11 con caudal im (14/10/2022)
1 ud × 1370.74 (1411.86 con costes indirectos) = 1411.86
Caja de ventilación con referencia VE11, con caja insonorizada con puerta de registro , de las siguientes características técnicas:
- Caudal de aire: 522 l/s
- Presión estática disponible: 200 Pa
- Con regualdor de tensión
De características según fichas técnicas de proyecto. Marca/modelo: S&P / CAB-400 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbl | ud | Caja de ventilación insonorizada con referencia VE11 para un caudal de 522 l/s y una presión disponible de 200 Pa. Incluye regualdor de tensión (material) | 1 | 1063.46 | 1063.46 |
| BBIA5aw | ud | Soporte y amortiguadores metálicos para ventilador con referenci (material) | 1 | 39.01 | 39.01 |
| BBIC1 | ud | Juego de lonas antivibratorias para la toma y descarga de aire d | 1 | 16.6 | 16.60 |
| BRJL73bam | ud | Material de punto alimentación eléctrica a equipo con referencia (material) | 1 | 83.3 | 83.30 |
| BQLBN | ud | Cableado de control y conexionado desde subestación/controlador | 1 | 30.26 | 30.26 |
| O01OB170 | h | Oficial 1ª fontanero calefactor | 3.2 | 22.2 | 71.04 |
| O01OB180 | h | Oficial 2ª fontanero calefactor | 3.2 | 20.96 | 67.07 |
|  |  | Total |  |  | 1370.74 |

| Medición | Uds. | Parcial |
|---|---|---|
| PLANTA BAJA | 1 | 1.00 |
| Total |  | 1 |

**EBBA05bbaa19** ud Caja ventilación insonorizada, con referencia VE12 con caudal im (14/10/2022)
1 ud × 1637.49 (1686.61 con costes indirectos) = 1686.61
Caja de ventilación con referencia VE12, con caja insonorizada con puerta de registro , de las siguientes características técnicas:
- Caudal de aire: 619 l/s
- Presión estática disponible: 200 Pa
- Con regualdor de tensión
De características según fichas técnicas de proyecto. Marca/modelo: S&P / CVAB-4000/400 N ECOWATT 0,45KW (230V 50/60HZ) N8 o equivalente
Incluye lonas antivibratorias flexibles en las conexiones de aire y amortiguadores y soportes metálicos
Incluye alim.eléc.con canalización y cables a CC con pp bandeja metálica y tubo desde C.E. según proyecto y cumpliendo la legislación vigente.
Incluye cable y conex.control desde subestac/controlador a ventilador
Conjunto completamente instalado y en funcionamiento, según fichas técnicas y pliego de especificaciones técnicas.

| Código | Ud | Descripción | Rendimiento | Precio | Importe |
|---|---|---|---|---|---|
| BBCEDbm | ud | Caja de ventilación insonorizada con referencia VE12 para un caudal de 619 l/s y una presión disponible de 200 Pa. Incluye regualdor de tensión (material) | 1 | 1330.21 | 1330.21 |
| BBIA5ax | ud | Soporte y amortiguadores metálicos para ventilador con referenci (material) | 1 | 39.01 | 39.01 |
| BBIC1 | ud | Juego de lonas antivibratorias para la toma y descarga de aire d | 1 | 16.6 | 16.60 |
| BRJL73ban | ud | Material de punto alimentación eléctrica a equipo con referencia (material) | 1 | 83.3 | 83.30 |
| BQLBN | ud | Cableado de control y conexionado desde subestación/controlador | 1 | 30.26 | 30.26 |
| O01OB170 | h | Oficial 1ª fontanero calefactor | 3.2 | 22.2 | 71.04 |
| O01OB180 | h | Oficial 2ª fontanero calefactor | 3.2 | 20.96 | 67.07 |
|  |  | Total |  |  | 1637.49 |

| Medición | Uds. | Parcial |
|---|---|---|
| PLANTA BAJA | 1 | 1.00 |
| Total |  | 1 |

**EBBA05bbaa18** ud Caja ventilación insonorizada, con referencia VE13 con caudal im (14/10/2022)
1 ud × 1370.74 (1411.86 con costes indirectos) = 1411.86
Caja de ventilación con referencia VE13, con caja insonorizada con puerta de registro , de las siguientes características técnicas:
- Caudal de aire: 524 l/s
- Presión estática disponible: 200 Pa
- Con regualdor de tensión
De características según fichas técnicas de proyecto. Marca/modelo: S&P / CAB-400 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbn | ud | Caja de ventilación insonorizada con referencia VE13 para un caudal de 524 l/s y una presión disponible de 200 Pa. Incluye regualdor de tensión (material) | 1 | 1063.46 | 1063.46 |
| BBIA5ay | ud | Soporte y amortiguadores metálicos para ventilador con referenci (material) | 1 | 39.01 | 39.01 |
| BBIC1 | ud | Juego de lonas antivibratorias para la toma y descarga de aire d | 1 | 16.6 | 16.60 |
| BRJL73bao | ud | Material de punto alimentación eléctrica a equipo con referencia (material) | 1 | 83.3 | 83.30 |
| BQLBN | ud | Cableado de control y conexionado desde subestación/controlador | 1 | 30.26 | 30.26 |
| O01OB170 | h | Oficial 1ª fontanero calefactor | 3.2 | 22.2 | 71.04 |
| O01OB180 | h | Oficial 2ª fontanero calefactor | 3.2 | 20.96 | 67.07 |
|  |  | Total |  |  | 1370.74 |

| Medición | Uds. | Parcial |
|---|---|---|
| PLANTA BAJA | 1 | 1.00 |
| Total |  | 1 |

**EBBA05bbaa17** ud Caja ventilación insonorizada, con referencia VE14 con caudal im (14/10/2022)
1 ud × 1333.19 (1373.19 con costes indirectos) = 1373.19
Caja de ventilación con referencia VE14, con caja insonorizada con puerta de registro , de las siguientes características técnicas:
- Caudal de aire: 144 l/s
- Presión estática disponible: 150 Pa
- Con regualdor de tensión
De características según fichas técnicas de proyecto. Marca/modelo: S&P / CAB-200 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbo | ud | Caja de ventilación insonorizada con referencia VE14 para un caudal de 144 l/s y una presión disponible de 150 Pa. Incluye regualdor de tensión (material; 14/10/2022) | 1 | 960.06 | 960.06 |
| BBIA5az | ud | Soporte y amortiguadores metálicos para ventilador con referenci (material; 14/10/2022) | 1 | 60.01 | 60.01 |
| BBIC1 | ud | Juego de lonas antivibratorias para la toma y descarga de aire d | 1 | 16.6 | 16.60 |
| BRJL73bap | ud | Material de punto alimentación eléctrica a equipo con referencia (material; 14/10/2022) | 1 | 128.15 | 128.15 |
| BQLBN | ud | Cableado de control y conexionado desde subestación/controlador | 1 | 30.26 | 30.26 |
| O01OB170 | h | Oficial 1ª fontanero calefactor | 3.2 | 22.2 | 71.04 |
| O01OB180 | h | Oficial 2ª fontanero calefactor | 3.2 | 20.96 | 67.07 |
|  |  | Total |  |  | 1333.19 |

| Medición | Uds. | Parcial |
|---|---|---|
| PLANTA BAJA | 1 | 1.00 |
| Total |  | 1 |

**EBBA05bbaa30** ud Caja ventilación insonorizada, con referencia VE15 con caudal im (14/10/2022)
1 ud × 1637.49 (1686.61 con costes indirectos) = 1686.61
Caja de ventilación con referencia VE15, con caja insonorizada con puerta de registro , de las siguientes características técnicas:
- Caudal de aire: 675 l/s
- Presión estática disponible: 200 Pa
- Con regualdor de tensión
De características según fichas técnicas de proyecto. Marca/modelo: S&P / CVAB-4000/400 N ECOWATT 0,45KW (230V 50/60HZ) N8 o equivalente
Incluye lonas antivibratorias flexibles en las conexiones de aire y amortiguadores y soportes metálicos
Incluye alim.eléc.con canalización y cables a CC con pp bandeja metálica y tubo desde C.E. según proyecto y cumpliendo la legislación vigente.
Incluye cable y conex.control desde subestac/controlador a ventilador
Conjunto completamente instalado y en funcionamiento, según fichas técnicas y pliego de especificaciones técnicas.

| Código | Ud | Descripción | Rendimiento | Precio | Importe |
|---|---|---|---|---|---|
| BBCEDbb | ud | Caja de ventilación insonorizada con referencia VE15 para un caudal de 675 l/s y una presión disponible de 200 Pa. Incluye regualdor de tensión (material) | 1 | 1330.21 | 1330.21 |
| BBIA5ag | ud | Soporte y amortiguadores metálicos para ventilador con referenci (material) | 1 | 39.01 | 39.01 |
| BBIC1 | ud | Juego de lonas antivibratorias para la toma y descarga de aire d | 1 | 16.6 | 16.60 |
| BRJL73bac | ud | Material de punto alimentación eléctrica a equipo con referencia (material) | 1 | 83.3 | 83.30 |
| BQLBN | ud | Cableado de control y conexionado desde subestación/controlador | 1 | 30.26 | 30.26 |
| O01OB170 | h | Oficial 1ª fontanero calefactor | 3.2 | 22.2 | 71.04 |
| O01OB180 | h | Oficial 2ª fontanero calefactor | 3.2 | 20.96 | 67.07 |
|  |  | Total |  |  | 1637.49 |

| Medición | Uds. | Parcial |
|---|---|---|
| PLANTA BAJA | 1 | 1.00 |
| Total |  | 1 |

**EBBA05bbaaba** ud Caja ventilación insonorizada, con referencia VE16 con caudal im (14/10/2022)
1 ud × 1370.55 (1411.67 con costes indirectos) = 1411.67
Caja de ventilación con referencia VE16, con caja insonorizada con puerta de registro , de las siguientes características técnicas:
- Caudal de aire: 500 l/s
- Presión estática disponible: 200 Pa
- Con regualdor de tensión
De características según fichas técnicas de proyecto. Marca/modelo: S&P / CAB-400 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbua | ud | Caja de ventilación insonorizada con referencia VE16 para un caudal de 500 l/s y una presión disponible de 200 Pa. Incluye regualdor de tensión (material) | 1 | 1063.46 | 1063.46 |
| BBIA5a6a | ud | Soporte y amortiguadores metálicos para ventilador con referenci (material) | 1 | 39.01 | 39.01 |
| BBIC1b | ud | Juego de lonas antivibratorias para la toma y descarga de aire d (material) | 1 | 16.41 | 16.41 |
| BRJL73bava | ud | Material de punto alimentación eléctrica a equipo con referencia (material) | 1 | 83.3 | 83.30 |
| BQLBNb | ud | Cableado de control y conexionado desde subestación/controlador (material) | 1 | 30.26 | 30.26 |
| O01OB170 | h | Oficial 1ª fontanero calefactor | 3.2 | 22.2 | 71.04 |
| O01OB180 | h | Oficial 2ª fontanero calefactor | 3.2 | 20.96 | 67.07 |
|  |  | Total |  |  | 1370.55 |

| Medición | Uds. | Parcial |
|---|---|---|
| PLANTA BAJA | 1 | 1.00 |
| Total |  | 1 |

**EBBA05bbaa14** ud Caja ventilación insonorizada, con referencia VE17 con caudal im (14/10/2022)
1 ud × 1034.18 (1065.21 con costes indirectos) = 1065.21
Caja de ventilación con referencia VE17, con caja insonorizada con puerta de registro , de las siguientes características técnicas:
- Caudal de aire: 225 l/s
- Presión estática disponible: 150 Pa
- Con regualdor de tensión
De características según fichas técnicas de proyecto. Marca/modelo: S&P / CAB-250 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbs | ud | Caja de ventilación insonorizada con referencia VE17 para un caudal de 225 l/s y una presión disponible de 150 Pa. Incluye regualdor de tensión (material) | 1 | 726.9 | 726.90 |
| BBIA5a3 | ud | Soporte y amortiguadores metálicos para ventilador con referenci (material) | 1 | 39.01 | 39.01 |
| BBIC1 | ud | Juego de lonas antivibratorias para la toma y descarga de aire d | 1 | 16.6 | 16.60 |
| BRJL73bas | ud | Material de punto alimentación eléctrica a equipo con referencia (material) | 1 | 83.3 | 83.30 |
| BQLBN | ud | Cableado de control y conexionado desde subestación/controlador | 1 | 30.26 | 30.26 |
| O01OB170 | h | Oficial 1ª fontanero calefactor | 3.2 | 22.2 | 71.04 |
| O01OB180 | h | Oficial 2ª fontanero calefactor | 3.2 | 20.96 | 67.07 |
|  |  | Total |  |  | 1034.18 |

| Medición | Uds. | Parcial |
|---|---|---|
| PLANTA BAJA | 1 | 1.00 |
| Total |  | 1 |

**EBBA05bbaa15** ud Caja ventilación insonorizada, con referencia VE18 con caudal im (14/10/2022)
1 ud × 1187.95 (1223.59 con costes indirectos) = 1223.59
Caja de ventilación con referencia VE18, con caja insonorizada con puerta de registro , de las siguientes características técnicas:
- Caudal de aire: 400 l/s
- Presión estática disponible: 150 Pa
- Con regualdor de tensión
De características según fichas técnicas de proyecto. Marca/modelo: S&P / CAB-315 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbr | ud | Caja de ventilación insonorizada con referencia VE18 para un caudal de 400 l/s y una presión disponible de 150 Pa. Incluye regualdor de tensión (material) | 1 | 880.67 | 880.67 |
| BBIA5a2 | ud | Soporte y amortiguadores metálicos para ventilador con referenci (material) | 1 | 39.01 | 39.01 |
| BBIC1 | ud | Juego de lonas antivibratorias para la toma y descarga de aire d | 1 | 16.6 | 16.60 |
| BRJL73bat | ud | Material de punto alimentación eléctrica a equipo con referencia (material) | 1 | 83.3 | 83.30 |
| BQLBN | ud | Cableado de control y conexionado desde subestación/controlador | 1 | 30.26 | 30.26 |
| O01OB170 | h | Oficial 1ª fontanero calefactor | 3.2 | 22.2 | 71.04 |
| O01OB180 | h | Oficial 2ª fontanero calefactor | 3.2 | 20.96 | 67.07 |
|  |  | Total |  |  | 1187.95 |

| Medición | Uds. | Parcial |
|---|---|---|
| ACCESO | 1 | 1.00 |
| Total |  | 1 |

**EBBA05bbaa13** ud Caja ventilación insonorizada, con referencia VE19 con caudal im (14/10/2022)
1 ud × 1370.74 (1411.86 con costes indirectos) = 1411.86
Caja de ventilación con referencia VE19, con caja insonorizada con puerta de registro , de las siguientes características técnicas:
- Caudal de aire: 575 l/s
- Presión estática disponible: 200 Pa
- Con regualdor de tensión
De características según fichas técnicas de proyecto. Marca/modelo: S&P / CAB-400 ECOWATT PLUS 230V50/60HZ N8 o equivalente
Incluye lonas antivibratorias flexibles en las conexiones de aire y amortiguadores y soportes metálicos
Incluye alim.eléc.con canalización y cables a CC con pp bandeja metálica y tubo desde C.E. según proyecto y cumpliendo la legislación vigente.
Incluye cable y conex.control desde subestac/controlador a ventilador
Conjunto completamente instalado y en funcionamiento, según fichas técnicas y pliego de especificaciones técnicas.

| Código | Ud | Descripción | Rendimiento | Precio | Importe |
|---|---|---|---|---|---|
| BBCEDbt | ud | Caja de ventilación insonorizada con referencia VE19 para un caudal de 575 l/s y una presión disponible de 200 Pa. Incluye regualdor de tensión (material) | 1 | 1063.46 | 1063.46 |
| BBIA5a4 | ud | Soporte y amortiguadores metálicos para ventilador con referenci (material) | 1 | 39.01 | 39.01 |
| BBIC1 | ud | Juego de lonas antivibratorias para la toma y descarga de aire d | 1 | 16.6 | 16.60 |
| BRJL73bau | ud | Material de punto alimentación eléctrica a equipo con referencia (material) | 1 | 83.3 | 83.30 |
| BQLBN | ud | Cableado de control y conexionado desde subestación/controlador | 1 | 30.26 | 30.26 |
| O01OB170 | h | Oficial 1ª fontanero calefactor | 3.2 | 22.2 | 71.04 |
| O01OB180 | h | Oficial 2ª fontanero calefactor | 3.2 | 20.96 | 67.07 |
|  |  | Total |  |  | 1370.74 |

| Medición | Uds. | Parcial |
|---|---|---|
| ACCESO | 1 | 1.00 |
| Total |  | 1 |

**EBBA05baaa35** ud Caja ventilación insonorizada, con referencia VE20 con caudal im (14/10/2022)
1 ud × 1658.54 (1708.3 con costes indirectos) = 1708.30
Caja de ventilación con referencia VE20, con caja insonorizada con puerta de registro , de las siguientes características técnicas:
- Caudal de aire: 2164 l/s
- Presión estática disponible: 250 Pa
- Con variador de frecuencia
De características según fichas técnicas de proyecto. Marca/modelo: S&P/ CVTT-15/15-2.2kW-850rpm/4-IE2 o equivalente
Incluye lonas antivibratorias flexibles en las conexiones de aire y amortiguadores y soportes metálicos
Incluye alim.eléc.con canalización y cables a CC con pp bandeja metálica y tubo desde C.E. según proyecto y cumpliendo la legislación vigente. La interconexión entre VF y motor con cable apantallado
Incluye cable y conex.control desde subestac/controlador a ventilador
Conjunto completamente instalado y en funcionamiento, según fichas técnicas y pliego de especificaciones técnicas.

| Código | Ud | Descripción | Rendimiento | Precio | Importe |
|---|---|---|---|---|---|
| BBCEDaf | ud | Caja de ventilación insonorizada con referencia VE20 para un caudal de 2164 l/s y una presión disponible de 250 Pa. Incluye variador de frecuencia (material) | 1 | 1227.66 | 1227.66 |
| BBIA5a5 | ud | Soporte y amortiguadores metálicos para ventilador con referenci (material) | 1 | 70.91 | 70.91 |
| BBIC1 | ud | Juego de lonas antivibratorias para la toma y descarga de aire d | 1 | 16.6 | 16.60 |
| BRJL73bbi | ud | Material de punto alimentación eléctrica a equipo con referencia (material) | 0.7 | 100.14 | 70.10 |
| BRJL72bb1 | ud | Material para la interconexión entre el variador de frecuencia y (material) | 1 | 91.95 | 91.95 |
| BQLBN | ud | Cableado de control y conexionado desde subestación/controlador | 1 | 30.26 | 30.26 |
| O01OB170 | h | Oficial 1ª fontanero calefactor | 3.5 | 22.2 | 77.70 |
| O01OB180 | h | Oficial 2ª fontanero calefactor | 3.5 | 20.96 | 73.36 |
|  |  | Total |  |  | 1658.54 |

| Medición | Uds. | Parcial |
|---|---|---|
| PLANTA BAJA | 1 | 1.00 |
| Total |  | 1 |

**EBCA60aa** ud Conjunto de sistema de sobrepresión escaleras con ventilador con (14/10/2022)
4 ud × 5281.14 (5439.57 con costes indirectos) = 21758.28
Conjunto de sistema de sobrepresión de escaleras formado por:
Caja de ventilación insonorizada para impulsión de aire de sobrepresión de escaleras con referencia VSP.01 formada por ventilador, motor eléctrico, de las siguientes características:
- Caudal de aire: 5946 l/s
- Presión estática disponible: 300 Pa
- Marca/modelo: S&P / CHGT/4-900-9/14 5,5kW (400V50Hz) F400 IE3 V5 o equivalente
- Variador de frecuencia según potencia del ventilador incluyendo programación según señal de sonda de presión diferencial
- Sonda de presión diferencial
Incluyendo soporte y conjunto de amortiguadores de vibración metálicos y juego de lonas antivibratorias, alimentaciones eléctricas y de control compuesta por cables y canalización y parte proporcional de línea desde cuadro de zona, resistente al fuego, según proyecto y cumpliendo con la legislación vigente. Completamente instalado, según ficha técnica de proyecto.
Compuerta rectangular de alivio de presión para el control de la diferencia de presión en espacios de 1000 x 700 mm, compuesta por carcasa, álabes con cojinetes de fricción reducida, imanes y topes. Totalmente instalado, sellado y tarado a la presión de trabajo. Marca/modelo: TROX/ARK2 o equivalente
Cuadro de mando para ventiladores y exutorios de escaleras situado en el acceso del mismo en zona de acceso bomberos, constará de pulsadores de paro/marcha independientes para cada uno de los ventiladores y apertura/cierre exutorios, situado al interior de un armario con llave y rotulado con la frase "Uso exclusivo bomberos". Completamente instalado y en perfecto funcionamiento. Incluye alimentaciones eléctricas compuestas por cables y canalización y parte proporcional de línea desde cuadro de zona, resistente al fuego, según proyecto y cumpliendo con la legislación vigente. Marca/Modelo: MERLIN GERIN PRISMA PLUS o equivalente

| Código | Ud | Descripción | Rendimiento | Precio | Importe |
|---|---|---|---|---|---|
| BBCA10a | ud | Caja de ventilación insonorizada para impulsión de aire de sobre (material) | 1 | 2802.8 | 2802.80 |
| BFGA3 | ud | Transmisor de presión diferencial para el control de sobrepresió (material) | 1 | 144.95 | 144.95 |
| BBIA4a | ud | Soporte y amortiguadores metálicos para ventilador (material) | 1 | 21.35 | 21.35 |
| BBIC1 | ud | Juego de lonas antivibratorias para la toma y descarga de aire d | 1 | 16.6 | 16.60 |
| BRFI6 | ud | Alimentación eléctrica y de control RF a ventilador de sobrepres (material) | 1 | 67.11 | 67.11 |
| BBRD10a | ud | Compuerta rectangular de alivio de presión de 1000 x 700 mm para el control de la diferencia de presión en espacios, compuesta por carcasa, álabes con cojinetes de fricción reducida, imanes y topes, y tarado a la presión de trabajo. Marca/modelo: TROX/ARK2 o equivalente (material) | 1 | 1365 | 1365.00 |
| BSBF01a | ud | Cuadro de mando con pulsadores paro/marcha para ventiladores y e (material) | 1 | 302.25 | 302.25 |
| O01OB170 | h | Oficial 1ª fontanero calefactor | 13 | 22.2 | 288.60 |
| O01OB180 | h | Oficial 2ª fontanero calefactor | 13 | 20.96 | 272.48 |
|  |  | Total |  |  | 5281.14 |

| Medición | Uds. | Parcial |
|---|---|---|
| PLANTA BAJA | 4 | 4.00 |
| Total |  | 4 |

**ESBF01b** ud Cuadro de mando con botonera automático/paro/marcha y pilotos in (03/10/2022)
1 ud × 431.13 (444.06 con costes indirectos) = 444.06
Cuadro de mando para ventiladores y exutorios de escaleras situado en el acceso del mismo. Constará de botonera o controles de funcionamiento, como mínimo con tres posibilidades de funcionamiento automático/paro/marcha (AUTOMATIC/ON/OFF), independientes para cada uno de los ventiladores y apertura/cierre exutorios, situado al interior de un armario con llave y rotulado con la frase "Uso exclusivo bomberos" e incorporará el pictograma correspondiente según normativa local.
Incluirá indicadores de estado de funcionamiento como mínimo con tres pilotos:
- Piloto verde (READY)
- Piloto rojo (FIRE ALARM)
- Piloto amarillo (FAULT)
Completamente instalado y en perfecto funcionamiento. Marca/Modelo: MERLIN GERIN PRISMA PLUS o equivalente.

| Código | Ud | Descripción | Rendimiento | Precio | Importe |
|---|---|---|---|---|---|
| BSBF01a | ud | Cuadro de mando con pulsadores paro/marcha para ventiladores y e | 1 | 302.25 | 302.25 |
| O01OB200 | h | Oficial 1ª electricista | 3 | 22 | 66.00 |
| O01OB220 | h | Ayudante electricista | 3 | 20.96 | 62.88 |
|  |  | Total |  |  | 431.13 |

| Medición | Uds. | Parcial |
|---|---|---|
| PLANTA BAJA | 1 | 1.00 |
| Total |  | 1 |

**EBJA01a1** m² Conducto rectangular de plancha de acero galvanizado clase ATC4 (14/10/2022)
3399 m² × 17.26 (17.78 con costes indirectos) = 60434.22
Conducto rectangular construido en plancha de acero galvanizado,clase ATC4, con p.p. de juntas, uniones tipo METU, soportes y accesorios, espesor mínimo de la chapa y nivel de galvanización según especificacionse técnicas de proyecto y detalles de planos, y con p.p. de aberturas de servicio según IT1.1.4.3.4 y UNE-EN 12097. Los conductos instalados en en el interior de falsos techos de lamas tales como salones de convecciones, oficinas y locales deben de ser convenientemente pintados para su integración en la arquitectura del edificio. Los conductos que requieran de refuerzos adicionales dadas sus dimensiones deberan incorporaralos. Completamente instalado.

| Código | Ud | Descripción | Rendimiento | Precio | Importe |
|---|---|---|---|---|---|
| BBJA1a | m² | Plancha de acero galvanizado para conducto de aire clase ATC4 (material) | 1 | 6.18 | 6.18 |
| BBJA2a | pp | Juntas, soportes, accesorios y aberturas de servicio para conduc (material) | 1 | 4.61 | 4.61 |
| O01OB170 | h | Oficial 1ª fontanero calefactor | 0.15 | 22.2 | 3.33 |
| O01OB180 | h | Oficial 2ª fontanero calefactor | 0.15 | 20.96 | 3.14 |
|  |  | Total |  |  | 17.26 |

| Medición | Uds. | Parcial |
|---|---|---|
| SÓTANO | 546 | 546.00 |
| PLANTA BAJA | 1331 | 1331.00 |
| ACCESO | 65 | 65.00 |
| ENTREPLANTA CUBIERTA | 1414 | 1414.00 |
| GENERALES | 43 | 43.00 |
| Subtotal |  | 3399.00 |
| Total |  | 3399 |

**EBJA30aa1** m2 Conducto rectangular de plancha de acero galvanizado clase ATC4 (14/10/2022)
1322 m2 × 25.49 (26.25 con costes indirectos) = 34702.50
Conducto rectangular construido en plancha de acero galvanizado, clase ATC4, con p.p. de juntas, uniones tipo METU, soportes y accesorios, espesor mínimo de la chapa y nivel de galvanizado según especificaciones técnicas y detalles de planos, y con p.p. de aperturas de servicio según norma EN 12097, incluye aislamiento exterior a base manta de fibra de vidrio de 30 mm de espesor y conductividad 0,04W/mK a 10ºC, con papel Kraft de aluminio. Los conductos instalados en en el interior de falsos techos de lamas tales como salones de convecciones, oficinas y locales deben de ser convenientemente pintados para su integración en la arquitectura del edificio. Completamente instalado.

| Código | Ud | Descripción | Rendimiento | Precio | Importe |
|---|---|---|---|---|---|
| BBJA1a | m² | Plancha de acero galvanizado para conducto de aire clase ATC4 | 1 | 6.18 | 6.18 |
| BBJA2a | pp | Juntas, soportes, accesorios y aberturas de servicio para conduc | 1 | 4.61 | 4.61 |
| BHAA9a | m² | Aislamiento de fibra de vidrio de 30 mm con papel Kraft de alumi (material) | 1 | 3.91 | 3.91 |
| O01OB170 | h | Oficial 1ª fontanero calefactor | 0.25 | 22.2 | 5.55 |
| O01OB180 | h | Oficial 2ª fontanero calefactor | 0.25 | 20.96 | 5.24 |
|  |  | Total |  |  | 25.49 |

**EBJA40ac** m2 Conducto rectangular plancha acero galvanizado Clase ATC4, con a (14/10/2022)
40 m2 × 70.94 (73.07 con costes indirectos) = 2922.80
Conducto rectangular construido en plancha de acero galvanizado, clase ATC4, con p.p. de juntas, uniones tipo METU, soportes y accesorios, espesor de la chapa y nivel de galvanizado según especificaciones técnicas y detalles de planos, y con p.p. de aperturas de servicio según norma EN 12097, incluye aislamiento exterior para intemperie a base manta de fibra de vidrio de 50 mm de espesor y conductividad 0,04W/mK a 10ºC, con papel Kraft de aluminio, lámina asfáltica y acabado con plancha de aluminio de 0,8 mm de espesor, incluso sellado de las juntas con silicona. Completamente instalado

| Código | Ud | Descripción | Rendimiento | Precio | Importe |
|---|---|---|---|---|---|
| BBJA1a | m² | Plancha de acero galvanizado para conducto de aire clase ATC4 | 1 | 6.18 | 6.18 |
| BBJA2a | pp | Juntas, soportes, accesorios y aberturas de servicio para conduc | 1 | 4.61 | 4.61 |
| BHAC1c | m² | Aislamiento de fibra de vidrio de 50 mm con papel Kraft de alumi (material) | 1 | 7.1 | 7.10 |
| BHAC2 | m² | Plancha de aluminio de 0,8 mm. (material) | 1 | 3.32 | 3.32 |
| BHAC4 | pp | Sellado de las juntas con silicona. (material) | 1 | 2.25 | 2.25 |
| O01OB170 | h | Oficial 1ª fontanero calefactor | 1.1 | 22.2 | 24.42 |
| O01OB180 | h | Oficial 2ª fontanero calefactor | 1.1 | 20.96 | 23.06 |
|  |  | Total |  |  | 70.94 |

| Medición | Uds. | Parcial |
|---|---|---|
| CUBIERTA | 40 | 40.00 |
| Total |  | 40 |

**EBJB11a** m² Conducto rectangular construido en plancha de fibra de vidrio de (14/10/2022)
82 m² × 22.37 (23.04 con costes indirectos) = 1889.28
Conducto rectangular autoportante construido en plancha de fibra de vidrio de alta densidad de 25 mm de espesor con la cara exterior recubierta de una película de aluminio y con un tejido de hilos de vidrio negro por el interior de gran absorción acústica y resistencia mecánica tipo CLIMAVER NETO o equivalente con p.p. de accesorios, soportes y aberturas de servicio según IT1.1.4.3.4 y UNE-ENV 12097. Completamente instalado.

| Código | Ud | Descripción | Rendimiento | Precio | Importe |
|---|---|---|---|---|---|
| BBJB8a | m2 | Panel de lana de fibra de vidrio de alta densidad de 25 mm de es (material) | 1 | 9.68 | 9.68 |
| BBJB4 | pp | Soportes, accesorios para conducto de fibra de vidrio recubierta de aluminio en la cara exterior y de tejido de hilos de vidrio negro en el interior (material) | 1 | 4.06 | 4.06 |
| O01OB170 | h | Oficial 1ª fontanero calefactor | 0.2 | 22.2 | 4.44 |
| O01OB180 | h | Oficial 2ª fontanero calefactor | 0.2 | 20.96 | 4.19 |
|  |  | Total |  |  | 22.37 |

| Medición | Uds. | Parcial |
|---|---|---|
| PLANTA BAJA | 82 | 82.00 |
| Total |  | 82 |

**EBJE01b** m² Conducto rectangular en plancha acero galvanizado estable a humo (14/10/2022)
5254 m² × 35.72 (36.79 con costes indirectos) = 193294.66
Conducto rectangular construido en plancha acero galvanizado con juntas y soportes especiales para mantener estabilidad a humos a E300 60 (para dar cumplimiento a SI3 del CTE), incluso p.p. de soportes, accesorios y aberturas de servicio según IT1.1.4.3.4 y UNE-ENV 12097. Completamente instalado.

| Código | Ud | Descripción | Rendimiento | Precio | Importe |
|---|---|---|---|---|---|
| BBJE1b | m2 | Conducto rectangular construido en plancha de acero galvanizado homologado en su conjunto con juntas y soportes especiales para mantener estabilidad a humos a E300 60 (material) | 1 | 8.97 | 8.97 |
| BBJE2b | pp | Juntas, soportes y accesorios especiales para conducto de planch (material) | 1 | 13.8 | 13.80 |
| O01OB170 | h | Oficial 1ª fontanero calefactor | 0.3 | 22.2 | 6.66 |
| O01OB180 | h | Oficial 2ª fontanero calefactor | 0.3 | 20.96 | 6.29 |
|  |  | Total |  |  | 35.72 |

| Medición | Uds. | Parcial |
|---|---|---|
| SÓTANO | 2922 | 2922.00 |
| PLANTA BAJA | 2130 | 2130.00 |
| GENERALES | 202 | 202.00 |
| Subtotal |  | 5254.00 |
| Total |  | 5254 |

**EBJD01a** m² Conducto rectangular, resistente al fuego EI-120, con paneles de (14/10/2022)
1131 m² × 92.81 (95.59 con costes indirectos) = 108112.29
Conducto rectangular, resistente al fuego EI-120, construido con paneles de fibrosilicatos, con p.p. de juntas, accesorios, soportes y aberturas de servicio según IT 1.1.4.3.4. y UNE -EN 12097, resistentes también al fuego EI-120. Completamente instalado. Marca/modelo: PROMAT o equivalente

| Código | Ud | Descripción | Rendimiento | Precio | Importe |
|---|---|---|---|---|---|
| BBJA4 | m² | Panel de fibrosilicato, resistente al fuego EI-120, con p.p. de (material) | 1 | 53.72 | 53.72 |
| BBJA5 | pp | Soportes, accesorios y aberturas de servicio para conducto de f (material) | 1 | 21.83 | 21.83 |
| O01OB170 | h | Oficial 1ª fontanero calefactor | 0.4 | 22.2 | 8.88 |
| O01OB180 | h | Oficial 2ª fontanero calefactor | 0.4 | 20.96 | 8.38 |
|  |  | Total |  |  | 92.81 |

**EBKA03aana** m Conducto circular helicoidal, en plancha acero galvanizado. clas (14/10/2022)
29 m × 45.87 (47.25 con costes indirectos) = 1370.25
Conducto circular helicoidal, construído en plancha de acero galvanizado, con un nivel de acabado y espesores según especificaciones técnicas de proyecto, clase ATC4, de 355 mm de diámetro, con p.p. de juntas, uniones tipo METU, soportes y aberturas de servicio según IT1.1.4.3.4 y UNE.ENV 12097. Completamente instalado. Incluyendo una capa de pintura antioxidante para ambientes exteriores y otra capa de pintura de acabado definida por el arquitecto.

| Código | Ud | Descripción | Rendimiento | Precio | Importe |
|---|---|---|---|---|---|
| BBKA8an | m | Conducto circular de acero galvanizado, clase ATC4 de 355 mm (material) | 1 | 11.54 | 11.54 |
| BBKA9na | pp | Juntas, soportes, accesorios conducto a. galv. de 355 mm, clase (material) | 1 | 8.41 | 8.41 |
| O01OB170 | h | Oficial 1ª fontanero calefactor | 0.35 | 22.2 | 7.77 |
| O01OB180 | h | Oficial 2ª fontanero calefactor | 0.35 | 20.96 | 7.34 |
| C1501 | h | Camión grúa o cesta | 0.3 | 36.03 | 10.81 |
|  |  | Total |  |  | 45.87 |

| Medición | Uds. | Parcial |
|---|---|---|
| PLANTA BAJA | 29 | 29.00 |
| Total |  | 29 |

**EBKA03aaoa** m Conducto circular helicoidal, en plancha acero galvanizado. clas (14/10/2022)
16 m × 58.86 (60.63 con costes indirectos) = 970.08
Conducto circular helicoidal, construído en plancha de acero galvanizado, con un nivel de acabado y espesores según especificaciones técnicas de proyecto, clase ATC4, de 400 mm de diámetro, con p.p. de juntas, uniones tipo METU, soportes y aberturas de servicio según IT1.1.4.3.4 y UNE.ENV 12097. Completamente instalado. Incluyendo una capa de pintura antioxidante para ambientes exteriores y otra capa de pintura de acabado definida por el arquitecto.

| Código | Ud | Descripción | Rendimiento | Precio | Importe |
|---|---|---|---|---|---|
| BBKA8ao | m | Conducto circular de acero galvanizado, clase ATC4 de 400 mm (material) | 1 | 15.36 | 15.36 |
| BBKA9oa | pp | Juntas, soportes, accesorios conducto a. galv. de 400 mm, clase (material) | 1 | 13.27 | 13.27 |
| O01OB170 | h | Oficial 1ª fontanero calefactor | 0.45 | 22.2 | 9.99 |
| O01OB180 | h | Oficial 2ª fontanero calefactor | 0.45 | 20.96 | 9.43 |
| C1501 | h | Camión grúa o cesta | 0.3 | 36.03 | 10.81 |
|  |  | Total |  |  | 58.86 |

| Medición | Uds. | Parcial |
|---|---|---|
| PLANTA BAJA | 16 | 16.00 |
| Total |  | 16 |

**EBKA11aaba1** m Conducto circular helicoidal, de acero galvanizado. clase ATC4 d (14/10/2022)
4 m × 26.29 (27.08 con costes indirectos) = 108.32
Conducto circular helicoidal, construído en plancha de acero galvanizado, con un nivel de acabado y espesores según especificaciones técnicas de proyecto, clase ATC4, de 100 mm de diámetro, con p.p. de juntas, uniones tipo METU, soportes y aberturas de servicio según IT1.1.4.3.4 y UNE.ENV 12097. incluye aislamiento exterior a base manta de fibra de vidrio de 30 mm de espesor y conductividad 0,04W/mK a 10ºC, con papel Kraft de aluminio. Los conductos instalados en en el interior de falsos techos de lamas tales como salones de convecciones, oficinas y locales deben de ser convenientemente pintados para su integración en la arquitectura del edificio. Completamente instalado.

| Código | Ud | Descripción | Rendimiento | Precio | Importe |
|---|---|---|---|---|---|
| BBKA8ab | m | Conducto circular de acero galvanizado, clase ATC4 de 100 mm (material) | 1 | 3.66 | 3.66 |
| BBKA9ba | pp | Juntas, soportes, accesorios conducto a. galv. de 100 mm, clase (material) | 1 | 3.4 | 3.40 |
| BHAA9a | m² | Aislamiento de fibra de vidrio de 30 mm con papel Kraft de alumi | 0.503 | 3.91 | 1.97 |
| O01OB170 | h | Oficial 1ª fontanero calefactor | 0.4 | 22.2 | 8.88 |
| O01OB180 | h | Oficial 2ª fontanero calefactor | 0.4 | 20.96 | 8.38 |
|  |  | Total |  |  | 26.29 |

| Medición | Uds. | Parcial |
|---|---|---|
| PLANTA BAJA | 4 | 4.00 |
| Total |  | 4 |

**EBKA11aaca1** m Conducto circular helicoidal, de acero galvanizado. clase ATC4 d (14/10/2022)
4 m × 27.6 (28.43 con costes indirectos) = 113.72
Conducto circular helicoidal, construído en plancha de acero galvanizado, con un nivel de acabado y espesores según especificaciones técnicas de proyecto, clase ATC4, de 125 mm de diámetro, con p.p. de juntas, uniones tipo METU, soportes y aberturas de servicio según IT1.1.4.3.4 y UNE.ENV 12097. incluye aislamiento exterior a base manta de fibra de vidrio de 30 mm de espesor y conductividad 0,04W/mK a 10ºC, con papel Kraft de aluminio. Los conductos instalados en en el interior de falsos techos de lamas tales como salones de convecciones, oficinas y locales deben de ser convenientemente pintados para su integración en la arquitectura del edificio. Completamente instalado.

| Código | Ud | Descripción | Rendimiento | Precio | Importe |
|---|---|---|---|---|---|
| BBKA8ac | m | Conducto circular de acero galvanizado, clase ATC4 de 125 mm (material) | 1 | 4.48 | 4.48 |
| BBKA9ca | pp | Juntas, soportes, accesorios conducto a. galv. de 125 mm, clase (material) | 1 | 3.59 | 3.59 |
| BHAA9a | m² | Aislamiento de fibra de vidrio de 30 mm con papel Kraft de alumi | 0.581 | 3.91 | 2.27 |
| O01OB170 | h | Oficial 1ª fontanero calefactor | 0.4 | 22.2 | 8.88 |
| O01OB180 | h | Oficial 2ª fontanero calefactor | 0.4 | 20.96 | 8.38 |
|  |  | Total |  |  | 27.6 |

| Medición | Uds. | Parcial |
|---|---|---|
| PLANTA BAJA | 4 | 4.00 |
| Total |  | 4 |

**EBKA11aada1** m Conducto circular helicoidal, de acero galvanizado. clase ATC4 d (14/10/2022)
4 m × 28.21 (29.06 con costes indirectos) = 116.24
Conducto circular helicoidal, construído en plancha de acero galvanizado, con un nivel de acabado y espesores según especificaciones técnicas de proyecto, clase ATC4, de 135 mm de diámetro, con p.p. de juntas, uniones tipo METU, soportes y aberturas de servicio según IT1.1.4.3.4 y UNE.ENV 12097. incluye aislamiento exterior a base manta de fibra de vidrio de 30 mm de espesor y conductividad 0,04W/mK a 10ºC, con papel Kraft de aluminio. Los conductos instalados en en el interior de falsos techos de lamas tales como salones de convecciones, oficinas y locales deben de ser convenientemente pintados para su integración en la arquitectura del edificio. Completamente instalado.

| Código | Ud | Descripción | Rendimiento | Precio | Importe |
|---|---|---|---|---|---|
| BBKA8ad | m | Conducto circular de acero galvanizado, clase ATC4 de 135 mm (material) | 1 | 4.96 | 4.96 |
| BBKA9da | pp | Juntas, soportes, accesorios conducto a. galv. de 135 mm, clase (material) | 1 | 3.59 | 3.59 |
| BHAA9a | m² | Aislamiento de fibra de vidrio de 30 mm con papel Kraft de alumi | 0.613 | 3.91 | 2.40 |
| O01OB170 | h | Oficial 1ª fontanero calefactor | 0.4 | 22.2 | 8.88 |
| O01OB180 | h | Oficial 2ª fontanero calefactor | 0.4 | 20.96 | 8.38 |
|  |  | Total |  |  | 28.21 |

| Medición | Uds. | Parcial |
|---|---|---|
| PLANTA BAJA | 4 | 4.00 |
| Total |  | 4 |

**EBKA11aafa11** m Conducto circular helicoidal, de acero galvanizado. clase ATC4 d (14/10/2022)
2 m × 30.12 (31.02 con costes indirectos) = 62.04
Conducto circular helicoidal, construído en plancha de acero galvanizado, con un nivel de acabado y espesores según especificaciones técnicas de proyecto, clase ATC4, de 160 mm de diámetro, con p.p. de juntas, uniones tipo METU, soportes y aberturas de servicio según IT1.1.4.3.4 y UNE.ENV 12097. incluye aislamiento exterior a base manta de fibra de vidrio de 30 mm de espesor y conductividad 0,04W/mK a 10ºC, con papel Kraft de aluminio. Los conductos instalados en en el interior de falsos techos de lamas tales como salones de convecciones, oficinas y locales deben de ser convenientemente pintados para su integración en la arquitectura del edificio. Completamente instalado.

| Código | Ud | Descripción | Rendimiento | Precio | Importe |
|---|---|---|---|---|---|
| BBKA8afa | m | Conducto circular de acero galvanizado, clase ATC4 de 160 mm (material) | 1 | 5.86 | 5.86 |
| BBKA9faa | pp | Juntas, soportes, accesorios conducto a. galv. de 160 mm, clase (material) | 1 | 4.3 | 4.30 |
| BHAA9aa | m² | Aislamiento de fibra de vidrio de 30 mm con papel Kraft de alumi (material) | 0.691 | 3.91 | 2.70 |
| O01OB170 | h | Oficial 1ª fontanero calefactor | 0.4 | 22.2 | 8.88 |
| O01OB180 | h | Oficial 2ª fontanero calefactor | 0.4 | 20.96 | 8.38 |
|  |  | Total |  |  | 30.12 |

| Medición | Uds. | Parcial |
|---|---|---|
| PLANTA BAJA | 2 | 2.00 |
| Total |  | 2 |

**EBKA11aafa1** m Conducto circular helicoidal, de acero galvanizado. clase ATC4 d (14/10/2022)
127 m × 32.09 (33.05 con costes indirectos) = 4197.35
Conducto circular helicoidal, construído en plancha de acero galvanizado, con un nivel de acabado y espesores según especificaciones técnicas de proyecto, clase ATC4, de 200 mm de diámetro, con p.p. de juntas, uniones tipo METU, soportes y aberturas de servicio según IT1.1.4.3.4 y UNE.ENV 12097. incluye aislamiento exterior a base manta de fibra de vidrio de 30 mm de espesor y conductividad 0,04W/mK a 10ºC, con papel Kraft de aluminio. Los conductos instalados en en el interior de falsos techos de lamas tales como salones de convecciones, oficinas y locales deben de ser convenientemente pintados para su integración en la arquitectura del edificio. Completamente instalado.

| Código | Ud | Descripción | Rendimiento | Precio | Importe |
|---|---|---|---|---|---|
| BBKA8af1 | m | Conducto circular de acero galvanizado, clase ATC4 de 200 mm (material) | 1 | 7.16 | 7.16 |
| BBKA9fa1 | pp | Juntas, soportes, accesorios conducto a. galv. de 200 mm, clase (material) | 1 | 4.97 | 4.97 |
| BHAA9a | m² | Aislamiento de fibra de vidrio de 30 mm con papel Kraft de alumi | 0.691 | 3.91 | 2.70 |
| O01OB170 | h | Oficial 1ª fontanero calefactor | 0.4 | 22.2 | 8.88 |
| O01OB180 | h | Oficial 2ª fontanero calefactor | 0.4 | 20.96 | 8.38 |
|  |  | Total |  |  | 32.09 |

| Medición | Uds. | Parcial |
|---|---|---|
| ACCESO | 127 | 127.00 |
| Total |  | 127 |

**EBKA11aapa11** m Conducto circular helicoidal, de acero galvanizado. clase ATC4 d (14/10/2022)
130 m × 74.58 (76.82 con costes indirectos) = 9986.60
Conducto circular helicoidal, construído en plancha de acero galvanizado, con un nivel de acabado y espesores según especificaciones técnicas de proyecto, clase ATC4, de 450 mm de diámetro, con p.p. de juntas, uniones tipo METU, soportes y aberturas de servicio según IT1.1.4.3.4 y UNE.ENV 12097. incluye aislamiento exterior a base manta de fibra de vidrio de 30 mm de espesor y conductividad 0,04W/mK a 10ºC, con papel Kraft de aluminio. Los conductos instalados en en el interior de falsos techos de lamas tales como salones de convecciones, oficinas y locales deben de ser convenientemente pintados para su integración en la arquitectura del edificio. Completamente instalado.

| Código | Ud | Descripción | Rendimiento | Precio | Importe |
|---|---|---|---|---|---|
| BBKA8ap | m | Conducto circular de acero galvanizado, clase ATC4 de 450 mm (material) | 1 | 24.7 | 24.70 |
| BBKA9pa | pp | Juntas, soportes, accesorios conducto a. galv. de 450 mm, clase (material) | 1 | 14.48 | 14.48 |
| BHAA9a | m² | Aislamiento de fibra de vidrio de 30 mm con papel Kraft de alumi | 1.602 | 3.91 | 6.26 |
| O01OB170 | h | Oficial 1ª fontanero calefactor | 0.55 | 22.2 | 12.21 |
| O01OB180 | h | Oficial 2ª fontanero calefactor | 0.55 | 20.96 | 11.53 |
| C1501 | h | Camión grúa o cesta | 0.15 | 36.03 | 5.40 |
|  |  | Total |  |  | 74.58 |

| Medición | Uds. | Parcial |
|---|---|---|
| ENTREPLANTA CUBIERTA | 130 | 130.00 |
| Total |  | 130 |

**EBKA11aaqa1** m Conducto circular helicoidal, de acero galvanizado. clase ATC4 d (14/10/2022)
13 m × 80.5 (82.92 con costes indirectos) = 1077.96
Conducto circular helicoidal, construído en plancha de acero galvanizado, con un nivel de acabado y espesores según especificaciones técnicas de proyecto, clase ATC4, de 500 mm de diámetro, con p.p. de juntas, uniones tipo METU, soportes y aberturas de servicio según IT1.1.4.3.4 y UNE.ENV 12097. incluye aislamiento exterior a base manta de fibra de vidrio de 30 mm de espesor y conductividad 0,04W/mK a 10ºC, con papel Kraft de aluminio. Los conductos instalados en en el interior de falsos techos de lamas tales como salones de convecciones, oficinas y locales deben de ser convenientemente pintados para su integración en la arquitectura del edificio. Completamente instalado.

| Código | Ud | Descripción | Rendimiento | Precio | Importe |
|---|---|---|---|---|---|
| BBKA8aq | m | Conducto circular de acero galvanizado, clase ATC4 de 500 mm (material) | 1 | 28.11 | 28.11 |
| BBKA9qa | pp | Juntas, soportes, accesorios conducto a. galv. de 500 mm, clase (material) | 1 | 16.37 | 16.37 |
| BHAA9a | m² | Aislamiento de fibra de vidrio de 30 mm con papel Kraft de alumi | 1.759 | 3.91 | 6.88 |
| O01OB170 | h | Oficial 1ª fontanero calefactor | 0.55 | 22.2 | 12.21 |
| O01OB180 | h | Oficial 2ª fontanero calefactor | 0.55 | 20.96 | 11.53 |
| C1501 | h | Camión grúa o cesta | 0.15 | 36.03 | 5.40 |
|  |  | Total |  |  | 80.5 |

| Medición | Uds. | Parcial |
|---|---|---|
| ENTREPLANTA CUBIERTA | 13 | 13.00 |
| Total |  | 13 |

**EBKA11aasa1** m Conducto circular helicoidal, de acero galvanizado. clase ATC4 d (14/10/2022)
23 m × 105.16 (108.31 con costes indirectos) = 2491.13
Conducto circular helicoidal, construído en plancha de acero galvanizado, con un nivel de acabado y espesores según especificaciones técnicas de proyecto, clase ATC4, de 630 mm de diámetro, con p.p. de juntas, uniones tipo METU, soportes y aberturas de servicio según IT1.1.4.3.4 y UNE.ENV 12097. incluye aislamiento exterior a base manta de fibra de vidrio de 30 mm de espesor y conductividad 0,04W/mK a 10ºC, con papel Kraft de aluminio. Los conductos instalados en en el interior de falsos techos de lamas tales como salones de convecciones, oficinas y locales deben de ser convenientemente pintados para su integración en la arquitectura del edificio. Completamente instalado.

| Código | Ud | Descripción | Rendimiento | Precio | Importe |
|---|---|---|---|---|---|
| BBKA8as | m | Conducto circular de acero galvanizado, clase ATC4 de 630 mm (material) | 1 | 40.49 | 40.49 |
| BBKA9sa | pp | Juntas, soportes, accesorios conducto a. galv. de 630 mm, clase (material) | 1 | 18.77 | 18.77 |
| BHAA9a | m² | Aislamiento de fibra de vidrio de 30 mm con papel Kraft de alumi | 2.168 | 3.91 | 8.48 |
| O01OB170 | h | Oficial 1ª fontanero calefactor | 0.7 | 22.2 | 15.54 |
| O01OB180 | h | Oficial 2ª fontanero calefactor | 0.7 | 20.96 | 14.67 |
| C1501 | h | Camión grúa o cesta | 0.2 | 36.03 | 7.21 |
|  |  | Total |  |  | 105.16 |

| Medición | Uds. | Parcial |
|---|---|---|
| ENTREPLANTA CUBIERTA | 23 | 23.00 |
| Total |  | 23 |

**EBKA11aata1** m Conducto circular helicoidal, de acero galvanizado. clase ATC4 d (14/10/2022)
15 m × 120.42 (124.03 con costes indirectos) = 1860.45
Conducto circular helicoidal, construído en plancha de acero galvanizado, con un nivel de acabado y espesores según especificaciones técnicas de proyecto, clase ATC4, de 710 mm de diámetro, con p.p. de juntas, uniones tipo METU, soportes y aberturas de servicio según IT1.1.4.3.4 y UNE.ENV 12097. incluye aislamiento exterior a base manta de fibra de vidrio de 30 mm de espesor y conductividad 0,04W/mK a 10ºC, con papel Kraft de aluminio. Los conductos instalados en en el interior de falsos techos de lamas tales como salones de convecciones, oficinas y locales deben de ser convenientemente pintados para su integración en la arquitectura del edificio. Completamente instalado.

| Código | Ud | Descripción | Rendimiento | Precio | Importe |
|---|---|---|---|---|---|
| BBKA8at | m | Conducto circular de acero galvanizado, clase ATC4 de 710 mm (material) | 1 | 48.74 | 48.74 |
| BBKA9ta | pp | Juntas, soportes, accesorios conducto a. galv. de 710 mm, clase (material) | 1 | 24.8 | 24.80 |
| BHAA9a | m² | Aislamiento de fibra de vidrio de 30 mm con papel Kraft de alumi | 2.419 | 3.91 | 9.46 |
| O01OB170 | h | Oficial 1ª fontanero calefactor | 0.7 | 22.2 | 15.54 |
| O01OB180 | h | Oficial 2ª fontanero calefactor | 0.7 | 20.96 | 14.67 |
| C1501 | h | Camión grúa o cesta | 0.2 | 36.03 | 7.21 |
|  |  | Total |  |  | 120.42 |

| Medición | Uds. | Parcial |
|---|---|---|
| ENTREPLANTA CUBIERTA | 15 | 15.00 |
| Total |  | 15 |

**EBKA11aaua1** m Conducto circular helicoidal, de acero galvanizado. clase ATC4 d (14/10/2022)
9 m × 137.93 (142.07 con costes indirectos) = 1278.63
Conducto circular helicoidal, construído en plancha de acero galvanizado, con un nivel de acabado y espesores según especificaciones técnicas de proyecto, clase ATC4, de 800 mm de diámetro, con p.p. de juntas, uniones tipo METU, soportes y aberturas de servicio según IT1.1.4.3.4 y UNE.ENV 12097. incluye aislamiento exterior a base manta de fibra de vidrio de 30 mm de espesor y conductividad 0,04W/mK a 10ºC, con papel Kraft de aluminio. Los conductos instalados en en el interior de falsos techos de lamas tales como salones de convecciones, oficinas y locales deben de ser convenientemente pintados para su integración en la arquitectura del edificio. Completamente instalado.

| Código | Ud | Descripción | Rendimiento | Precio | Importe |
|---|---|---|---|---|---|
| BBKA8au | m | Conducto circular de acero galvanizado, clase ATC4 de 800 mm (material) | 1 | 61.4 | 61.40 |
| BBKA9ua | pp | Juntas, soportes, accesorios conducto a. galv. de 800 mm, clase (material) | 1 | 28.55 | 28.55 |
| BHAA9a | m² | Aislamiento de fibra de vidrio de 30 mm con papel Kraft de alumi | 2.702 | 3.91 | 10.56 |
| O01OB170 | h | Oficial 1ª fontanero calefactor | 0.7 | 22.2 | 15.54 |
| O01OB180 | h | Oficial 2ª fontanero calefactor | 0.7 | 20.96 | 14.67 |
| C1501 | h | Camión grúa o cesta | 0.2 | 36.03 | 7.21 |
|  |  | Total |  |  | 137.93 |

| Medición | Uds. | Parcial |
|---|---|---|
| ENTREPLANTA CUBIERTA | 9 | 9.00 |
| Total |  | 9 |

**EBKA12aapa1** m Conducto circular galvanizado, de acero helicoidal. clase ATC4 d (14/10/2022)
19 m × 94.8 (97.64 con costes indirectos) = 1855.16
Conducto circular galvanizado, construído en plancha de acero helicoidal, con un nivel de acabado y espesores según especificaciones técnicas de proyecto, clase ATC4, de 450 mm de diámetro, con p.p. de juntas, uniones tipo METU, soportes y aberturas de servicio según IT1.1.4.3.4 y UNE.ENV 12097. incluye aislamiento exterior a base manta de fibra de vidrio de 50 mm de espesor y conductividad 0,04W/mK a 10ºC, con papel Kraft de alumini, lámina asfáltica, y acabado con plancha de aluminio de 0,8 mm de espesor, incluso sellado de las juntas con silicona. Los conductos instalados en en el interior de falsos techos de lamas tales como salones de convecciones, oficinas y locales deben de ser convenientemente pintados para su integración en la arquitectura del edificio. Completamente instalado.

| Código | Ud | Descripción | Rendimiento | Precio | Importe |
|---|---|---|---|---|---|
| BBKA8ap | m | Conducto circular de acero galvanizado, clase ATC4 de 450 mm | 1 | 24.7 | 24.70 |
| BBKA9pa | pp | Juntas, soportes, accesorios conducto a. galv. de 450 mm, clase | 1 | 14.48 | 14.48 |
| BHAA9b | m² | Aislamiento de fibra de vidrio de 50 mm con papel Kraft de alumi (material) | 1.728 | 4.51 | 7.79 |
| BHAC2 | m² | Plancha de aluminio de 0,8 mm. | 1.728 | 3.32 | 5.74 |
| O01OB170 | h | Oficial 1ª fontanero calefactor | 0.85 | 22.2 | 18.87 |
| O01OB180 | h | Oficial 2ª fontanero calefactor | 0.85 | 20.96 | 17.82 |
| C1501 | h | Camión grúa o cesta | 0.15 | 36.03 | 5.40 |
|  |  | Total |  |  | 94.8 |

| Medición | Uds. | Parcial |
|---|---|---|
| ENTREPLANTA CUBIERTA | 19 | 19.00 |
| Total |  | 19 |

**EBKA12aaua1** m Conducto circular galvanizado, de acero helicoidal. clase ATC4 d (14/10/2022)
8 m × 168.93 (174 con costes indirectos) = 1392.00
Conducto circular galvanizado, construído en plancha de acero helicoidal, con un nivel de acabado y espesores según especificaciones técnicas de proyecto, clase ATC4, de 800 mm de diámetro, con p.p. de juntas, uniones tipo METU, soportes y aberturas de servicio según IT1.1.4.3.4 y UNE.ENV 12097. incluye aislamiento exterior a base manta de fibra de vidrio de 50 mm de espesor y conductividad 0,04W/mK a 10ºC, con papel Kraft de alumini, lámina asfáltica, y acabado con plancha de aluminio de 0,8 mm de espesor, incluso sellado de las juntas con silicona. Los conductos instalados en en el interior de falsos techos de lamas tales como salones de convecciones, oficinas y locales deben de ser convenientemente pintados para su integración en la arquitectura del edificio. Completamente instalado.

| Código | Ud | Descripción | Rendimiento | Precio | Importe |
|---|---|---|---|---|---|
| BBKA8au | m | Conducto circular de acero galvanizado, clase ATC4 de 800 mm | 1 | 61.4 | 61.40 |
| BBKA9ua | pp | Juntas, soportes, accesorios conducto a. galv. de 800 mm, clase | 1 | 28.55 | 28.55 |
| BHAA9b | m² | Aislamiento de fibra de vidrio de 50 mm con papel Kraft de alumi | 2.827 | 4.51 | 12.75 |
| BHAC2 | m² | Plancha de aluminio de 0,8 mm. | 2.827 | 3.32 | 9.39 |
| O01OB170 | h | Oficial 1ª fontanero calefactor | 1.15 | 22.2 | 25.53 |
| O01OB180 | h | Oficial 2ª fontanero calefactor | 1.15 | 20.96 | 24.10 |
| C1501 | h | Camión grúa o cesta | 0.2 | 36.03 | 7.21 |
|  |  | Total |  |  | 168.93 |

| Medición | Uds. | Parcial |
|---|---|---|
| ENTREPLANTA CUBIERTA | 8 | 8.00 |
| Total |  | 8 |

**EBKA12aaua11** m Conducto circular galvanizado, de acero helicoidal. clase ATC4 d (14/10/2022)
148 m × 186.24 (191.83 con costes indirectos) = 28390.84
Conducto circular galvanizado, construído en plancha de acero helicoidal, con un nivel de acabado y espesores según especificaciones técnicas de proyecto, clase ATC4, de 900 mm de diámetro, con p.p. de juntas, uniones tipo METU, soportes y aberturas de servicio según IT1.1.4.3.4 y UNE.ENV 12097. incluye aislamiento exterior a base manta de fibra de vidrio de 50 mm de espesor y conductividad 0,04W/mK a 10ºC, con papel Kraft de alumini, lámina asfáltica, y acabado con plancha de aluminio de 0,8 mm de espesor, incluso sellado de las juntas con silicona. Los conductos instalados en en el interior de falsos techos de lamas tales como salones de convecciones, oficinas y locales deben de ser convenientemente pintados para su integración en la arquitectura del edificio. Completamente instalado.

| Código | Ud | Descripción | Rendimiento | Precio | Importe |
|---|---|---|---|---|---|
| BBKA8aua | m | Conducto circular de acero galvanizado, clase ATC4 de 900 mm (material) | 1 | 71.49 | 71.49 |
| BBKA9uaa | pp | Juntas, soportes, accesorios conducto a. galv. de 900 mm, clase (material) | 1 | 30.71 | 30.71 |
| BHAA9ba | m² | Aislamiento de fibra de vidrio de 50 mm con papel Kraft de alumi (material) | 2.827 | 4.51 | 12.75 |
| BHAC2a | m² | Plancha de aluminio de 0,8 mm. (material; 14/10/2022) | 2.827 | 5.11 | 14.45 |
| O01OB170 | h | Oficial 1ª fontanero calefactor | 1.15 | 22.2 | 25.53 |
| O01OB180 | h | Oficial 2ª fontanero calefactor | 1.15 | 20.96 | 24.10 |
| C1501 | h | Camión grúa o cesta | 0.2 | 36.03 | 7.21 |
|  |  | Total |  |  | 186.24 |

| Medición | Uds. | Parcial |
|---|---|---|
| ENTREPLANTA CUBIERTA | 148 | 148.00 |
| Total |  | 148 |

**EBKA12aawa1** m Conducto circular galvanizado, de acero helicoidal. clase ATC4 d (14/10/2022)
257 m × 213.11 (219.5 con costes indirectos) = 56411.50
Conducto circular galvanizado, construído en plancha de acero helicoidal, con un nivel de acabado y espesores según especificaciones técnicas de proyecto, clase ATC4, de 1000 mm de diámetro, con p.p. de juntas, uniones tipo METU, soportes y aberturas de servicio según IT1.1.4.3.4 y UNE.ENV 12097. incluye aislamiento exterior a base manta de fibra de vidrio de 50 mm de espesor y conductividad 0,04W/mK a 10ºC, con papel Kraft de alumini, lámina asfáltica, y acabado con plancha de aluminio de 0,8 mm de espesor, incluso sellado de las juntas con silicona. Los conductos instalados en en el interior de falsos techos de lamas tales como salones de convecciones, oficinas y locales deben de ser convenientemente pintados para su integración en la arquitectura del edificio. Completamente instalado.

| Código | Ud | Descripción | Rendimiento | Precio | Importe |
|---|---|---|---|---|---|
| BBKA8aw | m | Conducto circular de acero galvanizado, clase ATC4 de 1000 mm (material) | 1 | 81.58 | 81.58 |
| BBKA9wa | pp | Juntas, soportes, accesorios conducto a. galv. de 1000 mm, clase (material) | 1 | 32.88 | 32.88 |
| BHAA9b | m² | Aislamiento de fibra de vidrio de 50 mm con papel Kraft de alumi | 3.456 | 4.51 | 15.59 |
| BHAC2 | m² | Plancha de aluminio de 0,8 mm. | 3.456 | 3.32 | 11.47 |
| O01OB170 | h | Oficial 1ª fontanero calefactor | 1.45 | 22.2 | 32.19 |
| O01OB180 | h | Oficial 2ª fontanero calefactor | 1.45 | 20.96 | 30.39 |
| C1501 | h | Camión grúa o cesta | 0.25 | 36.03 | 9.01 |
|  |  | Total |  |  | 213.11 |

| Medición | Uds. | Parcial |
|---|---|---|
| ENTREPLANTA CUBIERTA | 257 | 257.00 |
| Total |  | 257 |

**EBKB10e** m Conducto circular flexible, de 150 mm de diámetro, en aluminio r (14/10/2022)
48 m × 17.16 (17.67 con costes indirectos) = 848.16
Conducto circular flexible, de 150 mm de diámetro, construido en aluminio resistente y alma de acero en espiral, con p.p. de accesorios y soportes. Completamente instalado.

| Código | Ud | Descripción | Rendimiento | Precio | Importe |
|---|---|---|---|---|---|
| BBKB3e | m | Conducto circular flexible en aluminio resistente, de 150 mm de (material) | 1 | 2.89 | 2.89 |
| BBKB2e | pp | Soportes y conexiones con bridas para conducto circular en alumi (material) | 1 | 3.48 | 3.48 |
| O01OB170 | h | Oficial 1ª fontanero calefactor | 0.25 | 22.2 | 5.55 |
| O01OB180 | h | Oficial 2ª fontanero calefactor | 0.25 | 20.96 | 5.24 |
|  |  | Total |  |  | 17.16 |

| Medición | Uds. | Parcial |
|---|---|---|
| PLANTA BAJA | 28 | 28.00 |
| ACCESO | 20 | 20.00 |
| Subtotal |  | 48.00 |
| Total |  | 48 |

**EBKB01bb** m Conducto circular flexible aislado, de 100 mm de diámetro, con m (14/10/2022)
16 m × 17.94 (18.48 con costes indirectos) = 295.68
Conducto circular flexible aislado, de 100 mm de diámetro, construido con manta de fibra de vidrio de 30 mm de espesor, alma de acero en espiral y recubrimiento en lámina de aluminio reforzado, con p.p. de accesorios y soportes. Completamente instalado.

| Código | Ud | Descripción | Rendimiento | Precio | Importe |
|---|---|---|---|---|---|
| BBKB1bb | m | Conducto circular flexible aislado de 100 mm de diámetro con ma (material) | 1 | 4.76 | 4.76 |
| BBKB5b | pp | Soportes y conexiones con bridas para conducto circular flexible (material) | 1 | 2.39 | 2.39 |
| O01OB170 | h | Oficial 1ª fontanero calefactor | 0.25 | 22.2 | 5.55 |
| O01OB180 | h | Oficial 2ª fontanero calefactor | 0.25 | 20.96 | 5.24 |
|  |  | Total |  |  | 17.94 |

| Medición | Uds. | Parcial |
|---|---|---|
| PLANTA BAJA | 16 | 16.00 |
| Total |  | 16 |

**EBKB01fb** m Conducto circular flexible aislado, de 160 mm de diámetro, con m (14/10/2022)
77 m × 22.52 (23.2 con costes indirectos) = 1786.40
Conducto circular flexible aislado, de 160 mm de diámetro, construido con manta de fibra de vidrio de 30 mm de espesor, alma de acero en espiral y recubrimiento en lámina de aluminio reforzado, con p.p. de accesorios y soportes. Completamente instalado.

| Código | Ud | Descripción | Rendimiento | Precio | Importe |
|---|---|---|---|---|---|
| BBKB1fb | m | Conducto circular flexible aislado de 160 mm de diámetro con ma (material) | 1 | 9.77 | 9.77 |
| BBKB5f | pp | Soportes y conexiones con bridas para conducto circular flexible (material) | 1 | 1.96 | 1.96 |
| O01OB170 | h | Oficial 1ª fontanero calefactor | 0.25 | 22.2 | 5.55 |
| O01OB180 | h | Oficial 2ª fontanero calefactor | 0.25 | 20.96 | 5.24 |
|  |  | Total |  |  | 22.52 |

| Medición | Uds. | Parcial |
|---|---|---|
| PLANTA BAJA | 75 | 75.00 |
| ACCESO | 2 | 2.00 |
| Total |  | 77 |

**EBIC011** ud Juego de lonas antivibratorias para la toma y descarga de aire d (14/10/2022)
2 ud × 40.2 (41.41 con costes indirectos) = 82.82
Juego de lonas antivibratorias para instalar en la toma y descarga de aire del grupo electrógeno. Completamente instalado.

| Código | Ud | Descripción | Rendimiento | Precio | Importe |
|---|---|---|---|---|---|
| BBIC1a | ud | Juego de lonas antivibratorias para la toma y descarga de aire d (material) | 1 | 29.41 | 29.41 |
| O01OB170 | h | Oficial 1ª fontanero calefactor | 0.25 | 22.2 | 5.55 |
| O01OB180 | h | Oficial 2ª fontanero calefactor | 0.25 | 20.96 | 5.24 |
|  |  | Total |  |  | 40.2 |

| Medición | Uds. | Parcial |
|---|---|---|
| SÓTANO | 2 | 2.00 |
| Total |  | 2 |

**EBNA06aa** ud Rejilla de impulsión, referencia RI01 , en aluminio, de 825 x 22 (14/10/2022)
98 ud × 104.86 (108.01 con costes indirectos) = 10584.98
Rejilla de impulsión con referencia RI01, construida en aluminio, de 825 x 225 mm, con lamas horizontales para montaje en conducto, con regulación de caudal y premarco, acabado pintado/lacado en color RAL o anodizado a determinar por la DF. Incluye parte proporcional de material del mismo material que el conducto para realizar la correcta embocadura entre la reja y el mismo, con todos sus elementos de fijación. Completamente instalada. Marca/modelo: SCHAKO/IB-Q-08-SM-SB-825x225 o equivalente
Según fichas técnicas de proyecto.

| Código | Ud | Descripción | Rendimiento | Precio | Importe |
|---|---|---|---|---|---|
| BBNABa | ud | Rejilla de impulsión con referencia RI01, de 825 x 225 mm lamas (material) | 1 | 60.45 | 60.45 |
| BBNACa | ud | Regulación de caudal para rejilla con referencia RI01 de 825 x 2 (material) | 1 | 27.15 | 27.15 |
| O01OB170 | h | Oficial 1ª fontanero calefactor | 0.4 | 22.2 | 8.88 |
| O01OB180 | h | Oficial 2ª fontanero calefactor | 0.4 | 20.96 | 8.38 |
|  |  | Total |  |  | 104.86 |

| Medición | Uds. | Parcial |
|---|---|---|
| SÓTANO | 62 | 62.00 |
| PLANTA BAJA | 36 | 36.00 |
| Subtotal |  | 98.00 |
| Total |  | 98 |

**EBNA06ab** ud Rejilla de impulsión, referencia RI02 , en aluminio, de 325 x 12 (14/10/2022)
36 ud × 32.12 (33.08 con costes indirectos) = 1190.88
Rejilla de impulsión con referencia RI02, construida en aluminio, de 325 x 125 mm, con lamas horizontales para montaje en conducto, con regulación de caudal y premarco, acabado pintado/lacado en color RAL o anodizado a determinar por la DF. Incluye parte proporcional de material del mismo material que el conducto para realizar la correcta embocadura entre la reja y el mismo, con todos sus elementos de fijación. Completamente instalada. Marca/modelo: SCHAKO/IB-Q-08-SM-SB-325x125 o equivalente
Según fichas técnicas de proyecto.

| Código | Ud | Descripción | Rendimiento | Precio | Importe |
|---|---|---|---|---|---|
| BBNABb | ud | Rejilla de impulsión con referencia RI02, de 325 x 125 mm lamas (material) | 1 | 13.23 | 13.23 |
| BBNACb | ud | Regulación de caudal para rejilla con referencia RI02 de 325 x 1 (material) | 1 | 5.94 | 5.94 |
| O01OB170 | h | Oficial 1ª fontanero calefactor | 0.3 | 22.2 | 6.66 |
| O01OB180 | h | Oficial 2ª fontanero calefactor | 0.3 | 20.96 | 6.29 |
|  |  | Total |  |  | 32.12 |

| Medición | Uds. | Parcial |
|---|---|---|
| SÓTANO | 17 | 17.00 |
| PLANTA BAJA | 19 | 19.00 |
| Subtotal |  | 36.00 |
| Total |  | 36 |

**EBNA06ac** ud Rejilla de impulsión, referencia RI03 , en aluminio, de 325 x 17 (14/10/2022)
3 ud × 39.79 (40.98 con costes indirectos) = 122.94
Rejilla de impulsión con referencia RI03, construida en aluminio, de 325 x 175 mm, con lamas horizontales para montaje en conducto, con regulación de caudal y premarco, acabado pintado/lacado en color RAL o anodizado a determinar por la DF. Incluye parte proporcional de material del mismo material que el conducto para realizar la correcta embocadura entre la reja y el mismo, con todos sus elementos de fijación. Completamente instalada. Marca/modelo: SCHAKO/IB-Q-08-SM-SB-325x175 o equivalente
Según fichas técnicas de proyecto.

| Código | Ud | Descripción | Rendimiento | Precio | Importe |
|---|---|---|---|---|---|
| BBNABc | ud | Rejilla de impulsión con referencia RI03, de 325 x 175 mm lamas (material) | 1 | 18.52 | 18.52 |
| BBNACc | ud | Regulación de caudal para rejilla con referencia RI03 de 325 x 1 (material) | 1 | 8.32 | 8.32 |
| O01OB170 | h | Oficial 1ª fontanero calefactor | 0.3 | 22.2 | 6.66 |
| O01OB180 | h | Oficial 2ª fontanero calefactor | 0.3 | 20.96 | 6.29 |
|  |  | Total |  |  | 39.79 |

| Medición | Uds. | Parcial |
|---|---|---|
| SÓTANO | 1 | 1.00 |
| PLANTA BAJA | 2 | 2.00 |
| Subtotal |  | 3.00 |
| Total |  | 3 |

**EBNA06ad** ud Rejilla de impulsión, referencia RI04 , en aluminio, de 425 x 22 (14/10/2022)
3 ud × 62.39 (64.26 con costes indirectos) = 192.78
Rejilla de impulsión con referencia RI04, construida en aluminio, de 425 x 225 mm, con lamas horizontales para montaje en conducto, con regulación de caudal y premarco, acabado pintado/lacado en color RAL o anodizado a determinar por la DF. Incluye parte proporcional de material del mismo material que el conducto para realizar la correcta embocadura entre la reja y el mismo, con todos sus elementos de fijación. Completamente instalada. Marca/modelo: SCHAKO/IB-Q-08-SM-SB-425x225 o equivalente
Según fichas técnicas de proyecto.

| Código | Ud | Descripción | Rendimiento | Precio | Importe |
|---|---|---|---|---|---|
| BBNABd | ud | Rejilla de impulsión con referencia RI04, de 425 x 225 mm lamas (material) | 1 | 31.14 | 31.14 |
| BBNACd | ud | Regulación de caudal para rejilla con referencia RI04 de 425 x 2 (material) | 1 | 13.99 | 13.99 |
| O01OB170 | h | Oficial 1ª fontanero calefactor | 0.4 | 22.2 | 8.88 |
| O01OB180 | h | Oficial 2ª fontanero calefactor | 0.4 | 20.96 | 8.38 |
|  |  | Total |  |  | 62.39 |

| Medición | Uds. | Parcial |
|---|---|---|
| PLANTA BAJA | 3 | 3.00 |
| Total |  | 3 |

**EBNA06ae** ud Rejilla de retorno, referencia RR01 , en aluminio, de 1225 x 225 (14/10/2022)
42 ud × 147.33 (151.75 con costes indirectos) = 6373.50
Rejilla de retorno con referencia RR01, construida en aluminio, de 1225 x 225 mm, con lamas horizontales para montaje en conducto, con regulación de caudal y premarco, acabado pintado/lacado en color RAL o anodizado a determinar por la DF. Incluye parte proporcional de material del mismo material que el conducto para realizar la correcta embocadura entre la reja y el mismo, con todos sus elementos de fijación. Completamente instalada. Marca/modelo: SCHAKO/IB-Q-08-SM-SB-1225x225 o equivalente
Según fichas técnicas de proyecto.

| Código | Ud | Descripción | Rendimiento | Precio | Importe |
|---|---|---|---|---|---|
| BBNABe | ud | Rejilla de retorno con referencia RR01, de 1225 x 225 mm lamas h (material) | 1 | 89.76 | 89.76 |
| BBNACe | ud | Regulación de caudal para rejilla con referencia RR01 de 1225 x (material) | 1 | 40.31 | 40.31 |
| O01OB170 | h | Oficial 1ª fontanero calefactor | 0.4 | 22.2 | 8.88 |
| O01OB180 | h | Oficial 2ª fontanero calefactor | 0.4 | 20.96 | 8.38 |
|  |  | Total |  |  | 147.33 |

| Medición | Uds. | Parcial |
|---|---|---|
| ENTREPLANTA CUBIERTA | 42 | 42.00 |
| Total |  | 42 |

**EBNA06af** ud Rejilla de retorno, referencia RR02 , en aluminio, de 1225 x 325 (14/10/2022)
5 ud × 209.46 (215.74 con costes indirectos) = 1078.70
Rejilla de retorno con referencia RR02, construida en aluminio, de 1225 x 325 mm, con lamas horizontales para montaje en conducto, con regulación de caudal y premarco, acabado pintado/lacado en color RAL o anodizado a determinar por la DF. Incluye parte proporcional de material del mismo material que el conducto para realizar la correcta embocadura entre la reja y el mismo, con todos sus elementos de fijación. Completamente instalada. Marca/modelo: SCHAKO/PA-2b/1225x325/EB/VM11 o equivalente
Según fichas técnicas de proyecto.

| Código | Ud | Descripción | Rendimiento | Precio | Importe |
|---|---|---|---|---|---|
| BBNABf | ud | Rejilla de retorno con referencia RR02, de 1225 x 325 mm lamas h (material) | 1 | 129.65 | 129.65 |
| BBNACf | ud | Regulación de caudal para rejilla con referencia RR02 de 1225 x (material) | 1 | 58.23 | 58.23 |
| O01OB170 | h | Oficial 1ª fontanero calefactor | 0.5 | 22.2 | 11.10 |
| O01OB180 | h | Oficial 2ª fontanero calefactor | 0.5 | 20.96 | 10.48 |
|  |  | Total |  |  | 209.46 |

| Medición | Uds. | Parcial |
|---|---|---|
| ACCESO | 5 | 5.00 |
| Total |  | 5 |

**EBNA06ah** ud Rejilla de extracción, referencia RE01 , en aluminio, de 1025 x (14/10/2022)
101 ud × 174.46 (179.69 con costes indirectos) = 18148.69
Rejilla de extracción con referencia RE01, construida en aluminio, de 1025 x 325 mm, con lamas horizontales para montaje en conducto, con regulación de caudal y premarco, acabado pintado/lacado en color RAL o anodizado a determinar por la DF. Incluye parte proporcional de material del mismo material que el conducto para realizar la correcta embocadura entre la reja y el mismo, con todos sus elementos de fijación. Completamente instalada. Marca/modelo: SCHAKO/IB-Q-08-SM-SB-1025x325 o equivalente
Según fichas técnicas de proyecto.

| Código | Ud | Descripción | Rendimiento | Precio | Importe |
|---|---|---|---|---|---|
| BBNABh | ud | Rejilla de extracción con referencia RE01, de 1025 x 325 mm lama (material) | 1 | 108.48 | 108.48 |
| BBNACh | ud | Regulación de caudal para rejilla con referencia RE01 de 1025 x (material) | 1 | 48.72 | 48.72 |
| O01OB170 | h | Oficial 1ª fontanero calefactor | 0.4 | 22.2 | 8.88 |
| O01OB180 | h | Oficial 2ª fontanero calefactor | 0.4 | 20.96 | 8.38 |
|  |  | Total |  |  | 174.46 |

| Medición | Uds. | Parcial |
|---|---|---|
| SÓTANO | 63 | 63.00 |
| PLANTA BAJA | 38 | 38.00 |
| Subtotal |  | 101.00 |
| Total |  | 101 |

**EBNA06ai** ud Rejilla de extracción, referencia RE02 , en aluminio, de 325 x 1 (14/10/2022)
32 ud × 32.12 (33.08 con costes indirectos) = 1058.56
Rejilla de extracción con referencia RE02, construida en aluminio, de 325 x 125 mm, con lamas horizontales para montaje en conducto, con regulación de caudal y premarco, acabado pintado/lacado en color RAL o anodizado a determinar por la DF. Incluye parte proporcional de material del mismo material que el conducto para realizar la correcta embocadura entre la reja y el mismo, con todos sus elementos de fijación. Completamente instalada. Marca/modelo: SCHAKO/IB-Q-08-SM-SB-325x125 o equivalente
Según fichas técnicas de proyecto.

| Código | Ud | Descripción | Rendimiento | Precio | Importe |
|---|---|---|---|---|---|
| BBNABi | ud | Rejilla de extracción con referencia RE02, de 325 x 125 mm lamas (material) | 1 | 13.23 | 13.23 |
| BBNACi | ud | Regulación de caudal para rejilla con referencia RE02 de 325 x 1 (material) | 1 | 5.94 | 5.94 |
| O01OB170 | h | Oficial 1ª fontanero calefactor | 0.3 | 22.2 | 6.66 |
| O01OB180 | h | Oficial 2ª fontanero calefactor | 0.3 | 20.96 | 6.29 |
|  |  | Total |  |  | 32.12 |

| Medición | Uds. | Parcial |
|---|---|---|
| SÓTANO | 17 | 17.00 |
| PLANTA BAJA | 15 | 15.00 |
| Subtotal |  | 32.00 |
| Total |  | 32 |

**EBNA06aj** ud Rejilla de extracción, referencia RE03 , en aluminio, de 325 x 1 (14/10/2022)
3 ud × 39.79 (40.98 con costes indirectos) = 122.94
Rejilla de extracción con referencia RE03, construida en aluminio, de 325 x 175 mm, con lamas horizontales para montaje en conducto, con regulación de caudal y premarco, acabado pintado/lacado en color RAL o anodizado a determinar por la DF. Incluye parte proporcional de material del mismo material que el conducto para realizar la correcta embocadura entre la reja y el mismo, con todos sus elementos de fijación. Completamente instalada. Marca/modelo: SCHAKO/IB-Q-08-SM-SB-325x175 o equivalente
Según fichas técnicas de proyecto.

| Código | Ud | Descripción | Rendimiento | Precio | Importe |
|---|---|---|---|---|---|
| BBNABj | ud | Rejilla de extracción con referencia RE03, de 325 x 175 mm lamas (material) | 1 | 18.52 | 18.52 |
| BBNACj | ud | Regulación de caudal para rejilla con referencia RE03 de 325 x 1 (material) | 1 | 8.32 | 8.32 |
| O01OB170 | h | Oficial 1ª fontanero calefactor | 0.3 | 22.2 | 6.66 |
| O01OB180 | h | Oficial 2ª fontanero calefactor | 0.3 | 20.96 | 6.29 |
|  |  | Total |  |  | 39.79 |

| Medición | Uds. | Parcial |
|---|---|---|
| SÓTANO | 1 | 1.00 |
| PLANTA BAJA | 2 | 2.00 |
| Subtotal |  | 3.00 |
| Total |  | 3 |

**EBNA06ag** ud Rejilla de extracción, referencia RE04 , en aluminio, de 425 x 2 (14/10/2022)
2 ud × 62.29 (64.16 con costes indirectos) = 128.32
Rejilla de extracción con referencia RE04, construida en aluminio, de 425 x 225 mm, con lamas horizontales para montaje en conducto, con regulación de caudal y premarco, acabado pintado/lacado en color RAL o anodizado a determinar por la DF. Incluye parte proporcional de material del mismo material que el conducto para realizar la correcta embocadura entre la reja y el mismo, con todos sus elementos de fijación. Completamente instalada. Marca/modelo: SCHAKO/IB-Q-08-SM-SB-425x225 o equivalente
Según fichas técnicas de proyecto.

| Código | Ud | Descripción | Rendimiento | Precio | Importe |
|---|---|---|---|---|---|
| BBNABg | ud | Rejilla de extracción con referencia RE04, de 425 x 225 mm lamas (material) | 1 | 31.14 | 31.14 |
| BBNACg | ud | Regulación de caudal para rejilla con referencia RE04 de 425 x 2 (material) | 1 | 13.99 | 13.99 |
| A0122 | h | Oficial 1ª calefactor (mano de obra; 14/10/2022) | 0.4 | 22.2 | 8.88 |
| A0132 | h | Ayudante calefactor (mano de obra; 14/10/2022) | 0.4 | 20.71 | 8.28 |
|  |  | Total |  |  | 62.29 |

| Medición | Uds. | Parcial |
|---|---|---|
| PLANTA BAJA | 2 | 2.00 |
| Total |  | 2 |

**EBPA20haaa** ud Tobera con referencia TB01 , con marco de montaje en pared , con (14/10/2022)
132 ud × 103.83 (106.94 con costes indirectos) = 14116.08
Tobera con referencia TB01, con marco de montaje en pared , construida en aluminio y de 100 mm de diámetro de cuello, para ejecución orientable, con todos sus elementos de fijación y regulación de caudal. Acabado: pintado/lacado en color RAL o anodizado a definir por la DF. Posicionamiento: orientable manual . Marca/modelo: SCHAKO/WDA-D/100/SK/RAL o equivalente. Completamente instalada.
Según fichas técnicas de proyecto.

| Código | Ud | Descripción | Rendimiento | Precio | Importe |
|---|---|---|---|---|---|
| BBPA1ha | ud | Tobera circular con referencia TB01 de 100 mm diámetro, para eje (material) | 1 | 64.11 | 64.11 |
| BBPA2ha | ud | Regulación de caudal y marco de montaje para tobera circular con (material) | 1 | 12.3 | 12.30 |
| BBPA3ha | ud | Pintado tobera con referencia TB01, de 100 mm, color RAL (material) | 1 | 10.16 | 10.16 |
| O01OB170 | h | Oficial 1ª fontanero calefactor | 0.4 | 22.2 | 8.88 |
| O01OB180 | h | Oficial 2ª fontanero calefactor | 0.4 | 20.96 | 8.38 |
|  |  | Total |  |  | 103.83 |

| Medición | Uds. | Parcial |
|---|---|---|
| ACCESO | 132 | 132.00 |
| Total |  | 132 |

**EBLA01aa1** ud Difusor circular de impulsión de geometría variable, referencia (14/10/2022)
38 ud × 1472.67 (1516.85 con costes indirectos) = 57640.30
Difusor circular de de impulsión de geometría variable con referencia DC01, construido en aluminio y de 800 mm de boca de conexión, con plénum de conexión, aislado interiormente con espuma elastomérica y con regulación de caudal, acabado pintado/lacado en color RAL o anodizado a determinar por la DF , con todos sus elementos de fijación. Completamente instalado. Marca/modelo: SCHAKO/IGA-800-Z-xxxx-DV1-GD1-E084 o equivalente
Se deberá aportar cálculo mediante simulación fluidodinámica (CFD) justificando las prestaciones de los difusores de geometría variable, para las diferentes alturas de impulsión (con grada extendida 2,5m; con plataforma rehundida 13m; y a 8,5m). Se justificará la uniformidad de la temperatura, y que el índice de insatisfechos no supere los valores de la norma ISO 7730 y RITE.
Según fichas técnicas de proyecto.

| Código | Ud | Descripción | Rendimiento | Precio | Importe |
|---|---|---|---|---|---|
| BBLA1aa | ud | Difusor circular de impulsión de geometría variable con referenc (material) | 1 | 1444.62 | 1444.62 |
| O01OB170 | h | Oficial 1ª fontanero calefactor | 0.65 | 22.2 | 14.43 |
| O01OB180 | h | Oficial 2ª fontanero calefactor | 0.65 | 20.96 | 13.62 |
|  |  | Total |  |  | 1472.67 |

| Medición | Uds. | Parcial |
|---|---|---|
| ENTREPLANTA CUBIERTA | 38 | 38.00 |
| Total |  | 38 |

**EBPD20a** ud Difusor circular de impulsión para suelo, construido en aluminio (14/10/2022)
186 ud × 52.68 (54.26 con costes indirectos) = 10092.36
Difusor circular de impulsión con referencia DS01 para suelo, construido en aluminio y de 200 mm de diámetro, acabado a determinar por la dirección facultativa, con registro de protección, bandeja de recogida de suciedad, aro de protección y plenum de conexión, con todos sus elementos de fijación. Completamente instalado. Marca/modelo: TROX/FBA-1-V-SM o equivalente
Según fichas técnicas de proyecto.

| Código | Ud | Descripción | Rendimiento | Precio | Importe |
|---|---|---|---|---|---|
| BBPD3a | ud | Difusor de suelo con referencia DS01 de 200 mm de diámetro, alum (material) | 1 | 18.85 | 18.85 |
| BBPD4a | ud | Registro, bandeja, aro y plenum de conexión para difusor con ref (material) | 1 | 18.72 | 18.72 |
| O01OB170 | h | Oficial 1ª fontanero calefactor | 0.35 | 22.2 | 7.77 |
| O01OB180 | h | Oficial 2ª fontanero calefactor | 0.35 | 20.96 | 7.34 |
|  |  | Total |  |  | 52.68 |

| Medición | Uds. | Parcial |
|---|---|---|
| ACCESO | 186 | 186.00 |
| Total |  | 186 |

**EBLC1adab1** ud Difusor lineal de de impulsión con referencia DL01, en aluminio, (14/10/2022)
70 ud × 161.71 (166.56 con costes indirectos) = 11659.20
Difusor lineal de impulsión con referencia DL01, construido en alumnio, de 1 vías y 1050 mm de longitud, con plenum de conexión horizontal o vertical con compuerta de regulación de caudal, aislado interiormente con espuma elastomérica, acabado en aluminio o pintado/lacado en color RAL o anodizado a definir por la DF, con todos sus elementos de fijación. Completamente instalado. Marca/modelo: SCHAKO/DSCXLS-1-Z-R0-ELOX-00000-V-N-01000-VM-E00-BS0 o equivalente
Según fichas técnicas de proyecto.

| Código | Ud | Descripción | Rendimiento | Precio | Importe |
|---|---|---|---|---|---|
| BBLC1adaa | ud | Difusor lineal de de impulsión con referencia DL01, 1 vías y 105 (material) | 1 | 153.08 | 153.08 |
| O01OB170 | h | Oficial 1ª fontanero calefactor | 0.2 | 22.2 | 4.44 |
| O01OB180 | h | Oficial 2ª fontanero calefactor | 0.2 | 20.96 | 4.19 |
|  |  | Total |  |  | 161.71 |

| Medición | Uds. | Parcial |
|---|---|---|
| PLANTA BAJA | 66 | 66.00 |
| ACCESO | 4 | 4.00 |
| Subtotal |  | 70.00 |
| Total |  | 70 |

**EBLC1adaa1** ud Difusor lineal de de impulsión con referencia DL02, en aluminio, (14/10/2022)
18 ud × 161.71 (166.56 con costes indirectos) = 2998.08
Difusor lineal de impulsión con referencia DL02, construido en alumnio, de 1 vías y 1050 mm de longitud, con plenum de conexión horizontal o vertical con compuerta de regulación de caudal, aislado interiormente con espuma elastomérica, acabado en aluminio o pintado/lacado en color RAL o anodizado a definir por la DF, con todos sus elementos de fijación. Completamente instalado. Marca/modelo: SCHAKO/DSC-1-Z-R0-xxxx-Lxxxx-0-N-1000-FV-E0-ZO-BS0-SS o equivalente
Según fichas técnicas de proyecto.

| Código | Ud | Descripción | Rendimiento | Precio | Importe |
|---|---|---|---|---|---|
| BBLC1adba | ud | Difusor lineal de de impulsión con referencia DL02, 1 vías y 105 (material) | 1 | 153.08 | 153.08 |
| O01OB170 | h | Oficial 1ª fontanero calefactor | 0.2 | 22.2 | 4.44 |
| O01OB180 | h | Oficial 2ª fontanero calefactor | 0.2 | 20.96 | 4.19 |
|  |  | Total |  |  | 161.71 |

| Medición | Uds. | Parcial |
|---|---|---|
| PLANTA BAJA | 18 | 18.00 |
| Total |  | 18 |

**EBLC1adac1** ud Difusor lineal de de retorno con referencia DLR01, en aluminio, (14/10/2022)
82 ud × 161.71 (166.56 con costes indirectos) = 13657.92
Difusor lineal de retorno con referencia DLR01, construido en alumnio, de 1 vías y 1050 mm de longitud, con plenum de conexión horizontal o vertical con compuerta de regulación de caudal, aislado interiormente con espuma elastomérica, acabado en aluminio o pintado/lacado en color RAL o anodizado a definir por la DF, con todos sus elementos de fijación. Completamente instalado. Marca/modelo: SCHAKO/DSCXLS-1-A-R0-ELOX-00000-V-N-01000-VM-E00-BS0 o equivalente
Según fichas técnicas de proyecto.

| Código | Ud | Descripción | Rendimiento | Precio | Importe |
|---|---|---|---|---|---|
| BBLC1adca | ud | Difusor lineal de de retorno con referencia DLR01, 1 vías y 1050 (material) | 1 | 153.08 | 153.08 |
| O01OB170 | h | Oficial 1ª fontanero calefactor | 0.2 | 22.2 | 4.44 |
| O01OB180 | h | Oficial 2ª fontanero calefactor | 0.2 | 20.96 | 4.19 |
|  |  | Total |  |  | 161.71 |

| Medición | Uds. | Parcial |
|---|---|---|
| PLANTA BAJA | 82 | 82.00 |
| Total |  | 82 |

**EBLC1adad1** ud Difusor lineal de de retorno con referencia DLR02, en aluminio, (14/10/2022)
14 ud × 161.71 (166.56 con costes indirectos) = 2331.84
Difusor lineal de retorno con referencia DLR02, construido en alumnio, de 1 vías y 1050 mm de longitud, con plenum de conexión horizontal o vertical con compuerta de regulación de caudal, aislado interiormente con espuma elastomérica, acabado en aluminio o pintado/lacado en color RAL o anodizado a definir por la DF, con todos sus elementos de fijación. Completamente instalado. Marca/modelo: SCHAKO/DSC-1-A-R0-xxxx-Lxxxx-0-N-1000-FV-E0-ZO-BS0-SS o equivalente
Según fichas técnicas de proyecto.

| Código | Ud | Descripción | Rendimiento | Precio | Importe |
|---|---|---|---|---|---|
| BBLC1adda | ud | Difusor lineal de de retorno con referencia DLR02, 1 vías y 1050 (material) | 1 | 153.08 | 153.08 |
| O01OB170 | h | Oficial 1ª fontanero calefactor | 0.2 | 22.2 | 4.44 |
| O01OB180 | h | Oficial 2ª fontanero calefactor | 0.2 | 20.96 | 4.19 |
|  |  | Total |  |  | 161.71 |

| Medición | Uds. | Parcial |
|---|---|---|
| PLANTA BAJA | 14 | 14.00 |
| Total |  | 14 |

**EBNA06al** ud Rejilla de sobrepresión de escaleras, referencia RSP01 , en alum (14/10/2022)
4 ud × 399.39 (411.37 con costes indirectos) = 1645.48
Rejilla de sobrepresión de escaleras con referencia RSP01, construida en aluminio, de 1525 x 525 mm, con lamas horizontales para montaje en techo/pared, con regulación de caudal y premarco, acabado pintado/lacado en color RAL o anodizado a determinar por la DF. Incluye parte proporcional de material del mismo material que el conducto para realizar la correcta embocadura entre la reja y el mismo, con todos sus elementos de fijación. Completamente instalada. Marca/modelo: TROX/AE-AG / 1525x525 o equivalente
Según fichas técnicas de proyecto.

| Código | Ud | Descripción | Rendimiento | Precio | Importe |
|---|---|---|---|---|---|
| BBNABl | ud | Rejilla de sobrepresión de escaleras con referencia RSP01, de 15 (material) | 1 | 260.72 | 260.72 |
| BBNACl | ud | Regulación de caudal para rejilla con referencia RSP01 de 1525 x (material) | 1 | 117.09 | 117.09 |
| O01OB170 | h | Oficial 1ª fontanero calefactor | 0.5 | 22.2 | 11.10 |
| O01OB180 | h | Oficial 2ª fontanero calefactor | 0.5 | 20.96 | 10.48 |
|  |  | Total |  |  | 399.39 |

| Medición | Uds. | Parcial |
|---|---|---|
| PLANTA BAJA | 4 | 4.00 |
| Total |  | 4 |

**EBQC10gbabaa** ud Unidad terminal de regulación de caudal de aire, ref.CV01, ejecu (14/10/2022)
38 ud × 843.81 (869.12 con costes indirectos) = 33026.56
Unidad terminal de regulación de caudal de aire con referencia CV01 de ejecución circular, con conexión de 400 mm de diámetro, con cierre total, con actuador eléctrico a 230 V , regulación proporcional, con envolvente acústico dotada de sensor diferencial de presión y controlador electrónico con todos sus elementos de fijación. Completamente instalada.
Marca/modelo unidad terminal de regulación: SCHAKO/VRAR-400-SV-A001-2-01236-02433-GD1-DS2-NA o equivalente
Marca/modelo controlador y actuador: BELIMO o equivalente
Según fichas técnicas de proyecto.
Se incluye soporte y conjunto de amortiguadores de vibración metálicos
Se incluye alimentación eléctrica compuesta por cables y canalización a caja de regulación con pp de bandeja metálica y tubo rígido desde cuadro de zona, según proyecto y cumpliendo con la legislación vigente.
Se incluye alimentación y conexionado de cable de control desde subestación/controlador a elemento.

| Código | Ud | Descripción | Rendimiento | Precio | Importe |
|---|---|---|---|---|---|
| BBQC3gaa | ud | Unidad terminal de regulación de caudal de aire con referencia C (material) | 1 | 363.31 | 363.31 |
| BBQC9baa | ud | Actuador eléctrico con referencia CV01 a 230 V y regulación pr (material) | 1 | 72.27 | 72.27 |
| BBQCBaa | ud | Regulador electrónico IRC/DDC para caja de regulación de caudal (material) | 1 | 116.02 | 116.02 |
| BBQCAgaa | ud | Envolvente acústico para caja de regulación con referencia CV01 (material) | 1 | 149.5 | 149.50 |
| BBIA6aa | ud | Soporte y amortiguadores metálicos para caja de regulación de caudal (material) | 1 | 18.95 | 18.95 |
| BRFI9a | ud | Alimentación eléctrica compuerta de aire (material) | 1 | 26.66 | 26.66 |
| BQLBNa | ud | Cableado de control y conexionado desde subestación/controlador (material) | 1 | 30.26 | 30.26 |
| O01OB170 | h | Oficial 1ª fontanero calefactor | 1.5 | 22.2 | 33.30 |
| O01OB180 | h | Oficial 2ª fontanero calefactor | 1.6 | 20.96 | 33.54 |
|  |  | Total |  |  | 843.81 |

| Medición | Uds. | Parcial |
|---|---|---|
| ENTREPLANTA CUBIERTA | 38 | 38.00 |
| Total |  | 38 |

**EBQA01aa** ud Regulador de caudal con referencia CM01 de 80 mm diámetro, autom (14/10/2022)
8 ud × 146.12 (150.5 con costes indirectos) = 1204.00
Regulador de caudal con referencia CM01 de 80 mm de diámetro, automecánico, con todos sus elementos de fijación. Marca/modelo: SCHAKO/VM-PRO/80 o equivalente . Completamente instalado. Según fichas técnicas de proyecto.

| Código | Ud | Descripción | Rendimiento | Precio | Importe |
|---|---|---|---|---|---|
| BBQA1aa | ud | Regulador de caudal con referencia CM01 de 80 mm de diámetro. (material) | 1 | 98.64 | 98.64 |
| O01OB170 | h | Oficial 1ª fontanero calefactor | 1.1 | 22.2 | 24.42 |
| O01OB180 | h | Oficial 2ª fontanero calefactor | 1.1 | 20.96 | 23.06 |
|  |  | Total |  |  | 146.12 |

| Medición | Uds. | Parcial |
|---|---|---|
| PLANTA BAJA | 8 | 8.00 |
| Total |  | 8 |

**EBQA01bb** ud Regulador de caudal con referencia CM02 de 100 mm diámetro, auto (14/10/2022)
2 ud × 161.16 (165.99 con costes indirectos) = 331.98
Regulador de caudal con referencia CM02 de 100 mm de diámetro, automecánico, con todos sus elementos de fijación. Marca/modelo: SCHAKO/VM-PRO/100 o equivalente . Completamente instalado. Según fichas técnicas de proyecto.

| Código | Ud | Descripción | Rendimiento | Precio | Importe |
|---|---|---|---|---|---|
| BBQA1ba | ud | Regulador de caudal con referencia CM02 de 100 mm de diámetro. (material) | 1 | 113.68 | 113.68 |
| O01OB170 | h | Oficial 1ª fontanero calefactor | 1.1 | 22.2 | 24.42 |
| O01OB180 | h | Oficial 2ª fontanero calefactor | 1.1 | 20.96 | 23.06 |
|  |  | Total |  |  | 161.16 |

| Medición | Uds. | Parcial |
|---|---|---|
| PLANTA BAJA | 2 | 2.00 |
| Total |  | 2 |

**EBQA01ca** ud Regulador de caudal con referencia CM03 de 125 mm diámetro, auto (14/10/2022)
43 ud × 161.94 (166.8 con costes indirectos) = 7172.40
Regulador de caudal con referencia CM03 de 125 mm de diámetro, automecánico, con todos sus elementos de fijación. Marca/modelo: SCHAKO/VM-PRO/125 o equivalente . Completamente instalado. Según fichas técnicas de proyecto.

| Código | Ud | Descripción | Rendimiento | Precio | Importe |
|---|---|---|---|---|---|
| BBQA1ca | ud | Regulador de caudal con referencia CM03 de 125 mm de diámetro. (material) | 1 | 114.46 | 114.46 |
| O01OB170 | h | Oficial 1ª fontanero calefactor | 1.1 | 22.2 | 24.42 |
| O01OB180 | h | Oficial 2ª fontanero calefactor | 1.1 | 20.96 | 23.06 |
|  |  | Total |  |  | 161.94 |

| Medición | Uds. | Parcial |
|---|---|---|
| PLANTA BAJA | 6 | 6.00 |
| ACCESO | 37 | 37.00 |
| Subtotal |  | 43.00 |
| Total |  | 43 |

**EBQA01ea** ud Regulador de caudal con referencia CM04 de 160 mm diámetro, auto (14/10/2022)
67 ud × 167.81 (172.84 con costes indirectos) = 11580.28
Regulador de caudal con referencia CM04 de 160 mm de diámetro, automecánico, con todos sus elementos de fijación. Marca/modelo: SCHAKO/VM-PRO/160 o equivalente . Completamente instalado. Según fichas técnicas de proyecto.

| Código | Ud | Descripción | Rendimiento | Precio | Importe |
|---|---|---|---|---|---|
| BBQA1ea | ud | Regulador de caudal con referencia CM04 de 160 mm de diámetro. (material) | 1 | 116.02 | 116.02 |
| O01OB170 | h | Oficial 1ª fontanero calefactor | 1.2 | 22.2 | 26.64 |
| O01OB180 | h | Oficial 2ª fontanero calefactor | 1.2 | 20.96 | 25.15 |
|  |  | Total |  |  | 167.81 |

| Medición | Uds. | Parcial |
|---|---|---|
| PLANTA BAJA | 2 | 2.00 |
| ACCESO | 65 | 65.00 |
| Subtotal |  | 67.00 |
| Total |  | 67 |

**EBPB01ada** ud Boca de extracción, construida en plástico, de 150 mm de diámetr (14/10/2022)
95 ud × 17.32 (17.84 con costes indirectos) = 1694.80
Boca de extracción con referencia BE01, construida en plástico pintado/lacado en color RAL o anodizado a definir por la DF, de 150 mm de diámetro de cuello, con regulación de caudal por rotación del disco central, con todos sus elementos de fijación. Completamente instalada. Marca/modelo: SCHAKO/TVO-150/9010 o equivalente
Según fichas técnicas de proyecto.

| Código | Ud | Descripción | Rendimiento | Precio | Importe |
|---|---|---|---|---|---|
| BBPB1da | ud | Boca de extracción con referencia BE01 de 150 mm de diámetro. (material) | 1 | 4.37 | 4.37 |
| O01OB170 | h | Oficial 1ª fontanero calefactor | 0.3 | 22.2 | 6.66 |
| O01OB180 | h | Oficial 2ª fontanero calefactor | 0.3 | 20.96 | 6.29 |
|  |  | Total |  |  | 17.32 |

| Medición | Uds. | Parcial |
|---|---|---|
| PLANTA BAJA | 56 | 56.00 |
| ACCESO | 39 | 39.00 |
| Subtotal |  | 95.00 |
| Total |  | 95 |

**EBNC02bba** ud Rejilla toma/descarga aire exterior, con referencia TAE01 de 800 (14/10/2022)
5 ud × 144.27 (148.6 con costes indirectos) = 743.00
Rejilla para toma/descarga de aire exterior, construida en aluminio, con referencia TAE01, de 800 x 840 mm con malla metálica, , con perfil antilluvia, acabado pintado/lacado en color RAL o anodizado a determinar por la DF, con todos sus elementos de fijación. Completamente instalada. Marca/modelo: SCHAKO/ALA-S/EB/800x840 o equivalente
Según fichas técnicas de proyecto.

| Código | Ud | Descripción | Rendimiento | Precio | Importe |
|---|---|---|---|---|---|
| BBNC8a | ud | Rejilla para toma de aire exterior con referencia TAE01 de 800 x 840 mm, con malla metálica, regulación de caudal y manta filtrante intercambiable. (material) | 1 | 118.37 | 118.37 |
| O01OB170 | h | Oficial 1ª fontanero calefactor | 0.6 | 22.2 | 13.32 |
| O01OB180 | h | Oficial 2ª fontanero calefactor | 0.6 | 20.96 | 12.58 |
|  |  | Total |  |  | 144.27 |

| Medición | Uds. | Parcial |
|---|---|---|
| ENTREPLANTA CUBIERTA | 5 | 5.00 |
| Total |  | 5 |

**EBNC02bbb** ud Rejilla toma/descarga aire exterior, con referencia TAE02 de 100 (14/10/2022)
15 ud × 202.93 (209.02 con costes indirectos) = 3135.30
Rejilla para toma/descarga de aire exterior, construida en aluminio, con referencia TAE02, de 1000 x 1005 mm con malla metálica, , con perfil antilluvia, acabado pintado/lacado en color RAL o anodizado a determinar por la DF, con todos sus elementos de fijación. Completamente instalada. Marca/modelo: SCHAKO/ALA-S/EB/1000x1005 o equivalente
Según fichas técnicas de proyecto.

| Código | Ud | Descripción | Rendimiento | Precio | Importe |
|---|---|---|---|---|---|
| BBNC8b | ud | Rejilla para toma de aire exterior con referencia TAE02 de 1000 x 1005 mm, con malla metálica, regulación de caudal y manta filtrante intercambiable. (material) | 1 | 177.03 | 177.03 |
| O01OB170 | h | Oficial 1ª fontanero calefactor | 0.6 | 22.2 | 13.32 |
| O01OB180 | h | Oficial 2ª fontanero calefactor | 0.6 | 20.96 | 12.58 |
|  |  | Total |  |  | 202.93 |

| Medición | Uds. | Parcial |
|---|---|---|
| ENTREPLANTA CUBIERTA | 15 | 15.00 |
| Total |  | 15 |

**EBNC02bbc** ud Rejilla toma/descarga aire exterior, con referencia TAE03 de 140 (14/10/2022)
4 ud × 381.01 (392.44 con costes indirectos) = 1569.76
Rejilla para toma/descarga de aire exterior, construida en aluminio, con referencia TAE03, de 1400 x 1335 mm con malla metálica, , con perfil antilluvia, acabado pintado/lacado en color RAL o anodizado a determinar por la DF, con todos sus elementos de fijación. Completamente instalada. Marca/modelo: SCHAKO/ALA-S/EB/1400x1335 o equivalente
Según fichas técnicas de proyecto.

| Código | Ud | Descripción | Rendimiento | Precio | Importe |
|---|---|---|---|---|---|
| BBNC8c | ud | Rejilla para toma de aire exterior con referencia TAE03 de 1400 x 1335 mm, con malla metálica, regulación de caudal y manta filtrante intercambiable. (material) | 1 | 329.22 | 329.22 |
| O01OB170 | h | Oficial 1ª fontanero calefactor | 1.2 | 22.2 | 26.64 |
| O01OB180 | h | Oficial 2ª fontanero calefactor | 1.2 | 20.96 | 25.15 |
|  |  | Total |  |  | 381.01 |

| Medición | Uds. | Parcial |
|---|---|---|
| ENTREPLANTA CUBIERTA | 4 | 4.00 |
| Total |  | 4 |

**EBRG03aaaa** ud Compuerta cortafuegos EI-120 rectangular según normativa vigente (14/10/2022)
65 ud × 407.63 (419.86 con costes indirectos) = 27290.90
Compuerta cortafuegos, EI-120, de ejecución rectangular según normativa vigente, con una sección efectiva entre 0,04 y 0,18 m2, con premarco de la marca/modelo: SCHAKO/ BSK o equivalente, dotada de servomotor (230 V) con muelle de retorno, con dos finales de carrera para indicación compuerta abierta/cerrada y fusible termoeléctrico tarado a la temperatura según proy. y normativa vigente. Completamente instalada.
Incluye alim.eléc.con canalización y cables resistente al fuego a CC con pp bandeja metálica y tubo desde C.E. según proyecto y cumpliendo la legislación vigente.
Incluye cable y conex.control desde subestac/controlador
Las compuertas tendrán unas dimensiones interiores mínimas en altura y anchura, superiores en 50 mm a los conductos indicados en planos.
Según fichas técnicas de proyecto.

| Código | Ud | Descripción | Rendimiento | Precio | Importe |
|---|---|---|---|---|---|
| BBRG01a | ud | Compuerta cortafuegos EI-120 de ejecución rectangular según norm (material) | 1 | 113.75 | 113.75 |
| BBRG05a | ud | Servomotor (230 V) con dos finales de carrera y fusible termoelé (material) | 1 | 195 | 195.00 |
| BQLC01a | ud | Alimentación electrica y de control a actuador y final de carrer (material) | 1 | 64.35 | 64.35 |
| O01OB170 | h | Oficial 1ª fontanero calefactor | 0.8 | 22.2 | 17.76 |
| O01OB180 | h | Oficial 2ª fontanero calefactor | 0.8 | 20.96 | 16.77 |
|  |  | Total |  |  | 407.63 |

| Medición | Uds. | Parcial |
|---|---|---|
| SÓTANO | 21 | 21.00 |
| PLANTA BAJA | 44 | 44.00 |
| Subtotal |  | 65.00 |
| Total |  | 65 |

**EBRG04aaaa** ud Compuerta cortafuegos EI-120 rectangular según normativa vigente (14/10/2022)
5 ud × 471.51 (485.66 con costes indirectos) = 2428.30
Compuerta cortafuegos, EI-120, de ejecución rectangular según normativa vigente, con una sección efectiva entre 0,18 y 0,45 m2, con premarco, de la marca/modelo: SCHAKO/ BSK o equivalente, dotada de servomotor (230 V) con muelle de retorno, con dos finales de carrera para indicación compuerta abierta/cerrada y fusible termoeléctrico tarado a la temperatura según proy. y normativa vigente. Completamente instalada.
Incluye alim.eléc.con canalización y cables resistente al fuego a CC con pp bandeja metálica y tubo desde C.E. según proyecto y cumpliendo la legislación vigente.
Incluye cable y conex.control desde subestac/controlador
Las compuertas tendrán unas dimensiones interiores mínimas en altura y anchura, superiores en 50 mm a los conductos indicados en planos.
Según fichas técnicas de proyecto.

| Código | Ud | Descripción | Rendimiento | Precio | Importe |
|---|---|---|---|---|---|
| BBRG02a | ud | Compuerta cortafuegos EI-120 de ejecución rectangular según norm (material) | 1 | 169 | 169.00 |
| BBRG05a | ud | Servomotor (230 V) con dos finales de carrera y fusible termoelé | 1 | 195 | 195.00 |
| BQLC01a | ud | Alimentación electrica y de control a actuador y final de carrer | 1 | 64.35 | 64.35 |
| O01OB170 | h | Oficial 1ª fontanero calefactor | 1 | 22.2 | 22.20 |
| O01OB180 | h | Oficial 2ª fontanero calefactor | 1 | 20.96 | 20.96 |
|  |  | Total |  |  | 471.51 |

| Medición | Uds. | Parcial |
|---|---|---|
| SÓTANO | 1 | 1.00 |
| PLANTA BAJA | 4 | 4.00 |
| Subtotal |  | 5.00 |
| Total |  | 5 |

**EBRG05aaaa** ud Compuerta cortafuegos EI-120 rectangular según normativa vigente (14/10/2022)
2 ud × 554.84 (571.49 con costes indirectos) = 1142.98
Compuerta cortafuegos, EI-120, de ejecución rectangular según normativa vigente, con una sección efectiva entre 0,45 y 0,82 m2, con premarco, de la marca/modelo: SCHAKO/ BSK o equivalente, dotada de servomotor (230 V) con muelle de retorno, con dos finales de carrera para indicación compuerta abierta/cerrada y fusible termoeléctrico tarado a la temperatura según proy. y normativa vigente. Completamente instalada.
Incluye alim.eléc.con canalización y cables resistente al fuego a CC con pp bandeja metálica y tubo desde C.E. según proyecto y cumpliendo la legislación vigente.
Incluye cable y conex.control desde subestac/controlador
Las compuertas tendrán unas dimensiones interiores mínimas en altura y anchura, superiores en 50 mm a los conductos indicados en planos.
Según fichas técnicas de proyecto.

| Código | Ud | Descripción | Rendimiento | Precio | Importe |
|---|---|---|---|---|---|
| BBRG03a | ud | Compuerta cortafuegos EI-120 de ejecución rectangular según norm (material) | 1 | 230.75 | 230.75 |
| BBRG05a | ud | Servomotor (230 V) con dos finales de carrera y fusible termoelé | 1 | 195 | 195.00 |
| BQLC01a | ud | Alimentación electrica y de control a actuador y final de carrer | 1 | 64.35 | 64.35 |
| O01OB170 | h | Oficial 1ª fontanero calefactor | 1.5 | 22.2 | 33.30 |
| O01OB180 | h | Oficial 2ª fontanero calefactor | 1.5 | 20.96 | 31.44 |
|  |  | Total |  |  | 554.84 |

| Medición | Uds. | Parcial |
|---|---|---|
| ACCESO | 2 | 2.00 |
| Total |  | 2 |

**EGHB20** ud Programación y volcado del sistema de control y gestión de las c
1 ud × 527.38 (543.2 con costes indirectos) = 543.20
Programación y volcado de información en el sistema de control y gestión de las compuertas cortafuegos con las sectorizaciones y zonas de incendios a determinar por la dirección facultativa o propiedad. Completamente instalado.

| Código | Ud | Descripción | Rendimiento | Precio | Importe |
|---|---|---|---|---|---|
| BGHA4 | ud | Programación y volcado del programa de gestión en el módulo de c (material) | 1 | 527.38 | 527.38 |
|  |  | Total |  |  | 527.38 |

| Medición | Uds. | Parcial |
|---|---|---|
| GENERALES | 1 | 1.00 |
| Total |  | 1 |

**UDR120200** ud Unidad de desplazamiento rectangular 1.200x2.000 para instalació (14/10/2022)
5 ud × 1058.88 (1090.65 con costes indirectos) = 5453.25
Unidad de desplazamiento rectangular 1.200x2.000 para instalación empotrada, con conexión a medida en conducto rectangular, fabricada en chapa de acero galvanizada con perfiles de aluminio incorporando interiormente chapa ecualizadora de aire pintada en negro y toma de medición de presión estática, con plenum de conexión horizontal y vertical de dimensiones especiales, con compuerta de regulación de caudal, aislado interiormente con espuma elastomérica, acabado en aluminio o pintado/lacado en color RAL o anodizado a definir por la DF, con todos sus elementos de fijación. Tamaño de perforaciones de paso de aire según la DF. Completamente instalado. Marca/modelo: KOOLAIR S-90 o equivalente.

| Código | Ud | Descripción | Rendimiento | Precio | Importe |
|---|---|---|---|---|---|
| MUDR120200 | u | Unidad de desplazamiento rectangular 1.200x2.000 para instalació (material; 21/11/2023) | 1 | 1050.25 | 1050.25 |
| O01OB170 | h | Oficial 1ª fontanero calefactor | 0.2 | 22.2 | 4.44 |
| O01OB180 | h | Oficial 2ª fontanero calefactor | 0.2 | 20.96 | 4.19 |
|  |  | Total |  |  | 1058.88 |

### 194 INSONORIZACIÓN (14/10/2022)
Importe: 54501.08

**EHCA01b** ud Silenciador rectangular especial para ventilación de 400 mm x 30 (14/10/2022)
2 ud × 310.57 (319.89 con costes indirectos) = 639.78
Silenciador rectangular especial para instalaciones de ventilación de 400 mm de ancho, 300 mm de alto y 750 mm de longitud, distancia entre celdillas de 20 mm, con atenuación mínima de 9 dB a 250 Hz. Incluyendo accesorios y soportes. Completamente instalado. Marca/modelo: SCHAKO / MWS-LB-0400-0300-0750-100-02-SV-0000-M3 o equivalente
Según fichas técnicas de proyecto.

| Código | Ud | Descripción | Rendimiento | Precio | Importe |
|---|---|---|---|---|---|
| BHCA1b | ud | Silenciador rectangular de 400 x 300 x 750 mm. (material) | 1 | 151.08 | 151.08 |
| O01OB170 | h | Oficial 1ª fontanero calefactor | 3.1 | 22.2 | 68.82 |
| O01OB180 | h | Oficial 2ª fontanero calefactor | 3.1 | 20.96 | 64.98 |
| C1502 | h | Grúa autopropulsada 12 T | 0.7 | 36.7 | 25.69 |
|  |  | Total |  |  | 310.57 |

| Medición | Uds. | Parcial |
|---|---|---|
| ENTREPLANTA CUBIERTA | 2 | 2.00 |
| Total |  | 2 |

**EHCA01a** ud Silenciador rectangular especial para ventilación de 400 mm x 30 (14/10/2022)
2 ud × 420.83 (433.45 con costes indirectos) = 866.90
Silenciador rectangular especial para instalaciones de ventilación de 400 mm de ancho, 300 mm de alto y 1500 mm de longitud, distancia entre celdillas de 20 mm, con atenuación mínima de 18 dB a 250 Hz. Incluyendo accesorios y soportes. Completamente instalado. Marca/modelo: SCHAKO / MWS-LB-0400-0300-1500-100-02-SV-0000-M3 o equivalente
Según fichas técnicas de proyecto.

| Código | Ud | Descripción | Rendimiento | Precio | Importe |
|---|---|---|---|---|---|
| BHCA1a | ud | Silenciador rectangular de 400 x 300 x 1500 mm. (material) | 1 | 203.5 | 203.50 |
| O01OB170 | h | Oficial 1ª fontanero calefactor | 4.1 | 22.2 | 91.02 |
| O01OB180 | h | Oficial 2ª fontanero calefactor | 4.1 | 20.96 | 85.94 |
| C1502 | h | Grúa autopropulsada 12 T | 1.1 | 36.7 | 40.37 |
|  |  | Total |  |  | 420.83 |

| Medición | Uds. | Parcial |
|---|---|---|
| ENTREPLANTA CUBIERTA | 2 | 2.00 |
| Total |  | 2 |

**EHCA01c** ud Silenciador rectangular especial para ventilación de 500 mm x 40 (14/10/2022)
1 ud × 362.22 (373.09 con costes indirectos) = 373.09
Silenciador rectangular especial para instalaciones de ventilación de 500 mm de ancho, 400 mm de alto y 750 mm de longitud, distancia entre celdillas de 20 mm, con atenuación mínima de 12 dB a 250 Hz. Incluyendo accesorios y soportes. Completamente instalado. Marca/modelo: SCHAKO / MWS-LB-0500-0400-0750-100-03-SV-0000-M3 o equivalente
Según fichas técnicas de proyecto.

| Código | Ud | Descripción | Rendimiento | Precio | Importe |
|---|---|---|---|---|---|
| BHCA1c | ud | Silenciador rectangular de 500 x 400 x 750 mm. (material) | 1 | 202.73 | 202.73 |
| O01OB170 | h | Oficial 1ª fontanero calefactor | 3.1 | 22.2 | 68.82 |
| O01OB180 | h | Oficial 2ª fontanero calefactor | 3.1 | 20.96 | 64.98 |
| C1502 | h | Grúa autopropulsada 12 T | 0.7 | 36.7 | 25.69 |
|  |  | Total |  |  | 362.22 |

| Medición | Uds. | Parcial |
|---|---|---|
| ENTREPLANTA CUBIERTA | 1 | 1.00 |
| Total |  | 1 |

**EHCA01d** ud Silenciador rectangular especial para ventilación de 500 mm x 40 (14/10/2022)
1 ud × 476.71 (491.01 con costes indirectos) = 491.01
Silenciador rectangular especial para instalaciones de ventilación de 500 mm de ancho, 400 mm de alto y 1250 mm de longitud, distancia entre celdillas de 20 mm, con atenuación mínima de 20 dB a 250 Hz. Incluyendo accesorios y soportes. Completamente instalado. Marca/modelo: SCHAKO / MWS-LB-0500-0400-1250-100-03-SV-0000-M3 o equivalente
Según fichas técnicas de proyecto.

| Código | Ud | Descripción | Rendimiento | Precio | Importe |
|---|---|---|---|---|---|
| BHCA1d | ud | Silenciador rectangular de 500 x 400 x 1250 mm. (material) | 1 | 259.38 | 259.38 |
| O01OB170 | h | Oficial 1ª fontanero calefactor | 4.1 | 22.2 | 91.02 |
| O01OB180 | h | Oficial 2ª fontanero calefactor | 4.1 | 20.96 | 85.94 |
| C1502 | h | Grúa autopropulsada 12 T | 1.1 | 36.7 | 40.37 |
|  |  | Total |  |  | 476.71 |

| Medición | Uds. | Parcial |
|---|---|---|
| ENTREPLANTA CUBIERTA | 1 | 1.00 |
| Total |  | 1 |

**EHCA01e** ud Silenciador rectangular especial para ventilación de 500 mm x 50 (14/10/2022)
2 ud × 453.19 (466.79 con costes indirectos) = 933.58
Silenciador rectangular especial para instalaciones de ventilación de 500 mm de ancho, 500 mm de alto y 1000 mm de longitud, distancia entre celdillas de 20 mm, con atenuación mínima de 16 dB a 250 Hz. Incluyendo accesorios y soportes. Completamente instalado. Marca/modelo: SCHAKO / MWS-LB-0500-0500-1000-100-03-SV-0000-M3 o equivalente
Según fichas técnicas de proyecto.

| Código | Ud | Descripción | Rendimiento | Precio | Importe |
|---|---|---|---|---|---|
| BHCA1e | ud | Silenciador rectangular de 500 x 500 x 1000 mm. (material) | 1 | 264.78 | 264.78 |
| O01OB170 | h | Oficial 1ª fontanero calefactor | 3.6 | 22.2 | 79.92 |
| O01OB180 | h | Oficial 2ª fontanero calefactor | 3.6 | 20.96 | 75.46 |
| C1502 | h | Grúa autopropulsada 12 T | 0.9 | 36.7 | 33.03 |
|  |  | Total |  |  | 453.19 |

| Medición | Uds. | Parcial |
|---|---|---|
| ENTREPLANTA CUBIERTA | 2 | 2.00 |
| Total |  | 2 |

**EHCA01f** ud Silenciador rectangular especial para ventilación de 600 mm x 60 (14/10/2022)
1 ud × 393.82 (405.63 con costes indirectos) = 405.63
Silenciador rectangular especial para instalaciones de ventilación de 600 mm de ancho, 600 mm de alto y 750 mm de longitud, distancia entre celdillas de 20 mm, con atenuación mínima de 18 dB a 250 Hz. Incluyendo accesorios y soportes. Completamente instalado. Marca/modelo: SCHAKO / MWS-LB-0600-0600-0750-200-02-SV-0000-M3 o equivalente
Según fichas técnicas de proyecto.

| Código | Ud | Descripción | Rendimiento | Precio | Importe |
|---|---|---|---|---|---|
| BHCA1f | ud | Silenciador rectangular de 600 x 600 x 750 mm. (material) | 1 | 234.33 | 234.33 |
| O01OB170 | h | Oficial 1ª fontanero calefactor | 3.1 | 22.2 | 68.82 |
| O01OB180 | h | Oficial 2ª fontanero calefactor | 3.1 | 20.96 | 64.98 |
| C1502 | h | Grúa autopropulsada 12 T | 0.7 | 36.7 | 25.69 |
|  |  | Total |  |  | 393.82 |

| Medición | Uds. | Parcial |
|---|---|---|
| ENTREPLANTA CUBIERTA | 1 | 1.00 |
| Total |  | 1 |

**EHCA01g** ud Silenciador rectangular especial para ventilación de 600 mm x 60 (14/10/2022)
1 ud × 572.68 (589.86 con costes indirectos) = 589.86
Silenciador rectangular especial para instalaciones de ventilación de 600 mm de ancho, 600 mm de alto y 1500 mm de longitud, distancia entre celdillas de 20 mm, con atenuación mínima de 32 dB a 250 Hz. Incluyendo accesorios y soportes. Completamente instalado. Marca/modelo: SCHAKO / MWS-LB-0600-0600-1500-200-02-SV-0000-M3 o equivalente
Según fichas técnicas de proyecto.

| Código | Ud | Descripción | Rendimiento | Precio | Importe |
|---|---|---|---|---|---|
| BHCA1g | ud | Silenciador rectangular de 600 x 600 x 1500 mm. (material) | 1 | 355.35 | 355.35 |
| O01OB170 | h | Oficial 1ª fontanero calefactor | 4.1 | 22.2 | 91.02 |
| O01OB180 | h | Oficial 2ª fontanero calefactor | 4.1 | 20.96 | 85.94 |
| C1502 | h | Grúa autopropulsada 12 T | 1.1 | 36.7 | 40.37 |
|  |  | Total |  |  | 572.68 |

| Medición | Uds. | Parcial |
|---|---|---|
| ENTREPLANTA CUBIERTA | 1 | 1.00 |
| Total |  | 1 |

**EHCA01h** ud Silenciador rectangular especial para ventilación de 800 mm x 80 (14/10/2022)
1 ud × 596.93 (614.84 con costes indirectos) = 614.84
Silenciador rectangular especial para instalaciones de ventilación de 800 mm de ancho, 800 mm de alto y 750 mm de longitud, distancia entre celdillas de 20 mm, con atenuación mínima de 13 dB a 250 Hz. Incluyendo accesorios y soportes. Completamente instalado. Marca/modelo: SCHAKO / MWS-LB-0800-0800-0750-100-05-SV-0000-M3 o equivalente
Según fichas técnicas de proyecto.

| Código | Ud | Descripción | Rendimiento | Precio | Importe |
|---|---|---|---|---|---|
| BHCA1h | ud | Silenciador rectangular de 800 x 800 x 750 mm. (material) | 1 | 437.44 | 437.44 |
| O01OB170 | h | Oficial 1ª fontanero calefactor | 3.1 | 22.2 | 68.82 |
| O01OB180 | h | Oficial 2ª fontanero calefactor | 3.1 | 20.96 | 64.98 |
| C1502 | h | Grúa autopropulsada 12 T | 0.7 | 36.7 | 25.69 |
|  |  | Total |  |  | 596.93 |

| Medición | Uds. | Parcial |
|---|---|---|
| ENTREPLANTA CUBIERTA | 1 | 1.00 |
| Total |  | 1 |

**EHCA01i** ud Silenciador rectangular especial para ventilación de 800 mm x 80 (14/10/2022)
6 ud × 665.55 (685.52 con costes indirectos) = 4113.12
Silenciador rectangular especial para instalaciones de ventilación de 800 mm de ancho, 800 mm de alto y 1000 mm de longitud, distancia entre celdillas de 20 mm, con atenuación mínima de 29 dB a 250 Hz. Incluyendo accesorios y soportes. Completamente instalado. Marca/modelo: SCHAKO / MWS-LB-0800-0800-1000-200-03-SV-0000-M3 o equivalente
Según fichas técnicas de proyecto.

| Código | Ud | Descripción | Rendimiento | Precio | Importe |
|---|---|---|---|---|---|
| BHCA1i | ud | Silenciador rectangular de 800 x 800 x 1000 mm. (material) | 1 | 477.14 | 477.14 |
| O01OB170 | h | Oficial 1ª fontanero calefactor | 3.6 | 22.2 | 79.92 |
| O01OB180 | h | Oficial 2ª fontanero calefactor | 3.6 | 20.96 | 75.46 |
| C1502 | h | Grúa autopropulsada 12 T | 0.9 | 36.7 | 33.03 |
|  |  | Total |  |  | 665.55 |

| Medición | Uds. | Parcial |
|---|---|---|
| ENTREPLANTA CUBIERTA | 6 | 6.00 |
| Total |  | 6 |

**EHCA01j** ud Silenciador rectangular especial para ventilación de 800 mm x 80 (14/10/2022)
26 ud × 776.95 (800.26 con costes indirectos) = 20806.76
Silenciador rectangular especial para instalaciones de ventilación de 800 mm de ancho, 800 mm de alto y 1250 mm de longitud, distancia entre celdillas de 20 mm, con atenuación mínima de 35 dB a 250 Hz. Incluyendo accesorios y soportes. Completamente instalado. Marca/modelo: SCHAKO / MWS-LB-0800-0800-1250-200-03-SV-0000-M3 o equivalente
Según fichas técnicas de proyecto.

| Código | Ud | Descripción | Rendimiento | Precio | Importe |
|---|---|---|---|---|---|
| BHCA1j | ud | Silenciador rectangular de 800 x 800 x 1250 mm. (material) | 1 | 559.62 | 559.62 |
| O01OB170 | h | Oficial 1ª fontanero calefactor | 4.1 | 22.2 | 91.02 |
| O01OB180 | h | Oficial 2ª fontanero calefactor | 4.1 | 20.96 | 85.94 |
| C1502 | h | Grúa autopropulsada 12 T | 1.1 | 36.7 | 40.37 |
|  |  | Total |  |  | 776.95 |

| Medición | Uds. | Parcial |
|---|---|---|
| ENTREPLANTA CUBIERTA | 26 | 26.00 |
| Total |  | 26 |

**EHCA01k** ud Silenciador rectangular especial para ventilación de 800 mm x 80 (14/10/2022)
4 ud × 846.71 (872.11 con costes indirectos) = 3488.44
Silenciador rectangular especial para instalaciones de ventilación de 800 mm de ancho, 800 mm de alto y 1500 mm de longitud, distancia entre celdillas de 20 mm, con atenuación mínima de 39 dB a 250 Hz. Incluyendo accesorios y soportes. Completamente instalado. Marca/modelo: SCHAKO / MWS-LB-0800-0800-1500-200-03-SV-0000-M3 o equivalente
Según fichas técnicas de proyecto.

| Código | Ud | Descripción | Rendimiento | Precio | Importe |
|---|---|---|---|---|---|
| BHCA1k | ud | Silenciador rectangular de 800 x 800 x 1500 mm. (material) | 1 | 629.38 | 629.38 |
| O01OB170 | h | Oficial 1ª fontanero calefactor | 4.1 | 22.2 | 91.02 |
| O01OB180 | h | Oficial 2ª fontanero calefactor | 4.1 | 20.96 | 85.94 |
| C1502 | h | Grúa autopropulsada 12 T | 1.1 | 36.7 | 40.37 |
|  |  | Total |  |  | 846.71 |

| Medición | Uds. | Parcial |
|---|---|---|
| ENTREPLANTA CUBIERTA | 4 | 4.00 |
| Total |  | 4 |

**EHCA01l** ud Silenciador rectangular especial para ventilación de 1000 mm x 1 (14/10/2022)
2 ud × 832.82 (857.8 con costes indirectos) = 1715.60
Silenciador rectangular especial para instalaciones de ventilación de 1000 mm de ancho, 1000 mm de alto y 1000 mm de longitud, distancia entre celdillas de 20 mm, con atenuación mínima de 34 dB a 250 Hz. Incluyendo accesorios y soportes. Completamente instalado. Marca/modelo: SCHAKO / MWS-LB-1000-1000-1000-200-04-SV-0000-M3 o equivalente
Según fichas técnicas de proyecto.

| Código | Ud | Descripción | Rendimiento | Precio | Importe |
|---|---|---|---|---|---|
| BHCA1l | ud | Silenciador rectangular de 1000 x 1000 x 1000 mm. (material) | 1 | 644.41 | 644.41 |
| O01OB170 | h | Oficial 1ª fontanero calefactor | 3.6 | 22.2 | 79.92 |
| O01OB180 | h | Oficial 2ª fontanero calefactor | 3.6 | 20.96 | 75.46 |
| C1502 | h | Grúa autopropulsada 12 T | 0.9 | 36.7 | 33.03 |
|  |  | Total |  |  | 832.82 |

| Medición | Uds. | Parcial |
|---|---|---|
| ENTREPLANTA CUBIERTA | 2 | 2.00 |
| Total |  | 2 |

**EHCA01m** ud Silenciador rectangular especial para ventilación de 1000 mm x 1 (14/10/2022)
2 ud × 986.62 (1016.22 con costes indirectos) = 2032.44
Silenciador rectangular especial para instalaciones de ventilación de 1000 mm de ancho, 1000 mm de alto y 1250 mm de longitud, distancia entre celdillas de 20 mm, con atenuación mínima de 40 dB a 250 Hz. Incluyendo accesorios y soportes. Completamente instalado. Marca/modelo: SCHAKO / MWS-LB-1000-1000-1250-200-04-SV-0000-M3 o equivalente
Según fichas técnicas de proyecto.

| Código | Ud | Descripción | Rendimiento | Precio | Importe |
|---|---|---|---|---|---|
| BHCA1m | ud | Silenciador rectangular de 1000 x 1000 x 1250 mm. (material) | 1 | 769.29 | 769.29 |
| O01OB170 | h | Oficial 1ª fontanero calefactor | 4.1 | 22.2 | 91.02 |
| O01OB180 | h | Oficial 2ª fontanero calefactor | 4.1 | 20.96 | 85.94 |
| C1502 | h | Grúa autopropulsada 12 T | 1.1 | 36.7 | 40.37 |
|  |  | Total |  |  | 986.62 |

| Medición | Uds. | Parcial |
|---|---|---|
| ENTREPLANTA CUBIERTA | 2 | 2.00 |
| Total |  | 2 |

**EHCA01n** ud Silenciador rectangular especial para ventilación de 400 mm x 40 (14/10/2022)
2 ud × 285.96 (294.54 con costes indirectos) = 589.08
Silenciador rectangular especial para instalaciones de ventilación de 400 mm de ancho, 400 mm de alto y 500 mm de longitud, distancia entre celdillas de 20 mm, con atenuación mínima de 16 dB a 250 Hz. Incluyendo accesorios y soportes. Completamente instalado. Marca/modelo: SCHAKO / MWS-OB-0400-0400-0500-100-02-SV-0000-M3 o equivalente
Según fichas técnicas de proyecto.

| Código | Ud | Descripción | Rendimiento | Precio | Importe |
|---|---|---|---|---|---|
| BHCA1n | ud | Silenciador rectangular de 400 x 400 x 500 mm. (material) | 1 | 151.08 | 151.08 |
| O01OB170 | h | Oficial 1ª fontanero calefactor | 2.7 | 22.2 | 59.94 |
| O01OB180 | h | Oficial 2ª fontanero calefactor | 2.7 | 20.96 | 56.59 |
| C1502 | h | Grúa autopropulsada 12 T | 0.5 | 36.7 | 18.35 |
|  |  | Total |  |  | 285.96 |

| Medición | Uds. | Parcial |
|---|---|---|
| ENTREPLANTA CUBIERTA | 2 | 2.00 |
| Total |  | 2 |

**EHCA01o** ud Silenciador rectangular especial para ventilación de 800 mm x 60 (14/10/2022)
1 ud × 572.32 (589.49 con costes indirectos) = 589.49
Silenciador rectangular especial para instalaciones de ventilación de 800 mm de ancho, 600 mm de alto y 500 mm de longitud, distancia entre celdillas de 20 mm, con atenuación mínima de 39 dB a 250 Hz. Incluyendo accesorios y soportes. Completamente instalado. Marca/modelo: SCHAKO / MWS-OB-0800-0600-0500-100-04-SV-0000-M3 o equivalente
Según fichas técnicas de proyecto.

| Código | Ud | Descripción | Rendimiento | Precio | Importe |
|---|---|---|---|---|---|
| BHCA1o | ud | Silenciador rectangular de 800 x 600 x 500 mm. (material) | 1 | 437.44 | 437.44 |
| O01OB170 | h | Oficial 1ª fontanero calefactor | 2.7 | 22.2 | 59.94 |
| O01OB180 | h | Oficial 2ª fontanero calefactor | 2.7 | 20.96 | 56.59 |
| C1502 | h | Grúa autopropulsada 12 T | 0.5 | 36.7 | 18.35 |
|  |  | Total |  |  | 572.32 |

| Medición | Uds. | Parcial |
|---|---|---|
| ENTREPLANTA CUBIERTA | 1 | 1.00 |
| Total |  | 1 |

**EHCC01a** ud Silenciador cilíndrico con núcleo, para ventilación, 400 mm diám (14/10/2022)
38 ud × 415.21 (427.67 con costes indirectos) = 16251.46
Silenciador cilíndrico con núcleo, especial para instalaciones de ventilación, de 400 mm de diámetro de conexión y 500 mm de longitud, con atenuación mínima de 3 dB a 250 Hz, incluyendo accesorios y soportes. Completamente instalado.
Según fichas técnicas de proyecto.

| Código | Ud | Descripción | Rendimiento | Precio | Importe |
|---|---|---|---|---|---|
| BHCC1a | ud | Silenciador cilíndrico con núcleo de 400 mm de conexión y 500 mm (material) | 1 | 243.96 | 243.96 |
| O01OB170 | h | Oficial 1ª fontanero calefactor | 3.3 | 22.2 | 73.26 |
| O01OB180 | h | Oficial 2ª fontanero calefactor | 3.3 | 20.96 | 69.17 |
| C1501 | h | Camión grúa o cesta | 0.8 | 36.03 | 28.82 |
|  |  | Total |  |  | 415.21 |

| Medición | Uds. | Parcial |
|---|---|---|
| ENTREPLANTA CUBIERTA | 38 | 38.00 |
| Total |  | 38 |

### 195 DETECCIÓN DE CO (03/10/2022)
Importe: 8645.07

**EGKA10baa** ud Central de control, detección y medida de concentración de CO pa (03/10/2022)
1 ud × 420.89 (433.52 con costes indirectos) = 433.52
Central de control, detección y medida de la concentración de monóxido de carbono, formado por módulos enchufables para 2 zonas, provistos de instrumento analógico para la medida de CO entre 0 y 300 p.p.m., con posibilidad de seleccionar el nivel de concentración de CO al que debe actuar el sistema de ventilación, alarma óptica, acústica, y piloto de avería, con posibilidd de ajustar el caudal de aire en función de la concentración de CO detectada mediante los variadores de frecuencia de cada uno de los ventiladores, según especificaciones normas UNE 23300 y UNE 23301. Completamente instalada. Marca/modelo: NOTIFIER o equivalente
Incluye cable y conex. de alimentación eléctrica y control mediante cable desde C.E. y subestación

| Código | Ud | Descripción | Rendimiento | Precio | Importe |
|---|---|---|---|---|---|
| BGKA1b | ut | Central de detección de CO para 2 zonas. (material) | 1 | 304.71 | 304.71 |
| BQLBP | ud | Cableado de electricidad y control y conexionado desde subestaci | 1 | 30.26 | 30.26 |
| O01OB200 | h | Oficial 1ª electricista | 2 | 22 | 44.00 |
| O01OB220 | h | Ayudante electricista | 2 | 20.96 | 41.92 |
|  |  | Total |  |  | 420.89 |

| Medición | Uds. | Parcial |
|---|---|---|
| PLANTA BAJA | 1 | 1.00 |
| Total |  | 1 |

**EGKA10daa** ud Central de control, detección y medida de concentración de CO pa (03/10/2022)
1 ud × 547.85 (564.29 con costes indirectos) = 564.29
Central de control, detección y medida de la concentración de monóxido de carbono, formado por módulos enchufables para 4 zonas, provistos de instrumento analógico para la medida de CO entre 0 y 300 p.p.m., con posibilidad de seleccionar el nivel de concentración de CO al que debe actuar el sistema de ventilación, alarma óptica, acústica, y piloto de avería, con posibilidd de ajustar el caudal de aire en función de la concentración de CO detectada mediante los variadores de frecuencia de cada uno de los ventiladores, según especificaciones normas UNE 23300 y UNE 23301. Completamente instalada. Marca/modelo: NOTIFIER o equivalente
Incluye cable y conex. de alimentación eléctrica y control mediante cable desde C.E. y subestación

| Código | Ud | Descripción | Rendimiento | Precio | Importe |
|---|---|---|---|---|---|
| BGKA1d | ut | Central de detección de CO para 4 zonas. (material) | 1 | 410.19 | 410.19 |
| BQLBP | ud | Cableado de electricidad y control y conexionado desde subestaci | 1 | 30.26 | 30.26 |
| O01OB200 | h | Oficial 1ª electricista | 2.5 | 22 | 55.00 |
| O01OB220 | h | Ayudante electricista | 2.5 | 20.96 | 52.40 |
|  |  | Total |  |  | 547.85 |

| Medición | Uds. | Parcial |
|---|---|---|
| SÓTANO | 1 | 1.00 |
| Total |  | 1 |

**EGGA10aa** ud Armario metálico de fijación mural de 600x600 mm alto x ancho y (03/10/2022)
2 ud × 158.21 (162.96 con costes indirectos) = 325.92
Armario metálico de fijación mural con llave de cierre y tapas para salida de cables de 600x600 mm de alto x ancho y 250 mm de profundidad con accesorios y fijaciones necesarios. Completamente instalado.

| Código | Ud | Descripción | Rendimiento | Precio | Importe |
|---|---|---|---|---|---|
| BGGA1aa | ud | Armario metálico de 600x600 mm alto x ancho y 250 mm profundidad (material) | 1 | 117.2 | 117.20 |
| BGGA2aa | pp | Accesorios y fijaciones para armario metálico de 600x600 y 250 m (material) | 1 | 19.53 | 19.53 |
| O01OB200 | h | Oficial 1ª electricista | 0.5 | 22 | 11.00 |
| O01OB220 | h | Ayudante electricista | 0.5 | 20.96 | 10.48 |
|  |  | Total |  |  | 158.21 |

| Medición | Uds. | Parcial |
|---|---|---|
| SÓTANO | 1 | 1.00 |
| PLANTA BAJA | 1 | 1.00 |
| Subtotal |  | 2.00 |
| Total |  | 2 |

**EGKA20aa** ud Detector electrónico de monóxido de carbono (03/10/2022)
58 ud × 91.3 (94.04 con costes indirectos) = 5454.32
Detector electrónico de monóxido de carbono, con pilotos indicadores de funcionamiento y de concentración captada en 50 p.p.m. sensor tipo, según especificaciones normas UNE 23300 y UNE 23301. Completamente instalado. Marca/modelo: NOTIFIER o equivalente
Incluye cable y conex. de alimentación eléctrica y control mediante cable desde C.E. y subestación

| Código | Ud | Descripción | Rendimiento | Precio | Importe |
|---|---|---|---|---|---|
| BGKA2 | ud | Detector de CO. (material) | 1 | 50.3 | 50.30 |
| BQLBP | ud | Cableado de electricidad y control y conexionado desde subestaci | 1 | 30.26 | 30.26 |
| O01OB200 | h | Oficial 1ª electricista | 0.25 | 22 | 5.50 |
| O01OB220 | h | Ayudante electricista | 0.25 | 20.96 | 5.24 |
|  |  | Total |  |  | 91.3 |

| Medición | Uds. | Parcial |
|---|---|---|
| SÓTANO | 43 | 43.00 |
| PLANTA BAJA | 15 | 15.00 |
| Subtotal |  | 58.00 |
| Total |  | 58 |

**ERGB10aga** ud Punto conexionado de detector , desde las unidades de control de (03/10/2022)
58 ud × 31.25 (32.19 con costes indirectos) = 1867.02
Punto de conexionado de detector , desde las unidades de control de líneas incluyendo parte proporcional de tubo plástico libre de halógenos y baja emisión de humos rígido en ejecución vista o en falso techo, y tubo plástico libre de halógenos y baja emisión de humos corrugado flexible para instalaciones empotradas, cableado, cajas de derivación y montaje del hilo conductor bajo tubo. Completamente instalado.

| Código | Ud | Descripción | Rendimiento | Precio | Importe |
|---|---|---|---|---|---|
| BRGB2aga | ud | Punto de conexionado de detector con parte proporcional de tubo (material) | 1 | 9.77 | 9.77 |
| O01OB200 | h | Oficial 1ª electricista | 0.5 | 22 | 11.00 |
| O01OB220 | h | Ayudante electricista | 0.5 | 20.96 | 10.48 |
|  |  | Total |  |  | 31.25 |

| Medición | Uds. | Parcial |
|---|---|---|
| SÓTANO | 43 | 43.00 |
| PLANTA BAJA | 15 | 15.00 |
| Subtotal |  | 58.00 |
| Total |  | 58 |

### 196 AYUDAS DE ALBAÑILERÍA (20/06/2022)
Importe: 6774.31

**E1KA10d** ud Conjunto de ayudas de obra civil para dejar la instalación de cl (20/06/2022)
1 ud × 3361.2 (3462.04 con costes indirectos) = 3462.04
Conjunto de ayudas de obra civil para dejar la instalación de climatización y ventilación completamente terminada, incluyendo:
Apertura y tapado de rozas.
Apertura de agujeros en paramentos tanto en horizontales como verticales.
Colocación de pasamuros.
Fijación de soportes.
Construcción de bancadas y hornacinas.
Colocación y recibido de cajas para elementos empotrados.
Apertura de agujeros en falsos techos de todo tipo y materiales.
Descarga y elevación de materiales (si no precisan transportes especiales).
Sellado de agujeros y huecos de paso de instalaciones.
Soporte de placas solares y fotovoltaicas.
Tapas para registro en montantes y falsos techos de todo tipo y material para instalaciones.
Tapas de arquetas en todo tipo de suelos.
En general, todo aquello necesario (material y mano de obra) para el montaje de la instalación i coordinación con obra civil y arquitectura, de acuerdo con las instrucciones de la dirección facultativa de obra.

| Código | Ud | Descripción | Rendimiento | Precio | Importe |
|---|---|---|---|---|---|
| B1KA1d | ud | Material ayudas de albañileria de la instalación de climatizació (material; 19/10/2022) | 1 | 975 | 975.00 |
| O01OA060 | h | Peón especializado | 60 | 20.06 | 1203.60 |
| O01OA070 | h | Peón ordinario | 60 | 19.71 | 1182.60 |
|  |  | Total |  |  | 3361.2 |

| Medición | Uds. | Parcial |
|---|---|---|
| GENERALES | 1 | 1.00 |
| Total |  | 1 |

**E1KA20d** ud Relleno y sellado de huecos abiertos para paso de inst. de clima (20/06/2022)
1 ud × 3215.8 (3312.27 con costes indirectos) = 3312.27
Relleno y sellado de todos los huecos abiertos para paso de instalaciones de climatización y ventilación entre sectores de incendios, a base de productos adecuados para conseguir el grado de resistencia al fuego exigido al elemento compartimentador; según las instalaciones se usarán los siguientes productos:
Bandejas y cables: pasamuros con estanqueidad al fuego (EI 240) homologado según norma UNE-EN 1366-3, formados por módulos compuestos por tubos de acero galvanizado que disponen de material intumescente en su interior y fijados medianter placas sellantes de acero con material ignífugo.
Tuberías y conductos: mortero para sellado ignífugo de alta densidad, resinas termoplásticas y/o masillas a base de siliconas intumescentes.
Tuberías y tubos combustibles, mediante collarines de material intumescente según norma UNE-EN 1366-3 con la resistencia al fuego requerida en cada sector.
Para huecos de grandes dimensiones se emplearán como relleno bolsas de fibras minerales de alta estabilidad térmica con materiales intumescentes para el sellado de penetraciones.
Incluyendo todo aquello necesario para el montaje e instalación, completamente realizado según Especificaciones Técnicas del fabricante del producto y aplicado en cada caso según coordinación de la Dirección Facultativa.

| Código | Ud | Descripción | Rendimiento | Precio | Importe |
|---|---|---|---|---|---|
| B1KA2d | ud | Material para el relleno y sellado de huecos abiertos para insta (material; 19/10/2022) | 1 | 1625 | 1625.00 |
| O01OA060 | h | Peón especializado | 40 | 20.06 | 802.40 |
| O01OA070 | h | Peón ordinario | 40 | 19.71 | 788.40 |
|  |  | Total |  |  | 3215.8 |

| Medición | Uds. | Parcial |
|---|---|---|
| GENERALES | 1 | 1.00 |
| Total |  | 1 |

### 197 VARIOS
Importe: 4385.23

**E2AA01d** ud Preparación de toda la documentación de obra de la instalación d
1 ud × 1300 (1339 con costes indirectos) = 1339.00
Preparación de toda la documentación de obra de la instalación de climatización según pliego de condiciones generales e instrucciones de la D.F., comprendiendo:
- Planos de detalle y de montaje en soporte informático (AUTOCAD) según indicaciones de la D.F.
- Planos final de obra de la instalación realmente ejecutada (3 copias aprobadas por la D.F.).
- Memorias, bases de cálculo y cálculos, especificaciones técnicas, estado de mediciones finales y presupuesto final actualizados según lo realmente ejecutado (3 copias aprobadas por la D.F.).
- Documentación final de obra: pruebas realizadas, instrucciones de operación y mantenimiento, relación de suministradores, etc. (3 copias aprobadas por la D.F.)
Esta partida deberá respetarse con el importe indicado, no pudiendo estar repartida en el conjunto de las partidas del ppto. ni verse disminuïda por la baja que en su caso pueda afectar al presupuesto.

| Código | Ud | Descripción | Rendimiento | Precio | Importe |
|---|---|---|---|---|---|
| B2AA1d | ud | Documentación de ejecución y final de obra de climatización . (material) | 1 | 1300 | 1300.00 |
|  |  | Total |  |  | 1300 |

| Medición | Uds. | Parcial |
|---|---|---|
| GENERALES | 1 | 1.00 |
| Total |  | 1 |

**E2AA02d** ud Legalización de todas las instalaciones de climatización que se
1 ud × 1820 (1874.6 con costes indirectos) = 1874.60
Legalización de todas las instalaciones de climatización que se vean afectadas en este capítulo de los presupuestos, incluyendo la preparación y visados de proyectos en el Colegio Profesional correspondiente y la presentación y seguimiento hasta buen fin de los expedientes ante los Servicios Territoriales de Industria y Entidades Colaboradoras, incluso el abono de las tasas correspondientes. Se incluyen todos los trámites administrativos habitulales que haya que realizar con los organismos oficiales para llevar a buen término las instalaciones de este capítulo, así como el contrato de mantenimiento preceptivo y obligatorio que marque el Servicio de Industria ante la presentación del expediente.

| Código | Ud | Descripción | Rendimiento | Precio | Importe |
|---|---|---|---|---|---|
| B2AA2d | ud | Legalización instalaciones de climatización . (material) | 1 | 1820 | 1820.00 |
|  |  | Total |  |  | 1820 |

| Medición | Uds. | Parcial |
|---|---|---|
| GENERALES | 1 | 1.00 |
| Total |  | 1 |

**E2AB02d** ud Control Calidad y Pruebas según especificaciones del PCC de las
1 ud × 1137.5 (1171.63 con costes indirectos) = 1171.63
Control de Calidad y Pruebas según especificaciones del Protocolo del Control de Calidad de las instalaciones de climatización
Se dedicará un importe de al menos el PEC > 3 M€ 1% % del precio ejecución contrata (PEC) que la dirección de ejecución de la obra, que forma parte de la DF, se encargará de gestionar ordenando la realización de ensayos y pruebas precisas, según la Ley de Ordenación de la edificación de 5 de noviembre de 1999 y el pliego de cláusulas administrativas (según CTE).

| Código | Ud | Descripción | Rendimiento | Precio | Importe |
|---|---|---|---|---|---|
| B2AB2d | ud | Protocolo de Control de Calidad de las instalaciones de climatiz (material) | 1 | 1137.5 | 1137.50 |
|  |  | Total |  |  | 1137.5 |

| Medición | Uds. | Parcial |
|---|---|---|
| GENERALES | 1 | 1.00 |
| Total |  | 1 |

## 20 INSTALACIÓN DE COMUNICACIONES Y SEGURIDAD (20/06/2022)
Importe: 356403.14

### 201 INFRAESTRUCTURAS (20/06/2022)
Importe: 31168.06

**E1CA21aa1a** ud Arqueta de registro para telecomunicaciones de dimensiones media (20/06/2022)
3 ud × 62.32 (64.19 con costes indirectos) = 192.57
Arqueta de registro para telecomunicaciones de dimensiones medias 600x600x800 mm (variables) construida en hormigón prefabricado, tapa superior con marco angular y tapa de fundición normalizada. Incluido trabajos auxiliares, mano de obra y material necesario. Completamente acabada.

| Código | Ud | Descripción | Rendimiento | Precio | Importe |
|---|---|---|---|---|---|
| BCB43aaaa | ud | Construcción de arqueta registro para telecomunicaciones de 600x (material) | 1 | 23.34 | 23.34 |
| BCB44aaaa | ud | Marco y tapa de registro de fundición normalizada para telecomun (material) | 1 | 24.9 | 24.90 |
| O01OA060 | h | Peón especializado | 0.354 | 20.06 | 7.10 |
| O01OA070 | h | Peón ordinario | 0.354 | 19.71 | 6.98 |
|  |  | Total |  |  | 62.32 |

| Medición | Uds. | Parcial |
|---|---|---|
| GENERALES | 3 | 3.00 |
| Total |  | 3 |

**E1BA11aa** ml Excavación de zanjas para comunicaciones , solera de lecho de ar (20/06/2022)
200 ml × 13.41 (13.81 con costes indirectos) = 2762.00
Excavación de zanjas para comunicaciones mediante movimiento de tierras a base de excavación en cualquier tipo de terreno por medios mecánicos o manuales, incluyendo formación de solera de lecho de arena, relleno y compactado, trabajos y material necesario para contención de tierras, reposición y traslado de tierras sobrantes a vertedero autorizado, sin limitación de distancia, trabajos auxiliares y mano de obra y material necesario.

| Código | Ud | Descripción | Rendimiento | Precio | Importe |
|---|---|---|---|---|---|
| B1BA1a | m3 | Material necesario para formación de solera de lecho de arena, e (material) | 1 | 2.54 | 2.54 |
| O01OA070 | h | Peón ordinario | 0.056 | 19.71 | 1.10 |
| C1507 | h | Transporte por medios mecánicos con carga de vehículos por medio | 0.081 | 31.38 | 2.54 |
| C1331 | h | Maquinaria para excavación, reposición y compactado en cualquier | 0.154 | 46.98 | 7.23 |
|  |  | Total |  |  | 13.41 |

| Medición | Uds. | Parcial |
|---|---|---|
| GENERALES | 200 | 200.00 |
| Total |  | 200 |

**ERAC21d** ud Tubo PVC rígido abocardado para conducciones eléctricas superfíc (03/10/2022)
150 ud × 19.22 (19.8 con costes indirectos) = 2970.00
Tubo de PVC rígido abocardado para conducciones eléctricas en superfície, según UNE-EN 61386-21, grado de protección 7, diámetro nominal 110 mm con parte proporcional de accesorios y soportaciones. Completamente instalado.

| Código | Ud | Descripción | Rendimiento | Precio | Importe |
|---|---|---|---|---|---|
| BRAC5d | m | Tubo de PVC rígido diámetro 110 mm para conducciones eléctricas (material) | 1 | 1.01 | 1.01 |
| BRAC6d | pp | Accesorios para tubo de PVC rígido, 110 mm, para conducciones el (material) | 1 | 1.46 | 1.46 |
| O01OB200 | h | Oficial 1ª electricista | 0.39 | 22 | 8.58 |
| O01OB220 | h | Ayudante electricista | 0.39 | 20.96 | 8.17 |
|  |  | Total |  |  | 19.22 |

| Medición | Uds. | Parcial |
|---|---|---|
| GENERALES | 150 | 150.00 |
| Total |  | 150 |

**EQGA12** m Alambre guía galvanizado para paso de cables instalado bajo tubo (03/10/2022)
150 m × 0.91 (0.94 con costes indirectos) = 141.00
Alambre guía galvanizado para paso de cables instalado bajo tubo. Completamente instalado.

| Código | Ud | Descripción | Rendimiento | Precio | Importe |
|---|---|---|---|---|---|
| BQGA7 | m | Alambre guía galvanizado. (material) | 1 | 0.05 | 0.05 |
| O01OB200 | h | Oficial 1ª electricista | 0.02 | 22 | 0.44 |
| O01OB220 | h | Ayudante electricista | 0.02 | 20.96 | 0.42 |
|  |  | Total |  |  | 0.91 |

| Medición | Uds. | Parcial |
|---|---|---|
| GENERALES | 150 | 150.00 |
| Total |  | 150 |

**ERBA62baa** m Bandeja perforada de acero galvanizado de dimensiones 100x60 mm, (03/10/2022)
826 m × 28.68 (29.54 con costes indirectos) = 24400.04
Bandeja perforada de acero laminado galvanizado por inmersión en caliente según UNE-EN ISO 1461, dimensiones 100x60 mm con tapa de cierre con resorte y parte proporcional de separador/es, uniones, accesorios, soportes y cable de protección de cobre desnudo de 16mm2. Completamente instalada. Marca/modelo: UNEX o equivalente.

| Código | Ud | Descripción | Rendimiento | Precio | Importe |
|---|---|---|---|---|---|
| BRBAFba | m | Bandeja galvanizada perforada con tapa y separador/es de dimensi (material) | 1 | 11.04 | 11.04 |
| BRBAGba | pp | Accesorios y separador/es para bandeja galvanizada perforada con (material) | 1 | 1.12 | 1.12 |
| BQFAM | pp | Conductor de cobre desnudo 16mm² y accesorios para puesta a tier | 1 | 0.62 | 0.62 |
| O01OB200 | h | Oficial 1ª electricista | 0.37 | 22 | 8.14 |
| O01OB220 | h | Ayudante electricista | 0.37 | 20.96 | 7.76 |
|  |  | Total |  |  | 28.68 |

| Medición | Uds. | Parcial |
|---|---|---|
| GENERALES | 826 | 826.00 |
| Total |  | 826 |

**ERBA62caa** m Bandeja perforada de acero galvanizado de dimensiones 150x60 mm, (03/10/2022)
21 m × 32.48 (33.45 con costes indirectos) = 702.45
Bandeja perforada de acero laminado galvanizado por inmersión en caliente según UNE-EN ISO 1461, dimensiones 150x60 mm con tapa de cierre con resorte y parte proporcional de separador/es, uniones, accesorios, soportes y cable de protección de cobre desnudo de 16mm2. Completamente instalada. Marca/modelo: UNEX o equivalente.

| Código | Ud | Descripción | Rendimiento | Precio | Importe |
|---|---|---|---|---|---|
| BRBAFca | m | Bandeja galvanizada perforada con tapa y separador/es de dimensi (material) | 1 | 13.18 | 13.18 |
| BRBAGca | pp | Accesorios y separador/es para bandeja galvanizada perforada con (material) | 1 | 1.5 | 1.50 |
| BQFAM | pp | Conductor de cobre desnudo 16mm² y accesorios para puesta a tier | 1 | 0.62 | 0.62 |
| O01OB200 | h | Oficial 1ª electricista | 0.4 | 22 | 8.80 |
| O01OB220 | h | Ayudante electricista | 0.4 | 20.96 | 8.38 |
|  |  | Total |  |  | 32.48 |

| Medición | Uds. | Parcial |
|---|---|---|
| GENERALES | 21 | 21.00 |
| Total |  | 21 |

### 202 CABLEADO ESTRUCTURADO (03/10/2022)
Importe: 69438.66

**EXSYS00** ud Distribuidor principal RK1
1 ud × 8081.57 (8324.02 con costes indirectos) = 8324.02
Distribuidor principal de cableado estructurado y formado por:
- Rack abierto STD de 19" x 7" x 6", 45U, color negro, referencia 760082495 de SYSTIMAX, incluso 2 pasahilos verticales de 45U x 6" con puertas pivotantes y "dedos para protección de radios de curvatura, color plateado y puertas pivotantes a ambos lados o removibles, referencia 760244787 de CommScope, completamente instalado y terminado según pliego de condiciones técnicas.
Marca/modelo:SYSTIMAX/760082495 o e.quivalente
- Bandeja 19" HD-2U-SP deslizante y modular para 8 cassettes, referencia 760231514 de CommScope, preparada para actualizarla a gestión inteligente usando latiguillos convencionales y sin necesidad de desconectar el servicio, con pasahilos frontal incluido y posibilidad de sujección de racores, plateada y con tapa frontal transparente, posibilidad de incorporar bandejas de empalme de hasta 192 fibras. Completamente instalado y terminado según pliego de condiciones técnicas, aprobada por la DF del proyecto. Marca/modelo: COMMSCOPE/760231514
- Módulo Cartrige 360G2, incluye 12 acopladores LC-Dúplex con 24 pigtails LazrSPEED OM5, con tapas guardapolvos internos que se abaten automáticamente al insertar el latiguillo y se cierran al extraerlo, para mayor protección frente al polvo, permitiendo alojar las fusiones dentro del propio módulo, referencia 760245398 de CommScope. La partida incluye la realización de las fusiones. Completamente instalado y terminado según pliego de condiciones técnicas, aprobado por la DF del proyecto.
Marca/modelo: COMMSCOPE/760245398
-Módulo Cartrige 360G2, incluye 6 acopladores LC-Dúplex con 12 pigtails LazrSPEED OM5, con tapas guardapolvos internas, permitiendo alojar las fusiones dentro del propio módulo, referencia 760245403 de CommScope. La partida incluye la realización de las fusiones. Completamente instalado y terminado según pliego de condiciones técnicas, aprobado por la DF del proyecto.
Marca/modelo: COMMSCOPE/760245403
-Panel 360 PATCHMAX Categoría 6A UTP de 24 puertos con pasahilos incluido y 2U de altura, de la solución GigaSPEED X10D, tipo 360-PM-GS6-24 referencia 760102251 de SYSTIMAX. Permitirá actualizarse a gestión ingeligente sin desconectar servicio y usando latiguillos convencionales. Completamente instalado y terminado según pliego de condiciones técnicas, aprobado por la DF del proyecto. Será imprescindible que el producto deberá estar disponible en formato ECO, sin envoltorios de plástico y sólo usando embalajes de cartón y papel reciclado. Marca/modelo: SYSTIMAX/760102251
- Roseta de terminación de fibra óptica con 1 conector LC/UPC Duplex, incluyendo 2 pigtails Multimodo OM4 referencia FBXLCUC11-MXF005, para montar en superficie o empotrada, incluye ventanas o guardapolvos de protección, fabricada con material termo-plástico LSZH y cumpliendo con UL94-V0 e IP20, referencia HFTP-N0-xxx-E de CommScope. Completamente instalado y terminado según pliego de condiciones técnicas, incluso las fusiones necesarias para terminar el cable de fibra que llega a esta caja. Marca/modelo: COMMSCOPE/FBXLCUC11-MXF005
- latiguillos de parcheo para datos.
- latiguillos de fibra óptica
incluso accesorios, etiquetado, montado y certificado. Completamente instalado.

| Código | Ud | Descripción | Rendimiento | Precio | Importe |
|---|---|---|---|---|---|
| EXSYS00M1 | ud | Armarios/Bastidores (material) | 2 | 835.48 | 1670.96 |
| EXSYS01M3 | ud | Conexión Cable FO Troncal Multimodo (material) | 3 | 308.57 | 925.71 |
| EXSYS01M31 | ud | Conexión Cable FO Horizontal Multimodo (material) | 9 | 182.1 | 1638.90 |
| EXSYS00M2 | ud | Paneles para la troncal de datos en fibra multimodo (material) | 1 | 182.1 | 182.10 |
| EXSYS00M4 | ud | Panel para distribución horizontal en cobre (material) | 6 | 364.5 | 2187.00 |
| EXSYS00M5 | ud | Roseta Óptica Multimodo FTTD (material) | 9 | 35.91 | 323.19 |
| EXSYS00M6 | ud | Latiguillo LSZH RJ45-RJ45 Categoría 6A UTP (material) | 89 | 7.51 | 668.39 |
| EXSYS00M7 | ud | Latiguillos bifibra OM5 (material) | 9 | 20.68 | 186.12 |
| O01OB222 | h | Oficial 1ª instalador telecomunicación (mano de obra) | 13.6 | 22 | 299.20 |
|  |  | Total |  |  | 8081.57 |

| Medición | Uds. | Parcial |
|---|---|---|
| SÓTANO | 1 | 1.00 |
| Total |  | 1 |

**EXSYS01** ud Distribuidor secundario RK2
1 ud × 2119.69 (2183.28 con costes indirectos) = 2183.28
Distribuidor secundario de cableado estructurado, formado por:
- Rack para montaje Mural de 15U, 600x400mm, color beige, con guías de 19", puerta de cristal transparente, referencia LT7507030 de RITTAL o equivalente, incluyendo regleta de al menos 8 enchufes con interruptor magnetotérmico. Completamente instalado y terminado según pliego de condiciones técnicas, aprobado por la DF del proyecto.
Marca/modelo: RITTAL/LT7507030
- Bandeja 19" HD-1U-SP deslizante y modular para 4 cassettes, referencia 760231506 de CommScope, preparada para actualizarla a gestión inteligente usando latiguillos convencionales y sin necesidad de desconectar el servicio, con pasahilos frontal incluido y posibilidad de sujección de racores, plateada y con tapa frontal transparente, posibilidad de incorporar bandejas de empalme de hasta 96 fibras. Completamente instalado y terminado según pliego de condiciones técnicas, aprobada por la DF del proyecto. Marca/modelo: COMMSCOPE/760231506
- Módulo Cartrige 360G2, incluye 12 acopladores LC-Dúplex con 24 pigtails LazrSPEED OM5, con tapas guardapolvos internos que se abaten automáticamente al insertar el latiguillo y se cierran al extraerlo, para mayor protección frente al polvo, permitiendo alojar las fusiones dentro del propio módulo, referencia 760245398 de CommScope. La partida incluye la realización de las fusiones. Completamente instalado y terminado según pliego de condiciones técnicas, aprobado por la DF del proyecto.
Marca/modelo: COMMSCOPE/760245398
- Panel 360 PATCHMAX Categoría 6A UTP de 24 puertos con pasahilos incluido y 2U de altura, de la solución GigaSPEED X10D, tipo 360-PM-GS6-24 referencia 760102251 de SYSTIMAX. Permitirá actualizarse a gestión ingeligente sin desconectar servicio y usando latiguillos convencionales. Completamente instalado y terminado según pliego de condiciones técnicas, aprobado por la DF del proyecto. Será imprescindible que el producto deberá estar disponible en formato ECO, sin envoltorios de plástico y sólo usando embalajes de cartón y papel reciclado.
Marca/modelo: SYSTIMAX/760102251
- latiguillos de parcheo para datos.
- latiguillos de fibra óptica
incluso accesorios, etiquetado, montado y certificado. Completamente instalado.

| Código | Ud | Descripción | Rendimiento | Precio | Importe |
|---|---|---|---|---|---|
| EXSYS01M1 | ud | Armarios/Bastidores (material) | 1 | 341.8 | 341.80 |
| EXSYS01M2 | ud | Paneles para la troncal de datos en fibra en fibra multimodo (material) | 1 | 155.74 | 155.74 |
| EXSYS01M4 | ud | Panel para distribución horizontal en cobre (material) | 2 | 364.5 | 729.00 |
| EXSYS01M3a | ud | Conexión Cable FO Troncal multimodo (material) | 1 | 308.57 | 308.57 |
| EXSYS01M5 | ud | Latiguillos CAT6A (material) | 38 | 7.51 | 285.38 |
| O01OB222 | h | Oficial 1ª instalador telecomunicación | 13.6 | 22 | 299.20 |
|  |  | Total |  |  | 2119.69 |

| Medición | Uds. | Parcial |
|---|---|---|
| PLANTA BAJA | 1 | 1.00 |
| Total |  | 1 |

**EXSYS03** ud Distribuidor tercero RK3
1 ud × 5779.45 (5952.83 con costes indirectos) = 5952.83
Distribuidor secundario de cableado estructurado, formado por:
-Rack para montaje Mural de 15U, 600x400mm, color beige, con guías de 19", puerta de cristal transparente, referencia LT7507030 de RITTAL o equivalente, incluyendo regleta de al menos 8 enchufes con interruptor magnetotérmico. Completamente instalado y terminado según pliego de condiciones técnicas, aprobado por la DF del proyecto.
Marca/modelo: RITTAL/ LT7507030
-Bandeja 19" HD-1U-SP deslizante y modular para 4 cassettes, referencia 760231506 de CommScope, preparada para actualizarla a gestión inteligente usando latiguillos convencionales y sin necesidad de desconectar el servicio, con pasahilos frontal incluido y posibilidad de sujección de racores, plateada y con tapa frontal transparente, posibilidad de incorporar bandejas de empalme de hasta 96 fibras. Completamente instalado y terminado según pliego de condiciones técnicas, aprobada por la DF del proyecto. Marca/modelo: COMMSCOPE/760231506
Módulo Cartrige 360G2, incluye 6 acopladores LC-Dúplex con 12 pigtails LazrSPEED OM5, con tapas guardapolvos internas, permitiendo alojar las fusiones dentro del propio módulo, referencia 760245403 de CommScope. La partida incluye la realización de las fusiones. Completamente instalado y terminado según pliego de condiciones técnicas, aprobado por la DF del proyecto.
Marca/modelo: COMMSCOPE/760245403
- Módulo Cartrige 360G2, incluye 12 acopladores LC-Dúplex con 24 pigtails LazrSPEED OM5, con tapas guardapolvos internos que se abaten automáticamente al insertar el latiguillo y se cierran al extraerlo, para mayor protección frente al polvo, permitiendo alojar las fusiones dentro del propio módulo, referencia 760245398 de CommScope. La partida incluye la realización de las fusiones. Completamente instalado y terminado según pliego de condiciones técnicas, aprobado por la DF del proyecto.
Marca/modelo: COMMSCOPE/760245398
- Panel 360 PATCHMAX Categoría 6A UTP de 24 puertos con pasahilos incluido y 2U de altura, de la solución GigaSPEED X10D, tipo 360-PM-GS6-24 referencia 760102251 de SYSTIMAX. Permitirá actualizarse a gestión ingeligente sin desconectar servicio y usando latiguillos convencionales. Completamente instalado y terminado según pliego de condiciones técnicas, aprobado por la DF del proyecto. Será imprescindible que el producto deberá estar disponible en formato ECO, sin envoltorios de plástico y sólo usando embalajes de cartón y papel reciclado.
Marca/modelo: SYSTIMAX/760102251
- Roseta de terminación de fibra óptica con 1 conector LC/UPC Duplex, incluyendo 2 pigtails Multimodo OM4 referencia FBXLCUC11-MXF005, para montar en superficie o empotrada, incluye ventanas o guardapolvos de protección, fabricada con material termo-plástico LSZH y cumpliendo con UL94-V0 e IP20, referencia HFTP-N0-xxx-E de CommScope. Completamente instalado y terminado según pliego de condiciones técnicas, incluso las fusiones necesarias para terminar el cable de fibra que llega a esta caja.
Marca/modelo: COMMSCOPE/FBXLCUC11-MXF005
- latiguillos de parcheo para datos.
- latiguillos de fibra óptica
incluso accesorios, etiquetado, montado y certificado. Completamente instalado.

| Código | Ud | Descripción | Rendimiento | Precio | Importe |
|---|---|---|---|---|---|
| EXSYS00M1 | ud | Armarios/Bastidores | 1 | 835.48 | 835.48 |
| EXSYS01M2a | ud | Paneles para la troncal de datos en fibra en fibra multimodo (material) | 1 | 155.74 | 155.74 |
| EXSYS01M4a | ud | Panel para distribución horizontal en cobre (material) | 4 | 364.5 | 1458.00 |
| EXSYS01M31 | ud | Conexión Cable FO Horizontal Multimodo | 10 | 182.1 | 1821.00 |
| EXSYS01M3aa | ud | Conexión Cable FO Troncal multimodo (material) | 1 | 308.57 | 308.57 |
| EXSYS00M5 | ud | Roseta Óptica Multimodo FTTD | 9 | 35.91 | 323.19 |
| EXSYS01M5a | ud | Latiguillos CAT6A (material) | 77 | 7.51 | 578.27 |
| O01OB222 | h | Oficial 1ª instalador telecomunicación | 13.6 | 22 | 299.20 |
|  |  | Total |  |  | 5779.45 |

| Medición | Uds. | Parcial |
|---|---|---|
| PLANTA BAJA | 1 | 1.00 |
| Total |  | 1 |

**EXSYS04** ud Distribuidor cuarto RK4
1 ud × 2499.43 (2574.41 con costes indirectos) = 2574.41
Distribuidor secundario de cableado estructurado, formado por:
- Rack para montaje Mural de 15U, 600x400mm, color beige, con guías de 19", puerta de cristal transparente, referencia LT7507030 de RITTAL o equivalente, incluyendo regleta de al menos 8 enchufes con interruptor magnetotérmico. Completamente instalado y terminado según pliego de condiciones técnicas, aprobado por la DF del proyecto. Marca/modelo: RITTAL/LT7507030
- Bandeja 19" HD-1U-SP deslizante y modular para 4 cassettes, referencia 760231506 de CommScope, preparada para actualizarla a gestión inteligente usando latiguillos convencionales y sin necesidad de desconectar el servicio, con pasahilos frontal incluido y posibilidad de sujección de racores, plateada y con tapa frontal transparente, posibilidad de incorporar bandejas de empalme de hasta 96 fibras. Completamente instalado y terminado según pliego de condiciones técnicas, aprobada por la DF del proyecto.
Marca/modelo: COMMSCOPE/760231506
- Módulo Cartrige 360G2, incluye 12 acopladores LC-Dúplex con 24 pigtails LazrSPEED OM5, con tapas guardapolvos internos que se abaten automáticamente al insertar el latiguillo y se cierran al extraerlo, para mayor protección frente al polvo, permitiendo alojar las fusiones dentro del propio módulo, referencia 760245398 de CommScope. La partida incluye la realización de las fusiones. Completamente instalado y terminado según pliego de condiciones técnicas, aprobado por la DF del proyecto.
Marca/modelo: COMMSCOPE/760245398
- Panel 360 PATCHMAX Categoría 6A UTP de 24 puertos con pasahilos incluido y 2U de altura, de la solución GigaSPEED X10D, tipo 360-PM-GS6-24 referencia 760102251 de SYSTIMAX. Permitirá actualizarse a gestión ingeligente sin desconectar servicio y usando latiguillos convencionales. Completamente instalado y terminado según pliego de condiciones técnicas, aprobado por la DF del proyecto. Será imprescindible que el producto deberá estar disponible en formato ECO, sin envoltorios de plástico y sólo usando embalajes de cartón y papel reciclado.
Marca/modelo: SYSTIMAX/760102251
- latiguillos de parcheo para datos.
- latiguillos de fibra óptica
incluso accesorios, etiquetado, montado y certificado. Completamente instalado.

| Código | Ud | Descripción | Rendimiento | Precio | Importe |
|---|---|---|---|---|---|
| EXSYS01M1aa | ud | Armarios/Bastidores (material) | 1 | 341.8 | 341.80 |
| EXSYS01M2aa | ud | Paneles para la troncal de datos en fibra en fibra multimodo (material) | 1 | 155.74 | 155.74 |
| EXSYS01M4a | ud | Panel para distribución horizontal en cobre | 3 | 364.5 | 1093.50 |
| EXSYS01M3aaa | ud | Conexión Cable FO Troncal multimodo (material) | 1 | 308.57 | 308.57 |
| EXSYS01M5aa | ud | Latiguillos CAT6A (material) | 18 | 7.51 | 135.18 |
| EXSYS00M7 | ud | Latiguillos bifibra OM5 | 8 | 20.68 | 165.44 |
| O01OB222 | h | Oficial 1ª instalador telecomunicación | 13.6 | 22 | 299.20 |
|  |  | Total |  |  | 2499.43 |

| Medición | Uds. | Parcial |
|---|---|---|
| PLANTA BAJA | 1 | 1.00 |
| Total |  | 1 |

**EQJC20FO** m Cable interior de 12 fibras ópticas multimodo de índice gradual (03/10/2022)
600 m × 7.08 (7.29 con costes indirectos) = 4374.00
Cable interior de Fibra de 12 fibras OM5, con cubierta tipo CPR Clase B2ca, s1a, d1, a1, de la familia N-DS de CommScope. El fabricante deberá aportar medidas de atenuación a las longitudes de onda de 850nm y 953nm, así como el ancho de banda efectivo (EMBc) a las longitudes de onda de 850nm, 880nm, 910nm y 953nm, medidas que deberán haber sido realizadas por un laboratorio independiente. El parámetro EMBc deberá ser como mínmo de 2720 MHz/Km a la longitud de onda de 953nm, y se deberá aportar tablas de distancias mínimas garantizadas para aplicaciones SWDM en función de la aplicación y número de conexiones. Dichas tablas serán públicas y no podrán haber sido realizadas a medida para este proyecto. Además, el fabricante deberá disponer de un sistema online (webTrack) para descargar las medidas efectuadas a la bobina de fibra en fábrica,introduciendo el número de serie de la bobina, para asegurar su correcto rendimiento antes de la instalación. Completamente instalado y terminado según pliego de condiciones técnicas, aprobado por la DF del proyecto.
Marca/modelo: CommScope/LazrSPEED WB

| Código | Ud | Descripción | Rendimiento | Precio | Importe |
|---|---|---|---|---|---|
| MEQJC20FO | m | Cable interior de 12 fibras ópticas multimodo de índice gradual (material) | 1 | 5.55 | 5.55 |
| BQJC6fcaa | pp | Accesorios y conectores para cable interior de 12 fibras ópticas (material) | 1 | 0.03 | 0.03 |
| O01OB200 | h | Oficial 1ª electricista | 0.035 | 22 | 0.77 |
| O01OB220 | h | Ayudante electricista | 0.035 | 20.96 | 0.73 |
|  |  | Total |  |  | 7.08 |

| Medición | Uds. | Parcial |
|---|---|---|
| PLANTA BAJA | 600 | 600.00 |
| Total |  | 600 |

**EQJC20FO1** m Cable de Horizontal 2 Fibras Multimodo (03/10/2022)
600 m × 2.75 (2.83 con costes indirectos) = 1698.00
Cable interior de Fibra LazrSPEED 550 con cubierta CPR tipo B2ca, s1a, d1, a1 de 2 fibras OM4 con certificado DMD de Alta Resolución, de la familia N-DS de CommScope, se deberá aportar tablas de distancias mínimas garantizadas para aplicaciones Ethernet y FC en función de la aplicación y número de conexiones. Dichas tablas serán públicas y no podrán haber sido realizadas a medida para este proyecto. Además, el fabricante deberá disponer de un sistema online (webTrack) para descargar las medidas efectuadas a la bobina de fibra en fábrica,introduciendo el número de serie de la bobina, para asegurar su correcto rendimiento antes de la instalación. Completamente instalado y terminado según pliego de condiciones técnicas, aprobado por la DF del proyecto.
Marca/modelo: CommScope/LazrSPEED 550

| Código | Ud | Descripción | Rendimiento | Precio | Importe |
|---|---|---|---|---|---|
| MEQJC20FOa | m | Cable de Horizontal 2 Fibras Multimodo (material) | 1 | 1.22 | 1.22 |
| BQJC6fcaaa | pp | Accesorios y conectores Cable de Horizontal 2 Fibras Multimodo (material) | 1 | 0.03 | 0.03 |
| O01OB200 | h | Oficial 1ª electricista | 0.035 | 22 | 0.77 |
| O01OB220 | h | Ayudante electricista | 0.035 | 20.96 | 0.73 |
|  |  | Total |  |  | 2.75 |

| Medición | Uds. | Parcial |
|---|---|---|
| PLANTA BAJA | 600 | 600.00 |
| Total |  | 600 |

**EQJC20FO11** m Cable Horizontal (03/10/2022)
11250 m × 2.55 (2.63 con costes indirectos) = 29587.50
Cable interior de Fibra LazrSPEED 550 con cubierta CPR tipo B2ca, s1a, d1, a1 de 2 fibras OM4 con certificado DMD de Alta Resolución, de la familia N-DS de CommScope, se deberá aportar tablas de distancias mínimas garantizadas para aplicaciones Ethernet y FC en función de la aplicación y número de conexiones. Dichas tablas serán públicas y no podrán haber sido realizadas a medida para este proyecto. Además, el fabricante deberá disponer de un sistema online (webTrack) para descargar las medidas efectuadas a la bobina de fibra en fábrica,introduciendo el número de serie de la bobina, para asegurar su correcto rendimiento antes de la instalación. Completamente instalado y terminado según pliego de condiciones técnicas, aprobado por la DF del proyecto.
Marca/modelo: CommScope/LazrSPEED 550

| Código | Ud | Descripción | Rendimiento | Precio | Importe |
|---|---|---|---|---|---|
| MEQJC20FOaa | m | Cable horizontal (material) | 1 | 1.02 | 1.02 |
| BQJC6fcaaaa | pp | Accesorios y conectores para Cable horizontal (material) | 1 | 0.03 | 0.03 |
| O01OB200 | h | Oficial 1ª electricista | 0.035 | 22 | 0.77 |
| O01OB220 | h | Ayudante electricista | 0.035 | 20.96 | 0.73 |
|  |  | Total |  |  | 2.55 |

| Medición | Uds. | Parcial |
|---|---|---|
| PLANTA BAJA | 11250 | 11250.00 |
| Total |  | 11250 |

**EVLD10aca1** ud Toma simple RJ45 de ejecución empotrada/superficie, sin pantalla
180 ud × 16.67 (17.17 con costes indirectos) = 3090.60
Toma simple RJ45 de ejecución empotrada/superficie compuesta por un conector hembra sin pantalla de categoría 6A, caja aislante, soporte, frontal y marco embellecedor según la serie de mecanismos eléctricos, incluyendo accesorios y conectores. Completamente instalada. Marca/modelo: COMMSCOPE

| Código | Ud | Descripción | Rendimiento | Precio | Importe |
|---|---|---|---|---|---|
| BVLD3aca | ud | Toma simple RJ45 sin pantalla categoría 6A (material) | 1 | 5.52 | 5.52 |
| BVLD4a | ud | Accesorios y conectores para toma simple de voz/datos de ejecuci (material) | 1 | 4.55 | 4.55 |
| O01OB222 | h | Oficial 1ª instalador telecomunicación | 0.3 | 22 | 6.60 |
|  |  | Total |  |  | 16.67 |

| Medición | Uds. | Parcial |
|---|---|---|
| SÓTANO | 31 | 31.00 |
| PLANTA BAJA | 45 | 45.00 |
| ACCESO | 59 | 59.00 |
| ENTREPLANTA CUBIERTA | 44 | 44.00 |
| CUBIERTA | 1 | 1.00 |
| Subtotal |  | 180.00 |
| Total |  | 180 |

**EVLD20aca1** ud Toma doble de voz/datos de ejecución empotrada/superficie tipo R
10 ud × 28.55 (29.41 con costes indirectos) = 294.10
Toma doble de voz/datos de ejecución empotrada/superficie compuesta por dos conectores hembra tipo RJ45 sin pantalla categoría 6a caja aislante, soporte, frontal y marco embellecedor según la serie de mecanismos eléctricos, con conexión por desplazamiento de aislante (IDC) y cumpliendo la designación correspondiente de la norma internacional ISO/IEC 11801, incluso accesorios y conectores. Completamente instalada. Marca/modelo: COMMSCOPE

| Código | Ud | Descripción | Rendimiento | Precio | Importe |
|---|---|---|---|---|---|
| BVLD1aca | ud | Toma doble de voz/datos RJ45 sin pantalla categoría 6a (material) | 1 | 11.05 | 11.05 |
| BVLDBa | ud | Accesorios y conectores para toma doble de voz/datos de ejecució (material) | 1 | 6.5 | 6.50 |
| O01OB222 | h | Oficial 1ª instalador telecomunicación | 0.5 | 22 | 11.00 |
|  |  | Total |  |  | 28.55 |

| Medición | Uds. | Parcial |
|---|---|---|
| SÓTANO | 3 | 3.00 |
| PLANTA BAJA | 3 | 3.00 |
| ACCESO | 2 | 2.00 |
| ENTREPLANTA CUBIERTA | 2 | 2.00 |
| Subtotal |  | 10.00 |
| Total |  | 10 |

**EVLD25aca111** ud Toma simple de voz/datos de ejecución en canal/portamecanismos t
3 ud × 24.01 (24.73 con costes indirectos) = 74.19
Toma simple de voz/datos de ejecución canal/portamecanismos compuesta por dos conectores hembra tipo RJ45 6a categoría 6a, frontal y soportes según la serie de mecanismos eléctricos, con conexión por desplazamiento de aislante (IDC) y cumpliendo la designación correspondiente de la norma internacional ISO/IEC 11801, incluso accesorios y conectores. Completamente instalada. Marca/modelo: COMMSCOPE o equivalente

| Código | Ud | Descripción | Rendimiento | Precio | Importe |
|---|---|---|---|---|---|
| BVLD1acbaa | ud | Toma simple de voz/datos RJ45 sin pantalla categoría 6a (material) | 1 | 9.76 | 9.76 |
| BVLD8aaa | ud | Accesorios y conectores para toma doble de voz/datos de ejecució (material) | 1 | 3.25 | 3.25 |
| O01OB222 | h | Oficial 1ª instalador telecomunicación | 0.5 | 22 | 11.00 |
|  |  | Total |  |  | 24.01 |

| Medición | Uds. | Parcial |
|---|---|---|
| ACCESO | 3 | 3.00 |
| Total |  | 3 |

**EVLD25aca1** ud Toma doble de voz/datos de ejecución en canal/portamecanismos ti
3 ud × 25.3 (26.06 con costes indirectos) = 78.18
Toma doble de voz/datos de ejecución canal/portamecanismos compuesta por dos conectores hembra tipo RJ45 6a categoría 6a, frontal y soportes según la serie de mecanismos eléctricos, con conexión por desplazamiento de aislante (IDC) y cumpliendo la designación correspondiente de la norma internacional ISO/IEC 11801, incluso accesorios y conectores. Completamente instalada. Marca/modelo: COMMSCOPE o equivalente

| Código | Ud | Descripción | Rendimiento | Precio | Importe |
|---|---|---|---|---|---|
| BVLD1acb | ud | Toma doble de voz/datos RJ45 sin pantalla categoría 6a (material) | 1 | 11.05 | 11.05 |
| BVLD8a | ud | Accesorios y conectores para toma doble de voz/datos de ejecució (material) | 1 | 3.25 | 3.25 |
| O01OB222 | h | Oficial 1ª instalador telecomunicación | 0.5 | 22 | 11.00 |
|  |  | Total |  |  | 25.3 |

| Medición | Uds. | Parcial |
|---|---|---|
| ACCESO | 3 | 3.00 |
| Total |  | 3 |

**ERHG20CO1** ud Punto de conexión voz/datos, conductor de 4 pares U/UTP, categor
239 ud × 35.31 (36.37 con costes indirectos) = 8692.43
Punto de conexión voz/datos incluyendo conductor de 4 pares trenzados U/UTP, de categoría 6a según norma ISO/IEC 11801 2ª edición, bajo tubo plástico libre de halógenos rígido en ejecución vista en falso techo y tubo flexible empotrado en bajantes y caja, desde caja de derivación a punto y línea hasta distribuidor tendida por bandeja. Resistencia al fuego mínima: Cca-s1b, d1, a1, según Reglamento de Productos de la Construcción (CPR) para los cables, según el Reglamento Delegado (UE) 2016/364 de la Comisión, de 1 de julio de 2015, relativo a la clasificación de las propiedades de reacción al fuego de los productos de construcción de conformidad con el Reglamento (UE) nº 305/2011 del Parlamento Europeo y del Consejo y la norma UNE-EN 50575:2015. Completamente instalado. Marca/modelo: COMMSCOPE

| Código | Ud | Descripción | Rendimiento | Precio | Importe |
|---|---|---|---|---|---|
| BRHG3caaa | ud | Punto de conexión voz/datos con conductor de 4 pares trenzados U (material) | 1 | 17.71 | 17.71 |
| O01OB222 | h | Oficial 1ª instalador telecomunicación | 0.8 | 22 | 17.60 |
|  |  | Total |  |  | 35.31 |

| Medición | Uds. | Parcial |
|---|---|---|
| GENERALES | 239 | 239.00 |
| Total |  | 239 |

**EVLD50** ud Certificación para enlace de voz y datos, registros y emisión de
239 ud × 2.6 (2.68 con costes indirectos) = 640.52
Certificación para enlace de voz y datos, con registros y emisión de certificados de la calidad de la transmisión de acuerdo con la clase del enlace y categoría de sus componenetes. La certificación la realizará un instalador homologado por el fabricante, que emitirá una garantía de prestaciones de todo el sistema.

| Código | Ud | Descripción | Rendimiento | Precio | Importe |
|---|---|---|---|---|---|
| BVLDK | ud | Certificación para enlace de voz y datos, con registros y emisió (material) | 1 | 2.6 | 2.60 |
|  |  | Total |  |  | 2.6 |

| Medición | Uds. | Parcial |
|---|---|---|
| GENERALES | 239 | 239.00 |
| Total |  | 239 |

**EXTINTCOM** ud Interconexión al sistema de telecomunicaciones de la Fase 1 exis
1 ud × 650 (669.5 con costes indirectos) = 669.50
Interconexión al sistema de telecomunicaciones de la Fase 1 existente

| Código | Ud | Descripción | Rendimiento | Precio | Importe |
|---|---|---|---|---|---|
| B1AB1baa | ud | Integración en la Fase 1 existentes de las señales de alarma del (material) | 1 | 650 | 650.00 |
|  |  | Total |  |  | 650 |

| Medición | Uds. | Parcial |
|---|---|---|
| GENERALES | 1 | 1.00 |
| Total |  | 1 |

**EXTINTCOM2** ud Integración de las señales de alarma de la instalación de seguri
1 ud × 1170 (1205.1 con costes indirectos) = 1205.10
Interconexión al sistema de telecomunicaciones de la Fase 1 existente

| Código | Ud | Descripción | Rendimiento | Precio | Importe |
|---|---|---|---|---|---|
| B1AB1baaa | ud | Integración en la Fase 1 existentes de las señales de alarma del (material) | 1 | 1170 | 1170.00 |
|  |  | Total |  |  | 1170 |

| Medición | Uds. | Parcial |
|---|---|---|
| GENERALES | 1 | 1.00 |
| Total |  | 1 |

### 203 MEGAFONÍA (03/10/2022)
Importe: 26577.87

**LC1UM06E8** ud Altavoz modular de techo, 6"
29 ud × 77.15 (79.46 con costes indirectos) = 2304.34
Altavoz de techo de 6,5'', 6 W (3 y 1,5 W seleccionable), 100 V, especial VA (BS-5839, p.8 y EN54-24).
Sensibilidad 94 dB y SPL máx 102 dB (1 m, 1 kHz). Respuesta en frecuencia 130 ~ 20,000 Hz.
Dimensiones 220 mm (diámetro) x 96 mm (fondo), orificio de empotrar 200 mm, peso 1,34 kg. Acero
blanco en rejilla (RAL-9010) y rojo en cúpula antifuego.Completamente instalado.
Marca/Modelo: OPTIMUS/A-266EN

| Código | Ud | Descripción | Rendimiento | Precio | Importe |
|---|---|---|---|---|---|
| LC1WM06E8 | ud | Altavoz modular de techo, 6" (material) | 1 | 61.75 | 61.75 |
| O01OB222 | h | Oficial 1ª instalador telecomunicación | 0.7 | 22 | 15.40 |
|  |  | Total |  |  | 77.15 |

| Medición | Uds. | Parcial |
|---|---|---|
| PLANTA BAJA | 26 | 26.00 |
| ACCESO | 3 | 3.00 |
| Subtotal |  | 29.00 |
| Total |  | 29 |

**LC1MDF** ud Altavoz Proyector acústico
76 ud × 122.2 (125.87 con costes indirectos) = 9566.12
Proyector acústico de 20 W RMS en línea de 100 V. Altavoz de 5'' bicono. Selección de impedancia
mediante conmutador, con posibilidad de conexión a 20, 10, 5 y 2,5W. Respuesta en frecuencia de 150
a 20.000 Hz. Cumple la normativa de alarma por voz BS-5839, parte 8 y EN54-24. Presión acústica
máxima de 106 dB a 20 W 1 m. Recinto cilíndrico estrecho de ABS blanco RAL9016. Rejilla de aluminio
extrusionado blanco. Anclaje orientable metálico incluido. Protección IP-66. Completamente instalado.
Marca/Modelo OPTIMUS/SP-20EN

| Código | Ud | Descripción | Rendimiento | Precio | Importe |
|---|---|---|---|---|---|
| LC1WM06E8a | ud | Proyector acústico (material) | 1 | 106.8 | 106.80 |
| O01OB222 | h | Oficial 1ª instalador telecomunicación | 0.7 | 22 | 15.40 |
|  |  | Total |  |  | 122.2 |

| Medición | Uds. | Parcial |
|---|---|---|
| SÓTANO | 15 | 15.00 |
| PLANTA BAJA | 16 | 16.00 |
| ACCESO | 30 | 30.00 |
| ENTREPLANTA CUBIERTA | 15 | 15.00 |
| Subtotal |  | 76.00 |
| Total |  | 76 |

**ERHA10ea1a** ud Punto de conexión megafonía incluyendo conductor de cobre flexib (03/10/2022)
105 ud × 13.58 (13.99 con costes indirectos) = 1468.95
Punto de conexión megafonía incluyendo conductor de cobre flexible de la sección necesaria, apantallado. Completamente instalado.

| Código | Ud | Descripción | Rendimiento | Precio | Importe |
|---|---|---|---|---|---|
| BRHA1eaaa | ud | Punto de conexión megafonía con conductor de de la sección necesaria mm² apantallado, bajo tubo de material aislante rígido en ejecución vista en falso techo y tubo material aislante flexible empotrado en bajantes y caja. (material) | 1 | 10.4 | 10.40 |
| O01OB200 | h | Oficial 1ª electricista | 0.074 | 22 | 1.63 |
| O01OB220 | h | Ayudante electricista | 0.074 | 20.96 | 1.55 |
|  |  | Total |  |  | 13.58 |

| Medición | Uds. | Parcial |
|---|---|---|
| SÓTANO | 15 | 15.00 |
| PLANTA BAJA | 42 | 42.00 |
| ACCESO | 33 | 33.00 |
| ENTREPLANTA CUBIERTA | 15 | 15.00 |
| Subtotal |  | 105.00 |
| Total |  | 105 |

**PVA15CTS** ud Estacion de llamada Basica
2 ud × 1972.45 (2031.62 con costes indirectos) = 4063.24
Central de control de sobremesa con pantalla táctil y micrófono con conexión ethernet. Con audio digital
y datos de control a través de una conexión IP, fuente de alimentación de amplio rango de 100 a 240 V
CA, software de control PA Manager, pantalla gráfica con imágenes de fondo y posición de botones
configurables, control vía IP de todas las situaciones en la instalación, grabación y envío de mensajes
personalizados, monitor altavoz... Puede funcionar en modo de selección de zonas y en modo de
emergencia. Completamente instalado.
Marca/Modelo: OPTIMUS/ DT-700ETH.

| Código | Ud | Descripción | Rendimiento | Precio | Importe |
|---|---|---|---|---|---|
| PVA15CTSA | ud | PUPITRE MICRO P.TACTIL COM.IP CALL POINT (material) | 1 | 1906.45 | 1906.45 |
| O01OB222 | h | Oficial 1ª instalador telecomunicación | 3 | 22 | 66.00 |
|  |  | Total |  |  | 1972.45 |

| Medición | Uds. | Parcial |
|---|---|---|
| PLANTA BAJA | 2 | 2.00 |
| Total |  | 2 |

**BAT00011** ud Batería VRLA KAISE 12Vcc 100Ah.
4 ud × 306.8 (316 con costes indirectos) = 1264.00

| Código | Ud | Descripción | Rendimiento | Precio | Importe |
|---|---|---|---|---|---|
| BAT0001Aa | ud | Batería Hermética de Plomo Acido 12Vcc / 40 Ah (material) | 1 | 262.8 | 262.80 |
| O01OB222 | h | Oficial 1ª instalador telecomunicación | 2 | 22 | 44.00 |
|  |  | Total |  |  | 306.8 |

| Medición | Uds. | Parcial |
|---|---|---|
| PLANTA BAJA | 4 | 4.00 |
| Total |  | 4 |

**PLN24CH12** ud Cargador de Baterias 150 Ah. 6x30 Ah
1 ud × 1143.49 (1177.79 con costes indirectos) = 1177.79
Gestor para alimentación de emergencia permanente según EN 54-4 en caso de fallo de alimentación.
La unidad de 19" (2u) está equipada con 6 salidas de 24 V CC, con fusibles, para una carga de hasta
30 A. La supervisión inteligente del estado de la batería garantiza una alimentación ininterrumpida de 24
V DC y su recarga inmediatamente después de la restauración de la red eléctrica. Con tecnología ?hot
swap? para cambio de baterías sin interrupción del servicio. Capacidad de la batería de 32 a 150 Ah.
Dimensiones (mm): 483 (ancho) x 88 (alto) x 277 (fondo). Peso 6,20 kg. Certificado según la norma EN
54-4. Completamente instalado.
Marca/Modelo: OPTIMUS/ PS-630E

| Código | Ud | Descripción | Rendimiento | Precio | Importe |
|---|---|---|---|---|---|
| PLN24CH12A | ud | Cargador de Baterias (material) | 1 | 1077.49 | 1077.49 |
| O01OB222 | h | Oficial 1ª instalador telecomunicación | 3 | 22 | 66.00 |
|  |  | Total |  |  | 1143.49 |

| Medición | Uds. | Parcial |
|---|---|---|
| PLANTA BAJA | 1 | 1.00 |
| Total |  | 1 |

**BAT0001** ud Módulo desconexión baterías
1 ud × 168.8 (173.86 con costes indirectos) = 173.86

| Código | Ud | Descripción | Rendimiento | Precio | Importe |
|---|---|---|---|---|---|
| BAT0001A | ud | Batería Hermética de Plomo Acido 12Vcc / 40 Ah (material) | 1 | 124.8 | 124.80 |
| O01OB222 | h | Oficial 1ª instalador telecomunicación | 2 | 22 | 44.00 |
|  |  | Total |  |  | 168.8 |

| Medición | Uds. | Parcial |
|---|---|---|
| PLANTA BAJA | 1 | 1.00 |
| Total |  | 1 |

**PVA4CR12** ud Central Megafonia - Controlador y Gestor del Sistema
1 ud × 6368.51 (6559.57 con costes indirectos) = 6559.57
Control y amplificación.
Matriz digital master de audio IP/SIP
Marca/Modelo: OPTIMUS/ A495 COMPACT
Micro Panel bombero ACC. frontal compact.
Marca/Modelo: OPTIMUS/ ME-200B
Carta OPTIMUS fuente alimentación 100/240V
Marca/Modelo: OPTIMUS/ UMX-PS
Carta 2 salidas audio superv. ampl,+alt
Marca/Modelo: OPTIMUS/UMX-2SA
Unidad de potencia 4x500W clase D LIN. 100V
Marca/Modelo: OPTIMUS/DA-500D4
Unidad de potencia 2x500W clase D LIN. 100V
Marca/Modelo: OPTIMUS/DA-500D2
Carta audio PRI.PTT/VOX E entr. bal. aux.
Marca/Modelo: OPTIMUS/UMX-EA3BA
Mando pared 2 entradas activo emp.univ.
Marca/Modelo: OPTIMUS/PM-2EU
Completamente instalado.

| Código | Ud | Descripción | Rendimiento | Precio | Importe |
|---|---|---|---|---|---|
| PVA4CR12AA49 | ud | MATRIZ DIGITAL MASTER DE AUDIO IP/SIP (material) | 1 | 210.96 | 210.96 |
| PVA4CR12AM23 | ud | MICRO PANEL BOMBERO ACC. FRONTAL COMPACT (material) | 1 | 552.51 | 552.51 |
| PVA4CR12AA42 | ud | CARTA OPTIMUS FUENTE ALIMENT.100/240V. (material) | 1 | 124.86 | 124.86 |
| PVA4CR12AA44 | ud | CARTA 2 SALIDAS AUDIO SUPERV.AMPL.+ALT. (material) | 3 | 407.37 | 1222.11 |
| PVA4CR12A1 | ud | CARTA CONMUTACION 6 LINEAS DE ALTAVOCES (material) | 4 | 398.54 | 1594.16 |
| PVA4CR12AA20 | ud | UNIDAD POTENCIA 4x500W CLASE D LIN.100V. (material) | 1 | 1537.19 | 1537.19 |
| PVA4CR12AA23 | ud | UNIDAD POTENCIA 2x500W CLASE D LIN.100V (material) | 1 | 1052.06 | 1052.06 |
| PVA4CR12A | ud | Controlador y Gestor del Sistema (material) | 1 | 8.66 | 8.66 |
| O01OB222 | h | Oficial 1ª instalador telecomunicación | 3 | 22 | 66.00 |
|  |  | Total |  |  | 6368.51 |

| Medición | Uds. | Parcial |
|---|---|---|
| PLANTA BAJA | 1 | 1.00 |
| Total |  | 1 |

### 204 SISTEMA DE GESTION DE COBROS APARCAMIENTO (14/10/2022)
Importe: 56786.28

**EXPARK01** ud Expendedor automático de tickets parking de banda magnética y le (14/10/2022)
1 ud × 4499.3 (4634.28 con costes indirectos) = 4634.28
Expendedor automático de tickets parking de banda magnética con lector de tarjetas de abonado y lector de tarjetas chip, fabricado con chapa de acero inoxidable recubierta de pintura en polvo de poliéster y secado al horno. Incorpora Display alfanumérico de información al usuario en dos idiomas con monitor TFT, módulo de conexión a red Ethernet. detector electrónico de presencia autoajustable, y capacidad de depósito de hasta 5000 tickets. Incluendo bancada y anclajes para la mágquina, construcción de cimientos y toda la obra civil necesaria para su correcta instalación, accesorios de montaje y material auxiliar. Completamente instalado. Marca/modelo: IBERSEGUR / LINCE ELEGANCE 21 o equivalente.

| Código | Ud | Descripción | Rendimiento | Precio | Importe |
|---|---|---|---|---|---|
| BEXPARK01 | ud | Expendedor automático de tickets parking con banda magnética y l (material) | 1 | 3893.5 | 3893.50 |
| BEXPARK01B | ud | Bancada, anclajes, cimientos y obra civil, acesorios y conectore (material) | 1 | 390 | 390.00 |
| O01OB170 | h | Oficial 1ª fontanero calefactor | 5 | 22.2 | 111.00 |
| O01OB180 | h | Oficial 2ª fontanero calefactor | 5 | 20.96 | 104.80 |
|  |  | Total |  |  | 4499.3 |

| Medición | Uds. | Parcial |
|---|---|---|
| SÓTANO | 1 | 1.00 |
| Total |  | 1 |

**EXPARK02** ud Validador automático de tickets parking y tarjetas de abonado co (14/10/2022)
1 ud × 3855.8 (3971.47 con costes indirectos) = 3971.47
Validador automático de tickets parking y tarjetas de abonado con lector-grabador motorizado de banda magnética norma ISO lateral o central, fabricado con chapa de acero inoxidable recubierta de pintura en polvo de poliéster y secado al horno. Incorpora Display alfanumérico de información al usuario en dos idiomas con monitor TFT, módulo de conexión a red Ethernet. detector electrónico de presencia autoajustable, y depósito de recogida de tickets. Incluendo bancada y anclajes para la mágquina, construcción de cimientos y toda la obra civil necesaria para su correcta instalación, accesorios de montaje y material auxiliar. Completamente instalado. Marca/modelo: IBERSEGUR / LINCE ELEGANCE 21 o equivalente.

| Código | Ud | Descripción | Rendimiento | Precio | Importe |
|---|---|---|---|---|---|
| BEXPARK02 | ud | Validador automático de tickets parking y tarjetas de abonado co (material) | 1 | 3250 | 3250.00 |
| BEXPARK02B | ud | Bancada, anclajes, cimientos y obra civil, acesorios y conectore (material) | 1 | 390 | 390.00 |
| O01OB170 | h | Oficial 1ª fontanero calefactor | 5 | 22.2 | 111.00 |
| O01OB180 | h | Oficial 2ª fontanero calefactor | 5 | 20.96 | 104.80 |
|  |  | Total |  |  | 3855.8 |

| Medición | Uds. | Parcial |
|---|---|---|
| SÓTANO | 1 | 1.00 |
| Total |  | 1 |

**EXPARK04** ud Lazo inductor magnético para la detección de presencia de vehícu (14/10/2022)
4 ud × 206.57 (212.77 con costes indirectos) = 851.08
Lazo inductor magnético para la detección de presencia de vehículos, formado por espira de 2x1 m con 3 vueltas de cable embebida en el pavimento. Incluyendo tubos, cable, paso vorada, y toda la obra civil necesaria para su correcta colocación, accesorios de montaje y material auxiliar. Completamente instalado.

| Código | Ud | Descripción | Rendimiento | Precio | Importe |
|---|---|---|---|---|---|
| BEXPARK04 | ud | Lazo inductor magnético para la detección de presencia de vehícu (material) | 1 | 97.5 | 97.50 |
| BEXPARK04b | ud | Accesorios de montaje y material auxiliar para lazo inductor mag (material) | 1 | 22.75 | 22.75 |
| O01OB170 | h | Oficial 1ª fontanero calefactor | 2 | 22.2 | 44.40 |
| O01OB180 | h | Oficial 2ª fontanero calefactor | 2 | 20.96 | 41.92 |
|  |  | Total |  |  | 206.57 |

| Medición | Uds. | Parcial |
|---|---|---|
| SÓTANO | 4 | 4.00 |
| Total |  | 4 |

**EXPARK05** ud Cajero automático de pago de parking mediante lectura de billete (14/10/2022)
1 ud × 11792.82 (12146.6 con costes indirectos) = 12146.60
Cajero automático de pago parking fabricado con chapa de acero inoxidable recubierta de pintura en polvo de poliéster y secado al horno, equipado con las siguientes funciones:
- Lectura de billetes de banco en 4 posiciones diferentes.
- Aceptación de pago con tarjetas de crédito.
- Aceptación y reciclaje de hasta 14 tipos de moneda.
- Devolución de cambio de de hasta 4 tipos de monedas.
- Sistema de recarga automática de monedas para cambio.
- Suministro de recibos y justificantes de pago.
- Display de información en 4 idiomas con Monitor TFT de 12".
- Conexión de comuniccines a red Ethernet.
Incluendo bancada y anclajes para la mágquina, construcción de cimientos y toda la obra civil necesaria para su correcta instalación, accesorios y conectores. Completamente instalado. Marca/modelo: IBERSEGUR / LINCE ELEGANCE 21 o equivalente.

| Código | Ud | Descripción | Rendimiento | Precio | Importe |
|---|---|---|---|---|---|
| BEXPARK05 | ud | Cajero automático de pago de parking mediante lectura de billete (material) | 1 | 11706.5 | 11706.50 |
| O01OB170 | h | Oficial 1ª fontanero calefactor | 2 | 22.2 | 44.40 |
| O01OB180 | h | Oficial 2ª fontanero calefactor | 2 | 20.96 | 41.92 |
|  |  | Total |  |  | 11792.82 |

| Medición | Uds. | Parcial |
|---|---|---|
| ACCESO | 1 | 1.00 |
| Total |  | 1 |

**EXPARK07** ud Letrero luminoso fabricado en acero para entrada aparcamiento ti (14/10/2022)
1 ud × 1776.71 (1830.01 con costes indirectos) = 1830.01
Letrero luminoso fabricado en chapa de acero pintada para entrada aparcamiento "P", con anagrama a elección, poste de 4,5 m, y mecanismo automático de accionamiento "libre/completo". Incluyendo accesorios de montaje y todos los trabajos de obra civil necesarios para su correcta instalación. Completamente instalado. Marca/modelo: IBERSEGUR / LINCE ELEGANCE 21 o equivalente.

| Código | Ud | Descripción | Rendimiento | Precio | Importe |
|---|---|---|---|---|---|
| BEXPARK07 | ud | Letrero luminoso fabricado en acero para entrada aparcamiento ti (material) | 1 | 1718.7 | 1718.70 |
| BEXPARK07b | ud | Accesorios de montaje y obra civil para letrero luminoso de entr (material) | 1 | 14.85 | 14.85 |
| O01OB170 | h | Oficial 1ª fontanero calefactor | 1 | 22.2 | 22.20 |
| O01OB180 | h | Oficial 2ª fontanero calefactor | 1 | 20.96 | 20.96 |
|  |  | Total |  |  | 1776.71 |

| Medición | Uds. | Parcial |
|---|---|---|
| SÓTANO | 1 | 1.00 |
| Total |  | 1 |

**ERJK55ag** ud Alimentación a expendedor de tickets incluyendo cables de cobre
1 ud × 8.12 (8.36 con costes indirectos) = 8.36
Alimentación a expendedor de tickets incluyendo cables y canalización a receptor y parte proporcional de línea desde cuadro de zona.
Características:
Derivación a receptor: Cable de cobre 07Z1-K , tubo de material aislante flexible / rígido no propagador de la llama y de acuerdo con la norma UNE-EN 50086-1, protección superficial fija y dimensionado según ITC-BT-21. Cajas aislantes IP.55 con tapa atornillada y entradas elásticas / roscadas.
Línea desde cuadro: Cable de cobre RZ1-K 0,6/1 kV, bandeja perforada de material aislante no propagador de la llama y de acuerdo con la norma UNE-EN 50085-1, accesorios y soportaciones.
Configuración del cable y sección de los conductores según esquema unifilar del proyecto. Completamente instalado

| Código | Ud | Descripción | Rendimiento | Precio | Importe |
|---|---|---|---|---|---|
| BRJK55ag | ud | Material de punto alimentación a expendedor de tickets, con cond (material) | 1 | 8.12 | 8.12 |
|  |  | Total |  |  | 8.12 |

| Medición | Uds. | Parcial |
|---|---|---|
| SÓTANO | 1 | 1.00 |
| Total |  | 1 |

**ERJK55ah** ud Alimentación a validador de tickets incluyendo cables de cobre 0
1 ud × 8.12 (8.36 con costes indirectos) = 8.36
Alimentación a validador de tickets incluyendo cables y canalización a receptor y parte proporcional de línea desde cuadro de zona.
Características:
Derivación a receptor: Cable de cobre 07Z1-K , tubo de material aislante flexible / rígido no propagador de la llama y de acuerdo con la norma UNE-EN 50086-1, protección superficial fija y dimensionado según ITC-BT-21. Cajas aislantes IP.55 con tapa atornillada y entradas elásticas / roscadas.
Línea desde cuadro: Cable de cobre RZ1-K 0,6/1 kV, bandeja perforada de material aislante no propagador de la llama y de acuerdo con la norma UNE-EN 50085-1, accesorios y soportaciones.
Configuración del cable y sección de los conductores según esquema unifilar del proyecto. Completamente instalado

| Código | Ud | Descripción | Rendimiento | Precio | Importe |
|---|---|---|---|---|---|
| BRJK55ah | ud | Material de punto alimentación a validador de tickets, con condu (material) | 1 | 8.12 | 8.12 |
|  |  | Total |  |  | 8.12 |

| Medición | Uds. | Parcial |
|---|---|---|
| SÓTANO | 1 | 1.00 |
| Total |  | 1 |

**ERJK55aj** ud Alimentación a barrera de apertura/cierre incluyendo cables de c
2 ud × 8.12 (8.36 con costes indirectos) = 16.72
Alimentación a barrera de apertura/cierre incluyendo cables y canalización a receptor y parte proporcional de línea desde cuadro de zona.
Características:
Derivación a receptor: Cable de cobre 07Z1-K , tubo de material aislante flexible / rígido no propagador de la llama y de acuerdo con la norma UNE-EN 50086-1, protección superficial fija y dimensionado según ITC-BT-21. Cajas aislantes IP.55 con tapa atornillada y entradas elásticas / roscadas.
Línea desde cuadro: Cable de cobre RZ1-K 0,6/1 kV, bandeja perforada de material aislante no propagador de la llama y de acuerdo con la norma UNE-EN 50085-1, accesorios y soportaciones.
Configuración del cable y sección de los conductores según esquema unifilar del proyecto. Completamente instalado

| Código | Ud | Descripción | Rendimiento | Precio | Importe |
|---|---|---|---|---|---|
| BRJK55aj | ud | Material de punto alimentación a barrera de apertura/cierre, con (material) | 1 | 8.12 | 8.12 |
|  |  | Total |  |  | 8.12 |

| Medición | Uds. | Parcial |
|---|---|---|
| SÓTANO | 2 | 2.00 |
| Total |  | 2 |

**ERJK55ai** ud Alimentación a cajero automático de pago incluyendo cables de co
1 ud × 8.12 (8.36 con costes indirectos) = 8.36
Alimentación a cajero automático de pago incluyendo cables y canalización a receptor y parte proporcional de línea desde cuadro de zona.
Características:
Derivación a receptor: Cable de cobre 07Z1-K , tubo de material aislante flexible / rígido no propagador de la llama y de acuerdo con la norma UNE-EN 50086-1, protección superficial fija y dimensionado según ITC-BT-21. Cajas aislantes IP.55 con tapa atornillada y entradas elásticas / roscadas.
Línea desde cuadro: Cable de cobre RZ1-K 0,6/1 kV, bandeja perforada de material aislante no propagador de la llama y de acuerdo con la norma UNE-EN 50085-1, accesorios y soportaciones.
Configuración del cable y sección de los conductores según esquema unifilar del proyecto. Completamente instalado

| Código | Ud | Descripción | Rendimiento | Precio | Importe |
|---|---|---|---|---|---|
| BRJK55ai | ud | Material de punto alimentación a cajero automático de pago, con (material) | 1 | 8.12 | 8.12 |
|  |  | Total |  |  | 8.12 |

| Medición | Uds. | Parcial |
|---|---|---|
| ACCESO | 1 | 1.00 |
| Total |  | 1 |

**ERJK55ak** ud Alimentación a letrero luminoso incluyendo cables de cobre 07Z1-
1 ud × 8.12 (8.36 con costes indirectos) = 8.36
Alimentación a letrero luminoso incluyendo cables y canalización a receptor y parte proporcional de línea desde cuadro de zona.
Características:
Derivación a receptor: Cable de cobre 07Z1-K , tubo de material aislante flexible / rígido no propagador de la llama y de acuerdo con la norma UNE-EN 50086-1, protección superficial fija y dimensionado según ITC-BT-21. Cajas aislantes IP.55 con tapa atornillada y entradas elásticas / roscadas.
Línea desde cuadro: Cable de cobre RZ1-K 0,6/1 kV, bandeja perforada de material aislante no propagador de la llama y de acuerdo con la norma UNE-EN 50085-1, accesorios y soportaciones.
Configuración del cable y sección de los conductores según esquema unifilar del proyecto. Completamente instalado

| Código | Ud | Descripción | Rendimiento | Precio | Importe |
|---|---|---|---|---|---|
| BRJK55ak | ud | Material de punto alimentación a letrero luminoso, con conductor (material) | 1 | 8.12 | 8.12 |
|  |  | Total |  |  | 8.12 |

| Medición | Uds. | Parcial |
|---|---|---|
| ACCESO | 1 | 1.00 |
| Total |  | 1 |

**EXPARK08** ud Unidad central de control y gestión de cobros del estacionamient (14/10/2022)
1 ud × 1228.27 (1265.12 con costes indirectos) = 1265.12
Unidad central de control de accesos y gestión de cobros del estacinamiento con funciones de cobro manual mediante monedas o tarjetas de crédito, cálculo automático de tarifas,y cierre/apertura de barrera, formado por:
- Ordenador PC de última generación.
- Monitor TFT color
- Sistema operativo actualizado Windows profesional de úlitma versión.
- Lector/validador de tickets y tarjetas de abonado.
- Cajón portamonedas con apertura automática.
- Impresión de justificantes y resumen de cierre de turno.
Incluso accesorios de montaje y conectores. Completamente instalado. Marca/modelo: IBERSEGUR / LINCE ELEGANCE 21 o equivalente.

| Código | Ud | Descripción | Rendimiento | Precio | Importe |
|---|---|---|---|---|---|
| BEXPARK08 | ud | Unidad central de control y gestión de cobros del estacionamient (material) | 1 | 1170 | 1170.00 |
| O01OB170 | h | Oficial 1ª fontanero calefactor | 1.35 | 22.2 | 29.97 |
| O01OB180 | h | Oficial 2ª fontanero calefactor | 1.35 | 20.96 | 28.30 |
|  |  | Total |  |  | 1228.27 |

| Medición | Uds. | Parcial |
|---|---|---|
| SÓTANO | 1 | 1.00 |
| Total |  | 1 |

**ERJK55al** ud Alimentación a unidad central de control incluyendo cables de co
2 ud × 8.12 (8.36 con costes indirectos) = 16.72
Alimentación a unidad central de control incluyendo cables y canalización a receptor y parte proporcional de línea desde cuadro de zona.
Características:
Derivación a receptor: Cable de cobre 07Z1-K , tubo de material aislante flexible / rígido no propagador de la llama y de acuerdo con la norma UNE-EN 50086-1, protección superficial fija y dimensionado según ITC-BT-21. Cajas aislantes IP.55 con tapa atornillada y entradas elásticas / roscadas.
Línea desde cuadro: Cable de cobre RZ1-K 0,6/1 kV, bandeja perforada de material aislante no propagador de la llama y de acuerdo con la norma UNE-EN 50085-1, accesorios y soportaciones.
Configuración del cable y sección de los conductores según esquema unifilar del proyecto. Completamente instalado

| Código | Ud | Descripción | Rendimiento | Precio | Importe |
|---|---|---|---|---|---|
| BRJK55al | ud | Material de punto alimentación a unidad central de control, con (material) | 1 | 8.12 | 8.12 |
|  |  | Total |  |  | 8.12 |

| Medición | Uds. | Parcial |
|---|---|---|
| SÓTANO | 1 | 1.00 |
| ACCESO | 1 | 1.00 |
| Subtotal |  | 2.00 |
| Total |  | 2 |

**EXPARK09** ud Cablejado y conexionado de todos los elementos del sistema de co (14/10/2022)
1 ud × 962.78 (991.66 con costes indirectos) = 991.66
Cablejado y connexionado de todos los elementos del sistema de control de accesos y cobros del estacionamiento según características y especificaciones técnicas del fabricante de la instalación. Incluyendo arquetas y cajas de registro, tubos, cables, y tota la obra civil necesaria para su correcta instalación.

| Código | Ud | Descripción | Rendimiento | Precio | Importe |
|---|---|---|---|---|---|
| BEXPARK09 | ud | Cablejado y connexionado de todos los elementos del sistema de c (material) | 1 | 617.5 | 617.50 |
| O01OB170 | h | Oficial 1ª fontanero calefactor | 8 | 22.2 | 177.60 |
| O01OB180 | h | Oficial 2ª fontanero calefactor | 8 | 20.96 | 167.68 |
|  |  | Total |  |  | 962.78 |

| Medición | Uds. | Parcial |
|---|---|---|
| GENERALES | 1 | 1.00 |
| Total |  | 1 |

**ENFA60pel1** ud Unidad de Puerta para Videointercomunicador VTG (14/10/2022)
4 ud × 116.62 (120.12 con costes indirectos) = 480.48
W&M Wili IP Carril DIN - Unidad de Puerta para la conexión de videointercomunicador W&M. Centraliza el cableado de todos los elementos de la puerta facilitando la instalación e impide la manipulación de la misma desde el exterior del edificio. Alimentación PoE o mediante fuente de alimentación externa de 24VDC. Conexión y alimentación de videointercomunicador W&M, cerradura, sensor magnético y 1E/S digital.
LEDs para indicación de estado. Fabricado en ABS. Compatible con carril DIN. Medidas: 112x95x25 mm. (Mod. By 42174)
Completamente instalado.
Marca/modelo: NÜO ONE/W&M Wili IP Carril DIN 42174 o equivalente

| Código | Ud | Descripción | Rendimiento | Precio | Importe |
|---|---|---|---|---|---|
| BNFA1aa | ut | unidad de puerta segura (material) | 1 | 104.65 | 104.65 |
| BNFA2aa | ut | Juego de manillas iaccessoris de muntage para cerradura electrón (material) | 1 | 5.2 | 5.20 |
| O01OB222 | h | Oficial 1ª instalador telecomunicación | 0.16 | 22 | 3.52 |
| O01OB224 | h | Ayudante instalador telecomunicación | 0.16 | 20.32 | 3.25 |
|  |  | Total |  |  | 116.62 |

| Medición | Uds. | Parcial |
|---|---|---|
| SÓTANO | 4 | 4.00 |
| Total |  | 4 |

**REF42311** ud Poste Acceso Vehículos (14/10/2022)
4 ud × 1672.84 (1723.03 con costes indirectos) = 6892.12
Sky CAR/W&M+AIR- Poste de acceso vehículos para anclar a suelo en exteriores, con módulo videointercomunicador W&M Voxter/Sky, módulo lector RFID NÜO Air, módulo de imagen corporativa con anagrama NÜO, y módulos de iluminación y posición con selección del color desde la aplicación y regulación automática de intensidad según la luz ambiente. Los módulos están fijados mediante un mecanismo oculto sin tornillos en el módulo de iluminación que también incluye el tamper de autoprotección. Fabricado en aluminio mecanizado de alta resistencia y acabado en pintura micro texturada de color plata RAL 9006. Otros colores disponibles bajo pedido.
Dimensiones 1600x150x150mm. (Mod. By 42311)
Completamente instalado. Marca/modelo: NUO/42311

| Código | Ud | Descripción | Rendimiento | Precio | Importe |
|---|---|---|---|---|---|
| REF42311A | ud | Sky CAR / W&M+AIR - Poste Acceso Vehículos (material) | 1 | 1608.1 | 1608.10 |
| O01OB170 | h | Oficial 1ª fontanero calefactor | 1.5 | 22.2 | 33.30 |
| O01OB180 | h | Oficial 2ª fontanero calefactor | 1.5 | 20.96 | 31.44 |
|  |  | Total |  |  | 1672.84 |

| Medición | Uds. | Parcial |
|---|---|---|
| SÓTANO | 4 | 4.00 |
| Total |  | 4 |

**ENHC30BAR** ud Barrera NÜO Barrier S5 para mástil de hasta 5m (14/10/2022)
4 ud × 2475.34 (2549.6 con costes indirectos) = 10198.40
Barrera NÜO Barrier S5 para mástil de hasta 5m en color gris con iluminación integrada en la parte superior en modo semáforo verde-rojo. Muelles de “duración infinita” con más de 2.000.000 de ciclos de uso contínuo sin mantenimiento
extraordinario. Velocidad de apertura seleccionable entre 1,5 y 6s. El cuadro de control incluye la electrónica para 2 detectores de masa metálicas. (Mod. By 41842). Incluso personalización, accesorios y conectores.
Marca/modelo:Barrera NÜO Barrier S5/41842

| Código | Ud | Descripción | Rendimiento | Precio | Importe |
|---|---|---|---|---|---|
| BNHC7aa | ud | Barrera NÜO Barrier S5 para mástil de hasta 5m] (material) | 1 | 1906.4 | 1906.40 |
| BNHC3P | ud | Personalización color pintura máquina de entrada, salida o barre (material) | 1 | 142.54 | 142.54 |
| BNHC8aa | ud | Mástil 4 metros de aluminio para barrera NÜO Barrier S5 (material) | 1 | 121.55 | 121.55 |
| BNHC8aa1 | ud | Kit iluminación mástil de barrera NÜO Barrier S5/S8 (material) | 1 | 89.05 | 89.05 |
| O01OB170 | h | Oficial 1ª fontanero calefactor | 5 | 22.2 | 111.00 |
| O01OB180 | h | Oficial 2ª fontanero calefactor | 5 | 20.96 | 104.80 |
|  |  | Total |  |  | 2475.34 |

| Medición | Uds. | Parcial |
|---|---|---|
| SÓTANO | 4 | 4.00 |
| Total |  | 4 |

**EVFA06360a** ud Matrik Cámara con Soporte (14/10/2022)
4 ud × 1745.26 (1797.62 con costes indirectos) = 7190.48
NÜO Matrik Cámara IP de reconocimiento de matrículas con iluminación IR. Sensor CMOS escaneo progregivo de 1/1.8” con resolución de 1920 x 1080 píxeles capaz de capturar 60 imágenes por segundo. Distancia de lectura de 3 a 9 metros autofocus. Preparada para funcionar en condiciones extremas con grado de protección IP67 . Incluye poste de aluminio de sección cuadrada de 120 mm y altura de 1m para anclaje a suelo con ajuste horizontal y vertical mediante rótula. (Mod. By 42224).
Completamente instalado.
Marca/modelo: NÜO Matrik Cámara IP/42224 o equivalente

| Código | Ud | Descripción | Rendimiento | Precio | Importe |
|---|---|---|---|---|---|
| BVFA4dtaa | ut | Matrik Cámara con Soporte (material) | 1 | 1736.8 | 1736.80 |
| O01OB222 | h | Oficial 1ª instalador telecomunicación | 0.2 | 22 | 4.40 |
| O01OB224 | h | Ayudante instalador telecomunicación | 0.2 | 20.32 | 4.06 |
|  |  | Total |  |  | 1745.26 |

| Medición | Uds. | Parcial |
|---|---|---|
| SÓTANO | 4 | 4.00 |
| Total |  | 4 |

**ENHA20RAM** ud Equipo Identificación Matrículas (14/10/2022)
2 ud × 1557.32 (1604.04 con costes indirectos) = 3208.08
NÜO DC Park Matrik EquipoIdentificación Matrículas equipado co 2 entradas de vídeo IP para las cámaras de reconocimiento y 2 entradas para la captura de imágenes en color (no incluidas). Dispone de entradas digitales y salidas de relé completamente configurables. Capacidad para almacenar 40.000 eventos en funcionamiento off-line. Alimentación de 24V para todos los elementos de la instalación. Medidas: 360 x 310 x 109,5mm. (Mod. By 42213)
Completamente instalado.
Marca/modelo: NÜO DC Park Matrik/42213

| Código | Ud | Descripción | Rendimiento | Precio | Importe |
|---|---|---|---|---|---|
| BNHA4a | ud | Sistema de gestión captura de matrículas (material) | 1 | 1537.9 | 1537.90 |
| O01OB170 | h | Oficial 1ª fontanero calefactor | 0.45 | 22.2 | 9.99 |
| O01OB180 | h | Oficial 2ª fontanero calefactor | 0.45 | 20.96 | 9.43 |
|  |  | Total |  |  | 1557.32 |

| Medición | Uds. | Parcial |
|---|---|---|
| SÓTANO | 2 | 2.00 |
| Total |  | 2 |

**EXPARK10** ud Licencia de software para el control y gestión de parking
1 ud × 1755 (1807.65 con costes indirectos) = 1807.65
Licencia de software para el control y gestión de cobors del estacionamiento bajo plataforma de Windows 7 profesional o superiores, incluyendo la gestión de tarjetas de crédito para validación OFF-LINE contra listas negras bancarias, y comunicación de punto a punto e internet (ADSL) para telemantenimiento. Completamente instalado. Marca/Modelo: IBERSEGUR / LINCE ELEGANCE 21 o equivalente.

| Código | Ud | Descripción | Rendimiento | Precio | Importe |
|---|---|---|---|---|---|
| BEXPARK10 | ud | Licencia de software para el control y gestión de cobros del est (material) | 1 | 1755 | 1755.00 |
|  |  | Total |  |  | 1755 |

| Medición | Uds. | Parcial |
|---|---|---|
| GENERALES | 1 | 1.00 |
| Total |  | 1 |

**EGHB11park** ud Conjunto de programación y puesta en marcha del sistema de contr
1 ud × 1215.5 (1251.97 con costes indirectos) = 1251.97
Conjunto de programación y puesta en marcha del sistema de control de accesos y pagos del aparcamiento, incluyendo programación específica, elaboración de tarifas, maniobras de actuación y interacciones con el sitema de reconocimiento de matrículas, formación y documentación, y las correspondientes pruebas y demostraciones para su perfecto funcionamiento.

| Código | Ud | Descripción | Rendimiento | Precio | Importe |
|---|---|---|---|---|---|
| BMD3498A | ud | Conjunto de programación y puesta en marcha del sistema de contr (material) | 1 | 1215.5 | 1215.50 |
|  |  | Total |  |  | 1215.5 |

| Medición | Uds. | Parcial |
|---|---|---|
| GENERALES | 1 | 1.00 |
| Total |  | 1 |

### 205 INTERCOMUNICACIÓN (03/10/2022)
Importe: 7893.29

**2NIPD7A** ud Videoconsola 10” sobremesa con Handset (03/10/2022)
1 ud × 908.31 (935.56 con costes indirectos) = 935.56
W&M View 10H - Videoconsola de sobremesa con Handset para atención de llamadas y gestión de puertas. Audio digital de alta calidad con reductor activo de ruido y manos libres con cancelador de eco. Auricular para privacidad de la conversación. Pantalla TFT táctil color de 10.1”, de alta resolución con tratamiento antireflejos. Fabricada completamente en aluminio mecanizado con tratamiento de anodizado decorativo. Alimentación PoE.
Dimensiones: 177 x 295 x 122 mm.
Incluso accesorios y conectores. Completamente instalado. Marca/modelo:NÜO/ W&M View 10H 42176

| Código | Ud | Descripción | Rendimiento | Precio | Importe |
|---|---|---|---|---|---|
| M2NIPD7A | ud | Central de conserjería para recepción (material) | 1 | 900.25 | 900.25 |
| A2NIPD7A | ud | Accesorios y conectores para Central de conserjería para recepci (material) | 1 | 1.62 | 1.62 |
| O01OB200 | h | Oficial 1ª electricista | 0.15 | 22 | 3.30 |
| O01OB220 | h | Ayudante electricista | 0.15 | 20.96 | 3.14 |
|  |  | Total |  |  | 908.31 |

| Medición | Uds. | Parcial |
|---|---|---|
| ACCESO | 1 | 1.00 |
| Total |  | 1 |

**OAPMP** ud Servidor de comunicaciones del sistema V&M
1 ud × 637 (656.11 con costes indirectos) = 656.11
Servidor de comunicaciones del sistema W&M. Configurable mediante interfaz web desde un navegador. Incluye fuente de alimentación 24DC 35W y batería de litio de 25,9V y 1,2Ah. Incluye display TFT táctil para monitorización del estado del sistema: tensión
de entrada, salida, cargador, fuente de alimentación, baterías, estado de los dispositivos y averías. Montado en caja plástica metalizada. Medidas: 235 x 140 x 90mm. (Mod. By 42210) Completamente instalado.
Marca/Modelo: NÜO/W&M SERVER 42210

| Código | Ud | Descripción | Rendimiento | Precio | Importe |
|---|---|---|---|---|---|
| BBGHA7eXaba | ud | Servidor de comunicaciones del sistema V&M (material) | 1 | 637 | 637.00 |
|  |  | Total |  |  | 637 |

| Medición | Uds. | Parcial |
|---|---|---|
| GENERALES | 1 | 1.00 |
| Total |  | 1 |

**POR101** ud W&M Voxter Videointercomunicador IP (03/10/2022)
9 ud × 524.33 (540.06 con costes indirectos) = 4860.54
W&M Voxter Videointercomunicador para montaje en superficie. Audio digital de alta calidad con reductor activo de ruido. Manos libres con cancelador de eco y control de volumen automático en función del ruido ambiente. Cámara megapixel con ángulo de visión mayor de 120º. Pulsador de llamada piezoeléctrico sin mantenimiento. Fabricado en aleación metálica con grado de protección ambiental IP65. Medidas: 250 x 66 x 36 mm.
Incluso accesorios y conectores. Completamente instalado.
Marca/modelo: NÜO/W&M Voxter/42173

| Código | Ud | Descripción | Rendimiento | Precio | Importe |
|---|---|---|---|---|---|
| BVGA1aa | ud | Videointercomunicador IP (material) | 1 | 514.15 | 514.15 |
| BVGA2aa | ud | Accesorios y conectores de panel Videointercomunicador IP (material) | 1 | 0.73 | 0.73 |
| O01OB200 | h | Oficial 1ª electricista | 0.22 | 22 | 4.84 |
| O01OB220 | h | Ayudante electricista | 0.22 | 20.96 | 4.61 |
|  |  | Total |  |  | 524.33 |

| Medición | Uds. | Parcial |
|---|---|---|
| SÓTANO | 3 | 3.00 |
| PLANTA BAJA | 6 | 6.00 |
| Subtotal |  | 9.00 |
| Total |  | 9 |

**ENFA60pela** ud Unidad de puerta segura para Videointercomunicador IP (14/10/2022)
9 ud × 116.62 (120.12 con costes indirectos) = 1081.08
W&M Wili IP Carril DIN - Unidad de Puerta para la conexión de videointercomunicador W&M. Centraliza el cableado de todos
los elementos de la puerta facilitando la instalación e impide la manipulación de la misma desde el exterior del edificio. Alimentación PoE o mediante fuente de alimentación externa de 24VDC. Conexión y alimentación de videointercomunicador W&M, cerradura, sensor magnético y 1E/S digital.
LEDs para indicación de estado. Fabricado en ABS. Compatible con carril DIN. Medidas: 112x95x25 mm. (Mod. By 42174)
Completamente instalado.
Marca/modelo: NÜO ONE/W&M Wili IP Carril DIN 42174 o equivalente.

| Código | Ud | Descripción | Rendimiento | Precio | Importe |
|---|---|---|---|---|---|
| BNFA1ab | ut | unidad de puerta segura (material) | 1 | 104.65 | 104.65 |
| BNFA2ab | ut | Juego de manillas iaccessoris de muntage para cerradura electrón (material) | 1 | 5.2 | 5.20 |
| O01OB222 | h | Oficial 1ª instalador telecomunicación | 0.16 | 22 | 3.52 |
| O01OB224 | h | Ayudante instalador telecomunicación | 0.16 | 20.32 | 3.25 |
|  |  | Total |  |  | 116.62 |

| Medición | Uds. | Parcial |
|---|---|---|
| SÓTANO | 3 | 3.00 |
| PLANTA BAJA | 6 | 6.00 |
| Subtotal |  | 9.00 |
| Total |  | 9 |

**EVLB10bac** ut Switch PoE 4 Puertos (14/10/2022)
5 ut × 69.9 (72 con costes indirectos) = 360.00
Switch PoE con 4 puertos PoE 100Mbps y 2 puertos Up-link 100Mbps. Consumo de 65W a máxima capacidad.
Función modo extendido para transmisión de largo alcance (250m). Cumple protocolo IEEE802.3af/at (Mod. By 42522) Completamente instalado, configurado y funcionando.
Marca/modelo: NÜO/42522

| Código | Ud | Descripción | Rendimiento | Precio | Importe |
|---|---|---|---|---|---|
| BVLB3aaa1c | ut | Switch PoE 4 Puertos (material) | 1 | 47.45 | 47.45 |
| BVLB3ddab | ut | Accesorios de montaje y material auxiliar para switch (material) | 1 | 9.75 | 9.75 |
| O01OB222 | h | Oficial 1ª instalador telecomunicación | 0.3 | 22 | 6.60 |
| O01OB224 | h | Ayudante instalador telecomunicación | 0.3 | 20.32 | 6.10 |
|  |  | Total |  |  | 69.9 |

| Medición | Uds. | Parcial |
|---|---|---|
| GENERALES | 5 | 5.00 |
| Total |  | 5 |

### 206 DETECCIÓN AUTOMÁTICA DE INCENDIOS (03/10/2022)
Importe: 86482.14

**AESAPRG** ud Programador de direcciones sist. algorítmico
1 ud × 62.11 (63.97 con costes indirectos) = 63.97
Dispositivo portátil indicado para programar número de código de la identificación de cada equipo algorítmico que permite:
- Grabar la dirección del equipo.
- Leer la dirección almacenada.
- Inhibir/autorizar individualmente el destello del led del equipo.
El proceso de programación individual de cada equipo se puede realizar también desde la propia central algorítmica.
- Con batería alcalina de 9V.
Marca/modelo:

| Código | Ud | Descripción | Rendimiento | Precio | Importe |
|---|---|---|---|---|---|
| CS4911 | ud | Programador de direcciones sist. algorítmico (material) | 1 | 62.11 | 62.11 |
|  |  | Total |  |  | 62.11 |

| Medición | Uds. | Parcial |
|---|---|---|
| GENERALES | 1 | 1.00 |
| Total |  | 1 |

**AESACINT1** ud Tarjetas de comunicacion para conexion de centrales
2 ud × 78.26 (80.61 con costes indirectos) = 161.22
Suministro e instalación de dos tarjetas de comunicaciones para conexión de centrales, en la nueva central y en la existente.

| Código | Ud | Descripción | Rendimiento | Precio | Importe |
|---|---|---|---|---|---|
| AESACINTA1 | ud | Suministro e instalación de dos tarjetas de comunicaciones para (material) | 1 | 78.26 | 78.26 |
|  |  | Total |  |  | 78.26 |

| Medición | Uds. | Parcial |
|---|---|---|
| GENERALES | 2 | 2.00 |
| Total |  | 2 |

**EGHB12DET** ud Ejecución de conexión entre centrales
1 ud × 684.26 (704.79 con costes indirectos) = 704.79
Ejecución de conexión entre centrales, incluyendo la modificación de la programación (para pasar el sistema de una a dos centrales, conservando la configuración de operación actual) así como puesta en marcha y pruebas de la instalación.

| Código | Ud | Descripción | Rendimiento | Precio | Importe |
|---|---|---|---|---|---|
| EGHB12ADET | 1 | Ejecución de conexión entre centrales, incluyendo la modificación de la programación (para pasar el sistema de una a dos centrales, conservando la configuración de operación actual) así como puesta en marcha y pruebas de la instalación. (material) | 1 | 684.26 | 684.26 |
|  |  | Total |  |  | 684.26 |

| Medición | Uds. | Parcial |
|---|---|---|
| GENERALES | 1 | 1.00 |
| Total |  | 1 |

**AESAFA** ud Fuente de alimentación acabado zafir 5Ah/24V certificada
3 ud × 183.15 (188.64 con costes indirectos) = 565.92
Fuente de alimentación externa (con cargador de baterías incorporado) para detección de incendios. Certificada según EN 54-4.
Este equipo está especialmente indicado para alimentar de forma adecuada a cualquier elemento del sistema de detección de incendios que necesite de alimentación externa.
Dispone de dos salidas:
Salida 30V supervisada y protegida con cuatro bornes para facilitar el conexionado.
Salida Avería libre de tensión, que se activa por cualquier anomalía del sistema, permitiendo integrarse con otros sistemas.
El equipo dispone de tres indicaciones luminosas para indicar el estado del sistema:
RED (verde): sistema funcionando por medio de red 110/230 V/AC.
BATERÍA (verde): sistema funcionando por medio de baterías.
AVERÍA (ámbar): avería en el sistema, avería en la alimentación de red o baterías.
Existen 2 modelos de alimentación dependiendo de las necesidades del sistema:
ZAFIRPWS2 (65w): capacidad de alimentación de 1,5A (65w).
ZAFIRPWS5 (150w): capacidad de alimentación de 4A (150w).
La conexión de red se realiza de forma distinta en los dos modelos de la fuente. El modelo ZAFIRPWS2 se conecta a la RED mediante la regleta de tres terminales situada en la parte derecha del cofre. El modelo ZAFIRPWS5 se conecta a la RED mediante los tres bornes de la regleta de la fuente conmutada.
La fuente de alimentación se encuentra instalada en el interior de un cofre de 363 x 331 x 96 mm, lo que permite disponer de un espacio adicional para situar las baterías en su interior (2x12 Vdc 7Ah).Completamente instalado.
Marca/modelo:COFEM/ZAFIRPWS2 /ZAFIRPWS5

| Código | Ud | Descripción | Rendimiento | Precio | Importe |
|---|---|---|---|---|---|
| BMCJ01baaa | ud | Fuente de alimentación externa (con cargador de baterías incorpo (material) | 1 | 183.15 | 183.15 |
|  |  | Total |  |  | 183.15 |

| Medición | Uds. | Parcial |
|---|---|---|
| SÓTANO | 1 | 1.00 |
| PLANTA BAJA | 2 | 2.00 |
| Subtotal |  | 3.00 |
| Total |  | 3 |

**AESACINT** ud Interface de comunicaciones TCP/IP
1 ud × 238.51 (245.67 con costes indirectos) = 245.67
Módulo multiprotocolo que permite la integración de las centrales algorítmicas de AGUILERA ELECTRÓNICA en diferentes sistemas de control. Soporta los siguientes protocolos: Modbus / rRTU / TCP, N2 de Metasys OPTIMUS y ESPA 4.4.4.
Dispone de interfaces:
- RS232
- RS485
- Ethernet.

| Código | Ud | Descripción | Rendimiento | Precio | Importe |
|---|---|---|---|---|---|
| AESACINTA | ud | Interface de comunicaciones TCP/IP (material) | 1 | 238.51 | 238.51 |
|  |  | Total |  |  | 238.51 |

| Medición | Uds. | Parcial |
|---|---|---|
| GENERALES | 1 | 1.00 |
| Total |  | 1 |

**AESAC8** ud Central Lyon 6 bucles
1 ud × 1806.99 (1861.2 con costes indirectos) = 1861.20
La central algorítmica-direccionable Lyon Remote está certificada según Norma EN 54 parte 2 y parte 4 de acuerdo con las últimas directivas, superando con éxito las pruebas más severas de condiciones ambientales, ruidos eléctricos conducidos, perturbaciones electromagnéticas, vibraciones, etc.
El Sistema algorítmico-direccionable de Detección es capaz de identificar el elemento que produce la alarma o avería (sensor o pulsador), y permite la total configuración de los parámetros de detección (niveles de alarma, sensibilidad,...) así como la adaptación del conjunto a las condiciones ambientales y el grado de suciedad del sensor.
En el Sistema algorítmico-direccionable de Detección Cofem, los elementos del bucle (sensores, pulsadores, módulos de relés, masters y módulos de señales técnicas) tienen la propiedad de ser autoidentificables, es decir, todos ellos pueden ser instalados sin necesidad de una codificación manual previa, facilitando enormemente el montaje y posteriores modificaciones de la instalación.
Características:
· Central base configurable hasta 8 bucles (199 puntos por bucle).
· Ampliable hasta 20 bucles, adaptando un cofre adicional.
· Todos los puntos de los bucles son supervisados, excepto el aislador de bucle KABY.
· Capacidad de hasta 199 relés configurables por central.
· Permite la programación de 99 zonas por central.
· Historial que almacena hasta 3308 eventos con fecha y hora.
· Salida de sirena retardada programable de 0 a 10 minutos supervisada identificada como S1.
· Salida de alarma como relé libre de tensión no supervisada, identificada como S2.
· Salida de avería, retardada y supervisada, identificada como S3.
· Permite conectar sirenas direccionables en el bucle.
· Pulsador de evacuación.
· Display LCD retroiluminado de 4 líneas y 40 caracteres.
· Incorpora varios idiomas por defecto (español, inglés, francés, portugués, etc).
· Configurable y manejable mediante el software de PC, I-Link.
· Permite conectar un teclado externo (estándar PC-PS2).
· Acceso al teclado del panel mediante un código numérico.
· Permite la conexión de hasta 15 repetidores y/o 15 centrales en red.
· MODBUS bajo demanda.
· Contact ID bajo demanda.
· Cofem Remote.
· Medidas: 424 x 330 x 140 mm.
· Certificado por AENOR según la Norma EN 54 parte 2 y EN 54 parte 4, y con marcado CE según el Reglamento Europeo de Productos de la Construcción (UE) N°305/2011.
Completamente instalado.
Marca/Modelo: COFEM / LYONRM06

| Código | Ud | Descripción | Rendimiento | Precio | Importe |
|---|---|---|---|---|---|
| BMDABaa | ud | CENTRAL LYON DE 6 BUCLES (material) | 1 | 1311.54 | 1311.54 |
| BMDA2a | ud | Pequeño material para montaje central detección y alarma incendi (material) | 1 | 29.25 | 29.25 |
| KITMEY |  | MÓDULO CONEXIÓN ETHERNET PARA CENTRAL LYON (material) | 1 | 312.2 | 312.20 |
| O01OB222 | h | Oficial 1ª instalador telecomunicación | 7 | 22 | 154.00 |
|  |  | Total |  |  | 1806.99 |

| Medición | Uds. | Parcial |
|---|---|---|
| SÓTANO | 1 | 1.00 |
| Total |  | 1 |

**ZYR** ud Central repetidora algorítmica direccionable ZYR
1 ud × 543.54 (559.85 con costes indirectos) = 559.85
La central LYON REMOTE / ZAFIR / COMPACT Lyon permite conectar hasta un máximo de 15 repetidores, mediante una conexión de 4 hilos de 1,5 mm2 (dos de alimentación y dos de comunicación para la línea RS485). Los dos hilos de la línea RS485 se conectarán desde la central a los correspondientes repetidores. El conexionado de los repetidores se realiza como se muestra en la figura adjunta.
Desde la salida de 30V de la fuente de alimentación de la central Lyon Remote se permite conectar hasta 3 repetidores. Para las centrales C-Lyon y Zafir se permite alimentar 1 repetidor. El resto de repetidores debe realizarse desde la salida de 30 V de una fuente de alimentación externa.
El conexionado de los repetidores, tanto cables de comunicación como de alimentación de 30 V se realizará con cable de 2 x 1,5 mm2 trenzado y apantallado libre de halógenos, hasta una longitud máxima de cable de 1200 metros.
Al finalizar la instalación se debe conectar una resistencia de 120 O en el back panel del último repetidor conectado.
Completamente instalado.
Marca/Modelo: LYON REMOTE / ZAFIR / COMPACT

| Código | Ud | Descripción | Rendimiento | Precio | Importe |
|---|---|---|---|---|---|
| ZYR1 | ud | Central repetidora algorítmica direccionable ZYR (material) | 1 | 543.54 | 543.54 |
|  |  | Total |  |  | 543.54 |

| Medición | Uds. | Parcial |
|---|---|---|
| SÓTANO | 1 | 1.00 |
| Total |  | 1 |

**AESACBAT2** ud Juego de baterias 24V/24A (2x12V)
1 ud × 237.03 (244.14 con costes indirectos) = 244.14
Juego de baterías de 24V/24A (2 baterias de 24 Ah y 12V) y cofre 55 para baterías.
Completamente instalado
Marca/Modelo: COFEM / BT2424

| Código | Ud | Descripción | Rendimiento | Precio | Importe |
|---|---|---|---|---|---|
| AESACBAT2A | ud | JUEGO DE BATERÍAS 24V/24A (2x12V) (material) | 1 | 190.61 | 190.61 |
| C55Y1 | ud | COFRE 55 PARA BATERÍAS ACABADO LYON (material) | 1 | 46.42 | 46.42 |
|  |  | Total |  |  | 237.03 |

| Medición | Uds. | Parcial |
|---|---|---|
| SÓTANO | 1 | 1.00 |
| Total |  | 1 |

**AESAOPIA21** ud Detector de conducto
27 ud × 130.76 (134.68 con costes indirectos) = 3636.36
Sensor óptico algorítmico direccionable La gama de detectores A50 parte de una nueva estética refinada que integra en su interior la última tecnología electrónica con nuevos algoritmos de detección más eficientes y un diseño tridimensional que le hace más robusto ante la suciedad ambiental.La gama A50 permite múltiples combinatorias entre detección óptica, térmica, sensor de CO y aislador de cortocircuito con certificación UL.El modelo A50S es un detector con un sensor óptico de humo.El sensor óptico está especialmente diseñado para detectar la presencia de aerosoles de la combustión en un diseño tridimensional que le hace más robusto ante la suciedad.
Equipo para instalar detectores de incendios en conductos de ventilación.
El equipo consta de una caja, tubos, zócalo para detector de incendio y elementos de sujeción (tornillos, tuercas, etc). El detector de incendios no está incluido. El zócalo es compatible tanto con detector convencional como analógico, por lo que el equipo puede usarse con ambos sistemas. Se recomienda de forma general instalar en este equipo detectores de humo puros (sin elementos térmicos), ya que los detectores de calor o los elementos térmicos de los detectores óptico-térmicos pueden activarse al variar bruscamente la temperatura del aire en los conductos de ventilación.
Completamente instalado
Marca/Modelo: COFEM / A30XDC

| Código | Ud | Descripción | Rendimiento | Precio | Importe |
|---|---|---|---|---|---|
| BMAB3baaaba | ud | Sensor óptico algorítmico direccionable (material) | 1 | 24.24 | 24.24 |
| BMAB3baaaba1 | ud | Caja detector de conducto (material) | 1 | 97.28 | 97.28 |
| O01OB222 | h | Oficial 1ª instalador telecomunicación | 0.42 | 22 | 9.24 |
|  |  | Total |  |  | 130.76 |

| Medición | Uds. | Parcial |
|---|---|---|
| ENTREPLANTA CUBIERTA | 27 | 27.00 |
| Total |  | 27 |

**AESAOPIA2** ud Detector óptico de humos empotrado con aislador
71 ud × 45.91 (47.29 con costes indirectos) = 3357.59
Sensor óptico algorítmico direccionable con aislador
La gama de detectores A50 parte de una nueva estética refinada que integra en su interior la última tecnología
electrónica con nuevos algoritmos de detección más eficientes y un diseño tridimensional que le hace más robusto
ante la suciedad ambiental.
La gama A50 permite múltiples combinatorias entre detección óptica, térmica, sensor de CO y aislador de
cortocircuito con certificación UL.
El modelo A50SI es un detector que dispone de aislador de cortocircuito y un sensor óptico de humo.
El sensor óptico está especialmente diseñado para detectar la presencia de aerosoles de la combustión en un
diseño tridimensional que le hace más robusto ante la suciedad.
Características:
• Sensor óptico.
• Aislador de cortocircuito incorporado.
• Bajo perfil, altura total menor de 42 mm (incluyendo el zócalo).
• También disponible con zócalo alto para tubo de 20 mm.
• Posibilidad de conexión a un indicador de acción remoto.
• Fácil conexionado.
• LED bicolor rojo y amarillo.
• Indicación, mediante el led rojo, de la comunicación con la central (parpadeo simple), así como del estado de
alarma (led encendido).
• Indicación, mediante el led amarillo (parpadeo simple), de la activación del aislador de cortocircuito o la falta
de comunicación con la central.
• Señalización del estado de suciedad del sensor en el display de la central (el sensor permite diferenciar entre
aumentos rápidos de señal por alarma y pequeños aumentos lentos y sostenidos debidos a la acumulación de
polvo y suciedad).
• Cabeza y zócalo de fácil instalación, intercambiables en toda la gama A50, y fabricados en ABS termorresistente
blanco.
• Certificado UL según la Norma EN 54-7 y EN 54-17 con marcado CE según el Reglamento Europeo de
Productos de la Construcción (UE) Nº 305/2011.
Completamente instalado.
Marca/Modelo: COFEM / A50SI

| Código | Ud | Descripción | Rendimiento | Precio | Importe |
|---|---|---|---|---|---|
| BMAB3baaab | ud | SENSOR DE HUMO CON AISLADOR GAMA A50 (material) | 1 | 27.17 | 27.17 |
| XEMAB30baaaa | ud | ZÓCALO BAJO PARA GAMA A 50 (material) | 1 | 9.5 | 9.50 |
| O01OB222 | h | Oficial 1ª instalador telecomunicación | 0.42 | 22 | 9.24 |
|  |  | Total |  |  | 45.91 |

| Medición | Uds. | Parcial |
|---|---|---|
| SÓTANO | 2 | 2.00 |
| PLANTA BAJA | 64 | 64.00 |
| ACCESO | 5 | 5.00 |
| Subtotal |  | 71.00 |
| Total |  | 71 |

**AESAOPIA1** ud Detector óptico de humos superficie con aislador
236 ud × 45.97 (47.35 con costes indirectos) = 11174.60
Sensor óptico algorítmico direccionable con aislador
La gama de detectores A50 parte de una nueva estética refinada que integra en su interior la última tecnología
electrónica con nuevos algoritmos de detección más eficientes y un diseño tridimensional que le hace más robusto
ante la suciedad ambiental.
La gama A50 permite múltiples combinatorias entre detección óptica, térmica, sensor de CO y aislador de
cortocircuito con certificación UL.
El modelo A50SI es un detector que dispone de aislador de cortocircuito y un sensor óptico de humo.
El sensor óptico está especialmente diseñado para detectar la presencia de aerosoles de la combustión en un
diseño tridimensional que le hace más robusto ante la suciedad.
Características:
• Sensor óptico.
• Aislador de cortocircuito incorporado.
• Bajo perfil, altura total menor de 42 mm (incluyendo el zócalo).
• También disponible con zócalo alto para tubo de 20 mm.
• Posibilidad de conexión a un indicador de acción remoto.
• Fácil conexionado.
• LED bicolor rojo y amarillo.
• Indicación, mediante el led rojo, de la comunicación con la central (parpadeo simple), así como del estado de
alarma (led encendido).
• Indicación, mediante el led amarillo (parpadeo simple), de la activación del aislador de cortocircuito o la falta
de comunicación con la central.
• Señalización del estado de suciedad del sensor en el display de la central (el sensor permite diferenciar entre
aumentos rápidos de señal por alarma y pequeños aumentos lentos y sostenidos debidos a la acumulación de
polvo y suciedad).
• Cabeza y zócalo de fácil instalación, intercambiables en toda la gama A50, y fabricados en ABS termorresistente
blanco.
• Certificado UL según la Norma EN 54-7 y EN 54-17 con marcado CE según el Reglamento Europeo de
Productos de la Construcción (UE) Nº 305/2011.
Completamente instalado.
Marca/Modelo: COFEM / A50SI

| Código | Ud | Descripción | Rendimiento | Precio | Importe |
|---|---|---|---|---|---|
| BMAB3baaaa | ud | SENSOR DE HUMO CON AISLADOR GAMA A50 (material) | 1 | 27.17 | 27.17 |
| XEMAB30baaa1 | ud | ZÓCALO ALTO PARA GAMA A 50 (material) | 1 | 9.56 | 9.56 |
| O01OB222 | h | Oficial 1ª instalador telecomunicación | 0.42 | 22 | 9.24 |
|  |  | Total |  |  | 45.97 |

| Medición | Uds. | Parcial |
|---|---|---|
| SÓTANO | 40 | 40.00 |
| PLANTA BAJA | 101 | 101.00 |
| ACCESO | 58 | 58.00 |
| ENTREPLANTA CUBIERTA | 36 | 36.00 |
| CUBIERTA | 1 | 1.00 |
| Subtotal |  | 236.00 |
| Total |  | 236 |

**EMAD10aa11** ud Detector de humo y temperatura empotrado
1 ud × 37.78 (38.91 con costes indirectos) = 38.91
Detector óptico-térmico convencional
La gama de detectores C50 parte de una nueva estética refinada que integra en su interior la última tecnología
electrónica con nuevos algoritmos de detección más eficientes y un diseño tridimensional que le hace más robusto
ante la suciedad ambiental.
La gama C50 permite múltiples combinatorias entre detección óptica y térmica.
El modelo C50SH es un detector con dos tipos de sensores diferentes: Un sensor óptico de humo y un sensor
térmico.
El sensor óptico está especialmente diseñado para detectar la presencia de aerosoles de la combustión en un
diseño tridimensional que le hace más robusto ante la suciedad.
Por su parte, el sensor térmico permite la respuesta termovelocimétrica del detector, llegando a activarse a una
temperatura estática de 60ºC en el caso de desarrollos de incendio lentos.
Características:
• Sensor óptico y térmico.
• Bajo perfil, altura total menor de 55 mm (incluyendo el zócalo).
• También disponible con zócalo alto para tubo de 20 mm.
• Posibilidad de conexión a un indicador de acción remoto.
• Fácil conexionado, sin polaridad.
• LED rojo fijo para indicar su estado de alarma.
• Señalización de estado de reposo mediante parpadeo simple del led cada 10 segundos.
• Señalización de estado de suciedad elevada mediante doble parpadeo del led cada 10 segundos.
• Cabeza y zócalo de fácil instalación, intercambiables en toda la gama C50, y fabricados en ABS termorresistente
blanco.
• Certificado por AENOR según la Norma EN 54-5 clase A2R y EN 54-7 con marcado CE según el Reglamento
Europeo de Productos de la Construcción (UE) Nº 305/2011.
Completamente instalado.
Marca/Modelo: COFEM / C50SH

| Código | Ud | Descripción | Rendimiento | Precio | Importe |
|---|---|---|---|---|---|
| BMAD1aaaa | ud | Detector termovelocimétrico para 50 °C. (material) | 1 | 14.88 | 14.88 |
| XEMAB30baaaa | ud | ZÓCALO BAJO PARA GAMA A 50 | 1 | 9.5 | 9.50 |
| BMBB2aa | ud | Pequeño material para montaje zócalo (material) | 1 | 0.2 | 0.20 |
| O01OB222 | h | Oficial 1ª instalador telecomunicación | 0.6 | 22 | 13.20 |
|  |  | Total |  |  | 37.78 |

| Medición | Uds. | Parcial |
|---|---|---|
| ACCESO | 1 | 1.00 |
| Total |  | 1 |

**EMAD10aa1** ud Detector de humo y temperatura superficie
158 ud × 37.84 (38.98 con costes indirectos) = 6158.84
Detector óptico-térmico convencional
La gama de detectores C50 parte de una nueva estética refinada que integra en su interior la última tecnología
electrónica con nuevos algoritmos de detección más eficientes y un diseño tridimensional que le hace más robusto
ante la suciedad ambiental.
La gama C50 permite múltiples combinatorias entre detección óptica y térmica.
El modelo C50SH es un detector con dos tipos de sensores diferentes: Un sensor óptico de humo y un sensor
térmico.
El sensor óptico está especialmente diseñado para detectar la presencia de aerosoles de la combustión en un
diseño tridimensional que le hace más robusto ante la suciedad.
Por su parte, el sensor térmico permite la respuesta termovelocimétrica del detector, llegando a activarse a una
temperatura estática de 60ºC en el caso de desarrollos de incendio lentos.
Características:
• Sensor óptico y térmico.
• Bajo perfil, altura total menor de 55 mm (incluyendo el zócalo).
• También disponible con zócalo alto para tubo de 20 mm.
• Posibilidad de conexión a un indicador de acción remoto.
• Fácil conexionado, sin polaridad.
• LED rojo fijo para indicar su estado de alarma.
• Señalización de estado de reposo mediante parpadeo simple del led cada 10 segundos.
• Señalización de estado de suciedad elevada mediante doble parpadeo del led cada 10 segundos.
• Cabeza y zócalo de fácil instalación, intercambiables en toda la gama C50, y fabricados en ABS termorresistente
blanco.
• Certificado por AENOR según la Norma EN 54-5 clase A2R y EN 54-7 con marcado CE según el Reglamento
Europeo de Productos de la Construcción (UE) Nº 305/2011.
Completamente instalado.
Marca/Modelo: COFEM / C50SH

| Código | Ud | Descripción | Rendimiento | Precio | Importe |
|---|---|---|---|---|---|
| BMAD1aaa | ud | Detector termovelocimétrico para 50 °C. (material) | 1 | 14.88 | 14.88 |
| BMBB1a | ud | ZÓCALO ALTO PARA GAMA A 50 (material) | 1 | 9.56 | 9.56 |
| BMBB2a | ud | Pequeño material para montaje zócalo (material) | 1 | 0.2 | 0.20 |
| O01OB222 | h | Oficial 1ª instalador telecomunicación | 0.6 | 22 | 13.20 |
|  |  | Total |  |  | 37.84 |

| Medición | Uds. | Parcial |
|---|---|---|
| SÓTANO | 107 | 107.00 |
| PLANTA BAJA | 51 | 51.00 |
| Subtotal |  | 158.00 |
| Total |  | 158 |

**AESAPTA** ud Pulsador de alarma rearmable (Incluye tapa)
48 ud × 26.3 (27.09 con costes indirectos) = 1300.32
Pulsador manual de alarma rearmable (con aislador de cortocircuito) para sistema algorítmico-direccionable de detección de incendios.
El parpadeo del led rojo transparente indica la comunicación con la central. En caso de permanecer encendido indica que ha sido accionado manualmente (alarma), además de dispararse una lengüeta de color amarillo en la parte inferior de la cara de accionamiento.
Pulsador fácilmente rearmable mediante el accionamiento del interruptor amarillo de la cara frontal usando un destornillador.
Características:
· Pulsador fácilmente rearmable mediante el accionamiento del interruptor amarillo de la cara frontal.
· Tapa protectora transparente de la cara de accionamiento para evitar pulsaciones accidentales.
· Elemento autoidentificable en el sistema analógico de detección de incendios.
· Indicación de la comunicación con la central mediante parpadeo del led.
· Reconocimiento visual inmediato del estado de alarma por la activación permanente del led y el disparo de una lengüeta de color amarillo en la parte inferior de la cara de accionamiento.
· Certificado por AENOR según la Norma EN 54 parte 11 y con marcado CE según el Reglamento Europeo de Productos de la Construcción (UE) Nº305/2011.
Completamente instalado.
Marca/Modelo: COFEM / PUCAY

| Código | Ud | Descripción | Rendimiento | Precio | Importe |
|---|---|---|---|---|---|
| BMCB3ba | ud | PULSADOR DE ALARMA REARMABLE (INCLUYE TAPA) (material) | 1 | 19.14 | 19.14 |
| BMCB2a | ud | Base alta para pulsador 40mm (material) | 1 | 1 | 1.00 |
| O01OB222 | h | Oficial 1ª instalador telecomunicación | 0.28 | 22 | 6.16 |
|  |  | Total |  |  | 26.3 |

| Medición | Uds. | Parcial |
|---|---|---|
| SÓTANO | 13 | 13.00 |
| PLANTA BAJA | 16 | 16.00 |
| ACCESO | 11 | 11.00 |
| ENTREPLANTA CUBIERTA | 8 | 8.00 |
| Subtotal |  | 48.00 |
| Total |  | 48 |

**AEVASF23** ud Sirena algorítmica direccionable
48 ud × 61.79 (63.64 con costes indirectos) = 3054.72
Las referencias SIRAY / SIRAYL / SIRAY+BSLC están formadas por los siguientes elementos:
· SIRAY = Sirena + Circuito SIRAYC
· SIRAYL = Sirena con luz + Circuito SIRAYC
· SIRAY+BSLC = Sirena + Circuito SIRAYC + Base Sirena con luz
El circuito SIRAYC es un módulo digital microprocesado y direccionable (con aislador de cortocircuito) que se instala como un elemento más del bucle. La sirena se fabrica en ABS termoresistente de color rojo.
Es un módulo con una sola función de programación en cuanto a la temporización y combinación de sensores que lo activan. Esta sirena se configura como un relé actuando como sirena.
La variante SIRAYL y SIRAY+BSLC emiten adicionalmente señales luminosas, donde además, la SIRAY+BSLC lo hace de acuerdo con su certificación EN 54-23 (dispositivo de alarma visual). El hecho de que específicamente estas sirenas emitan luz no afecta a la programación de la central. Por este motivo, estos dispositivos se programan en la central como si fueran la referencia SIRAY.
La configuración estándar del sonido de la sirena se muestra en la figura 22 de acuerdo con la norma EN 54-3 (dispositivo acústico). En la misma figura se muestra la configuración estándar de la señal luminosa en la base de la sirena SIRAY+BSLC de acuerdo con la norma EN 54-23 (dispositivo de alarma visual).
Es posible cambiar la selección del tono y de la señal luminosa, pero esta operación afecta al consumo eléctrico de la sirena, y por tanto, al consumo de puntos del dispositivo. En la tabla 21 se muestra una tabla de equivalencia para las selecciones del tono (estándar 95 dB-1m y de máxima intensidad sonora 105 dB-1m) y de la señal visual (W-2,4-2,3/7,5). Se puede realizar el cálculo preciso con el software de cálculo de capacidad de elementos del bucle.
El cableado interno y posiciones de otros microswitchs no deben ser modificados de los seleccionados por defecto por el fabricante.
Completamente instalado.
Marca/Modelo: COFEM / PUCAY

| Código | Ud | Descripción | Rendimiento | Precio | Importe |
|---|---|---|---|---|---|
| BMCC3aaa | ud | SIRENA ALGORÍTMICA DIRECCIONABLE (material) | 1 | 55.24 | 55.24 |
| BMCC2a | ud | Pequeño material para montaje sirenas. (material) | 1 | 0.39 | 0.39 |
| O01OB222 | h | Oficial 1ª instalador telecomunicación | 0.28 | 22 | 6.16 |
|  |  | Total |  |  | 61.79 |

| Medición | Uds. | Parcial |
|---|---|---|
| SÓTANO | 13 | 13.00 |
| PLANTA BAJA | 16 | 16.00 |
| ACCESO | 11 | 11.00 |
| ENTREPLANTA CUBIERTA | 8 | 8.00 |
| Subtotal |  | 48.00 |
| Total |  | 48 |

**AESASE230** ud Módulo de salida de 1 relé supervisado (Y 24V-NA/NC) MDA1Y
31 ud × 49.34 (50.82 con costes indirectos) = 1575.42
Módulo microprocesado y direccionable (con aislador de cortocircuito) que se instala como un elemento más del bucle.
El módulo se alimenta por la conexión al bucle, pero precisa de una alimentación auxiliar de 30V que proporcione la energía necesaria a los dispositivos gobernados por los relés. Este supervisa la presencia de tensión en la línea de alimentación auxiliar de 30V además de en las salidas de los relés supervisados.
El módulo está protegido por un fusible autorearmable de 0,9 A y cada salida supervisada de 0,5 A.
El parpadeo del led rojo transparente nos indica la comunicación con la central. El encendido del led verde indica el disparo de uno o ambos relés.
Es un módulo de dos salidas de relés de accionamiento simultáneo (con una sola función), tanto en su tipo de aplicación (sirena, maniobra o pre-alarma), como en su temporización y combinación de sensores que los activan.
La salida de relé R1 es supervisada por medio de una resistencia final de línea de 33 kO, indicando el estado de línea abierta o línea cruzada. La salida de relé R2 actúa como contacto NA y NC, no supervisado, siendo su aplicación típica el disparo de los electroimanes de las puertas cortafuegos. Teniendo en cuenta el consumo producido sobre el sistema, se recomienda instalar fuentes de alimentación externas (FAE) para más de 10 electroimanes en total por central.
Se suministra en módulos rectangulares fabricados en ABS termorresistente.
El módulo MDA1Y está certificado de acuerdo a la Norma EN 54-18 por AENOR, y con marcado CE según el Reglamento Europeo de Productos de la Construcción (UE) Nº305/2011.
Completamente instalado.
Retenedoras
Marca/Modelo: COFEM / MDA1Y

| Código | Ud | Descripción | Rendimiento | Precio | Importe |
|---|---|---|---|---|---|
| BMCEBba | ud | MÓDULO DE SALIDA DE 1 RELÉ SUPERVISADO (Y 24V-NA/NC) (material) | 1 | 44.83 | 44.83 |
| BMCECa | ud | Pequeño material para montaje módulo mando-control (material) | 1 | 0.2 | 0.20 |
| O01OB222 | h | Oficial 1ª instalador telecomunicación | 0.196 | 22 | 4.31 |
|  |  | Total |  |  | 49.34 |

| Medición | Uds. | Parcial |
|---|---|---|
| SÓTANO | 4 | 4.00 |
| PLANTA BAJA | 21 | 21.00 |
| ACCESO | 6 | 6.00 |
| Subtotal |  | 31.00 |
| Total |  | 31 |

**AESA2S1** ud Módulo de entrada de señales técnicas supervisadas MSTAY
48 ud × 39.98 (41.18 con costes indirectos) = 1976.64
Módulo microprocesado y direccionable (con aislador de cortocircuito) que se instala como un elemento más del bucle.
Dispone de dos entradas para discernir el estado abierto o cerrado de un contacto seco conectado en serie con una resistencia de 10kO. En estado de reposo el contacto debe estar abierto y en caso de anomalía debe estar cerrado. En la primera entrada (marcada como IN1) detecta el contacto cerrado con categoría de ALARMA. La segunda entrada (marcada como IN2) detecta el contacto cerrado con categoría de AVERÍA. Se pueden asociar las dos entradas simultáneamente, teniendo información tanto de alarma como avería.
En estado de reposo el MSTAY supervisa la línea exterior por medio de una resistencia de 33kO , indicando el estado de línea abierta o línea cruzada.
Es de aplicación típica para señalizar el estado de otros sistemas de detección en donde pudieran existir conexión de sensores de flujo en el caso de instalaciones de sprinklers, finales de carrera en el caso de puertas cortafuego, ascensores, nivel de depósitos, etc.
El parpadeo del led rojo transparente nos indica la comunicación con la central, así como si permanece encendido nos indica el estado alarma. El encendido del led verde indica la activación de una o ambas entradas.
Este módulo dispone de salida para la activación de un piloto remoto, que se activa cuando está en estado de alarma. El Módulo de Señales Técnicas se alimenta por la conexión al bucle.
Se suministra en módulos rectangulares fabricados en ABS termorresistente.
El módulo MSTAY está certificado de acuerdo a la Norma EN 54-18 por AENOR, y con marcado CE según el Reglamento Europeo de Productos de la Construcción (UE) Nº305/2011.
Completamente instalado.
BIEs.
Marca/Modelo: COFEM / MSTAY

| Código | Ud | Descripción | Rendimiento | Precio | Importe |
|---|---|---|---|---|---|
| XXBMCE3faa | ud | MÓDULO MASTER PARA CONECTAR DETECTORES/PULSADORES CONVENCIONALES (material) | 1 | 33.62 | 33.62 |
| BMCE4aa | ud | Pequeño material para montaje módulo de control. (material) | 1 | 0.2 | 0.20 |
| O01OB222 | h | Oficial 1ª instalador telecomunicación | 0.28 | 22 | 6.16 |
|  |  | Total |  |  | 39.98 |

| Medición | Uds. | Parcial |
|---|---|---|
| SÓTANO | 13 | 13.00 |
| PLANTA BAJA | 16 | 16.00 |
| ACCESO | 11 | 11.00 |
| ENTREPLANTA CUBIERTA | 8 | 8.00 |
| Subtotal |  | 48.00 |
| Total |  | 48 |

**AESA2S** ud Módulo Master para conectar detectores/pulsadores convencionales
10 ud × 45.58 (46.95 con costes indirectos) = 469.50
Módulo microprocesado y direccionable (con aislador de cortocircuito) que se instala como un elemento más del bucle.
Este módulo permite conectar detectores y/o pulsadores convencionales en un sistema algorítmico-direccionable de detección de incendios, realizando la función de interfaz entre una central de control algorítmico-direccionable y un sistema convencional.
En la regleta de “Zona C” se pueden instalar un máximo de 10 pulsadores convencionales. En la regleta “Zona D”, se admite un máximo de 20 detectores de temperatura (A30XT, A30XV) ó 15 elementos entre detectores de humo (A30XH, A30XHS) y pulsadores convencionales. Ambas regletas supervisan la línea mediante un condensador final de línea, de 10µF/63V. De esta forma se indica el estado de línea abierta, línea cruzada, alarma detector o alarma pulsador.
El parpadeo del led rojo transparente nos indica la comunicación con la central, así como si permanece encendido nos indica el estado de alarma de un detector o pulsador conectado a este módulo.
Este módulo dispone de salida para la activación de un piloto remoto, que se activa cuando está en estado de alarma. El módulo máster analógico se alimenta por la conexión al bucle.
Se suministra en módulos rectangulares fabricados en ABS termorresistente.
El módulo KMAY está certificado de acuerdo a la Norma EN 54-18 por AENOR, y con marcado CE según el Reglamento Europeo de Productos de la Construcción (UE) Nº305/2011.
Completamente instalado.
Marca/Modelo: COFEM / KMAY

| Código | Ud | Descripción | Rendimiento | Precio | Importe |
|---|---|---|---|---|---|
| XXBMCE3fa | ud | MÓDULO MASTER PARA CONECTAR DETECTORES/PULSADORES CONVENCIONALES (material) | 1 | 39.22 | 39.22 |
| BMCE4a | ud | Pequeño material para montaje módulo de control. (material) | 1 | 0.2 | 0.20 |
| O01OB222 | h | Oficial 1ª instalador telecomunicación | 0.28 | 22 | 6.16 |
|  |  | Total |  |  | 45.58 |

| Medición | Uds. | Parcial |
|---|---|---|
| SÓTANO | 6 | 6.00 |
| PLANTA BAJA | 3 | 3.00 |
| ACCESO | 1 | 1.00 |
| Subtotal |  | 10.00 |
| Total |  | 10 |

**MDA2YLT** ud Dódulo de salida de 2 relés libres de tensión (alimentación en l
175 ud × 92.26 (95.03 con costes indirectos) = 16630.25
Módulo analógico microprocesado y direccionable (con aislador de cortocircuito) que se instala como un elemento más del bucle.
Los módulos se alimentan por la conexión al bucle,no precisa alimentación auxiliar. El parpadeo del led rojo transparente nos indica la comunicación con la central. El led rojo transparente encendido fijo indica el disparo de uno o ambos relés.
Incluye caja de montaje.
Es un módulo de dos salidas de relés de accionamiento independiente (dos funciones), temporización independiente, así como combinación de sensores que los activan. Las salidas de R1 y R2 son libres de tensión C/ NC/ NA.
Compuertas CortaFuegos
Climatizadores
Ventiladores
Extractores
Exutorios
Puerta Corredera

| Código | Ud | Descripción | Rendimiento | Precio | Importe |
|---|---|---|---|---|---|
| MDA2YLT1 | ud | Dódulo de salida de 2 relés libres de tensión (alimentación en l (material) | 1 | 73.76 | 73.76 |
| CAJMONT01 | ud | Cajilla de montaje 159x118mm IP55 (material) | 1 | 13 | 13.00 |
| O01OB222 | h | Oficial 1ª instalador telecomunicación | 0.25 | 22 | 5.50 |
|  |  | Total |  |  | 92.26 |

| Medición | Uds. | Parcial |
|---|---|---|
| ACCESO | 83 | 83.00 |
| CUBIERTA | 92 | 92.00 |
| Total |  | 175 |

**MSTAY8** ud Módulo de 8 entradas de señales técnicas configurable. MSTAY8
1 ud × 488.96 (503.63 con costes indirectos) = 503.63
Módulo analógico microprocesado y direccionable (con aislador de cortocircuito) que se instala como un elemento más del bucle.
Dispone de ocho entradas para supervisar equipos externos al sistema.
Es de aplicación típica para señalizar el estado de otros sistemas de detección en donde pudieran existir conexión de sensores de flujo en el caso de instalaciones de sprinklers, finales de carrera en el caso de puertas cortafuego, ascensores, nivel de depósitos, grupos de presión, etc.
Dichas entradas son configurables mediante microswitch de la siguiente manera:
- Supervisadas (pin 1 µswitch en ON); en estado de reposo supervisa la línea exterior por medio de una resistencia de 33KO, indicando el estado de línea abierta o línea cruzada. Conectando una resistencia de 10kO en paralelo se activará la entrada correspondiente.
- Activas por contacto cerrado (pin 1 µswitch en OFF y pin 3 µswitch en OFF); la entrada en reposo debe estar con los contactos abiertos, en caso de evento se deberán cruzar los contactos de la entrada. Esta será la configuración de fábrica.
- Activas por contacto abierto (pin 1 µswitch en OFF y pin 3 µswitch en ON); la entrada en reposo debe estar con los contactos cruzados, en caso de evento se deberán abrir los contactos.
Mediante el pin 2 del µswitch de configuración seleccionaremos el tipo de evento que enviará el módulo a la central; ON Avería y OFF Alarma.
La configuración de las entradas es común para todas.
El parpadeo del led rojo transparente nos indica la comunicación con la central, así como si permanece encendido fijo nos indica la activación de una o varias entradas. Este módulo dispone de una salida para la activación de un piloto remoto, que se activa cuando está en estado de alarma. El Módulo de Señales Técnicas se alimenta por la conexión al bucle.
Incluye caja de montaje.
Grupo de presión.

| Código | Ud | Descripción | Rendimiento | Precio | Importe |
|---|---|---|---|---|---|
| CAJMONT01 | ud | Cajilla de montaje 159x118mm IP55 | 1 | 13 | 13.00 |
| O01OB222 | h | Oficial 1ª instalador telecomunicación | 0.25 | 22 | 5.50 |
| MSTAY81 | ud | Módulo de 8 entradas de señales técnicas configurable. Sin caja (material) | 1 | 470.46 | 470.46 |
|  |  | Total |  |  | 488.96 |

| Medición | Uds. | Parcial |
|---|---|---|
| SÓTANO | 1 | 1.00 |
| Total |  | 1 |

**AESASE2301** ud Base algorítmica direccionable con luz certificada EN54-23
48 ud × 58.47 (60.22 con costes indirectos) = 2890.56
Las referencias SIRAY / SIRAYL / SIRAY+BSLC están formadas por los siguientes elementos:
· SIRAY = Sirena + Circuito SIRAYC
· SIRAYL = Sirena con luz + Circuito SIRAYC
· SIRAY+BSLC = Sirena + Circuito SIRAYC + Base Sirena con luz
El circuito SIRAYC es un módulo digital microprocesado y direccionable (con aislador de cortocircuito) que se instala como un elemento más del bucle. La sirena se fabrica en ABS termoresistente de color rojo.
Es un módulo con una sola función de programación en cuanto a la temporización y combinación de sensores que lo activan. Esta sirena se configura como un relé actuando como sirena.
La variante SIRAYL y SIRAY+BSLC emiten adicionalmente señales luminosas, donde además, la SIRAY+BSLC lo hace de acuerdo con su certificación EN 54-23 (dispositivo de alarma visual). El hecho de que específicamente estas sirenas emitan luz no afecta a la programación de la central. Por este motivo, estos dispositivos se programan en la central como si fueran la referencia SIRAY.
La configuración estándar del sonido de la sirena se muestra en la figura 22 de acuerdo con la norma EN 54-3 (dispositivo acústico). En la misma figura se muestra la configuración estándar de la señal luminosa en la base de la sirena SIRAY+BSLC de acuerdo con la norma EN 54-23 (dispositivo de alarma visual).
Es posible cambiar la selección del tono y de la señal luminosa, pero esta operación afecta al consumo eléctrico de la sirena, y por tanto, al consumo de puntos del dispositivo. En la tabla 21 se muestra una tabla de equivalencia para las selecciones del tono (estándar 95 dB-1m y de máxima intensidad sonora 105 dB-1m) y de la señal visual (W-2,4-2,3/7,5). Se puede realizar el cálculo preciso con el software de cálculo de capacidad de elementos del bucle.
El cableado interno y posiciones de otros microswitchs no deben ser modificados de los seleccionados por defecto por el fabricante.
Completamente instalado.
Marca/Modelo: COFEM / BSLC

| Código | Ud | Descripción | Rendimiento | Precio | Importe |
|---|---|---|---|---|---|
| BMCEBbaa | ud | BASE ALGORÍTMICA DIRECCIONABLE CON LUZ CERTIFICADA EN54-23 (material) | 1 | 53.96 | 53.96 |
| BMCECaa | ud | Pequeño material para montaje módulo mando-control (material) | 1 | 0.2 | 0.20 |
| O01OB222 | h | Oficial 1ª instalador telecomunicación | 0.196 | 22 | 4.31 |
|  |  | Total |  |  | 58.47 |

| Medición | Uds. | Parcial |
|---|---|---|
| SÓTANO | 13 | 13.00 |
| PLANTA BAJA | 16 | 16.00 |
| ACCESO | 11 | 11.00 |
| ENTREPLANTA CUBIERTA | 8 | 8.00 |
| Subtotal |  | 48.00 |
| Total |  | 48 |

**EXCLI0111** ud Detector de aspiración de 1 canal (14/10/2022)
2 ud × 1767.12 (1820.13 con costes indirectos) = 3640.26
DETECTOR DE ASPIRACIÓN DE 1 CANAL.
Completamente instalado.
Marca/Modelo: COFEM / ASD1C

| Código | Ud | Descripción | Rendimiento | Precio | Importe |
|---|---|---|---|---|---|
| 025dbaa | pp | DETECTOR DE ASPIRACIÓN DE 1 CANAL (material) | 1 | 1602 | 1602.00 |
| O01OB224 | h | Ayudante instalador telecomunicación | 4 | 20.32 | 81.28 |
| O01OB180 | h | Oficial 2ª fontanero calefactor | 4 | 20.96 | 83.84 |
|  |  | Total |  |  | 1767.12 |

| Medición | Uds. | Parcial |
|---|---|---|
| ENTREPLANTA CUBIERTA | 2 | 2.00 |
| Total |  | 2 |

**EXCLI011** ud Detector de aspiración de 2 canales (14/10/2022)
6 ud × 2220.58 (2287.2 con costes indirectos) = 13723.20
DETECTOR DE ASPIRACIÓN DE 2 CANALES.
Completamente instalado.
Marca/Modelo: COFEM / ASD2C

| Código | Ud | Descripción | Rendimiento | Precio | Importe |
|---|---|---|---|---|---|
| 025dba | pp | DETECTOR DE ASPIRACIÓN DE 2 CANALES (material) | 1 | 2055.46 | 2055.46 |
| O01OB224 | h | Ayudante instalador telecomunicación | 4 | 20.32 | 81.28 |
| O01OB180 | h | Oficial 2ª fontanero calefactor | 4 | 20.96 | 83.84 |
|  |  | Total |  |  | 2220.58 |

| Medición | Uds. | Parcial |
|---|---|---|
| ENTREPLANTA CUBIERTA | 6 | 6.00 |
| Total |  | 6 |

**EDEE20ag1** ud Tubo capilar (Rollo 100m) (14/10/2022)
2 ud × 183.58 (189.09 con costes indirectos) = 378.18
TUBO CAPILAR (ROLLO 100m). Completamente instalado.
Marca/Modelo: COFEM / SATUC100

| Código | Ud | Descripción | Rendimiento | Precio | Importe |
|---|---|---|---|---|---|
| BDEE1acabb | m | TUBO CAPILAR (material) | 1 | 174.58 | 174.58 |
| 025bb | pp | Accesorios para tubería (material) | 1 | 0.75 | 0.75 |
| O01OB224 | h | Ayudante instalador telecomunicación | 0.2 | 20.32 | 4.06 |
| O01OB180 | h | Oficial 2ª fontanero calefactor | 0.2 | 20.96 | 4.19 |
|  |  | Total |  |  | 183.58 |

| Medición | Uds. | Parcial |
|---|---|---|
| ENTREPLANTA CUBIERTA | 2 | 2.00 |
| Total |  | 2 |

**EDEE20ag** ud Tramo de 3m de tubo ABS 25mm (Paquete 20 UDS) (14/10/2022)
4 ud × 215.84 (222.32 con costes indirectos) = 889.28
TUBO ABS. Completamente instalado.
Marca/Modelo: COFEM / SATU325

| Código | Ud | Descripción | Rendimiento | Precio | Importe |
|---|---|---|---|---|---|
| BDEE1acab | m | Tubería de muestreo Dn 25mm (material) | 1 | 206.84 | 206.84 |
| 025b | pp | Accesorios para tubería (material) | 1 | 0.75 | 0.75 |
| O01OB224 | h | Ayudante instalador telecomunicación | 0.2 | 20.32 | 4.06 |
| O01OB180 | h | Oficial 2ª fontanero calefactor | 0.2 | 20.96 | 4.19 |
|  |  | Total |  |  | 215.84 |

| Medición | Uds. | Parcial |
|---|---|---|
| ENTREPLANTA CUBIERTA | 4 | 4.00 |
| Total |  | 4 |

**EDEE22jf** ud Punto de muestreo capilar con embellecedor. (14/10/2022)
52 ud × 23.1 (23.79 con costes indirectos) = 1237.08
Punto de muestreo capilar con embellecedor. Completamente instalado.
Marca/Modelo: COFEM / SAPMCE

| Código | Ud | Descripción | Rendimiento | Precio | Importe |
|---|---|---|---|---|---|
| BDEE1acaba | ud | PUNTO MUESTREO CAPILAR CON EMBELLECEDOR (material) | 1 | 13.48 | 13.48 |
| 025ba | ud | capilar de muestreo (material) | 1 | 1.37 | 1.37 |
| O01OB224 | h | Ayudante instalador telecomunicación | 0.2 | 20.32 | 4.06 |
| O01OB180 | h | Oficial 2ª fontanero calefactor | 0.2 | 20.96 | 4.19 |
|  |  | Total |  |  | 23.1 |

| Medición | Uds. | Parcial |
|---|---|---|
| ENTREPLANTA CUBIERTA | 52 | 52.00 |
| Total |  | 52 |

**EDEE24ah1** ud Etiqueta identificativa para puntos de muestreo (Bobina de 50 et (14/10/2022)
20 ud × 33.02 (34.01 con costes indirectos) = 680.20
ETIQUETA IDENTIFICATIVA PARA PUNTOS DE MUESTREO (BOBINA DE 50 ETIQUETAS).
Completamente instalado.
Marca/Modelo: COFEM / SAEIPM50

| Código | Ud | Descripción | Rendimiento | Precio | Importe |
|---|---|---|---|---|---|
| BDEE1acaaaa | m | conjunto de etiquetas adeshivas (material) | 1 | 24.77 | 24.77 |
| O01OB224 | h | Ayudante instalador telecomunicación | 0.2 | 20.32 | 4.06 |
| O01OB180 | h | Oficial 2ª fontanero calefactor | 0.2 | 20.96 | 4.19 |
|  |  | Total |  |  | 33.02 |

| Medición | Uds. | Parcial |
|---|---|---|
| ENTREPLANTA CUBIERTA | 20 | 20.00 |
| Total |  | 20 |

**EDEE24ah** m Accesorios sistema de aspiración de humos (14/10/2022)
1 m × 1282.22 (1320.69 con costes indirectos) = 1320.69
Accesorios de sistema de aspiracion de humos:
UNIÓN RECTA 25mm (BOLSA 10 UDS)
Marca/Modelo: COFEM / SAUR1025
CODO 90º 25mm (BOLSA 100 UDS)
Marca/Modelo: COFEM / SAC109025
TAPA FINAL DE LÍNEA 25mm (BOLSA 10UDS)
Marca/Modelo: COFEM /SATFL1025
"T" ABS 25mm (BOLSA 10 UDS)
Marca/Modelo: COFEM / SAT1025
"T" PARA CAPILAR (BOLSA 5 UDS)
Marca/Modelo: COFEM / SATC5
Completamente instalado.

| Código | Ud | Descripción | Rendimiento | Precio | Importe |
|---|---|---|---|---|---|
| BDEE1acaaa1 | m | ACCESORIOS (material) | 1 | 1272.77 | 1272.77 |
| 025aa | pp | Pequeño material (material) | 1 | 1.2 | 1.20 |
| O01OB224 | h | Ayudante instalador telecomunicación | 0.2 | 20.32 | 4.06 |
| O01OB180 | h | Oficial 2ª fontanero calefactor | 0.2 | 20.96 | 4.19 |
|  |  | Total |  |  | 1282.22 |

| Medición | Uds. | Parcial |
|---|---|---|
| ENTREPLANTA CUBIERTA | 1 | 1.00 |
| Total |  | 1 |

**AEVR2450F** ud Electroimán para puertas cortafuegos de 50kg en negro (14/10/2022)
39 ud × 53.72 (55.33 con costes indirectos) = 2157.87
Electroimán en color negro para instalación en puertas cortafuegos de 50kg. Completamente instalado.
Marca/Modelo: COFEM / ELPCF50K

| Código | Ud | Descripción | Rendimiento | Precio | Importe |
|---|---|---|---|---|---|
| XBMCD1baa | ud | Retenedor electromagnético cierre automático de puertas para sue (material) | 1 | 45.42 | 45.42 |
| BMCD2a | ud | Pequeño material para montaje retenedores. (material; 14/10/2022) | 1 | 0.6 | 0.60 |
| O01OB222 | h | Oficial 1ª instalador telecomunicación | 0.35 | 22 | 7.70 |
|  |  | Total |  |  | 53.72 |

| Medición | Uds. | Parcial |
|---|---|---|
| SÓTANO | 8 | 8.00 |
| PLANTA BAJA | 25 | 25.00 |
| ACCESO | 6 | 6.00 |
| Subtotal |  | 39.00 |
| Total |  | 39 |

**EGHB11dea** ud Programación y puesta en marcha del sistema de aspiracion por hu
1 ud × 416 (428.48 con costes indirectos) = 428.48
Conjunto de programación y puesta en marcha del sistema de aspiracion por humos, incluyendo programación específica, interacciones con el sistema de climatización/ventilación, pruebas y demostraciones para su perfecto funcionamiento.
Completamente instalado.

| Código | Ud | Descripción | Rendimiento | Precio | Importe |
|---|---|---|---|---|---|
| BGHA7deteca | ud | Conjunto de programación y puesta en marcha del sistema de detec (material) | 1 | 416 | 416.00 |
|  |  | Total |  |  | 416 |

| Medición | Uds. | Parcial |
|---|---|---|
| GENERALES | 1 | 1.00 |
| Total |  | 1 |

**ERGB10DET** ud Punto conexionado de detección automática de incendios , desde l (03/10/2022)
115 ud × 20.62 (21.24 con costes indirectos) = 2442.60
Punto de conexionado de detección automática de incendios mediante conductor de cobre de 2x1,5mm2 libre de halógenos, desde las unidades de control de líneas incluyendo parte proporcional de tubo metálico rígido en ejecución vista o en falso techo, y tubo plástico libre de halógenos, no propagadora de llama y no propagadora de incendio, corrugado flexible para instalaciones empotradas, cableado, cajas de derivación y montaje del hilo conductor bajo tubo. Cumple las normas EN 50265, EN 50266, EN 50267, EN 50268, EN 50200. Completamente instalado.
Marca/modelo:

| Código | Ud | Descripción | Rendimiento | Precio | Importe |
|---|---|---|---|---|---|
| BRGB2beaa | ud | Punto de conexionado de detección automática de incendios con p (material) | 1 | 9.88 | 9.88 |
| O01OB200 | h | Oficial 1ª electricista | 0.25 | 22 | 5.50 |
| O01OB220 | h | Ayudante electricista | 0.25 | 20.96 | 5.24 |
|  |  | Total |  |  | 20.62 |

| Medición | Uds. | Parcial |
|---|---|---|
| GENERALES | 115 | 115.00 |
| Total |  | 115 |

**EXTINTDET** ud Integración en la Fase 1 existentes de las señales de alarma del
1 ud × 1170 (1205.1 con costes indirectos) = 1205.10
Integración en la Fase 1 existentes de las señales de alarma del sistema de detección de incendios de la Fase 2

| Código | Ud | Descripción | Rendimiento | Precio | Importe |
|---|---|---|---|---|---|
| B1AB1ba | ud | Integración en la Fase 1 existentes de las señales de alarma del (material) | 1 | 1170 | 1170.00 |
|  |  | Total |  |  | 1170 |

| Medición | Uds. | Parcial |
|---|---|---|
| GENERALES | 1 | 1.00 |
| Total |  | 1 |

**EXTINTDET2** ud Integración con el Sistema de Control de Accesos
1 ud × 1170 (1205.1 con costes indirectos) = 1205.10
Integración en la Fase 1 existentes de las señales de alarma del sistema de detección de incendios de la Fase 2

| Código | Ud | Descripción | Rendimiento | Precio | Importe |
|---|---|---|---|---|---|
| B1AB1bab | ud | Integración con el Sistema de Control de Accesos (material) | 1 | 1170 | 1170.00 |
|  |  | Total |  |  | 1170 |

| Medición | Uds. | Parcial |
|---|---|---|
| GENERALES | 1 | 1.00 |
| Total |  | 1 |

### 207 ELECTRÓNICA DE RED Y WIFI (03/10/2022)
Importe: 26043.06

**EVLB11gh** ut Switches de Acceso MultiGigabit 48p PoE (14/10/2022)
4 ut × 1748.69 (1801.15 con costes indirectos) = 7204.60
Switch Ethernet, 16 puertos 1/2,5G RJ45 PoE+ (802.3at), 32 puertos 1G RJ45 PoE+ (802.3at), 2 puertos uplink 1G RJ45, 2 puertos 1/10G SFP+, 6 puertos 1G SFP actualizables a 10G SFP+ mediante licencia, posibilidad de instalar segunda fuente de alimentación, fuentes de alimentación y ventiladores reemplazables en caliente, capacidad de conmutación de 304 Gbps, capacidad de reenvío de 226 Mpps, capacidad PoE de 740W con garantía durante el tiempo de vida del producto, aprobado por la DF del proyecto. Completamente instalado, configurado y funcionando.
Marca/modelo: COMMSCOPE.

| Código | Ud | Descripción | Rendimiento | Precio | Importe |
|---|---|---|---|---|---|
| BVLB3aaa1b | ut | Switches de Acceso MultiGigabit 48p PoE (material) | 1 | 1726.24 | 1726.24 |
| BVLB3ddac | ut | Accesorios de montaje y material auxiliar para switch (material) | 1 | 9.75 | 9.75 |
| O01OB222 | h | Oficial 1ª instalador telecomunicación | 0.3 | 22 | 6.60 |
| O01OB224 | h | Ayudante instalador telecomunicación | 0.3 | 20.32 | 6.10 |
|  |  | Total |  |  | 1748.69 |

| Medición | Uds. | Parcial |
|---|---|---|
| SÓTANO | 4 | 4.00 |
| Total |  | 4 |

**EVLB10ba** ut Switches de Acceso 48p PoE (14/10/2022)
2 ut × 1145.38 (1179.74 con costes indirectos) = 2359.48
Switch Ethernet, 48 puertos 1G RJ45 PoE+ (802.3at), 2 puertos uplink 1G RJ45, 4 puertos 1/10G SFP+, capacidad PoE de 370W, con garantía durante el tiempo de vida del producto, aprobado por la DF del proyecto. Completamente instalado, configurado y funcionando.
Marca/modelo: COMMSCOPE.

| Código | Ud | Descripción | Rendimiento | Precio | Importe |
|---|---|---|---|---|---|
| BVLB3aaa1 | ut | Switches de Acceso 48p PoE (material) | 1 | 1122.93 | 1122.93 |
| BVLB3dda | ut | Accesorios de montaje y material auxiliar para switch (material) | 1 | 9.75 | 9.75 |
| O01OB222 | h | Oficial 1ª instalador telecomunicación | 0.3 | 22 | 6.60 |
| O01OB224 | h | Ayudante instalador telecomunicación | 0.3 | 20.32 | 6.10 |
|  |  | Total |  |  | 1145.38 |

| Medición | Uds. | Parcial |
|---|---|---|
| SÓTANO | 2 | 2.00 |
| Total |  | 2 |

**EVLB10b2** ud Ópticas Multimodo 1G (14/10/2022)
6 ud × 44.54 (45.88 con costes indirectos) = 275.28
Módulo óptico SFP, 1000BASE-SX, alcance hasta 1100m sobre fibra multimodo LZ550 (OM4) ó LZ550 WB (OM5), conector LC, monitorización óptica, rango de temperatura de 0°C a 85°C, soportado por los switches ofertados, aprobado por la DF del proyecto. Completamente instalado, configurado y funcionando.

| Código | Ud | Descripción | Rendimiento | Precio | Importe |
|---|---|---|---|---|---|
| BVLB3ccaaa | ut | Ópticas Multimodo 1G (material) | 1 | 4.32 | 4.32 |
| BVLB3ddaaa | ut | Accesorios de montaje i material auxiliar para switch ethernet d (material) | 1 | 9.75 | 9.75 |
| O01OB222 | h | Oficial 1ª instalador telecomunicación | 0.72 | 22 | 15.84 |
| O01OB224 | h | Ayudante instalador telecomunicación | 0.72 | 20.32 | 14.63 |
|  |  | Total |  |  | 44.54 |

| Medición | Uds. | Parcial |
|---|---|---|
| SÓTANO | 6 | 6.00 |
| Total |  | 6 |

**EVLB10b21** ud Ópticas Multimodo 10G (14/10/2022)
6 ud × 232.63 (239.61 con costes indirectos) = 1437.66
Módulo óptico SFP+, 10GBASE-SR, alcance hasta 550m sobre fibra multimodo LZ550 (OM4) ó LZ550 WB (OM5), conector LC, monitorización óptica, rango de temperatura de 0°C a 85°C, soportado por los switches ofertados, aprobado por la DF del proyecto. Completamente instalado, configurado y funcionando.

| Código | Ud | Descripción | Rendimiento | Precio | Importe |
|---|---|---|---|---|---|
| BVLB3ccaaaa | ut | Ópticas Multimodo 10G (material) | 1 | 192.41 | 192.41 |
| BVLB3ddaaaa | ut | Accesorios de montaje i material auxiliar para switch ethernet d (material) | 1 | 9.75 | 9.75 |
| O01OB222 | h | Oficial 1ª instalador telecomunicación | 0.72 | 22 | 15.84 |
| O01OB224 | h | Ayudante instalador telecomunicación | 0.72 | 20.32 | 14.63 |
|  |  | Total |  |  | 232.63 |

| Medición | Uds. | Parcial |
|---|---|---|
| SÓTANO | 6 | 6.00 |
| Total |  | 6 |

**EQJC20FOa** m Cables de apilamiento (03/10/2022)
2 m × 20.94 (21.57 con costes indirectos) = 43.14
Cable de conexión directa 10G de SFP+ a SFP+ de cobre pasivo, longitud 1m, rango de temperatura de 0°C a 85°C, soportado por los switches ofertados, aprobado por la DF del proyecto. Completamente instalado, configurado y funcionando.

| Código | Ud | Descripción | Rendimiento | Precio | Importe |
|---|---|---|---|---|---|
| MEQJC20FOb | ud | Cable interior de 12 fibras ópticas multimodo de índice gradual (material) | 1 | 19.44 | 19.44 |
| O01OB200 | h | Oficial 1ª electricista | 0.035 | 22 | 0.77 |
| O01OB220 | h | Ayudante electricista | 0.035 | 20.96 | 0.73 |
|  |  | Total |  |  | 20.94 |

| Medición | Uds. | Parcial |
|---|---|---|
| PLANTA BAJA | 2 | 2.00 |
| Total |  | 2 |

**EVLB22JE** ut Punto Acceso Interior WiFi6 (14/10/2022)
55 ut × 215.34 (221.8 con costes indirectos) = 12199.00
Punto de acceso de interior, doble banda Wi-Fi 6 (802.11ax), 1 puerto Ethernet 1G RJ45, alimentación PoE 802.3af/at, radio IoT BLE/Zigbee integrada, con garantía durante el tiempo de vida del producto, aprobado por la DF del proyecto. Completamente instalado, configurado y funcionando.

| Código | Ud | Descripción | Rendimiento | Precio | Importe |
|---|---|---|---|---|---|
| BVLB3aaa1aa | ut | Punto Acceso Interior WiFi6 (material) | 1 | 204.93 | 204.93 |
| BVLB3ddaba | ut | Accesorios de montaje y material auxiliar para switch ethernet d (material) | 1 | 1.95 | 1.95 |
| O01OB222 | h | Oficial 1ª instalador telecomunicación | 0.2 | 22 | 4.40 |
| O01OB224 | h | Ayudante instalador telecomunicación | 0.2 | 20.32 | 4.06 |
|  |  | Total |  |  | 215.34 |

| Medición | Uds. | Parcial |
|---|---|---|
| PLANTA BAJA | 55 | 55.00 |
| Total |  | 55 |

**EVLB22JE1** ut Punto Acceso Interior WiFi6 MiMo 4X4 (14/10/2022)
5 ut × 490.08 (504.78 con costes indirectos) = 2523.90
Punto de acceso de interior, doble banda Wi-Fi 6 (802.11ax), MIMO 4x4:4 + 4x4:4, 1 puerto Multi-Gigabit Ethernet 1/2,5G RJ45, 1 puerto Ethernet 1G RJ45, alimentación PoE 802.3af/at, puerto USB compatible con antena IoT USB, radio IoT BLE/Zigbee integrada, con garantía durante el tiempo de vida del producto, aprobado por la DF del proyecto. Completamente instalado, configurado y funcionando.

| Código | Ud | Descripción | Rendimiento | Precio | Importe |
|---|---|---|---|---|---|
| BVLB3aaa1aaa | ut | Punto Acceso Interior WiFi6 MiMo 4X4 (material) | 1 | 479.67 | 479.67 |
| BVLB3ddabaa | ut | Accesorios de montaje y material auxiliar para switch ethernet d (material) | 1 | 1.95 | 1.95 |
| O01OB222 | h | Oficial 1ª instalador telecomunicación | 0.2 | 22 | 4.40 |
| O01OB224 | h | Ayudante instalador telecomunicación | 0.2 | 20.32 | 4.06 |
|  |  | Total |  |  | 490.08 |

| Medición | Uds. | Parcial |
|---|---|---|
| PLANTA BAJA | 5 | 5.00 |
| Total |  | 5 |

### 208 CIRCUITO CERRADO DE TELEVISIÓN (CCTV) (14/10/2022)
Importe: 15324.77

**EVFH85nasa** ud Equipo de grabación de vídeo (14/10/2022)
1 ud × 3152.1 (3246.66 con costes indirectos) = 3246.66
Maxtore 4 es un equipo de grabación de video en red de altas prestaciones, una solución completa para los entornos de video vigilancia más exigentes. Preparado para montado en rack de 1U. Permite la grabación 70 canales de video con múltiples resoluciones, máxima 4k, y 256 conexiones simultáneas de clientes.
Combina componentes de primera calidad y una configuración fácil e
intuitiva, para ofrecer máxima potencia y confianza. Equipo escalable, pudiendo unir varias unidades en un mismo sistema, permite añadir grabadores de respaldo automático. Red dual 10G Base-T integrada. 8 Bahías HDD intercambiables en caliente de 3,5". Configuración RAID 0, 1, 5, 6 y gestión de discos en espera. Sistema SSD de arranque propio independiente del almacenamiento. Fuente redundante de 200W. Chasis compacto 1U. Control del flujo interno del aire. (Mod. By 42429)
Marca/Modelo: NÜO/ Maxtore 4 42429

| Código | Ud | Descripción | Rendimiento | Precio | Importe |
|---|---|---|---|---|---|
| BVFHHnasa | ut | NVR Maxtore 4 Servidor de video (material) | 1 | 2531.1 | 2531.10 |
| BVFHIAB | ut | Disco Duro HD 4TB para Maxtore (material) | 2 | 256.75 | 513.50 |
| BVFHIaa | ut | Accesorios de montaje y material auxilar para servidor de grabac (material) | 1 | 19.5 | 19.50 |
| O01OB222 | h | Oficial 1ª instalador telecomunicación | 2 | 22 | 44.00 |
| O01OB225 | h | Técnico programador de redes (mano de obra; 14/10/2022) | 2 | 22 | 44.00 |
|  |  | Total |  |  | 3152.1 |

| Medición | Uds. | Parcial |
|---|---|---|
| SÓTANO | 1 | 1.00 |
| Total |  | 1 |

**REF42430** ud Activación de cámara
21 ud × 72.8 (74.98 con costes indirectos) = 1574.58

| Código | Ud | Descripción | Rendimiento | Precio | Importe |
|---|---|---|---|---|---|
| REF424301 | ud | Activación de cámara (material) | 1 | 72.8 | 72.80 |
|  |  | Total |  |  | 72.8 |

| Medición | Uds. | Parcial |
|---|---|---|
| SÓTANO | 21 | 21.00 |
| Total |  | 21 |

**REF42431** ud Api Integración Planimetría
1 ud × 956.8 (985.5 con costes indirectos) = 985.50

| Código | Ud | Descripción | Rendimiento | Precio | Importe |
|---|---|---|---|---|---|
| 424311 | ud | Api Integración Planimetría (material) | 1 | 956.8 | 956.80 |
|  |  | Total |  |  | 956.8 |

| Medición | Uds. | Parcial |
|---|---|---|
| SÓTANO | 1 | 1.00 |
| Total |  | 1 |

**PCNVR9S4MN** ud Disco duro HD 4TB
2 ud × 259.55 (267.34 con costes indirectos) = 534.68
Disco duro HD 4TB gama profesional, alta capacidad y alta tolerancia a fallos. Funcionamiento 24/7. Interfaz de transferencia 600 Mb/s. RMP 7200. Consumo 9W.
Completamente instalado.
Marca/modelo:NÜO/Maxtore 42432

| Código | Ud | Descripción | Rendimiento | Precio | Importe |
|---|---|---|---|---|---|
| MPCNVR9S4MN | ud | Disco duro (material) | 1 | 256.75 | 256.75 |
| APCNVR9S4MN | ud | Accesorios y conectores (material) | 1 | 2.18 | 2.18 |
| O01OB222 | h | Oficial 1ª instalador telecomunicación | 0.028 | 22 | 0.62 |
|  |  | Total |  |  | 259.55 |

| Medición | Uds. | Parcial |
|---|---|---|
| SÓTANO | 2 | 2.00 |
| Total |  | 2 |

**EVFA08dn1** ud Cámara Mini Domo Antivandálica IP67 IK10 5MP WDR (14/10/2022)
11 ud × 152.11 (156.67 con costes indirectos) = 1723.37
Cámara MINI DOMO antivandálica con sensor CMOS 1/2,8” . Lente 2,8 mm. Función Wide Dynamic Range para perfecta visualización en condiciones extremas de contraluz, conmutación Día/Noche
con filtro IR extraible (ICR). Grado de protección IP67 y grado de impacto IK10.
Dimensiones: 110,8 x 118,5 x 65 mm (Mod. By 42676) Completamente instalado.
Marca/modelo: NÜO/ 42676 o equivalente

| Código | Ud | Descripción | Rendimiento | Precio | Importe |
|---|---|---|---|---|---|
| BVFA4dmtbb63 | ut | Cámara Mini Domo Antivandálica IP67 IK10 5MP WDR (material) | 1 | 139.75 | 139.75 |
| BVFA5aacaaa | ut | Pequeño material para montaje de cámara IP tipo mini-domo de tec (material) | 1 | 3.9 | 3.90 |
| O01OB222 | h | Oficial 1ª instalador telecomunicación | 0.2 | 22 | 4.40 |
| O01OB224 | h | Ayudante instalador telecomunicación | 0.2 | 20.32 | 4.06 |
|  |  | Total |  |  | 152.11 |

| Medición | Uds. | Parcial |
|---|---|---|
| SÓTANO | 11 | 11.00 |
| Total |  | 11 |

**EVFA06360aa** ud Cámara Bullet IP67 5MP WDR (2,7-13,5mm) IR , PoE,Focus&Zoom (14/10/2022)
9 ud × 339.31 (349.49 con costes indirectos) = 3145.41
Cámara bullet antivandálica de 60fps y sensor CMOS 1/2,8”.
Lente Varifocal 2,7 - 13,5 mm. Función Wide Dynamic Range para perfecta visualización en condiciones extremas de contraluz, conmutación Día/Noche con filtro IR extraible (ICR). Grado de protección IP67. Dimensiones: Ø107 x 266 mm (Mod. By 42679). Completamente instalado.
Marca/modelo: NÜO/42679 o equivalente

| Código | Ud | Descripción | Rendimiento | Precio | Importe |
|---|---|---|---|---|---|
| BVFA4dtaaa | ut | Cámara Bullet IP67 5MP WDR (2,7-13,5mm) IR , PoE,Focus&Zoom (material) | 1 | 326.95 | 326.95 |
| BVFA5aaaa | ut | Pequeño material para montaje de cámara IP tipo mini-domo de tec (material) | 1 | 3.9 | 3.90 |
| O01OB222 | h | Oficial 1ª instalador telecomunicación | 0.2 | 22 | 4.40 |
| O01OB224 | h | Ayudante instalador telecomunicación | 0.2 | 20.32 | 4.06 |
|  |  | Total |  |  | 339.31 |

| Medición | Uds. | Parcial |
|---|---|---|
| SÓTANO | 9 | 9.00 |
| Total |  | 9 |

**EVFA08dn11** ud Cámara Fisheye Antivandálica 12MP WRD con IR y filtro Day/Night (14/10/2022)
1 ud × 340.61 (350.83 con costes indirectos) = 350.83
Cámara FISHEYE antivandálica con sensor CMOS 1/1,7”.
Función Wide Dynamic Range para perfecta visualización en condiciones extremas de contraluz, conmutación Día/Noche con filtro IR extraible (ICR).
Grado de protección IP67 y grado de impacto IK09. Dimensiones: Ø140 x 45,4 mm (Mod. By 42379)
Completamente instalado.
Marca/modelo: NÜO/ 42379 o equivalente

| Código | Ud | Descripción | Rendimiento | Precio | Importe |
|---|---|---|---|---|---|
| BVFA4dmtbbaa | ut | Cámara Fisheye Antivandálica 12MP WRD con IR y filtro Day/Night (material) | 1 | 328.25 | 328.25 |
| BVFA5aacaaaa | ut | Pequeño material para montaje de cámara IP tipo mini-domo de tec (material) | 1 | 3.9 | 3.90 |
| O01OB222 | h | Oficial 1ª instalador telecomunicación | 0.2 | 22 | 4.40 |
| O01OB224 | h | Ayudante instalador telecomunicación | 0.2 | 20.32 | 4.06 |
|  |  | Total |  |  | 340.61 |

| Medición | Uds. | Parcial |
|---|---|---|
| SÓTANO | 1 | 1.00 |
| Total |  | 1 |

**EVLB10baa** ut Switch PoE 4 Puertos (14/10/2022)
5 ut × 69.9 (72 con costes indirectos) = 360.00
Switch PoE con 4 puertos PoE 100Mbps y 2 puertos Up-link 100Mbps. Consumo de 65W a máxima capacidad.
Función modo extendido para transmisión de largo alcance (250m). Cumple protocolo IEEE802.3af/at (Mod. By 42522)
Completamente instalado, configurado y funcionando.
Marca/modelo: NÜO/42522

| Código | Ud | Descripción | Rendimiento | Precio | Importe |
|---|---|---|---|---|---|
| BVLB3aaa1a | ut | Switch PoE 4 Puertos (material) | 1 | 47.45 | 47.45 |
| BVLB3ddaa | ut | Accesorios de montaje y material auxiliar para switch (material) | 1 | 9.75 | 9.75 |
| O01OB222 | h | Oficial 1ª instalador telecomunicación | 0.3 | 22 | 6.60 |
| O01OB224 | h | Ayudante instalador telecomunicación | 0.3 | 20.32 | 6.10 |
|  |  | Total |  |  | 69.9 |

| Medición | Uds. | Parcial |
|---|---|---|
| SÓTANO | 5 | 5.00 |
| Total |  | 5 |

**EGHB10ctva** ud Puesto Operación Command 1
1 ud × 3304.6 (3403.74 con costes indirectos) = 3403.74
Equipo específico para la monitorización y operación del sistema
NÜO One en grandes instalaciones con control de accesos, alarma y CCTV. Incluye 2 monitores de 4K y 27”, uno de ellos dedicado a la visualización de cámaras CCTV y el otro para la gestión de la plataforma NÜO One, con planimetría, monitorización de accesos, edición de credenciales de acceso, notificaciones, operación sobre las puertas, panel de eventos donde se recibe toda la información importante como: accesos indebidos, usuarios fuera de horario, bloqueados o sin acceso, fallos de equipos, pérdidas de comunicaciones, etc. El operador recibe el protocolo de actuación para cada tipo de incidencia y sus acciones quedan registradas. Opcionalmente el equipo puede incluir un editor biométrico para la verificación del operador en acciones determinadas. (Mod. By 42246)
Marca/Modelo:NÜO One COMMAND 1/42246

| Código | Ud | Descripción | Rendimiento | Precio | Importe |
|---|---|---|---|---|---|
| BGHA1cctva | ut | NÜO One COMMAND 1 - Puesto Operación Command 1 (material) | 1 | 3304.6 | 3304.60 |
|  |  | Total |  |  | 3304.6 |

| Medición | Uds. | Parcial |
|---|---|---|
| SÓTANO | 1 | 1.00 |
| Total |  | 1 |

### 209 CONTROL DE ACCESO (03/10/2022)
Importe: 34391.1

**EXCAP01a** ud Appliance NÜO One (19/10/2022)
1 ud × 2684.5 (2765.04 con costes indirectos) = 2765.04
Appliance NÜO One con capacidad hasta 2.000 usuarios y 200
puertas. Fuente de alimentación y almacenamiento redundante 1+1. Cabina de discos con redundancia RAID 1 en espejo incluida en Appliance.
Redundancia de comunicaciones Ethernet 1+1. 200 horarios y 3 calendarios de festivos. Gestión de visitas. Informes configurables. Integración con CCTV. Integración con sistema de alarma. Puestos de operación específicos.
Multisite para gestión de distintas sedes.
Marca/Modelo: NÜO/APPL2K 42264

| Código | Ud | Descripción | Rendimiento | Precio | Importe |
|---|---|---|---|---|---|
| BEXCAP01a | ut | Appliance NÜO One (material; 19/10/2022) | 1 | 2684.5 | 2684.50 |
|  |  | Total |  |  | 2684.5 |

| Medición | Uds. | Parcial |
|---|---|---|
| GENERALES | 1 | 1.00 |
| Total |  | 1 |

**ENGA10rep** ud Editor de tarjetas de sobremesa (14/10/2022)
1 ud × 244.28 (251.61 con costes indirectos) = 251.61
NÜO Editor Prox. Editor de Tarjetas de sobremesa con conexión USB. Medidas: 75 x 150 x 30 mm. (Mod. By 41816). Completamente instalado.
Marca/modelo: NÜO ONE/ 41816 o equivalente

| Código | Ud | Descripción | Rendimiento | Precio | Importe |
|---|---|---|---|---|---|
| BNGA5ba | ut | Editor de tarjetas de sobremesa (material; 19/10/2022) | 1 | 239.2 | 239.20 |
| O01OB222 | h | Oficial 1ª instalador telecomunicación | 0.12 | 22 | 2.64 |
| O01OB224 | h | Ayudante instalador telecomunicación | 0.12 | 20.32 | 2.44 |
|  |  | Total |  |  | 244.28 |

| Medición | Uds. | Parcial |
|---|---|---|
| SÓTANO | 1 | 1.00 |
| Total |  | 1 |

**ENGA21con** ud DC1+ Controlador de Puerta IP - 10.000 Usuarios VTG] (14/10/2022)
14 ud × 386.87 (398.48 con costes indirectos) = 5578.72
DC1+ Controlador IP monopuerta. Capacidad para 10.000 usuarios con tarjeta, huella y matrículas. Gestión de 200 Grupos, 200 Horarios, 2 Calendarios de festivos y 10 zonas antipassback. Procesador ARM Cortex A8 a 600 MHz
con conexión ethernet. Comunicación con terminales mediante ByBus.
Entrada de sensor de puerta y salida de control para Cerradura. 2 entradas digitales y 2 salidas de relé configurables. Alimentación PoE o 24 VDC.
Medidas 224 x125 x 40 mm (Alto x Ancho x Profundo (Mod. By 42058)Completamente instalado.
Marca/modelo:NÜO/42058 o equivalente.

| Código | Ud | Descripción | Rendimiento | Precio | Importe |
|---|---|---|---|---|---|
| BNGA1cona | ut | Controlador IP multipuerta (material; 19/10/2022) | 1 | 332.8 | 332.80 |
| BNGA2cnta | ut | Material de instalación de controlador de puerta (material; 19/10/2022) | 1 | 37.14 | 37.14 |
| O01OB222 | h | Oficial 1ª instalador telecomunicación | 0.4 | 22 | 8.80 |
| O01OB224 | h | Ayudante instalador telecomunicación | 0.4 | 20.32 | 8.13 |
|  |  | Total |  |  | 386.87 |

| Medición | Uds. | Parcial |
|---|---|---|
| SÓTANO | 2 | 2.00 |
| PLANTA BAJA | 7 | 7.00 |
| ACCESO | 2 | 2.00 |
| ENTREPLANTA CUBIERTA | 3 | 3.00 |
| Subtotal |  | 14.00 |
| Total |  | 14 |

**ENFA20lec** ud Lector de tarjetas (14/10/2022)
14 ud × 228.01 (234.85 con costes indirectos) = 3287.90
GOLF S Lector cuadrado extra plano de tarjetas de
proximidad de alta seguridad MIFARE Plus® EV1. Comunicación con dispositivos Android e iOS mediante tecnología Bluetooth® y NFC. Máxima seguridad en la protección de los datos con comunicaciones cifradas entre el lector y el controlador. Actualización automática del firmware desde la aplicación. Rango de lectura para tarjetas de proximidad de 2,5-3,5 cm.
Conexión a controladores y unidades de puerta con bus S. Fabricado en Aluminio anodizado y cristal ultraresistente. Montaje en instalaciones de interior y empotrado sobre panel prefabricado en caja de registro eléctrica universal (incluida). Profundidad de la parte vista 6,6mm. Anclaje del equipo mediante sistema de cierre oculto sin tornillos. Dimensiones: 86 x 86 x 44mm. Acabado embellecedor de aluminio Oro y cristal color Negro.
Completamente instalado.
Marca/modelo: NÜO ONE/GOLF S Lector RFID 42538.

| Código | Ud | Descripción | Rendimiento | Precio | Importe |
|---|---|---|---|---|---|
| BNFA7lct | ut | Lector de tarjetas de proximidad (material; 19/10/2022) | 1 | 204.1 | 204.10 |
| BNFA6a | ut | Pequeño material para lector de tarjetas (material; 19/10/2022) | 1 | 5.86 | 5.86 |
| BNFA6a1 | ut | Extensión cable BB2 de 3,5m para lectores NÜO con conector IP67 (material; 19/10/2022) | 1 | 11.28 | 11.28 |
| O01OB222 | h | Oficial 1ª instalador telecomunicación | 0.16 | 22 | 3.52 |
| O01OB224 | h | Ayudante instalador telecomunicación | 0.16 | 20.32 | 3.25 |
|  |  | Total |  |  | 228.01 |

| Medición | Uds. | Parcial |
|---|---|---|
| SÓTANO | 2 | 2.00 |
| PLANTA BAJA | 7 | 7.00 |
| ACCESO | 2 | 2.00 |
| ENTREPLANTA CUBIERTA | 3 | 3.00 |
| Subtotal |  | 14.00 |
| Total |  | 14 |

**42179** ud Cerradura MARCO/RF-24V/NA Modelo homologado RF
11 ud × 221.98 (228.64 con costes indirectos) = 2515.04
Cerradura MARCO/RF -24V/NA modelo reforzado, homologado para todo tipo de puertas RF/ El 120 hasta120 minutos. Normalmente abierta, con pestillo de acero con una resistencia a la
rotura de hasta 750 Kg. Reversible, simétrica y ajustable mediante tornillos de
regulación en el pestillo. Alimentación 24 VDC, consumo máximo 2,4W. Incluye
armadura corta en acero inoxidable con medidas: 160x25x3mm. Profundidad de la
parte empotrada 30mm. (Mod. By 42179)
Marca/Modelo: NÜO/42179

| Código | Ud | Descripción | Rendimiento | Precio | Importe |
|---|---|---|---|---|---|
| REF42577aa | ud | Cerradura MARCO/RF-24V/NA Modelo homologado RF (material; 19/10/2022) | 1 | 166.98 | 166.98 |
| O01OB222 | h | Oficial 1ª instalador telecomunicación | 2.5 | 22 | 55.00 |
|  |  | Total |  |  | 221.98 |

| Medición | Uds. | Parcial |
|---|---|---|
| SÓTANO | 2 | 2.00 |
| PLANTA BAJA | 4 | 4.00 |
| ACCESO | 2 | 2.00 |
| ENTREPLANTA CUBIERTA | 3 | 3.00 |
| Subtotal |  | 11.00 |
| Total |  | 11 |

**EMCB5agr** ud Pulsador de Evacuación Rearmable con Cubierta (14/10/2022)
2 ud × 16.31 (16.8 con costes indirectos) = 33.60
Pulsador de 9 16,00 144,00
Evacuación de superficie fabricado en ABS con cubierta de protección. Led de señalización de activación. Rearmable con llave. Micro interruptor bañado en plata. (Mod. By 41232). Completamente instalado.
Marca/modelo: NÜO / 41232 o equivalente

| Código | Ud | Descripción | Rendimiento | Precio | Importe |
|---|---|---|---|---|---|
| BMCB1aii | ud | Pulsador de Evacuación Rearmable con Cubierta (material; 19/10/2022) | 1 | 10.4 | 10.40 |
| BMCB2aoo | ud | pequeño material para montaje del pulsador (material; 19/10/2022) | 1 | 0.2 | 0.20 |
| O01OB222 | h | Oficial 1ª instalador telecomunicación | 0.135 | 22 | 2.97 |
| O01OB224 | h | Ayudante instalador telecomunicación | 0.135 | 20.32 | 2.74 |
|  |  | Total |  |  | 16.31 |

| Medición | Uds. | Parcial |
|---|---|---|
| ACCESO | 2 | 2.00 |
| Total |  | 2 |

**EMCB5agr1** ud Pulsador sin contacto (14/10/2022)
2 ud × 104.71 (107.85 con costes indirectos) = 215.70
NÜO Hit pulsador sin contacto con salida por relé. Basado en tecnología óptica TOF permite la apertura de puertas con solo acercar la mano a menos de 40cm. Cuando el pulsador detecta la mano activa el relé durante 2 segundos. La capacidad de conmutación del relé es de 100mA a 30VDC. Frontal de cristal ultra resistente y carcasa de aluminio acabada en anodizado negro.
Dimensiones 80 x 40 x 10mm. (Mod. By 42786). Completamente instalado.
Marca/modelo: NÜO Hit /42786 o equivalente

| Código | Ud | Descripción | Rendimiento | Precio | Importe |
|---|---|---|---|---|---|
| BMCB1aiia | ud | Pulsador sin contacto - Salida Relé - Negro (material; 19/10/2022) | 1 | 98.8 | 98.80 |
| BMCB2aooa | ud | pequeño material para montaje del pulsador (material; 19/10/2022) | 1 | 0.2 | 0.20 |
| O01OB222 | h | Oficial 1ª instalador telecomunicación | 0.135 | 22 | 2.97 |
| O01OB224 | h | Ayudante instalador telecomunicación | 0.135 | 20.32 | 2.74 |
|  |  | Total |  |  | 104.71 |

| Medición | Uds. | Parcial |
|---|---|---|
| ACCESO | 2 | 2.00 |
| Total |  | 2 |

**ENAA10bbaa1** ud Detector de apertura, por contacto magnético, para montaje empot (14/10/2022)
11 ud × 104.13 (107.25 con costes indirectos) = 1179.75
Detector de apertura, por contacto magnético, para montaje empotrado , en puertas , compuesto por interruptor magnético e imán alojados en cajas metálicas con protección contra sabotaje, placa de soporte y separador. Completamente instalado. Marca/modelo: NUO o equivalente

| Código | Ud | Descripción | Rendimiento | Precio | Importe |
|---|---|---|---|---|---|
| BNAA1aa | ud | Detector de apertura por contacto magnético. (material; 19/10/2022) | 1 | 96.52 | 96.52 |
| BNAA2a | ud | Pequeño material para montaje contacto magnético. (material; 19/10/2022) | 1 | 0.2 | 0.20 |
| O01OB222 | h | Oficial 1ª instalador telecomunicación | 0.175 | 22 | 3.85 |
| O01OB224 | h | Ayudante instalador telecomunicación | 0.175 | 20.32 | 3.56 |
|  |  | Total |  |  | 104.13 |

| Medición | Uds. | Parcial |
|---|---|---|
| SÓTANO | 2 | 2.00 |
| PLANTA BAJA | 4 | 4.00 |
| ACCESO | 2 | 2.00 |
| ENTREPLANTA CUBIERTA | 3 | 3.00 |
| Subtotal |  | 11.00 |
| Total |  | 11 |

**ENIA30seka** ud Ventosa Electromagnética Superficie
43 ud × 61.85 (63.71 con costes indirectos) = 2739.53
Ventosa electromagnética de Superficie para carga de 280Kg. Dispone de indicador LED (Rojo: bloqueado, Verde: desbloqueado); Sensor Estado de Puerta, y Estado de Ventosas (NO,NC,COM). Alimentación 12V/500mA - 24V/250mA. Dimensiones: 250Lx48.8Wx27.9H(mm). Peso: 2,1Kg. Acabado: Aluminio anodizado. Completamente instalado.
Marca/Modelo: NÜO/42577

| Código | Ud | Descripción | Rendimiento | Precio | Importe |
|---|---|---|---|---|---|
| REF42577a | ud | Ventosa Electromagnética Superficie 280Kg - LED (material; 19/10/2022) | 1 | 42.25 | 42.25 |
| REF42702a | ud | Aletas de Fijación ZL para ventosa 280Kg (material; 19/10/2022) | 1 | 13 | 13.00 |
| O01OB222 | h | Oficial 1ª instalador telecomunicación | 0.3 | 22 | 6.60 |
|  |  | Total |  |  | 61.85 |

| Medición | Uds. | Parcial |
|---|---|---|
| PLANTA BAJA | 3 | 3.00 |
| ACCESO | 40 | 40.00 |
| Subtotal |  | 43.00 |
| Total |  | 43 |

**ENGA21con1** ud DC6+ PW100 Controlador IP + fuente 24V 100W - 6 Puertas -2.000 U (14/10/2022)
12 ud × 632.57 (651.55 con costes indirectos) = 7818.60
DC6+/PW100 Controlador IP multipuerta. Capacidad
para 2.000 usuarios en 6 puertas ó 10.000 en 1 puerta con 6 pasillos. Gestión de 200 Grupos, 200 Horarios, 2 Calendarios de festivos y 10 zonas antipassback. Procesador ARM Cortex A8 a 600MHz. con conexión ethernet. Comunicación con terminales mediante doble ByBus. Incluye fuente de alimentación 24VDC 100W para dar servicio a todos los elementos de las puertas, con monitorización a través de la aplicación de la tensión de entrada, salida, cargador y baterías. Montado en caja metálica con espacio para 2 baterías de 7 Ah. Medidas: 350 x 230 x 130mm. (Mod. By 42075) Completamente instalado.
Marca/modelo:NÜO/42075 o equivalente.

| Código | Ud | Descripción | Rendimiento | Precio | Importe |
|---|---|---|---|---|---|
| BNGA1conaa | ut | Controlador IP multipuerta (material; 19/10/2022) | 1 | 578.5 | 578.50 |
| BNGA2cntaa | ut | Material de instalación de controlador de puerta (material; 19/10/2022) | 1 | 37.14 | 37.14 |
| O01OB222 | h | Oficial 1ª instalador telecomunicación | 0.4 | 22 | 8.80 |
| O01OB224 | h | Ayudante instalador telecomunicación | 0.4 | 20.32 | 8.13 |
|  |  | Total |  |  | 632.57 |

| Medición | Uds. | Parcial |
|---|---|---|
| ENTREPLANTA CUBIERTA | 12 | 12.00 |
| Total |  | 12 |

**ENFA60pel** ud Unidad de puerta segura para controladores multipuerta (14/10/2022)
40 ud × 116.62 (120.12 con costes indirectos) = 4804.80
SDU/WILI Unidad de puerta segura para controladores multipuerta. Facilita la conexión y centraliza el cableado en la zona segura de la instalación. Impide que se pueda acceder a la red de la empresa o forzar la apertura de la puerta manipulando las conexiones desde el lector. Conexión con un solo cable al controlador multipuerta o DC Slave. Conexión de alimentación y comunicación para los elementos de la puerta: lectores, cerradura, sensor magnético y 2 Entradas y 2 Salidas digitales. Montado en caja plástica con pintura metalizada. Medidas: Ø120 x 33 mm (Mod. By 42204).
Completamente instalado.
Marca/modelo: NÜO ONE/42204 o equivalente

| Código | Ud | Descripción | Rendimiento | Precio | Importe |
|---|---|---|---|---|---|
| BNFA1a | ut | unidad de puerta segura (material; 19/10/2022) | 1 | 104.65 | 104.65 |
| BNFA2a | ut | Juego de manillas iaccessoris de muntage para cerradura electrón (material; 19/10/2022) | 1 | 5.2 | 5.20 |
| O01OB222 | h | Oficial 1ª instalador telecomunicación | 0.16 | 22 | 3.52 |
| O01OB224 | h | Ayudante instalador telecomunicación | 0.16 | 20.32 | 3.25 |
|  |  | Total |  |  | 116.62 |

| Medición | Uds. | Parcial |
|---|---|---|
| ACCESO | 40 | 40.00 |
| Total |  | 40 |

**ERHB20cc** ud Punto de conexión contacto magnetico con cable 4x0,25 mm , con t (03/10/2022)
11 ud × 28.03 (28.87 con costes indirectos) = 317.57
Punto de conexión contacto magnetico con cable 4x0,25 mm , incluyendo tubo de plástico libre de halógenos y baja emisión de humos rígido en ejecución vista y tubo flexible empotrado en bajantes y caja, desde módulo ampliación a punto. Completamente instalado.

| Código | Ud | Descripción | Rendimiento | Precio | Importe |
|---|---|---|---|---|---|
| BRHB5cc | ud | Punto de conexión contacto magnetico con cable 4x0,25 mm desde m (material; 19/10/2022) | 1 | 11.66 | 11.66 |
| O01OB200 | h | Oficial 1ª electricista | 0.381 | 22 | 8.38 |
| O01OB220 | h | Ayudante electricista | 0.381 | 20.96 | 7.99 |
|  |  | Total |  |  | 28.03 |

| Medición | Uds. | Parcial |
|---|---|---|
| SÓTANO | 2 | 2.00 |
| PLANTA BAJA | 4 | 4.00 |
| ACCESO | 2 | 2.00 |
| ENTREPLANTA CUBIERTA | 3 | 3.00 |
| Subtotal |  | 11.00 |
| Total |  | 11 |

**ERGB10lec** ud Punto de conexión de lector de tarjetas de proximidad desde cont (14/10/2022)
14 ud × 14.57 (15.01 con costes indirectos) = 210.14
Punto de conexión de lector de tarjetas de proximidad desde controlador de puerta, incluyendo cable Uno/UTP Cat.6 LSZH con parte proporcional de tubo plástico libre de halógenos y baja emisión de humos rígido en ejecución vista o en falso techo, y tubo plástico libre de halógenos y baja emisión de humos coarrugat flexible para instalaciones empotradas, cableado, cajas de derivación y montaje del hilo conductor bajo tubo. Completamente instalado.

| Código | Ud | Descripción | Rendimiento | Precio | Importe |
|---|---|---|---|---|---|
| BRGB2lec | ut | Punto de conexión de lector de tarjetas de proximidad desde cont (material; 19/10/2022) | 1 | 7.8 | 7.80 |
| O01OB222 | h | Oficial 1ª instalador telecomunicación | 0.16 | 22 | 3.52 |
| O01OB224 | h | Ayudante instalador telecomunicación | 0.16 | 20.32 | 3.25 |
|  |  | Total |  |  | 14.57 |

| Medición | Uds. | Parcial |
|---|---|---|
| SÓTANO | 2 | 2.00 |
| PLANTA BAJA | 7 | 7.00 |
| ACCESO | 2 | 2.00 |
| ENTREPLANTA CUBIERTA | 3 | 3.00 |
| Subtotal |  | 14.00 |
| Total |  | 14 |

**ERGB11sty** ut Punto de conexión de controladora desde módulo controlador de pu (14/10/2022)
54 ut × 13.82 (14.23 con costes indirectos) = 768.42
Punto de conexión de Punto de conexión de controladora desde módulo controlador de puerta, con cable de 4x1,5 mm² LSZH (apertura de puerta + contacto de estado)., incluyendo conductor de cobre de 4x1 mm² LSZH (apertura de puerta + contacto de estado) con parte proporcional de tubo plástico libre de halógenos y baja emisión de humos rígido en ejecución vista o en falso techo, y tubo plástico libre de halógenos y baja emisión de humos corrugadot flexible para instalaciones empotradas y por dentro de la carpintería, cableado, cajas de derivación y montaje del hilo conductor bajo tubo. Completamente instalado.

| Código | Ud | Descripción | Rendimiento | Precio | Importe |
|---|---|---|---|---|---|
| BRGB2selaa | ut | Punto de conexión de controladora desde módulo controlador de pu (material; 19/10/2022) | 1 | 8.45 | 8.45 |
| O01OB222 | h | Oficial 1ª instalador telecomunicación | 0.127 | 22 | 2.79 |
| O01OB224 | h | Ayudante instalador telecomunicación | 0.127 | 20.32 | 2.58 |
|  |  | Total |  |  | 13.82 |

| Medición | Uds. | Parcial |
|---|---|---|
| SÓTANO | 2 | 2.00 |
| PLANTA BAJA | 7 | 7.00 |
| ACCESO | 42 | 42.00 |
| ENTREPLANTA CUBIERTA | 3 | 3.00 |
| Subtotal |  | 54.00 |
| Total |  | 54 |

**ERHB27cx** ud Punto de conexión de unidad de puerta segura a controladora IP (03/10/2022)
54 ud × 29.84 (30.74 con costes indirectos) = 1659.96
Punto de conexión de unidad de puerta segura a controladora IP, con cable :
Manguera BB4 - 4 pares trenzados para comunicación/Alimentación AWG24 F/FTP 1 143,00 143,00
CAT5E Flexible lSOH (Patch). Cumple reglamento de productos de construcción (CPR). 4 pares trenzados multifilar y conductor semirígido. Cubierta ignífuga PVC flexible color negro. Bobina de 200m. (Mod. By 42245) desde módulo multiplexado a punto. , incluyendo tubo de acero galvanizado rígido en ejecución vista y tubo flexible empotrado en bajantes y caja, desde controlador a punto. Incluye parte proporcional de bandeja, accesorios y conectores. Completamente instalado.

| Código | Ud | Descripción | Rendimiento | Precio | Importe |
|---|---|---|---|---|---|
| BRHB5cbaaa | ud | Punto de conexión de unidad de puerta segura a controladora IP (material; 19/10/2022) | 1 | 11.66 | 11.66 |
| O01OB200 | h | Oficial 1ª electricista | 0.423 | 22 | 9.31 |
| O01OB220 | h | Ayudante electricista | 0.423 | 20.96 | 8.87 |
|  |  | Total |  |  | 29.84 |

| Medición | Uds. | Parcial |
|---|---|---|
| SÓTANO | 2 | 2.00 |
| PLANTA BAJA | 7 | 7.00 |
| ACCESO | 42 | 42.00 |
| ENTREPLANTA CUBIERTA | 3 | 3.00 |
| Subtotal |  | 54.00 |
| Total |  | 54 |

**ERGB18sel** ut Punto de conexión de cerradura electromagnética desde controlado (14/10/2022)
11 ut × 15.22 (15.68 con costes indirectos) = 172.48
Punto de conexión de cerradura electromagnética desde controlador de puerta, incluyendo conductor de cobre de 4x1 mm² LSZH con parte proporcional de tubo de acero galvanizado en ejecución vista o en falso techo, y tubo plástico libre de halógenos y baja emisión de humos coarrugat flexible para instalaciones empotradas y por dentro de la carpintería, cableado, cajas de derivación y montaje del hilo conductor bajo tubo. Incluye parte proporcional de bandeja, accesorios y conectores. Completamente instalado.

| Código | Ud | Descripción | Rendimiento | Precio | Importe |
|---|---|---|---|---|---|
| BRGB2sela | ut | Punto de conexión de cerradura electromagnética desde controlado (material; 19/10/2022) | 1 | 8.45 | 8.45 |
| O01OB222 | h | Oficial 1ª instalador telecomunicación | 0.16 | 22 | 3.52 |
| O01OB224 | h | Ayudante instalador telecomunicación | 0.16 | 20.32 | 3.25 |
|  |  | Total |  |  | 15.22 |

| Medición | Uds. | Parcial |
|---|---|---|
| SÓTANO | 2 | 2.00 |
| PLANTA BAJA | 4 | 4.00 |
| ACCESO | 2 | 2.00 |
| ENTREPLANTA CUBIERTA | 3 | 3.00 |
| Subtotal |  | 11.00 |
| Total |  | 11 |

**ERHB30EC** ud Punto de conexión pulsador de emergencia (03/10/2022)
2 ud × 17.53 (18.06 con costes indirectos) = 36.12
Punto de conexión pulsador de emergencia 2x1mm2. Incluyente tubo de plástico libre de halógenos y baja emisión de humos rígido en ejecución vista y tubo flexible empotrado en bajantes y caja, desde controlador de puerta a punto. Completamente instalado.

| Código | Ud | Descripción | Rendimiento | Precio | Importe |
|---|---|---|---|---|---|
| BRHB5eaa | ud | Punto de conexión pulsador de emergencia (material; 19/10/2022) | 1 | 7.09 | 7.09 |
| O01OB200 | h | Oficial 1ª electricista | 0.243 | 22 | 5.35 |
| O01OB220 | h | Ayudante electricista | 0.243 | 20.96 | 5.09 |
|  |  | Total |  |  | 17.53 |

| Medición | Uds. | Parcial |
|---|---|---|
| ACCESO | 2 | 2.00 |
| Total |  | 2 |

**ERHB30EC1** ud Punto de conexión pulsador sin contacto (03/10/2022)
2 ud × 17.53 (18.06 con costes indirectos) = 36.12
Punto de conexión pulsador sin contacto 2x1mm2. Incluyente tubo de plástico libre de halógenos y baja emisión de humos rígido en ejecución vista y tubo flexible empotrado en bajantes y caja, desde controlador de puerta a punto. Completamente instalado.

| Código | Ud | Descripción | Rendimiento | Precio | Importe |
|---|---|---|---|---|---|
| BRHB5eaaa | ud | Punto de conexión pulsador sin contacto (material; 19/10/2022) | 1 | 7.09 | 7.09 |
| O01OB200 | h | Oficial 1ª electricista | 0.243 | 22 | 5.35 |
| O01OB220 | h | Ayudante electricista | 0.243 | 20.96 | 5.09 |
|  |  | Total |  |  | 17.53 |

| Medición | Uds. | Parcial |
|---|---|---|
| ACCESO | 2 | 2.00 |
| Total |  | 2 |

### 2010 ALARMA ACCESIBLE (03/10/2022)
Importe: 1306.11

**EP8DDT03** u Conjunto de mecanismos de llamada y señalización para baños asis (03/10/2022)
3 u × 129.6 (133.49 con costes indirectos) = 400.47
Conjunto de mecanismos de llamada y señalización para baños asistidos, según CTE DB SUA3.
Incluye mecanismo de llamada por pulsador y tirador, mecanismo de reposición de llamada, unidad central con señalización acústica y luminosa, marcos M-420W y fuente de alimentación. Completamente instalado. Se incluyen los medios auxiliares, costes indirectos y medidas de seguridad. Marca / Modelo: AE/DDA o equivalente.

| Código | Ud | Descripción | Rendimiento | Precio | Importe |
|---|---|---|---|---|---|
| BP8DD03A | u | Conjunto de mecanismos de llamada y señalización para baños asis (material; 19/10/2022) | 1 | 86.64 | 86.64 |
| O01OB200 | h | Oficial 1ª electricista | 1 | 22 | 22.00 |
| O01OB220 | h | Ayudante electricista | 1 | 20.96 | 20.96 |
|  |  | Total |  |  | 129.6 |

| Medición | Uds. | Parcial |
|---|---|---|
| PLANTA BAJA | 2 | 2.00 |
| ACCESO | 1 | 1.00 |
| Subtotal |  | 3.00 |
| Total |  | 3 |

**EP8DDT01** u Central de Control - Señalizacion (03/10/2022)
1 u × 82.21 (84.68 con costes indirectos) = 84.68
Central de control de sólo señalización para recepción de las incidencias del sistema SMC. Permite la recepción de llamadas y presencias con identificación de origen y tipo, la presentación en pantalla de todas las llamadas pendientes ordenadas por prioridad, la transferencia de control selectiva a cuatro posibles centrales de destino y la atención simultánea de llamadas y presencias junto con otras centrales. Dispone de conexión para programación de nombres de intercomunicadores desde ordenador, indicadores de estado y de tipo de llamada y señalizaciónexterna de llamadas
Se incluyen los medios auxiliares, costes indirectos y medidas de seguridad. Completamente instalado y en funcionamiento.
Marca / Modelo: OPTIMUS / CC-119F.o equivalente.

| Código | Ud | Descripción | Rendimiento | Precio | Importe |
|---|---|---|---|---|---|
| BP8DDT01 | u | Central de Control - Señalizacion (material; 19/10/2022) | 1 | 39.25 | 39.25 |
| O01OB200 | h | Oficial 1ª electricista | 1 | 22 | 22.00 |
| O01OB220 | h | Ayudante electricista | 1 | 20.96 | 20.96 |
|  |  | Total |  |  | 82.21 |

| Medición | Uds. | Parcial |
|---|---|---|
| ACCESO | 1 | 1.00 |
| Total |  | 1 |

**ERHD10X2** ud Punto de conexión de bloque de llamada de baño y anulador desde (03/10/2022)
3 ud × 21.8 (22.45 con costes indirectos) = 67.35
Punto de conexión de bloque de llamada de baño y anulador de llamada, desde terminal de habitación, incluyendo conductor de cobre de 4x0.25 mm bajo tubo de acero galvanizado rígido en ejecución vista y tubo de material aislante flexible empotrado en bajantes y caja, incluso parte proporcional bandeja, accesorios y conectores. Se incluyen los medios auxiliares, costes indirectos y medidas de seguridad. Completamente instalado.

| Código | Ud | Descripción | Rendimiento | Precio | Importe |
|---|---|---|---|---|---|
| BRHD1baab | ud | Punto de conexión de bloque de llamada de baño y anulador desde (material; 19/10/2022) | 1 | 8.74 | 8.74 |
| O01OB200 | h | Oficial 1ª electricista | 0.304 | 22 | 6.69 |
| O01OB220 | h | Ayudante electricista | 0.304 | 20.96 | 6.37 |
|  |  | Total |  |  | 21.8 |

| Medición | Uds. | Parcial |
|---|---|---|
| PLANTA BAJA | 2 | 2.00 |
| ACCESO | 1 | 1.00 |
| Subtotal |  | 3.00 |
| Total |  | 3 |

**ERHD10X3** ud Punto de conexión de indicador luminoso de sobrepuerta desde ter (03/10/2022)
3 ud × 21.8 (22.45 con costes indirectos) = 67.35
Punto de conexión de bloque de cama llamada desde módulo electrónico, incluyendo conductor de cobre de 4x0.25 mm bajo tubo de acero galvanizado rígido en ejecución vista y tubo de material aislante flexible empotrado en bajantes y caja, incluso parte proporcional bandeja, accesorios y conectores. Se incluyen los medios auxiliares, costes indirectos y medidas de seguridad. Completamente instalado.

| Código | Ud | Descripción | Rendimiento | Precio | Importe |
|---|---|---|---|---|---|
| BRHD1baac | ud | Punto de conexión de indicador luminoso de sobrepuerta desde ter (material; 19/10/2022) | 1 | 8.74 | 8.74 |
| O01OB200 | h | Oficial 1ª electricista | 0.304 | 22 | 6.69 |
| O01OB220 | h | Ayudante electricista | 0.304 | 20.96 | 6.37 |
|  |  | Total |  |  | 21.8 |

| Medición | Uds. | Parcial |
|---|---|---|
| PLANTA BAJA | 2 | 2.00 |
| ACCESO | 1 | 1.00 |
| Subtotal |  | 3.00 |
| Total |  | 3 |

**EGHB11a5** ud Puesta en marcha del sistema de llamada de baños asistidos (19/10/2022)
1 ud × 608.4 (626.65 con costes indirectos) = 626.65
Puesta en marcha del sistema de llamada de baños asistidos según indicaciones y especificaciones del fabricante de la instalación, incluyendo desplazamiento y curso de formación al personal Incluye un desplazamiento al centro para la puesta en marcha, configuración y programación del sistema, por parte del personal técnico, así como un curso de formación al personal del centro, en el uso y funcionamiento del mismo. Será necesario que la instalación esté totalmente terminada y verificada por parte de la empresa instaladora.Completamente instalado.

| Código | Ud | Descripción | Rendimiento | Precio | Importe |
|---|---|---|---|---|---|
| BGHA7ae | ud | Puesta en marcha del sistema de llamada de baños asistidos (material; 19/10/2022) | 1 | 608.4 | 608.40 |
|  |  | Total |  |  | 608.4 |

| Medición | Uds. | Parcial |
|---|---|---|
| GENERALES | 1 | 1.00 |
| Total |  | 1 |

**ERGB10moda** ud Punto conexionado de módulo desde cental de control, con cable m (14/10/2022)
3 ud × 19.29 (19.87 con costes indirectos) = 59.61
Punto de conexionado de módulo desde cental de contro lcon cable manguera de 2x1,5 mm2 resistente al fuego y cubierta LSZH, incluyendo parte proporcional de tubo acero galvanizado en ejecución vista o en falso techo, y tubo plástico libre de halógenos y baja emisión de humos corrugado flexible para instalaciones empotradas, cableado, cajas de derivación y montaje del hilo conductor bajo tubo. Incluye parte proporcional de bandeja, accesorios y conectores. Completamente instalado.

| Código | Ud | Descripción | Rendimiento | Precio | Importe |
|---|---|---|---|---|---|
| BRGB2agada | ud | Punto de conexionado de módulo con cable manguera de 2x1,5 mm2 r (material; 19/10/2022) | 1 | 9.77 | 9.77 |
| O01OB222 | h | Oficial 1ª instalador telecomunicación | 0.225 | 22 | 4.95 |
| O01OB224 | h | Ayudante instalador telecomunicación | 0.225 | 20.32 | 4.57 |
|  |  | Total |  |  | 19.29 |

| Medición | Uds. | Parcial |
|---|---|---|
| PLANTA BAJA | 2 | 2.00 |
| ACCESO | 1 | 1.00 |
| Subtotal |  | 3.00 |
| Total |  | 3 |

### 2011 VARIOS (20/06/2022)
Importe: 991.8

**E1KA10da** ud Conjunto de ayudas de obra civil para dejar la instalación de Co (20/06/2022)
1 ud × 442.02 (455.28 con costes indirectos) = 455.28
Conjunto de ayudas de obra civil para dejar la instalación de Comunicaciones y Detección de Incendios completamente terminada, incluyendo:
Apertura y tapado de rozas.
Apertura de agujeros en paramentos tanto en horizontales como verticales, incluyendo taladros para soleras técnicas en losas de hormigón/losas alveolares.
Colocación de pasamuros.
Fijación de soportes.
Construcción de bancadas y hornacinas.
Colocación y recibido de cajas para elementos empotrados.
Apertura de agujeros en falsos techos de todo tipo y materiales.
Descarga y elevación de materiales (si no precisan transportes especiales).
Sellado de agujeros y huecos de paso de instalaciones.
Soporte de placas solares y fotovoltaicas.
Tapas para registro en montantes y falsos techos de todo tipo y material para instalaciones.
Tapas de arquetas en todo tipo de suelos.
En general, todo aquello necesario (material y mano de obra) para el montaje de la instalación i coordinación con obra civil y arquitectura, de acuerdo con las instrucciones de la dirección facultativa de obra.

| Código | Ud | Descripción | Rendimiento | Precio | Importe |
|---|---|---|---|---|---|
| B1KA1da | ud | Material ayudas de albañileria de la instalación de Comunicacion (material; 19/10/2022) | 1 | 44.32 | 44.32 |
| O01OA060 | h | Peón especializado | 10 | 20.06 | 200.60 |
| O01OA070 | h | Peón ordinario | 10 | 19.71 | 197.10 |
|  |  | Total |  |  | 442.02 |

| Medición | Uds. | Parcial |
|---|---|---|
| GENERALES | 1 | 1.00 |
| Total |  | 1 |

**E1KA20e** ud Relleno y sellado de huecos abiertos para paso de inst. de Comun (20/06/2022)
1 ud × 221 (227.63 con costes indirectos) = 227.63
Relleno y sellado de todos los huecos abiertos para paso de instalaciones de Comunicaciones y Detección de Incendios entre sectores de incendios, a base de productos adecuados para conseguir el grado de resistencia al fuego exigido al elemento compartimentador; según las instalaciones se usarán los siguientes productos:
Bandejas y cables: pasamuros con estanqueidad al fuego (EI 240) homologado según norma UNE-EN 1366-3, formados por módulos compuestos por tubos de acero galvanizado que disponen de material intumescente en su interior y fijados medianter placas sellantes de acero con material ignífugo.
Tuberías y conductos: mortero para sellado ignífugo de alta densidad, resinas termoplásticas y/o masillas a base de siliconas intumescentes.
Tuberías combustibles de saneamiento a partir de 80 mm de diámetro: collarines de material intumescente según norma UNE-EN 1366-3 con la resistencia al fuego requerida en cada sector.
Para huecos de grandes dimensiones se emplearán como relleno bolsas de fibras minerales de alta estabilidad térmica con materiales intumescentes para el sellado de penetraciones.
Incluyendo todo aquello necesario para el montaje e instalación, completamente realizado según Especificaciones Técnicas del fabricante del producto y aplicado en cada caso según coordinación de la Dirección Facultativa.

| Código | Ud | Descripción | Rendimiento | Precio | Importe |
|---|---|---|---|---|---|
| B1KA2e | ud | Material para el relleno y sellado de huecos abiertos para insta (material; 19/10/2022) | 1 | 22.15 | 22.15 |
| O01OA060 | h | Peón especializado | 5 | 20.06 | 100.30 |
| O01OA070 | h | Peón ordinario | 5 | 19.71 | 98.55 |
|  |  | Total |  |  | 221 |

| Medición | Uds. | Parcial |
|---|---|---|
| GENERALES | 1 | 1.00 |
| Total |  | 1 |

**E2AA01ba** ud Preparación de toda la documentación de obra de la instalación d (19/10/2022)
1 ud × 8.86 (9.13 con costes indirectos) = 9.13
Preparación de toda la documentación de obra de la instalación de Comunicaciones y Detección de Incendios según pliego de condiciones generales e instrucciones de la D.F., comprendiendo:
- Planos de detalle y de montaje en soporte informático (AUTOCAD) según indicaciones de la D.F.
- Planos final de obra de la instalación realmente ejecutada (3 copias aprobadas por la D.F.).
- Memorias, bases de cálculo y cálculos, especificaciones técnicas, estado de mediciones finales y presupuesto final actualizados según lo realmente ejecutado (3 copias aprobadas por la D.F.).
- Documentación final de obra: pruebas realizadas, instrucciones de operación y mantenimiento, relación de suministradores, etc. (3 copias aprobadas por la D.F.)
Esta partida deberá respetarse con el importe indicado, no pudiendo estar repartida en el conjunto de las partidas del ppto. ni verse disminuïda por la baja que en su caso pueda afectar al presupuesto.

| Código | Ud | Descripción | Rendimiento | Precio | Importe |
|---|---|---|---|---|---|
| B2AA1ba | ud | Documentación de ejecución y final de obra de Comunicaciones y D (material; 19/10/2022) | 1 | 8.86 | 8.86 |
|  |  | Total |  |  | 8.86 |

| Medición | Uds. | Parcial |
|---|---|---|
| GENERALES | 1 | 1.00 |
| Total |  | 1 |

**E2AA02ba** ud Legalización de todas las instalaciones de Comunicaciones y Dete (19/10/2022)
1 ud × 31.03 (31.96 con costes indirectos) = 31.96
Legalización de todas las instalaciones de Comunicaciones y Detección de Incendios que se vean afectadas en este capítulo de los presupuestos, incluyendo la preparación y visados de proyectos en el Colegio Profesional correspondiente y la presentación y seguimiento hasta buen fin de los expedientes ante los Servicios Territoriales de Industria y Entidades Colaboradoras, incluso el abono de las tasas correspondientes. Se incluyen todos los trámites administrativos habitulales que haya que realizar con los organismos oficiales para llevar a buen término las instalaciones de este capítulo, así como el contrato de mantenimiento preceptivo y obligatorio que marque el Servicio de Industria ante la presentación del expediente.

| Código | Ud | Descripción | Rendimiento | Precio | Importe |
|---|---|---|---|---|---|
| B2AA2ba | ud | Legalización instalaciones de Comunicaciones y Detección de Ince (material; 19/10/2022) | 1 | 31.03 | 31.03 |
|  |  | Total |  |  | 31.03 |

| Medición | Uds. | Parcial |
|---|---|---|
| GENERALES | 1 | 1.00 |
| Total |  | 1 |

**E2AB02da** ud Control Calidad y Pruebas según especificaciones del PCC de las (19/10/2022)
1 ud × 260 (267.8 con costes indirectos) = 267.80
Control de Calidad y Pruebas según especificaciones del Protocolo del Control de Calidad de las instalaciones de comunicaciones y seguridad
Se dedicará un importe de al menos el PEC < 1.000.000€ 1,5% % del precio ejecución contrata (PEC) que la dirección de ejecución de la obra, que forma parte de la DF, se encargará de gestionar ordenando la realización de ensayos y pruebas precisas, según la Ley de Ordenación de la edificación de 5 de noviembre de 1999 y el pliego de cláusulas administrativas (según CTE).

| Código | Ud | Descripción | Rendimiento | Precio | Importe |
|---|---|---|---|---|---|
| B2AB2da | ud | Protocolo de Control de Calidad de las instalaciones de comunica (material; 19/10/2022) | 1 | 260 | 260.00 |
|  |  | Total |  |  | 260 |

| Medición | Uds. | Parcial |
|---|---|---|
| GENERALES | 1 | 1.00 |
| Total |  | 1 |

## 21 INSTALACIONES DE ELEVACIÓN
Importe: 68315.67

**21.01** u ASCENSOR DOBLE EMBARQUE 180º 3 PARADAS 13 P. 1000 kg
1 u × 21858.95 (22514.72 con costes indirectos) = 22514.72
Instalación completa de ascensor eléctrico sin cuarto de máquinas modelo GeN2 Life GE1392UU de OTIS o equivalente, velocidad 1 m/s, recorrido 8 m, 3 paradas con 3 accesos, de doble embarque 180º, 1.000 kg de carga nominal para un máximo de 13 personas, con las siguientes características:
- Maquinaria sin engranajes de baja inercia, dotada de motor síncrono de diseño radial e imanes permanentes embebidos. Situada sobre las guías, las cargas son transferidas directamente al foso.
- Hueco de dimensiones 1.940x1.930, puertas traseras y delanteras apoyadas en forjado de planta.
- Sobrerrocerrido 3.400 mm.
- Foso 1.000 mm.
- Tensión de red alterna trifásica 400V 50 hz. Potencia del motor 6,3 kW.
- Tracción Eléctrica con cintas planas, con dispositivo digital de carga y un control de movimiento por frecuencia variable y lazo cerrado.
- Dispositivo "Pulse": Sistema electrónico que monitoriza permanentemente el estado de los hilos de acero de las cintas; 24 horas al día, 7 días a la semana.
- Maniobra colectiva en bajada "Símplex".
- Dispositivos: CDL 2 Indicador de dirección en columna de cabina, indicador de posición mediante un display, para el embarque frontal en las plantas, CFL1 dispositivo de apagado automático luz en cabina, cobertura de telefonía aumentada con antena externa y SDO Maniobra de puerta semiselectiva.
- Drive regenerativo.
- Cabina de dimensiones 1.400x1.600x2.200 mm.
- Acabados de cabina estándar alto: paneles de acero inox lijado mate; espejo central de suelo a techo, pasamos Onda de acero inox lijado mate, rodapié acero inox lijado mate, suelo a instalar en obra, panel de control plano de altura completa con frontal de acero inoxidable sin chicklets y pulsadores en cromo cepillado, indicador de posición y dirección de cabina en multipantalla digital programable de 10 pulgadas, integrando conexión a internet IoT, sistema de entretenimiento y vídeollamadas bidireccionales de emergencia, techo liso con plafón en acero inox lijado mate, iluminación ambiental indirecta mediante LEDs, Integrada verticalmente tras el panel de mando y esquinas , con iluminación adicional en el techo , y sistema de apagado automático, luz de emergencia (3 horas de duración de la batería), y acabado accesorios de cabina en cromo cepillado.
- Puertas de cabina automáticas de apertura central de dos hojas, con acabado en acero inox lijado mate y embocadura de cabina en acero inox lijado mate. Dimensions 900x2.000 mm.
- Puertas de piso automáticas de apertura central de dos hojas acopladas con la puerta de cabina y de las mismas dimensiones de esta, detector de presencia por cortina de infrarrojos, acabado en acero inox lijado mate, con protección al fuego E120.
- Marcos laterales y dintel de 150 mm de ancho con acabado en acero inox lijado mate.
- Varios: Llamadores de planta con registro de llamada, en diseño cuadrado de 80x80 mm , y halo del llamador iluminado en blanco, placa frontal del pulsador de llamada en acero cepillado, y Cuadro de Maniobra con acabado de acero inox lijado mate.
Totalmente instalado, legalizado y funcionando según norma UNE-EN 81-20:2020 y UNE-EN 81-50:2020. Conforme a CTE DB-SI (UNE-EN 81-58:2018) y CTE DB-SUA (UNE-EN 81-70:2018). Materiales con marcado CE y DdP (Declaración de prestaciones) según Reglamento (UE) 305/2011.

| Medición | Uds. | Parcial |
|---|---|---|
| Núcleo 1 | 1 | 1.00 |
| Total |  | 1 |

**21.02** u ASCENSOR ESTÁNDAR 2 PARADAS 13 PERSONAS 1000 kg
1 u × 19061.9 (19633.76 con costes indirectos) = 19633.76
Instalación completa de ascensor eléctrico sin cuarto de máquinas modelo GeN2 Life GE1392UU de OTIS o equivalente, velocidad 1 m/s, recorrido 4 m, 2 paradas con 2 accesos, de embarque sencillo, 1.000 kg de carga nominal para un máximo de 13 personas, con las siguientes características:
- Maquinaria sin engranajes de baja inercia, dotada de motor síncrono de diseño radial e imanes permanentes embebidos. Situada sobre las guías, las cargas son transferidas directamente al foso.
- Hueco de dimensiones 2.115x1.615, puertas traseras y delanteras apoyadas en forjado de planta.
- Sobrerrocerrido 3.400 mm.
- Foso 1.000 mm.
- Tensión de red alterna trifásica 400V 50 hz. Potencia del motor 6,3 kW.
- Tracción Eléctrica con cintas planas, con dispositivo digital de carga y un control de movimiento por frecuencia variable y lazo cerrado.
- Dispositivo "Pulse": Sistema electrónico que monitoriza permanentemente el estado de los hilos de acero de las cintas; 24 horas al día, 7 días a la semana.
- Maniobra colectiva en bajada "Símplex".
- Dispositivos: CDL 2 Indicador de dirección en columna de cabina, indicador de posición mediante un display, para el embarque frontal en las plantas, CFL1 dispositivo de apagado automático luz en cabina, cobertura de telefonía aumentada con antena externa y SDO Maniobra de puerta semiselectiva.
- Drive regenerativo.
- Cabina de dimensiones 1.400x1.600x2.200 mm.
- Acabados de cabina estándar alto: paneles de acero inox lijado mate; espejo central de suelo a techo, pasamos Onda de acero inox lijado mate, rodapié acero inox lijado mate, suelo a instalar en obra, panel de control plano de altura completa con frontal de acero inoxidable sin chicklets y pulsadores en cromo cepillado, indicador de posición y dirección de cabina en multipantalla digital programable de 10 pulgadas, integrando conexión a internet IoT, sistema de entretenimiento y vídeollamadas bidireccionales de emergencia, techo liso con plafón en acero inox lijado mate, iluminación ambiental indirecta mediante LEDs, Integrada verticalmente tras el panel de mando y esquinas , con iluminación adicional en el techo , y sistema de apagado automático, luz de emergencia (3 horas de duración de la batería), y acabado accesorios de cabina en cromo cepillado.
- Puertas de cabina automáticas de apertura central de dos hojas, con acabado en acero inox lijado mate y embocadura de cabina en acero inox lijado mate. Dimensions 900x2.000 mm.
- Puertas de piso automáticas de apertura central de dos hojas acopladas con la puerta de cabina y de las mismas dimensiones de esta, detector de presencia por cortina de infrarrojos, acabado en acero inox lijado mate, con protección al fuego E120.
- Marcos laterales y dintel de 150 mm de ancho con acabado en acero inox lijado mate.
- Varios: Llamadores de planta con registro de llamada, en diseño cuadrado de 80x80 mm , y halo del llamador iluminado en blanco, placa frontal del pulsador de llamada en acero cepillado, y Cuadro de Maniobra con acabado de acero inox lijado mate.
Totalmente instalado, legalizado y funcionando según norma UNE-EN 81-20:2020 y UNE-EN 81-50:2020. Conforme a CTE DB-SI (UNE-EN 81-58:2018) y CTE DB-SUA (UNE-EN 81-70:2018). Materiales con marcado CE y DdP (Declaración de prestaciones) según Reglamento (UE) 305/2011.

| Medición | Uds. | Parcial |
|---|---|---|
| Núcleo 1 | 1 | 1.00 |
| Total |  | 1 |

**21.03** u ASCENSOR DOBLE EMBARQUE 180º 5 PARADAS 13 P. 1000 kg
1 u × 25405.04 (26167.19 con costes indirectos) = 26167.19
Instalación completa de ascensor eléctrico sin cuarto de máquinas modelo GeN2 Life GE1392UU de OTIS o equivalente, velocidad 1 m/s, recorrido 20,7 m, 5 paradas con 5 accesos, de doble embarque 180º, 1.000 kg de carga nominal para un máximo de 13 personas, con las siguientes características:
- Maquinaria sin engranajes de baja inercia, dotada de motor síncrono de diseño radial e imanes permanentes embebidos. Situada sobre las guías, las cargas son transferidas directamente al foso.
- Hueco de dimensiones 2.115x1.730, puertas traseras y delanteras apoyadas en forjado de planta.
- Sobrerrocerrido 3.400 mm.
- Foso 1.000 mm.
- Tensión de red alterna trifásica 400V 50 hz. Potencia del motor 6,3 kW.
- Tracción Eléctrica con cintas planas, con dispositivo digital de carga y un control de movimiento por frecuencia variable y lazo cerrado.
- Dispositivo "Pulse": Sistema electrónico que monitoriza permanentemente el estado de los hilos de acero de las cintas; 24 horas al día, 7 días a la semana.
- Maniobra colectiva en bajada "Símplex".
- Dispositivos: CDL 2 Indicador de dirección en columna de cabina, indicador de posición mediante un display, para el embarque frontal en las plantas, CFL1 dispositivo de apagado automático luz en cabina, cobertura de telefonía aumentada con antena externa y SDO Maniobra de puerta semiselectiva.
- Drive regenerativo.
- Cabina de dimensiones 1.400x1.600x2.200 mm.
- Acabados de cabina estándar alto: paneles de acero inox lijado mate; espejo central de suelo a techo, pasamos Onda de acero inox lijado mate, rodapié acero inox lijado mate, suelo a instalar en obra, panel de control plano de altura completa con frontal de acero inoxidable sin chicklets y pulsadores en cromo cepillado, indicador de posición y dirección de cabina en multipantalla digital programable de 10 pulgadas, integrando conexión a internet IoT, sistema de entretenimiento y vídeollamadas bidireccionales de emergencia, techo liso con plafón en acero inox lijado mate, iluminación ambiental indirecta mediante LEDs, Integrada verticalmente tras el panel de mando y esquinas , con iluminación adicional en el techo , y sistema de apagado automático, luz de emergencia (3 horas de duración de la batería), y acabado accesorios de cabina en cromo cepillado.
- Puertas de cabina automáticas de apertura central de dos hojas, con acabado en acero inox lijado mate y embocadura de cabina en acero inox lijado mate. Dimensions 900x2.000 mm.
- Puertas de piso automáticas de apertura central de dos hojas acopladas con la puerta de cabina y de las mismas dimensiones de esta, detector de presencia por cortina de infrarrojos, acabado en acero inox lijado mate, con protección al fuego E120.
- Marcos laterales y dintel de 150 mm de ancho con acabado en acero inox lijado mate.
- Varios: Llamadores de planta con registro de llamada, en diseño cuadrado de 80x80 mm , y halo del llamador iluminado en blanco, placa frontal del pulsador de llamada en acero cepillado, y Cuadro de Maniobra con acabado de acero inox lijado mate.
Totalmente instalado, legalizado y funcionando según norma UNE-EN 81-20:2020 y UNE-EN 81-50:2020. Conforme a CTE DB-SI (UNE-EN 81-58:2018) y CTE DB-SUA (UNE-EN 81-70:2018). Materiales con marcado CE y DdP (Declaración de prestaciones) según Reglamento (UE) 305/2011.

| Medición | Uds. | Parcial |
|---|---|---|
| Núcleo 2 | 1 | 1.00 |
| Total |  | 1 |

## 22 SISTEMA DE GESTIÓN (03/10/2022)
Importe: 322359.5

### 2201 CONTROLADORES Y PASARELAS CUADROS DE CONTROL PRINCIPALES CC01 a (03/10/2022)
Importe: 76946

**220101** Ud Controlador Modelo IQ4E/16/BAC/230 o equivalente (03/10/2022)
1 Ud × 807.91 (832.15 con costes indirectos) = 832.15
Controlador libremente programable y expandible de la serie IQ4e marca TREND CONTROLS o equivalente con protocolo BACnet y certificación BTL (BACnet Building Controller, B-BC) , mediante licencia actualización intefaz opcional integración a dispositivos terceros en Modbus IP, Modbus RS485 y Mbus RS232, servidor XML web interno, comunicaciones en Ethernet 10/100 Mbps vía TCP/IP y DHCP y puertos adicionales RS232 para supervisor local, USB para ingeniería local y Wallbus para sensores, memoria no volátil para estrategia y datos y reloj interno para programación horaria, sincronización automática horaria y horario verano vía Servidor NTP (protocolo sincronización horaria por internet), montaje sobre carril DIN TS35 y alimentación a 230 Vca y 50/60 Hz. Dispone de 10 entradas universales, 6 salidas analógicas y 30.000 brIQs con capacidad de ampliación hasta 192 señales y hasta 90.000 brIQs mediante la actualización del firmware del controlador vía software y añadiendo módulos expansión de entradas y salidas.

| Código | Ud | Descripción | Rendimiento | Precio | Importe |
|---|---|---|---|---|---|
| BGDA1aaa | ud | Controlador Modelo IQ4E/16/BAC/230 o equivalente (material; 11/12/2022) | 1 | 636.07 | 636.07 |
| O01OB200 | h | Oficial 1ª electricista | 4 | 22 | 88.00 |
| O01OB220 | h | Ayudante electricista | 4 | 20.96 | 83.84 |
|  |  | Total |  |  | 807.91 |

| Medición | Uds. | Parcial |
|---|---|---|
| GENERALES | 1 | 1.00 |
| Total |  | 1 |

**220102** Ud Controlador Modelo IQ4E/64/BAC/230 o equivalente (03/10/2022)
2 Ud × 1061.05 (1092.88 con costes indirectos) = 2185.76

| Código | Ud | Descripción | Rendimiento | Precio | Importe |
|---|---|---|---|---|---|
| BGDA1Aaaa | ud | Controlador Modelo IQ4E/64/BAC/230 o equivalente (material; 11/12/2022) | 1 | 889.21 | 889.21 |
| O01OB200 | h | Oficial 1ª electricista | 4 | 22 | 88.00 |
| O01OB220 | h | Ayudante electricista | 4 | 20.96 | 83.84 |
|  |  | Total |  |  | 1061.05 |

| Medición | Uds. | Parcial |
|---|---|---|
| GENERALES | 2 | 2.00 |
| Total |  | 2 |

**220103** Ud Controlador Modelo IQ4E/96/BAC/230 o equivalente (03/10/2022)
2 Ud × 1135.86 (1169.94 con costes indirectos) = 2339.88
Controlador libremente programable y expandible de la serie IQ4e marca TREND CONTROLS o equivalente con protocolo BACnet y certificación BTL (BACnet Building Controller, B-BC) , mediante licencia actualización intefaz opcional integración a dispositivos terceros en Modbus IP, Modbus RS485 y Mbus RS232, servidor XML web interno, comunicaciones en Ethernet 10/100 Mbps vía TCP/IP y DHCP y puertos adicionales RS232 para supervisor local, USB para ingeniería local y Wallbus para sensores, memoria no volátil para estrategia y datos y reloj interno para programación horaria, sincronización automática horaria y horario verano vía Servidor NTP (protocolo sincronización horaria por internet), montaje sobre carril DIN TS35 y alimentación a 230 Vca y 50/60 Hz. Dispone de 10 entradas universales, 6 salidas analógicas y 45.000 brIQs con capacidad hasta 96 señales mediante módulos expansión de entradas y salidas y capacidad de ampliación hasta 192 señales y hasta 90.000 brIQs mediante la actualización del firmware del controlador vía software y añadiendo módulos expansión de entradas y salidas.

| Código | Ud | Descripción | Rendimiento | Precio | Importe |
|---|---|---|---|---|---|
| BGDA1Baaa | ud | Controlador Modelo IQ4E/96/BAC/230 o equivalente (material; 11/12/2022) | 1 | 964.02 | 964.02 |
| O01OB200 | h | Oficial 1ª electricista | 4 | 22 | 88.00 |
| O01OB220 | h | Ayudante electricista | 4 | 20.96 | 83.84 |
|  |  | Total |  |  | 1135.86 |

| Medición | Uds. | Parcial |
|---|---|---|
| GENERALES | 2 | 2.00 |
| Total |  | 2 |

**220104** Ud Controlador Modelo IQ4E/128/BAC/230 o equivalente (03/10/2022)
1 Ud × 1210.66 (1246.98 con costes indirectos) = 1246.98
Controlador libremente programable y expandible de la serie IQ4e marca TREND CONTROLS o equivalente con protocolo BACnet y certificación BTL (BACnet Building Controller, B-BC) , mediante licencia actualización intefaz opcional integración a dispositivos terceros en Modbus IP, Modbus RS485 y Mbus RS232, servidor XML web interno, comunicaciones en Ethernet 10/100 Mbps vía TCP/IP y DHCP y puertos adicionales RS232 para supervisor local, USB para ingeniería local y Wallbus para sensores, memoria no volátil para estrategia y datos y reloj interno para programación horaria, sincronización automática horaria y horario verano vía Servidor NTP (protocolo sincronización horaria por internet), montaje sobre carril DIN TS35 y alimentación a 230 Vca y 50/60 Hz. Dispone de 10 entradas universales, 6 salidas analógicas y 60.000 brIQs con capacidad hasta 128 señales mediante módulos expansión de entradas y salidas y capacidad de ampliación hasta 192 señales y hasta 90.000 brIQs mediante la actualización del firmware del controlador vía software y añadiendo módulos expansión de entradas y salidas.

| Código | Ud | Descripción | Rendimiento | Precio | Importe |
|---|---|---|---|---|---|
| BGDA1Caaa | ud | Controlador Modelo IQ4E/128/BAC/230 o equivalente (material; 11/12/2022) | 1 | 1038.82 | 1038.82 |
| O01OB200 | h | Oficial 1ª electricista | 4 | 22 | 88.00 |
| O01OB220 | h | Ayudante electricista | 4 | 20.96 | 83.84 |
|  |  | Total |  |  | 1210.66 |

| Medición | Uds. | Parcial |
|---|---|---|
| GENERALES | 1 | 1.00 |
| Total |  | 1 |

**220105** Ud Controlador Modelo IQ4E/192/BAC/230 o equivalente (03/10/2022)
8 Ud × 1357.87 (1398.61 con costes indirectos) = 11188.88
Controlador libremente programable y expandible de la serie IQ4e marca TREND CONTROLS o equivalente con protocolo BACnet y certificación BTL (BACnet Building Controller, B-BC) , mediante licencia actualización intefaz opcional integración a dispositivos terceros en Modbus IP, Modbus RS485 y Mbus RS232, servidor XML web interno, comunicaciones en Ethernet 10/100 Mbps vía TCP/IP y DHCP y puertos adicionales RS232 para supervisor local, USB para ingeniería local y Wallbus para sensores, memoria no volátil para estrategia y datos y reloj interno para programación horaria, sincronización automática horaria y horario verano vía Servidor NTP (protocolo sincronización horaria por internet), montaje sobre carril DIN TS35 y alimentación a 230 Vca y 50/60 Hz. Dispone de 10 entradas universales, 6 salidas analógicas y 90.000 brIQs con capacidad hasta 192 señales mediante módulos expansión de entradas.

| Código | Ud | Descripción | Rendimiento | Precio | Importe |
|---|---|---|---|---|---|
| BGDA1Daaa | ud | Controlador Modelo IQ4E/192/BAC/230 o equivalente (material; 11/12/2022) | 1 | 1186.03 | 1186.03 |
| O01OB200 | h | Oficial 1ª electricista | 4 | 22 | 88.00 |
| O01OB220 | h | Ayudante electricista | 4 | 20.96 | 83.84 |
|  |  | Total |  |  | 1357.87 |

| Medición | Uds. | Parcial |
|---|---|---|
| GENERALES | 8 | 8.00 |
| Total |  | 8 |

**220106** Ud Módulo Expansión Modelo IQ4/IO/4UIO o equivalente (03/10/2022)
4 Ud × 201.72 (207.77 con costes indirectos) = 831.08
Módulo de 4 entradas universales (analógicas o digitales) ó salidas analógicas con capacidad hasta 360 brIQs para un IQ4e marca TREND CONTROLS o equivalente de 70 mm de ancho y montaje sobre carril DIN TS35. Distancia hasta 300 metros ente módulo expansión y controlador serie IQ4e.

| Código | Ud | Descripción | Rendimiento | Precio | Importe |
|---|---|---|---|---|---|
| BGDA9a | ud | Módulo Expansión Modelo IQ4/IO/4UIO o equivalente (material; 11/12/2022) | 1 | 158.76 | 158.76 |
| O01OB200 | h | Oficial 1ª electricista | 1 | 22 | 22.00 |
| O01OB220 | h | Ayudante electricista | 1 | 20.96 | 20.96 |
|  |  | Total |  |  | 201.72 |

| Medición | Uds. | Parcial |
|---|---|---|
| GENERALES | 4 | 4.00 |
| Total |  | 4 |

**220107** Ud Módulo Expansión Modelo IQ4/IO/8UIO o equivalente (03/10/2022)
1 Ud × 358.18 (368.93 con costes indirectos) = 368.93
Modulo de 8 entradas universales (analógicas o digitales) ó 8 salidas analógicas con capacidad hasta 720 brIQs para un IQ4E marca TREND CONTROLS o equivalente de 105 mm de ancho y montaje sobre carril DIN TS35. Distancia hasta 300 metros ente módulo expansión y controlador serie IQ4e.

| Código | Ud | Descripción | Rendimiento | Precio | Importe |
|---|---|---|---|---|---|
| BGDA9Aa | ud | Módulo Expansión Modelo IQ4/IO/8UIO o equivalente (material; 11/12/2022) | 1 | 315.22 | 315.22 |
| O01OB200 | h | Oficial 1ª electricista | 1 | 22 | 22.00 |
| O01OB220 | h | Ayudante electricista | 1 | 20.96 | 20.96 |
|  |  | Total |  |  | 358.18 |

| Medición | Uds. | Parcial |
|---|---|---|
| GENERALES | 1 | 1.00 |
| Total |  | 1 |

**220108** Ud Módulo Expansión Modelo IQ4/IO/8UI o equivalente (03/10/2022)
31 Ud × 328.23 (338.08 con costes indirectos) = 10480.48
Modulo de 8 entradas universales (analógicas o digitales) con capacidad hasta 720 brIQs para un IQ4E marca TREND CONTROLS o equivalente de 70 mm de ancho y montaje sobre carril DIN TS35. Distancia hasta 300 metros ente módulo expansión y controlador serie IQ4e.

| Código | Ud | Descripción | Rendimiento | Precio | Importe |
|---|---|---|---|---|---|
| BGDA9Ca | ud | Módulo Expansión Modelo IQ4/IO/8UI o equivalente (material; 11/12/2022) | 1 | 285.27 | 285.27 |
| O01OB200 | h | Oficial 1ª electricista | 1 | 22 | 22.00 |
| O01OB220 | h | Ayudante electricista | 1 | 20.96 | 20.96 |
|  |  | Total |  |  | 328.23 |

| Medición | Uds. | Parcial |
|---|---|---|
| GENERALES | 31 | 31.00 |
| Total |  | 31 |

**220109** Ud Módulo Expansión Modelo IQ4/IO/8DI o equivalente (03/10/2022)
2 Ud × 208.38 (214.63 con costes indirectos) = 429.26
Modulo de 8 entradas digitales con capacidad hasta 224 brIQs para un IQ4E marca TREND CONTROLS o equivalente de 70 mm de ancho y montaje sobre carril DIN TS35. Distancia hasta 300 metros ente módulo expansión y controlador serie IQ4e.

| Código | Ud | Descripción | Rendimiento | Precio | Importe |
|---|---|---|---|---|---|
| BGDA9Da | ud | Módulo Expansión Modelo IQ4/IO/8DI o equivalente (material; 11/12/2022) | 1 | 165.42 | 165.42 |
| O01OB200 | h | Oficial 1ª electricista | 1 | 22 | 22.00 |
| O01OB220 | h | Ayudante electricista | 1 | 20.96 | 20.96 |
|  |  | Total |  |  | 208.38 |

| Medición | Uds. | Parcial |
|---|---|---|
| GENERALES | 2 | 2.00 |
| Total |  | 2 |

**220110** Ud Módulo Expansión Modelo IQ4/IO/16DI o equivalente (03/10/2022)
56 Ud × 290.17 (298.88 con costes indirectos) = 16737.28
Modulo de 16 entradas digitales con capacidad hasta 448 brIQs para un IQ4e marca TREND CONTROLS o equivalente de 105 mm de ancho y montaje sobre carril DIN TS35. Distancia hasta 300 metros ente módulo expansión y controlador serie IQ4e.

| Código | Ud | Descripción | Rendimiento | Precio | Importe |
|---|---|---|---|---|---|
| BGDA9ASDEa | ud | Módulo Expansión Modelo IQ4/IO/16DI o equivalente (material; 11/12/2022) | 1 | 247.21 | 247.21 |
| O01OB200 | h | Oficial 1ª electricista | 1 | 22 | 22.00 |
| O01OB220 | h | Ayudante electricista | 1 | 20.96 | 20.96 |
|  |  | Total |  |  | 290.17 |

| Medición | Uds. | Parcial |
|---|---|---|
| GENERALES | 56 | 56.00 |
| Total |  | 56 |

**220111** Ud Módulo Expansión Modelo IQ4/IO/8AO o equivalente (03/10/2022)
16 Ud × 328.23 (338.08 con costes indirectos) = 5409.28
Modulo de 8 salidas analógicas con capacidad hasta 456 brIQs para un IQ4e marca TREND CONTROLS o equivalente de 70 mm de ancho y montaje sobre carril DIN TS35. Distancia hasta 300 metros ente módulo expansión y controlador serie IQ4e.

| Código | Ud | Descripción | Rendimiento | Precio | Importe |
|---|---|---|---|---|---|
| BGDA9Fa | ud | Módulo Expansión Modelo IQ4/IO/8AO o equivalente (material; 11/12/2022) | 1 | 285.27 | 285.27 |
| O01OB200 | h | Oficial 1ª electricista | 1 | 22 | 22.00 |
| O01OB220 | h | Ayudante electricista | 1 | 20.96 | 20.96 |
|  |  | Total |  |  | 328.23 |

| Medición | Uds. | Parcial |
|---|---|---|
| GENERALES | 16 | 16.00 |
| Total |  | 16 |

**220112** Ud Módulo Expansión Modelo IQ4/IO/8DO o equivalente (03/10/2022)
48 Ud × 270.63 (278.75 con costes indirectos) = 13380.00
Modulo de 8 salidas digitales con capacidad hasta 456 brIQs para un IQ4e marca TREND CONTROLS o equivalente de 105 mm de ancho y montaje sobre carril DIN TS35. Distancia hasta 300 metros ente módulo expansión y controlador serie IQ4e.

| Código | Ud | Descripción | Rendimiento | Precio | Importe |
|---|---|---|---|---|---|
| BGDA9Ea | ud | Módulo Expansión Modelo IQ4/IO/8DO o equivalente (material; 11/12/2022) | 1 | 227.67 | 227.67 |
| O01OB200 | h | Oficial 1ª electricista | 1 | 22 | 22.00 |
| O01OB220 | h | Ayudante electricista | 1 | 20.96 | 20.96 |
|  |  | Total |  |  | 270.63 |

| Medición | Uds. | Parcial |
|---|---|---|
| GENERALES | 48 | 48.00 |
| Total |  | 48 |

**220113** Ud Relé Modelo SRMV o equivalente (03/10/2022)
6 Ud × 12.94 (13.33 con costes indirectos) = 79.98
Relé de 12v de continua marca TREND CONTROLS o equivalente.

| Código | Ud | Descripción | Rendimiento | Precio | Importe |
|---|---|---|---|---|---|
| BFQE1a | ud | Relé Modelo SRMV o equivalente (material; 11/12/2022) | 1 | 6.5 | 6.50 |
| O01OB200 | h | Oficial 1ª electricista | 0.15 | 22 | 3.30 |
| O01OB220 | h | Ayudante electricista | 0.15 | 20.96 | 3.14 |
|  |  | Total |  |  | 12.94 |

| Medición | Uds. | Parcial |
|---|---|---|
| GENERALES | 6 | 6.00 |
| Total |  | 6 |

**220114** Ud Fuente Alimentación Modelo DCPSU-24-2.5 o equivalente (03/10/2022)
13 Ud × 63.02 (64.91 con costes indirectos) = 843.83
Fuente alimentación a 24 Vcc de 2.5 A marca TREND CONTROLS o equivalente para montaje en cuadro carril DIN.

| Código | Ud | Descripción | Rendimiento | Precio | Importe |
|---|---|---|---|---|---|
| BFQE1AAB | ud | Fuente Alimentación Modelo DCPSU-24-2.5 o equivalente (material; 11/12/2022) | 1 | 56.58 | 56.58 |
| O01OB200 | h | Oficial 1ª electricista | 0.15 | 22 | 3.30 |
| O01OB220 | h | Ayudante electricista | 0.15 | 20.96 | 3.14 |
|  |  | Total |  |  | 63.02 |

| Medición | Uds. | Parcial |
|---|---|---|
| GENERALES | 13 | 13.00 |
| Total |  | 13 |

**220115** Ud Controlador Modelo IQ411/BAC/230 o equivalente (03/10/2022)
1 Ud × 502.08 (517.14 con costes indirectos) = 517.14
Controlador libremente programable de la serie IQ411 marca TREND CONTROLS o equivalente con tarjeta de red 10/100 Mb/s y puerto USB 2.0 y con servidor Web interno, servicios XML integrados y BACnet IP nativo. Dispone de 5 entradas (3 entradas universales y 2 digitales) y 6 salidas triac y capacidad 10.000 brIQs. Con alimentación a 230Vac.

| Código | Ud | Descripción | Rendimiento | Precio | Importe |
|---|---|---|---|---|---|
| BGDA9I | ud | Módulo Expansión Modelo IQ411/BAC/230 o equivalente (material; 11/12/2022) | 1 | 373.2 | 373.20 |
| O01OB200 | h | Oficial 1ª electricista | 3 | 22 | 66.00 |
| O01OB220 | h | Ayudante electricista | 3 | 20.96 | 62.88 |
|  |  | Total |  |  | 502.08 |

| Medición | Uds. | Parcial |
|---|---|---|
| GENERALES | 1 | 1.00 |
| Total |  | 1 |

**220116** Ud Controlador/Pasarela Modelo TONN-W02-8250-24 y Accesorios o equi (03/10/2022)
3 Ud × 1139.87 (1174.07 con costes indirectos) = 3522.21
Controlador libremente programable y multiprotocolo TONN8 con licencia de hasta 250 puntos y con dos años garantía software marca TREND CONTROLS o equivalente para integraciones a terceros, memoria no volátil para estrategia y datos y reloj interno para programación horaria. Dispone de los siguientes puertos de comunicaciones: WIFI, 2 puertos ethernet, 2 puertos RS485 y la opción de ampliación de más puertos mediante tarjetas de comunicación RS232, LONFTT y RS485. Suministrado con los siguientes protocolos de serie: BACnet IP, BACnet MSTP, EIB/KNX IP, LONFTT (RS485), LON IP, ModbusRTU Master, ModbusRTU, ModbusTCP, ModbusTCP Esclavo, MBus Serial y SNMP IP y posibilidad solicitar adicionales drivers de integración con otros protocolos vía ampliación. Montaje en carril DIN o superficie (Modelo: TONN-W02-8250-24 + TONN-SMA-8005-1YR o equivalente).

| Código | Ud | Descripción | Rendimiento | Precio | Importe |
|---|---|---|---|---|---|
| BGDA1aaaa | ud | Controlador/Pasarela Modelo TONN-W02-8250-24 o equivalente y Acc (material; 11/12/2022) | 1 | 968.03 | 968.03 |
| O01OB200 | h | Oficial 1ª electricista | 4 | 22 | 88.00 |
| O01OB220 | h | Ayudante electricista | 4 | 20.96 | 83.84 |
|  |  | Total |  |  | 1139.87 |

| Medición | Uds. | Parcial |
|---|---|---|
| GENERALES | 3 | 3.00 |
| Total |  | 3 |

**220117** Ud Controlador/Pasarela Modelo TONN-W02-8500-24 y Accesorios o equi (03/10/2022)
1 Ud × 1427.02 (1469.83 con costes indirectos) = 1469.83
Controlador libremente programable y multiprotocolo TONN8 con licencia de hasta 500 puntos y con dos años garantía software marca TREND CONTROLS o equivalente para integraciones a terceros, memoria no volátil para estrategia y datos y reloj interno para programación horaria. Dispone de los siguientes puertos de comunicaciones: WIFI, 2 puertos ethernet, 2 puertos RS485 y la opción de ampliación de más puertos mediante tarjetas de comunicación RS232, LONFTT y RS485. Suministrado con los siguientes protocolos de serie: BACnet IP, BACnet MSTP, EIB/KNX IP, LONFTT (RS485), LON IP, ModbusRTU Master, ModbusRTU, ModbusTCP, ModbusTCP Esclavo, MBus Serial y SNMP IP y posibilidad solicitar adicionales drivers de integración con otros protocolos vía ampliación. Montaje en carril DIN o superficie (Modelo: TONN-W02-8500-24 + TONN-SMA-8010-1YR o equivalente).

| Código | Ud | Descripción | Rendimiento | Precio | Importe |
|---|---|---|---|---|---|
| BGDA1Baaaa | ud | Controlador/Pasarela Modelo TONN-W02-8500-24 o equivalente y Acc (material; 11/12/2022) | 1 | 1255.18 | 1255.18 |
| O01OB200 | h | Oficial 1ª electricista | 4 | 22 | 88.00 |
| O01OB220 | h | Ayudante electricista | 4 | 20.96 | 83.84 |
|  |  | Total |  |  | 1427.02 |

| Medición | Uds. | Parcial |
|---|---|---|
| GENERALES | 1 | 1.00 |
| Total |  | 1 |

**220118** Ud Controlador/Pasarela Modelo TONN-W02-81250-24 y Accesorios o equ (03/10/2022)
2 Ud × 1722.3 (1773.97 con costes indirectos) = 3547.94
Controlador libremente programable y multiprotocolo TONN8 con licencia de hasta 1.250 puntos y con dos años garantía software marca TREND CONTROLS o equivalente para integraciones a terceros, memoria no volátil para estrategia y datos y reloj interno para programación horaria. Dispone de los siguientes puertos de comunicaciones: WIFI, 2 puertos ethernet, 2 puertos RS485 y la opción de ampliación de más puertos mediante tarjetas de comunicación RS232, LONFTT y RS485. Suministrado con los siguientes protocolos de serie: BACnet IP, BACnet MSTP, EIB/KNX IP, LONFTT (RS485), LON IP, ModbusRTU Master, ModbusRTU, ModbusTCP, ModbusTCP Esclavo, MBus Serial y SNMP IP y posibilidad solicitar adicionales drivers de integración con otros protocolos vía ampliación. Montaje en carril DIN o superficie (Modelo: TONN-W02-81250-24 + TONN-SMA-8025-1YR o equivalente).

| Código | Ud | Descripción | Rendimiento | Precio | Importe |
|---|---|---|---|---|---|
| BGDA1Caaaa | ud | Controlador/Pasarela Modelo TONN-W02-81250-24 o equivalente y Ac (material; 11/12/2022) | 1 | 1550.46 | 1550.46 |
| O01OB200 | h | Oficial 1ª electricista | 4 | 22 | 88.00 |
| O01OB220 | h | Ayudante electricista | 4 | 20.96 | 83.84 |
|  |  | Total |  |  | 1722.3 |

| Medición | Uds. | Parcial |
|---|---|---|
| GENERALES | 2 | 2.00 |
| Total |  | 2 |

**220119** Ud Tarjeta Expansión Modelo HON-NXEM-2x485 o equivalente (03/10/2022)
4 Ud × 231.55 (238.5 con costes indirectos) = 954.00
Tarjeta de expansión comunicaciones para TONN con 2 puertos RS485 suministrado TREND CONTROLS o equivalente.

| Código | Ud | Descripción | Rendimiento | Precio | Importe |
|---|---|---|---|---|---|
| BGDA1aaaaa | ud | Tarjeta Expansión Modelo HON-NXEM-2x485 o equivalente (material; 11/12/2022) | 1 | 145.63 | 145.63 |
| O01OB200 | h | Oficial 1ª electricista | 2 | 22 | 44.00 |
| O01OB220 | h | Ayudante electricista | 2 | 20.96 | 41.92 |
|  |  | Total |  |  | 231.55 |

| Medición | Uds. | Parcial |
|---|---|---|
| GENERALES | 4 | 4.00 |
| Total |  | 4 |

**220120** Ud Tarjeta Expansión Modelo HON-NXEM-232 o equivalente (03/10/2022)
1 Ud × 218.81 (225.37 con costes indirectos) = 225.37
Tarjeta de expansión comunicaciones para TONN con 1 puerto RS232 suministrado TREND CONTROLS o equivalente.

| Código | Ud | Descripción | Rendimiento | Precio | Importe |
|---|---|---|---|---|---|
| BGDA1Baaaaa | ud | Tarjeta Expansión Modelo HON-NXEM-232 o equivalente (material; 11/12/2022) | 1 | 132.89 | 132.89 |
| O01OB200 | h | Oficial 1ª electricista | 2 | 22 | 44.00 |
| O01OB220 | h | Ayudante electricista | 2 | 20.96 | 41.92 |
|  |  | Total |  |  | 218.81 |

| Medición | Uds. | Parcial |
|---|---|---|
| GENERALES | 1 | 1.00 |
| Total |  | 1 |

**220121** Ud Fuente Alimentación Modelo DCPSU-24-1.3 o equivalente (03/10/2022)
6 Ud × 57.56 (59.29 con costes indirectos) = 355.74
Fuente alimentación a 24 Vcc de 1.3 A marca TREND CONTROLS o equivalente para montaje en cuadro carril DIN o en superficie.

| Código | Ud | Descripción | Rendimiento | Precio | Importe |
|---|---|---|---|---|---|
| BFQE1AAC | ud | Fuente Alimentación Modelo DCPSU-24-1.3 o equivalente (material; 11/12/2022) | 1 | 51.12 | 51.12 |
| O01OB200 | h | Oficial 1ª electricista | 0.15 | 22 | 3.30 |
| O01OB220 | h | Ayudante electricista | 0.15 | 20.96 | 3.14 |
|  |  | Total |  |  | 57.56 |

| Medición | Uds. | Parcial |
|---|---|---|
| GENERALES | 6 | 6.00 |
| Total |  | 6 |

### 2202 EQUIPO DE CAMPO (14/10/2022)
Importe: 75501.24

**220201** Ud Sensor Temperatura y Humedad Relativa Exterior Modelo H7508B1060 (14/10/2022)
3 Ud × 139.22 (143.4 con costes indirectos) = 430.20
Sonda de humedad y temperatura exterior suministrado TREND o equivalente, ambas 0-10V (rango de -30 a 50ºC) alimentación a 24Vac/dc (20mA).

| Código | Ud | Descripción | Rendimiento | Precio | Importe |
|---|---|---|---|---|---|
| BFDB2a | ud | Sensor Temperatura y Humedad Relativa Exterior Modelo H7508B1060 (material; 11/12/2022) | 1 | 96.06 | 96.06 |
| O01OB170 | h | Oficial 1ª fontanero calefactor | 1 | 22.2 | 22.20 |
| O01OB180 | h | Oficial 2ª fontanero calefactor | 1 | 20.96 | 20.96 |
|  |  | Total |  |  | 139.22 |

| Medición | Uds. | Parcial |
|---|---|---|
| GENERALES | 3 | 3.00 |
| Total |  | 3 |

**220202** Ud Sensor Temperatura y Humedad Relativa en Conducto Modelo LFH10-2 (14/10/2022)
27 Ud × 149.45 (153.93 con costes indirectos) = 4156.11
Sondas Humedad (rango 10…90%) y Temperatura en conducto (rango -5 a 55ºC) Humedad 0-10 V y Temperatura 0-10 V o NTC10K, suministrado TREND o equivalente.

| Código | Ud | Descripción | Rendimiento | Precio | Importe |
|---|---|---|---|---|---|
| BFDB2AB | ud | Sensor Temperatura y Humedad Relativa en Conducto Modelo LFH10-2 (material; 11/12/2022) | 1 | 106.29 | 106.29 |
| O01OB170 | h | Oficial 1ª fontanero calefactor | 1 | 22.2 | 22.20 |
| O01OB180 | h | Oficial 2ª fontanero calefactor | 1 | 20.96 | 20.96 |
|  |  | Total |  |  | 149.45 |

| Medición | Uds. | Parcial |
|---|---|---|
| GENERALES | 27 | 27.00 |
| Total |  | 27 |

**220203** Ud Sensor Temperatura y Concentración CO2 en Conducto Modelo AQS-K (14/10/2022)
3 Ud × 270.37 (278.48 con costes indirectos) = 835.44
Sensor de temperatura y concentración de CO2 en conducto de aire IP65 alimentación 24VAC/VDC (0-50ºC y 0-2.000ppm), suministrado TREND o equivalente.

| Código | Ud | Descripción | Rendimiento | Precio | Importe |
|---|---|---|---|---|---|
| BFDB2AC | ud | Sensor Temperatura y Concentración CO2 en Conducto Modelo AQS-K (material; 11/12/2022) | 1 | 227.21 | 227.21 |
| O01OB170 | h | Oficial 1ª fontanero calefactor | 1 | 22.2 | 22.20 |
| O01OB180 | h | Oficial 2ª fontanero calefactor | 1 | 20.96 | 20.96 |
|  |  | Total |  |  | 270.37 |

| Medición | Uds. | Parcial |
|---|---|---|
| GENERALES | 3 | 3.00 |
| Total |  | 3 |

**220204** Ud Sensor Temperatura, Humedad Relativa y Concentración CO2 en Cond (14/10/2022)
27 Ud × 384.2 (395.73 con costes indirectos) = 10684.71
Sonda de Temperatura, Humedad y CO2 de conducto de aire IP65 alimentación 24VAC/VDC (0-50ºC, 10-90%Hr y 0-2000ppm) con salida 0-10V, suministrado TREND o equivalente.

| Código | Ud | Descripción | Rendimiento | Precio | Importe |
|---|---|---|---|---|---|
| BFDB2AD | ud | Sensor Temperatura, Humedad Relativa y Concentración CO2 en Cond (material; 11/12/2022) | 1 | 341.04 | 341.04 |
| O01OB170 | h | Oficial 1ª fontanero calefactor | 1 | 22.2 | 22.20 |
| O01OB180 | h | Oficial 2ª fontanero calefactor | 1 | 20.96 | 20.96 |
|  |  | Total |  |  | 384.2 |

| Medición | Uds. | Parcial |
|---|---|---|
| GENERALES | 27 | 27.00 |
| Total |  | 27 |

**220205** Ud Sensor Temperatura y Concentración CO2 en Ambiente Modelo CO2/T/ (14/10/2022)
35 Ud × 275.98 (284.26 con costes indirectos) = 9949.10
Sensor de temperatura y concentración de CO2 en ambiente marca TREND o equivalente.

| Código | Ud | Descripción | Rendimiento | Precio | Importe |
|---|---|---|---|---|---|
| BFDB2AE | ud | Sensor Temperatura y Concentración CO2 en Ambiente Modelo CO2/T/ (material; 11/12/2022) | 1 | 232.82 | 232.82 |
| O01OB170 | h | Oficial 1ª fontanero calefactor | 1 | 22.2 | 22.20 |
| O01OB180 | h | Oficial 2ª fontanero calefactor | 1 | 20.96 | 20.96 |
|  |  | Total |  |  | 275.98 |

| Medición | Uds. | Parcial |
|---|---|---|
| GENERALES | 35 | 35.00 |
| Total |  | 35 |

**220206** Ud Sensor Temperatura Inmersión o Conducto Modelo TB/TI-S o equiva (14/10/2022)
27 Ud × 30.13 (31.03 con costes indirectos) = 837.81
Sensor Temperatura Inmersión o conducto marca TREND o equivalente con rango -30º a 110ºC, un vástago 6mm diámetro estándar y vaina de latón.

| Código | Ud | Descripción | Rendimiento | Precio | Importe |
|---|---|---|---|---|---|
| BFDB2AF | ud | Sensor Temperatura Inmersión o Conducto Modelo TB/TI-S o equiva (material; 11/12/2022) | 1 | 19.34 | 19.34 |
| O01OB170 | h | Oficial 1ª fontanero calefactor | 0.25 | 22.2 | 5.55 |
| O01OB180 | h | Oficial 2ª fontanero calefactor | 0.25 | 20.96 | 5.24 |
|  |  | Total |  |  | 30.13 |

| Medición | Uds. | Parcial |
|---|---|---|
| GENERALES | 27 | 27.00 |
| Total |  | 27 |

**220207** Ud Sensor Temperatura Inmersión o Conducto con Vaina Modelo TB/TI-S (14/10/2022)
9 Ud × 49.81 (51.3 con costes indirectos) = 461.70
Sensor Temperatura Inmersión o conducto marca TREND o equivalente con rango -30º a 110ºC, un vástago 6mm diámetro estándar y Vaina de acero inox. R1/2" /ISO, PN25 de 135mm, P max. 25 bar y caudal máximo de 7,5m/s.

| Código | Ud | Descripción | Rendimiento | Precio | Importe |
|---|---|---|---|---|---|
| BFDB2AG | ud | Sensor Temperatura Inmersión o Conducto con Vaina Modelo TB/TI-S (material; 11/12/2022) | 1 | 39.02 | 39.02 |
| O01OB170 | h | Oficial 1ª fontanero calefactor | 0.25 | 22.2 | 5.55 |
| O01OB180 | h | Oficial 2ª fontanero calefactor | 0.25 | 20.96 | 5.24 |
|  |  | Total |  |  | 49.81 |

| Medición | Uds. | Parcial |
|---|---|---|
| GENERALES | 9 | 9.00 |
| Total |  | 9 |

**220208** Ud Sonda Temperatura de Tubería o Conducto con Vaina Modelo VF10-3B (14/10/2022)
4 Ud × 54.81 (56.45 con costes indirectos) = 225.80
Sonda de temperatura de tubería o conducto suministrado TREND o equivalente IP65 NTC10K de 300mm (-40 a +150ºC) y vaina acero inox. de 300mm.

| Código | Ud | Descripción | Rendimiento | Precio | Importe |
|---|---|---|---|---|---|
| BFDB2AH | ud | Sonda Temperatura de Tubería o Conducto con Vaina Modelo VF10-3B (material; 11/12/2022) | 1 | 44.02 | 44.02 |
| O01OB170 | h | Oficial 1ª fontanero calefactor | 0.25 | 22.2 | 5.55 |
| O01OB180 | h | Oficial 2ª fontanero calefactor | 0.25 | 20.96 | 5.24 |
|  |  | Total |  |  | 54.81 |

| Medición | Uds. | Parcial |
|---|---|---|
| GENERALES | 4 | 4.00 |
| Total |  | 4 |

**220209** Ud Sonda Temperatura Ambiente Modelo RS-WMB-T o equivalente (14/10/2022)
2 Ud × 32.71 (33.69 con costes indirectos) = 67.38
Sonda de temperatura marca TREND o equivalente. Comunicación vía Wallbus a controlador serie IQ4e e IQeco, rango 0ºC a 50 ºC.

| Código | Ud | Descripción | Rendimiento | Precio | Importe |
|---|---|---|---|---|---|
| BFDB2AJ | ud | Sonda Temperatura Ambiente Modelo RS-WMB-T o equivalente (material; 11/12/2022) | 1 | 21.92 | 21.92 |
| O01OB170 | h | Oficial 1ª fontanero calefactor | 0.25 | 22.2 | 5.55 |
| O01OB180 | h | Oficial 2ª fontanero calefactor | 0.25 | 20.96 | 5.24 |
|  |  | Total |  |  | 32.71 |

| Medición | Uds. | Parcial |
|---|---|---|
| GENERALES | 2 | 2.00 |
| Total |  | 2 |

**220210** Ud Sonda Temperatura, Humedad Relativa y CO2 Ambiente Modelo RS-WM (14/10/2022)
7 Ud × 332.23 (342.2 con costes indirectos) = 2395.40
Sonda de temperatura, humedad y C02 marca TREND o equivalente. Comunicación vía Wallbus a controlador serie IQ4e e IQeco, rango 0ºC a 50ºC, 0 a 90 % HR y 0 a 2.000 ppm.

| Código | Ud | Descripción | Rendimiento | Precio | Importe |
|---|---|---|---|---|---|
| BFDB2L | ud | Sonda Temperatura, Humedad Relativa y CO2 Ambiente Modelo RS-WM (material; 11/12/2022) | 1 | 289.07 | 289.07 |
| O01OB170 | h | Oficial 1ª fontanero calefactor | 1 | 22.2 | 22.20 |
| O01OB180 | h | Oficial 2ª fontanero calefactor | 1 | 20.96 | 20.96 |
|  |  | Total |  |  | 332.23 |

| Medición | Uds. | Parcial |
|---|---|---|
| GENERALES | 7 | 7.00 |
| Total |  | 7 |

**220211** Ud Interruptor Nivel Líquidos Modelo INL o equivalente (14/10/2022)
21 Ud × 119.15 (122.72 con costes indirectos) = 2577.12
Interruptor de nivel para líquidos con señal de máximo y mínimo.

| Código | Ud | Descripción | Rendimiento | Precio | Importe |
|---|---|---|---|---|---|
| BFDB2N | ud | Interruptor Nivel Líquidos Modelo INL o equivalente (material; 11/12/2022) | 1 | 75.99 | 75.99 |
| O01OB170 | h | Oficial 1ª fontanero calefactor | 1 | 22.2 | 22.20 |
| O01OB180 | h | Oficial 2ª fontanero calefactor | 1 | 20.96 | 20.96 |
|  |  | Total |  |  | 119.15 |

| Medición | Uds. | Parcial |
|---|---|---|
| GENERALES | 21 | 21.00 |
| Total |  | 21 |

**220212** Ud Sensor Velocidad Aire Conducto Modelo HAVDTXX-EU o equivalente (14/10/2022)
25 Ud × 206.63 (212.83 con costes indirectos) = 5320.75
Sensor de velocidad en conducto suministrado TREND o equivalente.

| Código | Ud | Descripción | Rendimiento | Precio | Importe |
|---|---|---|---|---|---|
| BFDB2M | ud | Sensor Velocidad Aire Conducto Modelo HAVDTXX-EU o equivalente (material; 11/12/2022) | 1 | 163.47 | 163.47 |
| O01OB170 | h | Oficial 1ª fontanero calefactor | 1 | 22.2 | 22.20 |
| O01OB180 | h | Oficial 2ª fontanero calefactor | 1 | 20.96 | 20.96 |
|  |  | Total |  |  | 206.63 |

| Medición | Uds. | Parcial |
|---|---|---|
| GENERALES | 25 | 25.00 |
| Total |  | 25 |

**220213** Ud Presostato Modelo DPS400 o equivalente (14/10/2022)
71 Ud × 36.78 (37.88 con costes indirectos) = 2689.48
Presostato suministrado TREND o equivalente con rango 40-400 Pa suministrado con 2 m de tubo PVC y dos terminales.

| Código | Ud | Descripción | Rendimiento | Precio | Importe |
|---|---|---|---|---|---|
| BFDB2AAB | ud | Presostato Modelo DPS400 o equivalente (material; 11/12/2022) | 1 | 25.99 | 25.99 |
| O01OB170 | h | Oficial 1ª fontanero calefactor | 0.25 | 22.2 | 5.55 |
| O01OB180 | h | Oficial 2ª fontanero calefactor | 0.25 | 20.96 | 5.24 |
|  |  | Total |  |  | 36.78 |

| Medición | Uds. | Parcial |
|---|---|---|
| GENERALES | 71 | 71.00 |
| Total |  | 71 |

**220214** Ud Sensor de Presión de Aire Modelo DPTE1002 o equivalente (14/10/2022)
79 Ud × 153.77 (158.38 con costes indirectos) = 12512.02
Sensor de Presión suministrado TREND o equivalente con rango 0- 1000/2500 Pa y salida 4-20 mA, suministrado con 2 m de tubo PVC y dos terminales.

| Código | Ud | Descripción | Rendimiento | Precio | Importe |
|---|---|---|---|---|---|
| BFDB2O | ud | Sensor de Presión de Aire Modelo DPTE1002 o equivalente (material; 11/12/2022) | 1 | 110.61 | 110.61 |
| O01OB170 | h | Oficial 1ª fontanero calefactor | 1 | 22.2 | 22.20 |
| O01OB180 | h | Oficial 2ª fontanero calefactor | 1 | 20.96 | 20.96 |
|  |  | Total |  |  | 153.77 |

| Medición | Uds. | Parcial |
|---|---|---|
| GENERALES | 79 | 79.00 |
| Total |  | 79 |

**220215** Ud Válvula 3 Vías Modelo V5013E1113 o equivalente (14/10/2022)
1 Ud × 162.8 (167.68 con costes indirectos) = 167.68
Válvula de 3 vías suministrado TREND o equivalente con DN=40, Kv=25 y vástago de 20 mm

| Código | Ud | Descripción | Rendimiento | Precio | Importe |
|---|---|---|---|---|---|
| BFDB2P | ud | Válvula 3 Vías Modelo V5013E1113 o equivalente (material; 11/12/2022) | 1 | 119.64 | 119.64 |
| O01OB170 | h | Oficial 1ª fontanero calefactor | 1 | 22.2 | 22.20 |
| O01OB180 | h | Oficial 2ª fontanero calefactor | 1 | 20.96 | 20.96 |
|  |  | Total |  |  | 162.8 |

| Medición | Uds. | Parcial |
|---|---|---|
| GENERALES | 1 | 1.00 |
| Total |  | 1 |

**220216** Ud Actuador Proporcional Modelo ML7420A6017T o equivalente (14/10/2022)
1 Ud × 288.5 (297.16 con costes indirectos) = 297.16
Actuador proporcional ML7420A de 600N suministrado TREND o equivalente, 20 mm de recorrido, 30s de ciclo y alimentación a 24V.

| Código | Ud | Descripción | Rendimiento | Precio | Importe |
|---|---|---|---|---|---|
| BFDB2Q | ud | Actuador Proporcional Modelo ML7420A6017T o equivalente (material; 11/12/2022) | 1 | 245.34 | 245.34 |
| O01OB170 | h | Oficial 1ª fontanero calefactor | 1 | 22.2 | 22.20 |
| O01OB180 | h | Oficial 2ª fontanero calefactor | 1 | 20.96 | 20.96 |
|  |  | Total |  |  | 288.5 |

| Medición | Uds. | Parcial |
|---|---|---|
| GENERALES | 1 | 1.00 |
| Total |  | 1 |

**220217** Ud Actuador Compuerta 3 Puntos o Todo/Nada Modelo N0524-SW2 o equiv (14/10/2022)
64 Ud × 99.03 (102 con costes indirectos) = 6528.00
Actuador a 3 puntos o todo-nada N05 suministrado por TREND o equivalente para compuertas de hasta 1m2 ,5N y alimentación a 24V con finales de carrera incluidos.

| Código | Ud | Descripción | Rendimiento | Precio | Importe |
|---|---|---|---|---|---|
| BFDB2R | ud | Actuador Compuerta 3 Puntos o Todo/Nada Modelo N0524-SW2 o equiv (material; 11/12/2022) | 1 | 55.87 | 55.87 |
| O01OB170 | h | Oficial 1ª fontanero calefactor | 1 | 22.2 | 22.20 |
| O01OB180 | h | Oficial 2ª fontanero calefactor | 1 | 20.96 | 20.96 |
|  |  | Total |  |  | 99.03 |

| Medición | Uds. | Parcial |
|---|---|---|
| GENERALES | 64 | 64.00 |
| Total |  | 64 |

**220218** Ud Actuador Compuerta Proporcional Modelo N05010-SW2 o equivalente (14/10/2022)
100 Ud × 119.59 (123.18 con costes indirectos) = 12318.00
Actuador proporcional N05 suministrado por TREND o equivalente para compuertas de hasta 1m2 ,5N y alimentación a 24V con finales de carrera incluidos.

| Código | Ud | Descripción | Rendimiento | Precio | Importe |
|---|---|---|---|---|---|
| BFDB2S | ud | Actuador Compuerta Proporcional Modelo N05010-SW2 o equivalente (material; 11/12/2022) | 1 | 76.43 | 76.43 |
| O01OB170 | h | Oficial 1ª fontanero calefactor | 1 | 22.2 | 22.20 |
| O01OB180 | h | Oficial 2ª fontanero calefactor | 1 | 20.96 | 20.96 |
|  |  | Total |  |  | 119.59 |

| Medición | Uds. | Parcial |
|---|---|---|
| GENERALES | 100 | 100.00 |
| Total |  | 100 |

**220219** Ud Contador Agua Fría por Pulsos Modelo EW1100CC2800+EWA110C2540-PO (14/10/2022)
3 Ud × 162.35 (167.22 con costes indirectos) = 501.66
Contador de agua serie EW110 suministrado TREND o equivalente de chorro único para agua fría con certificado MID ,Q3=10 m3/h, DN32,Tº Max 30°C y distancia entre vías de 260MM. Compatible con módulo salida pulso.

| Código | Ud | Descripción | Rendimiento | Precio | Importe |
|---|---|---|---|---|---|
| BFDB2T23 | ud | Contador Agua Fría por Pulsos Modelo EW1100CC2800+EWA110C2540-PO (material; 11/12/2022) | 1 | 119.19 | 119.19 |
| O01OB170 | h | Oficial 1ª fontanero calefactor | 1 | 22.2 | 22.20 |
| O01OB180 | h | Oficial 2ª fontanero calefactor | 1 | 20.96 | 20.96 |
|  |  | Total |  |  | 162.35 |

| Medición | Uds. | Parcial |
|---|---|---|
| GENERALES | 3 | 3.00 |
| Total |  | 3 |

**220220** Ud Contador Agua Fría por Pulsos Modelo EW1710AC5600+EWA171C-PO o e (14/10/2022)
1 Ud × 268.97 (277.04 con costes indirectos) = 277.04
Contador de agua serie EW171 suministrado TREND o equivalente para agua fría con certificado MID, Q3=63 m3/h, DN65, Tº Max 30°C y distancia entre vías de 200MM y con módulo salida pulso. Conexiones embridadas.

| Código | Ud | Descripción | Rendimiento | Precio | Importe |
|---|---|---|---|---|---|
| BFDB2T | ud | Contador Agua Fría por Pulsos Modelo EW1710AC5600+EWA171C-PO o e (material; 11/12/2022) | 1 | 225.81 | 225.81 |
| O01OB170 | h | Oficial 1ª fontanero calefactor | 1 | 22.2 | 22.20 |
| O01OB180 | h | Oficial 2ª fontanero calefactor | 1 | 20.96 | 20.96 |
|  |  | Total |  |  | 268.97 |

| Medición | Uds. | Parcial |
|---|---|---|
| GENERALES | 1 | 1.00 |
| Total |  | 1 |

**220221** Ud Medidor de Energía Térmica Modelo EW7731M4000 o equivalente (14/10/2022)
1 Ud × 687.86 (708.5 con costes indirectos) = 708.50
Contador de energía térmica por ultrasonidos suministrado TREND o equivalente para calefacción y refrigeración de DN32 conexión embridada QP=6,0 m3/h y PN16, distancia entre vías 260mm, con comunicación M-BUS.

| Código | Ud | Descripción | Rendimiento | Precio | Importe |
|---|---|---|---|---|---|
| BFDB2U | ud | Medidor de Energía Térmica Modelo EW7731M4000 o equivalente (material; 11/12/2022) | 1 | 644.7 | 644.70 |
| O01OB170 | h | Oficial 1ª fontanero calefactor | 1 | 22.2 | 22.20 |
| O01OB180 | h | Oficial 2ª fontanero calefactor | 1 | 20.96 | 20.96 |
|  |  | Total |  |  | 687.86 |

| Medición | Uds. | Parcial |
|---|---|---|
| GENERALES | 1 | 1.00 |
| Total |  | 1 |

**220222** Ud Medidor de Energía Térmica Modelo EW7761M6000 o equivalente (14/10/2022)
1 Ud × 1235.59 (1272.66 con costes indirectos) = 1272.66
Contador de energía térmica suministrado TREND o equivalente por ultrasonidos para calefacción y refrigeración de DN65 conexión embridada, QP=25 m3/h y PN25, distancia entre vías 300mm, con comunicación M-BUS.

| Código | Ud | Descripción | Rendimiento | Precio | Importe |
|---|---|---|---|---|---|
| BFDB2V | ud | Medidor de Energía Térmica Modelo EW7761M6000 o equivalente (material; 11/12/2022) | 1 | 1192.43 | 1192.43 |
| O01OB170 | h | Oficial 1ª fontanero calefactor | 1 | 22.2 | 22.20 |
| O01OB180 | h | Oficial 2ª fontanero calefactor | 1 | 20.96 | 20.96 |
|  |  | Total |  |  | 1235.59 |

| Medición | Uds. | Parcial |
|---|---|---|
| GENERALES | 1 | 1.00 |
| Total |  | 1 |

**220223** Ud Convertidor RS232/M-Bus Modelo PW3 o equivalente (14/10/2022)
1 Ud × 279.15 (287.52 con costes indirectos) = 287.52
Convertidor RS232/M-Bus hasta 3 medidores suministrado TREND o equivalente.

| Código | Ud | Descripción | Rendimiento | Precio | Importe |
|---|---|---|---|---|---|
| BFDB2W | ud | Convertidor RS232/M-Bus Modelo PW3 o equivalente (material; 11/12/2022) | 1 | 235.99 | 235.99 |
| O01OB170 | h | Oficial 1ª fontanero calefactor | 1 | 22.2 | 22.20 |
| O01OB180 | h | Oficial 2ª fontanero calefactor | 1 | 20.96 | 20.96 |
|  |  | Total |  |  | 279.15 |

| Medición | Uds. | Parcial |
|---|---|---|
| GENERALES | 1 | 1.00 |
| Total |  | 1 |

### 2203 SUPERVISIÓN (11/12/2022)
Importe: 11921.9

**220301** Ud Licencias Software Supervisión Modelo IQV-5000 + IQV-10-N o equi (11/12/2022)
1 Ud × 6657.53 (6857.26 con costes indirectos) = 6857.26
Paquete de software IQVISION de supervisión marca TREND o equivalente en entorno Windows, base de datos SQL opcional mediante adquisición licencia no incluida en el paquete básico, con presentación de valores sobre esquemas dinámicos mediante animaciones, gráficas de valores en tiempo real, gestión de alarmas que permita realizar una estadística real de la instalación en función de la prioridad y criticidad de la alarma, posibilidad de retransmisión de alarmas a otros escadas de Trend, a correos electrónicos, impresoras remotas..., gestión de horarios y calendario perpetuo, gestión de históricos que incluye grabación automática de los mismos, muestreo y grabación automática que permita variables simultáneamente, tanto variables físicas como pseudo puntos programados, gestión de usuarios que permite niveles de acceso diferentes sin limite de usuarios, puntos o esquemas dinámicos según licencia adquirida con posibilidad de ampliación a través de la adquisición licencias adcionales, servidor web con capacidad de acceso simultaneo a través de internet/intranet sin límite usuarios mediante un navegador web estándar, comunicación mediante redes Ethernet /TCP/IP estándar. Sin incluir programación y puesta en marcha. Opción capacidad integrar "Sistema Terceros" en los siguientes protocolos: BACnet IP, KNX IP, Modbus IP, Mbus IP, SNMP y OPC mediante adquisición drivers. Licencia inicial básica valida para una de base datos de hasta 5.000 puntos más licencia integración de hasta 10 controladores/pasarelas TONN8. Dicha licencia inicial podrá ampliarse con la adquisión de posterior licencias de puntos de bases de datos, drivers de integración a terceros y así como drivers integración pasarelas Tonn.

| Código | Ud | Descripción | Rendimiento | Precio | Importe |
|---|---|---|---|---|---|
| ASDA15F1 | ud | Licencias Software Supervisión Modelo IQV-5000 + IQV-10-N o equi (material; 11/12/2022) | 1 | 6657.53 | 6657.53 |
|  |  | Total |  |  | 6657.53 |

| Medición | Uds. | Parcial |
|---|---|---|
| GENERALES | 1 | 1.00 |
| Total |  | 1 |

**220302** Ud Ordenador+Sistema Operativo+Monitor+Impresora (11/12/2022)
1 Ud × 1202.5 (1238.58 con costes indirectos) = 1238.58
Ordenador con Sistema Operativo Windows 10, ratón, Monitor 32" e impresora.

| Código | Ud | Descripción | Rendimiento | Precio | Importe |
|---|---|---|---|---|---|
| ASDDAWG2 | ud | Ordenador+Sistema Operativo+Monitor+Impresora (material; 11/12/2022) | 1 | 1202.5 | 1202.50 |
|  |  | Total |  |  | 1202.5 |

| Medición | Uds. | Parcial |
|---|---|---|
| GENERALES | 1 | 1.00 |
| Total |  | 1 |

**220303** Ud Licencia Aplicación Analytics Modelo IQV-NA-250 o equivalente (11/12/2022)
1 Ud × 1493.69 (1538.5 con costes indirectos) = 1538.50
Licencia de 250 puntos de la aplicación Analytics para el Software de Gestión IQvision. Analytics es una herramienta de software versátil que permite recopilar y presentar datos de uso de energía del Sistema de Gestión de Energía de Trend Building (BEMS) o equivalente, IQvision, utilizando una variedad de métodos de visualización e informes. Analytics toma datos históricos y en tiempo real del sistema y utiliza algoritmos, diagnósticos, componentes matemáticos, lógicos y de filtro para visualizar los datos y facilitar la toma de decisiones, generar alarmas o permitir que las acciones correctivas se implementen automáticamente. Relación prestaciones de la aplicación Analytics: ? La aplicación reside dentro de IQVISION o TONN8.
? Visualización efectiva de datos utilizando una gama de gráficos.
herramientas de presentación.
? Alertas: el resultado de un algoritmo puede usarse para generar una alarma.
? Estrategias de control automatizadas: el resultado de un algoritmo puede usarse para ajustar automáticamente la estrategia de control.
? Modelo de datos único.
? Biblioteca de algoritmos: incluye una extensa biblioteca de algoritmos para diagnosticar el rendimiento del sistema y realizar cálculos de energía, utilizando componentes matemáticos, lógicos y de filtro.
? Biblioteca personalizable: modifique los algoritmos incluidos para crear su propia biblioteca.
? Estrategia de datos faltantes: interpolar datos que faltan debido a problemas de equipo o comunicación.
? API públicas: cree bloques de funciones personalizados e integre con paquetes de visualización de terceros.

| Código | Ud | Descripción | Rendimiento | Precio | Importe |
|---|---|---|---|---|---|
| ERGFHGH5 | ud | Licencia Aplicación Analytics Modelo IQV-NA-250 o equivalente (material; 11/12/2022) | 1 | 1493.69 | 1493.69 |
|  |  | Total |  |  | 1493.69 |

| Medición | Uds. | Parcial |
|---|---|---|
| GENERALES | 1 | 1.00 |
| Total |  | 1 |

**220304** Ud Pantalla Táctil a Color de 21" Modelo IQVIEW21-24VDC o equivalen (11/12/2022)
1 Ud × 2220.93 (2287.56 con costes indirectos) = 2287.56
Pantalla táctil panorámica TFT a color de 21.5" (16:9) capacitiva con retroiluminación LED regulable.Diseño en vidrio resistente a arañazos, radiación UV y productos químicos.Temperatura de funcionamiento de -20ºC a 60ºC. Procesador ARM Cortex-A9 dual-core, resolución 1920 × 1080 pixel, Full HD, 16M colores, 3 puertos de Ethernet y 2 puertos USB. Frontal con protección IP66, (trasera IP20). Alimentación 24Vdc.

| Código | Ud | Descripción | Rendimiento | Precio | Importe |
|---|---|---|---|---|---|
| HJJYHY6 | ud | Pantalla Táctil a Color de 21" Modelo IQVIEW21-24VDC o equivalen (material; 11/12/2022) | 1 | 2220.93 | 2220.93 |
|  |  | Total |  |  | 2220.93 |

| Medición | Uds. | Parcial |
|---|---|---|
| GENERALES | 1 | 1.00 |
| Total |  | 1 |

### 2204 INTEGRACIÓN CON OTROS SUBSISTEMAS (14/10/2022)
Importe: 5732.94

**220401** Ud INTEGRACIONES MULTIPROTOCOLO DE EQUIPOS TERCEROS AL SISTEMA DE G (14/10/2022)
1 Ud × 5565.96 (5732.94 con costes indirectos) = 5732.94
Partida de desarrollo de la ingeniería, configuración y programación en el Sistema de Gestión, Supervisor/es y Pasarelas, de la integración multiprotocolo de equipos terceros en los siguientes protocolos: BACnet/IP, BACnet/MS/TP, Mbus/RS232 y Modbus/RS485, entre el Sistema de Control y los distintos Subsistemas o Equipos a integrar para la monitorización y supervisión de los mismos. Se incluye la configuración y programación del hardware de interface (pasarelas y controladores múltiprotocolo de Trend Controls incluidos y detallados en la partida de controladores y pasarelas) como la programación y configuración del Sistema de Trend (Puesto/s Supervisión). Los Subsistemas o Equipos a integrar estarán interconectados y dispondrán de la electrónica necesaria para conectarse con el Sistema de Control de Trend en un único punto con comunicación en los siguientes protocolos estándar: BACnet vía IP (Bombas de Calor, Unidades Interiores VRF, Equipo Autónomo Rack y Centralita Incendios), BACnet vía MS/TP (Variadores Velocidad Ventiladores y Compuertas VAV), Mbus vía RS232 (Medidores Energía Térmica) y Modbus vía RS485 (Grupo Presión Agua y Riego, Grupo Electrógeno, Inversores y Contadores de Red Eléctrica) y en base a un número de señales (2.168 puntos de integración en total) según se especifica en la lista de puntos del Sistema de Control. No están incluidas las tarjetas de comunicación de los Subsistemas o Equipos a integrar ni cualquier otro elemento de interface dentro de dichos Subsistemas.

| Código | Ud | Descripción | Rendimiento | Precio | Importe |
|---|---|---|---|---|---|
| BGHA41 | ud | Integraciones Multiprotocolo De Equipos Terceros Al Sistema De G (material; 11/12/2022) | 1 | 5213.96 | 5213.96 |
| O01OB225 | h | Técnico programador de redes | 16 | 22 | 352.00 |
|  |  | Total |  |  | 5565.96 |

| Medición | Uds. | Parcial |
|---|---|---|
| GENERALES | 1 | 1.00 |
| Total |  | 1 |

### 2205 PROGRAMACIÓN Y PUESTA EN MARCHA (14/10/2022)
Importe: 31045.17

**220501** Ud Programación y Puesta en Marcha (14/10/2022)
1 Ud × 30140.94 (31045.17 con costes indirectos) = 31045.17
Desarrollo de la ingeniería y programación de los gráficos, imágenes y pantallas de instalación y esquemas principio y ficheros para el Puesto Central del Sistema de Gestión Centralizada del edificio/instalación. En las pantallas de la gestión de las Salas se tendra en cuenta la creación de escenificaciones de uso de las misma para facilitar su explotación. Trabajos de ingeniería y programación de los controladores previstos, conforme a las especificaciones de proyecto de instalaciones y en base a un número de señales (1.898 puntos cableados en total de los controladores principales de planta) según se especifica en la lista de puntos del Sistema de Control. Trabajos de puesta en marcha de la instalación y curso de formación para el correcto manejo de las instalaciones. Realización del libro de obra, conteniendo esquemas eléctricos, carátulas de los controladores, especificaciones eléctricas de los materiales, memoria de funcionamiento y manual del usuario. Asimismo se hará efectiva la entrega de la siguiente documentación definitiva de obra (as built) en soporte digital como parte de la recepción final del Sistema de Gestión: Arquitectura Sistema Gestión; Listado de señales detallado de los equipos e instalaciones a monitorizar, regular e integrar por parte del Sistema de Gestión de la instalación; Relación de supervisores, controladores, pasarelas y equipo de campo (en el caso de los supervisores, controladores y pasarela, se deberá indicar en cada caso pertinente el número serie y versión de licencia y/o de firmware); Relación direcciones IPs fijas y direcciones virtuales (vCNC) de los controladores y direcciones IPs fijas de las pasarelas y supervisores (en el caso de Telegestión incluir la dirección IP fija del puerto de enlace a la instalación); Relación licencias Software Supervisión iQvision y Drivers; Memoria funcionamiento; Copia de la programación de los controladores y pasarelas (incluido drivers por ejemplo SMS, etc.) y la relación de las claves de acceso a los controladores y pasarelas que comprender el Sistema de Gestión; Copia programación del Software Supervisión iQvision y la relación de los usuarios y claves de acceso configurados en el Software de Gestión; Copia imágenes, pantallas y gráficos de supervisión del Software de Supervisión iQvision; Esquemas principio control (producción y distribución agua caliente, ACS, UTAs, cajas VAV, ACS, exhutorios, extractores, alumbrado, saneamiento y fontanería, etc.); Esquemas eléctricos cableado control (Dichos esquemas deberán ser detallados y correctamente definidos para coincidir en nomenclatura y etiquetado tanto con los esquemas eléctricos unifilares como con los esquemas de principio); Planos de planta de control con el trazado del bus comunicaciones y la ubicación de los cuadros de control, supervisores, elementos de campo, etc.; Listado de mapeado (señales) de las integraciones y documentación del fabricante de los equipos y subsistemas integrados; Relación nombres usuarios y claves de acceso de los controladores, pasarelas, supervisores, drives , etc. configurados en el Sistema de Gestión; Protocolo pruebas y puesta en de los elementos de control, con el sello y firma de verificación por parte del personal a cargo de la recepción de la obra y con el visto de aprobación de la dirección técnica y facultativa de la obra; Fichas técnicas y documentación técnica de los equipos instalados y Manuales manejo. Atendiendo al postservicio del Sistema de Gestión se hará entrega de una relación de trabajos y tareas de mantenimiento preventivo y así como la propuesta de contratación de servicios post instalación disponibles como el mantenimiento correctivo en remoto y/o in situ, un listado de repuestos recomendados y el calendario de cursos disponibles en el Centro de Formación de Trend Controls a los usuarios y mantenedores de los Sistemas de Trend Controls todo ello encaminado al correcto funcionamiento del Sistema al máximo nivel exigible de confort, seguridad y eficiencia energética en base a lo instalado.

| Código | Ud | Descripción | Rendimiento | Precio | Importe |
|---|---|---|---|---|---|
| BGHA42 | ud | Programación y Puesta en Marcha (material; 11/12/2022) | 1 | 26620.94 | 26620.94 |
| O01OB225 | h | Técnico programador de redes | 160 | 22 | 3520.00 |
|  |  | Total |  |  | 30140.94 |

| Medición | Uds. | Parcial |
|---|---|---|
| GENERALES | 1 | 1.00 |
| Total |  | 1 |

### 2206 INSTALACIÓN ELECTRICA, CUADROS CONTROL Y BUSES COMUNICACIONES (03/10/2022)
Importe: 121212.25

**220601** Ud Instalación Eléctrica y Cableado (03/10/2022)
1 Ud × 75407.51 (77669.74 con costes indirectos) = 77669.74
Partida instalación eléctrica y cableado correspondiente a la canalización y cable necesarios para el conexionado de los diversos elementos de campo hasta los controladores, ubicados en sus respectivos cuadros de control. (No incluye alimentación a 220Vca a cuadros de control).

| Código | Ud | Descripción | Rendimiento | Precio | Importe |
|---|---|---|---|---|---|
| BQLBCaa | ud | Instalación Eléctrica y Cableado (material; 11/12/2022) | 1 | 53927.51 | 53927.51 |
| O01OB200 | h | Oficial 1ª electricista | 500 | 22 | 11000.00 |
| O01OB220 | h | Ayudante electricista | 500 | 20.96 | 10480.00 |
|  |  | Total |  |  | 75407.51 |

| Medición | Uds. | Parcial |
|---|---|---|
| GENERALES | 1 | 1.00 |
| Total |  | 1 |

**220602** Ud Envolvente Cuadros Control Principales y Accesorios de Montaje (03/10/2022)
1 Ud × 28535.3 (29391.36 con costes indirectos) = 29391.36
Partida cuadros de control principales, incluyendo placa, transformador, automático, enchufe, bornas portafusibles, borna a tierra, canaletas, carril y accesorios de montaje.

| Código | Ud | Descripción | Rendimiento | Precio | Importe |
|---|---|---|---|---|---|
| BSB63aa | ud | Envolvente Cuadros Control Principales y Accesorios de Montaje (material; 11/12/2022) | 1 | 19943.3 | 19943.30 |
| O01OB200 | h | Oficial 1ª electricista | 200 | 22 | 4400.00 |
| O01OB220 | h | Ayudante electricista | 200 | 20.96 | 4192.00 |
|  |  | Total |  |  | 28535.3 |

| Medición | Uds. | Parcial |
|---|---|---|
| GENERALES | 1 | 1.00 |
| Total |  | 1 |

**220603** Ud Buses Comunicaciones (03/10/2022)
1 Ud × 12501.21 (12876.25 con costes indirectos) = 12876.25
Partida bus de comunicaciones, Red Ethernet categoría 6, entre los controladores y el Servidor del Sistema de Gestión y el bus comunicaciones de los controladores unidades terminales con el nodo comunicaciones de los mismos, BACnet MS/TP. Asimismo se incluye el bus comunicaciones entre las pasarelas y controladores/interface y las tarjetas de interface de los equipos a 3º a integrar (Modbus, Mbus, BACnet, etc.).

| Código | Ud | Descripción | Rendimiento | Precio | Importe |
|---|---|---|---|---|---|
| BQIF6aa | m | Buses Comunicaciones (material; 11/12/2022) | 1 | 8205.21 | 8205.21 |
| O01OB200 | h | Oficial 1ª electricista | 100 | 22 | 2200.00 |
| O01OB220 | h | Ayudante electricista | 100 | 20.96 | 2096.00 |
|  |  | Total |  |  | 12501.21 |

| Medición | Uds. | Parcial |
|---|---|---|
| GENERALES | 1 | 1.00 |
| Total |  | 1 |

**220604** Ud Switch Modelo EDS-205 (03/10/2022)
11 Ud × 112.52 (115.9 con costes indirectos) = 1274.90
Switch industrial de 5 puertos Ethernet RJ-45 marca TREND o equivalente diseñado para la automatización de edificios. Alimentación en continua 12-48V DC o alterna 18-30V AC. Rango de temperatura de operación de –10ºC a 60°C.

| Código | Ud | Descripción | Rendimiento | Precio | Importe |
|---|---|---|---|---|---|
| BGDA3aaa | ud | Switch Modelo EDS-205 o equivalente (material; 11/12/2022) | 1 | 91.04 | 91.04 |
| O01OB200 | h | Oficial 1ª electricista | 0.5 | 22 | 11.00 |
| O01OB220 | h | Ayudante electricista | 0.5 | 20.96 | 10.48 |
|  |  | Total |  |  | 112.52 |

| Medición | Uds. | Parcial |
|---|---|---|
| GENERALES | 11 | 11.00 |
| Total |  | 11 |

## 23 PINTURAS (20/06/2022)
Importe: 167874.98

**23.01** m MARCADO PLAZA GARAJE (30/06/2022)
2561.8 m × 3.16 (3.25 con costes indirectos) = 8325.85
Marcado de plaza de garaje con pintura al clorocaucho, con una anchura de línea de 10 cm, i/limpieza de superficies, neutralización, replanteo y encintado. Producto con marcado CE y DdP (Declaración de prestaciones) según Reglamento (UE) 305/2011.

| Código | Ud | Descripción | Rendimiento | Precio | Importe |
|---|---|---|---|---|---|
| O01OB230 | h | Oficial 1ª pintura (mano de obra; 30/06/2022) | 0.1 | 22 | 2.20 |
| P25WD040 | kg | Disolvente clorocaucho (material; 30/06/2022) | 0.025 | 4.24 | 0.11 |
| P25QC010 | l | Pintura clorocaucho calles/parking (material; 30/06/2022) | 0.075 | 10.67 | 0.80 |
| P25WW220 | u | Pequeño material (material; 30/06/2022) | 0.05 | 1 | 0.05 |
|  |  | Total |  |  | 3.16 |

| Medición | Uds. | Largo | Parcial |
|---|---|---|---|
| Planta sótano: |  |  |  |
| Plazas 123-144 | 1 | 53.6 | 53.60 |
|  | 22 | 4.75 | 104.50 |
| Plazas 92-113 | 2 | 29.2 | 58.40 |
|  | 1 | 24.05 | 24.05 |
|  | 12 | 9.65 | 115.80 |
|  | 1 | 4.9 | 4.90 |
| Plazas 68-91 | 3 | 29.2 | 87.60 |
|  | 13 | 9.8 | 127.40 |
| Plazas 32-67 | 2 | 29.2 | 58.40 |
|  | 1 | 24.05 | 24.05 |
|  | 12 | 9.4 | 112.80 |
|  | 1 | 4.65 | 4.65 |
| Plazas 01-11 | 1 | 29.6 | 29.60 |
|  | 11 | 5 | 55.00 |
| Plazas 145-158 | 1 | 35.93 | 35.93 |
|  | 15 | 4.75 | 71.25 |
| Plazas 114-122 | 1 | 21.62 | 21.62 |
|  | 10 | 5 | 50.00 |
| Plazas 42-55 | 1 | 37.27 | 37.27 |
|  | 15 | 5 | 75.00 |
| Plazas 12-31 | 1 | 49.3 | 49.30 |
|  | 21 | 5 | 105.00 |
| Plazas 159-175 | 1 | 41.95 | 41.95 |
|  | 16 | 5 | 80.00 |
| Plazas moto 01-15 | 1 | 22.42 | 22.42 |
|  | 14 | 3.08 | 43.12 |
|  | 1 | 0.78 | 0.78 |
| Plazas 183-191 | 2 | 22.55 | 45.10 |
|  | 10 | 5 | 50.00 |
| Plazas 178-194 | 1 | 46.2 | 46.20 |
|  | 18 | 5 | 90.00 |
| Subtotal: Subtotal parcial |  |  | 1725.69 |
| ___ |  |  |  |
| Planta baja: |  |  |  |
| Plazas accesibles | 1 | 33.95 | 33.95 |
|  | 17 | 4.77 | 81.09 |
| Plazas 49-70 | 3 | 31.4 | 94.20 |
|  | 9 | 9.65 | 86.85 |
|  | 1 | 1.6 | 1.60 |
|  | 3 | 4.9 | 14.70 |
|  | 2 | 1.6 | 3.20 |
|  | 1 | 6.4 | 6.40 |
|  | 1 | 4.9 | 4.90 |
| Plazas 23-48 | 3 | 31.4 | 94.20 |
|  | 14 | 9.8 | 137.20 |
| Plazas 01-22 | 2 | 31.4 | 62.80 |
|  | 1 | 7.35 | 7.35 |
|  | 1 | 24.05 | 24.05 |
|  | 10 | 9.4 | 94.00 |
|  | 2 | 4.65 | 9.30 |
|  | 1 | 1.35 | 1.35 |
|  | 1 | 6.4 | 6.40 |
|  | 1 | 1.35 | 1.35 |
|  | 1 | 4.9 | 4.90 |
| Plazas moto 04-18 | 1 | 22.42 | 22.42 |
|  | 14 | 3.08 | 43.12 |
|  | 1 | 0.78 | 0.78 |
| Subtotal: Subtotal parcial |  |  | 836.11 |
| Total |  |  | 2561.8 |

**23.02** m CENEFA PLÁSTICO COLOR 20 cm (30/06/2022)
1218.45 m × 3.76 (3.87 con costes indirectos) = 4715.40
Pintura de cenefa de 20 cm en plástico mate color, incluso replanteo y encintado. Producto con marcado CE y DdP (Declaración de prestaciones) según Reglamento (UE) 305/2011.

| Código | Ud | Descripción | Rendimiento | Precio | Importe |
|---|---|---|---|---|---|
| O01OB230 | h | Oficial 1ª pintura | 0.08 | 22 | 1.76 |
| O01OB240 | h | Ayudante pintura (mano de obra; 30/06/2022) | 0.08 | 20.32 | 1.63 |
| P25ES010 | l | Pintura plástica exterior/interior estándar blanco/color mate (material; 30/06/2022) | 0.1 | 3.2 | 0.32 |
| P25WW220 | u | Pequeño material | 0.05 | 1 | 0.05 |
|  |  | Total |  |  | 3.76 |

| Medición | Uds. | Largo | Parcial |
|---|---|---|---|
| Planta sótano: |  |  |  |
| Cenefa perimetral | 1 | 363.09 | 363.09 |
| Cenefa núcleo almacenes + foso | 1 | 225.07 | 225.07 |
| Cenefa NCV 01 | 1 | 19.8 | 19.80 |
| Cenefa NCV 02 | 1 | 20.3 | 20.30 |
| Pilares plazas 123-144 | 8 | 1.5 | 12.00 |
| Pilares plazas 92-113 | 4 | 1.5 | 6.00 |
|  | 4 | 2.3 | 9.20 |
|  | 6 | 1.2 | 7.20 |
| Pilares plazas 68-91 | 12 | 1.2 | 14.40 |
| Pilares plazas 32-67 | 6 | 1.2 | 7.20 |
|  | 4 | 2.3 | 9.20 |
|  | 4 | 1.5 | 6.00 |
| Pilares plazas 01-11 | 4 | 1.3 | 5.20 |
| Pilares plazas 145-158 | 3 | 1.5 | 4.50 |
|  | 3 | 1.2 | 3.60 |
| Pilares plazas 114-122 | 4 | 1.5 | 6.00 |
|  | 4 | 2.3 | 9.20 |
| Pilares plazas 42-55 | 6 | 2.3 | 13.80 |
|  | 6 | 1.5 | 9.00 |
| Pilares plazas 12-31 | 8 | 1.3 | 10.40 |
| Pilares plazas 159-175 | 5 | 1.2 | 6.00 |
| Pilares plazas motos 01-15 | 2 | 1.2 | 2.40 |
| Pilares plazas 183-191 | 2 | 1.5 | 3.00 |
|  | 2 | 1.2 | 2.40 |
| Pilares plazas 178-194 | 6 | 1.2 | 7.20 |
| ___ |  |  |  |
| Planta baja: |  |  |  |
| Cenefa perimetral | 1 | 311.39 | 311.39 |
| Cenefa NCV 01 | 1 | 19.8 | 19.80 |
| Cenefa NCV 02 | 1 | 20.3 | 20.30 |
| Cenefa pasos de instalaciones | 2 | 13.1 | 26.20 |
| Pilares plazas accesibles | 2 | 1.5 | 3.00 |
| Pilares plazas 49-70 | 2 | 1.5 | 3.00 |
|  | 4 | 2.3 | 9.20 |
|  | 6 | 1.2 | 7.20 |
| Pilares plazas 23-48 | 12 | 1.2 | 14.40 |
| Pilares plazas 01-22 | 6 | 1.2 | 7.20 |
|  | 4 | 2.3 | 9.20 |
|  | 2 | 1.5 | 3.00 |
| Pilares plazas motos 04-16 | 2 | 1.2 | 2.40 |
| Total |  |  | 1218.45 |

**23.03** u FLECHAS INDICADORAS DIRECCIÓN GARAJE (30/06/2022)
64 u × 12.3 (12.67 con costes indirectos) = 810.88
Pintura al clorocaucho sobre suelo de garaje, previo replanteo y trazado de flechas indicadores del sentido de circulación. Producto con marcado CE y DdP (Declaración de prestaciones) según Reglamento (UE) 305/2011.

| Código | Ud | Descripción | Rendimiento | Precio | Importe |
|---|---|---|---|---|---|
| O01OB230 | h | Oficial 1ª pintura | 0.17 | 22 | 3.74 |
| O01OB240 | h | Ayudante pintura | 0.17 | 20.32 | 3.45 |
| P25QC010 | l | Pintura clorocaucho calles/parking | 0.4 | 10.67 | 4.27 |
| P25WD040 | kg | Disolvente clorocaucho | 0.15 | 4.24 | 0.64 |
| P25WW220 | u | Pequeño material | 0.2 | 1 | 0.20 |
|  |  | Total |  |  | 12.3 |

| Medición | Uds. | Parcial |
|---|---|---|
| Planta sótano: |  |  |
| Aparcamiento | 36 | 36.00 |
| Rampa sótano a baja | 2 | 2.00 |
| Planta baja: |  |  |
| Aparcamiento | 26 | 26.00 |
| Total |  | 64 |

**23.04** u ROTULACIÓN NÚMERO PLAZA GARAJE (30/06/2022)
305 u × 2.77 (2.85 con costes indirectos) = 869.25
Rotulación de plaza de garaje con pintura al clorocaucho, con una anchura de línea de 10 cm, i/limpieza de superficies, neutralización, replanteo y encintado. Producto con marcado CE y DdP (Declaración de prestaciones) según Reglamento (UE) 305/2011.

| Código | Ud | Descripción | Rendimiento | Precio | Importe |
|---|---|---|---|---|---|
| O01OB230 | h | Oficial 1ª pintura | 0.1 | 22 | 2.20 |
| P25WD040 | kg | Disolvente clorocaucho | 0.01 | 4.24 | 0.04 |
| P25QC010 | l | Pintura clorocaucho calles/parking | 0.045 | 10.67 | 0.48 |
| P25WW220 | u | Pequeño material | 0.05 | 1 | 0.05 |
|  |  | Total |  |  | 2.77 |

| Medición | Uds. | Parcial |
|---|---|---|
| Planta sótano: |  |  |
| Aparcamiento | 194 | 194.00 |
| Aparcamiento motos | 15 | 15.00 |
| Planta baja: |  |  |
| Aparcamiento | 81 | 81.00 |
| Aparcamiento motos | 15 | 15.00 |
| Total |  | 305 |

**23.05** m2 PINTURA ACRÍLICA ACUOSA EN CEBREADOS (20/06/2022)
628.09 m2 × 6.93 (7.14 con costes indirectos) = 4484.56
Pintura termoplástica blanca en frío dos componentes reflexiva y permanente P-RR/RW, ejecutada con pintura acrílica en base acuosa aplicada con equipo pintabandas convencional con una dotación de 720 gr/m2 y aplicación de microesferas de vidrio con una dotación de 480 gr/m2, incluso barrido y premarcaje sobre el pavimento con cinta adhesiva, medida la superficie realmente pintada. Válido para marcas viales tipo M-4.3, M-4.4, M-7.1 y M-7.2 según Norma 8.2 IC del Ministerio de Fomento.

| Código | Ud | Descripción | Rendimiento | Precio | Importe |
|---|---|---|---|---|---|
| O01OA030 | h | Oficial primera | 0.1 | 22 | 2.20 |
| O01OA070 | h | Peón ordinario | 0.1 | 19.71 | 1.97 |
| M07AF030 | h | Dumper rígido descarga frontal 2000 kg 4x4 | 0.015 | 5.98 | 0.09 |
| M08B020 | h | Barredora remolcada c/motor auxiliar (maquinaria; 06/07/2022) | 0.015 | 11.3 | 0.17 |
| M11SP010 | h | Equipo pintabanda aplic. convencional (maquinaria; 06/07/2022) | 0.01 | 26.61 | 0.27 |
| P27EH012 | kg | Pintura acrílica base acuosa (material; 06/07/2022) | 0.72 | 1.77 | 1.27 |
| P27EH040 | kg | Microesferas vidrio tratadas (material; 06/07/2022) | 0.48 | 1.18 | 0.57 |
| P25WW010 | m | Cinta adhesiva pintor (material; 06/07/2022) | 3 | 0.13 | 0.39 |
|  |  | Total |  |  | 6.93 |

| Medición | Uds. | Largo | Parcial |
|---|---|---|---|
| Planta sótano: |  |  |  |
| Cebreados | 1 | 432.88 | 432.88 |
|  | 1 | 10.65 | 10.65 |
| Planta baja: |  |  |  |
| Cebreados | 1 | 184.56 | 184.56 |
| Total |  |  | 628.09 |

**23.06** m2 PINTURA GARAJE DOS COLORES Y CENEFA (30/06/2022)
1218.45 m2 × 9.18 (9.46 con costes indirectos) = 11526.54
Pintura plástica en garaje a dos colores plus; zócalo inferior de 1 m de altura con plástico en color, cenefa de 0,2 m en plástico color y resto de superficie en plástico blanco, i/preparación de soporte y replanteo. Productos con marcado CE y DdP (Declaración de prestaciones) según Reglamento (UE) 305/2011.

| Código | Ud | Descripción | Rendimiento | Precio | Importe |
|---|---|---|---|---|---|
| O01OB230 | h | Oficial 1ª pintura | 0.179 | 22 | 3.94 |
| O01OB240 | h | Ayudante pintura | 0.179 | 20.32 | 3.64 |
| P25OZ040 | l | Emulsión fijadora muy penetrante obra/madera exterior/interior (material; 06/07/2022) | 0.07 | 8.84 | 0.62 |
| P25ES070 | l | Pintura plástica acrílica exterior/interior benévolo (material; 06/07/2022) | 0.4 | 2.2 | 0.88 |
| P25WW220 | u | Pequeño material | 0.1 | 1 | 0.10 |
|  |  | Total |  |  | 9.18 |

| Medición | Uds. | Largo | Parcial |
|---|---|---|---|
| Planta sótano: |  |  |  |
| Cenefa perimetral | 1 | 363.09 | 363.09 |
| Cenefa núcleo almacenes + foso | 1 | 225.07 | 225.07 |
| Cenefa NCV 01 | 1 | 19.8 | 19.80 |
| Cenefa NCV 02 | 1 | 20.3 | 20.30 |
| Pilares plazas 123-144 | 8 | 1.5 | 12.00 |
| Pilares plazas 92-113 | 4 | 1.5 | 6.00 |
|  | 4 | 2.3 | 9.20 |
|  | 6 | 1.2 | 7.20 |
| Pilares plazas 68-91 | 12 | 1.2 | 14.40 |
| Pilares plazas 32-67 | 6 | 1.2 | 7.20 |
|  | 4 | 2.3 | 9.20 |
|  | 4 | 1.5 | 6.00 |
| Pilares plazas 01-11 | 4 | 1.3 | 5.20 |
| Pilares plazas 145-158 | 3 | 1.5 | 4.50 |
|  | 3 | 1.2 | 3.60 |
| Pilares plazas 114-122 | 4 | 1.5 | 6.00 |
|  | 4 | 2.3 | 9.20 |
| Pilares plazas 42-55 | 6 | 2.3 | 13.80 |
|  | 6 | 1.5 | 9.00 |
| Pilares plazas 12-31 | 8 | 1.3 | 10.40 |
| Pilares plazas 159-175 | 5 | 1.2 | 6.00 |
| Pilares plazas motos 01-15 | 2 | 1.2 | 2.40 |
| Pilares plazas 183-191 | 2 | 1.5 | 3.00 |
|  | 2 | 1.2 | 2.40 |
| Pilares plazas 178-194 | 6 | 1.2 | 7.20 |
| ___ |  |  |  |
| Planta baja: |  |  |  |
| Cenefa perimetral | 1 | 311.39 | 311.39 |
| Cenefa NCV 01 | 1 | 19.8 | 19.80 |
| Cenefa NCV 02 | 1 | 20.3 | 20.30 |
| Cenefa pasos de instalaciones | 2 | 13.1 | 26.20 |
| Pilares plazas accesibles | 2 | 1.5 | 3.00 |
| Pilares plazas 49-70 | 2 | 1.5 | 3.00 |
|  | 4 | 2.3 | 9.20 |
|  | 6 | 1.2 | 7.20 |
| Pilares plazas 23-48 | 12 | 1.2 | 14.40 |
| Pilares plazas 01-22 | 6 | 1.2 | 7.20 |
|  | 4 | 2.3 | 9.20 |
|  | 2 | 1.5 | 3.00 |
| Pilares plazas motos 04-16 | 2 | 1.2 | 2.40 |
| Total |  |  | 1218.45 |

**23.07** m2 PINTURA PLÁSTICA BLANCO/COLOR MATE INTERIOR (30/06/2022)
2186.24 m2 × 6.64 (6.84 con costes indirectos) = 14953.88
Pintura plástica blanca/colores mate para interior (según UNE 48243:2016), de máxima calidad y duración. Sin disolventes, gran cobertura, no salpica y resistente al frote húmedo según DIN 53778. Evita la aparición de moho. Sobre superficies muy porosas aplicar una mano de imprimación transparente y no peliculante al agua. Productos con marcado CE y DdP (Declaración de prestaciones) según Reglamento (UE) 305/2011.

| Código | Ud | Descripción | Rendimiento | Precio | Importe |
|---|---|---|---|---|---|
| O01OB230 | h | Oficial 1ª pintura | 0.121 | 22 | 2.66 |
| O01OB240 | h | Ayudante pintura | 0.121 | 20.32 | 2.46 |
| P25OZ040 | l | Emulsión fijadora muy penetrante obra/madera exterior/interior | 0.07 | 8.84 | 0.62 |
| P25OG040 | kg | Masilla ultrafina acabados (material; 06/07/2022) | 0.06 | 1.08 | 0.06 |
| P25EI070 | l | Pintura plástica mate al agua s/disolvente (material; 06/07/2022) | 0.14 | 4.54 | 0.64 |
| P25WW220 | u | Pequeño material | 0.2 | 1 | 0.20 |
|  |  | Total |  |  | 6.64 |

| Medición | Uds. | Largo | Alto | Parcial |
|---|---|---|---|---|
| PARAMENTOS HORIZONTALES = FALSOS TECHOS |  |  |  |  |
| Planta sótano: |  |  |  |  |
| NCV 01 V.I. | 1 | 3.5 |  | 3.50 |
| NCV 02 V.I. | 1 | 3.49 |  | 3.49 |
| NCV ascensores V.I | 1 | 8.45 |  | 8.45 |
| NCV ascensores | 1 | 11.55 |  | 11.55 |
| NCV 07 V.I. | 1 | 4.41 |  | 4.41 |
| NCV 07 Vestíbulo | 1 | 17.49 |  | 17.49 |
| NCV 08 V.I. | 1 | 3.85 |  | 3.85 |
| Almacén V.I. | 1 | 4.41 |  | 4.41 |
|  | 1 | 4.28 |  | 4.28 |
|  | 1 | 9.11 |  | 9.11 |
|  | 1 | 11.99 |  | 11.99 |
|  | 1 | 6.04 |  | 6.04 |
|  | 1 | 4.41 |  | 4.41 |
|  | 1 | 4.28 |  | 4.28 |
| Subtotal: Subtotal parcial |  |  |  | 97.26 |
| ___ |  |  |  |  |
| Planta baja: |  |  |  |  |
| NCV 01 V.I. | 1 | 3.5 |  | 3.50 |
| NCV 02 V.I. | 1 | 3.49 |  | 3.49 |
| NCV Ascensores V.I. | 1 | 7.11 |  | 7.11 |
| NCV Ascensores | 1 | 10.75 |  | 10.75 |
| NCV 06 V.I. | 1 | 19.17 |  | 19.17 |
| NCV 07 | 1 | 35.57 |  | 35.57 |
| NCV 08 | 1 | 18.17 |  | 18.17 |
| Evacuación -3,75 V.I. | 1 | 7.21 |  | 7.21 |
| Vestuarios | 2 | 26.87 |  | 53.74 |
| Camerino figuras 1 | 1 | 13.53 |  | 13.53 |
| Camerinos figuras 2-3 | 1 | 13.32 |  | 13.32 |
| Aseos oficina | 1 | 9.11 |  | 9.11 |
| Office oficina | 1 | 8.23 |  | 8.23 |
| Vestuarios - Duchas | 1 | 9.06 |  | 9.06 |
| Vestuarios | 1 | 44.12 |  | 44.12 |
| Vestuarios - Aseos | 2 | 6.39 |  | 12.78 |
| Vestuarios | 1 | 42.23 |  | 42.23 |
| Vestuarios - Duchas | 1 | 8.6 |  | 8.60 |
| Baño accesible | 1 | 5.4 |  | 5.40 |
| Aseos | 2 | 12.86 |  | 25.72 |
| Hombro escénico | 1 | 6.87 |  | 6.87 |
| Subtotal: Subtotal parcial |  |  |  | 357.68 |
| ___ |  |  |  |  |
| Planta acceso: |  |  |  |  |
| Chill Out Eje 2-3. Almacén | 1 | 10.34 |  | 10.34 |
| Chill Out Eje 2-3. Oficio | 1 | 21.45 |  | 21.45 |
| Chill Out Eje 18-19. Aseos | 1 | 18.91 |  | 18.91 |
|  | 1 | 15.08 |  | 15.08 |
| Chill Out Eje 18-19. Aseo accesible | 1 | 4.89 |  | 4.89 |
| Chill Out Eje 18-19. Lavabos | 1 | 5.39 |  | 5.39 |
| Chill Out Eje 18-19. Almacén | 1 | 1.33 |  | 1.33 |
| Guardarropa F1 | 1 | 29.65 |  | 29.65 |
| Subtotal: Subtotal parcial |  |  |  | 107.04 |
| ___ |  |  |  |  |
| PARAMENTOS VERTICALES: |  |  |  |  |
| Planta baja: |  |  |  |  |
| Camerinos figuras | 3 | 11.05 | 2.5 | 82.88 |
| Administración. Sala de reuniones | 1 | 27.26 | 2.7 | 73.60 |
| Administración. Office | 1 | 11.12 | 2.5 | 27.80 |
| Administración. Oficina | 1 | 69 | 2.7 | 186.30 |
| doble altura lucernario | 1 | 12.31 | 0.9 | 11.08 |
| Vestíbulo acceso | 1 | 21.92 | 2.7 | 59.18 |
| Vestuarios | 1 | 32.68 | 3 | 98.04 |
|  | 1 | 32.07 | 3 | 96.21 |
| Vestíbulo | 1 | 28.21 | 2.7 | 76.17 |
| Subtotal: Subtotal parcial |  |  |  | 711.26 |
| ___ |  |  |  |  |
| Planta acceso: |  |  |  |  |
| Chillout ejes 2-3. Almacén | 1 | 11.98 | 2.2 | 26.36 |
| Chillout ejes 2-3. Office | 1 | 18.88 | 2.2 | 41.54 |
| Chillout ejes 17-18. Armario | 1 | 4.33 | 2.2 | 9.53 |
| Guardarropa Fase 1 | 1 | 22.7 | 3 | 68.10 |
| Subtotal: Subtotal parcial |  |  |  | 145.53 |
| ___ |  |  |  |  |
| ___ |  |  |  |  |
| PINTURA NEGRA TECHOS LAMAS: |  |  |  |  |
| Planta baja: |  |  |  |  |
| Sala de reuniones | 1 | 27.26 | 1.3 | 35.44 |
| Despachos | 3 | 14.54 | 1.3 | 56.71 |
|  | 1 | 14.54 | 1.3 | 18.90 |
| Oficina | 1 | 31.2 | 1.3 | 40.56 |
| Vestíbulo de acceso | 1 | 21.46 | 1.3 | 27.90 |
| Local | 1 | 55.32 | 1.3 | 71.92 |
| Subtotal: Subtotal parcial |  |  |  | 251.43 |
| Planta acceso: |  |  |  |  |
| Acceso Palacio de Congresos | 1 | 72.8 | 1 | 72.80 |
| Chill Out Ejes 2-3 | 1 | 69.5 | 0.4 | 27.80 |
|  | 72 | 6.73 | 0.4 | 193.82 |
| Chill Out Ejes 18-19 | 1 | 69.5 | 0.4 | 27.80 |
|  | 72 | 6.73 | 0.4 | 193.82 |
| Subtotal: Subtotal parcial |  |  |  | 516.04 |
| Total |  |  |  | 2186.24 |

**23.08** m2 PINTURA DE FACHADA KEIM GRANITAL® 2 MANOS COLOR BLANCO (30/06/2022)
10456.81 m2 × 9.28 (9.56 con costes indirectos) = 99967.10
Sistema mineral de fachadas en base silicato potásico, KEIM Granital, compuesta de: una mano de fondo de KEIM Granital diluida con KEIM Spezial Fixativ (5-10%) y una segunda mano de acabado de KEIM Granital sin diluir, acabado en color blanco, aplicación a cepillo, rodillo o pistola air-less. Pigmentos inorgánicos estables a la luz. Comportamiento al fuego clase A2-s1,d0 (según UNE-EN 13501-1); Permeabilidad al vapor de agua V>2000 gr/m2/d; Resistencia a la difusión del vapor de agua: sd < 0,01 m; Sello ambiental NaturePlus. Aplicado con pisola airless a gran altura, por medio de plataforma elevadora eléctrica de 12,00 m, incluida en el presente precio; incluso reparaciones previas en desperfectos del soporte con mortero de reparación.

| Código | Ud | Descripción | Rendimiento | Precio | Importe |
|---|---|---|---|---|---|
| M02PTE040 | h | Plataforma elevadora de tijera eléctrica 12 m | 0.07 | 10.2 | 0.71 |
| O01OB230 | h | Oficial 1ª pintura | 0.07 | 22 | 1.54 |
| O01OB240 | h | Ayudante pintura | 0.07 | 20.32 | 1.42 |
| P25FI3ea | kg | Diluyente KEIM Spezial Fixativ® (material; 16/10/2022) | 0.03 | 14.59 | 0.44 |
| P25FI3aa | kg | Pintura hidrófuga de acabado de silicato KEIM Granital® color bl (material; 16/10/2022) | 0.35 | 14.76 | 5.17 |
|  |  | Total |  |  | 9.28 |

| Medición | Uds. | Largo | Ancho | Alto | Parcial |
|---|---|---|---|---|---|
| Exterior Sala polivalente: |  |  |  |  |  |
| Alzado SE | 1 | 1163.5 |  |  | 1163.50 |
| a deducir: huecos | -4 |  | 1.9 | 1.9 | -14.44 |
|  | -7 |  | 7.2 | 2.55 | -128.52 |
| Alzado NO | 1 | 1163.5 |  |  | 1163.50 |
| a deducir: huecos | -4 |  | 1.9 | 1.9 | -14.44 |
|  | -7 |  | 7.2 | 2.55 | -128.52 |
| Alzado NE | 1 | 487.15 |  |  | 487.15 |
| a deducir: huecos | -1 |  | 1.9 | 1.9 | -3.61 |
|  | -2 |  | 4.8 | 2.55 | -24.48 |
| Alzado SO | 1 | 487.15 |  |  | 487.15 |
| a deducir: huecos | -2 |  | 1.9 | 1.9 | -7.22 |
|  | -2 |  | 4.8 | 2.55 | -24.48 |
| Embocaduras huecos | 14 | 7.2 | 3.1 |  | 312.48 |
|  | 4 | 4.8 | 3.1 |  | 59.52 |
|  | 28 | 3.1 |  | 2.55 | 221.34 |
|  | 8 | 3.1 |  | 2.55 | 63.24 |
| Subtotal: Subtotal parcial |  |  |  |  | 3612.17 |
| ___ |  |  |  |  |  |
| Exterior Podium: |  |  |  |  |  |
| Alzado SE | 1 | 239.32 |  |  | 239.32 |
| a deducir: huecos | -1 |  | 12.1 | 2.55 | -30.86 |
|  | -1 |  | 10.08 | 0.75 | -7.56 |
| Alzado NO | 1 | 607.08 |  |  | 607.08 |
| a deducir: huecos | -1 |  | 11.63 | 2.5 | -29.08 |
|  | -1 |  | 4.8 | 2.55 | -12.24 |
|  | -1 |  | 16.29 | 2.5 | -40.73 |
| Alzado NE | 1 | 222.94 |  |  | 222.94 |
| a deducir: huecos | -1 |  | 3.67 | 2.5 | -9.18 |
|  | -1 |  | 5.55 | 2.55 | -14.15 |
|  | -1 |  | 7.7 | 2.55 | -19.64 |
| Alzado SO | 1 | 419.23 |  |  | 419.23 |
| a deducir: huecos | -1 |  | 9.08 | 4.15 | -37.68 |
|  | -1 |  | 1.9 | 1.9 | -3.61 |
|  | -1 |  | 16.4 | 2.7 | -44.28 |
|  | -1 |  | 4.8 | 2.55 | -12.24 |
|  | -1 |  | 10.5 | 2.7 | -28.35 |
| Rampa | 1 | 133.82 |  |  | 133.82 |
|  | 1 | 27.75 |  |  | 27.75 |
|  | 1 | 23.23 |  |  | 23.23 |
| a deducir: mampostería | -5 | 193.97 |  |  | -969.85 |
| Brise Soleil: |  |  |  |  |  |
| Alzado SE | 1 | 46.43 | 7 |  | 325.01 |
| Alzado NO | 1 | 103.86 | 7 |  | 727.02 |
| Alzado NE | 1 | 56.07 | 7 |  | 392.49 |
| Alzado SO | 1 | 57.07 | 7 |  | 399.49 |
| Chillouts | 4 | 29.55 |  | 0.75 | 88.65 |
| Interior podium: |  |  |  |  |  |
| Paramento interior | 1 | 317.72 |  | 2.55 | 810.19 |
| a deducir: huecos | -1 |  | 6.18 | 2.55 | -15.76 |
|  | -1 |  | 7.2 | 2.55 | -18.36 |
|  | -1 |  | 7.2 | 2.55 | -18.36 |
|  | -1 |  | 12.1 | 2.55 | -30.86 |
|  | -1 |  | 4.8 | 2.55 | -12.24 |
|  | -2 |  | 2.55 | 2.55 | -13.01 |
|  | -2 |  | 4.8 | 2.55 | -24.48 |
|  | -1 |  | 3.4 | 2.55 | -8.67 |
| Peto interior rampas: |  |  |  |  |  |
| Rampa Fase 1 | 1 | 47.32 |  | 1 | 47.32 |
| Rampa | 1 | 10.72 |  | 1 | 10.72 |
| Escalera | 1 | 17 |  | 1 | 17.00 |
|  | 1 | 49.45 |  | 1 | 49.45 |
| Subtotal: Subtotal parcial |  |  |  |  | 3139.52 |
| ___ |  |  |  |  |  |
| Interior sala polivalente: |  |  |  |  |  |
| Perímetro sala | 1 | 220.8 |  | 8.5 | 1876.80 |
| a deducir: huecos | -14 |  | 7.2 | 2.55 | -257.04 |
|  | -4 |  | 4.8 | 2.55 | -48.96 |
| Subtotal: Subtotal parcial |  |  |  |  | 1570.80 |
| ___ |  |  |  |  |  |
| Núcleos de comunicación vertical: |  |  |  |  |  |
| NCV1 -7,40 a -3,75. Techo | 1 | 12.32 |  |  | 12.32 |
| NCV1 -7,40 a -3,75. Losas escalera | 1.5 | 12.32 |  |  | 18.48 |
|  | 21 | 1.3 | 0.18 |  | 4.91 |
| NCV1 -7,40 a -3,75. Perímetro | 1 | 14.6 |  | 7.2 | 105.12 |
| NCV1 +0,00 a +9,80. Techo | 1 | 12.32 |  |  | 12.32 |
| NCV1 +0,00 a +9,80. Losa Escalera | 3.5 | 9.98 |  |  | 34.93 |
|  | 63 | 1 | 0.18 |  | 11.34 |
| NCV1 +0,00 a +9,80. Perímetro | 1 | 9.31 |  | 12.56 | 116.93 |
| NCV2 -7,40 a -3,75. Techo | 1 | 12.32 |  |  | 12.32 |
| NCV2 -7,40 a -3,75. Losas escalera | 1.5 | 12.32 |  |  | 18.48 |
|  | 21 | 1.3 | 0.18 |  | 4.91 |
| NCV2 -7,40 a -3,75. Perímetro | 1 | 14.6 |  | 7.2 | 105.12 |
| NCV2 +0,00 a +9,80. Techo | 1 | 12.32 |  |  | 12.32 |
| NCV2 +0,00 a +9,80. Losa Escalera | 3.5 | 9.98 |  |  | 34.93 |
|  | 63 | 1 | 0.18 |  | 11.34 |
| NCV2 +0,00 a +9,80. Perímetro | 1 | 9.31 |  | 12.56 | 116.93 |
| NCV3 -4,20 a +2,80. Techo | 1 | 10.25 |  |  | 10.25 |
| NCV3 -4,20 a +2,80. Losas escalera | 2.5 | 9.49 |  |  | 23.73 |
|  | 40 | 1 | 0.18 |  | 7.20 |
| NCV3 -4,20 a +2,80. Perímetro | 1 | 9.06 |  | 9.3 | 84.26 |
| NCV4 -4,20 a +2,80. Techo | 1 | 10.25 |  |  | 10.25 |
| NCV4 -4,20 a +2,80. Losas escalera | 2.5 | 9.49 |  |  | 23.73 |
|  | 40 | 1 | 0.18 |  | 7.20 |
| NCV4 -4,20 a +2,80. Perímetro | 1 | 9.06 |  | 9.3 | 84.26 |
| NCV5 -8,30 a +9,80. Techo | 1 | 12.32 |  |  | 12.32 |
| NCV5 -8,30 a +9,80. Losas escalera | 6.5 | 12.32 |  |  | 80.08 |
|  | 111 | 1 | 0.18 |  | 19.98 |
| NCV5 -8,30 a +9,80. Perímetro | 1 | 14.6 |  | 5.85 | 85.41 |
|  | 1 | 9.31 |  | 15 | 139.65 |
| NCV6 -8,30 a -4,65. Techo | 1 | 12.32 |  |  | 12.32 |
| NCV6 -8,30 a -4,65. Losas escalera | 1.5 | 12.32 |  |  | 18.48 |
|  | 21 | 1.3 | 0.18 |  | 4.91 |
| NCV6 -8,30 a -4,65. Perímetro | 1 | 14.6 |  | 8.1 | 118.26 |
| NCV6 +0,00 a +9,80. Techo | 1 | 10.83 |  |  | 10.83 |
| NCV6 +0,00 a +9,80. Losas escalera | 3.5 | 9.98 |  |  | 34.93 |
|  | 63 | 1 | 0.18 |  | 11.34 |
| NCV6 +0,00 a +9,80. Perímetro | 1 | 9.31 |  | 12.56 | 116.93 |
| ___ |  |  |  |  |  |
| Techo porches chillout Ejes 2-3 | 1 | 80.22 |  |  | 80.22 |
|  | 30 | 6.73 |  | 0.4 | 80.76 |
| Techo porches chillout Ejes 18-19 | 1 | 80.22 |  |  | 80.22 |
|  | 30 | 6.73 |  | 0.4 | 80.76 |
| ___ |  |  |  |  |  |
| Embocaduras huecos luz fachada sala | 44 | 1.9 |  | 3.15 | 263.34 |
| Total |  |  |  |  | 10456.81 |

**23.09** m2 ESMALTE SINTÉTICO JUNORAPID (30/06/2022)
2102.32 m2 × 10.26 (10.57 con costes indirectos) = 22221.52
Esmalte secado rápido para Sistema Tintométrico Industrial. Formulado a base de resinas alcídicas de altas prestaciones. Aplicación en exteriores e interiores. Protección y decoración de superficies metálicas. Secado rápido. Deberán estar exentas de grasa, óxido y calamina para posteriormente imprimar con una mano de Imprimación Dynaline. Una vez imprimado el repintado óptimo es antes de 24 horas, transcurrido este plazo deberá esperarse hasta 72 horas. Aplicación con pistola sin aire o aerográfica diluyendo con disolvente D-17. No aplicar sobre soportes con Tª inferior a 5ºC, ni excesivamente calientes. Aplicación y preparación del soporte según se especifica en ficha técnica de producto. Precio para envases de 15 lt. Producto certificado según UNE-EN 1504-2 con marcado CE, DdP (Declaración de prestaciones) según Reglamento (UE) 305/2011 y EPD-DAP (Declaración Ambiental de Producto).

| Código | Ud | Descripción | Rendimiento | Precio | Importe |
|---|---|---|---|---|---|
| O01OB230 | h | Oficial 1ª pintura | 0.15 | 22 | 3.30 |
| O01OB240 | h | Ayudante pintura | 0.15 | 20.32 | 3.05 |
| P25OU160 | kg | Imprimación Dynaline Juno (20kg) (material; 19/10/2022) | 0.119 | 2.79 | 0.33 |
| P25RO230 | l | Esmalte sintético Junorapid (15lt) (material; 19/10/2022) | 0.18 | 19.45 | 3.50 |
| P25WW220 | u | Pequeño material | 0.08 | 1 | 0.08 |
|  |  | Total |  |  | 10.26 |

| Medición | Uds. | Largo | Ancho | Parcial |
|---|---|---|---|---|
| Soporte de tabiques móviles: |  |  |  |  |
| Longitudinal HEB-220 | 2 | 8.1 | 0.88 | 14.26 |
|  | 25 | 5.2 | 0.88 | 114.40 |
|  | 25 | 6.9 | 0.88 | 151.80 |
|  | 8 | 5.8 | 0.88 | 40.83 |
| Transversal HEB-220 | 2 | 2.5 | 0.88 | 4.40 |
|  | 12 | 10.8 | 0.88 | 114.05 |
|  | 12 | 2.6 | 0.88 | 27.46 |
|  | 6 | 2.4 | 0.88 | 12.67 |
| Refuerzo en vano largo HEB-300 | 25 | 7.4 | 1.2 | 222.00 |
| Apoyo de soportes de carriles IPE-300 | 25 | 5 | 0.9 | 112.50 |
| Apoyo lucernarios IPE-300 | 30 | 7.4 | 0.9 | 199.80 |
| Soporte maquinaria escénica HEB-300 | 7 | 7.3 | 1.2 | 61.32 |
|  | 7 | 4.7 | 1.2 | 39.48 |
| Soporte maquinaria escénica IPE-500 | 4 | 7.3 | 1.5 | 43.80 |
|  | 4 | 4.7 | 1.5 | 28.20 |
| Apoyo pasarelas HEB-220 |  |  |  |  |
|  | 6 | 21 | 0.88 | 110.88 |
|  | 10 | 7.4 | 0.88 | 65.12 |
|  | 5 | 4.8 | 0.88 | 21.12 |
| Subtotal: Subtotal parcial |  |  |  | 1384.09 |
| ___ |  |  |  |  |
| Soportes lucernarios: |  |  |  |  |
| Estructura tubular 100.50 Principal | 240 | 3.7 | 0.3 | 266.40 |
| Estructura tubular 100.50 Anillos | 30 | 12.6 | 0.3 | 113.40 |
|  | 30 | 10.1 | 0.3 | 90.90 |
|  | 30 | 7.65 | 0.3 | 68.85 |
|  | 30 | 5.25 | 0.3 | 47.25 |
| Subtotal: Subtotal parcial |  |  |  | 586.80 |
| ___ |  |  |  |  |
| Trámex sobre sala: |  |  |  |  |
| Pasarela | 1 | 23.17 |  | 23.17 |
| Pasarela | 1 | 23.17 |  | 23.17 |
| Pasarela | 1 | 85.09 |  | 85.09 |
| Subtotal: Subtotal parcial |  |  |  | 131.43 |
| Total |  |  |  | 2102.32 |

## 24 URBANIZACIÓN (17/04/2007)
Importe: 335701.07

### 24.01 OBRA CIVIL (20/06/2022)
Importe: 131932.88

**24.01.01** m BORDILLO CALIZO 10-12x25 cm (20/06/2022)
123.6 m × 36.42 (37.51 con costes indirectos) = 4636.24
Bordillo de piedra caliza similar a la empleada en fase 1, acabado abujardado, de dimensiones aproximadas de 10-12x25 cm, colocado sobre solera de hormigón HM-20/P/20/X0 de 10 cm de espesor, i/excavación necesaria, rejuntado con mortero de cemento blanco y limpieza.
Bordillo y hormigón con marcado CE y DdP (Declaración de prestaciones) según Reglamento (UE) 305/2011.

| Código | Ud | Descripción | Rendimiento | Precio | Importe |
|---|---|---|---|---|---|
| O01OA130 | h | Cuadrilla E (mano de obra; 14/10/2022) | 0.22 | 41.71 | 9.18 |
| A02B030 | m3 | MORTERO CEMENTO BLANCO M-10 C/HORMIGONERA (20/06/2022) | 0.001 | 130.57 | 0.13 |
| P01SCB020 | m | Bordillo calizo 10-12x25 cm (material; 14/10/2022) | 1 | 22.72 | 22.72 |
| P01HMV220 | m3 | Hormigón HM-20/P/20/X0 central (material; 14/10/2022) | 0.042 | 104.59 | 4.39 |
|  |  | Total |  |  | 36.42 |

| Medición | Uds. | Largo | Parcial |
|---|---|---|---|
| Carrer Pare Vicent Costa (izda) | 1 | 54.37 | 54.37 |
| Passaige Josep Torres Colomar (peatonal) |  |  |  |
| Carrer Salvador Camacho (derecha) | 1 | 69.23 | 69.23 |
| Total |  |  | 123.6 |

**24.01.02** m PLETINA ACERO GALVANIZADO REMATE EN JARDINERÍA (20/06/2022)
334.6 m × 30.03 (30.93 con costes indirectos) = 10349.18
Formación de borde y límite de pavimentos/jardinería mediante pletina de acero inoxidable , de 150 mm de altura, 4 mm de espesor, acabado mate, con el extremo superior redondeado, fijadas al terreno mediante hinca con estacas metálicas.
_ Incluso replanteo, excavación manual del terreno, cortes, tornillos pasantes o autorroscantes de acero inoxidable, placas de conexión, esquinas y estacas metálicas para fijación al terreno, resolución de uniones entre piezas, resolución de esquinas, relleno y compactación del terreno contiguo al borde ya colocado, limpieza y eliminación del material sobrante.

| Código | Ud | Descripción | Rendimiento | Precio | Importe |
|---|---|---|---|---|---|
| O01OA130 | h | Cuadrilla E | 0.22 | 41.71 | 9.18 |
| A02B030 | m3 | MORTERO CEMENTO BLANCO M-10 C/HORMIGONERA | 0.001 | 130.57 | 0.13 |
| PN.PLETINAGAL | m | Pletina U acart. acero galvanizado plegado e = 5 mm d = 290 mm (material; 14/10/2022) | 1 | 16.33 | 16.33 |
| P01HMV220 | m3 | Hormigón HM-20/P/20/X0 central | 0.042 | 104.59 | 4.39 |
|  |  | Total |  |  | 30.03 |

| Medición | Uds. | Largo | Parcial |
|---|---|---|---|
| Medición según Memoria urbanización: |  |  |  |
| Parterres | 1 | 268 | 268.00 |
| Alcorques | 9 | 7.4 | 66.60 |
| Total |  |  | 334.6 |

**24.01.03** m2 SOLADO DE CALIZA ABUJARDADA 120xVARIABLEx4 cm REC. MORTERO (20/06/2022)
27.54 m2 × 107.01 (110.22 con costes indirectos) = 3035.46
Solado de baldosas de caliza abujardada similar a la empleada en la Fase 1, de dimensiones 120xVARIABLEx4 cm (siendo "VARIABLE" entre 20 y 120 cm), colocadas mediante flejes y recibidas con mortero de cemento M-5 confeccionado en obra. Rejuntado con mortero de juntas cementoso CG1, para junta mínima 0,15-0,3 cm, con la misma tonalidad de las piezas. Sin incluir el tratamiento hidrofugado de la caliza en obra. Incluso formación de juntas en los límites de las paredes, pilares aislados, cambios de nivel, juntas estructurales, acabado y limpieza del paramento terminado. Superficie medida según documentación gráfica de proyecto. Según CTE DB-SUA (UNE 41901:2017 Ex), NTE-RSR, NTE-RSP y UNE-EN 12058:2005. Piezas de caliza y componentes del mortero con marcado CE y DdP (Declaración de prestaciones) según Reglamento (UE) 305/2011.

| Código | Ud | Descripción | Rendimiento | Precio | Importe |
|---|---|---|---|---|---|
| O01OB090 | h | Oficial solador alicatador | 0.35 | 22 | 7.70 |
| O01OB100 | h | Ayudante solador alicatador | 0.35 | 20.49 | 7.17 |
| PN.CALIZA120X | m2 | Piedra caliza abujardada 120xVARIABEx4 cm | 1.05 | 80 | 84.00 |
| P01SX060 | kg | Mortero juntas cementoso CG1 junta mínima 0,15-0,3 cm | 0.15 | 33.9 | 5.09 |
| A02A080 | m3 | MORTERO CEMENTO M-5 C/HORMIGONERA | 0.03 | 83.98 | 2.52 |
| %PM0050 | % | Pequeño Material | 0.5 % | 106.48 | 0.53 |
|  |  | Total |  |  | 107.01 |

| Medición | Uds. | Largo | Parcial |
|---|---|---|---|
| Carrer Salvador Camacho (derecha) | 1 | 3.37 | 3.37 |
|  | 8 | 2.7 | 21.60 |
|  | 1 | 2.57 | 2.57 |
| Total |  |  | 27.54 |

**24.01.04** m2 PAVIMENTO ADOQUÍN GRANITO GRIS SIERRA 10x10x8 cm (20/06/2022)
896.4 m2 × 63.45 (65.35 con costes indirectos) = 58579.74
Pavimento de adoquín calizo gris, corte de sierra, de 10x10x8 cm, sentados sobre capa de mortero de cemento, de 8 cm de espesor, afirmados con maceta y retacado de juntas, barrido, regado con agua, limpieza y curado periódico durante 15 días, terminado. Adoquín y áridos con marcado CE y DdP (Declaración de prestaciones) según Reglamento (UE) 305/2011.

| Código | Ud | Descripción | Rendimiento | Precio | Importe |
|---|---|---|---|---|---|
| O01OB070 | h | Oficial cantero | 0.35 | 22 | 7.70 |
| O01OB080 | h | Ayudante cantero | 0.35 | 20.71 | 7.25 |
| O01OA070 | h | Peón ordinario | 0.25 | 19.71 | 4.93 |
| P01DW050 | m3 | Agua | 0.02 | 1.34 | 0.03 |
| P01SGD030 | m2 | Adoquín granito gris sierra 10x10x8 cm (material; 14/10/2022) | 1 | 42.76 | 42.76 |
| P01AA950 | kg | Arena caliza machaqueo sacos 0,3 mm (material; 14/10/2022) | 2 | 0.39 | 0.78 |
|  |  | Total |  |  | 63.45 |

| Medición | Uds. | Largo | Parcial |
|---|---|---|---|
| Acerado exterior | 1 | 896.4 | 896.40 |
| Total |  |  | 896.4 |

**24.01.05** m2 PAVIM. LOSA HORMIGÓN RECTANGULAR LISA COLOR 80x40x8 cm (20/06/2022)
69.44 m2 × 64.5 (66.44 con costes indirectos) = 4613.59
Pavimento de losa rectangular de hormigón color, de 80x40x8 cm, acabado superficial liso, sobre solera de hormigón HM-20/P/20/X0, y 10 cm de espesor, sentada con mortero de cemento, i/p.p. de junta de dilatación, enlechado y limpieza. Losa y componentes del hormigón y mortero con marcado CE y DdP (Declaración de prestaciones) según Reglamento (UE) 305/2011 y de acuerdo a la UNE-EN 1339:2004.

| Código | Ud | Descripción | Rendimiento | Precio | Importe |
|---|---|---|---|---|---|
| O01OA090 | h | Cuadrilla A | 0.5 | 52.18 | 26.09 |
| P01HMV220 | m3 | Hormigón HM-20/P/20/X0 central | 0.1 | 104.59 | 10.46 |
| P08XVL040 | m2 | Losa rectangular lisa color 80x40x8 cm (material; 14/10/2022) | 1 | 23.67 | 23.67 |
| A01L030 | m3 | LECHADA CEMENTO 1/3 CEM II/B-P 32,5 N (20/06/2022) | 0.001 | 78.17 | 0.08 |
| A02A080 | m3 | MORTERO CEMENTO M-5 C/HORMIGONERA | 0.03 | 83.98 | 2.52 |
| P08XW020 | u | Junta dilatación/m2 pavimento piezas (material; 14/10/2022) | 1 | 0.33 | 0.33 |
| M05PN120 | h | Minicargadora neumáticos 60 CV (maquinaria; 14/10/2022) | 0.04 | 33.71 | 1.35 |
|  |  | Total |  |  | 64.5 |

| Medición | Uds. | Largo | Parcial |
|---|---|---|---|
| Entrada | 1 | 6.39 | 6.39 |
| Entrada local | 1 | 14.27 | 14.27 |
| Carrer Salvador Camacho (derecha) | 4 | 11.26 | 45.04 |
| Passaige Josep Torres Colomar (peatonal) | 1 | 3.74 | 3.74 |
| Total |  |  | 69.44 |

**24.01.06** m2 PAVIMENTO DRENANTE BREINCO LLOSA ILLA GRIS 40x40x12 + GRAVA (12/10/2022)
629.44 m2 × 70.71 (72.83 con costes indirectos) = 45842.12
Solado de pavimento drenante modleo Llosa Illa de la casa BREINCO, color GRIS, en baldosas de dimensiones 40x40x12 cm, sobre capa de arean de 4 cm incluso relleno de cavidades con grava de machaqueo caliza (selección para jardinería), según especificaciones del fabricante, totalmente terminado, medida la superficie ejecutada.

| Código | Ud | Descripción | Rendimiento | Precio | Importe |
|---|---|---|---|---|---|
| O01OA090 | h | Cuadrilla A | 0.5 | 52.18 | 26.09 |
| P01HMV220 | m3 | Hormigón HM-20/P/20/X0 central | 0.1 | 104.59 | 10.46 |
| PN.LLOSAILLA | m2 | Pavimento drenante Llosa Illa 40x40x12 gris (material; 14/10/2022) | 1.05 | 30.5 | 32.03 |
| P01AA950 | kg | Arena caliza machaqueo sacos 0,3 mm | 2 | 0.39 | 0.78 |
| M05PN120 | h | Minicargadora neumáticos 60 CV | 0.04 | 33.71 | 1.35 |
|  |  | Total |  |  | 70.71 |

| Medición | Uds. | Largo | Parcial |
|---|---|---|---|
| Entrada aparcamiento | 1 | 41.3 | 41.30 |
|  | 1 | 69.28 | 69.28 |
|  | 1 | 293.93 | 293.93 |
| Rampa | 1.003 | 196.56 | 197.15 |
|  | 1 | 27.78 | 27.78 |
| Total |  |  | 629.44 |

**24.01.07** m AC-01 BARANDILLA CELOSÍA REDONDO ACERO 15 mm LISO PLEGADO ZIGZAG (15/07/2022)
24.5 m × 134.87 (138.92 con costes indirectos) = 3403.54
Celosía de acero tipo AC-01 según Memoria de carpinterías, de tubo de acero liso, de 1,00 m de altura, formada por:
- Estructura de tubo redondo de acero de diámetro 15 mm doblado en forma de asnilla de 1,00 m de altura cada 10 cm, dispuesto según detalle, soldado sobre pletina de acero de sección 300x10 mm recibida en soporte de hormigón mediante tornillería allen de cabeza plana y tacos químicos.
- Acabado con protección del conjunto mediante galvanizado en caliente de gran resistencia antioxidante. Máxima adherencia del revestimiento exterior. Y lacado al horno, color a elegir por la Dirección de obra.
- Totalmente montado en obra. Incluso parte proporcional de todos los elementos necesarios para su colocación (tornillería, accesorios, etc).

| Código | Ud | Descripción | Rendimiento | Precio | Importe |
|---|---|---|---|---|---|
| O01OB130 | h | Oficial 1ª cerrajero | 0.35 | 22 | 7.70 |
| O01OB140 | h | Ayudante cerrajero | 0.35 | 20.49 | 7.17 |
| PN.BARCELOSÍA | m | Barandilla redondo liso 15 mm plegada zig-zag (material; 14/10/2022) | 1 | 120 | 120.00 |
|  |  | Total |  |  | 134.87 |

| Medición | Uds. | Largo | Parcial |
|---|---|---|---|
| Medición según Memoria urbanización | 1 | 24.5 | 24.50 |
| Total |  |  | 24.5 |

**24.01.08** m AC-03 BARANDILLA PLETINA 100.15 mm SOLDADA h = 90 cm (15/07/2022)
2.9 m × 74.87 (77.12 con costes indirectos) = 223.65
Celosía de acero tipo AC-03 según Memoria de carpinterías, de pletna de acero liso, de 1,00 m de altura, formada por:
- Estructura de pletina de acero de 100.15 mm doblado, dispuesto según detalle, soldado sobre pletina de acero de sección 300x10 mm recibida en soporte de hormigón mediante tornillería allen de cabeza plana y tacos químicos.
- Acabado con protección del conjunto mediante galvanizado en caliente de gran resistencia antioxidante. Máxima adherencia del revestimiento exterior. Y lacado al horno, color a elegir por la Dirección de obra.
- Totalmente montado en obra. Incluso parte proporcional de todos los elementos necesarios para su colocación (tornillería, accesorios, etc).

| Código | Ud | Descripción | Rendimiento | Precio | Importe |
|---|---|---|---|---|---|
| O01OB130 | h | Oficial 1ª cerrajero | 0.35 | 22 | 7.70 |
| O01OB140 | h | Ayudante cerrajero | 0.35 | 20.49 | 7.17 |
| PN.BARPLETINA | m | Barandilla pletina 15 mm plegada (material; 14/10/2022) | 1 | 60 | 60.00 |
|  |  | Total |  |  | 74.87 |

| Medición | Uds. | Largo | Parcial |
|---|---|---|---|
| Medición según Memoria urbanización | 2 | 1.45 | 2.90 |
| Total |  |  | 2.9 |

**24.01.09** u AC-05 MONEDAS SEÑALIZACIÓN PAVIMENTO (15/07/2022)
46 u × 26.37 (27.16 con costes indirectos) = 1249.36
Moneda de señalización de pavimentos tipo AC-05 según Memoria de carpinterías.

| Código | Ud | Descripción | Rendimiento | Precio | Importe |
|---|---|---|---|---|---|
| O01OB130 | h | Oficial 1ª cerrajero | 0.15 | 22 | 3.30 |
| O01OB140 | h | Ayudante cerrajero | 0.15 | 20.49 | 3.07 |
| PN.MONEDASEÑA | u | Moneda de señalización (material; 14/10/2022) | 1 | 20 | 20.00 |
|  |  | Total |  |  | 26.37 |

| Medición | Uds. | Parcial |
|---|---|---|
| Medición según Memoria urbanización | 46 | 46.00 |
| Total |  | 46 |

### 24.02 PAISAJISMO (17/04/2007)
Importe: 203768.19

#### 24.02.01 DRENAJE (01/09/2016)
Importe: 4724.13

**JTDD0B** m2 Suministro y colocación de geotextil (01/09/2016)
702.41 m2 × 3.23 (3.33 con costes indirectos) = 2339.03
Suministro y colocación de geotextil para zonas de plantación , medida la unidad ejecutada en obra.

| Código | Ud | Descripción | Rendimiento | Precio | Importe |
|---|---|---|---|---|---|
| O01OB270 | h | Oficial 1ª jardinería (mano de obra; 15/10/2022) | 0.01 | 22 | 0.22 |
| O01OB280 | h | Peón jardinería | 0.1 | 19.71 | 1.97 |
| PNGG01d | m2 | Geotextil no tejido 180g/m2 (material; 26/07/2022) | 1 | 0.98 | 0.98 |
| %0200 | % | Medios auxiliares (01/09/2016) | 2 % | 3.17 | 0.06 |
|  |  | Total |  |  | 3.23 |

**JTDD02a** m3 Drenaje mediante gravilla (01/09/2016)
93.46 m3 × 24.78 (25.52 con costes indirectos) = 2385.10
Drenaje para zonas de plantación en la realización de una cama de grava silícea en el fondo del mismo de 10 cm de espesor, no se incluyen apertura ni tapado del hoyo, medida la unidad ejecutada en obra.

| Código | Ud | Descripción | Rendimiento | Precio | Importe |
|---|---|---|---|---|---|
| O01OB270 | h | Oficial 1ª jardinería | 0.01 | 22 | 0.22 |
| O01OB280 | h | Peón jardinería | 0.1 | 19.71 | 1.97 |
| PBAG04cd | m3 | Gravilla(12/18)sili.trit.30 km (material; 26/07/2022) | 1 | 22.1 | 22.10 |
| %0200 | % | Medios auxiliares | 2 % | 24.29 | 0.49 |
|  |  | Total |  |  | 24.78 |

Claves: plantar, gravilla, fondo, drenaje, ejecución, espesor, hoyo, grava, tapa, apertura, consistir, inclusión, sílice, realización, medida, obra, unidad, cama

| Medición | Uds. | Largo | Ancho | Alto | Parcial |
|---|---|---|---|---|---|
| TIERRA NIVEL SUPERIOR SOPHORAS | 10 | 6.2 | 1.18 | 0.1 | 7.32 |
| TIERRA NIVEL INFERIOR SOPHORAS | 10 | 6.2 | 3.5 | 0.1 | 21.70 |
| TIERRA FICUS REPENS | 1 | 94.65 |  | 0.1 | 9.47 |
| TIERRA PISTACIA LENTISCUS | 1 | 162.13 |  | 0.1 | 16.21 |
| TIERRA ROSMARINUS | 1 | 339 |  | 0.1 | 33.90 |
| TIERRA PARTERRE RAMPA | 1 | 48.62 |  | 0.1 | 4.86 |
| Total |  |  |  |  | 93.46 |

#### 24.02.02 TIERRA (01/06/2016)
Importe: 36143.41

**CDTR07c** m3 Rellen.mec.tierra veg.préstamo (01/06/2016)
580.72 m3 × 6.68 (6.88 con costes indirectos) = 3995.35
Relleno y extendido con tierra vegetal de préstamos, a cielo abierto, con medios mecánicos, i/refino a mano con p.p. de medios medido el volumen ejecutado en obra.

| Código | Ud | Descripción | Rendimiento | Precio | Importe |
|---|---|---|---|---|---|
| O01OA070 | h | Peón ordinario | 0.08 | 19.71 | 1.58 |
| MAMM04a | h | Pala cargad.neumát. 60 CV /0,6 m3 (maquinaria; 01/06/2016) | 0.07 | 33.34 | 2.33 |
| MATV13a | m3 | Canon tierra vegetal préstamos (material; 26/07/2022) | 1.2 | 2.2 | 2.64 |
| %0200 | % | Medios auxiliares | 2 % | 6.55 | 0.13 |
|  |  | Total |  |  | 6.68 |

| Medición | Uds. | Largo | Ancho | Alto | Parcial |
|---|---|---|---|---|---|
| TIERRA NIVEL SUPERIOR SOPHORAS | 10 | 6.2 | 1.18 | 0.4 | 29.26 |
| TIERRA NIVEL INFERIOR SOPHORAS | 10 | 6.2 | 3.5 | 0.95 | 206.15 |
| TIERRA FICUS REPENS | 1 | 94.65 |  | 0.4 | 37.86 |
| TIERRA PISTACIA LENTISCUS | 1 | 162.13 |  | 0.94 | 152.40 |
| TIERRA ROSMARINUS | 1 | 339 |  | 0.4 | 135.60 |
| TIERRA PARTERRE RAMPA | 1 | 48.62 |  | 0.4 | 19.45 |
| Total |  |  |  |  | 580.72 |

**U13AM010** m3 SUMINISTRO Y EXTENDIDO MANUAL TIERRA VEGETAL CRIBADA (30/06/2022)
660.26 m3 × 47.27 (48.69 con costes indirectos) = 32148.06
Suministro, extendido y perfilado de tierra vegetal arenosa, limpia y cribada con medios manuales, suministrada a granel.

| Código | Ud | Descripción | Rendimiento | Precio | Importe |
|---|---|---|---|---|---|
| O01OB280 | h | Peón jardinería | 1.6 | 19.71 | 31.54 |
| P28DA020 | m3 | Tierra vegetal cribada (material; 12/12/2022) | 1 | 15.73 | 15.73 |
|  |  | Total |  |  | 47.27 |

| Medición | Uds. | Largo | Ancho | Alto | Parcial |
|---|---|---|---|---|---|
| Planta acceso: |  |  |  |  |  |
| Alcorques. Fondo vaso | 10 | 11.1 | 3.55 | 0.92 | 362.53 |
| a deducir alcorques | 10 | 6.2 | 1.2 | 0.43 | 31.99 |
| Jardineras eje A | 1 | 2.61 |  | 1.3 | 3.39 |
|  | 1 | 8.5 |  | 1.3 | 11.05 |
|  | 1 | 15.04 |  | 1.3 | 19.55 |
| Jardinera eje A-19 | 1 | 11.38 |  | 1.3 | 14.79 |
| Jardineras Eje J-K. Fondo | 1 | 35.15 |  | 1.3 | 45.70 |
|  | 1 | 23.48 |  | 1.3 | 30.52 |
| Planta cubierta: |  |  |  |  |  |
| Chill Out Ejes 2-3 | 1 | 249.8 |  | 0.2 | 49.96 |
| Control | 1 | 234.63 |  | 0.2 | 46.93 |
| Chill Out Ejes 18-19 | 1 | 219.27 |  | 0.2 | 43.85 |
| Total |  |  |  |  | 660.26 |

#### 24.02.03 PLANTACIONES (01/06/2016)
Importe: 79950.74

**JPLP26a** u Plantac.man.trepadora <100cm (01/06/2016)
110 u × 6.22 (6.41 con costes indirectos) = 705.10
Plantación de plantas trepadoras de <100 cm de altura, suministradas en contenedor, cepellón o raiz desnuda, en hoyo de plantación realizado en cualquier clase de terreno, con forma de cubeta tronco-cónica con unas dimensiones de base inferior/base superior/altura de 30x50x25, abierto a mano, incluida presentación de la planta, relleno y apisonado del hoyo, y primer riego, completamente ejecutado. No incluye el precio de la planta.

| Código | Ud | Descripción | Rendimiento | Precio | Importe |
|---|---|---|---|---|---|
| O01OB270 | h | Oficial 1ª jardinería | 0.05 | 22 | 1.10 |
| O01OB280 | h | Peón jardinería | 0.25 | 19.71 | 4.93 |
| PBGA01a | m3 | Agua potable en obra (material; 01/06/2016) | 0.05 | 1.33 | 0.07 |
| %0200 | % | Medios auxiliares | 2 % | 6.10 | 0.12 |
|  |  | Total |  |  | 6.22 |

| Medición | Uds. | Largo | Parcial |
|---|---|---|---|
| FICUS REPENS | 1 | 110 | 110.00 |
| Total |  |  | 110 |

**JPLP25aba** u Plant.man.arbus.comp.<100 tv0% (01/06/2016)
2200 u × 8.69 (8.95 con costes indirectos) = 19690.00
Plantación de arbustos de <100 cm de altura, suministradas en contenedor o cepellón o raíz desnuda, en hoyo de plantación realizado en terreno compacto, con forma de cubeta tronco-cónica de dimensiones de base inferior/base superior/altura de 30x60x30 cm, abierto por medios manuales, incluído replanteo, presentación de la planta, retirada a acopio intermedio o extendido de la tierra existente según calidad de la misma, relleno y apisonado del fondo del hoyo, en su caso, para evitar asentamientos de la planta, relleno lateral y apisonado moderado con tierra de cabeza seleccionada de la propia excavación, formación de alcorque y primer riego, completamente ejecutado. No incluye el precio de la planta.

| Código | Ud | Descripción | Rendimiento | Precio | Importe |
|---|---|---|---|---|---|
| O01OB270 | h | Oficial 1ª jardinería | 0.05 | 22 | 1.10 |
| O01OB280 | h | Peón jardinería | 0.375 | 19.71 | 7.39 |
| PBGA01a | m3 | Agua potable en obra | 0.025 | 1.33 | 0.03 |
| %0200 | % | Medios auxiliares | 2 % | 8.52 | 0.17 |
|  |  | Total |  |  | 8.69 |

| Medición | Uds. | Largo | Parcial |
|---|---|---|---|
| PISTACIA LENTISCUS | 1 | 310 | 310.00 |
| PITTOSPORUM TOBIRA "NANUM" | 1 | 375 | 375.00 |
| ROSMARINUS OFFICINALIS "POSTRATUS" | 1 | 1515 | 1515.00 |
| Total |  |  | 2200 |

**JPLP04ebb** u Plant.mec.árb.per.c/c20-30,com.25% (01/06/2016)
51 u × 28.38 (29.23 con costes indirectos) = 1490.73
Plantación de árboles de hoja perenne de 20-30 cm de perímetro de tronco, suministrados en contenedor o cepellón, en hoyo de plantación realizado en terreno compacto, con forma de cubeta tronco-cónica de dimensiones de base inferior/base superior/altura de 60x120x50 cm, abierto por medios mecánicos, incluido replanteo, presentación de la planta, retirada a acopio intermedio o extendido de la tierra existente según calidad de la misma, relleno y apisionado del hoyo del fondo del hoyo, en su caso, para evitar asentamientos de la planta, relleno lateral y apisionado moderado con tierra de cabeza seleccionada de la propia excavación, mezclada con tierra vegetal limpia y cribada en una proporción del 25%, formación de alcorque y primer riego, medida la unidad completamente ejecutada. No incluye el precio de la planta.

| Código | Ud | Descripción | Rendimiento | Precio | Importe |
|---|---|---|---|---|---|
| O01OB270 | h | Oficial 1ª jardinería | 0.16 | 22 | 3.52 |
| O01OB280 | h | Peón jardinería | 0.729 | 19.71 | 14.37 |
| MAMM02a | h | Mini-retroexcav.hidrá.cad 1,2t (maquinaria; 01/06/2016) | 0.096 | 29.4 | 2.82 |
| MATE07a | h | Camión c/grúa <10 t (maquinaria; 01/06/2016) | 0.1 | 52.65 | 5.27 |
| MATO03a | h | Dumper autocargable 1.500 kg (maquinaria; 01/06/2016) | 0.06 | 5.76 | 0.35 |
| PTDA11a | m3 | Tierra vegetal cribada (material; 01/06/2016) | 0.088 | 16.1 | 1.42 |
| PBGA01a | m3 | Agua potable en obra | 0.05 | 1.33 | 0.07 |
| %0200 | % | Medios auxiliares | 2 % | 27.82 | 0.56 |
|  |  | Total |  |  | 28.38 |

| Medición | Uds. | Largo | Parcial |
|---|---|---|---|
| CERATONIAS | 1 | 15 | 15.00 |
| QUERCUS ILEX | 1 | 16 | 16.00 |
| SOPHORA | 1 | 20 | 20.00 |
| Total |  |  | 51 |

**PTEB05afa** u Suministro Ceratonia siliqua 20-25ct (26/07/2022)
15 u × 331 (340.93 con costes indirectos) = 5113.95
Suministro de Ceratonia siliqua (Algarrobo) de 20-25 cm, en contenedor.

**PTEB19bga** u Suministro Quercus ilex 20-25 ct (26/07/2022)
16 u × 352 (362.56 con costes indirectos) = 5800.96
Suministro de Quercus ilex (Encina) de 20-25 cm, en contenedor.

**PTED43afb** u Suministro Sophora japonica 18-20 cep (26/07/2022)
20 u × 125 (128.75 con costes indirectos) = 2575.00
Suministro de Sophora japonica (Acacia del Japón) de 18-20 cm, en cepellón.

**PTEF74ada** u Suministro Pistacia lentiscus 60/80 ct (26/07/2022)
310 u × 42 (43.26 con costes indirectos) = 13410.60
Suministro de Pistacia lentiscus (lentisco) 60/80 cm, en contenedor.

**PTEF75iba** u Suministro Pittosporum tobira "Nana" 40/60 ct (26/07/2022)
375 u × 25 (25.75 con costes indirectos) = 9656.25
Suministro de Pittosporum tobira "Nana" 40/60 cm, en contenedor.

**PTEU19de** u Suministro Rosmarinus officinalis "Prostratus" ct-5L (26/07/2022)
1515 u × 12 (12.36 con costes indirectos) = 18725.40
Suministro de Rosmarinus officinalis "Prostratus", en contenedor de 5 litros.

**PTEH14aaa** u Suministro Ficus repens 60/80 ct (26/07/2022)
110 u × 9 (9.27 con costes indirectos) = 1019.70
Suministro de Ficus repens (Ficus trepador) de 60/80 cm, en contenedor.

**JLAM25aab** m2 Acolchado astillas 5cm s/malla (01/06/2016)
702.41 m2 × 2.44 (2.51 con costes indirectos) = 1763.05
Acolchado de suelos mediante aporte y extendido manual de capa uniforme de 5 cm de espesor de astilla de madera, incluida ligera preparación del terreno, medida la superficie ejecutada.

| Código | Ud | Descripción | Rendimiento | Precio | Importe |
|---|---|---|---|---|---|
| O01OB270 | h | Oficial 1ª jardinería | 0.005 | 22 | 0.11 |
| O01OB280 | h | Peón jardinería | 0.05 | 19.71 | 0.99 |
| PTAO03a | m3 | Astilla madera trat.contra hongo (material; 01/06/2016) | 0.05 | 25.73 | 1.29 |
| %0200 | % | Medios auxiliares | 2 % | 2.39 | 0.05 |
|  |  | Total |  |  | 2.44 |

#### 24.02.04 RIEGO (17/04/2007)
Importe: 17190.76

**IDAP03a** u Acometida en tubo PEAD 32mm (01/06/2016)
5 u × 110.59 (113.91 con costes indirectos) = 569.55
Acometida a la red general municipal de agua potable hasta una longitud máxima de 8 m, realizada con tubo de PEAD de 32 mm de diámetro, de 10 atmósferas de presión máxima con collarín de toma de polipropileno y válvula de corte de esfera de PVC rosca de 1", p.p. de piezas especiales de polietileno y tapón roscado, terminada y en funcionamiento, y sin incluir los permisos municipales y el canon de acometida, ni la rotura y restauración del pavimento, medida la unidad ejecutada en obra.

| Código | Ud | Descripción | Rendimiento | Precio | Importe |
|---|---|---|---|---|---|
| O01OB170 | h | Oficial 1ª fontanero calefactor | 2 | 22.2 | 44.40 |
| O01OB190 | h | Ayudante fontanero | 1 | 20.71 | 20.71 |
| PIDE05i | u | Collarín toma poliprop. según conexión (material; 12/12/2022) | 1 | 10.9 | 10.90 |
| PIDW15a | u | Codo polietileno de 32 mm (material; 01/06/2016) | 1 | 3.11 | 3.11 |
| PIDB11bc | m | Tub.poliet.PE-50 10 atm D=32 mm (material; 12/12/2022) | 8 | 1.6 | 12.80 |
| PIDF50c | u | Válv.esfera PVC rosca D=1" (material; 12/12/2022) | 1 | 16.5 | 16.50 |
| %0200 | % | Medios auxiliares | 2 % | 108.42 | 2.17 |
|  |  | Total |  |  | 110.59 |

Claves: sin, presión, toma, PVC, válvula, esfera, PEAD, municipal, polipropileno, medida, funcionar, pavimento, terminar, agua, restaurar, rosca, canon, inclusión, longitud, máximo, rotura, obra, cortar, general, tubo, ejecución, diámetro, especial, collar, atmósfera, acometida, pieza, polietileno, tapón, potable, unidad, permiso, red

| Medición | Uds. | Parcial |
|---|---|---|
|  | 2 | 2.00 |
| Cubierta chillout | 1 | 1.00 |
| Cubierta entrada | 1 | 1.00 |
| Cubierta aseos | 1 | 1.00 |
| Total |  | 5 |

**IDCR02bcc** m Tubería AD PE-50 10atm D=32mm 20%p.es (01/06/2016)
90 m × 5.63 (5.8 con costes indirectos) = 522.00
Instalación de tubería de polietileno de alta densidad PE-50 en red de riego, de diámetro exterior 32 mm y presión nominal 10 atm, suministrada en rollos, incluso piezas especiales y elementos de unión valorados en un 20 % sobre el precio del tubo, colocada en el interior de zonas verdes, medida la longitud completamente instalada en obra.

| Código | Ud | Descripción | Rendimiento | Precio | Importe |
|---|---|---|---|---|---|
| O01OB170 | h | Oficial 1ª fontanero calefactor | 0.087 | 22.2 | 1.93 |
| O01OB190 | h | Ayudante fontanero | 0.087 | 20.71 | 1.80 |
| PIDB11bc | m | Tub.poliet.PE-50 10 atm D=32 mm | 1 | 1.6 | 1.60 |
| PIDE04a | u | Repercusión piezas especiales (material; 01/06/2016) | 0.194 | 1 | 0.19 |
| %0200 | % | Medios auxiliares | 2 % | 5.52 | 0.11 |
|  |  | Total |  |  | 5.63 |

| Medición | Uds. | Parcial |
|---|---|---|
|  | 60 | 60.00 |
| Cubierta chillout | 8 | 8.00 |
| Cubierta entrada | 14 | 14.00 |
| Cubierta aseos | 8 | 8.00 |
| Total |  | 90 |

**IDCR02acc** m Tubería AD PE-50 10atm D=25mm 20%p.es (01/06/2016)
454 m × 5.43 (5.59 con costes indirectos) = 2537.86
Instalación de tubería de polietileno de alta densidad PE-50 en red de riego, de diámetro exterior 25 mm y presión nominal 10 atm, suministrada en rollos, incluso piezas especiales y elementos de unión valorados en un 20 % sobre el precio del tubo, colocada en el interior de zonas verdes, medida la longitud completamente instalada en obra.

| Código | Ud | Descripción | Rendimiento | Precio | Importe |
|---|---|---|---|---|---|
| O01OB170 | h | Oficial 1ª fontanero calefactor | 0.087 | 22.2 | 1.93 |
| O01OB190 | h | Ayudante fontanero | 0.087 | 20.71 | 1.80 |
| PIDB11ac | m | Tub.poliet.PE-80 10 atm D=25 mm (material; 26/07/2022) | 1 | 1.47 | 1.47 |
| PIDE04a | u | Repercusión piezas especiales | 0.122 | 1 | 0.12 |
| %0200 | % | Medios auxiliares | 2 % | 5.32 | 0.11 |
|  |  | Total |  |  | 5.43 |

| Medición | Uds. | Parcial |
|---|---|---|
|  | 330 | 330.00 |
| Cubierta chillout | 50 | 50.00 |
| Cubierta entrada | 32 | 32.00 |
| Cubierta aseos | 42 | 42.00 |
| Total |  | 454 |

**IDIB03aa** u Boca riego bayon.D=3/4",tapa y llave (01/09/2016)
16 u × 54.76 (56.4 con costes indirectos) = 902.40
Boca de riego de tipo bayoneta con tapa y c/llave, conexión a 3/4", completamente instalada, medida la unidad en funcionamiento.

| Código | Ud | Descripción | Rendimiento | Precio | Importe |
|---|---|---|---|---|---|
| O01OB170 | h | Oficial 1ª fontanero calefactor | 0.2 | 22.2 | 4.44 |
| O01OB190 | h | Ayudante fontanero | 0.2 | 20.71 | 4.14 |
| PIDE05b | u | Collarín toma poliprop.D=32 mm (material; 26/07/2022) | 1 | 2.37 | 2.37 |
| PIDI03aa | u | B.riego enl.ráp.3/4",c/llave (material; 26/07/2022) | 1 | 42.43 | 42.43 |
| PIDI52ab | u | Conex.flex.regadores,D=3/4" (material; 26/07/2022) | 1 | 0.31 | 0.31 |
| %0200 | % | Medios auxiliares | 2 % | 53.69 | 1.07 |
|  |  | Total |  |  | 54.76 |

| Medición | Uds. | Parcial |
|---|---|---|
|  | 10 | 10.00 |
| Cubierta chillout | 2 | 2.00 |
| Cubierta entrada | 2 | 2.00 |
| Cubierta aseos | 2 | 2.00 |
| Total |  | 16 |

**IDIW01cb** u Arqueta tronco-piramidal 4-5 válv. (01/09/2016)
5 u × 59.12 (60.89 con costes indirectos) = 304.45
Arqueta de plástico tronco-piramidal, con tapa, para alojamiento de 4-5 válvulas o mecanismos, incluido arreglo de tierras, completamente instalada, medida la unidad ejecutada en obra.

| Código | Ud | Descripción | Rendimiento | Precio | Importe |
|---|---|---|---|---|---|
| O01OB170 | h | Oficial 1ª fontanero calefactor | 0.25 | 22.2 | 5.55 |
| O01OB190 | h | Ayudante fontanero | 0.25 | 20.71 | 5.18 |
| O01OA070 | h | Peón ordinario | 0.25 | 19.71 | 4.93 |
| PIDI50cb | u | Arqueta tronco-piramidal 4-5 válv. (material; 22/09/2022) | 1 | 42.3 | 42.30 |
| %0200 | % | Medios auxiliares | 2 % | 57.96 | 1.16 |
|  |  | Total |  |  | 59.12 |

| Medición | Uds. | Parcial |
|---|---|---|
|  | 2 | 2.00 |
| Cubierta chillout | 1 | 1.00 |
| Cubierta entrada | 1 | 1.00 |
| Cubierta aseos | 1 | 1.00 |
| Total |  | 5 |

**IDMH40b** u Program.autónom.pilas NODE 2est. (01/09/2016)
4 u × 191.65 (197.4 con costes indirectos) = 789.60
Programador a pilas NODE o equivalente para 2 estaciones, programación independiente, 9 arranques diarios, tiempo de riego de 1 minuto a 4 horas, calendario de riego semanal o mensual, preparado by-pass para sensores, programador estanco para montaje en interior de arqueta, funcionamiento con una pila de 9V para activar solenoides tipo latch de 9V, con indicador de pila en el display, incluida colocación y limpieza, medida la unidad instalada en obra.

| Código | Ud | Descripción | Rendimiento | Precio | Importe |
|---|---|---|---|---|---|
| O01OB200 | h | Oficial 1ª electricista | 0.3 | 22 | 6.60 |
| O01OB220 | h | Ayudante electricista | 0.3 | 20.96 | 6.29 |
| PIDH80b | u | Program.autónom.pilas NODE 2est. (material; 22/09/2022) | 1 | 175 | 175.00 |
| %0200 | % | Medios auxiliares | 2 % | 187.89 | 3.76 |
|  |  | Total |  |  | 191.65 |

| Medición | Uds. | Parcial |
|---|---|---|
|  | 1 | 1.00 |
| Cubierta chillout | 1 | 1.00 |
| Cubierta entrada | 1 | 1.00 |
| Cubierta aseos | 1 | 1.00 |
| Total |  | 4 |

**IDMH40c** u Program.autónom.pilas NODE 4est. (01/09/2016)
1 u × 237.55 (244.68 con costes indirectos) = 244.68
Programador a pilas SVC o equivalente para 4 estaciones, programación independiente, 9 arranques diarios, tiempo de riego de 1 minuto a 4 horas, calendario de riego semanal o mensual, preparado by-pass para sensores, programador estanco para montaje en interior de arqueta, funcionamiento con una pila de 9V para activar solenoides tipo latch de 9V, con indicador de pila en el display, incluida colocación y limpieza, medida la unidad instalada en obra.

| Código | Ud | Descripción | Rendimiento | Precio | Importe |
|---|---|---|---|---|---|
| O01OB200 | h | Oficial 1ª electricista | 0.3 | 22 | 6.60 |
| O01OB220 | h | Ayudante electricista | 0.3 | 20.96 | 6.29 |
| PIDH80c | u | Program.autónom.pilas NODE 4est. (material; 22/09/2022) | 1 | 220 | 220.00 |
| %0200 | % | Medios auxiliares | 2 % | 232.89 | 4.66 |
|  |  | Total |  |  | 237.55 |

**IDMH21a** u Electroválv.PGV-SS 1"s/solen. (01/09/2016)
6 u × 36.95 (38.06 con costes indirectos) = 228.36
Electroválvula PGV-SS o equivalente, sin solenoide, compatible con solenoide de 9V latch, fabricada en PVC, presión de trabajo recomendada de 1,5 a 10 bares, con regulador de caudal y conexión rosca hembra de 1", colocada en instalación de riego, medida la unidad instalada en obra.

| Código | Ud | Descripción | Rendimiento | Precio | Importe |
|---|---|---|---|---|---|
| O01OB170 | h | Oficial 1ª fontanero calefactor | 0.25 | 22.2 | 5.55 |
| O01OB190 | h | Ayudante fontanero | 0.25 | 20.71 | 5.18 |
| PIDH21a | u | Electrov.PGV-SS 1"s/solen. (material; 22/09/2022) | 1 | 25.5 | 25.50 |
| %0200 | % | Medios auxiliares | 2 % | 36.23 | 0.72 |
|  |  | Total |  |  | 36.95 |

**IDMH24a** ud Solenoide latch para sist.pilas 9V (17/04/2007)
6 ud × 28.21 (29.06 con costes indirectos) = 174.36
Solenoide tipo latch para sistemas a pilas de 9V, instalado en electroválvula, sin incluir ésta, medida la unidad instalada en obra.

| Código | Ud | Descripción | Rendimiento | Precio | Importe |
|---|---|---|---|---|---|
| O01OB200 | h | Oficial 1ª electricista | 0.08 | 22 | 1.76 |
| PIDH24a | ud | Solenoide latch para sist.pilas 9V (material; 17/04/2007) | 1 | 25.9 | 25.90 |
| %0200 | % | Medios auxiliares | 2 % | 27.66 | 0.55 |
|  |  | Total |  |  | 28.21 |

**IDCR01cbc** m Tubería BD PE-32 6atm D=25mm 20%p.es (01/06/2016)
590 m × 4.68 (4.82 con costes indirectos) = 2843.80
Instalación de tubería de polietileno de baja densidad PE-32 en red de riego, de diámetro exterior 25 mm y presión nominal 6 atm, incluso piezas especiales y elementos de unión valorados en un 20 % sobre el precio del tubo, colocada en el interior de zonas verdes, medida la longitud completamente instalada en obra.

| Código | Ud | Descripción | Rendimiento | Precio | Importe |
|---|---|---|---|---|---|
| O01OB170 | h | Oficial 1ª fontanero calefactor | 0.087 | 22.2 | 1.93 |
| O01OB190 | h | Ayudante fontanero | 0.087 | 20.71 | 1.80 |
| PIDB10cb | m | Tub.poliet.PE-40 6 atm D=25 mm (material; 26/07/2022) | 1 | 0.75 | 0.75 |
| PIDE04a | u | Repercusión piezas especiales | 0.106 | 1 | 0.11 |
| %0200 | % | Medios auxiliares | 2 % | 4.59 | 0.09 |
|  |  | Total |  |  | 4.68 |

**IDCR01bbc** m Tubería BD PE-32 6atm D=20mm 20%p.es (01/06/2016)
50 m × 4.46 (4.59 con costes indirectos) = 229.50
Instalación de tubería de polietileno de baja densidad PE-32 en red de riego, de diámetro exterior 20 mm y presión nominal 6 atm, incluso piezas especiales y elementos de unión valorados en un 20 % sobre el precio del tubo, colocada en el interior de zonas verdes, medida la longitud completamente instalada en obra.

| Código | Ud | Descripción | Rendimiento | Precio | Importe |
|---|---|---|---|---|---|
| O01OB170 | h | Oficial 1ª fontanero calefactor | 0.087 | 22.2 | 1.93 |
| O01OB190 | h | Ayudante fontanero | 0.087 | 20.71 | 1.80 |
| PIDB10bb | m | Tub.poliet.PE-40 6 atm D=20 mm (material; 26/07/2022) | 1 | 0.57 | 0.57 |
| PIDE04a | u | Repercusión piezas especiales | 0.072 | 1 | 0.07 |
| %0200 | % | Medios auxiliares | 2 % | 4.37 | 0.09 |
|  |  | Total |  |  | 4.46 |

**IDIR02c** m Tub.goteros integr.cada 0,33m (01/06/2016)
3690 m × 1.52 (1.57 con costes indirectos) = 5793.30
Tubería de polietileno de 16 mm con goteros cilíndricos autocompensantes, autorregulables, autolimpiantes, termosoldados en el interior de la pared a una equidistancia de 0,33 m, para un caudal de 2,2-3,6 l/h a una presión de 0,8-3,5 atm, i/p.p. de accesorios, medida la longitud en funcionamiento.

| Código | Ud | Descripción | Rendimiento | Precio | Importe |
|---|---|---|---|---|---|
| O01OB170 | h | Oficial 1ª fontanero calefactor | 0.03 | 22.2 | 0.67 |
| PIDI30c | m | Tub.goteros integr.cada 0,33 m (material; 26/07/2022) | 1 | 0.36 | 0.36 |
| PBWP02a | u | Acces. y pequeño mater.inst.hidra (material; 01/06/2016) | 0.5 | 0.91 | 0.46 |
| %0200 | % | Medios auxiliares | 2 % | 1.49 | 0.03 |
|  |  | Total |  |  | 1.52 |

| Medición | Uds. | Largo | Parcial |
|---|---|---|---|
|  | 1880 |  | 1880.00 |
| Cubierta chillout | 1 | 650 | 650.00 |
| Cubierta entrada | 1 | 590 | 590.00 |
| Cubierta aseos | 1 | 570 | 570.00 |
| Total |  |  | 3690 |

**CDTC45a** m Excav.zanja riego c/zanjad.i/tapad (01/06/2016)
410 m × 3.32 (3.42 con costes indirectos) = 1402.20
Excavación de zanja de 15 cm de ancho y 50 cm de profundidad, para alojamiento de conducciones en red de riego de zonas verdes, realizada mediante zanjadora hidráulica autopropulsada de 16 CV de potencia, i/tapado de la zanja a mano, medida la longitud ejecutada en obra.

| Código | Ud | Descripción | Rendimiento | Precio | Importe |
|---|---|---|---|---|---|
| O01OB270 | h | Oficial 1ª jardinería | 0.06 | 22 | 1.32 |
| O01OB280 | h | Peón jardinería | 0.015 | 19.71 | 0.30 |
| MAMVb2a | h | Zanjadora hidráulica 16 CV (maquinaria; 01/06/2016) | 0.06 | 27.18 | 1.63 |
| %0200 | % | Medios auxiliares | 2 % | 3.25 | 0.07 |
|  |  | Total |  |  | 3.32 |

Claves: riego, zanja, verde, zanjad, ejecución, excavar, Excav, mano, red, conducir, zanjadora, hidráulico, potencia, obra, ancho, longitud, zona, alojamiento, tapa, tapad, autopropulsado, medida, profundidad

**CL002A** u Colectores para electrovalvulas en arquetas (01/09/2016)
1 u × 629.81 (648.7 con costes indirectos) = 648.70

| Código | Ud | Descripción | Rendimiento | Precio | Importe |
|---|---|---|---|---|---|
| O01OB170 | h | Oficial 1ª fontanero calefactor | 6 | 22.2 | 133.20 |
| O01OB190 | h | Ayudante fontanero | 6 | 20.71 | 124.26 |
| JGGDFDF | u | Colector 4 electroválvulas (material; 27/07/2022) | 1 | 60 | 60.00 |
| JSJSJJS | u | Colector 2 electroválvulas (material; 27/07/2022) | 1 | 30 | 30.00 |
| RPRPRPRP | u | Regulador de presion de 1" de latón (material; 27/07/2022) | 2 | 60 | 120.00 |
| RP2RP2RP | u | Llave de esfera de 1" (material; 27/07/2022) | 6 | 25 | 150.00 |
| %0200 | % | Medios auxiliares | 2 % | 617.46 | 12.35 |
|  |  | Total |  |  | 629.81 |

#### 24.02.05 CUBIERTAS VEGETALES (12/08/2009)
Importe: 58463.95

##### 24.02.05.01 CUBIERTAS VEGETALES CHILLOUTS (12/08/2009)
Importe: 37007.92

**JA010** m2 Sum y extendido lámina antirraíz wsf 40 (12/08/2009)
464.01 m2 × 7.42 (7.64 con costes indirectos) = 3545.04
Suministro y extendido de lámina antiraices Zinco WSF-40 con solapes de 1,5 m.
Lámina de polietileno de alta presión acreditada desde decenios, resistente al desgarro y robusta para el uso como protección antirraíz colocada suelta, sobre todo bajo cubiertas ecológicas extensivas y para revestir jardineras. antiraíz, resistente al betúmen y polestireno.

| Código | Ud | Descripción | Rendimiento | Precio | Importe |
|---|---|---|---|---|---|
| O01OB270 | h | Oficial 1ª jardinería | 0.025 | 22 | 0.55 |
| O01OB280 | h | Peón jardinería | 0.02 | 19.71 | 0.39 |
| POSG11B1 | m2 | Lámina ani-raices WSF 40 (material; 26/11/2022) | 1.35 | 4.2 | 5.67 |
| %5 PORTES | % | 5 % Coste por portes (05/08/2014) | 5 % | 6.61 | 0.33 |
| MATE30 | h | Camion grua (maquinaria; 26/11/2022) | 0.004 | 82 | 0.33 |
| %2 MA | % | Medios auxiliares (12/08/2009) | 2 % | 7.27 | 0.15 |
|  |  | Total |  |  | 7.42 |

| Medición | Uds. | Largo | Parcial |
|---|---|---|---|
| CUBIERTA 1 | 1 | 219.26 | 219.26 |
| CUBIERTA 2 | 1 | 244.75 | 244.75 |
| Total |  |  | 464.01 |

**JA026B** m2 Lámina de separación y deslizante tgv 21 (12/08/2009)
464.01 m2 × 2.47 (2.54 con costes indirectos) = 1178.59
Suministro y colocación de lamina de separación y deslizante TGV 21 o similar. Según Especificación Técnica ET-OC-18.
En el cálculo del material se han tenido en cuenta desperdicios por cortes, solapes y transporte.

| Código | Ud | Descripción | Rendimiento | Precio | Importe |
|---|---|---|---|---|---|
| POSG11B2CCB | m2 | TGV 21 (material; 26/11/2022) | 1.1 | 1.4 | 1.54 |
| %5 PORTES | % | 5 % Coste por portes | 5 % | 1.54 | 0.08 |
| O01OB270 | h | Oficial 1ª jardinería | 0.025 | 22 | 0.55 |
| MATE30 | h | Camion grua | 0.003 | 82 | 0.25 |
| %2 MA | % | Medios auxiliares | 2 % | 2.42 | 0.05 |
|  |  | Total |  |  | 2.47 |

| Medición | Uds. | Largo | Parcial |
|---|---|---|---|
| CUBIERTA 1 | 1 | 219.26 | 219.26 |
| CUBIERTA 2 | 1 | 244.75 | 244.75 |
| Total |  |  | 464.01 |

**JA032** m2 Sum y extendido placa drenante floradrain fd-25 (12/08/2009)
464.01 m2 × 24.97 (25.72 con costes indirectos) = 11934.34
Suministro y extendido de Placa drenante Zinco Floradrain FD-25 de 2m2

| Código | Ud | Descripción | Rendimiento | Precio | Importe |
|---|---|---|---|---|---|
| PJTZ22 | m2 | Placa drenante floradrain fd-25 e placa 2 m2 (material; 26/11/2022) | 1.05 | 8.7 | 9.14 |
| %5 PORTES | % | 5 % Coste por portes | 5 % | 9.14 | 0.46 |
| O01OB270 | h | Oficial 1ª jardinería | 0.08 | 22 | 1.76 |
| MATE30 | h | Camion grua | 0.16 | 82 | 13.12 |
| %2 MA | % | Medios auxiliares | 2 % | 24.48 | 0.49 |
|  |  | Total |  |  | 24.97 |

| Medición | Uds. | Largo | Parcial |
|---|---|---|---|
| CUBIERTA 1 | 1 | 219.26 | 219.26 |
| CUBIERTA 2 | 1 | 244.75 | 244.75 |
| Total |  |  | 464.01 |

**JA040** m2 Suministro y extendido de Filtro Zinco SF, con solapes de 20 (12/08/2009)
464.01 m2 × 2.73 (2.81 con costes indirectos) = 1303.87
Suministro y extendido de Filtro Zinco SF, con solapes de 20 cm.

| Código | Ud | Descripción | Rendimiento | Precio | Importe |
|---|---|---|---|---|---|
| PJTZ30 | m2 | Filtro sf rollos de 100x2 (material; 26/11/2022) | 1.1 | 1.7 | 1.870 |
| %5 PORTES | % | 5 % Coste por portes | 5 % | 1.870 | 0.094 |
| O01OB270 | h | Oficial 1ª jardinería | 0.025 | 22 | 0.550 |
| MATE30 | h | Camion grua | 0.002 | 82 | 0.164 |
| %2 MA | % | Medios auxiliares | 2 % | 2.678 | 0.054 |
|  |  | Total |  |  | 2.73 |

| Medición | Uds. | Largo | Parcial |
|---|---|---|---|
| CUBIERTA 1 | 1 | 219.26 | 219.26 |
| CUBIERTA 2 | 1 | 244.75 | 244.75 |
| Total |  |  | 464.01 |

**JA101** m2 Sum y extendido zincoterra sedum 20cm (12/08/2009)
464.01 m2 × 35.23 (36.29 con costes indirectos) = 16838.92
Suministro y extendido de sustrato zincoterra sedum para formar una capa de 8 cm una vez compactado. Se calcula una compactación del 10%, aportada en sacas de 1 m3, medida la superficie ejecutada en obra.
En esta partida no se contempla el porte del material desde el lugar de origen hasta la obra.

| Código | Ud | Descripción | Rendimiento | Precio | Importe |
|---|---|---|---|---|---|
| O01OB270 | h | Oficial 1ª jardinería | 0.13 | 22 | 2.86 |
| MATE30 | h | Camion grua | 0.015 | 82 | 1.23 |
| MOIDSUY | saca | Portes zinco sustrato (maquinaria; 26/11/2022) | 0.1 | 32.5 | 3.25 |
| POSG11BF | ud | Zincoterra sedum en sacas (material; 26/11/2022) | 0.4 | 68 | 27.20 |
| %2 MA | % | Medios auxiliares | 2 % | 34.54 | 0.69 |
|  |  | Total |  |  | 35.23 |

| Medición | Uds. | Largo | Parcial |
|---|---|---|---|
| CUBIERTA 1 | 1 | 219.26 | 219.26 |
| CUBIERTA 2 | 1 | 244.75 | 244.75 |
| Total |  |  | 464.01 |

**JA901** ud Suministro y plantación de sedum. Mezcla de especies seleccionad (12/08/2009)
464.01 ud × 1.18 (1.22 con costes indirectos) = 566.09
Suministro y plantación de sedum. Mezcla de especies seleccionadas para cubiertas extensivas, tipo Sedum ( Album ,Acre , Reflexum, Sediforme, Rupestre, Ochroleucum etc.), resistentes a la sequía, tapizantes y de poca altura. Mezcadas adecuadamente para conseguir una vegetación estable y variada en la cubierta
Se calcula una densidad de plantación de 15 ud/m2.

| Código | Ud | Descripción | Rendimiento | Precio | Importe |
|---|---|---|---|---|---|
| PTEN01 | ud | Sedum en bandejas de 60 + porte (material; 26/11/2022) | 1 | 0.5 | 0.50 |
| %5 PORTES | % | 5 % Coste por portes | 5 % | 0.50 | 0.03 |
| O01OB270 | h | Oficial 1ª jardinería | 0.025 | 22 | 0.55 |
| MATE30 | h | Camion grua | 0.001 | 82 | 0.08 |
| %2 MA | % | Medios auxiliares | 2 % | 1.16 | 0.02 |
|  |  | Total |  |  | 1.18 |

| Medición | Uds. | Largo | Parcial |
|---|---|---|---|
| CUBIERTA 1 | 1 | 219.26 | 219.26 |
| CUBIERTA 2 | 1 | 244.75 | 244.75 |
| Total |  |  | 464.01 |

**JAO60BAA** m Perfil de acero kl 60-80 para separación entre zona ajardinada (12/08/2009)
176.27 m × 9.04 (9.31 con costes indirectos) = 1641.07
Suministro y colocación perfil de acero KL 60-80 de Zinco, para separación entre zona ajardinada y zona de grava. Totalmente colocado

| Código | Ud | Descripción | Rendimiento | Precio | Importe |
|---|---|---|---|---|---|
| PJTZ43 | m | Perfil de separación kl 60/80 (material; 26/11/2022) | 1 | 6.7 | 6.70 |
| PJTZ43B | m | Conector angular para kl 60/80 (material; 26/11/2022) | 0.1 | 2.65 | 0.27 |
| %5 PORTES | % | 5 % Coste por portes | 5 % | 6.97 | 0.35 |
| O01OB270 | h | Oficial 1ª jardinería | 0.07 | 22 | 1.54 |
| %2 MA | % | Medios auxiliares | 2 % | 8.86 | 0.18 |
|  |  | Total |  |  | 9.04 |

| Medición | Uds. | Largo | Parcial |
|---|---|---|---|
| CUBIERTA 1 | 1 | 92.95 | 92.95 |
| CUBIERTA 2 | 1 | 83.32 | 83.32 |
| Total |  |  | 176.27 |

**JA120** m2 Sum y extendido grava canto rodado (12/08/2009)
0 m2 × 13.5 (13.91 con costes indirectos) = 0.00
Suministro y realización de pasillo perimetral como remate y drenaje a base de grava de canto rodado, color claro, de 10 cm de profundidad
Aportada en sacas de 1 m3. Medida la superficie ejecutada en obra.

| Código | Ud | Descripción | Rendimiento | Precio | Importe |
|---|---|---|---|---|---|
| O01OB270 | h | Oficial 1ª jardinería | 0.2 | 22 | 4.40 |
| MATE30 | h | Camion grua | 0.03 | 82 | 2.46 |
| POSG11B | m3 | Grava miranda en sacas bolaleku (material; 26/11/2022) | 0.11 | 58 | 6.38 |
| %2 MA | % | Medios auxiliares | 2 % | 13.24 | 0.26 |
|  |  | Total |  |  | 13.5 |

##### 24.02.05.02 CUBIERTA VEGETAL ENTRADA PALACIO (12/08/2009)
Importe: 21456.03

**JA010** m2 Sum y extendido lámina antirraíz wsf 40
229.45 m2 × 7.42 (7.64 con costes indirectos) = 1753.00

**JA026B** m2 Lámina de separación y deslizante tgv 21
229.45 m2 × 2.47 (2.54 con costes indirectos) = 582.80

**JA032** m2 Sum y extendido placa drenante floradrain fd-25
229.45 m2 × 24.97 (25.72 con costes indirectos) = 5901.45

**JA040** m2 Suministro y extendido de Filtro Zinco SF, con solapes de 20
229.45 m2 × 2.73 (2.81 con costes indirectos) = 644.75

**JA101** m2 Sum y extendido zincoterra sedum 20cm
229.45 m2 × 35.23 (36.29 con costes indirectos) = 8326.74

**JA901** ud Suministro y plantación de sedum. Mezcla de especies seleccionad
229.45 ud × 1.18 (1.22 con costes indirectos) = 279.93

**JAO60BAA** m Perfil de acero kl 60-80 para separación entre zona ajardinada
83.32 m × 9.04 (9.31 con costes indirectos) = 775.71

**JA120** m2 Sum y extendido grava canto rodado
229.45 m2 × 13.5 (13.91 con costes indirectos) = 3191.65

#### 24.02.06 RIEGO CUBIERTAS VEGETALES (17/04/2007)
Importe: 7295.2

**IDAP04a** ud Conexión a acometida existente en tubo PEAD 40mm (01/09/2016)
3 ud × 133.44 (137.44 con costes indirectos) = 412.32
Acometida a la red general municipal de agua potable hasta una longitud máxima de 8 m, realizada con tubo de PEAD de 40 mm de diámetro, de 10 atmósferas de presión máxima con collarín de toma de polipropileno y válvula de corte de esfera de PVC rosca de 1 1/4", p.p. de piezas especiales de polietileno y tapón roscado, terminada y en funcionamiento, y sin incluir los permisos municipales y el canon de acometida, ni la rotura y restauración del pavimento, medida la unidad ejecutada en obra.

| Código | Ud | Descripción | Rendimiento | Precio | Importe |
|---|---|---|---|---|---|
| O01OB170 | h | Oficial 1ª fontanero calefactor | 2.2 | 22.2 | 48.84 |
| O01OB190 | h | Ayudante fontanero | 1.1 | 20.71 | 22.78 |
| PIDE05j | ud | Collarín toma poliprop.según conexión (material; 24/11/2022) | 1 | 16 | 16.00 |
| PIDW16a | ud | Codo polietileno de 40 mm (material; 24/11/2022) | 1 | 5.4 | 5.40 |
| PIDB11cc | m | Tub.poliet.PE-50 10 atm D=40 mm (material; 24/11/2022) | 8 | 2.1 | 16.80 |
| PIDE24d | ud | Válv.esfera PVC rosca D=1 1/4" (material; 25/11/2022) | 1 | 21 | 21.00 |
| %0200 | % | Medios auxiliares | 2 % | 130.82 | 2.62 |
|  |  | Total |  |  | 133.44 |

**IDCA05ccc** m Tub.PE-50 PN 10 D=40 mm 20% ac. (01/06/2016)
10 m × 7.52 (7.75 con costes indirectos) = 77.50
Suministro y colocación de tubería de polietileno de alta densidad PE-50 de 40 mm de diámetro exterior, para una presión de trabajo de 10 atm, con p.p de elementos de unión y accesorios valorados en un 20% sobre el precio del tubo, suministrada en rollos, colocada en zanja sobre cama de arena de 15 cm de espesor previa compactación del fondo de la zanja, sin incluir la excavación y posterior relleno de la zanja, colocada s/NTE-IFA-11, medida la longitud realmente instalada en obra.

| Código | Ud | Descripción | Rendimiento | Precio | Importe |
|---|---|---|---|---|---|
| O01OB170 | h | Oficial 1ª fontanero calefactor | 0.067 | 22.2 | 1.49 |
| O01OB190 | h | Ayudante fontanero | 0.08 | 20.71 | 1.66 |
| PIDB11cc | m | Tub.poliet.PE-50 10 atm D=40 mm | 1.02 | 2.1 | 2.14 |
| PBAA02bd |  | Arena lavada de río 0-6 30 km (material; 24/11/2022) | 0.1 | 19.19 | 1.92 |
| PIDE04a | u | Repercusión piezas especiales | 0.308 | 1 | 0.31 |
| % | u | Medios auxiliares (01/06/2016) | 0 % | 7.52 | 0.00 |
|  |  | Total |  |  | 7.52 |

**IDCA05acc** m Tub.PE-50 PN 10 D=25 mm 20% ac. (01/06/2016)
124 m × 6.69 (6.89 con costes indirectos) = 854.36
Suministro y colocación de tubería de polietileno de alta densidad PE-50 de 25 mm de diámetro exterior, para una presión de trabajo de 10 atm, con p.p de elementos de unión y accesorios valorados en un 20% sobre el precio del tubo, suministrada en rollos, colocada en zanja sobre cama de arena de 15 cm de espesor previa compactación del fondo de la zanja, sin incluir la excavación y posterior relleno de la zanja, colocada s/NTE-IFA-11, medida la longitud realmente instalada en obra.

| Código | Ud | Descripción | Rendimiento | Precio | Importe |
|---|---|---|---|---|---|
| O01OB170 | h | Oficial 1ª fontanero calefactor | 0.067 | 22.2 | 1.49 |
| O01OB190 | h | Ayudante fontanero | 0.08 | 20.71 | 1.66 |
| PIDB11ac | m | Tub.poliet.PE-80 10 atm D=25 mm | 1.02 | 1.47 | 1.50 |
| PBAA02bd |  | Arena lavada de río 0-6 30 km | 0.1 | 19.19 | 1.92 |
| PIDE04a | u | Repercusión piezas especiales | 0.122 | 1 | 0.12 |
| % | u | Medios auxiliares | 0 % | 6.69 | 0.00 |
|  |  | Total |  |  | 6.69 |

**IDIB03aa** u Boca riego bayon.D=3/4",tapa y llave
6 u × 54.76 (56.4 con costes indirectos) = 338.40

**IDIW01cb** u Arqueta tronco-piramidal 4-5 válv.
3 u × 59.12 (60.89 con costes indirectos) = 182.67

**CL002B** u Colectores para electrovalvulas en arquetas (14/10/2022)
3 u × 254.19 (261.82 con costes indirectos) = 785.46

| Código | Ud | Descripción | Rendimiento | Precio | Importe |
|---|---|---|---|---|---|
| O01OB170 | h | Oficial 1ª fontanero calefactor | 1.5 | 22.2 | 33.30 |
| O01OB190 | h | Ayudante fontanero | 1.5 | 20.71 | 31.07 |
| JSJSJJW | u | Colector D=40mm para 1 electroválvula (material; 24/11/2022) | 1 | 25 | 25.00 |
| PIDE37d | u | Regulador de presion.D=1 1/4" de latón (material; 25/11/2022) | 1 | 105.32 | 105.32 |
| PIDE22d | u | Válv.esfera latón D=1 1/4" (material; 25/11/2022) | 1 | 24.5 | 24.50 |
| CH0011 | u | Piezas conexión varias (material; 25/11/2022) | 1 | 35 | 35.00 |
|  |  | Total |  |  | 254.19 |

**IDMH40A** u Program.autónom.pilas NODE 1est. (01/06/2016)
3 u × 161.21 (166.05 con costes indirectos) = 498.15
Programador a pilas NODE o equivalente para 2 estaciones, programación independiente, 9 arranques diarios, tiempo de riego de 1 minuto a 4 horas, calendario de riego semanal o mensual, preparado by-pass para sensores, programador estanco para montaje en interior de arqueta, funcionamiento con una pila de 9V para activar solenoides tipo latch de 9V, con indicador de pila en el display, incluida colocación y limpieza, medida la unidad instalada en obra.

| Código | Ud | Descripción | Rendimiento | Precio | Importe |
|---|---|---|---|---|---|
| O01OB200 | h | Oficial 1ª electricista | 0.3 | 22 | 6.60 |
| O01OB220 | h | Ayudante electricista | 0.3 | 20.96 | 6.29 |
| PIDH80A | u | Program.autónom.pilas NODE 1est. (material; 25/11/2022) | 1 | 148.32 | 148.32 |
| % | u | Medios auxiliares | 0 % | 161.21 | 0.00 |
|  |  | Total |  |  | 161.21 |

**IDMH21a** u Electroválv.PGV-SS 1"s/solen.
3 u × 36.95 (38.06 con costes indirectos) = 114.18

**IDMH24a** ud Solenoide latch para sist.pilas 9V
3 ud × 28.21 (29.06 con costes indirectos) = 87.18

**IDCA04ebc** m Tuber.PE-32 PN 6 D=40mm 20% ac. (01/06/2016)
60 m × 7.12 (7.33 con costes indirectos) = 439.80
Suministro y colocación de tubería de polietileno de baja densidad PE-32 de 40 mm de diámetro exterior, para una presión de trabajo de 6 atm, con p.p de elementos de unión y accesorios valorados en un 20% sobre el precio del tubo, suministrada en rollos, colocada en zanja sobre cama de arena de 15 cm de espesor previa compactación del fondo de la zanja, sin incluir la excavación y posterior relleno de la zanja, colocada s/NTE-IFA-11, medida la longitud realmente instalada.

| Código | Ud | Descripción | Rendimiento | Precio | Importe |
|---|---|---|---|---|---|
| O01OB170 | h | Oficial 1ª fontanero calefactor | 0.067 | 22.2 | 1.49 |
| O01OB190 | h | Ayudante fontanero | 0.08 | 20.71 | 1.66 |
| PIDB10eb | m | Tub.poliet.PE-32 6 atm D=40 mm (material; 24/11/2022) | 1.02 | 1.75 | 1.79 |
| PBAA02bd |  | Arena lavada de río 0-6 30 km | 0.1 | 19.19 | 1.92 |
| PIDE04a | u | Repercusión piezas especiales | 0.264 | 1 | 0.26 |
| % | u | Medios auxiliares | 0 % | 7.12 | 0.00 |
|  |  | Total |  |  | 7.12 |

**IDIR02c** m Tub.goteros integr.cada 0,33m
1810 m × 1.52 (1.57 con costes indirectos) = 2841.70

**CDTC45a** m Excav.zanja riego c/zanjad.i/tapad
194 m × 3.32 (3.42 con costes indirectos) = 663.48

## 25 SEÑALIZACIÓN (15/10/2022)
Importe: 36050

**25.01** u SEÑALIZACIÓN SEGÚN PROYECTO DE SEÑALÉTICA (15/10/2022)
1 u × 35000 (36050 con costes indirectos) = 36050.00
Suministro y colocación de señalética de directorios, locales, vías de evacuación y extinción de incendios según proyecto de señalética, plan de emergencia e indicaciones de la Dirección de obra.

## 26 MOBILIARIO (23/06/2022)
Importe: 168462.21

**26.01** u ESTOR 1. BLACKOUT FB Z-BOX BANDALUX 7,20x2,55 (15/07/2022)
12 u × 3417.21 (3519.73 con costes indirectos) = 42236.76
Cortina enrollable tipo ESTOR 1 para carpintería exterior según memoria de carpinterías, de dimensiones 7.200x2.550 mm, BANDALUX Z-BOX o equivalente, formado por:
_ Tejido de oscurecimiento total sin junta de soldadura, pertenenciendo la pieza de tela a una única bobina, color a elegir por la Dirección de obra,
_ Sistema de guías laterales con sistema ZIP CREMALLERA,
_ Perfilería guía lacada en blanco enrasada con los paramentos
_ Cajón recto de 135x35 mm lacado en blanco con tubo de enrolle, cápsula cardán y placas de testero, dispuesto según detalle de carpinterías,
_ Perfil terminal con soldadura oculta acabado aluminio anodizado lijado inox mate,
_ Soportes para techo/pared.
_ Accionamiento motorizado con mando con posibilidad de ser domotizado para regulación de altura.
Totalmente instalado, puesto en marcha y probado.

| Código | Ud | Descripción | Rendimiento | Precio | Importe |
|---|---|---|---|---|---|
| O01OB130 | h | Oficial 1ª cerrajero | 4.59 | 22 | 100.98 |
| O01OB140 | h | Ayudante cerrajero | 4.59 | 20.49 | 94.05 |
| O01OB200 | h | Oficial 1ª electricista | 4.59 | 22 | 100.98 |
| PN.BOBANDALUX | m2 | Estor blackout Bandalux cajón Z-Box motor Somfy (material; 10/10/2022) | 18.36 | 170 | 3121.20 |
|  |  | Total |  |  | 3417.21 |

| Medición | Uds. | Parcial |
|---|---|---|
| Planta acceso. Accesos | 12 | 12.00 |
| Total |  | 12 |

**26.02** u ESTOR 2. BLACKOUT FB Z-BOX BANDALUX 4,80x2,55 (15/07/2022)
4 u × 2278.14 (2346.48 con costes indirectos) = 9385.92
Cortina enrollable tipo ESTOR 2 para carpintería exterior según memoria de carpinterías, de dimensiones 4.800x2.550 mm, BANDALUX Z-BOX o equivalente, formado por:
_ Tejido de oscurecimiento total sin junta de soldadura, pertenenciendo la pieza de tela a una única bobina, color a elegir por la Dirección de obra,
_ Sistema de guías laterales con sistema ZIP CREMALLERA,
_ Perfilería guía lacada en blanco enrasada con los paramentos
_ Cajón recto de 135x35 mm lacado en blanco con tubo de enrolle, cápsula cardán y placas de testero, dispuesto según detalle de carpinterías,
_ Perfil terminal con soldadura oculta acabado aluminio anodizado lijado inox mate,
_ Soportes para techo/pared.
_ Accionamiento motorizado con mando con posibilidad de ser domotizado para regulación de altura.
Totalmente instalado, puesto en marcha y probado.

| Código | Ud | Descripción | Rendimiento | Precio | Importe |
|---|---|---|---|---|---|
| O01OB130 | h | Oficial 1ª cerrajero | 3.06 | 22 | 67.32 |
| O01OB140 | h | Ayudante cerrajero | 3.06 | 20.49 | 62.70 |
| O01OB200 | h | Oficial 1ª electricista | 3.06 | 22 | 67.32 |
| PN.BOBANDALUX | m2 | Estor blackout Bandalux cajón Z-Box motor Somfy | 12.24 | 170 | 2080.80 |
|  |  | Total |  |  | 2278.14 |

| Medición | Uds. | Parcial |
|---|---|---|
| Planta acceso. Accesos | 4 | 4.00 |
| Total |  | 4 |

**26.03** u ESTOR 3. BLACKOUT FB Z-BOX BANDALUX 1,90x1,90 (15/07/2022)
7 u × 671.74 (691.89 con costes indirectos) = 4843.23
Cortina enrollable tipo ESTOR 3 para carpintería exterior según memoria de carpinterías, de dimensiones 1.900x1.900 mm, BANDALUX Z-BOX o equivalente, formado por:
_ Tejido de oscurecimiento total sin junta de soldadura, pertenenciendo la pieza de tela a una única bobina, color a elegir por la Dirección de obra,
_ Sistema de guías laterales con sistema ZIP CREMALLERA,
_ Perfilería guía lacada en blanco enrasada con los paramentos
_ Cajón recto de 135x35 mm lacado en blanco con tubo de enrolle, cápsula cardán y placas de testero, dispuesto según detalle de carpinterías,
_ Perfil terminal con soldadura oculta acabado aluminio anodizado lijado inox mate,
_ Soportes para techo/pared.
_ Accionamiento motorizado con mando con posibilidad de ser domotizado para regulación de altura.
Totalmente instalado, puesto en marcha y probado.

| Código | Ud | Descripción | Rendimiento | Precio | Importe |
|---|---|---|---|---|---|
| O01OB130 | h | Oficial 1ª cerrajero | 0.9 | 22 | 19.80 |
| O01OB140 | h | Ayudante cerrajero | 0.9 | 20.49 | 18.44 |
| O01OB200 | h | Oficial 1ª electricista | 0.9 | 22 | 19.80 |
| PN.BOBANDALUX | m2 | Estor blackout Bandalux cajón Z-Box motor Somfy | 3.61 | 170 | 613.70 |
|  |  | Total |  |  | 671.74 |

| Medición | Uds. | Parcial |
|---|---|---|
| Iluminación laterales. VV-14 | 7 | 7.00 |
| Total |  | 7 |

**26.04** u MM-1 MUEBLE CONTROL RECEPCIÓN + MUEBLE INTERIOR (06/10/2022)
1 u × 18000 (18540 con costes indirectos) = 18540.00
Mobiliario específicamente fabricado para el Palacio de Congresos, tipo MM-1, descripción según plano de Memoria de carpinterías.

| Medición | Uds. | Parcial |
|---|---|---|
| Planta de acceso. Mueble de control recepción | 1 | 1.00 |
| Total |  | 1 |

**26.05** u MM-2 MUEBLE CONTROL GUARDARROPA (06/10/2022)
1 u × 4500 (4635 con costes indirectos) = 4635.00
Mobiliario específicamente fabricado para el Palacio de Congresos, tipo MM-2, descripción según plano de Memoria de carpinterías.

| Medición | Uds. | Parcial |
|---|---|---|
| Planta de acceso. Mueble de control guardarropa | 1 | 1.00 |
| Total |  | 1 |

**26.06** u MM-3A MUEBLE CHILLOUT (06/10/2022)
1 u × 3000 (3090 con costes indirectos) = 3090.00
Mobiliario específicamente fabricado para el Palacio de Congresos, tipo MM-3A, descripción según plano de Memoria de carpinterías.

| Medición | Uds. | Parcial |
|---|---|---|
| Planta de acceso. Mueble chillouts | 1 | 1.00 |
| Total |  | 1 |

**26.07** u MM-3 MUEBLE CHILLOUT (06/10/2022)
1 u × 5000 (5150 con costes indirectos) = 5150.00
Mobiliario específicamente fabricado para el Palacio de Congresos, tipo MM-3, descripción según plano de Memoria de carpinterías.

| Medición | Uds. | Parcial |
|---|---|---|
| Planta de acceso. Mueble chillouts | 1 | 1.00 |
| Total |  | 1 |

**26.08** u MM-4 MUEBLE CONTROL ACCESO (06/10/2022)
1 u × 4500 (4635 con costes indirectos) = 4635.00
Mobiliario específicamente fabricado para el Palacio de Congresos, tipo MM-4, descripción según plano de Memoria de carpinterías.

| Medición | Uds. | Parcial |
|---|---|---|
| Planta de acceso. Control sala principal | 1 | 1.00 |
| Total |  | 1 |

**26.09** u MM-5 MUEBLE CONTROL AUDITORIO (06/10/2022)
1 u × 17000 (17510 con costes indirectos) = 17510.00
Mobiliario específicamente fabricado para el Palacio de Congresos, tipo MM-5, descripción según plano de Memoria de carpinterías.

| Medición | Uds. | Parcial |
|---|---|---|
| Planta de acceso. Mueble de control acceso | 1 | 1.00 |
| Total |  | 1 |

**26.10** u MM-6 MUEBLE GUARDARROPA (06/10/2022)
1 u × 7000 (7210 con costes indirectos) = 7210.00
Mobiliario específicamente fabricado para el Palacio de Congresos, tipo MM-6, descripción según plano de Memoria de carpinterías.

| Medición | Uds. | Parcial |
|---|---|---|
| Planta de acceso. Mueble de control auditorio | 1 | 1.00 |
| Total |  | 1 |

**26.11** m MM-7 MUEBLE TOCADOR CAMERINOS (06/10/2022)
31 m × 240 (247.2 con costes indirectos) = 7663.20
Mobiliario específicamente fabricado para el Palacio de Congresos, tipo MM-7, descripción según plano de Memoria de carpinterías.

| Medición | Uds. | Largo | Parcial |
|---|---|---|---|
| Planta baja. Camerinos | 1 | 31 | 31.00 |
| Total |  |  | 31 |

**26.12** u MM-8 ALMACÉN BARANDILLAS AUDITORIO (06/10/2022)
1 u × 10000 (10300 con costes indirectos) = 10300.00
Mobiliario específicamente fabricado para el Palacio de Congresos, tipo MM-8, descripción según plano de Memoria de carpinterías.

| Medición | Uds. | Parcial |
|---|---|---|
| Almacén barandillas auditorio | 1 | 1.00 |
| Total |  | 1 |

**26.13** u MM-9 ENCIMERA OFFICE (06/10/2022)
1 u × 600 (618 con costes indirectos) = 618.00
Mobiliario específicamente fabricado para el Palacio de Congresos, tipo MM-9, descripción según plano de Memoria de carpinterías.

| Medición | Uds. | Parcial |
|---|---|---|
| Planta baja. Office | 1 | 1.00 |
| Total |  | 1 |

**26.14** u MM-8' ESCALERAS ACCESO ESCENARIO (06/10/2022)
1 u × 900 (927 con costes indirectos) = 927.00
Mobiliario específicamente fabricado para el Palacio de Congresos, tipo MM-8', descripción según plano de Memoria de carpinterías.

| Medición | Uds. | Parcial |
|---|---|---|
| Auditorio. Escaleras escenario | 1 | 1.00 |
| Total |  | 1 |

**26.15** u AM-1 ARQUETA PUNTO DE CONTROL AUDITORIO (06/10/2022)
1 u × 500 (515 con costes indirectos) = 515.00
Mobiliario específicamente fabricado para el Palacio de Congresos, tipo AM-1, descripción según plano de Memoria de carpinterías.

| Medición | Uds. | Parcial |
|---|---|---|
| Auditorio. Punto de control | 1 | 1.00 |
| Total |  | 1 |

**26.16** u MM-10 ESCALERAS ACCESO FOSO ORQUESTA (06/10/2022)
1 u × 900 (927 con costes indirectos) = 927.00
Mobiliario específicamente fabricado para el Palacio de Congresos, tipo MM-10, descripción según plano de Memoria de carpinterías.

| Medición | Uds. | Parcial |
|---|---|---|
| Auditorio. Escaleras foso orquesta | 1 | 1.00 |
| Total |  | 1 |

**26.17** u DISPENSADOR JABÓN LÍQUIDO CON PULSADOR (15/10/2022)
37 u × 21.78 (22.43 con costes indirectos) = 829.91

| Código | Ud | Descripción | Rendimiento | Precio | Importe |
|---|---|---|---|---|---|
| PN.ROCAJABÓN | u | Dispensador de jabón con pulsador Roca Public 800 ml (material; 15/10/2022) | 1 | 21.78 | 21.78 |
|  |  | Total |  |  | 21.78 |

**26.18** u SECADOR DE MANOS CON SENSOR 1250W INOX (15/10/2022)
30 u × 205.2 (211.36 con costes indirectos) = 6340.80

| Código | Ud | Descripción | Rendimiento | Precio | Importe |
|---|---|---|---|---|---|
| PN.SECADOR | u | Secador de manos con sensor 1250W Roca (material; 15/10/2022) | 1 | 205.2 | 205.20 |
|  |  | Total |  |  | 205.2 |

| Medición | Uds. | Parcial |
|---|---|---|
| Planta baja: |  |  |
| Vestuarios accesibles | 2 | 2.00 |
| Vestuarios | 4 | 4.00 |
| Camerinos figuras | 2 | 2.00 |
| Camerino figura accesible | 1 | 1.00 |
| Vestuarios compañías | 4 | 4.00 |
| Aseos | 5 | 5.00 |
| Planta acceso: |  |  |
| Aseos chillout | 5 | 5.00 |
| Aseos F1 | 7 | 7.00 |
| Total |  | 30 |

**26.19** m ENCIMERA CORIAN BLANCO 3 cm FORMANDO PILETA (23/06/2022)
40.93 m × 548.07 (564.51 con costes indirectos) = 23105.39
Encimera de polímero termofusible tipo Corian o equivalente, en color blanco, formando piletas para lavabos según planos de detalle de Baños, con faldón y zócalo, incluso anclajes, colocada, con marcado CE y DdP (Declaración de prestaciones) según Reglamento (UE) 305/2011.
Totalmente instalada.

| Código | Ud | Descripción | Rendimiento | Precio | Importe |
|---|---|---|---|---|---|
| O01OB150 | h | Oficial 1ª carpintero | 0.6 | 22.07 | 13.24 |
| O01OB160 | h | Ayudante carpintero | 0.6 | 20.71 | 12.43 |
| P01SZE060 | m | Encimera Corian blanco 3 cm (material; 15/10/2022) | 1 | 511.19 | 511.19 |
| P09EA110 | u | Material auxiliar anclaje encimera (material; 15/10/2022) | 1 | 11.21 | 11.21 |
|  |  | Total |  |  | 548.07 |

| Medición | Uds. | Largo | Parcial |
|---|---|---|---|
| Planta baja: |  |  |  |
| Vestuarios | 2 | 2.7 | 5.40 |
| Camerinos | 2 | 1.83 | 3.66 |
| Camerinos figuras | 2 | 1.68 | 3.36 |
|  | 1 | 1.46 | 1.46 |
| Aseos oficina | 1 | 1.4 | 1.40 |
| Aseos | 2 | 2.18 | 4.36 |
| Subtotal: Subtotal parcial |  |  | 19.64 |
| ___ |  |  |  |
| Planta acceso: |  |  |  |
| Aseos F1 | 1 | 10.77 | 10.77 |
| Aseos chillout | 1 | 10.52 | 10.52 |
| Subtotal: Subtotal parcial |  |  | 21.29 |
| Total |  |  | 40.93 |

## 27 VARIOS
Importe: 24977.5

**27.01** u ESTUDIO DE ACÚSTICA
1 u × 13000 (13390 con costes indirectos) = 13390.00

**27.02** u AUDITORÍA DE HERRAJES
1 u × 11250 (11587.5 con costes indirectos) = 11587.50

## 28 GESTIÓN DE RESIDUOS
Importe: 23175

**28.01** u GESTIÓN DE RESIDUOS
1 u × 22500 (23175 con costes indirectos) = 23175.00
Gestión de residuos según Estudio de gestión de residuos, anexo a la Memoria del proyecto de ejecución.

## 29 CONTROL DE CALIDAD
Importe: 46350

**29.01** u CONTROL DE CALIDAD
1 u × 45000 (46350 con costes indirectos) = 46350.00
Control de calidad según Plan de control de calidad, anexo a la Memoria del proyecto de ejecución.

## 30 SEGURIDAD Y SALUD (20/06/2022)
Importe: 290796.12

### 30.01 PROTECCIONES COLECTIVAS (20/06/2022)
Importe: 84697.2

#### 30.01.01 PROTECCION DE HUECOS (20/06/2022)
Importe: 23676.22

**S02A030** u TAPA PROVISIONAL ARQUETA 63x63 (20/06/2022)
40 u × 7.62 (7.85 con costes indirectos) = 314.00
Tapa provisional para huecos de 63x63 cm, arquetas o similares, formada mediante tablones de madera de 20x5 cm armados mediante clavazón, incluso colocación (amortizable en dos usos).

| Código | Ud | Descripción | Rendimiento | Precio | Importe |
|---|---|---|---|---|---|
| O01OA070 | h | Peón ordinario | 0.1 | 19.71 | 1.97 |
| P31CA030 | u | Tapa provisional arqueta 63x63 (material; 17/10/2022) | 0.5 | 11.08 | 5.54 |
| %PM0150 | u | Pequeño material (17/10/2022) | 1.43 % | 7.51 | 0.11 |
|  |  | Total |  |  | 7.62 |

Claves: armadura, clavazón, tapa, madero, hueco, forjado, arqueta, colocación, amortización, tablón

**S02F100** m2 PROTECCIÓN HUECO CON RED HORIZONTAL (20/06/2022)
652 m2 × 7.68 (7.91 con costes indirectos) = 5157.32
Protección de hueco horizontal de 2,00x2,00 m con mallazo electrosoldado de 15x15 cm D=5 mm, fijado con conectores al zuncho del hueco y pasante sobre las tabicas y empotrado un metro en la capa de compresión por cada lado, incluso cinta de señalización a 0,90 m de altura fijada con pies derechos (amortizable en un solo uso), según R.D. 486/97 y R.D. 1627/97.

| Código | Ud | Descripción | Rendimiento | Precio | Importe |
|---|---|---|---|---|---|
| O01OA030 | h | Oficial primera | 0.08 | 22 | 1.76 |
| O01OA060 | h | Peón especializado | 0.08 | 20.06 | 1.60 |
| P31CR030 | m2 | Red seguridad poliamida 10x10 cm (material; 17/10/2022) | 0.25 | 2.73 | 0.68 |
| P31SB010 | m | Cinta balizamiento bicolor 8 cm (material; 17/10/2022) | 1.428 | 0.06 | 0.09 |
| P31CR210 | m | Cuerda de unión redes de seguridad (material; 17/10/2022) | 1.28 | 0.45 | 0.58 |
| P31CR150 | u | Gancho montaje red D=10 mm (material; 18/08/2022) | 1.6 | 0.19 | 0.30 |
| P31SV080 | u | Poste galvanizado 80x40x2 mm 2,00 m (material; 17/10/2022) | 0.125 | 21.34 | 2.67 |
|  |  | Total |  |  | 7.68 |

Claves: cubrición, conexión, amortización, cuerda, anclaje, perímetro, señalización, cinta, armadura, poliamida, seguridad, pie, horizontal, red, hueco, malla, fijación, protección, acero

| Medición | Uds. | Largo | Ancho | Parcial |
|---|---|---|---|---|
| Ascensor 1 | 2 | 2 | 2 | 8.00 |
| Ascensor 2 | 1 | 2 | 2 | 4.00 |
| Ascensor 3 | 4 | 2 | 2 | 16.00 |
| Pasos instalaciones Baja | 4 | 2 | 3 | 24.00 |
| Pasos instalaciones Acceso | 4 | 2 | 3 | 24.00 |
| Pasos instalaciones +2,80 | 12 | 8 | 3 | 288.00 |
| Pasos instalaciones entreplanta | 12 | 8 | 3 | 288.00 |
| Total |  |  |  | 652 |

**S02F110** m2 PROTECCIÓN HORIZONTAL CUAJADO TABLONES (14/08/2022)
80 m2 × 23.48 (24.18 con costes indirectos) = 1934.40
Protección horizontal de huecos con cuajado de tablones de madera de pino de 20x7 cm unidos a clavazón, incluso instalación y desmontaje (amortizable en 2 usos), según R.D. 486/97 y R.D. 1627/97.

| Código | Ud | Descripción | Rendimiento | Precio | Importe |
|---|---|---|---|---|---|
| O01OB010 | h | Oficial 1ª encofrador | 0.25 | 22 | 5.50 |
| O01OB020 | h | Ayudante encofrador | 0.25 | 20.99 | 5.25 |
| P31CB030 | m3 | Tablón madera pino 20x7 cm (material; 17/10/2022) | 0.05 | 253.53 | 12.68 |
| P31CB300 | kg | Puntas planas acero 20x100 mm (material; 17/10/2022) | 0.05 | 1.02 | 0.05 |
|  |  | Total |  |  | 23.48 |

Claves: madero, amortización, desmontable, tablón, clavazón, horizontal, hueco, protección, unión, pino

**S02I030** m RED VERTICAL PERÍMETRO FORJADO (20/06/2022)
1500 m × 6.19 (6.38 con costes indirectos) = 9570.00
Red vertical de poliamida de hilo D=3 mm y malla de 70x70 mm, de 5 m de altura colocada en todo el perímetro del forjado y fijado con ganchos cada 50 cm, incluso colocación y desmontaje (amortizable en 10 usos), según R.D. 486/97 y R.D. 1627/97.

| Código | Ud | Descripción | Rendimiento | Precio | Importe |
|---|---|---|---|---|---|
| O01OA030 | h | Oficial primera | 0.1 | 22 | 2.20 |
| O01OA070 | h | Peón ordinario | 0.1 | 19.71 | 1.97 |
| P31CR030 | m2 | Red seguridad poliamida 10x10 cm | 0.6 | 2.73 | 1.64 |
| P31CR150 | u | Gancho montaje red D=10 mm | 2 | 0.19 | 0.38 |
|  |  | Total |  |  | 6.19 |

Claves: colocación, vertical, malla, desmontable, poliamida, forjado, red, cable, amortización, perímetro, gancho

**S03EG020** m LÍNEA HORIZONTAL DE SEGURIDAD (20/06/2022)
450 m × 14.46 (14.89 con costes indirectos) = 6700.50
Línea horizontal de seguridad para anclaje y desplazamiento de cinturones de seguridad con cuerda para dispositivo anticaída, D=14 mm, y anclaje autoblocante de fijación de mosquetones de los cinturones, i/desmontaje. Según UNE-EN 795, R.D. 773/97 y R.D. 1407/92. Equipo de Protección Individual (EPI) con marcado de conformidad CE de cada uno de sus elementos.

| Código | Ud | Descripción | Rendimiento | Precio | Importe |
|---|---|---|---|---|---|
| O01OA030 | h | Oficial primera | 0.1 | 22 | 2.20 |
| O01OA070 | h | Peón ordinario | 0.1 | 19.71 | 1.97 |
| P31IS450 | u | Dispositivo anticaídas trabajo vertical/horizontal deslizante + (material; 17/10/2022) | 0.07 | 115.25 | 8.07 |
| P31IS640 | m | Cuerda nailon 14 mm (material; 17/10/2022) | 1.05 | 2.11 | 2.22 |
|  |  | Total |  |  | 14.46 |

Claves: cinturón, fijación, seguridad, línea, anclaje, cuerda, horizontal, caída, blocante

#### 30.01.02 BARANDILLAS (20/06/2022)
Importe: 28984.44

**E28PB070** m BARAND. ESCAL. GUARDACUE. MADERA (20/06/2022)
528 m × 9.69 (9.98 con costes indirectos) = 5269.44
Barandilla de protección de escaleras, compuesta por guardacuerpos metálico cada 1,5 m. (amortizable en 8 usos), fijado por apriete al forjado, pasamanos formado por tablón de madera de pino de 20x5 cm., rodapié y travesaño intermedio de 15x5 cm. (amortizable en 3 usos), incluso colocación y desmontaje. s/R.D. 486/97.

| Código | Ud | Descripción | Rendimiento | Precio | Importe |
|---|---|---|---|---|---|
| O01OA030 | h | Oficial primera | 0.15 | 22 | 3.30 |
| O01OA070 | h | Peón ordinario | 0.15 | 19.71 | 2.96 |
| P31CB030A | u | Guardacuerpos metálico (material; 17/10/2022) | 0.15 | 11.4 | 1.71 |
| P31CB080 | m3 | Tabloncillo madera pino 20x5 cm (material; 17/10/2022) | 0.004 | 249.32 | 1.00 |
| P31CB090 | m3 | Tabla madera pino 15x5 cm. (material; 17/10/2022) | 0.003 | 238.4 | 0.72 |
|  |  | Total |  |  | 9.69 |

Claves: barandilla, amortización, rodapié, travesaño, colocación, madero, metal, compuesto, escalera, pino, desmontable, tablón, pasamano, forjado, protección, guardacuerpos

| Medición | Uds. | Largo | Parcial |
|---|---|---|---|
| EDIFICIO - 1 |  |  |  |
| Núcleo Sur | 20 | 3.3 | 66.00 |
| Núcleo Norte | 20 | 3.3 | 66.00 |
| EDIFICIO - 2 |  |  |  |
| Núcleo Sur | 20 | 3.3 | 66.00 |
| Núcleo Norte | 20 | 3.3 | 66.00 |
| EDIFICIO - 3 |  |  |  |
| Núcleo Sur | 20 | 3.3 | 66.00 |
| Núcleo Norte | 20 | 3.3 | 66.00 |
| EDIFICIO - 4 |  |  |  |
| Núcleo Sur | 20 | 3.3 | 66.00 |
| Núcleo Norte | 20 | 3.3 | 66.00 |
| Total |  |  | 528 |

**S02BB030** m BARANDILLA GUARDACUERPOS METÁLICOS (TUBO 50 mm). EMBEBIDO FORJAD (20/06/2022)
1500 m × 8.86 (9.13 con costes indirectos) = 13695.00
Barandilla de protección de perímetros de forjados, compuesta por guardacuerpos metálico cada 2,50 m (amortizable en 8 usos), anclados mediante cápsulas de plástico embebidas en el forjado, pasamanos y travesaño intermedio formado por tubo 50 mm (amortizable en 10 usos), pintado en amarillo, y rodapié de 15x5 cm (amortizable en 3 usos), según norma UNE-EN 13374, incluso colocación y desmontaje, según R.D. 486/97 y R.D. 1627/97.

| Código | Ud | Descripción | Rendimiento | Precio | Importe |
|---|---|---|---|---|---|
| O01OA070 | h | Peón ordinario | 0.3 | 19.71 | 5.91 |
| P31CB030A | u | Guardacuerpos metálico | 0.065 | 11.4 | 0.74 |
| P31CB310 | m | Pasamanos tubo D=50 mm. (material; 17/10/2022) | 0.24 | 5.5 | 1.32 |
| P31CB090 | m3 | Tabla madera pino 15x5 cm. | 0.003 | 238.4 | 0.72 |
| P31CB340 | u | Capsula y tapa para guardacuerpos (material; 17/10/2022) | 0.33 | 0.51 | 0.17 |
|  |  | Total |  |  | 8.86 |

Claves: colocación, compuesto, anclaje, metal, perímetro, protección, tubo, guardacuerpos, amortización, barandilla, corrido, amarillo, plástico, pintura, travesaño, pasamano, cápsula, desmontable, rodapié, forjado

**S02BB070** m QUITAMIEDOS PUNTALES MALLA STOPPER (20/06/2022)
1500 m × 6.49 (6.68 con costes indirectos) = 10020.00
Quitamiedos de protección de perímetros de forjados, compuesta por puntales metálicos telescópicos colocados cada 2,50 m (amortizable en 8 usos), fijado por apriete al forjado, malla de polietileno tipo stopper de un metro de altura (amortizable en 3 usos), arriostramiento de barandilla con cuerda de D=10 mm y banderolas de señalización, para aberturas corridas, incluso colocación y desmontaje, según R.D. 486/97 y R.D. 1627/97.

| Código | Ud | Descripción | Rendimiento | Precio | Importe |
|---|---|---|---|---|---|
| O01OA030 | h | Oficial primera | 0.1 | 22 | 2.20 |
| O01OA070 | h | Peón ordinario | 0.1 | 19.71 | 1.97 |
| P31CB010 | u | Puntal metálico telescópico 3 m (material; 17/10/2022) | 0.065 | 16.14 | 1.05 |
| P31CR010 | m | Malla plástica stopper 1,00 m. (material; 17/10/2022) | 0.4 | 0.47 | 0.19 |
| P31CR150 | u | Gancho montaje red D=10 mm | 2.4 | 0.19 | 0.46 |
| P31SB030 | m | Banderola señalización reflectante (material; 17/10/2022) | 0.35 | 0.68 | 0.24 |
| P31CR210 | m | Cuerda de unión redes de seguridad | 0.85 | 0.45 | 0.38 |
|  |  | Total |  |  | 6.49 |

Claves: forjado, malla, protección, desmontable, stop, plástico, puntal, amortización, perímetro, corrido, bandera, colocación, compuesto, metal, señalización, barandilla, arriostramiento, telescópico, cuerda

#### 30.01.03 PROTECCION ELECTRICA (20/06/2022)
Importe: 11479.34

**S02DT010** u TOMA DE TIERRA R80 Ohm R=100 Ohm (20/06/2022)
10 u × 156.38 (161.07 con costes indirectos) = 1610.70
Toma de tierra para una resistencia de tierra R<=80 Ohmios y una resistividad R=100 Ohm formada por arqueta de ladrillo macizo de 24x11,5x7 cm, tapa de hormigón armado, tubo de PVC de D=75 mm, electrodo de acero cobrizado 14,3 mm y 100 cm, de profundidad hincado en el terreno, línea de t.t. de cobre desnudo de 35 mm2, con abrazadera a la pica, instalado. Según ITC-BT-18 y MIE-BT-039 del REBT (R.D. 842/2002) y R.D. 614/2001.

| Código | Ud | Descripción | Rendimiento | Precio | Importe |
|---|---|---|---|---|---|
| O01OA030 | h | Oficial primera | 1.5 | 22 | 33.00 |
| O01OA050 | h | Ayudante | 0.75 | 20.32 | 15.24 |
| O01OA070 | h | Peón ordinario | 0.5 | 19.71 | 9.86 |
| O01OB200 | h | Oficial 1ª electricista | 0.75 | 22 | 16.50 |
| O01OB210 | h | Oficial 2ª electricista | 0.75 | 20.96 | 15.72 |
| P01LT040 | mu | Ladrillo perforado tosco 24x11,5x7 cm | 0.045 | 87.82 | 3.95 |
| A02A080 | m3 | MORTERO CEMENTO M-5 C/HORMIGONERA | 0.02 | 83.98 | 1.68 |
| P04RR070 | kg | Mortero revoco CSIV-W2 (material; 17/10/2022) | 0.95 | 1.51 | 1.43 |
| P02EAT020 | u | Tapa cuadrada HA e=6 cm 50x50 cm (material; 17/10/2022) | 1 | 17.37 | 17.37 |
| P17VPC040 | u | Codo M-H 87º PVC serie B junta pegada 75 mm (material; 17/10/2022) | 0.5 | 2.08 | 1.04 |
| P31CE040 | m | Pica cobre para toma tierra 14,3 mm (material; 17/10/2022) | 1 | 13.38 | 13.38 |
| P31CE020 | m | Cable cobre desnudo D=35 mm (material; 17/10/2022) | 3 | 1.73 | 5.19 |
| P31CE050 | u | Grapa para pica (material; 17/10/2022) | 1 | 2.82 | 2.82 |
| P15EC020 | u | Puente de prueba (material; 17/10/2022) | 1 | 19.2 | 19.20 |
|  |  | Total |  |  | 156.38 |

Claves: resistencia, pica, PVC, desnudo, línea, terreno, electrodo, tapa, acero, toma, abrazadera, ladrillo, tierra, arqueta, tubo, hinca, armadura, macizo, hormigón, cobre

**S02DV010** u LÁMPARA PORTATIL MANO (17/10/2022)
40 u × 4.63 (4.77 con costes indirectos) = 190.80
Lámpara portátil de mano, con cesto protector y mango aislante (amortizable en 3 usos), según R.D. 614/2001.

| Código | Ud | Descripción | Rendimiento | Precio | Importe |
|---|---|---|---|---|---|
| P31CE010 | u | Lámpara portátil mano (material; 17/10/2022) | 0.333 | 13.9 | 4.63 |
|  |  | Total |  |  | 4.63 |

Claves: mango, amortización, aislante, portátil, lámpara, protección, mano

**S02DV020** u TRANSFORMADOR DE SEGURIDAD (20/06/2022)
40 u × 35.11 (36.16 con costes indirectos) = 1446.40
Transformador de seguridad con primario para 220 V y secundario de 24 V y 1000 W, instalado (amortizable en 5 usos), según R.D. 486/97 y R.D. 614/2001.

| Código | Ud | Descripción | Rendimiento | Precio | Importe |
|---|---|---|---|---|---|
| O01OA030 | h | Oficial primera | 0.1 | 22 | 2.20 |
| P31CE060 | ud | Transformador seguridad 24 V 1000 W (material; 17/10/2022) | 0.2 | 164.53 | 32.91 |
|  |  | Total |  |  | 35.11 |

Claves: seguridad, transformador, amortización

**S02DC200** u CUADRO DE OBRA 125 A MODELO 18 (03/10/2022)
4 u × 881.95 (908.41 con costes indirectos) = 3633.64
Cuadro de obra trifásico 125 A, compuesto por armario metálico con revestimiento de poliéster de 800x600 cm con salida lateral por toma de corriente y salida interior por bornes fijos, soportes, manecilla de sujeción y/o anillos de elevación, con cerradura, MT General de 4x125 A, 4 diferenciales de 2x25 A 30 mA, 4x63 A 30 mA, 4x63 A 30 mA y 4x63 A 300 mA, respectivamente, 8 MT por base, tres de 2x16 A, dos de 4x16 A, dos de 4x32 A y uno de 4x63 A, incluyendo cableado, rótulos de identificación, 8 bases de salida y p.p. de conexión a tierra, instalado (amortizable en 4 obras), según ITC-BT-33 del REBT (R.D. 842/2002), R.D. 614/2001 y UNE-EN 61439-4:2013.

| Código | Ud | Descripción | Rendimiento | Precio | Importe |
|---|---|---|---|---|---|
| O01OB200 | h | Oficial 1ª electricista | 1.2 | 22 | 26.40 |
| P31CE340 | u | Cuadro de obra 125 A Modelo 18 (material; 17/10/2022) | 0.25 | 3422.19 | 855.55 |
|  |  | Total |  |  | 881.95 |

Claves: cableado, base, amortización, cerrajería, diferencial, toma, rótulo, tierra, modelo, anillo, soporte, sujeción, interior, elevación, conexión, compuesto, cuadro, trifásico, revestimiento, poliéster, lateral, salida, metal, armario

**S02DC010** u CUADRO SECUNDARIO OBRA Pmáx. 20 kW (03/10/2022)
20 u × 223.19 (229.89 con costes indirectos) = 4597.80
Cuadro secundario de obra para una potencia máxima de 20 kW compuesto por armario metálico con revestimiento de poliéster, de 90x60 cm, índice de protección IP 559, con cerradura, interruptor automático magnetotérmico de 4x40 A, un interruptor automático diferencial de 4x40 A 300 mA, dos interruptores automáticos magnetotérmicos de 4x30 A, dos de 2x25 A y dos de 2x16 A, dos bases de enchufe IP 447 de 400 V 32 A 3p+T, dos de 230 V 32 A 2p+T, y dos de 230 V 16 A 2p+T, incluyendo cableado, rótulos de identificación de circuitos, bornes de salida y p.p. de conexión a tierra, para una resistencia no superior de 80 Ohm, instalado (amortizable en 4 obras), según ITC-BT-33 del REBT (R.D. 842/2002) y R.D. 614/2001.

| Código | Ud | Descripción | Rendimiento | Precio | Importe |
|---|---|---|---|---|---|
| O01OB200 | h | Oficial 1ª electricista | 1.2 | 22 | 26.40 |
| P31CE150 | u | Cuadro secundario obra potencia máxima 20 kW (material; 17/10/2022) | 0.25 | 787.15 | 196.79 |
|  |  | Total |  |  | 223.19 |

Claves: compuesto, rótulo, enchufe, automático, base, salida, tierra, poliéster, resistencia, circuito, conexión, máximo, armario, metal, revestimiento, cableado, protección, interruptor, cerrajería, diferencial, amortización, magnetotérmico, cuadro

#### 30.01.04 PROTECCION CONTRA INCENDIOS (20/06/2022)
Importe: 4399.8

**S02E010** u EXTINTOR POLVO ABC 6 kg PROTECCIÓN INCENDIOS (20/06/2022)
40 u × 47.62 (49.05 con costes indirectos) = 1962.00
Extintor de polvo químico ABC polivalente antibrasa de eficacia 21A/113B, de 6 kg de agente extintor, con soporte, manómetro comprobable y boquilla con difusor. Medida la unidad instalada, según R.D. 486/97 y R.D. 1627/97.

| Código | Ud | Descripción | Rendimiento | Precio | Importe |
|---|---|---|---|---|---|
| O01OA070 | h | Peón ordinario | 0.1 | 19.71 | 1.97 |
| P31CI020 | u | Extintor polvo ABC 6 kg 21A/113B (material; 17/10/2022) | 1 | 45.65 | 45.65 |
|  |  | Total |  |  | 47.62 |

Claves: polvo, difusor, boquilla, brasa, manómetro, soporte, extintor, químico, norma

**S02E030** u EXTINTOR CO2 5 kg ACERO (20/06/2022)
20 u × 118.34 (121.89 con costes indirectos) = 2437.80
Extintor de nieve carbónica CO2, de eficacia 89B, con 5 kg de agente extintor, construido en acero, con soporte y boquilla con difusor. Medida la unidad instalada, según R.D. 486/97 y R.D. 1627/97.

| Código | Ud | Descripción | Rendimiento | Precio | Importe |
|---|---|---|---|---|---|
| O01OA070 | h | Peón ordinario | 0.1 | 19.71 | 1.97 |
| P31CI050 | u | Extintor CO2 5 kg acero 89B (material; 17/10/2022) | 1 | 116.37 | 116.37 |
|  |  | Total |  |  | 118.34 |

Claves: acero, difusor, norma, extintor, boquilla, construcción, soporte

#### 30.01.05 VARIOS (20/06/2022)
Importe: 16157.4

**S02BV020** m VALLA ENREJADO GALVANIZADO/PLIEGUES (20/06/2022)
100 m × 4.91 (5.06 con costes indirectos) = 506.00
Valla metálica móvil de módulos prefabricados de 3,50x2,00 m de altura, enrejados de malla de D=5 mm de espesor con cuatro pliegues de refuerzo, bastidores verticales de D=40 mm y 1,50 mm de espesor, todo ello galvanizado en caliente, sobre soporte de hormigón prefabricado de 230x600x150 mm, separados cada 3,50 m, accesorios de fijación, considerando 5 usos, incluso montaje y desmontaje, según R.D. 486/97 y R.D. 1627/97.

| Código | Ud | Descripción | Rendimiento | Precio | Importe |
|---|---|---|---|---|---|
| O01OA050 | h | Ayudante | 0.05 | 20.32 | 1.02 |
| O01OA070 | h | Peón ordinario | 0.05 | 19.71 | 0.99 |
| P31CB190 | m | Valla enrejado móvil pliegues 3,5x2 m (material; 17/10/2022) | 0.2 | 8.28 | 1.66 |
| P31CB200 | u | Pie de hormigón con 4 agujeros (material; 17/10/2022) | 0.333 | 3.71 | 1.24 |
|  |  | Total |  |  | 4.91 |

Claves: malla, caliente, hormigón, accesorio, soporte, vertical, bastidor, fijación, montaje, refuerzo, desmontable, móvil, prefabricado, pliegue, galvanizar, valla, metal, módulo, enrejado

**S02BV030** m VALLA CHAPA METÁLICA GALVANIZADA (20/06/2022)
300 m × 18.32 (18.87 con costes indirectos) = 5661.00
Valla metálica de chapa galvanizada trapezoidal de módulos de 2,00 m de longitud y 2,00 m de altura, de 0,5 mm de espesor, y soporte del mismo material de 1,20 mm de espesor y 2,50 m de altura, separados cada 2,00 m, considerando 5 usos, i/p.p. de apertura de pozos, hormigón H-100/40, montaje y desmontaje, según R.D. 486/97 y R.D. 1627/97.

| Código | Ud | Descripción | Rendimiento | Precio | Importe |
|---|---|---|---|---|---|
| O01OA030 | h | Oficial primera | 0.15 | 22 | 3.30 |
| O01OA070 | h | Peón ordinario | 0.15 | 19.71 | 2.96 |
| P31CB170 | m | Valla estándar chapa galvanizada 2 m (material; 17/10/2022) | 0.2 | 27.3 | 5.46 |
| A03H040 | m3 | HORMIGÓN HM-20/B/25/X0 DOSIFICACIÓN 200 kg/m3 CEMENTO Tmáx.25 mm (20/06/2022) | 0.08 | 82.5 | 6.60 |
|  |  | Total |  |  | 18.32 |

Claves: material, montaje, chapa, módulo, valla, pozo, galvanizar, desmontable, hormigón, soporte, metal

**S02BV080** u PUERTA PEATONAL CHAPA 1,00x2,00 m (20/06/2022)
4 u × 49.83 (51.32 con costes indirectos) = 205.28
Puerta de acceso peatonal de chapa galvanizada de 1,00x2,00 m para colocación en valla de cerramiento de las mismas características, considerando 5 usos, montaje y desmontaje, según R.D. 486/97 y R.D. 1627/97.

| Código | Ud | Descripción | Rendimiento | Precio | Importe |
|---|---|---|---|---|---|
| O01OA050 | h | Ayudante | 0.05 | 20.32 | 1.02 |
| O01OA070 | h | Peón ordinario | 0.05 | 19.71 | 0.99 |
| P31CB220 | u | Puerta chapa galvanizada 1x2 m (material; 17/10/2022) | 0.2 | 239.1 | 47.82 |
|  |  | Total |  |  | 49.83 |

Claves: galvanizar, valla, cerramiento, puerta, peatonal, chapa, desmontable, colocación, montaje

**S02BV090** u PUERTA CAMIÓN CHAPA 4,00x2,00 m (20/06/2022)
1 u × 176.04 (181.32 con costes indirectos) = 181.32
Puerta de acceso de vehículos de chapa galvanizada de 4,00x2,00 m para colocación en valla de cerramiento de las mismas características, considerando 5 usos, montaje y desmontaje, según R.D. 486/97 y R.D. 1627/97.

| Código | Ud | Descripción | Rendimiento | Precio | Importe |
|---|---|---|---|---|---|
| O01OA050 | h | Ayudante | 0.05 | 20.32 | 1.02 |
| O01OA070 | h | Peón ordinario | 0.05 | 19.71 | 0.99 |
| P31CB120 | ud | Puerta chapa galvanizada 4x2 m (material; 17/10/2022) | 0.2 | 870.16 | 174.03 |
|  |  | Total |  |  | 176.04 |

Claves: montaje, valla, cerramiento, camión, puerta, desmontable, galvanizar, chapa, colocación

**S05A025** m BANDEROLA SEÑALIZACIÓN CON POSTES (20/06/2022)
400 m × 8.85 (9.12 con costes indirectos) = 3648.00
Banderola de señalización colgante realizada de plástico de colores rojo y blanco, reflectante, incluido soporte metálico de 1,20 m (amortizable en tres usos), colocación y desmontaje, según R.D. 485/97 y R.D. 1627/97.

| Código | Ud | Descripción | Rendimiento | Precio | Importe |
|---|---|---|---|---|---|
| O01OA070 | h | Peón ordinario | 0.05 | 19.71 | 0.99 |
| P31SB030 | m | Banderola señalización reflectante | 1.1 | 0.68 | 0.75 |
| P31SV080 | u | Poste galvanizado 80x40x2 mm 2,00 m | 0.333 | 21.34 | 7.11 |
|  |  | Total |  |  | 8.85 |

Claves: poste, rojo, amortización, desmontable, colocación, metal, color, blanco, señalización, colgar, plástico, reflejo, bandera

**S05A060** u PIQUETA 10x30x75 cm ROJO Y BLANCO (20/06/2022)
200 u × 8.36 (8.61 con costes indirectos) = 1722.00
Piqueta de mediadas 10x30x75 cm, color rojo y blanco (amortizable en 4 usos), según R.D. 485/97 y R.D. 1627/97.

| Código | Ud | Descripción | Rendimiento | Precio | Importe |
|---|---|---|---|---|---|
| O01OA070 | h | Peón ordinario | 0.1 | 19.71 | 1.97 |
| P31SB090 | u | Piqueta rojo y blanco 10x30x75 cm (material; 17/10/2022) | 0.25 | 25.56 | 6.39 |
|  |  | Total |  |  | 8.36 |

Claves: color, amortización, rojo, blanco

**S05A010** m CINTA BALIZAMIENTO BICOLOR 8 cm. (20/06/2022)
900 m × 1.06 (1.09 con costes indirectos) = 981.00
Cinta de balizamiento bicolor rojo/blanco de material plástico, incluso colocación y desmontaje, según R.D. 485/97 y R.D. 1627/97.

| Código | Ud | Descripción | Rendimiento | Precio | Importe |
|---|---|---|---|---|---|
| O01OA070 | h | Peón ordinario | 0.05 | 19.71 | 0.99 |
| P31SB010 | m | Cinta balizamiento bicolor 8 cm | 1.1 | 0.06 | 0.07 |
|  |  | Total |  |  | 1.06 |

Claves: colocación, material, color, desmontable, baliza, plástico, cinta

**S02J010** m BAJANTE DE ESCOMBROS GOMA (20/06/2022)
40 m × 78.95 (81.32 con costes indirectos) = 3252.80
Bajante de escombros de goma de D=51-38 cm amortizable en 5 usos, i/p.p. de bocas de vertido metálicas (amortizable en 10 usos), arandelas de sujeción y puntales de acodalamiento, colocación y desmontaje.

| Código | Ud | Descripción | Rendimiento | Precio | Importe |
|---|---|---|---|---|---|
| O01OA070 | h | Peón ordinario | 0.4 | 19.71 | 7.88 |
| P31CW010 | u | Bajante escombros goma 1 m (material; 17/10/2022) | 1 | 64.59 | 64.59 |
| P31CW020 | u | Boca carga metálica bajante goma 1m. (material; 17/10/2022) | 0.025 | 155.98 | 3.90 |
| P31CB010 | u | Puntal metálico telescópico 3 m | 0.16 | 16.14 | 2.58 |
|  |  | Total |  |  | 78.95 |

Claves: colocación, escombro, arandela, boca, desmontable, puntal, amortización, bajante, goma, sujeción, metal, vertedero

| Medición | Uds. | Largo | Parcial |
|---|---|---|---|
|  | 4 | 10 | 40.00 |
| Total |  |  | 40 |

### 30.02 PROTECCIONES INDIVIDUALES (17/10/2022)
Importe: 23822.3

#### 30.02.01 CABEZA (17/10/2022)
Importe: 3433.4

**S03A010** u CASCO DE SEGURIDAD AJUSTABLE RUEDA (17/10/2022)
160 u × 9.85 (10.15 con costes indirectos) = 1624.00
Casco de seguridad con arnés de cabeza ajustable por medio de rueda dentada, para uso normal y eléctrico hasta 440 V. Certificado CE. s/R.D. 773/97 y R.D. 1407/92.

| Código | Ud | Descripción | Rendimiento | Precio | Importe |
|---|---|---|---|---|---|
| P31IA030 | u | Casco seguridad con rueda (material; 17/10/2022) | 1 | 9.85 | 9.85 |
|  |  | Total |  |  | 9.85 |

Claves: medio, rueda, seguridad, círculo, dentado, casco, eléctrico, cabeza

**S03A035** u PANTALLA DE MANO SOLDADOR (17/10/2022)
40 u × 1.88 (1.94 con costes indirectos) = 77.60
Pantalla de mano de seguridad para soldador, de fibra vulcanizada con cristal de 110x55 mm (amortizable en 5 usos). Según UNE-EN 175, UNE-EN 379, R.D. 773/97 y R.D. 1407/92. Equipo de Protección Individual (EPI) con marcado de conformidad CE.

| Código | Ud | Descripción | Rendimiento | Precio | Importe |
|---|---|---|---|---|---|
| P31IA070 | u | Pantalla de mano soldador (material; 17/10/2022) | 0.2 | 9.4 | 1.88 |
|  |  | Total |  |  | 1.88 |

Claves: seguridad, pantalla, mano, círculo, vulcanizado, soldadura, cristal, amortización, fibra

**S03A070** u GAFAS CONTRA IMPACTOS (17/10/2022)
20 u × 2.93 (3.02 con costes indirectos) = 60.40
Gafas protectoras contra impactos, incoloras (amortizables en 3 usos). Según UNE-EN 172, R.D. 773/97 y R.D. 1407/92. Equipo de Protección Individual (EPI) con marcado de conformidad CE.

| Código | Ud | Descripción | Rendimiento | Precio | Importe |
|---|---|---|---|---|---|
| P31IA120 | u | Gafas protectoras (material; 17/10/2022) | 0.333 | 8.8 | 2.93 |
|  |  | Total |  |  | 2.93 |

Claves: círculo, protección, gafa, impacto, amortización, incoloro

**S03A090** u GAFAS ANTIPOLVO (17/10/2022)
20 u × 2.86 (2.95 con costes indirectos) = 59.00
Gafas antipolvo antiempañables, panorámicas (amortizables en 3 usos). Según UNE-EN 172, R.D. 773/97 y R.D. 1407/92. Equipo de Protección Individual (EPI) con marcado de conformidad CE.

| Código | Ud | Descripción | Rendimiento | Precio | Importe |
|---|---|---|---|---|---|
| P31IA140 | ud | Gafas antipolvo (material; 17/10/2022) | 0.333 | 8.6 | 2.86 |
|  |  | Total |  |  | 2.86 |

Claves: polvo, gafa, círculo, amortización

**S03A105** u SEMI MÁSCARA ANTIPOLVO 2 FILTROS (17/10/2022)
20 u × 34.95 (36 con costes indirectos) = 720.00
Semi-mascarilla antipolvo doble filtro, (amortizable en 3 usos). Certificado CE. s/R.D. 773/97 y R.D. 1407/92.

| Código | Ud | Descripción | Rendimiento | Precio | Importe |
|---|---|---|---|---|---|
| P31IA160A | u | Semi-mascarilla 2 filtros (material; 17/10/2022) | 0.333 | 104.95 | 34.95 |
|  |  | Total |  |  | 34.95 |

Claves: polvo, doble, círculo, amortización, filtro

**S03A110** u FILTRO RECAMBIO MASCARILLA (17/10/2022)
400 u × 1.77 (1.82 con costes indirectos) = 728.00
Filtro de recambio de mascarilla para polvo y humos. Según UNE-EN 136, R.D. 773/97 y R.D. 1407/92. Equipo de Protección Individual (EPI) con marcado de conformidad CE.

| Código | Ud | Descripción | Rendimiento | Precio | Importe |
|---|---|---|---|---|---|
| P31IA180 | u | Filtro antipolvo (material; 17/10/2022) | 1 | 1.77 | 1.77 |
|  |  | Total |  |  | 1.77 |

Claves: polvo, círculo, mascarilla, recambio, filtro, humo

**S03A120** u CASCOS PROTECTORES AUDITIVOS (17/10/2022)
40 u × 3.99 (4.11 con costes indirectos) = 164.40
Protectores auditivos con arnés a la nuca (amortizables en 3 usos). Según UNE-EN 458, UNE-EN 352, R.D. 773/97 y R.D. 1407/92. Equipo de Protección Individual (EPI) con marcado de conformidad CE.

| Código | Ud | Descripción | Rendimiento | Precio | Importe |
|---|---|---|---|---|---|
| P31IA190 | u | Cascos protectores auditivos (material; 17/10/2022) | 0.333 | 11.97 | 3.99 |
|  |  | Total |  |  | 3.99 |

Claves: oído, amortización, protección, casco, círculo

#### 30.02.02 CUERPO (17/10/2022)
Importe: 10157

**S03B070** u MONO DE TRABAJO POLIESTER-ALGODÓN (17/10/2022)
310 u × 16.94 (17.45 con costes indirectos) = 5409.50
Mono de trabajo de una pieza de poliéster-algodón (amortizable en un uso). Según UNE-EN 340, R.D. 773/97 y R.D. 1407/92. Equipo de Protección Individual (EPI) con marcado de conformidad CE.

| Código | Ud | Descripción | Rendimiento | Precio | Importe |
|---|---|---|---|---|---|
| P31IC070 | u | Mono de trabajo poliéster-algodón (material; 17/10/2022) | 1 | 16.94 | 16.94 |
|  |  | Total |  |  | 16.94 |

Claves: círculo, pieza, amortización, mono, trabajo

**S03B090** u TRAJE IMPERMEABLE (17/10/2022)
310 u × 9.47 (9.75 con costes indirectos) = 3022.50
Traje impermeable de trabajo, 2 piezas de PVC (amortizable en un uso). Según UNE-EN 340, R.D. 773/97 y R.D. 1407/92. Equipo de Protección Individual (EPI) con marcado de conformidad CE.

| Código | Ud | Descripción | Rendimiento | Precio | Importe |
|---|---|---|---|---|---|
| P31IC090 | u | Traje impermeable 2 piezas PVC (material; 17/10/2022) | 1 | 9.47 | 9.47 |
|  |  | Total |  |  | 9.47 |

Claves: amortización, círculo, impermeable, trabajo, PVC, traje, pieza

**S03B150** u PETO REFLECTANTE DE SEGURIDAD (17/10/2022)
310 u × 3.86 (3.98 con costes indirectos) = 1233.80
Peto reflectante de seguridad personal en colores amarillo o naranja (amortizable en 1 usos). Según UNE-EN 471, R.D. 773/97 y R.D. 1407/92. Equipo de Protección Individual (EPI) con marcado de conformidad CE.

| Código | Ud | Descripción | Rendimiento | Precio | Importe |
|---|---|---|---|---|---|
| P31IC150 | u | Peto reflectante amarillo/naranja (material; 17/10/2022) | 1 | 3.86 | 3.86 |
|  |  | Total |  |  | 3.86 |

Claves: seguridad, amortización, amarillo, círculo, persona, reflejo, color

**S03B140** u MANDIL CUERO PARA SOLDADOR (17/10/2022)
20 u × 3.22 (3.32 con costes indirectos) = 66.40
Mandil de cuero para soldador (amortizable en 3 usos). Según UNE-EN 340, R.D. 773/97 y R.D. 1407/92. Equipo de Protección Individual (EPI) con marcado de conformidad CE.

| Código | Ud | Descripción | Rendimiento | Precio | Importe |
|---|---|---|---|---|---|
| P31IC140 | u | Mandil cuero para soldador (material; 17/10/2022) | 0.333 | 9.66 | 3.22 |
|  |  | Total |  |  | 3.22 |

Claves: soldadura, círculo, amortización, cuero, mandil

**S03B030** u CINTURÓN PORTAHERRAMIENTAS (17/10/2022)
40 u × 4.21 (4.34 con costes indirectos) = 173.60
Cinturón portaherramientas (amortizable en 4 usos). Según R.D. 773/97 y R.D. 1407/92. Equipo de Protección Individual (EPI) con marcado de conformidad CE.

| Código | Ud | Descripción | Rendimiento | Precio | Importe |
|---|---|---|---|---|---|
| P31IC030 | u | Cinturón portaherramientas (material; 17/10/2022) | 0.25 | 16.83 | 4.21 |
|  |  | Total |  |  | 4.21 |

Claves: cinturón, círculo, amortización, portaherramienta

**S03B010** u FAJA DE PROTECCIÓN LUMBAR (17/10/2022)
40 u × 6.1 (6.28 con costes indirectos) = 251.20
Faja protección lumbar (amortizable en 4 usos). Según R.D. 773/97 y R.D. 1407/92. Equipo de Protección Individual (EPI) con marcado de conformidad CE.

| Código | Ud | Descripción | Rendimiento | Precio | Importe |
|---|---|---|---|---|---|
| P31IC010 | u | Faja protección lumbar (material; 17/10/2022) | 0.25 | 24.39 | 6.10 |
|  |  | Total |  |  | 6.1 |

Claves: protección, amortización, círculo

#### 30.02.03 MANOS (17/10/2022)
Importe: 3483.7

**S03C070** u PAR GUANTES USO GENERAL SERRAJE (17/10/2022)
310 u × 2.52 (2.6 con costes indirectos) = 806.00
Par de guantes de uso general de lona y serraje. Según UNE-EN 420, UNE-EN 388, R.D. 773/97 y R.D. 1407/92. Equipo de Protección Individual (EPI) con marcado de conformidad CE.

| Código | Ud | Descripción | Rendimiento | Precio | Importe |
|---|---|---|---|---|---|
| P31IM070 | u | Par guantes uso general serraje (material; 17/10/2022) | 1 | 2.52 | 2.52 |
|  |  | Total |  |  | 2.52 |

Claves: guante, par, lona, círculo

**S03C090** u PAR GUANTES ALTA RESISTENCIA AL CORTE (17/10/2022)
310 u × 5.36 (5.52 con costes indirectos) = 1711.20
Par de guantes alta resistencia al corte. Según UNE-EN 420, UNE-EN 388, R.D. 773/97 y R.D. 1407/92. Equipo de Protección Individual (EPI) con marcado de conformidad CE.

| Código | Ud | Descripción | Rendimiento | Precio | Importe |
|---|---|---|---|---|---|
| P31IM090 | u | Par guantes alta resistencia al corte (material; 17/10/2022) | 1 | 5.36 | 5.36 |
|  |  | Total |  |  | 5.36 |

Claves: par, alto, círculo, corte, guante, resistencia

**S03C100** u PAR GUANTES SOLDADOR (17/10/2022)
35 u × 1.47 (1.51 con costes indirectos) = 52.85
Par de guantes para soldador (amortizables en 2 usos). Según UNE-EN 12477, R.D. 773/97 y R.D. 1407/92. Equipo de Protección Individual (EPI) con marcado de conformidad CE.

| Código | Ud | Descripción | Rendimiento | Precio | Importe |
|---|---|---|---|---|---|
| P31IM100 | u | Par guantes p/soldador (material; 17/10/2022) | 0.5 | 2.93 | 1.47 |
|  |  | Total |  |  | 1.47 |

Claves: guante, par, soldadura, círculo, amortización

**S03C040** u PAR GUANTES DE LÁTEX ANTICORTE (17/10/2022)
310 u × 2.08 (2.14 con costes indirectos) = 663.40
Par de guantes de goma látex anticorte. Según UNE-EN 420, UNE-EN 388, R.D. 773/97 y R.D. 1407/92. Equipo de Protección Individual (EPI) con marcado de conformidad CE.

| Código | Ud | Descripción | Rendimiento | Precio | Importe |
|---|---|---|---|---|---|
| P31IM040 | u | Par guantes de goma látex anticorte (material; 17/10/2022) | 1 | 2.08 | 2.08 |
|  |  | Total |  |  | 2.08 |

Claves: par, guante, círculo, látex, goma, corte

**S03C110** u PAR GUANTES AISLANTES 5000 V. (17/10/2022)
25 u × 9.72 (10.01 con costes indirectos) = 250.25
Par de guantes aislantes para protección de contacto eléctrico en tensión hasta 5000 V (amortizables en 3 usos). Según UNE-EN 60903, R.D. 773/97 y R.D. 1407/92. Equipo de Protección Individual (EPI) con marcado de conformidad CE.

| Código | Ud | Descripción | Rendimiento | Precio | Importe |
|---|---|---|---|---|---|
| P31IM110 | u | Par guantes aislamiento 5000 V (material; 17/10/2022) | 0.333 | 29.2 | 9.72 |
|  |  | Total |  |  | 9.72 |

Claves: protección, amortización, eléctrico, tensión, círculo, guante, par, aislante, contacto

#### 30.02.04 PIES Y PIERNAS (17/10/2022)
Importe: 5737

**S03D010** u PAR DE BOTAS ALTAS DE AGUA (NEGRAS) (17/10/2022)
58 u × 7.48 (7.7 con costes indirectos) = 446.60
Par de botas altas de agua color negro (amortizables en 1 uso). Según UNE-EN ISO 20345, UNE-EN ISO 20346, UNE-EN ISO 20347, R.D. 773/97 y R.D. 1407/92. Equipo de Protección Individual (EPI) con marcado de conformidad CE.

| Código | Ud | Descripción | Rendimiento | Precio | Importe |
|---|---|---|---|---|---|
| P31IP010 | u | Par botas altas de agua (negras) (material; 17/10/2022) | 1 | 7.48 | 7.48 |
|  |  | Total |  |  | 7.48 |

Claves: alto, amortización, bota, agua, negro, color, par, círculo

**S03D070** u PAR DE BOTAS DE SEGURIDAD (17/10/2022)
160 u × 27.56 (28.39 con costes indirectos) = 4542.40
Par de botas de seguridad con plantilla y puntera de acero (amortizables en 1 usos). Según UNE-EN ISO 20345, UNE-EN ISO 20346, UNE-EN ISO 20347, R.D. 773/97 y R.D. 1407/92. Equipo de Protección Individual (EPI) con marcado de conformidad CE.

| Código | Ud | Descripción | Rendimiento | Precio | Importe |
|---|---|---|---|---|---|
| P31IP070 | u | Par botas de seguridad (material; 17/10/2022) | 1 | 27.56 | 27.56 |
|  |  | Total |  |  | 27.56 |

Claves: seguridad, acero, círculo, bota, par, puntera, amortización

**S03D15** u PAR DE RODILLERAS (17/10/2022)
40 u × 4.84 (4.99 con costes indirectos) = 199.60
Par de rodilleras ajustables de protección ergonómica (amortizables en 3 usos). Certificado CE. s/R.D. 773/97 y R.D. 1407/92.

| Código | Ud | Descripción | Rendimiento | Precio | Importe |
|---|---|---|---|---|---|
| P31IP150 | u | Par rodilleras (material; 17/10/2022) | 0.333 | 14.54 | 4.84 |
|  |  | Total |  |  | 4.84 |

Claves: círculo, amortización, par, protección

**S03D080** u PAR DE BOTAS AISLANTES (17/10/2022)
20 u × 23.51 (24.22 con costes indirectos) = 484.40
Par de botas aislantes para electricista hasta 5000 V de tensión (amortizables en 3 usos). Según UNE-EN ISO 20345, UNE-EN ISO 20346, UNE-EN ISO 20347, R.D. 773/97 y R.D. 1407/92. Equipo de Protección Individual (EPI) con marcado de conformidad CE.

| Código | Ud | Descripción | Rendimiento | Precio | Importe |
|---|---|---|---|---|---|
| P31IP080 | u | Par botas aislantes 5000 V (material; 17/10/2022) | 0.333 | 70.61 | 23.51 |
|  |  | Total |  |  | 23.51 |

Claves: tensión, círculo, electricidad, amortización, aislante, par, bota

**S03D090** u PAR DE POLAINAS SOLDADURA (17/10/2022)
40 u × 1.55 (1.6 con costes indirectos) = 64.00
Par de polainas para soldador (amortizables en 3 usos). Según UNE-EN ISO 20345, UNE-EN ISO 20346, UNE-EN ISO 20347, R.D. 773/97 y R.D. 1407/92. Equipo de Protección Individual (EPI) con marcado de conformidad CE.

| Código | Ud | Descripción | Rendimiento | Precio | Importe |
|---|---|---|---|---|---|
| P31IP090 | u | Par polainas para soldador (material; 17/10/2022) | 0.333 | 4.64 | 1.55 |
|  |  | Total |  |  | 1.55 |

Claves: círculo, par, amortización, soldadura, polaina

#### 30.02.05 ANTICAÍDAS (17/10/2022)
Importe: 1011.2

**S03EB030** u CINTURÓN DE AMARRE LATERAL (17/10/2022)
40 u × 10.15 (10.45 con costes indirectos) = 418.00
Cinturón de amarre lateral, fabricado en algodón anti-sudoración con bandas de poliéster, hebillas ligeras de aluminio y argollas de acero inoxidable (amortizable en 4 obras). Según UNE-EN 358, R.D. 773/97 y R.D. 1407/92. Equipo de Protección Individual (EPI) con marcado de conformidad CE.

| Código | Ud | Descripción | Rendimiento | Precio | Importe |
|---|---|---|---|---|---|
| P31IS140 | u | Cinturón amarre lateral anillas inoxidables (material; 17/10/2022) | 0.25 | 40.61 | 10.15 |
|  |  | Total |  |  | 10.15 |

Claves: fabricación, poliéster, aluminio, banda, amortización, acero, inoxidable, lateral, cinturón, ligero, aro, círculo, algodón

**S03EB040** u CINTURÓN DE AMARRE LATERAL DOBLE REGULACIÓN (17/10/2022)
40 u × 11.79 (12.14 con costes indirectos) = 485.60
Cinturón de amarre lateral con doble regulación, fabricado en algodón anti-sudoración con bandas de poliéster, hebillas ligeras de aluminio y argollas de acero inoxidable (amortizable en 4 obras). Según UNE-EN 358, R.D. 773/97 y R.D. 1407/92. Equipo de Protección Individual (EPI) con marcado de conformidad CE.

| Código | Ud | Descripción | Rendimiento | Precio | Importe |
|---|---|---|---|---|---|
| P31IS150 | u | Cinturón amarre lateral doble regulación (material; 17/10/2022) | 0.25 | 47.16 | 11.79 |
|  |  | Total |  |  | 11.79 |

Claves: algodón, regulación, inoxidable, acero, aro, aluminio, ligero, doble, cinturón, banda, círculo, fabricación, lateral, amortización, poliéster

**S03EA010** u ARNÉS AMARRE DORSAL (17/10/2022)
40 u × 2.61 (2.69 con costes indirectos) = 107.60
Arnés básico de seguridad amarre dorsal con anilla, regulación en piernas y sin cinta subglútea, fabricado con cinta de nailon de 45 mm y elementos metálicos de acero inoxidable (amortizable en 5 obras). Según UNE-EN 361, R.D. 773/97 y R.D. 1407/92. Equipo de Protección Individual (EPI) con marcado de conformidad CE.

| Código | Ud | Descripción | Rendimiento | Precio | Importe |
|---|---|---|---|---|---|
| P31IS010 | u | Arnés amarre dorsal (material; 17/10/2022) | 0.2 | 13.05 | 2.61 |
|  |  | Total |  |  | 2.61 |

Claves: regulación, norma, inoxidable, metal, círculo, nylon, seguridad, fabricación, acero, amortización, anillo, cinta, básico

### 30.03 SEÑALIZACIÓN (20/06/2022)
Importe: 2244.2

**S05C010** u SEÑAL TRIANGULAR RA-1 L=70 cm SOBRE TRÍPODE (20/06/2022)
4 u × 20.79 (21.41 con costes indirectos) = 85.64
Señal de seguridad triangular de L=70 cm, normalizada, con trípode plegable tubular de acero galvanizado (amortizable en cinco usos), con fondo amarillo y retrorreflectancia tipo RA-1, incluido colocación y desmontaje, según R.D. 485/97 y R.D. 1627/97.

| Código | Ud | Descripción | Rendimiento | Precio | Importe |
|---|---|---|---|---|---|
| O01OA050 | h | Ayudante | 0.15 | 20.32 | 3.05 |
| P31SV010 | u | Señal triangular L=70 cm reflexivo RA-1 (material; 17/10/2022) | 0.2 | 53.77 | 10.75 |
| P31SV160 | u | Trípode plegable para señal 70-90 cm o d= 60cm (material; 17/10/2022) | 0.2 | 34.94 | 6.99 |
|  |  | Total |  |  | 20.79 |

Claves: trípode, amortización, desmontable, seguridad, norma, triángulo

**S05C030** u SEÑAL CIRCULAR RA-1 D=60 cm CON SOPORTE (20/06/2022)
4 u × 27.59 (28.42 con costes indirectos) = 113.68
Señal de seguridad circular de D=60 cm, normalizada, con soporte metálico de acero galvanizado de 80x40x2 mm y 2 m de altura (amortizable en cinco usos), incluido p.p. de apertura de pozo, hormigonado H-100/40, colocación y desmontaje, según R.D. 485/97 y R.D. 1627/97.

| Código | Ud | Descripción | Rendimiento | Precio | Importe |
|---|---|---|---|---|---|
| O01OA070 | h | Peón ordinario | 0.3 | 19.71 | 5.91 |
| P31SV040A | u | Señal circular D=60 cm reflexivo RA-1 (material; 17/10/2022) | 0.2 | 60.63 | 12.13 |
| P31SV080 | u | Poste galvanizado 80x40x2 mm 2,00 m | 0.2 | 21.34 | 4.27 |
| A03H040 | m3 | HORMIGÓN HM-20/B/25/X0 DOSIFICACIÓN 200 kg/m3 CEMENTO Tmáx.25 mm | 0.064 | 82.5 | 5.28 |
|  |  | Total |  |  | 27.59 |

Claves: hormigón, colocación, galvanizar, seguridad, amortización, desmontable, norma, acero, soporte, pozo, circulación, metal

**S05C040** u SEÑAL STOP RA-1 D=60 cm CON SOPORTE (20/06/2022)
4 u × 28.65 (29.51 con costes indirectos) = 118.04
Señal de stop, tipo octogonal de D=60 cm, normalizada, con soporte de acero galvanizado de 80x40x2 mm y 2 m de altura (amortizable en cinco usos), incluido p.p. de apertura de pozo, hormigonado H-100/40, colocación y desmontaje, según R.D. 485/97 y R.D. 1627/97.

| Código | Ud | Descripción | Rendimiento | Precio | Importe |
|---|---|---|---|---|---|
| O01OA070 | h | Peón ordinario | 0.3 | 19.71 | 5.91 |
| P31SV060 | u | Señal octogonal D=60 cm reflexivo RA-1 (material; 17/10/2022) | 0.2 | 65.93 | 13.19 |
| P31SV080 | u | Poste galvanizado 80x40x2 mm 2,00 m | 0.2 | 21.34 | 4.27 |
| A03H040 | m3 | HORMIGÓN HM-20/B/25/X0 DOSIFICACIÓN 200 kg/m3 CEMENTO Tmáx.25 mm | 0.064 | 82.5 | 5.28 |
|  |  | Total |  |  | 28.65 |

Claves: stop, soporte, amortización, desmontable, norma, pozo, colocación, acero, hormigón, galvanizar

**S05C060** u PALETA MANUAL 2 CARAS STOP-OBLIGATORIA (17/10/2022)
4 u × 9.42 (9.7 con costes indirectos) = 38.80
Señal de seguridad manual a dos caras: stop-dirección obligatoria, tipo paleta (amortizable en dos usos), según R.D. 485/97 y R.D. 1627/97.

| Código | Ud | Descripción | Rendimiento | Precio | Importe |
|---|---|---|---|---|---|
| P31SV090 | u | Paleta manual 2 caras stop-dirección obligatoria (material; 17/10/2022) | 0.5 | 18.84 | 9.42 |
|  |  | Total |  |  | 9.42 |

Claves: manual, seguridad, amortización, paleta, obligar, cara

**S05C080** u PLACA SEÑALIZACIÓN RIESGO (20/06/2022)
80 u × 6.67 (6.87 con costes indirectos) = 549.60
Placa señalización-información en PVC serigrafiado de 50x30 cm, fijada mecánicamente (amortizable en 2 usos), incluso colocación y desmontaje, según R.D. 485/97 y R.D. 1627/97.

| Código | Ud | Descripción | Rendimiento | Precio | Importe |
|---|---|---|---|---|---|
| O01OA070 | h | Peón ordinario | 0.15 | 19.71 | 2.96 |
| P31SV120 | u | Placa informativa PVC 50x30 (material; 17/10/2022) | 0.5 | 7.42 | 3.71 |
|  |  | Total |  |  | 6.67 |

Claves: placa, señalización, fijación, mecánico, colocación, PVC, desmontable, amortización

**S05B010** u CARTEL PVC 220x300 mm OBLIGACIÓN/PROHIBICIÓN/ADVERTENCIA (20/06/2022)
80 u × 4.98 (5.13 con costes indirectos) = 410.40
Cartel serigrafiado sobre planchas de PVC blanco de 0,6 mm de espesor nominal. Tamaño 220x300 mm. Válidas para señales de obligación, prohibición y advertencia, incluido colocación, según R.D. 485/97 y R.D. 1627/97.

| Código | Ud | Descripción | Rendimiento | Precio | Importe |
|---|---|---|---|---|---|
| O01OA070 | h | Peón ordinario | 0.1 | 19.71 | 1.97 |
| P31SC010 | u | Cartel PVC 220x300 mm obligación/prohibición/advertencia (material; 17/10/2022) | 1 | 3.01 | 3.01 |
|  |  | Total |  |  | 4.98 |

**S05B020** u CARTEL PVC SEÑALIZACIÓN EXTINTOR BOCA INCENDIO (20/06/2022)
80 u × 10.43 (10.74 con costes indirectos) = 859.20
Cartel serigrafiado sobre planchas de PVC blanco de 0,6 mm de espesor nominal. Para señales de lucha contra incendios (extintor, boca de incendio), incluido colocación, según R.D. 485/97 y R.D. 1627/97.

| Código | Ud | Descripción | Rendimiento | Precio | Importe |
|---|---|---|---|---|---|
| O01OA070 | h | Peón ordinario | 0.1 | 19.71 | 1.97 |
| P31SC020 | u | Cartel PVC señalización extintor/boca incendios (material; 17/10/2022) | 1 | 8.46 | 8.46 |
|  |  | Total |  |  | 10.43 |

Claves: plancha, incendio, señalización, PVC, extintor, boca, cartel, blanco

**S05B030** u PANEL COMPLETO PVC 700x1000 mm (20/06/2022)
4 u × 16.71 (17.21 con costes indirectos) = 68.84
Panel completo serigrafiado sobre planchas de PVC blanco de 0,6 mm de espesor nominal. Tamaño 700x1000 mm. Válido para incluir hasta 15 símbolos de señales, incluso textos "Prohibido el paso a toda persona ajena a la obra", incluido colocación, según R.D. 485/97 y R.D. 1627/97.

| Código | Ud | Descripción | Rendimiento | Precio | Importe |
|---|---|---|---|---|---|
| O01OA070 | h | Peón ordinario | 0.1 | 19.71 | 1.97 |
| P31SC030 | u | Panel completo PVC 700x1000 mm (material; 17/10/2022) | 1 | 14.74 | 14.74 |
|  |  | Total |  |  | 16.71 |

Claves: persona, blanco, plancha, PVC, paso, panel

### 30.04 INSTALACIONES DE BIENESTAR (20/06/2022)
Importe: 160896.37

#### 30.04.01 CASETAS (20/06/2022)
Importe: 154011.46

**S01A010** m ACOMETIDA ELÉCTRICA CASETA 4x4 mm2 (03/10/2022)
300 m × 4.38 (4.51 con costes indirectos) = 1353.00
Acometida provisional de electricidad a caseta de obra, desde el cuadro general formada por manguera flexible de 4x4 mm2 de tensión nominal 750 V, incorporando conductor de tierra color verde y amarillo, fijada sobre apoyos intermedios cada 2,50 m. Instalada.

| Código | Ud | Descripción | Rendimiento | Precio | Importe |
|---|---|---|---|---|---|
| O01OB200 | h | Oficial 1ª electricista | 0.1 | 22 | 2.20 |
| P31CE030 | m | Manguera flexible 750 V 4x4 mm2 (material; 17/10/2022) | 1.1 | 1.98 | 2.18 |
|  |  | Total |  |  | 4.38 |

Claves: fijación, tensión, verde, flexible, acometida, tierra, apoyo, electricidad, caseta, conductor, color, amarillo, manguera, cuadro

| Medición | Uds. | Largo | Parcial |
|---|---|---|---|
| Caseta Control Nº 1 | 1 | 40 | 40.00 |
| Oficinas | 1 | 40 | 40.00 |
| Aseos | 1 | 60 | 60.00 |
| Comedores | 1 | 80 | 80.00 |
| Vestuarios | 1 | 80 | 80.00 |
| Total |  |  | 300 |

**S01A030** u ACOMETIDA PROVISIONAL FONTANERÍA 25 mm (14/10/2022)
1 u × 129.11 (132.98 con costes indirectos) = 132.98
Acometida provisional de fontanería para obra de la red general municipal de agua potable hasta una longitud máxima de 8 m, realizada con tubo de polietileno de 25 mm de diámetro, de alta densidad y para 10 atmósferas de presión máxima con collarín de toma de fundición, p.p. de piezas especiales de polietileno y tapón roscado, incluso derechos y permisos para la conexión, terminada y funcionando, y sin incluir la rotura del pavimento.

| Código | Ud | Descripción | Rendimiento | Precio | Importe |
|---|---|---|---|---|---|
| O01OB170 | h | Oficial 1ª fontanero calefactor | 1.5 | 22.2 | 33.30 |
| P31BA010 | u | Acometida provisional fontanería a caseta (material; 17/10/2022) | 1 | 95.81 | 95.81 |
|  |  | Total |  |  | 129.11 |

Claves: collarín, rosca, especial, terminación, alto, conexión, polietileno, potable, red, permiso, pavimentación, toma, pieza, presión, tapón, fundición, tubo, diámetro, densidad, máximo, fontanería, acometida, rotura, agua

**E20TE030** m TUBERÍA POLIETILENO DN32 mm 1 1/4" (29/06/2022)
200 m × 16.01 (16.49 con costes indirectos) = 3298.00
Tubería de polietileno de alta densidad (PE-100), para uso alimentario, de 32 mm de diámetro nominal (1 1/4") y PN 16 atm, conforme UNE-EN 12201-2:2012+A1:2020; para tuberías de alimentación de suministro de agua. Totalmente montada, i/p.p. de piezas especiales (codos, manguitos, etc), y p.p de medios auxiliares. Conforme a CTE DB-HS-4. Materiales con marcado CE y DdP (Declaración de Prestaciones) según Reglamento (UE) 305/2011.

| Código | Ud | Descripción | Rendimiento | Precio | Importe |
|---|---|---|---|---|---|
| O01OB170 | h | Oficial 1ª fontanero calefactor | 0.12 | 22.2 | 2.66 |
| O01OB180 | h | Oficial 2ª fontanero calefactor | 0.12 | 20.96 | 2.52 |
| P17PH010 | m | Tubo polietileno AD PE100 PN-16 32 mm (material; 17/10/2022) | 1 | 3.49 | 3.49 |
| P17YC040 | u | Codo latón 90º 40 mm 1 1/4" (material; 17/10/2022) | 0.5 | 10.3 | 5.15 |
| P17YE040 | u | Enlace mixto latón macho 40 mm 1 1/4" (material; 17/10/2022) | 0.25 | 7.51 | 1.88 |
| %PM0200 | % | Pequeño Material | 2 % | 15.70 | 0.31 |
|  |  | Total |  |  | 16.01 |

Claves: colocación, protección, ramal, pieza, caliente, polietileno, agua, diámetro, especial, presión, máximo, alto, superficie, sanitario, densidad, frío, tubería

**S01A040** u ACOMETIDA PROVISIONAL SANEAMIENTO EN ZANJA (14/10/2022)
1 u × 561.79 (578.64 con costes indirectos) = 578.64
Acometida provisional de saneamiento de caseta de obra a la red general municipal, hasta una distancia máxima de 8 m, formada por: rotura del pavimento con compresor, excavación manual de zanjas de saneamiento en terrenos de consistencia dura, colocación de tubería de hormigón en masa de enchufe-campana, con junta de goma de 20 cm de diámetro interior, tapado posterior de la acometida y reposición del pavimento con hormigón en masa HM-20/P/20/I, sin incluir formación del pozo en el punto de acometida y con p.p. de medios auxiliares.

| Código | Ud | Descripción | Rendimiento | Precio | Importe |
|---|---|---|---|---|---|
| O01OB170 | h | Oficial 1ª fontanero calefactor | 1.8 | 22.2 | 39.96 |
| P31BA020 | u | Acometida provisional saneamiento a caseta en zanja (material; 17/10/2022) | 1 | 521.83 | 521.83 |
|  |  | Total |  |  | 561.79 |

Claves: pozo, acometida, colocación, enchufe, junta, manual, pavimentación, terreno, rotura, máximo, caseta, tubería, consistencia, compresor, diámetro, duro, interior, excavación, medio, punto, auxiliar, red, zanja, saneamiento, hormigón, goma, tapa, campana, masa

**S01A060** u ACOMETIDA PROVISIONAL TELÉFONO A CASETA (03/10/2022)
1 u × 172.93 (178.12 con costes indirectos) = 178.12
Acometida provisional de teléfono a caseta de obra, según normas de la C.T.N.E.

| Código | Ud | Descripción | Rendimiento | Precio | Importe |
|---|---|---|---|---|---|
| O01OB200 | h | Oficial 1ª electricista | 1 | 22 | 22.00 |
| P31BA040 | ud | Acometida provisional teléfono a caseta (material; 17/10/2022) | 1 | 150.93 | 150.93 |
|  |  | Total |  |  | 172.93 |

Claves: norma, acometida, teléfono, caseta

**S01B180** mes ALQUI. CASETA 2 OFICINAS+ASEO 19,40 m2 (20/06/2022)
48 mes × 237.66 (244.79 con costes indirectos) = 11749.92
Mes de alquiler de caseta prefabricada para dos despachos de oficina y un aseo con inodoro y lavabo de 7,92x2,45x2,45 m de 19,40 m2. Estructura y cerramiento de chapa galvanizada pintada, aislamiento de poliestireno expandido autoextinguible, interior con tablero melaminado en color. Cubierta de chapa galvanizada reforzada con perfil de acero; fibra de vidrio de 60 mm, interior con tablex lacado. Divisiones en tablero de melamina. Suelo de aglomerado revestido con PVC continuo de 2 mm, y poliestireno de 50 mm con apoyo en base de chapa galvanizada de sección trapezoidal. Puerta de 0,80x2,00 m, de chapa galvanizada de 1 mm, reforzada y con poliestireno de 20 mm, picaporte y cerradura. Dos ventanas aluminio anodizado corredera, contraventana de acero galvanizado. Instalación eléctrica a 220 V, toma de tierra, automático, 2 fluorescentes de 40 W, enchufes para 1500 W y punto luz exterior de 60 W. Con transporte a 150 km (ida y vuelta). Entrega y recogida del módulo con camión grúa. Según R.D. 486/97 y R.D. 1627/97.

| Código | Ud | Descripción | Rendimiento | Precio | Importe |
|---|---|---|---|---|---|
| O01OA070 | h | Peón ordinario | 0.085 | 19.71 | 1.68 |
| P31BC190 | u | Alquiler mes caseta 2 oficina+aseo 7,92x2,45 m (material; 17/10/2022) | 1 | 191.32 | 191.32 |
| P31BC340 | u | Transporte 150 km entrega y recogida de módulo (material; 17/10/2022) | 0.085 | 525.44 | 44.66 |
|  |  | Total |  |  | 237.66 |

Claves: suelo, ventana, continuo, aluminio, fibra, manivela, sección, base, cerrajería, corredera, revestir, PVC, melamina, apoyo, fluorescencia, módulo, puerta, eléctrico, aglomerado, automático, contraventana, ánodo, toma, tierra, camión, grúa, entrega, exterior, interior, cerramiento, chapa, enchufe, aislamiento, mes, aseo, prefabricado, pintura, caseta, galvanizar, refuerzo, acero, luz, color, transporte, estructura, punto, laca, lavabo, poliestireno, división, inodoro, perfil, cubierta, expandido, alquiler, vidrio, tablero

| Medición | Uds. | Parcial |
|---|---|---|
| Caseta Oficina Nº 1 | 24 | 24.00 |
| Caseta Oficina Nº 2 | 24 | 24.00 |
| Total |  | 48 |

**S01B050** mes ALQUILER CASETA ASEO 11,36 m2 (20/06/2022)
312 mes × 215.86 (222.34 con costes indirectos) = 69370.08
Mes de alquiler de caseta prefabricada para aseos en obra de 4,64x2,45x2,63 m. Estructura y cerramiento de chapa galvanizada pintada, aislamiento de poliestireno expandido. Ventana de 0,84x0,80 m de aluminio anodizado, corredera, con reja y luna de 6 mm, termo eléctrico de 50 l, dos placas turcas, tres placas de ducha, pileta de cuatro grifos, todo de fibra de vidrio con terminación de gel-coat blanco y pintura antideslizante, suelo contrachapado hidrófugo con capa fenolítica antideslizante y resistente al desgaste, puerta madera en turca, cortina en ducha. Tubería de polibutileno aislante y resistente a incrustaciones, hielo y corrosiones, instalación eléctrica monofásica 220 V con automático. Con transporte a 150 km (ida y vuelta). Entrega y recogida del módulo con camión grúa. Según R.D. 486/97 y R.D. 1627/97.

| Código | Ud | Descripción | Rendimiento | Precio | Importe |
|---|---|---|---|---|---|
| O01OA070 | h | Peón ordinario | 0.085 | 19.71 | 1.68 |
| P31BC060 | u | Alquiler mes caseta prefabricada aseo 4,64x2,45 m (material; 17/10/2022) | 1 | 169.52 | 169.52 |
| P31BC340 | u | Transporte 150 km entrega y recogida de módulo | 0.085 | 525.44 | 44.66 |
|  |  | Total |  |  | 215.86 |

Claves: resistencia, hidrófugo, grúa, puerta, hielo, corrosión, contrachapado, desgaste, capa, incrustación, automático, entrega, mono, suelo, módulo, aislante, tubería, camión, cortina, aislamiento, transporte, terminación, blanco, prefabricado, expandido, alquiler, vidrio, chapa, placa, mes, caseta, termo, cerramiento, pintura, reja, galvanizar, grifería, ánodo, madero, aseo, poliestireno, ducha, estructura, turca, aluminio, eléctrico, luna, ventana, corredera, fibra

| Medición | Uds. | Parcial |
|---|---|---|
| Caseta Vestuario Nº 1 | 24 | 24.00 |
| Caseta Vestuario Nº 2 | 24 | 24.00 |
| Caseta Vestuario Nº 3 | 24 | 24.00 |
| Caseta Vestuario Nº 4 | 24 | 24.00 |
| Caseta Vestuario Nº 5 | 24 | 24.00 |
| Caseta Vestuario Nº 6 | 24 | 24.00 |
| Caseta Vestuario Nº 7 | 24 | 24.00 |
| Caseta Vestuario Nº 8 | 24 | 24.00 |
| Caseta Vestuario Nº 9 | 24 | 24.00 |
| Caseta Vestuario Nº 10 | 24 | 24.00 |
| Caseta Vestuario Nº 11 | 24 | 24.00 |
| Caseta Vestuario Nº 12 | 24 | 24.00 |
| Caseta Vestuario Nº 13 | 24 | 24.00 |
| Total |  | 312 |

**S01B190** mes ALQUILER CASETA COMEDOR 19,40 m2 (20/06/2022)
192 mes × 209.32 (215.6 con costes indirectos) = 41395.20
Mes de alquiler de caseta prefabricada para comedor de obra de 7,92x2,45x2,45 m de 19,40 m2. Estructura y cerramiento de chapa galvanizada pintada, aislamiento de poliestireno expandido autoextinguible, interior con tablero melaminado en color. Cubierta de chapa galvanizada reforzada con perfil de acero; fibra de vidrio de 60 mm, interior con tablex lacado. Suelo de aglomerado revestido con PVC continuo de 2 mm, y poliestireno de 50 mm con apoyo en base de chapa galvanizada de sección trapezoidal. Puerta de 0,80x2,00 m, de chapa galvanizada de 1 mm, reforzada y con poliestireno de 20 mm, picaporte y cerradura. Dos ventanas aluminio anodizado corredera, contraventana de acero galvanizado. Instalación eléctrica a 220 V, toma de tierra, automático, 2 fluorescentes de 40 W, enchufes para 1500 W y punto luz exterior de 60 W. Con transporte a 150 km (ida y vuelta). Entrega y recogida del módulo con camión grúa. Según R.D. 486/97 y R.D. 1627/97.

| Código | Ud | Descripción | Rendimiento | Precio | Importe |
|---|---|---|---|---|---|
| O01OA070 | h | Peón ordinario | 0.085 | 19.71 | 1.68 |
| P31BC190A | u | Alquiler mes caseta comedor 7,92x2,45 m (material; 17/10/2022) | 1 | 162.98 | 162.98 |
| P31BC340 | u | Transporte 150 km entrega y recogida de módulo | 0.085 | 525.44 | 44.66 |
|  |  | Total |  |  | 209.32 |

Claves: grúa, ánodo, corredera, ventana, manivela, sección, estructura, eléctrico, base, puerta, continuo, toma, cerramiento, camión, exterior, fibra, refuerzo, automático, luz, módulo, tierra, enchufe, transporte, cerrajería, contraventana, entrega, aislamiento, prefabricado, fluorescencia, aglomerado, color, caseta, laca, mes, acero, apoyo, galvanizar, melamina, chapa, pintura, revestir, poliestireno, expandido, suelo, PVC, vidrio, cubierta, tablero, aluminio, perfil, punto, comedor, interior, alquiler

| Medición | Uds. | Parcial |
|---|---|---|
| Caseta Comedor Nº 1 | 24 | 24.00 |
| Caseta Comedor Nº 2 | 24 | 24.00 |
| Caseta Comedor Nº 3 | 24 | 24.00 |
| Caseta Comedor Nº 4 | 24 | 24.00 |
| Caseta Comedor Nº 5 | 24 | 24.00 |
| Caseta Comedor Nº 6 | 24 | 24.00 |
| Caseta Comedor Nº 7 | 24 | 24.00 |
| Caseta Comedor Nº 8 | 24 | 24.00 |
| Total |  | 192 |

**S01B110** mes ALQUILER CASETA ALMACÉN 14,65 m2 (20/06/2022)
48 mes × 158.19 (162.94 con costes indirectos) = 7821.12
Mes de alquiler de caseta prefabricada para almacén de obra de 5,98x2,45x2,45 m de 14,65 m2. Estructura de acero galvanizado. Cubierta y cerramiento lateral de chapa galvanizada trapezoidal de 0,6 mm reforzada con perfiles de acero, interior prelacado. Suelo de aglomerado hidrófugo de 19 mm puerta de acero de 1 mm, de 0,80x2,00 m pintada con cerradura. Ventana fija de cristal de 6 mm, recercado con perfil de goma. Con transporte a 150 km (ida y vuelta). Entrega y recogida del módulo con camión grúa. Según R.D. 486/97 y R.D. 1627/97.

| Código | Ud | Descripción | Rendimiento | Precio | Importe |
|---|---|---|---|---|---|
| O01OA070 | h | Peón ordinario | 0.085 | 19.71 | 1.68 |
| P31BC120 | u | Alquiler mes caseta almacén 5,98x2,45 m (material; 17/10/2022) | 1 | 111.85 | 111.85 |
| P31BC340 | u | Transporte 150 km entrega y recogida de módulo | 0.085 | 525.44 | 44.66 |
|  |  | Total |  |  | 158.19 |

Claves: aglomerado, caseta, pintura, camión, recercado, cristal, transporte, goma, módulo, puerta, grúa, entrega, alquiler, cerrajería, mes, almacén, chapa, hidrófugo, galvanizar, acero, laca, prefabricado, interior, cubierta, suelo, lateral, refuerzo, perfil, estructura, cerramiento, ventana

| Medición | Uds. | Parcial |
|---|---|---|
| Caseta Almacén Nº 1 | 12 | 12.00 |
| Caseta Almacén Nº 2 | 24 | 24.00 |
| Caseta Almacén Nº 3 | 12 | 12.00 |
| Total |  | 48 |

**E17ABT065** m LÍNEA ACOMETIDA TRIFÁSICA COBRE 3x95 + 1x50 mm2 (03/10/2022)
240 m × 73.36 (75.56 con costes indirectos) = 18134.40
Línea eléctrica de acometida trifásica de 3x95 + 1x50 mm2 de sección, sobre canalización (no incluida), formada por conductores unipolares aislados de cobre, con aislamiento en polietileno reticulado (XLPE) y cubierta en PVC, para una tensión nominal de 0,6/1kV, de conductor tipo RV y clase de reacción al fuego Eca, conforme a UNE-EN 50575:2015/A1:2016. Totalmente instalada; i/p.p. de conexiones y medios auxiliares. Conforme a REBT: ITC-BT-07 e ITC-BT-11, NTE-IER, UNE-HD 60364-1:2009 y UNE-HD 60364-1:2009/A11:2018. Materiales con marcado CE y DdP (Declaración de Prestaciones) según Reglamento (UE) 305/2011.

| Código | Ud | Descripción | Rendimiento | Precio | Importe |
|---|---|---|---|---|---|
| O01OB200 | h | Oficial 1ª electricista | 0.15 | 22 | 3.30 |
| O01OB210 | h | Oficial 2ª electricista | 0.15 | 20.96 | 3.14 |
| P15NAU080 | m | Cable rígido cobre 0,6/1kV RV Eca - 1x95 mm2 (material; 17/10/2022) | 3.09 | 18.26 | 56.42 |
| P15NAU060 | m | Cable rígido cobre 0,6/1kV RV Eca - 1x50 mm2 (material; 17/10/2022) | 1.03 | 9.19 | 9.47 |
| %PM0150 | u | Pequeño material | 1.43 % | 72.33 | 1.03 |
|  |  | Total |  |  | 73.36 |

Claves: conductor, conexión, transporte, montaje, enlace, cobre, canalizado, línea, tubo, fibrocemento, aislamiento

#### 30.04.02 MOBILIARIO (20/06/2022)
Importe: 6884.91

**S01C080** u TAQUILLA METÁLICA INDIVIDUAL (20/06/2022)
73 u × 30.76 (31.68 con costes indirectos) = 2312.64
Taquilla metálica individual para vestuario de 1,80 m de altura en acero laminado en frío, con tratamiento antifosfatante y anticorrosivo, con pintura secada al horno, cerradura, balda y tubo percha, lamas de ventilación en puerta, colocada (amortizable en 3 usos).

| Código | Ud | Descripción | Rendimiento | Precio | Importe |
|---|---|---|---|---|---|
| O01OA070 | h | Peón ordinario | 0.1 | 19.71 | 1.97 |
| P31BM090A | u | Taquilla metálica individual (material; 17/10/2022) | 0.333 | 86.47 | 28.79 |
|  |  | Total |  |  | 30.76 |

Claves: lámina, vestuario, tubo, lama, amortización, horno, anticorrosivo, percha, individual, cerrajería, fosfatante, secado, puerta, taquilla, acero, frío, metal, colocación, ventilación, pintura

**S01C160** u CONVECTOR ELÉCTRICO MURAL 1500 W (17/10/2022)
26 u × 10.24 (10.55 con costes indirectos) = 274.30
Convector eléctrico mural de 1500 W instalado (amortizable en 5 usos).

| Código | Ud | Descripción | Rendimiento | Precio | Importe |
|---|---|---|---|---|---|
| P31BM150 | u | Radiador eléctrico 1500 W (material; 17/10/2022) | 0.2 | 51.21 | 10.24 |
|  |  | Total |  |  | 10.24 |

Claves: convector, amortización, mural, eléctrico

**S01C090** u MESA MELAMINA PARA 10 PERSONAS (20/06/2022)
8 u × 58.8 (60.56 con costes indirectos) = 484.48
Mesa de melamina para comedor de obra con capacidad para 10 personas (amortizable en 3 usos).

| Código | Ud | Descripción | Rendimiento | Precio | Importe |
|---|---|---|---|---|---|
| O01OA070 | h | Peón ordinario | 0.1 | 19.71 | 1.97 |
| P31BM100A | u | Mesa melamina para 10 personas (material; 17/10/2022) | 0.333 | 170.67 | 56.83 |
|  |  | Total |  |  | 58.8 |

Claves: melamina, amortización, mesa, comedor, persona

**S01C100** u BANCO MADERA PARA 5 PERSONAS (20/06/2022)
16 u × 33.69 (34.7 con costes indirectos) = 555.20
Banco de madera con capacidad para 5 personas (amortizable en 3 usos).

| Código | Ud | Descripción | Rendimiento | Precio | Importe |
|---|---|---|---|---|---|
| O01OA070 | h | Peón ordinario | 0.1 | 19.71 | 1.97 |
| P31BM110A | u | Banco madera para 5 personas (material; 17/10/2022) | 0.333 | 95.27 | 31.72 |
|  |  | Total |  |  | 33.69 |

Claves: banco, madero, persona, amortización

**S01C070** u HORNO MICROONDAS (20/06/2022)
8 u × 23.2 (23.9 con costes indirectos) = 191.20
Horno microondas de 18 litros de capacidad, con plato giratorio incorporado (amortizable en 5 usos).

| Código | Ud | Descripción | Rendimiento | Precio | Importe |
|---|---|---|---|---|---|
| O01OA070 | h | Peón ordinario | 0.1 | 19.71 | 1.97 |
| P31BM080 | u | Horno microondas 18 l 700W (material; 17/10/2022) | 0.2 | 106.17 | 21.23 |
|  |  | Total |  |  | 23.2 |

Claves: microondas, plato, amortización, horno, giratorio

**S01C110** u DEPÓSITO-CUBO DE BASURAS (17/10/2022)
12 u × 5.98 (6.16 con costes indirectos) = 73.92
Cubo para recogida de basuras (amortizable en 2 usos).

| Código | Ud | Descripción | Rendimiento | Precio | Importe |
|---|---|---|---|---|---|
| P31BM120A | u | Depósito-cubo basuras (material; 17/10/2022) | 0.5 | 11.96 | 5.98 |
|  |  | Total |  |  | 5.98 |

Claves: basura, amortización

**S01C010** u PERCHA PARA DUCHA O ASEO (20/06/2022)
16 u × 6.8 (7 con costes indirectos) = 112.00
Percha para aseos o duchas en aseos de obra, colocada.

| Código | Ud | Descripción | Rendimiento | Precio | Importe |
|---|---|---|---|---|---|
| O01OA070 | h | Peón ordinario | 0.05 | 19.71 | 0.99 |
| P31BM010 | ud | Percha para aseos o duchas (material; 17/10/2022) | 1 | 5.81 | 5.81 |
|  |  | Total |  |  | 6.8 |

Claves: ducha, colocación, percha, aseo

**S01C020** u PORTARROLLOS INDUSTRIAL CON CERRADURA (20/06/2022)
15 u × 9.21 (9.49 con costes indirectos) = 142.35
Portarrollos industrial con cerradura de seguridad, colocado (amortizable en 3 usos).

| Código | Ud | Descripción | Rendimiento | Precio | Importe |
|---|---|---|---|---|---|
| O01OA070 | h | Peón ordinario | 0.1 | 19.71 | 1.97 |
| P31BM020 | u | Portarrollos industrial con cerradura (material; 17/10/2022) | 0.333 | 21.75 | 7.24 |
|  |  | Total |  |  | 9.21 |

Claves: seguridad, industrial, cerrajería, amortización, colocación, portarrollo

**S01C030** u ESPEJO VESTUARIOS Y ASEOS (20/06/2022)
25 u × 30.74 (31.66 con costes indirectos) = 791.50
Espejo para vestuarios y aseos, colocado.

| Código | Ud | Descripción | Rendimiento | Precio | Importe |
|---|---|---|---|---|---|
| O01OA070 | h | Peón ordinario | 0.1 | 19.71 | 1.97 |
| P31BM030 | u | Espejo vestuarios y aseos (material; 17/10/2022) | 1 | 28.77 | 28.77 |
|  |  | Total |  |  | 30.74 |

Claves: aseo, espejo, vestuario, colocación

**S01C040** u JABONERA INDUSTRIAL 1 LITRO (20/06/2022)
25 u × 35.15 (36.2 con costes indirectos) = 905.00
Dosificador de jabón de uso industrial de 1 l de capacidad, con dosificador de jabón colocada (amortizable en 3 usos).

| Código | Ud | Descripción | Rendimiento | Precio | Importe |
|---|---|---|---|---|---|
| O01OA070 | h | Peón ordinario | 0.1 | 19.71 | 1.97 |
| P31BM040 | u | Dosificador jabón líquido (material; 17/10/2022) | 1 | 24.02 | 24.02 |
| P31BM050A | u | Jabón líquido desinfectante 1 l (material; 17/10/2022) | 0.333 | 27.52 | 9.16 |
|  |  | Total |  |  | 35.15 |

Claves: industrial, jabonera, amortización, jabón, colocación

**S01C060** u SECAMANOS ELÉCTRICO (20/06/2022)
15 u × 41.96 (43.22 con costes indirectos) = 648.30
Secamanos eléctrico por aire, colocado (amortizable en 3 usos).

| Código | Ud | Descripción | Rendimiento | Precio | Importe |
|---|---|---|---|---|---|
| O01OA070 | h | Peón ordinario | 0.1 | 19.71 | 1.97 |
| P31BM070 | u | Secamanos eléctrico (material; 17/10/2022) | 0.333 | 120.1 | 39.99 |
|  |  | Total |  |  | 41.96 |

Claves: eléctrico, amortización, colocación, secamanos, aire

**S01C120** u BOTIQUÍN DE URGENCIA (20/06/2022)
4 u × 72.05 (74.21 con costes indirectos) = 296.84
Botiquín de urgencia para obra fabricado en chapa de acero, pintado al horno con tratamiento anticorrosivo y serigrafía de cruz. Color blanco, con contenidos mínimos obligatorios, colocado.

| Código | Ud | Descripción | Rendimiento | Precio | Importe |
|---|---|---|---|---|---|
| O01OA070 | h | Peón ordinario | 0.1 | 19.71 | 1.97 |
| P31BM130A | u | Botiquín de urgencias (material; 17/10/2022) | 1 | 52.3 | 52.30 |
| P31BM170 | u | Reposición de botiquín (material; 17/10/2022) | 1 | 17.78 | 17.78 |
|  |  | Total |  |  | 72.05 |

Claves: fabricación, obligar, pintura, colocación, contenedor, blanco, botiquín, acero, horno, color, anticorrosivo, chapa, cruz

**S01C130** u REPOSICIÓN BOTIQUÍN (17/10/2022)
4 u × 17.78 (18.31 con costes indirectos) = 73.24
Reposición de material de botiquín de urgencia.

| Código | Ud | Descripción | Rendimiento | Precio | Importe |
|---|---|---|---|---|---|
| P31BM170 | u | Reposición de botiquín | 1 | 17.78 | 17.78 |
|  |  | Total |  |  | 17.78 |

Claves: botiquín, material

**S01C140** u CAMILLA PORTÁTIL EVACUACIONES (17/10/2022)
2 u × 11.62 (11.97 con costes indirectos) = 23.94
Camilla portátil para evacuaciones con estructura de alta resistencia, en tela de nailon plastificada y en color naranja. Resistencia de 160 Kg y peso propio de 5 Kg (amortizable en 10 usos). Incluso funda de transporte.

| Código | Ud | Descripción | Rendimiento | Precio | Importe |
|---|---|---|---|---|---|
| P31BM140 | u | Camilla portátil evacuaciones (material; 17/10/2022) | 0.1 | 116.17 | 11.62 |
|  |  | Total |  |  | 11.62 |

Claves: evacuación, amortización, portátil

### 30.05 FORMACIÓN Y PERSONAL ASIGNADO (17/10/2022)
Importe: 19136.05

**S04A020** u COSTE MENSUAL COMITÉ SEGURIDAD (17/10/2022)
24 u × 141.71 (145.96 con costes indirectos) = 3503.04
Coste mensual del comité de seguridad y salud en el trabajo, considerando una reunión al mes de dos horas y formado por un técnico cualificado en materia de seguridad y salud, dos trabajadores con categoría de oficial de 2ª o ayudante y un vigilante con categoría de oficial de 1ª.

| Código | Ud | Descripción | Rendimiento | Precio | Importe |
|---|---|---|---|---|---|
| P31W010 | u | Coste mensual comité seguridad (material; 17/10/2022) | 1 | 141.71 | 141.71 |
|  |  | Total |  |  | 141.71 |

**S04A030** u COSTO MENSUAL DE CONSERVACIÓN (17/10/2022)
24 u × 150.54 (155.06 con costes indirectos) = 3721.44
Coste mensual de conservación de instalaciones provisionales de obra, considerando 2 horas a la semana un oficial de 2ª.

| Código | Ud | Descripción | Rendimiento | Precio | Importe |
|---|---|---|---|---|---|
| P31W020 | h | Costo mensual de conservación (material; 17/10/2022) | 1 | 150.54 | 150.54 |
|  |  | Total |  |  | 150.54 |

Claves: conservación, mes, hora

**S04A040** u COSTO MENSUAL LIMPIEZA Y DESINFECCIÓN (17/10/2022)
24 u × 141.15 (145.38 con costes indirectos) = 3489.12
Coste mensual de limpieza y desinfección de casetas de obra, considerando dos horas a la semana de un peón ordinario.

| Código | Ud | Descripción | Rendimiento | Precio | Importe |
|---|---|---|---|---|---|
| P31W030 | u | Coste mensual limpieza-desinfección (material; 17/10/2022) | 1 | 141.15 | 141.15 |
|  |  | Total |  |  | 141.15 |

Claves: mes, ordinario, caseta, hora, limpieza

**S04A050** u COSTO MENSUAL FORMACIÓN SEG.HIGIENE (17/10/2022)
24 u × 86.01 (88.59 con costes indirectos) = 2126.16
Coste mensual de formación de seguridad y salud en el trabajo, considerando una hora a la semana y realizada por un encargado.

| Código | Ud | Descripción | Rendimiento | Precio | Importe |
|---|---|---|---|---|---|
| P31W040 | u | Coste mensual formación seguridad (material; 17/10/2022) | 1 | 86.01 | 86.01 |
|  |  | Total |  |  | 86.01 |

Claves: higiene, seguridad, hora, mes, trabajo

**S04A060** u RECONOCIMIENTO MÉDICO BÁSICO I (17/10/2022)
77 u × 79.39 (81.77 con costes indirectos) = 6296.29
Reconocimiento médico básico I anual trabajador, compuesto por control visión, audiometría y analítica de sangre y orina con 6 parámetros.

| Código | Ud | Descripción | Rendimiento | Precio | Importe |
|---|---|---|---|---|---|
| P31W050 | u | Reconocimiento médico básico I (material; 17/10/2022) | 1 | 79.39 | 79.39 |
|  |  | Total |  |  | 79.39 |

Claves: control, anual, trabajo, visible, básico, médico, compuesto

## Precios auxiliares

**A03VB020** m3 VERTIDO HORMIGÓN CON BOMBA EN ZAPATAS / ZANJAS (20/06/2022)
Precio: 30.89
Vertido de hormigón suministrado de planta de fabricación, realizado por medio de camión-bomba en relleno de zapatas y zanjas de cimentación. Totalmente realizado; i/p.p. de encamillado de pilares y muros, vibrado y colocación. Conforme a CTE DB SE-C, Código Estructural y NTE-CSZ.

| Código | Ud | Descripción | Rendimiento | Precio | Importe |
|---|---|---|---|---|---|
| O01OA030 | h | Oficial primera | 0.25 | 22 | 5.50 |
| O01OA070 | h | Peón ordinario | 0.25 | 19.71 | 4.93 |
| M11HV150 | h | Vibrador hormigón 230V Aguja 50 mm (maquinaria; 27/09/2022) | 0.25 | 1.5 | 0.38 |
| M01HBN010 | h | Desplazamiento bomba (maquinaria; 05/09/2022) | 0.017 | 110 | 1.87 |
| M01HBT030 | m3 | Bombeo hormigón 56 a 75 m3 pluma 32 m (maquinaria; 09/08/2022) | 1 | 17.6 | 17.60 |
| %PM0200 | % | Pequeño Material | 2 % | 30.28 | 0.61 |
|  |  | Total |  |  | 30.89 |

**A03VB060** m3 VERTIDO HORMIGÓN CON BOMBA EN MUROS (29/06/2022)
Precio: 56.03
Vertido de hormigón suministrado de planta de fabricación, realizado por medio de camión-bomba en relleno de muros. Totalmente realizado; i/p.p. de vibrado y colocación. Conforme a CTE DB SE-C, Código Estructural y NTE-CCM.

| Código | Ud | Descripción | Rendimiento | Precio | Importe |
|---|---|---|---|---|---|
| O01OB010 | h | Oficial 1ª encofrador | 0.8 | 22 | 17.60 |
| O01OB020 | h | Ayudante encofrador | 0.8 | 20.99 | 16.79 |
| M11HV150 | h | Vibrador hormigón 230V Aguja 50 mm | 0.5 | 1.5 | 0.75 |
| M01HBN020 | km | Desplazamiento camión-bomba d>40 km (maquinaria; 18/08/2022) | 0.02 | 2 | 0.04 |
| M01HBT020 | m3 | Bombeo hormigón 41 a 55 m3 pluma 32 m (maquinaria; 18/08/2022) | 1 | 19.75 | 19.75 |
| %PM0200 | % | Pequeño Material | 2 % | 54.93 | 1.10 |
|  |  | Total |  |  | 56.03 |

**A03VB050** m3 VERTIDO HORMIGÓN CON BOMBA EN SOLERAS (20/06/2022)
Precio: 36.31
Vertido de hormigón suministrado de planta de fabricación, realizado por medio de camión-bomba en relleno en soleras. Totalmente realizado; i/p.p. de encamillado de pilares y muros, vibrado y colocación. Conforme a CTE DB SE-C, Código Estructural y NTE-CSZ.

| Código | Ud | Descripción | Rendimiento | Precio | Importe |
|---|---|---|---|---|---|
| O01OA030 | h | Oficial primera | 0.367 | 22 | 8.07 |
| O01OA070 | h | Peón ordinario | 0.367 | 19.71 | 7.23 |
| M11HR010 | h | Regla vibrante eléctrica 230V a=2000 mm (maquinaria; 05/09/2022) | 0.367 | 2.25 | 0.83 |
| M01HBN010 | h | Desplazamiento bomba | 0.017 | 110 | 1.87 |
| M01HBT030 | m3 | Bombeo hormigón 56 a 75 m3 pluma 32 m | 1 | 17.6 | 17.60 |
| %PM0200 | % | Pequeño Material | 2 % | 35.60 | 0.71 |
|  |  | Total |  |  | 36.31 |

**A08TA010** h GRÚA TORRE 30 m FLECHA 750 kg (20/06/2022)
Precio: 20.06

| Código | Ud | Descripción | Rendimiento | Precio | Importe |
|---|---|---|---|---|---|
| M02GT210 | mes | Alquiler grúa torre 30 m 750 kg (maquinaria; 12/10/2022) | 0.006 | 880.57 | 5.28 |
| M02GT360 | mes | Contrato mantenimiento (maquinaria; 12/10/2022) | 0.006 | 104.28 | 0.63 |
| M02GT370 | mes | Alquiler telemando (maquinaria; 12/10/2022) | 0.006 | 49.68 | 0.30 |
| M02GT300 | u | Montaje/desmontaje grúa torre 30 m flecha (maquinaria; 12/10/2022) | 0.001 | 2847.68 | 2.85 |
| M02GAH060 | h | Grúa telescópica autopropulsada 60 t (maquinaria; 12/10/2022) | 0.036 | 121 | 4.36 |
| M02GT380 | u | Tramo de empotramiento grúa torre <40 m (maquinaria; 12/10/2022) | 0.001 | 1436.24 | 1.44 |
| E04AB040 | kg | ACERO CORRUGADO ELABORADO / ARMADO B 500 S/SD | 0.98 | 2.84 | 2.78 |
| E04ZMM030 | m3 | HORMIGÓN CIMENTACIÓN ZAPATAS HA-25/B/40/XC1, XC2 o XC3 VERT. MAN (20/06/2022) | 0.028 | 86.53 | 2.42 |
|  |  | Total |  |  | 20.06 |

**A08TA050** h GRÚA TORRE 40 m FLECHA 1000 kg (20/06/2022)
Precio: 24.83
Alquiler de grúa torre de 40 m de flecha y 1.000 kg de carga en punta, incluyendo cimentación, montaje, desmontaje y medios auxiliares.

| Código | Ud | Descripción | Rendimiento | Precio | Importe |
|---|---|---|---|---|---|
| M02GT250 | mes | Alquiler grúa torre 40 m 1000 kg (maquinaria; 18/08/2022) | 0.006 | 1064.87 | 6.39 |
| M02GT360 | mes | Contrato mantenimiento | 0.006 | 104.28 | 0.63 |
| M02GT370 | mes | Alquiler telemando | 0.006 | 49.68 | 0.30 |
| M02GT320 | u | Montaje/desmontaje grúa torre 40 m flecha (maquinaria; 18/08/2022) | 0.001 | 3150.1 | 3.15 |
| M02GAH060 | h | Grúa telescópica autopropulsada 60 t | 0.036 | 121 | 4.36 |
| M02GT380 | u | Tramo de empotramiento grúa torre <40 m | 0.001 | 1436.24 | 1.44 |
| 03.05 | kg | ACERO CORRUGADO ELABORADO / ARMADO B 500 S/SD | 1.613 | 2.84 | 4.58 |
| E04ZMM030 | m3 | HORMIGÓN CIMENTACIÓN ZAPATAS HA-25/B/40/XC1, XC2 o XC3 VERT. MAN | 0.046 | 86.53 | 3.98 |
|  |  | Total |  |  | 24.83 |

**A07MP020** m2 ALQ. DIARIO SIST. ENCOFR. MURO PANTALLA ESTRUC. 2 CARAS h=3-6 m (18/08/2022)
Precio: 10.85
Alquiler de sistema de encofrado recuperable modular para muros pantalla estructurales de hormigón a doble cara de 3 hasta 6 m de altura, formado por paneles de encofrado de bastidores metálicos y tablero de madera de aglomerado fenólico de 3 m de altura, unidos entre sí mediante mordazas, correas de alineación, tuercas y pasadores de barras roscadas para anclajes al terreno activamente pretensados según las especificaciones de la DIN 4125 y la EN 1537.

| Código | Ud | Descripción | Rendimiento | Precio | Importe |
|---|---|---|---|---|---|
| M13EAA010 | u | Alquiler diario panel encof. met.-fenólico 3000x1000 mm (maquinaria; 18/08/2022) | 4.667 | 1.07 | 4.99 |
| M13EAA060 | u | Alquiler diario mordaza unión paneles encofrado (maquinaria; 18/08/2022) | 17.5 | 0.08 | 1.40 |
| M13EAA150 | u | Alquiler diario correa panel encof. 2000 mm (maquinaria; 18/08/2022) | 5.833 | 0.2 | 1.17 |
| M13EAA080 | u | Alquiler diario placa-tuerca encofrado (maquinaria; 18/08/2022) | 17.5 | 0.02 | 0.35 |
| M13EAA090 | u | Alquiler diario tuerca barra unión encof. (maquinaria; 18/08/2022) | 17.5 | 0.02 | 0.35 |
| M13EAA100 | u | Alquiler diario barra roscada tipo dywidag 1000 mm (maquinaria; 18/08/2022) | 8.75 | 0.02 | 0.18 |
| M13EAA210 | u | Alquiler diario ménsula de trabajo a=800 mm | 1.555 | 1.55 | 2.41 |
|  |  | Total |  |  | 10.85 |

**A03VB080** m3 VERTIDO HORMIGÓN CON BOMBA EN PILARES (20/06/2022)
Precio: 62.6
Vertido de hormigón suministrado de planta de fabricación, realizado por medio de camión-bomba en pilares. Totalmente realizado; i/p.p. de vibrado y colocación. Conforme a CTE DB SE, Código Estructural y NTE-EHS si procede.

| Código | Ud | Descripción | Rendimiento | Precio | Importe |
|---|---|---|---|---|---|
| O01OA030 | h | Oficial primera | 0.2 | 22 | 4.40 |
| O01OA070 | h | Peón ordinario | 0.2 | 19.71 | 3.94 |
| M11HV150 | h | Vibrador hormigón 230V Aguja 50 mm | 0.15 | 1.5 | 0.23 |
| M01HBN010 | h | Desplazamiento bomba | 0.2 | 110 | 22.00 |
| M01HBC010 | h | Bombeo hormigón hasta 40 m3 pluma 43 m (maquinaria; 18/08/2022) | 0.2 | 154 | 30.80 |
| %PM0200 | % | Pequeño Material | 2 % | 61.37 | 1.23 |
|  |  | Total |  |  | 62.6 |

**A03VB090** m3 VERTIDO HORMIGÓN CON BOMBA EN VIGAS / JÁCENAS (20/06/2022)
Precio: 56.31
Vertido de hormigón suministrado de planta de fabricación, realizado por medio de camión-bomba en vigas / jácenas. Totalmente realizado; i/p.p. de vibrado y colocación. Conforme a CTE DB SE, Código Estructural y NTE-EHV si procede.

| Código | Ud | Descripción | Rendimiento | Precio | Importe |
|---|---|---|---|---|---|
| O01OA030 | h | Oficial primera | 0.18 | 22 | 3.96 |
| O01OA070 | h | Peón ordinario | 0.18 | 19.71 | 3.55 |
| M11HV150 | h | Vibrador hormigón 230V Aguja 50 mm | 0.12 | 1.5 | 0.18 |
| M01HBN010 | h | Desplazamiento bomba | 0.18 | 110 | 19.80 |
| M01HBC010 | h | Bombeo hormigón hasta 40 m3 pluma 43 m | 0.18 | 154 | 27.72 |
| %PM0200 | % | Pequeño Material | 2 % | 55.21 | 1.10 |
|  |  | Total |  |  | 56.31 |

**A07PF020** m2 ALQUILER DIARIO SIST. ENCOFRADO PLANO RECUP. LOSA (18/08/2022)
Precio: 4.53
Alquiler de sistema de encofrado recuperable con apeos metálicos para losas, formado por entramado metálico de guías, porta-sopandas, puntales metálicos, y entablado continuo de tableros de madera de encofrar tricapa de 970x500x27 mm conforme a EN-13986:2004.

| Código | Ud | Descripción | Rendimiento | Precio | Importe |
|---|---|---|---|---|---|
| M13EQA040 | u | Alquiler diario guía 4,20 m sist. encof. plano (maquinaria; 18/08/2022) | 0.63 | 0.14 | 0.09 |
| M13EQA060 | u | Alquiler diario guía 2,10 m sist. encof. plano (maquinaria; 18/08/2022) | 0.14 | 0.1 | 0.01 |
| M13EQA070 | u | Alquiler diario porta-sopanda 4 m sist. encof. plano (maquinaria; 18/08/2022) | 3.5 | 0.14 | 0.49 |
| M13EQA071 | u | Alquiler diario porta-sopanda 3 m sist. encof. plano (maquinaria; 18/08/2022) | 0.98 | 0.12 | 0.12 |
| M13EQA080 | u | Alquiler diario porta-sopanda 2 m sist. encof. plano (maquinaria; 18/08/2022) | 0.35 | 0.1 | 0.04 |
| M13MPA010 | u | Alquiler diario puntal metálico telescópico hasta 3 m altura | 24.5 | 0.04 | 0.98 |
| M13EQA010 | u | Alq. diario tablero encof. mad. tricapa 970x500x27 mm (maquinaria; 18/08/2022) | 14 | 0.2 | 2.80 |
|  |  | Total |  |  | 4.53 |

**S02I025** m2 RED SEGURIDAD BAJO ENCOFRADO FORJADO (20/06/2022)
Precio: 4.18
Red horizontal de seguridad bajo encofrado de forjado, formada por malla de poliamida de 10x10 cm anudada con cuerda de D=3 mm y cuerda perimetral de D=10 mm, de 1,10x15 m de dimensiones, para amarre mediante gancho de sujeción, tipo "rabo de cochinillo" y grosor mínimo de 8 mm, a los puntales de las sopandas del encofrado de entablado de madera (amortizable en 4 usos), según UNE-EN 81652, R.D. 486/97 y R.D. 1627/97.

| Código | Ud | Descripción | Rendimiento | Precio | Importe |
|---|---|---|---|---|---|
| O01OA030 | h | Oficial primera | 0.08 | 22 | 1.76 |
| O01OA060 | h | Peón especializado | 0.08 | 20.06 | 1.60 |
| P31CR150 | u | Gancho montaje red D=10 mm | 2 | 0.19 | 0.38 |
| P31CR220 | m2 | Redes bajo encofrado de forjado (material; 18/08/2022) | 0.25 | 1.77 | 0.44 |
|  |  | Total |  |  | 4.18 |

**A08AH050** h GRÚA TELESCÓPICA AUTOPROPULSADA 50 t (12/08/2022)
Precio: 106
Servicio de grúa telescópica autopropulsada con pluma extensible, de 50 t; incluyendo conductor, operador de grúa y combustible. No incluye montaje, salida de base, ni desplazamiento a obra para distancias superiores a 35 km desde la base.

| Código | Ud | Descripción | Rendimiento | Precio | Importe |
|---|---|---|---|---|---|
| M02GAH050 | h | Grúa telescópica autopropulsada 50 t (maquinaria; 12/08/2022) | 1 | 106 | 106.00 |
|  |  | Total |  |  | 106 |

**E05FEP010** m2 ENCOFRADO FORJADO PLACA PREFABRICADA (12/08/2022)
Precio: 9.55
Encofrado y desencofrado continuo con puntales para capa de compresión en forjados de placas prefabricadas, hasta 3,00 m de altura con madera suelta, según Código Estructural y NTE-EME. Materiales con marcado CE y DdP (Declaración de prestaciones) según Reglamento Europeo (UE) 305/2011.

| Código | Ud | Descripción | Rendimiento | Precio | Importe |
|---|---|---|---|---|---|
| O01OB010 | h | Oficial 1ª encofrador | 0.06 | 22 | 1.32 |
| O01OB020 | h | Ayudante encofrador | 0.06 | 20.99 | 1.26 |
| M13MPV010 | u | Puntal metálico telescópico hasta 3 m de altura (maquinaria; 12/08/2022) | 0.05 | 16.35 | 0.82 |
| P01EM290 | m3 | Madera pino encofrar 26 mm | 0.015 | 398.08 | 5.97 |
| P01UC030 | kg | Puntas de acero 20x100 mm cabeza plana | 0.06 | 2.22 | 0.13 |
| P03AAA020 | kg | Alambre atar 1,30 mm | 0.04 | 1.33 | 0.05 |
|  |  | Total |  |  | 9.55 |

**A03VG070** m3 VERTIDO HORMIGÓN CON GRÚA EN FORJADOS (20/06/2022)
Precio: 20.89
Vertido de hormigón suministrado de planta de fabricación, realizado por medio de grúa en forjados. Totalmente realizado; i/p.p. de vibrado y colocación. Conforme a CTE DB-SE, Código Estructural, NTE-EAF y EFHE si procede.

| Código | Ud | Descripción | Rendimiento | Precio | Importe |
|---|---|---|---|---|---|
| O01OA030 | h | Oficial primera | 0.3 | 22 | 6.60 |
| O01OA070 | h | Peón ordinario | 0.3 | 19.71 | 5.91 |
| A08TA050 | h | GRÚA TORRE 40 m FLECHA 1000 kg | 0.3 | 24.83 | 7.45 |
| M11HV150 | h | Vibrador hormigón 230V Aguja 50 mm | 0.12 | 1.5 | 0.18 |
| M11HR010 | h | Regla vibrante eléctrica 230V a=2000 mm | 0.15 | 2.25 | 0.34 |
| %PM0200 | % | Pequeño Material | 2 % | 20.48 | 0.41 |
|  |  | Total |  |  | 20.89 |

**A03VB070** m3 VERTIDO HORMIGÓN CON BOMBA EN FORJADOS (20/06/2022)
Precio: 39.31
Vertido de hormigón suministrado de planta de fabricación, realizado por medio de camión-bomba en forjados. Totalmente realizado; i/p.p. de vibrado y colocación. Conforme a CTE DB SE, Código Estructural, NTE-EAF y EFHE si procede.

| Código | Ud | Descripción | Rendimiento | Precio | Importe |
|---|---|---|---|---|---|
| O01OA030 | h | Oficial primera | 0.2 | 22 | 4.40 |
| O01OA070 | h | Peón ordinario | 0.2 | 19.71 | 3.94 |
| M11HV150 | h | Vibrador hormigón 230V Aguja 50 mm | 0.08 | 1.5 | 0.12 |
| M11HR010 | h | Regla vibrante eléctrica 230V a=2000 mm | 0.1 | 2.25 | 0.23 |
| M01HBN010 | h | Desplazamiento bomba | 0.02 | 110 | 2.20 |
| M01HBC020 | m3 | Bombeo hormigón 41 a 55 m3 pluma 43 m (maquinaria; 18/08/2022) | 1 | 27.65 | 27.65 |
| %PM0200 | % | Pequeño Material | 2 % | 38.54 | 0.77 |
|  |  | Total |  |  | 39.31 |

**E05AAL006** kg ACERO S275JR EN VIGUETAS DE FORJADOS (15/07/2022)
Precio: 2.62
Acero laminado S275JR, en perfiles laminados en caliente para viguetas de forjados, mediante uniones soldadas; i/p.p. de soldaduras, cortes, piezas especiales, despuntes y dos manos de imprimación con pintura de minio de plomo, montado y colocado, según UNE-EN 10025-1:2006, NTE-EAS, NTE-EAV, CTE DB-SE-A y Código Estructural. Acero con marcado CE y DdP (Declaración de prestaciones) según Reglamento (UE) 305/2011.

| Código | Ud | Descripción | Rendimiento | Precio | Importe |
|---|---|---|---|---|---|
| O01OB130 | h | Oficial 1ª cerrajero | 0.015 | 22 | 0.33 |
| O01OB140 | h | Ayudante cerrajero | 0.015 | 20.49 | 0.31 |
| M07CG010 | h | Camión con grúa 6 t (maquinaria; 16/10/2022) | 0.005 | 42.89 | 0.21 |
| P03ALP010 | kg | Acero laminado S275JR | 1.05 | 1.61 | 1.69 |
| P25OU080 | l | Minio electrolítico | 0.01 | 8 | 0.08 |
|  |  | Total |  |  | 2.62 |

**A05SF010** m2 APEO METÁLICO DE FORJADO - 7 kN/m2 (27/09/2022)
Precio: 28.03
Apeo de forjado, mediante conjunto de sopandas, puntales y durmientes metálicos, con parte proporcional de medios auxiliares y trabajos previos de limpieza para apoyos. Según UNE-EN 1065:1999. Medición descontando huecos. Materiales con marcado CE y DdP (Declaración de prestaciones) según Reglamento (UE) 305/2011.

| Código | Ud | Descripción | Rendimiento | Precio | Importe |
|---|---|---|---|---|---|
| O01OA090 | h | Cuadrilla A | 0.5 | 52.18 | 26.09 |
| M13MX010 | u | Equipo metálico para apeos (maquinaria; 27/09/2022) | 1 | 1.94 | 1.94 |
|  |  | Total |  |  | 28.03 |

**E04AB040** kg ACERO CORRUGADO ELABORADO / ARMADO B 500 S/SD (27/09/2022)
Precio: 2.84
Acero corrugado B 500 S o B 500 SD conforme a UNE 36068:2011, UNE 36065:2011 y UNE-EN 10080:2006, suministrado de manera elaborada o armada (preformada) de taller, y colocado en obra. Totalmente montado; i/p.p. de despuntes y alambre de atado. Conforme a Código Estructural y CTE DB-SE-A. Barras de acero con marcado CE y DdP (Declaración de prestaciones) según Reglamento Europeo (UE) 305/2011.

| Código | Ud | Descripción | Rendimiento | Precio | Importe |
|---|---|---|---|---|---|
| O01OB030 | h | Oficial 1ª ferralla | 0.014 | 22 | 0.31 |
| O01OB040 | h | Ayudante ferralla | 0.014 | 20.99 | 0.29 |
| P03ACD010 | kg | Acero corrugado elab. B 500 SD | 1.05 | 2.12 | 2.23 |
| P03AAA020 | kg | Alambre atar 1,30 mm | 0.006 | 1.33 | 0.01 |
|  |  | Total |  |  | 2.84 |

**E04AMQ030** m2 MALLA ELECTROSOLDADA B 500 SD/T #150x150x6 mm (12/07/2022)
Precio: 4.72
Malla electrosoldada de barras de acero corrugado B 500 SD/T de D=6 mm, formando trama en cuadrícula de #150x150 mm, fabricada conforme a UNE 36092:2014, UNE 36061:2014, UNE 36060:2014, UNE-EN 10080:2006 y UNE 36099:1996, suministrada en paneles de dimensiones aprox. 6,00x2,20 m de medidas totales con bandas laterales de solape (malla simple ahorro); colocada en obra, i/p.p. de alambre de atar. Conforme a Código Estructural y CTE DB-SE-A. Barras de acero con marcado CE y DdP (Declaración de prestaciones) según Reglamento Europeo (UE) 305/2011.

| Código | Ud | Descripción | Rendimiento | Precio | Importe |
|---|---|---|---|---|---|
| O01OB030 | h | Oficial 1ª ferralla | 0.01 | 22 | 0.22 |
| O01OB040 | h | Ayudante ferralla | 0.01 | 20.99 | 0.21 |
| P03AMQ030 | m2 | Malla electrosoldada B500 SD/T #150x150x6 mm - 2,792 kg/m2 (material; 27/09/2022) | 1.267 | 3.36 | 4.26 |
| P03AAA020 | kg | Alambre atar 1,30 mm | 0.01 | 1.33 | 0.01 |
| %PM0050 | % | Pequeño Material | 0.5 % | 4.70 | 0.02 |
|  |  | Total |  |  | 4.72 |

**A03H090** m3 HORMIGÓN HA-30 /B/20/XS2 DOSIFICACIÓN 330 kg/m3 CEMENTO Tmáx.20 (20/06/2022)
Precio: 94.93

| Código | Ud | Descripción | Rendimiento | Precio | Importe |
|---|---|---|---|---|---|
| O01OA070 | h | Peón ordinario | 1.237 | 19.71 | 24.38 |
| M03HH065 | h | Hormigonera 200 l eléctrica (maquinaria; 08/09/2022) | 1.237 | 2.12 | 2.62 |
| P01CC038 | t | Cemento CEM II/B-M (S-V) 42,5 N sacos (material; 08/09/2022) | 0.34 | 102.62 | 34.89 |
| P01AA030 | t | Arena de río 0/6 mm (material; 08/09/2022) | 0.617 | 19.9 | 12.28 |
| P01AG020 | t | Garbancillo 4/20 mm (material; 08/09/2022) | 1.292 | 15.88 | 20.52 |
| P01DW050 | m3 | Agua | 0.18 | 1.34 | 0.24 |
|  |  | Total |  |  | 94.93 |

**A02A080** m3 MORTERO CEMENTO M-5 C/HORMIGONERA (20/06/2022)
Precio: 83.98
Mortero de cemento CEM II/B-P 32,5 N y arena de río de tipo M-5 para uso corriente (G), con resistencia a compresión a 28 días de 5,0 N/mm2, confeccionado con hormigonera de 200 l, s/RC-16 y UNE-EN 998-2:2004.P13TT110

| Código | Ud | Descripción | Rendimiento | Precio | Importe |
|---|---|---|---|---|---|
| O01OA070 | h | Peón ordinario | 1.7 | 19.71 | 33.51 |
| M03HH020 | h | Hormigonera 200 l gasolina (maquinaria; 16/09/2022) | 0.4 | 2.54 | 1.02 |
| P01CC020 | t | Cemento CEM II/B-P 32,5 N sacos (material; 16/09/2022) | 0.27 | 104.28 | 28.16 |
| P01AA020 | m3 | Arena de río 0/6 mm (material; 16/09/2022) | 1.09 | 19.22 | 20.95 |
| P01DW050 | m3 | Agua | 0.255 | 1.34 | 0.34 |
|  |  | Total |  |  | 83.98 |

**E04AMV030** m2 MALLA ELECTROSOLDADA B 500 SD/T #200x200x6 mm (12/07/2022)
Precio: 3.98
Malla electrosoldada de barras de acero corrugado B 500 SD/T de D=6 mm, formando trama en cuadrícula de #200x200 mm, fabricada conforme a UNE 36092:2014, UNE 36061:2014, UNE 36060:2014, UNE-EN 10080:2006 y UNE 36099:1996, suministrada en paneles de dimensiones aprox. 6,00x2,20 m de medidas totales con bandas laterales de solape (malla simple ahorro); colocada en obra, i/p.p. de alambre de atar. Conforme a Código Estructural y CTE DB-SE-A. Barras de acero con marcado CE y DdP (Declaración de prestaciones) según Reglamento Europeo (UE) 305/2011.

| Código | Ud | Descripción | Rendimiento | Precio | Importe |
|---|---|---|---|---|---|
| O01OB030 | h | Oficial 1ª ferralla | 0.01 | 22 | 0.22 |
| O01OB040 | h | Ayudante ferralla | 0.01 | 20.99 | 0.21 |
| P03AMV030 | m2 | Malla electrosoldada B500 SD/T #200x200x6 mm - 2,018 kg/m2 (material; 27/09/2022) | 1.267 | 2.78 | 3.52 |
| P03AAA020 | kg | Alambre atar 1,30 mm | 0.01 | 1.33 | 0.01 |
| %PM0050 | % | Pequeño Material | 0.5 % | 3.96 | 0.02 |
|  |  | Total |  |  | 3.98 |

**A03VT070** m3 VERTIDO HORMIGÓN CON TUBERÍA EN FORJADOS (20/06/2022)
Precio: 40.61
Vertido de hormigón suministrado de planta de fabricación, realizado por medio de camión-bomba con tubería (hasta 80 m) en forjados. Totalmente realizado; i/p.p. de vibrado y colocación. Conforme a CTE DB-SE, Código Estructural, NTE-EAF y EFHE si procede.

| Código | Ud | Descripción | Rendimiento | Precio | Importe |
|---|---|---|---|---|---|
| O01OA030 | h | Oficial primera | 0.25 | 22 | 5.50 |
| O01OA070 | h | Peón ordinario | 0.25 | 19.71 | 4.93 |
| M11HV150 | h | Vibrador hormigón 230V Aguja 50 mm | 0.12 | 1.5 | 0.18 |
| M11HR010 | h | Regla vibrante eléctrica 230V a=2000 mm | 0.15 | 2.25 | 0.34 |
| M01HBN010 | h | Desplazamiento bomba | 0.02 | 110 | 2.20 |
| M01HBU020 | m3 | Bombeo hormigón 41 a 55 m3 con tubería (maquinaria; 27/09/2022) | 1 | 26.66 | 26.66 |
| %PM0200 | % | Pequeño Material | 2 % | 39.81 | 0.80 |
|  |  | Total |  |  | 40.61 |

**A01A061** m3 PASTA CEMENTO CEM II/A-P 42,5 R (20/06/2022)
Precio: 197.06
Pasta de cemento CEM II/A-P 42,5 R, amasado a mano, s/RC-16.

| Código | Ud | Descripción | Rendimiento | Precio | Importe |
|---|---|---|---|---|---|
| O01OA070 | h | Peón ordinario | 2.5 | 19.71 | 49.28 |
| P01CC050 | t | Cemento CEM II/A-P 42,5 R granel (material; 05/09/2022) | 1.35 | 108.96 | 147.10 |
| P01DW050 | m3 | Agua | 0.51 | 1.34 | 0.68 |
|  |  | Total |  |  | 197.06 |

**A02S020** m3 MORTERO CEMENTO HIDRÓFUGO M-10 (20/06/2022)
Precio: 111.16
Mortero de cemento CEM II/B-P 32,5 N y arena de río M-10 con aditivo hidrófugo confeccionado con hormigonera de 200 l, s/RC-16.

| Código | Ud | Descripción | Rendimiento | Precio | Importe |
|---|---|---|---|---|---|
| O01OA070 | h | Peón ordinario | 1.8 | 19.71 | 35.48 |
| M03HH020 | h | Hormigonera 200 l gasolina | 0.4 | 2.54 | 1.02 |
| P01CC020 | t | Cemento CEM II/B-P 32,5 N sacos | 0.38 | 104.28 | 39.63 |
| P01AA020 | m3 | Arena de río 0/6 mm | 1.03 | 19.22 | 19.80 |
| P01DW050 | m3 | Agua | 0.24 | 1.34 | 0.32 |
| P01DH010 | kg | Hidrofugante mortero/hormigón (material; 12/12/2022) | 1.75 | 8.52 | 14.91 |
|  |  | Total |  |  | 111.16 |

**E11XM010** m2 ACUCHILLADO Y BARNIZADO (20/06/2022)
Precio: 15.9
Acuchillado, lijado y tres manos de barniz de poliuretano de dos componentes P 6/8 sobre adoquín de madera, según NTE-RSR, medida la superficie ejecutada. Productos con marcado CE y DdP (Declaración de prestaciones) según Reglamento (UE) 305/2011.

| Código | Ud | Descripción | Rendimiento | Precio | Importe |
|---|---|---|---|---|---|
| O01OB150 | h | Oficial 1ª carpintero | 0.25 | 22.07 | 5.52 |
| O01OA070 | h | Peón ordinario | 0.1 | 19.71 | 1.97 |
| P25MW010 | l | Barniz poliuretano monocomponente parquet-madera (material; 19/09/2022) | 0.9 | 9.34 | 8.41 |
|  |  | Total |  |  | 15.9 |

**A02A160** m3 MORTERO CEMENTO M-5 C/MEZCLA RIO-MIGA (20/06/2022)
Precio: 76.43
Mortero de cemento CEM II/B-P 32,5 N y mezcla de arena de miga y río, tipo M-5 para uso corriente (G), con resistencia a compresión a 28 días de 5,0 N/mm2, confeccionado con hormigonera de 200 l, s/RC-16 y UNE-EN 998-2:2004.

| Código | Ud | Descripción | Rendimiento | Precio | Importe |
|---|---|---|---|---|---|
| O01OA070 | h | Peón ordinario | 1 | 19.71 | 19.71 |
| P01CC020 | t | Cemento CEM II/B-P 32,5 N sacos | 0.27 | 104.28 | 28.16 |
| P01AA060 | m3 | Arena de miga cribada (material; 20/09/2022) | 0.35 | 36.49 | 12.77 |
| P01AA020 | m3 | Arena de río 0/6 mm | 0.75 | 19.22 | 14.42 |
| P01DW050 | m3 | Agua | 0.26 | 1.34 | 0.35 |
| M03HH020 | h | Hormigonera 200 l gasolina | 0.4 | 2.54 | 1.02 |
|  |  | Total |  |  | 76.43 |

**A01L090** m3 LECHADA CEMENTO BLANCO BL 22,5 X (20/06/2022)
Precio: 128.91
Lechada de cemento blanco BL 22,5 X amasado a mano, s/RC-16.

| Código | Ud | Descripción | Rendimiento | Precio | Importe |
|---|---|---|---|---|---|
| O01OA070 | h | Peón ordinario | 2 | 19.71 | 39.42 |
| P01CC120 | t | Cemento blanco BL 22,5 X sacos (material; 20/09/2022) | 0.5 | 178.97 | 89.49 |
| P01DW050 | m3 | Agua | 0 | 1.34 | 0.00 |
|  |  | Total |  |  | 128.91 |

**A10B010** m2 ADHESIVO P/MÁRMOL-PIEDRA MASTERTILE NTS 440 + ADITIVO MASTERTILE (16/10/2022)
Precio: 9.65
Adhesivo para piezas de mármol / piedra natural MasterTile NTS 440 de Master Builders, mezclado con aditivo MasterTile A 200 de Master Builders para la confección de un adhesivo deformable e impermeable. Aplicable en interiores, exteriores, paredes, suelos y fachadas (aditivado con MasterTile A 200). Para soportes de hormigón, mortero de cemento y de cartón-yeso. Colocación en capa delgada de mármol blanco, placas de piedra natural, granito, gres porcelánico, gres de baja absorción de agua y mosaicos, entre otros. Sin incluir formación ni aplicación.

| Código | Ud | Descripción | Rendimiento | Precio | Importe |
|---|---|---|---|---|---|
| P01FA230 | kg | Adhesivo Piedra/Mármol MasterTile NTS 440 (material; 16/10/2022) | 6 | 0.7 | 4.20 |
| P01FA250 | kg | Aditivo p/adhesivo baldosas MasterTile A 200 (material; 16/10/2022) | 0.96 | 5.68 | 5.45 |
|  |  | Total |  |  | 9.65 |

**E09OP020** m2 RECRECIDO FORMACIÓN PENDIENTES MORTERO CEMENTO e=5-7 cm (20/06/2022)
Precio: 11.23
Recrecido para formación de pendientes en cubiertas planas o similares, realizado con mortero de cemento y arena de río con dosificación 1:6 (M-5), con un espesor medio de 5-7 cm. Totalmente terminado, medido sobre superficie de cubierta en horizontal; incluyendo p.p. de ejecución de escocia perimetral, vertido, nivelado y medios auxiliares (excepto elevación y transporte). Según UNE-EN 998-2:2018, CTE DB-HS-1 y NTE-QTT. Materiales con marcado CE y DdP (Declaración de prestaciones) según Reglamento (UE) 305/2011.

| Código | Ud | Descripción | Rendimiento | Precio | Importe |
|---|---|---|---|---|---|
| O01OA030 | h | Oficial primera | 0.095 | 22 | 2.09 |
| O01OA050 | h | Ayudante | 0.095 | 20.32 | 1.93 |
| A02A120 | m3 | MORTERO CEMENTO M-5 C/HORMIGONERA BOMBEADO | 0.07 | 99.86 | 6.99 |
| %PM0200 | % | Pequeño Material | 2 % | 11.01 | 0.22 |
|  |  | Total |  |  | 11.23 |

**A02A020** m3 MORTERO CEMENTO M-5 AMASADO A MANO (20/06/2022)
Precio: 108.77
Mortero de cemento CEM II/B-P 32,5 N y arena de río M-5, amasado a mano, s/RC-16.

| Código | Ud | Descripción | Rendimiento | Precio | Importe |
|---|---|---|---|---|---|
| O01OA070 | h | Peón ordinario | 3 | 19.71 | 59.13 |
| P01CC020 | t | Cemento CEM II/B-P 32,5 N sacos | 0.27 | 104.28 | 28.16 |
| P01AA020 | m3 | Arena de río 0/6 mm | 1.1 | 19.22 | 21.14 |
| P01DW050 | m3 | Agua | 0.255 | 1.34 | 0.34 |
|  |  | Total |  |  | 108.77 |

**A02A120** m3 MORTERO CEMENTO M-5 C/HORMIGONERA BOMBEADO (20/06/2022)
Precio: 99.86
Mortero de cemento CEM II/B-P 32,5 N y arena de río de tipo M-5 para uso corriente (G), con resistencia a compresión a 28 días de 5,0 N/mm2, confeccionado con hormigonera de 200 l y bombeado con equipo de bombeo entre 40 y 100 m3 diarios, s/RC-16 y UNE-EN 998-2:2004.

| Código | Ud | Descripción | Rendimiento | Precio | Importe |
|---|---|---|---|---|---|
| O01OA070 | h | Peón ordinario | 1.85 | 19.71 | 36.46 |
| M03HH020 | h | Hormigonera 200 l gasolina | 0.4 | 2.54 | 1.02 |
| P01CC020 | t | Cemento CEM II/B-P 32,5 N sacos | 0.27 | 104.28 | 28.16 |
| P01AA020 | m3 | Arena de río 0/6 mm | 1.09 | 19.22 | 20.95 |
| P01DW050 | m3 | Agua | 0.255 | 1.34 | 0.34 |
| P01HW060 | m3 | Bombeo mortero 40 a 100 m3 (material; 28/09/2022) | 1 | 12.93 | 12.93 |
|  |  | Total |  |  | 99.86 |

**PN.RASTRELMOR** m RECIBIDO RASTREL 40x80 mm / 60 cm CON MORTERO (20/06/2022)
Precio: 18.64
Suministro, colocación y recibido de rastreles de 40x80 mm de madera de pino pintados de negro y separados 60 cm, con mortero de cemento CEM II/B-P 32,5 N y arena de río tipo M-5 y retención de seguridad formada por tornillo y taco a paramento cada 40 cm, i/replanteo, nivelado, mermas, material auxiliar, limpieza y medios auxiliares. Según RC-16. Medida la longitud de cada rastrel realmente ejecutada.

| Código | Ud | Descripción | Rendimiento | Precio | Importe |
|---|---|---|---|---|---|
| O01OA050 | h | Ayudante | 0.38 | 20.32 | 7.72 |
| O01OA070 | h | Peón ordinario | 0.38 | 19.71 | 7.49 |
| P05EW290 | u | Tornillo fijación de rastrel (material; 04/10/2022) | 2.5 | 0.28 | 0.70 |
| PN.RASTREL408 | m | Listón madera pino 40x80 mm pintado negro (material; 04/10/2022) | 1.05 | 1.8 | 1.89 |
| A02A080 | m3 | MORTERO CEMENTO M-5 C/HORMIGONERA | 0.01 | 83.98 | 0.84 |
|  |  | Total |  |  | 18.64 |

**A02B030** m3 MORTERO CEMENTO BLANCO M-10 C/HORMIGONERA (20/06/2022)
Precio: 130.57
Mortero de cemento blanco BL-II/A-L 42,5 R y arena de río M-10 confeccionado con hormigonera de 200 l, s/RC-16.

| Código | Ud | Descripción | Rendimiento | Precio | Importe |
|---|---|---|---|---|---|
| O01OA070 | h | Peón ordinario | 1.7 | 19.71 | 33.51 |
| P01CC140 | t | Cemento blanco BL-II/A-L 42,5 R sacos (material; 14/10/2022) | 0.38 | 199.71 | 75.89 |
| P01AA020 | m3 | Arena de río 0/6 mm | 1.03 | 19.22 | 19.80 |
| P01DW050 | m3 | Agua | 0.26 | 1.34 | 0.35 |
| M03HH020 | h | Hormigonera 200 l gasolina | 0.4 | 2.54 | 1.02 |
|  |  | Total |  |  | 130.57 |

**A01L030** m3 LECHADA CEMENTO 1/3 CEM II/B-P 32,5 N (20/06/2022)
Precio: 78.17
Lechada de cemento CEM II/B-P 32,5 N 1/3, amasado a mano, s/RC-16.

| Código | Ud | Descripción | Rendimiento | Precio | Importe |
|---|---|---|---|---|---|
| O01OA070 | h | Peón ordinario | 2 | 19.71 | 39.42 |
| P01CC020 | t | Cemento CEM II/B-P 32,5 N sacos | 0.36 | 104.28 | 37.54 |
| P01DW050 | m3 | Agua | 0.9 | 1.34 | 1.21 |
|  |  | Total |  |  | 78.17 |

**A03H040** m3 HORMIGÓN HM-20/B/25/X0 DOSIFICACIÓN 200 kg/m3 CEMENTO Tmáx.25 mm (20/06/2022)
Precio: 82.5
Hormigón HM-20 realizado con dosificación de 225 kg/m3 de cemento CEM II/B-M (S-V) 42,5 N en sacos, arena de río y árido rodado Tmáx 20 mm, de consistencia plástica; realizado por procedimientos manuales en obra con hormigonera portátil de 200 litros, preparado para posterior puesta en obra, vertido y vibrado si procediera (no incluidos).

| Código | Ud | Descripción | Rendimiento | Precio | Importe |
|---|---|---|---|---|---|
| O01OA070 | h | Peón ordinario | 0.843 | 19.71 | 16.62 |
| M03HH065 | h | Hormigonera 200 l eléctrica | 0.843 | 2.12 | 1.79 |
| P01CC038 | t | Cemento CEM II/B-M (S-V) 42,5 N sacos | 0.231 | 102.62 | 23.71 |
| P01AA030 | t | Arena de río 0/6 mm | 0.715 | 19.9 | 14.23 |
| P01AG060 | t | Gravilla 20/40 mm. (material; 17/10/2022) | 1.43 | 18.13 | 25.93 |
| P01DW050 | m3 | Agua | 0.161 | 1.34 | 0.22 |
|  |  | Total |  |  | 82.5 |

Claves: consistencia, rodar, río, cemento, areno, vibración, plástico, hormigón, dosificación

**A03VM020** m3 VERTIDO HORMIGÓN MANUAL EN ZAPATAS / ZANJAS (20/06/2022)
Precio: 11.03
Vertido de hormigón suministrado de planta de fabricación, realizado por medios manuales en relleno de zapatas y zanjas de cimentación. Totalmente realizado; i/p.p. de encamillado de pilares y muros, vibrado y colocación. Conforme a CTE DB-SE-C, Código Estructural y NTE-CSZ.

| Código | Ud | Descripción | Rendimiento | Precio | Importe |
|---|---|---|---|---|---|
| O01OA030 | h | Oficial primera | 0.25 | 22 | 5.50 |
| O01OA070 | h | Peón ordinario | 0.25 | 19.71 | 4.93 |
| M11HV150 | h | Vibrador hormigón 230V Aguja 50 mm | 0.25 | 1.5 | 0.38 |
| %PM0200 | % | Pequeño Material | 2 % | 10.81 | 0.22 |
|  |  | Total |  |  | 11.03 |

**E04ZMM030** m3 HORMIGÓN CIMENTACIÓN ZAPATAS HA-25/B/40/XC1, XC2 o XC3 VERT. MAN (20/06/2022)
Precio: 86.53
Hormigón para armar en zapatas, riostras, vigas o zanjas de cimentación HA-25/B/40/XC1, XC2 o XC3, elaborado en central, de resistencia característica a compresión 25 MPa (N/mm2), de consistencia blanda, tamaño máximo del árido de 40 mm, en elementos enterrados, o interiores sometidos a humedades relativas medias-altas (>65%) o a condensaciones, o elementos exteriores con alta precipitación. Totalmente realizado; i/p.p. de vertido por medios manuales, vibrado y colocado. Según normas Código Estructural, NTE-CSZ y CTE DB-SE-C. Componentes del hormigón con marcado CE y DdP (Declaración de prestaciones) según Reglamento (UE) 305/2011.

| Código | Ud | Descripción | Rendimiento | Precio | Importe |
|---|---|---|---|---|---|
| A03VM020 | m3 | VERTIDO HORMIGÓN MANUAL EN ZAPATAS / ZANJAS | 1 | 11.03 | 11.03 |
| P01HAV270 | m3 | Hormigón HA-25/B/40/XC1, XC2 o XC3 central (material; 12/10/2022) | 1.08 | 69.91 | 75.50 |
|  |  | Total |  |  | 86.53 |

## Recursos

**BDEB1afa** m Tubo PVC saneam. enterrado, UNE-EN 1401, unión con junta elástic
Tubo de PVC para saneamiento enterrado, según UNE-EN 1401, SN 315, unión mediante junta elástica o encolada, de 315 mm.

**BDEC3cia** m Tubería PVC presión, UNE-EN ISO 1452-2 para 10 kg/cm2 de 110 mm,
Tubería PVC presión, según UNE-EN ISO 1452-2 para 10 kg/cm2 de 110 mm, uniones mediante soldadura.

**BDEB1ac** m Tubo PVC saneam. enterrado, UNE-EN 1401, unión con junta elástic
Tubo de PVC para saneamiento enterrado, según UNE-EN 1401, SN 160, unión mediante junta elástica o encolada, de 160 mm.

**BDEB1ad** m Tubo PVC saneam. enterrado, UNE-EN 1401, unión con junta elástic
Tubo de PVC para saneamiento enterrado, según UNE-EN 1401, SN 200, unión mediante junta elástica o encolada, de 200 mm.

**BDEB1ae** m Tubo PVC saneam. enterrado, UNE-EN 1401, unión con junta elástic
Tubo de PVC para saneamiento enterrado, según UNE-EN 1401, SN 250, unión mediante junta elástica o encolada, de 250 mm.

**BDEB1af** m Tubo PVC saneam. enterrado, UNE-EN 1401, unión con junta elástic
Tubo de PVC para saneamiento enterrado, según UNE-EN 1401, SN 315, unión mediante junta elástica o encolada, de 315 mm.

**BDEB1ag** m Tubo PVC saneam. enterrado, UNE-EN 1401, unión con junta elástic
Tubo de PVC para saneamiento enterrado, según UNE-EN 1401, SN 400, unión mediante junta elástica o encolada, de 400 mm.

**BDEB1aca** m Tubo PVC saneam. enterrado, UNE-EN 1401, unión con junta elástic
Tubo de PVC para saneamiento enterrado, según UNE-EN 1401, SN 160, unión mediante junta elástica o encolada, de 160 mm.

**B1KA2a** ud Material para el relleno y sellado de huecos abiertos para insta
Material para el relleno y sellado de huecos abiertos para el paso de instalaciones de saneamiento entre sectores de incendios.

**P01DW090** u Pequeño material
Alquiler de grúa torre de 30 m de flecha y 750 kg de carga en punta, incluyendo cimentación, montaje, desmontaje y medios auxiliares.

**P01MC050** m3 Mortero cemento blanco BL-II 42,5R M-10
P01BO090

**P01BO090** u Bloque de hormigón para revestir 40x20x20 cm
Bloque hormigón para revestir 40x20x20 cm

**O01OB190** h Ayudante fontanero
Claves: hidráulico, ayudante, fontanería

**P08DP070** u Plot suelo elevado regulable 220-310 mm
P13TT100

**P13TT110** m Tubo cuadrado 50x50x5 mm galvanizado
Tubo cuadrado 50x50x5 mm

**E09OP010** m2 MAESTRAS/TABICAS LADRILLO PARA FORMACIÓN DE PENDIENTES e=5-7 cm
Formación de maestras/tabicas para formación de pendientes en cubiertas planas o similares, con una altura media de 5-7 cm. Realizadas con fábrica de ladrillo perforado de 1/2 pie recibidos con mortero de cemento M-5 elaborado en obra; con repercusión de las mismas por m2 de cubierta ejecutada. Totalmente terminadas; i/p.p. de replanteo, nivelado, aplomado, roturas, mermas y enjarjes. Según UNE-EN 771-1:2011+A1:2016, UNE-EN 998-2:2018, CTE DB-HS-1 y NTE-QTT. Materiales con marcado CE y DdP (Declaración de prestaciones) según Reglamento (UE) 305/2011.

**PN.M2MDF10LAC** m2 Tablero MDF 10 mm lacado
Tablero MDF 10 mm

**PN.SOLEAL** m2 Puerta aluminio anodizado lijado inox mate vaivén Soleal
O01OB250

**PN.M2PCHAPA1H** m2 Puerta chapa galvanizada lacada lisa 1h
Puerta chapa galvanizada+rejilla ventilación 90x200 cm

**BPDD5aa** ud Juego de tres conectores unipolares apantallados en "T" roscados
Juego de tres conectores unipolares enchufables de conexión reforzada (16 kA o superior), 2024 kV

**BPBA1ica** ud Transformador trifásico encapsulado, ref. TR, potencia 1600 kVA,
Transformador trifásico tipo encapsulado en resinas con referencia A, potencia 1600 kVA para tensión primaria 15 kV.

**BQFAEac** m Conductor de cobre de 35 mm² para puesta a tierra de bandeja met
Conductor de cobre desnudo recocido de 35 mm² de sección, resistencia eléctrica a 20°C no superior a 0,524 Ohm/km, para puesta a tierra de bandeja metálica.

**BQEA6dc** ud Pieza conexión con cuadro In 1000 A
Accesorios, piezas especiales y soportaciones para embarrado de transporte compacto de aluminio, de In 1250 A.

**BQEA7dc** ud Codo arriba/abajo In 1000 A
Accesorios, piezas especiales y soportaciones para embarrado de transporte compacto de aluminio, de In 1250 A.

**BQEA9dc** ud Codo izda/dcha In 1000 A
Accesorios, piezas especiales y soportaciones para embarrado de transporte compacto de aluminio, de In 1250 A.

**BQEA8dc** ud Pieza alimentación In 1000 A
Accesorios, piezas especiales y soportaciones para embarrado de transporte compacto de aluminio, de In 1250 A.

**BRJL61ca** ud Material de punto de alimentación a cargador de baterías, con co
Material de punto de alimentación a cargador de baterías, incluyendo conductor de cobre 07Z1-K, tubo de material aislante rígido no propagador de la llama y de acuerdo con la norma UNE-EN 61386, conductor de cobre RZ1 0,6/1kV y canal metálica.

**BRJL61cb** ud Material de punto de alimentación a resistencia cárter, con cond
Material de punto de alimentación a resistencia cárter, incluyendo conductor de cobre 07Z1-K, tubo de material aislante rígido no propagador de la llama y de acuerdo con la norma UNE-EN 61386, conductor de cobre RZ1 0,6/1kV y canal metálica.

**BQEA6db** ud Pieza conexión con cuadro In 2500 A
Accesorios, piezas especiales y soportaciones para embarrado de transporte compacto de aluminio, de In 1250 A.

**BQEA7db** ud Codo arriba/abajo In 2500 A
Accesorios, piezas especiales y soportaciones para embarrado de transporte compacto de aluminio, de In 1250 A.

**BQEA9db** ud Codo izda/dcha In 2500 A
Accesorios, piezas especiales y soportaciones para embarrado de transporte compacto de aluminio, de In 1250 A.

**BQEA8db** ud Pieza conexión transformador In 2500 A
Accesorios, piezas especiales y soportaciones para embarrado de transporte compacto de aluminio, de In 1250 A.

**BQEA10db** ud Set flexible In 2500 A
Accesorios, piezas especiales y soportaciones para embarrado de transporte compacto de aluminio, de In 1250 A.

**BQEA6da** ud Pieza conexión con cuadro In 1250 A
Accesorios, piezas especiales y soportaciones para embarrado de transporte compacto de aluminio, de In 1250 A.

**BQEA7da** ud Codo arriba/abajo In 1250 A
Accesorios, piezas especiales y soportaciones para embarrado de transporte compacto de aluminio, de In 1250 A.

**BQEA8da** ud Pieza alimentación In 1250 A
Accesorios, piezas especiales y soportaciones para embarrado de transporte compacto de aluminio, de In 1250 A.

**BQAJ2d** pp Terminales y accesorios para cable Cu resistente al fuego 0,6/1
Terminales y accesorios para cable de cobre resistente al fuego 0,6/1 kV de 1x6 mm² de sección

**BQAJ4i** pp Terminales y accesorios para cable Cu multipolar resistente al f
Terminales y accesorios para cable de cobre multipolar resistente al fuego 0,6/1 kV de 4G6 mm² de sección

**BQAJ2e** pp Terminales y accesorios para cable Cu resistente al fuego 0,6/1
Terminales y accesorios para cable de cobre resistente al fuego 0,6/1 kV de 1x10 mm² de sección

**BQAJ4j** pp Terminales y accesorios para cable Cu multipolar resistente al f
Terminales y accesorios para cable de cobre multipolar resistente al fuego 0,6/1 kV de 4G10 mm² de sección

**BQAJ2f** pp Terminales y accesorios para cable Cu resistente al fuego 0,6/1
Terminales y accesorios para cable de cobre resistente al fuego 0,6/1 kV de 1x16 mm² de sección

**BQAJ4k** pp Terminales y accesorios para cable Cu multipolar resistente al f
Terminales y accesorios para cable de cobre multipolar resistente al fuego 0,6/1 kV de 4G16 mm² de sección

**BQAJ2g** pp Terminales y accesorios para cable Cu resistente al fuego 0,6/1
Terminales y accesorios para cable de cobre resistente al fuego 0,6/1 kV de 1x25 mm² de sección

**BQAJ2h** pp Terminales y accesorios para cable Cu resistente al fuego 0,6/1
Terminales y accesorios para cable de cobre resistente al fuego 0,6/1 kV de 1x35 mm² de sección

**BQAJ2i** pp Terminales y accesorios para cable Cu resistente al fuego 0,6/1
Terminales y accesorios para cable de cobre resistente al fuego 0,6/1 kV de 1x50 mm² de sección

**BQAJ2j** pp Terminales y accesorios para cable Cu resistente al fuego 0,6/1
Terminales y accesorios para cable de cobre resistente al fuego 0,6/1 kV de 1x70 mm² de sección

**BRDL61** ud Material p. luz con cond. Cu 07Z1-K , tubo de material aislante,
Material de punto de luz incluyendo conductor de cobre 07Z1-K, tubo de material aislante rígido no propagador de la llama y de acuerdo con la norma UNE-EN 61386, conductor de cobre RZ1 0,6/1kV y canal metálica

**BREL61** ud Material p. luz emergencia con cond. Cu 07Z1-K, tubo de material
Material de punt de luz de alumbrado de emergencia incluyendo conductor de cobre 07Z1-K, tubo de material aislante rígido no propagador de la llama y de acuerdo con la norma UNE-EN 61386, conductor de cobre RZ1 0,6/1 kV y canal metálico

**BRFL61** ud Material punto de fuerza con cond. Cu 07Z1-K, tubo de material a
Material de punto de fuerza incluyendo conductor de cobre 07Z1-K, tubo de material aislante rígido no propagador de la llama y de acuerdo con la norma UNE 61386, conductor de cobre RZ1 0,6/1kV y canal metálica.

**BRJL61cc** ud Material de punto de alimentación a ventilador monofásico, con c
Material de punto de alimentación a ventilador monofásico, incluyendo conductor de cobre 07Z1-K, tubo de material aislante rígido no propagador de la llama y de acuerdo con la norma UNE-EN 61386, conductor de cobre RZ1 0,6/1kV y canal metálica.

**BRJL61ib** ud Material de punto de alimentación a ventilador trifásico, con co
Material de punto de alimentación a ventilador trifásico, incluyendo conductor de cobre 07Z1-K, tubo de material aislante rígido no propagador de la llama y de acuerdo con la norma UNE-EN 61386, conductor de cobre RZ1 0,6/1kV y canal metálica.

**BRJL61cd** ud Material de punto de alimentación a adaptador fibra UTP-RJ45, co
Material de punto de alimentación a adaptador fibra UTP-RJ45, incluyendo conductor de cobre 07Z1-K, tubo de material aislante rígido no propagador de la llama y de acuerdo con la norma UNE-EN 61386, conductor de cobre RZ1 0,6/1kV y canal metálica.

**BRJL61ce** ud Material de punto de alimentación a cortina motorizada, con cond
Material de punto de alimentación a cortina motorizada, incluyendo conductor de cobre 07Z1-K, tubo de material aislante rígido no propagador de la llama y de acuerdo con la norma UNE-EN 61386, conductor de cobre RZ1 0,6/1kV y canal metálica.

**BRJL61cf** ud Material de punto de alimentación a barrera parking, con conduct
Material de punto de alimentación a barrera parking, incluyendo conductor de cobre 07Z1-K, tubo de material aislante rígido no propagador de la llama y de acuerdo con la norma UNE-EN 61386, conductor de cobre RZ1 0,6/1kV y canal metálica.

**BRJL61ia** ud Material de punto de alimentación a bomba de trasiego, con condu
Material de punto de alimentación a bomba de trasiego, incluyendo conductor de cobre 07Z1-K, tubo de material aislante rígido no propagador de la llama y de acuerdo con la norma UNE-EN 61386, conductor de cobre RZ1 0,6/1kV y canal metálica.

**BRJL61cg** ud Material de punto de alimentación a lector de matrículas, con co
Material de punto de alimentación a lector de matrículas, incluyendo conductor de cobre 07Z1-K, tubo de material aislante rígido no propagador de la llama y de acuerdo con la norma UNE-EN 61386, conductor de cobre RZ1 0,6/1kV y canal metálica.

**BRJL61ch** ud Material de punto de alimentación a puerta garaje, con conductor
Material de punto de alimentación a puerta garaje, incluyendo conductor de cobre 07Z1-K, tubo de material aislante rígido no propagador de la llama y de acuerdo con la norma UNE-EN 61386, conductor de cobre RZ1 0,6/1kV y canal metálica.

**BRJL61ci** ud Material de punto de alimentación a puerta automática, con condu
Material de punto de alimentación a puerta automática, incluyendo conductor de cobre 07Z1-K, tubo de material aislante rígido no propagador de la llama y de acuerdo con la norma UNE-EN 61386, conductor de cobre RZ1 0,6/1kV y canal metálica.

**BRJL61cj** ud Material de punto de alimentación a Unidad interior VRV ATI, con
Material de punto de alimentación a Unidad interior VRV ATI, incluyendo conductor de cobre 07Z1-K, tubo de material aislante rígido no propagador de la llama y de acuerdo con la norma UNE-EN 61386, conductor de cobre RZ1 0,6/1kV y canal metálica.

**BRJL61ig** ud Material de punto de alimentación a Unidad exterior VRV ATE1, co
Material de punto de alimentación a Unidad exterior VRV ATE1, incluyendo conductor de cobre 07Z1-K, tubo de material aislante rígido no propagador de la llama y de acuerdo con la norma UNE-EN 61386, conductor de cobre RZ1 0,6/1kV y canal metálica.

**BRJL61jb** ud Material de punto de alimentación a Unidad exterior VRV ATE2, co
Material de punto de alimentación a Unidad exterior VRV ATE2, incluyendo conductor de cobre 07Z1-K, tubo de material aislante rígido no propagador de la llama y de acuerdo con la norma UNE-EN 61386, conductor de cobre RZ1 0,6/1kV y canal metálica.

**BRJL61fa** ud Material de punto de alimentación a Unidad exterior VRV ATE3, co
Material de punto de alimentación a Unidad exterior VRV ATE3, incluyendo conductor de cobre 07Z1-K, tubo de material aislante rígido no propagador de la llama y de acuerdo con la norma UNE-EN 61386, conductor de cobre RZ1 0,6/1kV y canal metálica.

**BRJL61ja** ud Material de punto de alimentación a Unidad exterior VRV ATE4, co
Material de punto de alimentación a Unidad exterior VRV ATE4, incluyendo conductor de cobre 07Z1-K, tubo de material aislante rígido no propagador de la llama y de acuerdo con la norma UNE-EN 61386, conductor de cobre RZ1 0,6/1kV y canal metálica.

**BRJL61id** ud Material de punto de alimentación a Unidad exterior VRV ATE5, co
Material de punto de alimentación a Unidad exterior VRV ATE5, incluyendo conductor de cobre 07Z1-K, tubo de material aislante rígido no propagador de la llama y de acuerdo con la norma UNE-EN 61386, conductor de cobre RZ1 0,6/1kV y canal metálica.

**BRJL61ie** ud Material de punto de alimentación a Unidad exterior VRV ATE6, co
Material de punto de alimentación a Unidad exterior VRV ATE6, incluyendo conductor de cobre 07Z1-K, tubo de material aislante rígido no propagador de la llama y de acuerdo con la norma UNE-EN 61386, conductor de cobre RZ1 0,6/1kV y canal metálica.

**BRJL61ih** ud Material de punto de alimentación a Unidad exterior VRV ATE7, co
Material de punto de alimentación a Unidad exterior VRV ATE7, incluyendo conductor de cobre 07Z1-K, tubo de material aislante rígido no propagador de la llama y de acuerdo con la norma UNE-EN 61386, conductor de cobre RZ1 0,6/1kV y canal metálica.

**BRJL61ck** ud Material de punto de alimentación a módulo de recuperación, con
Material de punto de alimentación a módulo de recuperación, incluyendo conductor de cobre 07Z1-K, tubo de material aislante rígido no propagador de la llama y de acuerdo con la norma UNE-EN 61386, conductor de cobre RZ1 0,6/1kV y canal metálica.

**BRJL61cr** ud Material de punto de alimentación a sistema de control, con cond
Material de punto de alimentación a sistema de control, incluyendo conductor de cobre 07Z1-K, tubo de material aislante rígido no propagador de la llama y de acuerdo con la norma UNE-EN 61386, conductor de cobre RZ1 0,6/1kV y canal metálica.

**BRJL61cn** ud Material de punto de alimentación a grabador CCTV, con conductor
Material de punto de alimentación a grabador CCTV, incluyendo conductor de cobre 07Z1-K, tubo de material aislante rígido no propagador de la llama y de acuerdo con la norma UNE-EN 61386, conductor de cobre RZ1 0,6/1kV y canal metálica.

**BRJL61co** ud Material de punto de alimentación a interfonía, con conductor Cu
Material de punto de alimentación a interfonía, incluyendo conductor de cobre 07Z1-K, tubo de material aislante rígido no propagador de la llama y de acuerdo con la norma UNE-EN 61386, conductor de cobre RZ1 0,6/1kV y canal metálica.

**BRJL61cp** ud Material de punto de alimentación a rack voz datos, con conducto
Material de punto de alimentación a rack voz datos, incluyendo conductor de cobre 07Z1-K, tubo de material aislante rígido no propagador de la llama y de acuerdo con la norma UNE-EN 61386, conductor de cobre RZ1 0,6/1kV y canal metálica.

**BRJL61cq** ud Material de punto de alimentación a seguridad, con conductor Cu
Material de punto de alimentación a seguridad, incluyendo conductor de cobre 07Z1-K, tubo de material aislante rígido no propagador de la llama y de acuerdo con la norma UNE-EN 61386, conductor de cobre RZ1 0,6/1kV y canal metálica.

**BRJL61ic** ud Material de punto de alimentación a aerotermia, con conductor Cu
Material de punto de alimentación a aerotermia, incluyendo conductor de cobre 07Z1-K, tubo de material aislante rígido no propagador de la llama y de acuerdo con la norma UNE-EN 61386, conductor de cobre RZ1 0,6/1kV y canal metálica.

**BRJL61if** ud Material de punto de alimentación a climatizador, con conductor
Material de punto de alimentación a climatizador, incluyendo conductor de cobre 07Z1-K, tubo de material aislante rígido no propagador de la llama y de acuerdo con la norma UNE-EN 61386, conductor de cobre RZ1 0,6/1kV y canal metálica.

**BRJL61cm** ud Material de punto de alimentación a unidad exterior UE, con cond
Material de punto de alimentación a unidad exterior UE, incluyendo conductor de cobre 07Z1-K, tubo de material aislante rígido no propagador de la llama y de acuerdo con la norma UNE-EN 61386, conductor de cobre RZ1 0,6/1kV y canal metálica.

**BRJL61cu** ud Material de punto de alimentación a riego automático, con conduc
Material de punto de alimentación a riego automático, incluyendo conductor de cobre 07Z1-K, tubo de material aislante rígido no propagador de la llama y de acuerdo con la norma UNE-EN 61386, conductor de cobre RZ1 0,6/1kV y canal metálica.

**BTBA4ld** ud Base de superficie de 1 módulo
Accesorios y fijaciones para mecanismo Interruptor 10/16 A 250 V superficie estanco con tecla y caja con marco embellecedor.

**BTBA4lda** ud Base de superficie de 1 módulo 25501
Accesorios y fijaciones para mecanismo Interruptor 10/16 A 250 V superficie estanco con tecla y caja con marco embellecedor.

**BSAB2a1** ud Armarios metálico con puerta y cerradura, para cuadro de salida
Armarios metálicos con puerta y cerradura para conjunto de protección y medida, módulo normalizado tipo T300 para 250 kW, correspondiente a 1.

**BXCD2a** ud Equipo de red equipotencial con conexionado de todas las partes
Equipo de red equipotencial a base de conexionado de cada una de todas las partes metálicas de fotovoltaica

**BRJL61ha** ud Material de punto de alimentación a toma RVE, con conductor Cu 0
Material de punto de alimentación a toma RVE, incluyendo conductor de cobre 07Z1-K, tubo de material aislante rígido no propagador de la llama y de acuerdo con la norma UNE-EN 61386, conductor de cobre RZ1 0,6/1kV y canal metálica.

**BQFA5aca** m Conductor cobre de 35 mm², resistencia no superior a 0,524 ohm/k
Conductor de cobre desnudo recocido de 35 mm² de sección, resistencia eléctrica a 20° C no superior a 0,524 Ohm/km, colocado enterrado a 80 cm.

**B1KA2f** ud Material para el relleno y sellado de huecos abiertos para insta
Material para el relleno y sellado de huecos abiertos para el paso de instalaciones de electricidad entre sectores de incendios.

**BDWA1f** ud Tramo tubería de 50 mm de diámetro nominal, incluyendo acabado,
Tramo tubería de 50 mm de diámetro nominal, con accesorios, soportes y señalizada, acabado en aluminio en intemperie o salas de máquinas, incluyendo vainas para la medida de la temperatura y válvula de vaciado.

**BQLBN** ud Cableado de control y conexionado desde subestación/controlador
Cableado de control y conexionado para la transmisión de señales digitales/analógicas entre la subestación/controlador y el elemento a controlar, mediante cable del tipo multipar apantallado.

**BQLBP** ud Cableado de electricidad y control y conexionado desde subestaci
Cableado de electricidad y control y conexionado para la transmisión de señales digitales/analógicas entre la subestación/controlador y el elemento a controlar, mediante cable del tipo apantallado.

**BDWA1a** ud Tramo tubería de 15 mm de diámetro nominal, incluyendo acabado,
Tramo tubería de 15 mm de diámetro nominal, con accesorios, soportes y señalizada, acabado en aluminio en intemperie o salas de máquinas, incluyendo vainas para la medida de la temperatura y válvula de vaciado.

**BDWA1b** ud Tramo tubería de 20 mm de diámetro nominal, incluyendo acabado,
Tramo tubería de 20 mm de diámetro nominal, con accesorios, soportes y señalizada, acabado en aluminio en intemperie o salas de máquinas, incluyendo vainas para la medida de la temperatura y válvula de vaciado.

**BDWA1d** ud Tramo tubería de 32 mm de diámetro nominal, incluyendo acabado,
Tramo tubería de 32 mm de diámetro nominal, con accesorios, soportes y señalizada, acabado en aluminio en intemperie o salas de máquinas, incluyendo vainas para la medida de la temperatura y válvula de vaciado.

**BEGA6500** ud Depósito acumulador de agua caliente sanitaria de 500 l de capac
Depósito acumulador de agua caliente sanitaria de 750 l de capacidad, para instalación vertical , galvanizado en caliente o con recubrimiento epoxidico interior y exteriormente capaz de soportar 80 ºC de temperatura, presión de trabajo de 8 kg/cm2, calorifugado con espuma de poliuretano rígido inyectado, preparado para instalación de protección catódica por emisión en corriente, según norma UNE-EN 12499 y provisto de soportes de apoyo, boca de hombre lateral, con diámetro mínimo de 400 mm, con purgador de gases y purga de lodos, tubuladuras para entradas y salidas, manguitos y conexiones para elementos necesarios, según norma UNE-112076.

**BDWA1c** ud Tramo tubería de 25 mm de diámetro nominal, incluyendo acabado,
Tramo tubería de 25 mm de diámetro nominal, con accesorios, soportes y señalizada, acabado en aluminio en intemperie o salas de máquinas, incluyendo vainas para la medida de la temperatura y válvula de vaciado.

**BDWA9c** ud Manguito elástico antivibratorio de un cuerpo, de 25 mm diámetro
Manguito elástico antivibratorio de un cuerpo, de 25 mm de diámetro nominal, útil para el servicio de agua, incluyendo uniones y accesorios. Completamente instalado

**BDWA1h** ud Tramo tubería de 80 mm de diámetro nominal, incluyendo acabado,
Tramo tubería de 80 mm de diámetro nominal, con accesorios, soportes y señalizada, acabado en aluminio en intemperie o salas de máquinas, incluyendo vainas para la medida de la temperatura y válvula de vaciado.

**BDWA9h** ud Manguito elástico antivibratorio de un cuerpo, de 80 mm diámetro
Manguito elástico antivibratorio de un cuerpo, de 80 mm de diámetro nominal, útil para el servicio de agua, incluyendo uniones y accesorios. Completamente instalado

**BAUA2aa** ud Ap. autón. bomba de calor compacta vertical de 16 kW calef
Aparato autónomo bomba de calor compacta vertical condensado por aire de 0 kW refrigeración y 3,4 kW calefacción.

**B1KA2b** ud Material para el relleno y sellado de huecos abiertos para insta
Material para el relleno y sellado de huecos abiertos para el paso de instalaciones de fontanería entre sectores de incendios.

**BDWA1e** ud Tramo tubería de 40 mm de diámetro nominal, incluyendo acabado,
Tramo tubería de 40 mm de diámetro nominal, con accesorios, soportes y señalizada, acabado en aluminio en intemperie o salas de máquinas, incluyendo vainas para la medida de la temperatura y válvula de vaciado.

**BMEB1baaa** ud Armario metálico para montar empotrado, con puerta ciega pintada
Armario metálico para montar empotrado con puerta ciega pintada, bisagras, cierre y tirador, de dimensiones 600x750x215 mm.

**BMEBJaa** ud Devanadera axial circular de chapa, montada en armario para cont
Devanadera axial circular de chapa, para ser montada directamente en armario y capaz de contener 20 m de manguera de diámetro 25 mm. Soporte pivotante. Alimentación de agua a través del soporte mediante doble rótula de estanqueidad.

**PAGUAEPX2** u AE/PX2. Panel de control de extinción
Panel de control de extinción de Aguilera Electrónica.

**PAGUAEV-CE** u AE/V-CE. Cartel de extinción óptico-acústico para uso interior
Cartel de extinción óptico-acústico para uso interior de Aguilera Electrónica.

**PAGUAEVASF23** u Sirena acústica
Flash de Aguilera Electrónica.

**PAGUAE002OP** u AE002/OP. Detector óptico de humos a 24 V
Detector óptico de humos a 24 V de Aguilera Electrónica.

**B1KA2c** ud Material para el relleno y sellado de huecos abiertos para insta
Material para el relleno y sellado de huecos abiertos para el paso de instalaciones de PCI entre sectores de incendios.

**BRFI1** ud Alimentación eléctrica de fancoil/ud interior aparato autonomo
Alimentación eléctrica compuesta por cables y canalización a fancoil/ud interior aparato autónomo y parte proporcional de línea desde cuadro eléctrico de zona, según proyecto y cumpliendo con la legislación vigente.

**BAUD3a** ud Ud exterior bomba calor V.R.V. de 33,5 kW refrigeración y 37,5 k
Unidad exterior bomba de calor V.R.V. condensado por aire de 33,5 kW refrigeración y 37,5 kW calefacción.

**BBIA8ba** ud Conjunto soporte y lámina/tacos de neopreno de 2 cm antivibració
Conjunto soporte y lámina/tacos de neopreno de 2 cm espesor antivibración adecuados al peso y características del equipo de produccción con referencia ATE.1 y 33,5 kW de potencia frigorífica

**BAUD3b** ud Ud exterior bomba calor V.R.V. de 40 kW refrigeración y 45 kW ca
Unidad exterior bomba de calor V.R.V. condensado por aire de 40 kW refrigeración y 45 kW calefacción.

**BBIA8bb** ud Conjunto soporte y lámina/tacos de neopreno de 2 cm antivibració
Conjunto soporte y lámina/tacos de neopreno de 2 cm espesor antivibración adecuados al peso y características del equipo de produccción con referencia ATE.2 y 40 kW de potencia frigorífica

**BAUD3c** ud Ud exterior bomba calor V.R.V. de 56 kW refrigeración y 63 kW ca
Unidad exterior bomba de calor V.R.V. condensado por aire de 56 kW refrigeración y 63 kW calefacción.

**5** ud Conjunto soporte y lámina/tacos de neopreno de 2 cm antivibració
Conjunto soporte y lámina/tacos de neopreno de 2 cm espesor antivibración adecuados al peso y características del equipo de produccción con referencia ATE.3 y 56 kW de potencia frigorífica

**BAUD3d** ud Ud exterior bomba calor V.R.V. de 45 kW refrigeración y 50 kW ca
Unidad exterior bomba de calor V.R.V. condensado por aire de 45 kW refrigeración y 50 kW calefacción.

**BBIA8bd** ud Conjunto soporte y lámina/tacos de neopreno de 2 cm antivibració
Conjunto soporte y lámina/tacos de neopreno de 2 cm espesor antivibración adecuados al peso y características del equipo de produccción con referencia ATE.4 y 45 kW de potencia frigorífica

**BAUD3e** ud Ud exterior bomba calor V.R.V. de 15,5 kW refrigeración y 18 kW
Unidad exterior bomba de calor V.R.V. condensado por aire de 15,5 kW refrigeración y 18 kW calefacción.

**BBIA8be** ud Conjunto soporte y lámina/tacos de neopreno de 2 cm antivibració
Conjunto soporte y lámina/tacos de neopreno de 2 cm espesor antivibración adecuados al peso y características del equipo de produccción con referencia ATE.5 y 15,5 kW de potencia frigorífica

**BAUD3f** ud Ud exterior bomba calor V.R.V. de 28 kW refrigeración y 31,5 kW
Unidad exterior bomba de calor V.R.V. condensado por aire de 28 kW refrigeración y 31,5 kW calefacción.

**BBIA8bf** ud Conjunto soporte y lámina/tacos de neopreno de 2 cm antivibració
Conjunto soporte y lámina/tacos de neopreno de 2 cm espesor antivibración adecuados al peso y características del equipo de produccción con referencia ATE.6 y 28 kW de potencia frigorífica

**BAUD3g** ud Ud exterior bomba calor V.R.V. de 22,4 kW refrigeración y 25 kW
Unidad exterior bomba de calor V.R.V. condensado por aire de 22,4 kW refrigeración y 25 kW calefacción.

**BBIA8bg** ud Conjunto soporte y lámina/tacos de neopreno de 2 cm antivibració
Conjunto soporte y lámina/tacos de neopreno de 2 cm espesor antivibración adecuados al peso y características del equipo de produccción con referencia ATE.7 y 22,4 kW de potencia frigorífica

**BDDD5a** ud Módulo de recuperación, con Ref. MR01, de 10 salidas para sistem
Suministro e instalación de módulo de recuperación de calor para sistema VRV, referencia MR01, con 10 salidas para línea frigorífica de refrigerante R410a
Incluye, pp de accesorios, aislador, elementos de soportación, conexiones frigoríficas, conexiones eléctricas y de control.
De las características indicadas en fichas técnicas de planos.

**BRFI8** ud Alimentación eléctrica a módulo de recuperación VRV
Alimentación eléctrica compuesta por cables y canalización a módulo de recuperación del sistema VRV y parte proporcional de línea desde cuadro eléctrico de zona, según proyecto y cumpliendo con la legislación vigente.

**BDDD5b** ud Módulo de recuperación, con Ref. MR02, de 8 salidas para sistema
Suministro e instalación de módulo de recuperación de calor para sistema VRV, referencia MR02, con 8 salidas para línea frigorífica de refrigerante R410a
Incluye, pp de accesorios, aislador, elementos de soportación, conexiones frigoríficas, conexiones eléctricas y de control.
De las características indicadas en fichas técnicas de planos.

**BDDA10ba** m Tuberia de cobre semiduro R-250 s/ UNE-EN 12735-1, para gas refr
Tubería de cobre semiduro R-250 s/ UNE-EN 12735-1, para gas refrigerante, 6,35 (1/4") mm de diámetro, y espesor según Especificación Técnica con p.p. de accesorios soldados mediante soldadura fuerte a la plata

**BDDA10da** m Tuberia de cobre semiduro R-250 s/ UNE-EN 12735-1, para gas refr
Tubería de cobre semiduro R-250 s/ UNE-EN 12735-1, para gas refrigerante, 9,52 (3/8") mm de diámetro, y espesor según Especificación Técnica con p.p. de accesorios soldados mediante soldadura fuerte a la plata

**BDDA10ea** m Tuberia de cobre semiduro R-250 s/ UNE-EN 12735-1, para gas refr
Tubería de cobre semiduro R-250 s/ UNE-EN 12735-1, para gas refrigerante, 12,7 (1/2") mm de diámetro, y espesor según Especificación Técnica con p.p. de accesorios soldados mediante soldadura fuerte a la plata

**BDDA10fa** m Tuberia de cobre semiduro R-250 s/ UNE-EN 12735-1, para gas refr
Tubería de cobre semiduro R-250 s/ UNE-EN 12735-1, para gas refrigerante, 15,87 (5/8") mm de diámetro, y espesor según Especificación Técnica con p.p. de accesorios soldados mediante soldadura fuerte a la plata

**BDDA10ga** m Tuberia de cobre semiduro R-250 s/ UNE-EN 12735-1, para gas refr
Tubería de cobre semiduro R-250 s/ UNE-EN 12735-1, para gas refrigerante, 19,05 (3/4") mm de diámetro, y espesor según Especificación Técnica con p.p. de accesorios soldados mediante soldadura fuerte a la plata

**BDDA10ja** m Tuberia de cobre semiduro R-250 s/ UNE-EN 12735-1, para gas refr
Tubería de cobre semiduro R-250 s/ UNE-EN 12735-1, para gas refrigerante, 28,57 (1 1/8") mm de diámetro, y espesor según Especificación Técnica con p.p. de accesorios soldados mediante soldadura fuerte a la plata

**BDDA10ha** m Tuberia de cobre semiduro R-250 s/ UNE-EN 12735-1, para gas refr
Tubería de cobre semiduro R-250 s/ UNE-EN 12735-1, para gas refrigerante, 22,22 (7/8") mm de diámetro, y espesor según Especificación Técnica con p.p. de accesorios soldados mediante soldadura fuerte a la plata

**BBAA8ba** ud Unidad de tratamiento de aire ref. CL01 con un caudal de impulsi
Unidad de tratamiento de aire con referencia CL01, formada por batería/s de agua en tubo de cobre y aletas de aluminio y con un caudal de ventilador de impulsión de 2018 l/s.
Incluyendo cuadros eléctricos con las protecciones de cada elemento, controlador libremente programable, según esquemas de control en planos, luz interior en los módulos accesibles (con altura > 1600 mm), interruptor de corte de corriente del ventilador, toma de tierra, malla de protección del ventilador, malla en la boca de impulsión del ventilador, así como el resto de los elementos para cumplir con la directiva de seguridad de máquinas.

**BBIE6a** ud Tramo de tubería de PVC de 32 mm para desagüe de recogida de con
Tramo de tubería de PVC de 32 mm de diámetro para desagüe de recogida de condensados, con parte proporcional de soportes, accesorios y sifón, y conectado al bajante o sumidero más próximo

**BBAA8bb** ud Unidad de tratamiento de aire ref. CL02 con un caudal de impulsi
Unidad de tratamiento de aire con referencia CL02, formada por batería/s de agua en tubo de cobre y aletas de aluminio y con un caudal de ventilador de impulsión de 2018 l/s.
Incluyendo cuadros eléctricos con las protecciones de cada elemento, controlador libremente programable, según esquemas de control en planos, luz interior en los módulos accesibles (con altura > 1600 mm), interruptor de corte de corriente del ventilador, toma de tierra, malla de protección del ventilador, malla en la boca de impulsión del ventilador, así como el resto de los elementos para cumplir con la directiva de seguridad de máquinas.

**BBAA8bc** ud Unidad de tratamiento de aire ref. CL03 con un caudal de impulsi
Unidad de tratamiento de aire con referencia CL03, formada por batería/s de agua en tubo de cobre y aletas de aluminio y con un caudal de ventilador de impulsión de 2018 l/s.
Incluyendo cuadros eléctricos con las protecciones de cada elemento, controlador libremente programable, según esquemas de control en planos, luz interior en los módulos accesibles (con altura > 1600 mm), interruptor de corte de corriente del ventilador, toma de tierra, malla de protección del ventilador, malla en la boca de impulsión del ventilador, así como el resto de los elementos para cumplir con la directiva de seguridad de máquinas.

**BBAA8bd** ud Unidad de tratamiento de aire ref. CL04 con un caudal de impulsi
Unidad de tratamiento de aire con referencia CL04, formada por batería/s de agua en tubo de cobre y aletas de aluminio y con un caudal de ventilador de impulsión de 2018 l/s.
Incluyendo cuadros eléctricos con las protecciones de cada elemento, controlador libremente programable, según esquemas de control en planos, luz interior en los módulos accesibles (con altura > 1600 mm), interruptor de corte de corriente del ventilador, toma de tierra, malla de protección del ventilador, malla en la boca de impulsión del ventilador, así como el resto de los elementos para cumplir con la directiva de seguridad de máquinas.

**BBAA8be** ud Unidad de tratamiento de aire ref. CL05 con un caudal de impulsi
Unidad de tratamiento de aire con referencia CL05, formada por batería/s de agua en tubo de cobre y aletas de aluminio y con un caudal de ventilador de impulsión de 2018 l/s.
Incluyendo cuadros eléctricos con las protecciones de cada elemento, controlador libremente programable, según esquemas de control en planos, luz interior en los módulos accesibles (con altura > 1600 mm), interruptor de corte de corriente del ventilador, toma de tierra, malla de protección del ventilador, malla en la boca de impulsión del ventilador, así como el resto de los elementos para cumplir con la directiva de seguridad de máquinas.

**BBAA8bf** ud Unidad de tratamiento de aire ref. CL06 con un caudal de impulsi
Unidad de tratamiento de aire con referencia CL06, formada por batería/s de agua en tubo de cobre y aletas de aluminio y con un caudal de ventilador de impulsión de 2018 l/s.
Incluyendo cuadros eléctricos con las protecciones de cada elemento, controlador libremente programable, según esquemas de control en planos, luz interior en los módulos accesibles (con altura > 1600 mm), interruptor de corte de corriente del ventilador, toma de tierra, malla de protección del ventilador, malla en la boca de impulsión del ventilador, así como el resto de los elementos para cumplir con la directiva de seguridad de máquinas.

**BBAA8bg** ud Unidad de tratamiento de aire ref. CL07 con un caudal de impulsi
Unidad de tratamiento de aire con referencia CL07, formada por batería/s de agua en tubo de cobre y aletas de aluminio y con un caudal de ventilador de impulsión de 2018 l/s.
Incluyendo cuadros eléctricos con las protecciones de cada elemento, controlador libremente programable, según esquemas de control en planos, luz interior en los módulos accesibles (con altura > 1600 mm), interruptor de corte de corriente del ventilador, toma de tierra, malla de protección del ventilador, malla en la boca de impulsión del ventilador, así como el resto de los elementos para cumplir con la directiva de seguridad de máquinas.

**BBAA8bh** ud Unidad de tratamiento de aire ref. CL08 con un caudal de impulsi
Unidad de tratamiento de aire con referencia CL08, formada por batería/s de agua en tubo de cobre y aletas de aluminio y con un caudal de ventilador de impulsión de 2018 l/s.
Incluyendo cuadros eléctricos con las protecciones de cada elemento, controlador libremente programable, según esquemas de control en planos, luz interior en los módulos accesibles (con altura > 1600 mm), interruptor de corte de corriente del ventilador, toma de tierra, malla de protección del ventilador, malla en la boca de impulsión del ventilador, así como el resto de los elementos para cumplir con la directiva de seguridad de máquinas.

**BBAA8bi** ud Unidad de tratamiento de aire ref. CL09 con un caudal de impulsi
Unidad de tratamiento de aire con referencia CL09, formada por batería/s de agua en tubo de cobre y aletas de aluminio y con un caudal de ventilador de impulsión de 2018 l/s.
Incluyendo cuadros eléctricos con las protecciones de cada elemento, controlador libremente programable, según esquemas de control en planos, luz interior en los módulos accesibles (con altura > 1600 mm), interruptor de corte de corriente del ventilador, toma de tierra, malla de protección del ventilador, malla en la boca de impulsión del ventilador, así como el resto de los elementos para cumplir con la directiva de seguridad de máquinas.

**BBAA8bj** ud Unidad de tratamiento de aire ref. CL10 con un caudal de impulsi
Unidad de tratamiento de aire con referencia CL10, formada por batería/s de agua en tubo de cobre y aletas de aluminio y con un caudal de ventilador de impulsión de 2018 l/s.
Incluyendo cuadros eléctricos con las protecciones de cada elemento, controlador libremente programable, según esquemas de control en planos, luz interior en los módulos accesibles (con altura > 1600 mm), interruptor de corte de corriente del ventilador, toma de tierra, malla de protección del ventilador, malla en la boca de impulsión del ventilador, así como el resto de los elementos para cumplir con la directiva de seguridad de máquinas.

**BBAA8bk** ud Unidad de tratamiento de aire ref. CL11 con un caudal de impulsi
Unidad de tratamiento de aire con referencia CL11, formada por batería/s de agua en tubo de cobre y aletas de aluminio y con un caudal de ventilador de impulsión de 1639 l/s.
Incluyendo cuadros eléctricos con las protecciones de cada elemento, controlador libremente programable, según esquemas de control en planos, luz interior en los módulos accesibles (con altura > 1600 mm), interruptor de corte de corriente del ventilador, toma de tierra, malla de protección del ventilador, malla en la boca de impulsión del ventilador, así como el resto de los elementos para cumplir con la directiva de seguridad de máquinas.

**BBAA8bl** ud Unidad de tratamiento de aire ref. CL12 con un caudal de impulsi
Unidad de tratamiento de aire con referencia CL12, formada por batería/s de agua en tubo de cobre y aletas de aluminio y con un caudal de ventilador de impulsión de 1307 l/s.
Incluyendo cuadros eléctricos con las protecciones de cada elemento, controlador libremente programable, según esquemas de control en planos, luz interior en los módulos accesibles (con altura > 1600 mm), interruptor de corte de corriente del ventilador, toma de tierra, malla de protección del ventilador, malla en la boca de impulsión del ventilador, así como el resto de los elementos para cumplir con la directiva de seguridad de máquinas.

**BBAA8bm** ud Unidad de tratamiento de aire ref. CL13 con un caudal de impulsi
Unidad de tratamiento de aire con referencia CL13, formada por batería/s de agua en tubo de cobre y aletas de aluminio y con un caudal de ventilador de impulsión de 600 l/s.
Incluyendo cuadros eléctricos con las protecciones de cada elemento, controlador libremente programable, según esquemas de control en planos, luz interior en los módulos accesibles (con altura > 1600 mm), interruptor de corte de corriente del ventilador, toma de tierra, malla de protección del ventilador, malla en la boca de impulsión del ventilador, así como el resto de los elementos para cumplir con la directiva de seguridad de máquinas.

**BBAA8bn** ud Unidad de tratamiento de aire ref. CL14 con un caudal de impulsi
Unidad de tratamiento de aire con referencia CL14, formada por batería/s de agua en tubo de cobre y aletas de aluminio y con un caudal de ventilador de impulsión de 600 l/s.
Incluyendo cuadros eléctricos con las protecciones de cada elemento, controlador libremente programable, según esquemas de control en planos, luz interior en los módulos accesibles (con altura > 1600 mm), interruptor de corte de corriente del ventilador, toma de tierra, malla de protección del ventilador, malla en la boca de impulsión del ventilador, así como el resto de los elementos para cumplir con la directiva de seguridad de máquinas.

**BBAA8bo** ud Unidad de tratamiento de aire ref. CL15 con un caudal de impulsi
Unidad de tratamiento de aire con referencia CL15, formada por batería/s de agua en tubo de cobre y aletas de aluminio y con un caudal de ventilador de impulsión de 2063 l/s.
Incluyendo cuadros eléctricos con las protecciones de cada elemento, controlador libremente programable, según esquemas de control en planos, luz interior en los módulos accesibles (con altura > 1600 mm), interruptor de corte de corriente del ventilador, toma de tierra, malla de protección del ventilador, malla en la boca de impulsión del ventilador, así como el resto de los elementos para cumplir con la directiva de seguridad de máquinas.

**BBAA8bp** ud Unidad de tratamiento de aire ref. CL16 con un caudal de impulsi
Unidad de tratamiento de aire con referencia CL16, formada por batería/s de agua en tubo de cobre y aletas de aluminio y con un caudal de ventilador de impulsión de 1639 l/s.
Incluyendo cuadros eléctricos con las protecciones de cada elemento, controlador libremente programable, según esquemas de control en planos, luz interior en los módulos accesibles (con altura > 1600 mm), interruptor de corte de corriente del ventilador, toma de tierra, malla de protección del ventilador, malla en la boca de impulsión del ventilador, así como el resto de los elementos para cumplir con la directiva de seguridad de máquinas.

**BBAA8bq** ud Unidad de tratamiento de aire ref. CL17 con un caudal de impulsi
Unidad de tratamiento de aire con referencia CL17, formada por batería/s de agua en tubo de cobre y aletas de aluminio y con un caudal de ventilador de impulsión de 1639 l/s.
Incluyendo cuadros eléctricos con las protecciones de cada elemento, controlador libremente programable, según esquemas de control en planos, luz interior en los módulos accesibles (con altura > 1600 mm), interruptor de corte de corriente del ventilador, toma de tierra, malla de protección del ventilador, malla en la boca de impulsión del ventilador, así como el resto de los elementos para cumplir con la directiva de seguridad de máquinas.

**BBAA8br** ud Unidad de tratamiento de aire ref. CL18 con un caudal de impulsi
Unidad de tratamiento de aire con referencia CL18, formada por batería/s de agua en tubo de cobre y aletas de aluminio y con un caudal de ventilador de impulsión de 1534 l/s.
Incluyendo cuadros eléctricos con las protecciones de cada elemento, controlador libremente programable, según esquemas de control en planos, luz interior en los módulos accesibles (con altura > 1600 mm), interruptor de corte de corriente del ventilador, toma de tierra, malla de protección del ventilador, malla en la boca de impulsión del ventilador, así como el resto de los elementos para cumplir con la directiva de seguridad de máquinas.

**BBAA8bs** ud Unidad de tratamiento de aire ref. CL19 con un caudal de impulsi
Unidad de tratamiento de aire con referencia CL19, formada por batería/s de agua en tubo de cobre y aletas de aluminio y con un caudal de ventilador de impulsión de 743 l/s.
Incluyendo cuadros eléctricos con las protecciones de cada elemento, controlador libremente programable, según esquemas de control en planos, luz interior en los módulos accesibles (con altura > 1600 mm), interruptor de corte de corriente del ventilador, toma de tierra, malla de protección del ventilador, malla en la boca de impulsión del ventilador, así como el resto de los elementos para cumplir con la directiva de seguridad de máquinas.

**BBAA8bt** ud Unidad de tratamiento de aire ref. CL20 con un caudal de impulsi
Unidad de tratamiento de aire con referencia CL20, formada por batería/s de agua en tubo de cobre y aletas de aluminio y con un caudal de ventilador de impulsión de 743 l/s.
Incluyendo cuadros eléctricos con las protecciones de cada elemento, controlador libremente programable, según esquemas de control en planos, luz interior en los módulos accesibles (con altura > 1600 mm), interruptor de corte de corriente del ventilador, toma de tierra, malla de protección del ventilador, malla en la boca de impulsión del ventilador, así como el resto de los elementos para cumplir con la directiva de seguridad de máquinas.

**BBAA8bu** ud Unidad de tratamiento de aire ref. CL21 con un caudal de impulsi
Unidad de tratamiento de aire con referencia CL21, formada por batería/s de agua en tubo de cobre y aletas de aluminio y con un caudal de ventilador de impulsión de 2326 l/s.
Incluyendo cuadros eléctricos con las protecciones de cada elemento, controlador libremente programable, según esquemas de control en planos, luz interior en los módulos accesibles (con altura > 1600 mm), interruptor de corte de corriente del ventilador, toma de tierra, malla de protección del ventilador, malla en la boca de impulsión del ventilador, así como el resto de los elementos para cumplir con la directiva de seguridad de máquinas.

**BBAA8bv** ud Unidad de tratamiento de aire ref. CL22 con un caudal de impulsi
Unidad de tratamiento de aire con referencia CL22, formada por batería/s de agua en tubo de cobre y aletas de aluminio y con un caudal de ventilador de impulsión de 1639 l/s.
Incluyendo cuadros eléctricos con las protecciones de cada elemento, controlador libremente programable, según esquemas de control en planos, luz interior en los módulos accesibles (con altura > 1600 mm), interruptor de corte de corriente del ventilador, toma de tierra, malla de protección del ventilador, malla en la boca de impulsión del ventilador, así como el resto de los elementos para cumplir con la directiva de seguridad de máquinas.

**BBAA8bw** ud Unidad de tratamiento de aire ref. CL23 con un caudal de impulsi
Unidad de tratamiento de aire con referencia CL23, formada por batería/s de agua en tubo de cobre y aletas de aluminio y con un caudal de ventilador de impulsión de 3045 l/s.
Incluyendo cuadros eléctricos con las protecciones de cada elemento, controlador libremente programable, según esquemas de control en planos, luz interior en los módulos accesibles (con altura > 1600 mm), interruptor de corte de corriente del ventilador, toma de tierra, malla de protección del ventilador, malla en la boca de impulsión del ventilador, así como el resto de los elementos para cumplir con la directiva de seguridad de máquinas.

**BBAA8bx** ud Unidad de tratamiento de aire ref. CL24 con un caudal de impulsi
Unidad de tratamiento de aire con referencia CL24, formada por batería/s de agua en tubo de cobre y aletas de aluminio y con un caudal de ventilador de impulsión de 2594 l/s.
Incluyendo cuadros eléctricos con las protecciones de cada elemento, controlador libremente programable, según esquemas de control en planos, luz interior en los módulos accesibles (con altura > 1600 mm), interruptor de corte de corriente del ventilador, toma de tierra, malla de protección del ventilador, malla en la boca de impulsión del ventilador, así como el resto de los elementos para cumplir con la directiva de seguridad de máquinas.

**BBAA8by** ud Unidad de tratamiento de aire ref. CL25 con un caudal de impulsi
Unidad de tratamiento de aire con referencia CL25, formada por batería/s de agua en tubo de cobre y aletas de aluminio y con un caudal de ventilador de impulsión de 3141 l/s.
Incluyendo cuadros eléctricos con las protecciones de cada elemento, controlador libremente programable, según esquemas de control en planos, luz interior en los módulos accesibles (con altura > 1600 mm), interruptor de corte de corriente del ventilador, toma de tierra, malla de protección del ventilador, malla en la boca de impulsión del ventilador, así como el resto de los elementos para cumplir con la directiva de seguridad de máquinas.

**BBAA8bz** ud Unidad de tratamiento de aire ref. CLAP26 con un caudal de impul
Unidad de tratamiento de aire con referencia CLAP26, formada por batería/s de agua en tubo de cobre y aletas de aluminio y con un caudal de ventilador de impulsión de 935 l/s.
Incluyendo cuadros eléctricos con las protecciones de cada elemento, controlador libremente programable, según esquemas de control en planos, luz interior en los módulos accesibles (con altura > 1600 mm), interruptor de corte de corriente del ventilador, toma de tierra, malla de protección del ventilador, malla en la boca de impulsión del ventilador, así como el resto de los elementos para cumplir con la directiva de seguridad de máquinas.

**BBAA8b0** ud Unidad de tratamiento de aire ref. CLAP27 con un caudal de impul
Unidad de tratamiento de aire con referencia CLAP27, formada por batería/s de agua en tubo de cobre y aletas de aluminio y con un caudal de ventilador de impulsión de 1482 l/s.
Incluyendo cuadros eléctricos con las protecciones de cada elemento, controlador libremente programable, según esquemas de control en planos, luz interior en los módulos accesibles (con altura > 1600 mm), interruptor de corte de corriente del ventilador, toma de tierra, malla de protección del ventilador, malla en la boca de impulsión del ventilador, así como el resto de los elementos para cumplir con la directiva de seguridad de máquinas.

**BDDD5aa** ud Kit válvula de expansion directa para bateria DX Climatizador
Suministro e instalación de módulo de recuperación de calor para sistema VRV, referencia MR01, con 10 salidas para línea frigorífica de refrigerante R410a
Incluye, pp de accesorios, aislador, elementos de soportación, conexiones frigoríficas, conexiones eléctricas y de control.
De las características indicadas en fichas técnicas de planos.

**BDDD5aaa** ud Kit válvula de expansion directa para bateria DX Climatizador
Suministro e instalación de módulo de recuperación de calor para sistema VRV, referencia MR01, con 10 salidas para línea frigorífica de refrigerante R410a
Incluye, pp de accesorios, aislador, elementos de soportación, conexiones frigoríficas, conexiones eléctricas y de control.
De las características indicadas en fichas técnicas de planos.

**BDDD5aaaa** ud Kit válvula de expansion directa para bateria DX Climatizador 28
Suministro e instalación de módulo de recuperación de calor para sistema VRV, referencia MR01, con 10 salidas para línea frigorífica de refrigerante R410a
Incluye, pp de accesorios, aislador, elementos de soportación, conexiones frigoríficas, conexiones eléctricas y de control.
De las características indicadas en fichas técnicas de planos.

**BDDD5aaaaa** ud Kit válvula de expansion directa para bateria DX Climatizador 2
Suministro e instalación de módulo de recuperación de calor para sistema VRV, referencia MR01, con 10 salidas para línea frigorífica de refrigerante R410a
Incluye, pp de accesorios, aislador, elementos de soportación, conexiones frigoríficas, conexiones eléctricas y de control.
De las características indicadas en fichas técnicas de planos.

**BDDD5aaaaaa** ud Kit válvula de expansion directa para bateria DX Climatizador 16
Suministro e instalación de módulo de recuperación de calor para sistema VRV, referencia MR01, con 10 salidas para línea frigorífica de refrigerante R410a
Incluye, pp de accesorios, aislador, elementos de soportación, conexiones frigoríficas, conexiones eléctricas y de control.
De las características indicadas en fichas técnicas de planos.

**BDDD5aaaaa72** ud Kit válvula de expansion directa EKEXV140 o equivalente
Suministro e instalación de módulo de recuperación de calor para sistema VRV, referencia MR01, con 10 salidas para línea frigorífica de refrigerante R410a
Incluye, pp de accesorios, aislador, elementos de soportación, conexiones frigoríficas, conexiones eléctricas y de control.
De las características indicadas en fichas técnicas de planos.

**BDDD5aaaaaaa** ud Kit válvula de expansion directa EKEXV140 o equivalente
Suministro e instalación de módulo de recuperación de calor para sistema VRV, referencia MR01, con 10 salidas para línea frigorífica de refrigerante R410a
Incluye, pp de accesorios, aislador, elementos de soportación, conexiones frigoríficas, conexiones eléctricas y de control.
De las características indicadas en fichas técnicas de planos.

**BQLBNc** ud Cableado de control y conexionado desde subestación/controlador
Cableado de control y conexionado para la transmisión de señales digitales/analógicas entre la subestación/controlador y el elemento a controlar, mediante cable del tipo multipar apantallado.

**BQLBO** ud Cableado de control y conexionado desde subestación/controlador,
Cableado de control y conexionado para la transmisión de señales digitales/analógicas entre la subestación/controlador y el elemento a controlar, mediante cable del tipo multipar apantallado resistente al fuego.

**BQLBNb** ud Cableado de control y conexionado desde subestación/controlador
Cableado de control y conexionado para la transmisión de señales digitales/analógicas entre la subestación/controlador y el elemento a controlar, mediante cable del tipo multipar apantallado.

**BBCA10a** ud Caja de ventilación insonorizada para impulsión de aire de sobre
Caja de ventilación insonorizada para impulsión de aire de sobrepresión de escaleras con referencia VSP.01 formada por ventilador, motor eléctrico, de las siguientes características:
- Caudal de aire: 5946 l/s
- Presión estática disponible: 300 Pa
- Marca/modelo: S&P / CHGT/4-900-9/14 5,5kW (400V50Hz) F400 IE3 V5 o equivalente
- Variador de frecuencia parametrizado con los datos específicos del ventilador

**BFGA3** ud Transmisor de presión diferencial para el control de sobrepresió
Transmisor de presión diferencial con display para el control de sobrepresión de escaleras

**BRFI6** ud Alimentación eléctrica y de control RF a ventilador de sobrepres
Alimentación eléctrica y de control compuesta por cables y canalización a ventilador de sobrepresión y parte proporcional de línea desde cuadro eléctrico de zona, resistente al fuego, según proyecto y cumpliendo con la legislación vigente.

**BSBF01a** ud Cuadro de mando con pulsadores paro/marcha para ventiladores y e
Cuadro de mando para ventiladores y exutorios de escaleras situado en el acceso del mismo, constará de pulsadores de paro/marcha independientes para cada uno de los ventiladores y apertura/cierre exutorios, situado al interior de un armario con llave y rotulado con la frase "Uso exclusivo bomberos"

**BBKA8an** m Conducto circular de acero galvanizado, clase ATC4 de 355 mm
Conducto circular de acero galvanizado de clase ATC4 de 355 mm de diámetro, incluyendo capa pintura antioxidante, según especificación técnica

**BBKA9na** pp Juntas, soportes, accesorios conducto a. galv. de 355 mm, clase
Juntas, soportes, accesorios y aberturas de servicio para conducto acero galvanizado de 355 mm de diámetro clase ATC4, incluyendo capa pintura antioxidante y capa de acabado definida por el arquitecto.

**BBKA8ao** m Conducto circular de acero galvanizado, clase ATC4 de 400 mm
Conducto circular de acero galvanizado de clase ATC4 de 400 mm de diámetro, incluyendo capa pintura antioxidante, según especificación técnica

**BBKA9oa** pp Juntas, soportes, accesorios conducto a. galv. de 400 mm, clase
Juntas, soportes, accesorios y aberturas de servicio para conducto acero galvanizado de 400 mm de diámetro clase ATC4, incluyendo capa pintura antioxidante y capa de acabado definida por el arquitecto.

**BBKA8ab** m Conducto circular de acero galvanizado, clase ATC4 de 100 mm
Conducto circular de acero galvanizado de clase ATC4 de 100 mm de diámetro, incluyendo capa pintura antioxidante, según especificación técnica

**BBKA9ba** pp Juntas, soportes, accesorios conducto a. galv. de 100 mm, clase
Juntas, soportes, accesorios y aberturas de servicio para conducto acero galvanizado de 100 mm de diámetro clase ATC4, incluyendo capa pintura antioxidante y capa de acabado definida por el arquitecto.

**BBKA8ac** m Conducto circular de acero galvanizado, clase ATC4 de 125 mm
Conducto circular de acero galvanizado de clase ATC4 de 125 mm de diámetro, incluyendo capa pintura antioxidante, según especificación técnica

**BBKA9ca** pp Juntas, soportes, accesorios conducto a. galv. de 125 mm, clase
Juntas, soportes, accesorios y aberturas de servicio para conducto acero galvanizado de 125 mm de diámetro clase ATC4, incluyendo capa pintura antioxidante y capa de acabado definida por el arquitecto.

**BBKA8ad** m Conducto circular de acero galvanizado, clase ATC4 de 135 mm
Conducto circular de acero galvanizado de clase ATC4 de 135 mm de diámetro, incluyendo capa pintura antioxidante, según especificación técnica

**BBKA9da** pp Juntas, soportes, accesorios conducto a. galv. de 135 mm, clase
Juntas, soportes, accesorios y aberturas de servicio para conducto acero galvanizado de 135 mm de diámetro clase ATC4, incluyendo capa pintura antioxidante y capa de acabado definida por el arquitecto.

**BBKA8afa** m Conducto circular de acero galvanizado, clase ATC4 de 160 mm
Conducto circular de acero galvanizado de clase ATC4 de 160 mm de diámetro, incluyendo capa pintura antioxidante, según especificación técnica

**BBKA9faa** pp Juntas, soportes, accesorios conducto a. galv. de 160 mm, clase
Juntas, soportes, accesorios y aberturas de servicio para conducto acero galvanizado de 160 mm de diámetro clase ATC4, incluyendo capa pintura antioxidante y capa de acabado definida por el arquitecto.

**BBKA8af1** m Conducto circular de acero galvanizado, clase ATC4 de 200 mm
Conducto circular de acero galvanizado de clase ATC4 de 160 mm de diámetro, incluyendo capa pintura antioxidante, según especificación técnica

**BBKA9fa1** pp Juntas, soportes, accesorios conducto a. galv. de 200 mm, clase
Juntas, soportes, accesorios y aberturas de servicio para conducto acero galvanizado de 160 mm de diámetro clase ATC4, incluyendo capa pintura antioxidante y capa de acabado definida por el arquitecto.

**BBKA8ap** m Conducto circular de acero galvanizado, clase ATC4 de 450 mm
Conducto circular de acero galvanizado de clase ATC4 de 450 mm de diámetro, incluyendo capa pintura antioxidante, según especificación técnica

**BBKA9pa** pp Juntas, soportes, accesorios conducto a. galv. de 450 mm, clase
Juntas, soportes, accesorios y aberturas de servicio para conducto acero galvanizado de 450 mm de diámetro clase ATC4, incluyendo capa pintura antioxidante y capa de acabado definida por el arquitecto.

**BBKA8aq** m Conducto circular de acero galvanizado, clase ATC4 de 500 mm
Conducto circular de acero galvanizado de clase ATC4 de 500 mm de diámetro, incluyendo capa pintura antioxidante, según especificación técnica

**BBKA9qa** pp Juntas, soportes, accesorios conducto a. galv. de 500 mm, clase
Juntas, soportes, accesorios y aberturas de servicio para conducto acero galvanizado de 500 mm de diámetro clase ATC4, incluyendo capa pintura antioxidante y capa de acabado definida por el arquitecto.

**BBKA8as** m Conducto circular de acero galvanizado, clase ATC4 de 630 mm
Conducto circular de acero galvanizado de clase ATC4 de 630 mm de diámetro, incluyendo capa pintura antioxidante, según especificación técnica

**BBKA9sa** pp Juntas, soportes, accesorios conducto a. galv. de 630 mm, clase
Juntas, soportes, accesorios y aberturas de servicio para conducto acero galvanizado de 630 mm de diámetro clase ATC4, incluyendo capa pintura antioxidante y capa de acabado definida por el arquitecto.

**BBKA8at** m Conducto circular de acero galvanizado, clase ATC4 de 710 mm
Conducto circular de acero galvanizado de clase ATC4 de 710 mm de diámetro, incluyendo capa pintura antioxidante, según especificación técnica

**BBKA9ta** pp Juntas, soportes, accesorios conducto a. galv. de 710 mm, clase
Juntas, soportes, accesorios y aberturas de servicio para conducto acero galvanizado de 710 mm de diámetro clase ATC4, incluyendo capa pintura antioxidante y capa de acabado definida por el arquitecto.

**BBKA8au** m Conducto circular de acero galvanizado, clase ATC4 de 800 mm
Conducto circular de acero galvanizado de clase ATC4 de 800 mm de diámetro, incluyendo capa pintura antioxidante, según especificación técnica

**BBKA9ua** pp Juntas, soportes, accesorios conducto a. galv. de 800 mm, clase
Juntas, soportes, accesorios y aberturas de servicio para conducto acero galvanizado de 800 mm de diámetro clase ATC4, incluyendo capa pintura antioxidante y capa de acabado definida por el arquitecto.

**BBKA8aua** m Conducto circular de acero galvanizado, clase ATC4 de 900 mm
Conducto circular de acero galvanizado de clase ATC4 de 800 mm de diámetro, incluyendo capa pintura antioxidante, según especificación técnica

**BBKA9uaa** pp Juntas, soportes, accesorios conducto a. galv. de 900 mm, clase
Juntas, soportes, accesorios y aberturas de servicio para conducto acero galvanizado de 800 mm de diámetro clase ATC4, incluyendo capa pintura antioxidante y capa de acabado definida por el arquitecto.

**BBKA8aw** m Conducto circular de acero galvanizado, clase ATC4 de 1000 mm
Conducto circular de acero galvanizado de clase ATC4 de 1000 mm de diámetro, incluyendo capa pintura antioxidante, según especificación técnica

**BBKA9wa** pp Juntas, soportes, accesorios conducto a. galv. de 1000 mm, clase
Juntas, soportes, accesorios y aberturas de servicio para conducto acero galvanizado de 1000 mm de diámetro clase ATC4, incluyendo capa pintura antioxidante y capa de acabado definida por el arquitecto.

**BQLBNa** ud Cableado de control y conexionado desde subestación/controlador
Cableado de control y conexionado para la transmisión de señales digitales/analógicas entre la subestación/controlador y el elemento a controlar, mediante cable del tipo multipar apantallado.

**BBRG05a** ud Servomotor (230 V) con dos finales de carrera y fusible termoelé
Servomotor (230 V) con dos finales de carrera para indicación compuerta abierta/cerrada y fusible termoeléctrico tarado a 72º

**BQLC01a** ud Alimentación electrica y de control a actuador y final de carrer
Alimentación eléctrica y de control a compuerta cortafuegos con actuador incluyendo conductores unipolares 07Z1-K resistente al fuego, tubos y cajas de material aislante, desde actuador e interruptores fin de carrera hasta cuadro eléctrico compuertas.

**B1KA2d** ud Material para el relleno y sellado de huecos abiertos para insta
Material para el relleno y sellado de huecos abiertos para el paso de instalaciones de climatización y ventilación entre sectores de incendios.

**BRBAGba** pp Accesorios y separador/es para bandeja galvanizada perforada con
Accesorios, soportaciones y separador/es para bandeja galvanizada perforada con tapa de dimensiones 100x60 mm.

**BRBAGca** pp Accesorios y separador/es para bandeja galvanizada perforada con
Accesorios, soportaciones y separador/es para bandeja galvanizada perforada con tapa de dimensiones 150x60 mm.

**EXSYS00M1** ud Armarios/Bastidores
Rack abierto STD de 19" x 7" x 6", 45U, color negro, referencia 760082495 de SYSTIMAX,
incluso 2 pasahilos verticales de 45U x 6" con puertas pivotantes y "dedos para protección de
radios de curvatura, color plateado y puertas pivotantes a ambos lados o removibles, referencia
760244787 de CommScope, completamente instalado y terminado según pliego de condiciones
técnicas.

**EXSYS01M3** ud Conexión Cable FO Troncal Multimodo
Módulo Cartrige 360G2, incluye 12 acopladores LC-Dúplex con 24 pigtails LazrSPEED OM5,
con tapas guardapolvos internos que se abaten automáticamente al insertar el latiguillo y se
cierran al extraerlo, para mayor protección frente al polvo, permitiendo alojar las fusiones
dentro del propio módulo, referencia 760245398 de CommScope. La partida incluye la realización
de las fusiones. Completamente instalado y terminado según pliego de condiciones técnicas,
aprobado por la DF del proyecto.

**EXSYS01M31** ud Conexión Cable FO Horizontal Multimodo
Módulo Cartrige 360G2, incluye 12 acopladores LC-Dúplex con 24 pigtails LazrSPEED OM5,
con tapas guardapolvos internos que se abaten automáticamente al insertar el latiguillo y se
cierran al extraerlo, para mayor protección frente al polvo, permitiendo alojar las fusiones
dentro del propio módulo, referencia 760245398 de CommScope. La partida incluye la realización
de las fusiones. Completamente instalado y terminado según pliego de condiciones técnicas,
aprobado por la DF del proyecto.

**EXSYS00M4** ud Panel para distribución horizontal en cobre
Panel 360 PATCHMAX Categoría 6A UTP de 24 puertos con pasahilos incluido y 2U de altura, de la solución GigaSPEED X10D,
tipo 360-PM-GS6-24 referencia 760102251 de SYSTIMAX. Permitirá actualizarse a gestión ingeligente sin desconectar servicio y
usando latiguillos convencionales. Completamente instalado y terminado según pliego de condiciones técnicas, aprobado por la DF
del proyecto. Será imprescindible que el producto deberá estar disponible en formato ECO, sin envoltorios de plástico y sólo usando
embalajes de cartón y papel reciclado.

**EXSYS00M5** ud Roseta Óptica Multimodo FTTD
Roseta de terminación de fibra óptica con 1 conector LC/UPC Duplex, incluyendo 2 pigtails Multimodo OM4 referencia FBXLCUC11-MXF005,
para montar en superficie o empotrada, incluye ventanas o guardapolvos de protección, fabricada con material termo-plástico LSZH y cumpliendo
con UL94-V0 e IP20, referencia HFTP-N0-xxx-E de CommScope. Completamente instalado y terminado según pliego de condiciones técnicas,
incluso las fusiones necesarias para terminar el cable de fibra que llega a esta caja.

**EXSYS00M6** ud Latiguillo LSZH RJ45-RJ45 Categoría 6A UTP
Latiguillo LSZH RJ45-RJ45 Categoría 6A UTP de 7 pies, y de diámetro reducido, máximo 4,95mm,
resistencia DC máxima 0,3Ohm, compatible con PoE IEEE 802.3af/at/bt hasta 90W, tipo MiNo6A,
modelo CO199K2-08F007 de CommScope. Completamente instalado y terminado según pliego de
condiciones técnicas, aprobado por la DF del proyecto. Será imprescindible que el producto deberá
estar disponible en formato ECO, sin envoltorios de plástico y sólo usando embalajes de cartón y
papel reciclado.

**EXSYS00M7** ud Latiguillos bifibra OM5
Latiguillo bifibra OM5 con conectores LC en ambos extremos. 1,5 metros de longitud, referencia FFVLCLC42-NXF005 de CommScope.
El cable del latiguillo deberá estar fabricado con fibra testeada mediante método DMD de Alta Resolución, y se debe aportar certificado
emitido por laboratorio independiente. Completamente instalado y terminado según pliego de condiciones técnicas, aprobada por la DF
del proyecto.

**EXSYS01M1** ud Armarios/Bastidores
Rack para montaje Mural de 15U, 600x400mm, color beige, con guías de 19", puerta de cristal transparente,
referencia LT7507030 de RITTAL o equivalente, incluyendo regleta de al menos 8 enchufes con interruptor
magnetotérmico. Completamente instalado y terminado según pliego de condiciones técnicas, aprobado por
la DF del proyecto.

**EXSYS01M2** ud Paneles para la troncal de datos en fibra en fibra multimodo
Bandeja 19" HD-1U-SP deslizante y modular para 4 cassettes, referencia 760231506 de CommScope,
preparada para actualizarla a gestión inteligente usando latiguillos convencionales y sin necesidad de
desconectar el servicio, con pasahilos frontal incluido y posibilidad de sujección de racores, plateada
y con tapa frontal transparente, posibilidad de incorporar bandejas de empalme de hasta 96 fibras.
Completamente instalado y terminado según pliego de condiciones técnicas, aprobada por la DF del proyecto.

**EXSYS01M4** ud Panel para distribución horizontal en cobre
Panel 360 PATCHMAX Categoría 6A UTP de 24 puertos con pasahilos incluido y 2U de altura,
de la solución GigaSPEED X10D, tipo 360-PM-GS6-24 referencia 760102251 de SYSTIMAX.
Permitirá actualizarse a gestión ingeligente sin desconectar servicio y usando latiguillos convencionales.
Completamente instalado y terminado según pliego de condiciones técnicas, aprobado por la DF del proyecto.
Será imprescindible que el producto deberá estar disponible en formato ECO, sin envoltorios de plástico y sólo
usando embalajes de cartón y papel reciclado.

**EXSYS01M3a** ud Conexión Cable FO Troncal multimodo
Módulo Cartrige 360G2, incluye 12 acopladores LC-Dúplex con 24 pigtails LazrSPEED OM5,
con tapas guardapolvos internos que se abaten automáticamente al insertar el latiguillo y se
cierran al extraerlo, para mayor protección frente al polvo, permitiendo alojar las fusiones dentro
del propio módulo, referencia 760245398 de CommScope. La partida incluye la realización de
las fusiones. Completamente instalado y terminado según pliego de condiciones técnicas,
aprobado por la DF del proyecto.

**EXSYS01M2a** ud Paneles para la troncal de datos en fibra en fibra multimodo
Bandeja 19" HD-1U-SP deslizante y modular para 4 cassettes, referencia 760231506 de CommScope,
preparada para actualizarla a gestión inteligente usando latiguillos convencionales y sin necesidad de
desconectar el servicio, con pasahilos frontal incluido y posibilidad de sujección de racores, plateada
y con tapa frontal transparente, posibilidad de incorporar bandejas de empalme de hasta 96 fibras.
Completamente instalado y terminado según pliego de condiciones técnicas, aprobada por la DF del proyecto.

**EXSYS01M4a** ud Panel para distribución horizontal en cobre
Panel 360 PATCHMAX Categoría 6A UTP de 24 puertos con pasahilos incluido y 2U de altura,
de la solución GigaSPEED X10D, tipo 360-PM-GS6-24 referencia 760102251 de SYSTIMAX.
Permitirá actualizarse a gestión ingeligente sin desconectar servicio y usando latiguillos convencionales.
Completamente instalado y terminado según pliego de condiciones técnicas, aprobado por la DF del proyecto.
Será imprescindible que el producto deberá estar disponible en formato ECO, sin envoltorios de plástico y sólo
usando embalajes de cartón y papel reciclado.

**EXSYS01M3aa** ud Conexión Cable FO Troncal multimodo
Módulo Cartrige 360G2, incluye 12 acopladores LC-Dúplex con 24 pigtails LazrSPEED OM5,
con tapas guardapolvos internos que se abaten automáticamente al insertar el latiguillo y se
cierran al extraerlo, para mayor protección frente al polvo, permitiendo alojar las fusiones dentro
del propio módulo, referencia 760245398 de CommScope. La partida incluye la realización de
las fusiones. Completamente instalado y terminado según pliego de condiciones técnicas,
aprobado por la DF del proyecto.

**EXSYS01M1aa** ud Armarios/Bastidores
Rack para montaje Mural de 15U, 600x400mm, color beige, con guías de 19", puerta de cristal transparente,
referencia LT7507030 de RITTAL o equivalente, incluyendo regleta de al menos 8 enchufes con interruptor
magnetotérmico. Completamente instalado y terminado según pliego de condiciones técnicas, aprobado por
la DF del proyecto.

**EXSYS01M2aa** ud Paneles para la troncal de datos en fibra en fibra multimodo
Bandeja 19" HD-1U-SP deslizante y modular para 4 cassettes, referencia 760231506 de CommScope,
preparada para actualizarla a gestión inteligente usando latiguillos convencionales y sin necesidad de
desconectar el servicio, con pasahilos frontal incluido y posibilidad de sujección de racores, plateada
y con tapa frontal transparente, posibilidad de incorporar bandejas de empalme de hasta 96 fibras.
Completamente instalado y terminado según pliego de condiciones técnicas, aprobada por la DF del proyecto.

**EXSYS01M3aaa** ud Conexión Cable FO Troncal multimodo
Módulo Cartrige 360G2, incluye 12 acopladores LC-Dúplex con 24 pigtails LazrSPEED OM5,
con tapas guardapolvos internos que se abaten automáticamente al insertar el latiguillo y se
cierran al extraerlo, para mayor protección frente al polvo, permitiendo alojar las fusiones dentro
del propio módulo, referencia 760245398 de CommScope. La partida incluye la realización de
las fusiones. Completamente instalado y terminado según pliego de condiciones técnicas,
aprobado por la DF del proyecto.

**PVA4CR12AA49** ud MATRIZ DIGITAL MASTER DE AUDIO IP/SIP
Matriz de audio con conexión a IP y funciones de supervisión, para gestión completa de sistemas de
megafonía y alarma por voz según EN54. Canales de audio IP (4), para micrófono local, micrófono
global y mensajes pregrabados. Supervisión de zonas de altavoces y de etapas de potencia. Entrada
USB frontal para música y entradas de audio analógico. Entrada para 8 micrófonos con control de
zonas conectados en bus. Entradas y salidas de contactos para funciones de emergencia, activación de
mensajes o control de zonas. Ranuras para ampliar el sistema con las salidas de audio necesarias.
Salidas de audio con control individual de volumen. Modelo OPTIMUS ref. COMPACT.

**PVA4CR12AM23** ud MICRO PANEL BOMBERO ACC. FRONTAL COMPACT
Panel para emisión de mensajes de emergencia (bomberos), para dirigir la evacuación de recintos en
caso de incendio o circunstancias similares. Incluye micrófono de mano dinámico con pulsador para
hablar, para enviar avisos en directo, pulsadores para activar el modo de emergencia y enviar los
mensajes pregrabados de aviso y evacuación, ajuste del nivel de audio del micrófono, indicador de nivel
de audio y altavoz monitor para supervisión. Se instala en el frontal de la matriz de audio. Modelo
OPTIMUS ref. ME-200B.

**PVA4CR12AA42** ud CARTA OPTIMUS FUENTE ALIMENT.100/240V
Fuente de alimentación en formato tarjeta (1 slot) para la matriz de audio de los sistemas COMPACT y
OPTIMAX2. Entrada 100-240 V CA, salida 24 V CC. Modelo OPTIMUS ref. UMX-PS

**PVA4CR12AA44** ud CARTA 2 SALIDAS AUDIO SUPERV.AMPL.+ALT
Tarjeta con 2 salidas de audio con supervisión insertable en matriz digital de audio (1 slot). Salidas de
audio con nivel de 0dB / 600 Ohm y control de prioridad (conectores RJ45). Medición del estado de las
líneas de altavoces y de los amplificadores. Salidas simétricas por transformador. Ajuste de volumen
(independiente para cada salida), graves y agudos controlados mediante panel frontal o equipo remoto.
Contacto de salida para indicar avería en amplificador o línea de altavoces. Modelo OPTIMUS ref.
UMX-2SA.

**PVA4CR12AA20** ud UNIDAD POTENCIA 4x500W CLASE D LIN.100V
Etapa de potencia digital clase D de 4 x 500 W RMS según EN54. Cuatro entradas simétricas de 0 dB,
conexión mediante regleta extraíble. Cuatro salidas de altavoces para línea de 100 V. Con circuitos de
protección contra picos, cortocircuitos, sobrecalentamiento y sobrecarga. Indicadores led de
alimentación, señal, pico y protección. Refrigeración mediante ventiladores. Respuesta en frecuencia de
80 a 16.000 Hz, SNR > 80 dB y THD < 0,5 %. Dimensiones de 484 x 88,8 x 445,5 mm (2u altura rack).
Peso de 8,03 kg. Disipación máxima de potencia 4 x 750 W @ 24 V CC. Acabado en color negro.
Modelo OPTIMUS ref. DA-500D4.

**PVA4CR12AA23** ud UNIDAD POTENCIA 2x500W CLASE D LIN.100V
Etapa de potencia digital clase D de 2 x 500 W RMS según EN54. Dos entradas simétricas de 0 dB,
conexión mediante regleta extraíble. Dos salidas de altavoces para línea de 100 V. Con circuitos de
protección contra picos, cortocircuitos, sobrecalentamiento y sobrecarga. Indicadores led de
alimentación, señal, pico y protección. Refrigeración mediante ventiladores. Respuesta en frecuencia de
80 a 16.000 Hz, SNR > 80 dB y THD < 0,5 %. Dimensiones de 484 x 88,8 x 445,5 mm (2u altura rack).
Peso de 8,03 kg. Disipación máxima de potencia 2 x 750 W @ 24 V CC. Acabado en color negro.
Modelo OPTIMUS ref. DA-500D2.

**BRJK55ag** ud Material de punto alimentación a expendedor de tickets, con cond
Material de punto de alimentación a expendedor de tickets incluyendo conductor de cobre 07Z1-K, tubo de material aislante flexible/rígido no propagador de la llama y de acuerdo con la norma UNE-EN 50086-1, conductor de cobre RZ1-K 0,6/1kV y bandeja de material aislante

**BRJK55ah** ud Material de punto alimentación a validador de tickets, con condu
Material de punto de alimentación a validador de tickets incluyendo conductor de cobre 07Z1-K, tubo de material aislante flexible/rígido no propagador de la llama y de acuerdo con la norma UNE-EN 50086-1, conductor de cobre RZ1-K 0,6/1kV y bandeja de material aislante

**BRJK55aj** ud Material de punto alimentación a barrera de apertura/cierre, con
Material de punto de alimentación a barrera de apertura/cierre incluyendo conductor de cobre 07Z1-K, tubo de material aislante flexible/rígido no propagador de la llama y de acuerdo con la norma UNE-EN 50086-1, conductor de cobre RZ1-K 0,6/1kV y bandeja de material aislante

**BRJK55ai** ud Material de punto alimentación a cajero automático de pago, con
Material de punto de alimentación a cajero automático de pago incluyendo conductor de cobre 07Z1-K, tubo de material aislante flexible/rígido no propagador de la llama y de acuerdo con la norma UNE-EN 50086-1, conductor de cobre RZ1-K 0,6/1kV y bandeja de material aislante

**BRJK55ak** ud Material de punto alimentación a letrero luminoso, con conductor
Material de punto de alimentación a letrero luminoso incluyendo conductor de cobre 07Z1-K, tubo de material aislante flexible/rígido no propagador de la llama y de acuerdo con la norma UNE-EN 50086-1, conductor de cobre RZ1-K 0,6/1kV y bandeja de material aislante

**BRJK55al** ud Material de punto alimentación a unidad central de control, con
Material de punto de alimentación a unidad central de control incluyendo conductor de cobre 07Z1-K, tubo de material aislante flexible/rígido no propagador de la llama y de acuerdo con la norma UNE-EN 50086-1, conductor de cobre RZ1-K 0,6/1kV y bandeja de material aislante

**AESACINTA** ud Interface de comunicaciones TCP/IP
Módulo multiprotocolo que permite la integración de las centrales algorítmicas de AGUILERA ELECTRÓNICA en diferentes sistemas de control. Soporta los siguientes protocolos: Modbus / rRTU / TCP, N2 de Metasys OPTIMUS y ESPA 4.4.4.
Dispone de interfaces:
- RS232
- RS485
- Ethernet.

**BMDABaa** ud CENTRAL LYON DE 6 BUCLES
Central microprocesada algorítmica y certificada según las normas europeas UNE-EN 54-2 y UNEEN 54-4, controla individualmente todos los equipos que componen las instalaciones de detección de incendios.
Dispone de 1 bucle de 125 equipos, al que se conectan los detectores, módulos de control de maniobras y demás elementos que configuran la instalación.
Fuente de alimentación conmutada de 27.2 Vcc 2 A.
Cargador de baterías de emergencia.
Capacidad para dos baterías de 12V/7 Ah.
Módulo CPU, donde se personaliza la instalación, se programan las maniobras de salidas y se gestiona la información. Sus características principales son:
Memoria de eventos no volátil, con capacidad para 4000 eventos.
Reloj en tiempo real.
Control completo de funcionamiento de todos los equipos que componen la instalación de forma programada o manual: rearmes, reposiciones, niveles, conexión/desconexión de puntos, activación/desactivación de evacuaciones, cierre de puertas y compuertas cortafuegos.
Programación de retardos según norma UNE EN54-2.
Modos DIA/NOCHE configurables automáticamente mediante calendario programable.
Salida de aviso a bomberos con tiempos de activación programables: Tiempo de reconocimiento y tiempo de investigación, según norma NEN2535.
Modos de test y pruebas incorporados para cada zona.
Permite varios idiomas de trabajo.
Gestión integral de listados históricos entre dos fechas y estado de las zonas.
Display gráfico de 240 x 64 puntos.
Teclado de control.
Indicadores luminosos y avisador acústico local, para presentación de estados generales de servicio, alarma, avería, desconexión, test, alimentación y estado de maniobras de evacuación y otros.
Salidas incorporadas de evacuación (salida vigilada), alarma (bomberos), prealarma y avería.
2 puertos de comunicaciones serie Interface RS232 ó RS485 seleccionable por el usuario.
1 puerto de comunicaciones serie Interface RS485 con protocolo ARCNET opcional para trabajar con la red AE2NET de Aguilera.
Puerto de impresora serie incorporado.
Puerto de red TCP opcional, mediante tarjeta AE/SA-TCP, para control remoto de la central a través de redes Ethernet.
Completamente instalada. Marca/modelo: AGUILERA o equivalente

**KITMEY** MÓDULO CONEXIÓN ETHERNET PARA CENTRAL LYON
Kit de conexión central Lyon - Ethernet.

**AESACBAT2A** ud JUEGO DE BATERÍAS 24V/24A (2x12V)
Baterías recargables de tipo ácido-plomo sin mantenimiento 12V - 15Ah.

**XEMAB30baaaa** ud ZÓCALO BAJO PARA GAMA A 50
Pequeño material para montaje zócalo

**XEMAB30baaa1** ud ZÓCALO ALTO PARA GAMA A 50
Pequeño material para montaje zócalo

**BMAD1aaaa** ud Detector termovelocimétrico para 50 °C
Detector de temperatura que controla los parámetros de temperatura en dos niveles:
- Diferencial: Entra en estado de alarma cuando un incremento brusco de temperatura sobrepasa
los parámetros que tiene programados en un determinado periodo de tiempo.
- Térmica: Entra en estado de alarma cuando un incremento lento de temperatura, que no ha sido
detectado por el sistema diferencial, alcanza una temperatura prefijada.
Cada detector dispone de 2 indicadores luminosos (LED) que indican de manera visible su estado
de funcionamiento en reposo y alarma. Además puede ser conectado un indicador remoto
conectándolo a la base del detector.
Una vez activado el detector, la alarma se queda enclavada, siendo necesario hacer un corte
momentáneo de la alimentación para poder restaurarlo.
Fabricado según norma EN 54-5:2000. Respuesta térmica Clase A2R.
Los detectores térmicos están diseñados especialmente para aquellos lugares en los que el incendio
se inicia con elevaciones bruscas de temperatura o donde no se recomiendan los detectores de
humo por existir gases de combustión en el ambiente.
Marca/modelo: AGUILERA AE/C5-TV

**BMAD1aaa** ud Detector termovelocimétrico para 50 °C
Detector de temperatura que controla los parámetros de temperatura en dos niveles:
- Diferencial: Entra en estado de alarma cuando un incremento brusco de temperatura sobrepasa
los parámetros que tiene programados en un determinado periodo de tiempo.
- Térmica: Entra en estado de alarma cuando un incremento lento de temperatura, que no ha sido
detectado por el sistema diferencial, alcanza una temperatura prefijada.
Cada detector dispone de 2 indicadores luminosos (LED) que indican de manera visible su estado
de funcionamiento en reposo y alarma. Además puede ser conectado un indicador remoto
conectándolo a la base del detector.
Una vez activado el detector, la alarma se queda enclavada, siendo necesario hacer un corte
momentáneo de la alimentación para poder restaurarlo.
Fabricado según norma EN 54-5:2000. Respuesta térmica Clase A2R.
Los detectores térmicos están diseñados especialmente para aquellos lugares en los que el incendio
se inicia con elevaciones bruscas de temperatura o donde no se recomiendan los detectores de
humo por existir gases de combustión en el ambiente.
Marca/modelo: AGUILERA AE/C5-TV

**BVFHIAB** ut Disco Duro HD 4TB para Maxtore
Disco duro HD 4TB de 2 395,00 790,00
gama profesional, alta capacidad y alta tolerancia a fallos. Funcionamiento
24/7. Interfaz de transferencia 600 Mb/s. RMP 7200. Consumo 9W. (Mod. By
42432)

**BNFA6a1** ut Extensión cable BB2 de 3,5m para lectores NÜO con conector IP67
Extensión cable BB2 de 3,5m con conector hembra IP67, para facilitar
la conexión entre los lectores NÜO con este tipo de conector y la unidad de
puerta o controlador situado en zona segura. Manguera de alta calidad
certificada, ignífuga, apantallada, con dos pares trenzados de hilos de 99%
cobre. (Mod. By 42519)

**BP8DDT01** u Central de Control - Señalizacion
MODULO MASTER 1 ZONA DETECTORES CONV.

**B1KA2e** ud Material para el relleno y sellado de huecos abiertos para insta
Material para el relleno y sellado de huecos abiertos para el paso de instalaciones de Comunicaciones y Detección de Incendios entre sectores de incendios.

**BGDA1Baaaaa** ud Tarjeta Expansión Modelo HON-NXEM-232 o equivalente
Tarjeta de expansión comunicaciones para TONN con 2 puertos RS485 suministrado TREND o equivalente.

**O01OB270** h Oficial 1ª jardinería
Oficial jardinero
Claves: oficial, jardín

**PNGG01d** m2 Geotextil no tejido 180g/m2
Geotextil no tejido, de filamentos contínuos de polipropileno, estabilizado a los rayos UV, ligados mecánicamente por proceso de agujado o agujeteado, de peso específico 180 g/m2.

**PBAG04cd** m3 Gravilla(12/18)sili.trit.30 km
Gravilla silícea triturada y lavada, granulometría 12/18 mm, i/transporte a una distancia media de 30 km, medido el volumen sobre camión en obra.

**MAMM04a** h Pala cargad.neumát. 60 CV /0,6 m3
Pala cargadora de neumáticos 60 CV/0,6 m3.
Claves: neumático, coste, neumát, pala, cargad

**MATV13a** m3 Canon tierra vegetal préstamos
Canon tierra vegetal de préstamos medido el volumen sobre camión en obra
Claves: volumen, canon, tierra, obra, medición, camión, préstamo, hortalizas

**PBGA01a** m3 Agua potable en obra
Claves: agua, obra, potable

**MAMM02a** h Mini-retroexcav.hidrá.cad 1,2t
Mini-retroexcavadora hidráulica de cadenas 1,2 t.
Claves: mini, cadena, hidrá, cad, retroexcavadora, retroexcav, hidráulico

**MATE07a** h Camión c/grúa <10 t
Camión con grúa, hasta 10 t.
Claves: camión, grúa, T

**MATO03a** h Dumper autocargable 1.500 kg
Claves: kilogramo, dumper, autocargable

**PTDA11a** m3 Tierra vegetal cribada
Claves: criba, tierra, hortalizas

**PTAO03a** m3 Astilla madera trat.contra hongo
Astilla madera tratada contra hongo
Claves: Trat, astilla, contra, hongo, tratar, madero

**PIDE05i** u Collarín toma poliprop. según conexión
Claves: vidrio, refuerzo, fibra, diámetro, milímetro, toma, collar, poliprop, polipropileno

**PIDW15a** u Codo polietileno de 32 mm
Claves: milímetro, polietileno, codo

**PIDB11bc** m Tub.poliet.PE-50 10 atm D=32 mm
Claves: presión, densidad, polietileno, exterior, tubo, atmósfera, diámetro, NOMINAL, poliet, milímetro, altura, tub

**PIDF50c** u Válv.esfera PVC rosca D=1"
Claves: válvula, rosca, diámetro, esfera, PVC

**PIDE04a** u Repercusión piezas especiales
Claves: pieza, especial, tubería, Repercutir, agua, red

**PBWP02a** u Acces. y pequeño mater.inst.hidra
Claves: inst, material, hidráulico, accesorio, riego, Acces, mater, pequeño

**MAMVb2a** h Zanjadora hidráulica 16 CV
Claves: hidráulico, CV, zanjadora

**MATE30** h Camion grua
Camion Etxebarria

**POSG11BF** ud Zincoterra sedum en sacas
Volumen de la saca 0,9 m3, 840 Kg.(950 kg/m3)

**PIDE05j** ud Collarín toma poliprop.según conexión
Collarín toma, de polipropileno, de diámetro 140 mm.

**PIDW16a** ud Codo polietileno de 40 mm
Codo de polietileno de 40 mm.

**PIDB11cc** m Tub.poliet.PE-50 10 atm D=40 mm
Tubo de polietileno de alta densidad PE-50, diámetro exterior 40 mm y presión nominal 10 atm.

**PIDE24d** ud Válv.esfera PVC rosca D=1 1/4"
Válvula de esfera, de PVC, roscada, de diámetro 1 1/4".

**PBAA02bd** Arena lavada de río 0-6 30 km
Arena lavada de río 0-6, i/transporte a una distancia media de 30 km, medido el volumen sobre camión en obra.

**%** u Medios auxiliares
Claves: Medio, auxiliar

**PIDE37d** u Regulador de presion.D=1 1/4" de latón
Válvula reguladora de presión, de metal, con acción directa, de diámetro 1 1/4".

**PIDE22d** u Válv.esfera latón D=1 1/4"
Válvula de esfera, de latón, de diámetro 1 1/4".

**PIDH80A** u Program.autónom.pilas NODE 1est
Programador autónomo a pilas SVC o equivalente, para 2 estaciones.

**PIDB10eb** m Tub.poliet.PE-32 6 atm D=40 mm
Tubo de polietileno de baja densidad PE-32, diámetro exterior 40 mm y presión nominal 6 atm.

**P31CA030** u Tapa provisional arqueta 63x63
Claves: arqueta, tapa

**%PM0150** u Pequeño material
Claves: material

**P31CR030** m2 Red seguridad poliamida 10x10 cm
Claves: seguridad, poliamida, red

**P31SB010** m Cinta balizamiento bicolor 8 cm
Claves: color, cinta, baliza

**P31CR210** m Cuerda de unión redes de seguridad
Claves: cuerda, red, seguridad, unión

**P31SV080** u Poste galvanizado 80x40x2 mm 2,00 m
Claves: poste, galvanizar

**P31CB030** m3 Tablón madera pino 20x7 cm
Claves: tablón, pino, madero

**P31CB300** kg Puntas planas acero 20x100 mm
Claves: plano, punta, acero

**P31IS450** u Dispositivo anticaídas trabajo vertical/horizontal deslizante +
Claves: vertedero

**P31IS640** m Cuerda nailon 14 mm
Claves: cuerda, nylon

**P31CB080** m3 Tabloncillo madera pino 20x5 cm
Claves: pino, madero, tablón

**P31CB090** m3 Tabla madera pino 15x5 cm
Claves: tabla, madero, pino

**P31CB310** m Pasamanos tubo D=50 mm
Claves: tubo, pasamano

**P31CB340** u Capsula y tapa para guardacuerpos
Claves: tapa, guardacuerpos, cápsula

**P31CB010** u Puntal metálico telescópico 3 m
Claves: puntal, telescópico, metal

**P31CR010** m Malla plástica stopper 1,00 m
Claves: plástico, malla

**P31SB030** m Banderola señalización reflectante
Claves: bandera, señalización

**P04RR070** kg Mortero revoco CSIV-W2
Claves: mortero, revoco

**P02EAT020** u Tapa cuadrada HA e=6 cm 50x50 cm
Claves: tapa, cuadrado

**P17VPC040** u Codo M-H 87º PVC serie B junta pegada 75 mm
Claves: codo, PVC

**P31CE040** m Pica cobre para toma tierra 14,3 mm
Claves: pica, tierra, cobre

**P31CE020** m Cable cobre desnudo D=35 mm
Claves: desnudo, cable, cobre

**P31CE050** u Grapa para pica
Claves: grapa, pica

**P15EC020** u Puente de prueba
Claves: prueba

**P31CE010** u Lámpara portátil mano
Claves: lámpara, portátil, mano

**P31CE060** ud Transformador seguridad 24 V 1000 W
Claves: transformador

**P31CE340** u Cuadro de obra 125 A Modelo 18
Claves: cuadro, modelo

**P31CE150** u Cuadro secundario obra potencia máxima 20 kW
Claves: cuadro

**P31CI020** u Extintor polvo ABC 6 kg 21A/113B
Claves: extintor, polvo

**P31CI050** u Extintor CO2 5 kg acero 89B
Claves: extintor, acero

**P31CB190** m Valla enrejado móvil pliegues 3,5x2 m
Claves: valla, móvil, pliegue

**P31CB200** u Pie de hormigón con 4 agujeros
Claves: pie, hormigón, agujero

**P31CB170** m Valla estándar chapa galvanizada 2 m
Claves: chapa, valla, estándar

**P31CB220** u Puerta chapa galvanizada 1x2 m
Claves: chapa, galvanizar, puerta

**P31CB120** ud Puerta chapa galvanizada 4x2 m
Claves: galvanizar, chapa, puerta

**P31SB090** u Piqueta rojo y blanco 10x30x75 cm
Claves: blanco, rojo

**P31CW010** u Bajante escombros goma 1 m
Claves: bajante, escombro, goma

**P31CW020** u Boca carga metálica bajante goma 1m
Claves: metal, goma, bajante, boca, carga

**P31IA030** u Casco seguridad con rueda
Claves: rueda, casco, seguridad

**P31IA070** u Pantalla de mano soldador
Claves: soldadura, mano, pantalla

**P31IA120** u Gafas protectoras
Claves: gafa, protección

**P31IA140** ud Gafas antipolvo
Claves: polvo, gafa

**P31IA180** u Filtro antipolvo
Claves: filtro, polvo

**P31IA190** u Cascos protectores auditivos
Claves: protección, oído, casco

**P31IC070** u Mono de trabajo poliéster-algodón
Claves: trabajo, mono

**P31IC090** u Traje impermeable 2 piezas PVC
Claves: traje, PVC, impermeable

**P31IC150** u Peto reflectante amarillo/naranja
Claves: reflejo

**P31IC140** u Mandil cuero para soldador
Claves: mandil, soldadura, cuero

**P31IC030** u Cinturón portaherramientas
Claves: portaherramienta, cinturón

**P31IC010** u Faja protección lumbar
Claves: protección

**P31IM070** u Par guantes uso general serraje
Claves: guante, par

**P31IM090** u Par guantes alta resistencia al corte
Claves: guante, alto, par, corte, resistencia

**P31IM100** u Par guantes p/soldador
Claves: par, guante

**P31IM040** u Par guantes de goma látex anticorte
Claves: corte, guante, par, látex, goma

**P31IM110** u Par guantes aislamiento 5000 V
Claves: par, guante

**P31IP010** u Par botas altas de agua (negras)
Claves: par, negro, alto, agua, bota

**P31IP070** u Par botas de seguridad
Claves: par, bota, seguridad

**P31IP150** u Par rodilleras
Claves: par

**P31IP080** u Par botas aislantes 5000 V
Claves: bota, par, aislante

**P31IP090** u Par polainas para soldador
Claves: par, polaina, soldadura

**P31IS140** u Cinturón amarre lateral anillas inoxidables
Claves: anillo, lateral, inoxidable, cinturón

**P31IS150** u Cinturón amarre lateral doble regulación
Claves: regulación, lateral, doble, cinturón

**P31SV160** u Trípode plegable para señal 70-90 cm o d= 60cm
Claves: caballete

**P31SV060** u Señal octogonal D=60 cm reflexivo RA-1
Claves: stop

**P31SV090** u Paleta manual 2 caras stop-dirección obligatoria
Claves: manual, paleta

**P31SV120** u Placa informativa PVC 50x30
Claves: información, PVC, placa

**P31SC020** u Cartel PVC señalización extintor/boca incendios
Claves: cartel, PVC, señalización, boca, extintor

**P31SC030** u Panel completo PVC 700x1000 mm
Claves: PVC, panel

**P31CE030** m Manguera flexible 750 V 4x4 mm2
Claves: manguera

**P31BA010** u Acometida provisional fontanería a caseta
Claves: acometida, caseta, fontanería

**P17PH010** m Tubo polietileno AD PE100 PN-16 32 mm
Claves: tubo, polietileno

**P17YC040** u Codo latón 90º 40 mm 1 1/4"
Claves: codo, polietileno

**P17YE040** u Enlace mixto latón macho 40 mm 1 1/4"
Claves: te, polietileno

**P31BA020** u Acometida provisional saneamiento a caseta en zanja
Claves: zanja, acometida, caseta

**P31BA040** ud Acometida provisional teléfono a caseta
Claves: caseta, acometida

**P31BC340** u Transporte 150 km entrega y recogida de módulo
Claves: módulo

**P31BC060** u Alquiler mes caseta prefabricada aseo 4,64x2,45 m
Claves: aseo, mes, caseta

**P31BC120** u Alquiler mes caseta almacén 5,98x2,45 m
Claves: caseta, almacén, mes

**P15NAU080** m Cable rígido cobre 0,6/1kV RV Eca - 1x95 mm2
Claves: aislante

**P15NAU060** m Cable rígido cobre 0,6/1kV RV Eca - 1x50 mm2
Claves: aislante

**P31BM150** u Radiador eléctrico 1500 W
Claves: eléctrico, radiador

**P31BM080** u Horno microondas 18 l 700W
Claves: microondas, horno

**P31BM010** ud Percha para aseos o duchas
Claves: aseo, ducha, percha

**P31BM020** u Portarrollos industrial con cerradura
Claves: portarrollo

**P31BM030** u Espejo vestuarios y aseos
Claves: espejo, vestuario, aseo

**P31BM040** u Dosificador jabón líquido
Claves: jabonera, industrial

**P31BM070** u Secamanos eléctrico
Claves: secamanos, eléctrico

**P31BM140** u Camilla portátil evacuaciones
Claves: portátil, evacuación

**P01AG060** t Gravilla 20/40 mm
Claves: gravilla
